# Produkte der MAICO Elektroapparate-Fabrik GmbH
Angebotsaufforderung (GAEB 90, DA83)
Währung: EUR
Auftraggeber: Auftraggeber

## Leistungsverzeichnis
Datum: 01.12.19

### Titel 10 MAICO-Produktdaten

**10.1 ECA 100 Kleinraumventilator Zweistufiger Kleinraumventilator, DN 100, Standardausführung**
Standardausführung:
Ein/Aus über Lichtschalter oder separaten Schalter.
Betrieb entweder in Stufe 1 oder Stufe 2.
Zweistufig bedienbar mittels handelsüblichen
Doppelwechselschalter.
Drehzahlsteuerbar.
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Standardausführung
Fördervolumen : 78 m3/h / 92 m3/h
Drehzahl : 2.100 1/min / 2.500 1/min
Drehzahlsteuerbar : +
Reversierbarkeit : -
SEC average : -10,69 kWh/(m2*a)
Spannungsart : Wechselstrom
Bemessungsspannung : 230 V
Netzfrequenz : 50 Hz
Nennleistung : 6 W / 8 W
IMax : 0,06 A
Schutzart : IP X5
Netzzuleitung : 3/5 x 1,5 mm2
Einbauort : Decke / Wand
Einbauart : Aufputz
Einbaulage : beliebig
Material : Kunststoff
Farbe : verkehrsweiß, ähnlich RAL 9016
Gewicht : 0,7 kg
Klappe : keine
Nennweite : 100 mm
Breite : 159 mm
Höhe : 159 mm
Tiefe : 130 mm
Fördermitteltemperatur bei IMax : 40  C
Schalldruckpegel : 27 dB(A) / 32 dB(A) (Abstand 3 m,
Freifeldbedingungen)
Verpackungseinheit : 1 Stück
Sortiment : A
GTIN (EAN) : 4012799842002
Hersteller: MAICO
ECA 100 ipro Kleinraumventilator
Artikelnummer: 0084.0200
Menge: 1,000 Stck

**10.2 ECA 100 Kleinraumventilator Zweistufiger Kleinraumventilator mit einstellbarer Einschaltverzögerun**
Ausführung mit einstellbarer Einschaltverzögerung und
Nachlaufzeit:
Ein/Aus über Lichtschalter oder separaten Schalter.
Alle 4 Betriebsprogramme wählbar.
Reihenfolge der Leistungsstufen erfolgt je nach
gewähltem Betriebsprogramm.
Einschaltverzögerung stufig über leicht zugängliche
Taster einstellbar: 0/50/90/120 sek.
Nachlaufzeit stufig über leicht zugängliche Taster
einstellbar: 0/8/17/25 min.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Einstellbare Einschaltverzögerung und
Nachlaufzeit
Fördervolumen : 78 m3/h / 92 m3/h
Drehzahl : 2.100 1/min / 2.500 1/min
Drehzahlsteuerbar : -
Reversierbarkeit : -
SEC average : -10,52 kWh/(m2*a)
Spannungsart : Wechselstrom
Bemessungsspannung : 230 V
Netzfrequenz : 50 Hz
Nennleistung : 6 W / 8 W
IMax : 0,06 A
Schutzart : IP X5
Netzzuleitung : 5 x 1,5 mm2
Einbauort : Decke / Wand
Einbauart : Aufputz
Einbaulage : beliebig
Material : Kunststoff
Farbe : verkehrsweiß, ähnlich RAL 9016
Gewicht : 0,7 kg
Klappe : keine
Nennweite : 100 mm
Breite : 159 mm
Höhe : 159 mm
Tiefe : 130 mm
Fördermitteltemperatur bei IMax : 40  C
Nachlaufzeit : 0 min / 8 min / 17 min / 25 min
Einschaltverzögerung : 0 s / 50 s / 90 s / 120 s
Schalldruckpegel : 27 dB(A) / 32 dB(A) (Abstand 3 m,
Freifeldbedingungen)
Verpackungseinheit : 1 Stück
Sortiment : A
GTIN (EAN) : 4012799842019
Hersteller: MAICO
ECA 100 ipro VZC Kleinraumventilator
Artikelnummer: 0084.0201
Menge: 1,000 Stck

**10.3 ECA 100 Kleinraumventilator Zweistufiger Kleinraumventilator mit Lichtsteuerung, DN 100**
Ausführung mit Lichtsteuerung:
Barrierefreies Produkt, da automatisches Ein- /
Ausschalten über Lichtsensor.
Alle 4 Betriebsprogramme wählbar.
Reihenfolge der Leistungsstufen erfolgt je nach
gewähltem Betriebsprogramm.
Betrieb nur in dunklen Räumen möglich.
Die Lichtsteuerung schaltet den Ventilator ab einer
Mindesthelligkeit im Raum ein, z.B. beim Einschalten
einer Lampe.
Einschalthelligkeit (am Gerät) min. 30 Lux.
Ausschalthelligkeit (am Gerät) max. 1,7 Lux.
Installation eines Schalters entfällt.
Einschaltverzögerung stufig über leicht zugängliche
Taster einstellbar: 0/50/90/120 sek.
Nachlaufzeit stufig über leicht zugängliche Taster
einstellbar: 0/8/17/25 min.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Lichtsteuerung
Fördervolumen : 78 m3/h / 92 m3/h
Drehzahl : 2.100 1/min / 2.500 1/min
Drehzahlsteuerbar : -
Reversierbarkeit : -
SEC average : -24,18 kWh/(m2*a)
Spannungsart : Wechselstrom
Bemessungsspannung : 230 V
Netzfrequenz : 50 Hz
Nennleistung : 6 W / 8 W
IMax : 0,06 A
Schutzart : IP X5
Netzzuleitung : 3/5 x 1,5 mm2
Einbauort : Decke / Wand
Einbauart : Aufputz
Einbaulage : beliebig
Material : Kunststoff
Farbe : verkehrsweiß, ähnlich RAL 9016
Gewicht : 0,7 kg
Klappe : keine
Nennweite : 100 mm
Breite : 159 mm
Höhe : 159 mm
Tiefe : 130 mm
Fördermitteltemperatur bei IMax : 40  C
Nachlaufzeit : 0 min / 8 min / 17 min / 25 min
Einschaltverzögerung : 0 s / 50 s / 90 s / 120 s
Schalldruckpegel : 27 dB(A) / 32 dB(A) (Abstand 3 m,
Freifeldbedingungen)
Verpackungseinheit : 1 Stück
Sortiment : A
GTIN (EAN) : 4012799842026
Hersteller: MAICO
ECA 100 ipro F Kleinraumventilator
Artikelnummer: 0084.0202
Menge: 1,000 Stck

**10.4 ECA 100 Kleinraumventilator Zweistufiger Kleinraumventilator mit Feuchte-Vollautomatik, DN 100**
Ausführung mit automatischer Feuchtesteuerung:
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Feuchtesteuerung
Fördervolumen : 78 m3/h / 92 m3/h
Drehzahl : 2.100 1/min / 2.500 1/min
Drehzahlsteuerbar : -
Reversierbarkeit : -
SEC average : -24,18 kWh/(m2*a)
Spannungsart : Wechselstrom
Bemessungsspannung : 230 V
Netzfrequenz : 50 Hz
Nennleistung : 6 W / 8 W
IMax : 0,06 A
Schutzart : IP X5
Netzzuleitung : 3/5 x 1,5 mm2
Einbauort : Decke / Wand
Einbauart : Aufputz
Einbaulage : beliebig
Material : Kunststoff
Farbe : verkehrsweiß, ähnlich RAL 9016
Gewicht : 0,7 kg
Klappe : keine
Nennweite : 100 mm
Breite : 159 mm
Höhe : 159 mm
Tiefe : 130 mm
Fördermitteltemperatur bei IMax : 40  C
Nachlaufzeit : 8 min / 17 min / 25 min (Nachlaufzeit 0
min. bei Verwendung eines optionalen Schalters (z.B.
Lichtschalter) verfügbar)
Einschaltverzögerung : 0 s / 50 s / 90 s / 120 s
Schalldruckpegel : 27 dB(A) / 32 dB(A) (Abstand 3 m,
Freifeldbedingungen)
Verpackungseinheit : 1 Stück
Sortiment : A
GTIN (EAN) : 4012799842033
Hersteller: MAICO
ECA 100 ipro H Kleinraumventilator
Artikelnummer: 0084.0203
Menge: 1,000 Stck

**10.5 ECA 100 Kleinraumventilator Zweistufiger Kleinraumventilator mit Bewegungsmelder, DN 100**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Bewegungsmelder
Fördervolumen : 78 m3/h / 92 m3/h
Drehzahl : 2.100 1/min / 2.500 1/min
Drehzahlsteuerbar : -
Reversierbarkeit : -
SEC average : -24,18 kWh/(m2*a)
Spannungsart : Wechselstrom
Bemessungsspannung : 230 V
Netzfrequenz : 50 Hz
Nennleistung : 6 W / 8 W
IMax : 0,06 A
Schutzart : IP X5
Netzzuleitung : 3/5 x 1,5 mm2
Reichweite des Bewegungsmelders : 5 m
Horizontaler Erfassungsbereich des Bewegungsmelders :
100
Vertikaler Erfassungsbereich des Bewegungsmelders : 82

Einbauort : Decke / Wand
Einbauart : Aufputz
Einbaulage : beliebig
Material : Kunststoff
Farbe : verkehrsweiß, ähnlich RAL 9016
Gewicht : 0,7 kg
Klappe : keine
Nennweite : 100 mm
Breite : 159 mm
Höhe : 159 mm
Tiefe : 130 mm
Fördermitteltemperatur bei IMax : 40  C
Nachlaufzeit : 0 min / 8 min / 17 min / 25 min
Schalldruckpegel : 27 dB(A) / 32 dB(A) (Abstand 3 m,
Freifeldbedingungen)
Verpackungseinheit : 1 Stück
Sortiment : A
GTIN (EAN) : 4012799842040
Hersteller: MAICO
ECA 100 ipro B Kleinraumventilator
Artikelnummer: 0084.0204
Menge: 1,000 Stck

**10.6 ECA 100 Kleinraumventilator Funkgesteuerter zweistufiger Kleinraumventilator, DN 100**
Ausführung mit Funkempfänger:
Mit integriertem Funkempfänger 868 MHz.
Ein/Aus über Funkschalter DS RC oder separater
Steuerung RLS RC.
Die zwei Drehzahlen können entweder am Funkschalter
oder an der Steuerung ausgewählt werden.
Nicht drehzahlsteuerbar.
Kombinierbar mit Wibutler Smart-Home-System.
Merkmale:
Funkgesteuerter Ventilator für das Abluftsystem
MAICOsmart, mit eingebautem Funkempfänger 868 MHz, auf
EnOcean Technologie basierend.
Der Ventilator kann in einem Master - Slave Verbund
installiert werden (RLS RC notwendig).
Zwei Leistungsstufen.
Verdeckte Ansaugung durch Designabdeckung.
Zur Entlüftung.
Mit VDE-Zeichen.
Schutzart IP X5 für Sicherheit im Bad.
Schutzklasse II.
Farbe verkehrsweiß ähnlich RAL 9016.
Gehäuse aus schlagfestem Kunststoff.
Kombinierbar mit Wibutler Smart-Home-System.
Motor:
Energiesparender, robuster Motor mit Kugellager,
wartungsfrei.
Für Dauerbetrieb geeignet.
Montagehinweise:
Einfachste Montage, da Abdeckung leicht mit Werkzeug
abnehmbar.
Kompatibel zu ECA Vorgängermodellen DN 100, da
Befestigungslöcher und Kabeleinführung Unterputz an der
gleichen Stelle.
Elektrischer Anschluss:
Elektrischer Anschluss Unterputz.
Sicherheitshinweis:
Die Ventilatoren entsprechen der Schutzart IP X5 und
können somit im Schutzbereich 1 gemäß DIN VDE 0100-701
eingebaut werden.
Details siehe Planungshinweise Kapitel
Kleinraumventilatoren.
Technische Daten
Ausführung : Funkempfänger
Fördervolumen : 78 m3/h / 92 m3/h
Drehzahl : 2.100 1/min / 2.500 1/min
Luftrichtung : Abluft
Drehzahlsteuerbar : -
Reversierbarkeit : -
SEC average : -10,52 kWh/(m2*a)
Spannungsart : Wechselstrom
Bemessungsspannung : 230 V
Netzfrequenz : 50 Hz
Nennleistung : 6 W / 8 W
IMax : 0,06 A
Schutzart : IP X5
Netzzuleitung : 3 x 1,5 mm2
Einbauort : Decke / Wand
Einbauart : Aufputz
Einbaulage : beliebig
Material : Kunststoff
Farbe : verkehrsweiß, ähnlich RAL 9016
Gewicht : 0,724 kg
Klappe : keine
Nennweite : 100 mm
Breite : 159 mm
Höhe : 159 mm
Tiefe : 130 mm
Fördermitteltemperatur bei IMax : 40  C
Umgebungstemperatur : -10  C bis 40  C
Schalldruckpegel : 27 dB(A) / 32 dB(A) (Abstand 3 m,
Freifeldbedingungen)
Verpackungseinheit : 1 Stück
Sortiment : A
GTIN (EAN) : 4012799842101
Hersteller: MAICO
ECA 100 ipro RC Kleinraumventilator
Artikelnummer: 0084.0210
Menge: 1,000 Stck

**10.7 ECA 100 Kleinraumventilator Funkgesteuerter zweistufiger Kleinraumventilator, DN 100, mit Feuchtes**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Nicht drehzahlsteuerbar.
Kombinierbar mit Wibutler Smart-Home-System.
Merkmale:
Funkgesteuerter Ventilator für das Abluftsystem
MAICOsmart, mit eingebautem Funkempfänger 868 MHz, auf
EnOcean Technologie basierend.
Der Ventilator kann in einem Master - Slave Verbund
installiert werden (RLS RC notwendig).
Zwei Leistungsstufen.
Verdeckte Ansaugung durch Designabdeckung.
Zur Entlüftung.
Mit VDE-Zeichen.
Schutzart IP X5 für Sicherheit im Bad.
Schutzklasse II.
Farbe verkehrsweiß ähnlich RAL 9016.
Gehäuse aus schlagfestem Kunststoff.
Kombinierbar mit Wibutler Smart-Home-System.
Motor:
Energiesparender, robuster Motor mit Kugellager,
wartungsfrei.
Für Dauerbetrieb geeignet.
Montagehinweise:
Einfachste Montage, da Abdeckung leicht mit Werkzeug
abnehmbar.
Kompatibel zu ECA Vorgängermodellen DN 100, da
Befestigungslöcher und Kabeleinführung Unterputz an der
gleichen Stelle.
Elektrischer Anschluss:
Elektrischer Anschluss Unterputz.
Sicherheitshinweis:
Die Ventilatoren entsprechen der Schutzart IP X5 und
können somit im Schutzbereich 1 gemäß DIN VDE 0100-701
eingebaut werden.
Details siehe Planungshinweise Kapitel
Kleinraumventilatoren.
Technische Daten
Ausführung : Funkempfänger und Feuchtesteuerung
Fördervolumen : 78 m3/h / 92 m3/h
Drehzahl : 2.100 1/min / 2.500 1/min
Luftrichtung : Abluft
Drehzahlsteuerbar : -
Reversierbarkeit : -
SEC average : -24,18 kWh/(m2*a)
Spannungsart : Wechselstrom
Bemessungsspannung : 230 V
Netzfrequenz : 50 Hz
Nennleistung : 6 W / 8 W
IMax : 0,06 A
Schutzart : IP X5
Netzzuleitung : 3 x 1,5 mm2
Einbauort : Decke / Wand
Einbauart : Aufputz
Einbaulage : beliebig
Material : Kunststoff
Farbe : verkehrsweiß, ähnlich RAL 9016
Gewicht : 0,73 kg
Klappe : keine
Nennweite : 100 mm
Breite : 159 mm
Höhe : 159 mm
Tiefe : 130 mm
Fördermitteltemperatur bei IMax : 40  C
Umgebungstemperatur : -10  C bis 40  C
Schalldruckpegel : 27 dB(A) / 32 dB(A) (Abstand 3 m,
Freifeldbedingungen)
Verpackungseinheit : 1 Stück
Sortiment : A
GTIN (EAN) : 4012799842118
Hersteller: MAICO
ECA 100 ipro RCH Kleinraumventilator
Artikelnummer: 0084.0211
Menge: 1,000 Stck

**10.8 ECA 100 Kleinraumventilator Zweistufiger Kleinraumventilator mit elektrischem Innenverschluss, DN**
Standardausführung:
Ein/Aus über Lichtschalter oder separaten Schalter.
Betrieb entweder in Stufe 1 oder Stufe 2.
Zweistufig bedienbar mittels handelsüblichen
Doppelwechselschalter.
Drehzahlsteuerbar.
Verdeckte Ansaugung, mit elektrisch betätigtem
Innenverschluss.
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Standardausführung
Fördervolumen : 78 m3/h / 92 m3/h
Drehzahl : 2.100 1/min / 2.500 1/min
Drehzahlsteuerbar : +
Reversierbarkeit : -
SEC average : -8,35 kWh/(m2*a)
Spannungsart : Wechselstrom
Bemessungsspannung : 230 V
Netzfrequenz : 50 Hz
Nennleistung : 10 W / 13 W
IMax : 0,08 A
Schutzart : IP X5
Netzzuleitung : 3/5 x 1,5 mm2
Einbauort : Decke / Wand
Einbauart : Aufputz
Einbaulage : beliebig
Material : Kunststoff
Farbe : verkehrsweiß, ähnlich RAL 9016
Gewicht : 0,7 kg
Klappe : integriert
Klappenart : elektrisch
Nennweite : 100 mm
Breite : 159 mm
Höhe : 159 mm
Tiefe : 130 mm
Fördermitteltemperatur bei IMax : 40  C
Schalldruckpegel : 27 dB(A) / 32 dB(A) (Abstand 3 m,
Freifeldbedingungen)
Verpackungseinheit : 1 Stück
Sortiment : A
GTIN (EAN) : 4012799842057
Hersteller: MAICO
ECA 100 ipro K Kleinraumventilator
Artikelnummer: 0084.0205
Menge: 1,000 Stck

**10.9 ECA 100 Kleinraumventilator Zweistufiger Kleinraumventilator mit elektrischem Innenverschluss und**
Ausführung mit einstellbarer Einschaltverzögerung und
Nachlaufzeit:
Ein/Aus über Lichtschalter oder separaten Schalter.
Alle 4 Betriebsprogramme wählbar.
Reihenfolge der Leistungsstufen erfolgt je nach
gewähltem Betriebsprogramm.
Einschaltverzögerung stufig über leicht zugängliche
Taster einstellbar: 0/50/90/120 sek.
Nachlaufzeit stufig über leicht zugängliche Taster
einstellbar: 0/8/17/25 min.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Einstellbare Einschaltverzögerung und
Nachlaufzeit
Fördervolumen : 78 m3/h / 92 m3/h
Drehzahl : 2.100 1/min / 2.500 1/min
Drehzahlsteuerbar : -
Reversierbarkeit : -
SEC average : -7,8 kWh/(m2*a)
Spannungsart : Wechselstrom
Bemessungsspannung : 230 V
Netzfrequenz : 50 Hz
Nennleistung : 10 W / 13 W
IMax : 0,08 A
Schutzart : IP X5
Netzzuleitung : 5 x 1,5 mm2
Einbauort : Decke / Wand
Einbauart : Aufputz
Einbaulage : beliebig
Material : Kunststoff
Farbe : verkehrsweiß, ähnlich RAL 9016
Gewicht : 0,7 kg
Klappe : integriert
Klappenart : elektrisch
Nennweite : 100 mm
Breite : 159 mm
Höhe : 159 mm
Tiefe : 130 mm
Fördermitteltemperatur bei IMax : 40  C
Nachlaufzeit : 0 min / 8 min / 17 min / 25 min
Einschaltverzögerung : 0 s / 50 s / 90 s / 120 s
Schalldruckpegel : 27 dB(A) / 32 dB(A) (Abstand 3 m,
Freifeldbedingungen)
Verpackungseinheit : 1 Stück
Sortiment : A
GTIN (EAN) : 4012799842064
Hersteller: MAICO
ECA 100 ipro KVZC Kleinraumventilator
Artikelnummer: 0084.0206
Menge: 1,000 Stck

**10.10 ECA 100 Kleinraumventilator Zweistufiger Kleinraumventilator mit elektrischem Innenverschluss und**
Ausführung mit Lichtsteuerung:
Barrierefreies Produkt, da automatisches Ein- /
Ausschalten über Lichtsensor.
Alle 4 Betriebsprogramme wählbar.
Reihenfolge der Leistungsstufen erfolgt je nach
gewähltem Betriebsprogramm.
Betrieb nur in dunklen Räumen möglich.
Die Lichtsteuerung schaltet den Ventilator ab einer
Mindesthelligkeit im Raum ein, z.B. beim Einschalten
einer Lampe.
Einschalthelligkeit (am Gerät) min. 30 Lux.
Ausschalthelligkeit (am Gerät) max. 1,7 Lux.
Installation eines Schalters entfällt.
Einschaltverzögerung stufig über leicht zugängliche
Taster einstellbar: 0/50/90/120 sek.
Nachlaufzeit stufig über leicht zugängliche Taster
einstellbar: 0/8/17/25 min.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Lichtsteuerung
Fördervolumen : 78 m3/h / 92 m3/h
Drehzahl : 2.100 1/min / 2.500 1/min
Drehzahlsteuerbar : -
Reversierbarkeit : -
SEC average : -22,55 kWh/(m2*a)
Spannungsart : Wechselstrom
Bemessungsspannung : 230 V
Netzfrequenz : 50 Hz
Nennleistung : 10 W / 13 W
IMax : 0,08 A
Schutzart : IP X5
Netzzuleitung : 3/5 x 1,5 mm2
Einbauort : Decke / Wand
Einbauart : Aufputz
Einbaulage : beliebig
Material : Kunststoff
Farbe : verkehrsweiß, ähnlich RAL 9016
Gewicht : 0,7 kg
Klappe : integriert
Klappenart : elektrisch
Nennweite : 100 mm
Breite : 159 mm
Höhe : 159 mm
Tiefe : 130 mm
Fördermitteltemperatur bei IMax : 40  C
Nachlaufzeit : 0 min / 8 min / 17 min / 25 min
Einschaltverzögerung : 0 s / 50 s / 90 s / 120 s
Schalldruckpegel : 27 dB(A) / 32 dB(A) (Abstand 3 m,
Freifeldbedingungen)
Verpackungseinheit : 1 Stück
Sortiment : A
GTIN (EAN) : 4012799842071
Hersteller: MAICO
ECA 100 ipro KF Kleinraumventilator
Artikelnummer: 0084.0207
Menge: 1,000 Stck

**10.11 ECA 100 Kleinraumventilator Zweistufiger Kleinraumventilator mit elektrischem Innenverschluss und**
Ausführung mit automatischer Feuchtesteuerung :
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Feuchtesteuerung
Fördervolumen : 78 m3/h / 92 m3/h
Drehzahl : 2.100 1/min / 2.500 1/min
Drehzahlsteuerbar : -
Reversierbarkeit : -
SEC average : -22,55 kWh/(m2*a)
Spannungsart : Wechselstrom
Bemessungsspannung : 230 V
Netzfrequenz : 50 Hz
Nennleistung : 10 W / 13 W
IMax : 0,08 A
Schutzart : IP X5
Netzzuleitung : 3/5 x 1,5 mm2
Einbauort : Decke / Wand
Einbauart : Aufputz
Einbaulage : beliebig
Material : Kunststoff
Farbe : verkehrsweiß, ähnlich RAL 9016
Gewicht : 0,7 kg
Klappe : integriert
Klappenart : elektrisch
Nennweite : 100 mm
Breite : 159 mm
Höhe : 159 mm
Tiefe : 130 mm
Fördermitteltemperatur bei IMax : 40  C
Nachlaufzeit : 8 min / 17 min / 25 min (Nachlaufzeit 0
min. bei Verwendung eines optionalen Schalters (z.B.
Lichtschalter) verfügbar)
Einschaltverzögerung : 0 s / 50 s / 90 s / 120 s
(Einschaltverzögerung bei Verwendung eines optionalen
Schalters (z.B. Lichtschalter) verfügbar)
Schalldruckpegel : 27 dB(A) / 32 dB(A) (Abstand 3 m,
Freifeldbedingungen)
Verpackungseinheit : 1 Stück
Sortiment : A
GTIN (EAN) : 4012799842088
Hersteller: MAICO
ECA 100 ipro KH Kleinraumventilator
Artikelnummer: 0084.0208
Menge: 1,000 Stck

**10.12 ECA 100 Kleinraumventilator Zweistufiger Kleinraumventilator mit elektrischem Innenverschluss und**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Verdeckte Ansaugung, mit elektrisch betätigtem
Innenverschluss.
Nicht drehzahlsteuerbar.
Einstellbar über Jumper im Gerät.
Komfortprogramm (voreingestellt)
Benutzer anwesend: Stufe 1
Nachlaufzeit: Stufe 2
Nachtprogramm
Benutzer anwesend: Stufe 2
Nachlaufzeit: Stufe 1
Sparprogramm
Benutzer anwesend: Stufe 1
Nachlaufzeit: Stufe 1
Powerprogramm
Benutzer anwesend: Stufe 2
Nachlaufzeit: Stufe 2
Merkmale:
Intelligent programmierter Kleinraumventilator für
höchste Ansprüche.
2 Leistungsstufen.
Verdeckte Ansaugung durch Designabdeckung.
Zur Entlüftung.
VDE-GS-Zeichen, Ausnahme: ECA 100 ipro RC/RCH.
VDE-Zeichen: ECA 100 RC/RCH.
Schutzart IP X5 für Sicherheit im Bad.
Schutzklasse II.
Für Dauerbetrieb geeignet.
Thermischer Überlastungsschutz.
Farbe verkehrsweiß ähnlich RAL 9016.
Gehäuse aus schlagfestem Kunststoff.
Motor:
Energiesparender, robuster Motor mit Kugellager,
wartungsfrei.
Für Dauerbetrieb geeignet.
Montagehinweise:
Einfachste Montage, da Abdeckung leicht mit Werkzeug
abnehmbar.
Wand- und Deckenmontage möglich.
Kompatibel zu ECA Vorgängermodellen DN 100, da
Befestigungslöcher und Kabeleinführung Unterputz an der
gleichen Stelle.
Elektrischer Anschluss:
Elektrischer Anschluss Unterputz.
Sicherheitshinweise:
Alle ECA 100 ipro-Geräte im Schutzbereich 1 gemäß DIN
VDE 0100-701 einsetzbar.
Details siehe Planungshinweise.
Technische Daten
Ausführung : Bewegungsmelder
Fördervolumen : 78 m3/h / 92 m3/h
Drehzahl : 2.100 1/min / 2.500 1/min
Drehzahlsteuerbar : -
Reversierbarkeit : -
SEC average : -22,55 kWh/(m2*a)
Spannungsart : Wechselstrom
Bemessungsspannung : 230 V
Netzfrequenz : 50 Hz
Nennleistung : 10 W / 13 W
IMax : 0,08 A
Schutzart : IP X5
Netzzuleitung : 3/5 x 1,5 mm2
Reichweite des Bewegungsmelders : 5 m
Horizontaler Erfassungsbereich des Bewegungsmelders :
100
Vertikaler Erfassungsbereich des Bewegungsmelders : 82

Einbauort : Decke / Wand
Einbauart : Aufputz
Einbaulage : beliebig
Material : Kunststoff
Farbe : verkehrsweiß, ähnlich RAL 9016
Gewicht : 0,7 kg
Klappe : integriert
Klappenart : elektrisch
Nennweite : 100 mm
Breite : 159 mm
Höhe : 159 mm
Tiefe : 130 mm
Fördermitteltemperatur bei IMax : 40  C
Nachlaufzeit : 0 min / 8 min / 17 min / 25 min
Schalldruckpegel : 27 dB(A) / 32 dB(A) (Abstand 3 m,
Freifeldbedingungen)
Verpackungseinheit : 1 Stück
Sortiment : A
GTIN (EAN) : 4012799842095
Hersteller: MAICO
ECA 100 ipro KB Kleinraumventilator
Artikelnummer: 0084.0209
Menge: 1,000 Stck

**10.13 ECA 150 Kleinraumventilator Zweistufiger Kleinraumventilator, DN 150, Standardausführung**
Standardausführung:
Ein/Aus über Lichtschalter oder separaten Schalter.
Betrieb entweder in Stufe 1 oder Stufe 2.
Zweistufig bedienbar mittels handelsüblichen
Doppelwechselschalter.
Drehzahlsteuerbar.
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Standardausführung
Fördervolumen : 200 m3/h / 250 m3/h
Drehzahl : 1.672 1/min / 2.189 1/min
Drehzahlsteuerbar : +
Reversierbarkeit : -
SEC average : -11,18 kWh/(m2*a)
Spannungsart : Wechselstrom
Bemessungsspannung : 230 V
Netzfrequenz : 50 Hz
Nennleistung : 15 W / 19 W
IMax : 0,09 A
Schutzart : IP X5
Netzzuleitung : 5 x 1,5 mm2
Einbauort : Decke / Wand
Einbauart : Aufputz
Einbaulage : beliebig
Material : Kunststoff
Farbe : verkehrsweiß, ähnlich RAL 9016
Gewicht : 1,6 kg
Klappe : keine
Nennweite : 150 mm
Breite : 228 mm
Höhe : 228 mm
Tiefe : 123,3 mm
Fördermitteltemperatur bei IMax : 40  C
Schalldruckpegel : 33 dB(A) / 40 dB(A) (Abstand 3 m,
Freifeldbedingungen)
Verpackungseinheit : 1 Stück
Sortiment : A
GTIN (EAN) : 4012799840855
Hersteller: MAICO
ECA 150 ipro Kleinraumventilator
Artikelnummer: 0084.0085
Menge: 1,000 Stck

**10.14 ECA 150 Kleinraumventilator Zweistufiger Kleinraumventilator, DN 150, mit einstellbarer Einschaltv**
Ausführung mit einstellbarer Einschaltverzögerung und
Nachlaufzeit:
Ein/Aus über Lichtschalter oder separaten Schalter.
Alle 4 Betriebsprogramme wählbar.
Reihenfolge der Leistungsstufen erfolgt je nach
gewähltem Betriebsprogramm.
Einschaltverzögerung stufig über leicht zugängliche
Taster einstellbar: 0/50/90/120 sek.
Nachlaufzeit stufig über leicht zugängliche Taster
einstellbar: 0/8/17/25 min.
Eingestellte Zeit wird mittels LED's während der
Einstellung angezeigt.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Einstellbare Einschaltverzögerung und
Nachlaufzeit
Fördervolumen : 200 m3/h / 250 m3/h
Drehzahl : 1.672 1/min / 2.189 1/min
Drehzahlsteuerbar : -
Reversierbarkeit : -
SEC average : -11,04 kWh/(m2*a)
Spannungsart : Wechselstrom
Bemessungsspannung : 230 V
Netzfrequenz : 50 Hz
Nennleistung : 15 W / 19 W
IMax : 0,09 A
Schutzart : IP X5
Netzzuleitung : 5 x 1,5 mm2
Einbauort : Decke / Wand
Einbauart : Aufputz
Einbaulage : beliebig
Material : Kunststoff
Farbe : verkehrsweiß, ähnlich RAL 9016
Gewicht : 1,6 kg
Klappe : keine
Nennweite : 150 mm
Breite : 228 mm
Höhe : 228 mm
Tiefe : 123,3 mm
Fördermitteltemperatur bei IMax : 40  C
Nachlaufzeit : 0 min / 8 min / 17 min / 25 min
Einschaltverzögerung : 0 s / 50 s / 90 s / 120 s
Schalldruckpegel : 33 dB(A) / 40 dB(A) (Abstand 3 m,
Freifeldbedingungen)
Verpackungseinheit : 1 Stück
Sortiment : A
GTIN (EAN) : 4012799840862
Hersteller: MAICO
ECA 150 ipro VZC Kleinraumventilator
Artikelnummer: 0084.0086
Menge: 1,000 Stck

**10.15 ECA 150 Kleinraumventilator Zweistufiger Kleinraumventilator, DN 150, mit Feuchtesteuerung**
Ausführung mit automatischer Feuchtesteuerung:
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Feuchtesteuerung
Fördervolumen : 200 m3/h / 250 m3/h
Drehzahl : 1.672 1/min / 2.189 1/min
Drehzahlsteuerbar : -
Reversierbarkeit : -
SEC average : -24,48 kWh/(m2*a)
Spannungsart : Wechselstrom
Bemessungsspannung : 230 V
Netzfrequenz : 50 Hz
Nennleistung : 15 W / 19 W
IMax : 0,09 A
Schutzart : IP X5
Netzzuleitung : 3 x 1,5 mm2
Einbauort : Decke / Wand
Einbauart : Aufputz
Einbaulage : beliebig
Material : Kunststoff
Farbe : verkehrsweiß, ähnlich RAL 9016
Gewicht : 1,6 kg
Klappe : keine
Nennweite : 150 mm
Breite : 228 mm
Höhe : 228 mm
Tiefe : 123,3 mm
Fördermitteltemperatur bei IMax : 40  C
Nachlaufzeit : 8 min / 17 min / 25 min (Nachlaufzeit 0
min. bei Verwendung eines optionalen Schalters (z.B.
Lichtschalter) verfügbar)
Einschaltverzögerung : 0 s / 50 s / 90 s / 120 s
(Einschaltverzögerung bei Verwendung eines optionalen
Schalters (z.B. Lichtschalter) verfügbar)
Schalldruckpegel : 33 dB(A) / 40 dB(A) (Abstand 3 m,
Freifeldbedingungen)
Verpackungseinheit : 1 Stück
Sortiment : A
GTIN (EAN) : 4012799840893
Hersteller: MAICO
ECA 150 ipro H Kleinraumventilator
Artikelnummer: 0084.0089
Menge: 1,000 Stck

**10.16 ECA 150 Kleinraumventilator Zweistufiger Kleinraumventilator, DN 150, mit Bewegungsmelder**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Bewegungsmelder
Fördervolumen : 200 m3/h / 250 m3/h
Drehzahl : 1.672 1/min / 2.189 1/min
Drehzahlsteuerbar : -
Reversierbarkeit : -
SEC average : -24,48 kWh/(m2*a)
Spannungsart : Wechselstrom
Bemessungsspannung : 230 V
Netzfrequenz : 50 Hz
Nennleistung : 15 W / 19 W
IMax : 0,09 A
Schutzart : IP X5
Netzzuleitung : 3 x 1,5 mm2
Einbauort : Decke / Wand
Einbauart : Aufputz
Einbaulage : beliebig
Material : Kunststoff
Farbe : verkehrsweiß, ähnlich RAL 9016
Gewicht : 1,6 kg
Klappe : keine
Nennweite : 150 mm
Breite : 228 mm
Höhe : 228 mm
Tiefe : 123,3 mm
Fördermitteltemperatur bei IMax : 40  C
Nachlaufzeit : 0 min / 8 min / 17 min / 25 min
Schalldruckpegel : 33 dB(A) / 40 dB(A) (Abstand 3 m,
Freifeldbedingungen)
Verpackungseinheit : 1 Stück
Sortiment : A
GTIN (EAN) : 4012799840909
Hersteller: MAICO
ECA 150 ipro B Kleinraumventilator
Artikelnummer: 0084.0090
Menge: 1,000 Stck

**10.17 ECA 150 Kleinraumventilator Zweistufiger Kleinraumventilator, DN 150, mit Funkempfänger, Master-Sl**
Ausführung mit Funkempfänger:
Mit integriertem Funkempfänger 868 MHz.
Ein/Aus über Funkschalter DS RC oder separater
Steuerung RLS RC.
Die zwei Drehzahlen können entweder am Funkschalter
oder an der Steuerung ausgewählt werden.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger
Fördervolumen : 200 m3/h / 250 m3/h
Drehzahl : 1.672 1/min / 2.189 1/min
Drehzahlsteuerbar : -
Reversierbarkeit : -
SEC average : -11,18 kWh/(m2*a)
Spannungsart : Wechselstrom
Bemessungsspannung : 230 V
Netzfrequenz : 50 Hz
Nennleistung : 15 W / 19 W
IMax : 0,09 A
Schutzart : IP X5
Netzzuleitung : 5 x 1,5 mm2
Einbauort : Decke / Wand
Einbauart : Aufputz
Einbaulage : beliebig
Material : Kunststoff
Farbe : verkehrsweiß, ähnlich RAL 9016
Gewicht : 1,607 kg
Klappe : keine
Nennweite : 150 mm
Breite : 228 mm
Höhe : 228 mm
Tiefe : 189,3 mm
Fördermitteltemperatur bei IMax : 40  C
Schalldruckpegel : 33 dB(A) / 40 dB(A) (Abstand 3 m,
Freifeldbedingungen)
Verpackungseinheit : 1 Stück
Sortiment : A
GTIN (EAN) : 4012799840879
Hersteller: MAICO
ECA 150 ipro RC Kleinraumventilator
Artikelnummer: 0084.0087
Menge: 1,000 Stck

**10.18 ECA 150 Kleinraumventilator Zweistufiger Kleinraumventilator, DN 150, mit Funkempfänger und Feucht**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger und Feuchtesteuerung
Fördervolumen : 200 m3/h / 250 m3/h
Drehzahl : 1.672 1/min / 2.189 1/min
Drehzahlsteuerbar : -
Reversierbarkeit : -
SEC average : -24,57 kWh/(m2*a)
Spannungsart : Wechselstrom
Bemessungsspannung : 230 V
Netzfrequenz : 50 Hz
Nennleistung : 15 W / 19 W
IMax : 0,09 A
Schutzart : IP X5
Netzzuleitung : 5 x 1,5 mm2
Einbauort : Decke / Wand
Einbauart : Aufputz
Einbaulage : beliebig
Material : Kunststoff
Farbe : verkehrsweiß, ähnlich RAL 9016
Gewicht : 1,62 kg
Klappe : keine
Nennweite : 150 mm
Breite : 228 mm
Höhe : 228 mm
Tiefe : 189,3 mm
Fördermitteltemperatur bei IMax : 40  C
Schalldruckpegel : 33 dB(A) / 40 dB(A) (Abstand 3 m,
Freifeldbedingungen)
Verpackungseinheit : 1 Stück
Sortiment : A
GTIN (EAN) : 4012799840886
Hersteller: MAICO
ECA 150 ipro RCH Kleinraumventilator
Artikelnummer: 0084.0088
Menge: 1,000 Stck

**10.19 ECA 150 Kleinraumventilator Zweistufiger Kleinraumventilator, DN 150, mit elektrischem Innenversch**
Standardausführung:
Ein/Aus über Lichtschalter oder separaten Schalter.
Betrieb entweder in Stufe 1 oder Stufe 2.
Zweistufig bedienbar mittels handelsüblichen
Doppelwechselschalter.
Drehzahlsteuerbar.
Verdeckte Ansaugung, mit elektrisch betätigtem
Innenverschluss.
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Standardausführung
Fördervolumen : 200 m3/h / 250 m3/h
Drehzahl : 1.672 1/min / 2.189 1/min
Drehzahlsteuerbar : +
Reversierbarkeit : -
SEC average : -10,49 kWh/(m2*a)
Spannungsart : Wechselstrom
Bemessungsspannung : 230 V
Netzfrequenz : 50 Hz
Nennleistung : 18 W / 22 W
IMax : 0,11 A
Schutzart : IP X5
Netzzuleitung : 5 x 1,5 mm2
Einbauort : Decke / Wand
Einbauart : Aufputz
Einbaulage : beliebig
Material : Kunststoff
Farbe : verkehrsweiß, ähnlich RAL 9016
Gewicht : 1,7 kg
Klappe : integriert
Klappenart : elektrisch
Nennweite : 150 mm
Breite : 228 mm
Höhe : 228 mm
Tiefe : 123,3 mm
Fördermitteltemperatur bei IMax : 40  C
Schalldruckpegel : 33 dB(A) / 40 dB(A) (Abstand 3 m,
Freifeldbedingungen)
Verpackungseinheit : 1 Stück
Sortiment : A
GTIN (EAN) : 4012799840916
Hersteller: MAICO
ECA 150 ipro K Kleinraumventilator
Artikelnummer: 0084.0091
Menge: 1,000 Stck

**10.20 ECA 150 Kleinraumventilator Zweistufiger Kleinraumventilator, DN 150, mit elektrischem Innenversch**
Ausführung mit einstellbarer Einschaltverzögerung und
Nachlaufzeit:
Ein/Aus über Lichtschalter oder separaten Schalter.
Alle 4 Betriebsprogramme wählbar.
Reihenfolge der Leistungsstufen erfolgt je nach
gewähltem Betriebsprogramm.
Einschaltverzögerung stufig über leicht zugängliche
Taster einstellbar: 0/50/90/120 sek.
Nachlaufzeit stufig über leicht zugängliche Taster
einstellbar: 0/8/17/25 min.
Eingestellte Zeit wird mittels LED's während der
Einstellung angezeigt.
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Einstellbare Einschaltverzögerung und
Nachlaufzeit
Fördervolumen : 200 m3/h / 250 m3/h
Drehzahl : 1.672 1/min / 2.189 1/min
Drehzahlsteuerbar : -
Reversierbarkeit : -
SEC average : -10,31 kWh/(m2*a)
Spannungsart : Wechselstrom
Bemessungsspannung : 230 V
Netzfrequenz : 50 Hz
Nennleistung : 18 W / 22 W
IMax : 0,11 A
Schutzart : IP X5
Netzzuleitung : 5 x 1,5 mm2
Einbauort : Decke / Wand
Einbauart : Aufputz
Einbaulage : beliebig
Material : Kunststoff
Farbe : verkehrsweiß, ähnlich RAL 9016
Gewicht : 1,7 kg
Klappe : integriert
Klappenart : elektrisch
Nennweite : 150 mm
Breite : 228 mm
Höhe : 228 mm
Tiefe : 123,3 mm
Fördermitteltemperatur bei IMax : 40  C
Nachlaufzeit : 0 min / 8 min / 17 min / 25 min
Einschaltverzögerung : 0 s / 50 s / 90 s / 120 s
Schalldruckpegel : 33 dB(A) / 40 dB(A) (Abstand 3 m,
Freifeldbedingungen)
Verpackungseinheit : 1 Stück
Sortiment : A
GTIN (EAN) : 4012799840923
Hersteller: MAICO
ECA 150 ipro KVZC Kleinraumventilator
Artikelnummer: 0084.0092
Menge: 1,000 Stck

**10.21 ECA 150 Kleinraumventilator Zweistufiger Kleinraumventilator, DN 150, mit elektrischem Innenversch**
Ausführung mit automatischer Feuchtesteuerung :
Barrierefreies Produkt, da automatisches Ein- /
Ausschalten über Feuchtesensor.
Keine Einstellung der Einschaltfeuchte notwendig.
Ventilator überwacht die Raumfeuchte.
Entlüftet automatisch je nach Raumfeuchte in Stufe 1
und Stufe 2.
Betrieb ohne Schalter möglich, optional zusätzlich über
separaten Schalter schaltbar.
Einschaltverzögerung stufig über leicht zugängliche
Taster einstellbar (nur bei Steuerung über Schalter):
0/50/90/120 sek.
Nachlaufzeit stufig über leicht zugängliche Taster
einstellbar: 8/17/25 min. Nachlaufzeit 0 min nur
einstellbar für Steuerung über separaten Schalter.
Eingestellte Zeit wird mittels LED's während der
Einstellung angezeigt.
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Feuchtesteuerung
Fördervolumen : 200 m3/h / 250 m3/h
Drehzahl : 1.672 1/min / 2.189 1/min
Drehzahlsteuerbar : -
Reversierbarkeit : -
SEC average : -24,05 kWh/(m2*a)
Spannungsart : Wechselstrom
Bemessungsspannung : 230 V
Netzfrequenz : 50 Hz
Nennleistung : 18 W / 22 W
IMax : 0,11 A
Schutzart : IP X5
Netzzuleitung : 3 x 1,5 mm2
Einbauort : Decke / Wand
Einbauart : Aufputz
Einbaulage : beliebig
Material : Kunststoff
Farbe : verkehrsweiß, ähnlich RAL 9016
Gewicht : 1,5 kg
Klappe : integriert
Klappenart : elektrisch
Nennweite : 150 mm
Breite : 228 mm
Höhe : 228 mm
Tiefe : 123,3 mm
Fördermitteltemperatur bei IMax : 40  C
Nachlaufzeit : 8 min / 17 min / 25 min (Nachlaufzeit 0
min. bei Verwendung eines optionalen Schalters (z.B.
Lichtschalter) verfügbar)
Einschaltverzögerung : 0 s / 50 s / 90 s / 120 s
(Einschaltverzögerung bei Verwendung eines optionalen
Schalters (z.B. Lichtschalter) verfügbar)
Schalldruckpegel : 33 dB(A) / 40 dB(A) (Abstand 3 m,
Freifeldbedingungen)
Verpackungseinheit : 1 Stück
Sortiment : A
GTIN (EAN) : 4012799840954
Hersteller: MAICO
ECA 150 ipro KH Kleinraumventilator
Artikelnummer: 0084.0095
Menge: 1,000 Stck

**10.22 ECA 150 Kleinraumventilator Zweistufiger Kleinraumventilator, DN 150, mit elektrischem Innenversch**
Ausführung mit Bewegungsmelder:
Barrierefreies Produkt, da automatisches Ein- /
Ausschalten über Bewegungssensor.
Alle 4 Betriebsprogramme wählbar.
Reihenfolge der Leistungsstufen erfolgt je nach
gewähltem Betriebsprogramm.
Betrieb ohne Schalter möglich, optional zusätzlich über
separaten Schalter schaltbar.
Keine Einschaltverzögerung.
Nachlaufzeit stufig über leicht zugängliche Taster
einstellbar: 0/8/17/25 min.
Eingestellte Zeit wird mittels LED's während der
Einstellung angezeigt.
Reichweite des Bewegungsmelders: 5 m.
Horizontaler Erfassungsbereich des Bewegungsmelders:
100 .
Vertikaler Erfassungsbereich des Bewegungsmelder: 82 .
Verdeckte Ansaugung, mit elektrisch betätigtem
Innenverschluss.
Nicht drehzahlsteuerbar.
Einstellbar über Jumper im Gerät.
Komfortprogramm (voreingestellt)
Benutzer anwesend: Stufe 1
Nachlaufzeit: Stufe 2
Bedarfsprogramm
Benutzer anwesend: Stufe 2
Nachlaufzeit: Stufe 1
Sparprogramm
Benutzer anwesend: Stufe 1
Nachlaufzeit: Stufe 1
Powerprogramm
Benutzer anwesend: Stufe 2
Nachlaufzeit: Stufe 2
Merkmale:
Intelligent programmierter Kleinraumventilator für
höchste Ansprüche.
2 Leistungsstufen.
Verdeckte Ansaugung durch Designabdeckung.
Zur Entlüftung.
Kombiniert großes Fördervolumen mit hoher Druckstärke.
Mit VDE-GS Zeichen.
Schutzart IP X5 für Sicherheit im Bad.
Schutzklasse II.
Thermischer Überlastungsschutz.
Für Dauerbetrieb geeignet.
Farbe verkehrsweiß ähnlich RAL 9016.
Gehäuse aus schlagfestem Kunststoff.
Motor:
Energiesparender, robuster Motor mit Kugellager
wartungsfrei.
Für Dauerbetrieb geeignet.
Montagehinweise:
Kompatibel zu ECA Vorgängermodellen DN 150, da
Befestigungslöcher und Kabeleinführung Unterputz an der
gleichen Stelle.
Wand- und Deckenmontage möglich.
Elektrischer Anschluss:
Elektrischer Anschluss wahlweise Auf- oder Unterputz.
Sicherheitshinweise:
Alle ECA 150 ipro Geräte im Schutzbereich 1 gemäß DIN
VDE 0100-701 einsetzbar.
Details siehe Planungshinweise.
Technische Daten
Ausführung : Bewegungsmelder
Fördervolumen : 200 m3/h / 250 m3/h
Drehzahl : 1.672 1/min / 2.189 1/min
Drehzahlsteuerbar : -
Reversierbarkeit : -
SEC average : -24,05 kWh/(m2*a)
Spannungsart : Wechselstrom
Bemessungsspannung : 230 V
Netzfrequenz : 50 Hz
Nennleistung : 18 W / 22 W
IMax : 0,11 A
Schutzart : IP X5
Netzzuleitung : 3 x 1,5 mm2
Einbauort : Decke / Wand
Einbauart : Aufputz
Einbaulage : beliebig
Material : Kunststoff
Farbe : verkehrsweiß, ähnlich RAL 9016
Gewicht : 1,5 kg
Klappe : integriert
Klappenart : elektrisch
Nennweite : 150 mm
Breite : 228 mm
Höhe : 228 mm
Tiefe : 123,3 mm
Fördermitteltemperatur bei IMax : 40  C
Nachlaufzeit : 0 min / 8 min / 17 min / 25 min
Schalldruckpegel : 33 dB(A) / 40 dB(A) (Abstand 3 m,
Freifeldbedingungen)
Verpackungseinheit : 1 Stück
Sortiment : A
GTIN (EAN) : 4012799840961
Hersteller: MAICO
ECA 150 ipro KB Kleinraumventilator
Artikelnummer: 0084.0096
Menge: 1,000 Stck

**10.23 ECA 150 Kleinraumventilator Zweistufiger Kleinraumventilator, DN 150, mit elektrischem Innenversch**
Ausführung mit Funkempfänger:
Mit integriertem Funkempfänger 868 MHz.
Ein/Aus über Funkschalter DS RC oder separater
Steuerung RLS RC.
Die zwei Drehzahlen können entweder am Funkschalter
oder an der Steuerung ausgewählt werden.
Verdeckte Ansaugung, mit elektrisch betätigtem
Innenverschluss.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger
Fördervolumen : 200 m3/h / 250 m3/h
Drehzahl : 1.672 1/min / 2.189 1/min
Drehzahlsteuerbar : -
Reversierbarkeit : -
SEC average : -10,62 kWh/(m2*a)
Spannungsart : Wechselstrom
Bemessungsspannung : 230 V
Netzfrequenz : 50 Hz
Nennleistung : 18 W / 22 W
IMax : 0,11 A
Schutzart : IP X5
Netzzuleitung : 3 x 1,5 mm2
Einbauort : Decke / Wand
Einbauart : Aufputz
Einbaulage : beliebig
Material : Kunststoff
Farbe : verkehrsweiß, ähnlich RAL 9016
Gewicht : 1,685 kg
Klappe : integriert
Klappenart : elektrisch
Nennweite : 150 mm
Breite : 228 mm
Höhe : 228 mm
Tiefe : 189,3 mm
Fördermitteltemperatur bei IMax : 40  C
Schalldruckpegel : 33 dB(A) / 40 dB(A) (Abstand 3 m,
Freifeldbedingungen)
Verpackungseinheit : 1 Stück
Sortiment : A
GTIN (EAN) : 4012799840930
Hersteller: MAICO
ECA 150 ipro KRC Kleinraumventilator
Artikelnummer: 0084.0093
Menge: 1,000 Stck

**10.24 ECA 150 Kleinraumventilator Zweistufiger Kleinraumventilator, DN 150, mit elektrischem Innenversch**
Ausführung mit Funkempfänger und Feuchtesteuerung:
Mit integriertem Funkempfänger 868 MHz und
Feuchtesteuerung.
Barrierefreies Produkt, da automatisches Ein- /
Ausschalten über Feuchtesensor.
Keine Einstellung der Einschaltfeuchte notwendig.
Ventilator überwacht den Feuchteverlauf. Entlüftet
automatisch je nach Raumfeuchte in Stufe 1 oder Stufe
2.
Mit separatem Funkschalter DS RC oder separater
Steuerung RLS RC schaltbar.
Die zwei Drehzahlen können entweder am Funkschalter
oder an der Steuerung ausgewählt werden.
Verdeckte Ansaugung, mit elektrisch betätigtem
Innenverschluss.
Nicht drehzahlsteuerbar.
Merkmale:
Funkgesteuerter Ventilator für das Abluftsystem
MAICOsmart, mit eingebautem Funkempfänger 868 MHz, auf
EnOcean Technologie basierend.
Der Ventilator kann mit einem Doppelwippenschalter (DS
RC) betrieben werden (keine Kabelverlegung zwischen
Schalter und Ventilator notwendig).
Der Ventilator kann in einem Master - Slave Verbund mit
anderen ECA 150 ipro RC/RCH/KRC/KRCH installiert werden
(RLS RC notwendig). Eine Kombination von ECA 150 ipro
RC/RCH/KRC/ KRCH mit ECA 100 ipro RC/RCH oder ER 100 RC
ist nicht möglich.
Zwei Leistungsstufen.
Verdeckte Ansaugung durch Designabdeckung.
Zur Entlüftung.
Mit VDE-GS-Zeichen.
Schutzart IP X5 für Sicherheit im Bad.
Schutzklasse II.
Farbe verkehrsweiß ähnlich RAL 9016.
Gehäuse aus schlagfestem Kunststoff.
Motor:
Energiesparender, robuster Motor mit Kugellager,
wartungsfrei.
Für Dauerbetrieb geeignet.
Montagehinweise:
Einfachste Montage, da Abdeckung leicht mit Werkzeug
abnehmbar.
Kompatibel zu ECA Vorgängermodellen DN 150, da
Befestigungslöcher und Kabeleinführung Unterputz an der
gleichen Stelle.
Elektrischer Anschluss:
Elektrischer Anschluss Unterputz.
Sicherheitshinweis:
Die Ventilatoren entsprechen der Schutzart IP X5 und
können somit im Schutzbereich 1 gemäß DIN VDE 0100-701
eingebaut werden.
Details siehe Planungshinweise Kapitel
Kleinraumventilatoren.
Technische Daten
Ausführung : Funkempfänger und Feuchtesteuerung
Fördervolumen : 200 m3/h / 250 m3/h
Drehzahl : 1.672 1/min / 2.189 1/min
Drehzahlsteuerbar : -
Reversierbarkeit : -
SEC average : -24,24 kWh/(m2*a)
Spannungsart : Wechselstrom
Bemessungsspannung : 230 V
Netzfrequenz : 50 Hz
Nennleistung : 18 W / 22 W
IMax : 0,11 A
Schutzart : IP X5
Netzzuleitung : 3 x 1,5 mm2
Einbauort : Decke / Wand
Einbauart : Aufputz
Einbaulage : beliebig
Material : Kunststoff
Farbe : verkehrsweiß, ähnlich RAL 9016
Gewicht : 1,8 kg
Klappe : integriert
Klappenart : elektrisch
Nennweite : 150 mm
Breite : 228 mm
Höhe : 228 mm
Tiefe : 189,3 mm
Fördermitteltemperatur bei IMax : 40  C
Schalldruckpegel : 33 dB(A) / 40 dB(A) (Abstand 3 m,
Freifeldbedingungen)
Verpackungseinheit : 1 Stück
Sortiment : A
GTIN (EAN) : 4012799840947
Hersteller: MAICO
ECA 150 ipro KRCH Kleinraumventilator
Artikelnummer: 0084.0094
Menge: 1,000 Stck

**10.25 AKE 100 Kleinraumventilator Automatische Kellerentfeuchtung, DN 100, Fördervolumen 92 m3/h**
Merkmale:
Intelligent programmierte automatische
Kellerentfeuchtung für höchste Ansprüche.
Integrierte automatische Feuchtesteuerung.
Verdeckte Ansaugung durch Designabdeckung.
Barrierefreies Produkt, da automatisches Ein- /
Ausschalten ohne zusätzliche Schalter.
Ventilator überwacht die Raumfeuchte.
Frostschutzfunktion: Abschalten des Systems bei
Innentemperaturen unter 5  C.
Manuelles Abschalten des Systems über einen Taster oder
Schalter möglich.
Keine zusätzliche Installation vom Schalter zum Gerät
notwendig.
Optional auch mit separatem Taster oder Schalter
schaltbar.
Status- und Funktionsanzeige durch LED's.
Lieferumfang:
Ventilator
Außenverschlussklappe
Sensoren
1m Verbindungskabel
Nicht drehzahlsteuerbar.
Zur Entfeuchtung.
Schutzart IP X4.
Schutzklasse II.
Farbe verkehrsweiß ähnlich RAL 9016.
Gehäuse aus schlagfestem Kunststoff.
Thermischer Überlastungsschutz.
Frostschutz:
Um ein Auskühlen des Raumes zu vermeiden, besitzt der
AKE eine Frostschutzfunktion. Hierbei schaltet sich der
Ventilator bei Innentemperaturen von weniger als 5  C
automatisch ab.
Trockenschutz:
Um ein Austrocknen des Raumes zu vermeiden, besitzt der
AKE eine Trockenschutzfunktion. Hierbei schaltet sich
der Ventilator bei einer relativen Raumfeuchte von
kleiner 30 % automatisch ab.
Motor:
Energiesparender, robuster Motor mit Kugellager,
wartungsfrei.
Für Dauerbetrieb geeignet.
Montagehinweis:
Einfache Installation
AKE 100: Kernlochbohrung 105 mm, bzw. 120 mm bei Einbau
mit Zubehör Wandhülse WH 100.
AKE 150: Kernlochbohrung 155 mm, bzw. 170 mm bei Einbau
mit Wandhülse WH 150.
Wand- und Deckenmontage möglich.
Elektrischer Anschluss:
Elektrischer Anschluss wahlweise Auf- oder Unterputz.
Aufputzinstallation bei AKE 100 mit Zubehör
Distanzrahmen ECA-DR.
Technische Daten
Fördervolumen : 92 m3/h
Drehzahl : 2.500 1/min
Drehzahlsteuerbar : -
Reversierbarkeit : -
SEC average : -24,18 kWh/(m2*a)
Spannungsart : Wechselstrom
Bemessungsspannung : 230 V
Netzfrequenz : 50 Hz
Nennleistung : 8 W
Stand-By-Leistungsaufnahme : 2 W
IMax : 0,06 A
Schutzart : IP X4
Netzzuleitung : 5 x 1,5 mm2
Einbauort : Wand
Einbauart : Aufputz
Einbaulage : beliebig
Material : Kunststoff
Farbe : verkehrsweiß, ähnlich RAL 9016
Gewicht : 0,804 kg
Klappe : keine
Nennweite : 100 mm
Kabellänge : 1 m
Breite : 159 mm
Höhe : 159 mm
Tiefe : 130 mm
Wandstärke : max. 0,85 m (falls 1m Kabellänge nicht
aussreichend, bitte das Sensorkabel 6m mitbestellen)
Fördermitteltemperatur bei IMax : 40  C
Schalldruckpegel : 32 dB(A) (Abstand 3 m,
Freifeldbedingungen)
Verpackungseinheit : 1 Stück
Sortiment : A
GTIN (EAN) : 4012799842200
Hersteller: MAICO
AKE 100 Kleinraumventilator
Artikelnummer: 0084.0220
Menge: 1,000 Stck

**10.26 AKE 150 Kleinraumventilator Automatische Kellerentfeuchtung, DN 150, Fördervolumen 250 m3/h**
Merkmale:
Intelligent programmierte automatische
Kellerentfeuchtung für höchste Ansprüche.
Integrierte automatische Feuchtesteuerung.
Verdeckte Ansaugung durch Designabdeckung.
Barrierefreies Produkt, da automatisches Ein- /
Ausschalten ohne zusätzliche Schalter.
Ventilator überwacht die Raumfeuchte.
Frostschutzfunktion: Abschalten des Systems bei
Innentemperaturen unter 5  C.
Manuelles Abschalten des Systems über einen Taster oder
Schalter möglich.
Keine zusätzliche Installation vom Schalter zum Gerät
notwendig.
Optional auch mit separatem Taster oder Schalter
schaltbar.
Status- und Funktionsanzeige durch LED's.
Lieferumfang:
Ventilator
Außenverschlussklappe
Sensoren
1m Verbindungskabel
Nicht drehzahlsteuerbar.
Zur Entfeuchtung.
Schutzart IP X4.
Schutzklasse II.
Farbe verkehrsweiß ähnlich RAL 9016.
Gehäuse aus schlagfestem Kunststoff.
Thermischer Überlastungsschutz.
Frostschutz:
Um ein Auskühlen des Raumes zu vermeiden, besitzt der
AKE eine Frostschutzfunktion. Hierbei schaltet sich der
Ventilator bei Innentemperaturen von weniger als 5  C
automatisch ab.
Trockenschutz:
Um ein Austrocknen des Raumes zu vermeiden, besitzt der
AKE eine Trockenschutzfunktion. Hierbei schaltet sich
der Ventilator bei einer relativen Raumfeuchte von
kleiner 30 % automatisch ab.
Motor:
Energiesparender, robuster Motor mit Kugellager,
wartungsfrei.
Für Dauerbetrieb geeignet.
Montagehinweis:
Einfache Installation
AKE 100: Kernlochbohrung 105 mm, bzw. 120 mm bei Einbau
mit Zubehör Wandhülse WH 100.
AKE 150: Kernlochbohrung 155 mm, bzw. 170 mm bei Einbau
mit Wandhülse WH 150.
Wand- und Deckenmontage möglich.
Elektrischer Anschluss:
Elektrischer Anschluss wahlweise Auf- oder Unterputz.
Aufputzinstallation bei AKE 100 mit Zubehör
Distanzrahmen ECA-DR.
Technische Daten
Fördervolumen : 250 m3/h
Drehzahl : 2.189 1/min
Drehzahlsteuerbar : -
Reversierbarkeit : -
SEC average : -24,48 kWh/(m2*a)
Spannungsart : Wechselstrom
Bemessungsspannung : 230 V
Netzfrequenz : 50 Hz
Nennleistung : 19 W
Stand-By-Leistungsaufnahme : 2 W
IMax : 0,09 A
Schutzart : IP X4
Netzzuleitung : 5 x 1,5 mm2
Einbauort : Wand
Einbauart : Aufputz
Einbaulage : beliebig
Material : Kunststoff
Farbe : verkehrsweiß, ähnlich RAL 9016
Gewicht : 1,8 kg
Klappe : keine
Nennweite : 150 mm
Kabellänge : 1 m
Breite : 228 mm
Höhe : 228 mm
Tiefe : 178,3 mm
Wandstärke : max. 0,85 m (falls 1m Kabellänge nicht
aussreichend, bitte das Sensorkabel 6m mitbestellen)
Fördermitteltemperatur bei IMax : 40  C
Schalldruckpegel : 40 dB(A) (Abstand 3 m,
Freifeldbedingungen)
Verpackungseinheit : 1 Stück
Sortiment : A
GTIN (EAN) : 4012799840992
Hersteller: MAICO
AKE 150 Kleinraumventilator
Artikelnummer: 0084.0099
Menge: 1,000 Stck

**10.27 FE 100/1 Fenstereinbausatz Fenstereinbausatz mit selbsttätiger Außenklappe FE 100/1 AP für die Ve**
Merkmale:
Für den Einbau in Fenster und dünne Wände.
Farbe verkehrsweiß ähnlich RAL 9016.
Gehäuse aus schlagfestem Kunststoff.
Lieferumfang: Außenklappe AP bzw. Außengitter SG, 3 x
Distanzrahmen, 2 x Dichtungsringe, Gewindestutzen, 3 x
Schrauben zur Ventilatorbefestigung,
Zugentlastungsbügel mit 2 x Schrauben, Leitungstülle,
Montageanleitung.
Montagehinweise:
Einfache Montage im Fensterausschnitt durch ineinander
verschraubbaren Adapter und Gewindstutzen.
Scheibendicke mindestens 3 mm, Scheibenabstand bis 75
mm.
Scheibenausschnitt 115 bis 120 mm.
Nicht für den Einbau in aufklappbare Doppelfenster
geeignet.
Elektrischer Anschluss:
An der Klemmleiste im Gehäuse des ECA 100 ipro...
Technische Daten
Einbauort : Fenster / dünne Wand
Einbaulage : waagerecht
Material : Kunststoff, schlagfest
Farbe : verkehrsweiß, ähnlich RAL 9016
Gewicht : 0,4 kg
Breite : 150 mm
Höhe : 150 mm
Tiefe : 103 mm
Verpackungseinheit : 1 Stück
Sortiment : A
GTIN (EAN) : 4012799934998
Hersteller: MAICO
FE 100/1 AP Fenstereinbausatz
Artikelnummer: 0093.0499
Menge: 1,000 Stck

**10.28 FE 100/1 Fenstereinbausatz Fenstereinbausatz mit feststehendem Außengitter FE 100/1 SG für die Ve**
Merkmale:
Für den Einbau in Fenster und dünne Wände.
Farbe verkehrsweiß ähnlich RAL 9016.
Gehäuse aus schlagfestem Kunststoff.
Lieferumfang: Außenklappe AP bzw. Außengitter SG, 3 x
Distanzrahmen, 2 x Dichtungsringe, Gewindestutzen, 3 x
Schrauben zur Ventilatorbefestigung,
Zugentlastungsbügel mit 2 x Schrauben, Leitungstülle,
Montageanleitung.
Montagehinweise:
Einfache Montage im Fensterausschnitt durch ineinander
verschraubbaren Adapter und Gewindstutzen.
Scheibendicke mindestens 3 mm, Scheibenabstand bis 75
mm.
Scheibenausschnitt 115 bis 120 mm.
Nicht für den Einbau in aufklappbare Doppelfenster
geeignet.
Elektrischer Anschluss:
An der Klemmleiste im Gehäuse des ECA 100 ipro...
Technische Daten
Einbauort : Fenster / dünne Wand
Einbaulage : waagerecht
Material : Kunststoff, schlagfest
Farbe : verkehrsweiß, ähnlich RAL 9016
Gewicht : 0,41 kg
Breite : 150 mm
Höhe : 150 mm
Tiefe : 103 mm
Verpackungseinheit : 1 Stück
Sortiment : A
GTIN (EAN) : 4012799935001
Hersteller: MAICO
FE 100/1 SG Fenstereinbausatz
Artikelnummer: 0093.0500
Menge: 1,000 Stck

**10.29 ECA pian Kleinraumventilator Besonders leiser Kleinraumventilator, Standardausführung**
Standardausführung:
Ein/Aus über Lichtschalter oder separaten Schalter.
Mit VDE-GS-Zeichen.
Drehzahlsteuerbar.
Durch die Technik des Phasenanschnitts kann im unteren
Drehzahlbereich ein physikalisch bedingtes
Brummgeräusch auftreten.
Merkmale:
Besonders leise dank innovativem Piano-Laufrad.
Abdeckung ohne Werkzeug zur Reinigung abnehmbar.
Kompatibel zu ECA 100 ipro und ECA Vorgängermodellen
DN 100, gleiche Position Schraubenlöcher und
Kabeleinführung.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Standardausführung
Fördervolumen : 80 m3/h
Drehzahl : 2.400 1/min
Drehzahlsteuerbar : +
Reversierbarkeit : -
Spannungsart : Wechselstrom
Bemessungsspannung : 230 V
Netzfrequenz : 50 Hz / 60 Hz
Nennleistung : 8 W
IMax : 0,06 A
Schutzart : IP X4
Netzzuleitung : 3 x 1,5 mm2
Einbauort : Wand / Decke
Einbauart : Aufputz
Einbaulage : beliebig
Material : Kunststoff
Farbe : verkehrsweiß, ähnlich RAL 9016
Gewicht : 0,5 kg
Nennweite : 100 mm
Breite : 151 mm
Höhe : 151 mm
Tiefe : 104 mm
Fördermitteltemperatur bei IMax : 40  C
Schalldruckpegel : 26 dB(A) (Abstand 3 m,
Freifeldbedingungen)
Verpackungseinheit : 1 Stück
Sortiment : A
GTIN (EAN) : 4012799840800
Hersteller: MAICO
ECA piano Standard Kleinraumventilator
Artikelnummer: 0084.0080
Menge: 1,000 Stck

**10.30 ECA pian Kleinraumventilator Besonders leiser Kleinraumventilator mit einstellbarem Nachlauf**
Ausführung mit einstellbarer Nachlaufzeit:
Ein/Aus über Lichtschalter oder separaten Schalter.
Mit VDE-Zeichen.
Nachlaufzeit einstellbar von ca. 3 min bis ca. 25 min.
Nicht drehzahlsteuerbar.
Merkmale:
Besonders leise dank innovativem Piano-Laufrad.
Abdeckung ohne Werkzeug zur Reinigung abnehmbar.
Kompatibel zu ECA 100 ipro und ECA Vorgängermodellen
DN 100, gleiche Position Schraubenlöcher und
Kabeleinführung.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Einstellbarer Nachlauf
Fördervolumen : 80 m3/h
Drehzahl : 2.400 1/min
Drehzahlsteuerbar : -
Reversierbarkeit : -
Spannungsart : Wechselstrom
Bemessungsspannung : 230 V
Netzfrequenz : 50 Hz / 60 Hz
Nennleistung : 8 W
IMax : 0,06 A
Schutzart : IP X4
Netzzuleitung : 5 x 1,5 mm2
Einbauort : Wand / Decke
Einbauart : Aufputz
Einbaulage : beliebig
Material : Kunststoff
Farbe : verkehrsweiß, ähnlich RAL 9016
Gewicht : 0,5 kg
Nennweite : 100 mm
Breite : 151 mm
Höhe : 151 mm
Tiefe : 104 mm
Fördermitteltemperatur bei IMax : 40  C
Nachlaufzeit : 3 min - 25 min
Schalldruckpegel : 26 dB(A) (Abstand 3 m,
Freifeldbedingungen)
Verpackungseinheit : 1 Stück
Sortiment : A
GTIN (EAN) : 4012799840817
Hersteller: MAICO
ECA piano TC Kleinraumventilator
Artikelnummer: 0084.0081
Menge: 1,000 Stck

**10.31 ECA pian Kleinraumventilator Besonders leiser Kleinraumventilator mit Feuchtesteuerung und einstell**
Ausführung Feuchtesteuerung mit einstellbarem Nachlauf:
Barrierefreies Produkt, da automatisches Ein- /
Ausschalten.
Mit VDE-Zeichen.
Einschaltfeuchte einstellbar von ca. 50 % relative
Feuchte bis ca. 90 % relative Feuchte.
Mit einem zusätzlichen Schalter kann manuell geschaltet
werden, Ventilator läuft dann die eingestellte
Nachlaufzeit nach.
Nachlauf einstellbar von ca. 0,5 min bis ca. 18 min.
Die Feuchtesteuerung hat Vorrang.
Nicht drehzahlsteuerbar.
Merkmale:
Besonders leise dank innovativem Piano-Laufrad.
Abdeckung ohne Werkzeug zur Reinigung abnehmbar.
Kompatibel zu ECA 100 ipro und ECA Vorgängermodellen
DN 100, gleiche Position Schraubenlöcher und
Kabeleinführung.
Schutzart IP X4 für Sicherheit im Bad.
Schutzklasse II.
Integrierte Rückschlagklappe federlos, langlebig und
stabil.
Farbe verkehrsweiß ähnlich RAL 9016.
Passend für Rohr DN 100.
Gehäuse aus schlagfestem Kunststoff.
Thermischer Überlastungsschutz.
Motor:
Robuster Motor mit Kugellager, wartungsfrei.
Für Dauerbetrieb geeignet.
Montagehinweise:
Einfachste Montage, da Abdeckung ohne Werkzeug
abnehmbar.
Wand- und Deckenmontage möglich, bei Deckenmontage
Bohrung in Abdeckung notwendig.
Elektrischer Anschluss:
Elektrischer Anschluss Unterputz.
Sicherheitshinweise:
Alle ECA piano-Geräte im Schutzbereich 2 gemäß DIN VDE
0100-701 einsetzbar.
Details siehe Planungshinweise.
Technische Daten
Ausführung : Feuchtesteuerung mit einstellbarem
Nachlauf
Fördervolumen : 80 m3/h
Drehzahl : 2.400 1/min
Drehzahlsteuerbar : -
Reversierbarkeit : -
Spannungsart : Wechselstrom
Bemessungsspannung : 230 V
Netzfrequenz : 50 Hz / 60 Hz
Nennleistung : 8 W
IMax : 0,06 A
Schutzart : IP X4
Netzzuleitung : 3/5 x 1,5 mm2
Einbauort : Wand / Decke
Einbauart : Aufputz
Einbaulage : beliebig
Material : Kunststoff
Farbe : verkehrsweiß, ähnlich RAL 9016
Gewicht : 0,5 kg
Nennweite : 100 mm
Breite : 151 mm
Höhe : 151 mm
Tiefe : 104 mm
Fördermitteltemperatur bei IMax : 40  C
Nachlaufzeit : 0,5 min - 18 min (Nachlaufzeit bei
Verwendung eines optionalen Schalters (z.B.
Lichtschalter) verfügbar)
Schalldruckpegel : 26 dB(A) (Abstand 3 m,
Freifeldbedingungen)
Verpackungseinheit : 1 Stück
Sortiment : A
GTIN (EAN) : 4012799840824
Hersteller: MAICO
ECA piano H Kleinraumventilator
Artikelnummer: 0084.0082
Menge: 1,000 Stck

**10.32 ECA 120 Kleinraumventilator Mit feststehendem Innengitter**
Standardausführung:
Drehzahlsteuerbar.
Durch die Technik des Phasenanschnitts kann im unteren
Drehzahlbereich ein physikalisch bedingtes
Brummgeräusch auftreten.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Standardausführung
Fördervolumen : 170 m3/h
Drehzahl : 2.600 1/min
Drehzahlsteuerbar : +
Reversierbarkeit : -
Spannungsart : Wechselstrom
Bemessungsspannung : 230 V
Netzfrequenz : 50 Hz / 60 Hz
Leistungsaufnahme : 19 W
IMax : 0,14 A
Schutzart : IP 45
Netzzuleitung : 3 x 1,5 mm2
Einbauort : Wand
Einbauart : Aufputz
Einbaulage : beliebig
Material : Kunststoff
Farbe : verkehrsweiß, ähnlich RAL 9016
Gewicht : 0,9 kg
Nennweite : 120 mm
Breite : 171 mm
Höhe : 171 mm
Tiefe : 114 mm
Fördermitteltemperatur bei IMax : 40  C
Schalldruckpegel : 42 dB(A) (Abstand 3 m,
Freifeldbedingungen)
Verpackungseinheit : 1 Stück
Sortiment : A
GTIN (EAN) : 4012799840060
Hersteller: MAICO
ECA 120 Kleinraumventilator
Artikelnummer: 0084.0006
Menge: 1,000 Stck

**10.33 ECA 120 Kleinraumventilator Mit feststehendem Innengitter und Verzögerungs-Zeitschalter**
Ausführung mit Verzögerungszeitschalter:
Einschaltverzögerung ca. 50 sek.
Nachlaufzeit ca. 6 min.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Verzögerungszeitschalter
Fördervolumen : 170 m3/h
Drehzahl : 2.600 1/min
Drehzahlsteuerbar : -
Reversierbarkeit : -
Spannungsart : Wechselstrom
Bemessungsspannung : 230 V
Netzfrequenz : 50 Hz / 60 Hz
Leistungsaufnahme : 19 W
IMax : 0,14 A
Schutzart : IP 45
Netzzuleitung : 5 x 1,5 mm2
Einbauort : Wand
Einbauart : Aufputz
Einbaulage : beliebig
Material : Kunststoff
Farbe : verkehrsweiß, ähnlich RAL 9016
Gewicht : 0,9 kg
Nennweite : 120 mm
Breite : 171 mm
Höhe : 171 mm
Tiefe : 114 mm
Fördermitteltemperatur bei IMax : 40  C
Nachlaufzeit : 6 min
Einschaltverzögerung : 50 s
Schalldruckpegel : 42 dB(A) (Abstand 3 m,
Freifeldbedingungen)
Verpackungseinheit : 1 Stück
Sortiment : A
GTIN (EAN) : 4012799840077
Hersteller: MAICO
ECA 120 VZ Kleinraumventilator
Artikelnummer: 0084.0007
Menge: 1,000 Stck

**10.34 ECA 120 Kleinraumventilator Mit feststehendem Innengitter und Lichtsteuerung**
Ausführung mit Lichtsteuerung:
Barrierefreies Produkt, da automatisches Ein- /
Ausschalten.
Die Lichtsteuerung schaltet den Ventilator ab einer
Mindesthelligkeit im Raum ein, z. B. beim Einschalten
einer Lampe.
Einschalthelligkeit (am Gerät) min. 30 Lux.
Ausschalthelligkeit (am Gerät) max. 0,3 Lux.
Installation eines Schalters entfällt.
Einschaltverzögerung ca. 50 sek.
Nachlaufzeit ca. 6 min.
Nicht drehzahlsteuerbar.
Schaltungsvariante: Mit einem zusätzlichen Schalter
kann der Ventilator unabhängig von der Raumbeleuchtung
abgeschaltet werden (siehe Schaltbilder im Internet).
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Lichtsteuerung
Fördervolumen : 170 m3/h
Drehzahl : 2.600 1/min
Drehzahlsteuerbar : -
Reversierbarkeit : -
Spannungsart : Wechselstrom
Bemessungsspannung : 230 V
Netzfrequenz : 50 Hz / 60 Hz
Leistungsaufnahme : 19 W
IMax : 0,14 A
Schutzart : IP 45
Netzzuleitung : 3 x 1,5 mm2
Einbauort : Wand
Einbauart : Aufputz
Einbaulage : beliebig
Material : Kunststoff
Farbe : verkehrsweiß, ähnlich RAL 9016
Gewicht : 0,9 kg
Nennweite : 120 mm
Breite : 171 mm
Höhe : 171 mm
Tiefe : 114 mm
Fördermitteltemperatur bei IMax : 40  C
Nachlaufzeit : 6 min
Einschaltverzögerung : 50 s
Schalldruckpegel : 42 dB(A) (Abstand 3 m,
Freifeldbedingungen)
Verpackungseinheit : 1 Stück
Sortiment : A
GTIN (EAN) : 4012799840084
Hersteller: MAICO
ECA 120 F Kleinraumventilator
Artikelnummer: 0084.0008
Menge: 1,000 Stck

**10.35 ECA 120 Kleinraumventilator Mit feststehendem Innengitter und Zugschnurschalter**
Ausführung mit Zugschnurschaltung:
Mit Zugschnurschalter und Zugkordel.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Zugschnurschaltung
Fördervolumen : 170 m3/h
Drehzahl : 2.600 1/min
Drehzahlsteuerbar : -
Reversierbarkeit : -
Spannungsart : Wechselstrom
Bemessungsspannung : 230 V
Netzfrequenz : 50 Hz / 60 Hz
Leistungsaufnahme : 19 W
IMax : 0,14 A
Schutzart : IP 23
Netzzuleitung : 3 x 1,5 mm2
Einbauort : Wand
Einbauart : Aufputz
Einbaulage : beliebig
Material : Kunststoff
Farbe : verkehrsweiß, ähnlich RAL 9016
Gewicht : 0,9 kg
Nennweite : 120 mm
Breite : 171 mm
Höhe : 171 mm
Tiefe : 114 mm
Fördermitteltemperatur bei IMax : 40  C
Schalldruckpegel : 42 dB(A) (Abstand 3 m,
Freifeldbedingungen)
Verpackungseinheit : 1 Stück
Sortiment : A
GTIN (EAN) : 4012799840343
Hersteller: MAICO
ECA 120 P Kleinraumventilator
Artikelnummer: 0084.0034
Menge: 1,000 Stck

**10.36 ECA 120 Kleinraumventilator Mit feststehendem Innengitter für Sicherheits-Kleinspannung**
Ausführung mit Sicherheitskleinspannung:
Bemessungsspannung 24 V, 50 Hz.
Nur mit zugelassenem Sicherheitstransformator
(bauseits, 230 V/24 V) verwenden.
Kombination mit Verzögerungszeitschalter VZ 6, VZ 12
oder VZ 24 C (siehe Zubehör) möglich. Die
Verzögerungszeitschalter zwischen Schalter (230 V) und
Eingangsseite des Sicherheitstrafos einbauen.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Sicherheitskleinspannung
Fördervolumen : 170 m3/h
Drehzahl : 2.600 1/min
Drehzahlsteuerbar : -
Reversierbarkeit : -
Spannungsart : Wechselstrom
Bemessungsspannung : 24 V
Netzfrequenz : 50 Hz / 60 Hz
Leistungsaufnahme : 19 W
IMax : 1,2 A
Schutzart : IP 45
Netzzuleitung : 3 x 1,5 mm2
Einbauort : Wand
Einbauart : Aufputz
Einbaulage : beliebig
Material : Kunststoff
Farbe : verkehrsweiß, ähnlich RAL 9016
Gewicht : 0,9 kg
Nennweite : 120 mm
Breite : 171 mm
Höhe : 171 mm
Tiefe : 114 mm
Fördermitteltemperatur bei IMax : 40  C
Schalldruckpegel : 42 dB(A) (Abstand 3 m,
Freifeldbedingungen)
Verpackungseinheit : 1 Stück
Sortiment : A
GTIN (EAN) : 4012799840190
Hersteller: MAICO
ECA 120 24 V Kleinraumventilator
Artikelnummer: 0084.0019
Menge: 1,000 Stck

**10.37 ECA 120 Kleinraumventilator Mit elektrischem Innenverschluss**
Standardausführung:
Mit elektrisch betätigtem Innenverschluss.
Drehzahlsteuerbar. Ausnahme: ECA 150/4 K.
Durch die Technik des Phasenanschnitts kann im unteren
Drehzahlbereich ein physikalisch bedingtes
Brummgeräusch auftreten.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Standardausführung
Fördervolumen : 180 m3/h
Drehzahl : 2.600 1/min
Drehzahlsteuerbar : +
Reversierbarkeit : -
Spannungsart : Wechselstrom
Bemessungsspannung : 230 V
Netzfrequenz : 50 Hz / 60 Hz
Leistungsaufnahme : 19 W
IMax : 0,14 A
Schutzart : IP 34
Netzzuleitung : 3 x 1,5 mm2
Einbauort : Wand
Einbauart : Aufputz
Einbaulage : beliebig
Material : Kunststoff
Farbe : verkehrsweiß, ähnlich RAL 9016
Gewicht : 0,9 kg
Klappenart : elektrisch
Nennweite : 120 mm
Breite : 171 mm
Höhe : 171 mm
Tiefe : 114 mm
Fördermitteltemperatur bei IMax : 40  C
Schalldruckpegel : 36 dB(A) (Abstand 3 m,
Freifeldbedingungen)
Verpackungseinheit : 1 Stück
Sortiment : A
GTIN (EAN) : 4012799840091
Hersteller: MAICO
ECA 120 K Kleinraumventilator
Artikelnummer: 0084.0009
Menge: 1,000 Stck

**10.38 ECA 120 Kleinraumventilator Mit elektrischem Innenverschluss und Verzögerungs-Zeitschalter**
Ausführung mit Verzögerungszeitschalter:
Mit elektrisch betätigtem Innenverschluss.
Einschaltverzögerung ca. 50 Sekunden.
Nachlaufzeit ca. 6 Minuten.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Verzögerungszeitschalter
Fördervolumen : 180 m3/h
Drehzahl : 2.600 1/min
Drehzahlsteuerbar : -
Reversierbarkeit : -
Spannungsart : Wechselstrom
Bemessungsspannung : 230 V
Netzfrequenz : 50 Hz / 60 Hz
Leistungsaufnahme : 19 W
IMax : 0,14 A
Schutzart : IP 34
Netzzuleitung : 5 x 1,5 mm2
Einbauort : Wand
Einbauart : Aufputz
Einbaulage : beliebig
Material : Kunststoff
Farbe : verkehrsweiß, ähnlich RAL 9016
Gewicht : 0,9 kg
Klappenart : elektrisch
Nennweite : 120 mm
Breite : 171 mm
Höhe : 171 mm
Tiefe : 114 mm
Fördermitteltemperatur bei IMax : 40  C
Nachlaufzeit : 6 min
Einschaltverzögerung : 50 s
Schalldruckpegel : 36 dB(A) (Abstand 3 m,
Freifeldbedingungen)
Verpackungseinheit : 1 Stück
Sortiment : A
GTIN (EAN) : 4012799840107
Hersteller: MAICO
ECA 120 KVZ Kleinraumventilator
Artikelnummer: 0084.0010
Menge: 1,000 Stck

**10.39 ECA 120 Kleinraumventilator Mit elektrischem Innenverschluss und Lichtsteuerung**
Ausführung mit Lichtsteuerung:
Mit elektrisch betätigtem Innenverschluss.
Barrierefreies Produkt, da automatisches Ein- /
Ausschalten.
Die Lichtsteuerung schaltet den Ventilator ab einer
Mindesthelligkeit im Raum ein, z. B. beim Einschalten
einer Lampe.
Einschalthelligkeit (am Gerät) min. 30 Lux.
Ausschalthelligkeit (am Gerät) max. 0,3 Lux.
Installation eines Schalters entfällt.
Einschaltverzögerung ca. 50 Sekunden.
Nachlaufzeit ca. 6 Minuten.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Lichtsteuerung
Fördervolumen : 180 m3/h
Drehzahl : 2.600 1/min
Drehzahlsteuerbar : -
Reversierbarkeit : -
Spannungsart : Wechselstrom
Bemessungsspannung : 230 V
Netzfrequenz : 50 Hz / 60 Hz
Leistungsaufnahme : 19 W
IMax : 0,14 A
Schutzart : IP 34
Netzzuleitung : 3 x 1,5 mm2
Einbauort : Wand
Einbauart : Aufputz
Einbaulage : beliebig
Material : Kunststoff
Farbe : verkehrsweiß, ähnlich RAL 9016
Gewicht : 0,9 kg
Klappenart : elektrisch
Nennweite : 120 mm
Breite : 171 mm
Höhe : 171 mm
Tiefe : 114 mm
Fördermitteltemperatur bei IMax : 40  C
Nachlaufzeit : 6 min
Einschaltverzögerung : 50 s
Schalldruckpegel : 36 dB(A) (Abstand 3 m,
Freifeldbedingungen)
Verpackungseinheit : 1 Stück
Sortiment : A
GTIN (EAN) : 4012799840114
Hersteller: MAICO
ECA 120 KF Kleinraumventilator
Artikelnummer: 0084.0011
Menge: 1,000 Stck

**10.40 ECA 120 Kleinraumventilator Mit elektrischem Innenverschluss und Zugschnurschalter**
Ausführung mit Zugschnurschaltung:
Mit elektrisch betätigtem Innenverschluss.
Mit Zugschnurschalter und Zugkordel.
Nicht drehzahlsteuerbar.
Merkmale:
Hohes Fördervolumen trotz kompakter Baugröße.
Kombiniert großes Fördervolumen mit Druckstärke.
Thermischer Überlastungsschutz.
Gehäuse aus schlagfestem Kunststoff.
Schutzklasse II.
Mit VDE-GS-Zeichen, Ausnahme: ECA 120 24 V.
Mit Schutzdichtungen gegen das Eindringen von
Kondenswasser bei Deckeneinbau.
Drehzahlsteuerung optional für ECA-Ventilatoren in
Standardausführung.
Farbe verkehrsweiß ähnlich RAL 9016.
Motor:
Robuster Motor mit Kugellager, wartungsfrei.
Für Dauerbetrieb geeignet.
Montagehinweise:
Einfache, schnelle Demontage der Abdeckung.
Schnelles Befestigen des Ventilators im Rohr durch 2
Klemmfedern.
Elektrischer Anschluss:
Elektrischer Anschluss wahlweise Auf- oder Unterputz.
Sicherheitshinweise:
ECA 120-Geräte mit der Schutzart IP 45 sind im
Schutzbereich 1 gemäß DIN VDE 0100-701 einsetzbar.
Details siehe Planungshinweise.
Technische Daten
Ausführung : Zugschnurschaltung
Fördervolumen : 180 m3/h
Drehzahl : 2.600 1/min
Drehzahlsteuerbar : -
Reversierbarkeit : -
Spannungsart : Wechselstrom
Bemessungsspannung : 230 V
Netzfrequenz : 50 Hz / 60 Hz
Leistungsaufnahme : 19 W
IMax : 0,14 A
Schutzart : IP 23
Netzzuleitung : 3 x 1,5 mm2
Einbauort : Wand
Einbauart : Aufputz
Einbaulage : beliebig
Material : Kunststoff
Farbe : verkehrsweiß, ähnlich RAL 9016
Gewicht : 0,9 kg
Klappenart : elektrisch
Nennweite : 120 mm
Breite : 171 mm
Höhe : 171 mm
Tiefe : 114 mm
Fördermitteltemperatur bei IMax : 40  C
Schalldruckpegel : 36 dB(A) (Abstand 3 m,
Freifeldbedingungen)
Verpackungseinheit : 1 Stück
Sortiment : A
GTIN (EAN) : 4012799840350
Hersteller: MAICO
ECA 120 KP Kleinraumventilator
Artikelnummer: 0084.0035
Menge: 1,000 Stck

**10.41 ECA 11 E Rohreinschubventilator Rohreinschubventilator für Einbau in Wickelfalzrohre, DN 100**
Ausführungen:
ECA 11 E:
Passend in Rohre DN 100.
Mit VDE-GS-Zeichen.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 105 m3/h
Drehzahl : 2.550 1/min
Drehzahlsteuerbar : +
Reversierbarkeit : -
Spannungsart : Wechselstrom
Bemessungsspannung : 230 V
Netzfrequenz : 50 Hz / 60 Hz
Leistungsaufnahme : 13 W
IMax : 0,1 A
Schutzart : IP 45
Netzzuleitung : 3 x 1,5 mm2
Einbauart : Unterputz
Einbaulage : beliebig
Material : Kunststoff
Farbe : verkehrsweiß, ähnlich RAL 9016
Gewicht : 0,5 kg
Nennweite : 100 mm
Breite : 98 mm
Höhe : 98 mm
Tiefe : 109 mm
Fördermitteltemperatur bei IMax : 40  C
Schalldruckpegel : 37 dB(A) (Abstand 3 m,
Freifeldbedingungen)
Verpackungseinheit : 1 Stück
Sortiment : A
GTIN (EAN) : 4012799804604
Hersteller: MAICO
ECA 11 E Rohreinschubventilator
Artikelnummer: 0080.0460
Menge: 1,000 Stck

**10.42 ECA 15/2 Rohreinschubventilator Rohreinschubventilator für Einbau in Wickelfalzrohre, DN 150, 320 m3/h**
ECA 15/4 E und ECA 15/2 E:
Passend in Rohre DN 150.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 320 m3/h
Drehzahl : 2.700 1/min
Drehzahlsteuerbar : -
Reversierbarkeit : -
Spannungsart : Wechselstrom
Bemessungsspannung : 230 V
Netzfrequenz : 50 Hz / 60 Hz
Leistungsaufnahme : 38 W
INenn : 0,25 A
IMax : 0,25 A
Schutzart : IP 44
Netzzuleitung : 3 x 1,5 mm2
Einbauart : Unterputz
Einbaulage : beliebig
Material : Kunststoff
Farbe : verkehrsweiß, ähnlich RAL 9016
Gewicht : 1 kg
Nennweite : 150 mm
Breite : 146 mm
Höhe : 146 mm
Tiefe : 120 mm
Fördermitteltemperatur bei IMax : 40  C
Schalldruckpegel : 43 dB(A) (Abstand 3 m,
Freifeldbedingungen)
Verpackungseinheit : 1 Stück
Sortiment : A
GTIN (EAN) : 4012799809906
Hersteller: MAICO
ECA 15/2 E Rohreinschubventilator
Artikelnummer: 0080.0990
Menge: 1,000 Stck

**10.43 ECA 15/4 Rohreinschubventilator Rohreinschubventilator für Einbau in Wickelfalzrohre, DN 150, 170 m3/h**
ECA 15/4 E und ECA 15/2 E:
Passend in Rohre DN 150.
Merkmale:
Rohreinschubventilator für Einbau in Wickelfalzrohre.
Für Be- oder Entlüftung, je nach Einbaulage im Rohr.
Gehäuse aus schlagfestem Kunststoff.
Schutzklasse II.
Farbe verkehrsweiß ähnlich RAL 9016.
Berührungsschutz gemäß DIN EN ISO 13857 erforderlich,
z. B. durch Schutzgitter SG und Verschlussklappe AP.
Schutzgitter und selbsttätige Verschlussklappe als
Zubehör.
Drehzahlsteuerbar, Ausnahme: ECA 15/2 E.
Motor:
Robuster Motor mit Kugellager, wartungsfrei.
Für Dauerbetrieb geeignet.
Thermischer Überlastungsschutz.
Durch die Technik des Phasenanschnitts kann im unteren
Drehzahlbereich ein physikalisch bedingtes
Brummgeräusch auftreten.
Montagehinweis:
In trockenen Räumen für jede Einbaulage geeignet.
Technische Daten
Fördervolumen : 170 m3/h
Drehzahl : 1.420 1/min
Drehzahlsteuerbar : +
Reversierbarkeit : -
Spannungsart : Wechselstrom
Bemessungsspannung : 230 V
Netzfrequenz : 50 Hz / 60 Hz
Leistungsaufnahme : 18 W
INenn : 0,1 A
IMax : 0,12 A
Schutzart : IP 44
Netzzuleitung : 3 x 1,5 mm2
Einbauart : Unterputz
Einbaulage : beliebig
Material : Kunststoff
Farbe : verkehrsweiß, ähnlich RAL 9016
Gewicht : 1,1 kg
Nennweite : 150 mm
Breite : 146 mm
Höhe : 146 mm
Tiefe : 120 mm
Fördermitteltemperatur bei IMax : 40  C
Schalldruckpegel : 29 dB(A) (Abstand 3 m,
Freifeldbedingungen)
Verpackungseinheit : 1 Stück
Sortiment : A
GTIN (EAN) : 4012799809913
Hersteller: MAICO
ECA 15/4 E Rohreinschubventilator
Artikelnummer: 0080.0991
Menge: 1,000 Stck

**10.44 BA 100-0 Brandschutz-Ausgleichselement Brandschutz-Ausgleichselement ohne Anschlußstutzen, Stahlblech, DN 100**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,2 kg
Brandschutz : ja
Anzahl Anschlussstutzen : 0
Geeignet für Nennweite : 100 mm
Breite : 100 mm
Höhe : 640 mm
Tiefe : 100 mm
Zulassungsnummer : Z-41.6-573
Verpackungseinheit : 1 Stück
Sortiment : B
GTIN (EAN) : 4012799990253
Hersteller: MAICO
BA 100-0 Brandschutz-Ausgleichselement
Artikelnummer: 0093.1019
Menge: 1,000 Stck

**10.45 BA 125-0 Brandschutz-Ausgleichselement Brandschutz-Ausgleichselement ohne Anschlußstutzen, Stahlblech, DN 125**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,4 kg
Brandschutz : ja
Anzahl Anschlussstutzen : 0
Geeignet für Nennweite : 125 mm
Breite : 125 mm
Höhe : 640 mm
Tiefe : 125 mm
Zulassungsnummer : Z-41.6-573
Verpackungseinheit : 1 Stück
Sortiment : B
GTIN (EAN) : 4012799990260
Hersteller: MAICO
BA 125-0 Brandschutz-Ausgleichselement
Artikelnummer: 0093.1020
Menge: 1,000 Stck

**10.46 BA 160-0 Brandschutz-Ausgleichselement Brandschutz-Ausgleichselement ohne Anschlußstutzen, Stahlblech, DN 160**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,8 kg
Brandschutz : ja
Anzahl Anschlussstutzen : 0
Geeignet für Nennweite : 160 mm
Breite : 160 mm
Höhe : 640 mm
Tiefe : 160 mm
Zulassungsnummer : Z-41.6-573
Verpackungseinheit : 1 Stück
Sortiment : B
GTIN (EAN) : 4012799990277
Hersteller: MAICO
BA 160-0 Brandschutz-Ausgleichselement
Artikelnummer: 0093.1021
Menge: 1,000 Stck

**10.47 BA 200-0 Brandschutz-Ausgleichselement Brandschutz-Ausgleichselement ohne Anschlußstutzen, Stahlblech, DN 200**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 2,2 kg
Brandschutz : ja
Anzahl Anschlussstutzen : 0
Geeignet für Nennweite : 200 mm
Breite : 200 mm
Höhe : 640 mm
Tiefe : 200 mm
Zulassungsnummer : Z-41.6-573
Verpackungseinheit : 1 Stück
Sortiment : B
GTIN (EAN) : 4012799990284
Hersteller: MAICO
BA 200-0 Brandschutz-Ausgleichselement
Artikelnummer: 0093.1022
Menge: 1,000 Stck

**10.48 BA 100/8 Brandschutz-Ausgleichselement Brandschutz-Ausgleichselement mit 1 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,2 kg
Brandschutz : ja
Anzahl Anschlussstutzen : 1
Geeignet für Nennweite : 100 mm
Breite : 100 mm
Höhe : 640 mm
Tiefe : 100 mm
Zulassungsnummer : Z-41.6-573
Verpackungseinheit : 1 Stück
Sortiment : B
GTIN (EAN) : 4012799990062
Hersteller: MAICO
BA 100/80-1 Brandschutz-Ausgleichselement
Artikelnummer: 0093.1000
Menge: 1,000 Stck

**10.49 BA 125/8 Brandschutz-Ausgleichselement Brandschutz-Ausgleichselement mit 1 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,5 kg
Brandschutz : ja
Anzahl Anschlussstutzen : 1
Geeignet für Nennweite : 125 mm
Breite : 125 mm
Höhe : 640 mm
Tiefe : 125 mm
Zulassungsnummer : Z-41.6-573
Verpackungseinheit : 1 Stück
Sortiment : B
GTIN (EAN) : 4012799990079
Hersteller: MAICO
BA 125/80-1 Brandschutz-Ausgleichselement
Artikelnummer: 0093.1001
Menge: 1,000 Stck

**10.50 BA 160/8 Brandschutz-Ausgleichselement Brandschutz-Ausgleichselement mit 1 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,8 kg
Brandschutz : ja
Anzahl Anschlussstutzen : 1
Geeignet für Nennweite : 160 mm
Breite : 160 mm
Höhe : 640 mm
Tiefe : 160 mm
Zulassungsnummer : Z-41.6-573
Verpackungseinheit : 1 Stück
Sortiment : B
GTIN (EAN) : 4012799990086
Hersteller: MAICO
BA 160/80-1 Brandschutz-Ausgleichselement
Artikelnummer: 0093.1002
Menge: 1,000 Stck

**10.51 BA 200/8 Brandschutz-Ausgleichselement Brandschutz-Ausgleichselement mit 1 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 2,3 kg
Brandschutz : ja
Anzahl Anschlussstutzen : 1
Geeignet für Nennweite : 200 mm
Breite : 200 mm
Höhe : 640 mm
Tiefe : 200 mm
Zulassungsnummer : Z-41.6-573
Verpackungseinheit : 1 Stück
Sortiment : B
GTIN (EAN) : 4012799990093
Hersteller: MAICO
BA 200/80-1 Brandschutz-Ausgleichselement
Artikelnummer: 0093.1003
Menge: 1,000 Stck

**10.52 BA 100/8 Brandschutz-Ausgleichselement Brandschutz-Ausgleichselement mit 2 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,2 kg
Brandschutz : ja
Anzahl Anschlussstutzen : 2
Geeignet für Nennweite : 100 mm
Breite : 100 mm
Höhe : 640 mm
Tiefe : 100 mm
Zulassungsnummer : Z-41.6-573
Verpackungseinheit : 1 Stück
Sortiment : B
GTIN (EAN) : 4012799990109
Hersteller: MAICO
BA 100/80-2 Brandschutz-Ausgleichselement
Artikelnummer: 0093.1004
Menge: 1,000 Stck

**10.53 BA 125/8 Brandschutz-Ausgleichselement Brandschutz-Ausgleichselement mit 2 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,5 kg
Brandschutz : ja
Anzahl Anschlussstutzen : 2
Geeignet für Nennweite : 125 mm
Breite : 125 mm
Höhe : 640 mm
Tiefe : 125 mm
Zulassungsnummer : Z-41.6-573
Verpackungseinheit : 1 Stück
Sortiment : B
GTIN (EAN) : 4012799990116
Hersteller: MAICO
BA 125/80-2 Brandschutz-Ausgleichselement
Artikelnummer: 0093.1005
Menge: 1,000 Stck

**10.54 BA 160/8 Brandschutz-Ausgleichselement Brandschutz-Ausgleichselement mit 2 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,9 kg
Brandschutz : ja
Anzahl Anschlussstutzen : 2
Geeignet für Nennweite : 160 mm
Breite : 160 mm
Höhe : 640 mm
Tiefe : 160 mm
Zulassungsnummer : Z-41.6-573
Verpackungseinheit : 1 Stück
Sortiment : B
GTIN (EAN) : 4012799990123
Hersteller: MAICO
BA 160/80-2 Brandschutz-Ausgleichselement
Artikelnummer: 0093.1006
Menge: 1,000 Stck

**10.55 BA 200/8 Brandschutz-Ausgleichselement Brandschutz-Ausgleichselement mit 2 Anschlußstutzen DN 80, Stahlblech,**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 2,3 kg
Brandschutz : ja
Anzahl Anschlussstutzen : 2
Geeignet für Nennweite : 200 mm
Breite : 200 mm
Höhe : 640 mm
Tiefe : 200 mm
Zulassungsnummer : Z-41.6-573
Verpackungseinheit : 1 Stück
Sortiment : B
GTIN (EAN) : 4012799990130
Hersteller: MAICO
BA 200/80-2 Brandschutz-Ausgleichselement
Artikelnummer: 0093.1007
Menge: 1,000 Stck

**10.56 BA 125/1 Brandschutz-Ausgleichselement Brandschutz-Ausgleichselement mit 1 Anschlußstutzen DN 100, Stahlblech**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,4 kg
Brandschutz : ja
Anzahl Anschlussstutzen : 1
Geeignet für Nennweite : 125 mm
Breite : 165 mm
Höhe : 640 mm
Tiefe : 125 mm
Zulassungsnummer : Z-41.6-573
Verpackungseinheit : 1 Stück
Sortiment : B
GTIN (EAN) : 4012799990147
Hersteller: MAICO
BA 125/100-1 Brandschutz-Ausgleichselement
Artikelnummer: 0093.1008
Menge: 1,000 Stck

**10.57 BA 160/1 Brandschutz-Ausgleichselement Brandschutz-Ausgleichselement mit 1 Anschlußstutzen DN 100, Stahlblec**
Nur in Kombination mit dem aeroduct-Brandschutzsystem
einsetzbar.
Brandschutz-Ausgleichselement: gleichzeitig T-Stück und
Kompensator. Dadurch Brandschutz ohne zusätzlichen
Montageaufwand.
Im Brandfall garantiert das
Brandschutz-Ausgleichselement, dass keine erheblichen
Kräfte auf die Lüftungsleitung ausgeübt werden.
Brandschutz-Ausgleichselement BA ohne Anschlussstutzen
zur Überbrückung von Geschossen in denen kein
Ventilator angeschlossen werden muss, oder zum Einsatz
bei Verzügen der Hauptleitung.
Durchgehender Querschnitt der Hauptleitung für einfache
Rohrreinigung.
Allgemeine bauaufsichtliche Zulassung, Zulassungsnummer
Z-41.6-573 (Zulassung nur in Kombination mit
MAICO-Ventilatoren).
Wahlweise mit 0, 1 oder 2 Anschlussstutzen.
Feuerwiderstandsklasse K90-18017 S.
Notwendiges Zubehör: Brandschutz-Isolierung BI.
Technische Daten
Luftrichtung : Entlüftung
Einbauart : Unterputz
Material : Stahlblech
Gewicht : 1,8 kg
Brandschutz : ja
Anzahl Anschlussstutzen : 1
Geeignet für Nennweite : 160 mm
Breite : 200 mm
Höhe : 640 mm
Tiefe : 160 mm
Zulassungsnummer : Z-41.6-573
Verpackungseinheit : 1 Stück
Sortiment : B
GTIN (EAN) : 4012799990154
Hersteller: MAICO
BA 160/100-1 Brandschutz-Ausgleichselement
Artikelnummer: 0093.1009
Menge: 1,000 Stck

**10.58 BI 100 Brandschutz-Isolierung Brandschutz-Isolierung, 3 Stück, DN 100**
Kombination mit aeroduct-Brandschutzsystem notwendig.
Mit Rohrschale aus Steinwolle, mit
gitternetzverstärkter, reissfester Aluminiumfolie
kaschiert.
Nicht brennbar gemäß DIN 4102 Klasse A2.
Keine Krebs verursachende Wirkung, gemäß EU-Richtlinie
97/69/EG und Gefahrenstoffverordnung Anhang V,
Nr. 7.1(1).
Sicheres Verarbeiten durch hohe Biolöslichkeit.
Hydrophobiert, Wasseraufnahme < 10 Volumenprozent.
Es werden nur komplette Verpackungseinheiten geliefert.
Notwendiges Zubehör für Brandschutz-Ausgleichselement
BA.
Technische Daten
Einbauart : Unterputz
Material : Steinwolle
Gewicht : 2,47 kg
Brandschutz : ja
Geeignet für Nennweite : 100 mm
Länge : 1 m
Breite : 1.000 mm
Höhe : 190 mm
Tiefe : 190 mm
Dicke der Rohrschale : 40 mm
Verpackungseinheit : 3 Stück a 1 m
Sortiment : B
GTIN (EAN) : 4012799923954
Hersteller: MAICO
BI 100 Brandschutz-Isolierung
Artikelnummer: 0092.0395
Menge: 1,000 Stck

**10.59 BI 125 Brandschutz-Isolierung Brandschutz-Isolierung, 3 Stück, DN 125**
Kombination mit aeroduct-Brandschutzsystem notwendig.
Mit Rohrschale aus Steinwolle, mit
gitternetzverstärkter, reissfester Aluminiumfolie
kaschiert.
Nicht brennbar gemäß DIN 4102 Klasse A2.
Keine Krebs verursachende Wirkung, gemäß EU-Richtlinie
97/69/EG und Gefahrenstoffverordnung Anhang V,
Nr. 7.1(1).
Sicheres Verarbeiten durch hohe Biolöslichkeit.
Hydrophobiert, Wasseraufnahme < 10 Volumenprozent.
Es werden nur komplette Verpackungseinheiten geliefert.
Notwendiges Zubehör für Brandschutz-Ausgleichselement
BA.
Technische Daten
Einbauart : Unterputz
Material : Steinwolle
Gewicht : 2,013 kg
Brandschutz : ja
Geeignet für Nennweite : 125 mm
Länge : 1 m
Breite : 1.000 mm
Höhe : 220 mm
Tiefe : 220 mm
Dicke der Rohrschale : 40 mm
Verpackungseinheit : 3 Stück a 1 m
Sortiment : B
GTIN (EAN) : 4012799923961
Hersteller: MAICO
BI 125 Brandschutz-Isolierung
Artikelnummer: 0092.0396
Menge: 1,000 Stck

**10.60 BI 160 Brandschutz-Isolierung Brandschutz-Isolierung, 1 Stück, DN 160**
Kombination mit aeroduct-Brandschutzsystem notwendig.
Mit Rohrschale aus Steinwolle, mit
gitternetzverstärkter, reissfester Aluminiumfolie
kaschiert.
Nicht brennbar gemäß DIN 4102 Klasse A2.
Keine Krebs verursachende Wirkung, gemäß EU-Richtlinie
97/69/EG und Gefahrenstoffverordnung Anhang V,
Nr. 7.1(1).
Sicheres Verarbeiten durch hohe Biolöslichkeit.
Hydrophobiert, Wasseraufnahme < 10 Volumenprozent.
Es werden nur komplette Verpackungseinheiten geliefert.
Notwendiges Zubehör für Brandschutz-Ausgleichselement
BA.
Technische Daten
Einbauart : Unterputz
Material : Steinwolle
Gewicht : 3,8 kg
Brandschutz : ja
Geeignet für Nennweite : 160 mm
Länge : 1 m
Breite : 1.000 mm
Höhe : 250 mm
Tiefe : 250 mm
Dicke der Rohrschale : 40 mm
Verpackungseinheit : 1 Stück a 1 m
Sortiment : B
GTIN (EAN) : 4012799923978
Hersteller: MAICO
BI 160 Brandschutz-Isolierung
Artikelnummer: 0092.0397
Menge: 1,000 Stck

**10.61 BI 200 Brandschutz-Isolierung Brandschutz-Isolierung, 1 Stück, DN 200**
Kombination mit aeroduct-Brandschutzsystem notwendig.
Mit Rohrschale aus Steinwolle, mit
gitternetzverstärkter, reissfester Aluminiumfolie
kaschiert.
Nicht brennbar gemäß DIN 4102 Klasse A2.
Keine Krebs verursachende Wirkung, gemäß EU-Richtlinie
97/69/EG und Gefahrenstoffverordnung Anhang V,
Nr. 7.1(1).
Sicheres Verarbeiten durch hohe Biolöslichkeit.
Hydrophobiert, Wasseraufnahme < 10 Volumenprozent.
Es werden nur komplette Verpackungseinheiten geliefert.
Notwendiges Zubehör für Brandschutz-Ausgleichselement
BA.
Technische Daten
Einbauart : Unterputz
Material : Steinwolle
Gewicht : 4,5 kg
Brandschutz : ja
Geeignet für Nennweite : 200 mm
Länge : 1 m
Breite : 1.000 mm
Höhe : 300 mm
Tiefe : 300 mm
Dicke der Rohrschale : 40 mm
Verpackungseinheit : 1 Stück a 1 m
Sortiment : B
GTIN (EAN) : 4012799923985
Hersteller: MAICO
BI 200 Brandschutz-Isolierung
Artikelnummer: 0092.0398
Menge: 1,000 Stck

**10.62 ER 60 Ventilatoreinsatz Ventilatoreinsatz mit Abdeckung und Filter zum Einbau in Unterputzgehä**
Standardausführung:
ER 100: Drehzahlsteuerbar.
ER 60: Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Standardausführung
Fördervolumen : 62 m3/h
Drehzahl : 1.250 1/min
Luftrichtung : Entlüftung
Drehzahlsteuerbar : -
SEC average : -3,72 kWh/(m2*a)
Spannungsart : Wechselstrom
Bemessungsspannung : 230 V
Netzfrequenz : 50 Hz
Leistungsaufnahme : 21 W
IMax : 0,16 A
Schutzart : IP X5
Netzzuleitung : 3 x 1,5 mm2
Einbauort : Wand / Decke
Einbauart : Unterputz
Systemart : dezentral
Material : Kunststoff
Farbe : verkehrsweiß, ähnlich RAL 9016
Gewicht : 1,5 kg
Filterklasse : G2
Ausblasrichtung : seitlich
Breite : 250 mm
Höhe : 250 mm
Tiefe : 140 mm
Fördermitteltemperatur bei IMax : 40  C
Schalldruckpegel : 36 dB(A) (Angabe gemäß DIN 18017-3
bei einer äqivalenten Absorptionsfläche AL = 10 m2)
Verpackungseinheit : 1 Stück
Sortiment : B
GTIN (EAN) : 4012799841005
Hersteller: MAICO
ER 60 Ventilatoreinsatz
Artikelnummer: 0084.0100
Menge: 1,000 Stck

**10.63 ER 60 VZ Ventilatoreinsatz Ventilatoreinsatz mit Abdeckung und Filter zum Einbau in Unterputzgehä**
Ausführung mit Verzögerungszeitschalter:
Einschaltverzögerung ca. 50 sek.
Nachlaufzeit ca. 6 min.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Verzögerungszeitschalter
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,5 kg
Filterklasse : G2
Ausblasrichtung : seitlich
Breite : 250 mm
Höhe : 250 mm
Tiefe : 140 mm
Fördermitteltemperatur bei IMax : 40  C
Nachlaufzeit : 6 min
Einschaltverzögerung : 50 s
Schalldruckpegel : 36 dB(A) (Angabe gemäß DIN 18017-3
bei einer äqivalenten Absorptionsfläche AL = 10 m2)
Verpackungseinheit : 1 Stück
Sortiment : B
GTIN (EAN) : 4012799841012
Hersteller: MAICO
ER 60 VZ Ventilatoreinsatz
Artikelnummer: 0084.0101
Menge: 1,000 Stck

**10.64 ER 60 VZ Ventilatoreinsatz Ventilatoreinsatz mit Abdeckung und Filter zum Einbau in Unterputzgehä**
Ausführung mit Verzögerungszeitschalter mit 15 Minuten
Nachlauf:
Einschaltverzögerung ca. 50 sek.
Nachlaufzeit ca. 15 min.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Verzögerungszeitschalter 15 Minuten
Nachlaufzeit
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,5 kg
Filterklasse : G2
Ausblasrichtung : seitlich
Breite : 250 mm
Höhe : 250 mm
Tiefe : 150 mm
Fördermitteltemperatur bei IMax : 40  C
Nachlaufzeit : 15 min
Einschaltverzögerung : 50 s
Schalldruckpegel : 36 dB(A) (Angabe gemäß DIN 18017-3
bei einer äqivalenten Absorptionsfläche AL = 10 m2)
Verpackungseinheit : 1 Stück
Sortiment : B
GTIN (EAN) : 4012799841081
Hersteller: MAICO
ER 60 VZ 15 Ventilatoreinsatz
Artikelnummer: 0084.0108
Menge: 1,000 Stck

**10.65 ER 60 VZ Ventilatoreinsatz Ventilatoreinsatz mit Abdeckung und Filter zum Einbau in Unterputzgehä**
Ausführung mit einstellbarem Verzögerungszeitschalter:
Einschaltverzögerung einstellbar von 0 bis ca. 150 sek.
Nachlaufzeit einstellbar von ca. 1,5 bis ca. 24 min.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Einstellbarer Verzögerungszeitschalter
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,5 kg
Filterklasse : G2
Ausblasrichtung : seitlich
Breite : 250 mm
Höhe : 250 mm
Tiefe : 150 mm
Fördermitteltemperatur bei IMax : 40  C
Nachlaufzeit : 1,5 min - 24 min
Einschaltverzögerung : 0 s - 150 s
Schalldruckpegel : 36 dB(A) (Angabe gemäß DIN 18017-3
bei einer äqivalenten Absorptionsfläche AL = 10 m2)
Verpackungseinheit : 1 Stück
Sortiment : B
GTIN (EAN) : 4012799841067
Hersteller: MAICO
ER 60 VZC Ventilatoreinsatz
Artikelnummer: 0084.0106
Menge: 1,000 Stck

**10.66 ER 60 F Ventilatoreinsatz Ventilatoreinsatz mit Abdeckung und Filter zum Einbau in Unterputzgehä**
Ausführung mit Lichtsteuerung:
Barrierefreies Produkt, da automatisches Ein- /
Ausschalten.
Die Lichtsteuerung schaltet den Ventilator ab einer
Mindesthelligkeit im Raum ein, z. B. beim Einschalten
einer Lampe.
Einschalthelligkeit (am Gerät) min. 30 Lux.
Ausschalthelligkeit (am Gerät) max. 0,3 Lux.
Installation eines Schalters entfällt.
Einschaltverzögerung ca. 50 sek.
Nachlaufzeit ca. 6 min.
Nicht drehzahlsteuerbar.
Schaltungsvariante: Mit einem zusätzlichen Schalter
kann der Ventilator unabhängig von der Raumbeleuchtung
abgeschaltet werden (siehe Schaltbilder im Internet).
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Lichtsteuerung
Fördervolumen : 62 m3/h
Drehzahl : 1.250 1/min
Luftrichtung : Entlüftung
Drehzahlsteuerbar : -
SEC average : -19,38 kWh/(m2*a)
Spannungsart : Wechselstrom
Bemessungsspannung : 230 V
Netzfrequenz : 50 Hz
Leistungsaufnahme : 21 W
IMax : 0,16 A
Schutzart : IP X5
Netzzuleitung : 3 x 1,5 mm2
Einbauort : Wand / Decke
Einbauart : Unterputz
Systemart : dezentral
Material : Kunststoff
Farbe : verkehrsweiß, ähnlich RAL 9016
Gewicht : 1,5 kg
Filterklasse : G2
Ausblasrichtung : seitlich
Breite : 250 mm
Höhe : 260 mm
Tiefe : 150 mm
Fördermitteltemperatur bei IMax : 40  C
Nachlaufzeit : 6 min
Einschaltverzögerung : 50 s
Schalldruckpegel : 36 dB(A) (Angabe gemäß DIN 18017-3
bei einer äqivalenten Absorptionsfläche AL = 10 m2)
Verpackungseinheit : 1 Stück
Sortiment : B
GTIN (EAN) : 4012799841029
Hersteller: MAICO
ER 60 F Ventilatoreinsatz
Artikelnummer: 0084.0102
Menge: 1,000 Stck

**10.67 ER 60 G Ventilatoreinsatz Ventilatoreinsatz mit Abdeckung und Filter zum Einbau in Unterputzgehä**
Ausführung mit Grundlastschaltung:
Das Gerät läuft im Dauerbetrieb bei 35 m3/h.
Umschaltung auf Volllast möglich, z. B. bei längerem
Aufenthalt in sonst unbenutzten Räumen.
Nicht drehzahlsteuerbar.
Schaltungsvariante: Mit einem zusätzlichen Schalter
kann die Grundlast ein- bzw. ausgeschaltet werden
(siehe Schaltbilder im Internet).
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Grundlastschaltung
Fördervolumen : 35 m3/h / 62 m3/h
Drehzahl : 850 1/min / 1.250 1/min
Luftrichtung : Entlüftung
Drehzahlsteuerbar : -
SEC average : -3,43 kWh/(m2*a)
Spannungsart : Wechselstrom
Bemessungsspannung : 230 V
Netzfrequenz : 50 Hz
Leistungsaufnahme : 10 W / 21 W
IMax : 0,12 A / 0,16 A
Schutzart : IP X5
Netzzuleitung : 5 x 1,5 mm2
Einbauort : Wand / Decke
Einbauart : Unterputz
Systemart : dezentral
Material : Kunststoff
Farbe : verkehrsweiß, ähnlich RAL 9016
Gewicht : 1,5 kg
Filterklasse : G2
Ausblasrichtung : seitlich
Breite : 250 mm
Höhe : 250 mm
Tiefe : 150 mm
Fördermitteltemperatur bei IMax : 40  C
Schalldruckpegel : 26 dB(A) / 36 dB(A) (Angabe gemäß
DIN 18017-3 bei eineräqivalenten Absorptionsfläche AL =
10 m2)
Verpackungseinheit : 1 Stück
Sortiment : B
GTIN (EAN) : 4012799841036
Hersteller: MAICO
ER 60 G Ventilatoreinsatz
Artikelnummer: 0084.0103
Menge: 1,000 Stck

**10.68 ER 60 GV Ventilatoreinsatz Ventilatoreinsatz mit Abdeckung und Filter zum Einbau in Unterputzgehä**
Ausführung mit Grundlastschaltung und
Verzögerungszeitschalter:
Das Gerät läuft im Dauerbetrieb bei 35 m3/h.
Umschaltung auf Volllast mit Einschaltverzögerung von
ca. 50 sek.
Nachlaufzeit der Volllast ca. 6 min.
Nicht drehzahlsteuerbar.
Schaltungsvariante: Mit einem zusätzlichen Schalter
kann die Grundlast ein- bzw. ausgeschaltet werden
(siehe Schaltbilder im Internet).
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Grundlast- und Verzögerungszeitschaltung
Fördervolumen : 35 m3/h / 62 m3/h
Drehzahl : 850 1/min / 1.250 1/min
Luftrichtung : Entlüftung
Drehzahlsteuerbar : -
SEC average : -3,43 kWh/(m2*a)
Spannungsart : Wechselstrom
Bemessungsspannung : 230 V
Netzfrequenz : 50 Hz
Leistungsaufnahme : 10 W / 21 W
IMax : 0,12 A / 0,16 A
Schutzart : IP X5
Netzzuleitung : 5 x 1,5 mm2
Einbauort : Wand / Decke
Einbauart : Unterputz
Systemart : dezentral
Material : Kunststoff
Farbe : verkehrsweiß, ähnlich RAL 9016
Gewicht : 1,5 kg
Filterklasse : G2
Ausblasrichtung : seitlich
Breite : 250 mm
Höhe : 250 mm
Tiefe : 150 mm
Fördermitteltemperatur bei IMax : 40  C
Nachlaufzeit : 6 min
Einschaltverzögerung : 50 s
Schalldruckpegel : 26 dB(A) / 36 dB(A) (Angabe gemäß
DIN 18017-3 bei eineräqivalenten Absorptionsfläche AL =
10 m2)
Verpackungseinheit : 1 Stück
Sortiment : B
GTIN (EAN) : 4012799841074
Hersteller: MAICO
ER 60 GVZ Ventilatoreinsatz
Artikelnummer: 0084.0107
Menge: 1,000 Stck

**10.69 ER 60 H Ventilatoreinsatz Ventilatoreinsatz mit Abdeckung und Filter zum Einbau in Unterputzgehä**
Ausführung mit Feuchtesteuerung und Grundlastschaltung:
Barrierefreies Produkt, da automatisches Ein- /
Ausschalten.
Einschaltpunkt: 60 %, 70 %, 80 % oder 90 % relative
Feuchte mit Steckbrücke (Jumper) einstellbar.
Ausschaltpunkt: ca. 10 % unter dem Einschaltpunkt
(immer fest eingestellter Wert).
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 6
min) des Ventilators.
Der Ventilator läuft immer so lange nach bis die
Luftfeuchtigkeit im Raum unter die Ausschaltfeuchte
gefallen ist, unabhängig der Schaltungsvarianten.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Feuchtesteuerung
Fördervolumen : 35 m3/h / 62 m3/h
Drehzahl : 850 1/min / 1.250 1/min
Luftrichtung : Entlüftung
Drehzahlsteuerbar : -
SEC average : -20,12 kWh/(m2*a)
Spannungsart : Wechselstrom
Bemessungsspannung : 230 V
Netzfrequenz : 50 Hz
Leistungsaufnahme : 10 W / 21 W
IMax : 0,12 A / 0,16 A
Schutzart : IP X5
Netzzuleitung : 5 x 1,5 mm2
Einbauort : Wand / Decke
Einbauart : Unterputz
Systemart : dezentral
Material : Kunststoff
Farbe : verkehrsweiß, ähnlich RAL 9016
Gewicht : 1,5 kg
Filterklasse : G2
Ausblasrichtung : seitlich
Breite : 250 mm
Höhe : 250 mm
Tiefe : 150 mm
Fördermitteltemperatur bei IMax : 40  C
Nachlaufzeit : 6 min (Nachlaufzeit bei Verwendung eines
optionalen Schalters (z.B. Lichtschalter) verfügbar)
Schalldruckpegel : 26 dB(A) / 36 dB(A) (Angabe gemäß
DIN 18017-3 bei eineräqivalenten Absorptionsfläche AL =
10 m2)
Verpackungseinheit : 1 Stück
Sortiment : B
GTIN (EAN) : 4012799841043
Hersteller: MAICO
ER 60 H Ventilatoreinsatz
Artikelnummer: 0084.0104
Menge: 1,000 Stck

**10.70 ER 60 I Ventilatoreinsatz Ventilatoreinsatz mit Abdeckung und Filter zum Einbau in Unterputzgehä**
Ausführung mit Intervallsteuerung:
Die Intervallsteuerung sorgt für eine Durchlüftung nur
unregelmäßig genutzter Räume.
Zeitintervall einstellbar von 1 bis ca. 15 h.
Betriebsdauer je Intervall ca. 10 min.
Bei manueller Bedienung (z. B. per Lichtschalter) gilt
eine Einschaltverzögerung von ca. 50 sek und eine
Nachlaufzeit von ca. 10 min.
Intervallsteuerung abschaltbar.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Intervallsteuerung
Fördervolumen : 62 m3/h
Drehzahl : 1.250 1/min
Luftrichtung : Entlüftung
Drehzahlsteuerbar : -
SEC average : -3,43 kWh/(m2*a)
Spannungsart : Wechselstrom
Bemessungsspannung : 230 V
Netzfrequenz : 50 Hz
Leistungsaufnahme : 21 W
IMax : 0,16 A
Schutzart : IP X5
Netzzuleitung : 5 x 1,5 mm2
Einbauort : Wand / Decke
Einbauart : Unterputz
Systemart : dezentral
Material : Kunststoff
Farbe : verkehrsweiß, ähnlich RAL 9016
Gewicht : 1,5 kg
Filterklasse : G2
Ausblasrichtung : seitlich
Breite : 250 mm
Höhe : 250 mm
Tiefe : 150 mm
Fördermitteltemperatur bei IMax : 40  C
Nachlaufzeit : 10 min (Nachlaufzeit bei Verwendung
eines optionalen Schalters (z.B. Lichtschalter)
verfügbar)
Einschaltverzögerung : 50 s (Einschaltverzögerung bei
Verwendung eines optionalen Schalters (z.B.
Lichtschalter) verfügbar)
Schalldruckpegel : 36 dB(A) (Angabe gemäß DIN 18017-3
bei einer äqivalenten Absorptionsfläche AL = 10 m2)
Verpackungseinheit : 1 Stück
Sortiment : B
GTIN (EAN) : 4012799841050
Hersteller: MAICO
ER 60 I Ventilatoreinsatz
Artikelnummer: 0084.0105
Menge: 1,000 Stck

**10.71 ER 100 Ventilatoreinsatz Ventilatoreinsatz mit Abdeckung und Filter zum Einbau in Unterputzgehä**
Standardausführung:
ER 100: Drehzahlsteuerbar.
ER 60: Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Standardausführung
Fördervolumen : 101 m3/h
Drehzahl : 1.900 1/min
Luftrichtung : Entlüftung
Drehzahlsteuerbar : +
SEC average : -6,66 kWh/(m2*a)
Spannungsart : Wechselstrom
Bemessungsspannung : 230 V
Netzfrequenz : 50 Hz
Leistungsaufnahme : 29 W
IMax : 0,14 A
Schutzart : IP X5
Netzzuleitung : 3 x 1,5 mm2
Einbauort : Wand / Decke
Einbauart : Unterputz
Systemart : dezentral
Material : Kunststoff
Farbe : verkehrsweiß, ähnlich RAL 9016
Gewicht : 1,5 kg
Filterklasse : G2
Ausblasrichtung : seitlich
Breite : 250 mm
Höhe : 250 mm
Tiefe : 150 mm
Fördermitteltemperatur bei IMax : 40  C
Schalldruckpegel : 45 dB(A) (Angabe gemäß DIN 18017-3
bei einer äqivalenten Absorptionsfläche AL = 10 m2)
Verpackungseinheit : 1 Stück
Sortiment : B
GTIN (EAN) : 4012799841302
Hersteller: MAICO
ER 100 Ventilatoreinsatz
Artikelnummer: 0084.0130
Menge: 1,000 Stck

**10.72 ER 100 V Ventilatoreinsatz Ventilatoreinsatz mit Abdeckung und Filter zum Einbau in Unterputzgehä**
Ausführung mit Verzögerungszeitschalter:
Einschaltverzögerung ca. 50 sek.
Nachlaufzeit ca. 6 min.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Verzögerungszeitschalter
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,5 kg
Filterklasse : G2
Ausblasrichtung : seitlich
Breite : 250 mm
Höhe : 250 mm
Tiefe : 150 mm
Fördermitteltemperatur bei IMax : 40  C
Nachlaufzeit : 6 min
Einschaltverzögerung : 50 s
Schalldruckpegel : 45 dB(A) (Angabe gemäß DIN 18017-3
bei einer äqivalenten Absorptionsfläche AL = 10 m2)
Verpackungseinheit : 1 Stück
Sortiment : B
GTIN (EAN) : 4012799841319
Hersteller: MAICO
ER 100 VZ Ventilatoreinsatz
Artikelnummer: 0084.0131
Menge: 1,000 Stck

**10.73 ER 100 V Ventilatoreinsatz Ventilatoreinsatz mit Abdeckung und Filter zum Einbau in Unterputzgehä**
Ausführung mit Verzögerungszeitschalter mit 15 Minuten
Nachlauf:
Einschaltverzögerung ca. 50 sek.
Nachlaufzeit ca. 15 min.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Verzögerungszeitschalter 15 Minuten
Nachlaufzeit
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,5 kg
Filterklasse : G2
Ausblasrichtung : seitlich
Breite : 250 mm
Höhe : 250 mm
Tiefe : 150 mm
Fördermitteltemperatur bei IMax : 40  C
Nachlaufzeit : 15 min
Einschaltverzögerung : 50 s
Schalldruckpegel : 45 dB(A) (Angabe gemäß DIN 18017-3
bei einer äqivalenten Absorptionsfläche AL = 10 m2)
Verpackungseinheit : 1 Stück
Sortiment : B
GTIN (EAN) : 4012799841401
Hersteller: MAICO
ER 100 VZ 15 Ventilatoreinsatz
Artikelnummer: 0084.0140
Menge: 1,000 Stck

**10.74 ER 100 V Ventilatoreinsatz Ventilatoreinsatz mit Abdeckung und Filter zum Einbau in Unterputzgehä**
Ausführung mit einstellbarem Verzögerungszeitschalter:
Einschaltverzögerung einstellbar von 0 bis ca. 150 sek.
Nachlaufzeit einstellbar von ca. 1,5 bis ca. 24 min.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Einstellbarer Verzögerungszeitschalter
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,5 kg
Filterklasse : G2
Ausblasrichtung : seitlich
Breite : 250 mm
Höhe : 250 mm
Tiefe : 150 mm
Fördermitteltemperatur bei IMax : 40  C
Nachlaufzeit : 1,5 min - 24 min
Einschaltverzögerung : 0 s - 150 s
Schalldruckpegel : 45 dB(A) (Angabe gemäß DIN 18017-3
bei einer äqivalenten Absorptionsfläche AL = 10 m2)
Verpackungseinheit : 1 Stück
Sortiment : B
GTIN (EAN) : 4012799841364
Hersteller: MAICO
ER 100 VZC Ventilatoreinsatz
Artikelnummer: 0084.0136
Menge: 1,000 Stck

**10.75 ER 100 F Ventilatoreinsatz Ventilatoreinsatz mit Abdeckung und Filter zum Einbau in Unterputzgehä**
Ausführung mit Lichtsteuerung:
Barrierefreies Produkt, da automatisches Ein- /
Ausschalten.
Die Lichtsteuerung schaltet den Ventilator ab einer
Mindesthelligkeit im Raum ein, z. B. beim Einschalten
einer Lampe.
Einschalthelligkeit (am Gerät) min. 30 Lux.
Ausschalthelligkeit (am Gerät) max. 0,3 Lux.
Installation eines Schalters entfällt.
Einschaltverzögerung ca. 50 sek.
Nachlaufzeit ca. 6 min.
Nicht drehzahlsteuerbar.
Schaltungsvariante: Mit einem zusätzlichen Schalter
kann der Ventilator unabhängig von der Raumbeleuchtung
abgeschaltet werden (siehe Schaltbilder im Internet).
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Lichtsteuerung
Fördervolumen : 101 m3/h
Drehzahl : 1.900 1/min
Luftrichtung : Entlüftung
Drehzahlsteuerbar : -
SEC average : -21,38 kWh/(m2*a)
Spannungsart : Wechselstrom
Bemessungsspannung : 230 V
Netzfrequenz : 50 Hz
Leistungsaufnahme : 29,5 W
IMax : 0,14 A
Schutzart : IP X5
Netzzuleitung : 3 x 1,5 mm2
Einbauort : Wand / Decke
Einbauart : Unterputz
Systemart : dezentral
Material : Kunststoff
Farbe : verkehrsweiß, ähnlich RAL 9016
Gewicht : 1,5 kg
Filterklasse : G2
Ausblasrichtung : seitlich
Breite : 250 mm
Höhe : 250 mm
Tiefe : 150 mm
Fördermitteltemperatur bei IMax : 40  C
Nachlaufzeit : 6 min
Einschaltverzögerung : 50 s
Schalldruckpegel : 45 dB(A) (Angabe gemäß DIN 18017-3
bei einer äqivalenten Absorptionsfläche AL = 10 m2)
Verpackungseinheit : 1 Stück
Sortiment : B
GTIN (EAN) : 4012799841326
Hersteller: MAICO
ER 100 F Ventilatoreinsatz
Artikelnummer: 0084.0132
Menge: 1,000 Stck

**10.76 ER 100 G Ventilatoreinsatz Ventilatoreinsatz mit Abdeckung und Filter zum Einbau in Unterputzgehä**
Ausführung mit Grundlastschaltung:
Das Gerät läuft im Dauerbetrieb bei 35 m3/h.
Umschaltung auf Volllast möglich, z. B. bei längerem
Aufenthalt in sonst unbenutzten Räumen.
Nicht drehzahlsteuerbar.
Schaltungsvariante: Mit einem zusätzlichen Schalter
kann die Grundlast ein- bzw. ausgeschaltet werden
(siehe Schaltbilder im Internet).
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Grundlastschaltung
Fördervolumen : 35 m3/h / 101 m3/h
Drehzahl : 850 1/min / 1.900 1/min
Luftrichtung : Entlüftung
Drehzahlsteuerbar : -
SEC average : -6,66 kWh/(m2*a)
Spannungsart : Wechselstrom
Bemessungsspannung : 230 V
Netzfrequenz : 50 Hz
Leistungsaufnahme : 9 W / 29 W
IMax : 0,09 A / 0,14 A
Schutzart : IP X5
Netzzuleitung : 5 x 1,5 mm2
Einbauort : Wand / Decke
Einbauart : Unterputz
Systemart : dezentral
Material : Kunststoff
Farbe : verkehrsweiß, ähnlich RAL 9016
Gewicht : 1,5 kg
Filterklasse : G2
Ausblasrichtung : seitlich
Breite : 250 mm
Höhe : 250 mm
Tiefe : 150 mm
Fördermitteltemperatur bei IMax : 40  C
Schalldruckpegel : 26 dB(A) / 45 dB(A) (Angabe gemäß
DIN 18017-3 bei eineräqivalenten Absorptionsfläche AL =
10 m2)
Verpackungseinheit : 1 Stück
Sortiment : B
GTIN (EAN) : 4012799841333
Hersteller: MAICO
ER 100 G Ventilatoreinsatz
Artikelnummer: 0084.0133
Menge: 1,000 Stck

**10.77 ER 100 G Ventilatoreinsatz Ventilatoreinsatz mit Abdeckung und Filter zum Einbau in Unterputzgehä**
Ausführung mit Grundlastschaltung und
Verzögerungszeitschalter:
Das Gerät läuft im Dauerbetrieb bei 35 m3/h.
Umschaltung auf Volllast mit Einschaltverzögerung von
ca. 50 sek.
Nachlaufzeit der Volllast ca. 6 min.
Nicht drehzahlsteuerbar.
Schaltungsvariante: Mit einem zusätzlichen Schalter
kann die Grundlast ein- bzw. ausgeschaltet werden
(siehe Schaltbilder im Internet).
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Grundlast- und Verzögerungszeitschaltung
Fördervolumen : 35 m3/h / 101 m3/h
Drehzahl : 850 1/min / 1.900 1/min
Luftrichtung : Entlüftung
Drehzahlsteuerbar : -
SEC average : -6,5 kWh/(m2*a)
Spannungsart : Wechselstrom
Bemessungsspannung : 230 V
Netzfrequenz : 50 Hz
Leistungsaufnahme : 9 W / 29,5 W
IMax : 0,09 A / 0,14 A
Schutzart : IP X5
Netzzuleitung : 5 x 1,5 mm2
Einbauort : Wand / Decke
Einbauart : Unterputz
Systemart : dezentral
Material : Kunststoff
Farbe : verkehrsweiß, ähnlich RAL 9016
Gewicht : 1,5 kg
Filterklasse : G2
Ausblasrichtung : seitlich
Breite : 250 mm
Höhe : 250 mm
Tiefe : 150 mm
Fördermitteltemperatur bei IMax : 40  C
Nachlaufzeit : 6 min
Einschaltverzögerung : 50 s
Schalldruckpegel : 26 dB(A) / 45 dB(A) (Angabe gemäß
DIN 18017-3 bei eineräqivalenten Absorptionsfläche AL =
10 m2)
Verpackungseinheit : 1 Stück
Sortiment : B
GTIN (EAN) : 4012799841395
Hersteller: MAICO
ER 100 GVZ Ventilatoreinsatz
Artikelnummer: 0084.0139
Menge: 1,000 Stck

**10.78 ER 100 H Ventilatoreinsatz Ventilatoreinsatz mit Abdeckung und Filter zum Einbau in Unterputzgehä**
Ausführung mit Feuchtesteuerung und Grundlastschaltung:
Barrierefreies Produkt, da automatisches Ein- /
Ausschalten.
Einschaltpunkt: 60 %, 70 %, 80 % oder 90 % relative
Feuchte mit Steckbrücke (Jumper) einstellbar.
Ausschaltpunkt: ca. 10 % unter dem Einschaltpunkt
(immer fest eingestellter Wert).
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 6
min) des Ventilators.
Der Ventilator läuft immer so lange nach bis die
Luftfeuchtigkeit im Raum unter die Ausschaltfeuchte
gefallen ist, unabhängig der Schaltungsvarianten.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Feuchtesteuerung
Fördervolumen : 35 m3/h / 101 m3/h
Drehzahl : 850 1/min / 1.900 1/min
Luftrichtung : Entlüftung
Drehzahlsteuerbar : -
SEC average : -21,95 kWh/(m2*a)
Spannungsart : Wechselstrom
Bemessungsspannung : 230 V
Netzfrequenz : 50 Hz
Leistungsaufnahme : 9 W / 29,5 W
IMax : 0,09 A / 0,14 A
Schutzart : IP X5
Netzzuleitung : 5 x 1,5 mm2
Einbauort : Wand / Decke
Einbauart : Unterputz
Systemart : dezentral
Material : Kunststoff
Farbe : verkehrsweiß, ähnlich RAL 9016
Gewicht : 1,5 kg
Filterklasse : G2
Ausblasrichtung : seitlich
Breite : 250 mm
Höhe : 250 mm
Tiefe : 150 mm
Fördermitteltemperatur bei IMax : 40  C
Nachlaufzeit : 6 min (Nachlaufzeit bei Verwendung eines
optionalen Schalters (z.B. Lichtschalter) verfügbar)
Schalldruckpegel : 26 dB(A) / 45 dB(A) (Angabe gemäß
DIN 18017-3 bei eineräqivalenten Absorptionsfläche AL =
10 m2)
Verpackungseinheit : 1 Stück
Sortiment : B
GTIN (EAN) : 4012799841340
Hersteller: MAICO
ER 100 H Ventilatoreinsatz
Artikelnummer: 0084.0134
Menge: 1,000 Stck

**10.79 ER 100 I Ventilatoreinsatz Ventilatoreinsatz mit Abdeckung und Filter zum Einbau in Unterputzgehä**
Ausführung mit Intervallsteuerung:
Die Intervallsteuerung sorgt für eine Durchlüftung nur
unregelmäßig genutzter Räume.
Zeitintervall einstellbar von 1 bis ca. 15 h.
Betriebsdauer je Intervall ca. 10 min.
Bei manueller Bedienung (z. B. per Lichtschalter) gilt
eine Einschaltverzögerung von ca. 50 sek und eine
Nachlaufzeit von ca. 10 min.
Intervallsteuerung abschaltbar.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Intervallsteuerung
Fördervolumen : 101 m3/h
Drehzahl : 1.900 1/min
Luftrichtung : Entlüftung
Drehzahlsteuerbar : -
SEC average : -6,5 kWh/(m2*a)
Spannungsart : Wechselstrom
Bemessungsspannung : 230 V
Netzfrequenz : 50 Hz
Leistungsaufnahme : 29,5 W
IMax : 0,14 A
Schutzart : IP X5
Netzzuleitung : 5 x 1,5 mm2
Einbauort : Wand / Decke
Einbauart : Unterputz
Systemart : dezentral
Material : Kunststoff
Farbe : verkehrsweiß, ähnlich RAL 9016
Gewicht : 1,5 kg
Filterklasse : G2
Ausblasrichtung : seitlich
Breite : 250 mm
Höhe : 250 mm
Tiefe : 150 mm
Fördermitteltemperatur bei IMax : 40  C
Nachlaufzeit : 10 min (Nachlaufzeit bei Verwendung
eines optionalen Schalters (z.B. Lichtschalter)
verfügbar)
Einschaltverzögerung : 50 s (Einschaltverzögerung bei
Verwendung eines optionalen Schalters (z.B.
Lichtschalter) verfügbar)
Schalldruckpegel : 45 dB(A) (Angabe gemäß DIN 18017-3
bei einer äqivalenten Absorptionsfläche AL = 10 m2)
Verpackungseinheit : 1 Stück
Sortiment : B
GTIN (EAN) : 4012799841357
Hersteller: MAICO
ER 100 I Ventilatoreinsatz
Artikelnummer: 0084.0135
Menge: 1,000 Stck

**10.80 ER 100 D Ventilatoreinsatz Ventilatoreinsatz mit Abdeckung und Filter zum Einbau in Unterputzgehä**
Ausführung mit Dreistufenschaltung:
Bei Kombination mit Dreistufenschalter einstellbares
Fördervolumen:
Stufe 1: 35 m3/h
Stufe 2: 60 m3/h,
Stufe 3: 100 m3/h
Bei Kombination mit Zuluftelementen zur kontrollierten
Wohnungslüftung einsetzbar.
Einsatz speziell bei Sanierungsprojekten
empfehlenswert.
Nicht drehzahlsteuerbar.
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : Ausführung mit Dreistufenschaltung
Fördervolumen : 35 m3/h / 60 m3/h / 100 m3/h
Drehzahl : 850 1/min / 1.250 1/min / 1.900 1/min
Luftrichtung : Entlüftung
Drehzahlsteuerbar : -
SEC average : -9,95 kWh/(m2*a)
Spannungsart : Wechselstrom
Bemessungsspannung : 230 V
Netzfrequenz : 50 Hz
Leistungsaufnahme : 10 W / 21 W / 29 W
IMax : 0,1 A / 0,12 A / 0,14 A
Schutzart : IP X5
Netzzuleitung : 5 x 1,5 mm2
Einbauort : Wand / Decke
Einbauart : Unterputz
Systemart : dezentral
Material : Kunststoff
Farbe : verkehrsweiß, ähnlich RAL 9016
Gewicht : 1,5 kg
Filterklasse : G2
Ausblasrichtung : seitlich
Breite : 250 mm
Höhe : 250 mm
Tiefe : 150 mm
Fördermitteltemperatur bei IMax : 40  C
Schalldruckpegel : 27 dB(A) / 36 dB(A) / 45 dB(A)
(Angabe gemäß DIN 18017-3 bei einer äqivalenten
Absorptionsfläche AL = 10m2)
Verpackungseinheit : 1 Stück
Sortiment : B
GTIN (EAN) : 4012799841371
Hersteller: MAICO
ER 100 D Ventilatoreinsatz
Artikelnummer: 0084.0137
Menge: 1,000 Stck

**10.81 ER 100 R Ventilatoreinsatz Funkgesteuerter Ventilatoreinsatz mit Abdeckung und Filter zum Einbau**
Ausführung mit Funkempfänger:
Ein/Aus über Funkschalter DS RC oder separater
Steuerung RLS RC.
Nachlaufzeit ca. 15 min nur beim Ausschalten im
Einzelbetrieb mit Funkschalter und deaktiviertem DIN
18017-3 Modus.
Die drei Drehzahlen können entweder am Funkschalter
oder der Steuerung ausgewählt werden.
Nicht drehzahlsteuerbar.
Kombinierbar mit Wibutler Smart-Home-System.
Merkmale:
Funkgesteuerter Ventilator für das Abluftsystem
MAICOsmart, mit G2-Filter und eingebautem Funkempfänger
868 MHz, auf EnOcean Technologie basierend.
Der Ventilator kann in einem Master - Slave Verbund
installiert werden (RLS RC notwendig).
Drei Leistungsstufen 35 / 60 / 100 m3/h.
Ventilator mit Abdeckung und Filter zum Einbau in
Unterputzgehäuse.
Problemloser Filterwechsel ohne Werkzeug.
Abdeckung um +- 5  drehbar, dadurch Ausgleich bei
schief eingesetztem Gehäuse möglich.
Schutzklasse II.
Mit VDE-Zeichen.
Kombinierbar mit Wibuler Smart-Home-System.
Motor:
Energiesparender, robuster Kondensatormotor mit
Kugellager, wartungsfrei.
Für Dauerbetrieb geeignet.
Sicherheitshinweis:
Der Ventilator entspricht der Schutzart IP X5 und kann
somit im Schutzbereich 1 gemäß DIN VDE 0100-701 auch
bei Strahlwasser eingebaut werden.
Details siehe Planungshinweise Kapitel
Einrohr-Entlüftung nach DIN 18017-3.
Technische Daten
Ausführung : Funkempfänger
Fördervolumen : 35 m3/h / 60 m3/h / 100 m3/h
Drehzahl : 850 1/min / 1.250 1/min / 1.900 1/min
Luftrichtung : Abluft
Drehzahlsteuerbar : -
SEC average : -6,72 kWh/(m2*a)
Spannungsart : Wechselstrom
Bemessungsspannung : 230 V
Netzfrequenz : 50 Hz
Leistungsaufnahme : 10 W / 21 W / 29,5 W
IMax : 0,1 A / 0,12 A / 0,14 A
Schutzart : IP X5
Netzzuleitung : 3 x 1,5 mm2
Einbauort : Wand / Decke
Einbauart : Unterputz
Einbaulage : senkrecht / waagerecht
Systemart : dezentral
Material : Kunststoff
Farbe : verkehrsweiß, ähnlich RAL 9016
Gewicht : 1,5 kg
Filterklasse : G2
Breite : 313,5 mm
Höhe : 313,5 mm
Tiefe : 138 mm
Fördermitteltemperatur bei IMax : 40  C
Umgebungstemperatur : -10  C bis 40  C
Schalldruckpegel : 27 dB(A) / 36 dB(A) / 45 dB(A)
(Angabe gemäß DIN 18017-3 bei einer äqivalenten
Absorptionsfläche AL = 10m2)
Verpackungseinheit : 1 Stück
Sortiment : B
GTIN (EAN) : 4012799841296
Hersteller: MAICO
ER 100 RC Ventilatoreinsatz
Artikelnummer: 0084.0129
Menge: 1,000 Stck

**10.82 ER-APB 6 Aufputzventilator, Brandschutz Aufputzventilator mit Brandschutz-Metall-Absperrklappe zur Entlüftung,**
Standardausführung:
ER 100: Drehzahlsteuerbar.
ER 60: Nicht drehzahlsteuerbar.
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Standardausführung
Fördervolumen : 61 m3/h
Drehzahl : 1.250 1/min
Luftrichtung : Entlüftung
Drehzahlsteuerbar : -
SEC average : -3,87 kWh/(m2*a)
Bemessungsspannung : 230 V
Netzfrequenz : 50 Hz
Leistungsaufnahme : 21 W
IMax : 0,17 A
Schutzart : IP X5
Netzzuleitung : 3 x 1,5 mm2
Einbauort : Wand / Decke
Einbauart : Aufputz
Systemart : dezentral
Material : Kunststoff
Farbe : verkehrsweiß, ähnlich RAL 9016
Gewicht : 2,1 kg
Filterklasse : G2
Brandschutz : ja
Absperrvorrichtung : integrierte Metall-Absperrklappe
mit Auslöseeinrichtung
Anschlussdurchmesser : 75 mm / 80 mm
Breite : 236 mm
Höhe : 236 mm
Tiefe : 217,5 mm
Fördermitteltemperatur bei IMax : 40  C
Schalldruckpegel : 43 dB(A) (Angabe gemäß DIN 18017-3
bei einer äqivalenten Absorptionsfläche AL = 10 m2)
Zulassungsnummer : Z-51.1-45
Verpackungseinheit : 1 Stück
Sortiment : B
GTIN (EAN) : 4012799841562
Hersteller: MAICO
ER-APB 60 Aufputzventilator, Brandschutz
Artikelnummer: 0084.0156
Menge: 1,000 Stck

**10.83 ER-APB 6 Aufputzventilator, Brandschutz Aufputzventilator mit Brandschutz-Metall-Absperrklappe zur Entlüftung,**
Ausführung mit Verzögerungszeitschalter:
Einschaltverzögerung ca. 50 sek.
Nachlaufzeit ca. 6 min.
Nicht drehzahlsteuerbar.
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Verzögerungszeitschalter
Fördervolumen : 61 m3/h
Drehzahl : 1.250 1/min
Luftrichtung : Entlüftung
Drehzahlsteuerbar : -
SEC average : -3,62 kWh/(m2*a)
Bemessungsspannung : 230 V
Netzfrequenz : 50 Hz
Leistungsaufnahme : 21 W
IMax : 0,17 A
Schutzart : IP X5
Netzzuleitung : 5 x 1,5 mm2
Einbauort : Wand / Decke
Einbauart : Aufputz
Systemart : dezentral
Material : Kunststoff
Farbe : verkehrsweiß, ähnlich RAL 9016
Gewicht : 2,1 kg
Filterklasse : G2
Brandschutz : ja
Absperrvorrichtung : integrierte Metall-Absperrklappe
mit Auslöseeinrichtung
Anschlussdurchmesser : 75 mm / 80 mm
Breite : 236 mm
Höhe : 236 mm
Tiefe : 217,5 mm
Fördermitteltemperatur bei IMax : 40  C
Nachlaufzeit : 6 min
Einschaltverzögerung : 50 s
Schalldruckpegel : 43 dB(A) (Angabe gemäß DIN 18017-3
bei einer äqivalenten Absorptionsfläche AL = 10 m2)
Zulassungsnummer : Z-51.1-45
Verpackungseinheit : 1 Stück
Sortiment : B
GTIN (EAN) : 4012799841579
Hersteller: MAICO
ER-APB 60 VZ Aufputzventilator, Brandschutz
Artikelnummer: 0084.0157
Menge: 1,000 Stck

**10.84 ER-APB 6 Aufputzventilator, Brandschutz Aufputzventilator mit Brandschutz-Metall-Absperrklappe zur Entlüftung,**
Ausführung mit Lichtsteuerung:
Barrierefreies Produkt, da automatisches Ein- /
Ausschalten.
Die Lichtsteuerung schaltet den Ventilator ab einer
Mindesthelligkeit im Raum ein, z. B. beim Einschalten
einer Lampe.
Einschalthelligkeit (am Gerät) min. 30 Lux.
Ausschalthelligkeit (am Gerät) max. 0,3 Lux.
Installation eines Schalters entfällt.
Einschaltverzögerung ca. 50 sek.
Nachlaufzeit ca. 6 min.
Nicht drehzahlsteuerbar.
Schaltungsvariante: Mit einem zusätzlichen Schalter
kann der Ventilator unabhängig von der Raumbeleuchtung
abgeschaltet werden (siehe Schaltbilder im Internet).
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Lichtsteuerung
Fördervolumen : 61 m3/h
Drehzahl : 1.250 1/min
Luftrichtung : Entlüftung
Drehzahlsteuerbar : -
SEC average : -19,51 kWh/(m2*a)
Bemessungsspannung : 230 V
Netzfrequenz : 50 Hz
Leistungsaufnahme : 21 W
IMax : 0,17 A
Schutzart : IP X5
Netzzuleitung : 3 x 1,5 mm2
Einbauort : Wand / Decke
Einbauart : Aufputz
Systemart : dezentral
Material : Kunststoff
Farbe : verkehrsweiß, ähnlich RAL 9016
Gewicht : 2,1 kg
Filterklasse : G2
Brandschutz : ja
Absperrvorrichtung : integrierte Metall-Absperrklappe
mit Auslöseeinrichtung
Anschlussdurchmesser : 75 mm / 80 mm
Breite : 236 mm
Höhe : 236 mm
Tiefe : 217,5 mm
Fördermitteltemperatur bei IMax : 40  C
Nachlaufzeit : 6 min
Einschaltverzögerung : 50 s
Schalldruckpegel : 43 dB(A) (Angabe gemäß DIN 18017-3
bei einer äqivalenten Absorptionsfläche AL = 10 m2)
Zulassungsnummer : Z-51.1-45
Verpackungseinheit : 1 Stück
Sortiment : B
GTIN (EAN) : 4012799841586
Hersteller: MAICO
ER-APB 60 F Aufputzventilator, Brandschutz
Artikelnummer: 0084.0158
Menge: 1,000 Stck

**10.85 ER-APB 6 Aufputzventilator, Brandschutz Aufputzventilator mit Brandschutz-Metall-Absperrklappe zur Entlüftung,**
Ausführung mit Grundlastschaltung:
Das Gerät läuft im Dauerbetrieb bei 35 m3/h.
Umschaltung auf Volllast möglich, z. B. bei längerem
Aufenthalt in sonst unbenutzten Räumen.
Nicht drehzahlsteuerbar.
Schaltungsvariante: Mit einem zusätzlichen Schalter
kann die Grundlast ein- bzw. ausgeschaltet werden
(siehe Schaltbilder im Internet).
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Grundlastschaltung
Fördervolumen : 35 m3/h / 61 m3/h
Drehzahl : 900 1/min / 1.250 1/min
Luftrichtung : Entlüftung
Drehzahlsteuerbar : -
SEC average : -3,62 kWh/(m2*a)
Bemessungsspannung : 230 V
Netzfrequenz : 50 Hz
Leistungsaufnahme : 11 W / 21 W
IMax : 0,13 A / 0,17 A
Schutzart : IP X5
Netzzuleitung : 5 x 1,5 mm2
Einbauort : Wand / Decke
Einbauart : Aufputz
Systemart : dezentral
Material : Kunststoff
Farbe : verkehrsweiß, ähnlich RAL 9016
Gewicht : 2,1 kg
Filterklasse : G2
Brandschutz : ja
Absperrvorrichtung : integrierte Metall-Absperrklappe
mit Auslöseeinrichtung
Anschlussdurchmesser : 75 mm / 80 mm
Breite : 236 mm
Höhe : 236 mm
Tiefe : 217,5 mm
Fördermitteltemperatur bei IMax : 40  C
Schalldruckpegel : 33 dB(A) / 43 dB(A) (Angabe gemäß
DIN 18017-3 bei eineräqivalenten Absorptionsfläche AL =
10 m2)
Zulassungsnummer : Z-51.1-45
Verpackungseinheit : 1 Stück
Sortiment : B
GTIN (EAN) : 4012799841593
Hersteller: MAICO
ER-APB 60 G Aufputzventilator, Brandschutz
Artikelnummer: 0084.0159
Menge: 1,000 Stck

**10.86 ER-APB 6 Aufputzventilator, Brandschutz Aufputzventilator mit Brandschutz-Metall-Absperrklappe zur Entlüftung,**
Ausführung mit Feuchtesteuerung und Grundlastschaltung:
Barrierefreies Produkt, da automatisches Ein- /
Ausschalten.
Einschaltpunkt: 60 %, 70 %, 80 % oder 90 % relative
Feuchte mit Steckbrücke (Jumper) einstellbar.
Ausschaltpunkt: ca. 10 % unter dem Einschaltpunkt
(immer fest eingestellter Wert).
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 6
min) des Ventilators.
Der Ventilator läuft immer so lange nach bis die
Luftfeuchtigkeit im Raum unter die Ausschaltfeuchte
gefallen ist, unabhängig der Schaltungsvarianten.
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Feuchtesteuerung
Fördervolumen : 35 m3/h / 61 m3/h
Drehzahl : 900 1/min / 1.250 1/min
Luftrichtung : Entlüftung
Drehzahlsteuerbar : -
SEC average : -20,23 kWh/(m2*a)
Bemessungsspannung : 230 V
Netzfrequenz : 50 Hz
Leistungsaufnahme : 11 W / 21 W
IMax : 0,13 A / 0,17 A
Schutzart : IP X5
Netzzuleitung : 5 x 1,5 mm2
Einbauort : Wand / Decke
Einbauart : Aufputz
Systemart : dezentral
Material : Kunststoff
Farbe : verkehrsweiß, ähnlich RAL 9016
Gewicht : 2,2 kg
Filterklasse : G2
Brandschutz : ja
Absperrvorrichtung : integrierte Metall-Absperrklappe
mit Auslöseeinrichtung
Anschlussdurchmesser : 75 mm / 80 mm
Breite : 236 mm
Höhe : 236 mm
Tiefe : 217,5 mm
Fördermitteltemperatur bei IMax : 40  C
Nachlaufzeit : 6 min (Nachlaufzeit bei Verwendung eines
optionalen Schalters (z.B. Lichtschalter) verfügbar)
Schalldruckpegel : 33 dB(A) / 43 dB(A) (Angabe gemäß
DIN 18017-3 bei eineräqivalenten Absorptionsfläche AL =
10 m2)
Zulassungsnummer : Z-51.1-45
Verpackungseinheit : 1 Stück
Sortiment : B
GTIN (EAN) : 4012799841609
Hersteller: MAICO
ER-APB 60 H Aufputzventilator, Brandschutz
Artikelnummer: 0084.0160
Menge: 1,000 Stck

**10.87 ER-APB 1 Aufputzventilator, Brandschutz Aufputzventilator mit Brandschutz-Metall-Absperrklappe zur Entlüftung,**
Standardausführung:
ER 100: Drehzahlsteuerbar.
ER 60: Nicht drehzahlsteuerbar.
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Standardausführung
Fördervolumen : 100 m3/h
Drehzahl : 1.850 1/min
Luftrichtung : Entlüftung
Drehzahlsteuerbar : +
SEC average : -6,47 kWh/(m2*a)
Bemessungsspannung : 230 V
Netzfrequenz : 50 Hz
Leistungsaufnahme : 28,5 W
IMax : 0,15 A
Schutzart : IP X5
Netzzuleitung : 3 x 1,5 mm2
Einbauort : Wand / Decke
Einbauart : Aufputz
Systemart : dezentral
Material : Kunststoff
Farbe : verkehrsweiß, ähnlich RAL 9016
Gewicht : 2,1 kg
Filterklasse : G2
Brandschutz : ja
Absperrvorrichtung : integrierte Metall-Absperrklappe
mit Auslöseeinrichtung
Anschlussdurchmesser : 75 mm / 80 mm
Breite : 236 mm
Höhe : 236 mm
Tiefe : 217,5 mm
Fördermitteltemperatur bei IMax : 40  C
Schalldruckpegel : 49 dB(A) (Angabe gemäß DIN 18017-3
bei einer äqivalenten Absorptionsfläche AL = 10 m2)
Zulassungsnummer : Z-51.1-45
Verpackungseinheit : 1 Stück
Sortiment : B
GTIN (EAN) : 4012799841760
Hersteller: MAICO
ER-APB 100 Aufputzventilator, Brandschutz
Artikelnummer: 0084.0176
Menge: 1,000 Stck

**10.88 ER-APB 1 Aufputzventilator, Brandschutz Aufputzventilator mit Brandschutz-Metall-Absperrklappe zur Entlüftung,**
Ausführung mit Verzögerungszeitschalter:
Einschaltverzögerung ca. 50 sek.
Nachlaufzeit ca. 6 min.
Nicht drehzahlsteuerbar.
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Verzögerungszeitschalter
Fördervolumen : 100 m3/h
Drehzahl : 1.850 1/min
Luftrichtung : Entlüftung
Drehzahlsteuerbar : -
SEC average : -6,28 kWh/(m2*a)
Bemessungsspannung : 230 V
Netzfrequenz : 50 Hz
Leistungsaufnahme : 29 W
IMax : 0,15 A
Schutzart : IP X5
Netzzuleitung : 5 x 1,5 mm2
Einbauort : Wand / Decke
Einbauart : Aufputz
Systemart : dezentral
Material : Kunststoff
Farbe : verkehrsweiß, ähnlich RAL 9016
Gewicht : 2,1 kg
Filterklasse : G2
Brandschutz : ja
Absperrvorrichtung : integrierte Metall-Absperrklappe
mit Auslöseeinrichtung
Anschlussdurchmesser : 75 mm / 80 mm
Breite : 236 mm
Höhe : 236 mm
Tiefe : 217,5 mm
Fördermitteltemperatur bei IMax : 40  C
Nachlaufzeit : 6 min
Einschaltverzögerung : 50 s
Schalldruckpegel : 49 dB(A) (Angabe gemäß DIN 18017-3
bei einer äqivalenten Absorptionsfläche AL = 10 m2)
Zulassungsnummer : Z-51.1-45
Verpackungseinheit : 1 Stück
Sortiment : B
GTIN (EAN) : 4012799841777
Hersteller: MAICO
ER-APB 100 VZ Aufputzventilator, Brandschutz
Artikelnummer: 0084.0177
Menge: 1,000 Stck

**10.89 ER-APB 1 Aufputzventilator, Brandschutz Aufputzventilator mit Brandschutz-Metall-Absperrklappe zur Entlüftung,**
Ausführung mit Lichtsteuerung:
Barrierefreies Produkt, da automatisches Ein- /
Ausschalten.
Die Lichtsteuerung schaltet den Ventilator ab einer
Mindesthelligkeit im Raum ein, z. B. beim Einschalten
einer Lampe.
Einschalthelligkeit (am Gerät) min. 30 Lux.
Ausschalthelligkeit (am Gerät) max. 0,3 Lux.
Installation eines Schalters entfällt.
Einschaltverzögerung ca. 50 sek.
Nachlaufzeit ca. 6 min.
Nicht drehzahlsteuerbar.
Schaltungsvariante: Mit einem zusätzlichen Schalter
kann der Ventilator unabhängig von der Raumbeleuchtung
abgeschaltet werden (siehe Schaltbilder im Internet).
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Lichtsteuerung
Fördervolumen : 100 m3/h
Drehzahl : 1.850 1/min
Luftrichtung : Entlüftung
Drehzahlsteuerbar : -
SEC average : -21,24 kWh/(m2*a)
Bemessungsspannung : 230 V
Netzfrequenz : 50 Hz
Leistungsaufnahme : 29 W
IMax : 0,15 A
Schutzart : IP X5
Netzzuleitung : 3 x 1,5 mm2
Einbauort : Wand / Decke
Einbauart : Aufputz
Systemart : dezentral
Material : Kunststoff
Farbe : verkehrsweiß, ähnlich RAL 9016
Gewicht : 2,1 kg
Filterklasse : G2
Brandschutz : ja
Absperrvorrichtung : integrierte Metall-Absperrklappe
mit Auslöseeinrichtung
Anschlussdurchmesser : 75 mm / 80 mm
Breite : 236 mm
Höhe : 236 mm
Tiefe : 217,5 mm
Fördermitteltemperatur bei IMax : 40  C
Nachlaufzeit : 6 min
Einschaltverzögerung : 50 s
Schalldruckpegel : 49 dB(A) (Angabe gemäß DIN 18017-3
bei einer äqivalenten Absorptionsfläche AL = 10 m2)
Zulassungsnummer : Z-51.1-45
Verpackungseinheit : 1 Stück
Sortiment : B
GTIN (EAN) : 4012799841784
Hersteller: MAICO
ER-APB 100 F Aufputzventilator, Brandschutz
Artikelnummer: 0084.0178
Menge: 1,000 Stck

**10.90 ER-APB 1 Aufputzventilator, Brandschutz Aufputzventilator mit Brandschutz-Metall-Absperrklappe zur Entlüftung,**
Ausführung mit Grundlastschaltung:
Das Gerät läuft im Dauerbetrieb bei 35 m3/h.
Umschaltung auf Volllast möglich, z. B. bei längerem
Aufenthalt in sonst unbenutzten Räumen.
Nicht drehzahlsteuerbar.
Schaltungsvariante: Mit einem zusätzlichen Schalter
kann die Grundlast ein- bzw. ausgeschaltet werden
(siehe Schaltbilder im Internet).
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Grundlastschaltung
Fördervolumen : 35 m3/h / 100 m3/h
Drehzahl : 900 1/min / 1.850 1/min
Luftrichtung : Entlüftung
Drehzahlsteuerbar : -
SEC average : -6,47 kWh/(m2*a)
Bemessungsspannung : 230 V
Netzfrequenz : 50 Hz
Leistungsaufnahme : 10 W / 28,5 W
IMax : 0,09 A / 0,15 A
Schutzart : IP X5
Netzzuleitung : 5 x 1,5 mm2
Einbauort : Wand / Decke
Einbauart : Aufputz
Systemart : dezentral
Material : Kunststoff
Farbe : verkehrsweiß, ähnlich RAL 9016
Gewicht : 2,1 kg
Filterklasse : G2
Brandschutz : ja
Absperrvorrichtung : integrierte Metall-Absperrklappe
mit Auslöseeinrichtung
Anschlussdurchmesser : 75 mm / 80 mm
Breite : 236 mm
Höhe : 236 mm
Tiefe : 217,5 mm
Fördermitteltemperatur bei IMax : 40  C
Schalldruckpegel : 33 dB(A) / 49 dB(A) (Angabe gemäß
DIN 18017-3 bei eineräqivalenten Absorptionsfläche AL =
10 m2)
Zulassungsnummer : Z-51.1-45
Verpackungseinheit : 1 Stück
Sortiment : B
GTIN (EAN) : 4012799841791
Hersteller: MAICO
ER-APB 100 G Aufputzventilator, Brandschutz
Artikelnummer: 0084.0179
Menge: 1,000 Stck

**10.91 ER-APB 1 Aufputzventilator, Brandschutz Aufputzventilator mit Brandschutz-Metall-Absperrklappe zur Entlüftung,**
Ausführung mit Feuchtesteuerung und Grundlastschaltung:
Barrierefreies Produkt, da automatisches Ein- /
Ausschalten.
Einschaltpunkt: 60 %, 70 %, 80 % oder 90 % relative
Feuchte mit Steckbrücke (Jumper) einstellbar.
Ausschaltpunkt: ca. 10 % unter dem Einschaltpunkt
(immer fest eingestellter Wert).
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 6
min) des Ventilators.
Der Ventilator läuft immer so lange nach bis die
Luftfeuchtigkeit im Raum unter die Ausschaltfeuchte
gefallen ist, unabhängig der Schaltungsvarianten.
Merkmale:
Aufputzventilator mit G2-Filter zur Entlüftung von
Bädern, WCs oder Wohnungsküchen.
Mit wartungsfreier Brandschutz-Metall-Absperrklappe
gegen Brandübertragung K90-18017.
Gehäuse drehbar, dadurch Anschluss des Ausblasstutzen
links oben oder rechts oben an die Hauptleitung.
Farbe verkehrsweiß ähnlich RAL 9016.
Problemloser Filterwechsel ohne Werkzeug.
Metall-Ausblasstutzen DN 75/80 mit Metall-Absperrklappe
mit selbsttätiger Auslöseeinrichtung.
Die extrem steile Kennlinie zeigt das hohe
Druckvermögen der ER-Ventilatoren.
Robuster energiesparender Kondensatormotor.
Wartungsfrei, mit beidseitig geschlossenen Kugellagern.
Elektrische Steckverbindung für schnelle Montage des
Ventilators im Gehäuse.
Alle MAICO ER-Geräte entsprechen der Schutzart IP X5
und können somit im Bereich 1 nach DIN VDE 0100-701,
auch bei Strahlwasser, eingebaut werden. Details siehe
Planungshinweise.
Schutzklasse II.
Allgemeine bauaufsichtliche Zulassung, Zulassungs-Nr.:
Z-51.1-45.
Zulassungsbescheide auf Anfrage oder auf unserer
Homepage www.maico-ventilatoren.com.
Volumenstrom-Kennlinie und Leckluftrate geprüft vom TÜV
Bayern e.V. Leckluftvolumenstrom < 0,01 m3/h.
Schachtpegeldifferenz gemäß DIN 4109, geprüft vom
IAB Oberursel.
Mit VDE-Zeichen.
Technische Daten
Ausführung : Feuchtesteuerung
Fördervolumen : 35 m3/h / 100 m3/h
Drehzahl : 900 1/min / 1.850 1/min
Luftrichtung : Entlüftung
Drehzahlsteuerbar : -
SEC average : -21,82 kWh/(m2*a)
Bemessungsspannung : 230 V
Netzfrequenz : 50 Hz
Leistungsaufnahme : 10 W / 29 W
IMax : 0,09 A / 0,15 A
Schutzart : IP X5
Netzzuleitung : 5 x 1,5 mm2
Einbauort : Wand / Decke
Einbauart : Aufputz
Systemart : dezentral
Material : Kunststoff
Farbe : verkehrsweiß, ähnlich RAL 9016
Gewicht : 2,1 kg
Filterklasse : G2
Brandschutz : ja
Absperrvorrichtung : integrierte Metall-Absperrklappe
mit Auslöseeinrichtung
Anschlussdurchmesser : 75 mm / 80 mm
Breite : 236 mm
Höhe : 236 mm
Tiefe : 217,5 mm
Fördermitteltemperatur bei IMax : 40  C
Nachlaufzeit : 6 min (Nachlaufzeit bei Verwendung eines
optionalen Schalters (z.B. Lichtschalter) verfügbar)
Schalldruckpegel : 33 dB(A) / 49 dB(A) (Angabe gemäß
DIN 18017-3 bei eineräqivalenten Absorptionsfläche AL =
10 m2)
Zulassungsnummer : Z-51.1-45
Verpackungseinheit : 1 Stück
Sortiment : B
GTIN (EAN) : 4012799841807
Hersteller: MAICO
ER-APB 100 H Aufputzventilator, Brandschutz
Artikelnummer: 0084.0180
Menge: 1,000 Stck

**10.92 SFR 80 Stahl-Flexrohr Wickelfalzrohr aus verzinktem Stahlblech zum Einsatz als Anschlussleit**
Flexibles einlagig verrilltes Wickelfalzrohr aus
verzinktem Stahlblech zum Einsatz als Anschlussleitung
an die Hauptleitung gemäß DIN 18017-3.
Einsatz von Stahl-Flexrohren bei Verwendung des
aeroduct-Brandschutzsystems gemäß bauaufsichtlicher
Zulassung Z-41.6-573 vorgeschrieben.
Nicht brennbar gemäß DIN 4102 Klasse A1.
Längenangaben: gestreckte Länge.
Technische Daten
Einbauart : Unterputz
Material : Stahlblech
Gewicht : 0,5 kg
Geeignet für Nennweite : 80 mm
Länge : 1,2 m
Breite : 1.200 mm
Höhe : 90 mm
Tiefe : 90 mm
Verpackungseinheit : 1 Stück
Sortiment : B
GTIN (EAN) : 4012799550723
Hersteller: MAICO
SFR 80 Stahl-Flexrohr
Artikelnummer: 0055.0072
Menge: 1,000 Stck

**10.93 ER 60 GV Ventilatoreinsatz Ventilatoreinsatz mit EC-Motor, Abdeckung und Filter zum Einbau in Unt**
Ausführung mit EC-Motor, Grundlastschaltung und
Verzögerungszeit:
Das Gerät läuft im Dauerbetrieb bei 35 m3/h.
Umschaltung auf Volllast mit einstellbarer
Einschaltverzögerung (0/0,5/1/2/3 min).
Einstellbare Nachlaufzeit der Volllaststufe (0/1/3/6/15
min).
Nicht drehzahlsteuerbar.
Schaltungsvariante: Mit einem zusätzlichen Schalter
kann die Grundlast ein- bzw. ausgeschaltet werden
(siehe Schaltbilder im Internet).
Merkmale:
Ventilator mit Abdeckung und G2-Filter zum Einbau in
Unterputzgehäuse.
Für Einraum- oder Zweiraumentlüftung mit einem
einzelnen Ventilator (Ausnahme: Ausführung H und GVZC
EC).
Elektrische Steckverbindung für schnelle Montage des
Ventilators im Gehäuse.
Problemloser Filterwechsel ohne Werkzeug.
Abdeckung um +- 5  drehbar, dadurch Ausgleich bei
schief eingesetztem Gehäuse möglich.
Montagefreundliche Schnappbefestigung des Ventilators
im Gehäuse.
Farbe verkehrsweiß ähnlich RAL 9016.
Alle MAICO ER-Geräte entsprechen der Schutzart IP X5
und können somit im Bereich 1 nach DIN VDE 0100-701,
auch bei Strahlwasser, eingebaut werden. Details siehe
Planungshinweise.
Schutzklasse II.
Die extrem steile Kennlinie zeigt das hohe
Druckvermögen der ER-Ventilatoren.
Robuster energiesparender Kondensatormotor.
ER 60 GVZC EC: mit energiesparendem EC-Motor.
Motor mit thermischem Überlastungsschutz.
Wartungsfrei, mit beidseitig geschlossenen Kugellagern.
Volumenstrom-Kennlinie und Leckluftrate geprüft vom TÜV
Bayern e.V. Leckluftvolumenstrom < 0,01 m3/h.
Schachtpegeldifferenz gemäß DIN 4109, geprüft vom
IAB Oberursel.
Mit VDE-Zeichen.
Technische Daten
Ausführung : EC-Ausführung mit Grundlast- und
Verzögerungszeitschaltung
Fördervolumen : 35 m3/h / 62 m3/h
Drehzahl : 850 1/min / 1.250 1/min
Drehzahlsteuerbar : -
SEC average : -12,77 kWh/(m2*a)
Spannungsart : Wechselstrom
Bemessungsspannung : 230 V
Netzfrequenz : 50 Hz
Leistungsaufnahme : 3,9 W / 6 W
IMax : 0,03 A / 0,05 A
Schutzart : IP X5
Netzzuleitung : 5 x 1,5 mm2
Einbauart : Unterputz
Systemart : dezentral
Material : Kunststoff
Farbe : verkehrsweiß, ähnlich RAL 9016
Gewicht : 1,7 kg
Filterklasse : G2
Ausblasrichtung : seitlich
Breite : 280 mm
Höhe : 280 mm
Tiefe : 160 mm
Fördermitteltemperatur bei IMax : 40  C
Nachlaufzeit : 0 min / 1 min / 3 min / 6 min / 15 min
Einschaltverzögerung : 0 min / 0,5 min / 1 min / 2
min / 3 min
Verpackungseinheit : 1 Stück
Sortiment : B
GTIN (EAN) : 4012799841166
Hersteller: MAICO
ER 60 GVZC EC Ventilatoreinsatz
Artikelnummer: 0084.0116
Menge: 1,000 Stck

**10.94 ER - UPD Unterputzgehäuse Unterputzgehäuse mit Brandschutz-Absperrvorrichtung zur Aufnahme eines**
Einraumentlüftung:
Unterputzgehäuse zur Aufnahme eines Ventilators ER 60,
ER 100.
Mit wartungsfreier Brandschutz-Absperrvorrichtung gegen
Brandübertragung K90-18017.
Metall-Ausblasstutzen DN 75/80 mit Metall-Absperrklappe
mit selbsttätiger Auslöseeinrichtung.
Einbau in Wohnungsküchen, Bäder und WCs.
Einbau innerhalb und außerhalb des Schachtes in Wand
und Decke möglich.
Geringe Bautiefe des Unterputzgehäuses und der
Abdeckung.
Zugelassen für Ausblasrichtung nach oben, rechts oder
links.
Leicht ausbaubare Rückschlagklappe, dadurch einfache
und schnelle Reinigung.
Kunststoffteile normal entflammbar nach Klasse B 2.
Mit Putzschutzdeckel.
Allgemeine bauaufsichtliche Zulassung, Zulassungs-Nr.:
Z-51.1-46.
Zulassungsbescheide auf Anfrage oder auf unserer
Homepage www.maico-ventilatoren.com.
Technische Daten
Ausführung : Metall-Ausblasstutzen seitlich mit
Metall-Absperrklappemit selbsttätiger
Auslöseeinrichtung, ohne Brandschutzgehäuse,
Zweitraumanschluss rechts/links/unten möglich
Luftrichtung : Entlüftung
Einbauort : Wand / Decke
Einbauart : Unterputz
Material : Kunststoff
Gewicht : 0,7 kg
Brandschutz : ja
Absperrvorrichtung : integriert
Ausblasrichtung : seitlich
Anschlussdurchmesser : 75 mm / 80 mm
Breite : 225 mm
Höhe : 225 mm
Tiefe : 108 mm
Zulassungsnummer : Z-51.1-46
Verpackungseinheit : 1 Stück
Sortiment : B
GTIN (EAN) : 4012799939726
Hersteller: MAICO
ER - UPD Unterputzgehäuse
Artikelnummer: 0093.0972
Menge: 1,000 Stck

**10.95 TS 18 DN Brandschutz-Deckenschott Brandschutz-Deckenschott für Abluftsysteme ER, DN 100**
Brandschutz-Deckenschott für Abluftsysteme ER.
Mit durchgehend freiem Querschnitt und glatten
Innenflächen.
Allgemeine bauaufsichtliche Zulassung, Zulassungsnummer
Z-41.3-556.
Zulassungsbescheid unter www.maico-ventilatoren.com.
Feuerwiderstandsklasse K90-18017.
Wartungsfrei.
Technische Daten
Luftrichtung : Be- und Entlüftung
Einbauort : Decke
Einbauart : Unterputz
Material : Stahlblech
Gewicht : 0,9 kg
Brandschutz : ja
Geeignet für Nennweite : 100 mm
Breite : 226 mm
Höhe : 152 mm
Tiefe : 126 mm
Zulassungsnummer : Z-41.3-556
Verpackungseinheit : 1 Stück
Sortiment : B
GTIN (EAN) : 4012799513209
Hersteller: MAICO
TS 18 DN 100 Brandschutz-Deckenschott
Artikelnummer: 0151.0320
Menge: 1,000 Stck

**10.96 TS 18 DN Brandschutz-Deckenschott Brandschutz-Deckenschott für Abluftsysteme ER, DN 125**
Brandschutz-Deckenschott für Abluftsysteme ER.
Mit durchgehend freiem Querschnitt und glatten
Innenflächen.
Allgemeine bauaufsichtliche Zulassung, Zulassungsnummer
Z-41.3-556.
Zulassungsbescheid unter www.maico-ventilatoren.com.
Feuerwiderstandsklasse K90-18017.
Wartungsfrei.
Technische Daten
Luftrichtung : Be- und Entlüftung
Einbauort : Decke
Einbauart : Unterputz
Material : Stahlblech
Gewicht : 1,3 kg
Brandschutz : ja
Geeignet für Nennweite : 125 mm
Breite : 256 mm
Höhe : 162 mm
Tiefe : 156 mm
Zulassungsnummer : Z-41.3-556
Verpackungseinheit : 1 Stück
Sortiment : B
GTIN (EAN) : 4012799513216
Hersteller: MAICO
TS 18 DN 125 Brandschutz-Deckenschott
Artikelnummer: 0151.0321
Menge: 1,000 Stck

**10.97 TS 18 DN Brandschutz-Deckenschott Brandschutz-Deckenschott für Abluftsysteme ER, DN 140**
Brandschutz-Deckenschott für Abluftsysteme ER.
Mit durchgehend freiem Querschnitt und glatten
Innenflächen.
Allgemeine bauaufsichtliche Zulassung, Zulassungsnummer
Z-41.3-556.
Zulassungsbescheid unter www.maico-ventilatoren.com.
Feuerwiderstandsklasse K90-18017.
Wartungsfrei.
Technische Daten
Luftrichtung : Be- und Entlüftung
Einbauort : Decke
Einbauart : Unterputz
Material : Stahlblech
Gewicht : 1,4 kg
Brandschutz : ja
Geeignet für Nennweite : 140 mm
Breite : 273 mm
Höhe : 167 mm
Tiefe : 173 mm
Zulassungsnummer : Z-41.3-556
Verpackungseinheit : 1 Stück
Sortiment : B
GTIN (EAN) : 4012799513223
Hersteller: MAICO
TS 18 DN 140 Brandschutz-Deckenschott
Artikelnummer: 0151.0322
Menge: 1,000 Stck

**10.98 TS 18 DN Brandschutz-Deckenschott Brandschutz-Deckenschott für Abluftsysteme ER, DN 160**
Brandschutz-Deckenschott für Abluftsysteme ER.
Mit durchgehend freiem Querschnitt und glatten
Innenflächen.
Allgemeine bauaufsichtliche Zulassung, Zulassungsnummer
Z-41.3-556.
Zulassungsbescheid unter www.maico-ventilatoren.com.
Feuerwiderstandsklasse K90-18017.
Wartungsfrei.
Technische Daten
Luftrichtung : Be- und Entlüftung
Einbauort : Decke
Einbauart : Unterputz
Material : Stahlblech
Gewicht : 2,1 kg
Brandschutz : ja
Geeignet für Nennweite : 160 mm
Breite : 295 mm
Höhe : 180 mm
Tiefe : 195 mm
Zulassungsnummer : Z-41.3-556
Verpackungseinheit : 1 Stück
Sortiment : B
GTIN (EAN) : 4012799513230
Hersteller: MAICO
TS 18 DN 160 Brandschutz-Deckenschott
Artikelnummer: 0151.0323
Menge: 1,000 Stck

**10.99 TS 18 DN Brandschutz-Deckenschott Brandschutz-Deckenschott für Abluftsysteme ER, DN 180**
Brandschutz-Deckenschott für Abluftsysteme ER.
Mit durchgehend freiem Querschnitt und glatten
Innenflächen.
Allgemeine bauaufsichtliche Zulassung, Zulassungsnummer
Z-41.3-556.
Zulassungsbescheid unter www.maico-ventilatoren.com.
Feuerwiderstandsklasse K90-18017.
Wartungsfrei.
Technische Daten
Luftrichtung : Be- und Entlüftung
Einbauort : Decke
Einbauart : Unterputz
Material : Stahlblech
Gewicht : 2,2 kg
Brandschutz : ja
Geeignet für Nennweite : 180 mm
Breite : 320 mm
Höhe : 190 mm
Tiefe : 220 mm
Zulassungsnummer : Z-41.3-556
Verpackungseinheit : 1 Stück
Sortiment : B
GTIN (EAN) : 4012799513247
Hersteller: MAICO
TS 18 DN 180 Brandschutz-Deckenschott
Artikelnummer: 0151.0324
Menge: 1,000 Stck

**10.100 TS 18 DN Brandschutz-Deckenschott Brandschutz-Deckenschott für Abluftsysteme ER, DN 200**
Brandschutz-Deckenschott für Abluftsysteme ER.
Mit durchgehend freiem Querschnitt und glatten
Innenflächen.
Allgemeine bauaufsichtliche Zulassung, Zulassungsnummer
Z-41.3-556.
Zulassungsbescheid unter www.maico-ventilatoren.com.
Feuerwiderstandsklasse K90-18017.
Wartungsfrei.
Technische Daten
Luftrichtung : Be- und Entlüftung
Einbauort : Decke
Einbauart : Unterputz
Material : Stahlblech
Gewicht : 2,8 kg
Brandschutz : ja
Geeignet für Nennweite : 200 mm
Breite : 342 mm
Höhe : 202 mm
Tiefe : 242 mm
Zulassungsnummer : Z-41.3-556
Verpackungseinheit : 1 Stück
Sortiment : B
GTIN (EAN) : 4012799513254
Hersteller: MAICO
TS 18 DN 200 Brandschutz-Deckenschott
Artikelnummer: 0151.0325
Menge: 1,000 Stck

**10.101 ER-AP 60 Aufputzventilator Aufputzventilator zur Entlüftung, Fördervolumen 61 m3/h**
Standardausführung:
ER 100: Drehzahlsteuerbar.
ER 60: Nicht drehzahlsteuerbar.
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Standardausführung
Fördervolumen : 61 m3/h
Drehzahl : 1.250 1/min
Luftrichtung : Entlüftung
Drehzahlsteuerbar : -
SEC average : -3,87 kWh/(m2*a)
Bemessungsspannung : 230 V
Netzfrequenz : 50 Hz
Leistungsaufnahme : 21 W
IMax : 0,17 A
Schutzart : IP X5
Netzzuleitung : 3 x 1,5 mm2
Einbauort : Wand / Decke
Einbauart : Aufputz
Systemart : dezentral
Material : Kunststoff
Farbe : verkehrsweiß, ähnlich RAL 9016
Gewicht : 1,9 kg
Filterklasse : G2
Brandschutz : nein
Anschlussdurchmesser : 75 mm / 80 mm
Breite : 236 mm
Höhe : 236 mm
Tiefe : 217,5 mm
Fördermitteltemperatur bei IMax : 40  C
Schalldruckpegel : 40 dB(A) (Angabe gemäß DIN 18017-3
bei einer äqivalenten Absorptionsfläche AL = 10 m2)
Zulassungsnummer : Z-51.1-42
Verpackungseinheit : 1 Stück
Sortiment : B
GTIN (EAN) : 4012799841500
Hersteller: MAICO
ER-AP 60 Aufputzventilator
Artikelnummer: 0084.0150
Menge: 1,000 Stck

**10.102 ER-AP 60 Aufputzventilator Aufputzventilator zur Entlüftung, Fördervolumen 61 m3/h, mit Verzögeru**
Ausführung mit Verzögerungszeitschalter:
Einschaltverzögerung ca. 50 sek.
Nachlaufzeit ca. 6 min.
Nicht drehzahlsteuerbar.
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Verzögerungszeitschalter
Fördervolumen : 61 m3/h
Drehzahl : 1.250 1/min
Luftrichtung : Entlüftung
Drehzahlsteuerbar : -
SEC average : -3,62 kWh/(m2*a)
Bemessungsspannung : 230 V
Netzfrequenz : 50 Hz
Leistungsaufnahme : 21 W
IMax : 0,17 A
Schutzart : IP X5
Netzzuleitung : 5 x 1,5 mm2
Einbauort : Wand / Decke
Einbauart : Aufputz
Systemart : dezentral
Material : Kunststoff
Farbe : verkehrsweiß, ähnlich RAL 9016
Gewicht : 1,9 kg
Filterklasse : G2
Brandschutz : nein
Anschlussdurchmesser : 75 mm / 80 mm
Breite : 236 mm
Höhe : 236 mm
Tiefe : 217,5 mm
Fördermitteltemperatur bei IMax : 40  C
Nachlaufzeit : 6 min
Einschaltverzögerung : 50 s
Schalldruckpegel : 40 dB(A) (Angabe gemäß DIN 18017-3
bei einer äqivalenten Absorptionsfläche AL = 10 m2)
Zulassungsnummer : Z-51.1-42
Verpackungseinheit : 1 Stück
Sortiment : B
GTIN (EAN) : 4012799841517
Hersteller: MAICO
ER-AP 60 VZ Aufputzventilator
Artikelnummer: 0084.0151
Menge: 1,000 Stck

**10.103 ER-AP 60 Aufputzventilator Aufputzventilator zur Entlüftung, Fördervolumen 61 m3/h, mit Lichtsteu**
Ausführung mit Lichtsteuerung:
Barrierefreies Produkt, da automatisches Ein- /
Ausschalten.
Die Lichtsteuerung schaltet den Ventilator ab einer
Mindesthelligkeit im Raum ein, z. B. beim Einschalten
einer Lampe.
Einschalthelligkeit (am Gerät) min. 30 Lux.
Ausschalthelligkeit (am Gerät) max. 0,3 Lux.
Installation eines Schalters entfällt.
Einschaltverzögerung ca. 50 sek.
Nachlaufzeit ca. 6 min.
Nicht drehzahlsteuerbar.
Schaltungsvariante: Mit einem zusätzlichen Schalter
kann der Ventilator unabhängig von der Raumbeleuchtung
abgeschaltet werden (siehe Schaltbilder im Internet).
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Lichtsteuerung
Fördervolumen : 61 m3/h
Drehzahl : 1.250 1/min
Luftrichtung : Entlüftung
Drehzahlsteuerbar : -
SEC average : -19,51 kWh/(m2*a)
Bemessungsspannung : 230 V
Netzfrequenz : 50 Hz
Leistungsaufnahme : 21 W
IMax : 0,17 A
Schutzart : IP X5
Netzzuleitung : 3 x 1,5 mm2
Einbauort : Wand / Decke
Einbauart : Aufputz
Systemart : dezentral
Material : Kunststoff
Farbe : verkehrsweiß, ähnlich RAL 9016
Gewicht : 1,9 kg
Filterklasse : G2
Brandschutz : nein
Anschlussdurchmesser : 75 mm / 80 mm
Breite : 236 mm
Höhe : 236 mm
Tiefe : 217,5 mm
Fördermitteltemperatur bei IMax : 40  C
Nachlaufzeit : 6 min
Einschaltverzögerung : 50 s
Schalldruckpegel : 40 dB(A) (Angabe gemäß DIN 18017-3
bei einer äqivalenten Absorptionsfläche AL = 10 m2)
Zulassungsnummer : Z-51.1-42
Verpackungseinheit : 1 Stück
Sortiment : B
GTIN (EAN) : 4012799841524
Hersteller: MAICO
ER-AP 60 F Aufputzventilator
Artikelnummer: 0084.0152
Menge: 1,000 Stck

**10.104 ER-AP 60 Aufputzventilator Aufputzventilator zur Entlüftung, Fördervolumen 61 m3/h, mit Grundlast**
Ausführung mit Grundlastschaltung:
Das Gerät läuft im Dauerbetrieb bei 35 m3/h.
Umschaltung auf Volllast möglich, z. B. bei längerem
Aufenthalt in sonst unbenutzten Räumen.
Nicht drehzahlsteuerbar.
Schaltungsvariante: Mit einem zusätzlichen Schalter
kann die Grundlast ein- bzw. ausgeschaltet werden
(siehe Schaltbilder im Internet).
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Grundlastschaltung
Fördervolumen : 35 m3/h / 61 m3/h
Drehzahl : 900 1/min / 1.250 1/min
Luftrichtung : Entlüftung
Drehzahlsteuerbar : -
SEC average : -3,62 kWh/(m2*a)
Bemessungsspannung : 230 V
Netzfrequenz : 50 Hz
Leistungsaufnahme : 11 W / 21 W
IMax : 0,13 A / 0,17 A
Schutzart : IP X5
Netzzuleitung : 5 x 1,5 mm2
Einbauort : Wand / Decke
Einbauart : Aufputz
Systemart : dezentral
Material : Kunststoff
Farbe : verkehrsweiß, ähnlich RAL 9016
Gewicht : 1,9 kg
Filterklasse : G2
Brandschutz : nein
Anschlussdurchmesser : 75 mm / 80 mm
Breite : 236 mm
Höhe : 236 mm
Tiefe : 217,5 mm
Fördermitteltemperatur bei IMax : 40  C
Schalldruckpegel : 33 dB(A) / 40 dB(A) (Angabe gemäß
DIN 18017-3 bei eineräqivalenten Absorptionsfläche AL =
10 m2)
Zulassungsnummer : Z-51.1-42
Verpackungseinheit : 1 Stück
Sortiment : B
GTIN (EAN) : 4012799841531
Hersteller: MAICO
ER-AP 60 G Aufputzventilator
Artikelnummer: 0084.0153
Menge: 1,000 Stck

**10.105 ER-AP 60 Aufputzventilator Aufputzventilator zur Entlüftung, Fördervolumen 61 m3/h, mit Feuchtest**
Ausführung mit Feuchtesteuerung und Grundlastschaltung:
Barrierefreies Produkt, da automatisches Ein- /
Ausschalten.
Einschaltpunkt: 60 %, 70 %, 80 % oder 90 % relative
Feuchte mit Steckbrücke (Jumper) einstellbar.
Ausschaltpunkt: ca. 10 % unter dem Einschaltpunkt
(immer fest eingestellter Wert).
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 6
min) des Ventilators.
Der Ventilator läuft immer so lange nach bis die
Luftfeuchtigkeit im Raum unter die Ausschaltfeuchte
gefallen ist, unabhängig der Schaltungsvarianten.
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Feuchtesteuerung
Fördervolumen : 35 m3/h / 61 m3/h
Drehzahl : 900 1/min / 1.250 1/min
Luftrichtung : Entlüftung
Drehzahlsteuerbar : -
SEC average : -20,23 kWh/(m2*a)
Bemessungsspannung : 230 V
Netzfrequenz : 50 Hz
Leistungsaufnahme : 11 W / 21 W
IMax : 0,13 A / 0,17 A
Schutzart : IP X5
Netzzuleitung : 5 x 1,5 mm2
Einbauort : Wand / Decke
Einbauart : Aufputz
Systemart : dezentral
Material : Kunststoff
Farbe : verkehrsweiß, ähnlich RAL 9016
Gewicht : 2 kg
Filterklasse : G2
Brandschutz : nein
Anschlussdurchmesser : 75 mm / 80 mm
Breite : 236 mm
Höhe : 236 mm
Tiefe : 217,5 mm
Fördermitteltemperatur bei IMax : 40  C
Nachlaufzeit : 6 min
Nachlaufzeit : (Nachlaufzeit bei Verwendung eines
optionalen Schalters(z.B. Lichtschalter) verfügbar)
Schalldruckpegel : 33 dB(A) / 40 dB(A) (Angabe gemäß
DIN 18017-3 bei eineräqivalenten Absorptionsfläche AL =
10 m2)
Zulassungsnummer : Z-51.1-42
Verpackungseinheit : 1 Stück
Sortiment : B
GTIN (EAN) : 4012799841548
Hersteller: MAICO
ER-AP 60 H Aufputzventilator
Artikelnummer: 0084.0154
Menge: 1,000 Stck

**10.106 ER-AP 10 Aufputzventilator Aufputzventilator zur Entlüftung, Fördervolumen 100 m3/h, Standardausf**
Standardausführung:
ER 100: Drehzahlsteuerbar.
ER 60: Nicht drehzahlsteuerbar.
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Standardausführung
Fördervolumen : 100 m3/h
Drehzahl : 1.850 1/min
Luftrichtung : Entlüftung
Drehzahlsteuerbar : +
SEC average : -6,54 kWh/(m2*a)
Bemessungsspannung : 230 V
Netzfrequenz : 50 Hz
Leistungsaufnahme : 28,5 W
IMax : 0,15 A
Schutzart : IP X5
Netzzuleitung : 3 x 1,5 mm2
Einbauort : Wand / Decke
Einbauart : Aufputz
Systemart : dezentral
Material : Kunststoff
Farbe : verkehrsweiß, ähnlich RAL 9016
Gewicht : 1,9 kg
Filterklasse : G2
Brandschutz : nein
Anschlussdurchmesser : 75 mm / 80 mm
Breite : 236 mm
Höhe : 236 mm
Tiefe : 217,5 mm
Fördermitteltemperatur bei IMax : 40  C
Schalldruckpegel : 49 dB(A) (Angabe gemäß DIN 18017-3
bei einer äqivalenten Absorptionsfläche AL = 10 m2)
Zulassungsnummer : Z-51.1-42
Verpackungseinheit : 1 Stück
Sortiment : B
GTIN (EAN) : 4012799841708
Hersteller: MAICO
ER-AP 100 Aufputzventilator
Artikelnummer: 0084.0170
Menge: 1,000 Stck

**10.107 ER-AP 10 Aufputzventilator Aufputzventilator zur Entlüftung, Fördervolumen 100 m3/h, mit Verzöger**
Ausführung mit Verzögerungszeitschalter:
Einschaltverzögerung ca. 50 sek.
Nachlaufzeit ca. 6 min.
Nicht drehzahlsteuerbar.
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Verzögerungszeitschalter
Fördervolumen : 100 m3/h
Drehzahl : 1.850 1/min
Luftrichtung : Entlüftung
Drehzahlsteuerbar : -
SEC average : -6,83 kWh/(m2*a)
Bemessungsspannung : 230 V
Netzfrequenz : 50 Hz
Leistungsaufnahme : 29 W
IMax : 0,15 A
Schutzart : IP X5
Netzzuleitung : 5 x 1,5 mm2
Einbauort : Wand / Decke
Einbauart : Aufputz
Systemart : dezentral
Material : Kunststoff
Farbe : verkehrsweiß, ähnlich RAL 9016
Gewicht : 1,9 kg
Filterklasse : G2
Brandschutz : nein
Anschlussdurchmesser : 75 mm / 80 mm
Breite : 236 mm
Höhe : 236 mm
Tiefe : 217,5 mm
Fördermitteltemperatur bei IMax : 40  C
Nachlaufzeit : 6 min
Einschaltverzögerung : 50 s
Schalldruckpegel : 49 dB(A) (Angabe gemäß DIN 18017-3
bei einer äqivalenten Absorptionsfläche AL = 10 m2)
Zulassungsnummer : Z-51.1-42
Verpackungseinheit : 1 Stück
Sortiment : B
GTIN (EAN) : 4012799841715
Hersteller: MAICO
ER-AP 100 VZ Aufputzventilator
Artikelnummer: 0084.0171
Menge: 1,000 Stck

**10.108 ER-AP 10 Aufputzventilator Aufputzventilator zur Entlüftung, Fördervolumen 100 m3/h, mit Lichtste**
Ausführung mit Lichtsteuerung:
Barrierefreies Produkt, da automatisches Ein- /
Ausschalten.
Die Lichtsteuerung schaltet den Ventilator ab einer
Mindesthelligkeit im Raum ein, z. B. beim Einschalten
einer Lampe.
Einschalthelligkeit (am Gerät) min. 30 Lux.
Ausschalthelligkeit (am Gerät) max. 0,3 Lux.
Installation eines Schalters entfällt.
Einschaltverzögerung ca. 50 sek.
Nachlaufzeit ca. 6 min.
Nicht drehzahlsteuerbar.
Schaltungsvariante: Mit einem zusätzlichen Schalter
kann der Ventilator unabhängig von der Raumbeleuchtung
abgeschaltet werden (siehe Schaltbilder im Internet).
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Lichtsteuerung
Fördervolumen : 100 m3/h
Drehzahl : 1.850 1/min
Luftrichtung : Entlüftung
Drehzahlsteuerbar : -
SEC average : -21,3 kWh/(m2*a)
Bemessungsspannung : 230 V
Netzfrequenz : 50 Hz
Leistungsaufnahme : 29 W
IMax : 0,15 A
Schutzart : IP X5
Netzzuleitung : 3 x 1,5 mm2
Einbauort : Wand / Decke
Einbauart : Aufputz
Systemart : dezentral
Material : Kunststoff
Farbe : verkehrsweiß, ähnlich RAL 9016
Gewicht : 1,9 kg
Filterklasse : G2
Brandschutz : nein
Anschlussdurchmesser : 75 mm / 80 mm
Breite : 236 mm
Höhe : 236 mm
Tiefe : 217,5 mm
Fördermitteltemperatur bei IMax : 40  C
Nachlaufzeit : 6 min
Einschaltverzögerung : 50 s
Schalldruckpegel : 49 dB(A) (Angabe gemäß DIN 18017-3
bei einer äqivalenten Absorptionsfläche AL = 10 m2)
Zulassungsnummer : Z-51.1-42
Verpackungseinheit : 1 Stück
Sortiment : B
GTIN (EAN) : 4012799841722
Hersteller: MAICO
ER-AP 100 F Aufputzventilator
Artikelnummer: 0084.0172
Menge: 1,000 Stck

**10.109 ER-AP 10 Aufputzventilator Aufputzventilator zur Entlüftung, Fördervolumen 100 m3/h, mit Grundlas**
Ausführung mit Grundlastschaltung:
Das Gerät läuft im Dauerbetrieb bei 35 m3/h.
Umschaltung auf Volllast möglich, z. B. bei längerem
Aufenthalt in sonst unbenutzten Räumen.
Nicht drehzahlsteuerbar.
Schaltungsvariante: Mit einem zusätzlichen Schalter
kann die Grundlast ein- bzw. ausgeschaltet werden
(siehe Schaltbilder im Internet).
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Grundlastschaltung
Fördervolumen : 35 m3/h / 100 m3/h
Drehzahl : 900 1/min / 1.850 1/min
Luftrichtung : Entlüftung
Drehzahlsteuerbar : -
SEC average : -6,54 kWh/(m2*a)
Bemessungsspannung : 230 V
Netzfrequenz : 50 Hz
Leistungsaufnahme : 10 W / 28,5 W
IMax : 0,09 A / 0,15 A
Schutzart : IP X5
Netzzuleitung : 5 x 1,5 mm2
Einbauort : Wand / Decke
Einbauart : Aufputz
Systemart : dezentral
Material : Kunststoff
Farbe : verkehrsweiß, ähnlich RAL 9016
Gewicht : 1,9 kg
Filterklasse : G2
Brandschutz : nein
Anschlussdurchmesser : 75 mm / 80 mm
Breite : 236 mm
Höhe : 236 mm
Tiefe : 217,5 mm
Fördermitteltemperatur bei IMax : 40  C
Schalldruckpegel : 33 dB(A) / 49 dB(A) (Angabe gemäß
DIN 18017-3 bei eineräqivalenten Absorptionsfläche AL =
10 m2)
Zulassungsnummer : Z-51.1-42
Verpackungseinheit : 1 Stück
Sortiment : B
GTIN (EAN) : 4012799841739
Hersteller: MAICO
ER-AP 100 G Aufputzventilator
Artikelnummer: 0084.0173
Menge: 1,000 Stck

**10.110 ER-AP 10 Aufputzventilator Aufputzventilator zur Entlüftung, Fördervolumen 100 m3/h, mit Feuchtes**
Ausführung mit Feuchtesteuerung und Grundlastschaltung:
Barrierefreies Produkt, da automatisches Ein- /
Ausschalten.
Einschaltpunkt: 60 %, 70 %, 80 % oder 90 % relative
Feuchte mit Steckbrücke (Jumper) einstellbar.
Ausschaltpunkt: ca. 10 % unter dem Einschaltpunkt
(immer fest eingestellter Wert).
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung (Nachlaufzeit 6
min) des Ventilators.
Der Ventilator läuft immer so lange nach bis die
Luftfeuchtigkeit im Raum unter die Ausschaltfeuchte
gefallen ist, unabhängig der Schaltungsvarianten.
Merkmale:
Aufputzventilator mit G2-Filter zur Entlüftung von
Wohnungsküchen, Bädern oder WCs.
Problemloser Filterwechsel ohne Werkzeug.
Gehäuse drehbar, dadurch Anschluss des Ausblasstutzen
links oben oder rechts oben an die Hauptleitung.
Farbe verkehrsweiß ähnlich RAL 9016.
Kunststoff-Ausblasstutzen DN 75/80 mit selbsttätiger
Kunststoff-Rückschlagklappe.
Die extrem steile Kennlinie zeigt das hohe
Druckvermögen der ER-Ventilatoren.
Alle MAICO ER-Geräte entsprechen der Schutzart IP X5
und können somit im Bereich 1 nach DIN VDE 0100-701,
auch bei Strahlwasser, eingebaut werden. Details siehe
Planungshinweise.
Schutzklasse II.
Robuster energiesparender Kondensatormotor.
Wartungsfrei, mit beidseitig geschlossenen Kugellagern.
Elektrische Steckverbindung für schnelle Montage des
Ventilators im Gehäuse.
Allgemeine bauaufsichtliche Zulassung, Zulassungs-Nr.:
Z-51.1-42.
Zulassungsbescheide auf Anfrage oder auf unserer
Homepage www.maico-ventilatoren.com.
Volumenstrom-Kennlinie und Leckluftrate geprüft vom TÜV
Bayern e.V. Leckluftvolumenstrom < 0,01 m3/h.
Schachtpegeldifferenz gemäß DIN 4109, geprüft vom
IAB Oberursel.
Mit VDE-Zeichen.
Technische Daten
Ausführung : Feuchtesteuerung
Fördervolumen : 35 m3/h / 100 m3/h
Drehzahl : 900 1/min / 1.850 1/min
Luftrichtung : Entlüftung
Drehzahlsteuerbar : -
SEC average : -21,88 kWh/(m2*a)
Bemessungsspannung : 230 V
Netzfrequenz : 50 Hz
Leistungsaufnahme : 10 W / 29 W
IMax : 0,09 A / 0,15 A
Schutzart : IP X5
Netzzuleitung : 5 x 1,5 mm2
Einbauort : Wand / Decke
Einbauart : Aufputz
Systemart : dezentral
Material : Kunststoff
Farbe : verkehrsweiß, ähnlich RAL 9016
Gewicht : 1,9 kg
Filterklasse : G2
Brandschutz : nein
Anschlussdurchmesser : 75 mm / 80 mm
Breite : 236 mm
Höhe : 236 mm
Tiefe : 217,5 mm
Fördermitteltemperatur bei IMax : 40  C
Nachlaufzeit : 6 min
Nachlaufzeit : (Nachlaufzeit bei Verwendung eines
optionalen Schalters(z.B. Lichtschalter) verfügbar)
Schalldruckpegel : 33 dB(A) / 49 dB(A) (Angabe gemäß
DIN 18017-3 bei eineräqivalenten Absorptionsfläche AL =
10 m2)
Zulassungsnummer : Z-51.1-42
Verpackungseinheit : 1 Stück
Sortiment : B
GTIN (EAN) : 4012799841746
Hersteller: MAICO
ER-AP 100 H Aufputzventilator
Artikelnummer: 0084.0174
Menge: 1,000 Stck

**10.111 ER - UP/ Unterputzgehäuse Unterputzgehäuse mit Kunststoff-Ausblasstutzen zur Aufnahme eines Vent**
Einraumentlüftung:
Einbau in Bäder, WCs und Wohnungsküchen.
Kunststoff-Ausblasstutzen mit selbsttätiger
Kunststoff-Rückschlagklappe.
Kunststoff-Rückschlagklappe dient zusätzlich als
Kaltrauchklappe.
Einbau innerhalb und außerhalb des Schachtes in Wand
und Decke möglich.
Geringe Bautiefe des Unterputzgehäuses und der
Abdeckung.
Zugelassen für Ausblasrichtung nach oben, rechts oder
links.
Anschlussdurchmesser DN 75/80.
Kunststoffteile normal entflammbar nach Klasse B 2.
Mit Putzschutzdeckel.
Allgemeine bauaufsichtliche Zulassung, Zulassungs-Nr.:
Z-51.1-7.
Zulassungsbescheide auf Anfrage oder auf unserer
Homepage www.maico-ventilatoren.com.
Technische Daten
Ausführung : Kunststoff-Ausblasstutzen seitlich mit
selbsttätiger Kunststoff-Rückschlagklappe, ohne
Brandschutzgehäuse, Zweitraumanschluss
rechts/links/unten möglich
Luftrichtung : Entlüftung
Einbauort : Wand / Decke
Einbauart : Unterputz
Material : Kunststoff
Farbe : schwarz
Gewicht : 0,5 kg
Brandschutz : nein
Ausblasrichtung : seitlich
Anschlussdurchmesser : 75 mm / 80 mm
Breite : 225 mm
Höhe : 225 mm
Tiefe : 108 mm
Zulassungsnummer : Z-51.1-7
Verpackungseinheit : 1 Stück
Sortiment : B
GTIN (EAN) : 4012799939955
Hersteller: MAICO
ER - UP/G Unterputzgehäuse
Artikelnummer: 0093.0995
Menge: 1,000 Stck

**10.112 ER - UPB Unterputzgehäuse Brandschutz-Unterputzgehäuse mit Brandschutz-Absperrvorrichtung für al**
Einraumentlüftung:
Brandschutzgehäuse zur Aufnahme eines Ventilators
ER 60, ER 100.
Mit wartungsfreier Brandschutz-Absperrvorrichtung gegen
Brandübertragung K90-18017.
Metall-Ausblasstutzen DN 75/80 mit Metall-Absperrklappe
mit selbsttätiger Auslösevorrichtung.
Einbau in Wohnungsküchen, Bäder und WCs.
Leicht ausbaubare Rückschlagklappe, dadurch einfache
und schnelle Reinigung.
Geringe Bautiefe des Unterputzgehäuses und der
Abdeckung.
Mit Putzschutzdeckel.
Allgemeine bauaufsichtliche Zulassung, Zulassungs-Nr.:
Z-51.1-46.
Zulassungsbescheide auf Anfrage oder auf unserer
Homepage www.maico-ventilatoren.com.
Zugelassen für Wandeinbau mit Ausblasrichtung nach
oben, rechts oder links, sowie Deckeneinbau.
Technische Daten
Ausführung : Metall-Ausblasstutzen seitlich mit
Metall-Absperrklappemit selbsttätiger
Auslöseeinrichtung, mit Brandschutzgehäuse, kein
Zweitraumanschluss möglich
Luftrichtung : Entlüftung
Einbauort : Wand / Decke
Einbauart : Unterputz
Material : Kunststoff
Farbe : schwarz
Gewicht : 2,6 kg
Brandschutz : ja
Absperrvorrichtung : integriert
Ausblasrichtung : seitlich
Anschlussdurchmesser : 75 mm / 80 mm
Breite : 249 mm
Höhe : 249 mm
Tiefe : 120 mm
Zulassungsnummer : Z-51.1-46
Verpackungseinheit : 1 Stück
Sortiment : B
GTIN (EAN) : 4012799939689
Hersteller: MAICO
ER - UPB Unterputzgehäuse
Artikelnummer: 0093.0968
Menge: 1,000 Stck

**10.113 ER - UPB Unterputzgehäuse Brandschutz-Unterputzgehäuse mit Brandschutz-Absperrvorrichtung für al**
Einraumentlüftung:
Brandschutzgehäuse zur Aufnahme eines Ventilators
ER 60, ER 100.
Mit wartungsfreier Brandschutz-Absperrvorrichtung gegen
Brandübertragung K 90-18017.
Metall-Ausblasstutzen DN 75/80 mit selbsttätiger
Metall-Rückschlagklappe.
Einbau in Wohnungsküchen, Bäder und WCs.
Leicht ausbaubare Rückschlagklappe, dadurch einfache
und schnelle Reinigung.
Geringe Bautiefe des Unterputzgehäuses und der
Abdeckung.
Mit Putzschutzdeckel.
Allgemeine bauaufsichtliche Zulassung, Zulassungs-Nr.:
Z-51.1-46.
Zulassungsbescheide auf Anfrage oder auf unserer
Homepage www.maico-ventilatoren.com.
Zugelassen für Wandeinbau mit Ausblasrichtung nach
oben, rechts oder links, sowie Deckeneinbau.
Technische Daten
Ausführung : Metall-Ausblasstutzen seitlich mit
Metall-Absperrklappemit selbsttätiger
Auslöseeinrichtung, mit Brandschutzgehäuse,
Zweitraumanschluss rechts
Luftrichtung : Entlüftung
Einbauort : Wand / Decke
Einbauart : Unterputz
Material : Kunststoff
Farbe : schwarz
Gewicht : 2,7 kg
Brandschutz : ja
Absperrvorrichtung : integriert
Ausblasrichtung : seitlich
Anschlussdurchmesser : 75 mm / 80 mm
Breite : 249 mm
Höhe : 249 mm
Tiefe : 120 mm
Zulassungsnummer : Z-51.1-46
Verpackungseinheit : 1 Stück
Sortiment : B
GTIN (EAN) : 4012799939696
Hersteller: MAICO
ER - UPB/R Unterputzgehäuse
Artikelnummer: 0093.0969
Menge: 1,000 Stck

**10.114 ER - UPB Unterputzgehäuse Brandschutz-Unterputzgehäuse mit Brandschutz-Absperrvorrichtung für al**
Einraumentlüftung:
Brandschutzgehäuse zur Aufnahme eines Ventilators
ER 60, ER 100.
Mit wartungsfreier Brandschutz-Absperrvorrichtung gegen
Brandübertragung K 90-18017.
Metall-Ausblasstutzen DN 75/80 mit selbsttätiger
Metall-Rückschlagklappe.
Einbau in Wohnungsküchen, Bäder und WCs.
Leicht ausbaubare Rückschlagklappe, dadurch einfache
und schnelle Reinigung.
Geringe Bautiefe des Unterputzgehäuses und der
Abdeckung.
Mit Putzschutzdeckel.
Allgemeine bauaufsichtliche Zulassung, Zulassungs-Nr.:
Z-51.1-46.
Zulassungsbescheide auf Anfrage oder auf unserer
Homepage www.maico-ventilatoren.com.
Zugelassen für Wandeinbau mit Ausblasrichtung nach
oben, rechts oder links, sowie Deckeneinbau.
Technische Daten
Ausführung : Metall-Ausblasstutzen seitlich mit
Metall-Absperrklappemit selbsttätiger
Auslöseeinrichtung, mit Brandschutzgehäuse,
Zweitraumanschluss links
Luftrichtung : Entlüftung
Einbauort : Wand / Decke
Einbauart : Unterputz
Material : Kunststoff
Farbe : schwarz
Gewicht : 2,5 kg
Brandschutz : ja
Absperrvorrichtung : integriert
Ausblasrichtung : seitlich
Anschlussdurchmesser : 75 mm / 80 mm
Breite : 249 mm
Höhe : 249 mm
Tiefe : 120 mm
Zulassungsnummer : Z-51.1-46
Verpackungseinheit : 1 Stück
Sortiment : B
GTIN (EAN) : 4012799939702
Hersteller: MAICO
ER - UPB/L Unterputzgehäuse
Artikelnummer: 0093.0970
Menge: 1,000 Stck

**10.115 ER - UPB Unterputzgehäuse Brandschutz-Unterputzgehäuse mit Brandschutz-Absperrvorrichtung für al**
Einraumentlüftung:
Brandschutzgehäuse zur Aufnahme eines Ventilators
ER 60, ER 100.
Mit wartungsfreier Brandschutz-Absperrvorrichtung gegen
Brandübertragung K 90-18017.
Metall-Ausblasstutzen DN 75/80 mit selbsttätiger
Metall-Rückschlagklappe.
Einbau in Wohnungsküchen, Bäder und WCs.
Leicht ausbaubare Rückschlagklappe, dadurch einfache
und schnelle Reinigung.
Geringe Bautiefe des Unterputzgehäuses und der
Abdeckung.
Mit Putzschutzdeckel.
Allgemeine bauaufsichtliche Zulassung, Zulassungs-Nr.:
Z-51.1-46.
Zulassungsbescheide auf Anfrage oder auf unserer
Homepage www.maico-ventilatoren.com.
Zugelassen für Wandeinbau mit Ausblasrichtung nach
oben, rechts oder links, sowie Deckeneinbau.
Technische Daten
Ausführung : Metall-Ausblasstutzen seitlich mit
Metall-Absperrklappemit selbsttätiger
Auslöseeinrichtung, mit Brandschutzgehäuse,
Zweitraumanschluss unten
Luftrichtung : Entlüftung
Einbauort : Wand / Decke
Einbauart : Unterputz
Material : Kunststoff
Farbe : schwarz
Gewicht : 2,5 kg
Brandschutz : ja
Absperrvorrichtung : integriert
Ausblasrichtung : seitlich
Anschlussdurchmesser : 75 mm / 80 mm
Breite : 249 mm
Höhe : 249 mm
Tiefe : 120 mm
Zulassungsnummer : Z-51.1-46
Verpackungseinheit : 1 Stück
Sortiment : B
GTIN (EAN) : 4012799939719
Hersteller: MAICO
ER - UPB/U Unterputzgehäuse
Artikelnummer: 0093.0971
Menge: 1,000 Stck

**10.116 ER GH Unterputzgehäuse Unterputzgehäuse mit umbaubarem Kunststoffstutzen zur Aufnahme des Ven**
Einraumentlüftung:
Einbau in Bäder, WCs und Wohnungsküchen.
Umbaubarer Kunststoff-Ausblasstutzen mit selbsttätiger
Kunststoff-Rückschlagklappe.
Für Ausblasrichtung seitlich und hinten.
Einbau innerhalb und außerhalb des Schachtes in Wand
und Decke möglich.
Geringe Bautiefe des Unterputzgehäuses und der
Abdeckung.
Am Gehäuse sind seitlich 6 Montagenuten als
Montagehilfe angebracht.
Elektrischer Anschluss seitlich oder hinten möglich.
Für Ausblasrichtung nach oben, rechts, links oder
hinten.
Anschlussdurchmesser DN 75/80.
Kunststoffteile normal entflammbar nach Klasse B 2.
Mit Putzschutzdeckel.
Allgemeine bauaufsichtliche Zulassung für ER GH.
Zulassungsbescheide auf Anfrage oder auf unserer
Homepage www.maico-ventilatoren.com.
Absaugstutzen ER-AS für die WC-Sitzentlüftung.
Im ER GH-Gehäuse ist für den zusätzlichen
WC-Anschlussstutzen unten eine Sollbruchstelle
vorgesehen.
Technische Daten
Ausführung : Kunststoff-Ausblasstutzen umbaubar
seitlich/hinten mit selbsttätiger
Kunststoff-Rückschlagklappe, ohne Brandschutzgehäuse,
Zweitraumanschluss rechts/links/unten möglich
Luftrichtung : Entlüftung
Einbauort : Wand / Decke
Einbauart : Unterputz
Material Gehäuse : Kunststoff
Gewicht : 0,6 kg
Brandschutz : nein
Ausblasrichtung : seitlich / hinten
Anschlussdurchmesser : 75 mm / 80 mm
Breite : 250 mm
Höhe : 250 mm
Tiefe : 110 mm
Verpackungseinheit : 1 Stück
Sortiment : B
GTIN (EAN) : 4012799843504
Hersteller: MAICO
ER GH Unterputzgehäuse
Artikelnummer: 0084.0350
Menge: 1,000 Stck

**10.117 ER GH-VW Unterputzgehäuse Unterputzgehäuse mit umbaubarem Kunststoffstutzen zur Aufnahme des Ven**
ER-GH VWR - Ausführung:
Ausführung für Vorwandregisterbau.
Mit 40 mm tiefem Verlängerungsrahmen.
Einraumentlüftung:
Einbau in Bäder, WCs und Wohnungsküchen.
Umbaubarer Kunststoff-Ausblasstutzen mit selbsttätiger
Kunststoff-Rückschlagklappe.
Für Ausblasrichtung seitlich und hinten.
Einbau innerhalb und außerhalb des Schachtes in Wand
und Decke möglich.
Geringe Bautiefe des Unterputzgehäuses und der
Abdeckung.
Am Gehäuse sind seitlich 6 Montagenuten als
Montagehilfe angebracht.
Elektrischer Anschluss seitlich oder hinten möglich.
Für Ausblasrichtung nach oben, rechts, links oder
hinten.
Anschlussdurchmesser DN 75/80.
Kunststoffteile normal entflammbar nach Klasse B 2.
Mit Putzschutzdeckel.
Allgemeine bauaufsichtliche Zulassung für ER GH.
Zulassungsbescheide auf Anfrage oder auf unserer
Homepage www.maico-ventilatoren.com.
Absaugstutzen ER-AS für die WC-Sitzentlüftung.
Im ER GH-Gehäuse ist für den zusätzlichen
WC-Anschlussstutzen unten eine Sollbruchstelle
vorgesehen.
Technische Daten
Luftrichtung : Entlüftung
Einbauort : Wand / Decke
Material : Kunststoff / Metall
Gewicht : 0,865 kg
Ausblasrichtung : seitlich / hinten
Breite : 280 mm
Höhe : 133 mm
Tiefe : 343 mm
Verpackungseinheit : 1 Stück
Sortiment : B
GTIN (EAN) : 4012799992349
Hersteller: MAICO
ER GH-VWR Unterputzgehäuse
Artikelnummer: 0093.1564
Menge: 1,000 Stck

**10.118 ER EC Ventilatoreinsatz Ventilatoreinsatz ER EC für Unterputzgehäuse ER GH, Fördervolumen 30 m**
Merkmale:
2-stufiger Ventilator zum Einbau in Unterputzgehäuse ER
GH.
Fördervolumen 30 m3/h, 60 m3/h (kombiniert mit einer
intelligenten Abdeckung auch 20 / 40 / 100 m3/h
möglich).
Einschaltverzögerung 60 s.
Nachlaufzeit 15 min.
Für Einzelraumentlüftung mit einem einzelnen
Ventilator.
Mit Ausblasadapter für Ausblas seitlich und hinten.
Elektrische Steckverbindung für schnelle Montage des
Ventilators im Gehäuse.
Problemloser Filterwechsel ohne Werkzeug.
Abdeckung um +- 5  drehbar, dadurch Ausgleich bei
schief eingesetztem Gehäuse möglich.
Montagefreundliche Schnappbefestigung des Ventilators
im Gehäuse.
Alle MAICO ER-Geräte entsprechen der Schutzart IP X5
und können somit im Bereich 1 nach DIN VDE 0100-701,
auch bei Strahlwasser, eingebaut werden. Details siehe
Planungshinweise.
Schutzklasse II.
Die steile Kennlinie zeigt das hohe Druckvermögen des
ER EC-Ventilators.
Robuster energiesparender EC-Motor.
Motor mit thermischem Überlastungsschutz.
Wartungsfrei, mit beidseitig geschlossenen Kugellagern.
Technische Daten
Fördervolumen : 20 m3/h / 30 m3/h / 40 m3/h / 60 m3/h /
100 m3/h (Je nach Abdeckungsvariante Stufen variabel
einstellbar. ER-A: Stufe 1 = 30 m3/h, Stufe 2 = 60
m3/h. ER-AK/ER-AB: Stufe 1 und Stufe 2 =
20/30/40/60/100 m3/heinstellbar. ER-AH: Stufe 1 =
20/30/40 m3/h, Stufe 2 = 60/100 m3/h einstellbar.)
Drehzahl : 500 1/min / 800 1/min / 1.050 1/min / 1.250
1/min / 1.800 1/min
Luftrichtung : Entlüftung
Drehzahlsteuerbar : -
Spannungsart : Wechselstrom
Bemessungsspannung : 230 V
Netzfrequenz : 50 Hz
Leistungsaufnahme : 2 W / 2,5 W / 3 W / 5 W / 17 W
Schutzart : IP X5
Netzzuleitung : 4 x 1,5 mm2
Einbauort : Wand / Decke
Einbauart : Unterputz
Systemart : dezentral
Material Gehäuse : Kunststoff
Farbe : schwarz
Gewicht : 0,72 kg
Filterklasse : G2
Ausblasrichtung : seitlich / hinten
Breite : 250 mm
Höhe : 250 mm
Tiefe : 150 mm
Fördermitteltemperatur bei IMax : 40  C
Schalldruckpegel : 15 dB(A) / 16 dB(A) / 23 dB(A) / 35
dB(A) / 48 dB(A) (Angabe gemäß DIN 18017-3 bei einer
äqivalenten Absorptionsfläche AL = 10 m2)
Verpackungseinheit : 1 Stück
Sortiment : B
GTIN (EAN) : 4012799843603
Hersteller: MAICO
ER EC Ventilatoreinsatz
Artikelnummer: 0084.0360
Menge: 1,000 Stck

**10.119 ER-A Abdeckung Abdeckung für Ventilatoreinsatz ER EC, Standardausführung**
ER-A - Standardausführung:
Standard Abdeckung mit Filterwechselanzeige.
Nicht drehzahlsteuerbar.
Das Gerät läuft im Dauerbetrieb in der Grundlaststufe
bei 30 m3/h.
Ein/Aus der Volllaststufe über Lichtschalter oder
separaten Schalter.
Umschaltung auf Volllaststufe (60 m3/h) mit
Einschaltverzögerung von ca. 60 sek.
Nachlaufzeit der Volllast ca. 15 min.
Schaltungsvariante: Mit einem zusätzlichen Schalter
kann die Grundlast ein- bzw. ausgeschaltet werden
(siehe Schaltbilder im Internet).
Merkmale:
Zeitgemäßes Design.
Für Dauerbetrieb geeignet.
Schutzart IP X5 für Sicherheit im Bad.
Farbe verkehrsweiß ähnlich RAL 9016.
Für Einraumentlüftung mit einem einzelnen Ventilator.
Mit Filterwechselanzeige.
Problemloser Filterwechsel ohne Werkzeug.
Abdeckung um +- 5  drehbar, dadurch Ausgleich bei
schief eingesetztem Gehäuse möglich.
Schutzklasse II.
Energiesparender EC- Motor.
Motor mit thermischem Überlastungsschutz.
Wartungsfrei, mit beidseitig geschlossenen Kugellagern.
Technische Daten
Ausführung : Standard
Fördervolumen : 30 m3/h / 60 m3/h ((Stufe 1/Stufe 2))
Drehzahl : 800 1/min / 1.250 1/min
Luftrichtung : Entlüftung
SEC average : -13,1 kWh/(m2*a)
Spannungsart : Wechselstrom
Bemessungsspannung : 230 V
Netzfrequenz : 50 Hz
Leistungsaufnahme : 2,5 W / 5 W
Schutzart : IP X5
Netzzuleitung : 4 x 1,5 mm2
Einbauort : Wand / Decke
Systemart : dezentral
Material Gehäuse : Kunststoff
Farbe : verkehrsweiß, ähnlich RAL 9016
Gewicht : 0,6 kg
Filterklasse : G2
Breite : 281 mm
Höhe : 281 mm
Tiefe : 33 mm
Fördermitteltemperatur bei IMax : 40  C
Schalldruckpegel : 15 dB(A) / 35 dB(A) (Angabe gemäß
DIN 18017-3 bei eineräqivalenten Absorptionsfläche AL =
10 m2)
Verpackungseinheit : 1 Stück
Sortiment : B
GTIN (EAN) : 4012799843610
Hersteller: MAICO
ER-A Abdeckung
Artikelnummer: 0084.0361
Menge: 1,000 Stck

**10.120 ER-AK Abdeckung Abdeckung für Ventilatoreinsatz ER EC, Komfort-Ausführung mit Zeitmodu**
ER-AK - Komfort-Ausführung mit intelligentem Zeitmodul:
Abdeckung mit intelligentem Zeit-Modul und
LED-Filterwechselanzeige.
Nicht drehzahlsteuerbar.
Weitere Fördervolumen 20 m3/h, 40 m3/h, 100 m3/h
einstellbar.
Kapazitive Bedienebene.
Elektrische Steckverbindung für schnelle Verbindung der
Abdeckung mit dem Ventilator.
Das Gerät läuft im Dauerbetrieb in der Grundlaststufe
bei 30 m3/h.
Ein/Aus der Volllaststufe über Lichtschalter oder
separaten Schalter.
Umschaltung auf Volllaststufe (60 m3/h) mit
einstellbarer Einschaltverzögerung (0/30/60*/90/120
sek).
Einstellbare Nachlaufzeit der Volllaststufe
(0/3/6/15*/24/30 min).
Einstellbare Intervallsteuerung zur Durchlüftung
unregelmäßig genutzter Räume.
Zeitintervall einstellbar (0*/1/2/4/6/12 h).
Betriebsdauer je Intervall ca. 10 min.
Bei manueller Bedienung (z. B. per Lichtschalter) gilt
die eingestellte Einschaltverzögerung sowie
Nachlaufzeit.
Intervallsteuerung abschaltbar.
Schaltungsvariante: Mit einem zusätzlichen Schalter
kann die Grundlast ein- bzw. ausgeschaltet werden
(siehe Schaltbilder im Internet).
*Werkseinstellung
Merkmale:
Zeitgemäßes Design.
Für Dauerbetrieb geeignet.
Schutzart IP X5 für Sicherheit im Bad.
Farbe verkehrsweiß ähnlich RAL 9016.
Für Einraumentlüftung mit einem einzelnen Ventilator.
Mit Filterwechselanzeige.
Problemloser Filterwechsel ohne Werkzeug.
Abdeckung um +- 5  drehbar, dadurch Ausgleich bei
schief eingesetztem Gehäuse möglich.
Schutzklasse II.
Energiesparender EC- Motor.
Motor mit thermischem Überlastungsschutz.
Wartungsfrei, mit beidseitig geschlossenen Kugellagern.
Technische Daten
Ausführung : Komfort mit intelligentem Zeitmodul
Fördervolumen : 20 m3/h / 30 m3/h / 40 m3/h / 60 m3/h /
100 m3/h (gemäßWerkseinstellung Stufe 1: 30 m3/h und
Stufe 2: 60 m3/h)
Drehzahl : 500 1/min / 800 1/min / 1.050 1/min / 1.250
1/min / 1.800 1/min
Luftrichtung : Entlüftung
SEC average : -13 kWh/(m2*a)
Spannungsart : Wechselstrom
Bemessungsspannung : 230 V
Netzfrequenz : 50 Hz
Leistungsaufnahme : 2 W / 2,5 W / 3 W / 5 W / 17 W
Schutzart : IP X5
Netzzuleitung : 4 x 1,5 mm2
Einbauort : Wand / Decke
Systemart : dezentral
Material Gehäuse : Kunststoff
Farbe : verkehrsweiß, ähnlich RAL 9016
Gewicht : 0,6 kg
Filterklasse : G2
Breite : 281 mm
Höhe : 281 mm
Tiefe : 33 mm
Fördermitteltemperatur bei IMax : 40  C
Schalldruckpegel : 15 dB(A) / 16 dB(A) / 23 dB(A) / 35
dB(A) / 48 dB(A) (Angabe gemäß DIN 18017-3 bei einer
äqivalenten Absorptionsfläche AL = 10 m2)
Verpackungseinheit : 1 Stück
Sortiment : B
GTIN (EAN) : 4012799843627
Hersteller: MAICO
ER-AK Abdeckung
Artikelnummer: 0084.0362
Menge: 1,000 Stck

**10.121 ER-AH Abdeckung Abdeckung für Ventilatoreinsatz ER EC, Ausführung mit Feuchtesteuerung**
ER-AH - Ausführung mit intelligentem Zeitmodul und
Feuchtesteuerung :
Abdeckung mit Feuchtesteuerung, intelligentem
Zeit-Modul und LED-Filterwechselanzeige.
Barrierefreies Produkt, da automatisches Ein- /
Ausschalten.
Nicht drehzahlsteuerbar.
Weitere Fördervolumen 20 m3/h, 40 m3/h, 100 m3/h
einstellbar.
Kapazitive Bedienebene.
Elektrische Steckverbindung für schnelle Verbindung der
Abdeckung mit dem Ventilator.
Das Gerät läuft im Dauerbetrieb in der Grundlaststufe
bei 30 m3/h.
Ein/Aus der Volllaststufe über Lichtschalter oder
separaten Schalter.
Umschaltung auf Volllaststufe (60 m3/h) mit
einstellbarer Einschaltverzögerung (0/30/60*/90/120
sek).
Einstellbare Nachlaufzeit der Volllaststufe
(0/3/6/15*/24/30 min).
Einstellbare Intervallsteuerung zur Durchlüftung
unregelmäßig genutzter Räume.
Zeitintervall einstellbar (1*/2/4/6/12 h).
Betriebsdauer je Intervall ca. 10 min.
Bei manueller Bedienung (z. B. per Lichtschalter) gilt
die eingestellte Einschaltverzögerung sowie
Nachlaufzeit.
Intervallsteuerung abschaltbar.
Intelligente Feuchtesteuerung.
Keine Einstellung der Einschaltfeuchte notwendig.
Ventilator überwacht die Raumluftfeuchte eigenständig
und entlüftet automatisch.
*Werkseinstellung
Merkmale:
Zeitgemäßes Design.
Für Dauerbetrieb geeignet.
Schutzart IP X5 für Sicherheit im Bad.
Farbe verkehrsweiß ähnlich RAL 9016.
Für Einraumentlüftung mit einem einzelnen Ventilator.
Mit Filterwechselanzeige.
Problemloser Filterwechsel ohne Werkzeug.
Abdeckung um +- 5  drehbar, dadurch Ausgleich bei
schief eingesetztem Gehäuse möglich.
Schutzklasse II.
Energiesparender EC- Motor.
Motor mit thermischem Überlastungsschutz.
Wartungsfrei, mit beidseitig geschlossenen Kugellagern.
Technische Daten
Ausführung : Feuchtesteuerung mit intelligentem
Zeitmodul
Fördervolumen : 20 m3/h / 30 m3/h / 40 m3/h / 60 m3/h /
100 m3/h (Stufe1 = 20/30/40 m3/h, Stufe 2 = 60/100 m3/h
einstellbar)
Drehzahl : 500 1/min / 800 1/min / 1.050 1/min / 1.250
1/min / 1.800 1/min
Luftrichtung : Entlüftung
SEC average : -26,6 kWh/(m2*a)
Spannungsart : Wechselstrom
Bemessungsspannung : 230 V
Netzfrequenz : 50 Hz
Leistungsaufnahme : 2 W / 2,5 W / 3 W / 5 W / 17 W
Schutzart : IP X5
Netzzuleitung : 4 x 1,5 mm2
Einbauort : Wand / Decke
Systemart : dezentral
Material Gehäuse : Kunststoff
Farbe : verkehrsweiß, ähnlich RAL 9016
Gewicht : 0,6 kg
Filterklasse : G2
Breite : 281 mm
Höhe : 281 mm
Tiefe : 33 mm
Fördermitteltemperatur bei IMax : 40  C
Schalldruckpegel : 15 dB(A) / 16 dB(A) / 23 dB(A) / 35
dB(A) / 48 dB(A) (Angabe gemäß DIN 18017-3 bei einer
äqivalenten Absorptionsfläche AL = 10 m2)
Verpackungseinheit : 1 Stück
Sortiment : B
GTIN (EAN) : 4012799843634
Hersteller: MAICO
ER-AH Abdeckung
Artikelnummer: 0084.0363
Menge: 1,000 Stck

**10.122 ER-AB Abdeckung Abdeckung für Ventilatoreinsatz ER EC, Ausführung mit Bewegungsmelder**
ER-AB - Ausführung mit Bewegungsmelder und
intelligentem Zeitmodul:
Abdeckung mit Bewegungsmelder, intelligentem Zeit-
Modul und LED-Filterwechselanzeige.
Barrierefreies Produkt, da automatisches Ein- /
Ausschalten.
Nicht drehzahlsteuerbar.
Weitere Fördervolumen 20 m3/h, 40 m3/h, 100 m3/h
einstellbar.
Kapazitive Bedienebene.
Elektrische Steckverbindung für schnelle Verbindung der
Abdeckung mit dem Ventilator.
Das Gerät läuft im Dauerbetrieb in der Grundlaststufe
bei 30 m3/h.
Ein/Aus der Volllaststufe über Lichtschalter oder
separaten Schalter.
Umschaltung auf Volllaststufe (60 m3/h) mit
einstellbarer Einschaltverzögerung (0/30/60*/90/120
sek).
Einstellbare Nachlaufzeit der Volllaststufe
(0/3/6/15*/24/30 min).
Einstellbare Intervallsteuerung zur Durchlüftung
unregelmäßig genutzter Räume.
Zeitintervall einstellbar (1*/2/4/6/12 h).
Betriebsdauer je Intervall ca. 10 min.
Bei manueller Bedienung (z. B. per Lichtschalter) gilt
die eingestellte Einschaltverzögerung sowie
Nachlaufzeit.
Intervallsteuerung abschaltbar.
Steuerung per Bewegungsmelder. Nach detektierter
Bewegung wird die Volllaststufe aktiviert.
Reichweite des Bewegungsmelder: 5 m.
*Werkseinstellung
Merkmale:
Zeitgemäßes Design.
Für Dauerbetrieb geeignet.
Schutzart IP X5 für Sicherheit im Bad.
Farbe verkehrsweiß ähnlich RAL 9016.
Für Einraumentlüftung mit einem einzelnen Ventilator.
Mit Filterwechselanzeige.
Problemloser Filterwechsel ohne Werkzeug.
Abdeckung um +- 5  drehbar, dadurch Ausgleich bei
schief eingesetztem Gehäuse möglich.
Schutzklasse II.
Energiesparender EC- Motor.
Motor mit thermischem Überlastungsschutz.
Wartungsfrei, mit beidseitig geschlossenen Kugellagern.
Technische Daten
Ausführung : Bewegungsmelder mit intelligentem
Zeitmodul
Fördervolumen : 20 m3/h / 30 m3/h / 40 m3/h / 60 m3/h /
100 m3/h (gemäßWerkseinstellung Stufe 1: 30 m3/h und
Stufe 2: 60 m3/h)
Drehzahl : 500 1/min / 800 1/min / 1.050 1/min / 1.250
1/min / 1.800 1/min
Luftrichtung : Entlüftung
SEC average : -25,8 kWh/(m2*a)
Spannungsart : Wechselstrom
Bemessungsspannung : 230 V
Netzfrequenz : 50 Hz
Leistungsaufnahme : 2 W / 2,5 W / 3 W / 5 W / 17 W
Schutzart : IP X5
Netzzuleitung : 5 x 1,5 mm2
Einbauort : Wand / Decke
Systemart : dezentral
Material Gehäuse : Kunststoff
Farbe : verkehrsweiß, ähnlich RAL 9016
Gewicht : 0,6 kg
Filterklasse : G2
Breite : 281 mm
Höhe : 281 mm
Tiefe : 33 mm
Fördermitteltemperatur bei IMax : 40  C
Schalldruckpegel : 15 dB(A) / 16 dB(A) / 23 dB(A) / 35
dB(A) / 48 dB(A) (Angabe gemäß DIN 18017-3 bei einer
äqivalenten Absorptionsfläche AL = 10 m2)
Verpackungseinheit : 1 Stück
Sortiment : B
GTIN (EAN) : 4012799843641
Hersteller: MAICO
ER-AB Abdeckung
Artikelnummer: 0084.0364
Menge: 1,000 Stck

**10.123 GRD 22 Radial-Dachventilator Radial-Dachventilator mit EC-Motor mit integrierter Steuerung für kons**
Merkmale:
Druck- oder Volumenkonstanz einstellbar.
2 Drehzahlniveaus für Tag-/Nachtbetrieb.
Tag-/Nachtbetrieb einstellbar über 2
Referenz-Volumenströme oder 2 Referenzdrücke.
Mit automatischer Störmeldung.
Für Zentralentlüftungsanlagen nach DIN 18017-3
einsetzbar.
Einregulierung ohne Nachmessung von Druck oder
Volumenstrom möglich.
Gehäuse für Reinigungsarbeiten leicht abnehmbar.
Verzinktes Schutzgitter auf der Ausblasseite,
Berührungsschutz gemäß DIN EN ISO 13857.
Stabile Transportösen ermöglichen einen Transport per
Kran.
Laufrad mit rückwärtsgekrümmten Schaufeln, dynamisch
gewuchtet in 2 Ebenen, gemäß Gütestufe 6.3, DIN ISO
1940.
Laufrad aus glasfaserverstärktem Polypropylen.
Mit Reparaturschalter.
Schutzart IP 45.
Regelung:
Regelung im Lieferumfang enthalten.
Montage beliebig innerhalb des Gebäudes.
Drucksensor im Ventilatorgehäuse betriebsbereit
eingebaut.
Regelung zum Betrieb in Konstantdruck- /
Konstantvolumenstrom-Modus.
Zur korrekten Funktion der Regelung ist ein
Mindestvolumenstrom erforderlich:
GRD 22 - 150 m3/h
GRD 25 - 200 m3/h
GRD 31 - 250 m3/h
Motor:
EC-Motor.
Überlastungsschutz serienmäßig.
Keine Maßnahmen zum Motorschutz notwendig.
Elektrischer Anschluss:
2 separate Netzanschlüsse (230 V, 50 Hz) für Ventilator
und Regelung notwendig.
Netzanschlüsse jeweils 3 x 1,5 mm2 vom Typ NYM-J /
NYM-O.
6-adrige geschirmte Steuerleitung zwischen Regelung und
Ventilator.
Steuerleitung maximal 200 m lang, Außendurchmesser
maximal 6 mm, z.B. LiYCY (6 x 0,25 mm2 oder 6 x 0,34
mm2).
Technische Daten
Fördervolumen : 1.970 m3/h
FördervolumenNenn : 950 m3/h (im opt. Wirkungsgrad)
Druck pfs, Nenn : 370 Pa (im opt. Wirkungsgrad)
Drehzahl nNenn : 1.810 1/min (im opt. Wirkungsgrad)
Drehzahl : 1.883 1/min
Laufradtyp : radial
Drehzahlsteuerbar : +
Reversierbarkeit : -
Bemessungsspannung : 230 V
Netzfrequenz : 50 Hz
Nennleistung : 280 W (im opt. Wirkungsgrad)
INenn : 1,7 A (im opt. Wirkungsgrad)
IMax : 1,9 A
Schutzart : IP 45
Wärmeklasse : B
Netzzuleitung : 3 x 1,5 mm2
Einbauort : Dach
Einbaulage : senkrecht
Material : Stahlblech, verzinkt
Gewicht : 27,3 kg
Klappe : integriert
Klappenart : selbstt. öffnend/schließend
Nennweite : 224 mm
Breite : 554 mm
Höhe : 554 mm
Tiefe : 437 mm
Fördermitteltemperatur bei Nennstrom : -20  C bis 50  C
Fördermitteltemperatur bei IMax : -20  C bis 50  C
Verpackungseinheit : 1 Stück
Sortiment : C
GTIN (EAN) : 4012799870166
Technische Daten nach ErP im Best Efficiency Point
(BEP)
Gesamteffizienz e : 46,7 %
Messkategorie : C
Effizienzkategorie : statisch
Effizienzgrad N : 62,4
VSD erforderlich : VSD integriert
Herstellungsjahr : siehe Typenschild
Herstellername / Amtliche Registriernummer /
Niederlassungsort des Herstellers : Maico
Elektroapparate-Fabrik GmbH / Registergericht
Freiburg, HRB 601233
Art.-Nr. : 0087.0016
PBEP / FördervolumenBEP / Pfs, BEP : 0,32 kW / 1.370
m3/h / 350 Pa
nBEP : 1.790 1/min
spezifisches Verhältnis : ca. 1
Informationen zur Zerlegung und Entsorgung : siehe
Montageanleitung
Informationen zu Einbau, Betrieb und Instandhaltung :
siehe Montageanleitung
Verwendete Gegenstände bei der Effizienz-Messung, die
nicht durch die Messkategorie beschrieben sind :
Ermittlung der Energieeffizienz ohne Gehäuse.
SchallleistungspegelLWA5 : 75 dB(A)
Technische Daten nach ErP im Best Efficiency Point
(BEP)
Gesamteffizienz e : 46,7 %
Messkategorie : C
Effizienzkategorie : statisch
Effizienzgrad N : 62,4
VSD erforderlich : VSD integriert
Herstellungsjahr : siehe Typenschild
Herstellername / Amtliche Registriernummer /
Niederlassungsort des Herstellers : Maico
Elektroapparate-Fabrik GmbH / Registergericht
Freiburg, HRB 601233
Art.-Nr. : 0087.0016
PBEP / FördervolumenBEP / Pfs, BEP : 0,32 kW / 1.370
m3/h / 350 Pa
nBEP : 1.790 1/min
spezifisches Verhältnis : ca. 1
Informationen zur Zerlegung und Entsorgung : siehe
Montageanleitung
Informationen zu Einbau, Betrieb und Instandhaltung :
siehe Montageanleitung
Verwendete Gegenstände bei der Effizienz-Messung, die
nicht durch die Messkategorie beschrieben sind :
Ermittlung der Energieeffizienz ohne Gehäuse.
SchallleistungspegelLWA5 : 75 dB(A)
Hersteller: MAICO
GRD 22 Radial-Dachventilator
Artikelnummer: 0087.0016
Menge: 1,000 Stck

**10.124 GRD 25 Radial-Dachventilator Radial-Dachventilator mit EC-Motor mit integrierter Steuerung für kons**
Merkmale:
Druck- oder Volumenkonstanz einstellbar.
2 Drehzahlniveaus für Tag-/Nachtbetrieb.
Tag-/Nachtbetrieb einstellbar über 2
Referenz-Volumenströme oder 2 Referenzdrücke.
Mit automatischer Störmeldung.
Für Zentralentlüftungsanlagen nach DIN 18017-3
einsetzbar.
Einregulierung ohne Nachmessung von Druck oder
Volumenstrom möglich.
Gehäuse für Reinigungsarbeiten leicht abnehmbar.
Verzinktes Schutzgitter auf der Ausblasseite,
Berührungsschutz gemäß DIN EN ISO 13857.
Stabile Transportösen ermöglichen einen Transport per
Kran.
Laufrad mit rückwärtsgekrümmten Schaufeln, dynamisch
gewuchtet in 2 Ebenen, gemäß Gütestufe 6.3, DIN ISO
1940.
Laufrad aus glasfaserverstärktem Polypropylen.
Mit Reparaturschalter.
Schutzart IP 45.
Regelung:
Regelung im Lieferumfang enthalten.
Montage beliebig innerhalb des Gebäudes.
Drucksensor im Ventilatorgehäuse betriebsbereit
eingebaut.
Regelung zum Betrieb in Konstantdruck- /
Konstantvolumenstrom-Modus.
Zur korrekten Funktion der Regelung ist ein
Mindestvolumenstrom erforderlich:
GRD 22 - 150 m3/h
GRD 25 - 200 m3/h
GRD 31 - 250 m3/h
Motor:
EC-Motor.
Überlastungsschutz serienmäßig.
Keine Maßnahmen zum Motorschutz notwendig.
Elektrischer Anschluss:
2 separate Netzanschlüsse (230 V, 50 Hz) für Ventilator
und Regelung notwendig.
Netzanschlüsse jeweils 3 x 1,5 mm2 vom Typ NYM-J /
NYM-O.
6-adrige geschirmte Steuerleitung zwischen Regelung und
Ventilator.
Steuerleitung maximal 200 m lang, Außendurchmesser
maximal 6 mm, z.B. LiYCY (6 x 0,25 mm2 oder 6 x 0,34
mm2).
Technische Daten
Fördervolumen : 2.690 m3/h
FördervolumenNenn : 1.370 m3/h (im opt. Wirkungsgrad)
Druck pfs, Nenn : 390 Pa (im opt. Wirkungsgrad)
Drehzahl nNenn : 1.660 1/min (im opt. Wirkungsgrad)
Drehzahl : 1.828 1/min
Laufradtyp : radial
Drehzahlsteuerbar : +
Reversierbarkeit : -
Bemessungsspannung : 230 V
Netzfrequenz : 50 Hz
Nennleistung : 410 W (im opt. Wirkungsgrad)
INenn : 2,5 A (im opt. Wirkungsgrad)
IMax : 2,6 A
Schutzart : IP 45
Wärmeklasse : B
Netzzuleitung : 3 x 1,5 mm2
Einbauort : Dach
Einbaulage : senkrecht
Material : Stahlblech, verzinkt
Gewicht : 30,7 kg
Klappe : integriert
Klappenart : selbstt. öffnend/schließend
Nennweite : 250 mm
Breite : 614 mm
Höhe : 614 mm
Tiefe : 471 mm
Fördermitteltemperatur bei Nennstrom : -20  C bis 50  C
Fördermitteltemperatur bei IMax : -20  C bis 50  C
Verpackungseinheit : 1 Stück
Sortiment : C
GTIN (EAN) : 4012799870173
Technische Daten nach ErP im Best Efficiency Point
(BEP)
Gesamteffizienz e : 47,3 %
Messkategorie : C
Effizienzkategorie : statisch
Effizienzgrad N : 62,2
VSD erforderlich : VSD integriert
Herstellungsjahr : siehe Typenschild
Herstellername / Amtliche Registriernummer /
Niederlassungsort des Herstellers : Maico
Elektroapparate-Fabrik GmbH / Registergericht
Freiburg, HRB 601233
Art.-Nr. : 0087.0017
PBEP / FördervolumenBEP / Pfs, BEP : 0,385 kW / 1.780
m3/h / 330 Pa
nBEP : 1.550 1/min
spezifisches Verhältnis : ca. 1
Informationen zur Zerlegung und Entsorgung : siehe
Montageanleitung
Informationen zu Einbau, Betrieb und Instandhaltung :
siehe Montageanleitung
Verwendete Gegenstände bei der Effizienz-Messung, die
nicht durch die Messkategorie beschrieben sind :
Ermittlung der Energieeffizienz ohne Gehäuse.
SchallleistungspegelLWA5 : 75 dB(A)
Technische Daten nach ErP im Best Efficiency Point
(BEP)
Gesamteffizienz e : 47,3 %
Messkategorie : C
Effizienzkategorie : statisch
Effizienzgrad N : 62,2
VSD erforderlich : VSD integriert
Herstellungsjahr : siehe Typenschild
Herstellername / Amtliche Registriernummer /
Niederlassungsort des Herstellers : Maico
Elektroapparate-Fabrik GmbH / Registergericht
Freiburg, HRB 601233
Art.-Nr. : 0087.0017
PBEP / FördervolumenBEP / Pfs, BEP : 0,385 kW / 1.780
m3/h / 330 Pa
nBEP : 1.550 1/min
spezifisches Verhältnis : ca. 1
Informationen zur Zerlegung und Entsorgung : siehe
Montageanleitung
Informationen zu Einbau, Betrieb und Instandhaltung :
siehe Montageanleitung
Verwendete Gegenstände bei der Effizienz-Messung, die
nicht durch die Messkategorie beschrieben sind :
Ermittlung der Energieeffizienz ohne Gehäuse.
SchallleistungspegelLWA5 : 75 dB(A)
Hersteller: MAICO
GRD 25 Radial-Dachventilator
Artikelnummer: 0087.0017
Menge: 1,000 Stck

**10.125 GRD 31 Radial-Dachventilator Radial-Dachventilatoren mit EC-Motor mit integrierter Steuerung für ko**
Merkmale:
Druck- oder Volumenkonstanz einstellbar.
2 Drehzahlniveaus für Tag-/Nachtbetrieb.
Tag-/Nachtbetrieb einstellbar über 2
Referenz-Volumenströme oder 2 Referenzdrücke.
Mit automatischer Störmeldung.
Für Zentralentlüftungsanlagen nach DIN 18017-3
einsetzbar.
Einregulierung ohne Nachmessung von Druck oder
Volumenstrom möglich.
Gehäuse für Reinigungsarbeiten leicht abnehmbar.
Verzinktes Schutzgitter auf der Ausblasseite,
Berührungsschutz gemäß DIN EN ISO 13857.
Stabile Transportösen ermöglichen einen Transport per
Kran.
Laufrad mit rückwärtsgekrümmten Schaufeln, dynamisch
gewuchtet in 2 Ebenen, gemäß Gütestufe 6.3, DIN ISO
1940.
Laufrad aus glasfaserverstärktem Polypropylen.
Mit Reparaturschalter.
Schutzart IP 45.
Regelung:
Regelung im Lieferumfang enthalten.
Montage beliebig innerhalb des Gebäudes.
Drucksensor im Ventilatorgehäuse betriebsbereit
eingebaut.
Regelung zum Betrieb in Konstantdruck- /
Konstantvolumenstrom-Modus.
Zur korrekten Funktion der Regelung ist ein
Mindestvolumenstrom erforderlich:
GRD 22 - 150 m3/h
GRD 25 - 200 m3/h
GRD 31 - 250 m3/h
Motor:
EC-Motor.
Überlastungsschutz serienmäßig.
Keine Maßnahmen zum Motorschutz notwendig.
Elektrischer Anschluss:
2 separate Netzanschlüsse (230 V, 50 Hz) für Ventilator
und Regelung notwendig.
Netzanschlüsse jeweils 3 x 1,5 mm2 vom Typ NYM-J /
NYM-O.
6-adrige geschirmte Steuerleitung zwischen Regelung und
Ventilator.
Steuerleitung maximal 200 m lang, Außendurchmesser
maximal 6 mm, z.B. LiYCY (6 x 0,25 mm2 oder 6 x 0,34
mm2).
Technische Daten
Fördervolumen : 3.600 m3/h
FördervolumenNenn : 2.020 m3/h (im opt. Wirkungsgrad)
Druck pfs, Nenn : 380 Pa (im opt. Wirkungsgrad)
Drehzahl nNenn : 1.490 1/min (im opt. Wirkungsgrad)
Drehzahl : 1.732 1/min
Laufradtyp : radial
Drehzahlsteuerbar : +
Reversierbarkeit : -
Bemessungsspannung : 230 V
Netzfrequenz : 50 Hz
Nennleistung : 600 W (im opt. Wirkungsgrad)
INenn : 3,5 A (im opt. Wirkungsgrad)
IMax : 3,6 A
Schutzart : IP 45
Wärmeklasse : B
Netzzuleitung : 3 x 1,5 mm2
Einbauort : Dach
Einbaulage : senkrecht
Material : Stahlblech, verzinkt
Gewicht : 42,3 kg
Klappe : integriert
Klappenart : selbstt. öffnend/schließend
Nennweite : 315 mm
Breite : 724 mm
Höhe : 724 mm
Tiefe : 547 mm
Fördermitteltemperatur bei Nennstrom : -20  C bis 50  C
Fördermitteltemperatur bei IMax : -20  C bis 50  C
Verpackungseinheit : 1 Stück
Sortiment : C
GTIN (EAN) : 4012799870180
Technische Daten nach ErP im Best Efficiency Point
(BEP)
Gesamteffizienz e : 48,8 %
Messkategorie : C
Effizienzkategorie : statisch
Effizienzgrad N : 65,6
VSD erforderlich : VSD integriert
Herstellungsjahr : siehe Typenschild
Herstellername / Amtliche Registriernummer /
Niederlassungsort des Herstellers : Maico
Elektroapparate-Fabrik GmbH / Registergericht
Freiburg, HRB 601233
Art.-Nr. : 0087.0018
PBEP / FördervolumenBEP / Pfs, BEP : 0,255 kW / 1.690
m3/h / 432 Pa
nBEP : 1.102 1/min
spezifisches Verhältnis : ca. 1
Informationen zur Zerlegung und Entsorgung : siehe
Montageanleitung
Informationen zu Einbau, Betrieb und Instandhaltung :
siehe Montageanleitung
Verwendete Gegenstände bei der Effizienz-Messung, die
nicht durch die Messkategorie beschrieben sind :
Ermittlung der Energieeffizienz ohne Gehäuse.
SchallleistungspegelLWA5 : 74 dB(A)
Technische Daten nach ErP im Best Efficiency Point
(BEP)
Gesamteffizienz e : 48,8 %
Messkategorie : C
Effizienzkategorie : statisch
Effizienzgrad N : 65,6
VSD erforderlich : VSD integriert
Herstellungsjahr : siehe Typenschild
Herstellername / Amtliche Registriernummer /
Niederlassungsort des Herstellers : Maico
Elektroapparate-Fabrik GmbH / Registergericht
Freiburg, HRB 601233
Art.-Nr. : 0087.0018
PBEP / FördervolumenBEP / Pfs, BEP : 0,255 kW / 1.690
m3/h / 432 Pa
nBEP : 1.102 1/min
spezifisches Verhältnis : ca. 1
Informationen zur Zerlegung und Entsorgung : siehe
Montageanleitung
Informationen zu Einbau, Betrieb und Instandhaltung :
siehe Montageanleitung
Verwendete Gegenstände bei der Effizienz-Messung, die
nicht durch die Messkategorie beschrieben sind :
Ermittlung der Energieeffizienz ohne Gehäuse.
SchallleistungspegelLWA5 : 74 dB(A)
Hersteller: MAICO
GRD 31 Radial-Dachventilator
Artikelnummer: 0087.0018
Menge: 1,000 Stck

**10.126 Centro-M Abluftelement Manuelles Abluftelement für Zentralentlüftungssysteme, 30 m3/h bis 65**
Abluftelement Centro-M - Ausführung manuell:
Für gemeinsam veränderlichen Volumenstrom.
Abluftelement fest eingestellt.
MAICO Centro-M Abluftelemente besitzen keinen
elektrischen Anschluss und können in allen Bereichen
nach DIN VDE 0100-701 eingebaut werden.
Merkmale:
Abluftelement mit Abdeckung und G2-Filter zum Einbau in
Unterputzgehäuse.
Einsetzbar mit Zentralentlüftungssystem Centro.
Brandschutz identisch mit MAICO
ER-Einzelraumentlüftung.
Keine Kaltrauchsperren notwendig.
Keine zusätzlichen Schalldämpfer notwendig.
Farbe verkehrsweiß, ähnlich RAL 9016.
Problemloser Filterwechsel ohne Werkzeug.
Abdeckung um +- 5  drehbar, dadurch Ausgleich bei
schief eingesetztem Gehäuse möglich.
Montagefreundliche Schnappbefestigung des
Abluftelements im Gehäuse.
Schachtpegeldifferenz gemäß DIN 4109, geprüft vom
IAB Oberursel.
Technische Daten
Ausführung : manuell
Fördervolumen : 30 m3/h / 65 m3/h
Mindestfördervolumen : 30 m3/h
Luftrichtung : Entlüftung
Einbauort : Wand / Decke
Einbauart : Unterputz
Systemart : zentral
Material : Kunststoff
Farbe : verkehrsweiß, ähnlich RAL 9016
Gewicht : 0,8 kg
Filterklasse : G2
Breite : 251 mm
Höhe : 313,5 mm
Tiefe : 138 mm
Schalldruckpegel : 26 dB(A) / 33 dB(A) (Angabe gemäß
DIN 18017-3 bei eineräqivalenten Absorptionsfläche AL =
10 m2)
Verpackungseinheit : 1 Stück
Sortiment : B
GTIN (EAN) : 4012799841821
Hersteller: MAICO
Centro-M Abluftelement
Artikelnummer: 0084.0182
Menge: 1,000 Stck

**10.127 Centro-E Abluftelement Elektrisch betriebenes Abluftelement für Centro-ER System zur Zentrale**
Abluftelement Centro-E - Ausführung elektrisch:
Abluftelement mit elektrothermischem Stellantrieb.
Für Grund- und Bedarfslüftung.
Druckregelung für zentralen Ventilator erforderlich.
Elektrische Steckverbindung für schnelle Montage des
Abluftelements im Gehäuse.
MAICO Centro-E-Abluftelemente entsprechen der Schutzart
IP X5 und können somit im Bereich 1 nach DIN VDE
0100-701, auch bei Strahlwasser eingebaut werden.
Schutzklasse II.
Merkmale:
Abluftelement mit Abdeckung und G2-Filter zum Einbau in
Unterputzgehäuse.
Einsetzbar mit Zentralentlüftungssystem Centro.
Brandschutz identisch mit MAICO
ER-Einzelraumentlüftung.
Keine Kaltrauchsperren notwendig.
Keine zusätzlichen Schalldämpfer notwendig.
Farbe verkehrsweiß, ähnlich RAL 9016.
Problemloser Filterwechsel ohne Werkzeug.
Abdeckung um +- 5  drehbar, dadurch Ausgleich bei
schief eingesetztem Gehäuse möglich.
Montagefreundliche Schnappbefestigung des
Abluftelements im Gehäuse.
Schachtpegeldifferenz gemäß DIN 4109, geprüft vom
IAB Oberursel.
Technische Daten
Ausführung : elektrisch
Fördervolumen : 30 m3/h / 65 m3/h
Mindestfördervolumen : 30 m3/h
Luftrichtung : Entlüftung
Spannungsart : Wechselstrom
Bemessungsspannung : 230 V
Netzfrequenz : 50 Hz / 60 Hz
Leistungsaufnahme : 3 W
IMax : 0,9 A
Schutzart : IP X5
Netzzuleitung : 3 x 1,5 mm2
Einbauort : Wand / Decke
Einbauart : Unterputz
Systemart : zentral
Material : Kunststoff
Farbe : verkehrsweiß, ähnlich RAL 9016
Gewicht : 0,8 kg
Filterklasse : G2
Breite : 251 mm
Höhe : 313,5 mm
Tiefe : 138 mm
Fördermitteltemperatur bei IMax : 40  C
Schalldruckpegel : 26 dB(A) / 33 dB(A) (Angabe gemäß
DIN 18017-3 bei eineräqivalenten Absorptionsfläche AL =
10 m2)
Verpackungseinheit : 1 Stück
Sortiment : B
GTIN (EAN) : 4012799841838
Hersteller: MAICO
Centro-E Abluftelement
Artikelnummer: 0084.0183
Menge: 1,000 Stck

**10.128 Centro-H Abluftelement Elektrisch betriebenes feuchtegesteuertes Abluftelement für Centro-ER**
Abluftelement Centro-H - Ausführung mit automatischer
Feuchtesteuerung:
Abluftelement mit elektrothermischem Stellantrieb.
Für Grund- und Bedarfslüftung.
Druckregelung für zentralen Ventilator erforderlich.
Elektrische Steckverbindung für schnelle Montage des
Abluftelements im Gehäuse.
MAICO Centro-H-Abluftelemente entsprechen der Schutzart
IP X5 und können somit im Bereich 1 nach DIN VDE
0100-701, auch bei Strahlwasser eingebaut werden.
Schutzklasse II.
Barrierefreies Produkt, da automatisches Ein- /
Ausschalten.
Einschaltpunkt: 60 %, 70 %, 80 % oder 90 % relative
Feuchte mit Steckbrücke (Jumper) einstellbar.
Ausschaltpunkt: ca. 10 % unter dem Einschaltpunkt
(immer fest eingestellter Wert).
Manuelle Bedienung über einen Schalter möglich, z. B.
Einschalten der Bedarfslüftung per Lichtschalter.
Standardschaltung: Abluftelement geschlossen Betrieb in
Grundlüftung, Feuchtesteuerung ist bei Überschreitung
des Einschaltpunkts aktiv - Betrieb in Bedarfslüftung,
bei Unterschreitung des Ausschaltpunkts - Betrieb in
Grundlüftung.
Weitere Schaltungsvarianten: manuelle Zuschaltung der
Bedarfslüftung.
Einschalten der Volllast durch den Lichtschalter und
damit verbunden eine Nachlaufsteuerung (Nachlaufzeit 9
min) des Ventilators.
Merkmale:
Abluftelement mit Abdeckung und G2-Filter zum Einbau in
Unterputzgehäuse.
Einsetzbar mit Zentralentlüftungssystem Centro.
Brandschutz identisch mit MAICO
ER-Einzelraumentlüftung.
Keine Kaltrauchsperren notwendig.
Keine zusätzlichen Schalldämpfer notwendig.
Farbe verkehrsweiß, ähnlich RAL 9016.
Problemloser Filterwechsel ohne Werkzeug.
Abdeckung um +- 5  drehbar, dadurch Ausgleich bei
schief eingesetztem Gehäuse möglich.
Montagefreundliche Schnappbefestigung des
Abluftelements im Gehäuse.
Schachtpegeldifferenz gemäß DIN 4109, geprüft vom
IAB Oberursel.
Technische Daten
Ausführung : elektrisch
Fördervolumen : 30 m3/h / 65 m3/h
Mindestfördervolumen : 30 m3/h
Luftrichtung : Entlüftung
Spannungsart : Wechselstrom
Bemessungsspannung : 230 V
Netzfrequenz : 50 Hz / 60 Hz
Leistungsaufnahme : 3,5 W
IMax : 0,9 A
Schutzart : IP X5
Netzzuleitung : 3 x 1,5 mm2
Einbauort : Wand / Decke
Einbauart : Unterputz
Systemart : zentral
Material : Kunststoff
Farbe : verkehrsweiß, ähnlich RAL 9016
Gewicht : 0,8 kg
Filterklasse : G2
Breite : 251 mm
Höhe : 313,5 mm
Tiefe : 138 mm
Fördermitteltemperatur bei IMax : 40  C
Nachlaufzeit : 6 min (Nachlaufzeit bei Verwendung eines
optionalen Schalters (z.B. Lichtschalter) verfügbar)
Schalldruckpegel : 26 dB(A) / 33 dB(A) (Angabe gemäß
DIN 18017-3 bei eineräqivalenten Absorptionsfläche AL =
10 m2)
Verpackungseinheit : 1 Stück
Sortiment : B
GTIN (EAN) : 4012799841876
Hersteller: MAICO
Centro-H Abluftelement
Artikelnummer: 0084.0187
Menge: 1,000 Stck

**10.129 Centro-M Aufputz-Abluftelement, Brandschutz Manuelles Aufputz-Abluftelement mit Brandschutz-Metall-Absperrklappe f**
Abluftelement Centro-M-APB - Ausführung manuell:
Für gemeinsam veränderlichen Volumenstrom.
Abluftelement fest eingestellt.
MAICO Centro-M-APB Abluftelemente besitzen keinen
elektrischen Anschluss und können in allen Bereichen
nach DIN VDE 0100-701 eingebaut werden.
Merkmale:
Abluftelement mit G2-Filter in Aufputzausführung für
Wohnungsküchen, Bad und WC.
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 4109, geprüft vom
IAB Oberursel.
Technische Daten
Ausführung : manuell
Fördervolumen : 30 m3/h / 65 m3/h
Mindestfördervolumen : 30 m3/h
Luftrichtung : Entlüftung
Einbauort : Wand / Decke
Einbauart : Aufputz
Systemart : zentral
Material : Kunststoff
Farbe : verkehrsweiß, ähnlich RAL 9016
Gewicht : 1,4 kg
Filterklasse : G2
Breite : 236 mm
Höhe : 236 mm
Tiefe : 217,5 mm
Schalldruckpegel : 26 dB(A) / 33 dB(A) (Angabe gemäß
DIN 18017-3 bei eineräqivalenten Absorptionsfläche AL =
10 m2)
Verpackungseinheit : 1 Stück
Sortiment : B
GTIN (EAN) : 4012799841845
Hersteller: MAICO
Centro-M-APB Aufputz-Abluftelement, Brandschutz
Artikelnummer: 0084.0184
Menge: 1,000 Stck

**10.130 Centro-E Aufputz-Abluftelement, Brandschutz Elektrisch betriebenes Aufputz-Abluftelement mit Brandschutz-Metall-Ab**
Abluftelement Centro-E-APB - Ausführung elektrisch:
Abluftelement mit elektrothermischem Stellantrieb.
Für Grund- und Bedarfslüftung.
Druckregelung für zentralen Ventilator erforderlich.
Elektrische Steckverbindung für schnelle Montage des
Abluftelements im Gehäuse.
MAICO Centro-E-APB Abluftelemente entsprechen der
Schutzart IP X5 und können somit im Bereich 1 nach DIN
VDE 0100-701, auch bei Strahlwasser eingebaut werden.
Schutzklasse II.
Merkmale:
Abluftelement mit G2-Filter in Aufputzausführung für
Wohnungsküchen, Bad und WC.
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 4109, geprüft vom
IAB Oberursel.
Technische Daten
Ausführung : elektrisch
Fördervolumen : 30 m3/h / 65 m3/h
Mindestfördervolumen : 30 m3/h
Luftrichtung : Entlüftung
Spannungsart : Wechselstrom
Bemessungsspannung : 230 V
Netzfrequenz : 50 Hz / 60 Hz
Leistungsaufnahme : 3 W
IMax : 0,9 A
Schutzart : IP X5
Netzzuleitung : 3 x 1,5 mm2
Einbauort : Wand / Decke
Einbauart : Aufputz
Systemart : zentral
Material : Kunststoff
Farbe : verkehrsweiß, ähnlich RAL 9016
Gewicht : 1,5 kg
Filterklasse : G2
Breite : 236 mm
Höhe : 236 mm
Tiefe : 217,5 mm
Fördermitteltemperatur bei IMax : 40  C
Schalldruckpegel : 26 dB(A) / 33 dB(A) (Angabe gemäß
DIN 18017-3 bei eineräqivalenten Absorptionsfläche AL =
10 m2)
Verpackungseinheit : 1 Stück
Sortiment : B
GTIN (EAN) : 4012799841852
Hersteller: MAICO
Centro-E-APB Aufputz-Abluftelement, Brandschutz
Artikelnummer: 0084.0185
Menge: 1,000 Stck

**10.131 Centro-H Aufputz-Abluftelement, Brandschutz Elektrisch betriebenes feuchtegesteuertes Aufputz- Abluftelement Brand**
Abluftelement Centro-H-APB - Ausführung mit
automatischer Feuchtesteuerung:
Abluftelement mit elektrothermischem Stellantrieb.
Für Grund- und Bedarfslüftung.
Druckregelung für zentralen Ventilator erforderlich.
Elektrische Steckverbindung für schnelle Montage des
Abluftelements im Gehäuse.
MAICO Centro-H-APB Abluftelemente entsprechen der
Schutzart IP X5 und können somit im Bereich 1 nach DIN
VDE 0100-701, auch bei Strahlwasser eingebaut werden.
Schutzklasse II.
Barrierefreies Produkt, da automatisches Ein- /
Ausschalten.
Einschaltpunkt: 60 %, 70 %, 80 % oder 90 % relative
Feuchte mit Steckbrücke (Jumper) einstellbar.
Ausschaltpunkt: ca. 10 % unter dem Einschaltpunkt
(immer fest eingestellter Wert).
Manuelle Bedienung über einen Schalter möglich, z. B.
Einschalten der Bedarfslüftung per Lichtschalter.
Standardschaltung: Abluftelement geschlossen Betrieb in
Grundlüftung, Feuchtesteuerung ist bei Überschreitung
des Einschaltpunkts aktiv - Betrieb in Bedarfslüftung,
bei Unterschreitung des Ausschaltpunkts - Betrieb in
Grundlüftung.
Weitere Schaltungsvarianten: manuelle Zuschaltung der
Bedarfslüftung.
Einschalten der Volllast durch den Lichtschalter und
damit verbunden eine Nachlaufsteuerung (Nachlaufzeit 9
min) des Ventilators.
Merkmale:
Abluftelement mit G2-Filter in Aufputzausführung für
Wohnungsküchen, Bad und WC.
Einsetzbar mit Zentralentlüftungssystem Centro.
Mindestvolumenstrom 30 m3/h.
Brandschutz identisch mit MAICO
ER-Einzelraumentlüftung.
Kaltrauchsperren serienmäßig.
Keine zusätzlichen Telefonie-Schalldämpfer notwendig.
Mit wartungsfreier Brandschutz-Absperrvorrichtung gegen
Brandübertragung K90-18017.
Gehäuse drehbar, dadurch Anschluss des Ausblasstutzens
links oben oder rechts oben an die Hauptleitung.
Farbe verkehrsweiß, ähnlich RAL 9016.
Problemloser Filterwechsel ohne Werkzeug.
Metall-Ausblasstutzen DN 75/80 mit selbsttätiger
Metall-Rückschlagklappe.
Schachtpegeldifferenz gemäß DIN 4109, geprüft vom
IAB Oberursel.
Technische Daten
Ausführung : elektrisch
Fördervolumen : 30 m3/h / 65 m3/h
Mindestfördervolumen : 30 m3/h
Luftrichtung : Entlüftung
Spannungsart : Wechselstrom
Bemessungsspannung : 230 V
Netzfrequenz : 50 Hz / 60 Hz
Leistungsaufnahme : 3,5 W
IMax : 0,9 A
Schutzart : IP X5
Netzzuleitung : 3 x 1,5 mm2
Einbauort : Wand / Decke
Einbauart : Aufputz
Systemart : zentral
Material : Kunststoff
Farbe : verkehrsweiß, ähnlich RAL 9016
Gewicht : 0,8 kg
Filterklasse : G2
Breite : 236 mm
Höhe : 236 mm
Tiefe : 217,5 mm
Fördermitteltemperatur bei IMax : 40  C
Nachlaufzeit : 6 min (Nachlaufzeit bei Verwendung eines
optionalen Schalters (z.B. Lichtschalter) verfügbar)
Schalldruckpegel : 26 dB(A) / 33 dB(A) (Angabe gemäß
DIN 18017-3 bei eineräqivalenten Absorptionsfläche AL =
10 m2)
Verpackungseinheit : 1 Stück
Sortiment : B
GTIN (EAN) : 4012799841883
Hersteller: MAICO
Centro-H-APB Aufputz-Abluftelement, Brandschutz
Artikelnummer: 0084.0188
Menge: 1,000 Stck

**10.132 RLS RC Raumluftsteuerung Raumluftsteuerung für funkbasiertes Abluftsystem MAICOsmart**
Funksteuerung für funkbasiertes Abluftsystem
MAICOsmart.
Zur kabellosen Ansteuerung von Ventilatoren ECA ...
ipro RC/RCH und ER 100 RC.
Energieversorgung erfolgt über eine integrierte
Solarzelle und eine Pufferbatterie.
An der Steuerung sind folgende Lüftungsstufen wählbar:
Lüftungsstufen 1 bis 3 - von gering für die Abwesenheit
tagsüber bis hoch für einen raschen Luftwechsel.
Urlaubsmodus: Bei längerer Abwesenheit, aktiviert einen
Intervallbetrieb der Ventilatoren.
Die Funksteuerung RLS RC verfügt über folgende
Einstellmöglichkeiten:
Das Intervall der Filterwechselanzeige lässt sich
zwischen 2 und 6 Monaten einstellen.
Aus-Funktion bei Unterschreitung einer voreinstellbaren
Raumtemperatur.
Die System-Stufe 0 ist deaktivierbar, so dass das
Lüftungssystem immer mindestens mit der Lüftung zum
Feuchteschutz entlüftet wird. Diese Funktion ist auch
in Verbindung mit DIN 18017-3 Anlagen notwendig.
Die RLS RC wird immer am Master-Ventilator eingelernt.
Keine Anschlussleitung, daher überall montierbar.
In einem beleuchteten Raum montieren.
Technische Daten
Ausführung : Funkempfänger
Batterie : AA Lithium, 3,6 V
Schutzart : IP 30
Netzzuleitung : nicht notwendig
Einbauort : Wand
Aufstellungsort : zeitweise beleuchteter Raum
Einbauart : Aufputz
Einbaulage : beliebig
Material : Kunststoff
Farbe : verkehrsweiß, ähnlich RAL 9016
Gewicht : 0,227 kg
Breite : 94 mm
Höhe : 153 mm
Tiefe : 20 mm
Reichweite im Gebäude : 30 m
Verpackungseinheit : 1 Stück
Sortiment : A
GTIN (EAN) : 4012799578499
Hersteller: MAICO
RLS RC Raumluftsteuerung
Artikelnummer: 0157.0849
Menge: 1,000 Stck

**10.133 DS RC Funkschalter Funkschalter zum drahtlosen Schalten von ECA ... ipro RC/RCH- und ER 1**
EnOcean-Funkschalter.
Der Funkschalter kann einzeln mit den Ventilatoren ECA
... ipro RC/RCH, ER 100 RC oder mit dem MAICOsmart
System verwendet werden.
Ebenfalls kann der Funkschalter in Kombination mit dem
EnOcean-Steckmodul E-SM verwendet werden, um die
zentralen Lüftungsgeräte WS 160 Flat, WS 170 KBR../WS
170 KBL.., WS 320/470 sowie WR 310/410 per EnOcean
steuern zu können.
Für Sanierungen und nachträgliche Installation - kein
Maler- oder Tapezieraufwand.
Fliesen müssen nicht abgeschlagen oder erneuert werden.
Einsatz überall dort, wo keine Steuerleitung
installiert werden kann.
Funkschalter ist mobil einsetzbar.
Funkschalter benötigt keine Batterie.
Funkschalter kann angeschraubt oder auf Glasflächen
geklebt werden.
Einfaches Einlernen der Sender erspart aufwändige
Programmierarbeit.
Technische Daten
Batterie : nicht notwendig
Schutzart : IP 20
Netzzuleitung : nicht notwendig
Einbauort : Wand
Einbauart : Aufputz
Material : Kunststoff
Farbe : reinweiß, ähnlich RAL 9010
Gewicht : 0,1 kg
Breite : 83 mm
Höhe : 83 mm
Tiefe : 16 mm
Umgebungstemperatur : -25  C bis 65  C
Funkfrequenz : 868,3 MHz
Anzahl Funkkanäle : 4 Kanäle
Reichweite im Gebäude : 30 m
Verpackungseinheit : 1 Stück
Sortiment : C
GTIN (EAN) : 4012799578321
Hersteller: MAICO
DS RC Funkschalter
Artikelnummer: 0157.0832
Menge: 1,000 Stck

**10.134 ZEG2 EC Zentrales Abluftgerät Zentrales Abluftgerät mit Feuchtesensor/Feuchtesteuerung ohne Wärmerüc**
Merkmale:
Zentrales Entlüftungsgerät.
Zur gleichzeitigen Entlüftung mehrerer Räume in
Einfamilienhäusern oder Wohnungen.
Schutzart IP 20.
Gehäuse einfach zu reinigen.
Das Gerät ist mit einem leise laufenden und
energieeffizienten EC-Motor ausgestattet.
Mit 5 möglichen Abluftanschlüssen (3 x DN 125, 1 x DN
125/DN 160) und 1 x DN 160 = "Sollbruchstelle")
Mit einem Fortluftstutzen DN 125.
Motor und die Elektronik sind integriert.
Max. sind 28 Drehzahlstufen möglich.
Standardmäßig auf die Stufen 1(a*) = "Niedrig", 3(a*) =
"Normal" und 11 (a*) = "Hoch" voreingestellt.
Die voreingestellten Drehzahlstufen können problemlos
über sogenannte DIP-Schalter verändert werden.
Mit integriertem Feuchtigkeitssensor für automatische
feuchteabhängige Ansteuerung.
Kabellose Fernbedienung ZEG2 EC-FB im Lieferumfang
enthalten.
* = es gibt die Kennlinie "a" und die Kennlinie "b", je
nach Einstellung des DIP-Schalters 7
Steuerung:
Kabellose Fernbedienung ZEG2 EC-FB mit
Feuchtigkeitssensor-Ansteuerung und 6 Einstelltasten
(Feuchtigkeitssensor ist im ZEG2 EC enthalten).
Funkfrequenz 868,3 MHz.
Abmessungen (HxBxT): 83x80x28 mm.
Schutzart: IP 30.
Statusanzeigen per LED.
Einstellungen
Abwesenheits-Betrieb ('Energiesparmodus)
Automatik-Betrieb regelt Lüftungsstufe gemäß den
ermittelten Feuchtesensor-Messwerten
Timer-Betrieb(15/30/60Minuten) in Stufe 'Hoch - dann
wieder zuletzt gewählte Stufe
1. Niedrige Drehzahl - Standardposition bei Nacht
2. Normale Drehzahl - Standardposition bei Tag
3. Hohe Drehzahl - beim Kochen und Duschen
Zum Automatik-Betrieb: In dieser Position läuft das
Abluftgerät bei niedriger Drehzahl bis ein deutlicher
Anstieg der relativen Luftfeuchtigkeit in der Abluft
innerhalb von 3 Minuten (einstellbar 5 % oder 10 % mit
DIP-Schalter 7) gemessen wird. Das Gerät schaltet dann
von Stufe "Niedrig" (1) auf "Normal" (2) oder "Hoch"
(3) je nach Einstellung von DIP-Schalter 7. Wird ein
Absinken der Feuchte festgestellt läuft das ZEG2 EC für
15 oder 30 Minuten in Stufe 'Normal, bzw. 'Hoch
(Nachlaufzeit mit DIP-Schalter 8 einstellbar).
Anschließend schaltet das Gerät auf Stufe 'Niedrig
zurück.
Zum Abwesenheits-Betrieb: Das ZEG2 EC läuft im
Energiesparmodus und reagiert nicht auf den
Feuchtesensor.
Montagehinweise:
Die Fernbedienung ZEG2 EC-FB kann in feuchten Räumen
installiert werden, aber nicht direkt in der
Duschkabine. Es darf kein Spritzwasser an die
Fernbedienung gelangen (Relative Feuchte max. 90 %).
Das ZEG2 EC Gerät muss in einem trockenen Raum
aufgestellt werden, es darf nicht mit Spritzwasser in
Berührung kommen (Relative Feuchte max. 90 %).
Elektrischer Anschluss:
Flexibles Anschlusskabel ca. 1,2 m lang.
Technische Daten
Fördervolumen : 535 m3/h / 600 m3/h (Systemdruck bei
200 Pa bzw. Systemdruck bei 100 Pa)
Drehzahlsteuerbar : +
SEC average : -20,6 kWh/(m2*a)
Energieeffizienzklasse : D
Spannungsart : Wechselstrom
Bemessungsspannung : 230 V
Netzfrequenz : 50 Hz
Leistungsaufnahme : 2 W - 85 W
IMax : 0,05 A - 0,8 A
Schutzart : IP 20
Aufstellungsort : Keller / Speicher / Kniestock /
Hauswirtschaftsraum / Heizungsraum / Technikraum
Einbaulage : senkrecht / waagerecht
Systemart : zentral
Material : Kunststoff
Gewicht : 4,6 kg
Anschlussdurchmesser : 125 mm
Breite : 443 mm
Höhe : 463 mm
Tiefe : 303 mm
Verpackungseinheit : 1 Stück
Sortiment : K
GTIN (EAN) : 4012799862062
Hersteller: MAICO
ZEG2 EC Zentrales Abluftgerät
Artikelnummer: 0086.0206
Menge: 1,000 Stck

**10.135 Trio LZ Zentrales Lüftungsgerät Längs-durchströmtes sehr leises und kompaktes Zentralgerät, Abluft lin**
Merkmale:
Hocheffizientes, intelligentes, sehr flaches zentrales
Lüftungsgerät mit Wärmerückgewinnung für die
Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: granitgrau, ähnlich RAL 7026.
Innenauskleidung aus temperaturbeständigem und äußerst
schall- und wärmedämmendem Spezialschaum mit einer
Verhautung.
Das Material zeichnet sich darüber hinaus durch seine
hygienischen Eigenschaften aus.
Höchste Luftdichtigkeit.
Filterwechsel einfach ohne Werkzeug möglich (nur bei Z
Geräten).
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft (QZ) oder Fortluft bzw.
Außenluft (LZ)
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -37,26 kWh/(m2*a)
Energieeffizienzklasse : A
Spannungsart : Wechselstrom
Bemessungsspannung : 230 V
Netzfrequenz : 50 Hz / 60 Hz
SPI-Wert nach DIN EN 13141-7 (A7) : 0,28 Wh/m3
Leistungsaufnahme nach DIN EN 13141-7 (A7) : 23 W
Stand-By-Leistungsaufnahme : < 1 W
IMax : 1 A
Schutzart : IP 40
DIBT-Zulassung : nein
PHI-Zertifizierung : nein
Systemart : zentral
Material : Stahlblech, pulverbeschichtet
Material Wärmetauscher : Kunststoff
Material Innenverkleidung : Schaum (Kunststoff)
Farbe : granitgrau, ähnlich RAL 7026
Gewicht : 38 kg
Filterklasse : M5 / F7
Anschlussdurchmesser : 125 mm
Breite : 600 mm
Höhe : 210 mm
Tiefe : 1.000 mm
Fördermitteltemperatur bei IMax : -20  C bis 50  C
Max. Wärmebereitstellungsgrad nach DIN EN 13141-7 (A7)
: 82 %
Wärmetauscherbauart : Enthalpie-Kreuz-Gegenstrom
Bypass : nein
Vorheizregister : nein
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951247
Hersteller: MAICO
Trio LZ Zentrales Lüftungsgerät
Artikelnummer: 0095.0124
Menge: 1,000 Stck

**10.136 Trio LZV Zentrales Lüftungsgerät Längs-durchströmtes sehr leises und kompaktes Zentralgerät, Abluft lin**
Merkmale:
Hocheffizientes, intelligentes, sehr flaches zentrales
Lüftungsgerät mit Wärmerückgewinnung für die
Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: granitgrau, ähnlich RAL 7026.
Innenauskleidung aus temperaturbeständigem und äußerst
schall- und wärmedämmendem Spezialschaum mit einer
Verhautung.
Das Material zeichnet sich darüber hinaus durch seine
hygienischen Eigenschaften aus.
Höchste Luftdichtigkeit.
Filterwechsel einfach ohne Werkzeug möglich (nur bei Z
Geräten).
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft (QZ) oder Fortluft bzw.
Außenluft (LZ)
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -37,26 kWh/(m2*a)
Energieeffizienzklasse : A
Spannungsart : Wechselstrom
Bemessungsspannung : 230 V
Netzfrequenz : 50 Hz / 60 Hz
SPI-Wert nach DIN EN 13141-7 (A7) : 0,28 Wh/m3
Leistungsaufnahme nach DIN EN 13141-7 (A7) : 23 W
Stand-By-Leistungsaufnahme : < 1 W
IMax : 5 A
Schutzart : IP 40
DIBT-Zulassung : nein
PHI-Zertifizierung : nein
Systemart : zentral
Material : Stahlblech, pulverbeschichtet
Material Wärmetauscher : Kunststoff
Material Innenverkleidung : Schaum (Kunststoff)
Farbe : granitgrau, ähnlich RAL 7026
Gewicht : 38 kg
Filterklasse : M5 / F7
Anschlussdurchmesser : 125 mm
Breite : 600 mm
Höhe : 210 mm
Tiefe : 1.000 mm
Fördermitteltemperatur bei IMax : -20  C bis 50  C
Max. Wärmebereitstellungsgrad nach DIN EN 13141-7 (A7)
: 82 %
Wärmetauscherbauart : Enthalpie-Kreuz-Gegenstrom
Bypass : nein
Vorheizregister : integriert
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951254
Hersteller: MAICO
Trio LZV Zentrales Lüftungsgerät
Artikelnummer: 0095.0125
Menge: 1,000 Stck

**10.137 Trio QZ- Zentrales Lüftungsgerät Quer-durchströmtes sehr leises und kompaktes Zentralgerät, Abluft link**
Merkmale:
Hocheffizientes, intelligentes, sehr flaches zentrales
Lüftungsgerät mit Wärmerückgewinnung für die
Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: granitgrau, ähnlich RAL 7026.
Innenauskleidung aus temperaturbeständigem und äußerst
schall- und wärmedämmendem Spezialschaum mit einer
Verhautung.
Das Material zeichnet sich darüber hinaus durch seine
hygienischen Eigenschaften aus.
Höchste Luftdichtigkeit.
Filterwechsel einfach ohne Werkzeug möglich (nur bei Z
Geräten).
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft (QZ) oder Fortluft bzw.
Außenluft (LZ)
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -37,26 kWh/(m2*a)
Energieeffizienzklasse : A
Spannungsart : Wechselstrom
Bemessungsspannung : 230 V
Netzfrequenz : 50 Hz / 60 Hz
SPI-Wert nach DIN EN 13141-7 (A7) : 0,28 Wh/m3
Leistungsaufnahme nach DIN EN 13141-7 (A7) : 23 W
Stand-By-Leistungsaufnahme : < 1 W
IMax : 1 A
Schutzart : IP 40
DIBT-Zulassung : nein
PHI-Zertifizierung : nein
Systemart : zentral
Material : Stahlblech, pulverbeschichtet
Material Wärmetauscher : Kunststoff
Material Innenverkleidung : Schaum (Kunststoff)
Farbe : granitgrau, ähnlich RAL 7026
Gewicht : 38 kg
Filterklasse : M5 / F7
Anschlussdurchmesser : 125 mm
Breite : 600 mm
Höhe : 210 mm
Tiefe : 1.000 mm
Fördermitteltemperatur bei IMax : -20  C bis 50  C
Max. Wärmebereitstellungsgrad nach DIN EN 13141-7 (A7)
: 82 %
Wärmetauscherbauart : Enthalpie-Kreuz-Gegenstrom
Bypass : nein
Vorheizregister : nein
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951261
Hersteller: MAICO
Trio QZ-AL Zentrales Lüftungsgerät
Artikelnummer: 0095.0126
Menge: 1,000 Stck

**10.138 Trio QZ- Zentrales Lüftungsgerät Quer-durchströmtes sehr leises und kompaktes Zentralgerät, Abluft link**
Merkmale:
Hocheffizientes, intelligentes, sehr flaches zentrales
Lüftungsgerät mit Wärmerückgewinnung für die
Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: granitgrau, ähnlich RAL 7026.
Innenauskleidung aus temperaturbeständigem und äußerst
schall- und wärmedämmendem Spezialschaum mit einer
Verhautung.
Das Material zeichnet sich darüber hinaus durch seine
hygienischen Eigenschaften aus.
Höchste Luftdichtigkeit.
Filterwechsel einfach ohne Werkzeug möglich (nur bei Z
Geräten).
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft (QZ) oder Fortluft bzw.
Außenluft (LZ)
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -37,26 kWh/(m2*a)
Energieeffizienzklasse : A
Spannungsart : Wechselstrom
Bemessungsspannung : 230 V
Netzfrequenz : 50 Hz / 60 Hz
SPI-Wert nach DIN EN 13141-7 (A7) : 0,28 Wh/m3
Leistungsaufnahme nach DIN EN 13141-7 (A7) : 23 W
Stand-By-Leistungsaufnahme : < 1 W
IMax : 5 A
Schutzart : IP 40
DIBT-Zulassung : nein
PHI-Zertifizierung : nein
Systemart : zentral
Material : Stahlblech, pulverbeschichtet
Material Wärmetauscher : Kunststoff
Material Innenverkleidung : Schaum (Kunststoff)
Farbe : granitgrau, ähnlich RAL 7026
Gewicht : 38 kg
Filterklasse : M5 / F7
Anschlussdurchmesser : 125 mm
Breite : 600 mm
Höhe : 210 mm
Tiefe : 1.000 mm
Fördermitteltemperatur bei IMax : -20  C bis 50  C
Max. Wärmebereitstellungsgrad nach DIN EN 13141-7 (A7)
: 82 %
Wärmetauscherbauart : Enthalpie-Kreuz-Gegenstrom
Bypass : nein
Vorheizregister : integriert
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951278
Hersteller: MAICO
Trio QZ-ALV Zentrales Lüftungsgerät
Artikelnummer: 0095.0127
Menge: 1,000 Stck

**10.139 Trio QZ- Zentrales Lüftungsgerät Quer-durchströmtes sehr leises und kompaktes Zentralgerät, Abluft rech**
Merkmale:
Hocheffizientes, intelligentes, sehr flaches zentrales
Lüftungsgerät mit Wärmerückgewinnung für die
Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: granitgrau, ähnlich RAL 7026.
Innenauskleidung aus temperaturbeständigem und äußerst
schall- und wärmedämmendem Spezialschaum mit einer
Verhautung.
Das Material zeichnet sich darüber hinaus durch seine
hygienischen Eigenschaften aus.
Höchste Luftdichtigkeit.
Filterwechsel einfach ohne Werkzeug möglich (nur bei Z
Geräten).
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft (QZ) oder Fortluft bzw.
Außenluft (LZ)
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -37,26 kWh/(m2*a)
Energieeffizienzklasse : A
Spannungsart : Wechselstrom
Bemessungsspannung : 230 V
Netzfrequenz : 50 Hz / 60 Hz
SPI-Wert nach DIN EN 13141-7 (A7) : 0,28 Wh/m3
Leistungsaufnahme nach DIN EN 13141-7 (A7) : 23 W
Stand-By-Leistungsaufnahme : < 1 W
IMax : 1 A
Schutzart : IP 40
DIBT-Zulassung : nein
PHI-Zertifizierung : nein
Systemart : zentral
Material : Stahlblech, pulverbeschichtet
Material Wärmetauscher : Kunststoff
Material Innenverkleidung : Schaum (Kunststoff)
Farbe : granitgrau, ähnlich RAL 7026
Gewicht : 38 kg
Filterklasse : M5 / F7
Anschlussdurchmesser : 125 mm
Breite : 600 mm
Höhe : 210 mm
Tiefe : 1.000 mm
Fördermitteltemperatur bei IMax : -20  C bis 50  C
Max. Wärmebereitstellungsgrad nach DIN EN 13141-7 (A7)
: 82 %
Wärmetauscherbauart : Enthalpie-Kreuz-Gegenstrom
Bypass : nein
Vorheizregister : nein
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951285
Hersteller: MAICO
Trio QZ-AR Zentrales Lüftungsgerät
Artikelnummer: 0095.0128
Menge: 1,000 Stck

**10.140 Trio QZ- Zentrales Lüftungsgerät Quer-durchströmtes sehr leises und kompaktes Zentralgerät, Abluft rech**
Merkmale:
Hocheffizientes, intelligentes, sehr flaches zentrales
Lüftungsgerät mit Wärmerückgewinnung für die
Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: granitgrau, ähnlich RAL 7026.
Innenauskleidung aus temperaturbeständigem und äußerst
schall- und wärmedämmendem Spezialschaum mit einer
Verhautung.
Das Material zeichnet sich darüber hinaus durch seine
hygienischen Eigenschaften aus.
Höchste Luftdichtigkeit.
Filterwechsel einfach ohne Werkzeug möglich (nur bei Z
Geräten).
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft (QZ) oder Fortluft bzw.
Außenluft (LZ)
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -37,26 kWh/(m2*a)
Energieeffizienzklasse : A
Spannungsart : Wechselstrom
Bemessungsspannung : 230 V
Netzfrequenz : 50 Hz / 60 Hz
SPI-Wert nach DIN EN 13141-7 (A7) : 0,28 Wh/m3
Leistungsaufnahme nach DIN EN 13141-7 (A7) : 23 W
Stand-By-Leistungsaufnahme : < 1 W
IMax : 5 A
Schutzart : IP 40
DIBT-Zulassung : nein
PHI-Zertifizierung : nein
Systemart : zentral
Material : Stahlblech, pulverbeschichtet
Material Wärmetauscher : Kunststoff
Material Innenverkleidung : Schaum (Kunststoff)
Farbe : granitgrau, ähnlich RAL 7026
Gewicht : 38 kg
Filterklasse : M5 / F7
Anschlussdurchmesser : 125 mm
Breite : 600 mm
Höhe : 210 mm
Tiefe : 1.000 mm
Fördermitteltemperatur bei IMax : -20  C bis 50  C
Max. Wärmebereitstellungsgrad nach DIN EN 13141-7 (A7)
: 82 %
Wärmetauscherbauart : Enthalpie-Kreuz-Gegenstrom
Bypass : nein
Vorheizregister : integriert
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951292
Hersteller: MAICO
Trio QZ-ARV Zentrales Lüftungsgerät
Artikelnummer: 0095.0129
Menge: 1,000 Stck

**10.141 WS 150 R Zentrales Lüftungsgerät Zentrales Lüftungsgerät mit sehr effektiver Wärmerückgewinnung über Kr**
Merkmale:
Automatische Konstant-Volumenstromregelung für
gleichbleibende Luftmenge.
Besonders energiesparend durch Gleichstrommotoren.
Pulverbeschichtetes Blechgehäuse in Sandwichbauweise,
mit integrierter Wärmedämmung.
Farbe hellgrau.
Integriertes Filtersystem mit Grobstaubfilter (G4) in
der Außenluft und in der Abluft. Filterwechsel ohne
Werkzeug möglich.
Je 2 Rohranschlüsse DN 125 mit Gummilippendichtung an
den Seitenwänden des Gerätes. Zum direkten Anschluss
von Rohrschalldämpfern.
Steuerung mittels Bedienteil RLS 2 F im Wohnraum.
Bedienteil zum Schalten der Lüftungsstufen,
Zeitschaltuhr- und Filterüberwachung.
Bedienteil im Lieferumfang nicht enthalten.
DIBT-Zulassung.
Anbindung an KNX-Systeme möglich.
Wärmetauscher:
Kreuz-Gegenstrom-Wärmetauscher aus Aluminium.
Einfaches Herausnehmen des Wärmetauschers zur Reinigung
mit Wasser.
Frostschutz:
Frostschutz über Abschalten der Zuluftventilatoren.
Die Frostschutzsicherung schaltet bei einfrierendem
Wärmetauscher den Zuluftventilator aus.
Empfehlung: Geräte mit Wärmerückgewinnung mit einem
Sole-Erdwärmetauscher kombinieren.
Energieeffiziente Ventilatoren:
2 Radial-Gleichstromventilatoren, je ein Ventilator für
Zuluft und Abluft.
3 Lüftungsstufen einstellbar:
1 = Reduzierte Lüftung: 70, 85, 95, 105 m3/h
2 = Nennlüftung: 85, 100, 120, 135 m3/h
3 = Intensivlüftung: 120, 135, 150, 165 m3/h
Werkseinstellung: 70/100/135 m3/h.
Montagehinweise:
Montage an der Wand oder auf Podest notwendig, um
Zugang zum Kondensatanschluss zu gewährleisten.
Die Frontplatte ist nach Lösen der 2
Schnellspannverschlüsse aufklappbar.
Zur Schalldämmung Gehäuse mit Körperschallplatten
entkoppeln.
Kondensatablauf:
Die Kondensatableitung erfolgt am Geräteboden.
Kondensatablauf (3/4" Außengewinde) zum Anschluss an
einen 1/2" Schlauch.
Technische Daten
Ausführung : Rechtsausführung
Anzahl Lüftungsstufen : 3
Fördervolumen : 70 m3/h - 165 m3/h
Volumenstromkonstant : ja
SEC average : -38,4 kWh/(m2*a)
Energieeffizienzklasse : A
Spannungsart : Wechselstrom
Bemessungsspannung : 230 V
Netzfrequenz : 50 Hz / 60 Hz
SPI-Wert nach DIN EN 13141-7 (A7) : 0,23 Wh/m3
Leistungsaufnahme : 24 W - 51 W (Bei 100 Pa Gegendruck)
Leistungsaufnahme nach DIN EN 13141-7 (A7) : 27 W
Stand-By-Leistungsaufnahme : < 2 W
IMax : 0,5 A
Schutzart : IP 00
DIBT-Zulassung : ja
PHI-Zertifizierung : nein
Aufstellungsort : Keller / Speicher / Kniestock /
Hauswirtschaftsraum / Heizungsraum
Systemart : zentral
Material Gehäuse : Stahlblech, verzinkt
Material Wärmetauscher : Aluminium
Farbe : hellgrau
Gewicht : 51 kg
Filterklasse : G4
Anschlussdurchmesser : 125 mm
Anschlussdurchmesser Kondensatablauf : 3/4"
Außengewinde zum Anschluss an einen 1/2" Schlauch
Breite : 1.065 mm
Höhe : 460 mm
Tiefe : 400 mm
Umgebungstemperatur : 40  C
Max. Wärmebereitstellungsgrad nach DIN EN 13141-7 (A7)
: 90 %
Wärmetauscherbauart : Kreuz-Gegenstrom
Bypass : nein
Vorheizregister : extern
Enthalpie-Wärmetauscher : nein
Frostschutzschaltung : ja
Sommerschaltung : nein
Filterüberwachung : zeitgesteuert mit RLS 2 F
Feuchteregelung : optional mit HY 5, HY 5 I, HY 10 AP,
HY 10 UP
CO2-Regelung (optional) : -
Luftqualitätsregelung (optional) : EAQ 10/1
KNX-Anbindung (optional) : bauseits
MODBUS-Schnittstelle : nein
Bedienteil im Lieferumfang : nein
Bedienteil (optional) : RLS 2 F, RLS 3
Funk Ein-/Ausschaltung (optional) : XE 1, XS 1
Funkintegration EnOcean (optional) : nein
Mobile Ansteuerung : nein
Schalldruckpegel Gehäuseabstrahlung : 31 dB(A) (Abstand
1 m, Schallabsorption 10 m2)
Zulassungsnummer : Z-51.3-172
Verpackungseinheit : 1 Stück
Sortiment : K
GTIN (EAN) : 4012799950578
Hersteller: MAICO
WS 150 R Zentrales Lüftungsgerät
Artikelnummer: 0095.0057
Menge: 1,000 Stck

**10.142 WS 150 L Zentrales Lüftungsgerät Zentrales Lüftungsgerät mit sehr effektiver Wärmerückgewinnung über Kr**
Merkmale:
Automatische Konstant-Volumenstromregelung für
gleichbleibende Luftmenge.
Besonders energiesparend durch Gleichstrommotoren.
Pulverbeschichtetes Blechgehäuse in Sandwichbauweise,
mit integrierter Wärmedämmung.
Farbe hellgrau.
Integriertes Filtersystem mit Grobstaubfilter (G4) in
der Außenluft und in der Abluft. Filterwechsel ohne
Werkzeug möglich.
Je 2 Rohranschlüsse DN 125 mit Gummilippendichtung an
den Seitenwänden des Gerätes. Zum direkten Anschluss
von Rohrschalldämpfern.
Steuerung mittels Bedienteil RLS 2 F im Wohnraum.
Bedienteil zum Schalten der Lüftungsstufen,
Zeitschaltuhr- und Filterüberwachung.
Bedienteil im Lieferumfang nicht enthalten.
DIBT-Zulassung.
Anbindung an KNX-Systeme möglich.
Wärmetauscher:
Kreuz-Gegenstrom-Wärmetauscher aus Aluminium.
Einfaches Herausnehmen des Wärmetauschers zur Reinigung
mit Wasser.
Frostschutz:
Frostschutz über Abschalten der Zuluftventilatoren.
Die Frostschutzsicherung schaltet bei einfrierendem
Wärmetauscher den Zuluftventilator aus.
Empfehlung: Geräte mit Wärmerückgewinnung mit einem
Sole-Erdwärmetauscher kombinieren.
Energieeffiziente Ventilatoren:
2 Radial-Gleichstromventilatoren, je ein Ventilator für
Zuluft und Abluft.
3 Lüftungsstufen einstellbar:
1 = Reduzierte Lüftung: 70, 85, 95, 105 m3/h
2 = Nennlüftung: 85, 100, 120, 135 m3/h
3 = Intensivlüftung: 120, 135, 150, 165 m3/h
Werkseinstellung: 70/100/135 m3/h.
Montagehinweise:
Montage an der Wand oder auf Podest notwendig, um
Zugang zum Kondensatanschluss zu gewährleisten.
Die Frontplatte ist nach Lösen der 2
Schnellspannverschlüsse aufklappbar.
Zur Schalldämmung Gehäuse mit Körperschallplatten
entkoppeln.
Kondensatablauf:
Die Kondensatableitung erfolgt am Geräteboden.
Kondensatablauf (3/4" Außengewinde) zum Anschluss an
einen 1/2" Schlauch.
Technische Daten
Ausführung : Linksausführung
Anzahl Lüftungsstufen : 3
Fördervolumen : 70 m3/h - 165 m3/h
Volumenstromkonstant : ja
SEC average : -38,4 kWh/(m2*a)
Energieeffizienzklasse : A
Spannungsart : Wechselstrom
Bemessungsspannung : 230 V
Netzfrequenz : 50 Hz / 60 Hz
SPI-Wert nach DIN EN 13141-7 (A7) : 0,23 Wh/m3
Leistungsaufnahme : 24 W - 51 W (Bei 100 Pa Gegendruck)
Leistungsaufnahme nach DIN EN 13141-7 (A7) : 27 W
Stand-By-Leistungsaufnahme : < 2 W
IMax : 0,5 A
Schutzart : IP 00
DIBT-Zulassung : ja
PHI-Zertifizierung : nein
Aufstellungsort : Keller / Speicher / Kniestock /
Hauswirtschaftsraum / Heizungsraum
Systemart : zentral
Material Gehäuse : Stahlblech, verzinkt
Material Wärmetauscher : Aluminium
Farbe : hellgrau
Gewicht : 51 kg
Filterklasse : G4
Anschlussdurchmesser : 125 mm
Anschlussdurchmesser Kondensatablauf : 3/4"
Außengewinde zum Anschluss an einen 1/2" Schlauch
Breite : 1.065 mm
Höhe : 460 mm
Tiefe : 400 mm
Umgebungstemperatur : 40  C
Max. Wärmebereitstellungsgrad nach DIN EN 13141-7 (A7)
: 90 %
Wärmetauscherbauart : Kreuz-Gegenstrom
Bypass : nein
Vorheizregister : extern
Enthalpie-Wärmetauscher : nein
Frostschutzschaltung : ja
Sommerschaltung : nein
Filterüberwachung : zeitgesteuert mit RLS 2 F
Feuchteregelung : optional mit HY 5, HY 5 I, HY 10 AP,
HY 10 UP
CO2-Regelung (optional) : -
Luftqualitätsregelung (optional) : EAQ 10/1
KNX-Anbindung (optional) : bauseits
MODBUS-Schnittstelle : nein
Bedienteil im Lieferumfang : nein
Bedienteil (optional) : RLS 2 F, RLS 3
Funk Ein-/Ausschaltung (optional) : XE 1, XS 1
Funkintegration EnOcean (optional) : nein
Mobile Ansteuerung : nein
Schalldruckpegel Gehäuseabstrahlung : 31 dB(A) (Abstand
1 m, Schallabsorption 10 m2)
Zulassungsnummer : Z-51.3-172
Verpackungseinheit : 1 Stück
Sortiment : K
GTIN (EAN) : 4012799950585
Hersteller: MAICO
WS 150 L Zentrales Lüftungsgerät
Artikelnummer: 0095.0058
Menge: 1,000 Stck

**10.143 WS 160 F Zentrales Lüftungsgerät Zentrale hocheffiziente Lüftungsgeräte mit EC-Ventilatoren und Konstan**
Merkmale:
Zentrales Lüftungsgerät mit Wärmerückgewinnung für die
Komfortlüftung.
Die Gerätebaureihe WS 160 Flat... zeichnet sich durch
die kompakte und sehr flache Bauweise aus. Die
Gesamthöhe von nur 23 cm ermöglicht einen
platzsparenden Einbau in abgehängte Decken.
Durch den serienmäßigen und hocheffizienten
Enthalpie-Wärmetauscher ist ein Kondensatablauf nicht
erforderlich. Dadurch ist die Platzierung des Gerätes
an der Decke, Wand oder einer schrägen Ebene frei
wählbar. Weitere Vorteile des Enthalpie-Wärmetauschers
mit der intelligenten Feuchtesteuerung sind die
Feuchterückgewinnung und das ideale Raumklima, auch im
Winter.
Das Gehäuse besteht aus wärme- und schalldämmenden
Polypropylen (EPP). Der EPP-Deckel des Gehäuses ist zur
besseren Schalldämmung mit Stahlblech verkleidet.
Farbe schwarz/weißaluminium.
Die Flachgeräte sind sehr leise, energieeffizient und
entsprechen einem A-Label nach der ErP-Richtlinie. Die
volumenstromkonstanten Ventilatoren decken einen
Volumenstrombereich von 40 bis 160 m3/h ab.
Die zwei Zuluftstutzen (serienmäßig) ermöglichen eine
kreuzungsfreie Verlegung der Zuluftleitungen.
Gerätevarianten in Links- und Rechtsausführung
erübrigen sich somit.
Das Gerät verfügt serienmäßig über einen F7-Filter in
der Außenluft und einen G4-Filter in der Abluft.
Optional kann ein G4-Filter zusätzlich in der Außenluft
nachgerüstet werden. Mit dieser Filterkaskade
verlängert sich die Standzeit des F7-Filters enorm.
Die Steuerung ist in der Lage, eine Vielzahl externer
Komponenten wie z.B. Sole-Pumpe, externe Raumheizung
oder Klappe für Luft-Erdwärmetauscher, zu regeln und
den Umfang des Lüftungskonzeptes zu erweitern.
DIBT-Zulassung.
PH-Zertifizierung.
KBZET-Variante: Der Einsatz der motorischen Zonenklappe
und bedarfsorientierten Zonenregelung ermöglichen die
Aufteilung der Zulufträume in 2 Zonen. Die jeweilige
Aufteilung der Volumenströme auf die 2 Zonen kann im
Zeitprogramm hinterlegt oder durch entsprechende
Luftqualitätssensoren in den Zonen geregelt werden.
BET, KBET, KBZET-Varianten: Die integrierte
Bypassklappe (100 %-Bypass) mit der bedarfsgerechten
Bypasssteuerung ermöglicht eine stufenlose
Bypassregelung. Je nach Temperaturdifferenzen und
Nutzereinstellungen wird die Raumluft optimal gekühlt,
ohne dass Zugerscheinungen auftreten.
KET, KBET, KBZET-Varianten: Die Regelung des
leistungsgesteuerten elektrischen Vorheizregisters
erfolgt in Abhängigkeit unterschiedlicher im Gerät
erfasster Größen. Das Resultat ist eine effiziente und
energiesparende Regelungsstrategie. Somit hat die
Lüftung mit dem Heizregister auch bei tieferen
Außenlufttemperaturen keine Komforteinbußen.
Bedienteil RLS 1 WR:
Im Lieferumfang.
Schalten der 4 Lüftungsstufen, Wartungsanzeige,
Störungsmeldungen.
Weitere Bedienteile können parallel angeschlossen
werden.
Automatikbetriebsart Auto Sensor.
Touchscreen-Bedienteil RLS T1 WS :
Optional.
Bis zu 6 Betriebsarten möglich.
2 Automatikbetriebsarten (Auto Sensor / Auto Zeit).
4 manuelle Betriebsarten (ECO-Abluft / ECO-Zuluft /
MANUELL / AUS).
air@home:
Die Geräte verfügen über einen integrierten Webserver
und sind mobil per APP von zu Hause oder unterwegs
bedienbar z.B. über Smartphone.
Liveberichte, Nutzerverwaltung, Ansteuern und
Einstellen per WebTool, über Tablet, Laptop und PC.
Einstellmöglichkeiten:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen.
Modbus:
Integrierte MODBUS-Schnittstelle ermöglicht eine
Integration in die Gebäudeleittechnik.
Enocean:
Optionales EnOcean-Steckmodul E-SM für das Einbinden
des Lüftungsgerätes in die "EnOcean-Welt"
"www.enocean-alliance.org".
KNX:
Optionales KNX-Steckmodul K-SM ermöglicht ein Anschluss
an die Gebäudeleittechnik, "www.knx.org".
Wärmetauscher:
Abwaschbarer antimikrobieller Enthalpie-Wärmetauscher
aus Kunststoff (PS).
Frostschutz:
Verhindert das Einfrieren des Wärmetauschers bei tiefen
Außentemperaturen.
Bei "K"-Geräte-Ausführungen durch integriertes
bedarfsgeregeltes elektrisches PTC-Vorheizregister.
Bei "Nicht-K"-Geräteausführungen durch Abschalten des
Zuluftventilators.
Energieeffiziente Ventilatoren:
2 Radial-Gleichstromventilatoren, vorwärtsgekrümmt in
der Außenluft bzw. Fortluft.
4 Lüftungsstufen von 40.. 160 m3/h stufenlos
einstellbar.
Montagehinweise:
Leichte, sehr zeitsparende Montage.
Gehäusedeckel leicht demontierbar über Führungsstift
und Sicherheitsschraube.
Zu- und abluftseitig Schalldämpfer vorsehen.
Elektrischer Anschluss:
Betriebsfertig.
Vorbereitet für montagefreundlichen Anschluss von
Sensoren.
Erweiterbares funktionales Elektronikfach ermöglicht
den einfachen Einbau von optionalen Zusatzplatinen (ZP
1 und ZP 2).
Kondensatablauf:
Nicht notwendig.
Technische Daten
Anzahl Lüftungsstufen : 4
Fördervolumen : 40 m3/h - 160 m3/h
Volumenstromkonstant : ja
SEC average : -34,6 kWh/(m2*a)
Energieeffizienzklasse : A
Spannungsart : Wechselstrom
Bemessungsspannung : 230 V
Netzfrequenz : 50 Hz / 60 Hz
SPI-Wert nach DIN EN 13141-7 (A7) : 0,32 Wh/m3
Leistungsaufnahme nach DIN EN 13141-7 (A7) : 36 W
Stand-By-Leistungsaufnahme : < 1 W
IMax : 1,1 A
Schutzart : IP 00
DIBT-Zulassung : ja
PHI-Zertifizierung : ja
Aufstellungsort : Bad / Küche / Keller / Speicher /
Kniestock / Hauswirtschaftsraum / Heizungsraum / Flur
Systemart : zentral
Material Gehäuse : Kunststoff EPP / Stahlblech
Material Wärmetauscher : Kunststoff
Material Innenverkleidung : Kunststoff EPP
Farbe : schwarz / weißaluminium
Gewicht : 27 kg
Filterklasse : G4/F7
Anschlussdurchmesser : 125 mm / 160 mm
Anschlussdurchmesser Kondensatablauf : nicht notwendig
Breite : 582 mm
Höhe : 230 mm
Tiefe : 1.260 mm
Fördermitteltemperatur bei IMax : -20  C bis 50  C
Wärmebereitstellungsgrad : 84 %
Max. Wärmebereitstellungsgrad nach DIN EN 13141-7 (A7)
: 76 %
Wärmetauscherbauart : Enthalpie-Kreuz-Gegenstrom
Feuchteverhältnis bei Enthalpie-Wärmetauscher nach DIN
EN 13141-7 (A2) : 53 %
Bypass : nein
Vorheizregister : nein
Zonenklappe : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799950905
Hersteller: MAICO
WS 160 Flat ET Zentrales Lüftungsgerät
Artikelnummer: 0095.0090
Menge: 1,000 Stck

**10.144 WS 160 F Zentrales Lüftungsgerät Zentrale hocheffiziente Lüftungsgeräte mit EC-Ventilatoren und Konstan**
Merkmale:
Zentrales Lüftungsgerät mit Wärmerückgewinnung für die
Komfortlüftung.
Die Gerätebaureihe WS 160 Flat... zeichnet sich durch
die kompakte und sehr flache Bauweise aus. Die
Gesamthöhe von nur 23 cm ermöglicht einen
platzsparenden Einbau in abgehängte Decken.
Durch den serienmäßigen und hocheffizienten
Enthalpie-Wärmetauscher ist ein Kondensatablauf nicht
erforderlich. Dadurch ist die Platzierung des Gerätes
an der Decke, Wand oder einer schrägen Ebene frei
wählbar. Weitere Vorteile des Enthalpie-Wärmetauschers
mit der intelligenten Feuchtesteuerung sind die
Feuchterückgewinnung und das ideale Raumklima, auch im
Winter.
Das Gehäuse besteht aus wärme- und schalldämmenden
Polypropylen (EPP). Der EPP-Deckel des Gehäuses ist zur
besseren Schalldämmung mit Stahlblech verkleidet.
Farbe schwarz/weißaluminium.
Die Flachgeräte sind sehr leise, energieeffizient und
entsprechen einem A-Label nach der ErP-Richtlinie. Die
volumenstromkonstanten Ventilatoren decken einen
Volumenstrombereich von 40 bis 160 m3/h ab.
Die zwei Zuluftstutzen (serienmäßig) ermöglichen eine
kreuzungsfreie Verlegung der Zuluftleitungen.
Gerätevarianten in Links- und Rechtsausführung
erübrigen sich somit.
Das Gerät verfügt serienmäßig über einen F7-Filter in
der Außenluft und einen G4-Filter in der Abluft.
Optional kann ein G4-Filter zusätzlich in der Außenluft
nachgerüstet werden. Mit dieser Filterkaskade
verlängert sich die Standzeit des F7-Filters enorm.
Die Steuerung ist in der Lage, eine Vielzahl externer
Komponenten wie z.B. Sole-Pumpe, externe Raumheizung
oder Klappe für Luft-Erdwärmetauscher, zu regeln und
den Umfang des Lüftungskonzeptes zu erweitern.
DIBT-Zulassung.
PH-Zertifizierung.
KBZET-Variante: Der Einsatz der motorischen Zonenklappe
und bedarfsorientierten Zonenregelung ermöglichen die
Aufteilung der Zulufträume in 2 Zonen. Die jeweilige
Aufteilung der Volumenströme auf die 2 Zonen kann im
Zeitprogramm hinterlegt oder durch entsprechende
Luftqualitätssensoren in den Zonen geregelt werden.
BET, KBET, KBZET-Varianten: Die integrierte
Bypassklappe (100 %-Bypass) mit der bedarfsgerechten
Bypasssteuerung ermöglicht eine stufenlose
Bypassregelung. Je nach Temperaturdifferenzen und
Nutzereinstellungen wird die Raumluft optimal gekühlt,
ohne dass Zugerscheinungen auftreten.
KET, KBET, KBZET-Varianten: Die Regelung des
leistungsgesteuerten elektrischen Vorheizregisters
erfolgt in Abhängigkeit unterschiedlicher im Gerät
erfasster Größen. Das Resultat ist eine effiziente und
energiesparende Regelungsstrategie. Somit hat die
Lüftung mit dem Heizregister auch bei tieferen
Außenlufttemperaturen keine Komforteinbußen.
Bedienteil RLS 1 WR:
Im Lieferumfang.
Schalten der 4 Lüftungsstufen, Wartungsanzeige,
Störungsmeldungen.
Weitere Bedienteile können parallel angeschlossen
werden.
Automatikbetriebsart Auto Sensor.
Touchscreen-Bedienteil RLS T1 WS :
Optional.
Bis zu 6 Betriebsarten möglich.
2 Automatikbetriebsarten (Auto Sensor / Auto Zeit).
4 manuelle Betriebsarten (ECO-Abluft / ECO-Zuluft /
MANUELL / AUS).
air@home:
Die Geräte verfügen über einen integrierten Webserver
und sind mobil per APP von zu Hause oder unterwegs
bedienbar z.B. über Smartphone.
Liveberichte, Nutzerverwaltung, Ansteuern und
Einstellen per WebTool, über Tablet, Laptop und PC.
Einstellmöglichkeiten:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen.
Modbus:
Integrierte MODBUS-Schnittstelle ermöglicht eine
Integration in die Gebäudeleittechnik.
Enocean:
Optionales EnOcean-Steckmodul E-SM für das Einbinden
des Lüftungsgerätes in die "EnOcean-Welt"
"www.enocean-alliance.org".
KNX:
Optionales KNX-Steckmodul K-SM ermöglicht ein Anschluss
an die Gebäudeleittechnik, "www.knx.org".
Wärmetauscher:
Abwaschbarer antimikrobieller Enthalpie-Wärmetauscher
aus Kunststoff (PS).
Frostschutz:
Verhindert das Einfrieren des Wärmetauschers bei tiefen
Außentemperaturen.
Bei "K"-Geräte-Ausführungen durch integriertes
bedarfsgeregeltes elektrisches PTC-Vorheizregister.
Bei "Nicht-K"-Geräteausführungen durch Abschalten des
Zuluftventilators.
Energieeffiziente Ventilatoren:
2 Radial-Gleichstromventilatoren, vorwärtsgekrümmt in
der Außenluft bzw. Fortluft.
4 Lüftungsstufen von 40.. 160 m3/h stufenlos
einstellbar.
Montagehinweise:
Leichte, sehr zeitsparende Montage.
Gehäusedeckel leicht demontierbar über Führungsstift
und Sicherheitsschraube.
Zu- und abluftseitig Schalldämpfer vorsehen.
Elektrischer Anschluss:
Betriebsfertig.
Vorbereitet für montagefreundlichen Anschluss von
Sensoren.
Erweiterbares funktionales Elektronikfach ermöglicht
den einfachen Einbau von optionalen Zusatzplatinen (ZP
1 und ZP 2).
Kondensatablauf:
Nicht notwendig.
Technische Daten
Anzahl Lüftungsstufen : 4
Fördervolumen : 40 m3/h - 160 m3/h
Volumenstromkonstant : ja
SEC average : -34,6 kWh/(m2*a)
Energieeffizienzklasse : A
Spannungsart : Wechselstrom
Bemessungsspannung : 230 V
Netzfrequenz : 50 Hz / 60 Hz
SPI-Wert nach DIN EN 13141-7 (A7) : 0,32 Wh/m3
Leistungsaufnahme nach DIN EN 13141-7 (A7) : 36 W
Stand-By-Leistungsaufnahme : < 1 W
IMax : 1,1 A
Schutzart : IP 00
DIBT-Zulassung : ja
PHI-Zertifizierung : ja
Aufstellungsort : Bad / Küche / Keller / Speicher /
Kniestock / Hauswirtschaftsraum / Heizungsraum / Flur
Systemart : zentral
Material Gehäuse : Kunststoff EPP / Stahlblech
Material Wärmetauscher : Kunststoff
Material Innenverkleidung : Kunststoff EPP
Farbe : schwarz / weißaluminium
Gewicht : 27 kg
Filterklasse : G4/F7
Anschlussdurchmesser : 125 mm / 160 mm
Anschlussdurchmesser Kondensatablauf : nicht notwendig
Breite : 582 mm
Höhe : 230 mm
Tiefe : 1.260 mm
Fördermitteltemperatur bei IMax : -20  C bis 50  C
Wärmebereitstellungsgrad : 84 %
Max. Wärmebereitstellungsgrad nach DIN EN 13141-7 (A7)
: 76 %
Wärmetauscherbauart : Enthalpie-Kreuz-Gegenstrom
Feuchteverhältnis bei Enthalpie-Wärmetauscher nach DIN
EN 13141-7 (A2) : 53 %
Bypass : ja
Vorheizregister : nein
Zonenklappe : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799950929
Hersteller: MAICO
WS 160 Flat BET Zentrales Lüftungsgerät
Artikelnummer: 0095.0092
Menge: 1,000 Stck

**10.145 WS 160 F Zentrales Lüftungsgerät Zentrale hocheffiziente Lüftungsgeräte mit EC-Ventilatoren und Konstan**
Merkmale:
Zentrales Lüftungsgerät mit Wärmerückgewinnung für die
Komfortlüftung.
Die Gerätebaureihe WS 160 Flat... zeichnet sich durch
die kompakte und sehr flache Bauweise aus. Die
Gesamthöhe von nur 23 cm ermöglicht einen
platzsparenden Einbau in abgehängte Decken.
Durch den serienmäßigen und hocheffizienten
Enthalpie-Wärmetauscher ist ein Kondensatablauf nicht
erforderlich. Dadurch ist die Platzierung des Gerätes
an der Decke, Wand oder einer schrägen Ebene frei
wählbar. Weitere Vorteile des Enthalpie-Wärmetauschers
mit der intelligenten Feuchtesteuerung sind die
Feuchterückgewinnung und das ideale Raumklima, auch im
Winter.
Das Gehäuse besteht aus wärme- und schalldämmenden
Polypropylen (EPP). Der EPP-Deckel des Gehäuses ist zur
besseren Schalldämmung mit Stahlblech verkleidet.
Farbe schwarz/weißaluminium.
Die Flachgeräte sind sehr leise, energieeffizient und
entsprechen einem A-Label nach der ErP-Richtlinie. Die
volumenstromkonstanten Ventilatoren decken einen
Volumenstrombereich von 40 bis 160 m3/h ab.
Die zwei Zuluftstutzen (serienmäßig) ermöglichen eine
kreuzungsfreie Verlegung der Zuluftleitungen.
Gerätevarianten in Links- und Rechtsausführung
erübrigen sich somit.
Das Gerät verfügt serienmäßig über einen F7-Filter in
der Außenluft und einen G4-Filter in der Abluft.
Optional kann ein G4-Filter zusätzlich in der Außenluft
nachgerüstet werden. Mit dieser Filterkaskade
verlängert sich die Standzeit des F7-Filters enorm.
Die Steuerung ist in der Lage, eine Vielzahl externer
Komponenten wie z.B. Sole-Pumpe, externe Raumheizung
oder Klappe für Luft-Erdwärmetauscher, zu regeln und
den Umfang des Lüftungskonzeptes zu erweitern.
DIBT-Zulassung.
PH-Zertifizierung.
KBZET-Variante: Der Einsatz der motorischen Zonenklappe
und bedarfsorientierten Zonenregelung ermöglichen die
Aufteilung der Zulufträume in 2 Zonen. Die jeweilige
Aufteilung der Volumenströme auf die 2 Zonen kann im
Zeitprogramm hinterlegt oder durch entsprechende
Luftqualitätssensoren in den Zonen geregelt werden.
BET, KBET, KBZET-Varianten: Die integrierte
Bypassklappe (100 %-Bypass) mit der bedarfsgerechten
Bypasssteuerung ermöglicht eine stufenlose
Bypassregelung. Je nach Temperaturdifferenzen und
Nutzereinstellungen wird die Raumluft optimal gekühlt,
ohne dass Zugerscheinungen auftreten.
KET, KBET, KBZET-Varianten: Die Regelung des
leistungsgesteuerten elektrischen Vorheizregisters
erfolgt in Abhängigkeit unterschiedlicher im Gerät
erfasster Größen. Das Resultat ist eine effiziente und
energiesparende Regelungsstrategie. Somit hat die
Lüftung mit dem Heizregister auch bei tieferen
Außenlufttemperaturen keine Komforteinbußen.
Bedienteil RLS 1 WR:
Im Lieferumfang.
Schalten der 4 Lüftungsstufen, Wartungsanzeige,
Störungsmeldungen.
Weitere Bedienteile können parallel angeschlossen
werden.
Automatikbetriebsart Auto Sensor.
Touchscreen-Bedienteil RLS T1 WS :
Optional.
Bis zu 6 Betriebsarten möglich.
2 Automatikbetriebsarten (Auto Sensor / Auto Zeit).
4 manuelle Betriebsarten (ECO-Abluft / ECO-Zuluft /
MANUELL / AUS).
air@home:
Die Geräte verfügen über einen integrierten Webserver
und sind mobil per APP von zu Hause oder unterwegs
bedienbar z.B. über Smartphone.
Liveberichte, Nutzerverwaltung, Ansteuern und
Einstellen per WebTool, über Tablet, Laptop und PC.
Einstellmöglichkeiten:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen.
Modbus:
Integrierte MODBUS-Schnittstelle ermöglicht eine
Integration in die Gebäudeleittechnik.
Enocean:
Optionales EnOcean-Steckmodul E-SM für das Einbinden
des Lüftungsgerätes in die "EnOcean-Welt"
"www.enocean-alliance.org".
KNX:
Optionales KNX-Steckmodul K-SM ermöglicht ein Anschluss
an die Gebäudeleittechnik, "www.knx.org".
Wärmetauscher:
Abwaschbarer antimikrobieller Enthalpie-Wärmetauscher
aus Kunststoff (PS).
Frostschutz:
Verhindert das Einfrieren des Wärmetauschers bei tiefen
Außentemperaturen.
Bei "K"-Geräte-Ausführungen durch integriertes
bedarfsgeregeltes elektrisches PTC-Vorheizregister.
Bei "Nicht-K"-Geräteausführungen durch Abschalten des
Zuluftventilators.
Energieeffiziente Ventilatoren:
2 Radial-Gleichstromventilatoren, vorwärtsgekrümmt in
der Außenluft bzw. Fortluft.
4 Lüftungsstufen von 40.. 160 m3/h stufenlos
einstellbar.
Montagehinweise:
Leichte, sehr zeitsparende Montage.
Gehäusedeckel leicht demontierbar über Führungsstift
und Sicherheitsschraube.
Zu- und abluftseitig Schalldämpfer vorsehen.
Elektrischer Anschluss:
Betriebsfertig.
Vorbereitet für montagefreundlichen Anschluss von
Sensoren.
Erweiterbares funktionales Elektronikfach ermöglicht
den einfachen Einbau von optionalen Zusatzplatinen (ZP
1 und ZP 2).
Kondensatablauf:
Nicht notwendig.
Technische Daten
Anzahl Lüftungsstufen : 4
Fördervolumen : 40 m3/h - 160 m3/h
Volumenstromkonstant : ja
SEC average : -34,6 kWh/(m2*a)
Energieeffizienzklasse : A
Spannungsart : Wechselstrom
Bemessungsspannung : 230 V
Netzfrequenz : 50 Hz / 60 Hz
SPI-Wert nach DIN EN 13141-7 (A7) : 0,32 Wh/m3
Leistungsaufnahme nach DIN EN 13141-7 (A7) : 36 W
Stand-By-Leistungsaufnahme : < 1 W
IMax : 4,6 A
Schutzart : IP 00
DIBT-Zulassung : ja
PHI-Zertifizierung : ja
Aufstellungsort : Bad / Küche / Keller / Speicher /
Kniestock / Hauswirtschaftsraum / Heizungsraum / Flur
Systemart : zentral
Material Gehäuse : Kunststoff EPP / Stahlblech
Material Wärmetauscher : Kunststoff
Material Innenverkleidung : Kunststoff EPP
Farbe : schwarz / weißaluminium
Gewicht : 27 kg
Filterklasse : G4/F7
Anschlussdurchmesser : 125 mm / 160 mm
Anschlussdurchmesser Kondensatablauf : nicht notwendig
Breite : 582 mm
Höhe : 230 mm
Tiefe : 1.260 mm
Fördermitteltemperatur bei IMax : -20  C bis 50  C
Wärmebereitstellungsgrad : 84 %
Max. Wärmebereitstellungsgrad nach DIN EN 13141-7 (A7)
: 76 %
Wärmetauscherbauart : Enthalpie-Kreuz-Gegenstrom
Feuchteverhältnis bei Enthalpie-Wärmetauscher nach DIN
EN 13141-7 (A2) : 53 %
Bypass : nein
Vorheizregister : integriert
Zonenklappe : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799950912
Hersteller: MAICO
WS 160 Flat KET Zentrales Lüftungsgerät
Artikelnummer: 0095.0091
Menge: 1,000 Stck

**10.146 WS 160 F Zentrales Lüftungsgerät Zentrale hocheffiziente Lüftungsgeräte mit EC-Ventilatoren und Konstan**
Merkmale:
Zentrales Lüftungsgerät mit Wärmerückgewinnung für die
Komfortlüftung.
Die Gerätebaureihe WS 160 Flat... zeichnet sich durch
die kompakte und sehr flache Bauweise aus. Die
Gesamthöhe von nur 23 cm ermöglicht einen
platzsparenden Einbau in abgehängte Decken.
Durch den serienmäßigen und hocheffizienten
Enthalpie-Wärmetauscher ist ein Kondensatablauf nicht
erforderlich. Dadurch ist die Platzierung des Gerätes
an der Decke, Wand oder einer schrägen Ebene frei
wählbar. Weitere Vorteile des Enthalpie-Wärmetauschers
mit der intelligenten Feuchtesteuerung sind die
Feuchterückgewinnung und das ideale Raumklima, auch im
Winter.
Das Gehäuse besteht aus wärme- und schalldämmenden
Polypropylen (EPP). Der EPP-Deckel des Gehäuses ist zur
besseren Schalldämmung mit Stahlblech verkleidet.
Farbe schwarz/weißaluminium.
Die Flachgeräte sind sehr leise, energieeffizient und
entsprechen einem A-Label nach der ErP-Richtlinie. Die
volumenstromkonstanten Ventilatoren decken einen
Volumenstrombereich von 40 bis 160 m3/h ab.
Die zwei Zuluftstutzen (serienmäßig) ermöglichen eine
kreuzungsfreie Verlegung der Zuluftleitungen.
Gerätevarianten in Links- und Rechtsausführung
erübrigen sich somit.
Das Gerät verfügt serienmäßig über einen F7-Filter in
der Außenluft und einen G4-Filter in der Abluft.
Optional kann ein G4-Filter zusätzlich in der Außenluft
nachgerüstet werden. Mit dieser Filterkaskade
verlängert sich die Standzeit des F7-Filters enorm.
Die Steuerung ist in der Lage, eine Vielzahl externer
Komponenten wie z.B. Sole-Pumpe, externe Raumheizung
oder Klappe für Luft-Erdwärmetauscher, zu regeln und
den Umfang des Lüftungskonzeptes zu erweitern.
DIBT-Zulassung.
PH-Zertifizierung.
KBZET-Variante: Der Einsatz der motorischen Zonenklappe
und bedarfsorientierten Zonenregelung ermöglichen die
Aufteilung der Zulufträume in 2 Zonen. Die jeweilige
Aufteilung der Volumenströme auf die 2 Zonen kann im
Zeitprogramm hinterlegt oder durch entsprechende
Luftqualitätssensoren in den Zonen geregelt werden.
BET, KBET, KBZET-Varianten: Die integrierte
Bypassklappe (100 %-Bypass) mit der bedarfsgerechten
Bypasssteuerung ermöglicht eine stufenlose
Bypassregelung. Je nach Temperaturdifferenzen und
Nutzereinstellungen wird die Raumluft optimal gekühlt,
ohne dass Zugerscheinungen auftreten.
KET, KBET, KBZET-Varianten: Die Regelung des
leistungsgesteuerten elektrischen Vorheizregisters
erfolgt in Abhängigkeit unterschiedlicher im Gerät
erfasster Größen. Das Resultat ist eine effiziente und
energiesparende Regelungsstrategie. Somit hat die
Lüftung mit dem Heizregister auch bei tieferen
Außenlufttemperaturen keine Komforteinbußen.
Bedienteil RLS 1 WR:
Im Lieferumfang.
Schalten der 4 Lüftungsstufen, Wartungsanzeige,
Störungsmeldungen.
Weitere Bedienteile können parallel angeschlossen
werden.
Automatikbetriebsart Auto Sensor.
Touchscreen-Bedienteil RLS T1 WS :
Optional.
Bis zu 6 Betriebsarten möglich.
2 Automatikbetriebsarten (Auto Sensor / Auto Zeit).
4 manuelle Betriebsarten (ECO-Abluft / ECO-Zuluft /
MANUELL / AUS).
air@home:
Die Geräte verfügen über einen integrierten Webserver
und sind mobil per APP von zu Hause oder unterwegs
bedienbar z.B. über Smartphone.
Liveberichte, Nutzerverwaltung, Ansteuern und
Einstellen per WebTool, über Tablet, Laptop und PC.
Einstellmöglichkeiten:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen.
Modbus:
Integrierte MODBUS-Schnittstelle ermöglicht eine
Integration in die Gebäudeleittechnik.
Enocean:
Optionales EnOcean-Steckmodul E-SM für das Einbinden
des Lüftungsgerätes in die "EnOcean-Welt"
"www.enocean-alliance.org".
KNX:
Optionales KNX-Steckmodul K-SM ermöglicht ein Anschluss
an die Gebäudeleittechnik, "www.knx.org".
Wärmetauscher:
Abwaschbarer antimikrobieller Enthalpie-Wärmetauscher
aus Kunststoff (PS).
Frostschutz:
Verhindert das Einfrieren des Wärmetauschers bei tiefen
Außentemperaturen.
Bei "K"-Geräte-Ausführungen durch integriertes
bedarfsgeregeltes elektrisches PTC-Vorheizregister.
Bei "Nicht-K"-Geräteausführungen durch Abschalten des
Zuluftventilators.
Energieeffiziente Ventilatoren:
2 Radial-Gleichstromventilatoren, vorwärtsgekrümmt in
der Außenluft bzw. Fortluft.
4 Lüftungsstufen von 40.. 160 m3/h stufenlos
einstellbar.
Montagehinweise:
Leichte, sehr zeitsparende Montage.
Gehäusedeckel leicht demontierbar über Führungsstift
und Sicherheitsschraube.
Zu- und abluftseitig Schalldämpfer vorsehen.
Elektrischer Anschluss:
Betriebsfertig.
Vorbereitet für montagefreundlichen Anschluss von
Sensoren.
Erweiterbares funktionales Elektronikfach ermöglicht
den einfachen Einbau von optionalen Zusatzplatinen (ZP
1 und ZP 2).
Kondensatablauf:
Nicht notwendig.
Technische Daten
Anzahl Lüftungsstufen : 4
Fördervolumen : 40 m3/h - 160 m3/h
Volumenstromkonstant : ja
SEC average : -34,6 kWh/(m2*a)
Energieeffizienzklasse : A
Spannungsart : Wechselstrom
Bemessungsspannung : 230 V
Netzfrequenz : 50 Hz / 60 Hz
SPI-Wert nach DIN EN 13141-7 (A7) : 0,32 Wh/m3
Leistungsaufnahme nach DIN EN 13141-7 (A7) : 36 W
Stand-By-Leistungsaufnahme : < 1 W
IMax : 4,6 A
Schutzart : IP 00
DIBT-Zulassung : ja
PHI-Zertifizierung : ja
Aufstellungsort : Bad / Küche / Keller / Speicher /
Kniestock / Hauswirtschaftsraum / Heizungsraum / Flur
Systemart : zentral
Material Gehäuse : Kunststoff EPP / Stahlblech
Material Wärmetauscher : Kunststoff
Material Innenverkleidung : Kunststoff EPP
Farbe : schwarz / weißaluminium
Gewicht : 27 kg
Filterklasse : G4/F7
Anschlussdurchmesser : 125 mm / 160 mm
Anschlussdurchmesser Kondensatablauf : nicht notwendig
Breite : 582 mm
Höhe : 230 mm
Tiefe : 1.260 mm
Fördermitteltemperatur bei IMax : -20  C bis 50  C
Wärmebereitstellungsgrad : 84 %
Max. Wärmebereitstellungsgrad nach DIN EN 13141-7 (A7)
: 76 %
Wärmetauscherbauart : Enthalpie-Kreuz-Gegenstrom
Feuchteverhältnis bei Enthalpie-Wärmetauscher nach DIN
EN 13141-7 (A2) : 53 %
Bypass : ja
Vorheizregister : integriert
Zonenklappe : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799950936
Hersteller: MAICO
WS 160 Flat KBET Zentrales Lüftungsgerät
Artikelnummer: 0095.0093
Menge: 1,000 Stck

**10.147 WS 160 F Zentrales Lüftungsgerät Zentrale hocheffiziente Lüftungsgeräte mit EC-Ventilatoren und Konstan**
Merkmale:
Zentrales Lüftungsgerät mit Wärmerückgewinnung für die
Komfortlüftung.
Die Gerätebaureihe WS 160 Flat... zeichnet sich durch
die kompakte und sehr flache Bauweise aus. Die
Gesamthöhe von nur 23 cm ermöglicht einen
platzsparenden Einbau in abgehängte Decken.
Durch den serienmäßigen und hocheffizienten
Enthalpie-Wärmetauscher ist ein Kondensatablauf nicht
erforderlich. Dadurch ist die Platzierung des Gerätes
an der Decke, Wand oder einer schrägen Ebene frei
wählbar. Weitere Vorteile des Enthalpie-Wärmetauschers
mit der intelligenten Feuchtesteuerung sind die
Feuchterückgewinnung und das ideale Raumklima, auch im
Winter.
Das Gehäuse besteht aus wärme- und schalldämmenden
Polypropylen (EPP). Der EPP-Deckel des Gehäuses ist zur
besseren Schalldämmung mit Stahlblech verkleidet.
Farbe schwarz/weißaluminium.
Die Flachgeräte sind sehr leise, energieeffizient und
entsprechen einem A-Label nach der ErP-Richtlinie. Die
volumenstromkonstanten Ventilatoren decken einen
Volumenstrombereich von 40 bis 160 m3/h ab.
Die zwei Zuluftstutzen (serienmäßig) ermöglichen eine
kreuzungsfreie Verlegung der Zuluftleitungen.
Gerätevarianten in Links- und Rechtsausführung
erübrigen sich somit.
Das Gerät verfügt serienmäßig über einen F7-Filter in
der Außenluft und einen G4-Filter in der Abluft.
Optional kann ein G4-Filter zusätzlich in der Außenluft
nachgerüstet werden. Mit dieser Filterkaskade
verlängert sich die Standzeit des F7-Filters enorm.
Die Steuerung ist in der Lage, eine Vielzahl externer
Komponenten wie z.B. Sole-Pumpe, externe Raumheizung
oder Klappe für Luft-Erdwärmetauscher, zu regeln und
den Umfang des Lüftungskonzeptes zu erweitern.
DIBT-Zulassung.
PH-Zertifizierung.
KBZET-Variante: Der Einsatz der motorischen Zonenklappe
und bedarfsorientierten Zonenregelung ermöglichen die
Aufteilung der Zulufträume in 2 Zonen. Die jeweilige
Aufteilung der Volumenströme auf die 2 Zonen kann im
Zeitprogramm hinterlegt oder durch entsprechende
Luftqualitätssensoren in den Zonen geregelt werden.
BET, KBET, KBZET-Varianten: Die integrierte
Bypassklappe (100 %-Bypass) mit der bedarfsgerechten
Bypasssteuerung ermöglicht eine stufenlose
Bypassregelung. Je nach Temperaturdifferenzen und
Nutzereinstellungen wird die Raumluft optimal gekühlt,
ohne dass Zugerscheinungen auftreten.
KET, KBET, KBZET-Varianten: Die Regelung des
leistungsgesteuerten elektrischen Vorheizregisters
erfolgt in Abhängigkeit unterschiedlicher im Gerät
erfasster Größen. Das Resultat ist eine effiziente und
energiesparende Regelungsstrategie. Somit hat die
Lüftung mit dem Heizregister auch bei tieferen
Außenlufttemperaturen keine Komforteinbußen.
Bedienteil RLS 1 WR:
Im Lieferumfang.
Schalten der 4 Lüftungsstufen, Wartungsanzeige,
Störungsmeldungen.
Weitere Bedienteile können parallel angeschlossen
werden.
Automatikbetriebsart Auto Sensor.
Touchscreen-Bedienteil RLS T1 WS :
Optional.
Bis zu 6 Betriebsarten möglich.
2 Automatikbetriebsarten (Auto Sensor / Auto Zeit).
4 manuelle Betriebsarten (ECO-Abluft / ECO-Zuluft /
MANUELL / AUS).
air@home:
Die Geräte verfügen über einen integrierten Webserver
und sind mobil per APP von zu Hause oder unterwegs
bedienbar z.B. über Smartphone.
Liveberichte, Nutzerverwaltung, Ansteuern und
Einstellen per WebTool, über Tablet, Laptop und PC.
Einstellmöglichkeiten:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen.
Modbus:
Integrierte MODBUS-Schnittstelle ermöglicht eine
Integration in die Gebäudeleittechnik.
Enocean:
Optionales EnOcean-Steckmodul E-SM für das Einbinden
des Lüftungsgerätes in die "EnOcean-Welt"
"www.enocean-alliance.org".
KNX:
Optionales KNX-Steckmodul K-SM ermöglicht ein Anschluss
an die Gebäudeleittechnik, "www.knx.org".
Wärmetauscher:
Abwaschbarer antimikrobieller Enthalpie-Wärmetauscher
aus Kunststoff (PS).
Frostschutz:
Verhindert das Einfrieren des Wärmetauschers bei tiefen
Außentemperaturen.
Bei "K"-Geräte-Ausführungen durch integriertes
bedarfsgeregeltes elektrisches PTC-Vorheizregister.
Bei "Nicht-K"-Geräteausführungen durch Abschalten des
Zuluftventilators.
Energieeffiziente Ventilatoren:
2 Radial-Gleichstromventilatoren, vorwärtsgekrümmt in
der Außenluft bzw. Fortluft.
4 Lüftungsstufen von 40.. 160 m3/h stufenlos
einstellbar.
Montagehinweise:
Leichte, sehr zeitsparende Montage.
Gehäusedeckel leicht demontierbar über Führungsstift
und Sicherheitsschraube.
Zu- und abluftseitig Schalldämpfer vorsehen.
Elektrischer Anschluss:
Betriebsfertig.
Vorbereitet für montagefreundlichen Anschluss von
Sensoren.
Erweiterbares funktionales Elektronikfach ermöglicht
den einfachen Einbau von optionalen Zusatzplatinen (ZP
1 und ZP 2).
Kondensatablauf:
Nicht notwendig.
Technische Daten
Anzahl Lüftungsstufen : 4
Fördervolumen : 40 m3/h - 160 m3/h
Volumenstromkonstant : ja
SEC average : -34,6 kWh/(m2*a)
Energieeffizienzklasse : A
Spannungsart : Wechselstrom
Bemessungsspannung : 230 V
Netzfrequenz : 50 Hz / 60 Hz
SPI-Wert nach DIN EN 13141-7 (A7) : 0,32 Wh/m3
Leistungsaufnahme nach DIN EN 13141-7 (A7) : 36 W
Stand-By-Leistungsaufnahme : < 1 W
IMax : 4,6 A
Schutzart : IP 00
DIBT-Zulassung : ja
PHI-Zertifizierung : ja
Aufstellungsort : Bad / Küche / Keller / Speicher /
Kniestock / Hauswirtschaftsraum / Heizungsraum / Flur
Systemart : zentral
Material Gehäuse : Kunststoff EPP / Stahlblech
Material Wärmetauscher : Kunststoff
Material Innenverkleidung : Kunststoff EPP
Farbe : schwarz / weißaluminium
Gewicht : 27 kg
Filterklasse : G4/F7
Anschlussdurchmesser : 125 mm / 160 mm
Anschlussdurchmesser Kondensatablauf : nicht notwendig
Breite : 582 mm
Höhe : 230 mm
Tiefe : 1.260 mm
Fördermitteltemperatur bei IMax : -20  C bis 50  C
Wärmebereitstellungsgrad : 84 %
Max. Wärmebereitstellungsgrad nach DIN EN 13141-7 (A7)
: 76 %
Wärmetauscherbauart : Enthalpie-Kreuz-Gegenstrom
Feuchteverhältnis bei Enthalpie-Wärmetauscher nach DIN
EN 13141-7 (A2) : 53 %
Bypass : ja
Vorheizregister : integriert
Zonenklappe : ja
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799950943
Hersteller: MAICO
WS 160 Flat KBZET Zentrales Lüftungsgerät
Artikelnummer: 0095.0094
Menge: 1,000 Stck

**10.148 WS 170 R Zentrales Lüftungsgerät Zentrales Lüftungsgerät mit sehr effektiver Wärmerückgewinnung über Kr**
Standardausführung:
Standardgerät mit Raumluftsteuerung RLS 1 WR und
G4-Filter (Außenluft, Abluft).
Gerät als Rechtsausführung
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Standardausführung rechts
Anzahl Lüftungsstufen : 4
Fördervolumen : 40 m3/h - 160 m3/h
Volumenstromkonstant : ja
SEC average : -36,5 kWh/(m2*a)
Energieeffizienzklasse : A
Spannungsart : Wechselstrom
Bemessungsspannung : 230 V
Netzfrequenz : 50 Hz / 60 Hz
SPI-Wert nach DIN EN 13141-7 (A7) : 0,32 Wh/m3
Leistungsaufnahme : 21 W - 80 W (Bei 100 Pa Gegendruck)
Leistungsaufnahme nach DIN EN 13141-7 (A7) : 35 W
Stand-By-Leistungsaufnahme : < 5 W
IMax : 0,5 A
Schutzart : IP 00
DIBT-Zulassung : ja
PHI-Zertifizierung : nein
Aufstellungsort : Bad / Küche / Keller / Speicher /
Kniestock / Hauswirtschaftsraum / Heizungsraum / Flur
Systemart : zentral
Material Gehäuse : Stahlblech, pulverbeschichtet
Material Wärmetauscher : Kunststoff
Material Innenverkleidung : Kunststoff EPP
Farbe : weißaluminium, ähnlich RAL 9006
Gewicht : 36,5 kg
Filterklasse : G4 / G4
Anschlussdurchmesser : 125 mm
Anschlussdurchmesser Kondensatablauf : 3/4"
Schlauchanschluss oder Ablaufrohr Ï 28 mm
Breite : 595 mm
Höhe : 820 mm
Tiefe : 375 mm
Fördermitteltemperatur bei IMax : -20  C bis 60  C
Umgebungstemperatur : 10  C bis 40  C
Max. Wärmebereitstellungsgrad nach DIN EN 13141-7 (A7)
: 95 %
Wärmetauscherbauart : Kreuz-Gegenstrom
Bypass : nein
Vorheizregister : extern
Enthalpie-Wärmetauscher : nein
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 42 dB(A) / 45
dB(A) / 47 dB(A) (Abstand 1 m, Schallabsorption 10 m2)
Zulassungsnummer : Z-51.3-292
Verpackungseinheit : 1 Stück
Sortiment : K
GTIN (EAN) : 4012799950813
Hersteller: MAICO
WS 170 R Zentrales Lüftungsgerät
Artikelnummer: 0095.0081
Menge: 1,000 Stck

**10.149 WS 170 R Zentrales Lüftungsgerät Zentrales Lüftungsgerät mit sehr effektiver Wärmerückgewinnung über En**
Standardausführung:
Standardgerät mit Raumluftsteuerung RLS 1 WR und
G4-Filter (Außenluft, Abluft).
Gerät als Rechtsausführung
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Standardausführung rechts
Anzahl Lüftungsstufen : 4
Fördervolumen : 40 m3/h - 160 m3/h
Volumenstromkonstant : ja
SEC average : -34,28 kWh/(m2*a)
Energieeffizienzklasse : A
Spannungsart : Wechselstrom
Bemessungsspannung : 230 V
Netzfrequenz : 50 Hz / 60 Hz
SPI-Wert nach DIN EN 13141-7 (A7) : 0,28 Wh/m3
Leistungsaufnahme : 21 W - 80 W (Bei 100 Pa Gegendruck)
Leistungsaufnahme nach DIN EN 13141-7 (A7) : 36 W
Stand-By-Leistungsaufnahme : < 5 W
IMax : 0,5 A
Schutzart : IP 00
DIBT-Zulassung : ja
PHI-Zertifizierung : nein
Aufstellungsort : Bad / Küche / Keller / Speicher /
Kniestock / Hauswirtschaftsraum / Heizungsraum / Flur
Systemart : zentral
Material Gehäuse : Stahlblech, pulverbeschichtet
Material Wärmetauscher : Kunststoff
Material Innenverkleidung : Kunststoff EPP
Farbe : weißaluminium, ähnlich RAL 9006
Gewicht : 40 kg
Filterklasse : G4 / G4
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Bypass : nein
Vorheizregister : extern
Enthalpie-Wärmetauscher : ja
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 42 dB(A) / 45
dB(A) / 47 dB(A) (Abstand 1 m, Schallabsorption 10 m2)
Verpackungseinheit : 1 Stück
Sortiment : K
GTIN (EAN) : 4012799951100
Hersteller: MAICO
WS 170 RET Zentrales Lüftungsgerät
Artikelnummer: 0095.0110
Menge: 1,000 Stck

**10.150 WS 170 L Zentrales Lüftungsgerät Zentrales Lüftungsgerät mit sehr effektiver Wärmerückgewinnung über Kr**
Standardausführung:
Standardgerät mit Raumluftsteuerung RLS 1 WR und
G4-Filter (Außenluft, Abluft).
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Standardausführung links
Anzahl Lüftungsstufen : 4
Fördervolumen : 40 m3/h - 160 m3/h
Volumenstromkonstant : ja
SEC average : -36,5 kWh/(m2*a)
Energieeffizienzklasse : A
Spannungsart : Wechselstrom
Bemessungsspannung : 230 V
Netzfrequenz : 50 Hz / 60 Hz
SPI-Wert nach DIN EN 13141-7 (A7) : 0,32 Wh/m3
Leistungsaufnahme : 21 W - 80 W (Bei 100 Pa Gegendruck)
Leistungsaufnahme nach DIN EN 13141-7 (A7) : 35 W
Stand-By-Leistungsaufnahme : < 5 W
IMax : 0,5 A
Schutzart : IP 00
DIBT-Zulassung : ja
PHI-Zertifizierung : nein
Aufstellungsort : Bad / Küche / Keller / Speicher /
Kniestock / Hauswirtschaftsraum / Heizungsraum / Flur
Systemart : zentral
Material Gehäuse : Stahlblech, pulverbeschichtet
Material Wärmetauscher : Kunststoff
Material Innenverkleidung : Kunststoff EPP
Farbe : weißaluminium, ähnlich RAL 9006
Gewicht : 36,5 kg
Filterklasse : G4 / G4
Anschlussdurchmesser : 125 mm
Anschlussdurchmesser Kondensatablauf : 3/4"
Schlauchanschluss oder Ablaufrohr Ï 28 mm
Breite : 595 mm
Höhe : 820 mm
Tiefe : 375 mm
Fördermitteltemperatur bei IMax : -20  C bis 60  C
Umgebungstemperatur : 10  C bis 40  C
Max. Wärmebereitstellungsgrad nach DIN EN 13141-7 (A7)
: 95 %
Wärmetauscherbauart : Kreuz-Gegenstrom
Bypass : nein
Vorheizregister : extern
Enthalpie-Wärmetauscher : nein
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 42 dB(A) / 45
dB(A) / 47 dB(A) (Abstand 1 m, Schallabsorption 10 m2)
Zulassungsnummer : Z-51.3-292
Verpackungseinheit : 1 Stück
Sortiment : K
GTIN (EAN) : 4012799950820
Hersteller: MAICO
WS 170 L Zentrales Lüftungsgerät
Artikelnummer: 0095.0082
Menge: 1,000 Stck

**10.151 WS 170 L Zentrales Lüftungsgerät Zentrales Lüftungsgerät mit sehr effektiver Wärmerückgewinnung über En**
Standardausführung:
Standardgerät mit Raumluftsteuerung RLS 1 WR und
G4-Filter (Außenluft, Abluft).
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Standardausführung links
Anzahl Lüftungsstufen : 4
Fördervolumen : 40 m3/h - 160 m3/h
Volumenstromkonstant : ja
SEC average : -34,28 kWh/(m2*a)
Energieeffizienzklasse : A
Spannungsart : Wechselstrom
Bemessungsspannung : 230 V
Netzfrequenz : 50 Hz / 60 Hz
SPI-Wert nach DIN EN 13141-7 (A7) : 0,28 Wh/m3
Leistungsaufnahme : 21 W - 80 W (Bei 100 Pa Gegendruck)
Leistungsaufnahme nach DIN EN 13141-7 (A7) : 36 W
Stand-By-Leistungsaufnahme : < 5 W
IMax : 0,5 A
Schutzart : IP 00
DIBT-Zulassung : ja
PHI-Zertifizierung : nein
Aufstellungsort : Bad / Küche / Keller / Speicher /
Kniestock / Hauswirtschaftsraum / Heizungsraum / Flur
Systemart : zentral
Material Gehäuse : Stahlblech, pulverbeschichtet
Material Wärmetauscher : Kunststoff
Material Innenverkleidung : Kunststoff EPP
Farbe : weißaluminium, ähnlich RAL 9006
Gewicht : 40 kg
Filterklasse : G4 / G4
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Bypass : nein
Vorheizregister : extern
Enthalpie-Wärmetauscher : ja
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 42 dB(A) / 45
dB(A) / 47 dB(A) (Abstand 1 m, Schallabsorption 10 m2)
Verpackungseinheit : 1 Stück
Sortiment : K
GTIN (EAN) : 4012799951117
Hersteller: MAICO
WS 170 LET Zentrales Lüftungsgerät
Artikelnummer: 0095.0111
Menge: 1,000 Stck

**10.152 WS 170 K Zentrales Lüftungsgerät Zentrales Lüftungsgerät mit sehr effektiver Wärmerückgewinnung über Kr**
Komfortausführung:
Komfortgerät mit Raumluftsteuerung RLS 1 WR, G4-Filter
(Abluft) und F7-Pollenfilter (Außenluft).
Mit Elektro-Frostschutzheizung und schalloptimiertem
Gehäuse mit Zusatzdämmung.
Gerät als Rechtsausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Komfortausführung rechts
Anzahl Lüftungsstufen : 4
Fördervolumen : 40 m3/h - 160 m3/h
Volumenstromkonstant : ja
SEC average : -36,5 kWh/(m2*a)
Energieeffizienzklasse : A
Spannungsart : Wechselstrom
Bemessungsspannung : 230 V
Netzfrequenz : 50 Hz / 60 Hz
SPI-Wert nach DIN EN 13141-7 (A7) : 0,32 Wh/m3
Leistungsaufnahme : 21 W - 80 W (Bei 100 Pa Gegendruck)
Leistungsaufnahme nach DIN EN 13141-7 (A7) : 35 W
Stand-By-Leistungsaufnahme : < 5 W
IMax : 0,5 A (Bei aktiver Frostschutzheizung 4 A)
Schutzart : IP 00
DIBT-Zulassung : ja
PHI-Zertifizierung : ja
Aufstellungsort : Bad / Küche / Keller / Speicher /
Kniestock / Hauswirtschaftsraum / Heizungsraum / Flur
Systemart : zentral
Material Gehäuse : Stahlblech, pulverbeschichtet
Material Wärmetauscher : Kunststoff
Material Innenverkleidung : Kunststoff EPP
Farbe : weißaluminium, ähnlich RAL 9006
Gewicht : 42,5 kg
Filterklasse : G4 / F7
Anschlussdurchmesser : 125 mm
Anschlussdurchmesser Kondensatablauf : 3/4"
Schlauchanschluss oder Ablaufrohr Ï 28 mm
Breite : 595 mm
Höhe : 820 mm
Tiefe : 375 mm
Fördermitteltemperatur bei IMax : -20  C bis 60  C
Umgebungstemperatur : 10  C bis 40  C
Max. Wärmebereitstellungsgrad nach DIN EN 13141-7 (A7)
: 95 %
Wärmetauscherbauart : Kreuz-Gegenstrom
Leistung Vorheizregister : 0,74 kW
Bypass : nein
Vorheizregister : integriert
Enthalpie-Wärmetauscher : nein
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 32 dB(A) / 34
dB(A) / 35 dB(A) (Abstand 1 m, Schallabsorption 10 m2)
Zulassungsnummer : Z-51.3-292
Verpackungseinheit : 1 Stück
Sortiment : K
GTIN (EAN) : 4012799950837
Hersteller: MAICO
WS 170 KR Zentrales Lüftungsgerät
Artikelnummer: 0095.0083
Menge: 1,000 Stck

**10.153 WS 170 K Zentrales Lüftungsgerät Zentrales Lüftungsgerät mit sehr effektiver Wärmerückgewinnung über En**
Komfortausführung:
Komfortgerät mit Raumluftsteuerung RLS 1 WR, G4-Filter
(Abluft) und F7-Pollenfilter (Außenluft).
Mit Elektro-Frostschutzheizung und schalloptimiertem
Gehäuse mit Zusatzdämmung.
Gerät als Rechtsausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Komfortausführung rechts
Anzahl Lüftungsstufen : 4
Fördervolumen : 40 m3/h - 160 m3/h
Volumenstromkonstant : ja
SEC average : -34,28 kWh/(m2*a)
Energieeffizienzklasse : A
Spannungsart : Wechselstrom
Bemessungsspannung : 230 V
Netzfrequenz : 50 Hz / 60 Hz
SPI-Wert nach DIN EN 13141-7 (A7) : 0,28 Wh/m3
Leistungsaufnahme : 21 W - 80 W (Bei 100 Pa Gegendruck)
Leistungsaufnahme nach DIN EN 13141-7 (A7) : 36 W
Stand-By-Leistungsaufnahme : < 5 W
IMax : 0,5 A (Bei aktiver Frostschutzheizung 4 A)
Schutzart : IP 00
DIBT-Zulassung : nein
PHI-Zertifizierung : nein
Aufstellungsort : Bad / Küche / Keller / Speicher /
Kniestock / Hauswirtschaftsraum / Heizungsraum / Flur
Systemart : zentral
Material Gehäuse : Stahlblech, pulverbeschichtet
Material Wärmetauscher : Kunststoff
Material Innenverkleidung : Kunststoff EPP
Farbe : weißaluminium, ähnlich RAL 9006
Gewicht : 46 kg
Filterklasse : G4 / F7
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Leistung Vorheizregister : 0,74 kW
Bypass : nein
Vorheizregister : integriert
Enthalpie-Wärmetauscher : ja
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 32 dB(A) / 34
dB(A) / 35 dB(A) (Abstand 1 m, Schallabsorption 10 m2)
Verpackungseinheit : 1 Stück
Sortiment : K
GTIN (EAN) : 4012799951124
Hersteller: MAICO
WS 170 KRET Zentrales Lüftungsgerät
Artikelnummer: 0095.0112
Menge: 1,000 Stck

**10.154 WS 170 K Zentrales Lüftungsgerät Zentrales Lüftungsgerät mit sehr effektiver Wärmerückgewinnung über Kr**
Komfortausführung:
Komfortgerät mit Raumluftsteuerung RLS 1 WR, G4-Filter
(Abluft) und F7-Pollenfilter (Außenluft).
Mit Elektro-Frostschutzheizung und schalloptimiertem
Gehäuse mit Zusatzdämmung.
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Komfortausführung links
Anzahl Lüftungsstufen : 4
Fördervolumen : 40 m3/h - 160 m3/h
Volumenstromkonstant : ja
SEC average : -36,5 kWh/(m2*a)
Energieeffizienzklasse : A
Spannungsart : Wechselstrom
Bemessungsspannung : 230 V
Netzfrequenz : 50 Hz / 60 Hz
SPI-Wert nach DIN EN 13141-7 (A7) : 0,32 Wh/m3
Leistungsaufnahme : 21 W - 80 W (Bei 100 Pa Gegendruck)
Leistungsaufnahme nach DIN EN 13141-7 (A7) : 35 W
Stand-By-Leistungsaufnahme : < 5 W
IMax : 0,5 A (Bei aktiver Frostschutzheizung 4 A)
Schutzart : IP 00
DIBT-Zulassung : ja
PHI-Zertifizierung : ja
Aufstellungsort : Bad / Küche / Keller / Speicher /
Kniestock / Hauswirtschaftsraum / Heizungsraum / Flur
Systemart : zentral
Material Gehäuse : Stahlblech, pulverbeschichtet
Material Wärmetauscher : Kunststoff
Material Innenverkleidung : Kunststoff EPP
Farbe : weißaluminium, ähnlich RAL 9006
Gewicht : 42,5 kg
Filterklasse : G4 / F7
Anschlussdurchmesser : 125 mm
Anschlussdurchmesser Kondensatablauf : 3/4"
Schlauchanschluss oder Ablaufrohr Ï 28 mm
Breite : 595 mm
Höhe : 820 mm
Tiefe : 375 mm
Fördermitteltemperatur bei IMax : -20  C bis 60  C
Umgebungstemperatur : 10  C bis 40  C
Max. Wärmebereitstellungsgrad nach DIN EN 13141-7 (A7)
: 95 %
Wärmetauscherbauart : Kreuz-Gegenstrom
Leistung Vorheizregister : 0,74 kW
Bypass : nein
Vorheizregister : integriert
Enthalpie-Wärmetauscher : nein
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 32 dB(A) / 34
dB(A) / 35 dB(A) (Abstand 1 m, Schallabsorption 10 m2)
Zulassungsnummer : Z-51.3-292
Verpackungseinheit : 1 Stück
Sortiment : K
GTIN (EAN) : 4012799950844
Hersteller: MAICO
WS 170 KL Zentrales Lüftungsgerät
Artikelnummer: 0095.0084
Menge: 1,000 Stck

**10.155 WS 170 K Zentrales Lüftungsgerät Zentrales Lüftungsgerät mit sehr effektiver Wärmerückgewinnung über En**
Komfortausführung:
Komfortgerät mit Raumluftsteuerung RLS 1 WR, G4-Filter
(Abluft) und F7-Pollenfilter (Außenluft).
Mit Elektro-Frostschutzheizung und schalloptimiertem
Gehäuse mit Zusatzdämmung.
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Komfortausführung links
Anzahl Lüftungsstufen : 4
Fördervolumen : 40 m3/h - 160 m3/h
Volumenstromkonstant : ja
SEC average : -34,28 kWh/(m2*a)
Energieeffizienzklasse : A
Spannungsart : Wechselstrom
Bemessungsspannung : 230 V
Netzfrequenz : 50 Hz / 60 Hz
SPI-Wert nach DIN EN 13141-7 (A7) : 0,28 Wh/m3
Leistungsaufnahme : 21 W - 80 W (Bei 100 Pa Gegendruck)
Leistungsaufnahme nach DIN EN 13141-7 (A7) : 36 W
Stand-By-Leistungsaufnahme : < 5 W
IMax : 0,5 A (Bei aktiver Frostschutzheizung 4 A)
Schutzart : IP 00
DIBT-Zulassung : nein
PHI-Zertifizierung : nein
Aufstellungsort : Bad / Küche / Keller / Speicher /
Kniestock / Hauswirtschaftsraum / Heizungsraum / Flur
Systemart : zentral
Material Gehäuse : Stahlblech, pulverbeschichtet
Material Wärmetauscher : Kunststoff
Material Innenverkleidung : Kunststoff EPP
Farbe : weißaluminium, ähnlich RAL 9006
Gewicht : 46 kg
Filterklasse : G4 / F7
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Leistung Vorheizregister : 0,74 kW
Bypass : nein
Vorheizregister : integriert
Enthalpie-Wärmetauscher : ja
Frostschutzschaltung : ja
Sommerschaltung : Abluft mit RLS D1 WR
Filterüberwachung : zeitgesteuert
Feuchteregelung : -
CO2-Regelung (optional) : SKD
Luftqualitätsregelung (optional) : EAQ 10/2
KNX-Anbindung (optional) : bauseits
MODBUS-Schnittstelle : nein
Bedienteil im Lieferumfang : RLS 1 WR
Bedienteil (optional) : RLS D1 WR
Funk Ein-/Ausschaltung (optional) : XE 1, XS 1
Funkintegration EnOcean (optional) : nein
Mobile Ansteuerung : nein
Schalldruckpegel Gehäuseabstrahlung : 32 dB(A) / 34
dB(A) / 35 dB(A) (Abstand 1 m, Schallabsorption 10 m2)
Verpackungseinheit : 1 Stück
Sortiment : K
GTIN (EAN) : 4012799951131
Hersteller: MAICO
WS 170 KLET Zentrales Lüftungsgerät
Artikelnummer: 0095.0113
Menge: 1,000 Stck

**10.156 WS 170 K Zentrales Lüftungsgerät Zentrales Lüftungsgerät mit sehr effektiver Wärmerückgewinnung über Kr**
Bypass-Ausführung:
Bypassgerät mit Raumluftsteuerung RLS 1 WR und mobiler
Ansteuerung, G4-Filter (Abluft) und F7-Pollenfilter
(Außenluft).
Mit Elektro-Frostschutzheizung und schalloptimiertem
Gehäuse mit Zusatzdämmung.
Mit patentierter, äußerst platzsparender, kompakter
Bypassluftführung und ansteuerbarem 100 %-Bypasskanal.
Gerät als Rechtsausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Bypassausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Aufstellungsort : Bad / Küche / Keller / Speicher /
Kniestock / Hauswirtschaftsraum / Heizungsraum / Flur
Systemart : zentral
Material Gehäuse : Stahlblech, pulverbeschichtet
Material Wärmetauscher : Kunststoff
Material Innenverkleidung : Kunststoff EPP
Farbe : weißaluminium, ähnlich RAL 9006
Gewicht : 44,8 kg
Filterklasse : G4 / F7
Anschlussdurchmesser : 125 mm
Anschlussdurchmesser Kondensatablauf : 3/4"
Schlauchanschluss oder Ablaufrohr Ï 28 mm
Breite : 595 mm
Höhe : 820 mm
Tiefe : 435 mm
Fördermitteltemperatur bei IMax : -20  C bis 60  C
Umgebungstemperatur : 10  C bis 40  C
Max. Wärmebereitstellungsgrad nach DIN EN 13141-7 (A7)
: 95 %
Wärmetauscherbauart : Kreuz-Gegenstrom
Leistung Vorheizregister : 0,74 kW
Bypass : automatisch
Vorheizregister : integriert
Enthalpie-Wärmetauscher : nein
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799950875
Hersteller: MAICO
WS 170 KBR Zentrales Lüftungsgerät
Artikelnummer: 0095.0087
Menge: 1,000 Stck

**10.157 WS 170 K Zentrales Lüftungsgerät Zentrales Lüftungsgerät mit sehr effektiver Wärmerückgewinnung über En**
Bypass-Ausführung:
Bypassgerät mit Raumluftsteuerung RLS 1 WR und mobiler
Ansteuerung, G4-Filter (Abluft) und F7-Pollenfilter
(Außenluft).
Mit Elektro-Frostschutzheizung und schalloptimiertem
Gehäuse mit Zusatzdämmung.
Mit patentierter, äußerst platzsparender, kompakter
Bypassluftführung und ansteuerbarem 100 %-Bypasskanal.
Gerät als Rechtsausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Bypassausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : nein
PHI-Zertifizierung : nein
Aufstellungsort : Bad / Küche / Keller / Speicher /
Kniestock / Hauswirtschaftsraum / Heizungsraum / Flur
Systemart : zentral
Material Gehäuse : Stahlblech, pulverbeschichtet
Material Wärmetauscher : Kunststoff
Material Innenverkleidung : Kunststoff EPP
Farbe : weißaluminium, ähnlich RAL 9006
Gewicht : 48 kg
Filterklasse : G4 / F7
Anschlussdurchmesser : 125 mm
Anschlussdurchmesser Kondensatablauf : 3/4"
Schlauchanschluss oder Ablaufrohr Ï 28 mm
Breite : 595 mm
Höhe : 820 mm
Tiefe : 435 mm
Fördermitteltemperatur bei IMax : -20  C bis 60  C
Umgebungstemperatur : 10  C bis 40  C
Max. Wärmebereitstellungsgrad nach DIN EN 13141-7 (A7)
: 90 %
Wärmetauscherbauart : Enthalpie-Kreuz-Gegenstrom
Feuchteverhältnis bei Enthalpie-Wärmetauscher nach DIN
EN 13141-7 (A2) : 80 %
Leistung Vorheizregister : 0,74 kW
Bypass : automatisch
Vorheizregister : integriert
Enthalpie-Wärmetauscher : ja
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799951148
Hersteller: MAICO
WS 170 KBRET Zentrales Lüftungsgerät
Artikelnummer: 0095.0114
Menge: 1,000 Stck

**10.158 WS 170 K Zentrales Lüftungsgerät Zentrales Lüftungsgerät mit sehr effektiver Wärmerückgewinnung über Kr**
Bypass-Ausführung:
Bypassgerät mit Raumluftsteuerung RLS 1 WR und mobiler
Ansteuerung, G4-Filter (Abluft) und F7-Pollenfilter
(Außenluft).
Mit Elektro-Frostschutzheizung und schalloptimiertem
Gehäuse mit Zusatzdämmung.
Mit patentierter, äußerst platzsparender, kompakter
Bypassluftführung und ansteuerbarem 100 %-Bypasskanal.
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Bypassausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Aufstellungsort : Bad / Küche / Keller / Speicher /
Kniestock / Hauswirtschaftsraum / Heizungsraum / Flur
Systemart : zentral
Material Gehäuse : Stahlblech, pulverbeschichtet
Material Wärmetauscher : Kunststoff
Material Innenverkleidung : Kunststoff EPP
Farbe : weißaluminium, ähnlich RAL 9006
Gewicht : 44,8 kg
Filterklasse : G4 / F7
Anschlussdurchmesser : 125 mm
Anschlussdurchmesser Kondensatablauf : 3/4"
Schlauchanschluss oder Ablaufrohr Ï 28 mm
Breite : 595 mm
Höhe : 820 mm
Tiefe : 435 mm
Fördermitteltemperatur bei IMax : -20  C bis 60  C
Umgebungstemperatur : 10  C bis 40  C
Max. Wärmebereitstellungsgrad nach DIN EN 13141-7 (A7)
: 95 %
Wärmetauscherbauart : Kreuz-Gegenstrom
Leistung Vorheizregister : 0,74 kW
Bypass : automatisch
Vorheizregister : integriert
Enthalpie-Wärmetauscher : nein
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799950882
Hersteller: MAICO
WS 170 KBL Zentrales Lüftungsgerät
Artikelnummer: 0095.0088
Menge: 1,000 Stck

**10.159 WS 170 K Zentrales Lüftungsgerät Zentrales Lüftungsgerät mit sehr effektiver Wärmerückgewinnung über En**
Bypass-Ausführung:
Bypassgerät mit Raumluftsteuerung RLS 1 WR und mobiler
Ansteuerung, G4-Filter (Abluft) und F7-Pollenfilter
(Außenluft).
Mit Elektro-Frostschutzheizung und schalloptimiertem
Gehäuse mit Zusatzdämmung.
Mit patentierter, äußerst platzsparender, kompakter
Bypassluftführung und ansteuerbarem 100 %-Bypasskanal.
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich (WS 170 KBR../WS 170
KBL..).
Integrierte MODBUS-Schnittstelle (WS 170 KBR../WS 170
KBL..).
DIBT-Zulassung (Ausnahme WS 170..ET).
PH- Zertifizierung (Ausnahme für WS 170 R../WS 170 L..
und alle WS 170..ET).
Bedienteil RLS 1 WR:
Im Lieferumfang aller WS 170 Geräte.
Schalten der 4 Lüftungsstufen, Wartungsanzeige,
Störungsmeldungen.
Optional ohne / mit Ein-/ Ausschalter.
Weitere Bedienteile können parallel angeschlossen
werden.
Digitales Bedienteil RLS D1 WR:
Optional für WS 170 R.., WS 170 L.., WS 170 KR.. und WS
170 KL...
Ansteuerung und Spannungsversorgung über 2-adriges
Buskabel.
Digitale Statusanzeige, Schalten der 4 Lüftungsstufen,
Datum und Uhrzeit (Wochenprogramm, Plusfunktion,
Wartungsanzeige und Störungsmeldungen).
Plusfunktion (Sommerbetrieb): Im Ecobetrieb läuft nur
der Abluftventilator; damit ca. 50 %
Leistungseinsparung.
Touchscreen-Bedienteil RLS T1 WS :
Optional für WS 170 KBR../WS 170 KBL...
Bis zu 6 Betriebsarten möglich.
2 Automatikbetriebsarten (Auto Sensor / Auto Zeit).
4 manuelle Betriebsarten (ECO-Abluft / ECO-Zuluft /
AUS).
air@home:
Die Geräte WS 170 KBR../WS 170 KBL.. verfügen über
einen integrierten Webserver und sind mobil per APP von
zu Hause oder unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Geräte WS 170 KBR../WS 170 KBL...
Integrierte MODBUS-Schnittstelle ermöglicht eine
Integration in die Gebäudeleittechnik.
Enocean:
Geräte WS 170 KBR../WS 170 KBL...
Optionales EnOcean-Steckmodul E-SM für das Einbindung
des Lüftungsgerätes in die "EnOcean-Welt"
"www.enocean-alliance.org".
Die Daten werden im Frequenzband 868,3 MHz übertragen.
Ausschließlich nachfolgende EnOcean Equipment
Profiles(EEP) werden vom Steckmodul E-SM unterstützt:
EEP A5-04-01, EEP A5-09-08, EEP A5-09-04, EEP F6-02-01.
KNX:
Alle WS 170 Geräte können an die KNX-Gebäudeleittechnik
(www.knx.org) angeschlossen werden.
Bei WS 170 R../WS 170 L.. und WS 170 KR../WS 170 KL..
über zusätzlichen KNX Fan Coil Aktor (bauseits).
Bei WS 170 KBR../WS 170 KBL.. über optionales Zubehör
KNX-Steckmodul K-SM.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Bypassausführung links
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : nein
PHI-Zertifizierung : nein
Aufstellungsort : Bad / Küche / Keller / Speicher /
Kniestock / Hauswirtschaftsraum / Heizungsraum / Flur
Systemart : zentral
Material Gehäuse : Stahlblech, pulverbeschichtet
Material Wärmetauscher : Kunststoff
Material Innenverkleidung : Kunststoff EPP
Farbe : weißaluminium, ähnlich RAL 9006
Gewicht : 48 kg
Filterklasse : G4 / F7
Anschlussdurchmesser : 125 mm
Anschlussdurchmesser Kondensatablauf : 3/4"
Schlauchanschluss oder Ablaufrohr Ï 28 mm
Breite : 595 mm
Höhe : 820 mm
Tiefe : 435 mm
Fördermitteltemperatur bei IMax : -20  C bis 60  C
Umgebungstemperatur : 10  C bis 40  C
Max. Wärmebereitstellungsgrad nach DIN EN 13141-7 (A7)
: 90 %
Wärmetauscherbauart : Enthalpie-Kreuz-Gegenstrom
Feuchteverhältnis bei Enthalpie-Wärmetauscher nach DIN
EN 13141-7 (A2) : 80 %
Leistung Vorheizregister : 0,74 kW
Bypass : automatisch
Vorheizregister : integriert
Enthalpie-Wärmetauscher : ja
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799951155
Hersteller: MAICO
WS 170 KBLET Zentrales Lüftungsgerät
Artikelnummer: 0095.0115
Menge: 1,000 Stck

**10.160 WS 170 R Zentrales Lüftungsgerät Zentrales Lüftungsgerät mit sehr effektiver Wärmerückgewinnung über Kr**
Standardausführung:
Standardgerät mit Raumluftsteuerung RLS 1 WR und
mobiler Ansteuerung über App.
G4-Filter (Außenluft, Abluft).
Gerät als Rechtsauführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Standardausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A
Schutzart : IP 00
DIBT-Zulassung : ja
PHI-Zertifizierung : nein
Aufstellungsort : Bad / Küche / Keller / Speicher /
Kniestock / Hauswirtschaftsraum / Heizungsraum / Flur
Systemart : zentral
Material Gehäuse : Stahlblech, pulverbeschichtet
Material Wärmetauscher : Kunststoff
Material Innenverkleidung : Kunststoff EPP
Farbe : weißaluminium, ähnlich RAL 9006
Gewicht : 36,5 kg
Filterklasse : G4 / G4
Anschlussdurchmesser : 125 mm
Anschlussdurchmesser Kondensatablauf : 3/4"
Schlauchanschluss oder Ablaufrohr Ï 28 mm
Breite : 595 mm
Höhe : 820 mm
Tiefe : 375 mm
Fördermitteltemperatur bei IMax : -20  C bis 60  C
Umgebungstemperatur : 10  C bis 40  C
Max. Wärmebereitstellungsgrad nach DIN EN 13141-7 (A7)
: 95 %
Wärmetauscherbauart : Kreuz-Gegenstrom
Bypass : nein
Vorheizregister : extern
Enthalpie-Wärmetauscher : nein
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 42 dB(A) / 45
dB(A) / 47 dB(A) (Abstand 1 m, Schallabsorption 10 m2)
Verpackungseinheit : 1 Stück
Sortiment : K
GTIN (EAN) : 4012799952763
Hersteller: MAICO
WS 170 R Zentrales Lüftungsgerät
Artikelnummer: 0095.0276
Menge: 1,000 Stck

**10.161 WS 170 R Zentrales Lüftungsgerät Zentrales Lüftungsgerät mit sehr effektiver Wärmerückgewinnung über En**
Standardausführung:
Standardgerät mit Raumluftsteuerung RLS 1 WR und
mobiler Ansteuerung über App.
G4-Filter (Außenluft, Abluft).
Gerät als Rechtsauführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Standardausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A
Schutzart : IP 00
DIBT-Zulassung : ja
PHI-Zertifizierung : nein
Aufstellungsort : Bad / Küche / Keller / Speicher /
Kniestock / Hauswirtschaftsraum / Heizungsraum / Flur
Systemart : zentral
Material Gehäuse : Stahlblech, pulverbeschichtet
Material Wärmetauscher : Kunststoff
Material Innenverkleidung : Kunststoff EPP
Farbe : weißaluminium, ähnlich RAL 9006
Gewicht : 40 kg
Filterklasse : G4 / G4
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Bypass : nein
Vorheizregister : extern
Enthalpie-Wärmetauscher : ja
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 42 dB(A) / 45
dB(A) / 47 dB(A) (Abstand 1 m, Schallabsorption 10 m2)
Verpackungseinheit : 1 Stück
Sortiment : K
GTIN (EAN) : 4012799952770
Hersteller: MAICO
WS 170 RET Zentrales Lüftungsgerät
Artikelnummer: 0095.0277
Menge: 1,000 Stck

**10.162 WS 170 L Zentrales Lüftungsgerät Zentrales Lüftungsgerät mit sehr effektiver Wärmerückgewinnung über Kr**
Standardausführung:
Standardgerät mit Raumluftsteuerung RLS 1 WR und
mobiler Ansteuerung über App.
G4-Filter (Außenluft, Abluft).
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Standardausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A
Schutzart : IP 00
DIBT-Zulassung : ja
PHI-Zertifizierung : nein
Aufstellungsort : Bad / Küche / Keller / Speicher /
Kniestock / Hauswirtschaftsraum / Heizungsraum / Flur
Systemart : zentral
Material Gehäuse : Stahlblech, pulverbeschichtet
Material Wärmetauscher : Kunststoff
Material Innenverkleidung : Kunststoff EPP
Farbe : weißaluminium, ähnlich RAL 9006
Gewicht : 36,5 kg
Filterklasse : G4 / G4
Anschlussdurchmesser : 125 mm
Anschlussdurchmesser Kondensatablauf : 3/4"
Schlauchanschluss oder Ablaufrohr Ï 28 mm
Breite : 595 mm
Höhe : 820 mm
Tiefe : 375 mm
Fördermitteltemperatur bei IMax : -20  C bis 60  C
Umgebungstemperatur : 10  C bis 40  C
Max. Wärmebereitstellungsgrad nach DIN EN 13141-7 (A7)
: 95 %
Wärmetauscherbauart : Kreuz-Gegenstrom
Bypass : nein
Vorheizregister : extern
Enthalpie-Wärmetauscher : nein
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 42 dB(A) / 45
dB(A) / 47 dB(A) (Abstand 1 m, Schallabsorption 10 m2)
Verpackungseinheit : 1 Stück
Sortiment : K
GTIN (EAN) : 4012799952787
Hersteller: MAICO
WS 170 L Zentrales Lüftungsgerät
Artikelnummer: 0095.0278
Menge: 1,000 Stck

**10.163 WS 170 L Zentrales Lüftungsgerät Zentrales Lüftungsgerät mit sehr effektiver Wärmerückgewinnung über En**
Standardausführung:
Standardgerät mit Raumluftsteuerung RLS 1 WR und
mobiler Ansteuerung über App.
G4-Filter (Außenluft, Abluft).
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Standardausführung links
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A
Schutzart : IP 00
DIBT-Zulassung : ja
PHI-Zertifizierung : nein
Aufstellungsort : Bad / Küche / Keller / Speicher /
Kniestock / Hauswirtschaftsraum / Heizungsraum / Flur
Systemart : zentral
Material Gehäuse : Stahlblech, pulverbeschichtet
Material Wärmetauscher : Kunststoff
Material Innenverkleidung : Kunststoff EPP
Farbe : weißaluminium, ähnlich RAL 9006
Gewicht : 40 kg
Filterklasse : G4 / G4
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Bypass : nein
Vorheizregister : extern
Enthalpie-Wärmetauscher : ja
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 42 dB(A) / 45
dB(A) / 47 dB(A) (Abstand 1 m, Schallabsorption 10 m2)
Verpackungseinheit : 1 Stück
Sortiment : K
GTIN (EAN) : 4012799952794
Hersteller: MAICO
WS 170 LET Zentrales Lüftungsgerät
Artikelnummer: 0095.0279
Menge: 1,000 Stck

**10.164 WS 170 K Zentrales Lüftungsgerät Zentrales Lüftungsgerät mit sehr effektiver Wärmerückgewinnung über Kr**
Komfortausführung:
Komfortgerät mit Raumluftsteuerung RLS 1 WR und mobiler
Ansteuerung über App.
G4-Filter (Abluft) und F7-Pollenfilter (Außenluft).
Mit Elektro-Frostschutzheizung und schalloptimiertem
Gehäuse mit Zusatzdämmung.
Gerät als Rechtsausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Komfortausführung rechts
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Aufstellungsort : Bad / Küche / Keller / Speicher /
Kniestock / Hauswirtschaftsraum / Heizungsraum / Flur
Systemart : zentral
Material Gehäuse : Stahlblech, pulverbeschichtet
Material Wärmetauscher : Kunststoff
Material Innenverkleidung : Kunststoff EPP
Farbe : weißaluminium, ähnlich RAL 9006
Gewicht : 42,5 kg
Filterklasse : G4 / F7
Anschlussdurchmesser : 125 mm
Anschlussdurchmesser Kondensatablauf : 3/4"
Schlauchanschluss oder Ablaufrohr Ï 28 mm
Breite : 595 mm
Höhe : 820 mm
Tiefe : 375 mm
Fördermitteltemperatur bei IMax : -20  C bis 60  C
Umgebungstemperatur : 10  C bis 40  C
Max. Wärmebereitstellungsgrad nach DIN EN 13141-7 (A7)
: 95 %
Wärmetauscherbauart : Kreuz-Gegenstrom
Leistung Vorheizregister : 0,74 kW
Bypass : nein
Vorheizregister : integriert
Enthalpie-Wärmetauscher : nein
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799952800
Hersteller: MAICO
WS 170 KR Zentrales Lüftungsgerät
Artikelnummer: 0095.0280
Menge: 1,000 Stck

**10.165 WS 170 K Zentrales Lüftungsgerät Zentrales Lüftungsgerät mit sehr effektiver Wärmerückgewinnung über En**
Komfortausführung:
Komfortgerät mit Raumluftsteuerung RLS 1 WR und mobiler
Ansteuerung über App.
G4-Filter (Abluft) und F7-Pollenfilter (Außenluft).
Mit Elektro-Frostschutzheizung und schalloptimiertem
Gehäuse mit Zusatzdämmung.
Gerät als Rechtsausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Komfortausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : ja
PHI-Zertifizierung : nein
Aufstellungsort : Bad / Küche / Keller / Speicher /
Kniestock / Hauswirtschaftsraum / Heizungsraum / Flur
Systemart : zentral
Material Gehäuse : Stahlblech, pulverbeschichtet
Material Wärmetauscher : Kunststoff
Material Innenverkleidung : Kunststoff EPP
Farbe : weißaluminium, ähnlich RAL 9006
Gewicht : 46 kg
Filterklasse : G4 / F7
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Leistung Vorheizregister : 0,74 kW
Bypass : nein
Vorheizregister : integriert
Enthalpie-Wärmetauscher : ja
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799952817
Hersteller: MAICO
WS 170 KRET Zentrales Lüftungsgerät
Artikelnummer: 0095.0281
Menge: 1,000 Stck

**10.166 WS 170 K Zentrales Lüftungsgerät Zentrales Lüftungsgerät mit sehr effektiver Wärmerückgewinnung über Kr**
Komfortausführung:
Komfortgerät mit Raumluftsteuerung RLS 1 WR und mobiler
Ansteuerung über App.
G4-Filter (Abluft) und F7-Pollenfilter (Außenluft).
Mit Elektro-Frostschutzheizung und schalloptimiertem
Gehäuse mit Zusatzdämmung.
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Kondensatablauf (3/4"-Schlauchanschluss oder Ablaufrohr
Ï 28 mm) am Geräteboden.
Anschluss an einen Siphon.
Stabile, gut reinigbare, integrierte Kondensatwanne.
Technische Daten
Ausführung : Komfortausführung links
Anzahl Lüftungsstufen : 4
Fördervolumen : 40 m3/h - 160 m3/h
Volumenstromkonstant : ja
SEC average : -38,6 kWh/(m2*a)
Energieeffizienzklasse : A
Spannungsart : Wechselstrom
Bemessungsspannung : 230 V
Netzfrequenz : 50 Hz / 60 Hz
SPI-Wert nach DIN EN 13141-7 (A7) : 0,32 Wh/m3
Leistungsaufnahme : 21 W - 80 W (Bei 100 Pa Gegendruck)
Leistungsaufnahme nach DIN EN 13141-7 (A7) : 35 W
Stand-By-Leistungsaufnahme : < 1 W
IMax : 0,5 A (Bei aktiver Frostschutzheizung 4 A)
Schutzart : IP 00
DIBT-Zulassung : ja
PHI-Zertifizierung : ja
Aufstellungsort : Bad / Küche / Keller / Speicher /
Kniestock / Hauswirtschaftsraum / Heizungsraum / Flur
Systemart : zentral
Material Gehäuse : Stahlblech, pulverbeschichtet
Material Wärmetauscher : Kunststoff
Material Innenverkleidung : Kunststoff EPP
Farbe : weißaluminium, ähnlich RAL 9006
Gewicht : 42,5 kg
Filterklasse : G4 / F7
Anschlussdurchmesser : 125 mm
Anschlussdurchmesser Kondensatablauf : 3/4"
Schlauchanschluss oder Ablaufrohr Ï 28 mm
Breite : 595 mm
Höhe : 820 mm
Tiefe : 375 mm
Fördermitteltemperatur bei IMax : -20  C bis 60  C
Umgebungstemperatur : 10  C bis 40  C
Max. Wärmebereitstellungsgrad nach DIN EN 13141-7 (A7)
: 95 %
Wärmetauscherbauart : Kreuz-Gegenstrom
Leistung Vorheizregister : 0,74 kW
Bypass : nein
Vorheizregister : integriert
Enthalpie-Wärmetauscher : nein
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799952824
Hersteller: MAICO
WS 170 KL Zentrales Lüftungsgerät
Artikelnummer: 0095.0282
Menge: 1,000 Stck

**10.167 WS 170 K Zentrales Lüftungsgerät Zentrales Lüftungsgerät mit sehr effektiver Wärmerückgewinnung über En**
Komfortausführung:
Komfortgerät mit Raumluftsteuerung RLS 1 WR und mobiler
Ansteuerung über App.
G4-Filter (Abluft) und F7-Pollenfilter (Außenluft).
Mit Elektro-Frostschutzheizung und schalloptimiertem
Gehäuse mit Zusatzdämmung.
Gerät als Linksausführung.
Merkmale:
Kompaktes, sehr leises und energiesparendes Gerät.
Gleich-Strommotoren mit integrierter, automatischer
Volumenstromregelung für gleichbleibende Luftmenge
(Volumenstromkonstanz).
Maximale Wärmerückgewinnung und zeitsparende
Einregulierung.
Höchste Luftdichtigkeit. Hohe Flexibiität durch
verschiedene Anschlussmöglichkeiten.
Gehäuse Stahlblech, pulverbeschichtet.
Farbe weißaluminium.
Innenauskleidung aus temperaturbeständigem und äußerst
schall-und wärmedämmendem Kunststoff (EPP). Das
Material zeichnet sich darüber hinaus durch seine
hygienischen und nicht hygroskopischen Eigenschaften
aus. Geprüft vom Institut für Lufthygiene Berlin
entsprechend VDI 6022 Teil 1.
Das schmale Gerät ist u.a. auch besonders gut für den
Kücheneinbau geeignet.
Filterwechsel einfach ohne Werkzeug möglich.
4 Rohranschlüsse DN 125. Variabel bestückbar mit
Steckverbindern oder Rohrbogen (Zubehör).
Anbindung an KNX möglich.
Anbindung an EnOcean möglich.
Integrierte MODBUS-Schnittstelle.
DIBT-Zulassung (Ausnahme WS 170..ET).
PH- Zertifizierung (Ausnahme für WS 170 R../WS 170 L..
und alle WS 170..ET).
Bedienteil RLS 1 WR:
Im Lieferumfang aller WS 170 Geräte.
Schalten der 4 Lüftungsstufen, Wartungsanzeige,
Störungsmeldungen.
Optional ohne / mit Ein-/ Ausschalter.
Weitere Bedienteile können parallel angeschlossen
werden.
Touchscreen-Bedienteil RLS T1 WS :
Optional.
Bis zu 6 Betriebsarten möglich.
2 Automatikbetriebsarten (Auto Sensor / Auto Zeit).
4 manuelle Betriebsarten (ECO-Abluft / ECO-Zuluft /
AUS).
air@home:
Alle WS 170 Geräte verfügen über einen integrierten
Webserver und sind mobil per APP von zu Hause oder
unterwegs bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Erweiterbar mit weiteren Platinen (z.B. ZP 1, ZP 2).
Modbus:
Die integrierte MODBUS-Schnittstelle ermöglicht eine
Integration in die Gebäudeleittechnik.
Enocean:
Optionales EnOcean-Steckmodul E-SM für das Einbindung
des Lüftungsgerätes in die "EnOcean-Welt"
"www.enocean-alliance.org".
Die Daten werden im Frequenzband 868,3 MHz übertragen.
Ausschließlich nachfolgende EnOcean Equipment
Profiles(EEP) werden vom Steckmodul E-SM unterstützt:
EEP A5-04-01, EEP A5-09-08, EEP A5-09-04, EEP F6-02-01.
KNX:
Alle WS 170 Geräte können an die KNX-Gebäudeleittechnik
(www.knx.org) über das optionale Zubehör KNX-Steckmodul
K-SM angeschlossen werden.
Wärmetauscher:
Gerätevarianten WS 170.. (Ausnahme WS 170 ..ET):
Hocheffizienter Kreuz-Gegenstrom-Plattenwärmetauscher
aus Kunststoff (PS).
Gerätevarianten WS 170 ..ET: Hocheffizienter
Enthalpie-Kreuz-Gegenstrom-Wärmetauscher aus
Kunststoff.
Frostschutz:
Verhindert das Einfrieren des Wärmetauschers bei tiefen
Außentemperaturen.
Standardgerät: Abschalten des Zuluftventilators.
Komfort- und Bypassgerät: Integriertes,
energiesparendes und selbstregelndes PTC Heizregister
zur Außenluftvorerwärmung.
Empfehlung: Geräte mit Wärmerückgewinnung mit einem
Sole-Erdwärmetauscher kombinieren.
Energieeffiziente Ventilatoren:
2 Radial-Gleichstromventilatoren, vorwärtsgekrümmt in
der Außen- bzw. Fortluft.
4 Lüftungsstufen von 40..160 m3/h stufenlos
einstellbar. Werkseinstellung: 60, 90, 120 m3/h.
Montagehinweise:
Leichte, sehr zeitsparende Montage an der Wand mit der
im Lieferumfang enthaltenen Wandhalterung.
Gehäusedeckel über Schnellspannverschlüsse aufklappbar.
Zu- und abluftseitig Schalldämpfer vorsehen.
Elektrischer Anschluss:
Betriebsfertig.
Vorbereitet für montagefreundlichen Anschluss von
Sensoren.
Potentialfreier Kontakt z.B. für Betriebsanzeige.
Kondensatablauf:
Nicht notwendig.
Falls Kondensatablauf nicht verwendet wird,
Ablauföffnung verschließen.
Technische Daten
Ausführung : Komfortausführung rechts
Anzahl Lüftungsstufen : 4
Fördervolumen : 40 m3/h - 160 m3/h
Volumenstromkonstant : ja
SEC average : -36,53 kWh/(m2*a)
Energieeffizienzklasse : A
Spannungsart : Wechselstrom
Bemessungsspannung : 230 V
Netzfrequenz : 50 Hz / 60 Hz
SPI-Wert nach DIN EN 13141-7 (A7) : 0,28 Wh/m3
Leistungsaufnahme : 21 W - 80 W (Bei 100 Pa Gegendruck)
Leistungsaufnahme nach DIN EN 13141-7 (A7) : 36 W
Stand-By-Leistungsaufnahme : < 1 W
IMax : 0,5 A (Bei aktiver Frostschutzheizung 4 A)
Schutzart : IP 00
DIBT-Zulassung : ja
PHI-Zertifizierung : nein
Aufstellungsort : Bad / Küche / Keller / Speicher /
Kniestock / Hauswirtschaftsraum / Heizungsraum / Flur
Systemart : zentral
Material Gehäuse : Stahlblech, pulverbeschichtet
Material Wärmetauscher : Kunststoff
Material Innenverkleidung : Kunststoff EPP
Farbe : weißaluminium, ähnlich RAL 9006
Gewicht : 46 kg
Filterklasse : G4 / F7
Anschlussdurchmesser : 125 mm
Anschlussdurchmesser Kondensatablauf : 3/4"
Schlauchanschluss oder Ablaufrohr Ï 28 mm
Breite : 595 mm
Höhe : 820 mm
Tiefe : 375 mm
Fördermitteltemperatur bei IMax : -20  C bis 60  C
Umgebungstemperatur : 10  C bis 40  C
Max. Wärmebereitstellungsgrad nach DIN EN 13141-7 (A7)
: 90 %
Wärmetauscherbauart : Enthalpie-Kreuz-Gegenstrom
Feuchteverhältnis bei Enthalpie-Wärmetauscher nach DIN
EN 13141-7 (A2) : 80 %
Leistung Vorheizregister : 0,74 kW
Bypass : nein
Vorheizregister : integriert
Enthalpie-Wärmetauscher : ja
Frostschutzschaltung : ja
Sommerschaltung : Abluft / Zuluft
Filterüberwachung : zeitgesteuert
Feuchteregelung : integriert
CO2-Regelung (optional) : SKD
Luftqualitätsregelung (optional) : EAQ 10/3
KNX-Anbindung (optional) : K-SM
MODBUS-Schnittstelle : integriert
Bedienteil im Lieferumfang : RLS 1 WR, App
Bedienteil (optional) : RLS T1 WS
Funk Ein-/Ausschaltung (optional) : XE 1, XS 1
Funkintegration EnOcean (optional) : E-SM
Mobile Ansteuerung : ja
Schalldruckpegel Gehäuseabstrahlung : 32 dB(A) / 34
dB(A) / 35 dB(A) (Abstand 1 m, Schallabsorption 10 m2)
Verpackungseinheit : 1 Stück
Sortiment : K
GTIN (EAN) : 4012799952831
Hersteller: MAICO
WS 170 KLET Zentrales Lüftungsgerät
Artikelnummer: 0095.0283
Menge: 1,000 Stck

**10.168 WS 300 F Zentrales Lüftungsgerät Zentrale hocheffiziente Lüftungsgeräte mit EC-Ventilatoren, Konstant-V**
Merkmale:
Hocheffizientes, intelligentes zentrales Lüftungsgerät
mit Wärmerückgewinnung für die Komfortlüftung.
Kompaktes und sehr leises Gerät für Decken- und
Wandmontage.
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: EPP-Gehäuse mit blechverkleidetem Deckel.
Farbe: Verkehrsweis RAL 9016 (Feinstruktur matt).
Gehäuse aus temperaturbeständigem und äußerst schall-
und wärmedämmendem Kunststoff (EPP). Das Material
zeichnet sich darüber hinaus durch seine hygienischen
und nicht hygroskopischen Eigenschaften aus. Geprüft
vom Institut für Lufthygiene Berlin entsprechend VDI
6022 Teil 1.
Höchste Luftdichtigkeit.
Filterwechsel einfach ohne Werkzeug möglich.
4 Rohranschlüsse DN 160.
Variabel bestückbar mit Steckverbindern oder Rohrbogen
(Zubehör).
Alle Geräte-Varianten (z.B. "WS 300 Flat R") lassen
sich auch im Nachhinein noch in andere Geräte-Varianten
(z.B. "WS 300 Flat KBR") durch optionale Komponenten
umrüsten.
DIBT-Zulassung.
Bedienteil RLS 1 WR:
Im Lieferumfang.
Schalten der 4 Lüftungsstufen, Wartungsanzeige,
Störungsmeldungen.
Weitere Bedienteile können parallel angeschlossen
werden.
Touchscreen-Bedienteil RLS T1 WS:
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter abwaschbarer antimikrobieller
Enthalpie-Wärmetauscher aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 300 m3/h stufenlos
einstellbar.
Montagehinweise:
Leichte, sehr zeitsparende Montage mit der im
Lieferumfang enthaltenen Bohrschablone.
Gehäusedeckel leicht demontierbar.
Zu- und abluftseitig Schalldämpfer vorsehen.
Elektrischer Anschluss:
Betriebsfertig mit Ein-/Ausschalter.
Vorbereitet für montagefreundlichen Anschluss von
Sensoren.
Erweiterbares funktionales Elektronikfach ermöglicht
den einfachen Einbau von optionalen Zusatzplatinen (ZP
1 und ZP 2).
Technische Daten
Fördervolumen : 80 m3/h - 300 m3/h
SEC average : -39,47 kWh/(m2*a)
Energieeffizienzklasse : A
Spannungsart : Wechselstrom
Bemessungsspannung : 230 V
Netzfrequenz : 50 Hz / 60 Hz
Leistungsaufnahme nach DIN EN 13141-7 (A7) : 39 W
Stand-By-Leistungsaufnahme : < 1 W
IMax : 1,5 A
Schutzart : IP 00
DIBT-Zulassung : beantragt
PHI-Zertifizierung : nein
Systemart : zentral
Material Gehäuse : Kunststoff EPP / Stahlblech
Material Wärmetauscher : Kunststoff
Material Innenverkleidung : Kunststoff EPP
Farbe : schwarz / verkehrsweiß
Gewicht : 43,7 kg
Filterklasse : G4/F7
Anschlussdurchmesser : 160 mm
Breite : 700 mm
Höhe : 300 mm
Tiefe : 1.500 mm
Fördermitteltemperatur bei IMax : -20  C bis 50  C
Max. Wärmebereitstellungsgrad nach DIN EN 13141-7 (A7)
: 91 %
Wärmetauscherbauart : Kreuz-Gegenstrom
Bypass : nein
Vorheizregister : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799951407
Hersteller: MAICO
WS 300 Flat R Zentrales Lüftungsgerät
Artikelnummer: 0095.0140
Menge: 1,000 Stck

**10.169 WS 300 F Zentrales Lüftungsgerät Zentrale hocheffiziente Lüftungsgeräte mit EC-Ventilatoren, Konstant-V**
Merkmale:
Hocheffizientes, intelligentes zentrales Lüftungsgerät
mit Wärmerückgewinnung für die Komfortlüftung.
Kompaktes und sehr leises Gerät für Decken- und
Wandmontage.
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: EPP-Gehäuse mit blechverkleidetem Deckel.
Farbe: Verkehrsweis RAL 9016 (Feinstruktur matt).
Gehäuse aus temperaturbeständigem und äußerst schall-
und wärmedämmendem Kunststoff (EPP). Das Material
zeichnet sich darüber hinaus durch seine hygienischen
und nicht hygroskopischen Eigenschaften aus. Geprüft
vom Institut für Lufthygiene Berlin entsprechend VDI
6022 Teil 1.
Höchste Luftdichtigkeit.
Filterwechsel einfach ohne Werkzeug möglich.
4 Rohranschlüsse DN 160.
Variabel bestückbar mit Steckverbindern oder Rohrbogen
(Zubehör).
Alle Geräte-Varianten (z.B. "WS 300 Flat R") lassen
sich auch im Nachhinein noch in andere Geräte-Varianten
(z.B. "WS 300 Flat KBR") durch optionale Komponenten
umrüsten.
DIBT-Zulassung.
Bedienteil RLS 1 WR:
Im Lieferumfang.
Schalten der 4 Lüftungsstufen, Wartungsanzeige,
Störungsmeldungen.
Weitere Bedienteile können parallel angeschlossen
werden.
Touchscreen-Bedienteil RLS T1 WS:
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter abwaschbarer antimikrobieller
Enthalpie-Wärmetauscher aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 300 m3/h stufenlos
einstellbar.
Montagehinweise:
Leichte, sehr zeitsparende Montage mit der im
Lieferumfang enthaltenen Bohrschablone.
Gehäusedeckel leicht demontierbar.
Zu- und abluftseitig Schalldämpfer vorsehen.
Elektrischer Anschluss:
Betriebsfertig mit Ein-/Ausschalter.
Vorbereitet für montagefreundlichen Anschluss von
Sensoren.
Erweiterbares funktionales Elektronikfach ermöglicht
den einfachen Einbau von optionalen Zusatzplatinen (ZP
1 und ZP 2).
Technische Daten
Fördervolumen : 80 m3/h - 300 m3/h
SEC average : -39,47 kWh/(m2*a)
Energieeffizienzklasse : A
Spannungsart : Wechselstrom
Bemessungsspannung : 230 V
Netzfrequenz : 50 Hz / 60 Hz
Leistungsaufnahme nach DIN EN 13141-7 (A7) : 39 W
Stand-By-Leistungsaufnahme : < 1 W
IMax : 1,5 A
Schutzart : IP 00
DIBT-Zulassung : beantragt
PHI-Zertifizierung : nein
Systemart : zentral
Material Gehäuse : Kunststoff EPP / Stahlblech
Material Wärmetauscher : Kunststoff
Material Innenverkleidung : Kunststoff EPP
Farbe : schwarz / verkehrsweiß
Gewicht : 43,7 kg
Filterklasse : G4/F7
Anschlussdurchmesser : 160 mm
Breite : 700 mm
Höhe : 300 mm
Tiefe : 1.500 mm
Fördermitteltemperatur bei IMax : -20  C bis 50  C
Max. Wärmebereitstellungsgrad nach DIN EN 13141-7 (A7)
: 91 %
Wärmetauscherbauart : Kreuz-Gegenstrom
Bypass : nein
Vorheizregister : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799951414
Hersteller: MAICO
WS 300 Flat L Zentrales Lüftungsgerät
Artikelnummer: 0095.0141
Menge: 1,000 Stck

**10.170 WS 300 F Zentrales Lüftungsgerät Zentrale hocheffiziente Lüftungsgeräte mit EC-Ventilatoren, Konstant-V**
Merkmale:
Hocheffizientes, intelligentes zentrales Lüftungsgerät
mit Wärmerückgewinnung für die Komfortlüftung.
Kompaktes und sehr leises Gerät für Decken- und
Wandmontage.
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: EPP-Gehäuse mit blechverkleidetem Deckel.
Farbe: Verkehrsweis RAL 9016 (Feinstruktur matt).
Gehäuse aus temperaturbeständigem und äußerst schall-
und wärmedämmendem Kunststoff (EPP). Das Material
zeichnet sich darüber hinaus durch seine hygienischen
und nicht hygroskopischen Eigenschaften aus. Geprüft
vom Institut für Lufthygiene Berlin entsprechend VDI
6022 Teil 1.
Höchste Luftdichtigkeit.
Filterwechsel einfach ohne Werkzeug möglich.
4 Rohranschlüsse DN 160.
Variabel bestückbar mit Steckverbindern oder Rohrbogen
(Zubehör).
Alle Geräte-Varianten (z.B. "WS 300 Flat R") lassen
sich auch im Nachhinein noch in andere Geräte-Varianten
(z.B. "WS 300 Flat KBR") durch optionale Komponenten
umrüsten.
DIBT-Zulassung.
Bedienteil RLS 1 WR:
Im Lieferumfang.
Schalten der 4 Lüftungsstufen, Wartungsanzeige,
Störungsmeldungen.
Weitere Bedienteile können parallel angeschlossen
werden.
Touchscreen-Bedienteil RLS T1 WS:
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter abwaschbarer antimikrobieller
Enthalpie-Wärmetauscher aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 300 m3/h stufenlos
einstellbar.
Montagehinweise:
Leichte, sehr zeitsparende Montage mit der im
Lieferumfang enthaltenen Bohrschablone.
Gehäusedeckel leicht demontierbar.
Zu- und abluftseitig Schalldämpfer vorsehen.
Elektrischer Anschluss:
Betriebsfertig mit Ein-/Ausschalter.
Vorbereitet für montagefreundlichen Anschluss von
Sensoren.
Erweiterbares funktionales Elektronikfach ermöglicht
den einfachen Einbau von optionalen Zusatzplatinen (ZP
1 und ZP 2).
Technische Daten
Fördervolumen : 80 m3/h - 300 m3/h
SEC average : -39,47 kWh/(m2*a)
Energieeffizienzklasse : A
Spannungsart : Wechselstrom
Bemessungsspannung : 230 V
Netzfrequenz : 50 Hz / 60 Hz
Leistungsaufnahme nach DIN EN 13141-7 (A7) : 39 W
Stand-By-Leistungsaufnahme : < 1 W
IMax : 1,5 A
Schutzart : IP 00
DIBT-Zulassung : beantragt
PHI-Zertifizierung : nein
Systemart : zentral
Material Gehäuse : Kunststoff EPP / Stahlblech
Material Wärmetauscher : Kunststoff
Material Innenverkleidung : Kunststoff EPP
Farbe : schwarz / verkehrsweiß
Gewicht : 43,7 kg
Filterklasse : G4/F7
Anschlussdurchmesser : 160 mm
Breite : 700 mm
Höhe : 300 mm
Tiefe : 1.500 mm
Fördermitteltemperatur bei IMax : -20  C bis 50  C
Max. Wärmebereitstellungsgrad nach DIN EN 13141-7 (A7)
: 91 %
Wärmetauscherbauart : Kreuz-Gegenstrom
Bypass : ja
Vorheizregister : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799951421
Hersteller: MAICO
WS 300 Flat BR Zentrales Lüftungsgerät
Artikelnummer: 0095.0142
Menge: 1,000 Stck

**10.171 WS 300 F Zentrales Lüftungsgerät Zentrale hocheffiziente Lüftungsgeräte mit EC-Ventilatoren, Konstant-V**
Merkmale:
Hocheffizientes, intelligentes zentrales Lüftungsgerät
mit Wärmerückgewinnung für die Komfortlüftung.
Kompaktes und sehr leises Gerät für Decken- und
Wandmontage.
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: EPP-Gehäuse mit blechverkleidetem Deckel.
Farbe: Verkehrsweis RAL 9016 (Feinstruktur matt).
Gehäuse aus temperaturbeständigem und äußerst schall-
und wärmedämmendem Kunststoff (EPP). Das Material
zeichnet sich darüber hinaus durch seine hygienischen
und nicht hygroskopischen Eigenschaften aus. Geprüft
vom Institut für Lufthygiene Berlin entsprechend VDI
6022 Teil 1.
Höchste Luftdichtigkeit.
Filterwechsel einfach ohne Werkzeug möglich.
4 Rohranschlüsse DN 160.
Variabel bestückbar mit Steckverbindern oder Rohrbogen
(Zubehör).
Alle Geräte-Varianten (z.B. "WS 300 Flat R") lassen
sich auch im Nachhinein noch in andere Geräte-Varianten
(z.B. "WS 300 Flat KBR") durch optionale Komponenten
umrüsten.
DIBT-Zulassung.
Bedienteil RLS 1 WR:
Im Lieferumfang.
Schalten der 4 Lüftungsstufen, Wartungsanzeige,
Störungsmeldungen.
Weitere Bedienteile können parallel angeschlossen
werden.
Touchscreen-Bedienteil RLS T1 WS:
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter abwaschbarer antimikrobieller
Enthalpie-Wärmetauscher aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 300 m3/h stufenlos
einstellbar.
Montagehinweise:
Leichte, sehr zeitsparende Montage mit der im
Lieferumfang enthaltenen Bohrschablone.
Gehäusedeckel leicht demontierbar.
Zu- und abluftseitig Schalldämpfer vorsehen.
Elektrischer Anschluss:
Betriebsfertig mit Ein-/Ausschalter.
Vorbereitet für montagefreundlichen Anschluss von
Sensoren.
Erweiterbares funktionales Elektronikfach ermöglicht
den einfachen Einbau von optionalen Zusatzplatinen (ZP
1 und ZP 2).
Technische Daten
Fördervolumen : 80 m3/h - 300 m3/h
SEC average : -39,47 kWh/(m2*a)
Energieeffizienzklasse : A
Spannungsart : Wechselstrom
Bemessungsspannung : 230 V
Netzfrequenz : 50 Hz / 60 Hz
Leistungsaufnahme nach DIN EN 13141-7 (A7) : 39 W
Stand-By-Leistungsaufnahme : < 1 W
IMax : 1,5 A
Schutzart : IP 00
DIBT-Zulassung : beantragt
PHI-Zertifizierung : nein
Systemart : zentral
Material Gehäuse : Kunststoff EPP / Stahlblech
Material Wärmetauscher : Kunststoff
Material Innenverkleidung : Kunststoff EPP
Farbe : schwarz / verkehrsweiß
Gewicht : 43,7 kg
Filterklasse : G4/F7
Anschlussdurchmesser : 160 mm
Breite : 700 mm
Höhe : 300 mm
Tiefe : 1.500 mm
Fördermitteltemperatur bei IMax : -20  C bis 50  C
Max. Wärmebereitstellungsgrad nach DIN EN 13141-7 (A7)
: 91 %
Wärmetauscherbauart : Kreuz-Gegenstrom
Bypass : ja
Vorheizregister : nein
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799951438
Hersteller: MAICO
WS 300 Flat BL Zentrales Lüftungsgerät
Artikelnummer: 0095.0143
Menge: 1,000 Stck

**10.172 WS 300 F Zentrales Lüftungsgerät Zentrale hocheffiziente Lüftungsgeräte mit EC-Ventilatoren, Konstant-V**
Merkmale:
Hocheffizientes, intelligentes zentrales Lüftungsgerät
mit Wärmerückgewinnung für die Komfortlüftung.
Kompaktes und sehr leises Gerät für Decken- und
Wandmontage.
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: EPP-Gehäuse mit blechverkleidetem Deckel.
Farbe: Verkehrsweis RAL 9016 (Feinstruktur matt).
Gehäuse aus temperaturbeständigem und äußerst schall-
und wärmedämmendem Kunststoff (EPP). Das Material
zeichnet sich darüber hinaus durch seine hygienischen
und nicht hygroskopischen Eigenschaften aus. Geprüft
vom Institut für Lufthygiene Berlin entsprechend VDI
6022 Teil 1.
Höchste Luftdichtigkeit.
Filterwechsel einfach ohne Werkzeug möglich.
4 Rohranschlüsse DN 160.
Variabel bestückbar mit Steckverbindern oder Rohrbogen
(Zubehör).
Alle Geräte-Varianten (z.B. "WS 300 Flat R") lassen
sich auch im Nachhinein noch in andere Geräte-Varianten
(z.B. "WS 300 Flat KBR") durch optionale Komponenten
umrüsten.
DIBT-Zulassung.
Bedienteil RLS 1 WR:
Im Lieferumfang.
Schalten der 4 Lüftungsstufen, Wartungsanzeige,
Störungsmeldungen.
Weitere Bedienteile können parallel angeschlossen
werden.
Touchscreen-Bedienteil RLS T1 WS:
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter abwaschbarer antimikrobieller
Enthalpie-Wärmetauscher aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 300 m3/h stufenlos
einstellbar.
Montagehinweise:
Leichte, sehr zeitsparende Montage mit der im
Lieferumfang enthaltenen Bohrschablone.
Gehäusedeckel leicht demontierbar.
Zu- und abluftseitig Schalldämpfer vorsehen.
Elektrischer Anschluss:
Betriebsfertig mit Ein-/Ausschalter.
Vorbereitet für montagefreundlichen Anschluss von
Sensoren.
Erweiterbares funktionales Elektronikfach ermöglicht
den einfachen Einbau von optionalen Zusatzplatinen (ZP
1 und ZP 2).
Technische Daten
Fördervolumen : 80 m3/h - 300 m3/h
SEC average : -39,47 kWh/(m2*a)
Energieeffizienzklasse : A
Spannungsart : Wechselstrom
Bemessungsspannung : 230 V
Netzfrequenz : 50 Hz / 60 Hz
Leistungsaufnahme nach DIN EN 13141-7 (A7) : 39 W
Stand-By-Leistungsaufnahme : < 1 W
IMax : 1,5 A
Schutzart : IP 00
DIBT-Zulassung : beantragt
PHI-Zertifizierung : nein
Systemart : zentral
Material Gehäuse : Kunststoff EPP / Stahlblech
Material Wärmetauscher : Kunststoff
Material Innenverkleidung : Kunststoff EPP
Farbe : schwarz / verkehrsweiß
Gewicht : 43,7 kg
Filterklasse : G4/F7
Anschlussdurchmesser : 160 mm
Breite : 700 mm
Höhe : 300 mm
Tiefe : 1.500 mm
Fördermitteltemperatur bei IMax : -20  C bis 50  C
Max. Wärmebereitstellungsgrad nach DIN EN 13141-7 (A7)
: 91 %
Wärmetauscherbauart : Kreuz-Gegenstrom
Bypass : ja
Vorheizregister : integriert
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799951445
Hersteller: MAICO
WS 300 Flat KBR Zentrales Lüftungsgerät
Artikelnummer: 0095.0144
Menge: 1,000 Stck

**10.173 WS 300 F Zentrales Lüftungsgerät Zentrale hocheffiziente Lüftungsgeräte mit EC-Ventilatoren, Konstant-V**
Merkmale:
Hocheffizientes, intelligentes zentrales Lüftungsgerät
mit Wärmerückgewinnung für die Komfortlüftung.
Kompaktes und sehr leises Gerät für Decken- und
Wandmontage.
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: EPP-Gehäuse mit blechverkleidetem Deckel.
Farbe: Verkehrsweis RAL 9016 (Feinstruktur matt).
Gehäuse aus temperaturbeständigem und äußerst schall-
und wärmedämmendem Kunststoff (EPP). Das Material
zeichnet sich darüber hinaus durch seine hygienischen
und nicht hygroskopischen Eigenschaften aus. Geprüft
vom Institut für Lufthygiene Berlin entsprechend VDI
6022 Teil 1.
Höchste Luftdichtigkeit.
Filterwechsel einfach ohne Werkzeug möglich.
4 Rohranschlüsse DN 160.
Variabel bestückbar mit Steckverbindern oder Rohrbogen
(Zubehör).
Alle Geräte-Varianten (z.B. "WS 300 Flat R") lassen
sich auch im Nachhinein noch in andere Geräte-Varianten
(z.B. "WS 300 Flat KBR") durch optionale Komponenten
umrüsten.
DIBT-Zulassung.
Bedienteil RLS 1 WR:
Im Lieferumfang.
Schalten der 4 Lüftungsstufen, Wartungsanzeige,
Störungsmeldungen.
Weitere Bedienteile können parallel angeschlossen
werden.
Touchscreen-Bedienteil RLS T1 WS:
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter abwaschbarer antimikrobieller
Enthalpie-Wärmetauscher aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 300 m3/h stufenlos
einstellbar.
Montagehinweise:
Leichte, sehr zeitsparende Montage mit der im
Lieferumfang enthaltenen Bohrschablone.
Gehäusedeckel leicht demontierbar.
Zu- und abluftseitig Schalldämpfer vorsehen.
Elektrischer Anschluss:
Betriebsfertig mit Ein-/Ausschalter.
Vorbereitet für montagefreundlichen Anschluss von
Sensoren.
Erweiterbares funktionales Elektronikfach ermöglicht
den einfachen Einbau von optionalen Zusatzplatinen (ZP
1 und ZP 2).
Technische Daten
Fördervolumen : 80 m3/h - 300 m3/h
SEC average : -39,47 kWh/(m2*a)
Energieeffizienzklasse : A
Spannungsart : Wechselstrom
Bemessungsspannung : 230 V
Netzfrequenz : 50 Hz / 60 Hz
Leistungsaufnahme nach DIN EN 13141-7 (A7) : 39 W
Stand-By-Leistungsaufnahme : < 1 W
IMax : 1,5 A
Schutzart : IP 00
DIBT-Zulassung : beantragt
PHI-Zertifizierung : nein
Systemart : zentral
Material Gehäuse : Kunststoff EPP / Stahlblech
Material Wärmetauscher : Kunststoff
Material Innenverkleidung : Kunststoff EPP
Farbe : schwarz / verkehrsweiß
Gewicht : 43,7 kg
Filterklasse : G4/F7
Anschlussdurchmesser : 160 mm
Breite : 700 mm
Höhe : 300 mm
Tiefe : 1.500 mm
Fördermitteltemperatur bei IMax : -20  C bis 50  C
Max. Wärmebereitstellungsgrad nach DIN EN 13141-7 (A7)
: 91 %
Wärmetauscherbauart : Kreuz-Gegenstrom
Bypass : ja
Vorheizregister : integriert
Enthalpie-Wärmetauscher : ja
Frostschutzschaltung : ja
Sommerschaltung : ECO-Abluft / ECO-Zuluft
Filterüberwachung : zeitgesteuert (optional über
Differenzdruck)
Feuchteregelung : integriert
CO2-Regelung (optional) : SKD
Luftqualitätsregelung (optional) : EAQ 10/3
KNX-Anbindung (optional) : K-SM
MODBUS-Schnittstelle : integriert
Bedienteil im Lieferumfang : RLS 1 WR, App
Bedienteil (optional) : RLS T1 WS
Funkintegration EnOcean (optional) : E-SM
Mobile Ansteuerung : ja
Schalldruckpegel Gehäuseabstrahlung : 37 dB(A) (Abstand
1 m, Schallabsorption 10 m2)
Verpackungseinheit : 1 Stück
Sortiment : K
GTIN (EAN) : 4012799951452
Hersteller: MAICO
WS 300 Flat KBL Zentrales Lüftungsgerät
Artikelnummer: 0095.0145
Menge: 1,000 Stck

**10.174 WS 320 B Zentrales Lüftungsgerät Zentrale hocheffiziente Lüftungsgeräte mit EC-Ventilatoren und Konstan**
Bypass-Ausführung:
Mit Bypass und Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 1,5 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952213
Hersteller: MAICO
WS 320 B Zentrales Lüftungsgerät
Artikelnummer: 0095.0221
Menge: 1,000 Stck

**10.175 WS 320 B Zentrales Lüftungsgerät Zentrale hocheffiziente Lüftungsgeräte mit EC-Ventilatoren und Konstan**
Bypass-Ausführung:
Mit Bypass und Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 1,5 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952626
Hersteller: MAICO
WS 320 BR Zentrales Lüftungsgerät
Artikelnummer: 0095.0262
Menge: 1,000 Stck

**10.176 WS 320 K Zentrales Lüftungsgerät Zentrale hocheffiziente Lüftungsgeräte mit EC-Ventilatoren und Konstan**
Komfort-Ausführung:
Mit Vorheizregister und Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 11 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952220
Hersteller: MAICO
WS 320 K Zentrales Lüftungsgerät
Artikelnummer: 0095.0222
Menge: 1,000 Stck

**10.177 WS 320 K Zentrales Lüftungsgerät Zentrale hocheffiziente Lüftungsgeräte mit EC-Ventilatoren und Konstan**
Komfort-Ausführung:
Mit Vorheizregister und Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 11 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952633
Hersteller: MAICO
WS 320 KR Zentrales Lüftungsgerät
Artikelnummer: 0095.0263
Menge: 1,000 Stck

**10.178 WS 320 K Zentrales Lüftungsgerät Zentrale hocheffiziente Lüftungsgeräte mit EC-Ventilatoren und Konstan**
Komfort-Bypass-Ausführung:
Mit Vorheizregister, Bypass und
Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 11 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952237
Hersteller: MAICO
WS 320 KB Zentrales Lüftungsgerät
Artikelnummer: 0095.0223
Menge: 1,000 Stck

**10.179 WS 320 K Zentrales Lüftungsgerät Zentrale hocheffiziente Lüftungsgeräte mit EC-Ventilatoren und Konstan**
Komfort-Bypass-Ausführung:
Mit Vorheizregister, Bypass und
Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 11 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952640
Hersteller: MAICO
WS 320 KBR Zentrales Lüftungsgerät
Artikelnummer: 0095.0264
Menge: 1,000 Stck

**10.180 WS 320 E Zentrales Lüftungsgerät Zentrale hocheffiziente Lüftungsgeräte mit EC-Ventilatoren und Konstan**
Standardausführung:
Mit Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 1,5 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : nein
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952244
Hersteller: MAICO
WS 320 ET Zentrales Lüftungsgerät
Artikelnummer: 0095.0224
Menge: 1,000 Stck

**10.181 WS 320 R Zentrales Lüftungsgerät Zentrale hocheffiziente Lüftungsgeräte mit EC-Ventilatoren und Konstan**
Standardausführung:
Mit Enthalpie-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 1,5 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : nein
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952657
Hersteller: MAICO
WS 320 RET Zentrales Lüftungsgerät
Artikelnummer: 0095.0265
Menge: 1,000 Stck

**10.182 WS 320 B Zentrales Lüftungsgerät Zentrale hocheffiziente Lüftungsgeräte mit EC-Ventilatoren und Konstan**
Bypass-Ausführung:
Mit Bypass und Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 1,5 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : ja
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952251
Hersteller: MAICO
WS 320 BET Zentrales Lüftungsgerät
Artikelnummer: 0095.0225
Menge: 1,000 Stck

**10.183 WS 320 B Zentrales Lüftungsgerät Zentrale hocheffiziente Lüftungsgeräte mit EC-Ventilatoren und Konstan**
Bypass-Ausführung:
Mit Bypass und Enthalpie-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 1,5 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : ja
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952664
Hersteller: MAICO
WS 320 BRET Zentrales Lüftungsgerät
Artikelnummer: 0095.0266
Menge: 1,000 Stck

**10.184 WS 320 K Zentrales Lüftungsgerät Zentrale hocheffiziente Lüftungsgeräte mit EC-Ventilatoren und Konstan**
Komfort-Ausführung:
Mit Vorheizregister und Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 11 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : nein
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952268
Hersteller: MAICO
WS 320 KET Zentrales Lüftungsgerät
Artikelnummer: 0095.0226
Menge: 1,000 Stck

**10.185 WS 320 K Zentrales Lüftungsgerät Zentrale hocheffiziente Lüftungsgeräte mit EC-Ventilatoren und Konstan**
Komfort-Ausführung:
Mit Vorheizregister und Enthalpie-Wärmetauscher
Gerät als Rechtsaufführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 11 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : nein
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952671
Hersteller: MAICO
WS 320 KRET Zentrales Lüftungsgerät
Artikelnummer: 0095.0267
Menge: 1,000 Stck

**10.186 WS 320 K Zentrales Lüftungsgerät Zentrale hocheffiziente Lüftungsgeräte mit EC-Ventilatoren und Konstan**
Komfort-Bypass-Ausführung:
Mit Vorheizregister, Bypass und Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 11 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : ja
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952275
Hersteller: MAICO
WS 320 KBET Zentrales Lüftungsgerät
Artikelnummer: 0095.0227
Menge: 1,000 Stck

**10.187 WS 320 K Zentrales Lüftungsgerät Zentrale hocheffiziente Lüftungsgeräte mit EC-Ventilatoren und Konstan**
Komfort-Bypass-Ausführung:
Mit Vorheizregister, Bypass und Enthalpie-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B.
"KRET") durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 320 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -40,2 kWh/(m2*a)
Energieeffizienzklasse : A
Spannungsart : Wechselstrom
Bemessungsspannung : 230 V
Netzfrequenz : 50 Hz / 60 Hz
SPI-Wert nach DIN EN 13141-7 (A7) : 0,17 Wh/m3
Leistungsaufnahme nach DIN EN 13141-7 (A7) : 36 W
Stand-By-Leistungsaufnahme : < 1 W
IMax : 11 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 70 %
Bypass : ja
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952688
Hersteller: MAICO
WS 320 KBRET Zentrales Lüftungsgerät
Artikelnummer: 0095.0268
Menge: 1,000 Stck

**10.188 WS 470 B Zentrales Lüftungsgerät Zentrale hocheffiziente Lüftungsgeräte mit EC-Ventilatoren und Konstan**
Bypass-Ausführung:
Mit Bypass und Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 2 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952299
Hersteller: MAICO
WS 470 B Zentrales Lüftungsgerät
Artikelnummer: 0095.0229
Menge: 1,000 Stck

**10.189 WS 470 B Zentrales Lüftungsgerät Zentrale hocheffiziente Lüftungsgeräte mit EC-Ventilatoren und Konstan**
Bypass-Ausführung:
Mit Bypass und Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 2 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952695
Hersteller: MAICO
WS 470 BR Zentrales Lüftungsgerät
Artikelnummer: 0095.0269
Menge: 1,000 Stck

**10.190 WS 470 K Zentrales Lüftungsgerät Zentrale hocheffiziente Lüftungsgeräte mit EC-Ventilatoren und Konstan**
Komfort-Ausführung:
Mit Vorheizregister und Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 11,5 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952305
Hersteller: MAICO
WS 470 K Zentrales Lüftungsgerät
Artikelnummer: 0095.0230
Menge: 1,000 Stck

**10.191 WS 470 K Zentrales Lüftungsgerät Zentrale hocheffiziente Lüftungsgeräte mit EC-Ventilatoren und Konstan**
Komfort-Ausführung:
Mit Vorheizregister und Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 11,5 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952701
Hersteller: MAICO
WS 470 KR Zentrales Lüftungsgerät
Artikelnummer: 0095.0270
Menge: 1,000 Stck

**10.192 WS 470 K Zentrales Lüftungsgerät Zentrale hocheffiziente Lüftungsgeräte mit EC-Ventilatoren und Konstan**
Komfort-Bypass-Ausführung:
Mit Vorheizregister, Bypass und
Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 11,5 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952312
Hersteller: MAICO
WS 470 KB Zentrales Lüftungsgerät
Artikelnummer: 0095.0231
Menge: 1,000 Stck

**10.193 WS 470 K Zentrales Lüftungsgerät Zentrale hocheffiziente Lüftungsgeräte mit EC-Ventilatoren und Konstan**
Komfort-Bypass-Ausführung:
Mit Vorheizregister, Bypass und
Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 11,5 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : ja
Vorheizregister : integriert
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952718
Hersteller: MAICO
WS 470 KBR Zentrales Lüftungsgerät
Artikelnummer: 0095.0271
Menge: 1,000 Stck

**10.194 WS 470 E Zentrales Lüftungsgerät Zentrale hocheffiziente Lüftungsgeräte mit EC-Ventilatoren und Konstan**
Standardausführung:
Mit Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 2 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : nein
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952329
Hersteller: MAICO
WS 470 ET Zentrales Lüftungsgerät
Artikelnummer: 0095.0232
Menge: 1,000 Stck

**10.195 WS 470 R Zentrales Lüftungsgerät Zentrale hocheffiziente Lüftungsgeräte mit EC-Ventilatoren und Konstan**
Standardausführung:
Mit Enthalpie-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 2 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : nein
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952725
Hersteller: MAICO
WS 470 RET Zentrales Lüftungsgerät
Artikelnummer: 0095.0272
Menge: 1,000 Stck

**10.196 WS 470 B Zentrales Lüftungsgerät Zentrale hocheffiziente Lüftungsgeräte mit EC-Ventilatoren und Konstan**
Bypass-Ausführung:
Mit Bypass und Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 2 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : ja
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952336
Hersteller: MAICO
WS 470 BET Zentrales Lüftungsgerät
Artikelnummer: 0095.0233
Menge: 1,000 Stck

**10.197 WS 470 B Zentrales Lüftungsgerät Zentrale hocheffiziente Lüftungsgeräte mit EC-Ventilatoren und Konstan**
Bypass-Ausführung:
Mit Bypass und Enthalpie-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 2 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : ja
Vorheizregister : nein
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952732
Hersteller: MAICO
WS 470 BRET Zentrales Lüftungsgerät
Artikelnummer: 0095.0273
Menge: 1,000 Stck

**10.198 WS 470 K Zentrales Lüftungsgerät Zentrale hocheffiziente Lüftungsgeräte mit EC-Ventilatoren und Konstan**
Komfort-Ausführung:
Mit Vorheizregister und Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 11,5 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : nein
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952343
Hersteller: MAICO
WS 470 KET Zentrales Lüftungsgerät
Artikelnummer: 0095.0234
Menge: 1,000 Stck

**10.199 WS 470 K Zentrales Lüftungsgerät Zentrale hocheffiziente Lüftungsgeräte mit EC-Ventilatoren und Konstan**
Komfort-Ausführung:
Mit Vorheizregister und Enthalpie-Wärmetauscher
Gerät als Rechtsaufführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 11,5 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : nein
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952749
Hersteller: MAICO
WS 470 KRET Zentrales Lüftungsgerät
Artikelnummer: 0095.0274
Menge: 1,000 Stck

**10.200 WS 470 K Zentrales Lüftungsgerät Zentrale hocheffiziente Lüftungsgeräte mit EC-Ventilatoren und Konstan**
Komfort-Bypass-Ausführung:
Mit Vorheizregister, Bypass und Enthalpie-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 11,5 A
Schutzart : IP 40
DIBT-Zulassung : ja
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : ja
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952350
Hersteller: MAICO
WS 470 KBET Zentrales Lüftungsgerät
Artikelnummer: 0095.0235
Menge: 1,000 Stck

**10.201 WS 470 K Zentrales Lüftungsgerät Zentrale hocheffiziente Lüftungsgeräte mit EC-Ventilatoren und Konstan**
Komfort-Bypass-Ausführung:
Mit Vorheizregister, Bypass und Enthalpie-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Alle Geräte-Varianten (z.B. "K") lassen sich auch im
Nachhinein noch in andere Geräte-Varianten (z.B. "KET")
durch optionale Komponenten umrüsten.
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher:
Hocheffizienter Kreuz-Gegenstrom-Plattenwärmetauscher
aus Kunststoff (PS), bzw. bei den "ET"-Gerätevarianten
abwaschbarer antimikrobieller Enthalpie-Wärmetauscher
aus Kunststoff (PS).
Frostschutz:
Verhindert das Einfrieren des Wärmetauschers bei tiefen
Außentemperaturen.
Bei "K"-Geräte-Ausführungen durch integriertes
bedarfsgeregeltes elektrisches PTC-Vorheizregister.
Bei "Nicht-K"-Geräteausführungen durch Abschalten des
Zuluftventilators.
Empfehlung: Bei "Nicht-K"-Geräteausführungen die
Wärmerückgewinnung mit einem Sole-Erdwärmetauscher
kombinieren.
Energieeffiziente Ventilatoren:
2 Radial-Gleichstromventilatoren, vorwärtsgekrümmt in
der Zuluft bzw. Fortluft.
4 Lüftungsstufen von 80.. 470 m3/h stufenlos
einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -37 kWh/(m2*a)
Energieeffizienzklasse : A
Spannungsart : Wechselstrom
Bemessungsspannung : 230 V
Netzfrequenz : 50 Hz / 60 Hz
SPI-Wert nach DIN EN 13141-7 (A7) : 0,25 Wh/m3
Leistungsaufnahme nach DIN EN 13141-7 (A7) : 85 W
Stand-By-Leistungsaufnahme : < 1 W
IMax : 11,5 A
Schutzart : IP 40
DIBT-Zulassung : beantragt
PHI-Zertifizierung : ja
Systemart : zentral
Material Gehäuse : Stahlblech, pulverbeschichtet
Material Wärmetauscher : Kunststoff
Material Innenverkleidung : Kunststoff EPP
Farbe : weißaluminium, ähnlich RAL 9006
Gewicht : 73 kg
Filterklasse : G4/F7
Anschlussdurchmesser : 160 mm
Anschlussdurchmesser Kondensatablauf : 1 1/2"
(Siebventil)
Breite : 841 mm
Höhe : 857 mm
Tiefe : 598 mm
Fördermitteltemperatur bei IMax : -20  C bis 40  C
Max. Wärmebereitstellungsgrad nach DIN EN 13141-7 (A7)
: 93 %
Wärmetauscherbauart : Enthalpie-Kreuz-Gegenstrom
Feuchteverhältnis bei Enthalpie-Wärmetauscher nach DIN
EN 13141-7 (A2) : 57 %
Bypass : ja
Vorheizregister : integriert
Enthalpie-Wärmetauscher : ja
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952756
Hersteller: MAICO
WS 470 KBRET Zentrales Lüftungsgerät
Artikelnummer: 0095.0275
Menge: 1,000 Stck

**10.202 WR 310 Zentrales Lüftungsgerät Zentrale hocheffiziente Lüftungsgeräte mit EC-Ventilatoren und Konstan**
Standardausführung:
Mit Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Die Geräte-Varianten WR 310 und WR 410 lassen sich im
Nachhinein noch aufrüsten (z.B. elektr.
PTC-Vorheizregister (optional) oder Bypass (optional)
oder Enthalpie-Wärmetauscher (optional).
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher :
Hocheffizienter Kreuz-Gegenstrom-Plattenwärmetauscher
aus Kunststoff (PS).
Frostschutz:
Verhindert das Einfrieren des Wärmetauschers bei tiefen
Außentemperaturen.
Durch Abschalten des Zuluftventilators.
Empfehlung: Geräte mit Wärmerückgewinnung mit einem
Sole-Erdwärmetauscher kombinieren.
Energieeffiziente Ventilatoren:
2 Radial-Gleichstromventilatoren, vorwärtsgekrümmt in
der Zuluft bzw. Fortluft.
4 Lüftungsstufen von 80.. 320 m3/h (WR 310), bzw. 80..
470 m3/h (WR 410) stufenlos einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 1,5 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952206
Hersteller: MAICO
WR 310 Zentrales Lüftungsgerät
Artikelnummer: 0095.0220
Menge: 1,000 Stck

**10.203 WR 310 R Zentrales Lüftungsgerät Zentrale hocheffiziente Lüftungsgeräte mit EC-Ventilatoren und Konstan**
Standardausführung:
Mit Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Die Geräte-Varianten WR 310 und WR 410 lassen sich im
Nachhinein noch aufrüsten (z.B. elektr.
PTC-Vorheizregister (optional) oder Bypass (optional)
oder Enthalpie-Wärmetauscher (optional).
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher :
Hocheffizienter Kreuz-Gegenstrom-Plattenwärmetauscher
aus Kunststoff (PS).
Frostschutz:
Verhindert das Einfrieren des Wärmetauschers bei tiefen
Außentemperaturen.
Durch Abschalten des Zuluftventilators.
Empfehlung: Geräte mit Wärmerückgewinnung mit einem
Sole-Erdwärmetauscher kombinieren.
Energieeffiziente Ventilatoren:
2 Radial-Gleichstromventilatoren, vorwärtsgekrümmt in
der Zuluft bzw. Fortluft.
4 Lüftungsstufen von 80.. 320 m3/h (WR 310), bzw. 80..
470 m3/h (WR 410) stufenlos einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 320 m3/h
SEC average : -42,5 kWh/(m2*a)
Energieeffizienzklasse : A+
Spannungsart : Wechselstrom
Bemessungsspannung : 230 V
Netzfrequenz : 50 Hz / 60 Hz
SPI-Wert nach DIN EN 13141-7 (A7) : 0,18 Wh/m3
Leistungsaufnahme nach DIN EN 13141-7 (A7) : 37 W
Stand-By-Leistungsaufnahme : < 1 W
IMax : 1,5 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 36 dB(A) (Abstand
1 m, Schallabsorption 10 m2)
Verpackungseinheit : 1 Stück
Sortiment : K
GTIN (EAN) : 4012799952602
Hersteller: MAICO
WR 310 R Zentrales Lüftungsgerät
Artikelnummer: 0095.0260
Menge: 1,000 Stck

**10.204 WR 410 Zentrales Lüftungsgerät Zentrale hocheffiziente Lüftungsgeräte mit EC-Ventilatoren und Konstan**
Standardausführung:
Mit Kreuz-Gegenstrom-Wärmetauscher
Gerät als Linksausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Die Geräte-Varianten WR 310 und WR 410 lassen sich im
Nachhinein noch aufrüsten (z.B. elektr.
PTC-Vorheizregister (optional) oder Bypass (optional)
oder Enthalpie-Wärmetauscher (optional).
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher :
Hocheffizienter Kreuz-Gegenstrom-Plattenwärmetauscher
aus Kunststoff (PS).
Frostschutz:
Verhindert das Einfrieren des Wärmetauschers bei tiefen
Außentemperaturen.
Durch Abschalten des Zuluftventilators.
Empfehlung: Geräte mit Wärmerückgewinnung mit einem
Sole-Erdwärmetauscher kombinieren.
Energieeffiziente Ventilatoren:
2 Radial-Gleichstromventilatoren, vorwärtsgekrümmt in
der Zuluft bzw. Fortluft.
4 Lüftungsstufen von 80.. 320 m3/h (WR 310), bzw. 80..
470 m3/h (WR 410) stufenlos einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 2 A
Schutzart : IP 40
DIBT-Zulassung : ja
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952282
Hersteller: MAICO
WR 410 Zentrales Lüftungsgerät
Artikelnummer: 0095.0228
Menge: 1,000 Stck

**10.205 WR 410 R Zentrales Lüftungsgerät Zentrale hocheffiziente Lüftungsgeräte mit EC-Ventilatoren und Konstan**
Standardausführung:
Mit Kreuz-Gegenstrom-Wärmetauscher
Gerät als Rechtsausführung
Merkmale:
Hocheffizientes, intelligentes zentrales Lüftungsgerät
mit Wärmerückgewinnung für die Komfortlüftung.
Kompaktes und sehr leises Gerät für Wand- bzw.
Standmontage (optional).
Ein leicht zugänglicher USB-Anschluss für
Service/Inbetriebnahme zeichnet alle Gerätevarianten
aus.
Gleichstrom-Motoren mit integrierter, automatischer
Volumenstromregelung für gleichbleibende Luftmenge
("Volumenstromkonstanz").
Die Gleichstrom-Motoren können über die optionale
Zusatzplatine ZP 2 auch "Druckkonstant" betrieben
werden.
Hohe Kundendienst-/Benutzerfreundlichkeit durch moderne
Geräte-Modultechnik.
Hohe Flexibilität durch verschiedene Ausstattungs- und
Anschlussmöglichkeiten.
Gehäuse: Stahlblech, pulverbeschichtet.
Farbe: weißaluminium.
Innenauskleidung aus temperaturbeständigem und äußerst
schall- und wärmedämmendem Kunststoff (EPP). Das
Material zeichnet sich darüber hinaus durch seine
hygienischen und nicht hygroskopischen Eigenschaften
aus. Geprüft vom Institut für Lufthygiene Berlin
entsprechend VDI 6022 Teil 1.
Zusätzliche schalldämmende Auskleidung in der
Zuluftführung.
Höchste Luftdichtigkeit.
Filterwechsel einfach ohne Werkzeug möglich.
4 Rohranschlüsse DN 160.
Variabel bestückbar mit Steckverbindern oder Rohrbogen
(Zubehör).
Die Geräte-Varianten WR 310 und WR 410 lassen sich im
Nachhinein noch aufrüsten (z.B. elektr.
PTC-Vorheizregister (optional) oder Bypass (optional)
oder Enthalpie-Wärmetauscher (optional).
DIBT-Zulassung.
PH- Zertifizierung.
Bedienteil RLS 1 WR:
Im Lieferumfang.
Schalten der 4 Lüftungsstufen, Wartungsanzeige,
Störungsmeldungen.
Weitere Bedienteile können parallel angeschlossen
werden.
Touchscreen-Bedienteil RLS T1 WS :
Optional.
Bis zu 6 Betriebsarten möglich.
2 Automatikbetriebsarten (Auto Sensor / Auto Zeit).
4 manuelle Betriebsarten (ECO-Abluft / ECO-Zuluft /
MANUELL / AUS).
air@home:
Die Geräte verfügen über einen integrierten Webserver
und sind mobil per APP von zu Hause oder unterwegs
bedienbar z.B. über Smartphone.
Liveberichte, Nutzerverwaltung, Ansteuern und
Einstellen per WebTool, über Tablet, Laptop und PC.
Einstellungen:
Bedarfsgeführter Automatikbetrieb / Zeitgesteuerter
Automatikbetrieb.
Manueller Betrieb / AUS.
ECO-Betrieb Zuluft oder ECO-Betrieb Abluft.
Filterabfragen, Fehlermeldungen.
Registrierung notwendig. Weitere Infos siehe
"www.air-home.de".
Steuerung :
3 Temperatursensoren in den Außen-, Fort- und
Zuluftstutzen.
1 Kombisensor (Temperatur und Feuchte) im
Abluftstutzen.
Integrierte Überfeuchtungsvermeidungs - Funktion.
Stufenlose bedarfsgeführte Anpassung der Luftmengen.
Multifunktionskontakt für Ansteuerung für
Sole-Erdwärmetauscher EW (ungeregelte Pumpe), Betriebs-
und Störungsanzeige, Vorheiz- oder Nachheizregister,
Aussenklappen.
Erweiterbar mit weiteren Platinen (z.B. ZP 1, ZP 2).
Modbus:
Integrierte MODBUS-Schnittstelle ermöglicht eine
Integration in die Gebäudeleittechnik.
Enocean:
Optionales EnOcean-Steckmodul E-SM für das Einbinden
des Lüftungsgerätes in die "EnOcean-Welt"
"www.enocean-alliance.org".
KNX:
Optionales KNX-Steckmodul K-SM ermöglicht ein Anschluss
an die Gebäudeleittechnik, "www.knx.org".
Wärmetauscher :
Hocheffizienter Kreuz-Gegenstrom-Plattenwärmetauscher
aus Kunststoff (PS).
Frostschutz:
Verhindert das Einfrieren des Wärmetauschers bei tiefen
Außentemperaturen.
Durch Abschalten des Zuluftventilators.
Empfehlung: Geräte mit Wärmerückgewinnung mit einem
Sole-Erdwärmetauscher kombinieren.
Energieeffiziente Ventilatoren:
2 Radial-Gleichstromventilatoren, vorwärtsgekrümmt in
der Zuluft bzw. Fortluft.
4 Lüftungsstufen von 80.. 320 m3/h (WR 310), bzw. 80..
470 m3/h (WR 410) stufenlos einstellbar.
Montagehinweise:
Leichte, sehr zeitsparende Montage mit der im
Lieferumfang enthaltenen Wandhalterung.
Gehäusedeckel leicht demontierbar über praktische
Magnetverschlüsse.
Zu- und abluftseitig Schalldämpfer vorsehen.
Elektrischer Anschluss:
Betriebsfertig mit Ein-/Ausschalter.
Vorbereitet für montagefreundlichen Anschluss von
Sensoren.
Erweiterbares funktionales Elektronikfach ermöglicht
den einfachen Einbau von optionalen Zusatzplatinen (ZP
1 und ZP 2).
Kondensatablauf:
Kondensatablauf (1 1/2"-Siebventil).
Anschluss an einen optionalen Siphon (DN40).
Gut reinigbare Kondensatwanne im EPP-Gehäuse
integriert.
Technische Daten
Fördervolumen : 80 m3/h - 470 m3/h
SEC average : -40 kWh/(m2*a)
Energieeffizienzklasse : A
Spannungsart : Wechselstrom
Bemessungsspannung : 230 V
Netzfrequenz : 50 Hz / 60 Hz
SPI-Wert nach DIN EN 13141-7 (A7) : 0,26 Wh/m3
Leistungsaufnahme nach DIN EN 13141-7 (A7) : 87 W
Stand-By-Leistungsaufnahme : < 1 W
IMax : 2 A
Schutzart : IP 40
DIBT-Zulassung : beantragt
PHI-Zertifizierung : ja
Systemart : zentral
Material Gehäuse : Stahlblech, pulverbeschichtet
Material Wärmetauscher : Kunststoff
Material Innenverkleidung : Kunststoff EPP
Farbe : weißaluminium, ähnlich RAL 9006
Gewicht : 67 kg
Filterklasse : G4/F7
Anschlussdurchmesser : 160 mm
Anschlussdurchmesser Kondensatablauf : 1 1/2"
(Siebventil)
Breite : 841 mm
Höhe : 857 mm
Tiefe : 598 mm
Fördermitteltemperatur bei IMax : -20  C bis 40  C
Max. Wärmebereitstellungsgrad nach DIN EN 13141-7 (A7)
: 96 %
Wärmetauscherbauart : Kreuz-Gegenstrom
Bypass : nein
Vorheizregister : nein
Enthalpie-Wärmetauscher : nein
Frostschutzschaltung : ja
Sommerschaltung : ECO-Abluft / ECO-Zuluft
Filterüberwachung : zeitgesteuert
Feuchteregelung : integriert
CO2-Regelung (optional) : SKD
Luftqualitätsregelung (optional) : EAQ 10/3
KNX-Anbindung (optional) : K-SM
MODBUS-Schnittstelle : integriert
Bedienteil im Lieferumfang : RLS 1 WR, App
Bedienteil (optional) : RLS T1 WS
Funkintegration EnOcean (optional) : E-SM
Mobile Ansteuerung : ja
Schalldruckpegel Gehäuseabstrahlung : 42 dB(A) (Abstand
1 m, Schallabsorption 10 m2)
Verpackungseinheit : 1 Stück
Sortiment : K
GTIN (EAN) : 4012799952619
Hersteller: MAICO
WR 410 R Zentrales Lüftungsgerät
Artikelnummer: 0095.0261
Menge: 1,000 Stck

**10.206 MT-R125 Lüftungsrohr, wärmegedämmt Wärmegedämmtes und schallabsorbierendes Lüftungsrohr, Wärmeleitzahl 0,**
Stabiles, widerstandsfähiges und robustes Lüftungsrohr
mit Wärmedämmung.
Sehr gute Wärmedämmung und
Geräuschdämmungs-Eigenschaften.
Kann leicht und sauber durch vorhandene Führungsrillen
auf der Mantelseite gekürzt werden.
Verhindert Kondensatbildung aufgrund Wärmedämmung mit
wasserabweisender, geschlossener Zellstruktur.
Normal entflammbar nach Brandklasse B2.
Achtung:
Für wärmegedämmtes Lüftungsrohr MT-R125 nur
Kombi-Wandstutzen KWH 16 L/KWH 16 R einsetzen.
Für wärmegedämmtes Lüftungsrohr MT-R160 nur
Kombi-Wandstutzen KWH 20 L/KWH 20 R einsetzen.
Siehe Maßzeichnung KWH.
Technische Daten
Volumenstrom : 200 m3/h (empfohlen)
Material Innenwand : Isolierender Polyolefin-Schaum,
dampfdiffusionsdicht
Material Mantelrohr : Polyethylen (HDPE)
Farbe : schwarz
Gewicht : 2,6 kg
Nennweite : 125 mm
Innendurchmesser : 125 mm
Außendurchmesser : 160 mm
Länge : 2 m
Breite : 160 mm
Höhe : 160 mm
Tiefe : 2.000 mm
Wandstärke : 15 mm
Fördermitteltemperatur : -40  C bis 95  C
Umgebungstemperatur : -40  C bis 95  C
Wärmeleitzahl : 0,040 W/m*K bei 40  C
Verpackungseinheit : 2 m
Sortiment : K
GTIN (EAN) : 4012799599814
Hersteller: MAICO
MT-R125 Lüftungsrohr, wärmegedämmt
Artikelnummer: 0059.0981
Menge: 1,000 Stck

**10.207 MT-R160 Lüftungsrohr, wärmegedämmt Wärmegedämmtes und schallabsorbierendes Lüftungsrohr, Wärmeleitzahl 0,**
Stabiles, widerstandsfähiges und robustes Lüftungsrohr
mit Wärmedämmung.
Sehr gute Wärmedämmung und
Geräuschdämmungs-Eigenschaften.
Kann leicht und sauber durch vorhandene Führungsrillen
auf der Mantelseite gekürzt werden.
Verhindert Kondensatbildung aufgrund Wärmedämmung mit
wasserabweisender, geschlossener Zellstruktur.
Normal entflammbar nach Brandklasse B2.
Achtung:
Für wärmegedämmtes Lüftungsrohr MT-R125 nur
Kombi-Wandstutzen KWH 16 L/KWH 16 R einsetzen.
Für wärmegedämmtes Lüftungsrohr MT-R160 nur
Kombi-Wandstutzen KWH 20 L/KWH 20 R einsetzen.
Siehe Maßzeichnung KWH.
Technische Daten
Volumenstrom : 550 m3/h (empfohlen)
Material Innenwand : Isolierender Polyolefin-Schaum,
dampfdiffusionsdicht
Material Mantelrohr : Polyethylen (HDPE)
Farbe : schwarz
Gewicht : 2,8 kg
Nennweite : 160 mm
Innendurchmesser : 170 mm
Außendurchmesser : 200 mm
Länge : 2 m
Breite : 200 mm
Höhe : 200 mm
Tiefe : 2.000 mm
Wandstärke : 15 mm
Fördermitteltemperatur : -40  C bis 95  C
Umgebungstemperatur : -40  C bis 95  C
Wärmeleitzahl : 0,040 W/m*K bei 40  C
Verpackungseinheit : 2 m
Sortiment : K
GTIN (EAN) : 4012799599821
Hersteller: MAICO
MT-R160 Lüftungsrohr, wärmegedämmt
Artikelnummer: 0059.0982
Menge: 1,000 Stck

**10.208 MT-B125 Lüftungsrohrbogen, wärmegedämmt Wärmegedämmter Lüftungsrohrbogen, 90, teilbar in 2 x 45, DN 125**
90 -Lüftungsrohrbogen teilbar in zwei
45 -Lüftungsrohrbögen durch einfaches Auseinandersägen.
Mittels Lüftungsrohrverbinder MT-V bzw.
Lüftungsrohrübergang MT-Ü zu montieren.
Technische Daten
Volumenstrom : 200 m3/h (empfohlen)
Material Innenwand : Isolierender Polyolefin-Schaum,
dampfdiffusionsdicht
Material Mantelrohr : Polyethylen (HDPE)
Farbe : schwarz
Gewicht : 0,3 kg
Nennweite : 125 mm
Innendurchmesser : 125 mm
Außendurchmesser : 160 mm
Breite : 247 mm
Höhe : 160 mm
Tiefe : 160 mm
Wandstärke : 15 mm
Fördermitteltemperatur : -40  C bis 95  C
Umgebungstemperatur : -40  C bis 95  C
Wärmeleitzahl : 0,040 W/m*K bei 40  C
Verpackungseinheit : 1 Stück
Sortiment : K
GTIN (EAN) : 4012799599838
Hersteller: MAICO
MT-B125 90/45 Lüftungsrohrbogen, wärmegedämmt
Artikelnummer: 0059.0983
Menge: 1,000 Stck

**10.209 MT-B160 Lüftungsrohrbogen, wärmegedämmt Wärmegedämmter Lüftungsrohrbogen, 90, teilbar in 2 x 45, DN 160**
90 -Lüftungsrohrbogen teilbar in zwei
45 -Lüftungsrohrbögen durch einfaches Auseinandersägen.
Mittels Lüftungsrohrverbinder MT-V bzw.
Lüftungsrohrübergang MT-Ü zu montieren.
Technische Daten
Volumenstrom : 550 m3/h (empfohlen)
Material Innenwand : Isolierender Polyolefin-Schaum,
dampfdiffusionsdicht
Material Mantelrohr : Polyethylen (HDPE)
Farbe : schwarz
Gewicht : 0,5 kg
Nennweite : 160 mm
Innendurchmesser : 170 mm
Außendurchmesser : 200 mm
Breite : 301 mm
Höhe : 200 mm
Tiefe : 200 mm
Wandstärke : 15 mm
Fördermitteltemperatur : -40  C bis 95  C
Umgebungstemperatur : -40  C bis 95  C
Wärmeleitzahl : 0,040 W/m*K bei 40  C
Verpackungseinheit : 1 Stück
Sortiment : K
GTIN (EAN) : 4012799599845
Hersteller: MAICO
MT-B160 90/45 Lüftungsrohrbogen, wärmegedämmt
Artikelnummer: 0059.0984
Menge: 1,000 Stck

**10.210 MT-V125 Lüftungsrohrverbinder Lüftungsrohrverbinder, zur Verbindung von MT-Rohren/-Bögen miteinander**
Für Verbindung von Lüftungsrohr MT-R und
Lüftungsrohrbogen MT-B untereinander.
Einfache und sichere Montage.
Schnelle, kraftschlüssige Verbindung.
Technische Daten
Material : EPDM-Kautschuk
Gewicht : 0,1 kg
Nennweite : 125 mm
Innendurchmesser : 160 mm / 160 mm
Breite : 120 mm
Höhe : 80 mm
Tiefe : 50 mm
Verpackungseinheit : 1 Stück
Sortiment : K
GTIN (EAN) : 4012799599852
Hersteller: MAICO
MT-V125 Lüftungsrohrverbinder
Artikelnummer: 0059.0985
Menge: 1,000 Stck

**10.211 MT-V160 Lüftungsrohrverbinder Lüftungsrohrverbinder, zur Verbindung von MT-Rohren/-Bögen miteinander**
Für Verbindung von Lüftungsrohr MT-R und
Lüftungsrohrbogen MT-B untereinander.
Einfache und sichere Montage.
Schnelle, kraftschlüssige Verbindung.
Technische Daten
Material : EPDM-Kautschuk
Gewicht : 0,1 kg
Nennweite : 160 mm
Innendurchmesser : 200 mm / 200 mm
Breite : 280 mm
Höhe : 50 mm
Tiefe : 60 mm
Verpackungseinheit : 1 Stück
Sortiment : K
GTIN (EAN) : 4012799599883
Hersteller: MAICO
MT-V160 Lüftungsrohrverbinder
Artikelnummer: 0059.0988
Menge: 1,000 Stck

**10.212 MT-Ü125 Lüftungsrohrübergang Lüftungsrohrübergang, symmetrisch, von MT-Rohren auf Anschlussstutzen**
Für Übergang von Lüftungsrohr MT-R oder
Lüftungsrohrbogen MT-B auf Lüftungsrohre (z.B.
Wickelfalzrohre), Geräte, Wand- und Dachdurchführungen.
Einfache und sichere Montage.
MT-Ü160/150: Kann z.B. für Übergänge auf
Wickelfalzrohre mit Nennweite 160 und Nennweite 150
eingesetzt werden.
Technische Daten
Ausführung : symmetrisch
Material : EPDM-Kautschuk
Gewicht : 0,1 kg
Nennweite : 125 mm
Innendurchmesser : 160 mm / 125 mm
Außendurchmesser : 160 mm
Breite : 90 mm
Höhe : 110 mm
Tiefe : 80 mm
Verpackungseinheit : 1 Stück
Sortiment : K
GTIN (EAN) : 4012799599869
Hersteller: MAICO
MT-Ü125 Lüftungsrohrübergang
Artikelnummer: 0059.0986
Menge: 1,000 Stck

**10.213 MT-Üa125 Lüftungsrohrübergang Lüftungsrohrübergang, asymmetrisch, von MT-Rohren auf Stutzen von Lüf**
Für Übergang von Lüftungsrohr MT-R oder
Lüftungsrohrbogen MT-B auf Lüftungsrohre (z.B.
Wickelfalzrohre), Geräte, Wand- und Dachdurchführungen.
Einfache und sichere Montage.
MT-Ü160/150: Kann z.B. für Übergänge auf
Wickelfalzrohre mit Nennweite 160 und Nennweite 150
eingesetzt werden.
Technische Daten
Ausführung : asymmetrisch
Material : EPDM-Kautschuk
Gewicht : 0,1 kg
Nennweite : 125 mm
Innendurchmesser : 160 mm / 125 mm
Außendurchmesser : 160 mm
Breite : 170 mm
Höhe : 170 mm
Tiefe : 90 mm
Verpackungseinheit : 1 Stück
Sortiment : K
GTIN (EAN) : 4012799599876
Hersteller: MAICO
MT-Üa125 Lüftungsrohrübergang
Artikelnummer: 0059.0987
Menge: 1,000 Stck

**10.214 MT-Ü160/ Lüftungsrohrübergang Lüftungsrohrübergang, symmetrisch, von MT-Rohren auf Lüftungsgeräte mi**
Für Übergang von Lüftungsrohr MT-R oder
Lüftungsrohrbogen MT-B auf Lüftungsrohre (z.B.
Wickelfalzrohre), Geräte, Wand- und Dachdurchführungen.
Einfache und sichere Montage.
MT-Ü160/150: Kann z.B. für Übergänge auf
Wickelfalzrohre mit Nennweite 160 und Nennweite 150
eingesetzt werden.
Technische Daten
Ausführung : symmetrisch
Material : EPDM-Kautschuk
Gewicht : 0,1 kg
Nennweite : 160 mm / 150 mm
Innendurchmesser : 200 mm / 160 mm / 150 mm
Außendurchmesser : 200 mm
Breite : 150 mm
Höhe : 120 mm
Tiefe : 80 mm
Verpackungseinheit : 1 Stück
Sortiment : K
GTIN (EAN) : 4012799599906
Hersteller: MAICO
MT-Ü160/150 Lüftungsrohrübergang
Artikelnummer: 0059.0990
Menge: 1,000 Stck

**10.215 MT-Ü180 Lüftungsrohrübergang Lüftungsrohrübergang, symmetrisch, von MT-Rohren auf Lüftungsgeräte mi**
Für Übergang von Lüftungsrohr MT-R oder
Lüftungsrohrbogen MT-B auf Lüftungsrohre (z.B.
Wickelfalzrohre), Geräte, Wand- und Dachdurchführungen.
Einfache und sichere Montage.
MT-Ü160/150: Kann z.B. für Übergänge auf
Wickelfalzrohre mit Nennweite 160 und Nennweite 150
eingesetzt werden.
Technische Daten
Ausführung : symmetrisch
Material : EPDM-Kautschuk
Gewicht : 0,1 kg
Nennweite : 180 mm
Innendurchmesser : 200 mm / 180 mm
Außendurchmesser : 200 mm
Breite : 150 mm
Höhe : 70 mm
Tiefe : 70 mm
Verpackungseinheit : 1 Stück
Sortiment : K
GTIN (EAN) : 4012799599890
Hersteller: MAICO
MT-Ü180 Lüftungsrohrübergang
Artikelnummer: 0059.0989
Menge: 1,000 Stck

**10.216 MT-LS125 Befestigungsschelle Befestigungsschelle für MT-Rohre DN 125, mit Gewindemuffe M8**
Zweiteilige Befestigungsschelle mit vormontierten
Spannschrauben für die Montage des wärmegedämmten
Lüftungsrohrsystems MAICOTherm MT.
Ausgestattet mit Gelenkschraube für sichere und
einfache Schnellverschlussmontage.
Schnelle Montage, da das Einhängen der Rohre/Bögen ohne
Werkzeug erfolgen kann.
Technische Daten
Luftrichtung : Be- und Entlüftung
Einbauort : Decke / Wand / Fußboden
Material : Stahlblech, verzinkt
Gewicht : 0,2 kg
Nennweite : 125 mm
Geeignet für Nennweite : 160 mm
Breite : 215 mm
Höhe : 135 mm
Tiefe : 20 mm
Gewinde : M8
Verpackungseinheit : 1 Stück
Sortiment : K
GTIN (EAN) : 4012799180654
Hersteller: MAICO
MT-LS125 Befestigungsschelle
Artikelnummer: 0018.0065
Menge: 1,000 Stck

**10.217 MT-LS160 Befestigungsschelle Befestigungsschelle für MT-Rohre DN 160, mit Gewindemuffe M8**
Zweiteilige Befestigungsschelle mit vormontierten
Spannschrauben für die Montage des wärmegedämmten
Lüftungsrohrsystems MAICOTherm MT.
Ausgestattet mit Gelenkschraube für sichere und
einfache Schnellverschlussmontage.
Schnelle Montage, da das Einhängen der Rohre/Bögen ohne
Werkzeug erfolgen kann.
Technische Daten
Luftrichtung : Be- und Entlüftung
Einbauort : Decke / Wand / Fußboden
Material : Stahlblech, verzinkt
Gewicht : 0,2 kg
Nennweite : 160 mm
Geeignet für Nennweite : 200 mm
Breite : 260 mm
Höhe : 145 mm
Tiefe : 20 mm
Gewinde : M8
Verpackungseinheit : 1 Stück
Sortiment : K
GTIN (EAN) : 4012799180661
Hersteller: MAICO
MT-LS160 Befestigungsschelle
Artikelnummer: 0018.0066
Menge: 1,000 Stck

**10.218 MF-V63 Luftverteiler Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,9 kg
Anschlussdurchmesser : 125 mm
Anschlussdurchmesser Flexrohr : 63 mm
Anzahl Anschlussstutzen : 8
Breite : 435 mm
Höhe : 150 mm
Tiefe : 270 mm
Verpackungseinheit : 1 Stück
Sortiment : K
GTIN (EAN) : 4012799599708
Hersteller: MAICO
MF-V63 Luftverteiler
Artikelnummer: 0059.0970
Menge: 1,000 Stck

**10.219 MF-V75 Luftverteiler Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,9 kg
Anschlussdurchmesser : 125 mm
Anschlussdurchmesser Flexrohr : 75 mm
Anzahl Anschlussstutzen : 4
Breite : 435 mm
Höhe : 150 mm
Tiefe : 270 mm
Verpackungseinheit : 1 Stück
Sortiment : K
GTIN (EAN) : 4012799599692
Hersteller: MAICO
MF-V75 Luftverteiler
Artikelnummer: 0059.0969
Menge: 1,000 Stck

**10.220 MF-V90 Luftverteiler Luftverteiler aus schalldämmendem Kunststoff, mit Revisionsöffnung, fü**
Luftverteiler mit mehreren Anschlüssen für Flexrohre
MF-F.
Aus schalldämmendem Material.
Mit Revisionsöffnung.
Revisionsöffnung wahlweise seitlich oder an der
Verteilerunterseite.
Mit vorgebohrten Löchern für die Montage mit
Gewindestangen.
Hohe Lebensdauer und Umweltbeständigkeit.
Technische Daten
Luftrichtung : Be- und Entlüftung
Volumenstrom : 160 m3/h (empfohlen)
Einbauort : Decke / Wand / Fußboden
Material : Kunststoff EPP
Kunststoffangaben : PVC-frei
Gewicht : 0,9 kg
Anschlussdurchmesser : 125 mm
Anschlussdurchmesser Flexrohr : 90 mm
Anzahl Anschlussstutzen : 4
Breite : 435 mm
Höhe : 150 mm
Tiefe : 270 mm
Verpackungseinheit : 1 Stück
Sortiment : K
GTIN (EAN) : 4012799599685
Hersteller: MAICO
MF-V90 Luftverteiler
Artikelnummer: 0059.0968
Menge: 1,000 Stck

**10.221 MF-VK90- Luftverteiler Kompakter Luftverteiler aus schalldämmendem Kunststoff, zwei Revisions**
Kompakter Luftverteiler mit 7 Anschlüssen für Flexrohre
MF-F90.
Aus schalldämmendem Polypropylen (EPP).
Zwei Revisionsöffnungen.
Revisionsöffnung wahlweise oben oder unten.
Mit vorgebohrten Löchern für die Montage mit
Gewindestangen.
Hohe Lebensdauer und Umweltbeständigkeit.
Inkl. 5 Blinddeckel.
Technische Daten
Luftrichtung : Be- und Entlüftung
Volumenstrom : 160 m3/h (empfohlen)
Einbauort : Decke / Wand / Fußboden
Material : Kunststoff EPP
Kunststoffangaben : PVC-frei
Gewicht : 0,8 kg
Anschlussdurchmesser : 125 mm / 160 mm
Anschlussdurchmesser Flexrohr : 90 mm
Anzahl Anschlussstutzen : 7
Breite : 300 mm
Höhe : 490 mm
Tiefe : 220 mm
Verpackungseinheit : 1 Stück
Sortiment : K
GTIN (EAN) : 4012799599944
Hersteller: MAICO
MF-VK90-7 Luftverteiler
Artikelnummer: 0059.0994
Menge: 1,000 Stck

**10.222 MF-V75-8 Luftverteiler, 8-fach Luftverteiler aus schalldämmendem Kunststoff, mit 2 Revisionsöffnungen**
Luftverteiler mit 8 Anschlüssen für Flexrohre MF-F.
Aus schalldämmendem Material.
Optimale Luftverteilung dank integrierter
Strömungskulissen.
Mit 2 Revisionsöffnungen seitlich.
Mit vorgebohrten Löchern für die Montage mit
Gewindestangen.
Hohe Lebensdauer und Umweltbeständigkeit.
Technische Daten
Luftrichtung : Be- und Entlüftung
Volumenstrom : 300 m3/h (empfohlen)
Einbauort : Decke / Wand / Fußboden
Material : Kunststoff EPP
Kunststoffangaben : PVC-frei
Gewicht : 1,9 kg
Anschlussdurchmesser : 160 mm
Anschlussdurchmesser Flexrohr : 75 mm
Anzahl Anschlussstutzen : 8
Breite : 710 mm
Höhe : 185 mm
Tiefe : 350 mm
Verpackungseinheit : 1 Stück
Sortiment : K
GTIN (EAN) : 4012799599807
Hersteller: MAICO
MF-V75-8 Luftverteiler, 8-fach
Artikelnummer: 0059.0980
Menge: 1,000 Stck

**10.223 MF-V90-8 Luftverteiler, 8-fach Luftverteiler aus schalldämmendem Kunststoff, mit 2 Revisionsöffnungen**
Luftverteiler mit 8 Anschlüssen für Flexrohre MF-F.
Aus schalldämmendem Material.
Optimale Luftverteilung dank integrierter
Strömungskulissen.
Mit 2 Revisionsöffnungen seitlich.
Mit vorgebohrten Löchern für die Montage mit
Gewindestangen.
Hohe Lebensdauer und Umweltbeständigkeit.
Technische Daten
Luftrichtung : Be- und Entlüftung
Volumenstrom : 300 m3/h (empfohlen)
Einbauort : Decke / Wand / Fußboden
Material : Kunststoff EPP
Kunststoffangaben : PVC-frei
Gewicht : 1,8 kg
Anschlussdurchmesser : 160 mm
Anschlussdurchmesser Flexrohr : 90 mm
Anzahl Anschlussstutzen : 8
Breite : 710 mm
Höhe : 185 mm
Tiefe : 350 mm
Verpackungseinheit : 1 Stück
Sortiment : K
GTIN (EAN) : 4012799599791
Hersteller: MAICO
MF-V90-8 Luftverteiler, 8-fach
Artikelnummer: 0059.0979
Menge: 1,000 Stck

**10.224 MF-BV63- Luftverteiler-Kasten aus Blech, 8-fach Luftverteiler aus Stahlblech, 1-reihig, für 8 x Flexrohr MF-F63, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 160 m3/h (empfohlen)
Material : Stahlblech, verzinkt
Gewicht : 9,6 kg
Anschlussdurchmesser : 125 mm
Anschlussdurchmesser Flexrohr : 63 mm
Anzahl Anschlussstutzen : 8
Breite : 650 mm
Höhe : 150 mm
Tiefe : 450 mm
Verpackungseinheit : 1 Stück
Sortiment : K
GTIN (EAN) : 4012799185253
Hersteller: MAICO
MF-BV63-125-8 Luftverteiler-Kasten aus Blech, 8-fach
Artikelnummer: 0018.0525
Menge: 1,000 Stck

**10.225 MF-BV63- Luftverteiler-Kasten aus Blech, 14-fach Luftverteiler aus Stahlblech, 2-reihig, für 14 x Flexrohr MF-F63, Zule**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 280 m3/h (empfohlen)
Material : Stahlblech, verzinkt
Gewicht : 11,9 kg
Anschlussdurchmesser : 160 mm
Anschlussdurchmesser Flexrohr : 63 mm
Anzahl Anschlussstutzen : 14
Breite : 650 mm
Höhe : 200 mm
Tiefe : 500 mm
Verpackungseinheit : 1 Stück
Sortiment : K
GTIN (EAN) : 4012799185260
Hersteller: MAICO
MF-BV63-160-14 Luftverteiler-Kasten aus Blech, 14-fach
Artikelnummer: 0018.0526
Menge: 1,000 Stck

**10.226 MF-BV75- Luftverteiler-Kasten aus Blech, 6-fach Luftverteiler aus Stahlblech, 1-reihig, für 6 x Flexrohr MF-F75, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 180 m3/h (empfohlen)
Material : Stahlblech, verzinkt
Gewicht : 9,3 kg
Anschlussdurchmesser : 125 mm
Anschlussdurchmesser Flexrohr : 75 mm
Anzahl Anschlussstutzen : 6
Breite : 650 mm
Höhe : 150 mm
Tiefe : 450 mm
Verpackungseinheit : 1 Stück
Sortiment : K
GTIN (EAN) : 4012799185277
Hersteller: MAICO
MF-BV75-125-6 Luftverteiler-Kasten aus Blech, 6-fach
Artikelnummer: 0018.0527
Menge: 1,000 Stck

**10.227 MF-BV75- Luftverteiler-Kasten aus Blech, 12-fach Luftverteiler aus Stahlblech, 2-reihig, für 12 x Flexrohr MF-F75, Zule**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 360 m3/h (empfohlen)
Material : Stahlblech, verzinkt
Gewicht : 11,2 kg
Anschlussdurchmesser : 160 mm
Anschlussdurchmesser Flexrohr : 75 mm
Anzahl Anschlussstutzen : 12
Breite : 650 mm
Höhe : 200 mm
Tiefe : 500 mm
Verpackungseinheit : 1 Stück
Sortiment : K
GTIN (EAN) : 4012799185284
Hersteller: MAICO
MF-BV75-160-12 Luftverteiler-Kasten aus Blech, 12-fach
Artikelnummer: 0018.0528
Menge: 1,000 Stck

**10.228 MF-BV90- Luftverteiler-Kasten aus Blech, 5-fach Luftverteiler aus Stahlblech, 1-reihig, für 5 x Flexrohr MF-F90, Zulei**
Luftverteiler-Kasten aus Blech mit schallgedämmer
Innenauskleidung.
Frontblechplatte versehen mit integrierten
Kunststoff-Einschubadaptern MF-WE für den passgenauen
und schnellen Einschub der Flexrohre MF-F.
Bei der Auslieferung sind jeweils die Hälfte der
Einschubadapter mit Verschlusskappen versehen.
Ausgestattet mit 4 Gummi-Befestigungswinkeln für
schallentkoppelte Wand-/ Deckenmontage.
3 demontierbare Revisionsanschlussplatten (2 x
seitlich, 1 unten am Verteilerkasten).
Stirnseitiger Hauptrohranschluss (NW 125/NW 160) kann
versetzt werden auf Revisionsanschlussplatten.
Einsatz als Durchgangs-bzw. 90 -Verteiler.
Notwendiges Zubehör: Dichtungsringe MF-FDR.
Technische Daten
Luftrichtung : Be- oder Entlüftung
Volumenstrom : 250 m3/h (empfohlen)
Material : Stahlblech, verzinkt
Gewicht : 9,18 kg
Anschlussdurchmesser : 125 mm
Anschlussdurchmesser Flexrohr : 90 mm
Anzahl Anschlussstutzen : 5
Breite : 650 mm
Höhe : 150 mm
Tiefe : 450 mm
Verpackungseinheit : 1 Stück
Sortiment : K
GTIN (EAN) : 4012799186083
Hersteller: MAICO
MF-BV90-125-5 Luftverteiler-Kasten aus Blech, 5-fach
Artikelnummer: 0018.0608
Menge: 1,000 Stck

**10.229 MF-F63 Flexrohr Flexibles PE-HD Rohr, Länge 50 m, Außendurchmesser 63 mm, max. 20 m3/h**
Besonders flexible Rohrleitungen.
Speziell entwickelt für Lüftungsanwendungen.
Geruchsneutral und antistatisch behandelt.
Geringer Strömungswiderstand bei guter
Geräuschdämpfung.
Hygienisch unbedenklich.
Geringe Schmutzablagerungen.
Rohr ist außen gewellt.
Einfache Montage, da das Rohr vom Luftverteiler bis zum
Zu- oder Abluftventil auf Grund seiner Biegsamkeit am
Stück verlegt werden kann.
Technische Daten
Luftrichtung : Be- und Entlüftung
Volumenstrom : 20 m3/h (empfohlen)
Einbauort : Decke / Fußboden / Wand
Material : Polyethylen (PE)
Kunststoffangaben : PVC-frei
Brandverhalten : Normalentflammbarer Baustoff
(Brandverhalten E gemäß DIN EN 13501-1: 2010)
Ringsteifigkeit : >= 8 kN/m2 nach EN ISO 9969
Gewicht : 16,5 kg
Nennweite : 63 mm
Innendurchmesser : 53,5 mm
Länge : 50 m
Breite : 64 mm
Höhe : 64 mm
Tiefe : 50.000 mm
Minimaler Biegeradius : 150 mm
Umgebungstemperatur : -20  C bis 60  C
Verpackungseinheit : 50 m
Sortiment : K
GTIN (EAN) : 4012799550976
Hersteller: MAICO
MF-F63 Flexrohr
Artikelnummer: 0055.0097
Menge: 1,000 Stck

**10.230 MF-F75 Flexrohr Flexibles PE-HD Rohr, Länge 50 m, Außendurchmesser 75 mm, max. 30 m3/h**
Besonders flexible Rohrleitungen.
Speziell entwickelt für Lüftungsanwendungen.
Geruchsneutral und antistatisch behandelt.
Geringer Strömungswiderstand bei guter
Geräuschdämpfung.
Hygienisch unbedenklich.
Geringe Schmutzablagerungen.
Rohr ist außen gewellt.
Einfache Montage, da das Rohr vom Luftverteiler bis zum
Zu- oder Abluftventil auf Grund seiner Biegsamkeit am
Stück verlegt werden kann.
Technische Daten
Luftrichtung : Be- und Entlüftung
Volumenstrom : 30 m3/h (empfohlen)
Einbauort : Decke / Fußboden / Wand
Material : Polyethylen (PE)
Kunststoffangaben : PVC-frei
Brandverhalten : Normalentflammbarer Baustoff
(Brandverhalten E gemäß DIN EN 13501-1: 2010)
Ringsteifigkeit : >= 8 kN/m2 nach EN ISO 9969
Gewicht : 17,5 kg
Nennweite : 75 mm
Innendurchmesser : 64 mm
Länge : 50 m
Breite : 76 mm
Höhe : 76 mm
Tiefe : 50.000 mm
Minimaler Biegeradius : 150 mm
Umgebungstemperatur : -20  C bis 60  C
Verpackungseinheit : 50 m
Sortiment : K
GTIN (EAN) : 4012799550969
Hersteller: MAICO
MF-F75 Flexrohr
Artikelnummer: 0055.0096
Menge: 1,000 Stck

**10.231 MF-F90 Flexrohr Flexibles PE-HD Rohr, Länge 50 m, Außendurchmesser 90 mm, max. 50 m3/h**
Besonders flexible Rohrleitungen.
Speziell entwickelt für Lüftungsanwendungen.
Geruchsneutral und antistatisch behandelt.
Geringer Strömungswiderstand bei guter
Geräuschdämpfung.
Hygienisch unbedenklich.
Geringe Schmutzablagerungen.
Rohr ist außen gewellt.
Einfache Montage, da das Rohr vom Luftverteiler bis zum
Zu- oder Abluftventil auf Grund seiner Biegsamkeit am
Stück verlegt werden kann.
Technische Daten
Luftrichtung : Be- und Entlüftung
Volumenstrom : 50 m3/h (empfohlen)
Einbauort : Decke / Fußboden / Wand
Material : Polyethylen (PE)
Kunststoffangaben : PVC-frei
Brandverhalten : Normalentflammbarer Baustoff
(Brandverhalten E gemäß DIN EN 13501-1: 2010)
Ringsteifigkeit : >= 8 kN/m2 nach EN ISO 9969
Gewicht : 23 kg
Nennweite : 90 mm
Innendurchmesser : 77,5 mm
Länge : 50 m
Breite : 90 mm
Höhe : 90 mm
Tiefe : 50.000 mm
Minimaler Biegeradius : 350 mm
Umgebungstemperatur : -20  C bis 60  C
Verpackungseinheit : 50 m
Sortiment : K
GTIN (EAN) : 4012799550952
Hersteller: MAICO
MF-F90 Flexrohr
Artikelnummer: 0055.0095
Menge: 1,000 Stck

**10.232 MF-FDR63 Dichtungsring Dichtungsringe zur Verbindung von MF-F63 mit anderen Systembauteilen,**
Dichtungsring passend zu Flexrohr MF-F.
Technische Daten
Material : EPDM-Kautschuk
Gewicht : 0,003 kg
Geeignet für Nennweite : 63 mm
Breite : 63 mm
Höhe : 63 mm
Tiefe : 7 mm
Verpackungseinheit : 10 Stück
Sortiment : K
GTIN (EAN) : 4012799752615
Hersteller: MAICO
MF-FDR63 Dichtungsring
Artikelnummer: 0175.0261
Menge: 1,000 Stck

**10.233 MF-FDR75 Dichtungsring Dichtungsringe zur Verbindung von MF-F75 mit anderen Systembauteilen,**
Dichtungsring passend zu Flexrohr MF-F.
Technische Daten
Material : EPDM-Kautschuk
Gewicht : 0,005 kg
Geeignet für Nennweite : 75 mm
Breite : 75 mm
Höhe : 75 mm
Tiefe : 12 mm
Verpackungseinheit : 10 Stück
Sortiment : K
GTIN (EAN) : 4012799752622
Hersteller: MAICO
MF-FDR75 Dichtungsring
Artikelnummer: 0175.0262
Menge: 1,000 Stck

**10.234 MF-FDR90 Dichtungsring Dichtungsringe zur Verbindung von MF-F90 mit anderen Systembauteilen,**
Dichtungsring passend zu Flexrohr MF-F.
Technische Daten
Material : EPDM-Kautschuk
Gewicht : 0,008 kg
Geeignet für Nennweite : 90 mm
Breite : 90 mm
Höhe : 90 mm
Tiefe : 10 mm
Verpackungseinheit : 10 Stück
Sortiment : K
GTIN (EAN) : 4012799752639
Hersteller: MAICO
MF-FDR90 Dichtungsring
Artikelnummer: 0175.0263
Menge: 1,000 Stck

**10.235 MF-B63 90 Blechbogen 90 Blech-Segmentbogen für Flexrohr MF-F63**
90 -Kurzbogen aus Blech zur Aufnahme des flexiblen
Lüftungsrohrsystems MAICOFlex. Das Flexrohr MF-F wird
in den Bogen eingeschoben.
Jeder Bogen ist am Bogenende mit jeweils 2
eindrückbaren Befestigungsklammern ausgestattet, welche
eine schnelle Fixierung des Flexrohrs ermöglicht.
Strömungsgünstige Form.
Einfache und schnelle Montage.
Technische Daten
Material : Stahlblech, verzinkt
Gewicht : 0,2 kg
Nennweite : 63 mm
Breite : 143 mm
Höhe : 66 mm
Tiefe : 143 mm
Verpackungseinheit : 1 Stück
Sortiment : K
GTIN (EAN) : 4012799180685
Hersteller: MAICO
MF-B63 90  Blechbogen
Artikelnummer: 0018.0068
Menge: 1,000 Stck

**10.236 MF-B75 90 Blechbogen 90 Blech-Segmentbogen für Flexrohr MF-F75**
90 -Kurzbogen aus Blech zur Aufnahme des flexiblen
Lüftungsrohrsystems MAICOFlex. Das Flexrohr MF-F wird
in den Bogen eingeschoben.
Jeder Bogen ist am Bogenende mit jeweils 2
eindrückbaren Befestigungsklammern ausgestattet, welche
eine schnelle Fixierung des Flexrohrs ermöglicht.
Strömungsgünstige Form.
Einfache und schnelle Montage.
Technische Daten
Material : Stahlblech, verzinkt
Gewicht : 0,3 kg
Nennweite : 75 mm
Breite : 164 mm
Höhe : 80 mm
Tiefe : 164 mm
Verpackungseinheit : 1 Stück
Sortiment : K
GTIN (EAN) : 4012799180678
Hersteller: MAICO
MF-B75 90  Blechbogen
Artikelnummer: 0018.0067
Menge: 1,000 Stck

**10.237 MF-B90 90 Blechbogen 90 Blech-Segmentbogen für Flexrohr MF-F90**
90 -Kurzbogen aus Blech zur Aufnahme des flexiblen
Lüftungsrohrsystems MAICOFlex. Das Flexrohr MF-F wird
in den Bogen eingeschoben.
Jeder Bogen ist am Bogenende mit jeweils 2
eindrückbaren Befestigungsklammern ausgestattet, welche
eine schnelle Fixierung des Flexrohrs ermöglicht.
Strömungsgünstige Form.
Einfache und schnelle Montage.
Technische Daten
Material : Stahlblech, verzinkt
Gewicht : 0,3 kg
Nennweite : 90 mm
Breite : 181 mm
Höhe : 93 mm
Tiefe : 181 mm
Verpackungseinheit : 1 Stück
Sortiment : K
GTIN (EAN) : 4012799180555
Hersteller: MAICO
MF-B90 90  Blechbogen
Artikelnummer: 0018.0055
Menge: 1,000 Stck

**10.238 MF-FB63 Einstellbarer Montagewinkel Einstellbarer Montagewinkel zur Verlegung von Flexrohren MF-F63 mit mö**
Montagehilfe, um das Flexrohr MF-FB mit möglichst
geringem Biegeradius zu verlegen, ohne dieses zu
beschädigen.
Dient gleichzeitig als Befestigungshilfe, um die
Position des Rohres an Wand oder Decke zu fixieren.
Sorgt für festen Halt des Flexrohres, zusätzliche
Fixiermöglichkeit mit einem Kabelbinder.
Technische Daten
Material : Stahlblech, verzinkt
Gewicht : 0,4 kg
Nennweite : 63 mm
Winkelmass : 0  - 90
Schrittweite : 15
Breite : 163 mm
Höhe : 163 mm
Tiefe : 55 mm
Verpackungseinheit : 1 Stück
Sortiment : K
GTIN (EAN) : 4012799185628
Hersteller: MAICO
MF-FB63 Einstellbarer Montagewinkel
Artikelnummer: 0018.0562
Menge: 1,000 Stck

**10.239 MF-FB75 Einstellbarer Montagewinkel Einstellbarer Montagewinkel zur Verlegung von Flexrohren MF-F75 mit mö**
Montagehilfe, um das Flexrohr MF-FB mit möglichst
geringem Biegeradius zu verlegen, ohne dieses zu
beschädigen.
Dient gleichzeitig als Befestigungshilfe, um die
Position des Rohres an Wand oder Decke zu fixieren.
Sorgt für festen Halt des Flexrohres, zusätzliche
Fixiermöglichkeit mit einem Kabelbinder.
Technische Daten
Material : Stahlblech, verzinkt
Gewicht : 0,6 kg
Nennweite : 75 mm
Winkelmass : 0  - 90
Schrittweite : 15
Breite : 199 mm
Höhe : 199 mm
Tiefe : 67 mm
Verpackungseinheit : 1 Stück
Sortiment : K
GTIN (EAN) : 4012799185635
Hersteller: MAICO
MF-FB75 Einstellbarer Montagewinkel
Artikelnummer: 0018.0563
Menge: 1,000 Stck

**10.240 MF-FSM63 Steckmuffe Steckmuffe zum Verbinden der Flexrohre MF-F63**
Steckmuffe zum Verbinden und Verlängern des Flexrohres
MF-F.
Notwendiges Zubehör: Zwei Dichtungsringe MF-FDR.
Technische Daten
Material : Polyethylen (PE)
Kunststoffangaben : PVC-frei
Gewicht : 0,038 kg
Geeignet für Nennweite : 63 mm
Breite : 73 mm
Höhe : 73 mm
Tiefe : 100 mm
Verpackungseinheit : 1 Stück
Sortiment : K
GTIN (EAN) : 4012799599739
Hersteller: MAICO
MF-FSM63 Steckmuffe
Artikelnummer: 0059.0973
Menge: 1,000 Stck

**10.241 MF-FSM75 Steckmuffe Steckmuffe zum Verbinden der Flexrohre MF-F75**
Steckmuffe zum Verbinden und Verlängern des Flexrohres
MF-F.
Notwendiges Zubehör: Zwei Dichtungsringe MF-FDR.
Technische Daten
Material : Polyethylen (PE)
Kunststoffangaben : PVC-frei
Gewicht : 0,1 kg
Geeignet für Nennweite : 75 mm
Breite : 84 mm
Höhe : 84 mm
Tiefe : 154 mm
Verpackungseinheit : 1 Stück
Sortiment : K
GTIN (EAN) : 4012799599746
Hersteller: MAICO
MF-FSM75 Steckmuffe
Artikelnummer: 0059.0974
Menge: 1,000 Stck

**10.242 MF-FSM90 Steckmuffe Steckmuffe zum Verbinden der Flexrohre MF-F90**
Steckmuffe zum Verbinden und Verlängern des Flexrohres
MF-F.
Notwendiges Zubehör: Zwei Dichtungsringe MF-FDR.
Technische Daten
Material : Polyethylen (PE)
Kunststoffangaben : PVC-frei
Gewicht : 0,1 kg
Geeignet für Nennweite : 90 mm
Breite : 103 mm
Höhe : 103 mm
Tiefe : 147 mm
Verpackungseinheit : 1 Stück
Sortiment : K
GTIN (EAN) : 4012799599753
Hersteller: MAICO
MF-FSM90 Steckmuffe
Artikelnummer: 0059.0975
Menge: 1,000 Stck

**10.243 MF-RZ75/ Reduzierstück Reduzierstück aus Blech für Flexrohr MF-F75 auf MF-F63**
Reduzierstück aus Blech zur gemeinsamen Verbindung
verschiedener Flexrohr-Nennweiten.
Reduzierstück-Anschlussstutzen mit Muffenmaß.
Die beiden unterschiedlichen Flexrohr-Anschlussstutzen
des Reduzierstücks haben jeweils 2 eindrückbare
Befestigungsklammern ,welche eine schnelle und
kostengünstige Fixierung der Flexrohre ermöglichen.
Technische Daten
Material : Stahlblech, verzinkt
Gewicht : 0,1 kg
Nennweite : 75 mm / 63 mm
Breite : 100 mm
Höhe : 79,2 mm
Tiefe : 79,2 mm
Verpackungseinheit : 1 Stück
Sortiment : K
GTIN (EAN) : 4012799180722
Hersteller: MAICO
MF-RZ75/63 Reduzierstück
Artikelnummer: 0018.0072
Menge: 1,000 Stck

**10.244 MF-RZ90/ Reduzierstück Reduzierstück aus Blech für Flexrohr MF-F90 auf MF-F75**
Reduzierstück aus Blech zur gemeinsamen Verbindung
verschiedener Flexrohr-Nennweiten.
Reduzierstück-Anschlussstutzen mit Muffenmaß.
Die beiden unterschiedlichen Flexrohr-Anschlussstutzen
des Reduzierstücks haben jeweils 2 eindrückbare
Befestigungsklammern ,welche eine schnelle und
kostengünstige Fixierung der Flexrohre ermöglichen.
Technische Daten
Material : Stahlblech, verzinkt
Gewicht : 0,2 kg
Nennweite : 90 mm / 75 mm
Breite : 100 mm
Höhe : 92,6 mm
Tiefe : 92,6 mm
Verpackungseinheit : 1 Stück
Sortiment : K
GTIN (EAN) : 4012799180739
Hersteller: MAICO
MF-RZ90/75 Reduzierstück
Artikelnummer: 0018.0073
Menge: 1,000 Stck

**10.245 MF-A63 Ventiladapter Adapter für den geraden Übergang von Flexrohr MF-F63 auf Ventil DN 100**
Adapter für den passgenauen Übergang vom Flexrohr zum
Zu- oder Abluftventil.
Mittels "Klick-Prinzip" wird der Adapter schnell und
sicher mit dem Flexrohr MF-F verbunden.
Notwendiges Zubehör: Dichtungsring MF-FDR.
Technische Daten
Luftrichtung : Be- und Entlüftung
Einbauort : Wand / Decke
Material : Polypropylen (PP)
Kunststoffangaben : PVC-frei
Gewicht : 0,1 kg
Nennweite : 63 mm
Breite : 100 mm
Höhe : 100 mm
Tiefe : 97 mm
Verpackungseinheit : 1 Stück
Sortiment : K
GTIN (EAN) : 4012799599654
Hersteller: MAICO
MF-A63 Ventiladapter
Artikelnummer: 0059.0965
Menge: 1,000 Stck

**10.246 MF-A75 Ventiladapter Adapter für den geraden Übergang von Flexrohr MF-F75 auf Ventil DN 100**
Adapter für den passgenauen Übergang vom Flexrohr zum
Zu- oder Abluftventil.
Mittels "Klick-Prinzip" wird der Adapter schnell und
sicher mit dem Flexrohr MF-F verbunden.
Notwendiges Zubehör: Dichtungsring MF-FDR.
Technische Daten
Luftrichtung : Be- und Entlüftung
Einbauort : Wand / Decke
Material : Polypropylen (PP)
Kunststoffangaben : PVC-frei
Gewicht : 0,1 kg
Nennweite : 75 mm
Breite : 100 mm
Höhe : 100 mm
Tiefe : 102 mm
Verpackungseinheit : 1 Stück
Sortiment : K
GTIN (EAN) : 4012799599647
Hersteller: MAICO
MF-A75 Ventiladapter
Artikelnummer: 0059.0964
Menge: 1,000 Stck

**10.247 MF-A90 Ventiladapter Adapter für den geraden Übergang von Flexrohr MF-F90 auf Ventil DN 100**
Adapter für den passgenauen Übergang vom Flexrohr zum
Zu- oder Abluftventil.
Mittels "Klick-Prinzip" wird der Adapter schnell und
sicher mit dem Flexrohr MF-F verbunden.
Notwendiges Zubehör: Dichtungsring MF-FDR.
Technische Daten
Luftrichtung : Be- und Entlüftung
Einbauort : Wand / Decke
Material : Polypropylen (PP)
Kunststoffangaben : PVC-frei
Gewicht : 0,1 kg
Nennweite : 90 mm
Breite : 100 mm
Höhe : 100 mm
Tiefe : 102 mm
Verpackungseinheit : 1 Stück
Sortiment : K
GTIN (EAN) : 4012799599630
Hersteller: MAICO
MF-A90 Ventiladapter
Artikelnummer: 0059.0963
Menge: 1,000 Stck

**10.248 MF-WLF10 Winkel Winkel zum 90 Übergang von Flexrohr MF-F90 auf Ventil DN 100, Stutze**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 1 kg
Nennweite : 100 mm / 90 mm
Breite : 240 mm
Höhe : 410 mm
Tiefe : 300 mm
Verpackungseinheit : 1 Stück
Sortiment : K
GTIN (EAN) : 4012799186076
Hersteller: MAICO
MF-WLF100/90 Winkel
Artikelnummer: 0018.0607
Menge: 1,000 Stck

**10.249 MF-WLF12 Winkel Winkel zum 90 Übergang von Flexrohr MF-F90 auf Ventil DN 125, Stutze**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 1,1 kg
Nennweite : 125 mm / 90 mm
Breite : 240 mm
Höhe : 410 mm
Tiefe : 300 mm
Verpackungseinheit : 1 Stück
Sortiment : K
GTIN (EAN) : 4012799185291
Hersteller: MAICO
MF-WLF125/90 Winkel
Artikelnummer: 0018.0529
Menge: 1,000 Stck

**10.250 MF-WLF10 Winkel Winkel zum 90 Übergang von 2 Flexrohren MF-F63 auf Ventil DN 100, 70**
MF-WLF100/90: Direktes 90 -Übergangsstück vom runden
Querschnitt (Zu-oder Abluftventil) NW 100 auf Flexrohr
MF-F90.
MF-WLF125/90: Direktes 90 -Übergangsstück vom runden
Querschnitt (Zu-oder Abluftventil) NW 125 auf Flexrohr
MF-F90.
MF-WLF100/63/63: Direktes 90 -Übergangsstück mit sehr
niedriger Aufbauhöhe (70 mm) vom runden Querschnitt
(Zu-oder Abluftventil) NW 100 auf zwei Flexrohre
MF-F63.
Ventil-Anschlussstutzen mit Muffenmaß.
Die Flexrohr-Anschlussstutzen haben jeweils zwei
eindrückbare Befestigungsklammern ,welche eine schnelle
und kostengünstige Fixierung der Flexrohre ermöglichen.
Technische Daten
Luftrichtung : Be- und Entlüftung
Einbauort : Decke / Wand / Fußboden
Material : Stahlblech, verzinkt
Gewicht : 0,9 kg
Nennweite : 100 mm / 63 mm / 63 mm
Breite : 240 mm
Höhe : 370 mm
Tiefe : 300 mm
Verpackungseinheit : 1 Stück
Sortiment : K
GTIN (EAN) : 4012799180715
Hersteller: MAICO
MF-WLF100/63/63 Winkel
Artikelnummer: 0018.0071
Menge: 1,000 Stck

**10.251 MF-W100 Winkel Winkel zum 90 Übergang von Einschubadapter MF-WE63 auf Ventil DN 100,**
90 -Übergangsstück vom runden Querschnitt (Zu- oder
Abluftventil) auf Einschubadapter MF-WE.
Anschlussstutzen mit Muffenmaß.
Technische Daten
Luftrichtung : Be- und Entlüftung
Einbauort : Decke / Fußboden / Wand
Material : Stahlblech, verzinkt
Gewicht : 0,6 kg
Nennweite : 100 mm
Breite : 115 mm
Höhe : 150 mm
Tiefe : 155 mm
Verpackungseinheit : 1 Stück
Sortiment : K
GTIN (EAN) : 4012799184942
Hersteller: MAICO
MF-W100 80/150 Winkel
Artikelnummer: 0018.0494
Menge: 1,000 Stck

**10.252 MF-WL100 Winkel Winkel zum 90 Übergang von Einschubadapter MF-WE63 auf Ventil DN 100,**
90 -Übergangsstück vom runden Querschnitt (Zu- oder
Abluftventil) auf Einschubadapter MF-WE.
Anschlussstutzen mit Muffenmaß.
Technische Daten
Luftrichtung : Be- und Entlüftung
Einbauort : Decke / Fußboden / Wand
Material : Stahlblech, verzinkt
Gewicht : 0,9 kg
Nennweite : 100 mm
Breite : 263 mm
Höhe : 390 mm
Tiefe : 150 mm
Verpackungseinheit : 1 Stück
Sortiment : K
GTIN (EAN) : 4012799184959
Hersteller: MAICO
MF-WL100 80/150 Winkel
Artikelnummer: 0018.0495
Menge: 1,000 Stck

**10.253 MF-WL100 Winkel Winkel zum 90 Übergang von Einschubadapter MF-WE75 auf Ventil DN 100,**
90 -Übergangsstück vom runden Querschnitt (Zu- oder
Abluftventil) auf Einschubadapter MF-WE.
Anschlussstutzen mit Muffenmaß.
Technische Daten
Luftrichtung : Be- und Entlüftung
Einbauort : Decke / Fußboden / Wand
Material : Stahlblech, verzinkt
Gewicht : 1,1 kg
Nennweite : 100 mm
Breite : 275 mm
Höhe : 390 mm
Tiefe : 200 mm
Verpackungseinheit : 1 Stück
Sortiment : K
GTIN (EAN) : 4012799185307
Hersteller: MAICO
MF-WL100 80/200 Winkel
Artikelnummer: 0018.0530
Menge: 1,000 Stck

**10.254 MF-WL125 Winkel Winkel zum 90 Übergang von Einschubadapter MF-WE63 auf Ventil DN 125,**
90 -Übergangsstück vom runden Querschnitt (Zu- oder
Abluftventil) auf Einschubadapter MF-WE.
Anschlussstutzen mit Muffenmaß.
Technische Daten
Luftrichtung : Be- und Entlüftung
Einbauort : Decke / Fußboden / Wand
Material : Stahlblech, verzinkt
Gewicht : 1 kg
Nennweite : 125 mm
Breite : 262,5 mm
Höhe : 390 mm
Tiefe : 150 mm
Verpackungseinheit : 1 Stück
Sortiment : K
GTIN (EAN) : 4012799184997
Hersteller: MAICO
MF-WL125 80/150 Winkel
Artikelnummer: 0018.0499
Menge: 1,000 Stck

**10.255 MF-WL125 Winkel Winkel zum 90 Übergang von Einschubadapter MF-WE75 auf Ventil DN 125,**
90 -Übergangsstück vom runden Querschnitt (Zu- oder
Abluftventil) auf Einschubadapter MF-WE.
Anschlussstutzen mit Muffenmaß.
Technische Daten
Luftrichtung : Be- und Entlüftung
Einbauort : Decke / Fußboden / Wand
Material : Stahlblech, verzinkt
Gewicht : 1,2 kg
Nennweite : 125 mm
Breite : 277,5 mm
Höhe : 390 mm
Tiefe : 200 mm
Verpackungseinheit : 1 Stück
Sortiment : K
GTIN (EAN) : 4012799185314
Hersteller: MAICO
MF-WL125 80/200 Winkel
Artikelnummer: 0018.0531
Menge: 1,000 Stck

**10.256 MF-W150 Winkel Winkel zum 90 Übergang von Einschubadapter MF-WE75 auf Ventil DN 150,**
90 -Übergangsstück vom runden Querschnitt (Zu- oder
Abluftventil) auf Einschubadapter MF-WE.
Anschlussstutzen mit Muffenmaß.
Technische Daten
Luftrichtung : Be- und Entlüftung
Einbauort : Decke / Fußboden / Wand
Material : Stahlblech, verzinkt
Gewicht : 0,7 kg
Nennweite : 150 mm
Breite : 275 mm
Höhe : 115 mm
Tiefe : 200 mm
Verpackungseinheit : 1 Stück
Sortiment : K
GTIN (EAN) : 4012799184966
Hersteller: MAICO
MF-W150 80/200 Winkel
Artikelnummer: 0018.0496
Menge: 1,000 Stck

**10.257 MF-WL150 Winkel Winkel zum 90 Übergang von Einschubadapter MF-WE75 auf Ventil DN 150,**
90 -Übergangsstück vom runden Querschnitt (Zu- oder
Abluftventil) auf Einschubadapter MF-WE.
Anschlussstutzen mit Muffenmaß.
Technische Daten
Luftrichtung : Be- und Entlüftung
Einbauort : Decke / Fußboden / Wand
Material : Stahlblech, verzinkt
Gewicht : 1,2 kg
Nennweite : 150 mm
Breite : 275 mm
Höhe : 390 mm
Tiefe : 200 mm
Verpackungseinheit : 1 Stück
Sortiment : K
GTIN (EAN) : 4012799184973
Hersteller: MAICO
MF-WL150 80/200 Winkel
Artikelnummer: 0018.0497
Menge: 1,000 Stck

**10.258 MF-WE63 Einschubadapter Einschubadapter zum Anschluss von 2 Flexrohren MF-F63 an Winkel MF-W/-**
Der Einschubadapter wird benötigt um den passgenauen
Übergang vom Flexrohr MF-F zum Winkel MF-W bzw. MF-WL
herzustellen.
Das Flexrohr MF-F wird mittels "Klick-Prinzip" schnell
und sicher mit dem Einschubadapter verbunden.
Lieferumfang: Einschubadapter inkl. eines Stopfens.
Notwendiges Zubehör: Zwei Dichtungsringe MF-FDR.
Technische Daten
Luftrichtung : Be- und Entlüftung
Material : Polypropylen (PP)
Kunststoffangaben : PVC-frei
Gewicht : 0,1 kg
Nennweite : 63 mm
Breite : 149,5 mm
Höhe : 79,5 mm
Tiefe : 62,5 mm
Verpackungseinheit : 1 Stück
Sortiment : K
GTIN (EAN) : 4012799599661
Hersteller: MAICO
MF-WE63 Einschubadapter
Artikelnummer: 0059.0966
Menge: 1,000 Stck

**10.259 MF-WE75 Einschubadapter Einschubadapter zum Anschluss von 2 Flexrohren MF-F75 an Winkel MF-W/-**
Der Einschubadapter wird benötigt um den passgenauen
Übergang vom Flexrohr MF-F zum Winkel MF-W bzw. MF-WL
herzustellen.
Das Flexrohr MF-F wird mittels "Klick-Prinzip" schnell
und sicher mit dem Einschubadapter verbunden.
Lieferumfang: Einschubadapter inkl. eines Stopfens.
Notwendiges Zubehör: Zwei Dichtungsringe MF-FDR.
Technische Daten
Luftrichtung : Be- und Entlüftung
Material : Polypropylen (PP)
Kunststoffangaben : PVC-frei
Gewicht : 0,1 kg
Nennweite : 75 mm
Breite : 199,5 mm
Höhe : 79,5 mm
Tiefe : 67,5 mm
Verpackungseinheit : 1 Stück
Sortiment : K
GTIN (EAN) : 4012799599722
Hersteller: MAICO
MF-WE75 Einschubadapter
Artikelnummer: 0059.0972
Menge: 1,000 Stck

**10.260 MF-FBWA Fußboden-/Wandauslass Fußboden- und Wandauslass für Lüftungsrohrsystem MAICOFlex zum Anschlu**
Fußboden- und Wandauslass für flexibles
Lüftungsrohrsystem MAICOFlex.
Zum Anschluss von 2 Flexrohren MF-F.
Lüftungsgitter aus Edelstahl in versetzter
Schlitzoptik.
Einfache Regulierung durch eingebauten
Luftmengenschieber mit Arretierung einschließlich
Teleskopelement zur Verlängerung bei Einbau in der
Betondecke.
Die Bauhöhe von Unterkante Basiselement bis Oberkante
Edelstahlgitter (Gesamthöhe) ist variabel einstellbar
von 13 cm bis 29 cm.
Notwendiges Zubehör: Zwei Dichtungsringe MF-FDR.
Technische Daten
Luftrichtung : Belüftung
Volumenstrom : 30 m3/h (empfohlen)
Material Gitter : Edelstahl
Material Gehäuse : Stahlblech, sendzimirverzinkt
Gewicht : 3,3 kg
Nennweite : 63 mm
Breite : 330 mm
Höhe : 290 mm
Tiefe : 130 mm
Schallleistungspegel : 26 dB(A) / Bei 50 m3/h
Verpackungseinheit : 1 Stück
Sortiment : K
GTIN (EAN) : 4012799520573
Hersteller: MAICO
MF-FBWA 63 Fußboden-/Wandauslass
Artikelnummer: 0152.0057
Menge: 1,000 Stck

**10.261 MF-FBWA Fußboden-/Wandauslass Fußboden- und Wandauslass für Lüftungsrohrsystem MAICOFlex zum Anschlu**
Fußboden- und Wandauslass für flexibles
Lüftungsrohrsystem MAICOFlex.
Zum Anschluss von 2 Flexrohren MF-F.
Lüftungsgitter aus Edelstahl in versetzter
Schlitzoptik.
Einfache Regulierung durch eingebauten
Luftmengenschieber mit Arretierung einschließlich
Teleskopelement zur Verlängerung bei Einbau in der
Betondecke.
Die Bauhöhe von Unterkante Basiselement bis Oberkante
Edelstahlgitter (Gesamthöhe) ist variabel einstellbar
von 13 cm bis 29 cm.
Notwendiges Zubehör: Zwei Dichtungsringe MF-FDR.
Technische Daten
Luftrichtung : Belüftung
Volumenstrom : 40 m3/h (empfohlen)
Material Gitter : Edelstahl
Material Gehäuse : Stahlblech, sendzimirverzinkt
Gewicht : 3,3 kg
Nennweite : 75 mm
Breite : 330 mm
Höhe : 290 mm
Tiefe : 130 mm
Schallleistungspegel : 24 dB(A) / Bei 50 m3/h
Verpackungseinheit : 1 Stück
Sortiment : K
GTIN (EAN) : 4012799520665
Hersteller: MAICO
MF-FBWA 75 Fußboden-/Wandauslass
Artikelnummer: 0152.0066
Menge: 1,000 Stck

**10.262 MF-S63 Befestigungsschelle Befestigungsschelle für MF-F63, mit Gewindemuffe M8/M10**
Befestigungsschellen für die Montage der Flexrohre MF-F
vor allem im Sanierungsfall, aber auch im Neubau
einsetzbar.
Schnelle Montage, da das Einhängen der Rohre ohne
Werkzeug erfolgen kann.
Technische Daten
Luftrichtung : Be- und Entlüftung
Einbauort : Decke / Wand / Fußboden
Material : Stahlblech, verzinkt
Gewicht : 0,1 kg
Geeignet für Nennweite : 63 mm
Breite : 90 mm
Höhe : 100 mm
Tiefe : 30 mm
Gewinde : M8 / M10
Schlüsselweite : SW 13
Verpackungseinheit : 1 Stück
Sortiment : K
GTIN (EAN) : 4012799184713
Hersteller: MAICO
MF-S63 Befestigungsschelle
Artikelnummer: 0018.0471
Menge: 1,000 Stck

**10.263 MF-S75 Befestigungsschelle Befestigungsschelle für MF-F75, mit Gewindemuffe M8/M10**
Befestigungsschellen für die Montage der Flexrohre MF-F
vor allem im Sanierungsfall, aber auch im Neubau
einsetzbar.
Schnelle Montage, da das Einhängen der Rohre ohne
Werkzeug erfolgen kann.
Technische Daten
Luftrichtung : Be- und Entlüftung
Einbauort : Decke / Wand / Fußboden
Material : Stahlblech, verzinkt
Gewicht : 0,1 kg
Geeignet für Nennweite : 75 mm
Breite : 115 mm
Höhe : 100 mm
Tiefe : 32 mm
Gewinde : M8 / M10
Schlüsselweite : SW 17
Verpackungseinheit : 1 Stück
Sortiment : K
GTIN (EAN) : 4012799184706
Hersteller: MAICO
MF-S75 Befestigungsschelle
Artikelnummer: 0018.0470
Menge: 1,000 Stck

**10.264 MF-S90 Befestigungsschelle Befestigungsschelle für MF-F90, mit Gewindemuffe M8/M10**
Befestigungsschellen für die Montage der Flexrohre MF-F
vor allem im Sanierungsfall, aber auch im Neubau
einsetzbar.
Schnelle Montage, da das Einhängen der Rohre ohne
Werkzeug erfolgen kann.
Technische Daten
Luftrichtung : Be- und Entlüftung
Einbauort : Decke / Wand / Fußboden
Material : Stahlblech, verzinkt
Gewicht : 0,035 kg
Geeignet für Nennweite : 90 mm
Breite : 115 mm
Höhe : 128 mm
Tiefe : 25 mm
Gewinde : M8 / M10
Schlüsselweite : SW 17
Verpackungseinheit : 1 Stück
Sortiment : K
GTIN (EAN) : 4012799184690
Hersteller: MAICO
MF-S90 Befestigungsschelle
Artikelnummer: 0018.0469
Menge: 1,000 Stck

**10.265 MF-FST63 Endstopfen Endstopfen zum Verschließen der Flexrohre MF-F63, VE: 10 Stück**
Endstopfen zum Verschließen der Flexrohre MF-F.
Zum Schutz vor Verschmutzungen während Lagerung und
Montage.
Technische Daten
Material : Polyethylen (PE)
Gewicht : 0,052 kg
Geeignet für Nennweite : 63 mm
Breite : 130 mm
Höhe : 60 mm
Tiefe : 90 mm
Verpackungseinheit : 10 Stück
Sortiment : K
GTIN (EAN) : 4012799599760
Hersteller: MAICO
MF-FST63 Endstopfen
Artikelnummer: 0059.0976
Menge: 1,000 Stck

**10.266 MF-FST75 Endstopfen Endstopfen zum Verschließen der Flexrohre MF-F75, VE: 10 Stück**
Endstopfen zum Verschließen der Flexrohre MF-F.
Zum Schutz vor Verschmutzungen während Lagerung und
Montage.
Technische Daten
Material : Polyethylen (PE)
Gewicht : 0,1 kg
Geeignet für Nennweite : 75 mm
Breite : 140 mm
Höhe : 70 mm
Tiefe : 85 mm
Verpackungseinheit : 10 Stück
Sortiment : K
GTIN (EAN) : 4012799599777
Hersteller: MAICO
MF-FST75 Endstopfen
Artikelnummer: 0059.0977
Menge: 1,000 Stck

**10.267 MF-FST90 Endstopfen Endstopfen zum Verschließen der Flexrohre MF-F90, VE: 10 Stück**
Endstopfen zum Verschließen der Flexrohre MF-F.
Zum Schutz vor Verschmutzungen während Lagerung und
Montage.
Technische Daten
Material : Polyethylen (PE)
Gewicht : 0,1 kg
Geeignet für Nennweite : 90 mm
Breite : 115 mm
Höhe : 115 mm
Tiefe : 90 mm
Verpackungseinheit : 10 Stück
Sortiment : K
GTIN (EAN) : 4012799599784
Hersteller: MAICO
MF-FST90 Endstopfen
Artikelnummer: 0059.0978
Menge: 1,000 Stck

**10.268 MF-R63 Reinigungsset Reinigungsset für Flexrohre MF-F63**
Reinigungsset zum Reinigen der Flexrohre MF-F.
Im Luftverteiler MF-V... wird eine Reinigungskugel in
die Lüftungsrohrleitung eingelegt und anschließend mit
einem Staubsauger zu einem der Luftauslässe gesaugt.
Die Reinigungskugel entfernt dabei Schmutzreste und
Staub aus dem Flexrohr.
Verpackungseinheit: Staubsaugeradapter und 2
Reinigungskugeln.
Technische Daten
Gewicht : 0,1 kg
Geeignet für Nennweite : 63 mm
Breite : 170 mm
Höhe : 130 mm
Tiefe : 90 mm
Verpackungseinheit : 1 Stück
Sortiment : K
GTIN (EAN) : 4012799580119
Hersteller: MAICO
MF-R63 Reinigungsset
Artikelnummer: 0058.0011
Menge: 1,000 Stck

**10.269 MF-R75 Reinigungsset Reinigungsset für Flexrohre MF-F75**
Reinigungsset zum Reinigen der Flexrohre MF-F.
Im Luftverteiler MF-V... wird eine Reinigungskugel in
die Lüftungsrohrleitung eingelegt und anschließend mit
einem Staubsauger zu einem der Luftauslässe gesaugt.
Die Reinigungskugel entfernt dabei Schmutzreste und
Staub aus dem Flexrohr.
Verpackungseinheit: Staubsaugeradapter und 2
Reinigungskugeln.
Technische Daten
Gewicht : 0,1 kg
Geeignet für Nennweite : 75 mm
Breite : 190 mm
Höhe : 140 mm
Tiefe : 90 mm
Verpackungseinheit : 1 Stück
Sortiment : K
GTIN (EAN) : 4012799580126
Hersteller: MAICO
MF-R75 Reinigungsset
Artikelnummer: 0058.0012
Menge: 1,000 Stck

**10.270 MF-R90 Reinigungsset Reinigungsset für Flexrohre MF-F90**
Reinigungsset zum Reinigen der Flexrohre MF-F.
Im Luftverteiler MF-V... wird eine Reinigungskugel in
die Lüftungsrohrleitung eingelegt und anschließend mit
einem Staubsauger zu einem der Luftauslässe gesaugt.
Die Reinigungskugel entfernt dabei Schmutzreste und
Staub aus dem Flexrohr.
Verpackungseinheit: Staubsaugeradapter und 2
Reinigungskugeln.
Technische Daten
Gewicht : 0,2 kg
Geeignet für Nennweite : 90 mm
Breite : 150 mm
Höhe : 200 mm
Tiefe : 90 mm
Verpackungseinheit : 1 Stück
Sortiment : K
GTIN (EAN) : 4012799580133
Hersteller: MAICO
MF-R90 Reinigungsset
Artikelnummer: 0058.0013
Menge: 1,000 Stck

**10.271 FFS-V4 Luftverteiler Luftverteiler aus Kunststoff mit 4 Anschlussmöglichkeiten für das flex**
Luftverteiler aus Kunststoff mit 4
Anschlussmöglichkeiten für das flexible ovale Flachrohr
und einen Lüftungsrohr-Hauptanschluss (DN 125).
Inklusive abnehmbarem Revisionsdeckel mit
Einstellmöglichkeiten.
Die verwendeten Materialien sind geruchsneutral.
Lieferumfang:
3 Volumenstrom-Einstellelemente
1 schwarzer Blinddeckel
4 O-Ringe (Ventildichtungen)
1 horizontaler Luftverteilerübergang DN 125 (FFS-VTHÜ)
1 vertikaler Luftverteilerübergang DN 125 (FFS-VTVÜ)
2 einzelne Luftverteiler-Verlängerungen (FFS-V)
3 Dichtungsringe für die Verteiler-Verlängerungen
4 einzelne Adapter Rohrbefestigungen (FFS-RA)
1 EPS-Montagehilfe (Styropor)
Technische Daten
Max. Volumenstrom : 160 m3/h
Gewicht : 2,056 kg
Breite : 675 mm
Höhe : 186 mm
Tiefe : 545 mm
Verpackungseinheit : 1 Stück
Sortiment : K
GTIN (EAN) : 4012799558712
Hersteller: MAICO
FFS-V4 Luftverteiler
Artikelnummer: 0055.0871
Menge: 1,000 Stck

**10.272 FFS-V Luftverteiler-Verlängerung Verlängerung für den Hauptanschluss des Luftverteilers an den Lüftungs**
Verlängerung für den Hauptanschluss des Luftverteilers
an den Lüftungssteigstrang.
Lieferumfang:
4 Luftverteiler-Verlängerungen
4 Dichtringe
Es dürfen maximal 4 zusätzliche
Luftverteiler-Verlängerungen pro Luftverteiler montiert
werden.
Technische Daten
Gewicht : 0,145 kg
Breite : 229 mm
Höhe : 57 mm
Tiefe : 100 mm
Verpackungseinheit : 4 Stück
Sortiment : K
GTIN (EAN) : 4012799558736
Hersteller: MAICO
FFS-V Luftverteiler-Verlängerung
Artikelnummer: 0055.0873
Menge: 1,000 Stck

**10.273 FFS-VD Luftverteiler-Abdeckung Revisionsdeckel aus Edelstahl zum Einbau in Fußböden als Zugang zum Lu**
Revisionsdeckel aus Edelstahl zum Einbau in Fußböden
als Zugang zum Luftverteiler.
Es kann am Fugenverlauf des Fußbodenbelags ausgerichtet
werden.
Die Winkelschienen sind als Abschluss zum umgebenden
Fußbodenbelag vorgesehen.
Lieferumfang:
1 Luftverteiler-Abdeckung
4 Winkelschienen
Technische Daten
Gewicht : 1,225 kg
Breite : 308 mm
Höhe : 6 mm
Tiefe : 308 mm
Verpackungseinheit : 1 Stück
Sortiment : K
GTIN (EAN) : 4012799558729
Hersteller: MAICO
FFS-VD Luftverteiler-Abdeckung
Artikelnummer: 0055.0872
Menge: 1,000 Stck

**10.274 FFS-R52 Flexibles Flachrohr Flexibles ovales Flachrohr aus Kunststoff mit Innenrohr, max. Volumens**
Flexibles ovales Flachrohr aus Kunststoff mit
Innenrohr.
Technische Daten
Max. Volumenstrom : 45 m3/h
Volumenstrom : 15 m3/h / 30 m3/h / 45 m3/h (bei 0,3
Pa/m / 1,1 Pa/m / 2,5 Pa/m)
Gewicht : 13 kg
Länge : 20 m
Breite : 132 mm
Höhe : 52 mm
Tiefe : 20.000 mm
Verpackungseinheit : 1 Rolle a 20 m
Sortiment : K
GTIN (EAN) : 4012799558705
Hersteller: MAICO
FFS-R52 Flexibles Flachrohr
Artikelnummer: 0055.0870
Menge: 1,000 Stck

**10.275 FFS-BV Vertikaler Flachrohrbogen Kanalbogen 90 aus Kunststoff, Ausführung hoch, mit Anschlussmöglichke**
Kanalbogen 90  aus Kunststoff.
Ausführung hoch.
Mit Anschlussmöglichkeit für flexibles Flachrohr.
Lieferumfang:
1 Kanalbogen
2 einzelne Adapter Rohrbefestigungen (FFS-RA)
Technische Daten
Volumenstrom : 15 m3/h / 30 m3/h / 45 m3/h (bei 1,1 Pa
/ 4,4 Pa, 10,0 Pa)
Gewicht : 0,2 kg
Breite : 207 mm
Höhe : 98 mm
Tiefe : 98 mm
Verpackungseinheit : 1 Stück
Sortiment : K
GTIN (EAN) : 4012799558774
Hersteller: MAICO
FFS-BV Vertikaler Flachrohrbogen
Artikelnummer: 0055.0877
Menge: 1,000 Stck

**10.276 FFS-BH90 Horizontaler Flachrohrbogen Kanalbogen 90 aus Kunststoff, Ausführung flach, mit Anschlussmöglichk**
Kanalbogen 90  aus Kunststoff.
Ausführung flach.
Mit Anschlussmöglichkeit für flexibles Flachrohr.
Lieferumfang:
1 Kanalbogen
2 einzelne Adapter Rohrbefestigungen (FFS-RA)
Technische Daten
Volumenstrom : 15 m3/h / 30 m3/h / 45 m3/h (bei 0,9 Pa
/ 3,7 Pa / 8,4 Pa)
Gewicht : 0,3 kg
Breite : 214 mm
Höhe : 60 mm
Tiefe : 175 mm
Verpackungseinheit : 1 Stück
Sortiment : K
GTIN (EAN) : 4012799558767
Hersteller: MAICO
FFS-BH90 Horizontaler Flachrohrbogen
Artikelnummer: 0055.0876
Menge: 1,000 Stck

**10.277 FFS-BH45 Horizontaler Flachrohrbogen Kanalbogen 45 aus Kunststoff, Ausführung flach, mit Anschlussmöglichk**
Kanalbogen 45  aus Kunststoff.
Ausführung flach.
Mit Anschlussmöglichkeit für flexibles Flachrohr.
Lieferumfang:
1 Kanalbogen
2 einzelne Adapter Rohrbefestigungen (FFS-RA)
Technische Daten
Volumenstrom : 15 m3/h / 30 m3/h / 45 m3/h (bei 0,6 Pa
/ 2,2 Pa / 5,0 Pa)
Gewicht : 0,2 kg
Breite : 206 mm
Höhe : 60 mm
Tiefe : 165 mm
Verpackungseinheit : 1 Stück
Sortiment : K
GTIN (EAN) : 4012799558781
Hersteller: MAICO
FFS-BH45 Horizontaler Flachrohrbogen
Artikelnummer: 0055.0878
Menge: 1,000 Stck

**10.278 FFS-BA Fußbodenauslass Fußbodenauslass für Zuluft aus Kunststoff, Anschlussmöglichkeiten für**
Fußbodenauslass für Zuluft aus Kunststoff.
Anschlussmöglichkeiten für flexiblen Luftkanal,
allseitig anschließbar mit Ausbruchsöffnung.
Lieferumfang:
1 Fußbodenauslass
1 einzelner Adapter Rohrbefestigung (FFS-RA)
1 EPS-Montagehilfe (Styropor)
Technische Daten
Luftrichtung : Zuluft
Max. Volumenstrom : 45 m3/h
Volumenstrom : 15 m3/h / 30 m3/h / 45 m3/h (bei 0,4 Pa
/ 1,8 Pa / 4,0 Pa (ink. Fußbodengitter))
Material : Kunststoff
Gewicht : 0,7 kg
Breite : 301 mm
Höhe : 251 mm
Tiefe : 210 mm
Verpackungseinheit : 1 Stück
Sortiment : K
GTIN (EAN) : 4012799558743
Hersteller: MAICO
FFS-BA Fußbodenauslass
Artikelnummer: 0055.0874
Menge: 1,000 Stck

**10.279 FFS-WA Wand-/Deckenauslass Wand-und Deckenauslass für Zu- und Abluft aus Kunststoff, Anschlussmög**
Wand-und Deckenauslass für Zu- und Abluft aus
Kunststoff.
Anschlussmöglichkeiten für flexiblen Luftkanal.
Lieferumfang:
1 Wand-/ Deckenauslass
2 einzelne Adapter Rohrbefestigungen (FFS-RA)
1 Blinddeckel (FFS-D)
Technische Daten
Luftrichtung : Abluft / Zuluft
Max. Volumenstrom : 45 m3/h
Volumenstrom : 15 m3/h / 30 m3/h / 45 m3/h (bei 2,4 Pa
/ 9,8 Pa / 22 Pa (inkl. Wand-/ Deckengitter und
Filter))
Material : Kunststoff
Gewicht : 0,4 kg
Nennweite : 100 mm
Durchmesser : 100 mm
Breite : 206 mm
Höhe : 319 mm
Tiefe : 143 mm
Verpackungseinheit : 1 Stück
Sortiment : K
GTIN (EAN) : 4012799558750
Hersteller: MAICO
FFS-WA Wand-/Deckenauslass
Artikelnummer: 0055.0875
Menge: 1,000 Stck

**10.280 FFS-RA Adapter Rohrbefestigung Adapter Rohrbefestigung zum Verbinden von flexiblem Flachrohr mit Vert**
Der Adapter Rohrbefestigung wird an das flexible
Flachrohrsystem gesteckt.
Der Adapter Rohrbefestigung ermöglicht mit dem
Click-System das Verbinden des flexiblen
Flachrohrsystems mit Bauteilen wie Verteiler oder Bögen
etc..
Technische Daten
Gewicht : 0,041 kg
Breite : 143 mm
Höhe : 59 mm
Tiefe : 45 mm
Verpackungseinheit : 5 Stück
Sortiment : K
GTIN (EAN) : 4012799558804
Hersteller: MAICO
FFS-RA Adapter Rohrbefestigung
Artikelnummer: 0055.0880
Menge: 1,000 Stck

**10.281 FFS-M Muffe Muffe zum Verbinden von zwei flexiben Flachrohren FFS-R52, Breite x Hö**
Muffe zum Verbinden von zwei flexiben Flachrohren
FFS-R52.
Technische Daten
Gewicht : 0,045 kg
Breite : 133 mm
Höhe : 82 mm
Tiefe : 52 mm
Verpackungseinheit : 5 Stück
Sortiment : K
GTIN (EAN) : 4012799558842
Hersteller: MAICO
FFS-M Muffe
Artikelnummer: 0055.0884
Menge: 1,000 Stck

**10.282 FFS-VS Verbindungsstück Verbindungsstücke für die Verbindung von z.B. 2 Kanalbögen, Breite x H**
Verbindungsstücke für die Verbindung von z.B. 2
Kanalbögen.
Technische Daten
Gewicht : 0,115 kg
Breite : 143 mm
Höhe : 59 mm
Tiefe : 92 mm
Verpackungseinheit : 5 Stück
Sortiment : K
GTIN (EAN) : 4012799558828
Hersteller: MAICO
FFS-VS Verbindungsstück
Artikelnummer: 0055.0882
Menge: 1,000 Stck

**10.283 FFS-Ü180 Übergangsstück für 180 -Drehung Übergangsstück für Richtungswechsel, bzw. 180 -Drehung des flexiblen F**
Übergangsstück für Richtungswechsel, bzw.180 -Drehung
des flexiblen Flachrohrs.
Lieferumfang:
1 Übergangsstück
2 einzelne Adapter Rohrbefestigungen (FFS-RA)
Technische Daten
Volumenstrom : 15 m3/h / 30 m3/h / 45 m3/h (bei 0,9 Pa
/3,6 Pa / 8,0 Pa)
Gewicht : 0,145 kg
Breite : 143 mm
Höhe : 72 mm
Tiefe : 121 mm
Verpackungseinheit : 1 Stück
Sortiment : K
GTIN (EAN) : 4012799558798
Hersteller: MAICO
FFS-Ü180 Übergangsstück für 180 -Drehung
Artikelnummer: 0055.0879
Menge: 1,000 Stck

**10.284 FFS-Ü90/ Übergangsstück flach/rund Übergangsstück für Übergang von flexiblem Flachrohr FFS-R52 auf MAICOF**
Übergangsstück für Übergang von flexiblem Flachrohr
FFS-R52 auf MAICOFlex-Rohre MF-F75 oder MF-F90.
Lieferumfang:
1 x Übergangsstück FFS-Ü90/75
1 x Rastflansch FFS-RF
1 x Adapter Rohrbefestigung FFS-RA
1 x Dichtgummi für MF-F90
1 x Dichtgummi für MF-F75
Technische Daten
Gewicht : 0,199 kg
Breite : 145 mm
Höhe : 103 mm
Tiefe : 203 mm
Verpackungseinheit : 1 Stück
Sortiment : K
GTIN (EAN) : 4012799558873
Hersteller: MAICO
FFS-Ü90/75 Übergangsstück flach/rund
Artikelnummer: 0055.0887
Menge: 1,000 Stck

**10.285 FFS-S Befestigungsschelle Befestigungsbügel für das flexible Flachrohr FFS-R52, Breite x Höhe x**
Befestigungsbügel für das flexible Flachrohr FFS-R52.
Technische Daten
Gewicht : 0,051 kg
Breite : 215 mm
Höhe : 54 mm
Tiefe : 25 mm
Verpackungseinheit : 10 Stück
Sortiment : K
GTIN (EAN) : 4012799558835
Hersteller: MAICO
FFS-S Befestigungsschelle
Artikelnummer: 0055.0883
Menge: 1,000 Stck

**10.286 FFS-D Blinddeckel Blinddeckel zum Verschließen von z.B. nicht genutzten Öffnungen am Luf**
Blinddeckel zum Verschließen von z.B. nicht genutzten
Öffnungen am Luftverteiler.
Technische Daten
Gewicht : 0,031 kg
Breite : 130 mm
Höhe : 51 mm
Tiefe : 45 mm
Verpackungseinheit : 5 Stück
Sortiment : K
GTIN (EAN) : 4012799558811
Hersteller: MAICO
FFS-D Blinddeckel
Artikelnummer: 0055.0881
Menge: 1,000 Stck

**10.287 FFS-FGR Fußbodengitter Trittfestes Design-Fußbodengitter passend zum Fußbodenauslass FFS-BA,**
Trittfestes Design-Fußbodengitter passend zum
Fußbodenauslass FFS-BA.
Das Fußbodengitter aus gebürstetem Edelstahl hat ein
modernes Design mit kreisförmigem Lochbild.
Der Einbaurahmen ermöglicht eine Ausrichtung am
umgebenden Fußbodenbelag.
Die Befestigung erfolgt mit Klemmstiften.
Lieferumfang:
1 Fußbodengitter
1 Halterung
1 Dichtungsband
Technische Daten
Ausführung : Design mit kreisförmigem Lochbild
Einbauart : mit Einbaurahmen, Befestigung mit
Klemmstiften
Material : Edelstahl, gebürstet
Gewicht : 0,94 kg
Breite : 340 mm
Höhe : 180 mm
Tiefe : 28 mm
Verpackungseinheit : 1 Stück
Sortiment : K
GTIN (EAN) : 4012799558880
Hersteller: MAICO
FFS-FGR Fußbodengitter
Artikelnummer: 0055.0888
Menge: 1,000 Stck

**10.288 FFS-FG Fußbodengitter Trittfestes Design-Fußbodengitter passend zum Fußbodenauslass FFS-BA,**
Trittfestes Design-Fußbodengitter passend zum
Fußbodenauslass FFS-BA.
Das Fußbodengitter aus gebürstetem Edelstahl hat ein
modernes Langloch-Design.
Der Einbaurahmen ermöglicht eine Ausrichtung am
umgebenden Fußbodenbelag.
Die Befestigung erfolgt mit Klemmstiften.
Lieferumfang:
1 Fußbodengitter
1 Halterung
1 Dichtungsband
Technische Daten
Ausführung : Langloch-Design
Einbauart : mit Einbaurahmen, Befestigung mit
Klemmstiften
Material : Edelstahl, gebürstet
Gewicht : 0,954 kg
Breite : 340 mm
Höhe : 180 mm
Tiefe : 30 mm
Verpackungseinheit : 1 Stück
Sortiment : K
GTIN (EAN) : 4012799558897
Hersteller: MAICO
FFS-FG Fußbodengitter
Artikelnummer: 0055.0889
Menge: 1,000 Stck

**10.289 FFS-FGB Fußbodengitter Trittfestes Standard-Fußbodengitter passend zum Fußbodenauslass FFS-BA**
Trittfestes Standard-Fußbodengitter passend zum
Fußbodenauslass FFS-BA.
Das Fußbodengitter aus gebürstetem Edelstahl hat ein
modernes Design mit kreisförmigem Lochbild.
Die Befestigung erfolgt mit Spannklammern, die fest
unter dem Fußbodengitter angebracht sind, Breite x Höhe
x Tiefe: ca. 180 x 40 x 340 mm,
Lieferumfang:
1 Fußbodengitter, 1 Dichtungsband
Technische Daten
Ausführung : Design mit kreisförmigem Lochbild
Einbauart : Befestigung mit Spannklammern
Material : Edelstahl, gebürstet
Gewicht : 0,607 kg
Breite : 340 mm
Höhe : 180 mm
Tiefe : 3 mm
Verpackungseinheit : 1 Stück
Sortiment : K
GTIN (EAN) : 4012799558903
Hersteller: MAICO
FFS-FGB Fußbodengitter
Artikelnummer: 0055.0890
Menge: 1,000 Stck

**10.290 FFS-FGBW Fußbodengitter Trittfestes Standard-Fußbodengitter passend zum Fußbodenauslass FFS-BA**
Trittfestes Standard-Fußbodengitter passend zum
Fußbodenauslass FFS-BA.
Das Fußbodengitter aus weiß lackiertem Edelstahl hat
ein modernes Design mit kreisförmigem Lochbild.
Die Befestigung erfolgt mit Spannklammern, die fest
unter dem Fußbodengitter angebracht sind.
Lieferumfang
1 Fußbodengitter
1 Dichtungsband
Technische Daten
Ausführung : Design mit kreisförmigem Lochbild
Einbauart : Befestigung mit Spannklammern
Material : Edelstahl, weiß lackiert
Gewicht : 0,311 kg
Breite : 340 mm
Höhe : 180 mm
Tiefe : 3 mm
Verpackungseinheit : 1 Stück
Sortiment : K
GTIN (EAN) : 4012799558910
Hersteller: MAICO
FFS-FGBW Fußbodengitter
Artikelnummer: 0055.0891
Menge: 1,000 Stck

**10.291 FFS-FGE Fußbodengitter Trittfestes Standard-Fußbodengitter passend zum Fußbodenauslass FFS-BA**
Trittfestes Standard-Fußbodengitter passend zum
Fußbodenauslass FFS-BA.
Das Fußbodengitter aus gebürstetem Edelstahl hat ein
modernes Design mit rechteckigem Lochbild.
Die Befestigung erfolgt mit Spannklammern, die fest
unter dem Fußbodengitter angebracht sind.
Lieferumfang:
1 Fußbodengitter, 1 Dichtungsband
Technische Daten
Ausführung : Design mit rechteckigem Lochbild
Einbauart : Befestigung mit Spannklammern
Material : Edelstahl, gebürstet
Gewicht : 1 kg
Breite : 340 mm
Höhe : 180 mm
Tiefe : 3 mm
Verpackungseinheit : 1 Stück
Sortiment : K
GTIN (EAN) : 4012799559023
Hersteller: MAICO
FFS-FGE Fußbodengitter
Artikelnummer: 0055.0902
Menge: 1,000 Stck

**10.292 FFS-WG Wand-/Deckengitter Design-Wand-/Deckengitter passend zum Wand-/Deckenauslass FFS-WA, das**
Design-Wand-/Deckengitter passend zum
Wand-/Deckenauslass FFS-WA.
Das Gitter aus gebürstetem Edelstahl hat ein modernes
Langloch-Design.
Die Befestigung erfolgt mit Spannklammern.
Lieferumfang:
1 Wand-/Deckengitter
1 regenerierbarer Filter
Technische Daten
Ausführung : Langloch-Design
Einbauart : Befestigung mit Spannklammern
Material : Edelstahl, gebürstet
Gewicht : 0,126 kg
Durchmesser : 150 mm
Breite : 150 mm
Höhe : 150 mm
Tiefe : 40 mm
Verpackungseinheit : 1 Stück
Sortiment : K
GTIN (EAN) : 4012799558927
Hersteller: MAICO
FFS-WG Wand-/Deckengitter
Artikelnummer: 0055.0892
Menge: 1,000 Stck

**10.293 FFS-WGB Wand-/Deckengitter Design-Wand-/Deckengitter passend zum Wand-/Deckenauslass FFS-WA, das**
Design-Wand-/Deckengitter passend zum
Wand-/Deckenauslass FFS-WA.
Das Gitter aus gebürstetem Edelstahl hat ein modernes
Design mit kreisförmigem Lochbild.
Die Befestigung erfolgt mit Spannklammern.
Lieferumfang:
1 Wand-/Deckengitter
1 regenerierbarer Filter
Technische Daten
Ausführung : Design mit kreisförmigem Lochbild
Einbauart : Befestigung mit Spannklammern
Material : Edelstahl, gebürstet
Gewicht : 0,136 kg
Durchmesser : 150 mm
Breite : 150 mm
Höhe : 150 mm
Tiefe : 38 mm
Verpackungseinheit : 1 Stück
Sortiment : K
GTIN (EAN) : 4012799558934
Hersteller: MAICO
FFS-WGB Wand-/Deckengitter
Artikelnummer: 0055.0893
Menge: 1,000 Stck

**10.294 FFS-WGBW Wand-/Deckengitter Design-Wand-/Deckengitter passend zum Wand-/Deckenauslass FFS-WA, das**
Design-Wand-/Deckengitter passend zum
Wand-/Deckenauslass FFS-WA.
Das Gitter aus weiß lackiertem Edelstahl hat ein
modernes Design mit kreisförmigem Lochbild.
Die Befestigung erfolgt mit Spannklammern.
Lieferumfang:
1 Wand-/Deckengitter
1 regenerierbarer Filter
Technische Daten
Ausführung : Design mit kreisförmigem Lochbild
Einbauart : Befestigung mit Spannklammern
Material : Edelstahl, weiß lackiert
Gewicht : 0,14 kg
Durchmesser : 150 mm
Breite : 150 mm
Höhe : 150 mm
Tiefe : 38 mm
Verpackungseinheit : 1 Stück
Sortiment : K
GTIN (EAN) : 4012799558941
Hersteller: MAICO
FFS-WGBW Wand-/Deckengitter
Artikelnummer: 0055.0894
Menge: 1,000 Stck

**10.295 FFS-WGE Wand-/Deckengitter Design-Wand-/Deckengitter passend zum Wand-/Deckenauslass FFS-WA, das**
Design-Wand-/Deckengitter passend zum
Wand-/Deckenauslass FFS-WA.
Das Gitter aus Edelstahl hat ein modernes Design mit
eckigem Lochbild.
Die Befestigung erfolgt mit Spannklammern.
Lieferumfang:
1 Wand-/Deckengitter
1 regenerierbarer Filter
Technische Daten
Ausführung : Design mit eckigem Lochbild
Einbauart : Befestigung mit Spannklammern
Material : Edelstahl
Gewicht : 0,2 kg
Durchmesser : 150 mm
Breite : 150 mm
Höhe : 150 mm
Tiefe : 38 mm
Verpackungseinheit : 1 Stück
Sortiment : K
GTIN (EAN) : 4012799559030
Hersteller: MAICO
FFS-WGE Wand-/Deckengitter
Artikelnummer: 0055.0903
Menge: 1,000 Stck

**10.296 FFS-VTHÜ Horizontaler Luftverteilerübergang Horizontaler Übergang vom Luftverteiler auf das Wickelfalzrohr, dieser**
Horizontaler Übergang vom Luftverteiler auf das
Wickelfalzrohr.
Dieser Artikel wird eventuell als Ersatzteil benötigt.
Technische Daten
Gewicht : 0,34 kg
Breite : 230 mm
Höhe : 230 mm
Tiefe : 140 mm
Verpackungseinheit : 1 Stück
Sortiment : K
GTIN (EAN) : 4012799559016
Hersteller: MAICO
FFS-VTHÜ Horizontaler Luftverteilerübergang
Artikelnummer: 0055.0901
Menge: 1,000 Stck

**10.297 FFS-VTVÜ Vertikaler Luftverteilerübergang Vertikaler Übergang vom Luftverteiler auf das Wickelfalzrohr, dieser A**
Vertikaler Übergang vom Luftverteiler auf das
Wickelfalzrohr.
Dieser Artikel wird eventuell als Ersatzteil benötigt.
Technische Daten
Gewicht : 0,259 kg
Breite : 235 mm
Höhe : 190 mm
Tiefe : 135 mm
Verpackungseinheit : 1 Stück
Sortiment : K
GTIN (EAN) : 4012799559009
Hersteller: MAICO
FFS-VTVÜ Vertikaler Luftverteilerübergang
Artikelnummer: 0055.0900
Menge: 1,000 Stck

**10.298 FFS-V4OR O-Ring-Set für Luftverteiler O-Ringe (Ventildichtungen) für den Luftverteiler FFS-V4, VE: 5 Stück,**
O-Ringe (Ventildichtungen) für den Luftverteiler
FFS-V4.
Dieser Artikel wird eventuell als Ersatzteil benötigt.
Technische Daten
Gewicht : 0,001 kg
Breite : 210 mm
Höhe : 75 mm
Tiefe : 8 mm
Verpackungseinheit : 5 Stück
Sortiment : K
GTIN (EAN) : 4012799558958
Hersteller: MAICO
FFS-V4OR O-Ring-Set für Luftverteiler
Artikelnummer: 0055.0895
Menge: 1,000 Stck

**10.299 FFS-V4ED Einströmelement-/Deckel-Set für Luftverteiler Einströmelement-/Deckel-Set für den Luftverteiler FFS-V4, Lieferumfang**
Einströmelement-/Deckel-Set für den Luftverteiler
FFS-V4.
Lieferumfang:
2 Volumenstrom-Einstellelemente
2 schwarze Blinddeckel
Dieser Artikel wird eventuell als Ersatzteil benötigt.
Technische Daten
Gewicht : 0,03 kg
Breite : 150 mm
Höhe : 60 mm
Tiefe : 70 mm
Verpackungseinheit : 2 Stück
Sortiment : K
GTIN (EAN) : 4012799558972
Hersteller: MAICO
FFS-V4ED Einströmelement-/Deckel-Set für Luftverteiler
Artikelnummer: 0055.0897
Menge: 1,000 Stck

**10.300 FFS - VO Dichtungsring-Set für Luftverteiler-Verlängerung Dichtungsring-Set für die Luftverteiler-Verlängerung FFS-V, VE: 3 Stüc**
Dichtungsring-Set für die Luftverteiler-Verlängerung
FFS-V.
Dieser Artikel wird eventuell als Ersatzteil benötigt.
Technische Daten
Gewicht : 0,005 kg
Breite : 210 mm
Höhe : 150 mm
Tiefe : 8 mm
Verpackungseinheit : 3 Stück
Sortiment : K
GTIN (EAN) : 4012799558965
Hersteller: MAICO
FFS - VOR Dichtungsring-Set für
Luftverteiler-Verlängerung
Artikelnummer: 0055.0896
Menge: 1,000 Stck

**10.301 FFS-RF Rastflansch Rastflansch zur direkten Verbindung von Flachrohr mit Formteilen, Brei**
Rastflansch zur direkten Verbindung von Flachrohr mit
Formteilen.
Dieser Artikel wird eventuell als Ersatzteil benötigt.
Technische Daten
Gewicht : 0,015 kg
Breite : 143 mm
Höhe : 57 mm
Tiefe : 21 mm
Verpackungseinheit : 5 Stück
Sortiment : K
GTIN (EAN) : 4012799558989
Hersteller: MAICO
FFS-RF Rastflansch
Artikelnummer: 0055.0898
Menge: 1,000 Stck

**10.302 LP 1 100 Leitungspaket Für die Luftverteilung in Betondecken oder Abhangdecken von Wohnungen**
Technische Daten
Gewicht : 61,723 kg
Breite : 1.200 mm
Höhe : 1.770 mm
Tiefe : 1.200 mm
Verpackungseinheit : 1 Stück
Sortiment : K
GTIN (EAN) : 4012799990758
Hersteller: MAICO
LP 1 100/63 Leitungspaket
Artikelnummer: 5999.0010
Menge: 1,000 Stck

**10.303 LP 2 100 Leitungspaket Für die Luftverteilung in Betondecken oder Abhangdecken von Wohnungen**
Technische Daten
Gewicht : 68,539 kg
Breite : 1.250 mm
Höhe : 2.100 mm
Tiefe : 1.250 mm
Verpackungseinheit : 1 Stück
Sortiment : K
GTIN (EAN) : 4012799990765
Hersteller: MAICO
LP 2 100/75 Leitungspaket
Artikelnummer: 5999.0020
Menge: 1,000 Stck

**10.304 LP 3.0 1 Leitungspaket Für die Luftverteilung in abgehängten Flurdecken von Wohnungen und Bun**
Technische Daten
Gewicht : 26,276 kg
Breite : 1.300 mm
Höhe : 1.350 mm
Tiefe : 1.300 mm
Verpackungseinheit : 1 Stück
Sortiment : K
GTIN (EAN) : 4012799990796
Hersteller: MAICO
LP 3.0 100/90 Leitungspaket
Artikelnummer: 5999.0032
Menge: 1,000 Stck

**10.305 LP 3.1 1 Leitungspaket Für die Luftverteilung in Abhangdecken oder Dachböden von Bungalows bi**
Technische Daten
Gewicht : 57,456 kg
Breite : 1.300 mm
Höhe : 1.800 mm
Tiefe : 1.300 mm
Verpackungseinheit : 1 Stück
Sortiment : K
GTIN (EAN) : 4012799990789
Hersteller: MAICO
LP 3.1 100/90 Leitungspaket
Artikelnummer: 5999.0031
Menge: 1,000 Stck

**10.306 LP 4 150 Leitungspaket Für die Luftverteilung in Betondecken oder Abhangdecken von Einfamilie**
Technische Daten
Gewicht : 93,529 kg
Breite : 1.200 mm
Höhe : 2.050 mm
Tiefe : 1.200 mm
Verpackungseinheit : 1 Stück
Sortiment : K
GTIN (EAN) : 4012799990802
Hersteller: MAICO
LP 4 150/63 Leitungspaket
Artikelnummer: 5999.0040
Menge: 1,000 Stck

**10.307 LP 5 150 Leitungspaket Für die Luftverteilung in Betondecken oder Abhangdecken von Einfamilie**
Technische Daten
Gewicht : 108.126 kg
Breite : 1.250 mm
Höhe : 2.400 mm
Tiefe : 1.250 mm
Verpackungseinheit : 1 Stück
Sortiment : K
GTIN (EAN) : 4012799990819
Hersteller: MAICO
LP 5 150/75 Leitungspaket
Artikelnummer: 5999.0050
Menge: 1,000 Stck

**10.308 LP 6 200 Leitungspaket Für die Luftverteilung in Betondecken oder Abhangdecken von Einfamilie**
Technische Daten
Gewicht : 126,468 kg
Breite : 1.200 mm
Höhe : 1.770 mm
Tiefe : 2.400 mm
Verpackungseinheit : 1 Stück
Sortiment : K
GTIN (EAN) : 4012799990826
Hersteller: MAICO
LP 6 200/63 Leitungspaket
Artikelnummer: 5999.0060
Menge: 1,000 Stck

**10.309 LP 7 200 Leitungspaket Für die Luftverteilung in Betondecken oder Abhangdecken von Einfamilie**
Technische Daten
Gewicht : 133,629 kg
Breite : 1.250 mm
Höhe : 1.800 mm
Tiefe : 2.500 mm
Verpackungseinheit : 1 Stück
Sortiment : K
GTIN (EAN) : 4012799990833
Hersteller: MAICO
LP 7 200/75 Leitungspaket
Artikelnummer: 5999.0070
Menge: 1,000 Stck

**10.310 FAP 1 FA Leitungspaket Fort- und Außenluft, DN 125**
Technische Daten
Gewicht : 13,584 kg
Breite : 800 mm
Höhe : 2.180 mm
Tiefe : 730 mm
Verpackungseinheit : 1 Stück
Sortiment : K
GTIN (EAN) : 4012799991007
Hersteller: MAICO
FAP 1 FAS/125 Leitungspaket
Artikelnummer: 5999.0100
Menge: 1,000 Stck

**10.311 FAP 2 FA Leitungspaket Fort- und Außenluft, DN 160**
Technische Daten
Gewicht : 15,59 kg
Breite : 800 mm
Höhe : 2.180 mm
Tiefe : 730 mm
Verpackungseinheit : 1 Stück
Sortiment : K
GTIN (EAN) : 4012799991106
Hersteller: MAICO
FAP 2 FAS/160 Leitungspaket
Artikelnummer: 5999.0110
Menge: 1,000 Stck

**10.312 EW-S Solepumpen-Regler Solepumpen-Regler zum Sole-Erdwärmetauscher, regelt automatisch Sommer**
Regelt automatisch Sommer- und Winterbetrieb.
Keine saisonale Bedienung notwendig.
Mit Störungsanzeige.
Schaltet Pumpe in regelmäßigen Abständen ein, um
Festsetzen zu vermeiden.
Mit vordefinierter Werkseinstellung.
Mit 2 Temperaturfühlern für Außenlufttemperatur vor und
nach Sole-Luft-Wärmetauscher.
Technische Daten
Gewicht : 0,4 kg
Breite : 160 mm
Höhe : 110 mm
Tiefe : 60 mm
Verpackungseinheit : 1 Stück
Sortiment : K
GTIN (EAN) : 4012799572039
Hersteller: MAICO
EW-S Solepumpen-Regler
Artikelnummer: 0157.0203
Menge: 1,000 Stck

**10.313 EW-Z Zubehörset Zubehörset zum Sole-Erdwärmetauscher: Verschraubungen, Ausdehnungsgefä**
Verpackungseinheit umfasst:
Fertig konfektionierte Pumpengruppe:
Gehäuse aus EPP.
Umwälzpumpe: Wilo ST 15/6 eco3.
Kugelhähne.
Druckbarometer.
Membranausdehnungsgefäß.
Vier Übergangsstücke 32 mm x 1" IG.
0,5 m EW-Schlauch.
Technische Daten
Gewicht : 10,2 kg
Breite : 390 mm
Höhe : 400 mm
Tiefe : 320 mm
Verpackungseinheit : 1 Stück
Sortiment : K
GTIN (EAN) : 4012799924883
Hersteller: MAICO
EW-Z Zubehörset
Artikelnummer: 0092.0488
Menge: 1,000 Stck

**10.314 EW-D Druckrohr Druckrohr für Sole-Erdwärmetauscher, Länge 100 m, Außendurchmesser 32**
PE- Hochdruckrohr für Sole-Erdwärmetauscher EW.
Ausreichend für ca. 200 m3/h Luftvolumenstrom.
Technische Daten
Max. Betriebsdruck : 12,5 bar
Gewicht : 29 kg
Außendurchmesser : 32 mm
Breite : 1.150 mm
Höhe : 1.150 mm
Tiefe : 200 mm
Wandstärke : 2,9 mm
Verpackungseinheit : 100 m
Sortiment : K
GTIN (EAN) : 4012799592006
Hersteller: MAICO
EW-D Druckrohr
Artikelnummer: 0059.0200
Menge: 1,000 Stck

**10.315 EW-G Glykosol N Soleflüssigkeit Glykosol N für Sole-Erdwärmetauscher, 20 l Kanister, a**
Wärmeträgermedium zur Wärmeübertragung vom Erdreich an
die Außenluft.
20 l Kanister mit 100 % Glykosol, ausreichend für 100 m
Druckrohr EW-D bei ca. 200 m3/h Luftvolumenstrom.
Im Rohrkreislauf 25 % Glykosol-Wasser Gemisch.
1 Kanister reicht für eine vollständige
Kreislaufbefüllung.
Technische Daten
Gewicht : 21,4 kg
Breite : 300 mm
Höhe : 250 mm
Tiefe : 380 mm
Verpackungseinheit : 1 Stück
Sortiment : K
GTIN (EAN) : 4012799310112
Hersteller: MAICO
EW-G Glykosol N
Artikelnummer: 0331.0011
Menge: 1,000 Stck

**10.316 EW-F Luftfilter, Ersatz Ersatz-Luftfilter für Sole-Luft-Wärmetauscher EW-K 225, Filterklasse G**
Ersatz-Luftfilter für Sole-Luft-Wärmetauscher EW-K 225.
Technische Daten
Einbaulage : senkrecht / waagerecht
Material : Synthetik
Gewicht : 0,024 kg
Filterart : Staubfilter
Filterklasse : G4
Breite : 375 mm
Höhe : 268 mm
Tiefe : 15 mm
Umgebungstemperatur : 50  C
Verpackungseinheit : 2 Stück
Sortiment : K
GTIN (EAN) : 4012799990710
Hersteller: MAICO
EW-F Luftfilter, Ersatz
Artikelnummer: 0093.1231
Menge: 1,000 Stck

**10.317 PPB 30 K Endmontage-Set Endmontage-Set für Einzelraumlüftungsgerät PushPull Balanced PPB 30 K**
Merkmale:
Endmontage-Sets für das Einzelraumlüftungsgerät
PushPull Balanced PPB 30 mit zwei Ventilatoren, zwei
Keramik-Wärmeübertragern, Innenabdeckung und zwei
integrierten Filtern (G3), so dass die Luft in beide
Richtungen gefiltert wird.
Ausführungen:
PPB 30 O Objektausführung
PPB 30 K Komfortausführung mit integriertem
Feuchtesensor und der Möglichkeit zum
Volumenstromausgleich durch PP 45 Geräte
PPB 30 RC Funkausführung mit integrierter Funkplatine
inkl. Feuchtesensor und der Möglichkeit zum
Volumenstromausgleich durch PP 45 Geräte
Wir empfehlen diese Geräte in Ablufträumen (WC, Bad,
Küche) einzusetzen. Durch die Geräteschutzart IP X4 ist
dies problemlos möglich.
Notwendiges Zubehör:
Rohbauhülse PP 45 RHK oder PP 45 RHL
Außenabdeckung PPB 30 AK, PPB 30 AE, PPB 30 AW oder PPB
30 AS
Raumluftsteuerung RLS 45 K oder RLS 45 O. Mit einer
Raumluftsteuerung RLS 45 K oder RLS 45 O kann man ein
kabelgebundenes Lüftungssystem aus PPB 30 und PP 45
Geräten aufbauen. Die maximale Anzahl der eingesetzten
Ventilatoren ist 6. Somit sind verschiedene
Kombinationen möglich, z.B. 2 x PP 45 K/O + 1 x PPB 30
K + 1 x RLS 45 K oder 3 x PPB 30 K + 1 x RLS 45 K. Eine
Kombination von PPB 30 K und RLS 45 O ist nicht
zulässig.
DS 45 RC: Mit dem Funkschalter DS 45 RC kann man ein
Funkgesteuertes Lüftungssystem aus PPB 30 RC und PP 45
RC Geräten aufbauen, z.B. 4 x PP 45 RC + 1 x PPB 30 RC
+ 1 x DS 45 RC.
PP 45 EO: Wird die Raumluftsteuerung RLS 45 K mit PP 45
EO erweitert können die kabelgebundenen Geräte mit
Funkgeräten kombiniert werden, z.B. 4x PP 45 K/O + 1 x
PPB 30 RC + 1 x RLS 45 K + 1 x PP 45 EO.
Optionales Zubehör:
Verlängerungsset PPB 30 VS
Mauerblock PP 45 MB
Ausgleichsrahmen PPB 30 ARE und PPB 30 ARW
Befestigungsblech PPB 30 ARE BB und PPB 30 ARW BB für
Ausgleichrahmen
Feuchtesensor PP 45 HYI und PP 45 HY
CO2-Sensor PP 45 CO2
VOC-Sensor PP 45 VOC
Luftfilter, Ersatz PPB 30 G3
Die Raumluftsteuerungen RLS 45 K und RLS 45 O können
mit dem internen Feuchtesensor PP 45 HYI oder mit den
externen Sensoren PP45 HY, PP 45 CO2 und PP 45 VOC
erweitert werden. Dabei erreichen die Geräte die
Energieeffizienzklasse A.
Die Raumluftsteuerungen RLS 45 K und RLS 45 O können in
5 Lüftungsstufen 5/12/18/22/26 m3/h und 2 Betriebsarten
Dauerentlüftung mit Wärmerückgewinnung, Querlüftung
ohne Wärmerückgewinnung und Automatikbetrieb betrieben
werden.
Außerdem bietet die Raumluftsteuerung RLS 45 K die
Möglichkeit per Inbetriebnahmesoftware die
Gerätekonfiguration bequem mit dem PC/Laptop (Windows)
durchzuführen. Dabei können die Einstellungen als
Profile gespeichert und auf weitere Steuerungen
übertragen werden.
Funktionen:
Die empfohlene Kombinationsmöglichkeit ist 2 x bzw. 4 x
PP 45 O/K + 1 x PPB 30 K + 1 x RLS 45 K.
Die empfohlene Kombinationsmöglichkeit für
funkgesteuertes System ist 2 x bzw. 4 x PP 45 RC + 1
bzw. 2 x PPB 30 RC + 1 x DS 45 RC.
In diesem Fall kann das PPB 30 K/RC Gerät in zwei
verschiedenen Betriebsmodi betrieben werden. Im
Autobetrieb arbeitet das Gerät komplett autark in
Abhängigkeit des Feuchtewertes vom integrierten Sensor.
Im Autobetrieb werden von der Raumluftsteuerung RLS 45
K bzw. dem Funkschalter DS 45 RC lediglich die Befehle
"Extern Aus" und "Lüftungsstufe 0" ausgeführt. Im
Systembetrieb arbeitet das Gerät komplett nach Vorgaben
der Raumluftsteuerung RLS 45 K bzw. Funkschalter DS 45
RC. Nur im Falle der Feuchtelast (Grenzwert
einstellbar) koppelt sich das Gerät vom System ab und
startet die Entfeuchtung.
Die Entfeuchtungsautomatik kann als
Intensivlüftungsbetrieb (Stufe 5 mit
Wärmerückgewinnung) oder als Abluftbetrieb (45m3/h ohne
Wärmerückgewinnung) eingestellt werden.
Im Falle der Geruchslast kann der
Intensivlüftungsbetrieb (Stufe 5 mit
Wärmerückgewinnung) oder Abluftbetrieb (45m3/h ohne
Wärmerückgewinnung) ebenso manuell mit einem
Taster/Schalter ausgelöst werden. Die Dauer dieser
Funktion ist einstellbar (Werkeinstellung = 10 min).
Im Falle des Abluftbetriebes vom PPB 30 K bzw. PPB 30
RC sorgen die an der Raumluftsteuerung RLS 45 K
angeschlossenen oder am Funkschalter DS 45 RC
eingelernten PP 45 Geräte für die notwendige Zuluft.
Die Kombination von PPB 30 K und Abluftgeräten (z.B.
ER/ECA) an einer Raumluftsteuerung RLS 45 K ist nicht
möglich.
Eine LowCost-Lösung fürs Bad könnte die Kombination von
1 x PPB 30 O + 1 x RLS 45 O sein. (Achtung: Die
Raumluftsteuerung hat die Schutzart IP 00). Dabei kann
auch der Abluftbetrieb von 45 m3/h (ohne
Wärmerückgewinnung und ohne Volumenstromausgleich)
realisiert werden.
Wärmetauscher:
Mit den Hochleistungswärmetauschern und den
hocheffizienten EC-Ventilatoren erreichen die Geräte
einen Wärmebereitstellungsgrad von 73 % beim
Referenzvolumenstrom nach EN 13141-8.
Montagehinweise:
Montage erfolgt in 2 Schritten:
Einbau der Rohbauhülse PP 45 RHK (DN 160) oder RHL (DN
160) sowie einer Außenabdeckung in eine Kernlochbohrung
DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Das PPB30 RC wird direkt an 230V angeschlossen.
ACHTUNG: Einsatzbereich (Schutzzone) des Gerätes
prüfen.
Kondensatablauf:
Die Abführung des Kondensats erfolgt über eine
integrierte Kondensatabtropfkante in der
Außenabdeckung.
Technische Daten
Fördervolumen : 5 m3/h / 12 m3/h / 18 m3/h / 22 m3/h /
26 m3/h
Energieeffizienzklasse : A
Bemessungsspannung : 12 V DC
SPI-Wert nach DIN EN 13141-8 : 0,19 Wh/m3
Maximale Leistungsaufnahme : 1,7 W / 2,5 W / 3,4 W /
4,4 W / 5,3 W
Schutzart : IP X4
Einbaulage : waagerecht
Systemart : dezentral
Material Gehäuse : Kunststoff
Material Wärmetauscher : Keramik
Farbe : verkehrsweiß, ähnlich RAL 9016
Gewicht : 4,69 kg
Filterart : Außen- und Abluftfilter
Filterklasse : G3/G3
Anschlussdurchmesser : 160 mm
Breite : 275 mm
Höhe : 275 mm
Tiefe : 585 mm
Notwendiger Mauerdurchbruch : 162 bis 182 mm
Wandstärke : 320 mm / 500 mm
Wärmebereitstellungsgrad beim Referenzvolumenstrom
nachDIN EN 13141-8 : 73,3 %
Notwendige Raumluftsteuerung : RLS 45 K
Schalldruckpegel : 23 dB(A) / 35 dB(A) / 43 dB(A) / 48
dB(A) / 51 dB(A) (Abstand 1 m, Freifeldbedingungen)
Bewertete max. Element-Normschallpegeldifferenz Dn,w :
37 dB
Verpackungseinheit : 1 Stück
Sortiment : K
GTIN (EAN) : 4012799952466
Hersteller: MAICO
PPB 30 K Endmontage-Set
Artikelnummer: 0095.0246
Menge: 1,000 Stck

**10.318 PPB 30 O Endmontage-Set Endmontage-Set für Einzelraumlüftungsgerät PushPull Balanced PPB 30 O**
Merkmale:
Endmontage-Sets für das Einzelraumlüftungsgerät
PushPull Balanced PPB 30 mit zwei Ventilatoren, zwei
Keramik-Wärmeübertragern, Innenabdeckung und zwei
integrierten Filtern (G3), so dass die Luft in beide
Richtungen gefiltert wird.
Ausführungen:
PPB 30 O Objektausführung
PPB 30 K Komfortausführung mit integriertem
Feuchtesensor und der Möglichkeit zum
Volumenstromausgleich durch PP 45 Geräte
PPB 30 RC Funkausführung mit integrierter Funkplatine
inkl. Feuchtesensor und der Möglichkeit zum
Volumenstromausgleich durch PP 45 Geräte
Wir empfehlen diese Geräte in Ablufträumen (WC, Bad,
Küche) einzusetzen. Durch die Geräteschutzart IP X4 ist
dies problemlos möglich.
Notwendiges Zubehör:
Rohbauhülse PP 45 RHK oder PP 45 RHL
Außenabdeckung PPB 30 AK, PPB 30 AE, PPB 30 AW oder PPB
30 AS
Raumluftsteuerung RLS 45 K oder RLS 45 O. Mit einer
Raumluftsteuerung RLS 45 K oder RLS 45 O kann man ein
kabelgebundenes Lüftungssystem aus PPB 30 und PP 45
Geräten aufbauen. Die maximale Anzahl der eingesetzten
Ventilatoren ist 6. Somit sind verschiedene
Kombinationen möglich, z.B. 2 x PP 45 K/O + 1 x PPB 30
K + 1 x RLS 45 K oder 3 x PPB 30 K + 1 x RLS 45 K. Eine
Kombination von PPB 30 K und RLS 45 O ist nicht
zulässig.
DS 45 RC: Mit dem Funkschalter DS 45 RC kann man ein
Funkgesteuertes Lüftungssystem aus PPB 30 RC und PP 45
RC Geräten aufbauen, z.B. 4 x PP 45 RC + 1 x PPB 30 RC
+ 1 x DS 45 RC.
PP 45 EO: Wird die Raumluftsteuerung RLS 45 K mit PP 45
EO erweitert können die kabelgebundenen Geräte mit
Funkgeräten kombiniert werden, z.B. 4x PP 45 K/O + 1 x
PPB 30 RC + 1 x RLS 45 K + 1 x PP 45 EO.
Optionales Zubehör:
Verlängerungsset PPB 30 VS
Mauerblock PP 45 MB
Ausgleichsrahmen PPB 30 ARE und PPB 30 ARW
Befestigungsblech PPB 30 ARE BB und PPB 30 ARW BB für
Ausgleichrahmen
Feuchtesensor PP 45 HYI und PP 45 HY
CO2-Sensor PP 45 CO2
VOC-Sensor PP 45 VOC
Luftfilter, Ersatz PPB 30 G3
Die Raumluftsteuerungen RLS 45 K und RLS 45 O können
mit dem internen Feuchtesensor PP 45 HYI oder mit den
externen Sensoren PP45 HY, PP 45 CO2 und PP 45 VOC
erweitert werden. Dabei erreichen die Geräte die
Energieeffizienzklasse A.
Die Raumluftsteuerungen RLS 45 K und RLS 45 O können in
5 Lüftungsstufen 5/12/18/22/26 m3/h und 2 Betriebsarten
Dauerentlüftung mit Wärmerückgewinnung, Querlüftung
ohne Wärmerückgewinnung und Automatikbetrieb betrieben
werden.
Außerdem bietet die Raumluftsteuerung RLS 45 K die
Möglichkeit per Inbetriebnahmesoftware die
Gerätekonfiguration bequem mit dem PC/Laptop (Windows)
durchzuführen. Dabei können die Einstellungen als
Profile gespeichert und auf weitere Steuerungen
übertragen werden.
Funktionen:
Die empfohlene Kombinationsmöglichkeit ist 2 x bzw. 4 x
PP 45 O/K + 1 x PPB 30 K + 1 x RLS 45 K.
Die empfohlene Kombinationsmöglichkeit für
funkgesteuertes System ist 2 x bzw. 4 x PP 45 RC + 1
bzw. 2 x PPB 30 RC + 1 x DS 45 RC.
In diesem Fall kann das PPB 30 K/RC Gerät in zwei
verschiedenen Betriebsmodi betrieben werden. Im
Autobetrieb arbeitet das Gerät komplett autark in
Abhängigkeit des Feuchtewertes vom integrierten Sensor.
Im Autobetrieb werden von der Raumluftsteuerung RLS 45
K bzw. dem Funkschalter DS 45 RC lediglich die Befehle
"Extern Aus" und "Lüftungsstufe 0" ausgeführt. Im
Systembetrieb arbeitet das Gerät komplett nach Vorgaben
der Raumluftsteuerung RLS 45 K bzw. Funkschalter DS 45
RC. Nur im Falle der Feuchtelast (Grenzwert
einstellbar) koppelt sich das Gerät vom System ab und
startet die Entfeuchtung.
Die Entfeuchtungsautomatik kann als
Intensivlüftungsbetrieb (Stufe 5 mit
Wärmerückgewinnung) oder als Abluftbetrieb (45m3/h ohne
Wärmerückgewinnung) eingestellt werden.
Im Falle der Geruchslast kann der
Intensivlüftungsbetrieb (Stufe 5 mit
Wärmerückgewinnung) oder Abluftbetrieb (45m3/h ohne
Wärmerückgewinnung) ebenso manuell mit einem
Taster/Schalter ausgelöst werden. Die Dauer dieser
Funktion ist einstellbar (Werkeinstellung = 10 min).
Im Falle des Abluftbetriebes vom PPB 30 K bzw. PPB 30
RC sorgen die an der Raumluftsteuerung RLS 45 K
angeschlossenen oder am Funkschalter DS 45 RC
eingelernten PP 45 Geräte für die notwendige Zuluft.
Die Kombination von PPB 30 K und Abluftgeräten (z.B.
ER/ECA) an einer Raumluftsteuerung RLS 45 K ist nicht
möglich.
Eine LowCost-Lösung fürs Bad könnte die Kombination von
1 x PPB 30 O + 1 x RLS 45 O sein. (Achtung: Die
Raumluftsteuerung hat die Schutzart IP 00). Dabei kann
auch der Abluftbetrieb von 45 m3/h (ohne
Wärmerückgewinnung und ohne Volumenstromausgleich)
realisiert werden.
Wärmetauscher:
Mit den Hochleistungswärmetauschern und den
hocheffizienten EC-Ventilatoren erreichen die Geräte
einen Wärmebereitstellungsgrad von 73 % beim
Referenzvolumenstrom nach EN 13141-8.
Montagehinweise:
Montage erfolgt in 2 Schritten:
Einbau der Rohbauhülse PP 45 RHK (DN 160) oder RHL (DN
160) sowie einer Außenabdeckung in eine Kernlochbohrung
DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Das PPB30 RC wird direkt an 230V angeschlossen.
ACHTUNG: Einsatzbereich (Schutzzone) des Gerätes
prüfen.
Kondensatablauf:
Die Abführung des Kondensats erfolgt über eine
integrierte Kondensatabtropfkante in der
Außenabdeckung.
Technische Daten
Fördervolumen : 5 m3/h / 12 m3/h / 18 m3/h / 22 m3/h /
26 m3/h
Energieeffizienzklasse : A
Bemessungsspannung : 12 V DC
SPI-Wert nach DIN EN 13141-8 : 0,19 Wh/m3
Maximale Leistungsaufnahme : 1,7 W / 2,5 W / 3,4 W /
4,4 W / 5,3 W
Schutzart : IP X4
Einbaulage : waagerecht
Systemart : dezentral
Material Gehäuse : Kunststoff
Material Wärmetauscher : Keramik
Farbe : verkehrsweiß, ähnlich RAL 9016
Gewicht : 4,626 kg
Filterart : Außen- und Abluftfilter
Filterklasse : G3/G3
Anschlussdurchmesser : 160 mm
Breite : 275 mm
Höhe : 275 mm
Tiefe : 585 mm
Notwendiger Mauerdurchbruch : 162 bis 182 mm
Wandstärke : 320 mm / 500 mm
Wärmebereitstellungsgrad beim Referenzvolumenstrom
nachDIN EN 13141-8 : 73,3 %
Notwendige Raumluftsteuerung : RLS 45 K oder RLS 45 O
Schalldruckpegel : 23 dB(A) / 35 dB(A) / 43 dB(A) / 48
dB(A) / 51 dB(A) (Abstand 1 m, Freifeldbedingungen)
Bewertete max. Element-Normschallpegeldifferenz Dn,w :
37 dB
Verpackungseinheit : 1 Stück
Sortiment : K
GTIN (EAN) : 4012799952459
Hersteller: MAICO
PPB 30 O Endmontage-Set
Artikelnummer: 0095.0245
Menge: 1,000 Stck

**10.319 PPB 30 R Endmontage-Set Endmontage-Set für Einzelraumlüftungsgerät PushPull Balanced PPB 30 RC**
Merkmale:
Endmontage-Sets für das Einzelraumlüftungsgerät
PushPull Balanced PPB 30 mit zwei Ventilatoren, zwei
Keramik-Wärmeübertragern, Innenabdeckung und zwei
integrierten Filtern (G3), so dass die Luft in beide
Richtungen gefiltert wird.
Ausführungen:
PPB 30 O Objektausführung
PPB 30 K Komfortausführung mit integriertem
Feuchtesensor und der Möglichkeit zum
Volumenstromausgleich durch PP 45 Geräte
PPB 30 RC Funkausführung mit integrierter Funkplatine
inkl. Feuchtesensor und der Möglichkeit zum
Volumenstromausgleich durch PP 45 Geräte
Wir empfehlen diese Geräte in Ablufträumen (WC, Bad,
Küche) einzusetzen. Durch die Geräteschutzart IP X4 ist
dies problemlos möglich.
Notwendiges Zubehör:
Rohbauhülse PP 45 RHK oder PP 45 RHL
Außenabdeckung PPB 30 AK, PPB 30 AE, PPB 30 AW oder PPB
30 AS
Raumluftsteuerung RLS 45 K oder RLS 45 O. Mit einer
Raumluftsteuerung RLS 45 K oder RLS 45 O kann man ein
kabelgebundenes Lüftungssystem aus PPB 30 und PP 45
Geräten aufbauen. Die maximale Anzahl der eingesetzten
Ventilatoren ist 6. Somit sind verschiedene
Kombinationen möglich, z.B. 2 x PP 45 K/O + 1 x PPB 30
K + 1 x RLS 45 K oder 3 x PPB 30 K + 1 x RLS 45 K. Eine
Kombination von PPB 30 K und RLS 45 O ist nicht
zulässig.
DS 45 RC: Mit dem Funkschalter DS 45 RC kann man ein
Funkgesteuertes Lüftungssystem aus PPB 30 RC und PP 45
RC Geräten aufbauen, z.B. 4 x PP 45 RC + 1 x PPB 30 RC
+ 1 x DS 45 RC.
PP 45 EO: Wird die Raumluftsteuerung RLS 45 K mit PP 45
EO erweitert können die kabelgebundenen Geräte mit
Funkgeräten kombiniert werden, z.B. 4x PP 45 K/O + 1 x
PPB 30 RC + 1 x RLS 45 K + 1 x PP 45 EO.
Optionales Zubehör:
Verlängerungsset PPB 30 VS
Mauerblock PP 45 MB
Ausgleichsrahmen PPB 30 ARE und PPB 30 ARW
Befestigungsblech PPB 30 ARE BB und PPB 30 ARW BB für
Ausgleichrahmen
Feuchtesensor PP 45 HYI und PP 45 HY
CO2-Sensor PP 45 CO2
VOC-Sensor PP 45 VOC
Luftfilter, Ersatz PPB 30 G3
Die Raumluftsteuerungen RLS 45 K und RLS 45 O können
mit dem internen Feuchtesensor PP 45 HYI oder mit den
externen Sensoren PP45 HY, PP 45 CO2 und PP 45 VOC
erweitert werden. Dabei erreichen die Geräte die
Energieeffizienzklasse A.
Die Raumluftsteuerungen RLS 45 K und RLS 45 O können in
5 Lüftungsstufen 5/12/18/22/26 m3/h und 2 Betriebsarten
Dauerentlüftung mit Wärmerückgewinnung, Querlüftung
ohne Wärmerückgewinnung und Automatikbetrieb betrieben
werden.
Außerdem bietet die Raumluftsteuerung RLS 45 K die
Möglichkeit per Inbetriebnahmesoftware die
Gerätekonfiguration bequem mit dem PC/Laptop (Windows)
durchzuführen. Dabei können die Einstellungen als
Profile gespeichert und auf weitere Steuerungen
übertragen werden.
Funktionen:
Die empfohlene Kombinationsmöglichkeit ist 2 x bzw. 4 x
PP 45 O/K + 1 x PPB 30 K + 1 x RLS 45 K.
Die empfohlene Kombinationsmöglichkeit für
funkgesteuertes System ist 2 x bzw. 4 x PP 45 RC + 1
bzw. 2 x PPB 30 RC + 1 x DS 45 RC.
In diesem Fall kann das PPB 30 K/RC Gerät in zwei
verschiedenen Betriebsmodi betrieben werden. Im
Autobetrieb arbeitet das Gerät komplett autark in
Abhängigkeit des Feuchtewertes vom integrierten Sensor.
Im Autobetrieb werden von der Raumluftsteuerung RLS 45
K bzw. dem Funkschalter DS 45 RC lediglich die Befehle
"Extern Aus" und "Lüftungsstufe 0" ausgeführt. Im
Systembetrieb arbeitet das Gerät komplett nach Vorgaben
der Raumluftsteuerung RLS 45 K bzw. Funkschalter DS 45
RC. Nur im Falle der Feuchtelast (Grenzwert
einstellbar) koppelt sich das Gerät vom System ab und
startet die Entfeuchtung.
Die Entfeuchtungsautomatik kann als
Intensivlüftungsbetrieb (Stufe 5 mit
Wärmerückgewinnung) oder als Abluftbetrieb (45m3/h ohne
Wärmerückgewinnung) eingestellt werden.
Im Falle der Geruchslast kann der
Intensivlüftungsbetrieb (Stufe 5 mit
Wärmerückgewinnung) oder Abluftbetrieb (45m3/h ohne
Wärmerückgewinnung) ebenso manuell mit einem
Taster/Schalter ausgelöst werden. Die Dauer dieser
Funktion ist einstellbar (Werkeinstellung = 10 min).
Im Falle des Abluftbetriebes vom PPB 30 K bzw. PPB 30
RC sorgen die an der Raumluftsteuerung RLS 45 K
angeschlossenen oder am Funkschalter DS 45 RC
eingelernten PP 45 Geräte für die notwendige Zuluft.
Die Kombination von PPB 30 K und Abluftgeräten (z.B.
ER/ECA) an einer Raumluftsteuerung RLS 45 K ist nicht
möglich.
Eine LowCost-Lösung fürs Bad könnte die Kombination von
1 x PPB 30 O + 1 x RLS 45 O sein. (Achtung: Die
Raumluftsteuerung hat die Schutzart IP 00). Dabei kann
auch der Abluftbetrieb von 45 m3/h (ohne
Wärmerückgewinnung und ohne Volumenstromausgleich)
realisiert werden.
Wärmetauscher:
Mit den Hochleistungswärmetauschern und den
hocheffizienten EC-Ventilatoren erreichen die Geräte
einen Wärmebereitstellungsgrad von 73 % beim
Referenzvolumenstrom nach EN 13141-8.
Montagehinweise:
Montage erfolgt in 2 Schritten:
Einbau der Rohbauhülse PP 45 RHK (DN 160) oder RHL (DN
160) sowie einer Außenabdeckung in eine Kernlochbohrung
DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Das PPB30 RC wird direkt an 230V angeschlossen.
ACHTUNG: Einsatzbereich (Schutzzone) des Gerätes
prüfen.
Kondensatablauf:
Die Abführung des Kondensats erfolgt über eine
integrierte Kondensatabtropfkante in der
Außenabdeckung.
Technische Daten
Fördervolumen : 5 m3/h / 12 m3/h / 18 m3/h / 22 m3/h /
26 m3/h
Energieeffizienzklasse : A
Bemessungsspannung : 230 V
SPI-Wert nach DIN EN 13141-8 : 0,18 Wh/m3
Maximale Leistungsaufnahme : 2 W / 2,5 W / 3,2 W / 4
W / 5,1 W
Schutzart : IP X4
Einbaulage : waagerecht
Systemart : dezentral
Material Gehäuse : Kunststoff
Material Wärmetauscher : Keramik
Farbe : verkehrsweiß, ähnlich RAL 9016
Gewicht : 4,52 kg
Filterart : Außen- und Abluftfilter
Filterklasse : G3/G3
Anschlussdurchmesser : 160 mm
Breite : 275 mm
Höhe : 275 mm
Tiefe : 585 mm
Notwendiger Mauerdurchbruch : 162 bis 182 mm
Wandstärke : 320 mm / 500 mm
Wärmebereitstellungsgrad beim Referenzvolumenstrom
nachDIN EN 13141-8 : 73,3 %
Notwendige Raumluftsteuerung : DS 45 RC oder RLS 45 K
mit PP 45 EO
Schalldruckpegel : 23 dB(A) / 35 dB(A) / 43 dB(A) / 48
dB(A) / 51 dB(A) (Abstand 1 m, Freifeldbedingungen)
Bewertete max. Element-Normschallpegeldifferenz Dn,w :
37 dB
Verpackungseinheit : 1 Stück
Sortiment : K
GTIN (EAN) : 4012799952442
Hersteller: MAICO
PPB 30 RC Endmontage-Set
Artikelnummer: 0095.0244
Menge: 1,000 Stck

**10.320 PP 45 RH Rohbauhülse Rohbauhülse als Zubehör für Endmontage-Set PP 45 K, PP 45 O, PP 45 RC,**
Notwendiges Zubehör für die Endmontage-Sets PP 45 K, PP
45 O, PP 45 RC, PPB 30 K und PPB 30 O.
In zwei verschiedenen Längen erhältlich: PP 45 RHK mit
500 mm Länge sowie PP 45 RHL mit 800 mm Länge.
Lieferumfang: 1 x Rohbauhülse, 1 x Montagematerial.
Technische Daten
Einbauort : Außenwand
Material : Kunststoff
Gewicht : 1,282 kg
Nennweite : 160 mm
Länge : 500 mm
Breite : 160 mm
Höhe : 160 mm
Tiefe : 500 mm
Erforderliche Kernbohrung : 182 mm
Verpackungseinheit : 1 Stück
Sortiment : K
GTIN (EAN) : 4012799590811
Hersteller: MAICO
PP 45 RHK Rohbauhülse
Artikelnummer: 0059.0081
Menge: 1,000 Stck

**10.321 PP 45 RH Rohbauhülse Rohbauhülse als Zubehör für Endmontage-Set PP 45 K, PP 45 O, PP 45 RC,**
Notwendiges Zubehör für die Endmontage-Sets PP 45 K, PP
45 O, PP 45 RC, PPB 30 K und PPB 30 O.
In zwei verschiedenen Längen erhältlich: PP 45 RHK mit
500 mm Länge sowie PP 45 RHL mit 800 mm Länge.
Lieferumfang: 1 x Rohbauhülse, 1 x Montagematerial.
Technische Daten
Einbauort : Außenwand
Material : Kunststoff
Gewicht : 1,914 kg
Nennweite : 160 mm
Länge : 800 mm
Breite : 160 mm
Höhe : 160 mm
Tiefe : 800 mm
Erforderliche Kernbohrung : 182 mm
Verpackungseinheit : 1 Stück
Sortiment : K
GTIN (EAN) : 4012799590828
Hersteller: MAICO
PP 45 RHL Rohbauhülse
Artikelnummer: 0059.0082
Menge: 1,000 Stck

**10.322 PPB 30 V Verlängerungsset Verlängerung des inneren Fluidkanals als optionales Zubehör für die En**
Verlängerung des inneren Fluidkanals.
Notwendiges Zubehör für die Endmontage-Sets PPB 30 K
und PPB 30 O bei einer Wandstärke größer 500 mm.
Das Verlängerungsset kann nur in Verbindung mit der
langen Rohbauhülse PP 45 RHL eingesetzt werden.
Lieferumfang:
Verlängerungshülse 500 mm lang, Ï 90 mm
1 Zentrierungsring
Technische Daten
Einbauort : Wand
Material : Kunststoff
Gewicht : 0,6 kg
Nennweite : 90 mm
Länge : 500 mm
Breite : 151 mm
Höhe : 151 mm
Tiefe : 500 mm
Umgebungstemperatur : 40  C
Verpackungseinheit : 1 Stück
Sortiment : K
GTIN (EAN) : 4012799991793
Hersteller: MAICO
PPB 30 VS Verlängerungsset
Artikelnummer: 0093.1522
Menge: 1,000 Stck

**10.323 PP 45 MB Isolierter Mauerblock Isolierter Mauerblock als optionales Zubehör für die Rohbauhülse PP 45**
Hochwärmegedämmter Mauerblock zur Aufnahme von
Wandhülsen DN 160.
Ersetzt im Neubau die Kernbohrung.
Als optionales Zubehör zur Aufnahme der Rohbauhülse PP
45 RHK bzw. PP 45 RHL und von Außenluftdurchlässen in
DN 160.
Die Bautiefe von 365 mm ist durch integrierte
Schneidmarkierungen auf 300 mm oder 240 mm kürzbar.
Mit weiteren Mauerblöcken PP 45 MB beliebig
verlängerbar.
Brandschutzklasse B1.
Technische Daten
Einbauort : Außenwand
Material : Kunststoff EPP
Gewicht : 0,604 kg
Brandschutz : Brandschutzklasse B1
Nennweite : 180 mm
Breite : 248 mm
Höhe : 248 mm
Tiefe : 365 mm
Verpackungseinheit : 1 Stück
Sortiment : K
GTIN (EAN) : 4012799581437
Hersteller: MAICO
PP 45 MB Isolierter Mauerblock
Artikelnummer: 0058.0143
Menge: 1,000 Stck

**10.324 PPB 30 A Außenabdeckung Außenabdeckung aus Kunststoff, Farbe verkehrsweiß, ähnlich RAL 9016 al**
Außenabdeckung aus Kunststoff. Farbe verkehrsweiß
(ähnl. RAL 9016).
Die integrierten Luftleitelemente halten die Abluft von
der Außenwand fern. Somit werden die Verfärbungen und
die Schmutzablagerungen an der Außenfassade deutlich
minimiert.
Eine Außenabdeckung wird als notwendiges Zubehör für
die Endmontage-Sets PPB 30 K und PPB 30 O benötigt.
Technische Daten
Einbauort : Außenwand
Einbaulage : waagerecht
Material Gehäuse : Kunststoff
Farbe : verkehrsweiß, ähnlich RAL 9016
Gewicht : 0,85 kg
Breite : 275 mm
Höhe : 275 mm
Tiefe : 65 mm
Verpackungseinheit : 1 Stück
Sortiment : K
GTIN (EAN) : 4012799991755
Hersteller: MAICO
PPB 30 AK Außenabdeckung
Artikelnummer: 0093.1498
Menge: 1,000 Stck

**10.325 PPB 30 A Außenabdeckung Außenabdeckung Edelstahl (V4A), Farbe Edelstahl gebürstet als notwendi**
Außenabdeckung aus Edelstahl (V4A) gebürstet.
Die integrierte Luftumlenkung hält die Abluft von der
Außenwand fern. Somit werden die Verfärbungen und die
Schmutzablagerungen an der Außenfassade deutlich
minimiert.
Wird für den Einsatz der Geräte in windexponierten
Bereichen empfohlen.
Eine Außenabdeckung wird als notwendiges Zubehör für
die Endmontage-Sets PPB 30 K und PPB 30 O benötigt.
Technische Daten
Einbauort : Außenwand
Einbaulage : waagerecht
Material Gehäuse : Edelstahl, gebürstet
Farbe : Edelstahl, gebürstet
Gewicht : 1,58 kg
Breite : 253 mm
Höhe : 258 mm
Tiefe : 67 mm
Verpackungseinheit : 1 Stück
Sortiment : K
GTIN (EAN) : 4012799991762
Hersteller: MAICO
PPB 30 AE Außenabdeckung
Artikelnummer: 0093.1499
Menge: 1,000 Stck

**10.326 PPB 30 A Außenabdeckung Außenabdeckung Aluminium, Farbe weiß pulverbeschichtet, ähnlich RAL 90**
Außenabdeckung aus Aluminium, Farbe weiß
pulverbeschichtet, ähnlich RAL 9010.
Die integrierte Luftumlenkung hält die Abluft von der
Außenwand fern. Somit werden die Verfärbungen und die
Schmutzablagerungen an der Außenfassade deutlich
minimiert.
Wird für den Einsatz der Geräte in windexponierten
Bereichen empfohlen.
Eine Außenabdeckung wird als notwendiges Zubehör für
die Endmontage-Sets PPB 30 K und PPB 30 O benötigt.
Technische Daten
Einbauort : Außenwand
Einbaulage : waagerecht
Material Gehäuse : Aluminium
Farbe : weiß pulverbeschichtet, ähnlich RAL 9010
Gewicht : 0,76 kg
Breite : 253 mm
Höhe : 258 mm
Tiefe : 67 mm
Verpackungseinheit : 1 Stück
Sortiment : K
GTIN (EAN) : 4012799991779
Hersteller: MAICO
PPB 30 AW Außenabdeckung
Artikelnummer: 0093.1500
Menge: 1,000 Stck

**10.327 PPB 30 A Außenabdeckung Außenabdeckung Aluminium, Farbe, anthrazit pulverbeschichtet, ähnlich**
Außenabdeckung aus Aluminium, Farbe, anthrazit
pulverbeschichtet, ähnlich RAL 7016.
Die integrierte Luftumlenkung hält die Abluft von der
Außenwand fern. Somit werden die Verfärbungen und die
Schmutzablagerungen an der Außenfassade deutlich
minimiert.
Wird für den Einsatz der Geräte in windexponierten
Bereichen empfohlen.
Eine Außenabdeckung wird als notwendiges Zubehör für
die Endmontage-Sets PPB 30 K und PPB 30 O benötigt.
Technische Daten
Einbauort : Außenwand
Einbaulage : waagerecht
Material Gehäuse : Aluminium
Farbe : anthrazit pulverbeschichtet, ähnlich RAL 7016
Gewicht : 0,76 kg
Breite : 253 mm
Höhe : 258 mm
Tiefe : 67 mm
Verpackungseinheit : 1 Stück
Sortiment : K
GTIN (EAN) : 4012799936138
Hersteller: MAICO
PPB 30 AS Außenabdeckung
Artikelnummer: 0093.0613
Menge: 1,000 Stck

**10.328 PPB 30 V Verlängerungsset Verlängerung des inneren Fluidkanals als optionales Zubehör für die En**
Verlängerungsset für Dachdurchführung zum Einbau des
PPB 30.
Verlängerung des inneren Fluidkanals.
Notwendiges Zubehör für die Endmontage-Sets PPB 30 K
und PPB 30 O in Verbindung mit den
Dachdurchführungshülsen PP45 DFHK oder PP45 DFHL.
Lieferumfang: Verlängerungshülse 2000 mm lang, Ï 90 mm,
1 Zentrierungsring.
Technische Daten
Material : Kunststoff
Gewicht : 2,6 kg
Breite : 90 mm
Höhe : 90 mm
Tiefe : 2.000 mm
Verpackungseinheit : 1 Stück
Sortiment : K
GTIN (EAN) : 4012799598701
Hersteller: MAICO
PPB 30 VSDF Verlängerungsset
Artikelnummer: 0059.0870
Menge: 1,000 Stck

**10.329 PP 45 DF Dachdurchführungskanal Wärmegedämmter Dachdurchführungskanal als Zubehör für Endmontage-Set P**
Wärmegedämmter Dachdurchführungskanal aus Polystyrol.
Länge 1170mm.
Durchmesser der Hülsenaufnahme 185mm. Bei
unzureichender Länge kann der Dachdurchführungskanal
mit einem weiteren Dachdurchführungskanal erweitert
werden. Bei einer Erweiterung muss die längere
Dachdurchführungshülse eingesetzt werden.
Die Dachdurchführungshülsen PP45 DFHK oder PP45 DFHL
werden im Dachdurchführungskanal mit 1-2% Neigung
eingeschäumt.
Baustoffklasse B1.
Ein Dachdurchführungs-Set besteht aus 1-2
Dachdurchführungskanälen, 1x Dachdurchführungshülse
kurz oder lang, 1x Dacheindeckahmen, 1x Dachhaube. Die
Länge des Dachdurchführungskanals und der
Dachdurchführungshülse siehe Planungshinweis.
Technische Daten
Material : Polystyrol
Gewicht : 1,75 kg
Breite : 310 mm
Höhe : 310 mm
Tiefe : 1.170 mm
Verpackungseinheit : 1 Stück
Sortiment : K
GTIN (EAN) : 4012799580966
Hersteller: MAICO
PP 45 DFK Dachdurchführungskanal
Artikelnummer: 0058.0096
Menge: 1,000 Stck

**10.330 PP 45 DF Dachdurchführungshülse Dachdurchführungshülse als Zubehör für Endmontage-Set PP 45 K, PP 45 O**
Dachdurchführungshülse für den Einbau im wärmegedämmten
Dachdurchführungskanal PP 45 DFK mit der Neigung von
1-2 %.
Notwendiges Zubehör für die Endmontage-Sets PP 45 K, PP
45 O, PP 45 RC, PPB 30 K und PPB 30 bei der Montage in
der Dachschräge.
Lieferumfang: 1 x Rohbauhülse, 1 x Montagematerial.
Ein Dachdurchführungs-Set besteht aus 1-2
Dachdurchführungskanälen, 1x Dachdurchführungshülse
kurz oder lang, 1x Dacheindeckahmen, 1x Dachhaube. Die
Länge des Dachdurchführungskanals und der
Dachdurchführungshülse siehe Planungshinweis.
Technische Daten
Material : Kunststoff
Gewicht : 2,8 kg
Anschlussdurchmesser : 160 mm
Länge : 1.180 mm
Breite : 160 mm
Höhe : 160 mm
Tiefe : 1.180 mm
Verpackungseinheit : 1 Stück
Sortiment : K
GTIN (EAN) : 4012799598688
Hersteller: MAICO
PP 45 DFHK Dachdurchführungshülse
Artikelnummer: 0059.0868
Menge: 1,000 Stck

**10.331 PP 45 DF Dachdurchführungshülse Dachdurchführungshülse als Zubehör für Endmontage-Set PP 45 K, PP 45 O**
Dachdurchführungshülse für den Einbau im wärmegedämmten
Dachdurchführungskanal PP 45 DFK mit der Neigung von
1-2 %.
Notwendiges Zubehör für die Endmontage-Sets PP 45 K, PP
45 O, PP 45 RC, PPB 30 K und PPB 30 bei der Montage in
der Dachschräge.
Lieferumfang: 1 x Rohbauhülse, 1 x Montagematerial.
Ein Dachdurchführungs-Set besteht aus 1-2
Dachdurchführungskanälen, 1x Dachdurchführungshülse
kurz oder lang, 1x Dacheindeckahmen, 1x Dachhaube. Die
Länge des Dachdurchführungskanals und der
Dachdurchführungshülse siehe Planungshinweis.
Technische Daten
Material : Kunststoff
Gewicht : 5,19 kg
Länge : 2.240 mm
Breite : 160 mm
Höhe : 160 mm
Tiefe : 2.240 mm
Verpackungseinheit : 1 Stück
Sortiment : K
GTIN (EAN) : 4012799598695
Hersteller: MAICO
PP 45 DFHL Dachdurchführungshülse
Artikelnummer: 0059.0869
Menge: 1,000 Stck

**10.332 PP 45 DE Dacheindeckrahmen Dacheindeckrahmen für PP 45 Dachdurchführung, Dachneigungen 25 -35**
Dacheindeckrahmen für die PP 45 Dachdurchführung,
welche in die Dachschräge eingebaut wird.
Lieferumfang: Dacheindeckrahmen mit Prägebahn,
Kehldichtstreifen, Befestigungsmaterial inkl.
Liegehafte mit Deckstiften.
Ein Dachdurchführungs-Set besteht aus 1-2
Dachdurchführungskanälen, 1x Dachdurchführungshülse
kurz oder lang, 1x Dacheindeckahmen, 1x Dachhaube. Die
Länge des Dachdurchführungskanals und der
Dachdurchführungshülse siehe Planungshinweis
Technische Daten
Material : Titanzink
Gewicht : 6,62 kg
Dachneigung : 25  - 35
Breite : 900 mm
Höhe : 151 mm
Tiefe : 1.600 mm
Verpackungseinheit : 1 Stück
Sortiment : K
GTIN (EAN) : 4012799991816
Hersteller: MAICO
PP 45 DER 25-35 Dacheindeckrahmen
Artikelnummer: 0093.1316
Menge: 1,000 Stck

**10.333 PP 45 DE Dacheindeckrahmen Dacheindeckrahmen für PP 45 Dachdurchführung, Dachneigungen 36 -55**
Dacheindeckrahmen für die PP 45 Dachdurchführung,
welche in die Dachschräge eingebaut wird.
Lieferumfang: Dacheindeckrahmen mit Prägebahn,
Kehldichtstreifen, Befestigungsmaterial inkl.
Liegehafte mit Deckstiften.
Ein Dachdurchführungs-Set besteht aus 1-2
Dachdurchführungskanälen, 1x Dachdurchführungshülse
kurz oder lang, 1x Dacheindeckahmen, 1x Dachhaube. Die
Länge des Dachdurchführungskanals und der
Dachdurchführungshülse siehe Planungshinweis
Technische Daten
Material : Titanzink
Gewicht : 5,868 kg
Dachneigung : 36  - 55
Breite : 900 mm
Höhe : 151 mm
Tiefe : 1.300 mm
Verpackungseinheit : 1 Stück
Sortiment : K
GTIN (EAN) : 4012799991823
Hersteller: MAICO
PP 45 DER 36-55 Dacheindeckrahmen
Artikelnummer: 0093.1317
Menge: 1,000 Stck

**10.334 PP 45 DH Dachhaube Dachhaube für PP 45 Dachdurchführung, Dachneigungen 25 -30**
Dachhaube für die PP 45 Dachdurchführung, welche in die
Dachschräge eingebaut wird.
Ein Dachdurchführungs-Set besteht aus 1-2
Dachdurchführungskanälen, 1x Dachdurchführungshülse
kurz oder lang, 1x Dacheindeckahmen, 1x Dachhaube. Die
Länge des Dachdurchführungskanals und der
Dachdurchführungshülse siehe Planungshinweis
Technische Daten
Material : Titanzink
Gewicht : 3,66 kg
Dachneigung : 25  - 30
Breite : 360 mm
Höhe : 355 mm
Tiefe : 780 mm
Verpackungseinheit : 1 Stück
Geeignet für Produkte : PP 45 DER 25-35
Sortiment : K
GTIN (EAN) : 4012799991830
Hersteller: MAICO
PP 45 DH 25-30 Dachhaube
Artikelnummer: 0093.1318
Menge: 1,000 Stck

**10.335 PP 45 DH Dachhaube Dachhaube für PP 45 Dachdurchführung, Dachneigungen 31 -35**
Dachhaube für die PP 45 Dachdurchführung, welche in die
Dachschräge eingebaut wird.
Ein Dachdurchführungs-Set besteht aus 1-2
Dachdurchführungskanälen, 1x Dachdurchführungshülse
kurz oder lang, 1x Dacheindeckahmen, 1x Dachhaube. Die
Länge des Dachdurchführungskanals und der
Dachdurchführungshülse siehe Planungshinweis
Technische Daten
Material : Titanzink
Gewicht : 3,22 kg
Dachneigung : 31  - 35
Breite : 360 mm
Höhe : 350 mm
Tiefe : 670 mm
Verpackungseinheit : 1 Stück
Geeignet für Produkte : PP 45 DER 25-35
Sortiment : K
GTIN (EAN) : 4012799991847
Hersteller: MAICO
PP 45 DH 31-35 Dachhaube
Artikelnummer: 0093.1319
Menge: 1,000 Stck

**10.336 PP 45 DH Dachhaube Dachhaube für PP 45 Dachdurchführung, Dachneigungen 36 -45**
Dachhaube für die PP 45 Dachdurchführung, welche in die
Dachschräge eingebaut wird.
Ein Dachdurchführungs-Set besteht aus 1-2
Dachdurchführungskanälen, 1x Dachdurchführungshülse
kurz oder lang, 1x Dacheindeckahmen, 1x Dachhaube. Die
Länge des Dachdurchführungskanals und der
Dachdurchführungshülse siehe Planungshinweis
Technische Daten
Material : Titanzink
Gewicht : 2,66 kg
Dachneigung : 36  - 45
Breite : 360 mm
Höhe : 345 mm
Tiefe : 580 mm
Verpackungseinheit : 1 Stück
Geeignet für Produkte : PP 45 DER 36-55
Sortiment : K
GTIN (EAN) : 4012799991854
Hersteller: MAICO
PP 45 DH 36-45 Dachhaube
Artikelnummer: 0093.1320
Menge: 1,000 Stck

**10.337 PP 45 DH Dachhaube Dachhaube für PP 45 Dachdurchführung, Dachneigungen 46 -55**
Dachhaube für die PP 45 Dachdurchführung, welche in die
Dachschräge eingebaut wird.
Ein Dachdurchführungs-Set besteht aus 1-2
Dachdurchführungskanälen, 1x Dachdurchführungshülse
kurz oder lang, 1x Dacheindeckahmen, 1x Dachhaube. Die
Länge des Dachdurchführungskanals und der
Dachdurchführungshülse siehe Planungshinweis
Technische Daten
Material : Titanzink
Gewicht : 2,2 kg
Dachneigung : 46  - 55
Breite : 360 mm
Höhe : 330 mm
Tiefe : 520 mm
Verpackungseinheit : 1 Stück
Geeignet für Produkte : PP 45 DER 36-55
Sortiment : K
GTIN (EAN) : 4012799991861
Hersteller: MAICO
PP 45 DH 46-55 Dachhaube
Artikelnummer: 0093.1321
Menge: 1,000 Stck

**10.338 PPB 30 A Ausgleichsrahmen Ausgleichsrahmen aus Edelstahl (V4A), Farbe Edelstahl gebürstet als op**
Der Ausgleichsrahmen ist notwendig, wenn die Wand
dünner als 320 mm ist und der Einschub somit zu weit
aus der Wand ragt, so dass die Außenabdeckung nicht
mehr montiert werden kann.
Bei der Montage der Außenabdeckung auf den
Ausgleichrahmen ist ein Befestigungsblech (Zubehör)
notwendig (Ausnahme: Kunststoff-Außenabdeckung).
Technische Daten
Einbauort : Außenwand
Einbaulage : waagerecht
Material : Edelstahl, gebürstet
Farbe : Edelstahl, gebürstet
Gewicht : 0,79 kg
Breite : 260 mm
Höhe : 260 mm
Tiefe : 55 mm
Verpackungseinheit : 1 Stück
Sortiment : K
GTIN (EAN) : 4012799991724
Hersteller: MAICO
PPB 30 ARE Ausgleichsrahmen
Artikelnummer: 0093.1501
Menge: 1,000 Stck

**10.339 PPB 30 A Befestigungsblech Befestigungsblech aus Edelstahl (V4A), Farbe Edelstahl gebürstet als n**
Das Befestigungsblech ist notwendig um die
Außenabdeckung auf den Ausgleichsrahmen zu monieren.
Für die Montage der Kunststoff-Außenabdeckung wird kein
Befestigungsblech benötigt.
Technische Daten
Einbauort : Außenwand
Einbaulage : waagerecht
Material : Edelstahl, gebürstet
Farbe : Edelstahl, gebürstet
Gewicht : 0,39 kg
Breite : 256 mm
Höhe : 256 mm
Tiefe : 1 mm
Verpackungseinheit : 1 Stück
Sortiment : K
GTIN (EAN) : 4012799991731
Hersteller: MAICO
PPB 30 ARE BB Befestigungsblech
Artikelnummer: 0093.1526
Menge: 1,000 Stck

**10.340 PPB 30 A Ausgleichsrahmen Ausgleichsrahmen aus Aluminium, Farbe weiß pulverbeschichtet, ähnlich**
Der Ausgleichsrahmen ist notwendig, wenn die Wand
dünner als 320 mm ist und der Einschub somit zu weit
aus der Wand ragt, so dass die Außenabdeckung nicht
mehr montiert werden kann.
Bei der Montage der Außenabdeckung auf den
Ausgleichrahmen ist ein Befestigungsblech (Zubehör)
notwendig (Ausnahme: Kunststoff-Außenabdeckung).
Technische Daten
Einbauort : Außenwand
Einbaulage : waagerecht
Material : Aluminium
Farbe : weiß pulverbeschichtet, ähnlich RAL 9010
Gewicht : 0,33 kg
Breite : 260 mm
Höhe : 260 mm
Tiefe : 55 mm
Verpackungseinheit : 1 Stück
Sortiment : K
GTIN (EAN) : 4012799991786
Hersteller: MAICO
PPB 30 ARW Ausgleichsrahmen
Artikelnummer: 0093.1525
Menge: 1,000 Stck

**10.341 PPB 30 A Befestigungsblech Befestigungsblech aus Aluminium, Farbe weiß pulverbeschichtet, ähnlich**
Das Befestigungsblech ist notwendig um die
Außenabdeckung auf den Ausgleichsrahmen zu monieren.
Für die Montage der Kunststoff-Außenabdeckung wird kein
Befestigungsblech benötigt.
Technische Daten
Einbauort : Außenwand
Einbaulage : waagerecht
Material : Aluminium
Farbe : weiß pulverbeschichtet, ähnlich RAL 9010
Gewicht : 0,25 kg
Breite : 256 mm
Höhe : 256 mm
Tiefe : 1 mm
Verpackungseinheit : 1 Stück
Sortiment : K
GTIN (EAN) : 4012799991748
Hersteller: MAICO
PPB 30 ARW BB Befestigungsblech
Artikelnummer: 0093.1527
Menge: 1,000 Stck

**10.342 RLS 45 K Raumluftsteuerung Raumluftsteuerung als Zubehör für das Endmontage-Set PP 45 K, PP 45 O,**
Die Raumluftsteuerung wird als Zubehör für die
Endmontage-Sets PP 45 K, PP 45 O oder PPB 30 K, PPB 30
O benötigt.
Für das Endmontage-Set PP 45 RC kann die Steuerung
optional anstatt des Funkschalters DS 45 RC verwendet
werden. Es ist dann die Kombination von RLS 45 K mit
dem EnOcean-Erweiterungsmodul PP 45 EO notwendig.
Die Raumluftsteuerung RLS 45 K verfügt über folgende
Einstellmöglichkeiten:
5 Lüftungsstufen
Betriebsarten Dauerentlüftung (mit Wärmerückgewinnung),
Querlüftung (ohne Wärmerückgewinnung) und
sensorgeführter Autobetrieb.
Betriebsart Dauerentüftung mit Wärmerückgewinnung:
PushPull Betrieb. Die Geräte laufen alternierend und
wechseln alle 60 s die Laufrichtung.
Betriebsart Querlüftung: Ein Gerät ist permanent im
Zuluftbetrieb und das korrespondierende Gerät im
Abluftbetrieb (z.B. für Sommernachtkühlung).
Im Automatikbetrieb wird das Fördervolumen stufenlos an
den Sensorwert (HYI, HY, CO2, VOC) angepasst.
Zeitbegrenzte Intensivlüftung (Stoßlüftung),
zeitbegrenzte Abschaltung (Einschlaffunktion) und
Sicherheitsabschaltung.
Kommunikation mit Abluftgeräten. Beim Anlauf der
Abluftgeräte gehen die PP45 und PPB 30 O-Geräte auf
Zuluft.
ModBus.
Konfiguration mit PC bzw. Laptop.
Über eine Raumluftsteuerung RLS 45 K können bis zu 6
Ventilatoren gleichzeitig angesteuert werden, z.B. 6 x
PP 45 Geräte oder 4 x PP 45 Geräte + 1 x PPB 30 oder
bis zu 3 x PPB 30 Geräte.
Technische Daten
Bemessungsspannung : 230 V
Netzzuleitung : 3 x 1,5 mm2
Einbauort : Wand
Einbauart : Unterputz
Material : Kunststoff
Farbe : reinweiß, ähnlich RAL 9010
Gewicht : 0,111 kg
Breite : 80 mm
Höhe : 80 mm
Tiefe : 49 mm
Verpackungseinheit : 1 Stück
Sortiment : K
GTIN (EAN) : 4012799573609
Hersteller: MAICO
RLS 45 K Raumluftsteuerung
Artikelnummer: 0157.0360
Menge: 1,000 Stck

**10.343 RLS 45 O Raumluftsteuerung Raumluftsteuerung als Zubehör für das Endmontage-Set PP 45 K, PP 45 O**
Die Raumluftsteuerung wird als Zubehör für die
Endmontage-Sets PP 45 K, PP 45 O oder PPB 30 O
benötigt.
Ein Betrieb des Endmontage-Set PPB 30 K in Verbindung
mit der Raumluftsteuerung RLS 45 O ist nicht möglich.
Die Raumluftsteuerung RLS 45 O verfügt über folgende
Einstellmöglichkeiten:
5 Lüftungsstufen
Betriebsarten Dauerentlüftung (mit Wärmerückgewinnung),
Querlüftung (ohne Wärmerückgewinnung) und
Automatikbetrieb.
Bei der Raumluftsteuerung RLS 45 O ist der
Automatikbetrieb nur mit dem integrierten Feuchtesensor
PP 45 HYI möglich. Im Automatikbetrieb wird das
Fördervolumen stufenlos an den Sensorwert angepasst.
Über eine Raumluftsteuerung RLS 45 O können bis zu 6
PP45 Geräte oder bis zu 3 PPB 30 O Geräten gleichzeitig
angesteuert werden.
Technische Daten
Bemessungsspannung : 230 V
Netzzuleitung : 2 x 1,5 mm2
Einbauort : Wand
Einbauart : Unterputz
Material : Kunststoff
Farbe : reinweiß, ähnlich RAL 9010
Gewicht : 0,12 kg
Breite : 80 mm
Höhe : 80 mm
Tiefe : 49 mm
Verpackungseinheit : 1 Stück
Sortiment : K
GTIN (EAN) : 4012799573593
Hersteller: MAICO
RLS 45 O Raumluftsteuerung
Artikelnummer: 0157.0359
Menge: 1,000 Stck

**10.344 PP 45 HY Feuchtesensor Integrierter Feuchtesensor für Einzelraumlüftungsgerät PushPull 45 und**
Integrierter Feuchtesensor für Einzelraumlüftungsgerät
PushPull 45 und PushPull Balanced PPB 30.
Kann in die Raumluftsteuerung RLS 45 K oder RLS 45 O
integriert werden. Die dafür vorgesehene Öffnung am
Rahmen muss über dem Sensor liegen.
Der Feuchtesensor PP 45 HYI kann ebenfalls in das
Master-Funkgerät PP 45 RC (per Steckverbindung)
integriert werden.
Je nach Sensorwert wird das Fördervolumen der PushPull
Geräte stufenlos erhöht.
Technische Daten
Gewicht : 0,001 kg
Breite : 15 mm
Höhe : 15 mm
Tiefe : 5 mm
Verpackungseinheit : 1 Stück
Sortiment : K
GTIN (EAN) : 4012799573647
Hersteller: MAICO
PP 45 HYI Feuchtesensor
Artikelnummer: 0157.0364
Menge: 1,000 Stck

**10.345 PP 45 HY Feuchtesensor Externer Feuchtesensor für Einzelraumlüftungsgerät PushPull 45 und Pus**
Externer Feuchtesensor für Einzelraumlüftungsgerät
PushPull 45 und PushPull Balanced PPB 30.
Der Sensor wird per RS485 Schnittstelle an der
Raumluftsteuerung RLS 45 K oder RLS 45 O angeschlossen.
Dadurch kann der Sensor räumlich versetzt zur
Raumluftsteuerung platziert werden.
Einbau in einer einfachen Unterputzdose möglich.
Maximal können 3 externe Sensoren pro Raumluftsteuerung
angeschlossen werden.
Je nach Sensorwert wird das Fördervolumen der PushPull
Geräte stufenlos erhöht.
Technische Daten
Gewicht : 0,111 kg
Breite : 80 mm
Höhe : 80 mm
Tiefe : 49 mm
Verpackungseinheit : 1 Stück
Sortiment : K
GTIN (EAN) : 4012799573654
Hersteller: MAICO
PP 45 HY Feuchtesensor
Artikelnummer: 0157.0365
Menge: 1,000 Stck

**10.346 PP 45 CO CO2-Sensor Externer CO2-Sensor für Einzelraumlüftungsgerät PushPull 45 und PushPu**
Externer CO2-Sensor für Einzelraumlüftungsgerät
PushPull 45 und PushPull Balanced PPB 30.
Der Sensor wird per RS485 Schnittstelle an der
Raumluftsteuerung RLS 45 K oder RLS 45 O angeschlossen.
Dadurch kann der Sensor räumlich versetzt zur
Raumluftsteuerung platziert werden.
Einbau in einer einfachen Unterputzdose möglich.
Maximal können 3 externe Sensoren pro Raumluftsteuerung
angeschlossen werden.
Je nach Sensorwert wird das Fördervolumen der PushPull
Geräte stufenlos erhöht.
Technische Daten
Gewicht : 0,111 kg
Breite : 80 mm
Höhe : 80 mm
Tiefe : 49 mm
Verpackungseinheit : 1 Stück
Sortiment : K
GTIN (EAN) : 4012799573661
Hersteller: MAICO
PP 45 CO2 CO2-Sensor
Artikelnummer: 0157.0366
Menge: 1,000 Stck

**10.347 PP 45 VO VOC-Sensor Externer VOC-Sensor (Luftqualitätssensor) für Einzelraumlüftungsgerät**
Externer VOC-Sensor (Luftqualitätssensor) für
Einzelraumlüftungsgerät PushPull 45 und PushPull
Balanced PPB 30.
Der Sensor wird per RS485 Schnittstelle an der
Raumluftsteuerung RLS 45 K oder RLS 45 O angeschlossen.
Dadurch kann der Sensor räumlich versetzt zur
Raumluftsteuerung platziert werden.
Einbau in einer einfachen Unterputzdose möglich.
Maximal können 3 externe Sensoren pro Raumluftsteuerung
angeschlossen werden.
Je nach Sensorwert wird das Fördervolumen der PushPull
Geräte stufenlos erhöht.
Technische Daten
Gewicht : 0,111 kg
Breite : 80 mm
Höhe : 80 mm
Tiefe : 49 mm
Verpackungseinheit : 1 Stück
Sortiment : K
GTIN (EAN) : 4012799573678
Hersteller: MAICO
PP 45 VOC VOC-Sensor
Artikelnummer: 0157.0367
Menge: 1,000 Stck

**10.348 PPB 30 G Luftfilter, Ersatz Ersatz-Luftfilter für Einzelraumlüftungsgerät PushPull Balanced PPB 30**
Ersatz-Luftfilter-Set für Einzelraumlüftungsgerät
PushPull Balanced PPB 30.
Einbau innenseitig.
Technische Daten
Gewicht : 0,004 kg
Filterart : Grobfilter
Filterklasse : G3
Breite : 210 mm
Höhe : 30 mm
Tiefe : 50 mm
Verpackungseinheit : 2 x G3
Sortiment : K
GTIN (EAN) : 4012799991809
Hersteller: MAICO
PPB 30 G3 Luftfilter, Ersatz
Artikelnummer: 0093.1502
Menge: 1,000 Stck

**10.349 PP 45 K Endmontage-Set Endmontage-Set für Einzelraumlüftungsgerät PushPull 45 K mit Wärmerück**
Merkmale:
Endmontage-Sets für das Einzelraumlüftungsgerät
PushPull 45 mit Ventilator, Keramik-Wärmetauscher,
Innenabdeckung und zwei integrierten Filtern (G2 + G3),
so dass die Luft in beide Richtungen gefiltert wird.
Ausführungen:
PP 45 K - mit elektrischer Klappe.
PP 45 O - mit manueller Klappe.
PP 45 RC - mit Funksteuerung und elektrischer Klappe.
Um eine effiziente Lüftung zu erreichen, empfehlen wir
die Geräte paarweise zu betreiben. Beim Endmontage-Set
PP 45 RC ist es Grundvoraussetzung.
Notwendiges Zubehör:
Rohbauhülse PP 45 RHK oder PP 45 RHL
Außenabdeckung PP 45 AK, PP 45 AE oder PP 45 AW für
Außenwandmontage oder Laibungselement PP 45 LE für
Laibungskanalmontage
Raumluftsteuerung RLS 45 K oder RLS 45 O für die
Endmontage-Sets PP 45 K und PP 45 O und Funkschalter DS
45 RC für das Funkgerät PP 45 RC
Über eine Raumluftsteuerung RLS 45 K oder RLS 45 O
können mehrere Geräte (max. 6) gleichzeitig gesteuert
werden.
Bei Verwendung des Funkschalters DS 45 RC ist die
Geräteanzahl nicht begrenzt, sofern die Geräte sich in
Reichweite der Funkschalter befinden.
Optionales Zubehör:
Mauerblock PP 45 MB
Leistungsteil PP 45 LT
EnOcean-Erweiterungsmodul PP 45 EO
EnOcean-Actor PP 45 ACT
Feuchtesensor PP 45 HYI und PP 45 HY
CO2-Sensor PP 45 CO2
VOC-Sensor PP 45 VOC
Luftfilter, Ersatz PP 45 G2, PP 45 G3 und PP 45 G2P
Die Geräteversionen PP 45 K und PP 45 RC verfügen über
eine elektrische Klappe. Werden die Geräte abgeschaltet
(Stufe 0) schließt die Klappe automatisch. Hierbei
verbraucht das Gerät keine elektrische Energie.
Beim Endmontage-Set PP 45 O wird die Außenklappe
manuell verschlossen.
Die Raumluftsteuerungen RLS 45 K und RLS 45 O können
mit dem internen Feuchtesensor PP 45 HYI oder mit den
externen Sensoren PP45 HY, PP 45 CO2 und PP 45 VOC
erweitert werden. Dabei erreichen die Geräte die
Energieeffizienzklasse A+.
Das Endmontage-Set PP 45 RC kann mit einem
Feuchtesensor PP45 HYI erweitert werden. Der Sensor
wird nur im Master-Gerät installiert.
Die Raumluftsteuerungen RLS 45 K und RLS 45 O sowie die
Funkgeräte PP 45 RC mit dem Funkschalter DS 45 RC
können in 5 Lüftungsstufen 15/20/30/36/42 m3/h und 3
Betriebsprogrammen Dauerentlüfutng mit
Wärmerückgewinnung, Querlüftung und sensorgeführter
Autobetrieb betrieben werden. Im Auto-Betrieb wird das
Fördervolumen stufenlos an den Sensorwert angepasst.
Bei der Raumluftsteuerung RLS 45 O ist der Auto-Betrieb
nur mit dem angeschlossenen Sensor möglich.
Die Raumluftsteuerung RLS 45 K und der Funkschalter DS
45 RC können noch weitere Funktionen wie Stoßlüftung
(zeitbegrenzte Intensivlüftung) und Einschlaffunktion
(zeitbegrenzte Abschaltung) ausführen.
Mithilfe der Raumluftsteuerung RLS 45 K ist die
Kommunikation zwischen Abluftgeräten (z.B. ECA/ER) und
PushPull Geräten möglich. D.h. beim Anlauf eines
Abluftventilators gehen die PushPull-Geräte auf
Zuluftbetrieb, um den entstehenden Unterdruck zu
kompensieren. Der Zuluftbetrieb ist mit einem Nachlauf
von 0,6 oder 15 min möglich. Dabei wird auch die
angeschlossene Geräteanzahl berücksichtigt.
Die Raumluftsteuerung RLS 45 K bietet in Kombination
mit dem EnOcean-Erweiterungsmodul PP 45 EO die
einzigartige Möglichkeit, die kabelgebundenen PP 45 K
und PP 45 O und die Funkgeräte PP 45 RC miteinander zu
verbinden. Mit dieser Steuerungskombination können
daher z.B. im Erdgeschoss kabelgebundene Geräte und im
1. Obergeschoss Funkgeräte installiert werden. Das
ganze System wird dabei mit einem Tastendruck
angesteuert.
Außerdem bietet die Raumluftsteuerung RLS 45 K die
Möglichkeit per Inbetriebnahmesoftware die
Gerätekonfiguration bequem mit dem PC/Laptop (Windows)
durchzuführen.
Wärmetauscher:
Mit dem Hochleistungswärmetauscher und dem
hocheffizienten EC-Ventilator erreichen die Geräte
einen Wärmebereitstellungsgrad von 84,3 % beim
Referenzvolumenstrom nach EN 13141-8.
Montagehinweise:
Montage erfolgt in 2 Schritten:
Einbau der Rohbauhülse PP 45 RHK (DN 160) oder RHL (DN
160) sowie einer Außenabdeckung in eine Kernlochbohrung
DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Technische Daten
Fördervolumen : 15 m3/h / 20 m3/h / 30 m3/h / 36 m3/h /
42 m3/h
Energieeffizienzklasse : A+
Bemessungsspannung : 12 V DC
SPI-Wert nach DIN EN 13141-8 : 0,11 Wh/m3
Maximale Leistungsaufnahme : 1,2 W / 1,7 W / 2,1 W /
2,8 W / 3,5 W
Schutzart : IP 00
DIBT-Zulassung : ja
Einbaulage : waagerecht
Systemart : dezentral
Material Gehäuse : Kunststoff
Material Wärmetauscher : Keramik
Farbe : verkehrsweiß, ähnlich RAL 9016
Gewicht : 3,14 kg
Filterart : Außen- und Abluftfilter
Filterklasse : G2 / G3
Anschlussdurchmesser : 160 mm
Breite : 246 mm
Höhe : 246 mm
Tiefe : 329 mm
Notwendiger Mauerdurchbruch : 162 bis 182 mm
Wandstärke : 265 mm (wenn der Einschub mit Wandhülse
bündig ist) / 500 mm
Wärmebereitstellungsgrad beim Referenzvolumenstrom
nachDIN EN 13141-8 : 84,3 %
Notwendige Raumluftsteuerung : RLS 45 K / RLS 45 O
Schalldruckpegel : 21 dB(A) / 25 dB(A) / 31 dB(A) / 35
dB(A) / 38 dB(A) (Abstand 1 m, Freifeldbedingungen)
Bewertete max. Element-Normschallpegeldifferenz Dn,w :
51 dB
Zulassungsnummer : Z-51.3-416
Verpackungseinheit : 1 Stück
Sortiment : K
GTIN (EAN) : 4012799952411
Hersteller: MAICO
PP 45 K Endmontage-Set
Artikelnummer: 0095.0241
Menge: 1,000 Stck

**10.350 PP 45 O Endmontage-Set Endmontage-Set für Einzelraumlüftungsgerät PushPull 45 K mit Wärmerück**
Merkmale:
Endmontage-Sets für das Einzelraumlüftungsgerät
PushPull 45 mit Ventilator, Keramik-Wärmetauscher,
Innenabdeckung und zwei integrierten Filtern (G2 + G3),
so dass die Luft in beide Richtungen gefiltert wird.
Ausführungen:
PP 45 K - mit elektrischer Klappe.
PP 45 O - mit manueller Klappe.
PP 45 RC - mit Funksteuerung und elektrischer Klappe.
Um eine effiziente Lüftung zu erreichen, empfehlen wir
die Geräte paarweise zu betreiben. Beim Endmontage-Set
PP 45 RC ist es Grundvoraussetzung.
Notwendiges Zubehör:
Rohbauhülse PP 45 RHK oder PP 45 RHL
Außenabdeckung PP 45 AK, PP 45 AE oder PP 45 AW für
Außenwandmontage oder Laibungselement PP 45 LE für
Laibungskanalmontage
Raumluftsteuerung RLS 45 K oder RLS 45 O für die
Endmontage-Sets PP 45 K und PP 45 O und Funkschalter DS
45 RC für das Funkgerät PP 45 RC
Über eine Raumluftsteuerung RLS 45 K oder RLS 45 O
können mehrere Geräte (max. 6) gleichzeitig gesteuert
werden.
Bei Verwendung des Funkschalters DS 45 RC ist die
Geräteanzahl nicht begrenzt, sofern die Geräte sich in
Reichweite der Funkschalter befinden.
Optionales Zubehör:
Mauerblock PP 45 MB
Leistungsteil PP 45 LT
EnOcean-Erweiterungsmodul PP 45 EO
EnOcean-Actor PP 45 ACT
Feuchtesensor PP 45 HYI und PP 45 HY
CO2-Sensor PP 45 CO2
VOC-Sensor PP 45 VOC
Luftfilter, Ersatz PP 45 G2, PP 45 G3 und PP 45 G2P
Die Geräteversionen PP 45 K und PP 45 RC verfügen über
eine elektrische Klappe. Werden die Geräte abgeschaltet
(Stufe 0) schließt die Klappe automatisch. Hierbei
verbraucht das Gerät keine elektrische Energie.
Beim Endmontage-Set PP 45 O wird die Außenklappe
manuell verschlossen.
Die Raumluftsteuerungen RLS 45 K und RLS 45 O können
mit dem internen Feuchtesensor PP 45 HYI oder mit den
externen Sensoren PP45 HY, PP 45 CO2 und PP 45 VOC
erweitert werden. Dabei erreichen die Geräte die
Energieeffizienzklasse A+.
Das Endmontage-Set PP 45 RC kann mit einem
Feuchtesensor PP45 HYI erweitert werden. Der Sensor
wird nur im Master-Gerät installiert.
Die Raumluftsteuerungen RLS 45 K und RLS 45 O sowie die
Funkgeräte PP 45 RC mit dem Funkschalter DS 45 RC
können in 5 Lüftungsstufen 15/20/30/36/42 m3/h und 3
Betriebsprogrammen Dauerentlüfutng mit
Wärmerückgewinnung, Querlüftung und sensorgeführter
Autobetrieb betrieben werden. Im Auto-Betrieb wird das
Fördervolumen stufenlos an den Sensorwert angepasst.
Bei der Raumluftsteuerung RLS 45 O ist der Auto-Betrieb
nur mit dem angeschlossenen Sensor möglich.
Die Raumluftsteuerung RLS 45 K und der Funkschalter DS
45 RC können noch weitere Funktionen wie Stoßlüftung
(zeitbegrenzte Intensivlüftung) und Einschlaffunktion
(zeitbegrenzte Abschaltung) ausführen.
Mithilfe der Raumluftsteuerung RLS 45 K ist die
Kommunikation zwischen Abluftgeräten (z.B. ECA/ER) und
PushPull Geräten möglich. D.h. beim Anlauf eines
Abluftventilators gehen die PushPull-Geräte auf
Zuluftbetrieb, um den entstehenden Unterdruck zu
kompensieren. Der Zuluftbetrieb ist mit einem Nachlauf
von 0,6 oder 15 min möglich. Dabei wird auch die
angeschlossene Geräteanzahl berücksichtigt.
Die Raumluftsteuerung RLS 45 K bietet in Kombination
mit dem EnOcean-Erweiterungsmodul PP 45 EO die
einzigartige Möglichkeit, die kabelgebundenen PP 45 K
und PP 45 O und die Funkgeräte PP 45 RC miteinander zu
verbinden. Mit dieser Steuerungskombination können
daher z.B. im Erdgeschoss kabelgebundene Geräte und im
1. Obergeschoss Funkgeräte installiert werden. Das
ganze System wird dabei mit einem Tastendruck
angesteuert.
Außerdem bietet die Raumluftsteuerung RLS 45 K die
Möglichkeit per Inbetriebnahmesoftware die
Gerätekonfiguration bequem mit dem PC/Laptop (Windows)
durchzuführen.
Wärmetauscher:
Mit dem Hochleistungswärmetauscher und dem
hocheffizienten EC-Ventilator erreichen die Geräte
einen Wärmebereitstellungsgrad von 84,3 % beim
Referenzvolumenstrom nach EN 13141-8.
Montagehinweise:
Montage erfolgt in 2 Schritten:
Einbau der Rohbauhülse PP 45 RHK (DN 160) oder RHL (DN
160) sowie einer Außenabdeckung in eine Kernlochbohrung
DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Technische Daten
Fördervolumen : 15 m3/h / 20 m3/h / 30 m3/h / 36 m3/h /
42 m3/h
Energieeffizienzklasse : A+
Bemessungsspannung : 12 V DC
SPI-Wert nach DIN EN 13141-8 : 0,11 Wh/m3
Maximale Leistungsaufnahme : 1,2 W / 1,7 W / 2,1 W /
2,8 W / 3,5 W
Schutzart : IP 00
DIBT-Zulassung : ja
Einbaulage : waagerecht
Systemart : dezentral
Material Gehäuse : Kunststoff
Material Wärmetauscher : Keramik
Farbe : verkehrsweiß, ähnlich RAL 9016
Gewicht : 3,082 kg
Filterart : Außen- und Abluftfilter
Filterklasse : G2 / G3
Anschlussdurchmesser : 160 mm
Breite : 246 mm
Höhe : 246 mm
Tiefe : 329 mm
Notwendiger Mauerdurchbruch : 162 bis 182 mm
Wandstärke : 265 mm (wenn der Einschub mit Wandhülse
bündig ist) / 500 mm
Wärmebereitstellungsgrad beim Referenzvolumenstrom
nachDIN EN 13141-8 : 84,3 %
Notwendige Raumluftsteuerung : RLS 45 O / RLS 45 K
Schalldruckpegel : 23 dB(A) / 28 dB(A) / 33 dB(A) / 37
dB(A) / 40 dB(A) (Abstand 1 m, Freifeldbedingungen)
Bewertete max. Element-Normschallpegeldifferenz Dn,w :
51 dB
Zulassungsnummer : Z-51.3-416
Verpackungseinheit : 1 Stück
Sortiment : K
GTIN (EAN) : 4012799952404
Hersteller: MAICO
PP 45 O Endmontage-Set
Artikelnummer: 0095.0240
Menge: 1,000 Stck

**10.351 PP 45 RC Endmontage-Set Endmontage-Set für Einzelraumlüftungsgerät PushPull 45 K mit Wärmerück**
Merkmale:
Endmontage-Sets für das Einzelraumlüftungsgerät
PushPull 45 mit Ventilator, Keramik-Wärmetauscher,
Innenabdeckung und zwei integrierten Filtern (G2 + G3),
so dass die Luft in beide Richtungen gefiltert wird.
Ausführungen:
PP 45 K - mit elektrischer Klappe.
PP 45 O - mit manueller Klappe.
PP 45 RC - mit Funksteuerung und elektrischer Klappe.
Um eine effiziente Lüftung zu erreichen, empfehlen wir
die Geräte paarweise zu betreiben. Beim Endmontage-Set
PP 45 RC ist es Grundvoraussetzung.
Notwendiges Zubehör:
Rohbauhülse PP 45 RHK oder PP 45 RHL
Außenabdeckung PP 45 AK, PP 45 AE oder PP 45 AW für
Außenwandmontage oder Laibungselement PP 45 LE für
Laibungskanalmontage
Raumluftsteuerung RLS 45 K oder RLS 45 O für die
Endmontage-Sets PP 45 K und PP 45 O und Funkschalter DS
45 RC für das Funkgerät PP 45 RC
Über eine Raumluftsteuerung RLS 45 K oder RLS 45 O
können mehrere Geräte (max. 6) gleichzeitig gesteuert
werden.
Bei Verwendung des Funkschalters DS 45 RC ist die
Geräteanzahl nicht begrenzt, sofern die Geräte sich in
Reichweite der Funkschalter befinden.
Optionales Zubehör:
Mauerblock PP 45 MB
Leistungsteil PP 45 LT
EnOcean-Erweiterungsmodul PP 45 EO
EnOcean-Actor PP 45 ACT
Feuchtesensor PP 45 HYI und PP 45 HY
CO2-Sensor PP 45 CO2
VOC-Sensor PP 45 VOC
Luftfilter, Ersatz PP 45 G2, PP 45 G3 und PP 45 G2P
Die Geräteversionen PP 45 K und PP 45 RC verfügen über
eine elektrische Klappe. Werden die Geräte abgeschaltet
(Stufe 0) schließt die Klappe automatisch. Hierbei
verbraucht das Gerät keine elektrische Energie.
Beim Endmontage-Set PP 45 O wird die Außenklappe
manuell verschlossen.
Die Raumluftsteuerungen RLS 45 K und RLS 45 O können
mit dem internen Feuchtesensor PP 45 HYI oder mit den
externen Sensoren PP45 HY, PP 45 CO2 und PP 45 VOC
erweitert werden. Dabei erreichen die Geräte die
Energieeffizienzklasse A+.
Das Endmontage-Set PP 45 RC kann mit einem
Feuchtesensor PP45 HYI erweitert werden. Der Sensor
wird nur im Master-Gerät installiert.
Die Raumluftsteuerungen RLS 45 K und RLS 45 O sowie die
Funkgeräte PP 45 RC mit dem Funkschalter DS 45 RC
können in 5 Lüftungsstufen 15/20/30/36/42 m3/h und 3
Betriebsprogrammen Dauerentlüfutng mit
Wärmerückgewinnung, Querlüftung und sensorgeführter
Autobetrieb betrieben werden. Im Auto-Betrieb wird das
Fördervolumen stufenlos an den Sensorwert angepasst.
Bei der Raumluftsteuerung RLS 45 O ist der Auto-Betrieb
nur mit dem angeschlossenen Sensor möglich.
Die Raumluftsteuerung RLS 45 K und der Funkschalter DS
45 RC können noch weitere Funktionen wie Stoßlüftung
(zeitbegrenzte Intensivlüftung) und Einschlaffunktion
(zeitbegrenzte Abschaltung) ausführen.
Mithilfe der Raumluftsteuerung RLS 45 K ist die
Kommunikation zwischen Abluftgeräten (z.B. ECA/ER) und
PushPull Geräten möglich. D.h. beim Anlauf eines
Abluftventilators gehen die PushPull-Geräte auf
Zuluftbetrieb, um den entstehenden Unterdruck zu
kompensieren. Der Zuluftbetrieb ist mit einem Nachlauf
von 0,6 oder 15 min möglich. Dabei wird auch die
angeschlossene Geräteanzahl berücksichtigt.
Die Raumluftsteuerung RLS 45 K bietet in Kombination
mit dem EnOcean-Erweiterungsmodul PP 45 EO die
einzigartige Möglichkeit, die kabelgebundenen PP 45 K
und PP 45 O und die Funkgeräte PP 45 RC miteinander zu
verbinden. Mit dieser Steuerungskombination können
daher z.B. im Erdgeschoss kabelgebundene Geräte und im
1. Obergeschoss Funkgeräte installiert werden. Das
ganze System wird dabei mit einem Tastendruck
angesteuert.
Außerdem bietet die Raumluftsteuerung RLS 45 K die
Möglichkeit per Inbetriebnahmesoftware die
Gerätekonfiguration bequem mit dem PC/Laptop (Windows)
durchzuführen.
Wärmetauscher:
Mit dem Hochleistungswärmetauscher und dem
hocheffizienten EC-Ventilator erreichen die Geräte
einen Wärmebereitstellungsgrad von 84,3 % beim
Referenzvolumenstrom nach EN 13141-8.
Montagehinweise:
Montage erfolgt in 2 Schritten:
Einbau der Rohbauhülse PP 45 RHK (DN 160) oder RHL (DN
160) sowie einer Außenabdeckung in eine Kernlochbohrung
DN 160 mit einer Neigung von 1-2 %.
Wir empfehlen die Kernbohrung mit DN 182 auszuführen
und die Neigung der Hülse mittels beigelegter
Styroporkeile auszurichten.
Die Rohbauhülse ist mit Putzschutzdeckeln vor
Verunreinigungen geschützt.
Anschließend folgt die Integration des Endmontage-Sets.
Keine Rohrverlegung notwendig und keine Einregulierung
der Anlage notwendig.
Elektrischer Anschluss:
Das Gerät wird betriebsfertig montiert geliefert.
Elektrischer Anschluss erfolgt mittels Steckverbindung.
Verbindung zur Raumluftsteuerung RLS 45 K oder RLS 45 O
über steckbare Steuerleitungen.
Die 12 VDC Stromleitung der Raumluftsteuerung RLS 45 K
/ RLS 45 O zum Gerät ist gleichzeitig die
Steuerleitung.
Kondensatablauf:
Die Abführung des Kondensats erfolgt über eine
integrierte Kondensatabtropfkante in der
Außenabdeckung.
Technische Daten
Fördervolumen : 15 m3/h / 20 m3/h / 30 m3/h / 36 m3/h /
42 m3/h
Energieeffizienzklasse : A+
Bemessungsspannung : 230 V
SPI-Wert nach DIN EN 13141-8 : 0,12 Wh/m3
Maximale Leistungsaufnahme : 1,2 W / 1,7 W / 2,1 W /
2,8 W / 3,5 W
Schutzart : IP 00
DIBT-Zulassung : ja
Einbaulage : waagerecht
Systemart : dezentral
Material Gehäuse : Kunststoff
Material Wärmetauscher : Keramik
Farbe : verkehrsweiß, ähnlich RAL 9016
Gewicht : 3,22 kg
Filterart : Außen- und Abluftfilter
Filterklasse : G2 / G3
Anschlussdurchmesser : 160 mm
Breite : 246 mm
Höhe : 246 mm
Tiefe : 329 mm
Notwendiger Mauerdurchbruch : 162 bis 182 mm
Wandstärke : 265 mm (wenn der Einschub mit Wandhülse
bündig ist) / 500 mm
Wärmebereitstellungsgrad beim Referenzvolumenstrom
nachDIN EN 13141-8 : 84,3 %
Notwendige Raumluftsteuerung : DS 45 RC oder RLS 45 K
mit PP 45 EO
Schalldruckpegel : 23 dB(A) / 28 dB(A) / 33 dB(A) / 37
dB(A) / 40 dB(A) (Abstand 1 m, Freifeldbedingungen)
Bewertete max. Element-Normschallpegeldifferenz Dn,w :
51 dB
Zulassungsnummer : Z-51.3-416
Verpackungseinheit : 1 Stück
Sortiment : K
GTIN (EAN) : 4012799952428
Hersteller: MAICO
PP 45 RC Endmontage-Set
Artikelnummer: 0095.0242
Menge: 1,000 Stck

**10.352 PP 45 AK Außenabdeckung Außenabdeckung Kunststoff, Farbe verkehrsweiß, ähnlich RAL 9016 als no**
Außenabdeckung aus Kunststoff. Farbe verkehrsweiß
(ähnl. RAL 9016).
Mit integrierter Kondensatabtropkante.
Die Gitter sind strömungsoptimiert, um
Luftverwirbelungen zu minimieren und die Abluft wird
von der Außenwand fern gehalten. Somit werden die
Verfärbungen und die Schmutzablagerungen an der
Außenfassade deutlich minimiert.
Eine Außenabdeckung wird als notwendiges Zubehör für
die Endmontage-Sets PP 45 K, PP 45 O und PP 45 RC
benötigt.
Technische Daten
Einbauort : Außenwand
Material Gehäuse : Kunststoff
Farbe : verkehrsweiß, ähnlich RAL 9016
Gewicht : 0,302 kg
Breite : 217 mm
Höhe : 217 mm
Tiefe : 42 mm
Verpackungseinheit : 1 Stück
Sortiment : K
GTIN (EAN) : 4012799931768
Hersteller: MAICO
PP 45 AK Außenabdeckung
Artikelnummer: 0093.0176
Menge: 1,000 Stck

**10.353 PP 45 AE Außenabdeckung Außenabdeckung Edelstahl (V4A), Farbe Edelstahl gebürstet als notwendi**
Außenabdeckung aus Edelstahl (V4A) gebürstet.
Mit integrierter Kondensatabtropfkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Edelstahl, gebürstet
Farbe : Edelstahl, gebürstet
Gewicht : 0,98 kg
Breite : 220 mm
Höhe : 252,2 mm
Tiefe : 50 mm
Verpackungseinheit : 1 Stück
Sortiment : K
GTIN (EAN) : 4012799931775
Hersteller: MAICO
PP 45 AE Außenabdeckung
Artikelnummer: 0093.0177
Menge: 1,000 Stck

**10.354 PP 45 AW Außenabdeckung Außenabdeckung Aluminium, Farbe weiß pulverbeschichtet, ähnlich RAL 90**
Außenabdeckung aus Aluminium, Farbe weiß
pulverbeschichtet, ähnlich RAL 9010.
Mit integrierter Kondensatabtropkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Aluminium
Farbe : weiß pulverbeschichtet, ähnlich RAL 9010
Gewicht : 0,43 kg
Breite : 220 mm
Höhe : 252,2 mm
Tiefe : 50 mm
Verpackungseinheit : 1 Stück
Sortiment : K
GTIN (EAN) : 4012799931782
Hersteller: MAICO
PP 45 AW Außenabdeckung
Artikelnummer: 0093.0178
Menge: 1,000 Stck

**10.355 PP 45 AS Außenabdeckung Außenabdeckung Aluminium, anthrazit pulverbeschichtet, ähnlich RAL 701**
Außenabdeckung aus Aluminium, Farbe anthrazit
pulverbeschichtet, ähnlich RAL 7016.
Mit integrierter Kondensatabtropkante.
Die integrierten Luftleitelemente halten die Abluft von
der Außenwand fern. Somit werden die Verfärbungen und
die Schmutzablagerungen an der Außenfassade deutlich
minimiert.
Die strömungsoptimierte Haube ist zusätzlich mit einer
Schalldämmeinlage ausgestattet.
Wird für den Einsatz der Geräte in windexponierten
Bereichen empfohlen.
Eine Außenabdeckung wird als notwendiges Zubehör für
die Endmontage-Sets PP 45 K, PP 45 O und PP 45 RC
benötigt.
Technische Daten
Einbauort : Außenwand
Material Gehäuse : Aluminium
Farbe : anthrazit pulverbeschichtet, ähnlich RAL 7016
Gewicht : 0,43 kg
Breite : 220 mm
Höhe : 252,2 mm
Tiefe : 50 mm
Verpackungseinheit : 1 Stück
Sortiment : K
GTIN (EAN) : 4012799936121
Hersteller: MAICO
PP 45 AS Außenabdeckung
Artikelnummer: 0093.0612
Menge: 1,000 Stck

**10.356 PP 45 LE Laibungselement Laibungselement mit Edelstahl-Abdeckung als notwendiges Zubehör für di**
Ein Laibungselement wird als notwendiges Zubehör für
die Endmontage-Sets PP 45 K, PP 45 O und PP 45 RC bei
einer Montage in der Fensterlaibung benötigt.
Die Außenabdeckung des Laibungskanals ist aus
gebürstetem Edelstahl.
Wird für den Einsatz der Geräte in windexponierten
Bereichen empfohlen.
Brandschutzklasse B1.
Technische Daten
Einbauort : Außenwand
Material Gehäuse : Kunststoff EPP
Material Außenabdeckung : Edelstahl
Farbe : Edelstahl, gebürstet
Gewicht : 1,25 kg
Brandschutz : Brandschutzklasse B1
Breite : 100 mm
Höhe : 400 mm
Tiefe : 661 mm
Verpackungseinheit : 1 Stück
Sortiment : K
GTIN (EAN) : 4012799931799
Hersteller: MAICO
PP 45 LE Laibungselement
Artikelnummer: 0093.0179
Menge: 1,000 Stck

**10.357 PP 45 LE Laibungselement-Verlängerung Laibungselement-Verlängerung als Zubehör für Laibungselement PP 45 LE**
Laibungselement-Verlängerung als Zubehör für
Laibungselement PP 45 LE. Die Verlängerung dient dazu
um die Laibungskanal-Einbaulänge von 535 mm auf 858 mm
zu verlängern.
Brandschutzklasse B1.
Technische Daten
Einbauort : Außenwand
Material Gehäuse : Kunststoff EPP
Farbe : schwarz
Gewicht : 0,453 kg
Brandschutz : Brandschutzklasse B1
Breite : 330 mm
Höhe : 400 mm
Tiefe : 100 mm
Verpackungseinheit : 1 Stück
Sortiment : K
GTIN (EAN) : 4012799991489
Hersteller: MAICO
PP 45 LEV Laibungselement-Verlängerung
Artikelnummer: 0093.1483
Menge: 1,000 Stck

**10.358 PP 45 LE Laibungselement-Winkel Laibungselement-Winkel 90 als Zubehör für Laibungselement PP 45 LE**
Laibungselement-Winkel 90  als Zubehör für
Laibungselement PP 45 LE. Der Winkel dient dazu die
Laibungskanal-Einbaulage um 90  umzulenken. Somit ist
die Positionierung der Kernbohrung oberhalb der
Fensterebene möglich. Weiterhin trägt der Winkel zur
Verbesserung der Normschallpegeldifferenzwerte bei.
Brandschutzklasse B1.
Technische Daten
Einbauort : Außenwand
Material Gehäuse : Kunststoff EPP
Farbe : schwarz
Gewicht : 0,65 kg
Brandschutz : Brandschutzklasse B1
Breite : 445 mm
Höhe : 445 mm
Tiefe : 100 mm
Verpackungseinheit : 1 Stück
Sortiment : K
GTIN (EAN) : 4012799992301
Hersteller: MAICO
PP 45 LEW90 Laibungselement-Winkel
Artikelnummer: 0093.1558
Menge: 1,000 Stck

**10.359 PP 45 SE Schalldämmelement Schalldämmelement als optionales Zubehör für Endmontage-Set PP 45 O, P**
Schalldämmelement als optionales Zubehör für
Endmontage-Set PP 45 O, PP 45 K und PP 45 RC.
Wird verwendet, um die Schallleistung zu reduzieren und
die Schalldämpfung zu erhöhen.
Reduktion der Schallleistung bei einem
Schalldämmelement bis 2 dB(A).
Reduktion der Schallleistung bei zwei
Schalldämmelementen (45  verdreht) bis 3,5 dB(A).
Lieferumfang:
1 x Außenring
1 x Innenteil
Das Innenteil dient nur zum Transportschutz und muss
vor dem Einbau in das Entmontage-Set entfernt werden.
Technische Daten
Einbauort : Wand
Material : Melaminharz
Farbe : grau
Gewicht : 0,018 kg
Brandschutz : Brandschutzklasse B1
Außendurchmesser : 154 mm
Breite : 154 mm
Höhe : 154 mm
Tiefe : 100 mm
Einfügungsdämpfung bei 63 Hz :
Einfügungsdämpfung bei 125 Hz :
Einfügungsdämpfung bei 250 Hz :
Einfügungsdämpfung bei 500 Hz :
Einfügungsdämpfung bei 1 kHz :
Einfügungsdämpfung bei 2 kHz :
Einfügungsdämpfung bei 4 kHz :
Einfügungsdämpfung bei 8 kHz :
Einfügungsdämpfung Gesamt : 1,5 dB / 2 dB
Einfügungsdämpfung Anmerkung : bei 2x PP45 SE (45
verdreht): 2,5-5 dB(A)
Schalldämmung : ja
Verpackungseinheit : 1 Stück
Sortiment : K
GTIN (EAN) : 4012799933083
Hersteller: MAICO
PP 45 SE Schalldämmelement
Artikelnummer: 0093.0308
Menge: 1,000 Stck

**10.360 PP 45 LT Leistungsteil Leistungsteil zur Erweiterung der Raumluftsteuerung RLS 45 K oder RLS**
Leistungsteil, um das PushPull-System auf mehr als 6
Geräte zu erweitern.
Pro Leistungsteil können weitere 6 Geräte angeschlossen
werden.
Wird per RS485 Schnittstelle an die Raumluftsteuerung
RLS 45 K oder RLS 45 O angeschlossen.
Die Befehle der Raumluftsteuerung RLS 45 K oder RLS 45
O werden durch das PP 45 LT an die angeschlossenen
Geräte weitergeleitet.
Pro Raumluftsteuerung können maximal drei
Leistungsteile angeschlossen werden.
Technische Daten
Bemessungsspannung : 230 V
Netzzuleitung : 2 x 1,5 mm2
Einbauort : Wand
Einbauart : Unterputz
Material : Kunststoff
Farbe : reinweiß, ähnlich RAL 9010
Gewicht : 0,111 kg
Breite : 80 mm
Höhe : 80 mm
Tiefe : 49 mm
Verpackungseinheit : 1 Stück
Sortiment : K
GTIN (EAN) : 4012799573616
Hersteller: MAICO
PP 45 LT Leistungsteil
Artikelnummer: 0157.0361
Menge: 1,000 Stck

**10.361 PP 45 EO EnOcean-Erweiterungsmodul Zur Ansteuerung der PP 45 RC und PPB 30 RC Geräte, wandelt die elektri**
Zur Umwandlung der elektrischen Signale auf EnOcean
Funk.
Damit können die PP 45 RC und PPB 30 RC Geräte
angesteuert werden.
Wird per RS485 Schnittstelle an die Raumluftsteuerung
RLS 45 K angeschlossen.
Damit ist auch eine System-Kombination von
kabelgebundenen PP 45 K und Funkgeräten PP 45 RC / PPB
30 RC möglich.
Mit dem Erweiterungsmodul PP 45 EO können weitere
EnOcean-Module z.B. Funksensoren (H, CO2) eingebunden
werden.
Technische Daten
Einbauort : Wand
Einbauart : Unterputz
Material : Kunststoff
Farbe : reinweiß, ähnlich RAL 9010
Gewicht : 0,111 kg
Breite : 80 mm
Höhe : 80 mm
Tiefe : 49 mm
Verpackungseinheit : 1 Stück
Sortiment : K
GTIN (EAN) : 4012799573623
Hersteller: MAICO
PP 45 EO EnOcean-Erweiterungsmodul
Artikelnummer: 0157.0362
Menge: 1,000 Stck

**10.362 DS 45 RC Funkschalter Funkschalter als Zubehör für die Endmontage-Sets PP 45 RC und PPB 30 R**
Der Funkschalter wird als Zubehör für die
Endmontage-Sets PP 45 RC und PPB 30 RC benötigt.
Der Funkschalter DS 45 RC verfügt über folgende
Einstellmöglichkeiten:
5 Lüftungsstufen mit Wärmerückgewinnung: PP45 - 15 / 20
/ 30 / 36 / 42 m3/h und PPB 30 - 5 / 12 / 18 / 22 / 26
m3/h.
Betriebsarten Dauerentlüftung mit Wärmerückgewinnung,
Querlüftung und Autobetrieb.
Betriebsart Dauerentlüftung mit Wärmerückgewinnung:
Push Pull Betrieb. Die Geräte laufen alternierend und
wechseln alle 60 s die Laufrichtung.
Betriebsart Querlüftung: Ein Gerät (Ventilator) ist
permanent im Zuluftbetrieb und das korrespondierende
Gerät (Ventilator) im Abluftbetrieb (z.B. für
Sommernachtkühlung).
Der Automatikbetrieb ist nur mit dem optional zu
integrierenden Feuchtesensor PP 45 HYI im PP45 RC Gerät
möglich. Bei dem PPB 30 RC ist der Feuchtesensor PP 45
HYI bereits installiert.
Im Automatikbetrieb wird das Fördervolumen stufenlos an
den Sensorwert angepasst. Der Automatikbetrieb ist für
beide Betriebsarten (Wärmerückgewinnung und
Querlüftung) möglich.
Zeitbegrenzte Intensivlüftung (Stoßlüftung),
zeitbegrenzte Abschaltung (Einschlaffunktion).
Über den Funkschalter DS 45 RC können beliebig viele
Geräte, sofern in Reichweite, angesteuert werden.
Einsatz überall dort, wo keine Steuerleitung
installiert werden kann.
Der Funkschalter benötigt keine Batterie.
Der Funkschalter kann angeschraubt oder auf Glasflächen
geklebt werden.
Technische Daten
Netzzuleitung : nicht notwendig
Einbauort : Wand
Einbauart : Aufputz
Material : Kunststoff
Farbe : reinweiß, ähnlich RAL 9010
Gewicht : 0,059 kg
Breite : 80 mm
Höhe : 80 mm
Tiefe : 15 mm
Verpackungseinheit : 1 Stück
Sortiment : K
GTIN (EAN) : 4012799573630
Hersteller: MAICO
DS 45 RC Funkschalter
Artikelnummer: 0157.0363
Menge: 1,000 Stck

**10.363 PP 45 AC EnOcean Actor Mit dem EnOcean Actor können die PushPull Funkgeräte PP 45 RC mit kabe**
Mit dem EnOcean Actor können die PushPull Funkgeräte PP
45 RC mit kabelgebundenen Abluftgeräten (ECA, ER) zu
einem Lüftungssystem kombiniert werden.
Der Actor kann als normaler Lichtschalter eingesetzt
werden. Mit einem Tastendruck werden die
kabelgebundenen Abluftgeräte (ECA, ER) eingeschaltet
und gleichzeitig wird ein Funktelegramm an das
Endmontage-Set PP 45 RC (Master) gesendet. Die PP 45 RC
Geräte (Master + Slave) bringen die für die
Abluftgeräte benötigte Zuluft.
Der Actor integriert sich mit allen gängigen
Schalterprogrammen und wird über zwei Serienwippen oder
eine Flächenwippe lokal bedient. Der Rahmen und die
Wippen (für EnOcean-Funkschalter) sind nicht im
Lieferumfang enthalten.
Technische Daten
Netzzuleitung : 5 x 1,5 mm2
Einbauort : Wand
Einbauart : Unterputz
Material : Kunststoff
Gewicht : 0,07 kg
Breite : 70 mm
Höhe : 70 mm
Tiefe : 40 mm
Verpackungseinheit : 1 Stück
Sortiment : K
GTIN (EAN) : 4012799990673
Hersteller: MAICO
PP 45 ACT EnOcean Actor
Artikelnummer: 0157.1445
Menge: 1,000 Stck

**10.364 PP 45 G2 Luftfilter, Ersatz Ersatz-Luftfilter für Einzelraumlüftungsgerät PushPull PP 45, Einbau i**
Ersatz-Luftfilter-Set für Einzelraumlüftungsgerät
PushPull 45.
Die G2 Filter werden innenseitig und die G3 Filter
außenseitig installiert.
Technische Daten
Gewicht : 0,004 kg
Filterklasse : G2
Breite : 140 mm
Höhe : 140 mm
Tiefe : 10 mm
Verpackungseinheit : 2 x G2
Sortiment : K
GTIN (EAN) : 4012799932734
Hersteller: MAICO
PP 45 G2 Luftfilter, Ersatz
Artikelnummer: 0093.0273
Menge: 1,000 Stck

**10.365 PP 45 G3 Luftfilter, Ersatz Ersatz-Luftfilter für Einzelraumlüftungsgerät PushPull PP 45, Einbau i**
Ersatz-Luftfilter-Set für Einzelraumlüftungsgerät
PushPull 45.
Die G2 Filter werden innenseitig und die G3 Filter
außenseitig installiert.
Technische Daten
Gewicht : 0,006 kg
Filterklasse : G3
Breite : 140 mm
Höhe : 140 mm
Tiefe : 15 mm
Verpackungseinheit : 2 x G3
Sortiment : K
GTIN (EAN) : 4012799932741
Hersteller: MAICO
PP 45 G3 Luftfilter, Ersatz
Artikelnummer: 0093.0274
Menge: 1,000 Stck

**10.366 PP 45 G2 Luftfilter, Ersatz Ersatz-Luftfilter-Set aus auswaschbaren Filtern, Filterklasse G2, 10 S**
Ersatz-Luftfilter-Set aus auswaschbaren Filtern.
Technische Daten
Gewicht : 0,344 kg
Filterklasse : G2
Breite : 140 mm
Höhe : 140 mm
Tiefe : 10 mm
Verpackungseinheit : 10 x G2
Sortiment : K
GTIN (EAN) : 4012799990994
Hersteller: MAICO
PP 45 G2P Luftfilter, Ersatz
Artikelnummer: 0093.1444
Menge: 1,000 Stck

**10.367 PP 60 K- Endmontage-Set Komplette Ventilatoreinheit für Einzelraumlüftungsgerät PushPull 60 K**
Merkmale:
Komplette Ventilatoreinheit für Einzelraumlüftungsgerät
PushPull 60 K mit Keramik-Wärmetauscher, Innenabdeckung
und zwei integrierte G3-Filter, so dass die Luft in
beide Richtungen gefiltert wird (optional: M6
Feinstaubfilter).
Einschub komplett aus schalldämmendem EPP.
Notwendiges Zubehör:
Rohbau-Set PP 60 KA-SR, PP 60 KA-SRW oder PP KA 60
KA-SRL für Außenwandmontage oder PP 60 KL-SR für
Laibungskanalmontage.
Raumluftsteuerung RLS PP-K.
Über eine Raumluftsteuerung RLS PP-K können mehrere
Geräte (max. 6) gleichzeitig gesteuert werden.
Die PushPull 60 Geräte werden immer paarweise
betrieben. Minimalanforderungen sind 2 x PushPull 60
Geräte und 1 Steuerung.
Wärmetauscher:
Keramik-Wärmetauscher mit wabenförmigen
Luftführungskanälen.
Wärmetauscher lässt sich nach Abnahme der
Innenabdeckung und des Filters einfach herausziehen.
WRG-Ventilator:
Ein Gleichstromventilator für Zu- und Abluft.
5 Lüftungsstufen mit Wärmerückgewinnung:
Die Lüftungsstufen sind je nach Ausführung des
Rohbau-Sets unterschiedlich.
Weitere Lüftungsstufen ohne Wärmerückgewinnung:
Querlüftung: Ein Gerät ist permanent in Zuluftbetrieb
und das korrespondierende Gerät im Abluftbetrieb (Z.B.
für Sommernachtkühlung).
Entfeuchtung: Wird manuell geschaltet. Die Geräte mit
Feuchtesensor laufen im Querlüftungsmodus bis die
Feuchte einen bestimmten Wert unterschritten hat.
Stufe 0, die Null-Luft-Stufe: Schließen der
Außenklappen bei starker Geruchsbelästigung von außen.
Hierbei verbraucht das Gerät keine elektrische Energie.
Montagehinweise:
Montage erfolgt in 2 Schritten:
Einbau des Rohbau-Sets PP 60 KA-SR für Außenwandmontage
oder Rohbau-Set PP 60 KL-SR für Laibungskanalmontage in
einer Kernlochbohrung DN 220.
Integration des Endmontagesets PP 60 K-SE.
Die Wandhülse des Rohbausets ist mit Putzschutzdeckeln
vor Verunreinigungen geschützt.
Die Abdeckungen sind leicht abnehmbar.
Keine Rohrverlegung notwendig.
Keine Einregulierung der Anlage notwendig.
Elektrischer Anschluss:
Das Gerät wird betriebsfertig montiert geliefert.
Elektrischer Anschluss erfolgt mittels Steckverbindung.
Verbindung zur Raumluftsteuerung RLS PP-K über
steckbare Steuerleitungen.
Kondensatablauf:
Die Abführung des Kondensats erfolgt über eine
integrierte Kondensatabtropfkante in der
Außenabdeckung.
Technische Daten
Fördervolumen : 17 m3/h / 22 m3/h / 30 m3/h / 41 m3/h /
50 m3/h (mit Rohbau-Set PP 60 KA-SR und SRW)
Energieeffizienzklasse : A
Maximale Leistungsaufnahme : 2 W / 2,4 W / 2,9 W / 3,7
W / 4,8 W
Schutzart : IP X0
Einbaulage : waagerecht
Systemart : dezentral
Material Gehäuse : Kunststoff EPP
Material Wärmetauscher : Keramik
Farbe : verkehrsweiß, ähnlich RAL 9016
Gewicht : 3,1 kg
Filterart : Außen- und Abluftfilter
Filterklasse : G3 (optional M6)
Breite : 327 mm
Höhe : 310 mm
Tiefe : 268 mm
Wärmebereitstellungsgrad : > 80 %
Notwendige Raumluftsteuerung : RLS PP-K
Schalldruckpegel : 18 dB(A) / 23 dB(A) / 27 dB(A) / 32
dB(A) / 35 dB(A) (Abstand 1 m, Freifeldbedingungen)
Bewertete max. Element-Normschallpegeldifferenz Dn,w :
44 dB
Verpackungseinheit : 1 Stück
Sortiment : K
GTIN (EAN) : 4012799952046
Hersteller: MAICO
PP 60 K-SE Endmontage-Set
Artikelnummer: 0095.0204
Menge: 1,000 Stck

**10.368 PP 60 KA Rohbau-Set Rohbau-Set bestehend aus Außenabdeckung aus Edelstahl, Wandhülse und P**
Rohbau-Set zum Einbau in die Außenwand.
Lieferumfang:
Wandhülse aus PVC mit zwei Putzschutzdeckeln und acht
Keilen zur Ausrichtung der Hülse in der Wandbohrung.
Außenabdeckung aus Edelstahl.
Wird als Zubehör für Endmontage-Set PP 60 K-SE
benötigt.
Technische Daten
Fördervolumen : 17 m3/h / 22 m3/h / 30 m3/h / 41 m3/h /
50 m3/h
Einbauort : Außenwand
Einbaulage : waagerecht
Material : Edelstahl
Farbe : Edelstahl, gebürstet
Gewicht : 2,2 kg
Nennweite : 200 mm
Breite : 545 mm
Höhe : 286 mm
Tiefe : 250 mm
Verpackungseinheit : 1 Stück
Sortiment : K
GTIN (EAN) : 4012799952053
Hersteller: MAICO
PP 60 KA-SR Rohbau-Set
Artikelnummer: 0095.0205
Menge: 1,000 Stck

**10.369 PP 60 KA Rohbau-Set Rohbau-Set bestehend aus Außenabdeckung aus verzinktem Stahlblech (wei**
Rohbau-Set zum Einbau in die Außenwand.
Lieferumfang:
Wandhülse aus PVC mit zwei Putzschutzdeckeln und acht
Keilen zur Ausrichtung der Hülse in der Wandbohrung.
Außenabdeckung aus verzinktem Stahlblech, Farbe weiß
ähnlich RAL 9010.
Wird als Zubehör für Endmontage-Set PP 60 K-SE
benötigt.
Technische Daten
Fördervolumen : 17 m3/h / 22 m3/h / 30 m3/h / 41 m3/h /
50 m3/h
Einbauort : Außenwand
Einbaulage : waagerecht
Material : Stahlblech, verzinkt
Farbe : reinweiß, ähnlich RAL 9010
Gewicht : 2,2 kg
Nennweite : 200 mm
Breite : 545 mm
Höhe : 286 mm
Tiefe : 250 mm
Verpackungseinheit : 1 Stück
Sortiment : K
GTIN (EAN) : 4012799952152
Hersteller: MAICO
PP 60 KA-SRW Rohbau-Set
Artikelnummer: 0095.0215
Menge: 1,000 Stck

**10.370 PP 60 KA Rohbau-Set Rohbau-Set bestehend aus Außenabdeckung aus Edelstahl, Wandhülse extra**
Rohbau-Set zum Einbau in die Außenwand.
Lieferumfang:
Wandhülse extra lang (700 mm) aus PVC mit zwei
Putzschutzdeckeln und acht Keilen zur Ausrichtung der
Hülse in der Wandbohrung.
Außenabdeckung aus Edelstahl.
Wird als Zubehör für Endmontage-Set PP 60 K-SE
benötigt.
Technische Daten
Fördervolumen : 17 m3/h / 22 m3/h / 30 m3/h / 41 m3/h /
50 m3/h
Einbauort : Außenwand
Einbaulage : waagerecht
Material : Edelstahl
Farbe : Edelstahl, gebürstet
Gewicht : 2,582 kg
Nennweite : 200 mm
Breite : 745 mm
Höhe : 286 mm
Tiefe : 250 mm
Verpackungseinheit : 1 Stück
Sortiment : K
GTIN (EAN) : 4012799952169
Hersteller: MAICO
PP 60 KA-SRL Rohbau-Set
Artikelnummer: 0095.0216
Menge: 1,000 Stck

**10.371 PP 60 KL Rohbau-Set Rohbau-Set bestehend aus Laibungselement, Wandhülse und Putzschutzdeck**
Rohbau-Set zum Einbau in die Fensterlaibung.
Lieferumfang:
Wandhülse aus PVC mit zwei Putzschutzdeckeln und acht
Keilen zur Ausrichtung der Hülse in der Wandbohrung.
Laibungselement aus Aluminium/Edelstahl.
Wird als Zubehör für Endmontage-Set PP 60 K-SE
benötigt.
Technische Daten
Fördervolumen : 17 m3/h / 21 m3/h / 27 m3/h / 39 m3/h /
46 m3/h
Einbauort : Fenster-Laibung
Einbaulage : waagerecht
Material : Aluminium/Edelstahl
Farbe : Edelstahl, gebürstet
Gewicht : 2,7 kg
Nennweite : 200 mm
Breite : 670 mm
Höhe : 360 mm
Tiefe : 574 mm
Verpackungseinheit : 1 Stück
Sortiment : K
GTIN (EAN) : 4012799952060
Hersteller: MAICO
PP 60 KL-SR Rohbau-Set
Artikelnummer: 0095.0206
Menge: 1,000 Stck

**10.372 PP 60 RH Rohbauhülse Rohbauhülse 700 mm, extra lang. Als Zubehör für PushPull Rohbausets PP**
Extra lange 700 mm Rohbauhülse für PushPull Geräte.
Als optionales Zubehör für die Rohbausets PP 60 KA-SR,
PP 60 KA-SRW und PP 60 KL-SR.
Lieferumfang: 1 x Rohbauhülse.
Technische Daten
Einbauort : Außenwand
Material : Kunststoff
Gewicht : 1,25 kg
Nennweite : 200 mm
Länge : 700 mm
Breite : 200 mm
Höhe : 700 mm
Tiefe : 200 mm
Verpackungseinheit : 1 Stück
Sortiment : K
GTIN (EAN) : 4012799590804
Hersteller: MAICO
PP 60 RHL Rohbauhülse
Artikelnummer: 0059.0080
Menge: 1,000 Stck

**10.373 RLS PP-K Raumluftsteuerung Raumluftsteuerung für PushPull 60 KA und PushPull 60 KL, Anschlussmögl**
Die Raumluftsteuerung wird als Zubehör für das PushPull
60 KA und PushPull 60 KL benötigt.
Die Raumluftsteuerung RLS PP-K verfügt über folgende
Einstellmöglichkeiten:
Betriebsarten Dauerentlüftung (mit Wärmerückgewinnung),
Querlüftung und Entfeuchtung.
5 Lüftungsstufen zwischen 17 und 55 m3/h.
Über eine Raumluftsteuerung RLS PP-K können bis zu 6
Geräte gleichzeitig angesteuert werden.
Technische Daten
Spannungsart : Wechselstrom
Bemessungsspannung : 230 V
Schutzart : IP X0
Netzzuleitung : 3 x 1,5 mm2
Einbauort : Wand
Einbauart : Unterputz
Einbaulage : senkrecht
Gewicht : 0,27 kg
Breite : 80 mm
Höhe : 150 mm
Tiefe : 65 mm
Verpackungseinheit : 1 Stück
Sortiment : K
GTIN (EAN) : 4012799571995
Hersteller: MAICO
RLS PP-K Raumluftsteuerung
Artikelnummer: 0157.0199
Menge: 1,000 Stck

**10.374 RLS PP-K Raumluftsteuerung Raumluftsteuerung für PushPull 60 KA und PushPull 60 KL, Anschlussmögl**
Die Raumluftsteuerung wird als Zubehör für das PushPull
60 KA und PushPull 60 KL benötigt.
Die Raumluftsteuerung RLS PP-K1 verfügt über folgende
Einstellmöglichkeiten:
Betriebsarten Dauerentlüftung (mit Wärmerückgewinnung),
Querlüftung und Entfeuchtung.
5 Lüftungsstufen zwischen 17 und 55 m3/h.
Keine Systemstufe "Aus".
Über eine Raumluftsteuerung RLS PP-K können bis zu 6
Geräte gleichzeitig angesteuert werden.
Technische Daten
Spannungsart : Wechselstrom
Bemessungsspannung : 230 V
Schutzart : IP X0
Netzzuleitung : 3 x 1,5 mm2
Einbauort : Wand
Einbauart : Unterputz
Einbaulage : senkrecht
Gewicht : 0,27 kg
Breite : 80 mm
Höhe : 150 mm
Tiefe : 65 mm
Verpackungseinheit : 1 Stück
Sortiment : K
GTIN (EAN) : 4012799571933
Hersteller: MAICO
RLS PP-K1 Raumluftsteuerung
Artikelnummer: 0157.0193
Menge: 1,000 Stck

**10.375 PPH-K Feuchtesensor Feuchtesensor für PushPull 60 KA und PushPull 60 KL als optionales Zub**
Feuchtesensor für Einzelraumlüftungsgerät PushPull 60
K.
Wird für die Betriebsart Entfeuchtung benötigt.
Pro Raumluftsteuerung RLS PP-K kann nur ein
Feuchtesensor PPH-K verwendet werden.
Technische Daten
Gewicht : 0,007 kg
Breite : 80 mm
Höhe : 80 mm
Tiefe : 10 mm
Verpackungseinheit : 1 Stück
Sortiment : K
GTIN (EAN) : 4012799572008
Hersteller: MAICO
PPH-K Feuchtesensor
Artikelnummer: 0157.0200
Menge: 1,000 Stck

**10.376 PPF G3 Luftfilter, Ersatz Ersatz-Luftfilter für Einzelraumlüftungsgeräte PushPull 60 KA und Push**
Ersatz-Luftfilter für Einzelraumlüftungsgerät PushPull
60 K.
Technische Daten
Gewicht : 0,031 kg
Filterklasse : G3 / G3
Breite : 190 mm
Höhe : 170 mm
Tiefe : 12 mm
Verpackungseinheit : 2 x G3
Sortiment : K
GTIN (EAN) : 4012799931690
Hersteller: MAICO
PPF G3 Luftfilter, Ersatz
Artikelnummer: 0093.0169
Menge: 1,000 Stck

**10.377 PPF M6 Luftfilter, Ersatz Ersatz-Luftfilter für Einzelraumlüftungsgeräte PushPull 60 KA und Push**
Ersatz-Luftfilter für Einzelraumlüftungsgerät PushPull
60 K.
Technische Daten
Gewicht : 0,076 kg
Filterklasse : M6 / M6
Breite : 190 mm
Höhe : 170 mm
Tiefe : 32 mm
Verpackungseinheit : 2 x M6
Sortiment : K
GTIN (EAN) : 4012799931706
Hersteller: MAICO
PPF M6 Luftfilter, Ersatz
Artikelnummer: 0093.0170
Menge: 1,000 Stck

**10.378 WRG 35-1 Endmontage-Set Ventilatoreinheit für Einzelraumlüftungsgerät WRG 35 mit Wärmerückgewi**
Standardausführung:
Notwendige Raumluftsteuerung RLS 5.
Merkmale:
Komplette Ventilatoreinheit für Einzelraumlüftungsgerät
WRG 35 mit Wärmerückgewinnung, Innenabdeckung sowie
zwei G4-Filtern enthalten. WRG 35H-SE: Mit integriertem
Hygrostat.
Notwendiges Zubehör:
Rohbauset WRG 35-SR.
Raumluftsteuerung RLS 5.
Über eine Raumluftsteuerung können mehrere Geräte (max.
9) gleichzeitig gesteuert werden.
An ein Gerät können bis zu 4 Raumluftsteuerungen RLS 5
angeschlossen werden. Die Vernetzung erfolgt mittels
Anschlussverteiler WRG 35-AAD und Anschlussleitungen
WRG 35-TAK.
Für Dauerbetrieb geeignet. Längere Ausschaltzeiten sind
nicht empfehlenswert.
Wärmetauscher:
Kreuzstrom-Plattenwärmetauscher aus Aluminium.
Getrennte Luftströme und somit keine Übertragung von
Gerüchen etc.
WRG-Ventilator:
2 Axial-Gleichstromventilatoren. Je ein Ventilator für
Zuluft und Abluft.
4 Lüftungsstufen mit Wärmerückgewinnung:
1 = Mindestlüftung (17 m3/h)
2 = Normallüftung (30 m3/h)
3 = Intensivlüftung 1 (45 m3/h)
4 = Intensivlüftung 2 (60 m3/h)
Weitere Lüftungsstufen ohne Wärmerückgewinnung:
Zuluftmodus, d.h. reiner Zuluftbetrieb mit 30 m3/h (z.
B. zur Nachtkühlung).
Abluftmodus, d.h. reiner Abluftbetrieb mit 30 m3/h (z.
B. Wohnungsweise Querlüftung). Dazu wird z.B. im
Schlafzimmer das WRG 35 auf Zuluftmodus geschaltet und
im Wohnzimmer auf Abluftmodus.
Stufe 0, die Null-Luft-Stufe: Schließen der
Außenklappen bei starker Geruchsbelästigung von Außen.
Hierbei verbraucht das Gerät weiterhin elektrische
Energie.
Montagehinweise:
Montage erfolgt in 2 Schritten:
Einbau des Rohbausets WRG 35-SR in einer
Kernlochbohrung DN 360.
Integration des Endmontagesets WRG 35-1-SE oder WRG
35H-SE.
Die Wandhülse des Rohbausets ist mit Putzschutzdeckeln
vor Verunreinigungen geschützt.
Die Montage der Außenabdeckung wird durch die
mitgelieferte Bohrschablone vereinfacht.
Die Abdeckungen sind leicht abnehmbar.
Keine Rohrverlegung notwendig.
Keine Einregulierung der Anlage notwendig.
Elektrischer Anschluss:
Das Gerät wird betriebsfertig montiert geliefert.
Elektrischer Anschluss erfolgt mittels mitgelieferter
Anschlussklemme.
Verbindung zur Raumluftsteuerung RLS 5 mittels
sechspoliger Steuerleitung (im Lieferumfang der
Raumluftsteuerung enthalten).
Kondensatablauf:
Die Kondensatableitung ist betriebsbereit montiert.
Die Abführung des Kondensats erfolgt über die
Außenabdeckung.
Technische Daten
Fördervolumen : 17 m3/h / 30 m3/h / 45 m3/h / 60 m3/h
Drehzahlsteuerbar : -
Reversierbarkeit : -
Energieeffizienzklasse : B
Spannungsart : Wechselstrom
Bemessungsspannung : 230 V
Netzfrequenz : 50 Hz
Maximale Leistungsaufnahme : 2 W / 4 W / 6 W / 8 W
IMax : 0,04 A / 0,05 A / 0,06 A / 0,07 A
Schutzart : IP X4
Elektrische Steckverbindung : Schraubanschluss
Integrierter Hygrostat : -
Einbauort : Wand
Einbaulage : waagerecht
Systemart : dezentral
Material Gehäuse : Kunststoff EPP
Material Wärmetauscher : Aluminium
Gewicht : 4,7 kg
Filterart : Staubfilter
Filterklasse : G4
Breite : 400 mm
Höhe : 380 mm
Tiefe : 400 mm
Umgebungstemperatur : 40  C
Wärmerückgewinnungsgrad : > 70 %
Wärmetauscherbauart : Kreuzstrom
Notwendige Raumluftsteuerung : RLS 5
Schalldruckpegel : 14 dB(A) / 25 dB(A) / 30 dB(A) / 37
dB(A) (Abstand 3 m,Freifeldbedingungen)
Bewertete max. Element-Normschallpegeldifferenz Dn,w :
39 dB
Verpackungseinheit : 1 Stück
Sortiment : K
GTIN (EAN) : 4012799822356
Hersteller: MAICO
WRG 35-1-SE Endmontage-Set
Artikelnummer: 0082.0235
Menge: 1,000 Stck

**10.379 WRG 35H- Endmontage-Set Ventilatoreinheit mit integriertem Hygrostat für Einzelraumlüftungsger**
Ausführung mit integriertem Hygrostat:
Notwendige Raumluftsteuerung RLS 5.
Merkmale:
Komplette Ventilatoreinheit für Einzelraumlüftungsgerät
WRG 35 mit Wärmerückgewinnung, Innenabdeckung sowie
zwei G4-Filtern enthalten. WRG 35H-SE: Mit integriertem
Hygrostat.
Notwendiges Zubehör:
Rohbauset WRG 35-SR.
Raumluftsteuerung RLS 5.
Über eine Raumluftsteuerung können mehrere Geräte (max.
9) gleichzeitig gesteuert werden.
An ein Gerät können bis zu 4 Raumluftsteuerungen RLS 5
angeschlossen werden. Die Vernetzung erfolgt mittels
Anschlussverteiler WRG 35-AAD und Anschlussleitungen
WRG 35-TAK.
Für Dauerbetrieb geeignet. Längere Ausschaltzeiten sind
nicht empfehlenswert.
Wärmetauscher:
Kreuzstrom-Plattenwärmetauscher aus Aluminium.
Getrennte Luftströme und somit keine Übertragung von
Gerüchen etc.
WRG-Ventilator:
2 Axial-Gleichstromventilatoren. Je ein Ventilator für
Zuluft und Abluft.
4 Lüftungsstufen mit Wärmerückgewinnung:
1 = Mindestlüftung (17 m3/h)
2 = Normallüftung (30 m3/h)
3 = Intensivlüftung 1 (45 m3/h)
4 = Intensivlüftung 2 (60 m3/h)
Weitere Lüftungsstufen ohne Wärmerückgewinnung:
Zuluftmodus, d.h. reiner Zuluftbetrieb mit 30 m3/h (z.
B. zur Nachtkühlung).
Abluftmodus, d.h. reiner Abluftbetrieb mit 30 m3/h (z.
B. Wohnungsweise Querlüftung). Dazu wird z.B. im
Schlafzimmer das WRG 35 auf Zuluftmodus geschaltet und
im Wohnzimmer auf Abluftmodus.
Stufe 0, die Null-Luft-Stufe: Schließen der
Außenklappen bei starker Geruchsbelästigung von Außen.
Hierbei verbraucht das Gerät weiterhin elektrische
Energie.
Montagehinweise:
Montage erfolgt in 2 Schritten:
Einbau des Rohbausets WRG 35-SR in einer
Kernlochbohrung DN 360.
Integration des Endmontagesets WRG 35-1-SE oder WRG
35H-SE.
Die Wandhülse des Rohbausets ist mit Putzschutzdeckeln
vor Verunreinigungen geschützt.
Die Montage der Außenabdeckung wird durch die
mitgelieferte Bohrschablone vereinfacht.
Die Abdeckungen sind leicht abnehmbar.
Keine Rohrverlegung notwendig.
Keine Einregulierung der Anlage notwendig.
Elektrischer Anschluss:
Das Gerät wird betriebsfertig montiert geliefert.
Elektrischer Anschluss erfolgt mittels mitgelieferter
Anschlussklemme.
Verbindung zur Raumluftsteuerung RLS 5 mittels
sechspoliger Steuerleitung (im Lieferumfang der
Raumluftsteuerung enthalten).
Kondensatablauf:
Die Kondensatableitung ist betriebsbereit montiert.
Die Abführung des Kondensats erfolgt über die
Außenabdeckung.
Technische Daten
Fördervolumen : 17 m3/h / 30 m3/h / 45 m3/h / 60 m3/h
Drehzahlsteuerbar : -
Reversierbarkeit : -
Energieeffizienzklasse : A
Spannungsart : Wechselstrom
Bemessungsspannung : 230 V
Netzfrequenz : 50 Hz
Maximale Leistungsaufnahme : 2 W / 4 W / 6 W / 8 W
IMax : 0,04 A / 0,05 A / 0,06 A / 0,07 A
Schutzart : IP X4
Elektrische Steckverbindung : Schraubanschluss
Integrierter Hygrostat : +
Einbauort : Wand
Einbaulage : waagerecht
Systemart : dezentral
Material Gehäuse : Kunststoff EPP
Material Wärmetauscher : Aluminium
Gewicht : 4,7 kg
Filterart : Staubfilter
Filterklasse : G4
Breite : 400 mm
Höhe : 380 mm
Tiefe : 400 mm
Umgebungstemperatur : 40  C
Wärmerückgewinnungsgrad : > 70 %
Wärmetauscherbauart : Kreuzstrom
Notwendige Raumluftsteuerung : RLS 5
Schalldruckpegel : 14 dB(A) / 25 dB(A) / 30 dB(A) / 37
dB(A) (Abstand 3 m,Freifeldbedingungen)
Bewertete max. Element-Normschallpegeldifferenz Dn,w :
39 dB
Verpackungseinheit : 1 Stück
Sortiment : K
GTIN (EAN) : 4012799822349
Hersteller: MAICO
WRG 35H-SE Endmontage-Set
Artikelnummer: 0082.0234
Menge: 1,000 Stck

**10.380 WRG 35-S Rohbau-Set Rohbau-Set bestehend aus Wandhülse (3-teilig), 2 Putzschutzdeckel, Ver**
Rohbauset zum Einbau in die Wand.
Lieferumfang: Wandhülse (3-teilig), 2 Putzschutzdeckel
und Außenabdeckung aus Edelstahl mit Bohrschablone.
Wird als Zubehör für Endmontage-Sets WRG 35-1-SE und
WRG 35H-SE benötigt.
Technische Daten
Einbauort : Wand
Material : Kunststoff EPP
Gewicht : 2,2 kg
Nennweite : 350 mm
Breite : 346 mm
Höhe : 350 mm
Tiefe : 350 mm
Umgebungstemperatur : 40  C
Verpackungseinheit : 1 Stück
Sortiment : K
GTIN (EAN) : 4012799924500
Hersteller: MAICO
WRG 35-SR Rohbau-Set
Artikelnummer: 0192.0450
Menge: 1,000 Stck

**10.381 WRG 35-V Verlängerungshülse Verlängerung 111,5 mm zur Wandhülse vom Einzelraumlüftungsgerät WRG 35**
Verlängerung zur Wandhülse vom Einzelraumlüftungsgerät
WRG 35 .
Lieferumfang: Verlängerungshülse, 2 Trennstege und
Kondensatschlauch.
Technische Daten
Einbauort : Wand
Material : Kunststoff EPP
Gewicht : 0,2 kg
Nennweite : 350 mm
Breite : 350 mm
Höhe : 350 mm
Tiefe : 350 mm
Umgebungstemperatur : 40  C
Verpackungseinheit : 1 Stück
Sortiment : K
GTIN (EAN) : 4012799924517
Hersteller: MAICO
WRG 35-VH Verlängerungshülse
Artikelnummer: 0192.0451
Menge: 1,000 Stck

**10.382 WRG 35-A Ausgleichsrahmen Ausgleichsrahmen für Einzelraumlüftungsgerät WRG 35, zum Ausgleich von**
Ausgleichsrahmen für Einzelraumlüftungsgerät WRG 35.
Der Ausgleichsrahmen ist notwendig, wenn die Wand
dünner als 350 mm ist und das Rohbauset (Wandhülse)
somit zu weit aus der Wand ragt, so dass die
Außenabdeckung nicht mehr montiert werden kann. Die
Außenwand muss jedoch mindestens 251 mm dick sein.
Lieferumfang:
1 x Ausgleichsrahmen (Material: V2A)
1 x Verlängerungshülse (Material: PVC)
1 x Trennsteg (Material: EPP)
1 x Verlängerung Kondensatablauf (Material: EPP)
Technische Daten
Einbau : außen
Einbauort : Wand
Einbaulage : waagerecht
Material : Kunststoff EPP
Material Gehäuse : Edelstahl
Gewicht : 1,3 kg
Breite : 370 mm
Höhe : 370 mm
Tiefe : 104 mm
Umgebungstemperatur : 40  C
Verpackungseinheit : 1 Stück
Sortiment : K
GTIN (EAN) : 4012799924548
Hersteller: MAICO
WRG 35-AR Ausgleichsrahmen
Artikelnummer: 0192.0454
Menge: 1,000 Stck

**10.383 RLS 5 AP Raumluftsteuerung Raumluftsteuerung zur Aufputz-Montage für Endmontage-Set WRG 35-1-SE o**
Raumluftsteuerung für Einzelraumlüftungsgerät WRG 35.
Die Steuerung wird als Zubehör für das Endmontage-Set
WRG 35-1-SE und WRG 35H-SE benötigt.
Mitgeliefertes Zubehör: Anschlussleitung 5 m.
Über eine Raumluftsteuerung RLS 5 können mehrere Geräte
(max. 9) gleichzeitig gesteuert werden.
Automatikbetrieb mit individuell programmierbarem
Wochenprogramm.
Timerfunktion für Partybetrieb oder Ruhebetrieb.
Urlaubsmodus programmierbar.
Filterwechselanzeige zwischen 2 und 9 Monaten
einstellbar.
Betriebsstundenanzeige.
Technische Daten
Schutzart : IP 00
Einbauart : Aufputz
Einbaulage : beliebig
Material : Kunststoff
Farbe : weiß
Gewicht : 0,2 kg
Breite : 80 mm
Höhe : 80 mm
Tiefe : 20 mm
Verpackungseinheit : 1 Stück
Sortiment : K
GTIN (EAN) : 4012799578451
Hersteller: MAICO
RLS 5 AP Raumluftsteuerung
Artikelnummer: 0157.0845
Menge: 1,000 Stck

**10.384 RLS 5 UP Raumluftsteuerung Raumluftsteuerung zur Unterputz-Montage für Endmontage-Set WRG 35-1-SE**
Raumluftsteuerung für Einzelraumlüftungsgerät WRG 35.
Die Steuerung wird als Zubehör für das Endmontage-Set
WRG 35-1-SE und WRG 35H-SE benötigt.
Mitgeliefertes Zubehör: Anschlussleitung 5 m.
Über eine Raumluftsteuerung RLS 5 können mehrere Geräte
(max. 9) gleichzeitig gesteuert werden.
Automatikbetrieb mit individuell programmierbarem
Wochenprogramm.
Timerfunktion für Partybetrieb oder Ruhebetrieb.
Urlaubsmodus programmierbar.
Filterwechselanzeige zwischen 2 und 9 Monaten
einstellbar.
Betriebsstundenanzeige.
Technische Daten
Schutzart : IP 00
Einbauart : Unterputz
Einbaulage : beliebig
Material : Kunststoff
Farbe : weiß
Gewicht : 0,1 kg
Breite : 80 mm
Höhe : 80 mm
Tiefe : 20 mm
Verpackungseinheit : 1 Stück
Sortiment : K
GTIN (EAN) : 4012799578468
Hersteller: MAICO
RLS 5 UP Raumluftsteuerung
Artikelnummer: 0157.0846
Menge: 1,000 Stck

**10.385 WRG 35-A Anschlussverteiler Anschlussverteiler zum Vernetzen mehrerer Einzelraumlüftungsgeräte WRG**
Anschlussverteiler zum Vernetzen mehrerer (max. 9)
Einzelraumlüftungsgeräte WRG 35 bzw. zum Vernetzen mit
einer oder mehrerer (max. 4) Raumluftsteuerung(en) RLS
4-1 oder RLS 5.
Der Anschlussverteiler ist mit drei RJ-12 Buchsen
ausgestattet.
Passende Anschlussleitungen:
WRG 35-TAK 5 (5 m)
WRG 35-TAK 10 (10 m)
Technische Daten
Gewicht : 0,03 kg
Breite : 50 mm
Höhe : 50 mm
Tiefe : 20 mm
Verpackungseinheit : 1 Stück
Sortiment : K
GTIN (EAN) : 4012799925019
Hersteller: MAICO
WRG 35-AAD Anschlussverteiler
Artikelnummer: 0092.0501
Menge: 1,000 Stck

**10.386 WRG 35-T Anschlussleitung Anschlussleitung 5 m für Anschlussverteiler WRG 35-AAD**
Anschlussleitung mit beidseitigem RJ 12 Stecker für WRG
35.
Technische Daten
Gewicht : 0,1 kg
Länge : 5 m
Breite : 5.000 mm
Höhe : 6 mm
Tiefe : 2 mm
Verpackungseinheit : 1 Stück
Sortiment : K
GTIN (EAN) : 4012799925026
Hersteller: MAICO
WRG 35-TAK 5 Anschlussleitung
Artikelnummer: 0092.0502
Menge: 1,000 Stck

**10.387 WRG 35-T Anschlussleitung Anschlussleitung 10 m für Anschlussverteiler WRG 35-AAD**
Anschlussleitung mit beidseitigem RJ 12 Stecker für WRG
35.
Technische Daten
Gewicht : 0,2 kg
Länge : 10 m
Breite : 10.000 mm
Höhe : 7 mm
Tiefe : 3 mm
Verpackungseinheit : 1 Stück
Sortiment : K
GTIN (EAN) : 4012799925033
Hersteller: MAICO
WRG 35-TAK 10 Anschlussleitung
Artikelnummer: 0092.0503
Menge: 1,000 Stck

**10.388 WRG 35-G Luftfilter, Ersatz Ersatz-Luftfilter für Einzelraumlüftungsgerät WRG 35, Filterklasse G4,**
Ersatz-Luftfilter für Einzelraumlüftungsgerät WRG 35 .
Einfacher Filterwechsel.
Technische Daten
Einbaulage : senkrecht / waagerecht
Gewicht : 0,027 kg
Filterklasse : G4
Breite : 175 mm
Höhe : 150 mm
Tiefe : 10 mm
Verpackungseinheit : 2 Stück
Sortiment : K
GTIN (EAN) : 4012799924524
Hersteller: MAICO
WRG 35-G4 Luftfilter, Ersatz
Artikelnummer: 0192.0452
Menge: 1,000 Stck

**10.389 WRG 35-F Luftfilter, Ersatz Ersatz-Luftfilter nur für Zuluft für Einzelraumlüftungsgerät WRG 35, F**
Ersatz-Luftfilter für Einzelraumlüftungsgerät WRG 35 .
Einfacher Filterwechsel.
Technische Daten
Einbaulage : senkrecht / waagerecht
Gewicht : 0,048 kg
Filterklasse : F7
Breite : 175 mm
Höhe : 160 mm
Tiefe : 20 mm
Verpackungseinheit : 1 Stück
Sortiment : K
GTIN (EAN) : 4012799924531
Hersteller: MAICO
WRG 35-F7 Luftfilter, Ersatz
Artikelnummer: 0192.0453
Menge: 1,000 Stck

**10.390 Duo AO-S Einbaumontage-Set Einbaumontage-Set für dezentrales Lüftungsgerät mit Wärmerückgewinnung**
Merkmale:
Einbaumontage-Set für dezentrales Lüftungsgerät mit
Wärmerückgewinnung bestehend aus Lüftungsgerät mit
Innenabdeckung, hoch effizientem
Enthalpie-Kreuzgegenstrom-Wärmetauscher,
EC-Radialventilatoren in Außenluft und Fortluft,
Feuchteüberwachung (Einbaumontage-Set Duo A-SE/Duo
Z-SE), Luftqualitätssensor (Einbaumontage-Set Duo
A-SE/Duo Z-SE) und 2 x G3-Filter.
Für den Einsatz in einzelnen Räumen oder kleinen
Wohneinheiten.
Mit den zwei Gerätevarianten ist sowohl eine einfache
Aufputzmontage und eine Belüftung eines Raumes
(Einbaumontage-Set Duo A-SE/Duo AO-SE) als auch eine
unauffällige Unterputzmontage mit der Möglichkeit einen
zweiten Raum zu be- oder entlüften möglich
(Einbaumontage-Set Duo Z-SE/Duo ZO-SE).
Gehäuse aus schalldämmendem EPP mit Blechverkleidung,
pulverbeschichtet.
Farbe: weiß, ähnlich RAL 9010.
Optisch ansprechende Gehäuseabdeckung.
Bedieneinheit direkt am Gerät.
3 Lüftungsstufen.
Keine Einregulierung der Volumenströme notwendig.
Eco-Betrieb.
Duo A-SE/Duo Z-SE: Bedarfsgerechte Lüftung durch
Feuchtesensor oder Luftqualitätssensor (VOC).
Flüsterprogramm für reduzierte Geräuschentwicklung.
Mit 2 integrierten G3-Filtern, M6-Filter optional.
Filterwechsel ohne Werkzeug möglich.
Kein Kondensatablauf notwendig.
Notwendiges Zubehör:
Rohbaumontage-Set Duo A-SR für Einbaumontage-Set Duo
A-SE
Rohbaumontage-Set Duo Z-SR für Einbaumontage-Set Duo
Z-SE
Kombi-Wandstutzen Duo KWS E (Farbe: Edelstahl
beschichtet) oder Duo KWS W (Farbe: weiß
pulverbeschichtet, ähnlich RAL 9010)
Wärmetauscher:
Enthalpie-Wärmetauscher in Kreuz-Gegenstrombauweise.
Hohe Temperatur und Feuchteübergang.
Bedienteil:
Bedieneinheit direkt am Gerät.
3 manuelle Luftstufen.
3 manuelle Luftstufen im Flüsterbetrieb.
ECO-Abluft / ECO-Zuluft.
Duo A-SE/Duo Z-SE: Bedarfsgerechte
Volumenstromeinstellung durch Feuchte- oder
Luftqualitätsmessungen (VOC).
Ein- und Ausschaltfunktion.
Filterwechselanzeige.
Fehlermeldung.

Frostschutz:
Verhindert das Einfrieren des Wärmetauschers bei tiefen
Außentemperaturen.
Reduzieren des Zuluftvolumenstromes bei drohender
Vereisung.
Energieeffiziente Ventilatoren:
EC-Ventilatorentechnik mit einer sehr geringen
elektrischen Leistungsaufnahme.
5,7 W in Stufe 2 (30 m3/h) für das gesamte Gerät.
Montagehinweise:
Montage erfolgt in 5 einfachen Schritten:
Anzeichnen der Kernlochbohrungen und
Gerätebefestigungspunkten mit Hilfe einer Bohrschablone
Ausführen der Kernlochbohrungen Ï140 mm
Einbringen des Rohbaumontage-Sets
Befestigen des Einbaumontage-Sets
Befestigen des Kombi-Wandstutzen
Die Wandhülsen des Rohbaumontage-Sets ist mit
Putzschutzdeckeln vor Verunreinigungen geschützt.
Die Abdeckungen sind leicht abnehmbar.
Keine Rohrverlegung beim Variante Duo A notwendig.
Keine Einregulierung der Anlage notwendig.
Elektrischer Anschluss:
Das Gerät wird betriebsfertig montiert geliefert.
Elektrischer Anschluss erfolgt mittels
Kaltgerätestecker (Duo A-SE und AO-SE) bzw.
Festverdrahtung (Duo Z-SE und ZO-SE).
Kondensatablauf:
Durch den integrierten Enthalpie-Wärmetauscher ist kein
Kondensatablauf notwendig.
Technische Daten
Anzahl Lüftungsstufen : 3
Fördervolumen : 20 m3/h / 30 m3/h / 60 m3/h (mit
Rohbaumontage-Set Duo A-SR)
SEC average : -32,22 kWh/(m2*a)
Energieeffizienzklasse : B
Spannungsart : Wechselstrom
Bemessungsspannung : 230 V
Netzfrequenz : 50 Hz / 60 Hz
Maximale Leistungsaufnahme : 4,2 W / 5,7 W / 16,6 W
Stand-By-Leistungsaufnahme : 1,5 W
IMax : 0,2 A
Schutzart : IP 00
Elektrische Steckverbindung : Klemme / Stecker
Einbauort : Außenwand
Einbauart : Aufputz
Systemart : dezentral
Material Gehäuse : Stahlblech, pulverbeschichtet
Material Wärmetauscher : Kunststoff
Material Innenverkleidung : Kunststoff EPP
Farbe : weiß, ähnlich RAL 9010
Gewicht : 21 kg
Filterart : Außen- und Abluftfilter
Filterklasse : G3 (optional M6)
Anschlussdurchmesser : 90 mm
Breite : 442 mm
Höhe : 859 mm
Tiefe : 160 mm
Fördermitteltemperatur bei IMax : -15  C bis 60  C
Umgebungstemperatur : 10  C bis 40  C
Max. Wärmebereitstellungsgrad nach DIN EN 13141-7 (A7)
: 91,4 %
Wärmetauscherbauart : Enthalpie-Kreuz-Gegenstrom
Zulässige Feuchte im Aufstellraum : 70 %
Frostschutzschaltung : ja
Filterüberwachung : zeitgesteuert
Schalldruckpegel : 30 dB(A) / 33 dB(A) / 42 dB(A)
(Abstand 1 m, Freifeldbedingungen)
Bewertete max. Element-Normschallpegeldifferenz Dn,w :
43 dB (gemessen mit Kombi-Wandstutzen, 52 dB gemessen
mit Laibungselement)
Bewertetes Schalldämmmass Rw,R : 18 dB (gemessen mit
Kombi-Wandstutzen, 27 dB gemessen mit Laibungselement)
Verpackungseinheit : 2 x G3
Sortiment : K
GTIN (EAN) : 4012799955603
Hersteller: MAICO
Duo AO-SE Einbaumontage-Set
Artikelnummer: 0095.0560
Menge: 1,000 Stck

**10.391 Duo A-SE Einbaumontage-Set Einbaumontage-Set für dezentrales Lüftungsgerät mit Wärmerückgewinnung**
Merkmale:
Einbaumontage-Set für dezentrales Lüftungsgerät mit
Wärmerückgewinnung bestehend aus Lüftungsgerät mit
Innenabdeckung, hoch effizientem
Enthalpie-Kreuzgegenstrom-Wärmetauscher,
EC-Radialventilatoren in Außenluft und Fortluft,
Feuchteüberwachung (Einbaumontage-Set Duo A-SE/Duo
Z-SE), Luftqualitätssensor (Einbaumontage-Set Duo
A-SE/Duo Z-SE) und 2 x G3-Filter.
Für den Einsatz in einzelnen Räumen oder kleinen
Wohneinheiten.
Mit den zwei Gerätevarianten ist sowohl eine einfache
Aufputzmontage und eine Belüftung eines Raumes
(Einbaumontage-Set Duo A-SE/Duo AO-SE) als auch eine
unauffällige Unterputzmontage mit der Möglichkeit einen
zweiten Raum zu be- oder entlüften möglich
(Einbaumontage-Set Duo Z-SE/Duo ZO-SE).
Gehäuse aus schalldämmendem EPP mit Blechverkleidung,
pulverbeschichtet.
Farbe: weiß, ähnlich RAL 9010.
Optisch ansprechende Gehäuseabdeckung.
Bedieneinheit direkt am Gerät.
3 Lüftungsstufen.
Keine Einregulierung der Volumenströme notwendig.
Eco-Betrieb.
Duo A-SE/Duo Z-SE: Bedarfsgerechte Lüftung durch
Feuchtesensor oder Luftqualitätssensor (VOC).
Flüsterprogramm für reduzierte Geräuschentwicklung.
Mit 2 integrierten G3-Filtern, M6-Filter optional.
Filterwechsel ohne Werkzeug möglich.
Kein Kondensatablauf notwendig.
Notwendiges Zubehör:
Rohbaumontage-Set Duo A-SR für Einbaumontage-Set Duo
A-SE
Rohbaumontage-Set Duo Z-SR für Einbaumontage-Set Duo
Z-SE
Kombi-Wandstutzen Duo KWS E (Farbe: Edelstahl
beschichtet) oder Duo KWS W (Farbe: weiß
pulverbeschichtet, ähnlich RAL 9010)
Wärmetauscher:
Enthalpie-Wärmetauscher in Kreuz-Gegenstrombauweise.
Hohe Temperatur und Feuchteübergang.
Bedienteil:
Bedieneinheit direkt am Gerät.
3 manuelle Luftstufen.
3 manuelle Luftstufen im Flüsterbetrieb.
ECO-Abluft / ECO-Zuluft.
Duo A-SE/Duo Z-SE: Bedarfsgerechte
Volumenstromeinstellung durch Feuchte- oder
Luftqualitätsmessungen (VOC).
Ein- und Ausschaltfunktion.
Filterwechselanzeige.
Fehlermeldung.

Frostschutz:
Verhindert das Einfrieren des Wärmetauschers bei tiefen
Außentemperaturen.
Reduzieren des Zuluftvolumenstromes bei drohender
Vereisung.
Energieeffiziente Ventilatoren:
EC-Ventilatorentechnik mit einer sehr geringen
elektrischen Leistungsaufnahme.
5,7 W in Stufe 2 (30 m3/h) für das gesamte Gerät.
Montagehinweise:
Montage erfolgt in 5 einfachen Schritten:
Anzeichnen der Kernlochbohrungen und
Gerätebefestigungspunkten mit Hilfe einer Bohrschablone
Ausführen der Kernlochbohrungen Ï140 mm
Einbringen des Rohbaumontage-Sets
Befestigen des Einbaumontage-Sets
Befestigen des Kombi-Wandstutzen
Die Wandhülsen des Rohbaumontage-Sets ist mit
Putzschutzdeckeln vor Verunreinigungen geschützt.
Die Abdeckungen sind leicht abnehmbar.
Keine Rohrverlegung beim Variante Duo A notwendig.
Keine Einregulierung der Anlage notwendig.
Elektrischer Anschluss:
Das Gerät wird betriebsfertig montiert geliefert.
Elektrischer Anschluss erfolgt mittels
Kaltgerätestecker (Duo A-SE und AO-SE) bzw.
Festverdrahtung (Duo Z-SE und ZO-SE).
Kondensatablauf:
Durch den integrierten Enthalpie-Wärmetauscher ist kein
Kondensatablauf notwendig.
Technische Daten
Anzahl Lüftungsstufen : 3
Fördervolumen : 20 m3/h / 30 m3/h / 60 m3/h (mit
Rohbaumontage-Set Duo A-SR)
SEC average : -38,89 kWh/(m2*a)
Energieeffizienzklasse : A
Spannungsart : Wechselstrom
Bemessungsspannung : 230 V
Netzfrequenz : 50 Hz / 60 Hz
Maximale Leistungsaufnahme : 4,2 W / 5,7 W / 16,6 W
Stand-By-Leistungsaufnahme : 1,5 W
IMax : 0,2 A
Schutzart : IP 00
Elektrische Steckverbindung : Klemme / Stecker
Einbauort : Außenwand
Einbauart : Aufputz
Systemart : dezentral
Material Gehäuse : Stahlblech, pulverbeschichtet
Material Wärmetauscher : Kunststoff
Material Innenverkleidung : Kunststoff EPP
Farbe : weiß, ähnlich RAL 9010
Gewicht : 21 kg
Filterart : Außen- und Abluftfilter
Filterklasse : G3 (optional M6)
Anschlussdurchmesser : 90 mm
Breite : 442 mm
Höhe : 859 mm
Tiefe : 160 mm
Fördermitteltemperatur bei IMax : -15  C bis 60  C
Umgebungstemperatur : 10  C bis 40  C
Max. Wärmebereitstellungsgrad nach DIN EN 13141-7 (A7)
: 91,4 %
Wärmetauscherbauart : Enthalpie-Kreuz-Gegenstrom
Zulässige Feuchte im Aufstellraum : 70 %
Frostschutzschaltung : ja
Filterüberwachung : zeitgesteuert
Schalldruckpegel : 30 dB(A) / 33 dB(A) / 42 dB(A)
(Abstand 1 m, Freifeldbedingungen)
Bewertete max. Element-Normschallpegeldifferenz Dn,w :
43 dB (gemessen mit Kombi-Wandstutzen, 52 dB gemessen
mit Laibungselement)
Bewertetes Schalldämmmass Rw,R : 18 dB (gemessen mit
Kombi-Wandstutzen, 27 dB gemessen mit Laibungselement)
Verpackungseinheit : 2 x G3
Sortiment : K
GTIN (EAN) : 4012799953302
Hersteller: MAICO
Duo A-SE Einbaumontage-Set
Artikelnummer: 0095.0330
Menge: 1,000 Stck

**10.392 Duo ZO-S Einbaumontage-Set Einbaumontage-Set für dezentrales Lüftungsgerät mit Wärmerückgewinnung**
Merkmale:
Einbaumontage-Set für dezentrales Lüftungsgerät mit
Wärmerückgewinnung bestehend aus Lüftungsgerät mit
Innenabdeckung, hoch effizientem
Enthalpie-Kreuzgegenstrom-Wärmetauscher,
EC-Radialventilatoren in Außenluft und Fortluft,
Feuchteüberwachung (Einbaumontage-Set Duo A-SE/Duo
Z-SE), Luftqualitätssensor (Einbaumontage-Set Duo
A-SE/Duo Z-SE) und 2 x G3-Filter.
Für den Einsatz in einzelnen Räumen oder kleinen
Wohneinheiten.
Mit den zwei Gerätevarianten ist sowohl eine einfache
Aufputzmontage und eine Belüftung eines Raumes
(Einbaumontage-Set Duo A-SE/Duo AO-SE) als auch eine
unauffällige Unterputzmontage mit der Möglichkeit einen
zweiten Raum zu be- oder entlüften möglich
(Einbaumontage-Set Duo Z-SE/Duo ZO-SE).
Gehäuse aus schalldämmendem EPP mit Blechverkleidung,
pulverbeschichtet.
Farbe: weiß, ähnlich RAL 9010.
Optisch ansprechende Gehäuseabdeckung.
Bedieneinheit direkt am Gerät.
3 Lüftungsstufen.
Keine Einregulierung der Volumenströme notwendig.
Eco-Betrieb.
Duo A-SE/Duo Z-SE: Bedarfsgerechte Lüftung durch
Feuchtesensor oder Luftqualitätssensor (VOC).
Flüsterprogramm für reduzierte Geräuschentwicklung.
Mit 2 integrierten G3-Filtern, M6-Filter optional.
Filterwechsel ohne Werkzeug möglich.
Kein Kondensatablauf notwendig.
Notwendiges Zubehör:
Rohbaumontage-Set Duo A-SR für Einbaumontage-Set Duo
A-SE
Rohbaumontage-Set Duo Z-SR für Einbaumontage-Set Duo
Z-SE
Kombi-Wandstutzen Duo KWS E (Farbe: Edelstahl
beschichtet) oder Duo KWS W (Farbe: weiß
pulverbeschichtet, ähnlich RAL 9010)
Wärmetauscher:
Enthalpie-Wärmetauscher in Kreuz-Gegenstrombauweise.
Hohe Temperatur und Feuchteübergang.
Bedienteil:
Bedieneinheit direkt am Gerät.
3 manuelle Luftstufen.
3 manuelle Luftstufen im Flüsterbetrieb.
ECO-Abluft / ECO-Zuluft.
Duo A-SE/Duo Z-SE: Bedarfsgerechte
Volumenstromeinstellung durch Feuchte- oder
Luftqualitätsmessungen (VOC).
Ein- und Ausschaltfunktion.
Filterwechselanzeige.
Fehlermeldung.

Frostschutz:
Verhindert das Einfrieren des Wärmetauschers bei tiefen
Außentemperaturen.
Reduzieren des Zuluftvolumenstromes bei drohender
Vereisung.
Energieeffiziente Ventilatoren:
EC-Ventilatorentechnik mit einer sehr geringen
elektrischen Leistungsaufnahme.
5,7 W in Stufe 2 (30 m3/h) für das gesamte Gerät.
Montagehinweise:
Montage erfolgt in 5 einfachen Schritten:
Anzeichnen der Kernlochbohrungen und
Gerätebefestigungspunkten mit Hilfe einer Bohrschablone
Ausführen der Kernlochbohrungen Ï140 mm
Einbringen des Rohbaumontage-Sets
Befestigen des Einbaumontage-Sets
Befestigen des Kombi-Wandstutzen
Die Wandhülsen des Rohbaumontage-Sets ist mit
Putzschutzdeckeln vor Verunreinigungen geschützt.
Die Abdeckungen sind leicht abnehmbar.
Keine Rohrverlegung beim Variante Duo A notwendig.
Keine Einregulierung der Anlage notwendig.
Elektrischer Anschluss:
Das Gerät wird betriebsfertig montiert geliefert.
Elektrischer Anschluss erfolgt mittels
Kaltgerätestecker (Duo A-SE und AO-SE) bzw.
Festverdrahtung (Duo Z-SE und ZO-SE).
Kondensatablauf:
Durch den integrierten Enthalpie-Wärmetauscher ist kein
Kondensatablauf notwendig.
Technische Daten
Anzahl Lüftungsstufen : 3
Fördervolumen : 20 m3/h / 30 m3/h / 60 m3/h (mit
Rohbaumontage-Set Duo Z-SR)
SEC average : -32,22 kWh/(m2*a)
Energieeffizienzklasse : B
Spannungsart : Wechselstrom
Bemessungsspannung : 230 V
Netzfrequenz : 50 Hz / 60 Hz
Maximale Leistungsaufnahme : 4,2 W / 5,7 W / 16,6 W
Stand-By-Leistungsaufnahme : 1,5 W
IMax : 0,2 A
Schutzart : IP 00
Elektrische Steckverbindung : Klemme
Einbauort : Außenwand
Einbauart : Unterputz
Systemart : dezentral
Material Gehäuse : Stahlblech, pulverbeschichtet
Material Wärmetauscher : Kunststoff
Material Innenverkleidung : Kunststoff EPP
Farbe : weiß, ähnlich RAL 9010
Gewicht : 21 kg
Filterart : Außen- und Abluftfilter
Filterklasse : G3 (optional M6)
Anschlussdurchmesser : 90 mm
Breite : 442 mm
Höhe : 859 mm
Tiefe : 160 mm
Fördermitteltemperatur bei IMax : -15  C bis 60  C
Umgebungstemperatur : 10  C bis 40  C
Max. Wärmebereitstellungsgrad nach DIN EN 13141-7 (A7)
: 91,4 %
Wärmetauscherbauart : Enthalpie-Kreuz-Gegenstrom
Zulässige Feuchte im Aufstellraum : 70 %
Frostschutzschaltung : ja
Filterüberwachung : zeitgesteuert
Schalldruckpegel : 19 dB(A) / 20 dB(A) / 30 dB(A)
(Abstand 1 m, Freifeldbedingungen)
Bewertete max. Element-Normschallpegeldifferenz Dn,w :
43 dB (gemessen mit Kombi-Wandstutzen, 52 dB gemessen
mit Laibungselement)
Bewertetes Schalldämmmass Rw,R : 18 dB (gemessen mit
Kombi-Wandstutzen, 27 dB gemessen mit Laibungselement)
Verpackungseinheit : 2 x G3
Sortiment : K
GTIN (EAN) : 4012799955610
Hersteller: MAICO
Duo ZO-SE Einbaumontage-Set
Artikelnummer: 0095.0561
Menge: 1,000 Stck

**10.393 Duo Z-SE Einbaumontage-Set Einbaumontage-Set für dezentrales Lüftungsgerät mit Wärmerückgewinnung**
Merkmale:
Einbaumontage-Set für dezentrales Lüftungsgerät mit
Wärmerückgewinnung bestehend aus Lüftungsgerät mit
Innenabdeckung, hoch effizientem
Enthalpie-Kreuzgegenstrom-Wärmetauscher,
EC-Radialventilatoren in Außenluft und Fortluft,
Feuchteüberwachung (Einbaumontage-Set Duo A-SE/Duo
Z-SE), Luftqualitätssensor (Einbaumontage-Set Duo
A-SE/Duo Z-SE) und 2 x G3-Filter.
Für den Einsatz in einzelnen Räumen oder kleinen
Wohneinheiten.
Mit den zwei Gerätevarianten ist sowohl eine einfache
Aufputzmontage und eine Belüftung eines Raumes
(Einbaumontage-Set Duo A-SE/Duo AO-SE) als auch eine
unauffällige Unterputzmontage mit der Möglichkeit einen
zweiten Raum zu be- oder entlüften möglich
(Einbaumontage-Set Duo Z-SE/Duo ZO-SE).
Gehäuse aus schalldämmendem EPP mit Blechverkleidung,
pulverbeschichtet.
Farbe: weiß, ähnlich RAL 9010.
Optisch ansprechende Gehäuseabdeckung.
Bedieneinheit direkt am Gerät.
3 Lüftungsstufen.
Keine Einregulierung der Volumenströme notwendig.
Eco-Betrieb.
Duo A-SE/Duo Z-SE: Bedarfsgerechte Lüftung durch
Feuchtesensor oder Luftqualitätssensor (VOC).
Flüsterprogramm für reduzierte Geräuschentwicklung.
Mit 2 integrierten G3-Filtern, M6-Filter optional.
Filterwechsel ohne Werkzeug möglich.
Kein Kondensatablauf notwendig.
Notwendiges Zubehör:
Rohbaumontage-Set Duo A-SR für Einbaumontage-Set Duo
A-SE
Rohbaumontage-Set Duo Z-SR für Einbaumontage-Set Duo
Z-SE
Kombi-Wandstutzen Duo KWS E (Farbe: Edelstahl
beschichtet) oder Duo KWS W (Farbe: weiß
pulverbeschichtet, ähnlich RAL 9010)
Wärmetauscher:
Enthalpie-Wärmetauscher in Kreuz-Gegenstrombauweise.
Hohe Temperatur und Feuchteübergang.
Bedienteil:
Bedieneinheit direkt am Gerät.
3 manuelle Luftstufen.
3 manuelle Luftstufen im Flüsterbetrieb.
ECO-Abluft / ECO-Zuluft.
Duo A-SE/Duo Z-SE: Bedarfsgerechte
Volumenstromeinstellung durch Feuchte- oder
Luftqualitätsmessungen (VOC).
Ein- und Ausschaltfunktion.
Filterwechselanzeige.
Fehlermeldung.

Frostschutz:
Verhindert das Einfrieren des Wärmetauschers bei tiefen
Außentemperaturen.
Reduzieren des Zuluftvolumenstromes bei drohender
Vereisung.
Energieeffiziente Ventilatoren:
EC-Ventilatorentechnik mit einer sehr geringen
elektrischen Leistungsaufnahme.
5,7 W in Stufe 2 (30 m3/h) für das gesamte Gerät.
Montagehinweise:
Montage erfolgt in 5 einfachen Schritten:
Anzeichnen der Kernlochbohrungen und
Gerätebefestigungspunkten mit Hilfe einer Bohrschablone
Ausführen der Kernlochbohrungen Ï140 mm
Einbringen des Rohbaumontage-Sets
Befestigen des Einbaumontage-Sets
Befestigen des Kombi-Wandstutzen
Die Wandhülsen des Rohbaumontage-Sets ist mit
Putzschutzdeckeln vor Verunreinigungen geschützt.
Die Abdeckungen sind leicht abnehmbar.
Keine Rohrverlegung beim Variante Duo A notwendig.
Keine Einregulierung der Anlage notwendig.
Elektrischer Anschluss:
Das Gerät wird betriebsfertig montiert geliefert.
Elektrischer Anschluss erfolgt mittels
Kaltgerätestecker (Duo A-SE und AO-SE) bzw.
Festverdrahtung (Duo Z-SE und ZO-SE).
Kondensatablauf:
Durch den integrierten Enthalpie-Wärmetauscher ist kein
Kondensatablauf notwendig.
Technische Daten
Anzahl Lüftungsstufen : 3
Fördervolumen : 20 m3/h / 30 m3/h / 60 m3/h (mit
Rohbaumontage-Set Duo Z-SR)
SEC average : -38,89 kWh/(m2*a)
Energieeffizienzklasse : A
Spannungsart : Wechselstrom
Bemessungsspannung : 230 V
Netzfrequenz : 50 Hz / 60 Hz
Maximale Leistungsaufnahme : 4,2 W / 5,7 W / 16,6 W
Stand-By-Leistungsaufnahme : 1,5 W
IMax : 0,2 A
Schutzart : IP 00
Elektrische Steckverbindung : Klemme
Einbauort : Außenwand
Einbauart : Unterputz
Systemart : dezentral
Material Gehäuse : Stahlblech, pulverbeschichtet
Material Wärmetauscher : Kunststoff
Material Innenverkleidung : Kunststoff EPP
Farbe : weiß, ähnlich RAL 9010
Gewicht : 21 kg
Filterart : Außen- und Abluftfilter
Filterklasse : G3 (optional M6)
Anschlussdurchmesser : 90 mm
Breite : 442 mm
Höhe : 859 mm
Tiefe : 160 mm
Fördermitteltemperatur bei IMax : -15  C bis 60  C
Umgebungstemperatur : 10  C bis 40  C
Max. Wärmebereitstellungsgrad nach DIN EN 13141-7 (A7)
: 91,4 %
Wärmetauscherbauart : Enthalpie-Kreuz-Gegenstrom
Zulässige Feuchte im Aufstellraum : 70 %
Frostschutzschaltung : ja
Filterüberwachung : zeitgesteuert
Schalldruckpegel : 19 dB(A) / 20 dB(A) / 30 dB(A)
(Abstand 1 m, Freifeldbedingungen)
Bewertete max. Element-Normschallpegeldifferenz Dn,w :
43 dB (gemessen mit Kombi-Wandstutzen, 52 dB gemessen
mit Laibungselement)
Bewertetes Schalldämmmass Rw,R : 18 dB (gemessen mit
Kombi-Wandstutzen, 27 dB gemessen mit Laibungselement)
Verpackungseinheit : 2 x G3
Sortiment : K
GTIN (EAN) : 4012799953319
Hersteller: MAICO
Duo Z-SE Einbaumontage-Set
Artikelnummer: 0095.0331
Menge: 1,000 Stck

**10.394 Duo A-SR Rohbaumontage-Set Rohbaumontage-Set bestehend aus zwei wärmegedämmten Wandhülsen mit int**
Rohbaumontage-Set zum Einbau in die Außenwand für
dezentrales Lüftungsgerät mit Wärmerückgewinnung Duo A
für eine Wandstärke bis 500 mm.
Lieferumfang:
Bohrschablone
Zwei Wandhülsen (Ï 125 mm Außen, Ï 90 mm Innen, Länge
500 mm) aus EPP mit jeweils zwei Putzschutzdeckeln
Technische Daten
Fördervolumen : 20 m3/h / 30 m3/h / 60 m3/h
Einbauort : Außenwand
Gewicht : 0,402 kg
Anschlussdurchmesser : 90 mm
Breite : 125 mm
Höhe : 125 mm
Tiefe : 500 mm
Verpackungseinheit : 1 Stück
Sortiment : K
GTIN (EAN) : 4012799953326
Hersteller: MAICO
Duo A-SR Rohbaumontage-Set
Artikelnummer: 0095.0332
Menge: 1,000 Stck

**10.395 Duo Z-SR Rohbaumontage-Set Rohbaumontage-Set bestehend aus einem Einbaukasten (Breite x Höhe x Ti**
Rohbaumontage-Set zum Einbau in die Außenwand für
dezentrales Lüftungsgerät mit Wärmerückgewinnung Duo Z
für eine Wandstärke bis 500 mm.
Lieferumfang:
Einbaukasten (Breite x Höhe x Tiefe: 830 x 417 x 93 mm)
mit integrierter Bohrschablone
Zwei Wandhülsen (Ï 125 mm Außen, Ï 90 mm Innen, Länge
500 mm) aus EPP mit jeweils zwei Putzschutzdeckeln
Technische Daten
Fördervolumen : 20 m3/h / 30 m3/h / 60 m3/h
Einbauort : Außenwand
Gewicht : 5 kg
Anschlussdurchmesser : 90 mm
Breite : 125 mm
Höhe : 125 mm
Tiefe : 500 mm
Verpackungseinheit : 1 Stück
Sortiment : K
GTIN (EAN) : 4012799953333
Hersteller: MAICO
Duo Z-SR Rohbaumontage-Set
Artikelnummer: 0095.0333
Menge: 1,000 Stck

**10.396 Duo KWS Kombi-Wandstutzen Außenabdeckung aus Edelstahl mit getrennter Außen- und Fortluftführung**
Außenabdeckung aus Edelstahl mit getrennter Außen- und
Fortluftführung. Ausblasen frontal, Ansaugen von unten.
Lieferumfang:
Grundplatte
Abdeckhaube
Technische Daten
Einbauort : Außenwand
Einbauart : Aufputz
Material : Edelstahl
Farbe : Edelstahl, gebürstet
Gewicht : 1,5 kg
Anschlussdurchmesser : 125 mm
Breite : 378 mm
Höhe : 179 mm
Tiefe : 93 mm
Verpackungseinheit : 1 Stück
Sortiment : K
GTIN (EAN) : 4012799990949
Hersteller: MAICO
Duo KWS E Kombi-Wandstutzen
Artikelnummer: 0093.1440
Menge: 1,000 Stck

**10.397 Duo KWS Kombi-Wandstutzen Außenabdeckung aus Edelstahl mit getrennter Außen- und Fortluftführung**
Außenabdeckung aus Edelstahl mit getrennter Außen- und
Fortluftführung. Ausblasen frontal, Ansaugen von unten.
Lieferumfang:
Grundplatte
Abdeckhaube
Technische Daten
Einbauort : Außenwand
Einbauart : Aufputz
Material : Edelstahl
Farbe : weiß pulverbeschichtet, ähnlich RAL 9010
Gewicht : 1,6 kg
Anschlussdurchmesser : 125 mm
Breite : 378 mm
Höhe : 179 mm
Tiefe : 93 mm
Verpackungseinheit : 1 Stück
Sortiment : K
GTIN (EAN) : 4012799990956
Hersteller: MAICO
Duo KWS W Kombi-Wandstutzen
Artikelnummer: 0093.1441
Menge: 1,000 Stck

**10.398 Duo AE Abdeckung Abdeckung als notwendiges Zubehör für Laibungselement Duo LE zum Einba**
Abdeckung Laibungselement zum Einbau in die
Fensterlaibung.
Wird als notwendiges Zubehör bei einer Montage in der
Fensterlaibung benötigt.
Technische Daten
Fördervolumen : 60 m3/h
Material : Edelstahl
Farbe : Edelstahl, gebürstet
Gewicht : 0,55 kg
Breite : 100 mm
Höhe : 394 mm
Tiefe : 77 mm
Verpackungseinheit : 1 Stück
Sortiment : K
GTIN (EAN) : 4012799930884
Hersteller: MAICO
Duo AE Abdeckung
Artikelnummer: 0093.0088
Menge: 1,000 Stck

**10.399 Duo LE Laibungselement Laibungselement zum Einbau in die Fensterlaibung für dezentrales Lüftu**
Laibungselement zum Einbau in die Fensterlaibung.
Wird als notwendiges Zubehör bei einer Montage in der
Fensterlaibung benötigt.
Technische Daten
Fördervolumen : 60 m3/h
Material : Aluminium
Farbe : Aluminium unlackiert
Gewicht : 2,2 kg
Breite : 920 mm
Höhe : 410 mm
Tiefe : 64 mm
Verpackungseinheit : 1 Stück
Sortiment : K
GTIN (EAN) : 4012799930877
Hersteller: MAICO
Duo LE Laibungselement
Artikelnummer: 0093.0087
Menge: 1,000 Stck

**10.400 Duo LEV Laibungselement-Verlängerung Laibungselement-Verlängerung optional als Zubehör für Laibungselement**
Verlängerung für Laibungselement Duo LE zum Einbau in
die Fensterlaibung.
Wird optional als Zubehör bei einer Montage in der
Fensterlaibung benötigt.
Technische Daten
Fördervolumen : 60 m3/h
Material : Aluminium/Edelstahl
Farbe : Aluminium unlackiert
Gewicht : 2,4 kg
Breite : 1.000 mm
Höhe : 410 mm
Tiefe : 64 mm
Verpackungseinheit : 1 Stück
Sortiment : K
GTIN (EAN) : 4012799930891
Hersteller: MAICO
Duo LEV Laibungselement-Verlängerung
Artikelnummer: 0093.0089
Menge: 1,000 Stck

**10.401 Duo G3 Luftfilter, Ersatz Ersatz-Luftfilter für dezentrales Lüftungsgerät mit Wärmerückgewinnung**
Ersatz-Luftfilter für dezentrales Lüftungsgerät mit
Wärmerückgewinnung Duo.
Technische Daten
Gewicht : 0,021 kg
Filterklasse : G3
Breite : 220 mm
Höhe : 125 mm
Tiefe : 33 mm
Verpackungseinheit : 2 x G3
Sortiment : K
GTIN (EAN) : 4012799930280
Hersteller: MAICO
Duo G3 Luftfilter, Ersatz
Artikelnummer: 0093.0028
Menge: 1,000 Stck

**10.402 Duo M6 Luftfilter, Ersatz Pollen-Ersatz-Luftfilter für dezentrales Lüftungsgerät mit Wärmerückge**
Ersatz-Luftfilter für dezentrales Lüftungsgerät mit
Wärmerückgewinnung Duo.
Technische Daten
Gewicht : 0,037 kg
Filterklasse : M6
Breite : 210 mm
Höhe : 113 mm
Tiefe : 33 mm
Verpackungseinheit : 1 x M6
Sortiment : K
GTIN (EAN) : 4012799990970
Hersteller: MAICO
Duo M6 Luftfilter, Ersatz
Artikelnummer: 0093.1439
Menge: 1,000 Stck

**10.403 Trio QD- Dezentrales Lüftungsgerät mit Wärmerückgewinnung Quer-durchströmtes sehr leises und kompaktes Dezentralgerät, Abluft li**
Merkmale:
Hocheffizientes, intelligentes, sehr flaches
dezentrales Lüftungsgerät mit Wärmerückgewinnung für
die Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: reinweiß, ähnlich RAL 9010.
Innenauskleidung aus temperaturbeständigem und äußerst
schall- und wärmedämmendem Spezialschaum mit einer
Verhautung.
Das Material zeichnet sich darüber hinaus durch seine
hygienischen Eigenschaften aus.
Höchste Luftdichtigkeit.
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft.
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -36,14 kWh/(m2*a)
Energieeffizienzklasse : A
Spannungsart : Wechselstrom
Bemessungsspannung : 230 V
Netzfrequenz : 50 Hz / 60 Hz
SPI-Wert nach DIN EN 13141-7 (A7) : 0,28 Wh/m3
Leistungsaufnahme nach DIN EN 13141-7 (A7) : 23 W
Stand-By-Leistungsaufnahme : < 1 W
IMax : 1 A
Schutzart : IP 40
DIBT-Zulassung : nein
PHI-Zertifizierung : nein
Material : Stahlblech, pulverbeschichtet
Material Wärmetauscher : Kunststoff
Material Innenverkleidung : Schaum (Kunststoff)
Farbe : granitgrau, ähnlich RAL 7026
Sichtabdeckung : reinweiß, ähnlich RAL 9010
Gewicht : 50 kg
Filterklasse : M5 / F7
Anschlussdurchmesser : 125 mm
Breite : 650 mm
Höhe : 220 mm
Tiefe : 1.100 mm
Fördermitteltemperatur bei IMax : -20  C bis 50  C
Max. Wärmebereitstellungsgrad nach DIN EN 13141-7 (A7)
: 82 %
Wärmetauscherbauart : Enthalpie-Kreuz-Gegenstrom
Bypass : nein
Vorheizregister : nein
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951209
Hersteller: MAICO
Trio QD-AL Dezentrales Lüftungsgerät mit
Wärmerückgewinnung
Artikelnummer: 0095.0120
Menge: 1,000 Stck

**10.404 Trio QD- Dezentrales Lüftungsgerät mit Wärmerückgewinnung Quer-durchströmtes sehr leises und kompaktes Dezentralgerät, Abluft li**
Merkmale:
Hocheffizientes, intelligentes, sehr flaches
dezentrales Lüftungsgerät mit Wärmerückgewinnung für
die Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: reinweiß, ähnlich RAL 9010.
Innenauskleidung aus temperaturbeständigem und äußerst
schall- und wärmedämmendem Spezialschaum mit einer
Verhautung.
Das Material zeichnet sich darüber hinaus durch seine
hygienischen Eigenschaften aus.
Höchste Luftdichtigkeit.
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft.
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -36,14 kWh/(m2*a)
Energieeffizienzklasse : A
Spannungsart : Wechselstrom
Bemessungsspannung : 230 V
Netzfrequenz : 50 Hz / 60 Hz
SPI-Wert nach DIN EN 13141-7 (A7) : 0,28 Wh/m3
Leistungsaufnahme nach DIN EN 13141-7 (A7) : 23 W
Stand-By-Leistungsaufnahme : < 1 W
IMax : 5 A
Schutzart : IP 40
DIBT-Zulassung : nein
PHI-Zertifizierung : nein
Material : Stahlblech, pulverbeschichtet
Material Wärmetauscher : Kunststoff
Material Innenverkleidung : Schaum (Kunststoff)
Farbe : granitgrau, ähnlich RAL 7026
Sichtabdeckung : reinweiß, ähnlich RAL 9010
Gewicht : 50 kg
Filterklasse : M5 / F7
Anschlussdurchmesser : 125 mm
Breite : 650 mm
Höhe : 220 mm
Tiefe : 1.100 mm
Fördermitteltemperatur bei IMax : -20  C bis 50  C
Max. Wärmebereitstellungsgrad nach DIN EN 13141-7 (A7)
: 82 %
Wärmetauscherbauart : Enthalpie-Kreuz-Gegenstrom
Bypass : nein
Vorheizregister : integriert
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951216
Hersteller: MAICO
Trio QD-ALV Dezentrales Lüftungsgerät mit
Wärmerückgewinnung
Artikelnummer: 0095.0121
Menge: 1,000 Stck

**10.405 Trio QD- Dezentrales Lüftungsgerät mit Wärmerückgewinnung Quer-durchströmtes sehr leises und kompaktes Dezentralgerät, Abluft re**
Merkmale:
Hocheffizientes, intelligentes, sehr flaches
dezentrales Lüftungsgerät mit Wärmerückgewinnung für
die Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: reinweiß, ähnlich RAL 9010.
Innenauskleidung aus temperaturbeständigem und äußerst
schall- und wärmedämmendem Spezialschaum mit einer
Verhautung.
Das Material zeichnet sich darüber hinaus durch seine
hygienischen Eigenschaften aus.
Höchste Luftdichtigkeit.
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft.
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -36,14 kWh/(m2*a)
Energieeffizienzklasse : A
Spannungsart : Wechselstrom
Bemessungsspannung : 230 V
Netzfrequenz : 50 Hz / 60 Hz
SPI-Wert nach DIN EN 13141-7 (A7) : 0,28 Wh/m3
Leistungsaufnahme nach DIN EN 13141-7 (A7) : 23 W
Stand-By-Leistungsaufnahme : < 1 W
IMax : 1 A
Schutzart : IP 40
DIBT-Zulassung : nein
PHI-Zertifizierung : nein
Material : Stahlblech, pulverbeschichtet
Material Wärmetauscher : Kunststoff
Material Innenverkleidung : Schaum (Kunststoff)
Farbe : granitgrau, ähnlich RAL 7026
Sichtabdeckung : reinweiß, ähnlich RAL 9010
Gewicht : 50 kg
Filterklasse : M5 / F7
Anschlussdurchmesser : 125 mm
Breite : 650 mm
Höhe : 220 mm
Tiefe : 1.100 mm
Fördermitteltemperatur bei IMax : -20  C bis 50  C
Max. Wärmebereitstellungsgrad nach DIN EN 13141-7 (A7)
: 82 %
Wärmetauscherbauart : Enthalpie-Kreuz-Gegenstrom
Bypass : nein
Vorheizregister : nein
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951223
Hersteller: MAICO
Trio QD-AR Dezentrales Lüftungsgerät mit
Wärmerückgewinnung
Artikelnummer: 0095.0122
Menge: 1,000 Stck

**10.406 Trio QD- Dezentrales Lüftungsgerät mit Wärmerückgewinnung Quer-durchströmtes sehr leises und kompaktes Dezentralgerät, Abluft re**
Merkmale:
Hocheffizientes, intelligentes, sehr flaches
dezentrales Lüftungsgerät mit Wärmerückgewinnung für
die Komfortlüftung.
Kompaktes und sehr leises Gerät für Wand- bzw.
Deckenmontage.
Ein USB-Anschluss für Service/Inbetriebnahme zeichnet
alle Gerätevarianten aus.
Gleichstrom-Motoren mit integrierter, automatischer
Volumenstromregelung für gleichbleibende Luftmenge
("Volumenstromkonstanz").
Hohe Kundendienst-/Benutzerfreundlichkeit durch moderne
Geräte-Modultechnik.
Hohe Flexibilität durch verschiedene
Anschlussmöglichkeiten, Änderungen der
Standardanschlüsse müssen bauseits erfolgen.
Gehäuse: Stahlblech, pulverbeschichtet.
Farbe: reinweiß, ähnlich RAL 9010.
Innenauskleidung aus temperaturbeständigem und äußerst
schall- und wärmedämmendem Spezialschaum mit einer
Verhautung.
Das Material zeichnet sich darüber hinaus durch seine
hygienischen Eigenschaften aus.
Höchste Luftdichtigkeit.
Bedienteil RLS 1 WR:
Im Lieferumfang.
Schalten der 4 Lüftungsstufen, Wartungsanzeige,
Störungsmeldungen.
Weitere Bedienteile können parallel angeschlossen
werden.
Touchscreen-Bedienteil RLS T1 WS :
Optional.
Bis zu 6 Betriebsarten möglich.
2 Automatikbetriebsarten (Auto Sensor / Auto Zeit).
4 manuelle Betriebsarten (ECO-Abluft / ECO-Zuluft /
MANUELL / AUS).
air@home:
Die Geräte verfügen über einen integrierten Webserver.
Sind mobil per APP von zu Hause oder unterwegs
bedienbar z.B. über Smartphone.
Liveberichte, Nutzerverwaltung, Ansteuern und
Einstellen per WebTool. Über Tablet, Laptop und PC.
Bedarfsgeführter Automatikbetrieb / Zeitgesteuerter
Automatikbetrieb.
Manueller Betrieb / AUS.
ECO-Betrieb Zuluft oder ECO-Betrieb Abluft.
Filterabfragen, Fehlermeldungen.
Registrierung notwendig. Weiter Infos siehe
www.air-home.de.
Steuerung :
3 Temperatursensoren in den Außen, Fort- und
Zuluftstutzen.
1 Kombisensor (Temperatur und Feuchte) im
Abluftstutzen.
Integrierte Überfeuchtungsvermeidung.
Stufenlose bedarfsgeführte Anpassung der Luftmengen.
Multifunktionskontakt für Ansteuerung für
Sole-Erdwärmetauscher EW (ungeregelte Pumpe), Betriebs-
und Störungsanzeige, Vorheiz- oder Nachheizregister,
Aussenklappen.
Erweiterbar mit weiteren Platinen.
Modbus:
Integrierte MODBUS-Schnittstelle ermöglicht eine
Integration in die Gebäudeleittechnik.
Enocean/Modbus:
Optionales EnOcean-Steckmodul für die Einbindung des
Lüftungsgerätes in die "EnOcean-Welt"
www.enocean-alliance.org.
KNX:
Optionales KNX-Steckmodul ermöglicht ein Anschluss an
die Gebäudeleittechnik, www.knx.org.
Lieferung:
Mit dem Gerät zusammen bestellte Zubehöre werden
werksseitig direkt ins Gerät verbaut.
Wärmetauscher:
Enthalpie-Wärmetauscher aus Kunststoff.
Frostschutz:
Verhindert das Einfrieren des Wärmetauschers bei tiefen
Außentemperaturen.
Bei Geräten mit Vorheizregister: Frostschutz durch
integriertes bedarfsgeregeltes elektrisches
Vorheizregister.
Bei Geräten ohne Vorheizregister: Frostschutz durch
Abschalten des Außenluft-Ventilators.
Energieeffiziente Ventilatoren:
2 Radial-Gleichstromventilatoren, vorwärtsgekrümmt. In
der Abluft bzw. Außenluft.
3 Lüftungsstufen von 40 - 120 m3/h stufenlos
einstellbar.
Montagehinweise:
Leichte, sehr zeitsparende Montage mit der im
Lieferumfang enthaltenen Halterung.
Gehäusedeckel über Schrauben befestigt, Wärmetauscher
gegen Herausfallen gesichert.
Elektrischer Anschluss:
Kabel von Fernbedienung und Spannungsanschluss sind
stirnseitig nach Außen gelegt.
Kondensatablauf:
Durch den Einsatz eines Enthalpie Wärmetauscher fällt
kein Kondensat an. Daher ist kein Kondensatablauf
notwendig.
Technische Daten
Fördervolumen : 40 m3/h / 120 m3/h
SEC average : -36,14 kWh/(m2*a)
Energieeffizienzklasse : A
Spannungsart : Wechselstrom
Bemessungsspannung : 230 V
Netzfrequenz : 50 Hz / 60 Hz
SPI-Wert nach DIN EN 13141-7 (A7) : 0,28 Wh/m3
Leistungsaufnahme nach DIN EN 13141-7 (A7) : 23 W
Stand-By-Leistungsaufnahme : < 1 W
IMax : 5 A
Schutzart : IP 40
DIBT-Zulassung : nein
PHI-Zertifizierung : nein
Material : Stahlblech, pulverbeschichtet
Material Wärmetauscher : Kunststoff
Material Innenverkleidung : Schaum (Kunststoff)
Farbe : granitgrau, ähnlich RAL 7026
Sichtabdeckung : reinweiß, ähnlich RAL 9010
Gewicht : 50 kg
Filterklasse : M5 / F7
Anschlussdurchmesser : 125 mm
Breite : 650 mm
Höhe : 220 mm
Tiefe : 1.100 mm
Fördermitteltemperatur bei IMax : -20  C bis 50  C
Max. Wärmebereitstellungsgrad nach DIN EN 13141-7 (A7)
: 82 %
Wärmetauscherbauart : Enthalpie-Kreuz-Gegenstrom
Bypass : nein
Vorheizregister : integriert
Enthalpie-Wärmetauscher : ja
Frostschutzschaltung : ja
Sommerschaltung : ECO-Abluft / ECO-Zuluft
Filterüberwachung : zeitgesteuert
Feuchteregelung : integriert
CO2-Regelung (optional) : CO2-Sensor für Trio
Luftqualitätsregelung (optional) : VOC-Sensor für Trio
KNX-Anbindung (optional) : K-SM
MODBUS-Schnittstelle : integriert
Bedienteil im Lieferumfang : RLS 1 WR, App
Bedienteil (optional) : RLS T1 WS
Funkintegration EnOcean (optional) : E-SM
Mobile Ansteuerung : ja
Verpackungseinheit : 1 Stück
Sortiment : K
GTIN (EAN) : 4012799951230
Hersteller: MAICO
Trio QD-ARV Dezentrales Lüftungsgerät mit
Wärmerückgewinnung
Artikelnummer: 0095.0123
Menge: 1,000 Stck

**10.407 EN 20 Axialer Wandeinbauventilator Axiale Wandeinbauventilator zur Entlüftung, DN 200**
Merkmale:
Gehäuse ohne Werkzeug zur Reinigung einfach abnehmbar.
Angenehm leise.
Schmutzfreier und schneller Austausch von bestehenden
EN-Geräten, da 100 % kompatibel mit den
Vorgängergeräten EN und ET.
Bei vorhandenen elektrischen Aussenklappen mit
Steckverbindung: Stecker abtrennen und die einzelnen
Adern gemäß Schaltbilder EN/ENR im Internet neu
anklemmen.
Ventilator wartungsfrei.
Motor:
Thermischer Überlastungsschutz serienmäßig.
Robuster Motor.
Für Dauerbetrieb geeignet.
Elektrischer Anschluss:
Elektrischer Anschluss wahlweise Auf- oder Unterputz.
Sicherheitshinweise:
Der Ventilator darf nur in Betrieb genommen werden,
wenn der Berührungsschutz des Laufrades gemäß DIN EN
ISO 13857 gewährleistet ist.
Technische Daten
Fördervolumen : 420 m3/h
Drehzahl : 1.350 1/min
Laufradtyp : axial
Luftrichtung : Entlüftung
Drehzahlsteuerbar : +
Reversierbarkeit : -
Spannungsart : Wechselstrom
Bemessungsspannung : 230 V
Netzfrequenz : 50 Hz
Nennleistung : 30 W
IMax : 0,21 A
Schutzart : IP 44
Netzzuleitung : 3 x 1,5 mm2
Einbauort : Wand / Decke
Einbauart : Aufputz
Einbaulage : beliebig
Material : Kunststoff
Farbe : verkehrsweiß, ähnlich RAL 9016
Gewicht : 2,5 kg
Nennweite : 200 mm
Breite : 320 mm
Höhe : 320 mm
Tiefe : 158 mm
Fördermitteltemperatur bei IMax : 40  C
Schalldruckpegel : 45 dB(A)
Verpackungseinheit : 1 Stück
Sortiment : C
GTIN (EAN) : 4012799813071
Hersteller: MAICO
EN 20 Axialer Wandeinbauventilator
Artikelnummer: 0081.0307
Menge: 1,000 Stck

**10.408 ENR 20 Axialer Wandeinbauventilator Axiale Wandeinbauventilator zur Be- und Entlüftung, DN 200**
Merkmale:
Gehäuse ohne Werkzeug zur Reinigung einfach abnehmbar.
Angenehm leise.
Schmutzfreier und schneller Austausch von bestehenden
EN-Geräten, da 100 % kompatibel mit den
Vorgängergeräten EN und ET.
Bei vorhandenen elektrischen Aussenklappen mit
Steckverbindung: Stecker abtrennen und die einzelnen
Adern gemäß Schaltbilder EN/ENR im Internet neu
anklemmen.
Ventilator wartungsfrei.
Motor:
Thermischer Überlastungsschutz serienmäßig.
Robuster Motor.
Für Dauerbetrieb geeignet.
Elektrischer Anschluss:
Elektrischer Anschluss wahlweise Auf- oder Unterputz.
Sicherheitshinweise:
Der Ventilator darf nur in Betrieb genommen werden,
wenn der Berührungsschutz des Laufrades gemäß DIN EN
ISO 13857 gewährleistet ist.
Technische Daten
Fördervolumen : 460 m3/h
Drehzahl : 1.380 1/min
Laufradtyp : axial
Luftrichtung : Be- oder Entlüftung
Drehzahlsteuerbar : +
Reversierbarkeit : +
Spannungsart : Wechselstrom
Bemessungsspannung : 230 V
Netzfrequenz : 50 Hz
Nennleistung : 42 W
INenn : 0,15 A
IMax : 0,21 A
Schutzart : IP 44
Netzzuleitung : 5 x 1,5 mm2
Einbauort : Wand / Decke
Einbauart : Aufputz
Einbaulage : beliebig
Material : Kunststoff
Farbe : verkehrsweiß, ähnlich RAL 9016
Gewicht : 2,7 kg
Nennweite : 200 mm
Breite : 320 mm
Höhe : 320 mm
Tiefe : 158 mm
Fördermitteltemperatur bei IMax : 40  C
Schalldruckpegel : 48 dB(A)
Verpackungseinheit : 1 Stück
Sortiment : C
GTIN (EAN) : 4012799813163
Hersteller: MAICO
ENR 20 Axialer Wandeinbauventilator
Artikelnummer: 0081.0316
Menge: 1,000 Stck

**10.409 EN 25 Axialer Wandeinbauventilator Axiale Wandeinbauventilator zur Entlüftung, DN 250**
Merkmale:
Gehäuse ohne Werkzeug zur Reinigung einfach abnehmbar.
Angenehm leise.
Schmutzfreier und schneller Austausch von bestehenden
EN-Geräten, da 100 % kompatibel mit den
Vorgängergeräten EN und ET.
Bei vorhandenen elektrischen Aussenklappen mit
Steckverbindung: Stecker abtrennen und die einzelnen
Adern gemäß Schaltbilder EN/ENR im Internet neu
anklemmen.
Ventilator wartungsfrei.
Motor:
Thermischer Überlastungsschutz serienmäßig.
Robuster Motor.
Für Dauerbetrieb geeignet.
Elektrischer Anschluss:
Elektrischer Anschluss wahlweise Auf- oder Unterputz.
Sicherheitshinweise:
Der Ventilator darf nur in Betrieb genommen werden,
wenn der Berührungsschutz des Laufrades gemäß DIN EN
ISO 13857 gewährleistet ist.
Technische Daten
Fördervolumen : 630 m3/h
Drehzahl : 1.030 1/min
Laufradtyp : axial
Luftrichtung : Entlüftung
Drehzahlsteuerbar : +
Reversierbarkeit : -
Spannungsart : Wechselstrom
Bemessungsspannung : 230 V
Netzfrequenz : 50 Hz
Nennleistung : 39 W
IMax : 0,23 A
Schutzart : IP 44
Netzzuleitung : 3 x 1,5 mm2
Einbauort : Wand / Decke
Einbauart : Aufputz
Einbaulage : beliebig
Material : Kunststoff
Farbe : verkehrsweiß, ähnlich RAL 9016
Gewicht : 2,6 kg
Nennweite : 250 mm
Breite : 370 mm
Höhe : 370 mm
Tiefe : 158 mm
Fördermitteltemperatur bei IMax : 40  C
Schalldruckpegel : 45 dB(A)
Verpackungseinheit : 1 Stück
Sortiment : C
GTIN (EAN) : 4012799813088
Hersteller: MAICO
EN 25 Axialer Wandeinbauventilator
Artikelnummer: 0081.0308
Menge: 1,000 Stck

**10.410 ENR 25 Axialer Wandeinbauventilator Axiale Wandeinbauventilator zur Be- und Entlüftung, DN 250**
Merkmale:
Gehäuse ohne Werkzeug zur Reinigung einfach abnehmbar.
Angenehm leise.
Schmutzfreier und schneller Austausch von bestehenden
EN-Geräten, da 100 % kompatibel mit den
Vorgängergeräten EN und ET.
Bei vorhandenen elektrischen Aussenklappen mit
Steckverbindung: Stecker abtrennen und die einzelnen
Adern gemäß Schaltbilder EN/ENR im Internet neu
anklemmen.
Ventilator wartungsfrei.
Motor:
Thermischer Überlastungsschutz serienmäßig.
Robuster Motor.
Für Dauerbetrieb geeignet.
Elektrischer Anschluss:
Elektrischer Anschluss wahlweise Auf- oder Unterputz.
Sicherheitshinweise:
Der Ventilator darf nur in Betrieb genommen werden,
wenn der Berührungsschutz des Laufrades gemäß DIN EN
ISO 13857 gewährleistet ist.
Technische Daten
Fördervolumen : 840 m3/h
Drehzahl : 1.240 1/min
Laufradtyp : axial
Luftrichtung : Be- oder Entlüftung
Drehzahlsteuerbar : +
Reversierbarkeit : +
Spannungsart : Wechselstrom
Bemessungsspannung : 230 V
Netzfrequenz : 50 Hz
Nennleistung : 48 W
INenn : 0,16 A
IMax : 0,22 A
Schutzart : IP 44
Netzzuleitung : 5 x 1,5 mm2
Einbauort : Wand / Decke
Einbauart : Aufputz
Einbaulage : beliebig
Material : Kunststoff
Farbe : verkehrsweiß, ähnlich RAL 9016
Gewicht : 3,1 kg
Nennweite : 250 mm
Breite : 370 mm
Höhe : 370 mm
Tiefe : 158 mm
Fördermitteltemperatur bei IMax : 40  C
Schalldruckpegel : 50 dB(A)
Verpackungseinheit : 1 Stück
Sortiment : C
GTIN (EAN) : 4012799813170
Hersteller: MAICO
ENR 25 Axialer Wandeinbauventilator
Artikelnummer: 0081.0317
Menge: 1,000 Stck

**10.411 EN 31 Axialer Wandeinbauventilator Axiale Wandeinbauventilator zur Entlüftung, DN 310**
Merkmale:
Gehäuse ohne Werkzeug zur Reinigung einfach abnehmbar.
Angenehm leise.
Schmutzfreier und schneller Austausch von bestehenden
EN-Geräten, da 100 % kompatibel mit den
Vorgängergeräten EN und ET.
Bei vorhandenen elektrischen Aussenklappen mit
Steckverbindung: Stecker abtrennen und die einzelnen
Adern gemäß Schaltbilder EN/ENR im Internet neu
anklemmen.
Ventilator wartungsfrei.
Motor:
Thermischer Überlastungsschutz serienmäßig.
Robuster Motor.
Für Dauerbetrieb geeignet.
Elektrischer Anschluss:
Elektrischer Anschluss wahlweise Auf- oder Unterputz.
Sicherheitshinweise:
Der Ventilator darf nur in Betrieb genommen werden,
wenn der Berührungsschutz des Laufrades gemäß DIN EN
ISO 13857 gewährleistet ist.
Technische Daten
Fördervolumen : 1.500 m3/h
Drehzahl : 1.220 1/min
Laufradtyp : axial
Luftrichtung : Entlüftung
Drehzahlsteuerbar : +
Reversierbarkeit : -
Spannungsart : Wechselstrom
Bemessungsspannung : 230 V
Netzfrequenz : 50 Hz
Nennleistung : 76 W
IMax : 0,33 A
Schutzart : IP 44
Netzzuleitung : 3 x 1,5 mm2
Einbauort : Wand / Decke
Einbauart : Aufputz
Einbaulage : beliebig
Material : Kunststoff
Farbe : verkehrsweiß, ähnlich RAL 9016
Gewicht : 4,6 kg
Nennweite : 315 mm
Breite : 445 mm
Höhe : 445 mm
Tiefe : 186 mm
Fördermitteltemperatur bei IMax : 40  C
Schalldruckpegel : 57 dB(A)
Verpackungseinheit : 1 Stück
Sortiment : C
GTIN (EAN) : 4012799813095
Hersteller: MAICO
EN 31 Axialer Wandeinbauventilator
Artikelnummer: 0081.0309
Menge: 1,000 Stck

**10.412 ENR 31 Axialer Wandeinbauventilator Axiale Wandeinbauventilator zur Be- und Entlüftung, DN 310**
Merkmale:
Gehäuse ohne Werkzeug zur Reinigung einfach abnehmbar.
Angenehm leise.
Schmutzfreier und schneller Austausch von bestehenden
EN-Geräten, da 100 % kompatibel mit den
Vorgängergeräten EN und ET.
Bei vorhandenen elektrischen Aussenklappen mit
Steckverbindung: Stecker abtrennen und die einzelnen
Adern gemäß Schaltbilder EN/ENR im Internet neu
anklemmen.
Ventilator wartungsfrei.
Motor:
Thermischer Überlastungsschutz serienmäßig.
Robuster Motor.
Für Dauerbetrieb geeignet.
Elektrischer Anschluss:
Elektrischer Anschluss wahlweise Auf- oder Unterputz.
Sicherheitshinweise:
Der Ventilator darf nur in Betrieb genommen werden,
wenn der Berührungsschutz des Laufrades gemäß DIN EN
ISO 13857 gewährleistet ist.
Technische Daten
Fördervolumen : 1.500 m3/h
Drehzahl : 1.210 1/min
Laufradtyp : axial
Luftrichtung : Be- oder Entlüftung
Drehzahlsteuerbar : +
Reversierbarkeit : +
Spannungsart : Wechselstrom
Bemessungsspannung : 230 V
Netzfrequenz : 50 Hz
Nennleistung : 76 W
IMax : 0,33 A
Schutzart : IP 44
Netzzuleitung : 5 x 1,5 mm2
Einbauort : Wand / Decke
Einbauart : Aufputz
Einbaulage : beliebig
Material : Kunststoff
Farbe : verkehrsweiß, ähnlich RAL 9016
Gewicht : 4,6 kg
Nennweite : 315 mm
Breite : 445 mm
Höhe : 445 mm
Tiefe : 186 mm
Fördermitteltemperatur bei IMax : 40  C
Schalldruckpegel : 57 dB(A)
Verpackungseinheit : 1 Stück
Sortiment : C
GTIN (EAN) : 4012799813187
Hersteller: MAICO
ENR 31 Axialer Wandeinbauventilator
Artikelnummer: 0081.0318
Menge: 1,000 Stck

**10.413 EVN 15 Axialer Fensterventilator Axialer Fensterventilator für Entlüftung, Kunststoff-Flügelrad**
Merkmale:
Für den Einbau in Fenster oder dünne Wände.
Geräuscharmes Flügelrad.
EVN 15: Kunststoff-Flügelrad.
EVN 22: Alu-Flügelrad.
Ventilator wartungsfrei.
Motor:
Thermischer Überlastungsschutz serienmäßig. Schaltet
bei thermischer Überlastung den Motor ab und nach
Abkühlung selbstständig wieder ein.
Robuster Motor mit selbstschmierenden
Sintergleitlagern, wartungsfrei.
Für Dauerbetrieb geeignet.
Montagehinweise:
Scheibendicke: 3 mm bis 30 mm.
Schrauben im Lieferumfang enthalten.
Auch für dickere Scheiben oder Wände geeignet, dabei
passendes Befestigungsmaterial bauseitig bereitstellen.
Nicht für den Einbau in aufklappbare Doppelfenster
geeignet.
Elektrischer Anschluss:
An Klemmleiste im Gehäuse.
Sicherheitshinweise:
Berührungsschutz auf Innen- und Außenseite gemäß DIN EN
ISO 13857.
Technische Daten
Fördervolumen : 240 m3/h
Drehzahl : 1.550 1/min
Laufradtyp : axial
Luftrichtung : Entlüftung
Reversierbarkeit : -
Spannungsart : Wechselstrom
Bemessungsspannung : 230 V
Netzfrequenz : 50 Hz
Nennleistung : 25 W
IMax : 0,15 A
Schutzart : IP 24
Netzzuleitung : 3 x 1,5 mm2
Einbauort : Fenster / Wand
Einbauart : Aufputz
Material : Kunststoff
Farbe : verkehrsweiß, ähnlich RAL 9016
Gewicht : 1,6 kg
Klappenart : selbstt. öffnend/schließend
Nennweite : 150 mm
Breite : 226 mm
Höhe : 226 mm
Tiefe : 129 mm
Fördermitteltemperatur bei IMax : 40  C
Schalldruckpegel : 41 dB(A)
Verpackungseinheit : 1 Stück
Sortiment : C
GTIN (EAN) : 4012799808534
Hersteller: MAICO
EVN 15 Axialer Fensterventilator
Artikelnummer: 0080.0853
Menge: 1,000 Stck

**10.414 EVN 15 P Axialer Fensterventilator Axialer Fensterventilator für Entlüftung, Kunststoff-Flügelrad, mit Zu**
Merkmale:
Für den Einbau in Fenster oder dünne Wände.
Geräuscharmes Flügelrad.
EVN 15: Kunststoff-Flügelrad.
EVN 22: Alu-Flügelrad.
Ventilator wartungsfrei.
Motor:
Thermischer Überlastungsschutz serienmäßig. Schaltet
bei thermischer Überlastung den Motor ab und nach
Abkühlung selbstständig wieder ein.
Robuster Motor mit selbstschmierenden
Sintergleitlagern, wartungsfrei.
Für Dauerbetrieb geeignet.
Montagehinweise:
Scheibendicke: 3 mm bis 30 mm.
Schrauben im Lieferumfang enthalten.
Auch für dickere Scheiben oder Wände geeignet, dabei
passendes Befestigungsmaterial bauseitig bereitstellen.
Nicht für den Einbau in aufklappbare Doppelfenster
geeignet.
Elektrischer Anschluss:
An Klemmleiste im Gehäuse.
Sicherheitshinweise:
Berührungsschutz auf Innen- und Außenseite gemäß DIN EN
ISO 13857.
Technische Daten
Fördervolumen : 240 m3/h
Drehzahl : 1.550 1/min
Laufradtyp : axial
Luftrichtung : Entlüftung
Reversierbarkeit : -
Spannungsart : Wechselstrom
Bemessungsspannung : 230 V
Netzfrequenz : 50 Hz
Nennleistung : 25 W
IMax : 0,15 A
Schutzart : IP 24
Netzzuleitung : 3 x 1,5 mm2
Einbauort : Fenster / Wand
Einbauart : Aufputz
Material : Kunststoff
Farbe : verkehrsweiß, ähnlich RAL 9016
Gewicht : 1,6 kg
Klappenart : manuell
Nennweite : 150 mm
Breite : 226 mm
Höhe : 226 mm
Tiefe : 129 mm
Fördermitteltemperatur bei IMax : 40  C
Schalldruckpegel : 41 dB(A)
Verpackungseinheit : 1 Stück
Sortiment : C
GTIN (EAN) : 4012799808541
Hersteller: MAICO
EVN 15 P Axialer Fensterventilator
Artikelnummer: 0080.0854
Menge: 1,000 Stck

**10.415 EVN 22 Axialer Fensterventilator Axialer Fensterventilator für Entlüftung, Alu-Flügelrad**
Merkmale:
Für den Einbau in Fenster oder dünne Wände.
Geräuscharmes Flügelrad.
EVN 15: Kunststoff-Flügelrad.
EVN 22: Alu-Flügelrad.
Ventilator wartungsfrei.
Motor:
Thermischer Überlastungsschutz serienmäßig. Schaltet
bei thermischer Überlastung den Motor ab und nach
Abkühlung selbstständig wieder ein.
Robuster Motor mit selbstschmierenden
Sintergleitlagern, wartungsfrei.
Für Dauerbetrieb geeignet.
Montagehinweise:
Scheibendicke: 3 mm bis 30 mm.
Schrauben im Lieferumfang enthalten.
Auch für dickere Scheiben oder Wände geeignet, dabei
passendes Befestigungsmaterial bauseitig bereitstellen.
Nicht für den Einbau in aufklappbare Doppelfenster
geeignet.
Elektrischer Anschluss:
An Klemmleiste im Gehäuse.
Sicherheitshinweise:
Berührungsschutz auf Innen- und Außenseite gemäß DIN EN
ISO 13857.
Technische Daten
Fördervolumen : 490 m3/h
Drehzahl : 1.160 1/min
Laufradtyp : axial
Luftrichtung : Entlüftung
Reversierbarkeit : -
Spannungsart : Wechselstrom
Bemessungsspannung : 230 V
Netzfrequenz : 50 Hz
Nennleistung : 37 W
IMax : 0,23 A
Schutzart : IP 24
Netzzuleitung : 3 x 1,5 mm2
Einbauort : Fenster / Wand
Einbauart : Aufputz
Material : Kunststoff
Farbe : verkehrsweiß, ähnlich RAL 9016
Gewicht : 3,9 kg
Klappenart : selbstt. öffnend/schließend
Nennweite : 225 mm
Breite : 335 mm
Höhe : 335 mm
Tiefe : 192 mm
Fördermitteltemperatur bei IMax : 40  C
Schalldruckpegel : 48 dB(A)
Verpackungseinheit : 1 Stück
Sortiment : C
GTIN (EAN) : 4012799808558
Hersteller: MAICO
EVN 22 Axialer Fensterventilator
Artikelnummer: 0080.0855
Menge: 1,000 Stck

**10.416 EVN 22 P Axialer Fensterventilator Axialer Fensterventilator für Entlüftung, Alu-Flügelrad, mit Zugschnur**
Merkmale:
Für den Einbau in Fenster oder dünne Wände.
Geräuscharmes Flügelrad.
EVN 15: Kunststoff-Flügelrad.
EVN 22: Alu-Flügelrad.
Ventilator wartungsfrei.
Motor:
Thermischer Überlastungsschutz serienmäßig. Schaltet
bei thermischer Überlastung den Motor ab und nach
Abkühlung selbstständig wieder ein.
Robuster Motor mit selbstschmierenden
Sintergleitlagern, wartungsfrei.
Für Dauerbetrieb geeignet.
Montagehinweise:
Scheibendicke: 3 mm bis 30 mm.
Schrauben im Lieferumfang enthalten.
Auch für dickere Scheiben oder Wände geeignet, dabei
passendes Befestigungsmaterial bauseitig bereitstellen.
Nicht für den Einbau in aufklappbare Doppelfenster
geeignet.
Elektrischer Anschluss:
An Klemmleiste im Gehäuse.
Sicherheitshinweise:
Berührungsschutz auf Innen- und Außenseite gemäß DIN EN
ISO 13857.
Technische Daten
Fördervolumen : 490 m3/h
Drehzahl : 1.160 1/min
Laufradtyp : axial
Luftrichtung : Entlüftung
Reversierbarkeit : -
Spannungsart : Wechselstrom
Bemessungsspannung : 230 V
Netzfrequenz : 50 Hz
Nennleistung : 37 W
IMax : 0,23 A
Schutzart : IP 24
Netzzuleitung : 3 x 1,5 mm2
Einbauort : Fenster / Wand
Einbauart : Aufputz
Material : Kunststoff
Farbe : verkehrsweiß, ähnlich RAL 9016
Gewicht : 3,8 kg
Klappenart : selbstt. öffnend/schließend
Nennweite : 225 mm
Breite : 335 mm
Höhe : 335 mm
Tiefe : 192 mm
Fördermitteltemperatur bei IMax : 40  C
Schalldruckpegel : 48 dB(A)
Verpackungseinheit : 1 Stück
Sortiment : C
GTIN (EAN) : 4012799808565
Hersteller: MAICO
EVN 22 P Axialer Fensterventilator
Artikelnummer: 0080.0856
Menge: 1,000 Stck

**10.417 EVN 22 R Axialer Fensterventilator Axialer Fensterventilator für Entlüftung mit elektrischer Außenklappe**
Merkmale:
Für den Einbau in Fenster oder dünne Wände.
Geräuscharmes Flügelrad.
EVN 15: Kunststoff-Flügelrad.
EVN 22: Alu-Flügelrad.
Ventilator wartungsfrei.
Motor:
Thermischer Überlastungsschutz serienmäßig. Schaltet
bei thermischer Überlastung den Motor ab und nach
Abkühlung selbstständig wieder ein.
Robuster Motor mit selbstschmierenden
Sintergleitlagern, wartungsfrei.
Für Dauerbetrieb geeignet.
Montagehinweise:
Scheibendicke: 3 mm bis 30 mm.
Schrauben im Lieferumfang enthalten.
Auch für dickere Scheiben oder Wände geeignet, dabei
passendes Befestigungsmaterial bauseitig bereitstellen.
Nicht für den Einbau in aufklappbare Doppelfenster
geeignet.
Elektrischer Anschluss:
An Klemmleiste im Gehäuse.
Sicherheitshinweise:
Berührungsschutz auf Innen- und Außenseite gemäß DIN EN
ISO 13857.
Technische Daten
Fördervolumen : 640 m3/h
Drehzahl : 1.280 1/min
Laufradtyp : axial
Luftrichtung : Be- oder Entlüftung
Reversierbarkeit : +
Spannungsart : Wechselstrom
Bemessungsspannung : 230 V
Netzfrequenz : 50 Hz
Nennleistung : 49 W
IMax : 0,23 A
Schutzart : IP 24
Netzzuleitung : 4 x 1,5 mm2
Einbauort : Fenster / Wand
Einbauart : Aufputz
Material : Kunststoff
Farbe : verkehrsweiß, ähnlich RAL 9016
Gewicht : 4,2 kg
Klappenart : selbstt. öffnend/schließend
Nennweite : 225 mm
Breite : 335 mm
Höhe : 335 mm
Tiefe : 192 mm
Fördermitteltemperatur bei IMax : 40  C
Schalldruckpegel : 50 dB(A)
Verpackungseinheit : 1 Stück
Sortiment : C
GTIN (EAN) : 4012799808572
Hersteller: MAICO
EVN 22 R Axialer Fensterventilator
Artikelnummer: 0080.0857
Menge: 1,000 Stck

**10.418 EV 31 Axialer Fensterventilator Axialer Fensterventilator für Entlüftung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.440 1/min
Laufradtyp : axial
Luftrichtung : Entlüftung
Drehzahlsteuerbar : +
Spannungsart : Wechselstrom
Bemessungsspannung : 230 V
Netzfrequenz : 50 Hz
Nennleistung : 110 W
Leistungsaufnahme : 110 W
INenn : 0,5 A
IMax : 0,6 A
Schutzart : IP 20
Netzzuleitung : 5 x 1,5 mm2
Einbauort : Fenster
Material : Kunststoff
Farbe : verkehrsweiß, ähnlich RAL 9016
Gewicht : 6,8 kg
Klappenart : elektrisch
Nennweite : 315 mm
Breite : 410 mm
Höhe : 410 mm
Tiefe : 153 mm
Fördermitteltemperatur bei IMax : 40  C
Schalldruckpegel : 61 dB(A)
Verpackungseinheit : 1 Stück
Sortiment : C
GTIN (EAN) : 4012799808206
Hersteller: MAICO
EV 31 Axialer Fensterventilator
Artikelnummer: 0080.0820
Menge: 1,000 Stck

**10.419 EVR 31 Axialer Fensterventilator Axialer Fensterventilator für Be- und Entlüftung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.410 1/min
Laufradtyp : axial
Luftrichtung : Be- oder Entlüftung
Drehzahlsteuerbar : +
Spannungsart : Wechselstrom
Bemessungsspannung : 230 V
Netzfrequenz : 50 Hz
Nennleistung : 110 W
Leistungsaufnahme : 120 W
INenn : 0,6 A
IMax : 0,6 A
Schutzart : IP 20
Netzzuleitung : 5 x 1,5 mm2
Einbauort : Fenster
Material : Kunststoff
Farbe : verkehrsweiß, ähnlich RAL 9016
Gewicht : 6,8 kg
Klappenart : elektrisch
Nennweite : 315 mm
Breite : 410 mm
Höhe : 410 mm
Tiefe : 153 mm
Fördermitteltemperatur bei IMax : 40  C
Schalldruckpegel : 63 dB(A)
Verpackungseinheit : 1 Stück
Sortiment : C
GTIN (EAN) : 4012799808213
Hersteller: MAICO
EVR 31 Axialer Fensterventilator
Artikelnummer: 0080.0821
Menge: 1,000 Stck

**10.420 EVH 31 Axialer Fensterventilator Axialer Fensterventilator mit 1m langer Zugkordel für Handbetätigung**
Merkmale:
Für den Einbau in Fenster oder dünne Wände.
Tiefe des Außenteils nur 23 mm. Dadurch keine
Behinderung von Rollläden oder Jalousien.
Geräuscharmes Kunststoff-Flügelrad.
Ventilator wartungsfrei.
Schutzart IP 20, nicht für Nassräume geeignet.
Motor:
Thermischer Überlastungsschutz serienmäßig. Schaltet
bei thermischer Überlastung den Motor ab und nach
Abkühlung selbstständig wieder ein.
Robuster kugelgelagerter Motor, wartungsfrei.
Für Dauerbetrieb geeignet.
Montagehinweise:
Einfache Montage. Befestigung mit beigefügtem
Schraubenmaterial.
Auch für dickere Scheiben oder Wände geeignet, dabei
passendes Befestigungsmaterial bauseitig bereitstellen.
Scheibendicke:
EV 31 = 4-20 mm
EVR 31 = 4-20 mm
EVH 31 = 6-20 mm.
Elektrischer Anschluss:
An Klemmleiste im Gehäuse.
Sicherheitshinweise:
Berührungsschutz auf Innen- und Außenseite gemäß DIN EN
ISO 13857.
Technische Daten
Fördervolumen : 1.400 m3/h
Drehzahl : 1.425 1/min
Laufradtyp : axial
Luftrichtung : Entlüftung
Drehzahlsteuerbar : +
Spannungsart : Wechselstrom
Bemessungsspannung : 230 V
Netzfrequenz : 50 Hz
Nennleistung : 110 W
Leistungsaufnahme : 110 W
INenn : 0,6 A
IMax : 0,6 A
Schutzart : IP 20
Netzzuleitung : 3 x 1,5 mm2
Einbauort : Fenster
Material : Kunststoff
Farbe : verkehrsweiß, ähnlich RAL 9016
Gewicht : 6,7 kg
Klappenart : selbstt. öffnend/schließend
Nennweite : 315 mm
Breite : 410 mm
Höhe : 410 mm
Tiefe : 153 mm
Fördermitteltemperatur bei IMax : 40  C
Schalldruckpegel : 61 dB(A)
Verpackungseinheit : 1 Stück
Sortiment : C
GTIN (EAN) : 4012799808220
Hersteller: MAICO
EVH 31 Axialer Fensterventilator
Artikelnummer: 0080.0822
Menge: 1,000 Stck

**10.421 FE 100 A Fenstereinbausatz Fenstereinbausatz mit selbsttätiger Aussenklappe FE 100 AP für die Ven**
Merkmale:
Für den Einbau in Fenster oder dünne Wände.
Schutzklasse II.
Zubehör siehe beim ausgewählten Kleinraumventilator ECA
100 ..., Ausnahme ECA 100 F.
Bei Kombination mit Kleinraumventilator ECA 100 ...:
Motor:
Thermischer Überlastungsschutz serienmäßig. Schaltet
bei thermischer Überlastung den Motor ab und nach
Abkühlung selbstständig wieder ein.
Robuster Motor mit Kugellager, wartungsfrei.
Für Dauerbetrieb geeignet.
Montagehinweise:
Einfache Montage im Fensterausschnitt durch ineinander
verschraubbaren Adapter und Gewindstutzen.
Scheibendicke 3 mm, Scheibenabstand bis 50 mm.
Scheibenausschnitt 115 bis 120 mm.
Nicht für den Einbau in aufklappbare Doppelfenster
geeignet.
Elektrischer Anschluss:
An Klemmleiste im Gehäuse.
Technische Daten
Einbauort : Fenster / Wand
Einbaulage : waagerecht
Material : Kunststoff, schlagfest
Farbe : verkehrsweiß, ähnlich RAL 9016
Gewicht : 0,4 kg
Breite : 150 mm
Höhe : 150 mm
Tiefe : 82 mm
Verpackungseinheit : 1 Stück
Sortiment : A
GTIN (EAN) : 4012799990307
Hersteller: MAICO
FE 100 AP Fenstereinbausatz
Artikelnummer: 0093.1024
Menge: 1,000 Stck

**10.422 FE 100 S Fenstereinbausatz Fenstereinbausatz mit feststehendem Aussengitter FE 100 SG für die Ven**
Merkmale:
FE 100 SG, bestehend aus Außengitter SG, Adapter,
Gewindestutzen, 2 Dichtungsringen, 4 Distanzrahmen.
Für den Einbau in Fenster oder dünne Wände.
Aus schlagfestem Kunststoff.
Kombination mit MAICO-Kleinraumventilatoren DN 100
notwendig (nicht im Lieferumfang enthalten), Ausnahme
ECA 100 F.
Bei Kombination mit Kleinraumventilator ECA 100 ...:
Motor:
Thermischer Überlastungsschutz serienmäßig. Schaltet
bei thermischer Überlastung den Motor ab und nach
Abkühlung selbstständig wieder ein.
Robuster Motor mit Kugellager, wartungsfrei.
Für Dauerbetrieb geeignet.
Montagehinweise:
Einfache Montage im Fensterausschnitt durch ineinander
verschraubbaren Adapter und Gewindstutzen.
Scheibendicke 3 mm, Scheibenabstand bis 50 mm.
Scheibenausschnitt 115 bis 120 mm.
Nicht für den Einbau in aufklappbare Doppelfenster
geeignet.
Elektrischer Anschluss:
An Klemmleiste im Gehäuse.
Technische Daten
Einbauort : Fenster / Wand
Einbaulage : waagerecht
Material : Kunststoff, schlagfest
Farbe : verkehrsweiß, ähnlich RAL 9016
Gewicht : 0,4 kg
Breite : 150 mm
Höhe : 150 mm
Tiefe : 84 mm
Verpackungseinheit : 1 Stück
Sortiment : A
GTIN (EAN) : 4012799990291
Hersteller: MAICO
FE 100 SG Fenstereinbausatz
Artikelnummer: 0093.1023
Menge: 1,000 Stck

**10.423 ECO 30 E Wandfächer Oszillierende axiale Industrieventilatoren für Wandmontage, Flügelradd**
Merkmale ECO 30 E, ECO 40 D:
Oszillierender Ventilator.
Für Wandmontage geeignet.
Mindest-Montagehöhe = 2,3 m (Abstand zwischen
Unterkante Flügelrad und Fußboden).
Mit gelb chromatiertem Schutzkorb, Berührungsschutz
gemäß DIN EN ISO 13857.
3-blättriges Flügelrad aus Kunststoff.
Einstellbarer Schwenkwinkel, 55, 70, 90  oder 115 .
Ventilator- und Schwenkgetriebeantrieb getrennt
schaltbar.
Motor:
Asynchronmotor.
Thermischer Überlastungsschutz serienmäßig.
Montagehinweise:
Montage der Einzelkomponenten vor Ort notwendig.
Befestigungshaken bauseits beistellen.
Elektrischer Anschluss:
An Klemmleisten im Anschlussraum des Baldachins.
Technische Daten
Luftumwälzung : 2.800 m3/h
Drehzahl : 1.350 1/min
Flügelraddurchmesser : 300 mm
Laufradtyp : axial
Drehzahlsteuerbar : +
Reversierbarkeit : -
Spannungsart : Wechselstrom
Bemessungsspannung : 230 V
Netzfrequenz : 50 Hz
Leistungsaufnahme : 37 W
IMax : 0,25 A
Schutzart : IP 20
Einbauort : Wand
Einbaulage : senkrecht / waagerecht
Gewicht : 3,1 kg
Schwenkbar : +
Breite : 345 mm
Höhe : 345 mm
Tiefe : 330 mm
Fördermitteltemperatur bei Nennstrom : 40  C
Fördermitteltemperatur bei IMax : 40  C
Umgebungstemperatur : 40  C
Verpackungseinheit : 1 Stück
Sortiment : C
GTIN (EAN) : 4012799880103
Hersteller: MAICO
ECO 30 E Wandfächer
Artikelnummer: 0088.0010
Menge: 1,000 Stck

**10.424 ECO 40 D Wandfächer Oszillierende axiale Industrieventilatoren für Wandmontage, Flügelradd**
Merkmale ECO 30 E, ECO 40 D:
Oszillierender Ventilator.
Für Wandmontage geeignet.
Mindest-Montagehöhe = 2,3 m (Abstand zwischen
Unterkante Flügelrad und Fußboden).
Mit gelb chromatiertem Schutzkorb, Berührungsschutz
gemäß DIN EN ISO 13857.
3-blättriges Flügelrad aus Kunststoff.
Einstellbarer Schwenkwinkel, 55, 70, 90  oder 115 .
Ventilator- und Schwenkgetriebeantrieb getrennt
schaltbar.
Motor:
Asynchronmotor.
Thermischer Überlastungsschutz serienmäßig.
Montagehinweise:
Montage der Einzelkomponenten vor Ort notwendig.
Befestigungshaken bauseits beistellen.
Elektrischer Anschluss:
An Klemmleisten im Anschlussraum des Baldachins.
Technische Daten
Luftumwälzung : 4.500 m3/h
Drehzahl : 1.150 1/min
Flügelraddurchmesser : 400 mm
Laufradtyp : axial
Drehzahlsteuerbar : +
Reversierbarkeit : -
Spannungsart : Wechselstrom
Bemessungsspannung : 230 V
Netzfrequenz : 50 Hz
Leistungsaufnahme : 44 W
IMax : 0,25 A
Schutzart : IP 20
Einbauort : Wand
Einbaulage : senkrecht / waagerecht
Gewicht : 4 kg
Schwenkbar : +
Breite : 450 mm
Höhe : 450 mm
Tiefe : 340 mm
Fördermitteltemperatur bei Nennstrom : 40  C
Fördermitteltemperatur bei IMax : 40  C
Umgebungstemperatur : 40  C
Verpackungseinheit : 1 Stück
Sortiment : C
GTIN (EAN) : 4012799880141
Hersteller: MAICO
ECO 40 D Wandfächer
Artikelnummer: 0088.0014
Menge: 1,000 Stck

**10.425 EC 30 E Axialer Fächer Axiale Deckenfächer für niedrige Räume, Flügelraddurchmesser 300 mm**
Merkmale EC 30 E, EC 40 D:
Deckenfächer mit Befestigungsstange für die
Deckenmontage.
Für den Einbau in niedrige Räume kleiner 2,3 m
geeignet.
Mit gelb chromatiertem Schutzkorb, Berührungsschutz
gemäß DIN EN ISO 13857.
3-blättriges Flügelrad aus Kunststoff.
Motor:
Asynchronmotor.
Thermischer Überlastungsschutz serienmäßig.
Montagehinweise:
Montage der Einzelkomponenten vor Ort notwendig.
Befestigungshaken bauseits beistellen.
Elektrischer Anschluss:
An Klemmleisten im Anschlussraum des Baldachins.
Technische Daten
Luftumwälzung : 2.800 m3/h
Drehzahl : 1.350 1/min
Flügelraddurchmesser : 300 mm
Laufradtyp : axial
Drehzahlsteuerbar : +
Reversierbarkeit : -
Spannungsart : Wechselstrom
Bemessungsspannung : 230 V
Netzfrequenz : 50 Hz
Leistungsaufnahme : 37 W
IMax : 0,25 A
Schutzart : IP 20
Einbauort : Decke
Einbaulage : senkrecht
Gewicht : 2,5 kg
Schwenkbar : -
Breite : 345 mm
Höhe : 345 mm
Tiefe : 410 mm
Fördermitteltemperatur bei Nennstrom : 40  C
Fördermitteltemperatur bei IMax : 40  C
Umgebungstemperatur : 40  C
Verpackungseinheit : 1 Stück
Sortiment : C
GTIN (EAN) : 4012799880011
Hersteller: MAICO
EC 30 E Axialer Fächer
Artikelnummer: 0088.0001
Menge: 1,000 Stck

**10.426 EC 40 D Axialer Fächer Axiale Deckenfächer für niedrige Räume, Flügelraddurchmesser 400 mm**
Merkmale EC 30 E, EC 40 D:
Deckenfächer mit Befestigungsstange für die
Deckenmontage.
Für den Einbau in niedrige Räume kleiner 2,3 m
geeignet.
Mit gelb chromatiertem Schutzkorb, Berührungsschutz
gemäß DIN EN ISO 13857.
3-blättriges Flügelrad aus Kunststoff.
Motor:
Asynchronmotor.
Thermischer Überlastungsschutz serienmäßig.
Montagehinweise:
Montage der Einzelkomponenten vor Ort notwendig.
Befestigungshaken bauseits beistellen.
Elektrischer Anschluss:
An Klemmleisten im Anschlussraum des Baldachins.
Technische Daten
Luftumwälzung : 4.500 m3/h
Drehzahl : 1.150 1/min
Flügelraddurchmesser : 400 mm
Laufradtyp : axial
Drehzahlsteuerbar : +
Reversierbarkeit : -
Spannungsart : Wechselstrom
Bemessungsspannung : 230 V
Netzfrequenz : 50 Hz
Leistungsaufnahme : 40 W
IMax : 0,2 A
Schutzart : IP 20
Einbauort : Decke
Einbaulage : senkrecht
Gewicht : 3,2 kg
Schwenkbar : -
Breite : 450 mm
Höhe : 450 mm
Tiefe : 420 mm
Fördermitteltemperatur bei Nennstrom : 40  C
Fördermitteltemperatur bei IMax : 40  C
Umgebungstemperatur : 40  C
Verpackungseinheit : 1 Stück
Sortiment : C
GTIN (EAN) : 4012799880059
Hersteller: MAICO
EC 40 D Axialer Fächer
Artikelnummer: 0088.0005
Menge: 1,000 Stck

**10.427 EC 90 B Axialer Fächer Axiale Deckenfächer für hohe Räume, Ausführung mit mittlerer Luftumwäl**
Merkmale EC 90 B, EC 140 B:
Für Deckenmontage.
Mindest-Montagehöhe = 2,3 m (Abstand zwischen
Unterkante Flügelrad und Fußboden).
Ohne Schutzkorb.
Durch Luftumwälzung bessere Wärmenutzung im Winter,
angenehme Kühlung im Sommer. Dadurch in hohen Hallen
bis zu 4 K Temperaturerhöhung im Bodenbereich.
Durch Luftumwälzung gleichmäßige Temperaturverteilung.
Luftrichtung von oben nach unten.
EC 90 B:
Ausführung mit mittlerer Luftumwälzung.
Mit 3-blättrigem Kunststoffflügelrad.
EC 140 B:
Ausführung mit großer Luftumwälzung.
Mit 3-blättrigem Aluminiumflügelrad.
Motor:
Asynchronmotor.
Thermischer Überlastungsschutz serienmäßig.
Montagehinweise:
Montage der Einzelkomponenten vor Ort notwendig.
Befestigungshaken bauseits beistellen.
Elektrischer Anschluss:
An Klemmleisten im Anschlussraum des Baldachins.
Technische Daten
Luftumwälzung : 11.000 m3/h
Drehzahl : 360 1/min
Flügelraddurchmesser : 900 mm
Laufradtyp : axial
Drehzahlsteuerbar : +
Reversierbarkeit : -
Spannungsart : Wechselstrom
Bemessungsspannung : 230 V
Netzfrequenz : 50 Hz
Leistungsaufnahme : 116 W
IMax : 0,55 A
Schutzart : IP 20
Einbauort : Decke
Einbaulage : senkrecht
Gewicht : 5,3 kg
Schwenkbar : -
Breite : 900 mm
Höhe : 900 mm
Tiefe : 450 mm
Fördermitteltemperatur bei Nennstrom : 55  C
Fördermitteltemperatur bei IMax : 40  C
Umgebungstemperatur : 55  C
Verpackungseinheit : 1 Stück
Sortiment : C
GTIN (EAN) : 4012799881216
Hersteller: MAICO
EC 90 B Axialer Fächer
Artikelnummer: 0088.0121
Menge: 1,000 Stck

**10.428 EC 140 B Axialer Fächer Axiale Deckenfächer für hohe Räume, Ausführung mit großer Luftumwälzun**
Merkmale EC 90 B, EC 140 B:
Für Deckenmontage.
Mindest-Montagehöhe = 2,3 m (Abstand zwischen
Unterkante Flügelrad und Fußboden).
Ohne Schutzkorb.
Durch Luftumwälzung bessere Wärmenutzung im Winter,
angenehme Kühlung im Sommer. Dadurch in hohen Hallen
bis zu 4 K Temperaturerhöhung im Bodenbereich.
Durch Luftumwälzung gleichmäßige Temperaturverteilung.
Luftrichtung von oben nach unten.
EC 90 B:
Ausführung mit mittlerer Luftumwälzung.
Mit 3-blättrigem Kunststoffflügelrad.
EC 140 B:
Ausführung mit großer Luftumwälzung.
Mit 3-blättrigem Aluminiumflügelrad.
Motor:
Asynchronmotor.
Thermischer Überlastungsschutz serienmäßig.
Montagehinweise:
Montage der Einzelkomponenten vor Ort notwendig.
Befestigungshaken bauseits beistellen.
Elektrischer Anschluss:
An Klemmleisten im Anschlussraum des Baldachins.
Technische Daten
Luftumwälzung : 18.000 m3/h
Drehzahl : 245 1/min
Flügelraddurchmesser : 1.400 mm
Laufradtyp : axial
Drehzahlsteuerbar : +
Reversierbarkeit : -
Spannungsart : Wechselstrom
Bemessungsspannung : 230 V
Netzfrequenz : 50 Hz
Leistungsaufnahme : 120 W
IMax : 0,6 A
Schutzart : IP 20
Einbauort : Decke
Einbaulage : senkrecht
Gewicht : 8,4 kg
Schwenkbar : -
Breite : 1.400 mm
Höhe : 1.400 mm
Tiefe : 420 mm
Fördermitteltemperatur bei Nennstrom : 60  C
Fördermitteltemperatur bei IMax : 40  C
Umgebungstemperatur : 60  C
Verpackungseinheit : 1 Stück
Sortiment : C
GTIN (EAN) : 4012799881766
Hersteller: MAICO
EC 140 B Axialer Fächer
Artikelnummer: 0088.0176
Menge: 1,000 Stck

**10.429 EZG 30/4 Axialer Gewächshausventilator Axialer Gewächshausventilator, DN 300, Wechselstrom**
Luftumwälzung:
Bewegte Luft fördert das Wachstum von Pflanzen. Sie ist
außerordentlich wichtig für ihre Gesundheit und für
einen gleichmäßigen Kulturbestand.
Sie senkt die Luftfeuchtigkeit im Kulturbestand.
Pilzbefall und Fäulniserscheinungen werden ebenso
vermieden wie Blütenbefall und -schäden.
Die Luftumwälzung schränkt weitgehend Botrytis- oder
Grauschimmelschäden ein, weiterhin verbessert sie die
Stängelqualität bei Schnittblumen.
Bei gleichmäßiger Temperaturverteilung werden
gleichzeitig die Kosten für Personal, Heizung und
Bekämpfungsmittel gesenkt.
Merkmale:
Rohrhülse aus verzinktem Stahlblech mit
Kunstharzlackierung.
Befestigungsösen zur Aufhängung an der
Dachkonstruktion.
Beidseitig mit Schutzgitter, Berührungsschutz gemäß DIN
EN ISO 13857.
8-blättriges Kunststoff-Flügelrad.
Förderrichtung:
Förder- und Drehrichtung sind auf der Rohrhülse durch
Pfeile gekennzeichnet.
Motor:
Asynchronmotor.
Reversierbar.
Thermischer Überlastungsschutz serienmäßig.
Elektrischer Anschluss:
Anschlussfertig durch flexible, ca. 2 m lange
Anschlussleitung mit Stecker.
Technische Daten
Fördervolumen : 1.600 m3/h
Drehzahl : 1.425 1/min
Laufradtyp : axial
Luftrichtung : Umluft
Drehzahlsteuerbar : +
Reversierbarkeit : +
Spannungsart : Wechselstrom
Bemessungsspannung : 230 V
Netzfrequenz : 50 Hz
Nennleistung : 90 W
INenn : 0,4 A
IMax : 0,5 A
Schutzart : IP 55
Wärmeklasse : B
Netzzuleitung : 3 x 1,5 mm2
Einbaulage : waagerecht
Material : Stahlblech, verzinkt
Gewicht : 9,1 kg
Nennweite : 300 mm
Breite : 356 mm
Höhe : 356 mm
Tiefe : 308 mm
Fördermitteltemperatur bei IMax : -20  C bis 60  C
Verpackungseinheit : 1 Stück
Sortiment : C
GTIN (EAN) : 4012799851509
Hersteller: MAICO
EZG 30/4 B Axialer Gewächshausventilator
Artikelnummer: 0085.0150
Menge: 1,000 Stck

**10.430 EZG 35/4 Axialer Gewächshausventilator Axialer Gewächshausventilator, DN 350, Wechselstrom**
Luftumwälzung:
Bewegte Luft fördert das Wachstum von Pflanzen. Sie ist
außerordentlich wichtig für ihre Gesundheit und für
einen gleichmäßigen Kulturbestand.
Sie senkt die Luftfeuchtigkeit im Kulturbestand.
Pilzbefall und Fäulniserscheinungen werden ebenso
vermieden wie Blütenbefall und -schäden.
Die Luftumwälzung schränkt weitgehend Botrytis- oder
Grauschimmelschäden ein, weiterhin verbessert sie die
Stängelqualität bei Schnittblumen.
Bei gleichmäßiger Temperaturverteilung werden
gleichzeitig die Kosten für Personal, Heizung und
Bekämpfungsmittel gesenkt.
Merkmale:
Rohrhülse aus verzinktem Stahlblech mit
Kunstharzlackierung.
Befestigungsösen zur Aufhängung an der
Dachkonstruktion.
Beidseitig mit Schutzgitter, Berührungsschutz gemäß DIN
EN ISO 13857.
8-blättriges Kunststoff-Flügelrad.
Förderrichtung:
Förder- und Drehrichtung sind auf der Rohrhülse durch
Pfeile gekennzeichnet.
Motor:
Asynchronmotor.
Reversierbar.
Thermischer Überlastungsschutz serienmäßig.
Elektrischer Anschluss:
Anschlussfertig durch flexible, ca. 2 m lange
Anschlussleitung mit Stecker.
Technische Daten
Fördervolumen : 2.400 m3/h
Drehzahl : 1.425 1/min
Laufradtyp : axial
Luftrichtung : Umluft
Drehzahlsteuerbar : +
Reversierbarkeit : +
Spannungsart : Wechselstrom
Bemessungsspannung : 230 V
Netzfrequenz : 50 Hz
Nennleistung : 120 W
INenn : 0,55 A
IMax : 0,7 A
Schutzart : IP 55
Wärmeklasse : B
Netzzuleitung : 3 x 1,5 mm2
Einbaulage : waagerecht
Material : Stahlblech, verzinkt
Gewicht : 9,8 kg
Nennweite : 350 mm
Breite : 395 mm
Höhe : 395 mm
Tiefe : 308 mm
Fördermitteltemperatur bei IMax : -20  C bis 60  C
Verpackungseinheit : 1 Stück
Sortiment : C
GTIN (EAN) : 4012799851516
Hersteller: MAICO
EZG 35/4 B Axialer Gewächshausventilator
Artikelnummer: 0085.0151
Menge: 1,000 Stck

**10.431 EZG 40/4 Axialer Gewächshausventilator Axialer Gewächshausventilator, DN 400, Wechselstrom**
Luftumwälzung:
Bewegte Luft fördert das Wachstum von Pflanzen. Sie ist
außerordentlich wichtig für ihre Gesundheit und für
einen gleichmäßigen Kulturbestand.
Sie senkt die Luftfeuchtigkeit im Kulturbestand.
Pilzbefall und Fäulniserscheinungen werden ebenso
vermieden wie Blütenbefall und -schäden.
Die Luftumwälzung schränkt weitgehend Botrytis- oder
Grauschimmelschäden ein, weiterhin verbessert sie die
Stängelqualität bei Schnittblumen.
Bei gleichmäßiger Temperaturverteilung werden
gleichzeitig die Kosten für Personal, Heizung und
Bekämpfungsmittel gesenkt.
Merkmale:
Rohrhülse aus verzinktem Stahlblech mit
Kunstharzlackierung.
Befestigungsösen zur Aufhängung an der
Dachkonstruktion.
Beidseitig mit Schutzgitter, Berührungsschutz gemäß DIN
EN ISO 13857.
8-blättriges Kunststoff-Flügelrad.
Förderrichtung:
Förder- und Drehrichtung sind auf der Rohrhülse durch
Pfeile gekennzeichnet.
Motor:
Asynchronmotor.
Reversierbar.
Thermischer Überlastungsschutz serienmäßig.
Elektrischer Anschluss:
Anschlussfertig durch flexible, ca. 2 m lange
Anschlussleitung mit Stecker.
Technische Daten
Fördervolumen : 3.800 m3/h
Drehzahl : 1.425 1/min
Laufradtyp : axial
Luftrichtung : Umluft
Drehzahlsteuerbar : +
Reversierbarkeit : +
Spannungsart : Wechselstrom
Bemessungsspannung : 230 V
Netzfrequenz : 50 Hz
Nennleistung : 230 W
INenn : 1,1 A
IMax : 1,25 A
Schutzart : IP 55
Wärmeklasse : F
Netzzuleitung : 3 x 1,5 mm2
Einbaulage : waagerecht
Material : Stahlblech, verzinkt
Gewicht : 11,5 kg
Nennweite : 400 mm
Breite : 438 mm
Höhe : 438 mm
Tiefe : 308 mm
Fördermitteltemperatur bei IMax : -20  C bis 60  C
Verpackungseinheit : 1 Stück
Sortiment : C
GTIN (EAN) : 4012799851523
Hersteller: MAICO
EZG 40/4 B Axialer Gewächshausventilator
Artikelnummer: 0085.0152
Menge: 1,000 Stck

**10.432 MHE 3 Heizlüfter Portabler Heizlüfter, Wechselstrom, 3.000 Watt**
Merkmale:
Zur Trocknung nasser oder feuchter Räume.
Zur zeitweisen oder dauerhaften Beheizung und Lüftung
von Räumen.
Stabiles Gehäuse aus verzinktem Stahlblech,
beschichtet, korrosionsfest.
Tragebügel als Rohrstativ mit hoher Bodenfreiheit.
Heizelemente aus Edelstahl, nicht glühend.
Mit thermischem Überlastungsschutz. Heizung und
Ventilator schalten bei Überhitzung automatisch aus.
Einfach rückstellbar.
Mit Wandhalterung.
Steuerung:
Ventilator und Heizung in 3 bzw. 4 Stufen schaltbar.
MHE 3 / MHD 5:
Stufe 1: Ventilator 100 %, Heizung AUS.
Stufe 2: Ventilator 100 %, Heizung ca. 50 %.
Stufe 3: Ventilator 100 %, Heizung 100 %.
MHD 9 / 15 / 20:
Stufe 1: Ventilator 100 %, Heizung AUS.
Stufe 2: Ventilator ca. 50 %, Heizung ca. 50 %.
Stufe 3: Ventilator 100 %, Heizung ca. 50 %.
Stufe 4: Ventilator 100 %, Heizung 100 %.
MHD 9/ 15/ 20 mit Zeitschaltuhr: Einschaltzeit bis zu
24 Stunden vorwählbar.
Heizungsthermostat mit stufenlos einstellbarem
Temperaturbereich von 0  C - 40  C. Ventilator bleibt
bei erreichter Temperatur in Betrieb.
Motor:
Robuster Motor mit Kugellager, wartungsfrei.
Thermischer Überlastungsschutz serienmäßig. Schaltet
bei thermischer Überlastung den Motor ab und nach
Abkühlung selbstständig wieder ein.
Elektrischer Anschluss:
MHE 3: Anschlussleitung mit Schukostecker ca. 2 m lang.
MHD 5 / 9 / 15 / 20: CEE- Stecker. Direkt montiert an
der Gehäuserückseite.
Sicherheitshinweise:
Heizlüfter nicht abdecken, Brandgefahr bei Wärmestau.
Bauseitige Absicherung mit FI-Schutzschalter beachten.
Sicherheitsabstand zu Gegenständen (min. 50 cm)
einhalten.
Hinweise der Montage- und Betriebsanleitung beachten.
Technische Daten
Fördervolumen : 0 m3/h / 400 m3/h
Spannungsart : Wechselstrom
Bemessungsspannung : 230 V
Netzfrequenz : 50 Hz
IMax : 6,3 A / 12,3 A
Schutzart : IP X4
Elektrische Steckverbindung : Schuko
Netzzuleitung : 3 x 1,5 mm2
Anzahl Schaltstellungen : 4
Material Gehäuse : Stahlblech, pulverbeschichtet
Gewicht : 11,8 kg
Breite : 335 mm
Höhe : 430 mm
Tiefe : 565 mm
Umgebungstemperatur : 40  C
Heizleistung : 1.500 W / 3.000 W
Temperaturerhöhung : 23 K
Verpackungseinheit : 1 Stück
Sortiment : C
GTIN (EAN) : 4012799822004
Hersteller: MAICO
MHE 3 Heizlüfter
Artikelnummer: 0082.0200
Menge: 1,000 Stck

**10.433 EZF 20/4 Axialer Wandeinbauventilator Axial-Wandventilator für Unterputz-Installation, DN200, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 500 m3/h
Drehzahl : 1.380 1/min
Laufradtyp : axial
Drehzahlsteuerbar : +
Reversierbarkeit : -
Spannungsart : Wechselstrom
Bemessungsspannung : 230 V
Netzfrequenz : 50 Hz
Nennleistung : 30 W
Leistungsaufnahme : 35 W
INenn : 0,23 A
IMax : 0,25 A
Schutzart : IP 54
Wärmeklasse : E
Netzzuleitung : 3 x 1,5 mm2
Einbauort : Wand / Decke
Einbauart : Unterputz
Einbaulage : waagerecht / senkrecht
Material : Stahlblech, verzinkt
Gewicht : 3,3 kg
Nennweite : 200 mm
Breite : 258 mm
Höhe : 258 mm
Tiefe : 240 mm
Fördermitteltemperatur bei Nennstrom : -20  C bis 60  C
Fördermitteltemperatur bei IMax : -20  C bis 60  C
Verpackungseinheit : 1 Stück
Sortiment : C
GTIN (EAN) : 4012799854845
Hersteller: MAICO
EZF 20/4 E Axialer Wandeinbauventilator
Artikelnummer: 0085.0484
Menge: 1,000 Stck

**10.434 EZF 25/4 Axialer Wandeinbauventilator Axial-Wandventilator für Unterputz-Installation, DN250, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 900 m3/h
Drehzahl : 1.425 1/min
Laufradtyp : axial
Drehzahlsteuerbar : +
Reversierbarkeit : +
Spannungsart : Wechselstrom
Bemessungsspannung : 230 V
Netzfrequenz : 50 Hz
Nennleistung : 30 W
Leistungsaufnahme : 38 W
INenn : 0,15 A
IMax : 0,18 A
Schutzart : IP 54
Wärmeklasse : B
Netzzuleitung : 3 x 1,5 mm2
Einbauort : Wand / Decke
Einbauart : Unterputz
Einbaulage : waagerecht / senkrecht
Material : Stahlblech, verzinkt
Gewicht : 4,2 kg
Nennweite : 250 mm
Breite : 320 mm
Höhe : 320 mm
Tiefe : 240 mm
Fördermitteltemperatur bei Nennstrom : -20  C bis 60  C
Fördermitteltemperatur bei IMax : -20  C bis 60  C
Verpackungseinheit : 1 Stück
Sortiment : C
GTIN (EAN) : 4012799854876
Hersteller: MAICO
EZF 25/4 D Axialer Wandeinbauventilator
Artikelnummer: 0085.0487
Menge: 1,000 Stck

**10.435 EZF 25/4 Axialer Wandeinbauventilator Axial-Wandventilator für Unterputz-Installation, DN250, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 800 m3/h
Drehzahl : 1.280 1/min
Laufradtyp : axial
Drehzahlsteuerbar : +
Reversierbarkeit : -
Spannungsart : Wechselstrom
Bemessungsspannung : 230 V
Netzfrequenz : 50 Hz
Nennleistung : 40 W
Leistungsaufnahme : 50 W
INenn : 0,28 A
IMax : 0,3 A
Schutzart : IP 54
Wärmeklasse : E
Netzzuleitung : 3 x 1,5 mm2
Einbauort : Wand / Decke
Einbauart : Unterputz
Einbaulage : waagerecht / senkrecht
Material : Stahlblech, verzinkt
Gewicht : 3,9 kg
Nennweite : 250 mm
Breite : 320 mm
Höhe : 320 mm
Tiefe : 240 mm
Fördermitteltemperatur bei Nennstrom : -20  C bis 50  C
Fördermitteltemperatur bei IMax : -20  C bis 50  C
Verpackungseinheit : 1 Stück
Sortiment : C
GTIN (EAN) : 4012799854869
Hersteller: MAICO
EZF 25/4 E Axialer Wandeinbauventilator
Artikelnummer: 0085.0486
Menge: 1,000 Stck

**10.436 DZF 25/4 Axialer Wandeinbauventilator Axial-Wandventilator für Unterputz-Installation, DN250, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 1.000 m3/h
Drehzahl : 1.425 1/min
Laufradtyp : axial
Drehzahlsteuerbar : +
Reversierbarkeit : +
Spannungsart : Drehstrom
Bemessungsspannung : 400 V
Netzfrequenz : 50 Hz
Nennleistung : 50 W
Leistungsaufnahme : 55 W
INenn : 0,13 A
IMax : 0,14 A
Schutzart : IP 54
Wärmeklasse : B
Netzzuleitung : 5 x 1,5 mm2
Einbauort : Wand / Decke
Einbauart : Unterputz
Einbaulage : waagerecht / senkrecht
Material : Stahlblech, verzinkt
Gewicht : 3,9 kg
Nennweite : 250 mm
Breite : 320 mm
Höhe : 320 mm
Tiefe : 240 mm
Fördermitteltemperatur bei Nennstrom : 60  C
Fördermitteltemperatur bei IMax : -20  C bis 60  C
Verpackungseinheit : 1 Stück
Sortiment : C
GTIN (EAN) : 4012799854906
Hersteller: MAICO
DZF 25/4 D Axialer Wandeinbauventilator
Artikelnummer: 0085.0490
Menge: 1,000 Stck

**10.437 EZF 30/6 Axialer Wandeinbauventilator Axial-Wandventilator für Unterputz-Installation, DN300, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 1.100 m3/h
Drehzahl : 930 1/min
Laufradtyp : axial
Drehzahlsteuerbar : +
Reversierbarkeit : +
Spannungsart : Wechselstrom
Bemessungsspannung : 230 V
Netzfrequenz : 50 Hz
Nennleistung : 60 W
Leistungsaufnahme : 60 W
INenn : 0,3 A
IMax : 0,33 A
Schutzart : IP 55
Wärmeklasse : B
Netzzuleitung : 3 x 1,5 mm2
Einbauort : Wand / Decke
Einbauart : Unterputz
Einbaulage : waagerecht / senkrecht
Material : Stahlblech, verzinkt
Gewicht : 6,5 kg
Nennweite : 300 mm
Breite : 365 mm
Höhe : 365 mm
Tiefe : 300 mm
Fördermitteltemperatur bei Nennstrom : 60  C
Fördermitteltemperatur bei IMax : -20  C bis 60  C
Verpackungseinheit : 1 Stück
Sortiment : C
GTIN (EAN) : 4012799850533
Hersteller: MAICO
EZF 30/6 B Axialer Wandeinbauventilator
Artikelnummer: 0085.0053
Menge: 1,000 Stck

**10.438 EZF 30/4 Axialer Wandeinbauventilator Axial-Wandventilator für Unterputz-Installation, DN300, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 1.700 m3/h
Drehzahl : 1.425 1/min
Laufradtyp : axial
Drehzahlsteuerbar : +
Reversierbarkeit : +
Spannungsart : Wechselstrom
Bemessungsspannung : 230 V
Netzfrequenz : 50 Hz
Nennleistung : 90 W
Leistungsaufnahme : 110 W
INenn : 0,4 A
IMax : 0,5 A
Schutzart : IP 55
Wärmeklasse : B
Netzzuleitung : 3 x 1,5 mm2
Einbauort : Wand / Decke
Einbauart : Unterputz
Einbaulage : waagerecht / senkrecht
Material : Stahlblech, verzinkt
Gewicht : 6,6 kg
Nennweite : 300 mm
Breite : 365 mm
Höhe : 365 mm
Tiefe : 300 mm
Fördermitteltemperatur bei Nennstrom : 60  C
Fördermitteltemperatur bei IMax : -20  C bis 60  C
Verpackungseinheit : 1 Stück
Sortiment : C
GTIN (EAN) : 4012799850540
Hersteller: MAICO
EZF 30/4 B Axialer Wandeinbauventilator
Artikelnummer: 0085.0054
Menge: 1,000 Stck

**10.439 DZF 30/6 Axialer Wandeinbauventilator Axial-Wandventilator für Unterputz-Installation, DN300, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 1.150 m3/h
Drehzahl : 930 1/min
Laufradtyp : axial
Drehzahlsteuerbar : +
Reversierbarkeit : +
Spannungsart : Drehstrom
Bemessungsspannung : 400 V
Netzfrequenz : 50 Hz
Nennleistung : 70 W
Leistungsaufnahme : 70 W
INenn : 0,18 A
IMax : 0,18 A
Schutzart : IP 55
Wärmeklasse : B
Netzzuleitung : 7 x 1,5 mm2
Einbauort : Wand / Decke
Einbauart : Unterputz
Einbaulage : waagerecht / senkrecht
Material : Stahlblech, verzinkt
Gewicht : 6,4 kg
Nennweite : 300 mm
Breite : 365 mm
Höhe : 365 mm
Tiefe : 300 mm
Fördermitteltemperatur bei Nennstrom : 60  C
Fördermitteltemperatur bei IMax : -20  C bis 60  C
Verpackungseinheit : 1 Stück
Sortiment : C
GTIN (EAN) : 4012799851011
Hersteller: MAICO
DZF 30/6 B Axialer Wandeinbauventilator
Artikelnummer: 0085.0101
Menge: 1,000 Stck

**10.440 DZF 30/4 Axialer Wandeinbauventilator Axial-Wandventilator für Unterputz-Installation, DN300, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 1.700 m3/h
Drehzahl : 1.425 1/min
Laufradtyp : axial
Drehzahlsteuerbar : +
Reversierbarkeit : +
Spannungsart : Drehstrom
Bemessungsspannung : 400 V
Netzfrequenz : 50 Hz
Nennleistung : 85 W
Leistungsaufnahme : 110 W
INenn : 0,3 A
IMax : 0,33 A
Schutzart : IP 55
Wärmeklasse : B
Netzzuleitung : 7 x 1,5 mm2
Einbauort : Wand / Decke
Einbauart : Unterputz
Einbaulage : waagerecht / senkrecht
Material : Stahlblech, verzinkt
Gewicht : 6,5 kg
Nennweite : 300 mm
Breite : 365 mm
Höhe : 365 mm
Tiefe : 300 mm
Fördermitteltemperatur bei Nennstrom : 60  C
Fördermitteltemperatur bei IMax : -20  C bis 60  C
Verpackungseinheit : 1 Stück
Sortiment : C
GTIN (EAN) : 4012799851028
Hersteller: MAICO
DZF 30/4 B Axialer Wandeinbauventilator
Artikelnummer: 0085.0102
Menge: 1,000 Stck

**10.441 EZF 35/6 Axialer Wandeinbauventilator Axial-Wandventilator für Unterputz-Installation, DN350, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 1.600 m3/h
Drehzahl : 930 1/min
Laufradtyp : axial
Drehzahlsteuerbar : +
Reversierbarkeit : +
Spannungsart : Wechselstrom
Bemessungsspannung : 230 V
Netzfrequenz : 50 Hz
Nennleistung : 70 W
Leistungsaufnahme : 70 W
INenn : 0,35 A
IMax : 0,35 A
Schutzart : IP 55
Wärmeklasse : B
Netzzuleitung : 3 x 1,5 mm2
Einbauort : Wand / Decke
Einbauart : Unterputz
Einbaulage : waagerecht / senkrecht
Material : Stahlblech, verzinkt
Gewicht : 7,2 kg
Nennweite : 350 mm
Breite : 428 mm
Höhe : 428 mm
Tiefe : 300 mm
Fördermitteltemperatur bei Nennstrom : 60  C
Fördermitteltemperatur bei IMax : -20  C bis 60  C
Verpackungseinheit : 1 Stück
Sortiment : C
GTIN (EAN) : 4012799850557
Hersteller: MAICO
EZF 35/6 B Axialer Wandeinbauventilator
Artikelnummer: 0085.0055
Menge: 1,000 Stck

**10.442 EZF 35/4 Axialer Wandeinbauventilator Axial-Wandventilator für Unterputz-Installation, DN350, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 2.760 m3/h
FördervolumenNenn : 1.938 m3/h (im opt. Wirkungsgrad)
Druck pfs, Nenn : 57 Pa (im opt. Wirkungsgrad)
Drehzahl nNenn : 1.455 1/min (im opt. Wirkungsgrad)
Drehzahl : 1.461 1/min
Laufradtyp : axial
Drehzahlsteuerbar : +
Reversierbarkeit : +
Spannungsart : Wechselstrom
Bemessungsspannung : 230 V
Netzfrequenz : 50 Hz
Nennleistung : 120 W
INenn : 0,45 A
IMax : 0,75 A
Schutzart : IP 55
Wärmeklasse : B
Netzzuleitung : 3 x 1,5 mm2
Einbauort : Wand / Decke
Einbauart : Unterputz
Einbaulage : waagerecht / senkrecht
Material : Stahlblech, verzinkt
Gewicht : 7,4 kg
Nennweite : 350 mm
Breite : 428 mm
Höhe : 428 mm
Tiefe : 300 mm
Fördermitteltemperatur bei Nennstrom : 60  C
Fördermitteltemperatur bei IMax : -20  C bis 60  C
Verpackungseinheit : 1 Stück
Sortiment : C
GTIN (EAN) : 4012799850564
Hersteller: MAICO
EZF 35/4 B Axialer Wandeinbauventilator
Artikelnummer: 0085.0056
Menge: 1,000 Stck

**10.443 DZF 35/6 Axialer Wandeinbauventilator Axial-Wandventilator für Unterputz-Installation, DN350, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 1.600 m3/h
Drehzahl : 930 1/min
Laufradtyp : axial
Drehzahlsteuerbar : +
Reversierbarkeit : +
Spannungsart : Drehstrom
Bemessungsspannung : 400 V
Netzfrequenz : 50 Hz
Nennleistung : 80 W
Leistungsaufnahme : 85 W
INenn : 0,17 A
IMax : 0,18 A
Schutzart : IP 55
Wärmeklasse : B
Netzzuleitung : 7 x 1,5 mm2
Einbauort : Wand / Decke
Einbauart : Unterputz
Einbaulage : waagerecht / senkrecht
Material : Stahlblech, verzinkt
Gewicht : 7,1 kg
Nennweite : 350 mm
Breite : 428 mm
Höhe : 428 mm
Tiefe : 300 mm
Fördermitteltemperatur bei Nennstrom : 60  C
Fördermitteltemperatur bei IMax : -20  C bis 60  C
Verpackungseinheit : 1 Stück
Sortiment : C
GTIN (EAN) : 4012799851035
Hersteller: MAICO
DZF 35/6 B Axialer Wandeinbauventilator
Artikelnummer: 0085.0103
Menge: 1,000 Stck

**10.444 DZF 35/4 Axialer Wandeinbauventilator Axial-Wandventilator für Unterputz-Installation, DN350, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 2.710 m3/h
FördervolumenNenn : 1.645 m3/h (im opt. Wirkungsgrad)
Druck pfs, Nenn : 66 Pa (im opt. Wirkungsgrad)
Drehzahl nNenn : 1.465 1/min (im opt. Wirkungsgrad)
Drehzahl : 1.505 1/min
Laufradtyp : axial
Drehzahlsteuerbar : +
Reversierbarkeit : +
Spannungsart : Drehstrom
Bemessungsspannung : 400 V
Netzfrequenz : 50 Hz
Nennleistung : 135 W (im opt. Wirkungsgrad)
INenn : 0,55 A (im opt. Wirkungsgrad)
IMax : 0,6 A
Schutzart : IP 55
Wärmeklasse : B
Netzzuleitung : 7 x 1,5 mm2
Einbauort : Wand / Decke
Einbauart : Unterputz
Einbaulage : waagerecht / senkrecht
Material : Stahlblech, verzinkt
Gewicht : 10,6 kg
Nennweite : 350 mm
Breite : 428 mm
Höhe : 428 mm
Tiefe : 300 mm
Fördermitteltemperatur bei Nennstrom : 60  C
Fördermitteltemperatur bei IMax : -20  C bis 60  C
Verpackungseinheit : 1 Stück
Sortiment : C
GTIN (EAN) : 4012799851042
Technische Daten nach ErP im Best Efficiency Point
(BEP)
Gesamteffizienz e : 28,8 %
Messkategorie : A
Effizienzkategorie : statisch
Effizienzgrad N : 40,7
VSD erforderlich : nein
Herstellungsjahr : siehe Typenschild
Herstellername / Amtliche Registriernummer /
Niederlassungsort des Herstellers : Maico
Elektroapparate-Fabrik GmbH / Registergericht
Freiburg, HRB 601233 / Villingen-Schwenningen
Art.-Nr. : 0085.0104
PBEP / FördervolumenBEP / Pfs, BEP : 0,13 kW / 2.040
m3/h / 66 Pa
nBEP : 1.463 1/min
spezifisches Verhältnis : ca. 1
Informationen zur Zerlegung und Entsorgung : siehe
Montageanleitung
Informationen zu Einbau, Betrieb und Instandhaltung :
siehe Montageanleitung
Verwendete Gegenstände bei der Effizienz-Messung, die
nicht durch die Messkategorie beschrieben sind :
Ermittlung der Energieeffizienz ohne Schutzgitter.
SchallleistungspegelLWA7 : 78 dB(A)
Technische Daten nach ErP im Best Efficiency Point
(BEP)
Gesamteffizienz e : 28,8 %
Messkategorie : A
Effizienzkategorie : statisch
Effizienzgrad N : 40,7
VSD erforderlich : nein
Herstellungsjahr : siehe Typenschild
Herstellername / Amtliche Registriernummer /
Niederlassungsort des Herstellers : Maico
Elektroapparate-Fabrik GmbH / Registergericht
Freiburg, HRB 601233 / Villingen-Schwenningen
Art.-Nr. : 0085.0104
PBEP / FördervolumenBEP / Pfs, BEP : 0,13 kW / 2.040
m3/h / 66 Pa
nBEP : 1.463 1/min
spezifisches Verhältnis : ca. 1
Informationen zur Zerlegung und Entsorgung : siehe
Montageanleitung
Informationen zu Einbau, Betrieb und Instandhaltung :
siehe Montageanleitung
Verwendete Gegenstände bei der Effizienz-Messung, die
nicht durch die Messkategorie beschrieben sind :
Ermittlung der Energieeffizienz ohne Schutzgitter.
SchallleistungspegelLWA7 : 78 dB(A)
Hersteller: MAICO
DZF 35/4 B Axialer Wandeinbauventilator
Artikelnummer: 0085.0104
Menge: 1,000 Stck

**10.445 EZF 40/6 Axialer Wandeinbauventilator Axial-Wandventilator für Unterputz-Installation, DN400, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 2.400 m3/h
Drehzahl : 930 1/min
Laufradtyp : axial
Drehzahlsteuerbar : +
Reversierbarkeit : +
Spannungsart : Wechselstrom
Bemessungsspannung : 230 V
Netzfrequenz : 50 Hz
Nennleistung : 100 W
INenn : 0,45 A
IMax : 0,5 A
Schutzart : IP 55
Wärmeklasse : B
Netzzuleitung : 3 x 1,5 mm2
Einbauort : Wand / Decke
Einbauart : Unterputz
Einbaulage : waagerecht / senkrecht
Material : Stahlblech, verzinkt
Gewicht : 10,4 kg
Nennweite : 400 mm
Breite : 470 mm
Höhe : 470 mm
Tiefe : 300 mm
Fördermitteltemperatur bei Nennstrom : -20  C bis 55  C
Fördermitteltemperatur bei IMax : -20  C bis 55  C
Verpackungseinheit : 1 Stück
Sortiment : C
GTIN (EAN) : 4012799850571
Hersteller: MAICO
EZF 40/6 B Axialer Wandeinbauventilator
Artikelnummer: 0085.0057
Menge: 1,000 Stck

**10.446 EZF 40/4 Axialer Wandeinbauventilator Axial-Wandventilator für Unterputz-Installation, DN400, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 4.170 m3/h
FördervolumenNenn : 2.820 m3/h (im opt. Wirkungsgrad)
Druck pfs, Nenn : 78 Pa (im opt. Wirkungsgrad)
Drehzahl nNenn : 1.410 1/min (im opt. Wirkungsgrad)
Drehzahl : 1.433 1/min
Laufradtyp : axial
Drehzahlsteuerbar : +
Reversierbarkeit : +
Spannungsart : Wechselstrom
Bemessungsspannung : 230 V
Netzfrequenz : 50 Hz
Nennleistung : 230 W (im opt. Wirkungsgrad)
INenn : 0,95 A (im opt. Wirkungsgrad)
IMax : 1,6 A
Schutzart : IP 55
Netzzuleitung : 3 x 1,5 mm2
Einbauort : Wand / Decke
Einbauart : Unterputz
Einbaulage : waagerecht / senkrecht
Material : Stahlblech, verzinkt
Gewicht : 10,6 kg
Nennweite : 400 mm
Breite : 470 mm
Höhe : 470 mm
Tiefe : 300 mm
Fördermitteltemperatur bei IMax : -20  C bis 60  C
Verpackungseinheit : 1 Stück
Sortiment : C
GTIN (EAN) : 4012799850588
Technische Daten nach ErP im Best Efficiency Point
(BEP)
Gesamteffizienz e : 30,7 %
Messkategorie : A
Effizienzkategorie : statisch
Effizienzgrad N : 41,1
VSD erforderlich : nein
Herstellungsjahr : siehe Typenschild
Herstellername / Amtliche Registriernummer /
Niederlassungsort des Herstellers : Maico
Elektroapparate-Fabrik GmbH / Registergericht
Freiburg, HRB 601233 / Villingen-Schwenningen
Art.-Nr. : 0085.0058
PBEP / FördervolumenBEP / Pfs, BEP : 0,225 kW / 2.760
m3/h / 90 Pa
nBEP : 1.415 1/min
spezifisches Verhältnis : ca. 1
Informationen zur Zerlegung und Entsorgung : siehe
Montageanleitung
Informationen zu Einbau, Betrieb und Instandhaltung :
siehe Montageanleitung
Verwendete Gegenstände bei der Effizienz-Messung, die
nicht durch die Messkategorie beschrieben sind :
Ermittlung der Energieeffizienz ohne Schutzgitter.
SchallleistungspegelLWA7 : 80 dB(A)
Technische Daten nach ErP im Best Efficiency Point
(BEP)
Gesamteffizienz e : 30,7 %
Messkategorie : A
Effizienzkategorie : statisch
Effizienzgrad N : 41,1
VSD erforderlich : nein
Herstellungsjahr : siehe Typenschild
Herstellername / Amtliche Registriernummer /
Niederlassungsort des Herstellers : Maico
Elektroapparate-Fabrik GmbH / Registergericht
Freiburg, HRB 601233 / Villingen-Schwenningen
Art.-Nr. : 0085.0058
PBEP / FördervolumenBEP / Pfs, BEP : 0,225 kW / 2.760
m3/h / 90 Pa
nBEP : 1.415 1/min
spezifisches Verhältnis : ca. 1
Informationen zur Zerlegung und Entsorgung : siehe
Montageanleitung
Informationen zu Einbau, Betrieb und Instandhaltung :
siehe Montageanleitung
Verwendete Gegenstände bei der Effizienz-Messung, die
nicht durch die Messkategorie beschrieben sind :
Ermittlung der Energieeffizienz ohne Schutzgitter.
SchallleistungspegelLWA7 : 80 dB(A)
Hersteller: MAICO
EZF 40/4 B Axialer Wandeinbauventilator
Artikelnummer: 0085.0058
Menge: 1,000 Stck

**10.447 DZF 40/8 Axialer Wandeinbauventilator Axial-Wandventilator für Unterputz-Installation, DN400, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 1.900 m3/h
Drehzahl : 715 1/min
Laufradtyp : axial
Drehzahlsteuerbar : +
Reversierbarkeit : +
Spannungsart : Drehstrom
Bemessungsspannung : 400 V
Netzfrequenz : 50 Hz
Nennleistung : 85 W
Leistungsaufnahme : 75 W
INenn : 0,2 A
IMax : 0,2 A
Schutzart : IP 55
Wärmeklasse : B
Netzzuleitung : 7 x 1,5 mm2
Einbauort : Wand / Decke
Einbauart : Unterputz
Einbaulage : waagerecht / senkrecht
Material : Stahlblech, verzinkt
Gewicht : 9,4 kg
Nennweite : 400 mm
Breite : 470 mm
Höhe : 470 mm
Tiefe : 300 mm
Fördermitteltemperatur bei Nennstrom : 60  C
Fördermitteltemperatur bei IMax : -20  C bis 60  C
Verpackungseinheit : 1 Stück
Sortiment : C
GTIN (EAN) : 4012799851059
Hersteller: MAICO
DZF 40/8 B Axialer Wandeinbauventilator
Artikelnummer: 0085.0105
Menge: 1,000 Stck

**10.448 DZF 40/6 Axialer Wandeinbauventilator Axial-Wandventilator für Unterputz-Installation, DN400, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 2.500 m3/h
Drehzahl : 930 1/min
Laufradtyp : axial
Drehzahlsteuerbar : +
Reversierbarkeit : +
Spannungsart : Drehstrom
Bemessungsspannung : 400 V
Netzfrequenz : 50 Hz
Nennleistung : 120 W
Leistungsaufnahme : 140 W
INenn : 0,3 A
IMax : 0,3 A
Schutzart : IP 55
Wärmeklasse : B
Netzzuleitung : 7 x 1,5 mm2
Einbauort : Wand / Decke
Einbauart : Unterputz
Einbaulage : waagerecht / senkrecht
Material : Stahlblech, verzinkt
Gewicht : 10,1 kg
Nennweite : 400 mm
Breite : 470 mm
Höhe : 470 mm
Tiefe : 300 mm
Fördermitteltemperatur bei Nennstrom : 60  C
Fördermitteltemperatur bei IMax : -20  C bis 60  C
Verpackungseinheit : 1 Stück
Sortiment : C
GTIN (EAN) : 4012799851066
Hersteller: MAICO
DZF 40/6 B Axialer Wandeinbauventilator
Artikelnummer: 0085.0106
Menge: 1,000 Stck

**10.449 DZF 40/4 Axialer Wandeinbauventilator Axial-Wandventilator für Unterputz-Installation, DN400, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 4.200 m3/h
FördervolumenNenn : 2.640 m3/h (im opt. Wirkungsgrad)
Druck pfs, Nenn : 87 Pa (im opt. Wirkungsgrad)
Drehzahl nNenn : 1.440 1/min (im opt. Wirkungsgrad)
Drehzahl : 1.454 1/min
Laufradtyp : axial
Drehzahlsteuerbar : +
Reversierbarkeit : +
Spannungsart : Drehstrom
Bemessungsspannung : 400 V
Netzfrequenz : 50 Hz
Nennleistung : 230 W (im opt. Wirkungsgrad)
INenn : 0,6 A (im opt. Wirkungsgrad)
IMax : 0,75 A
Schutzart : IP 55
Wärmeklasse : B
Netzzuleitung : 7 x 1,5 mm2
Einbauort : Wand / Decke
Einbauart : Unterputz
Einbaulage : waagerecht / senkrecht
Material : Stahlblech, verzinkt
Gewicht : 13 kg
Nennweite : 400 mm
Breite : 470 mm
Höhe : 470 mm
Tiefe : 300 mm
Fördermitteltemperatur bei Nennstrom : 60  C
Fördermitteltemperatur bei IMax : -20  C bis 60  C
Verpackungseinheit : 1 Stück
Sortiment : C
GTIN (EAN) : 4012799851073
Technische Daten nach ErP im Best Efficiency Point
(BEP)
Gesamteffizienz e : 32,4 %
Messkategorie : A
Effizienzkategorie : statisch
Effizienzgrad N : 42,7
VSD erforderlich : nein
Herstellungsjahr : siehe Typenschild
Herstellername / Amtliche Registriernummer /
Niederlassungsort des Herstellers : Maico
Elektroapparate-Fabrik GmbH / Registergericht
Freiburg, HRB 601233 / Villingen-Schwenningen
Art.-Nr. : 0085.0107
PBEP / FördervolumenBEP / Pfs, BEP : 0,231 kW / 3.060
m3/h / 88 Pa
nBEP : 1.445 1/min
spezifisches Verhältnis : ca. 1
Informationen zur Zerlegung und Entsorgung : siehe
Montageanleitung
Informationen zu Einbau, Betrieb und Instandhaltung :
siehe Montageanleitung
Verwendete Gegenstände bei der Effizienz-Messung, die
nicht durch die Messkategorie beschrieben sind :
Ermittlung der Energieeffizienz ohne Schutzgitter.
SchallleistungspegelLWA7 : 81 dB(A)
Technische Daten nach ErP im Best Efficiency Point
(BEP)
Gesamteffizienz e : 32,4 %
Messkategorie : A
Effizienzkategorie : statisch
Effizienzgrad N : 42,7
VSD erforderlich : nein
Herstellungsjahr : siehe Typenschild
Herstellername / Amtliche Registriernummer /
Niederlassungsort des Herstellers : Maico
Elektroapparate-Fabrik GmbH / Registergericht
Freiburg, HRB 601233 / Villingen-Schwenningen
Art.-Nr. : 0085.0107
PBEP / FördervolumenBEP / Pfs, BEP : 0,231 kW / 3.060
m3/h / 88 Pa
nBEP : 1.445 1/min
spezifisches Verhältnis : ca. 1
Informationen zur Zerlegung und Entsorgung : siehe
Montageanleitung
Informationen zu Einbau, Betrieb und Instandhaltung :
siehe Montageanleitung
Verwendete Gegenstände bei der Effizienz-Messung, die
nicht durch die Messkategorie beschrieben sind :
Ermittlung der Energieeffizienz ohne Schutzgitter.
SchallleistungspegelLWA7 : 81 dB(A)
Hersteller: MAICO
DZF 40/4 B Axialer Wandeinbauventilator
Artikelnummer: 0085.0107
Menge: 1,000 Stck

**10.450 DZF 45/6 Axialer Wandeinbauventilator Axial-Wandventilator für Unterputz-Installation, DN450, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 4.220 m3/h
FördervolumenNenn : 2.910 m3/h (im opt. Wirkungsgrad)
Druck pfs, Nenn : 53 Pa (im opt. Wirkungsgrad)
Drehzahl nNenn : 985 1/min (im opt. Wirkungsgrad)
Drehzahl : 1.008 1/min
Laufradtyp : axial
Drehzahlsteuerbar : +
Reversierbarkeit : +
Spannungsart : Drehstrom
Bemessungsspannung : 400 V
Netzfrequenz : 50 Hz
Nennleistung : 170 W (im opt. Wirkungsgrad)
INenn : 0,55 A (im opt. Wirkungsgrad)
IMax : 0,6 A
Schutzart : IP 55
Wärmeklasse : B
Netzzuleitung : 7 x 1,5 mm2
Einbauort : Wand / Decke
Einbauart : Unterputz
Einbaulage : waagerecht / senkrecht
Material : Stahlblech, verzinkt
Gewicht : 19,4 kg
Nennweite : 450 mm
Breite : 580 mm
Höhe : 580 mm
Tiefe : 315 mm
Fördermitteltemperatur bei Nennstrom : 60  C
Fördermitteltemperatur bei IMax : -20  C bis 60  C
Verpackungseinheit : 1 Stück
Sortiment : C
GTIN (EAN) : 4012799851080
Technische Daten nach ErP im Best Efficiency Point
(BEP)
Gesamteffizienz e : 29,2 %
Messkategorie : A
Effizienzkategorie : statisch
Effizienzgrad N : 40,5
VSD erforderlich : nein
Herstellungsjahr : siehe Typenschild
Herstellername / Amtliche Registriernummer /
Niederlassungsort des Herstellers : Maico
Elektroapparate-Fabrik GmbH / Registergericht
Freiburg, HRB 601233 / Villingen-Schwenningen
Art.-Nr. : 0085.0108
PBEP / FördervolumenBEP / Pfs, BEP : 0,165 kW / 2.940
m3/h / 59 Pa
nBEP : 983 1/min
spezifisches Verhältnis : ca. 1
Informationen zur Zerlegung und Entsorgung : siehe
Montageanleitung
Informationen zu Einbau, Betrieb und Instandhaltung :
siehe Montageanleitung
Verwendete Gegenstände bei der Effizienz-Messung, die
nicht durch die Messkategorie beschrieben sind :
Ermittlung der Energieeffizienz ohne Schutzgitter.
SchallleistungspegelLWA7 : 76 dB(A)
Technische Daten nach ErP im Best Efficiency Point
(BEP)
Gesamteffizienz e : 29,2 %
Messkategorie : A
Effizienzkategorie : statisch
Effizienzgrad N : 40,5
VSD erforderlich : nein
Herstellungsjahr : siehe Typenschild
Herstellername / Amtliche Registriernummer /
Niederlassungsort des Herstellers : Maico
Elektroapparate-Fabrik GmbH / Registergericht
Freiburg, HRB 601233 / Villingen-Schwenningen
Art.-Nr. : 0085.0108
PBEP / FördervolumenBEP / Pfs, BEP : 0,165 kW / 2.940
m3/h / 59 Pa
nBEP : 983 1/min
spezifisches Verhältnis : ca. 1
Informationen zur Zerlegung und Entsorgung : siehe
Montageanleitung
Informationen zu Einbau, Betrieb und Instandhaltung :
siehe Montageanleitung
Verwendete Gegenstände bei der Effizienz-Messung, die
nicht durch die Messkategorie beschrieben sind :
Ermittlung der Energieeffizienz ohne Schutzgitter.
SchallleistungspegelLWA7 : 76 dB(A)
Hersteller: MAICO
DZF 45/6 B Axialer Wandeinbauventilator
Artikelnummer: 0085.0108
Menge: 1,000 Stck

**10.451 DZF 45/4 Axialer Wandeinbauventilator Axial-Wandventilator für Unterputz-Installation, DN450, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 6.045 m3/h
FördervolumenNenn : 3.970 m3/h (im opt. Wirkungsgrad)
Druck pfs, Nenn : 116 Pa (im opt. Wirkungsgrad)
Drehzahl nNenn : 1.380 1/min (im opt. Wirkungsgrad)
Drehzahl : 1.407 1/min
Laufradtyp : axial
Drehzahlsteuerbar : +
Reversierbarkeit : +
Spannungsart : Drehstrom
Bemessungsspannung : 400 V
Netzfrequenz : 50 Hz
Nennleistung : 455 W (im opt. Wirkungsgrad)
INenn : 0,8 A (im opt. Wirkungsgrad)
IMax : 1,1 A
Schutzart : IP 55
Wärmeklasse : B
Netzzuleitung : 7 x 1,5 mm2
Einbauort : Wand / Decke
Einbauart : Unterputz
Einbaulage : waagerecht / senkrecht
Material : Stahlblech, verzinkt
Gewicht : 14,4 kg
Nennweite : 450 mm
Breite : 580 mm
Höhe : 580 mm
Tiefe : 315 mm
Fördermitteltemperatur bei Nennstrom : 80  C
Fördermitteltemperatur bei IMax : -20  C bis 60  C
Verpackungseinheit : 1 Stück
Sortiment : C
GTIN (EAN) : 4012799851097
Technische Daten nach ErP im Best Efficiency Point
(BEP)
Gesamteffizienz e : 32,1 %
Messkategorie : A
Effizienzkategorie : statisch
Effizienzgrad N : 40,6
VSD erforderlich : nein
Herstellungsjahr : siehe Typenschild
Herstellername / Amtliche Registriernummer /
Niederlassungsort des Herstellers : Maico
Elektroapparate-Fabrik GmbH / Registergericht
Freiburg, HRB 601233 / Villingen-Schwenningen
Art.-Nr. : 0085.0109
PBEP / FördervolumenBEP / Pfs, BEP : 0,45 kW / 4.160
m3/h / 125 Pa
nBEP : 1.385 1/min
spezifisches Verhältnis : ca. 1
Informationen zur Zerlegung und Entsorgung : siehe
Montageanleitung
Informationen zu Einbau, Betrieb und Instandhaltung :
siehe Montageanleitung
Verwendete Gegenstände bei der Effizienz-Messung, die
nicht durch die Messkategorie beschrieben sind :
Ermittlung der Energieeffizienz ohne Schutzgitter.
SchallleistungspegelLWA7 : 85 dB(A)
Technische Daten nach ErP im Best Efficiency Point
(BEP)
Gesamteffizienz e : 32,1 %
Messkategorie : A
Effizienzkategorie : statisch
Effizienzgrad N : 40,6
VSD erforderlich : nein
Herstellungsjahr : siehe Typenschild
Herstellername / Amtliche Registriernummer /
Niederlassungsort des Herstellers : Maico
Elektroapparate-Fabrik GmbH / Registergericht
Freiburg, HRB 601233 / Villingen-Schwenningen
Art.-Nr. : 0085.0109
PBEP / FördervolumenBEP / Pfs, BEP : 0,45 kW / 4.160
m3/h / 125 Pa
nBEP : 1.385 1/min
spezifisches Verhältnis : ca. 1
Informationen zur Zerlegung und Entsorgung : siehe
Montageanleitung
Informationen zu Einbau, Betrieb und Instandhaltung :
siehe Montageanleitung
Verwendete Gegenstände bei der Effizienz-Messung, die
nicht durch die Messkategorie beschrieben sind :
Ermittlung der Energieeffizienz ohne Schutzgitter.
SchallleistungspegelLWA7 : 85 dB(A)
Hersteller: MAICO
DZF 45/4 B Axialer Wandeinbauventilator
Artikelnummer: 0085.0109
Menge: 1,000 Stck

**10.452 EZF 50/8 Axialer Wandeinbauventilator Axial-Wandventilator für Unterputz-Installation, DN500, Wechselstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Wechselstrommotor:
Typenreihe EZF.
Bemessungsspannung 230 V, 50 Hz.
Thermischer Überlastungsschutz serienmäßig.
Ventilatoren "../B": Kondensatormotoren mit
Betriebskondensator am Schutzgitter oder an der
Wandhülse. Schutzart IP 55.
Ventilatoren "../D": Kondensatormotoren mit
Betriebskondensator im Anschlusskasten. Schutzart IP
54.
Ventilatoren "../E": Spaltpolmotoren, nicht
reversierbar. Schutzart IP 54.
Elektrischer Anschluss:
An Klemmleiste im Abschlussdeckel des Motors.
Sicherheitshinweise:
Bei freier Ansaugung darf der Ventilator nur in Betrieb
genommen werden, wenn der Berührungsschutz des
Laufrades gemäß DIN EN ISO 13857 gewährleistet ist.
Technische Daten
Ausführung : Wandhülse
Fördervolumen : 3.800 m3/h
Drehzahl : 715 1/min
Laufradtyp : axial
Drehzahlsteuerbar : +
Reversierbarkeit : +
Spannungsart : Wechselstrom
Bemessungsspannung : 230 V
Netzfrequenz : 50 Hz
Nennleistung : 110 W
INenn : 0,5 A
IMax : 0,65 A
Schutzart : IP 55
Wärmeklasse : B
Netzzuleitung : 3 x 1,5 mm2
Einbauort : Wand / Decke
Einbauart : Unterputz
Einbaulage : waagerecht / senkrecht
Material : Stahlblech, verzinkt
Gewicht : 14,8 kg
Nennweite : 500 mm
Breite : 580 mm
Höhe : 580 mm
Tiefe : 315 mm
Fördermitteltemperatur bei Nennstrom : -20  C bis 60  C
Fördermitteltemperatur bei IMax : -20  C bis 60  C
Verpackungseinheit : 1 Stück
Sortiment : C
GTIN (EAN) : 4012799850618
Hersteller: MAICO
EZF 50/8 B Axialer Wandeinbauventilator
Artikelnummer: 0085.0061
Menge: 1,000 Stck

**10.453 DZF 50/6 Axialer Wandeinbauventilator Axial-Wandventilator für Unterputz-Installation, DN500, Drehstrom**
Merkmale:
Zur Unterputzmontage.
Einbau in jeder Lage möglich.
Wandhülse aus verzinktem Stahlblech.
8-blättrige Flügelräder aus glasfaserverstärktem
Polyamid. Dynamisch gewuchtet in 2 Ebenen, gemäß
Gütestufe 6.3, DIN ISO 1940, Teil 1.
Kunststoff-Schutzgitter auf der Saugseite, perlweiss,
Berührungsschutz gemäß DIN EN ISO 13857.
Förderrichtung:
Nachfolgende Abbildung zeigt die Förderrichtung.
Förderrichtung A: Über den Motor saugend, Standard
Förderrichtung B: Über den Motor blasend, auf Anfrage
erhältlich
Drehrichtung
Reversierbetrieb: Der Volumenstrom verringert sich um
ca. 35% bei anomaler Förderrichtung.
Motor:
Asynchronmotor.
Reversierbar. Ausnahme: Ventilatoren mit Spaltpolmotor
(...-E).
Nicht zur Förderung wasserdampfgesättigter Luft
geeignet.
Drehstrommotor:
Typenreihe DZF.
Bemessungsspannung 400 V, 50 Hz.
Schutzart IP 55. Ausnahme DZF ... D IP 54.
Thermischer Überlastungsschutz serienmäßig. Ausnahme:
DZF .../D.
Die Anschlüsse sind potenzialfrei auf Klemmen geführt
und müssen an einen Motorvollschutzschalter z.B. MV 25
oder den Steuerstromkreis eines Schützes angeschlossen
werden.
Elektrischer Anschluss:
An Klemmleiste im Abschlussdeckel des Motors.
Sicherheitshinweise:
Bei freier Ansaugung darf der Ventilator nur in Betrieb
genommen werden, wenn der Berührungsschutz des
Laufrades gemäß DIN EN ISO 13857 gewährleistet ist.
Technische Daten
Ausführung : Wandhülse
Fördervolumen : 5.480 m3/h
FördervolumenNenn : 3.300 m3/h (im opt. Wirkungsgrad)
Druck pfs, Nenn : 67 Pa (im opt. Wirkungsgrad)
Drehzahl nNenn : 975 1/min (im opt. Wirkungsgrad)
Drehzahl : 978 1/min
Laufradtyp : axial
Drehzahlsteuerbar : +
Reversierbarkeit : +
Spannungsart : Drehstrom
Bemessungsspannung : 400 V
Netzfrequenz : 50 Hz
Nennleistung : 220 W (im opt. Wirkungsgrad)
INenn : 0,6 A (im opt. Wirkungsgrad)
IMax : 0,7 A
Schutzart : IP 55
Wärmeklasse : B
Netzzuleitung : 7 x 1,5 mm2
Einbauort : Wand / Decke
Einbauart : Unterputz
Einbaulage : waagerecht / senkrecht
Material : Stahlblech, verzinkt
Gewicht : 20,4 kg
Nennweite : 500 mm
Breite : 580 mm
Höhe : 580 mm
Tiefe : 315 mm
Fördermitteltemperatur bei Nennstrom : -20  C bis 60  C
Fördermitteltemperatur bei IMax : -20  C bis 60  C
Verpackungseinheit : 1 Stück
Sortiment : C
GTIN (EAN) : 4012799851110
Technische Daten nach ErP im Best Efficiency Point
(BEP)
Gesamteffizienz e : 32,5 %
Messkategorie : A
Effizienzkategorie : statisch
Effizienzgrad N : 42,9
VSD erforderlich : nein
Herstellungsjahr : siehe Typenschild
Herstellername / Amtliche Registriernummer /
Niederlassungsort des Herstellers : Maico
Elektroapparate-Fabrik GmbH / Registergericht
Freiburg, HRB 601233 / Villingen-Schwenningen
Art.-Nr. : 0085.0111
PBEP / FördervolumenBEP / Pfs, BEP : 0,22 kW / 3.780
m3/h / 68 Pa
nBEP : 956 1/min
spezifisches Verhältnis : ca. 1
Informationen zur Zerlegung und Entsorgung : siehe
Montageanleitung
Informationen zu Einbau, Betrieb und Instandhaltung :
siehe Montageanleitung
Verwendete Gegenstände bei der Effizienz-Messung, die
nicht durch die Messkategorie beschrieben sind :
Ermittlung der Energieeffizienz ohne Schutzgitter.
SchallleistungspegelLWA7 : 78 dB(A)
Technische Daten nach ErP im Best Efficiency Point
(BEP)
Gesamteffizienz e : 32,5 %
Messkategorie : A
Effizienzkategorie : statisch
Effizienzgrad N : 42,9
VSD erforderlich : nein
Herstellungsjahr : siehe Typenschild
Herstellername / Amtliche Registriernummer /
Niederlassungsort des Herstellers : Maico
Elektroapparate-Fabrik GmbH / Registergericht
Freiburg, HRB 601233 / Villingen-Schwenningen
Art.-Nr. : 0085.0111
PBEP / FördervolumenBEP / Pfs, BEP : 0,22 kW / 3.780
m3/h / 68 Pa
nBEP : 956 1/min
spezifisches Verhältnis : ca. 1
Informationen zur Zerlegung und Entsorgung : siehe
Montageanleitung
Informationen zu Einbau, Betrieb und Instandhaltung :
siehe Montageanleitung
Verwendete Gegenstände bei der Effizienz-Messung, die
nicht durch die Messkategorie beschrieben sind :
Ermittlung der Energieeffizienz ohne Schutzgitter.
SchallleistungspegelLWA7 : 78 dB(A)
Hersteller: MAICO
DZF 50/6 B Axialer Wandeinbauventilator
Artikelnummer: 0085.0111
Menge: 1,000 Stck

**10.454 EZQ 20/4 Axial-Wandventilator Axial-Wandventilator mit quadratischer Wandplatte, DN200, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 475 m3/h
Drehzahl : 1.380 1/min
Laufradtyp : axial
Drehzahlsteuerbar : +
Reversierbarkeit : -
Spannungsart : Wechselstrom
Bemessungsspannung : 230 V
Netzfrequenz : 50 Hz
Nennleistung : 35 W
INenn : 0,25 A
IMax : 0,25 A
Schutzart : IP 54
Wärmeklasse : B
Einbauort : Wand / Decke
Einbauart : Aufputz
Einbaulage : waagerecht / senkrecht
Material : Stahlblech, verzinkt
Gewicht : 3,6 kg
Nennweite : 200 mm
Breite : 345 mm
Höhe : 345 mm
Tiefe : 174 mm
Fördermitteltemperatur bei Nennstrom : 60  C
Fördermitteltemperatur bei IMax : -20  C bis 60  C
Verpackungseinheit : 1 Stück
Sortiment : C
GTIN (EAN) : 4012799834847
Hersteller: MAICO
EZQ 20/4 E Axial-Wandventilator
Artikelnummer: 0083.0484
Menge: 1,000 Stck

**10.455 EZS 20/4 Axial-Wandventilator Axial-Wandventilator mit Stahlwandring, DN200, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 475 m3/h
Drehzahl : 1.380 1/min
Laufradtyp : axial
Drehzahlsteuerbar : +
Reversierbarkeit : -
Spannungsart : Wechselstrom
Bemessungsspannung : 230 V
Netzfrequenz : 50 Hz
Nennleistung : 35 W
INenn : 0,25 A
IMax : 0,25 A
Schutzart : IP 54
Wärmeklasse : B
Einbauort : Wand / Decke
Einbauart : Aufputz
Einbaulage : waagerecht / senkrecht
Material : Stahlblech, verzinkt
Gewicht : 2,82 kg
Nennweite : 200 mm
Breite : 345 mm
Höhe : 345 mm
Tiefe : 189 mm
Fördermitteltemperatur bei Nennstrom : 60  C
Fördermitteltemperatur bei IMax : -20  C bis 60  C
Verpackungseinheit : 1 Stück
Sortiment : C
GTIN (EAN) : 4012799940715
Hersteller: MAICO
EZS 20/4 E Axial-Wandventilator
Artikelnummer: 0094.0071
Menge: 1,000 Stck

**10.456 EZQ 20/2 Axial-Wandventilator Axial-Wandventilator mit quadratischer Wandplatte, DN200, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 1.100 m3/h
Drehzahl : 2.850 1/min
Laufradtyp : axial
Drehzahlsteuerbar : +
Reversierbarkeit : +
Spannungsart : Wechselstrom
Bemessungsspannung : 230 V
Netzfrequenz : 50 Hz
Nennleistung : 65 W
INenn : 0,3 A
IMax : 0,47 A
Schutzart : IP 55
Wärmeklasse : B
Einbauort : Wand / Decke
Einbauart : Aufputz
Einbaulage : waagerecht / senkrecht
Material : Stahlblech, verzinkt
Gewicht : 5,5 kg
Nennweite : 200 mm
Breite : 345 mm
Höhe : 345 mm
Tiefe : 238 mm
Fördermitteltemperatur bei Nennstrom : 60  C
Fördermitteltemperatur bei IMax : -20  C bis 60  C
Verpackungseinheit : 1 Stück
Sortiment : C
GTIN (EAN) : 4012799831020
Hersteller: MAICO
EZQ 20/2 B Axial-Wandventilator
Artikelnummer: 0083.0102
Menge: 1,000 Stck

**10.457 EZS 20/2 Axial-Wandventilator Axial-Wandventilator mit Stahlwandring, DN200, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 1.100 m3/h
Drehzahl : 2.850 1/min
Laufradtyp : axial
Drehzahlsteuerbar : +
Reversierbarkeit : +
Spannungsart : Wechselstrom
Bemessungsspannung : 230 V
Netzfrequenz : 50 Hz
Nennleistung : 65 W
INenn : 0,3 A
IMax : 0,47 A
Schutzart : IP 55
Wärmeklasse : B
Einbauort : Wand / Decke
Einbauart : Aufputz
Einbaulage : waagerecht / senkrecht
Material : Stahlblech, verzinkt
Gewicht : 4,8 kg
Nennweite : 200 mm
Breite : 345 mm
Höhe : 345 mm
Tiefe : 253 mm
Fördermitteltemperatur bei Nennstrom : 60  C
Fördermitteltemperatur bei IMax : -20  C bis 60  C
Verpackungseinheit : 1 Stück
Sortiment : C
GTIN (EAN) : 4012799940005
Hersteller: MAICO
EZS 20/2 B Axial-Wandventilator
Artikelnummer: 0094.0000
Menge: 1,000 Stck

**10.458 DZQ 20/2 Axial-Wandventilator Axial-Wandventilator mit quadratischer Wandplatte, DN200, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.150 m3/h
Drehzahl : 2.850 1/min
Laufradtyp : axial
Drehzahlsteuerbar : +
Reversierbarkeit : +
Spannungsart : Drehstrom
Bemessungsspannung : 400 V
Netzfrequenz : 50 Hz
Nennleistung : 65 W
INenn : 0,17 A
IMax : 0,24 A
Schutzart : IP 55
Wärmeklasse : B
Netzzuleitung : 7 x 1,5 mm2
Einbauort : Wand / Decke
Einbauart : Aufputz
Einbaulage : waagerecht / senkrecht
Material : Stahlblech, verzinkt
Gewicht : 5,5 kg
Nennweite : 200 mm
Breite : 345 mm
Höhe : 345 mm
Tiefe : 238 mm
Fördermitteltemperatur bei Nennstrom : 60  C
Fördermitteltemperatur bei IMax : -20  C bis 60  C
Verpackungseinheit : 1 Stück
Sortiment : C
GTIN (EAN) : 4012799831167
Hersteller: MAICO
DZQ 20/2 B Axial-Wandventilator
Artikelnummer: 0083.0116
Menge: 1,000 Stck

**10.459 DZS 20/2 Axial-Wandventilator Axial-Wandventilator mit Stahlwandring, DN200, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.150 m3/h
Drehzahl : 2.850 1/min
Laufradtyp : axial
Drehzahlsteuerbar : +
Reversierbarkeit : +
Spannungsart : Drehstrom
Bemessungsspannung : 400 V
Netzfrequenz : 50 Hz
Nennleistung : 65 W
INenn : 0,17 A
IMax : 0,24 A
Schutzart : IP 55
Wärmeklasse : B
Netzzuleitung : 7 x 1,5 mm2
Einbauort : Wand / Decke
Einbauart : Aufputz
Einbaulage : waagerecht / senkrecht
Material : Stahlblech, verzinkt
Gewicht : 4,8 kg
Nennweite : 200 mm
Breite : 345 mm
Höhe : 345 mm
Tiefe : 254 mm
Fördermitteltemperatur bei Nennstrom : 60  C
Fördermitteltemperatur bei IMax : -20  C bis 60  C
Verpackungseinheit : 1 Stück
Sortiment : C
GTIN (EAN) : 4012799940128
Hersteller: MAICO
DZS 20/2 B Axial-Wandventilator
Artikelnummer: 0094.0012
Menge: 1,000 Stck

**10.460 EZQ 25/4 Axial-Wandventilator Axial-Wandventilator mit quadratischer Wandplatte, DN250, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 800 m3/h
Drehzahl : 1.280 1/min
Laufradtyp : axial
Drehzahlsteuerbar : +
Reversierbarkeit : -
Spannungsart : Wechselstrom
Bemessungsspannung : 230 V
Netzfrequenz : 50 Hz
Nennleistung : 40 W
INenn : 0,25 A
IMax : 0,28 A
Schutzart : IP 54
Wärmeklasse : B
Einbauort : Wand / Decke
Einbauart : Aufputz
Einbaulage : waagerecht / senkrecht
Material : Stahlblech, verzinkt
Gewicht : 4,2 kg
Nennweite : 250 mm
Breite : 400 mm
Höhe : 400 mm
Tiefe : 176 mm
Fördermitteltemperatur bei Nennstrom : -20  C bis 50  C
Fördermitteltemperatur bei IMax : -20  C bis 50  C
Verpackungseinheit : 1 Stück
Sortiment : C
GTIN (EAN) : 4012799834861
Hersteller: MAICO
EZQ 25/4 E Axial-Wandventilator
Artikelnummer: 0083.0486
Menge: 1,000 Stck

**10.461 EZS 25/4 Axial-Wandventilator Axial-Wandventilator mit Stahlwandring, DN250, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 800 m3/h
Drehzahl : 1.280 1/min
Laufradtyp : axial
Drehzahlsteuerbar : +
Reversierbarkeit : -
Spannungsart : Wechselstrom
Bemessungsspannung : 230 V
Netzfrequenz : 50 Hz
Nennleistung : 40 W
INenn : 0,25 A
IMax : 0,28 A
Schutzart : IP 54
Wärmeklasse : B
Einbauort : Wand / Decke
Einbauart : Aufputz
Einbaulage : waagerecht / senkrecht
Material : Stahlblech, verzinkt
Gewicht : 3,3 kg
Nennweite : 250 mm
Breite : 400 mm
Höhe : 400 mm
Tiefe : 198 mm
Fördermitteltemperatur bei Nennstrom : -20  C bis 50  C
Fördermitteltemperatur bei IMax : -20  C bis 50  C
Verpackungseinheit : 1 Stück
Sortiment : C
GTIN (EAN) : 4012799940739
Hersteller: MAICO
EZS 25/4 E Axial-Wandventilator
Artikelnummer: 0094.0073
Menge: 1,000 Stck

**10.462 EZQ 25/4 Axial-Wandventilator Axial-Wandventilator mit quadratischer Wandplatte, DN250, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 1.000 m3/h
Drehzahl : 1.425 1/min
Laufradtyp : axial
Drehzahlsteuerbar : +
Reversierbarkeit : +
Spannungsart : Wechselstrom
Bemessungsspannung : 230 V
Netzfrequenz : 50 Hz
Nennleistung : 32 W
INenn : 0,16 A
IMax : 0,2 A
Schutzart : IP 54
Wärmeklasse : B
Einbauort : Wand / Decke
Einbauart : Aufputz
Einbaulage : waagerecht / senkrecht
Material : Stahlblech, verzinkt
Gewicht : 4,6 kg
Nennweite : 250 mm
Breite : 400 mm
Höhe : 400 mm
Tiefe : 176 mm
Fördermitteltemperatur bei Nennstrom : -20  C bis 60  C
Fördermitteltemperatur bei IMax : -20  C bis 60  C
Verpackungseinheit : 1 Stück
Sortiment : C
GTIN (EAN) : 4012799834878
Hersteller: MAICO
EZQ 25/4 D Axial-Wandventilator
Artikelnummer: 0083.0487
Menge: 1,000 Stck

**10.463 EZS 25/4 Axial-Wandventilator Axial-Wandventilator mit Stahlwandring, DN250, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 1.000 m3/h
Drehzahl : 1.425 1/min
Laufradtyp : axial
Drehzahlsteuerbar : +
Reversierbarkeit : +
Spannungsart : Wechselstrom
Bemessungsspannung : 230 V
Netzfrequenz : 50 Hz
Nennleistung : 32 W
INenn : 0,16 A
IMax : 0,2 A
Schutzart : IP 54
Wärmeklasse : B
Einbauort : Wand / Decke
Einbauart : Aufputz
Einbaulage : waagerecht / senkrecht
Material : Stahlblech, verzinkt
Gewicht : 3,8 kg
Nennweite : 250 mm
Breite : 400 mm
Höhe : 400 mm
Tiefe : 178 mm
Fördermitteltemperatur bei Nennstrom : -20  C bis 60  C
Fördermitteltemperatur bei IMax : -20  C bis 60  C
Verpackungseinheit : 1 Stück
Sortiment : C
GTIN (EAN) : 4012799940722
Hersteller: MAICO
EZS 25/4 D Axial-Wandventilator
Artikelnummer: 0094.0072
Menge: 1,000 Stck

**10.464 EZQ 25/2 Axial-Wandventilator Axial-Wandventilator mit quadratischer Wandplatte, DN250, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 2.100 m3/h
FördervolumenNenn : 1.470 m3/h (im opt. Wirkungsgrad)
Druck pfs, Nenn : 135 Pa (im opt. Wirkungsgrad)
Drehzahl nNenn : 2.770 1/min (im opt. Wirkungsgrad)
Drehzahl : 2.833 1/min
Laufradtyp : axial
Drehzahlsteuerbar : +
Reversierbarkeit : +
Spannungsart : Wechselstrom
Bemessungsspannung : 230 V
Netzfrequenz : 50 Hz
Nennleistung : 185 W (im opt. Wirkungsgrad)
INenn : 0,75 A (im opt. Wirkungsgrad)
IMax : 1,1 A
Schutzart : IP 55
Wärmeklasse : F
Einbauort : Wand / Decke
Einbauart : Aufputz
Einbaulage : waagerecht / senkrecht
Material : Stahlblech, verzinkt
Gewicht : 4,3 kg
Nennweite : 250 mm
Breite : 400 mm
Höhe : 400 mm
Tiefe : 259 mm
Fördermitteltemperatur bei Nennstrom : -20  C bis 60  C
Fördermitteltemperatur bei IMax : -20  C bis 60  C
Verpackungseinheit : 1 Stück
Sortiment : C
GTIN (EAN) : 4012799831044
Technische Daten nach ErP im Best Efficiency Point
(BEP)
Gesamteffizienz e : 29,8 %
Messkategorie : A
Effizienzkategorie : statisch
Effizienzgrad N : 40,8
VSD erforderlich : nein
Herstellungsjahr : siehe Typenschild
Herstellername / Amtliche Registriernummer /
Niederlassungsort des Herstellers : Maico
Elektroapparate-Fabrik GmbH / Registergericht
Freiburg, HRB 601233 / Villingen-Schwenningen
Art.-Nr. : 0083.0104
PBEP / FördervolumenBEP / Pfs, BEP : 0,185 kW / 1.470
m3/h / 135 Pa
nBEP : 2.770 1/min
spezifisches Verhältnis : ca. 1
Informationen zur Zerlegung und Entsorgung : siehe
Montageanleitung
Informationen zu Einbau, Betrieb und Instandhaltung :
siehe Montageanleitung
Verwendete Gegenstände bei der Effizienz-Messung, die
nicht durch die Messkategorie beschrieben sind : -
SchallleistungspegelLWA7 : 80 dB(A)
Technische Daten nach ErP im Best Efficiency Point
(BEP)
Gesamteffizienz e : 29,8 %
Messkategorie : A
Effizienzkategorie : statisch
Effizienzgrad N : 40,8
VSD erforderlich : nein
Herstellungsjahr : siehe Typenschild
Herstellername / Amtliche Registriernummer /
Niederlassungsort des Herstellers : Maico
Elektroapparate-Fabrik GmbH / Registergericht
Freiburg, HRB 601233 / Villingen-Schwenningen
Art.-Nr. : 0083.0104
PBEP / FördervolumenBEP / Pfs, BEP : 0,185 kW / 1.470
m3/h / 135 Pa
nBEP : 2.770 1/min
spezifisches Verhältnis : ca. 1
Informationen zur Zerlegung und Entsorgung : siehe
Montageanleitung
Informationen zu Einbau, Betrieb und Instandhaltung :
siehe Montageanleitung
Verwendete Gegenstände bei der Effizienz-Messung, die
nicht durch die Messkategorie beschrieben sind : -
SchallleistungspegelLWA7 : 80 dB(A)
Hersteller: MAICO
EZQ 25/2 B Axial-Wandventilator
Artikelnummer: 0083.0104
Menge: 1,000 Stck

**10.465 EZS 25/2 Axial-Wandventilator Axial-Wandventilator mit Stahlwandring, DN250, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 2.100 m3/h
FördervolumenNenn : 1.470 m3/h (im opt. Wirkungsgrad)
Druck pfs, Nenn : 135 Pa (im opt. Wirkungsgrad)
Drehzahl nNenn : 2.770 1/min (im opt. Wirkungsgrad)
Drehzahl : 2.833 1/min
Laufradtyp : axial
Drehzahlsteuerbar : +
Reversierbarkeit : +
Spannungsart : Wechselstrom
Bemessungsspannung : 230 V
Netzfrequenz : 50 Hz
Nennleistung : 185 W (im opt. Wirkungsgrad)
INenn : 0,75 A (im opt. Wirkungsgrad)
IMax : 1,1 A
Schutzart : IP 55
Wärmeklasse : F
Einbauort : Wand / Decke
Einbauart : Aufputz
Einbaulage : waagerecht / senkrecht
Material : Stahlblech, verzinkt
Gewicht : 6,4 kg
Nennweite : 250 mm
Breite : 400 mm
Höhe : 400 mm
Tiefe : 281 mm
Fördermitteltemperatur bei Nennstrom : -20  C bis 60  C
Fördermitteltemperatur bei IMax : -20  C bis 60  C
Verpackungseinheit : 1 Stück
Sortiment : C
GTIN (EAN) : 4012799940012
Technische Daten nach ErP im Best Efficiency Point
(BEP)
Gesamteffizienz e : 29,8 %
Messkategorie : A
Effizienzkategorie : statisch
Effizienzgrad N : 40,8
VSD erforderlich : nein
Herstellungsjahr : siehe Typenschild
Herstellername / Amtliche Registriernummer /
Niederlassungsort des Herstellers : Maico
Elektroapparate-Fabrik GmbH / Registergericht
Freiburg, HRB 601233 / Villingen-Schwenningen
Art.-Nr. : 0094.0001
PBEP / FördervolumenBEP / Pfs, BEP : 0,185 kW / 1.470
m3/h / 135 Pa
nBEP : 2.770 1/min
spezifisches Verhältnis : ca. 1
Informationen zur Zerlegung und Entsorgung : siehe
Montageanleitung
Informationen zu Einbau, Betrieb und Instandhaltung :
siehe Montageanleitung
Verwendete Gegenstände bei der Effizienz-Messung, die
nicht durch die Messkategorie beschrieben sind : -
SchallleistungspegelLWA5 : 80 dB(A)
SchallleistungspegelLWA7 : 80 dB(A)
Technische Daten nach ErP im Best Efficiency Point
(BEP)
Gesamteffizienz e : 29,8 %
Messkategorie : A
Effizienzkategorie : statisch
Effizienzgrad N : 40,8
VSD erforderlich : nein
Herstellungsjahr : siehe Typenschild
Herstellername / Amtliche Registriernummer /
Niederlassungsort des Herstellers : Maico
Elektroapparate-Fabrik GmbH / Registergericht
Freiburg, HRB 601233 / Villingen-Schwenningen
Art.-Nr. : 0094.0001
PBEP / FördervolumenBEP / Pfs, BEP : 0,185 kW / 1.470
m3/h / 135 Pa
nBEP : 2.770 1/min
spezifisches Verhältnis : ca. 1
Informationen zur Zerlegung und Entsorgung : siehe
Montageanleitung
Informationen zu Einbau, Betrieb und Instandhaltung :
siehe Montageanleitung
Verwendete Gegenstände bei der Effizienz-Messung, die
nicht durch die Messkategorie beschrieben sind : -
SchallleistungspegelLWA5 : 80 dB(A)
SchallleistungspegelLWA7 : 80 dB(A)
Hersteller: MAICO
EZS 25/2 B Axial-Wandventilator
Artikelnummer: 0094.0001
Menge: 1,000 Stck

**10.466 DZQ 25/4 Axial-Wandventilator Axial-Wandventilator mit quadratischer Wandplatte, DN250, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.000 m3/h
Drehzahl : 1.425 1/min
Laufradtyp : axial
Drehzahlsteuerbar : +
Reversierbarkeit : +
Spannungsart : Drehstrom
Bemessungsspannung : 400 V
Netzfrequenz : 50 Hz
Nennleistung : 45 W
INenn : 0,13 A
IMax : 0,13 A
Schutzart : IP 54
Wärmeklasse : B
Netzzuleitung : 5 x 1,5 mm2
Einbauort : Wand / Decke
Einbauart : Aufputz
Einbaulage : waagerecht / senkrecht
Material : Stahlblech, verzinkt
Gewicht : 4,3 kg
Nennweite : 250 mm
Breite : 400 mm
Höhe : 400 mm
Tiefe : 176 mm
Fördermitteltemperatur bei Nennstrom : -20  C bis 50  C
Fördermitteltemperatur bei IMax : -20  C bis 40  C
Verpackungseinheit : 1 Stück
Sortiment : C
GTIN (EAN) : 4012799834908
Hersteller: MAICO
DZQ 25/4 D Axial-Wandventilator
Artikelnummer: 0083.0490
Menge: 1,000 Stck

**10.467 DZS 25/4 Axial-Wandventilator Axial-Wandventilator mit Stahlwandring, DN250, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.000 m3/h
Drehzahl : 1.425 1/min
Laufradtyp : axial
Drehzahlsteuerbar : +
Reversierbarkeit : +
Spannungsart : Drehstrom
Bemessungsspannung : 400 V
Netzfrequenz : 50 Hz
Nennleistung : 45 W
INenn : 0,13 A
IMax : 0,13 A
Schutzart : IP 54
Wärmeklasse : B
Netzzuleitung : 5 x 1,5 mm2
Einbauort : Wand / Decke
Einbauart : Aufputz
Einbaulage : waagerecht / senkrecht
Material : Stahlblech, verzinkt
Gewicht : 3,5 kg
Nennweite : 250 mm
Breite : 400 mm
Höhe : 400 mm
Tiefe : 198 mm
Fördermitteltemperatur bei Nennstrom : -20  C bis 50  C
Fördermitteltemperatur bei IMax : -20  C bis 40  C
Verpackungseinheit : 1 Stück
Sortiment : C
GTIN (EAN) : 4012799940746
Hersteller: MAICO
DZS 25/4 D Axial-Wandventilator
Artikelnummer: 0094.0074
Menge: 1,000 Stck

**10.468 DZQ 25/2 Axial-Wandventilator Axial-Wandventilator mit quadratischer Wandplatte, DN250, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 2.120 m3/h
FördervolumenNenn : 1.510 m3/h (im opt. Wirkungsgrad)
Druck pfs, Nenn : 140 Pa (im opt. Wirkungsgrad)
Drehzahl nNenn : 2.870 1/min (im opt. Wirkungsgrad)
Laufradtyp : axial
Drehzahlsteuerbar : +
Reversierbarkeit : +
Spannungsart : Drehstrom
Bemessungsspannung : 400 V
Netzfrequenz : 50 Hz
Nennleistung : 175 W (im opt. Wirkungsgrad)
INenn : 0,35 A (im opt. Wirkungsgrad)
IMax : 0,45 A
Schutzart : IP 55
Wärmeklasse : B
Netzzuleitung : 7 x 1,5 mm2
Einbauort : Wand / Decke
Einbauart : Aufputz
Einbaulage : waagerecht / senkrecht
Material : Stahlblech, verzinkt
Gewicht : 7 kg
Nennweite : 250 mm
Breite : 400 mm
Höhe : 400 mm
Tiefe : 259 mm
Fördermitteltemperatur bei Nennstrom : -20  C bis 60  C
Fördermitteltemperatur bei IMax : -20  C bis 60  C
Verpackungseinheit : 1 Stück
Sortiment : C
GTIN (EAN) : 4012799831181
Technische Daten nach ErP im Best Efficiency Point
(BEP)
Gesamteffizienz e : 33,6 %
Messkategorie : A
Effizienzkategorie : statisch
Effizienzgrad N : 44,7
VSD erforderlich : nein
Herstellungsjahr : siehe Typenschild
Herstellername / Amtliche Registriernummer /
Niederlassungsort des Herstellers : Maico
Elektroapparate-Fabrik GmbH / Registergericht
Freiburg, HRB 601233 / Villingen-Schwenningen
Art.-Nr. : 0083.0118
PBEP / FördervolumenBEP / Pfs, BEP : 0,175 kW / 1.510
m3/h / 140 Pa
nBEP : 2.870 1/min
spezifisches Verhältnis : ca. 1
Informationen zur Zerlegung und Entsorgung : siehe
Montageanleitung
Informationen zu Einbau, Betrieb und Instandhaltung :
siehe Montageanleitung
Verwendete Gegenstände bei der Effizienz-Messung, die
nicht durch die Messkategorie beschrieben sind : -
SchallleistungspegelLWA7 : 81 dB(A)
Technische Daten nach ErP im Best Efficiency Point
(BEP)
Gesamteffizienz e : 33,6 %
Messkategorie : A
Effizienzkategorie : statisch
Effizienzgrad N : 44,7
VSD erforderlich : nein
Herstellungsjahr : siehe Typenschild
Herstellername / Amtliche Registriernummer /
Niederlassungsort des Herstellers : Maico
Elektroapparate-Fabrik GmbH / Registergericht
Freiburg, HRB 601233 / Villingen-Schwenningen
Art.-Nr. : 0083.0118
PBEP / FördervolumenBEP / Pfs, BEP : 0,175 kW / 1.510
m3/h / 140 Pa
nBEP : 2.870 1/min
spezifisches Verhältnis : ca. 1
Informationen zur Zerlegung und Entsorgung : siehe
Montageanleitung
Informationen zu Einbau, Betrieb und Instandhaltung :
siehe Montageanleitung
Verwendete Gegenstände bei der Effizienz-Messung, die
nicht durch die Messkategorie beschrieben sind : -
SchallleistungspegelLWA7 : 81 dB(A)
Hersteller: MAICO
DZQ 25/2 B Axial-Wandventilator
Artikelnummer: 0083.0118
Menge: 1,000 Stck

**10.469 DZS 25/2 Axial-Wandventilator Axial-Wandventilator mit Stahlwandring, DN250, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 2.120 m3/h
FördervolumenNenn : 1.510 m3/h (im opt. Wirkungsgrad)
Druck pfs, Nenn : 140 Pa (im opt. Wirkungsgrad)
Drehzahl nNenn : 2.870 1/min (im opt. Wirkungsgrad)
Laufradtyp : axial
Drehzahlsteuerbar : +
Reversierbarkeit : +
Spannungsart : Drehstrom
Bemessungsspannung : 400 V
Netzfrequenz : 50 Hz
Nennleistung : 175 W (im opt. Wirkungsgrad)
INenn : 0,35 A (im opt. Wirkungsgrad)
IMax : 0,45 A
Schutzart : IP 55
Wärmeklasse : B
Netzzuleitung : 7 x 1,5 mm2
Einbauort : Wand / Decke
Einbauart : Aufputz
Einbaulage : waagerecht / senkrecht
Material : Stahlblech, verzinkt
Gewicht : 6,2 kg
Nennweite : 250 mm
Breite : 400 mm
Höhe : 400 mm
Tiefe : 281 mm
Fördermitteltemperatur bei Nennstrom : -20  C bis 60  C
Fördermitteltemperatur bei IMax : -20  C bis 60  C
Verpackungseinheit : 1 Stück
Sortiment : C
GTIN (EAN) : 4012799940135
Technische Daten nach ErP im Best Efficiency Point
(BEP)
Gesamteffizienz e : 33,6 %
Messkategorie : A
Effizienzkategorie : statisch
Effizienzgrad N : 44,7
VSD erforderlich : nein
Herstellungsjahr : siehe Typenschild
Herstellername / Amtliche Registriernummer /
Niederlassungsort des Herstellers : Maico
Elektroapparate-Fabrik GmbH / Registergericht
Freiburg, HRB 601233 / Villingen-Schwenningen
Art.-Nr. : 0094.0013
PBEP / FördervolumenBEP / Pfs, BEP : 0,175 kW / 1.510
m3/h / 140 Pa
nBEP : 2.870 1/min
spezifisches Verhältnis : ca. 1
Informationen zur Zerlegung und Entsorgung : siehe
Montageanleitung
Informationen zu Einbau, Betrieb und Instandhaltung :
siehe Montageanleitung
Verwendete Gegenstände bei der Effizienz-Messung, die
nicht durch die Messkategorie beschrieben sind : -
SchallleistungspegelLWA7 : 81 dB(A)
Technische Daten nach ErP im Best Efficiency Point
(BEP)
Gesamteffizienz e : 33,6 %
Messkategorie : A
Effizienzkategorie : statisch
Effizienzgrad N : 44,7
VSD erforderlich : nein
Herstellungsjahr : siehe Typenschild
Herstellername / Amtliche Registriernummer /
Niederlassungsort des Herstellers : Maico
Elektroapparate-Fabrik GmbH / Registergericht
Freiburg, HRB 601233 / Villingen-Schwenningen
Art.-Nr. : 0094.0013
PBEP / FördervolumenBEP / Pfs, BEP : 0,175 kW / 1.510
m3/h / 140 Pa
nBEP : 2.870 1/min
spezifisches Verhältnis : ca. 1
Informationen zur Zerlegung und Entsorgung : siehe
Montageanleitung
Informationen zu Einbau, Betrieb und Instandhaltung :
siehe Montageanleitung
Verwendete Gegenstände bei der Effizienz-Messung, die
nicht durch die Messkategorie beschrieben sind : -
SchallleistungspegelLWA7 : 81 dB(A)
Hersteller: MAICO
DZS 25/2 B Axial-Wandventilator
Artikelnummer: 0094.0013
Menge: 1,000 Stck

**10.470 DZQ 25/8 Axial-Wandventilator Axial-Wandventilator mit quadratischer Wandplatte, DN250, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 500 m3/h / 1.100 m3/h
Drehzahl : 715 1/min / 1.425 1/min
Laufradtyp : axial
Drehzahlsteuerbar : +
Reversierbarkeit : +
Spannungsart : Drehstrom
Bemessungsspannung : 400 V
Netzfrequenz : 50 Hz
Nennleistung : 35 W / 80 W
INenn : 0,1 A / 0,3 A
IMax : 0,1 A / 0,3 A
Schutzart : IP 55
Wärmeklasse : B
Polumschaltbar : +
Polanzahl bei hoher Drehzahl : 4
Polanzahl bei niedriger Drehzahl : 8
Netzzuleitung : 5 x 1,5 mm2
Einbauort : Wand / Decke
Einbauart : Aufputz
Einbaulage : waagerecht / senkrecht
Material : Stahlblech, verzinkt
Gewicht : 6 kg
Nennweite : 250 mm
Breite : 400 mm
Höhe : 400 mm
Tiefe : 239 mm
Fördermitteltemperatur bei Nennstrom : -20  C bis 60  C
Fördermitteltemperatur bei IMax : -20  C bis 60  C
Verpackungseinheit : 1 Stück
Sortiment : C
GTIN (EAN) : 4012799831419
Hersteller: MAICO
DZQ 25/84 B Axial-Wandventilator
Artikelnummer: 0083.0141
Menge: 1,000 Stck

**10.471 DZS 25/8 Axial-Wandventilator Axial-Wandventilator mit Stahlwandring, DN250, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 500 m3/h / 1.100 m3/h
Drehzahl : 715 1/min / 1.425 1/min
Laufradtyp : axial
Drehzahlsteuerbar : +
Reversierbarkeit : +
Spannungsart : Drehstrom
Bemessungsspannung : 400 V
Netzfrequenz : 50 Hz
Nennleistung : 35 W / 80 W
INenn : 0,1 A / 0,3 A
IMax : 0,1 A / 0,3 A
Schutzart : IP 55
Wärmeklasse : B
Polumschaltbar : +
Polanzahl bei hoher Drehzahl : 4
Polanzahl bei niedriger Drehzahl : 8
Netzzuleitung : 5 x 1,5 mm2
Einbauort : Wand / Decke
Einbauart : Aufputz
Einbaulage : waagerecht / senkrecht
Material : Stahlblech, verzinkt
Gewicht : 7 kg
Nennweite : 250 mm
Breite : 400 mm
Höhe : 400 mm
Tiefe : 261 mm
Fördermitteltemperatur bei Nennstrom : -20  C bis 60  C
Fördermitteltemperatur bei IMax : -20  C bis 60  C
Verpackungseinheit : 1 Stück
Sortiment : C
GTIN (EAN) : 4012799940401
Hersteller: MAICO
DZS 25/84 B Axial-Wandventilator
Artikelnummer: 0094.0040
Menge: 1,000 Stck

**10.472 DZQ 25/4 Axial-Wandventilator Axial-Wandventilator mit quadratischer Wandplatte, DN250, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.050 m3/h / 2.190 m3/h
FördervolumenNenn : 745 m3/h / 1.550 m3/h (im opt.
Wirkungsgrad)
Druck pfs, Nenn : 35 Pa - 140 Pa (im opt. Wirkungsgrad)
Drehzahl nNenn : 1.430 1/min - 2.810 1/min (im opt.
Wirkungsgrad)
Drehzahl : 1.450 1/min / 2.860 1/min
Laufradtyp : axial
Drehzahlsteuerbar : +
Reversierbarkeit : +
Spannungsart : Drehstrom
Bemessungsspannung : 400 V
Netzfrequenz : 50 Hz
Nennleistung : 38 W / 203 W (im opt. Wirkungsgrad)
INenn : 0,1 A / 0,35 A (im opt. Wirkungsgrad)
IMax : 0,5 A
Schutzart : IP 55
Wärmeklasse : B
Polumschaltbar : +
Polanzahl bei hoher Drehzahl : 2
Polanzahl bei niedriger Drehzahl : 4
Netzzuleitung : 5 x 1,5 mm2
Einbauort : Wand / Decke
Einbauart : Aufputz
Einbaulage : waagerecht / senkrecht
Material : Stahlblech, verzinkt
Gewicht : 6 kg
Nennweite : 250 mm
Breite : 400 mm
Höhe : 400 mm
Tiefe : 239 mm
Fördermitteltemperatur bei Nennstrom : -20  C bis 60  C
Fördermitteltemperatur bei IMax : -20  C bis 60  C
Verpackungseinheit : 1 Stück
Sortiment : C
GTIN (EAN) : 4012799831426
Technische Daten nach ErP im Best Efficiency Point
(BEP)
Gesamteffizienz e : 29,7 %
Messkategorie : A
Effizienzkategorie : statisch
Effizienzgrad N : 40,4
VSD erforderlich : nein
Herstellungsjahr : siehe Typenschild
Herstellername / Amtliche Registriernummer /
Niederlassungsort des Herstellers : Maico
Elektroapparate-Fabrik GmbH / Registergericht
Freiburg, HRB 601233 / Villingen-Schwenningen
Art.-Nr. : 0083.0142
PBEP / FördervolumenBEP / Pfs, BEP : 0,203 kW / 1.550
m3/h / 140 Pa
nBEP : 2.810 1/min
spezifisches Verhältnis : ca. 1
Informationen zur Zerlegung und Entsorgung : siehe
Montageanleitung
Informationen zu Einbau, Betrieb und Instandhaltung :
siehe Montageanleitung
Verwendete Gegenstände bei der Effizienz-Messung, die
nicht durch die Messkategorie beschrieben sind : -
SchallleistungspegelLWA7 : 63 dB(A) / 80 dB(A)
Technische Daten nach ErP im Best Efficiency Point
(BEP)
Gesamteffizienz e : 29,7 %
Messkategorie : A
Effizienzkategorie : statisch
Effizienzgrad N : 40,4
VSD erforderlich : nein
Herstellungsjahr : siehe Typenschild
Herstellername / Amtliche Registriernummer /
Niederlassungsort des Herstellers : Maico
Elektroapparate-Fabrik GmbH / Registergericht
Freiburg, HRB 601233 / Villingen-Schwenningen
Art.-Nr. : 0083.0142
PBEP / FördervolumenBEP / Pfs, BEP : 0,203 kW / 1.550
m3/h / 140 Pa
nBEP : 2.810 1/min
spezifisches Verhältnis : ca. 1
Informationen zur Zerlegung und Entsorgung : siehe
Montageanleitung
Informationen zu Einbau, Betrieb und Instandhaltung :
siehe Montageanleitung
Verwendete Gegenstände bei der Effizienz-Messung, die
nicht durch die Messkategorie beschrieben sind : -
SchallleistungspegelLWA7 : 63 dB(A) / 80 dB(A)
Hersteller: MAICO
DZQ 25/42 B Axial-Wandventilator
Artikelnummer: 0083.0142
Menge: 1,000 Stck

**10.473 DZS 25/4 Axial-Wandventilator Axial-Wandventilator mit Stahlwandring, DN250, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.050 m3/h / 2.190 m3/h
FördervolumenNenn : 745 m3/h / 1.550 m3/h (im opt.
Wirkungsgrad)
Druck pfs, Nenn : 35 Pa - 140 Pa (im opt. Wirkungsgrad)
Drehzahl nNenn : 1.430 1/min - 2.810 1/min (im opt.
Wirkungsgrad)
Drehzahl : 1.450 1/min / 2.860 1/min
Laufradtyp : axial
Drehzahlsteuerbar : +
Reversierbarkeit : +
Spannungsart : Drehstrom
Bemessungsspannung : 400 V
Netzfrequenz : 50 Hz
Nennleistung : 38 W / 203 W (im opt. Wirkungsgrad)
INenn : 0,1 A / 0,35 A (im opt. Wirkungsgrad)
IMax : 0,5 A
Schutzart : IP 55
Wärmeklasse : B
Polumschaltbar : +
Polanzahl bei hoher Drehzahl : 2
Polanzahl bei niedriger Drehzahl : 4
Netzzuleitung : 5 x 1,5 mm2
Einbauort : Wand / Decke
Einbauart : Aufputz
Einbaulage : waagerecht / senkrecht
Material : Stahlblech, verzinkt
Gewicht : 8,1 kg
Nennweite : 250 mm
Breite : 400 mm
Höhe : 400 mm
Tiefe : 261 mm
Fördermitteltemperatur bei Nennstrom : -20  C bis 60  C
Fördermitteltemperatur bei IMax : -20  C bis 60  C
Verpackungseinheit : 1 Stück
Sortiment : C
GTIN (EAN) : 4012799940418
Technische Daten nach ErP im Best Efficiency Point
(BEP)
Gesamteffizienz e : 29,7 %
Messkategorie : A
Effizienzkategorie : statisch
Effizienzgrad N : 40,4
VSD erforderlich : nein
Herstellungsjahr : siehe Typenschild
Herstellername / Amtliche Registriernummer /
Niederlassungsort des Herstellers : Maico
Elektroapparate-Fabrik GmbH / Registergericht
Freiburg, HRB 601233 / Villingen-Schwenningen
Art.-Nr. : 0094.0041
PBEP / FördervolumenBEP / Pfs, BEP : 0,203 kW / 1.550
m3/h / 140 Pa
nBEP : 2.810 1/min
spezifisches Verhältnis : ca. 1
Informationen zur Zerlegung und Entsorgung : siehe
Montageanleitung
Informationen zu Einbau, Betrieb und Instandhaltung :
siehe Montageanleitung
Verwendete Gegenstände bei der Effizienz-Messung, die
nicht durch die Messkategorie beschrieben sind : -
SchallleistungspegelLWA7 : 63 dB(A) / 80 dB(A)
Technische Daten nach ErP im Best Efficiency Point
(BEP)
Gesamteffizienz e : 29,7 %
Messkategorie : A
Effizienzkategorie : statisch
Effizienzgrad N : 40,4
VSD erforderlich : nein
Herstellungsjahr : siehe Typenschild
Herstellername / Amtliche Registriernummer /
Niederlassungsort des Herstellers : Maico
Elektroapparate-Fabrik GmbH / Registergericht
Freiburg, HRB 601233 / Villingen-Schwenningen
Art.-Nr. : 0094.0041
PBEP / FördervolumenBEP / Pfs, BEP : 0,203 kW / 1.550
m3/h / 140 Pa
nBEP : 2.810 1/min
spezifisches Verhältnis : ca. 1
Informationen zur Zerlegung und Entsorgung : siehe
Montageanleitung
Informationen zu Einbau, Betrieb und Instandhaltung :
siehe Montageanleitung
Verwendete Gegenstände bei der Effizienz-Messung, die
nicht durch die Messkategorie beschrieben sind : -
SchallleistungspegelLWA7 : 63 dB(A) / 80 dB(A)
Hersteller: MAICO
DZS 25/42 B Axial-Wandventilator
Artikelnummer: 0094.0041
Menge: 1,000 Stck

**10.474 EZQ 30/6 Axial-Wandventilator Axial-Wandventilator mit quadratischer Wandplatte, DN300, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 1.200 m3/h
Drehzahl : 930 1/min
Laufradtyp : axial
Drehzahlsteuerbar : +
Reversierbarkeit : +
Spannungsart : Wechselstrom
Bemessungsspannung : 230 V
Netzfrequenz : 50 Hz
Nennleistung : 60 W
INenn : 0,32 A
IMax : 0,35 A
Schutzart : IP 55
Wärmeklasse : B
Einbauort : Wand / Decke
Einbauart : Aufputz
Einbaulage : waagerecht / senkrecht
Material : Stahlblech, verzinkt
Gewicht : 7,8 kg
Nennweite : 300 mm
Breite : 465 mm
Höhe : 465 mm
Tiefe : 241 mm
Fördermitteltemperatur bei Nennstrom : -20  C bis 60  C
Fördermitteltemperatur bei IMax : -20  C bis 60  C
Verpackungseinheit : 1 Stück
Sortiment : C
GTIN (EAN) : 4012799831051
Hersteller: MAICO
EZQ 30/6 B Axial-Wandventilator
Artikelnummer: 0083.0105
Menge: 1,000 Stck

**10.475 EZS 30/6 Axial-Wandventilator Axial-Wandventilator mit Stahlwandring, DN300, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 1.200 m3/h
Drehzahl : 930 1/min
Laufradtyp : axial
Drehzahlsteuerbar : +
Reversierbarkeit : +
Spannungsart : Wechselstrom
Bemessungsspannung : 230 V
Netzfrequenz : 50 Hz
Nennleistung : 60 W
INenn : 0,32 A
IMax : 0,35 A
Schutzart : IP 55
Wärmeklasse : B
Einbauort : Wand / Decke
Einbauart : Aufputz
Einbaulage : waagerecht / senkrecht
Material : Stahlblech, verzinkt
Gewicht : 5,8 kg
Nennweite : 300 mm
Breite : 465 mm
Höhe : 465 mm
Tiefe : 250 mm
Fördermitteltemperatur bei Nennstrom : -20  C bis 60  C
Fördermitteltemperatur bei IMax : -20  C bis 60  C
Verpackungseinheit : 1 Stück
Sortiment : C
GTIN (EAN) : 4012799940029
Hersteller: MAICO
EZS 30/6 B Axial-Wandventilator
Artikelnummer: 0094.0002
Menge: 1,000 Stck

**10.476 EZQ 30/4 Axial-Wandventilator Axial-Wandventilator mit quadratischer Wandplatte, DN300, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 1.850 m3/h
Drehzahl : 1.425 1/min
Laufradtyp : axial
Drehzahlsteuerbar : +
Reversierbarkeit : +
Spannungsart : Wechselstrom
Bemessungsspannung : 230 V
Netzfrequenz : 50 Hz
Nennleistung : 90 W
INenn : 0,4 A
IMax : 0,55 A
Schutzart : IP 55
Wärmeklasse : B
Einbauort : Wand / Decke
Einbauart : Aufputz
Einbaulage : waagerecht / senkrecht
Material : Stahlblech, verzinkt
Gewicht : 7,9 kg
Nennweite : 300 mm
Breite : 465 mm
Höhe : 465 mm
Tiefe : 240,5 mm
Fördermitteltemperatur bei Nennstrom : -20  C bis 60  C
Fördermitteltemperatur bei IMax : -20  C bis 60  C
Verpackungseinheit : 1 Stück
Sortiment : C
GTIN (EAN) : 4012799831068
Hersteller: MAICO
EZQ 30/4 B Axial-Wandventilator
Artikelnummer: 0083.0106
Menge: 1,000 Stck

**10.477 EZS 30/4 Axial-Wandventilator Axial-Wandventilator mit Stahlwandring, DN300, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 1.850 m3/h
Drehzahl : 1.425 1/min
Laufradtyp : axial
Drehzahlsteuerbar : +
Reversierbarkeit : +
Spannungsart : Wechselstrom
Bemessungsspannung : 230 V
Netzfrequenz : 50 Hz
Nennleistung : 90 W
INenn : 0,4 A
IMax : 0,55 A
Schutzart : IP 55
Wärmeklasse : B
Einbauort : Wand / Decke
Einbauart : Aufputz
Einbaulage : waagerecht / senkrecht
Material : Stahlblech, verzinkt
Gewicht : 5,9 kg
Nennweite : 300 mm
Breite : 465 mm
Höhe : 465 mm
Tiefe : 250 mm
Fördermitteltemperatur bei Nennstrom : -20  C bis 60  C
Fördermitteltemperatur bei IMax : -20  C bis 60  C
Verpackungseinheit : 1 Stück
Sortiment : C
GTIN (EAN) : 4012799940036
Hersteller: MAICO
EZS 30/4 B Axial-Wandventilator
Artikelnummer: 0094.0003
Menge: 1,000 Stck

**10.478 EZQ 30/2 Axial-Wandventilator Axial-Wandventilator mit quadratischer Wandplatte, DN300, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 3.620 m3/h
FördervolumenNenn : 2.700 m3/h (im opt. Wirkungsgrad)
Druck pfs, Nenn : 170 Pa (im opt. Wirkungsgrad)
Drehzahl nNenn : 2.840 1/min (im opt. Wirkungsgrad)
Drehzahl : 2.881 1/min
Laufradtyp : axial
Drehzahlsteuerbar : +
Reversierbarkeit : +
Spannungsart : Wechselstrom
Bemessungsspannung : 230 V
Netzfrequenz : 50 Hz
Nennleistung : 350 W (im opt. Wirkungsgrad)
INenn : 1,6 A (im opt. Wirkungsgrad)
IMax : 2,7 A
Schutzart : IP 55
Wärmeklasse : B
Einbauort : Wand / Decke
Einbauart : Aufputz
Einbaulage : waagerecht / senkrecht
Material : Stahlblech, verzinkt
Gewicht : 11,7 kg
Nennweite : 300 mm
Breite : 465 mm
Höhe : 465 mm
Tiefe : 270 mm
Fördermitteltemperatur bei Nennstrom : -20  C bis 80  C
Fördermitteltemperatur bei IMax : -20  C bis 40  C
Verpackungseinheit : 1 Stück
Sortiment : C
GTIN (EAN) : 4012799831075
Technische Daten nach ErP im Best Efficiency Point
(BEP)
Gesamteffizienz e : 36,4 %
Messkategorie : A
Effizienzkategorie : statisch
Effizienzgrad N : 45,6
VSD erforderlich : nein
Herstellungsjahr : siehe Typenschild
Herstellername / Amtliche Registriernummer /
Niederlassungsort des Herstellers : Maico
Elektroapparate-Fabrik GmbH / Registergericht
Freiburg, HRB 601233 / Villingen-Schwenningen
Art.-Nr. : 0083.0107
PBEP / FördervolumenBEP / Pfs, BEP : 0,35 kW / 2.700
m3/h / 170 Pa
nBEP : 2.840 1/min
spezifisches Verhältnis : ca. 1
Informationen zur Zerlegung und Entsorgung : siehe
Montageanleitung
Informationen zu Einbau, Betrieb und Instandhaltung :
siehe Montageanleitung
Verwendete Gegenstände bei der Effizienz-Messung, die
nicht durch die Messkategorie beschrieben sind : -
SchallleistungspegelLWA7 : 88 dB(A)
Technische Daten nach ErP im Best Efficiency Point
(BEP)
Gesamteffizienz e : 36,4 %
Messkategorie : A
Effizienzkategorie : statisch
Effizienzgrad N : 45,6
VSD erforderlich : nein
Herstellungsjahr : siehe Typenschild
Herstellername / Amtliche Registriernummer /
Niederlassungsort des Herstellers : Maico
Elektroapparate-Fabrik GmbH / Registergericht
Freiburg, HRB 601233 / Villingen-Schwenningen
Art.-Nr. : 0083.0107
PBEP / FördervolumenBEP / Pfs, BEP : 0,35 kW / 2.700
m3/h / 170 Pa
nBEP : 2.840 1/min
spezifisches Verhältnis : ca. 1
Informationen zur Zerlegung und Entsorgung : siehe
Montageanleitung
Informationen zu Einbau, Betrieb und Instandhaltung :
siehe Montageanleitung
Verwendete Gegenstände bei der Effizienz-Messung, die
nicht durch die Messkategorie beschrieben sind : -
SchallleistungspegelLWA7 : 88 dB(A)
Hersteller: MAICO
EZQ 30/2 B Axial-Wandventilator
Artikelnummer: 0083.0107
Menge: 1,000 Stck

**10.479 EZS 30/2 Axial-Wandventilator Axial-Wandventilator mit Stahlwandring, DN300, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 3.600 m3/h
FördervolumenNenn : 2.700 m3/h (im opt. Wirkungsgrad)
Druck pfs, Nenn : 170 Pa (im opt. Wirkungsgrad)
Drehzahl nNenn : 2.840 1/min (im opt. Wirkungsgrad)
Drehzahl : 2.881 1/min
Laufradtyp : axial
Drehzahlsteuerbar : +
Reversierbarkeit : +
Spannungsart : Wechselstrom
Bemessungsspannung : 230 V
Netzfrequenz : 50 Hz
Nennleistung : 350 W (im opt. Wirkungsgrad)
INenn : 1,6 A (im opt. Wirkungsgrad)
IMax : 2,7 A
Schutzart : IP 55
Wärmeklasse : B
Einbauort : Wand / Decke
Einbauart : Aufputz
Einbaulage : waagerecht / senkrecht
Material : Stahlblech, verzinkt
Gewicht : 9,8 kg
Nennweite : 300 mm
Breite : 465 mm
Höhe : 465 mm
Tiefe : 279 mm
Fördermitteltemperatur bei Nennstrom : -20  C bis 80  C
Fördermitteltemperatur bei IMax : -20  C bis 40  C
Verpackungseinheit : 1 Stück
Sortiment : C
GTIN (EAN) : 4012799940043
Technische Daten nach ErP im Best Efficiency Point
(BEP)
Gesamteffizienz e : 36,4 %
Messkategorie : A
Effizienzkategorie : statisch
Effizienzgrad N : 45,6
VSD erforderlich : nein
Herstellungsjahr : siehe Typenschild
Herstellername / Amtliche Registriernummer /
Niederlassungsort des Herstellers : Maico
Elektroapparate-Fabrik GmbH / Registergericht
Freiburg, HRB 601233 / Villingen-Schwenningen
Art.-Nr. : 0094.0004
PBEP / FördervolumenBEP / Pfs, BEP : 0,35 kW / 2.700
m3/h / 170 Pa
nBEP : 2.840 1/min
spezifisches Verhältnis : ca. 1
Informationen zur Zerlegung und Entsorgung : siehe
Montageanleitung
Informationen zu Einbau, Betrieb und Instandhaltung :
siehe Montageanleitung
Verwendete Gegenstände bei der Effizienz-Messung, die
nicht durch die Messkategorie beschrieben sind : -
SchallleistungspegelLWA7 : 88 dB(A)
Technische Daten nach ErP im Best Efficiency Point
(BEP)
Gesamteffizienz e : 36,4 %
Messkategorie : A
Effizienzkategorie : statisch
Effizienzgrad N : 45,6
VSD erforderlich : nein
Herstellungsjahr : siehe Typenschild
Herstellername / Amtliche Registriernummer /
Niederlassungsort des Herstellers : Maico
Elektroapparate-Fabrik GmbH / Registergericht
Freiburg, HRB 601233 / Villingen-Schwenningen
Art.-Nr. : 0094.0004
PBEP / FördervolumenBEP / Pfs, BEP : 0,35 kW / 2.700
m3/h / 170 Pa
nBEP : 2.840 1/min
spezifisches Verhältnis : ca. 1
Informationen zur Zerlegung und Entsorgung : siehe
Montageanleitung
Informationen zu Einbau, Betrieb und Instandhaltung :
siehe Montageanleitung
Verwendete Gegenstände bei der Effizienz-Messung, die
nicht durch die Messkategorie beschrieben sind : -
SchallleistungspegelLWA7 : 88 dB(A)
Hersteller: MAICO
EZS 30/2 B Axial-Wandventilator
Artikelnummer: 0094.0004
Menge: 1,000 Stck

**10.480 DZQ 30/6 Axial-Wandventilator Axial-Wandventilator mit quadratischer Wandplatte, DN300, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.250 m3/h
Drehzahl : 930 1/min
Laufradtyp : axial
Drehzahlsteuerbar : +
Reversierbarkeit : +
Spannungsart : Drehstrom
Bemessungsspannung : 400 V
Netzfrequenz : 50 Hz
Nennleistung : 70 W
INenn : 0,17 A
IMax : 0,17 A
Schutzart : IP 55
Wärmeklasse : B
Netzzuleitung : 7 x 1,5 mm2
Einbauort : Wand / Decke
Einbauart : Aufputz
Einbaulage : waagerecht / senkrecht
Material : Stahlblech, verzinkt
Gewicht : 7,7 kg
Nennweite : 300 mm
Breite : 465 mm
Höhe : 465 mm
Tiefe : 241 mm
Fördermitteltemperatur bei Nennstrom : 60  C
Fördermitteltemperatur bei IMax : -20  C bis 60  C
Verpackungseinheit : 1 Stück
Sortiment : C
GTIN (EAN) : 4012799831198
Hersteller: MAICO
DZQ 30/6 B Axial-Wandventilator
Artikelnummer: 0083.0119
Menge: 1,000 Stck

**10.481 DZS 30/6 Axial-Wandventilator Axial-Wandventilator mit Stahlwandring, DN300, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.250 m3/h
Drehzahl : 930 1/min
Laufradtyp : axial
Drehzahlsteuerbar : +
Reversierbarkeit : +
Spannungsart : Drehstrom
Bemessungsspannung : 400 V
Netzfrequenz : 50 Hz
Nennleistung : 70 W
INenn : 0,17 A
IMax : 0,17 A
Schutzart : IP 55
Wärmeklasse : B
Netzzuleitung : 7 x 1,5 mm2
Einbauort : Wand / Decke
Einbauart : Aufputz
Einbaulage : waagerecht / senkrecht
Material : Stahlblech, verzinkt
Gewicht : 8,5 kg
Nennweite : 300 mm
Breite : 465 mm
Höhe : 465 mm
Tiefe : 250 mm
Fördermitteltemperatur bei Nennstrom : 60  C
Fördermitteltemperatur bei IMax : -20  C bis 60  C
Verpackungseinheit : 1 Stück
Sortiment : C
GTIN (EAN) : 4012799940142
Hersteller: MAICO
DZS 30/6 B Axial-Wandventilator
Artikelnummer: 0094.0014
Menge: 1,000 Stck

**10.482 DZQ 30/4 Axial-Wandventilator Axial-Wandventilator mit quadratischer Wandplatte, DN300, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.850 m3/h
Drehzahl : 1.425 1/min
Laufradtyp : axial
Drehzahlsteuerbar : +
Reversierbarkeit : +
Spannungsart : Drehstrom
Bemessungsspannung : 400 V
Netzfrequenz : 50 Hz
Nennleistung : 85 W
INenn : 0,31 A
IMax : 0,35 A
Schutzart : IP 55
Wärmeklasse : B
Netzzuleitung : 7 x 1,5 mm2
Einbauort : Wand / Decke
Einbauart : Aufputz
Einbaulage : waagerecht / senkrecht
Material : Stahlblech, verzinkt
Gewicht : 7,8 kg
Nennweite : 300 mm
Breite : 465 mm
Höhe : 465 mm
Tiefe : 241 mm
Fördermitteltemperatur bei Nennstrom : 60  C
Fördermitteltemperatur bei IMax : -20  C bis 60  C
Verpackungseinheit : 1 Stück
Sortiment : C
GTIN (EAN) : 4012799831204
Hersteller: MAICO
DZQ 30/4 B Axial-Wandventilator
Artikelnummer: 0083.0120
Menge: 1,000 Stck

**10.483 DZS 30/4 Axial-Wandventilator Axial-Wandventilator mit Stahlwandring, DN300, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.850 m3/h
Drehzahl : 1.425 1/min
Laufradtyp : axial
Drehzahlsteuerbar : +
Reversierbarkeit : +
Spannungsart : Drehstrom
Bemessungsspannung : 400 V
Netzfrequenz : 50 Hz
Nennleistung : 85 W
INenn : 0,31 A
IMax : 0,35 A
Schutzart : IP 55
Wärmeklasse : B
Netzzuleitung : 7 x 1,5 mm2
Einbauort : Wand / Decke
Einbauart : Aufputz
Einbaulage : waagerecht / senkrecht
Material : Stahlblech, verzinkt
Gewicht : 6 kg
Nennweite : 300 mm
Breite : 465 mm
Höhe : 465 mm
Tiefe : 250 mm
Fördermitteltemperatur bei Nennstrom : 60  C
Fördermitteltemperatur bei IMax : -20  C bis 60  C
Verpackungseinheit : 1 Stück
Sortiment : C
GTIN (EAN) : 4012799940159
Hersteller: MAICO
DZS 30/4 B Axial-Wandventilator
Artikelnummer: 0094.0015
Menge: 1,000 Stck

**10.484 DZQ 30/2 Axial-Wandventilator Axial-Wandventilator mit quadratischer Wandplatte, DN300, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 3.640 m3/h
FördervolumenNenn : 2.520 m3/h (im opt. Wirkungsgrad)
Druck pfs, Nenn : 190 Pa (im opt. Wirkungsgrad)
Drehzahl nNenn : 2.810 1/min (im opt. Wirkungsgrad)
Drehzahl : 2.851 1/min
Laufradtyp : axial
Drehzahlsteuerbar : +
Reversierbarkeit : +
Spannungsart : Drehstrom
Bemessungsspannung : 400 V
Netzfrequenz : 50 Hz
Nennleistung : 375 W (im opt. Wirkungsgrad)
INenn : 0,85 A (im opt. Wirkungsgrad)
IMax : 1,1 A
Schutzart : IP 55
Wärmeklasse : B
Netzzuleitung : 7 x 1,5 mm2
Einbauort : Wand / Decke
Einbauart : Aufputz
Einbaulage : waagerecht / senkrecht
Material : Stahlblech, verzinkt
Gewicht : 11,6 kg
Nennweite : 300 mm
Breite : 465 mm
Höhe : 465 mm
Tiefe : 279 mm
Fördermitteltemperatur bei Nennstrom : 60  C
Fördermitteltemperatur bei IMax : -20  C bis 60  C
Verpackungseinheit : 1 Stück
Sortiment : C
GTIN (EAN) : 4012799831211
Technische Daten nach ErP im Best Efficiency Point
(BEP)
Gesamteffizienz e : 35,6 %
Messkategorie : A
Effizienzkategorie : statisch
Effizienzgrad N : 44,6
VSD erforderlich : nein
Herstellungsjahr : siehe Typenschild
Herstellername / Amtliche Registriernummer /
Niederlassungsort des Herstellers : Maico
Elektroapparate-Fabrik GmbH / Registergericht
Freiburg, HRB 601233 / Villingen-Schwenningen
Art.-Nr. : 0083.0121
PBEP / FördervolumenBEP / Pfs, BEP : 0,375 kW / 2.520
m3/h / 191 Pa
nBEP : 2.810 1/min
spezifisches Verhältnis : ca. 1
Informationen zur Zerlegung und Entsorgung : siehe
Montageanleitung
Informationen zu Einbau, Betrieb und Instandhaltung :
siehe Montageanleitung
Verwendete Gegenstände bei der Effizienz-Messung, die
nicht durch die Messkategorie beschrieben sind : -
SchallleistungspegelLWA7 : 88 dB(A)
Technische Daten nach ErP im Best Efficiency Point
(BEP)
Gesamteffizienz e : 35,6 %
Messkategorie : A
Effizienzkategorie : statisch
Effizienzgrad N : 44,6
VSD erforderlich : nein
Herstellungsjahr : siehe Typenschild
Herstellername / Amtliche Registriernummer /
Niederlassungsort des Herstellers : Maico
Elektroapparate-Fabrik GmbH / Registergericht
Freiburg, HRB 601233 / Villingen-Schwenningen
Art.-Nr. : 0083.0121
PBEP / FördervolumenBEP / Pfs, BEP : 0,375 kW / 2.520
m3/h / 191 Pa
nBEP : 2.810 1/min
spezifisches Verhältnis : ca. 1
Informationen zur Zerlegung und Entsorgung : siehe
Montageanleitung
Informationen zu Einbau, Betrieb und Instandhaltung :
siehe Montageanleitung
Verwendete Gegenstände bei der Effizienz-Messung, die
nicht durch die Messkategorie beschrieben sind : -
SchallleistungspegelLWA7 : 88 dB(A)
Hersteller: MAICO
DZQ 30/2 B Axial-Wandventilator
Artikelnummer: 0083.0121
Menge: 1,000 Stck

**10.485 DZS 30/2 Axial-Wandventilator Axial-Wandventilator mit Stahlwandring, DN300, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 3.640 m3/h
FördervolumenNenn : 2.520 m3/h (im opt. Wirkungsgrad)
Druck pfs, Nenn : 190 Pa (im opt. Wirkungsgrad)
Drehzahl nNenn : 2.810 1/min (im opt. Wirkungsgrad)
Drehzahl : 2.851 1/min
Laufradtyp : axial
Drehzahlsteuerbar : +
Reversierbarkeit : +
Spannungsart : Drehstrom
Bemessungsspannung : 400 V
Netzfrequenz : 50 Hz
Nennleistung : 375 W (im opt. Wirkungsgrad)
INenn : 0,85 A (im opt. Wirkungsgrad)
IMax : 1,1 A
Schutzart : IP 55
Wärmeklasse : B
Netzzuleitung : 7 x 1,5 mm2
Einbauort : Wand / Decke
Einbauart : Aufputz
Einbaulage : waagerecht / senkrecht
Material : Stahlblech, verzinkt
Gewicht : 13,2 kg
Nennweite : 300 mm
Breite : 465 mm
Höhe : 465 mm
Tiefe : 279 mm
Fördermitteltemperatur bei Nennstrom : 60  C
Fördermitteltemperatur bei IMax : -20  C bis 60  C
Verpackungseinheit : 1 Stück
Sortiment : C
GTIN (EAN) : 4012799940166
Technische Daten nach ErP im Best Efficiency Point
(BEP)
Gesamteffizienz e : 35,6 %
Messkategorie : A
Effizienzkategorie : statisch
Effizienzgrad N : 44,6
VSD erforderlich : nein
Herstellungsjahr : siehe Typenschild
Herstellername / Amtliche Registriernummer /
Niederlassungsort des Herstellers : Maico
Elektroapparate-Fabrik GmbH / Registergericht
Freiburg, HRB 601233 / Villingen-Schwenningen
Art.-Nr. : 0094.0016
PBEP / FördervolumenBEP / Pfs, BEP : 0,375 kW / 2.520
m3/h / 191 Pa
nBEP : 2.810 1/min
spezifisches Verhältnis : ca. 1
Informationen zur Zerlegung und Entsorgung : siehe
Montageanleitung
Informationen zu Einbau, Betrieb und Instandhaltung :
siehe Montageanleitung
Verwendete Gegenstände bei der Effizienz-Messung, die
nicht durch die Messkategorie beschrieben sind : -
SchallleistungspegelLWA7 : 88 dB(A)
Technische Daten nach ErP im Best Efficiency Point
(BEP)
Gesamteffizienz e : 35,6 %
Messkategorie : A
Effizienzkategorie : statisch
Effizienzgrad N : 44,6
VSD erforderlich : nein
Herstellungsjahr : siehe Typenschild
Herstellername / Amtliche Registriernummer /
Niederlassungsort des Herstellers : Maico
Elektroapparate-Fabrik GmbH / Registergericht
Freiburg, HRB 601233 / Villingen-Schwenningen
Art.-Nr. : 0094.0016
PBEP / FördervolumenBEP / Pfs, BEP : 0,375 kW / 2.520
m3/h / 191 Pa
nBEP : 2.810 1/min
spezifisches Verhältnis : ca. 1
Informationen zur Zerlegung und Entsorgung : siehe
Montageanleitung
Informationen zu Einbau, Betrieb und Instandhaltung :
siehe Montageanleitung
Verwendete Gegenstände bei der Effizienz-Messung, die
nicht durch die Messkategorie beschrieben sind : -
SchallleistungspegelLWA7 : 88 dB(A)
Hersteller: MAICO
DZS 30/2 B Axial-Wandventilator
Artikelnummer: 0094.0016
Menge: 1,000 Stck

**10.486 DZQ 30/8 Axial-Wandventilator Axial-Wandventilator mit quadratischer Wandplatte, DN300, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 900 m3/h / 1.800 m3/h
Drehzahl : 715 1/min / 1.425 1/min
Laufradtyp : axial
Drehzahlsteuerbar : +
Reversierbarkeit : +
Spannungsart : Drehstrom
Bemessungsspannung : 400 V
Netzfrequenz : 50 Hz
Nennleistung : 40 W / 100 W
INenn : 0,1 A / 0,3 A
IMax : 0,1 A / 0,3 A
Schutzart : IP 55
Wärmeklasse : B
Polumschaltbar : +
Polanzahl bei hoher Drehzahl : 4
Polanzahl bei niedriger Drehzahl : 8
Netzzuleitung : 5 x 1,5 mm2
Einbauort : Wand / Decke
Einbauart : Aufputz
Einbaulage : waagerecht / senkrecht
Material : Stahlblech, verzinkt
Gewicht : 7,7 kg
Nennweite : 300 mm
Breite : 465 mm
Höhe : 465 mm
Tiefe : 241 mm
Fördermitteltemperatur bei Nennstrom : 60  C
Fördermitteltemperatur bei IMax : -20  C bis 60  C
Verpackungseinheit : 1 Stück
Sortiment : C
GTIN (EAN) : 4012799831457
Hersteller: MAICO
DZQ 30/84 B Axial-Wandventilator
Artikelnummer: 0083.0145
Menge: 1,000 Stck

**10.487 DZS 30/8 Axial-Wandventilator Axial-Wandventilator mit Stahlwandring, DN300, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 900 m3/h / 1.800 m3/h
Drehzahl : 715 1/min / 1.425 1/min
Laufradtyp : axial
Drehzahlsteuerbar : +
Reversierbarkeit : +
Spannungsart : Drehstrom
Bemessungsspannung : 400 V
Netzfrequenz : 50 Hz
Nennleistung : 40 W / 100 W
INenn : 0,1 A / 0,3 A
IMax : 0,1 A / 0,3 A
Schutzart : IP 55
Wärmeklasse : B
Polumschaltbar : +
Polanzahl bei hoher Drehzahl : 4
Polanzahl bei niedriger Drehzahl : 8
Netzzuleitung : 5 x 1,5 mm2
Einbauort : Wand / Decke
Einbauart : Aufputz
Einbaulage : waagerecht / senkrecht
Material : Stahlblech, verzinkt
Gewicht : 8,8 kg
Nennweite : 300 mm
Breite : 465 mm
Höhe : 465 mm
Tiefe : 250 mm
Fördermitteltemperatur bei Nennstrom : 60  C
Fördermitteltemperatur bei IMax : -20  C bis 60  C
Verpackungseinheit : 1 Stück
Sortiment : C
GTIN (EAN) : 4012799940425
Hersteller: MAICO
DZS 30/84 B Axial-Wandventilator
Artikelnummer: 0094.0042
Menge: 1,000 Stck

**10.488 DZQ 30/4 Axial-Wandventilator Axial-Wandventilator mit quadratischer Wandplatte, DN300, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.870 m3/h / 3.680 m3/h
FördervolumenNenn : 1.260 m3/h / 2.700 m3/h (im opt.
Wirkungsgrad)
Druck pfs, Nenn : 53 Pa - 185 Pa (im opt. Wirkungsgrad)
Drehzahl nNenn : 1.460 1/min - 2.850 1/min (im opt.
Wirkungsgrad)
Drehzahl : 1.467 1/min / 2.897 1/min
Laufradtyp : axial
Drehzahlsteuerbar : +
Reversierbarkeit : +
Spannungsart : Drehstrom
Bemessungsspannung : 400 V
Netzfrequenz : 50 Hz
Nennleistung : 70 W / 415 W (im opt. Wirkungsgrad)
INenn : 0,3 A / 1 A (im opt. Wirkungsgrad)
IMax : 1,3 A
Schutzart : IP 55
Wärmeklasse : B
Polumschaltbar : +
Polanzahl bei hoher Drehzahl : 2
Polanzahl bei niedriger Drehzahl : 4
Netzzuleitung : 5 x 1,5 mm2
Einbauort : Wand / Decke
Einbauart : Aufputz
Einbaulage : waagerecht / senkrecht
Material : Stahlblech, verzinkt
Gewicht : 11,3 kg
Nennweite : 300 mm
Breite : 465 mm
Höhe : 465 mm
Tiefe : 270 mm
Fördermitteltemperatur bei Nennstrom : 60  C
Fördermitteltemperatur bei IMax : -20  C bis 60  C
Verpackungseinheit : 1 Stück
Sortiment : C
GTIN (EAN) : 4012799831471
Technische Daten nach ErP im Best Efficiency Point
(BEP)
Gesamteffizienz e : 33,4 %
Messkategorie : A
Effizienzkategorie : statisch
Effizienzgrad N : 42,2
VSD erforderlich : nein
Herstellungsjahr : siehe Typenschild
Herstellername / Amtliche Registriernummer /
Niederlassungsort des Herstellers : Maico
Elektroapparate-Fabrik GmbH / Registergericht
Freiburg, HRB 601233 / Villingen-Schwenningen
Art.-Nr. : 0083.0147
PBEP / FördervolumenBEP / Pfs, BEP : 0,415 kW / 2.700
m3/h / 185 Pa
nBEP : 2.850 1/min
spezifisches Verhältnis : ca. 1
Informationen zur Zerlegung und Entsorgung : siehe
Montageanleitung
Informationen zu Einbau, Betrieb und Instandhaltung :
siehe Montageanleitung
Verwendete Gegenstände bei der Effizienz-Messung, die
nicht durch die Messkategorie beschrieben sind : -
SchallleistungspegelLWA7 : 69 dB(A) / 88 dB(A)
Technische Daten nach ErP im Best Efficiency Point
(BEP)
Gesamteffizienz e : 33,4 %
Messkategorie : A
Effizienzkategorie : statisch
Effizienzgrad N : 42,2
VSD erforderlich : nein
Herstellungsjahr : siehe Typenschild
Herstellername / Amtliche Registriernummer /
Niederlassungsort des Herstellers : Maico
Elektroapparate-Fabrik GmbH / Registergericht
Freiburg, HRB 601233 / Villingen-Schwenningen
Art.-Nr. : 0083.0147
PBEP / FördervolumenBEP / Pfs, BEP : 0,415 kW / 2.700
m3/h / 185 Pa
nBEP : 2.850 1/min
spezifisches Verhältnis : ca. 1
Informationen zur Zerlegung und Entsorgung : siehe
Montageanleitung
Informationen zu Einbau, Betrieb und Instandhaltung :
siehe Montageanleitung
Verwendete Gegenstände bei der Effizienz-Messung, die
nicht durch die Messkategorie beschrieben sind : -
SchallleistungspegelLWA7 : 69 dB(A) / 88 dB(A)
Hersteller: MAICO
DZQ 30/42 B Axial-Wandventilator
Artikelnummer: 0083.0147
Menge: 1,000 Stck

**10.489 DZS 30/4 Axial-Wandventilator Axial-Wandventilator mit Stahlwandring, DN300, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.870 m3/h / 3.680 m3/h
FördervolumenNenn : 1.260 m3/h / 2.700 m3/h (im opt.
Wirkungsgrad)
Druck pfs, Nenn : 53 Pa - 185 Pa (im opt. Wirkungsgrad)
Drehzahl nNenn : 1.460 1/min - 2.850 1/min (im opt.
Wirkungsgrad)
Drehzahl : 1.467 1/min / 2.897 1/min
Laufradtyp : axial
Drehzahlsteuerbar : +
Reversierbarkeit : +
Spannungsart : Drehstrom
Bemessungsspannung : 400 V
Netzfrequenz : 50 Hz
Nennleistung : 70 W / 415 W (im opt. Wirkungsgrad)
INenn : 0,3 A / 1 A (im opt. Wirkungsgrad)
IMax : 1,3 A
Schutzart : IP 55
Wärmeklasse : B
Polumschaltbar : +
Polanzahl bei hoher Drehzahl : 2
Polanzahl bei niedriger Drehzahl : 4
Netzzuleitung : 5 x 1,5 mm2
Einbauort : Wand / Decke
Einbauart : Aufputz
Einbaulage : waagerecht / senkrecht
Material : Stahlblech, verzinkt
Gewicht : 9,5 kg
Nennweite : 300 mm
Breite : 465 mm
Höhe : 465 mm
Tiefe : 280 mm
Fördermitteltemperatur bei Nennstrom : 60  C
Fördermitteltemperatur bei IMax : -20  C bis 60  C
Verpackungseinheit : 1 Stück
Sortiment : C
GTIN (EAN) : 4012799940449
Technische Daten nach ErP im Best Efficiency Point
(BEP)
Gesamteffizienz e : 33,4 %
Messkategorie : A
Effizienzkategorie : statisch
Effizienzgrad N : 42,4
VSD erforderlich : nein
Herstellungsjahr : siehe Typenschild
Herstellername / Amtliche Registriernummer /
Niederlassungsort des Herstellers : Maico
Elektroapparate-Fabrik GmbH / Registergericht
Freiburg, HRB 601233 / Villingen-Schwenningen
Art.-Nr. : 0094.0044
PBEP / FördervolumenBEP / Pfs, BEP : 0,415 kW / 2.700
m3/h / 185 Pa
nBEP : 2.850 1/min
spezifisches Verhältnis : ca. 1
Informationen zur Zerlegung und Entsorgung : siehe
Montageanleitung
Informationen zu Einbau, Betrieb und Instandhaltung :
siehe Montageanleitung
Verwendete Gegenstände bei der Effizienz-Messung, die
nicht durch die Messkategorie beschrieben sind : -
SchallleistungspegelLWA7 : 69 dB(A) / 88 dB(A)
Technische Daten nach ErP im Best Efficiency Point
(BEP)
Gesamteffizienz e : 33,4 %
Messkategorie : A
Effizienzkategorie : statisch
Effizienzgrad N : 42,4
VSD erforderlich : nein
Herstellungsjahr : siehe Typenschild
Herstellername / Amtliche Registriernummer /
Niederlassungsort des Herstellers : Maico
Elektroapparate-Fabrik GmbH / Registergericht
Freiburg, HRB 601233 / Villingen-Schwenningen
Art.-Nr. : 0094.0044
PBEP / FördervolumenBEP / Pfs, BEP : 0,415 kW / 2.700
m3/h / 185 Pa
nBEP : 2.850 1/min
spezifisches Verhältnis : ca. 1
Informationen zur Zerlegung und Entsorgung : siehe
Montageanleitung
Informationen zu Einbau, Betrieb und Instandhaltung :
siehe Montageanleitung
Verwendete Gegenstände bei der Effizienz-Messung, die
nicht durch die Messkategorie beschrieben sind : -
SchallleistungspegelLWA7 : 69 dB(A) / 88 dB(A)
Hersteller: MAICO
DZS 30/42 B Axial-Wandventilator
Artikelnummer: 0094.0044
Menge: 1,000 Stck

**10.490 EZQ 35/6 Axial-Wandventilator Axial-Wandventilator mit quadratischer Wandplatte, DN350, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 1.700 m3/h
Drehzahl : 930 1/min
Laufradtyp : axial
Drehzahlsteuerbar : +
Reversierbarkeit : +
Spannungsart : Wechselstrom
Bemessungsspannung : 230 V
Netzfrequenz : 50 Hz
Nennleistung : 70 W
INenn : 0,35 A
IMax : 0,35 A
Schutzart : IP 55
Wärmeklasse : B
Einbauort : Wand / Decke
Einbauart : Aufputz
Einbaulage : waagerecht / senkrecht
Material : Stahlblech, verzinkt
Gewicht : 9,1 kg
Nennweite : 350 mm
Breite : 525 mm
Höhe : 525 mm
Tiefe : 244 mm
Fördermitteltemperatur bei Nennstrom : 60  C
Fördermitteltemperatur bei IMax : -20  C bis 60  C
Verpackungseinheit : 1 Stück
Sortiment : C
GTIN (EAN) : 4012799831082
Hersteller: MAICO
EZQ 35/6 B Axial-Wandventilator
Artikelnummer: 0083.0108
Menge: 1,000 Stck

**10.491 EZS 35/6 Axial-Wandventilator Axial-Wandventilator mit Stahlwandring, DN350, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 1.700 m3/h
Drehzahl : 930 1/min
Laufradtyp : axial
Drehzahlsteuerbar : +
Reversierbarkeit : +
Spannungsart : Wechselstrom
Bemessungsspannung : 230 V
Netzfrequenz : 50 Hz
Nennleistung : 70 W
INenn : 0,35 A
IMax : 0,35 A
Schutzart : IP 55
Wärmeklasse : B
Einbauort : Wand / Decke
Einbauart : Aufputz
Einbaulage : waagerecht / senkrecht
Material : Stahlblech, verzinkt
Gewicht : 6,5 kg
Nennweite : 350 mm
Breite : 525 mm
Höhe : 525 mm
Tiefe : 248 mm
Fördermitteltemperatur bei Nennstrom : 60  C
Fördermitteltemperatur bei IMax : -20  C bis 60  C
Verpackungseinheit : 1 Stück
Sortiment : C
GTIN (EAN) : 4012799940050
Hersteller: MAICO
EZS 35/6 B Axial-Wandventilator
Artikelnummer: 0094.0005
Menge: 1,000 Stck

**10.492 EZQ 35/4 Axial-Wandventilator Axial-Wandventilator mit quadratischer Wandplatte, DN350, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 2.810 m3/h
FördervolumenNenn : 1.870 m3/h (im opt. Wirkungsgrad)
Druck pfs, Nenn : 70 Pa (im opt. Wirkungsgrad)
Drehzahl nNenn : 1.390 1/min (im opt. Wirkungsgrad)
Drehzahl : 1.427 1/min
Laufradtyp : axial
Drehzahlsteuerbar : +
Reversierbarkeit : +
Spannungsart : Wechselstrom
Bemessungsspannung : 230 V
Netzfrequenz : 50 Hz
Nennleistung : 128 W (im opt. Wirkungsgrad)
INenn : 0,55 A (im opt. Wirkungsgrad)
IMax : 0,8 A
Schutzart : IP 55
Wärmeklasse : B
Einbauort : Wand / Decke
Einbauart : Aufputz
Einbaulage : waagerecht / senkrecht
Material : Stahlblech, verzinkt
Gewicht : 9,2 kg
Nennweite : 350 mm
Breite : 525 mm
Höhe : 525 mm
Tiefe : 244 mm
Fördermitteltemperatur bei Nennstrom : 70  C
Fördermitteltemperatur bei IMax : -20  C bis 60  C
Verpackungseinheit : 1 Stück
Sortiment : C
GTIN (EAN) : 4012799831143
Technische Daten nach ErP im Best Efficiency Point
(BEP)
Gesamteffizienz e : 28,4 %
Messkategorie : A
Effizienzkategorie : statisch
Effizienzgrad N : 40,4
VSD erforderlich : nein
Herstellungsjahr : siehe Typenschild
Herstellername / Amtliche Registriernummer /
Niederlassungsort des Herstellers : Maico
Elektroapparate-Fabrik GmbH / Registergericht
Freiburg, HRB 601233 / Villingen-Schwenningen
Art.-Nr. : 0083.0114
PBEP / FördervolumenBEP / Pfs, BEP : 0,128 kW / 1.870
m3/h / 70 Pa
nBEP : 1.390 1/min
spezifisches Verhältnis : ca. 1
Informationen zur Zerlegung und Entsorgung : siehe
Montageanleitung
Informationen zu Einbau, Betrieb und Instandhaltung :
siehe Montageanleitung
Verwendete Gegenstände bei der Effizienz-Messung, die
nicht durch die Messkategorie beschrieben sind : -
SchallleistungspegelLWA7 : 70 dB(A)
Technische Daten nach ErP im Best Efficiency Point
(BEP)
Gesamteffizienz e : 28,4 %
Messkategorie : A
Effizienzkategorie : statisch
Effizienzgrad N : 40,4
VSD erforderlich : nein
Herstellungsjahr : siehe Typenschild
Herstellername / Amtliche Registriernummer /
Niederlassungsort des Herstellers : Maico
Elektroapparate-Fabrik GmbH / Registergericht
Freiburg, HRB 601233 / Villingen-Schwenningen
Art.-Nr. : 0083.0114
PBEP / FördervolumenBEP / Pfs, BEP : 0,128 kW / 1.870
m3/h / 70 Pa
nBEP : 1.390 1/min
spezifisches Verhältnis : ca. 1
Informationen zur Zerlegung und Entsorgung : siehe
Montageanleitung
Informationen zu Einbau, Betrieb und Instandhaltung :
siehe Montageanleitung
Verwendete Gegenstände bei der Effizienz-Messung, die
nicht durch die Messkategorie beschrieben sind : -
SchallleistungspegelLWA7 : 70 dB(A)
Hersteller: MAICO
EZQ 35/4 B Axial-Wandventilator
Artikelnummer: 0083.0114
Menge: 1,000 Stck

**10.493 EZS 35/4 Axial-Wandventilator Axial-Wandventilator mit Stahlwandring, DN350, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 2.810 m3/h
FördervolumenNenn : 1.870 m3/h (im opt. Wirkungsgrad)
Druck pfs, Nenn : 70 Pa (im opt. Wirkungsgrad)
Drehzahl nNenn : 1.390 1/min (im opt. Wirkungsgrad)
Drehzahl : 1.427 1/min
Laufradtyp : axial
Drehzahlsteuerbar : +
Reversierbarkeit : +
Spannungsart : Wechselstrom
Bemessungsspannung : 230 V
Netzfrequenz : 50 Hz
Nennleistung : 128 W (im opt. Wirkungsgrad)
INenn : 0,55 A (im opt. Wirkungsgrad)
IMax : 0,8 A
Schutzart : IP 55
Wärmeklasse : B
Einbauort : Wand / Decke
Einbauart : Aufputz
Einbaulage : waagerecht / senkrecht
Material : Stahlblech, verzinkt
Gewicht : 6,4 kg
Nennweite : 350 mm
Breite : 525 mm
Höhe : 525 mm
Tiefe : 248 mm
Fördermitteltemperatur bei Nennstrom : 70  C
Fördermitteltemperatur bei IMax : -20  C bis 60  C
Verpackungseinheit : 1 Stück
Sortiment : C
GTIN (EAN) : 4012799940074
Technische Daten nach ErP im Best Efficiency Point
(BEP)
Gesamteffizienz e : 28,4 %
Messkategorie : A
Effizienzkategorie : statisch
Effizienzgrad N : 40,4
VSD erforderlich : nein
Herstellungsjahr : siehe Typenschild
Herstellername / Amtliche Registriernummer /
Niederlassungsort des Herstellers : Maico
Elektroapparate-Fabrik GmbH / Registergericht
Freiburg, HRB 601233 / Villingen-Schwenningen
Art.-Nr. : 0094.0007
PBEP / FördervolumenBEP / Pfs, BEP : 0,128 kW / 1.870
m3/h / 70 Pa
nBEP : 1.390 1/min
spezifisches Verhältnis : ca. 1
Informationen zur Zerlegung und Entsorgung : siehe
Montageanleitung
Informationen zu Einbau, Betrieb und Instandhaltung :
siehe Montageanleitung
Verwendete Gegenstände bei der Effizienz-Messung, die
nicht durch die Messkategorie beschrieben sind : -
SchallleistungspegelLWA7 : 70 dB(A)
Technische Daten nach ErP im Best Efficiency Point
(BEP)
Gesamteffizienz e : 28,4 %
Messkategorie : A
Effizienzkategorie : statisch
Effizienzgrad N : 40,4
VSD erforderlich : nein
Herstellungsjahr : siehe Typenschild
Herstellername / Amtliche Registriernummer /
Niederlassungsort des Herstellers : Maico
Elektroapparate-Fabrik GmbH / Registergericht
Freiburg, HRB 601233 / Villingen-Schwenningen
Art.-Nr. : 0094.0007
PBEP / FördervolumenBEP / Pfs, BEP : 0,128 kW / 1.870
m3/h / 70 Pa
nBEP : 1.390 1/min
spezifisches Verhältnis : ca. 1
Informationen zur Zerlegung und Entsorgung : siehe
Montageanleitung
Informationen zu Einbau, Betrieb und Instandhaltung :
siehe Montageanleitung
Verwendete Gegenstände bei der Effizienz-Messung, die
nicht durch die Messkategorie beschrieben sind : -
SchallleistungspegelLWA7 : 70 dB(A)
Hersteller: MAICO
EZS 35/4 B Axial-Wandventilator
Artikelnummer: 0094.0007
Menge: 1,000 Stck

**10.494 DZQ 35/6 Axial-Wandventilator Axial-Wandventilator mit quadratischer Wandplatte, DN350, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.700 m3/h
Drehzahl : 930 1/min
Laufradtyp : axial
Drehzahlsteuerbar : +
Reversierbarkeit : +
Spannungsart : Drehstrom
Bemessungsspannung : 400 V
Netzfrequenz : 50 Hz
Nennleistung : 75 W
INenn : 0,17 A
IMax : 0,17 A
Schutzart : IP 55
Wärmeklasse : B
Netzzuleitung : 7 x 1,5 mm2
Einbauort : Wand / Decke
Einbauart : Aufputz
Einbaulage : waagerecht / senkrecht
Material : Stahlblech, verzinkt
Gewicht : 9 kg
Nennweite : 350 mm
Breite : 525 mm
Höhe : 525 mm
Tiefe : 244 mm
Fördermitteltemperatur bei Nennstrom : -20  C bis 60  C
Fördermitteltemperatur bei IMax : -20  C bis 60  C
Verpackungseinheit : 1 Stück
Sortiment : C
GTIN (EAN) : 4012799831228
Hersteller: MAICO
DZQ 35/6 B Axial-Wandventilator
Artikelnummer: 0083.0122
Menge: 1,000 Stck

**10.495 DZS 35/6 Axial-Wandventilator Axial-Wandventilator mit Stahlwandring, DN350, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.700 m3/h
Drehzahl : 930 1/min
Laufradtyp : axial
Drehzahlsteuerbar : +
Reversierbarkeit : +
Spannungsart : Drehstrom
Bemessungsspannung : 400 V
Netzfrequenz : 50 Hz
Nennleistung : 75 W
INenn : 0,17 A
IMax : 0,17 A
Schutzart : IP 55
Wärmeklasse : B
Netzzuleitung : 7 x 1,5 mm2
Einbauort : Wand / Decke
Einbauart : Aufputz
Einbaulage : waagerecht / senkrecht
Material : Stahlblech, verzinkt
Gewicht : 11 kg
Nennweite : 350 mm
Breite : 525 mm
Höhe : 525 mm
Tiefe : 248 mm
Fördermitteltemperatur bei Nennstrom : -20  C bis 60  C
Fördermitteltemperatur bei IMax : -20  C bis 60  C
Verpackungseinheit : 1 Stück
Sortiment : C
GTIN (EAN) : 4012799940173
Hersteller: MAICO
DZS 35/6 B Axial-Wandventilator
Artikelnummer: 0094.0017
Menge: 1,000 Stck

**10.496 DZQ 35/4 Axial-Wandventilator Axial-Wandventilator mit quadratischer Wandplatte, DN350, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 2.840 m3/h
FördervolumenNenn : 1.950 m3/h (im opt. Wirkungsgrad)
Druck pfs, Nenn : 70 Pa (im opt. Wirkungsgrad)
Drehzahl nNenn : 1.380 1/min (im opt. Wirkungsgrad)
Drehzahl : 1.410 1/min
Laufradtyp : axial
Drehzahlsteuerbar : +
Reversierbarkeit : +
Spannungsart : Drehstrom
Bemessungsspannung : 400 V
Netzfrequenz : 50 Hz
Nennleistung : 133 W (im opt. Wirkungsgrad)
INenn : 0,35 A (im opt. Wirkungsgrad)
IMax : 0,4 A
Schutzart : IP 55
Wärmeklasse : B
Netzzuleitung : 7 x 1,5 mm2
Einbauort : Wand / Decke
Einbauart : Aufputz
Einbaulage : waagerecht / senkrecht
Material : Stahlblech, verzinkt
Gewicht : 9,1 kg
Nennweite : 350 mm
Breite : 525 mm
Höhe : 525 mm
Tiefe : 244 mm
Fördermitteltemperatur bei Nennstrom : -20  C bis 60  C
Fördermitteltemperatur bei IMax : -20  C bis 60  C
Verpackungseinheit : 1 Stück
Sortiment : C
GTIN (EAN) : 4012799831235
Technische Daten nach ErP im Best Efficiency Point
(BEP)
Gesamteffizienz e : 28,5 %
Messkategorie : A
Effizienzkategorie : statisch
Effizienzgrad N : 40,4
VSD erforderlich : nein
Herstellungsjahr : siehe Typenschild
Herstellername / Amtliche Registriernummer /
Niederlassungsort des Herstellers : Maico
Elektroapparate-Fabrik GmbH / Registergericht
Freiburg, HRB 601233 / Villingen-Schwenningen
Art.-Nr. : 0083.0123
PBEP / FördervolumenBEP / Pfs, BEP : 0,133 kW / 1.950
m3/h / 70 Pa
nBEP : 1.380 1/min
spezifisches Verhältnis : ca. 1
Informationen zur Zerlegung und Entsorgung : siehe
Montageanleitung
Informationen zu Einbau, Betrieb und Instandhaltung :
siehe Montageanleitung
Verwendete Gegenstände bei der Effizienz-Messung, die
nicht durch die Messkategorie beschrieben sind : -
SchallleistungspegelLWA7 : 69 dB(A)
Technische Daten nach ErP im Best Efficiency Point
(BEP)
Gesamteffizienz e : 28,5 %
Messkategorie : A
Effizienzkategorie : statisch
Effizienzgrad N : 40,4
VSD erforderlich : nein
Herstellungsjahr : siehe Typenschild
Herstellername / Amtliche Registriernummer /
Niederlassungsort des Herstellers : Maico
Elektroapparate-Fabrik GmbH / Registergericht
Freiburg, HRB 601233 / Villingen-Schwenningen
Art.-Nr. : 0083.0123
PBEP / FördervolumenBEP / Pfs, BEP : 0,133 kW / 1.950
m3/h / 70 Pa
nBEP : 1.380 1/min
spezifisches Verhältnis : ca. 1
Informationen zur Zerlegung und Entsorgung : siehe
Montageanleitung
Informationen zu Einbau, Betrieb und Instandhaltung :
siehe Montageanleitung
Verwendete Gegenstände bei der Effizienz-Messung, die
nicht durch die Messkategorie beschrieben sind : -
SchallleistungspegelLWA7 : 69 dB(A)
Hersteller: MAICO
DZQ 35/4 B Axial-Wandventilator
Artikelnummer: 0083.0123
Menge: 1,000 Stck

**10.497 DZS 35/4 Axial-Wandventilator Axial-Wandventilator mit Stahlwandring, DN350, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 2.840 m3/h
FördervolumenNenn : 1.950 m3/h (im opt. Wirkungsgrad)
Druck pfs, Nenn : 70 Pa (im opt. Wirkungsgrad)
Drehzahl nNenn : 1.380 1/min (im opt. Wirkungsgrad)
Drehzahl : 1.410 1/min
Laufradtyp : axial
Drehzahlsteuerbar : +
Reversierbarkeit : +
Spannungsart : Drehstrom
Bemessungsspannung : 400 V
Netzfrequenz : 50 Hz
Nennleistung : 133 W (im opt. Wirkungsgrad)
INenn : 0,35 A (im opt. Wirkungsgrad)
IMax : 0,4 A
Schutzart : IP 55
Wärmeklasse : B
Netzzuleitung : 7 x 1,5 mm2
Einbauort : Wand / Decke
Einbauart : Aufputz
Einbaulage : waagerecht / senkrecht
Material : Stahlblech, verzinkt
Gewicht : 6,5 kg
Nennweite : 350 mm
Breite : 525 mm
Höhe : 525 mm
Tiefe : 248 mm
Fördermitteltemperatur bei Nennstrom : -20  C bis 60  C
Fördermitteltemperatur bei IMax : -20  C bis 60  C
Verpackungseinheit : 1 Stück
Sortiment : C
GTIN (EAN) : 4012799940180
Technische Daten nach ErP im Best Efficiency Point
(BEP)
Gesamteffizienz e : 28,5 %
Messkategorie : A
Effizienzkategorie : statisch
Effizienzgrad N : 40,4
VSD erforderlich : nein
Herstellungsjahr : siehe Typenschild
Herstellername / Amtliche Registriernummer /
Niederlassungsort des Herstellers : Maico
Elektroapparate-Fabrik GmbH / Registergericht
Freiburg, HRB 601233 / Villingen-Schwenningen
Art.-Nr. : 0094.0018
PBEP / FördervolumenBEP / Pfs, BEP : 0,133 kW / 1.950
m3/h / 70 Pa
nBEP : 1.380 1/min
spezifisches Verhältnis : ca. 1
Informationen zur Zerlegung und Entsorgung : siehe
Montageanleitung
Informationen zu Einbau, Betrieb und Instandhaltung :
siehe Montageanleitung
Verwendete Gegenstände bei der Effizienz-Messung, die
nicht durch die Messkategorie beschrieben sind : -
SchallleistungspegelLWA7 : 69 dB(A)
Technische Daten nach ErP im Best Efficiency Point
(BEP)
Gesamteffizienz e : 28,5 %
Messkategorie : A
Effizienzkategorie : statisch
Effizienzgrad N : 40,4
VSD erforderlich : nein
Herstellungsjahr : siehe Typenschild
Herstellername / Amtliche Registriernummer /
Niederlassungsort des Herstellers : Maico
Elektroapparate-Fabrik GmbH / Registergericht
Freiburg, HRB 601233 / Villingen-Schwenningen
Art.-Nr. : 0094.0018
PBEP / FördervolumenBEP / Pfs, BEP : 0,133 kW / 1.950
m3/h / 70 Pa
nBEP : 1.380 1/min
spezifisches Verhältnis : ca. 1
Informationen zur Zerlegung und Entsorgung : siehe
Montageanleitung
Informationen zu Einbau, Betrieb und Instandhaltung :
siehe Montageanleitung
Verwendete Gegenstände bei der Effizienz-Messung, die
nicht durch die Messkategorie beschrieben sind : -
SchallleistungspegelLWA7 : 69 dB(A)
Hersteller: MAICO
DZS 35/4 B Axial-Wandventilator
Artikelnummer: 0094.0018
Menge: 1,000 Stck

**10.498 DZQ 35/2 Axial-Wandventilator Axial-Wandventilator mit quadratischer Wandplatte, DN350, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 5.750 m3/h
FördervolumenNenn : 4.040 m3/h (im opt. Wirkungsgrad)
Druck pfs, Nenn : 260 Pa (im opt. Wirkungsgrad)
Drehzahl nNenn : 2.830 1/min (im opt. Wirkungsgrad)
Drehzahl : 2.889 1/min
Laufradtyp : axial
Drehzahlsteuerbar : +
Reversierbarkeit : +
Spannungsart : Drehstrom
Bemessungsspannung : 400 V
Netzfrequenz : 50 Hz
Nennleistung : 760 W (im opt. Wirkungsgrad)
INenn : 1,3 A (im opt. Wirkungsgrad)
IMax : 1,9 A
Schutzart : IP 55
Wärmeklasse : F
Netzzuleitung : 7 x 1,5 mm2
Einbauort : Wand / Decke
Einbauart : Aufputz
Einbaulage : waagerecht / senkrecht
Material : Stahlblech, verzinkt
Gewicht : 13 kg
Nennweite : 350 mm
Breite : 525 mm
Höhe : 525 mm
Tiefe : 283 mm
Fördermitteltemperatur bei Nennstrom : -20  C bis 60  C
Fördermitteltemperatur bei IMax : -20  C bis 60  C
Verpackungseinheit : 1 Stück
Sortiment : C
GTIN (EAN) : 4012799830603
Technische Daten nach ErP im Best Efficiency Point
(BEP)
Gesamteffizienz e : 38,4 %
Messkategorie : A
Effizienzkategorie : statisch
Effizienzgrad N : 45,5
VSD erforderlich : nein
Herstellungsjahr : siehe Typenschild
Herstellername / Amtliche Registriernummer /
Niederlassungsort des Herstellers : Maico
Elektroapparate-Fabrik GmbH / Registergericht
Freiburg, HRB 601233 / Villingen-Schwenningen
Art.-Nr. : 0083.0060
PBEP / FördervolumenBEP / Pfs, BEP : 0,76 kW / 4.040
m3/h / 260 Pa
nBEP : 2.830 1/min
spezifisches Verhältnis : ca. 1
Informationen zur Zerlegung und Entsorgung : siehe
Montageanleitung
Informationen zu Einbau, Betrieb und Instandhaltung :
siehe Montageanleitung
Verwendete Gegenstände bei der Effizienz-Messung, die
nicht durch die Messkategorie beschrieben sind : -
SchallleistungspegelLWA7 : 90 dB(A)
Technische Daten nach ErP im Best Efficiency Point
(BEP)
Gesamteffizienz e : 38,4 %
Messkategorie : A
Effizienzkategorie : statisch
Effizienzgrad N : 45,5
VSD erforderlich : nein
Herstellungsjahr : siehe Typenschild
Herstellername / Amtliche Registriernummer /
Niederlassungsort des Herstellers : Maico
Elektroapparate-Fabrik GmbH / Registergericht
Freiburg, HRB 601233 / Villingen-Schwenningen
Art.-Nr. : 0083.0060
PBEP / FördervolumenBEP / Pfs, BEP : 0,76 kW / 4.040
m3/h / 260 Pa
nBEP : 2.830 1/min
spezifisches Verhältnis : ca. 1
Informationen zur Zerlegung und Entsorgung : siehe
Montageanleitung
Informationen zu Einbau, Betrieb und Instandhaltung :
siehe Montageanleitung
Verwendete Gegenstände bei der Effizienz-Messung, die
nicht durch die Messkategorie beschrieben sind : -
SchallleistungspegelLWA7 : 90 dB(A)
Hersteller: MAICO
DZQ 35/2 B Axial-Wandventilator
Artikelnummer: 0083.0060
Menge: 1,000 Stck

**10.499 DZS 35/2 Axial-Wandventilator Axial-Wandventilator mit Stahlwandring, DN350, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 5.750 m3/h
FördervolumenNenn : 4.040 m3/h (im opt. Wirkungsgrad)
Druck pfs, Nenn : 260 Pa (im opt. Wirkungsgrad)
Drehzahl nNenn : 2.830 1/min (im opt. Wirkungsgrad)
Drehzahl : 2.889 1/min
Laufradtyp : axial
Drehzahlsteuerbar : +
Reversierbarkeit : +
Spannungsart : Drehstrom
Bemessungsspannung : 400 V
Netzfrequenz : 50 Hz
Nennleistung : 760 W (im opt. Wirkungsgrad)
INenn : 1,3 A (im opt. Wirkungsgrad)
IMax : 1,9 A
Schutzart : IP 55
Wärmeklasse : F
Netzzuleitung : 7 x 1,5 mm2
Einbauort : Wand / Decke
Einbauart : Aufputz
Einbaulage : waagerecht / senkrecht
Material : Stahlblech, verzinkt
Gewicht : 20 kg
Nennweite : 350 mm
Breite : 525 mm
Höhe : 525 mm
Tiefe : 287 mm
Fördermitteltemperatur bei Nennstrom : -20  C bis 60  C
Fördermitteltemperatur bei IMax : -20  C bis 60  C
Verpackungseinheit : 1 Stück
Sortiment : C
GTIN (EAN) : 4012799940609
Technische Daten nach ErP im Best Efficiency Point
(BEP)
Gesamteffizienz e : 38,4 %
Messkategorie : A
Effizienzkategorie : statisch
Effizienzgrad N : 45,5
VSD erforderlich : nein
Herstellungsjahr : siehe Typenschild
Herstellername / Amtliche Registriernummer /
Niederlassungsort des Herstellers : Maico
Elektroapparate-Fabrik GmbH / Registergericht
Freiburg, HRB 601233 / Villingen-Schwenningen
Art.-Nr. : 0094.0060
PBEP / FördervolumenBEP / Pfs, BEP : 0,76 kW / 4.040
m3/h / 260 Pa
nBEP : 2.830 1/min
spezifisches Verhältnis : ca. 1
Informationen zur Zerlegung und Entsorgung : siehe
Montageanleitung
Informationen zu Einbau, Betrieb und Instandhaltung :
siehe Montageanleitung
Verwendete Gegenstände bei der Effizienz-Messung, die
nicht durch die Messkategorie beschrieben sind : -
SchallleistungspegelLWA7 : 90 dB(A)
Technische Daten nach ErP im Best Efficiency Point
(BEP)
Gesamteffizienz e : 38,4 %
Messkategorie : A
Effizienzkategorie : statisch
Effizienzgrad N : 45,5
VSD erforderlich : nein
Herstellungsjahr : siehe Typenschild
Herstellername / Amtliche Registriernummer /
Niederlassungsort des Herstellers : Maico
Elektroapparate-Fabrik GmbH / Registergericht
Freiburg, HRB 601233 / Villingen-Schwenningen
Art.-Nr. : 0094.0060
PBEP / FördervolumenBEP / Pfs, BEP : 0,76 kW / 4.040
m3/h / 260 Pa
nBEP : 2.830 1/min
spezifisches Verhältnis : ca. 1
Informationen zur Zerlegung und Entsorgung : siehe
Montageanleitung
Informationen zu Einbau, Betrieb und Instandhaltung :
siehe Montageanleitung
Verwendete Gegenstände bei der Effizienz-Messung, die
nicht durch die Messkategorie beschrieben sind : -
SchallleistungspegelLWA7 : 90 dB(A)
Hersteller: MAICO
DZS 35/2 B Axial-Wandventilator
Artikelnummer: 0094.0060
Menge: 1,000 Stck

**10.500 DZQ 35/8 Axial-Wandventilator Axial-Wandventilator mit quadratischer Wandplatte, DN350, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 1.430 m3/h / 2.960 m3/h
FördervolumenNenn : 945 m3/h / 2.070 m3/h (im opt.
Wirkungsgrad)
Druck pfs, Nenn : 20 Pa - 75 Pa (im opt. Wirkungsgrad)
Drehzahl nNenn : 730 1/min - 1.460 1/min (im opt.
Wirkungsgrad)
Drehzahl : 736 1/min / 1.474 1/min
Laufradtyp : axial
Drehzahlsteuerbar : +
Reversierbarkeit : +
Spannungsart : Drehstrom
Bemessungsspannung : 400 V
Netzfrequenz : 50 Hz
Nennleistung : 38 W / 150 W (im opt. Wirkungsgrad)
INenn : 0,2 A / 0,5 A (im opt. Wirkungsgrad)
IMax : 0,55 A
Schutzart : IP 55
Wärmeklasse : B
Polumschaltbar : +
Polanzahl bei hoher Drehzahl : 4
Polanzahl bei niedriger Drehzahl : 8
Netzzuleitung : 5 x 1,5 mm2
Einbauort : Wand / Decke
Einbauart : Aufputz
Einbaulage : waagerecht / senkrecht
Material : Stahlblech, verzinkt
Gewicht : 12,6 kg
Nennweite : 350 mm
Breite : 525 mm
Höhe : 525 mm
Tiefe : 243 mm
Fördermitteltemperatur bei Nennstrom : -20  C bis 60  C
Fördermitteltemperatur bei IMax : -20  C bis 60  C
Verpackungseinheit : 1 Stück
Sortiment : C
GTIN (EAN) : 4012799831501
Technische Daten nach ErP im Best Efficiency Point
(BEP)
Gesamteffizienz e : 28,8 %
Messkategorie : A
Effizienzkategorie : statisch
Effizienzgrad N : 40,3
VSD erforderlich : nein
Herstellungsjahr : siehe Typenschild
Herstellername / Amtliche Registriernummer /
Niederlassungsort des Herstellers : Maico
Elektroapparate-Fabrik GmbH / Registergericht
Freiburg, HRB 601233 / Villingen-Schwenningen
Art.-Nr. : 0083.0150
PBEP / FördervolumenBEP / Pfs, BEP : 0,15 kW / 2.070
m3/h / 75 Pa
nBEP : 1.460 1/min
spezifisches Verhältnis : ca. 1
Informationen zur Zerlegung und Entsorgung : siehe
Montageanleitung
Informationen zu Einbau, Betrieb und Instandhaltung :
siehe Montageanleitung
Verwendete Gegenstände bei der Effizienz-Messung, die
nicht durch die Messkategorie beschrieben sind : -
SchallleistungspegelLWA7 : 56 dB(A) / 73 dB(A)
Technische Daten nach ErP im Best Efficiency Point
(BEP)
Gesamteffizienz e : 28,8 %
Messkategorie : A
Effizienzkategorie : statisch
Effizienzgrad N : 40,3
VSD erforderlich : nein
Herstellungsjahr : siehe Typenschild
Herstellername / Amtliche Registriernummer /
Niederlassungsort des Herstellers : Maico
Elektroapparate-Fabrik GmbH / Registergericht
Freiburg, HRB 601233 / Villingen-Schwenningen
Art.-Nr. : 0083.0150
PBEP / FördervolumenBEP / Pfs, BEP : 0,15 kW / 2.070
m3/h / 75 Pa
nBEP : 1.460 1/min
spezifisches Verhältnis : ca. 1
Informationen zur Zerlegung und Entsorgung : siehe
Montageanleitung
Informationen zu Einbau, Betrieb und Instandhaltung :
siehe Montageanleitung
Verwendete Gegenstände bei der Effizienz-Messung, die
nicht durch die Messkategorie beschrieben sind : -
SchallleistungspegelLWA7 : 56 dB(A) / 73 dB(A)
Hersteller: MAICO
DZQ 35/84 B Axial-Wandventilator
Artikelnummer: 0083.0150
Menge: 1,000 Stck

**10.501 DZS 35/8 Axial-Wandventilator Axial-Wandventilator mit Stahlwandring, DN350, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 1.430 m3/h / 2.960 m3/h
FördervolumenNenn : 945 m3/h / 2.070 m3/h (im opt.
Wirkungsgrad)
Druck pfs, Nenn : 20 Pa - 75 Pa (im opt. Wirkungsgrad)
Drehzahl nNenn : 730 1/min - 1.460 1/min (im opt.
Wirkungsgrad)
Drehzahl : 736 1/min / 1.474 1/min
Laufradtyp : axial
Drehzahlsteuerbar : +
Reversierbarkeit : +
Spannungsart : Drehstrom
Bemessungsspannung : 400 V
Netzfrequenz : 50 Hz
Nennleistung : 38 W / 150 W (im opt. Wirkungsgrad)
INenn : 0,2 A / 0,5 A (im opt. Wirkungsgrad)
IMax : 0,55 A
Schutzart : IP 55
Wärmeklasse : B
Polumschaltbar : +
Polanzahl bei hoher Drehzahl : 4
Polanzahl bei niedriger Drehzahl : 8
Netzzuleitung : 5 x 1,5 mm2
Einbauort : Wand / Decke
Einbauart : Aufputz
Einbaulage : waagerecht / senkrecht
Material : Stahlblech, verzinkt
Gewicht : 11 kg
Nennweite : 350 mm
Breite : 525 mm
Höhe : 525 mm
Tiefe : 248 mm
Fördermitteltemperatur bei Nennstrom : -20  C bis 60  C
Fördermitteltemperatur bei IMax : -20  C bis 60  C
Verpackungseinheit : 1 Stück
Sortiment : C
GTIN (EAN) : 4012799940456
Technische Daten nach ErP im Best Efficiency Point
(BEP)
Gesamteffizienz e : 28,8 %
Messkategorie : A
Effizienzkategorie : statisch
Effizienzgrad N : 40,3
VSD erforderlich : nein
Herstellungsjahr : siehe Typenschild
Herstellername / Amtliche Registriernummer /
Niederlassungsort des Herstellers : Maico
Elektroapparate-Fabrik GmbH / Registergericht
Freiburg, HRB 601233 / Villingen-Schwenningen
Art.-Nr. : 0094.0045
PBEP / FördervolumenBEP / Pfs, BEP : 0,15 kW / 2.070
m3/h / 75 Pa
nBEP : 1.460 1/min
spezifisches Verhältnis : ca. 1
Informationen zur Zerlegung und Entsorgung : siehe
Montageanleitung
Informationen zu Einbau, Betrieb und Instandhaltung :
siehe Montageanleitung
Verwendete Gegenstände bei der Effizienz-Messung, die
nicht durch die Messkategorie beschrieben sind : -
SchallleistungspegelLWA7 : 56 dB(A) / 73 dB(A)
Technische Daten nach ErP im Best Efficiency Point
(BEP)
Gesamteffizienz e : 28,8 %
Messkategorie : A
Effizienzkategorie : statisch
Effizienzgrad N : 40,3
VSD erforderlich : nein
Herstellungsjahr : siehe Typenschild
Herstellername / Amtliche Registriernummer /
Niederlassungsort des Herstellers : Maico
Elektroapparate-Fabrik GmbH / Registergericht
Freiburg, HRB 601233 / Villingen-Schwenningen
Art.-Nr. : 0094.0045
PBEP / FördervolumenBEP / Pfs, BEP : 0,15 kW / 2.070
m3/h / 75 Pa
nBEP : 1.460 1/min
spezifisches Verhältnis : ca. 1
Informationen zur Zerlegung und Entsorgung : siehe
Montageanleitung
Informationen zu Einbau, Betrieb und Instandhaltung :
siehe Montageanleitung
Verwendete Gegenstände bei der Effizienz-Messung, die
nicht durch die Messkategorie beschrieben sind : -
SchallleistungspegelLWA7 : 56 dB(A) / 73 dB(A)
Hersteller: MAICO
DZS 35/84 B Axial-Wandventilator
Artikelnummer: 0094.0045
Menge: 1,000 Stck

**10.502 DZQ 35/4 Axial-Wandventilator Axial-Wandventilator mit quadratischer Wandplatte, DN350, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 2.950 m3/h / 5.840 m3/h
FördervolumenNenn : 1.990 m3/h / 4.250 m3/h (im opt.
Wirkungsgrad)
Druck pfs, Nenn : 75 Pa - 255 Pa (im opt. Wirkungsgrad)
Drehzahl nNenn : 1.460 1/min - 2.830 1/min (im opt.
Wirkungsgrad)
Drehzahl : 1.480 1/min / 2.927 1/min
Laufradtyp : axial
Drehzahlsteuerbar : +
Reversierbarkeit : +
Spannungsart : Drehstrom
Bemessungsspannung : 400 V
Netzfrequenz : 50 Hz
Nennleistung : 135 W / 810 W (im opt. Wirkungsgrad)
INenn : 0,4 A / 1,4 A (im opt. Wirkungsgrad)
IMax : 2 A
Schutzart : IP 55
Wärmeklasse : F
Polumschaltbar : +
Polanzahl bei hoher Drehzahl : 2
Polanzahl bei niedriger Drehzahl : 4
Netzzuleitung : 5 x 1,5 mm2
Einbauort : Wand / Decke
Einbauart : Aufputz
Einbaulage : waagerecht / senkrecht
Material : Stahlblech, verzinkt
Gewicht : 12,7 kg
Nennweite : 350 mm
Breite : 525 mm
Höhe : 525 mm
Tiefe : 283 mm
Fördermitteltemperatur bei Nennstrom : -20  C bis 60  C
Fördermitteltemperatur bei IMax : -20  C bis 60  C
Verpackungseinheit : 1 Stück
Sortiment : C
GTIN (EAN) : 4012799830665
Technische Daten nach ErP im Best Efficiency Point
(BEP)
Gesamteffizienz e : 37,2 %
Messkategorie : A
Effizienzkategorie : statisch
Effizienzgrad N : 44,1
VSD erforderlich : nein
Herstellungsjahr : siehe Typenschild
Herstellername / Amtliche Registriernummer /
Niederlassungsort des Herstellers : Maico
Elektroapparate-Fabrik GmbH / Registergericht
Freiburg, HRB 601233 / Villingen-Schwenningen
Art.-Nr. : 0083.0066
PBEP / FördervolumenBEP / Pfs, BEP : 0,81 kW / 4.250
m3/h / 255 Pa
nBEP : 2.830 1/min
spezifisches Verhältnis : ca. 1
Informationen zur Zerlegung und Entsorgung : siehe
Montageanleitung
Informationen zu Einbau, Betrieb und Instandhaltung :
siehe Montageanleitung
Verwendete Gegenstände bei der Effizienz-Messung, die
nicht durch die Messkategorie beschrieben sind : -
SchallleistungspegelLWA7 : 73 dB(A) / 90 dB(A)
Technische Daten nach ErP im Best Efficiency Point
(BEP)
Gesamteffizienz e : 37,2 %
Messkategorie : A
Effizienzkategorie : statisch
Effizienzgrad N : 44,1
VSD erforderlich : nein
Herstellungsjahr : siehe Typenschild
Herstellername / Amtliche Registriernummer /
Niederlassungsort des Herstellers : Maico
Elektroapparate-Fabrik GmbH / Registergericht
Freiburg, HRB 601233 / Villingen-Schwenningen
Art.-Nr. : 0083.0066
PBEP / FördervolumenBEP / Pfs, BEP : 0,81 kW / 4.250
m3/h / 255 Pa
nBEP : 2.830 1/min
spezifisches Verhältnis : ca. 1
Informationen zur Zerlegung und Entsorgung : siehe
Montageanleitung
Informationen zu Einbau, Betrieb und Instandhaltung :
siehe Montageanleitung
Verwendete Gegenstände bei der Effizienz-Messung, die
nicht durch die Messkategorie beschrieben sind : -
SchallleistungspegelLWA7 : 73 dB(A) / 90 dB(A)
Hersteller: MAICO
DZQ 35/42 B Axial-Wandventilator
Artikelnummer: 0083.0066
Menge: 1,000 Stck

**10.503 DZS 35/4 Axial-Wandventilator Axial-Wandventilator mit Stahlwandring, DN350, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 2.950 m3/h / 5.840 m3/h
FördervolumenNenn : 1.990 m3/h / 4.250 m3/h (im opt.
Wirkungsgrad)
Druck pfs, Nenn : 75 Pa - 255 Pa (im opt. Wirkungsgrad)
Drehzahl nNenn : 1.460 1/min - 2.830 1/min (im opt.
Wirkungsgrad)
Drehzahl : 1.480 1/min / 2.927 1/min
Laufradtyp : axial
Drehzahlsteuerbar : +
Reversierbarkeit : +
Spannungsart : Drehstrom
Bemessungsspannung : 400 V
Netzfrequenz : 50 Hz
Nennleistung : 135 W / 810 W (im opt. Wirkungsgrad)
INenn : 0,4 A / 1,4 A (im opt. Wirkungsgrad)
IMax : 2 A
Schutzart : IP 55
Wärmeklasse : F
Polumschaltbar : +
Polanzahl bei hoher Drehzahl : 2
Polanzahl bei niedriger Drehzahl : 4
Netzzuleitung : 5 x 1,5 mm2
Einbauort : Wand / Decke
Einbauart : Aufputz
Einbaulage : waagerecht / senkrecht
Material : Stahlblech, verzinkt
Gewicht : 20 kg
Nennweite : 350 mm
Breite : 525 mm
Höhe : 525 mm
Tiefe : 287 mm
Fördermitteltemperatur bei Nennstrom : -20  C bis 60  C
Fördermitteltemperatur bei IMax : -20  C bis 60  C
Verpackungseinheit : 1 Stück
Sortiment : C
GTIN (EAN) : 4012799940654
Technische Daten nach ErP im Best Efficiency Point
(BEP)
Gesamteffizienz e : 37,2 %
Messkategorie : A
Effizienzkategorie : statisch
Effizienzgrad N : 44,1
VSD erforderlich : nein
Herstellungsjahr : siehe Typenschild
Herstellername / Amtliche Registriernummer /
Niederlassungsort des Herstellers : Maico
Elektroapparate-Fabrik GmbH / Registergericht
Freiburg, HRB 601233 / Villingen-Schwenningen
Art.-Nr. : 0094.0065
PBEP / FördervolumenBEP / Pfs, BEP : 0,81 kW / 4.250
m3/h / 255 Pa
nBEP : 2.830 1/min
spezifisches Verhältnis : ca. 1
Informationen zur Zerlegung und Entsorgung : siehe
Montageanleitung
Informationen zu Einbau, Betrieb und Instandhaltung :
siehe Montageanleitung
Verwendete Gegenstände bei der Effizienz-Messung, die
nicht durch die Messkategorie beschrieben sind : -
SchallleistungspegelLWA7 : 73 dB(A) / 90 dB(A)
Technische Daten nach ErP im Best Efficiency Point
(BEP)
Gesamteffizienz e : 37,2 %
Messkategorie : A
Effizienzkategorie : statisch
Effizienzgrad N : 44,1
VSD erforderlich : nein
Herstellungsjahr : siehe Typenschild
Herstellername / Amtliche Registriernummer /
Niederlassungsort des Herstellers : Maico
Elektroapparate-Fabrik GmbH / Registergericht
Freiburg, HRB 601233 / Villingen-Schwenningen
Art.-Nr. : 0094.0065
PBEP / FördervolumenBEP / Pfs, BEP : 0,81 kW / 4.250
m3/h / 255 Pa
nBEP : 2.830 1/min
spezifisches Verhältnis : ca. 1
Informationen zur Zerlegung und Entsorgung : siehe
Montageanleitung
Informationen zu Einbau, Betrieb und Instandhaltung :
siehe Montageanleitung
Verwendete Gegenstände bei der Effizienz-Messung, die
nicht durch die Messkategorie beschrieben sind : -
SchallleistungspegelLWA7 : 73 dB(A) / 90 dB(A)
Hersteller: MAICO
DZS 35/42 B Axial-Wandventilator
Artikelnummer: 0094.0065
Menge: 1,000 Stck

**10.504 EZQ 40/6 Axial-Wandventilator Axial-Wandventilator mit quadratischer Wandplatte, DN400, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 2.600 m3/h
Drehzahl : 935 1/min
Laufradtyp : axial
Drehzahlsteuerbar : +
Reversierbarkeit : +
Spannungsart : Wechselstrom
Bemessungsspannung : 230 V
Netzfrequenz : 50 Hz
Nennleistung : 100 W
INenn : 0,5 A
IMax : 0,5 A
Schutzart : IP 55
Wärmeklasse : B
Einbauort : Wand / Decke
Einbauart : Aufputz
Einbaulage : waagerecht / senkrecht
Material : Stahlblech, verzinkt
Gewicht : 11,1 kg
Nennweite : 400 mm
Breite : 580 mm
Höhe : 580 mm
Tiefe : 266 mm
Fördermitteltemperatur bei Nennstrom : 50  C
Fördermitteltemperatur bei IMax : -20  C bis 60  C
Verpackungseinheit : 1 Stück
Sortiment : C
GTIN (EAN) : 4012799831105
Hersteller: MAICO
EZQ 40/6 B Axial-Wandventilator
Artikelnummer: 0083.0110
Menge: 1,000 Stck

**10.505 EZS 40/6 Axial-Wandventilator Axial-Wandventilator mit Stahlwandring, DN400, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 2.600 m3/h
Drehzahl : 935 1/min
Laufradtyp : axial
Drehzahlsteuerbar : +
Reversierbarkeit : +
Spannungsart : Wechselstrom
Bemessungsspannung : 230 V
Netzfrequenz : 50 Hz
Nennleistung : 100 W
INenn : 0,5 A
IMax : 0,5 A
Schutzart : IP 55
Wärmeklasse : B
Einbauort : Wand / Decke
Einbauart : Aufputz
Einbaulage : waagerecht / senkrecht
Material : Stahlblech, verzinkt
Gewicht : 8,2 kg
Nennweite : 400 mm
Breite : 580 mm
Höhe : 580 mm
Tiefe : 275 mm
Fördermitteltemperatur bei Nennstrom : 50  C
Fördermitteltemperatur bei IMax : -20  C bis 60  C
Verpackungseinheit : 1 Stück
Sortiment : C
GTIN (EAN) : 4012799940067
Hersteller: MAICO
EZS 40/6 B Axial-Wandventilator
Artikelnummer: 0094.0006
Menge: 1,000 Stck

**10.506 EZQ 40/4 Axial-Wandventilator Axial-Wandventilator mit quadratischer Wandplatte, DN400, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 4.350 m3/h
FördervolumenNenn : 3.060 m3/h (im opt. Wirkungsgrad)
Druck pfs, Nenn : 88 Pa (im opt. Wirkungsgrad)
Drehzahl nNenn : 1.380 1/min (im opt. Wirkungsgrad)
Drehzahl : 1.426 1/min
Laufradtyp : axial
Drehzahlsteuerbar : +
Reversierbarkeit : +
Spannungsart : Wechselstrom
Bemessungsspannung : 230 V
Netzfrequenz : 50 Hz
Nennleistung : 249 W (im opt. Wirkungsgrad)
INenn : 1,1 A (im opt. Wirkungsgrad)
IMax : 1,5 A
Schutzart : IP 55
Wärmeklasse : F
Einbauort : Wand / Decke
Einbauart : Aufputz
Einbaulage : waagerecht / senkrecht
Material : Stahlblech, verzinkt
Gewicht : 11,2 kg
Nennweite : 400 mm
Breite : 580 mm
Höhe : 580 mm
Tiefe : 266 mm
Fördermitteltemperatur bei Nennstrom : 60  C
Fördermitteltemperatur bei IMax : -20  C bis 60  C
Verpackungseinheit : 1 Stück
Sortiment : C
GTIN (EAN) : 4012799831150
Technische Daten nach ErP im Best Efficiency Point
(BEP)
Gesamteffizienz e : 30 %
Messkategorie : A
Effizienzkategorie : statisch
Effizienzgrad N : 40,2
VSD erforderlich : nein
Herstellungsjahr : siehe Typenschild
Herstellername / Amtliche Registriernummer /
Niederlassungsort des Herstellers : Maico
Elektroapparate-Fabrik GmbH / Registergericht
Freiburg, HRB 601233 / Villingen-Schwenningen
Art.-Nr. : 0083.0115
PBEP / FördervolumenBEP / Pfs, BEP : 0,249 kW / 3.060
m3/h / 88 Pa
nBEP : 1.380 1/min
spezifisches Verhältnis : ca. 1
Informationen zur Zerlegung und Entsorgung : siehe
Montageanleitung
Informationen zu Einbau, Betrieb und Instandhaltung :
siehe Montageanleitung
Verwendete Gegenstände bei der Effizienz-Messung, die
nicht durch die Messkategorie beschrieben sind : -
SchallleistungspegelLWA7 : 81 dB(A)
Technische Daten nach ErP im Best Efficiency Point
(BEP)
Gesamteffizienz e : 30 %
Messkategorie : A
Effizienzkategorie : statisch
Effizienzgrad N : 40,2
VSD erforderlich : nein
Herstellungsjahr : siehe Typenschild
Herstellername / Amtliche Registriernummer /
Niederlassungsort des Herstellers : Maico
Elektroapparate-Fabrik GmbH / Registergericht
Freiburg, HRB 601233 / Villingen-Schwenningen
Art.-Nr. : 0083.0115
PBEP / FördervolumenBEP / Pfs, BEP : 0,249 kW / 3.060
m3/h / 88 Pa
nBEP : 1.380 1/min
spezifisches Verhältnis : ca. 1
Informationen zur Zerlegung und Entsorgung : siehe
Montageanleitung
Informationen zu Einbau, Betrieb und Instandhaltung :
siehe Montageanleitung
Verwendete Gegenstände bei der Effizienz-Messung, die
nicht durch die Messkategorie beschrieben sind : -
SchallleistungspegelLWA7 : 81 dB(A)
Hersteller: MAICO
EZQ 40/4 B Axial-Wandventilator
Artikelnummer: 0083.0115
Menge: 1,000 Stck

**10.507 EZS 40/4 Axial-Wandventilator Axial-Wandventilator mit Stahlwandring, DN400, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 4.350 m3/h
FördervolumenNenn : 3.060 m3/h (im opt. Wirkungsgrad)
Druck pfs, Nenn : 88 Pa (im opt. Wirkungsgrad)
Drehzahl nNenn : 1.380 1/min (im opt. Wirkungsgrad)
Drehzahl : 1.426 1/min
Laufradtyp : axial
Drehzahlsteuerbar : +
Reversierbarkeit : +
Spannungsart : Wechselstrom
Bemessungsspannung : 230 V
Netzfrequenz : 50 Hz
Nennleistung : 249 W (im opt. Wirkungsgrad)
INenn : 1,1 A (im opt. Wirkungsgrad)
IMax : 1,5 A
Schutzart : IP 55
Wärmeklasse : F
Einbauort : Wand / Decke
Einbauart : Aufputz
Einbaulage : waagerecht / senkrecht
Material : Stahlblech, verzinkt
Gewicht : 8,3 kg
Nennweite : 400 mm
Breite : 580 mm
Höhe : 580 mm
Tiefe : 275 mm
Fördermitteltemperatur bei Nennstrom : 60  C
Fördermitteltemperatur bei IMax : -20  C bis 60  C
Verpackungseinheit : 1 Stück
Sortiment : C
GTIN (EAN) : 4012799940098
Technische Daten nach ErP im Best Efficiency Point
(BEP)
Gesamteffizienz e : 30 %
Messkategorie : A
Effizienzkategorie : statisch
Effizienzgrad N : 40,2
VSD erforderlich : nein
Herstellungsjahr : siehe Typenschild
Herstellername / Amtliche Registriernummer /
Niederlassungsort des Herstellers : Maico
Elektroapparate-Fabrik GmbH / Registergericht
Freiburg, HRB 601233 / Villingen-Schwenningen
Art.-Nr. : 0094.0009
PBEP / FördervolumenBEP / Pfs, BEP : 0,249 kW / 3.060
m3/h / 88 Pa
nBEP : 1.380 1/min
spezifisches Verhältnis : ca. 1
Informationen zur Zerlegung und Entsorgung : siehe
Montageanleitung
Informationen zu Einbau, Betrieb und Instandhaltung :
siehe Montageanleitung
Verwendete Gegenstände bei der Effizienz-Messung, die
nicht durch die Messkategorie beschrieben sind : -
SchallleistungspegelLWA7 : 81 dB(A)
Technische Daten nach ErP im Best Efficiency Point
(BEP)
Gesamteffizienz e : 30 %
Messkategorie : A
Effizienzkategorie : statisch
Effizienzgrad N : 40,2
VSD erforderlich : nein
Herstellungsjahr : siehe Typenschild
Herstellername / Amtliche Registriernummer /
Niederlassungsort des Herstellers : Maico
Elektroapparate-Fabrik GmbH / Registergericht
Freiburg, HRB 601233 / Villingen-Schwenningen
Art.-Nr. : 0094.0009
PBEP / FördervolumenBEP / Pfs, BEP : 0,249 kW / 3.060
m3/h / 88 Pa
nBEP : 1.380 1/min
spezifisches Verhältnis : ca. 1
Informationen zur Zerlegung und Entsorgung : siehe
Montageanleitung
Informationen zu Einbau, Betrieb und Instandhaltung :
siehe Montageanleitung
Verwendete Gegenstände bei der Effizienz-Messung, die
nicht durch die Messkategorie beschrieben sind : -
SchallleistungspegelLWA7 : 81 dB(A)
Hersteller: MAICO
EZS 40/4 B Axial-Wandventilator
Artikelnummer: 0094.0009
Menge: 1,000 Stck

**10.508 DZQ 40/8 Axial-Wandventilator Axial-Wandventilator mit quadratischer Wandplatte, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 2.050 m3/h
Drehzahl : 715 1/min
Laufradtyp : axial
Drehzahlsteuerbar : +
Reversierbarkeit : +
Spannungsart : Drehstrom
Bemessungsspannung : 400 V
Netzfrequenz : 50 Hz
Nennleistung : 75 W
INenn : 0,2 A
IMax : 0,2 A
Schutzart : IP 55
Wärmeklasse : B
Netzzuleitung : 7 x 1,5 mm2
Einbauort : Wand / Decke
Einbauart : Aufputz
Einbaulage : waagerecht / senkrecht
Material : Stahlblech, verzinkt
Gewicht : 11,2 kg
Nennweite : 400 mm
Breite : 580 mm
Höhe : 580 mm
Tiefe : 246 mm
Fördermitteltemperatur bei Nennstrom : 60  C
Fördermitteltemperatur bei IMax : -20  C bis 60  C
Verpackungseinheit : 1 Stück
Sortiment : C
GTIN (EAN) : 4012799831259
Hersteller: MAICO
DZQ 40/8 B Axial-Wandventilator
Artikelnummer: 0083.0125
Menge: 1,000 Stck

**10.509 DZS 40/8 Axial-Wandventilator Axial-Wandventilator mit Stahlwandring, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 2.050 m3/h
Drehzahl : 715 1/min
Laufradtyp : axial
Drehzahlsteuerbar : +
Reversierbarkeit : +
Spannungsart : Drehstrom
Bemessungsspannung : 400 V
Netzfrequenz : 50 Hz
Nennleistung : 75 W
INenn : 0,2 A
IMax : 0,2 A
Schutzart : IP 55
Wärmeklasse : B
Netzzuleitung : 7 x 1,5 mm2
Einbauort : Wand / Decke
Einbauart : Aufputz
Einbaulage : waagerecht / senkrecht
Material : Stahlblech, verzinkt
Gewicht : 12,8 kg
Nennweite : 400 mm
Breite : 580 mm
Höhe : 580 mm
Tiefe : 255 mm
Fördermitteltemperatur bei Nennstrom : 60  C
Fördermitteltemperatur bei IMax : -20  C bis 60  C
Verpackungseinheit : 1 Stück
Sortiment : C
GTIN (EAN) : 4012799940203
Hersteller: MAICO
DZS 40/8 B Axial-Wandventilator
Artikelnummer: 0094.0020
Menge: 1,000 Stck

**10.510 DZQ 40/6 Axial-Wandventilator Axial-Wandventilator mit quadratischer Wandplatte, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 2.500 m3/h
Drehzahl : 930 1/min
Laufradtyp : axial
Drehzahlsteuerbar : +
Reversierbarkeit : +
Spannungsart : Drehstrom
Bemessungsspannung : 400 V
Netzfrequenz : 50 Hz
Nennleistung : 110 W
INenn : 0,3 A
IMax : 0,3 A
Schutzart : IP 55
Wärmeklasse : B
Netzzuleitung : 7 x 1,5 mm2
Einbauort : Wand / Decke
Einbauart : Aufputz
Einbaulage : waagerecht / senkrecht
Material : Stahlblech, verzinkt
Gewicht : 11 kg
Nennweite : 400 mm
Breite : 580 mm
Höhe : 580 mm
Tiefe : 266 mm
Fördermitteltemperatur bei Nennstrom : 60  C
Fördermitteltemperatur bei IMax : -20  C bis 60  C
Verpackungseinheit : 1 Stück
Sortiment : C
GTIN (EAN) : 4012799831266
Hersteller: MAICO
DZQ 40/6 B Axial-Wandventilator
Artikelnummer: 0083.0126
Menge: 1,000 Stck

**10.511 DZS 40/6 Axial-Wandventilator Axial-Wandventilator mit Stahlwandring, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 2.500 m3/h
Drehzahl : 930 1/min
Laufradtyp : axial
Drehzahlsteuerbar : +
Reversierbarkeit : +
Spannungsart : Drehstrom
Bemessungsspannung : 400 V
Netzfrequenz : 50 Hz
Nennleistung : 110 W
INenn : 0,3 A
IMax : 0,3 A
Schutzart : IP 55
Wärmeklasse : B
Netzzuleitung : 7 x 1,5 mm2
Einbauort : Wand / Decke
Einbauart : Aufputz
Einbaulage : waagerecht / senkrecht
Material : Stahlblech, verzinkt
Gewicht : 13,8 kg
Nennweite : 400 mm
Breite : 580 mm
Höhe : 580 mm
Tiefe : 275 mm
Fördermitteltemperatur bei Nennstrom : 60  C
Fördermitteltemperatur bei IMax : -20  C bis 60  C
Verpackungseinheit : 1 Stück
Sortiment : C
GTIN (EAN) : 4012799940210
Hersteller: MAICO
DZS 40/6 B Axial-Wandventilator
Artikelnummer: 0094.0021
Menge: 1,000 Stck

**10.512 DZQ 40/4 Axial-Wandventilator Axial-Wandventilator mit quadratischer Wandplatte, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 4.260 m3/h
FördervolumenNenn : 3.080 m3/h (im opt. Wirkungsgrad)
Druck pfs, Nenn : 85 Pa (im opt. Wirkungsgrad)
Drehzahl nNenn : 1.375 1/min (im opt. Wirkungsgrad)
Drehzahl : 1.415 1/min
Laufradtyp : axial
Drehzahlsteuerbar : +
Reversierbarkeit : +
Spannungsart : Drehstrom
Bemessungsspannung : 400 V
Netzfrequenz : 50 Hz
Nennleistung : 240 W (im opt. Wirkungsgrad)
INenn : 0,6 A (im opt. Wirkungsgrad)
IMax : 0,7 A
Schutzart : IP 55
Wärmeklasse : B
Netzzuleitung : 7 x 1,5 mm2
Einbauort : Wand / Decke
Einbauart : Aufputz
Einbaulage : waagerecht / senkrecht
Material : Stahlblech, verzinkt
Gewicht : 11,1 kg
Nennweite : 400 mm
Breite : 580 mm
Höhe : 580 mm
Tiefe : 266 mm
Fördermitteltemperatur bei Nennstrom : 60  C
Fördermitteltemperatur bei IMax : -20  C bis 60  C
Verpackungseinheit : 1 Stück
Sortiment : C
GTIN (EAN) : 4012799831273
Technische Daten nach ErP im Best Efficiency Point
(BEP)
Gesamteffizienz e : 30,3 %
Messkategorie : A
Effizienzkategorie : statisch
Effizienzgrad N : 40,5
VSD erforderlich : nein
Herstellungsjahr : siehe Typenschild
Herstellername / Amtliche Registriernummer /
Niederlassungsort des Herstellers : Maico
Elektroapparate-Fabrik GmbH / Registergericht
Freiburg, HRB 601233 / Villingen-Schwenningen
Art.-Nr. : 0083.0127
PBEP / FördervolumenBEP / Pfs, BEP : 0,24 kW / 3.080
m3/h / 85 Pa
nBEP : 1.375 1/min
spezifisches Verhältnis : ca. 1
Informationen zur Zerlegung und Entsorgung : siehe
Montageanleitung
Informationen zu Einbau, Betrieb und Instandhaltung :
siehe Montageanleitung
Verwendete Gegenstände bei der Effizienz-Messung, die
nicht durch die Messkategorie beschrieben sind : -
SchallleistungspegelLWA7 : 73 dB(A)
Technische Daten nach ErP im Best Efficiency Point
(BEP)
Gesamteffizienz e : 30,3 %
Messkategorie : A
Effizienzkategorie : statisch
Effizienzgrad N : 40,5
VSD erforderlich : nein
Herstellungsjahr : siehe Typenschild
Herstellername / Amtliche Registriernummer /
Niederlassungsort des Herstellers : Maico
Elektroapparate-Fabrik GmbH / Registergericht
Freiburg, HRB 601233 / Villingen-Schwenningen
Art.-Nr. : 0083.0127
PBEP / FördervolumenBEP / Pfs, BEP : 0,24 kW / 3.080
m3/h / 85 Pa
nBEP : 1.375 1/min
spezifisches Verhältnis : ca. 1
Informationen zur Zerlegung und Entsorgung : siehe
Montageanleitung
Informationen zu Einbau, Betrieb und Instandhaltung :
siehe Montageanleitung
Verwendete Gegenstände bei der Effizienz-Messung, die
nicht durch die Messkategorie beschrieben sind : -
SchallleistungspegelLWA7 : 73 dB(A)
Hersteller: MAICO
DZQ 40/4 B Axial-Wandventilator
Artikelnummer: 0083.0127
Menge: 1,000 Stck

**10.513 DZS 40/4 Axial-Wandventilator Axial-Wandventilator mit Stahlwandring, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 4.260 m3/h
FördervolumenNenn : 3.080 m3/h (im opt. Wirkungsgrad)
Druck pfs, Nenn : 85 Pa (im opt. Wirkungsgrad)
Drehzahl nNenn : 1.375 1/min (im opt. Wirkungsgrad)
Drehzahl : 1.415 1/min
Laufradtyp : axial
Drehzahlsteuerbar : +
Reversierbarkeit : +
Spannungsart : Drehstrom
Bemessungsspannung : 400 V
Netzfrequenz : 50 Hz
Nennleistung : 240 W (im opt. Wirkungsgrad)
INenn : 0,6 A (im opt. Wirkungsgrad)
IMax : 0,7 A
Schutzart : IP 55
Wärmeklasse : B
Netzzuleitung : 7 x 1,5 mm2
Einbauort : Wand / Decke
Einbauart : Aufputz
Einbaulage : waagerecht / senkrecht
Material : Stahlblech, verzinkt
Gewicht : 8,1 kg
Nennweite : 400 mm
Breite : 580 mm
Höhe : 580 mm
Tiefe : 275 mm
Fördermitteltemperatur bei Nennstrom : 60  C
Fördermitteltemperatur bei IMax : -20  C bis 60  C
Verpackungseinheit : 1 Stück
Sortiment : C
GTIN (EAN) : 4012799940227
Technische Daten nach ErP im Best Efficiency Point
(BEP)
Gesamteffizienz e : 30,3 %
Messkategorie : A
Effizienzkategorie : statisch
Effizienzgrad N : 40,5
VSD erforderlich : nein
Herstellungsjahr : siehe Typenschild
Herstellername / Amtliche Registriernummer /
Niederlassungsort des Herstellers : Maico
Elektroapparate-Fabrik GmbH / Registergericht
Freiburg, HRB 601233 / Villingen-Schwenningen
Art.-Nr. : 0094.0022
PBEP / FördervolumenBEP / Pfs, BEP : 0,24 kW / 3.080
m3/h / 85 Pa
nBEP : 1.375 1/min
spezifisches Verhältnis : ca. 1
Informationen zur Zerlegung und Entsorgung : siehe
Montageanleitung
Informationen zu Einbau, Betrieb und Instandhaltung :
siehe Montageanleitung
Verwendete Gegenstände bei der Effizienz-Messung, die
nicht durch die Messkategorie beschrieben sind : -
SchallleistungspegelLWA7 : 73 dB(A)
Technische Daten nach ErP im Best Efficiency Point
(BEP)
Gesamteffizienz e : 30,3 %
Messkategorie : A
Effizienzkategorie : statisch
Effizienzgrad N : 40,5
VSD erforderlich : nein
Herstellungsjahr : siehe Typenschild
Herstellername / Amtliche Registriernummer /
Niederlassungsort des Herstellers : Maico
Elektroapparate-Fabrik GmbH / Registergericht
Freiburg, HRB 601233 / Villingen-Schwenningen
Art.-Nr. : 0094.0022
PBEP / FördervolumenBEP / Pfs, BEP : 0,24 kW / 3.080
m3/h / 85 Pa
nBEP : 1.375 1/min
spezifisches Verhältnis : ca. 1
Informationen zur Zerlegung und Entsorgung : siehe
Montageanleitung
Informationen zu Einbau, Betrieb und Instandhaltung :
siehe Montageanleitung
Verwendete Gegenstände bei der Effizienz-Messung, die
nicht durch die Messkategorie beschrieben sind : -
SchallleistungspegelLWA7 : 73 dB(A)
Hersteller: MAICO
DZS 40/4 B Axial-Wandventilator
Artikelnummer: 0094.0022
Menge: 1,000 Stck

**10.514 DZQ 40/2 Axial-Wandventilator Axial-Wandventilator mit quadratischer Wandplatte, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 8.920 m3/h
FördervolumenNenn : 6.680 m3/h (im opt. Wirkungsgrad)
Druck pfs, Nenn : 360 Pa (im opt. Wirkungsgrad)
Drehzahl nNenn : 2.920 1/min (im opt. Wirkungsgrad)
Drehzahl : 2.949 1/min
Laufradtyp : axial
Drehzahlsteuerbar : -
Reversierbarkeit : +
Spannungsart : Drehstrom
Bemessungsspannung : 400 V
Netzfrequenz : 50 Hz
Nennleistung : 1.550 W (im opt. Wirkungsgrad)
INenn : 2,6 A (im opt. Wirkungsgrad)
IMax : 4,1 A
Schutzart : IP 55
Wärmeklasse : F
Netzzuleitung : 7 x 1,5 mm2
Einbauort : Wand / Decke
Einbauart : Aufputz
Einbaulage : waagerecht / senkrecht
Material : Stahlblech, verzinkt
Gewicht : 22,9 kg
Nennweite : 400 mm
Breite : 580 mm
Höhe : 580 mm
Tiefe : 336 mm
Fördermitteltemperatur bei Nennstrom : 60  C
Fördermitteltemperatur bei IMax : -20  C bis 60  C
Verpackungseinheit : 1 Stück
Sortiment : C
GTIN (EAN) : 4012799830610
Technische Daten nach ErP im Best Efficiency Point
(BEP)
Gesamteffizienz e : 43 %
Messkategorie : A
Effizienzkategorie : statisch
Effizienzgrad N : 48,1
VSD erforderlich : nein
Herstellungsjahr : siehe Typenschild
Herstellername / Amtliche Registriernummer /
Niederlassungsort des Herstellers : Maico
Elektroapparate-Fabrik GmbH / Registergericht
Freiburg, HRB 601233 / Villingen-Schwenningen
Art.-Nr. : 0083.0061
PBEP / FördervolumenBEP / Pfs, BEP : 1,555 kW / 6.680
m3/h / 360 Pa
nBEP : 2.920 1/min
spezifisches Verhältnis : ca. 1
Informationen zur Zerlegung und Entsorgung : siehe
Montageanleitung
Informationen zu Einbau, Betrieb und Instandhaltung :
siehe Montageanleitung
Verwendete Gegenstände bei der Effizienz-Messung, die
nicht durch die Messkategorie beschrieben sind : -
SchallleistungspegelLWA7 : 94 dB(A)
Technische Daten nach ErP im Best Efficiency Point
(BEP)
Gesamteffizienz e : 43 %
Messkategorie : A
Effizienzkategorie : statisch
Effizienzgrad N : 48,1
VSD erforderlich : nein
Herstellungsjahr : siehe Typenschild
Herstellername / Amtliche Registriernummer /
Niederlassungsort des Herstellers : Maico
Elektroapparate-Fabrik GmbH / Registergericht
Freiburg, HRB 601233 / Villingen-Schwenningen
Art.-Nr. : 0083.0061
PBEP / FördervolumenBEP / Pfs, BEP : 1,555 kW / 6.680
m3/h / 360 Pa
nBEP : 2.920 1/min
spezifisches Verhältnis : ca. 1
Informationen zur Zerlegung und Entsorgung : siehe
Montageanleitung
Informationen zu Einbau, Betrieb und Instandhaltung :
siehe Montageanleitung
Verwendete Gegenstände bei der Effizienz-Messung, die
nicht durch die Messkategorie beschrieben sind : -
SchallleistungspegelLWA7 : 94 dB(A)
Hersteller: MAICO
DZQ 40/2 B Axial-Wandventilator
Artikelnummer: 0083.0061
Menge: 1,000 Stck

**10.515 DZS 40/2 Axial-Wandventilator Axial-Wandventilator mit Stahlwandring, DN400, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 8.920 m3/h
FördervolumenNenn : 6.680 m3/h (im opt. Wirkungsgrad)
Druck pfs, Nenn : 360 Pa (im opt. Wirkungsgrad)
Drehzahl nNenn : 2.920 1/min (im opt. Wirkungsgrad)
Drehzahl : 2.949 1/min
Laufradtyp : axial
Drehzahlsteuerbar : -
Reversierbarkeit : +
Spannungsart : Drehstrom
Bemessungsspannung : 400 V
Netzfrequenz : 50 Hz
Nennleistung : 1.550 W (im opt. Wirkungsgrad)
INenn : 2,6 A (im opt. Wirkungsgrad)
IMax : 4,1 A
Schutzart : IP 55
Wärmeklasse : F
Netzzuleitung : 7 x 1,5 mm2
Einbauort : Wand / Decke
Einbauart : Aufputz
Einbaulage : waagerecht / senkrecht
Material : Stahlblech, verzinkt
Gewicht : 29 kg
Nennweite : 400 mm
Breite : 580 mm
Höhe : 580 mm
Tiefe : 345 mm
Fördermitteltemperatur bei Nennstrom : 60  C
Fördermitteltemperatur bei IMax : -20  C bis 60  C
Verpackungseinheit : 1 Stück
Sortiment : C
GTIN (EAN) : 4012799940616
Technische Daten nach ErP im Best Efficiency Point
(BEP)
Gesamteffizienz e : 43 %
Messkategorie : A
Effizienzkategorie : statisch
Effizienzgrad N : 48,1
VSD erforderlich : nein
Herstellungsjahr : siehe Typenschild
Herstellername / Amtliche Registriernummer /
Niederlassungsort des Herstellers : Maico
Elektroapparate-Fabrik GmbH / Registergericht
Freiburg, HRB 601233 / Villingen-Schwenningen
Art.-Nr. : 0094.0061
PBEP / FördervolumenBEP / Pfs, BEP : 1,555 kW / 6.680
m3/h / 360 Pa
nBEP : 2.920 1/min
spezifisches Verhältnis : ca. 1
Informationen zur Zerlegung und Entsorgung : siehe
Montageanleitung
Informationen zu Einbau, Betrieb und Instandhaltung :
siehe Montageanleitung
Verwendete Gegenstände bei der Effizienz-Messung, die
nicht durch die Messkategorie beschrieben sind : -
SchallleistungspegelLWA7 : 94 dB(A)
Technische Daten nach ErP im Best Efficiency Point
(BEP)
Gesamteffizienz e : 43 %
Messkategorie : A
Effizienzkategorie : statisch
Effizienzgrad N : 48,1
VSD erforderlich : nein
Herstellungsjahr : siehe Typenschild
Herstellername / Amtliche Registriernummer /
Niederlassungsort des Herstellers : Maico
Elektroapparate-Fabrik GmbH / Registergericht
Freiburg, HRB 601233 / Villingen-Schwenningen
Art.-Nr. : 0094.0061
PBEP / FördervolumenBEP / Pfs, BEP : 1,555 kW / 6.680
m3/h / 360 Pa
nBEP : 2.920 1/min
spezifisches Verhältnis : ca. 1
Informationen zur Zerlegung und Entsorgung : siehe
Montageanleitung
Informationen zu Einbau, Betrieb und Instandhaltung :
siehe Montageanleitung
Verwendete Gegenstände bei der Effizienz-Messung, die
nicht durch die Messkategorie beschrieben sind : -
SchallleistungspegelLWA7 : 94 dB(A)
Hersteller: MAICO
DZS 40/2 B Axial-Wandventilator
Artikelnummer: 0094.0061
Menge: 1,000 Stck

**10.516 DZQ 40/8 Axial-Wandventilator Axial-Wandventilator mit quadratischer Wandplatte, DN400, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 2.170 m3/h / 4.420 m3/h
FördervolumenNenn : 1.490 m3/h / 3.040 m3/h (im opt.
Wirkungsgrad)
Druck pfs, Nenn : 23 Pa - 96 Pa (im opt. Wirkungsgrad)
Drehzahl nNenn : 720 1/min - 1.430 1/min (im opt.
Wirkungsgrad)
Drehzahl : 731 1/min / 1.455 1/min
Laufradtyp : axial
Drehzahlsteuerbar : +
Reversierbarkeit : +
Spannungsart : Drehstrom
Bemessungsspannung : 400 V
Netzfrequenz : 50 Hz
Nennleistung : 45 W / 250 W (im opt. Wirkungsgrad)
INenn : 0,2 A / 0,55 A (im opt. Wirkungsgrad)
IMax : 0,8 A
Schutzart : IP 55
Wärmeklasse : B
Polumschaltbar : +
Polanzahl bei hoher Drehzahl : 4
Polanzahl bei niedriger Drehzahl : 8
Netzzuleitung : 5 x 1,5 mm2
Einbauort : Wand / Decke
Einbauart : Aufputz
Einbaulage : waagerecht / senkrecht
Material : Stahlblech, verzinkt
Gewicht : 13,9 kg
Nennweite : 400 mm
Breite : 580 mm
Höhe : 580 mm
Tiefe : 292 mm
Fördermitteltemperatur bei Nennstrom : 60  C
Fördermitteltemperatur bei IMax : -20  C bis 60  C
Verpackungseinheit : 1 Stück
Sortiment : C
GTIN (EAN) : 4012799831556
Technische Daten nach ErP im Best Efficiency Point
(BEP)
Gesamteffizienz e : 32,6 %
Messkategorie : A
Effizienzkategorie : statisch
Effizienzgrad N : 42,7
VSD erforderlich : nein
Herstellungsjahr : siehe Typenschild
Herstellername / Amtliche Registriernummer /
Niederlassungsort des Herstellers : Maico
Elektroapparate-Fabrik GmbH / Registergericht
Freiburg, HRB 601233 / Villingen-Schwenningen
Art.-Nr. : 0083.0155
PBEP / FördervolumenBEP / Pfs, BEP : 0,25 kW / 3.040
m3/h / 96 Pa
nBEP : 1.430 1/min
spezifisches Verhältnis : ca. 1
Informationen zur Zerlegung und Entsorgung : siehe
Montageanleitung
Informationen zu Einbau, Betrieb und Instandhaltung :
siehe Montageanleitung
Verwendete Gegenstände bei der Effizienz-Messung, die
nicht durch die Messkategorie beschrieben sind : -
SchallleistungspegelLWA7 : 59 dB(A) / 75 dB(A)
Technische Daten nach ErP im Best Efficiency Point
(BEP)
Gesamteffizienz e : 32,6 %
Messkategorie : A
Effizienzkategorie : statisch
Effizienzgrad N : 42,7
VSD erforderlich : nein
Herstellungsjahr : siehe Typenschild
Herstellername / Amtliche Registriernummer /
Niederlassungsort des Herstellers : Maico
Elektroapparate-Fabrik GmbH / Registergericht
Freiburg, HRB 601233 / Villingen-Schwenningen
Art.-Nr. : 0083.0155
PBEP / FördervolumenBEP / Pfs, BEP : 0,25 kW / 3.040
m3/h / 96 Pa
nBEP : 1.430 1/min
spezifisches Verhältnis : ca. 1
Informationen zur Zerlegung und Entsorgung : siehe
Montageanleitung
Informationen zu Einbau, Betrieb und Instandhaltung :
siehe Montageanleitung
Verwendete Gegenstände bei der Effizienz-Messung, die
nicht durch die Messkategorie beschrieben sind : -
SchallleistungspegelLWA7 : 59 dB(A) / 75 dB(A)
Hersteller: MAICO
DZQ 40/84 B Axial-Wandventilator
Artikelnummer: 0083.0155
Menge: 1,000 Stck

**10.517 DZS 40/8 Axial-Wandventilator Axial-Wandventilator mit Stahlwandring, DN400, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 2.170 m3/h / 4.420 m3/h
FördervolumenNenn : 1.490 m3/h / 3.040 m3/h (im opt.
Wirkungsgrad)
Druck pfs, Nenn : 23 Pa - 96 Pa (im opt. Wirkungsgrad)
Drehzahl nNenn : 720 1/min - 1.430 1/min (im opt.
Wirkungsgrad)
Drehzahl : 731 1/min / 1.455 1/min
Laufradtyp : axial
Drehzahlsteuerbar : +
Reversierbarkeit : +
Spannungsart : Drehstrom
Bemessungsspannung : 400 V
Netzfrequenz : 50 Hz
Nennleistung : 45 W / 250 W (im opt. Wirkungsgrad)
INenn : 0,2 A / 0,55 A (im opt. Wirkungsgrad)
IMax : 0,8 A
Schutzart : IP 55
Wärmeklasse : B
Polumschaltbar : +
Polanzahl bei hoher Drehzahl : 4
Polanzahl bei niedriger Drehzahl : 8
Netzzuleitung : 5 x 1,5 mm2
Einbauort : Wand / Decke
Einbauart : Aufputz
Einbaulage : waagerecht / senkrecht
Material : Stahlblech, verzinkt
Gewicht : 17,2 kg
Nennweite : 400 mm
Breite : 580 mm
Höhe : 580 mm
Tiefe : 301 mm
Fördermitteltemperatur bei Nennstrom : 60  C
Fördermitteltemperatur bei IMax : -20  C bis 60  C
Verpackungseinheit : 1 Stück
Sortiment : C
GTIN (EAN) : 4012799940494
Technische Daten nach ErP im Best Efficiency Point
(BEP)
Gesamteffizienz e : 32,6 %
Messkategorie : A
Effizienzkategorie : statisch
Effizienzgrad N : 42,7
VSD erforderlich : nein
Herstellungsjahr : siehe Typenschild
Herstellername / Amtliche Registriernummer /
Niederlassungsort des Herstellers : Maico
Elektroapparate-Fabrik GmbH / Registergericht
Freiburg, HRB 601233 / Villingen-Schwenningen
Art.-Nr. : 0094.0049
PBEP / FördervolumenBEP / Pfs, BEP : 0,25 kW / 3.040
m3/h / 96 Pa
nBEP : 1.430 1/min
spezifisches Verhältnis : ca. 1
Informationen zur Zerlegung und Entsorgung : siehe
Montageanleitung
Informationen zu Einbau, Betrieb und Instandhaltung :
siehe Montageanleitung
Verwendete Gegenstände bei der Effizienz-Messung, die
nicht durch die Messkategorie beschrieben sind : -
SchallleistungspegelLWA7 : 59 dB(A) / 75 dB(A)
Technische Daten nach ErP im Best Efficiency Point
(BEP)
Gesamteffizienz e : 32,6 %
Messkategorie : A
Effizienzkategorie : statisch
Effizienzgrad N : 42,7
VSD erforderlich : nein
Herstellungsjahr : siehe Typenschild
Herstellername / Amtliche Registriernummer /
Niederlassungsort des Herstellers : Maico
Elektroapparate-Fabrik GmbH / Registergericht
Freiburg, HRB 601233 / Villingen-Schwenningen
Art.-Nr. : 0094.0049
PBEP / FördervolumenBEP / Pfs, BEP : 0,25 kW / 3.040
m3/h / 96 Pa
nBEP : 1.430 1/min
spezifisches Verhältnis : ca. 1
Informationen zur Zerlegung und Entsorgung : siehe
Montageanleitung
Informationen zu Einbau, Betrieb und Instandhaltung :
siehe Montageanleitung
Verwendete Gegenstände bei der Effizienz-Messung, die
nicht durch die Messkategorie beschrieben sind : -
SchallleistungspegelLWA7 : 59 dB(A) / 75 dB(A)
Hersteller: MAICO
DZS 40/84 B Axial-Wandventilator
Artikelnummer: 0094.0049
Menge: 1,000 Stck

**10.518 DZQ 40/4 Axial-Wandventilator Axial-Wandventilator mit quadratischer Wandplatte, DN400, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 4.490 m3/h / 8.960 m3/h
FördervolumenNenn : 3.270 m3/h / 6.700 m3/h (im opt.
Wirkungsgrad)
Druck pfs, Nenn : 95 Pa - 350 Pa (im opt. Wirkungsgrad)
Drehzahl nNenn : 1.480 1/min - 2.920 1/min (im opt.
Wirkungsgrad)
Drehzahl : 1.518 1/min / 2.944 1/min
Laufradtyp : axial
Drehzahlsteuerbar : +
Reversierbarkeit : +
Spannungsart : Drehstrom
Bemessungsspannung : 400 V
Netzfrequenz : 50 Hz
Nennleistung : 245 W / 1.585 W (im opt. Wirkungsgrad)
INenn : 0,75 A / 2,6 A (im opt. Wirkungsgrad)
IMax : 4,3 A
Schutzart : IP 55
Wärmeklasse : F
Polumschaltbar : +
Polanzahl bei hoher Drehzahl : 2
Polanzahl bei niedriger Drehzahl : 4
Netzzuleitung : 5 x 1,5 mm2
Einbauort : Wand / Decke
Einbauart : Aufputz
Einbaulage : waagerecht / senkrecht
Material : Stahlblech, verzinkt
Gewicht : 22,4 kg
Nennweite : 400 mm
Breite : 580 mm
Höhe : 580 mm
Tiefe : 336 mm
Fördermitteltemperatur bei Nennstrom : 60  C
Fördermitteltemperatur bei IMax : -20  C bis 60  C
Verpackungseinheit : 1 Stück
Sortiment : C
GTIN (EAN) : 4012799830672
Technische Daten nach ErP im Best Efficiency Point
(BEP)
Gesamteffizienz e : 41,1 %
Messkategorie : A
Effizienzkategorie : statisch
Effizienzgrad N : 46,2
VSD erforderlich : nein
Herstellungsjahr : siehe Typenschild
Herstellername / Amtliche Registriernummer /
Niederlassungsort des Herstellers : Maico
Elektroapparate-Fabrik GmbH / Registergericht
Freiburg, HRB 601233 / Villingen-Schwenningen
Art.-Nr. : 0083.0067
PBEP / FördervolumenBEP / Pfs, BEP : 1,585 kW / 6.700
m3/h / 350 Pa
nBEP : 2.920 1/min
spezifisches Verhältnis : ca. 1
Informationen zur Zerlegung und Entsorgung : siehe
Montageanleitung
Informationen zu Einbau, Betrieb und Instandhaltung :
siehe Montageanleitung
Verwendete Gegenstände bei der Effizienz-Messung, die
nicht durch die Messkategorie beschrieben sind : -
SchallleistungspegelLWA7 : 78 dB(A) / 94 dB(A)
Technische Daten nach ErP im Best Efficiency Point
(BEP)
Gesamteffizienz e : 41,1 %
Messkategorie : A
Effizienzkategorie : statisch
Effizienzgrad N : 46,2
VSD erforderlich : nein
Herstellungsjahr : siehe Typenschild
Herstellername / Amtliche Registriernummer /
Niederlassungsort des Herstellers : Maico
Elektroapparate-Fabrik GmbH / Registergericht
Freiburg, HRB 601233 / Villingen-Schwenningen
Art.-Nr. : 0083.0067
PBEP / FördervolumenBEP / Pfs, BEP : 1,585 kW / 6.700
m3/h / 350 Pa
nBEP : 2.920 1/min
spezifisches Verhältnis : ca. 1
Informationen zur Zerlegung und Entsorgung : siehe
Montageanleitung
Informationen zu Einbau, Betrieb und Instandhaltung :
siehe Montageanleitung
Verwendete Gegenstände bei der Effizienz-Messung, die
nicht durch die Messkategorie beschrieben sind : -
SchallleistungspegelLWA7 : 78 dB(A) / 94 dB(A)
Hersteller: MAICO
DZQ 40/42 B Axial-Wandventilator
Artikelnummer: 0083.0067
Menge: 1,000 Stck

**10.519 DZS 40/4 Axial-Wandventilator Axial-Wandventilator mit Stahlwandring, DN400, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 3.270 m3/h / 6.700 m3/h
FördervolumenNenn : 3.270 m3/h / 6.700 m3/h (im opt.
Wirkungsgrad)
Druck pfs, Nenn : 95 Pa - 350 Pa (im opt. Wirkungsgrad)
Drehzahl nNenn : 1.480 1/min - 2.920 1/min (im opt.
Wirkungsgrad)
Drehzahl : 1.518 1/min / 2.944 1/min
Laufradtyp : axial
Drehzahlsteuerbar : +
Reversierbarkeit : +
Spannungsart : Drehstrom
Bemessungsspannung : 400 V
Netzfrequenz : 50 Hz
Nennleistung : 245 W / 1.585 W (im opt. Wirkungsgrad)
INenn : 0,75 A / 2,6 A (im opt. Wirkungsgrad)
IMax : 4,3 A
Schutzart : IP 55
Wärmeklasse : F
Polumschaltbar : +
Polanzahl bei hoher Drehzahl : 2
Polanzahl bei niedriger Drehzahl : 4
Netzzuleitung : 5 x 1,5 mm2
Einbauort : Wand / Decke
Einbauart : Aufputz
Einbaulage : waagerecht / senkrecht
Material : Stahlblech, verzinkt
Gewicht : 25,8 kg
Nennweite : 400 mm
Breite : 580 mm
Höhe : 580 mm
Tiefe : 345 mm
Fördermitteltemperatur bei Nennstrom : 60  C
Fördermitteltemperatur bei IMax : -20  C bis 60  C
Verpackungseinheit : 1 Stück
Sortiment : C
GTIN (EAN) : 4012799940661
Technische Daten nach ErP im Best Efficiency Point
(BEP)
Gesamteffizienz e : 41,1 %
Messkategorie : A
Effizienzkategorie : statisch
Effizienzgrad N : 46,2
VSD erforderlich : nein
Herstellungsjahr : siehe Typenschild
Herstellername / Amtliche Registriernummer /
Niederlassungsort des Herstellers : Maico
Elektroapparate-Fabrik GmbH / Registergericht
Freiburg, HRB 601233 / Villingen-Schwenningen
Art.-Nr. : 0094.0066
PBEP / FördervolumenBEP / Pfs, BEP : 1,585 kW / 6.700
m3/h / 350 Pa
nBEP : 2.920 1/min
spezifisches Verhältnis : ca. 1
Informationen zur Zerlegung und Entsorgung : siehe
Montageanleitung
Informationen zu Einbau, Betrieb und Instandhaltung :
siehe Montageanleitung
Verwendete Gegenstände bei der Effizienz-Messung, die
nicht durch die Messkategorie beschrieben sind : -
SchallleistungspegelLWA7 : 78 dB(A) / 94 dB(A)
Technische Daten nach ErP im Best Efficiency Point
(BEP)
Gesamteffizienz e : 41,1 %
Messkategorie : A
Effizienzkategorie : statisch
Effizienzgrad N : 46,2
VSD erforderlich : nein
Herstellungsjahr : siehe Typenschild
Herstellername / Amtliche Registriernummer /
Niederlassungsort des Herstellers : Maico
Elektroapparate-Fabrik GmbH / Registergericht
Freiburg, HRB 601233 / Villingen-Schwenningen
Art.-Nr. : 0094.0066
PBEP / FördervolumenBEP / Pfs, BEP : 1,585 kW / 6.700
m3/h / 350 Pa
nBEP : 2.920 1/min
spezifisches Verhältnis : ca. 1
Informationen zur Zerlegung und Entsorgung : siehe
Montageanleitung
Informationen zu Einbau, Betrieb und Instandhaltung :
siehe Montageanleitung
Verwendete Gegenstände bei der Effizienz-Messung, die
nicht durch die Messkategorie beschrieben sind : -
SchallleistungspegelLWA7 : 78 dB(A) / 94 dB(A)
Hersteller: MAICO
DZS 40/42 B Axial-Wandventilator
Artikelnummer: 0094.0066
Menge: 1,000 Stck

**10.520 EZQ 45/6 Axial-Wandventilator Axial-Wandventilator mit quadratischer Wandplatte, DN450, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 4.490 m3/h
FördervolumenNenn : 2.945 m3/h (im opt. Wirkungsgrad)
Druck pfs, Nenn : 66 Pa (im opt. Wirkungsgrad)
Drehzahl nNenn : 955 1/min (im opt. Wirkungsgrad)
Drehzahl : 971 1/min
Laufradtyp : axial
Drehzahlsteuerbar : -
Reversierbarkeit : +
Spannungsart : Wechselstrom
Bemessungsspannung : 230 V
Netzfrequenz : 50 Hz
Nennleistung : 185 W (im opt. Wirkungsgrad)
INenn : 1 A (im opt. Wirkungsgrad)
IMax : 1,3 A
Schutzart : IP 55
Wärmeklasse : B
Einbauort : Wand / Decke
Einbauart : Aufputz
Einbaulage : waagerecht / senkrecht
Material : Stahlblech, verzinkt
Gewicht : 15,6 kg
Nennweite : 450 mm
Breite : 630 mm
Höhe : 630 mm
Tiefe : 299 mm
Fördermitteltemperatur bei IMax : -20  C bis 60  C
Verpackungseinheit : 1 Stück
Sortiment : C
GTIN (EAN) : 4012799831006
Technische Daten nach ErP im Best Efficiency Point
(BEP)
Gesamteffizienz e : 29,2 %
Messkategorie : A
Effizienzkategorie : statisch
Effizienzgrad N : 40,1
VSD erforderlich : nein
Herstellungsjahr : siehe Typenschild
Herstellername / Amtliche Registriernummer /
Niederlassungsort des Herstellers : Maico
Elektroapparate-Fabrik GmbH / Registergericht
Freiburg, HRB 601233 / Villingen-Schwenningen
Art.-Nr. : 0083.0100
PBEP / FördervolumenBEP / Pfs, BEP : 0,185 kW / 2.945
m3/h / 66 Pa
nBEP : 955 1/min
spezifisches Verhältnis : ca. 1
Informationen zur Zerlegung und Entsorgung : siehe
Montageanleitung
Informationen zu Einbau, Betrieb und Instandhaltung :
siehe Montageanleitung
Verwendete Gegenstände bei der Effizienz-Messung, die
nicht durch die Messkategorie beschrieben sind : -
SchallleistungspegelLWA7 : 72 dB(A)
Technische Daten nach ErP im Best Efficiency Point
(BEP)
Gesamteffizienz e : 29,2 %
Messkategorie : A
Effizienzkategorie : statisch
Effizienzgrad N : 40,1
VSD erforderlich : nein
Herstellungsjahr : siehe Typenschild
Herstellername / Amtliche Registriernummer /
Niederlassungsort des Herstellers : Maico
Elektroapparate-Fabrik GmbH / Registergericht
Freiburg, HRB 601233 / Villingen-Schwenningen
Art.-Nr. : 0083.0100
PBEP / FördervolumenBEP / Pfs, BEP : 0,185 kW / 2.945
m3/h / 66 Pa
nBEP : 955 1/min
spezifisches Verhältnis : ca. 1
Informationen zur Zerlegung und Entsorgung : siehe
Montageanleitung
Informationen zu Einbau, Betrieb und Instandhaltung :
siehe Montageanleitung
Verwendete Gegenstände bei der Effizienz-Messung, die
nicht durch die Messkategorie beschrieben sind : -
SchallleistungspegelLWA7 : 72 dB(A)
Hersteller: MAICO
EZQ 45/6 B Axial-Wandventilator
Artikelnummer: 0083.0100
Menge: 1,000 Stck

**10.521 EZQ 45/4 Axial-Wandventilator Axial-Wandventilator mit quadratischer Wandplatte, DN450, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 6.650 m3/h
FördervolumenNenn : 4.620 m3/h (im opt. Wirkungsgrad)
Druck pfs, Nenn : 109 Pa (im opt. Wirkungsgrad)
Drehzahl nNenn : 1.315 1/min (im opt. Wirkungsgrad)
Drehzahl : 1.413 1/min
Laufradtyp : axial
Drehzahlsteuerbar : +
Reversierbarkeit : +
Spannungsart : Wechselstrom
Bemessungsspannung : 230 V
Netzfrequenz : 50 Hz
Nennleistung : 444 W (im opt. Wirkungsgrad)
INenn : 1,9 A (im opt. Wirkungsgrad)
IMax : 2,4 A
Schutzart : IP 55
Wärmeklasse : B
Einbauort : Wand / Decke
Einbauart : Aufputz
Einbaulage : waagerecht / senkrecht
Material : Stahlblech, verzinkt
Gewicht : 19,5 kg
Nennweite : 450 mm
Breite : 630 mm
Höhe : 630 mm
Tiefe : 299 mm
Fördermitteltemperatur bei IMax : -20  C bis 45  C
Verpackungseinheit : 1 Stück
Sortiment : C
GTIN (EAN) : 4012799831013
Technische Daten nach ErP im Best Efficiency Point
(BEP)
Gesamteffizienz e : 31,5 %
Messkategorie : A
Effizienzkategorie : statisch
Effizienzgrad N : 40,1
VSD erforderlich : nein
Herstellungsjahr : siehe Typenschild
Herstellername / Amtliche Registriernummer /
Niederlassungsort des Herstellers : Maico
Elektroapparate-Fabrik GmbH / Registergericht
Freiburg, HRB 601233 / Villingen-Schwenningen
Art.-Nr. : 0083.0101
PBEP / FördervolumenBEP / Pfs, BEP : 0,444 kW / 4.620
m3/h / 109 Pa
nBEP : 1.315 1/min
spezifisches Verhältnis : ca. 1
Informationen zur Zerlegung und Entsorgung : siehe
Montageanleitung
Informationen zu Einbau, Betrieb und Instandhaltung :
siehe Montageanleitung
Verwendete Gegenstände bei der Effizienz-Messung, die
nicht durch die Messkategorie beschrieben sind : -
SchallleistungspegelLWA7 : 82 dB(A)
Technische Daten nach ErP im Best Efficiency Point
(BEP)
Gesamteffizienz e : 31,5 %
Messkategorie : A
Effizienzkategorie : statisch
Effizienzgrad N : 40,1
VSD erforderlich : nein
Herstellungsjahr : siehe Typenschild
Herstellername / Amtliche Registriernummer /
Niederlassungsort des Herstellers : Maico
Elektroapparate-Fabrik GmbH / Registergericht
Freiburg, HRB 601233 / Villingen-Schwenningen
Art.-Nr. : 0083.0101
PBEP / FördervolumenBEP / Pfs, BEP : 0,444 kW / 4.620
m3/h / 109 Pa
nBEP : 1.315 1/min
spezifisches Verhältnis : ca. 1
Informationen zur Zerlegung und Entsorgung : siehe
Montageanleitung
Informationen zu Einbau, Betrieb und Instandhaltung :
siehe Montageanleitung
Verwendete Gegenstände bei der Effizienz-Messung, die
nicht durch die Messkategorie beschrieben sind : -
SchallleistungspegelLWA7 : 82 dB(A)
Hersteller: MAICO
EZQ 45/4 B Axial-Wandventilator
Artikelnummer: 0083.0101
Menge: 1,000 Stck

**10.522 DZQ 45/6 Axial-Wandventilator Axial-Wandventilator mit quadratischer Wandplatte, DN450, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 4.460 m3/h
FördervolumenNenn : 3.160 m3/h (im opt. Wirkungsgrad)
Druck pfs, Nenn : 60 Pa (im opt. Wirkungsgrad)
Drehzahl nNenn : 990 1/min (im opt. Wirkungsgrad)
Drehzahl : 1.015 1/min
Laufradtyp : axial
Drehzahlsteuerbar : +
Reversierbarkeit : +
Spannungsart : Drehstrom
Bemessungsspannung : 400 V
Netzfrequenz : 50 Hz
Nennleistung : 165 W (im opt. Wirkungsgrad)
INenn : 0,55 A (im opt. Wirkungsgrad)
IMax : 0,6 A
Schutzart : IP 55
Wärmeklasse : B
Netzzuleitung : 7 x 1,5 mm2
Einbauort : Wand / Decke
Einbauart : Aufputz
Einbaulage : waagerecht / senkrecht
Material : Stahlblech, verzinkt
Gewicht : 20,5 kg
Nennweite : 450 mm
Breite : 630 mm
Höhe : 630 mm
Tiefe : 299 mm
Fördermitteltemperatur bei Nennstrom : 60  C
Fördermitteltemperatur bei IMax : -20  C bis 60  C
Verpackungseinheit : 1 Stück
Sortiment : C
GTIN (EAN) : 4012799831372
Technische Daten nach ErP im Best Efficiency Point
(BEP)
Gesamteffizienz e : 31,9 %
Messkategorie : A
Effizienzkategorie : statisch
Effizienzgrad N : 43,2
VSD erforderlich : nein
Herstellungsjahr : siehe Typenschild
Herstellername / Amtliche Registriernummer /
Niederlassungsort des Herstellers : Maico
Elektroapparate-Fabrik GmbH / Registergericht
Freiburg, HRB 601233 / Villingen-Schwenningen
Art.-Nr. : 0083.0137
PBEP / FördervolumenBEP / Pfs, BEP : 0,165 kW / 3.160
m3/h / 60 Pa
nBEP : 990 1/min
spezifisches Verhältnis : ca. 1
Informationen zur Zerlegung und Entsorgung : siehe
Montageanleitung
Informationen zu Einbau, Betrieb und Instandhaltung :
siehe Montageanleitung
Verwendete Gegenstände bei der Effizienz-Messung, die
nicht durch die Messkategorie beschrieben sind : -
SchallleistungspegelLWA7 : 72 dB(A)
Technische Daten nach ErP im Best Efficiency Point
(BEP)
Gesamteffizienz e : 31,9 %
Messkategorie : A
Effizienzkategorie : statisch
Effizienzgrad N : 43,2
VSD erforderlich : nein
Herstellungsjahr : siehe Typenschild
Herstellername / Amtliche Registriernummer /
Niederlassungsort des Herstellers : Maico
Elektroapparate-Fabrik GmbH / Registergericht
Freiburg, HRB 601233 / Villingen-Schwenningen
Art.-Nr. : 0083.0137
PBEP / FördervolumenBEP / Pfs, BEP : 0,165 kW / 3.160
m3/h / 60 Pa
nBEP : 990 1/min
spezifisches Verhältnis : ca. 1
Informationen zur Zerlegung und Entsorgung : siehe
Montageanleitung
Informationen zu Einbau, Betrieb und Instandhaltung :
siehe Montageanleitung
Verwendete Gegenstände bei der Effizienz-Messung, die
nicht durch die Messkategorie beschrieben sind : -
SchallleistungspegelLWA7 : 72 dB(A)
Hersteller: MAICO
DZQ 45/6 B Axial-Wandventilator
Artikelnummer: 0083.0137
Menge: 1,000 Stck

**10.523 DZQ 45/4 Axial-Wandventilator Axial-Wandventilator mit quadratischer Wandplatte, DN450, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 6.580 m3/h
FördervolumenNenn : 4.480 m3/h (im opt. Wirkungsgrad)
Druck pfs, Nenn : 125 Pa (im opt. Wirkungsgrad)
Drehzahl nNenn : 1.390 1/min (im opt. Wirkungsgrad)
Drehzahl : 1.427 1/min
Laufradtyp : axial
Drehzahlsteuerbar : +
Reversierbarkeit : +
Spannungsart : Drehstrom
Bemessungsspannung : 400 V
Netzfrequenz : 50 Hz
Nennleistung : 440 W (im opt. Wirkungsgrad)
INenn : 0,8 A (im opt. Wirkungsgrad)
IMax : 1,1 A
Schutzart : IP 55
Wärmeklasse : B
Netzzuleitung : 7 x 1,5 mm2
Einbauort : Wand / Decke
Einbauart : Aufputz
Einbaulage : waagerecht / senkrecht
Material : Stahlblech, verzinkt
Gewicht : 15,7 kg
Nennweite : 450 mm
Breite : 630 mm
Höhe : 630 mm
Tiefe : 299 mm
Fördermitteltemperatur bei Nennstrom : 60  C
Fördermitteltemperatur bei IMax : -20  C bis 60  C
Verpackungseinheit : 1 Stück
Sortiment : C
GTIN (EAN) : 4012799831389
Technische Daten nach ErP im Best Efficiency Point
(BEP)
Gesamteffizienz e : 35,4 %
Messkategorie : A
Effizienzkategorie : statisch
Effizienzgrad N : 43,9
VSD erforderlich : nein
Herstellungsjahr : siehe Typenschild
Herstellername / Amtliche Registriernummer /
Niederlassungsort des Herstellers : Maico
Elektroapparate-Fabrik GmbH / Registergericht
Freiburg, HRB 601233 / Villingen-Schwenningen
Art.-Nr. : 0083.0138
PBEP / FördervolumenBEP / Pfs, BEP : 0,44 kW / 4.480
m3/h / 125 Pa
nBEP : 1.390 1/min
spezifisches Verhältnis : ca. 1
Informationen zur Zerlegung und Entsorgung : siehe
Montageanleitung
Informationen zu Einbau, Betrieb und Instandhaltung :
siehe Montageanleitung
Verwendete Gegenstände bei der Effizienz-Messung, die
nicht durch die Messkategorie beschrieben sind : -
SchallleistungspegelLWA7 : 81 dB(A)
Technische Daten nach ErP im Best Efficiency Point
(BEP)
Gesamteffizienz e : 35,4 %
Messkategorie : A
Effizienzkategorie : statisch
Effizienzgrad N : 43,9
VSD erforderlich : nein
Herstellungsjahr : siehe Typenschild
Herstellername / Amtliche Registriernummer /
Niederlassungsort des Herstellers : Maico
Elektroapparate-Fabrik GmbH / Registergericht
Freiburg, HRB 601233 / Villingen-Schwenningen
Art.-Nr. : 0083.0138
PBEP / FördervolumenBEP / Pfs, BEP : 0,44 kW / 4.480
m3/h / 125 Pa
nBEP : 1.390 1/min
spezifisches Verhältnis : ca. 1
Informationen zur Zerlegung und Entsorgung : siehe
Montageanleitung
Informationen zu Einbau, Betrieb und Instandhaltung :
siehe Montageanleitung
Verwendete Gegenstände bei der Effizienz-Messung, die
nicht durch die Messkategorie beschrieben sind : -
SchallleistungspegelLWA7 : 81 dB(A)
Hersteller: MAICO
DZQ 45/4 B Axial-Wandventilator
Artikelnummer: 0083.0138
Menge: 1,000 Stck

**10.524 EZQ 50/8 Axial-Wandventilator Axial-Wandventilator mit quadratischer Wandplatte, DN500, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 4.200 m3/h
Drehzahl : 715 1/min
Laufradtyp : axial
Drehzahlsteuerbar : +
Reversierbarkeit : +
Spannungsart : Wechselstrom
Bemessungsspannung : 230 V
Netzfrequenz : 50 Hz
Nennleistung : 110 W
INenn : 0,55 A
IMax : 0,6 A
Schutzart : IP 55
Wärmeklasse : B
Einbauort : Wand / Decke
Einbauart : Aufputz
Einbaulage : waagerecht / senkrecht
Material : Stahlblech, verzinkt
Gewicht : 17,6 kg
Nennweite : 500 mm
Breite : 700 mm
Höhe : 700 mm
Tiefe : 329 mm
Fördermitteltemperatur bei Nennstrom : -20  C bis 60  C
Fördermitteltemperatur bei IMax : -20  C bis 60  C
Verpackungseinheit : 1 Stück
Sortiment : C
GTIN (EAN) : 4012799831129
Hersteller: MAICO
EZQ 50/8 B Axial-Wandventilator
Artikelnummer: 0083.0112
Menge: 1,000 Stck

**10.525 EZS 50/8 Axial-Wandventilator Axial-Wandventilator mit Stahlwandring, DN500, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 4.200 m3/h
Drehzahl : 715 1/min
Laufradtyp : axial
Drehzahlsteuerbar : +
Reversierbarkeit : +
Spannungsart : Wechselstrom
Bemessungsspannung : 230 V
Netzfrequenz : 50 Hz
Nennleistung : 110 W
INenn : 0,55 A
IMax : 0,6 A
Schutzart : IP 55
Wärmeklasse : B
Einbauort : Wand / Decke
Einbauart : Aufputz
Einbaulage : waagerecht / senkrecht
Material : Stahlblech, verzinkt
Gewicht : 21,5 kg
Nennweite : 500 mm
Breite : 700 mm
Höhe : 700 mm
Tiefe : 330 mm
Fördermitteltemperatur bei Nennstrom : -20  C bis 60  C
Fördermitteltemperatur bei IMax : -20  C bis 60  C
Verpackungseinheit : 1 Stück
Sortiment : C
GTIN (EAN) : 4012799940104
Hersteller: MAICO
EZS 50/8 B Axial-Wandventilator
Artikelnummer: 0094.0010
Menge: 1,000 Stck

**10.526 EZQ 50/6 Axial-Wandventilator Axial-Wandventilator mit quadratischer Wandplatte, DN500, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Quadratische Wandplatte
Fördervolumen : 5.860 m3/h
FördervolumenNenn : 4.240 m3/h (im opt. Wirkungsgrad)
Druck pfs, Nenn : 62 Pa (im opt. Wirkungsgrad)
Drehzahl nNenn : 955 1/min (im opt. Wirkungsgrad)
Drehzahl : 972 1/min
Laufradtyp : axial
Drehzahlsteuerbar : +
Reversierbarkeit : +
Spannungsart : Wechselstrom
Bemessungsspannung : 230 V
Netzfrequenz : 50 Hz
Nennleistung : 240 W (im opt. Wirkungsgrad)
INenn : 1,1 A (im opt. Wirkungsgrad)
IMax : 1,6 A
Schutzart : IP 55
Wärmeklasse : B
Einbauort : Wand / Decke
Einbauart : Aufputz
Einbaulage : waagerecht / senkrecht
Material : Stahlblech, verzinkt
Gewicht : 17,7 kg
Nennweite : 500 mm
Breite : 700 mm
Höhe : 700 mm
Tiefe : 329 mm
Fördermitteltemperatur bei Nennstrom : -20  C bis 50  C
Fördermitteltemperatur bei IMax : -20  C bis 50  C
Verpackungseinheit : 1 Stück
Sortiment : C
GTIN (EAN) : 4012799831136
Technische Daten nach ErP im Best Efficiency Point
(BEP)
Gesamteffizienz e : 30,4 %
Messkategorie : A
Effizienzkategorie : statisch
Effizienzgrad N : 40,7
VSD erforderlich : nein
Herstellungsjahr : siehe Typenschild
Herstellername / Amtliche Registriernummer /
Niederlassungsort des Herstellers : Maico
Elektroapparate-Fabrik GmbH / Registergericht
Freiburg, HRB 601233 / Villingen-Schwenningen
Art.-Nr. : 0083.0113
PBEP / FördervolumenBEP / Pfs, BEP : 0,24 kW / 4.240
m3/h / 62 Pa
nBEP : 955 1/min
spezifisches Verhältnis : ca. 1
Informationen zur Zerlegung und Entsorgung : siehe
Montageanleitung
Informationen zu Einbau, Betrieb und Instandhaltung :
siehe Montageanleitung
Verwendete Gegenstände bei der Effizienz-Messung, die
nicht durch die Messkategorie beschrieben sind : -
SchallleistungspegelLWA7 : 72 dB(A)
Technische Daten nach ErP im Best Efficiency Point
(BEP)
Gesamteffizienz e : 30,4 %
Messkategorie : A
Effizienzkategorie : statisch
Effizienzgrad N : 40,7
VSD erforderlich : nein
Herstellungsjahr : siehe Typenschild
Herstellername / Amtliche Registriernummer /
Niederlassungsort des Herstellers : Maico
Elektroapparate-Fabrik GmbH / Registergericht
Freiburg, HRB 601233 / Villingen-Schwenningen
Art.-Nr. : 0083.0113
PBEP / FördervolumenBEP / Pfs, BEP : 0,24 kW / 4.240
m3/h / 62 Pa
nBEP : 955 1/min
spezifisches Verhältnis : ca. 1
Informationen zur Zerlegung und Entsorgung : siehe
Montageanleitung
Informationen zu Einbau, Betrieb und Instandhaltung :
siehe Montageanleitung
Verwendete Gegenstände bei der Effizienz-Messung, die
nicht durch die Messkategorie beschrieben sind : -
SchallleistungspegelLWA7 : 72 dB(A)
Hersteller: MAICO
EZQ 50/6 B Axial-Wandventilator
Artikelnummer: 0083.0113
Menge: 1,000 Stck

**10.527 EZS 50/6 Axial-Wandventilator Axial-Wandventilator mit Stahlwandring, DN500, Wechselstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Wechselstrommotor:
Typreihen EZQ und EZS.
Bemessungsspannung 230 V, 50 Hz.
Thermischer Überlastungsschutz serienmäßig.
Ventilatoren "../B": Kondensatormotoren mit
Betriebskondensator am Schutzgitter oder an der
Wandhülse, Schutzart IP 55.
Ventilatoren "../D": Kondensatormotoren mit
Betriebskondensator im Anschlusskasten, Schutzart IP
54.
Ventilatoren "../E": Spaltpolmotoren, nicht
reversierbar, Schutzart IP 54.
Elektrischer Anschluss:
An Klemmleiste im Abschlussdeckel des Motors.
Sicherheitshinweise:
Der Ventilator darf nur in Betrieb genommen werden,
wenn der Berührungsschutz des Laufrades gemäß DIN EN
ISO 13857 gewährleistet ist.
Technische Daten
Ausführung : Stahlwandring
Fördervolumen : 5.860 m3/h
FördervolumenNenn : 4.240 m3/h (im opt. Wirkungsgrad)
Druck pfs, Nenn : 62 Pa (im opt. Wirkungsgrad)
Drehzahl nNenn : 955 1/min (im opt. Wirkungsgrad)
Drehzahl : 972 1/min
Laufradtyp : axial
Drehzahlsteuerbar : +
Reversierbarkeit : +
Spannungsart : Wechselstrom
Bemessungsspannung : 230 V
Netzfrequenz : 50 Hz
Nennleistung : 240 W (im opt. Wirkungsgrad)
INenn : 1,1 A (im opt. Wirkungsgrad)
IMax : 1,6 A
Schutzart : IP 55
Wärmeklasse : B
Einbauort : Wand / Decke
Einbauart : Aufputz
Einbaulage : waagerecht / senkrecht
Material : Stahlblech, verzinkt
Gewicht : 22 kg
Nennweite : 500 mm
Breite : 700 mm
Höhe : 700 mm
Tiefe : 330 mm
Fördermitteltemperatur bei Nennstrom : -20  C bis 50  C
Fördermitteltemperatur bei IMax : -20  C bis 50  C
Verpackungseinheit : 1 Stück
Sortiment : C
GTIN (EAN) : 4012799940111
Technische Daten nach ErP im Best Efficiency Point
(BEP)
Gesamteffizienz e : 30,4 %
Messkategorie : A
Effizienzkategorie : statisch
Effizienzgrad N : 40,7
VSD erforderlich : nein
Herstellungsjahr : siehe Typenschild
Herstellername / Amtliche Registriernummer /
Niederlassungsort des Herstellers : Maico
Elektroapparate-Fabrik GmbH / Registergericht
Freiburg, HRB 601233 / Villingen-Schwenningen
Art.-Nr. : 0094.0011
PBEP / FördervolumenBEP / Pfs, BEP : 0,24 kW / 4.240
m3/h / 62 Pa
nBEP : 955 1/min
spezifisches Verhältnis : ca. 1
Informationen zur Zerlegung und Entsorgung : siehe
Montageanleitung
Informationen zu Einbau, Betrieb und Instandhaltung :
siehe Montageanleitung
Verwendete Gegenstände bei der Effizienz-Messung, die
nicht durch die Messkategorie beschrieben sind : -
SchallleistungspegelLWA7 : 72 dB(A)
Technische Daten nach ErP im Best Efficiency Point
(BEP)
Gesamteffizienz e : 30,4 %
Messkategorie : A
Effizienzkategorie : statisch
Effizienzgrad N : 40,7
VSD erforderlich : nein
Herstellungsjahr : siehe Typenschild
Herstellername / Amtliche Registriernummer /
Niederlassungsort des Herstellers : Maico
Elektroapparate-Fabrik GmbH / Registergericht
Freiburg, HRB 601233 / Villingen-Schwenningen
Art.-Nr. : 0094.0011
PBEP / FördervolumenBEP / Pfs, BEP : 0,24 kW / 4.240
m3/h / 62 Pa
nBEP : 955 1/min
spezifisches Verhältnis : ca. 1
Informationen zur Zerlegung und Entsorgung : siehe
Montageanleitung
Informationen zu Einbau, Betrieb und Instandhaltung :
siehe Montageanleitung
Verwendete Gegenstände bei der Effizienz-Messung, die
nicht durch die Messkategorie beschrieben sind : -
SchallleistungspegelLWA7 : 72 dB(A)
Hersteller: MAICO
EZS 50/6 B Axial-Wandventilator
Artikelnummer: 0094.0011
Menge: 1,000 Stck

**10.528 DZQ 50/6 Axial-Wandventilator Axial-Wandventilator mit quadratischer Wandplatte, DN500, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 5.880 m3/h
FördervolumenNenn : 4.350 m3/h (im opt. Wirkungsgrad)
Druck pfs, Nenn : 60 Pa (im opt. Wirkungsgrad)
Drehzahl nNenn : 950 1/min (im opt. Wirkungsgrad)
Drehzahl : 968 1/min
Laufradtyp : axial
Drehzahlsteuerbar : +
Reversierbarkeit : +
Spannungsart : Drehstrom
Bemessungsspannung : 400 V
Netzfrequenz : 50 Hz
Nennleistung : 240 W (im opt. Wirkungsgrad)
INenn : 0,7 A (im opt. Wirkungsgrad)
IMax : 0,8 A
Schutzart : IP 55
Wärmeklasse : F
Netzzuleitung : 7 x 1,5 mm2
Einbauort : Wand / Decke
Einbauart : Aufputz
Einbaulage : waagerecht / senkrecht
Material : Stahlblech, verzinkt
Gewicht : 17,5 kg
Nennweite : 500 mm
Breite : 700 mm
Höhe : 700 mm
Tiefe : 329 mm
Fördermitteltemperatur bei Nennstrom : 60  C
Fördermitteltemperatur bei IMax : -20  C bis 60  C
Verpackungseinheit : 1 Stück
Sortiment : C
GTIN (EAN) : 4012799831303
Technische Daten nach ErP im Best Efficiency Point
(BEP)
Gesamteffizienz e : 30,2 %
Messkategorie : A
Effizienzkategorie : statisch
Effizienzgrad N : 40,4
VSD erforderlich : nein
Herstellungsjahr : siehe Typenschild
Herstellername / Amtliche Registriernummer /
Niederlassungsort des Herstellers : Maico
Elektroapparate-Fabrik GmbH / Registergericht
Freiburg, HRB 601233 / Villingen-Schwenningen
Art.-Nr. : 0083.0130
PBEP / FördervolumenBEP / Pfs, BEP : 0,24 kW / 4.350
m3/h / 60 Pa
nBEP : 950 1/min
spezifisches Verhältnis : ca. 1
Informationen zur Zerlegung und Entsorgung : siehe
Montageanleitung
Informationen zu Einbau, Betrieb und Instandhaltung :
siehe Montageanleitung
Verwendete Gegenstände bei der Effizienz-Messung, die
nicht durch die Messkategorie beschrieben sind : -
SchallleistungspegelLWA7 : 73 dB(A)
Technische Daten nach ErP im Best Efficiency Point
(BEP)
Gesamteffizienz e : 30,2 %
Messkategorie : A
Effizienzkategorie : statisch
Effizienzgrad N : 40,4
VSD erforderlich : nein
Herstellungsjahr : siehe Typenschild
Herstellername / Amtliche Registriernummer /
Niederlassungsort des Herstellers : Maico
Elektroapparate-Fabrik GmbH / Registergericht
Freiburg, HRB 601233 / Villingen-Schwenningen
Art.-Nr. : 0083.0130
PBEP / FördervolumenBEP / Pfs, BEP : 0,24 kW / 4.350
m3/h / 60 Pa
nBEP : 950 1/min
spezifisches Verhältnis : ca. 1
Informationen zur Zerlegung und Entsorgung : siehe
Montageanleitung
Informationen zu Einbau, Betrieb und Instandhaltung :
siehe Montageanleitung
Verwendete Gegenstände bei der Effizienz-Messung, die
nicht durch die Messkategorie beschrieben sind : -
SchallleistungspegelLWA7 : 73 dB(A)
Hersteller: MAICO
DZQ 50/6 B Axial-Wandventilator
Artikelnummer: 0083.0130
Menge: 1,000 Stck

**10.529 DZS 50/6 Axial-Wandventilator Axial-Wandventilator mit Stahlwandring, DN500, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 5.880 m3/h
FördervolumenNenn : 4.350 m3/h (im opt. Wirkungsgrad)
Druck pfs, Nenn : 60 Pa (im opt. Wirkungsgrad)
Drehzahl nNenn : 950 1/min (im opt. Wirkungsgrad)
Drehzahl : 968 1/min
Laufradtyp : axial
Drehzahlsteuerbar : +
Reversierbarkeit : +
Spannungsart : Drehstrom
Bemessungsspannung : 400 V
Netzfrequenz : 50 Hz
Nennleistung : 240 W (im opt. Wirkungsgrad)
INenn : 0,7 A (im opt. Wirkungsgrad)
IMax : 0,8 A
Schutzart : IP 55
Wärmeklasse : F
Netzzuleitung : 7 x 1,5 mm2
Einbauort : Wand / Decke
Einbauart : Aufputz
Einbaulage : waagerecht / senkrecht
Material : Stahlblech, verzinkt
Gewicht : 22 kg
Nennweite : 500 mm
Breite : 700 mm
Höhe : 700 mm
Tiefe : 330 mm
Fördermitteltemperatur bei Nennstrom : 60  C
Fördermitteltemperatur bei IMax : -20  C bis 60  C
Verpackungseinheit : 1 Stück
Sortiment : C
GTIN (EAN) : 4012799940272
Technische Daten nach ErP im Best Efficiency Point
(BEP)
Gesamteffizienz e : 30,2 %
Messkategorie : A
Effizienzkategorie : statisch
Effizienzgrad N : 40,4
VSD erforderlich : nein
Herstellungsjahr : siehe Typenschild
Herstellername / Amtliche Registriernummer /
Niederlassungsort des Herstellers : Maico
Elektroapparate-Fabrik GmbH / Registergericht
Freiburg, HRB 601233 / Villingen-Schwenningen
Art.-Nr. : 0094.0027
PBEP / FördervolumenBEP / Pfs, BEP : 0,24 kW / 4.350
m3/h / 60 Pa
nBEP : 950 1/min
spezifisches Verhältnis : ca. 1
Informationen zur Zerlegung und Entsorgung : siehe
Montageanleitung
Informationen zu Einbau, Betrieb und Instandhaltung :
siehe Montageanleitung
Verwendete Gegenstände bei der Effizienz-Messung, die
nicht durch die Messkategorie beschrieben sind : -
SchallleistungspegelLWA7 : 73 dB(A)
Technische Daten nach ErP im Best Efficiency Point
(BEP)
Gesamteffizienz e : 30,2 %
Messkategorie : A
Effizienzkategorie : statisch
Effizienzgrad N : 40,4
VSD erforderlich : nein
Herstellungsjahr : siehe Typenschild
Herstellername / Amtliche Registriernummer /
Niederlassungsort des Herstellers : Maico
Elektroapparate-Fabrik GmbH / Registergericht
Freiburg, HRB 601233 / Villingen-Schwenningen
Art.-Nr. : 0094.0027
PBEP / FördervolumenBEP / Pfs, BEP : 0,24 kW / 4.350
m3/h / 60 Pa
nBEP : 950 1/min
spezifisches Verhältnis : ca. 1
Informationen zur Zerlegung und Entsorgung : siehe
Montageanleitung
Informationen zu Einbau, Betrieb und Instandhaltung :
siehe Montageanleitung
Verwendete Gegenstände bei der Effizienz-Messung, die
nicht durch die Messkategorie beschrieben sind : -
SchallleistungspegelLWA7 : 73 dB(A)
Hersteller: MAICO
DZS 50/6 B Axial-Wandventilator
Artikelnummer: 0094.0027
Menge: 1,000 Stck

**10.530 DZQ 50/4 Axial-Wandventilator Axial-Wandventilator mit quadratischer Wandplatte, DN500, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 8.700 m3/h
FördervolumenNenn : 6.310 m3/h (im opt. Wirkungsgrad)
Druck pfs, Nenn : 135 Pa (im opt. Wirkungsgrad)
Drehzahl nNenn : 1.410 1/min (im opt. Wirkungsgrad)
Drehzahl : 1.438 1/min
Laufradtyp : axial
Drehzahlsteuerbar : +
Reversierbarkeit : +
Spannungsart : Drehstrom
Bemessungsspannung : 400 V
Netzfrequenz : 50 Hz
Nennleistung : 615 W (im opt. Wirkungsgrad)
INenn : 1,1 A (im opt. Wirkungsgrad)
IMax : 1,6 A
Schutzart : IP 55
Wärmeklasse : F
Netzzuleitung : 7 x 1,5 mm2
Einbauort : Wand / Decke
Einbauart : Aufputz
Einbaulage : waagerecht / senkrecht
Material : Stahlblech, verzinkt
Gewicht : 18,6 kg
Nennweite : 500 mm
Breite : 700 mm
Höhe : 700 mm
Tiefe : 339 mm
Fördermitteltemperatur bei Nennstrom : 60  C
Fördermitteltemperatur bei IMax : -20  C bis 60  C
Verpackungseinheit : 1 Stück
Sortiment : C
GTIN (EAN) : 4012799830627
Technische Daten nach ErP im Best Efficiency Point
(BEP)
Gesamteffizienz e : 38,5 %
Messkategorie : A
Effizienzkategorie : statisch
Effizienzgrad N : 46,1
VSD erforderlich : nein
Herstellungsjahr : siehe Typenschild
Herstellername / Amtliche Registriernummer /
Niederlassungsort des Herstellers : Maico
Elektroapparate-Fabrik GmbH / Registergericht
Freiburg, HRB 601233 / Villingen-Schwenningen
Art.-Nr. : 0083.0062
PBEP / FördervolumenBEP / Pfs, BEP : 0,615 kW / 6.310
m3/h / 135 Pa
nBEP : 1.410 1/min
spezifisches Verhältnis : ca. 1
Informationen zur Zerlegung und Entsorgung : siehe
Montageanleitung
Informationen zu Einbau, Betrieb und Instandhaltung :
siehe Montageanleitung
Verwendete Gegenstände bei der Effizienz-Messung, die
nicht durch die Messkategorie beschrieben sind : -
SchallleistungspegelLWA7 : 82 dB(A)
Technische Daten nach ErP im Best Efficiency Point
(BEP)
Gesamteffizienz e : 38,5 %
Messkategorie : A
Effizienzkategorie : statisch
Effizienzgrad N : 46,1
VSD erforderlich : nein
Herstellungsjahr : siehe Typenschild
Herstellername / Amtliche Registriernummer /
Niederlassungsort des Herstellers : Maico
Elektroapparate-Fabrik GmbH / Registergericht
Freiburg, HRB 601233 / Villingen-Schwenningen
Art.-Nr. : 0083.0062
PBEP / FördervolumenBEP / Pfs, BEP : 0,615 kW / 6.310
m3/h / 135 Pa
nBEP : 1.410 1/min
spezifisches Verhältnis : ca. 1
Informationen zur Zerlegung und Entsorgung : siehe
Montageanleitung
Informationen zu Einbau, Betrieb und Instandhaltung :
siehe Montageanleitung
Verwendete Gegenstände bei der Effizienz-Messung, die
nicht durch die Messkategorie beschrieben sind : -
SchallleistungspegelLWA7 : 82 dB(A)
Hersteller: MAICO
DZQ 50/4 B Axial-Wandventilator
Artikelnummer: 0083.0062
Menge: 1,000 Stck

**10.531 DZS 50/4 Axial-Wandventilator Axial-Wandventilator mit Stahlwandring, DN500, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 8.700 m3/h
FördervolumenNenn : 6.310 m3/h (im opt. Wirkungsgrad)
Druck pfs, Nenn : 135 Pa (im opt. Wirkungsgrad)
Drehzahl nNenn : 1.410 1/min (im opt. Wirkungsgrad)
Drehzahl : 1.438 1/min
Laufradtyp : axial
Drehzahlsteuerbar : +
Reversierbarkeit : +
Spannungsart : Drehstrom
Bemessungsspannung : 400 V
Netzfrequenz : 50 Hz
Nennleistung : 615 W (im opt. Wirkungsgrad)
INenn : 1,1 A (im opt. Wirkungsgrad)
IMax : 1,6 A
Schutzart : IP 55
Wärmeklasse : F
Netzzuleitung : 7 x 1,5 mm2
Einbauort : Wand / Decke
Einbauart : Aufputz
Einbaulage : waagerecht / senkrecht
Material : Stahlblech, verzinkt
Gewicht : 14,9 kg
Nennweite : 500 mm
Breite : 700 mm
Höhe : 700 mm
Tiefe : 340 mm
Fördermitteltemperatur bei Nennstrom : 60  C
Fördermitteltemperatur bei IMax : -20  C bis 60  C
Verpackungseinheit : 1 Stück
Sortiment : C
GTIN (EAN) : 4012799940623
Technische Daten nach ErP im Best Efficiency Point
(BEP)
Gesamteffizienz e : 38,5 %
Messkategorie : A
Effizienzkategorie : statisch
Effizienzgrad N : 46,1
VSD erforderlich : nein
Herstellungsjahr : siehe Typenschild
Herstellername / Amtliche Registriernummer /
Niederlassungsort des Herstellers : Maico
Elektroapparate-Fabrik GmbH / Registergericht
Freiburg, HRB 601233 / Villingen-Schwenningen
Art.-Nr. : 0094.0062
PBEP / FördervolumenBEP / Pfs, BEP : 0,615 kW / 6.310
m3/h / 135 Pa
nBEP : 1.410 1/min
spezifisches Verhältnis : ca. 1
Informationen zur Zerlegung und Entsorgung : siehe
Montageanleitung
Informationen zu Einbau, Betrieb und Instandhaltung :
siehe Montageanleitung
Verwendete Gegenstände bei der Effizienz-Messung, die
nicht durch die Messkategorie beschrieben sind : -
SchallleistungspegelLWA7 : 82 dB(A)
Technische Daten nach ErP im Best Efficiency Point
(BEP)
Gesamteffizienz e : 38,5 %
Messkategorie : A
Effizienzkategorie : statisch
Effizienzgrad N : 46,1
VSD erforderlich : nein
Herstellungsjahr : siehe Typenschild
Herstellername / Amtliche Registriernummer /
Niederlassungsort des Herstellers : Maico
Elektroapparate-Fabrik GmbH / Registergericht
Freiburg, HRB 601233 / Villingen-Schwenningen
Art.-Nr. : 0094.0062
PBEP / FördervolumenBEP / Pfs, BEP : 0,615 kW / 6.310
m3/h / 135 Pa
nBEP : 1.410 1/min
spezifisches Verhältnis : ca. 1
Informationen zur Zerlegung und Entsorgung : siehe
Montageanleitung
Informationen zu Einbau, Betrieb und Instandhaltung :
siehe Montageanleitung
Verwendete Gegenstände bei der Effizienz-Messung, die
nicht durch die Messkategorie beschrieben sind : -
SchallleistungspegelLWA7 : 82 dB(A)
Hersteller: MAICO
DZS 50/4 B Axial-Wandventilator
Artikelnummer: 0094.0062
Menge: 1,000 Stck

**10.532 DZQ 50/8 Axial-Wandventilator Axial-Wandventilator mit quadratischer Wandplatte, DN500, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 4.370 m3/h / 8.890 m3/h
FördervolumenNenn : 3.040 m3/h / 6.600 m3/h (im opt.
Wirkungsgrad)
Druck pfs, Nenn : 38 Pa - 145 Pa (im opt. Wirkungsgrad)
Drehzahl nNenn : 730 1/min - 1.460 1/min (im opt.
Wirkungsgrad)
Drehzahl : 735 1/min / 1.473 1/min
Laufradtyp : axial
Drehzahlsteuerbar : +
Reversierbarkeit : +
Spannungsart : Drehstrom
Bemessungsspannung : 400 V
Netzfrequenz : 50 Hz
Nennleistung : 140 W / 695 W (im opt. Wirkungsgrad)
INenn : 0,5 A / 1,4 A (im opt. Wirkungsgrad)
IMax : 2 A
Schutzart : IP 55
Wärmeklasse : F
Polumschaltbar : +
Polanzahl bei hoher Drehzahl : 4
Polanzahl bei niedriger Drehzahl : 8
Netzzuleitung : 5 x 1,5 mm2
Einbauort : Wand / Decke
Einbauart : Aufputz
Einbaulage : waagerecht / senkrecht
Material : Stahlblech, verzinkt
Gewicht : 23,6 kg
Nennweite : 500 mm
Breite : 700 mm
Höhe : 700 mm
Tiefe : 348 mm
Fördermitteltemperatur bei Nennstrom : 60  C
Fördermitteltemperatur bei IMax : -20  C bis 60  C
Verpackungseinheit : 1 Stück
Sortiment : C
GTIN (EAN) : 4012799831600
Technische Daten nach ErP im Best Efficiency Point
(BEP)
Gesamteffizienz e : 38,2 %
Messkategorie : A
Effizienzkategorie : statisch
Effizienzgrad N : 45,6
VSD erforderlich : nein
Herstellungsjahr : siehe Typenschild
Herstellername / Amtliche Registriernummer /
Niederlassungsort des Herstellers : Maico
Elektroapparate-Fabrik GmbH / Registergericht
Freiburg, HRB 601233 / Villingen-Schwenningen
Art.-Nr. : 0083.0160
PBEP / FördervolumenBEP / Pfs, BEP : 0,695 kW / 6.600
m3/h / 145 Pa
nBEP : 1.460 1/min
spezifisches Verhältnis : ca. 1
Informationen zur Zerlegung und Entsorgung : siehe
Montageanleitung
Informationen zu Einbau, Betrieb und Instandhaltung :
siehe Montageanleitung
Verwendete Gegenstände bei der Effizienz-Messung, die
nicht durch die Messkategorie beschrieben sind : -
SchallleistungspegelLWA7 : 65 dB(A) / 82 dB(A)
Technische Daten nach ErP im Best Efficiency Point
(BEP)
Gesamteffizienz e : 38,2 %
Messkategorie : A
Effizienzkategorie : statisch
Effizienzgrad N : 45,6
VSD erforderlich : nein
Herstellungsjahr : siehe Typenschild
Herstellername / Amtliche Registriernummer /
Niederlassungsort des Herstellers : Maico
Elektroapparate-Fabrik GmbH / Registergericht
Freiburg, HRB 601233 / Villingen-Schwenningen
Art.-Nr. : 0083.0160
PBEP / FördervolumenBEP / Pfs, BEP : 0,695 kW / 6.600
m3/h / 145 Pa
nBEP : 1.460 1/min
spezifisches Verhältnis : ca. 1
Informationen zur Zerlegung und Entsorgung : siehe
Montageanleitung
Informationen zu Einbau, Betrieb und Instandhaltung :
siehe Montageanleitung
Verwendete Gegenstände bei der Effizienz-Messung, die
nicht durch die Messkategorie beschrieben sind : -
SchallleistungspegelLWA7 : 65 dB(A) / 82 dB(A)
Hersteller: MAICO
DZQ 50/84 B Axial-Wandventilator
Artikelnummer: 0083.0160
Menge: 1,000 Stck

**10.533 DZS 50/8 Axial-Wandventilator Axial-Wandventilator mit Stahlwandring, DN500, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 4.370 m3/h / 8.890 m3/h
FördervolumenNenn : 3.040 m3/h / 6.600 m3/h (im opt.
Wirkungsgrad)
Druck pfs, Nenn : 38 Pa - 145 Pa (im opt. Wirkungsgrad)
Drehzahl nNenn : 730 1/min - 1.460 1/min (im opt.
Wirkungsgrad)
Drehzahl : 735 1/min / 1.473 1/min
Laufradtyp : axial
Drehzahlsteuerbar : +
Reversierbarkeit : +
Spannungsart : Drehstrom
Bemessungsspannung : 400 V
Netzfrequenz : 50 Hz
Nennleistung : 140 W / 695 W (im opt. Wirkungsgrad)
INenn : 0,5 A / 1,4 A (im opt. Wirkungsgrad)
IMax : 2 A
Schutzart : IP 55
Wärmeklasse : F
Polumschaltbar : +
Polanzahl bei hoher Drehzahl : 4
Polanzahl bei niedriger Drehzahl : 8
Netzzuleitung : 5 x 1,5 mm2
Einbauort : Wand / Decke
Einbauart : Aufputz
Einbaulage : waagerecht / senkrecht
Material : Stahlblech, verzinkt
Gewicht : 27 kg
Nennweite : 500 mm
Breite : 700 mm
Höhe : 700 mm
Tiefe : 349 mm
Fördermitteltemperatur bei Nennstrom : 60  C
Fördermitteltemperatur bei IMax : -20  C bis 60  C
Verpackungseinheit : 1 Stück
Sortiment : C
GTIN (EAN) : 4012799940548
Technische Daten nach ErP im Best Efficiency Point
(BEP)
Gesamteffizienz e : 38,2 %
Messkategorie : A
Effizienzkategorie : statisch
Effizienzgrad N : 45,6
VSD erforderlich : nein
Herstellungsjahr : siehe Typenschild
Herstellername / Amtliche Registriernummer /
Niederlassungsort des Herstellers : Maico
Elektroapparate-Fabrik GmbH / Registergericht
Freiburg, HRB 601233 / Villingen-Schwenningen
Art.-Nr. : 0094.0054
PBEP / FördervolumenBEP / Pfs, BEP : 0,695 kW / 6.600
m3/h / 145 Pa
nBEP : 1.460 1/min
spezifisches Verhältnis : ca. 1
Informationen zur Zerlegung und Entsorgung : siehe
Montageanleitung
Informationen zu Einbau, Betrieb und Instandhaltung :
siehe Montageanleitung
Verwendete Gegenstände bei der Effizienz-Messung, die
nicht durch die Messkategorie beschrieben sind : -
SchallleistungspegelLWA7 : 65 dB(A) / 82 dB(A)
Technische Daten nach ErP im Best Efficiency Point
(BEP)
Gesamteffizienz e : 38,2 %
Messkategorie : A
Effizienzkategorie : statisch
Effizienzgrad N : 45,6
VSD erforderlich : nein
Herstellungsjahr : siehe Typenschild
Herstellername / Amtliche Registriernummer /
Niederlassungsort des Herstellers : Maico
Elektroapparate-Fabrik GmbH / Registergericht
Freiburg, HRB 601233 / Villingen-Schwenningen
Art.-Nr. : 0094.0054
PBEP / FördervolumenBEP / Pfs, BEP : 0,695 kW / 6.600
m3/h / 145 Pa
nBEP : 1.460 1/min
spezifisches Verhältnis : ca. 1
Informationen zur Zerlegung und Entsorgung : siehe
Montageanleitung
Informationen zu Einbau, Betrieb und Instandhaltung :
siehe Montageanleitung
Verwendete Gegenstände bei der Effizienz-Messung, die
nicht durch die Messkategorie beschrieben sind : -
SchallleistungspegelLWA7 : 65 dB(A) / 82 dB(A)
Hersteller: MAICO
DZS 50/84 B Axial-Wandventilator
Artikelnummer: 0094.0054
Menge: 1,000 Stck

**10.534 DZQ 56/6 Axial-Wandventilator Axial-Wandventilator mit quadratischer Wandplatte, DN560, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 8.530 m3/h
FördervolumenNenn : 5.720 m3/h (im opt. Wirkungsgrad)
Druck pfs, Nenn : 91 Pa (im opt. Wirkungsgrad)
Drehzahl nNenn : 950 1/min (im opt. Wirkungsgrad)
Drehzahl : 964 1/min
Laufradtyp : axial
Drehzahlsteuerbar : +
Reversierbarkeit : +
Spannungsart : Drehstrom
Bemessungsspannung : 400 V
Netzfrequenz : 50 Hz
Nennleistung : 455 W (im opt. Wirkungsgrad)
INenn : 1,05 A (im opt. Wirkungsgrad)
IMax : 1,2 A
Schutzart : IP 55
Wärmeklasse : F
Netzzuleitung : 7 x 1,5 mm2
Einbauort : Wand / Decke
Einbauart : Aufputz
Einbaulage : waagerecht / senkrecht
Material : Stahlblech, verzinkt
Gewicht : 20,5 kg
Nennweite : 560 mm
Breite : 700 mm
Höhe : 700 mm
Tiefe : 324 mm
Fördermitteltemperatur bei Nennstrom : -20  C bis 60  C
Fördermitteltemperatur bei IMax : -20  C bis 60  C
Verpackungseinheit : 1 Stück
Sortiment : C
GTIN (EAN) : 4012799830634
Technische Daten nach ErP im Best Efficiency Point
(BEP)
Gesamteffizienz e : 31,8 %
Messkategorie : A
Effizienzkategorie : statisch
Effizienzgrad N : 40,3
VSD erforderlich : nein
Herstellungsjahr : siehe Typenschild
Herstellername / Amtliche Registriernummer /
Niederlassungsort des Herstellers : Maico
Elektroapparate-Fabrik GmbH / Registergericht
Freiburg, HRB 601233 / Villingen-Schwenningen
Art.-Nr. : 0083.0063
PBEP / FördervolumenBEP / Pfs, BEP : 0,455 kW / 5.720
m3/h / 91 Pa
nBEP : 950 1/min
spezifisches Verhältnis : ca. 1
Informationen zur Zerlegung und Entsorgung : siehe
Montageanleitung
Informationen zu Einbau, Betrieb und Instandhaltung :
siehe Montageanleitung
Verwendete Gegenstände bei der Effizienz-Messung, die
nicht durch die Messkategorie beschrieben sind : -
SchallleistungspegelLWA7 : 74 dB(A)
Technische Daten nach ErP im Best Efficiency Point
(BEP)
Gesamteffizienz e : 31,8 %
Messkategorie : A
Effizienzkategorie : statisch
Effizienzgrad N : 40,3
VSD erforderlich : nein
Herstellungsjahr : siehe Typenschild
Herstellername / Amtliche Registriernummer /
Niederlassungsort des Herstellers : Maico
Elektroapparate-Fabrik GmbH / Registergericht
Freiburg, HRB 601233 / Villingen-Schwenningen
Art.-Nr. : 0083.0063
PBEP / FördervolumenBEP / Pfs, BEP : 0,455 kW / 5.720
m3/h / 91 Pa
nBEP : 950 1/min
spezifisches Verhältnis : ca. 1
Informationen zur Zerlegung und Entsorgung : siehe
Montageanleitung
Informationen zu Einbau, Betrieb und Instandhaltung :
siehe Montageanleitung
Verwendete Gegenstände bei der Effizienz-Messung, die
nicht durch die Messkategorie beschrieben sind : -
SchallleistungspegelLWA7 : 74 dB(A)
Hersteller: MAICO
DZQ 56/6 B Axial-Wandventilator
Artikelnummer: 0083.0063
Menge: 1,000 Stck

**10.535 DZQ 56/4 Axial-Wandventilator Axial-Wandventilator mit quadratischer Wandplatte, DN560, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 12.340 m3/h
FördervolumenNenn : 8.430 m3/h (im opt. Wirkungsgrad)
Druck pfs, Nenn : 187 Pa (im opt. Wirkungsgrad)
Drehzahl nNenn : 1.390 1/min (im opt. Wirkungsgrad)
Drehzahl : 1.435 1/min
Laufradtyp : axial
Drehzahlsteuerbar : +
Reversierbarkeit : +
Spannungsart : Drehstrom
Bemessungsspannung : 400 V
Netzfrequenz : 50 Hz
Nennleistung : 1.170 W (im opt. Wirkungsgrad)
INenn : 1,9 A (im opt. Wirkungsgrad)
IMax : 2,8 A
Schutzart : IP 55
Wärmeklasse : F
Netzzuleitung : 7 x 1,5 mm2
Einbauort : Wand / Decke
Einbauart : Aufputz
Einbaulage : waagerecht / senkrecht
Material : Stahlblech, verzinkt
Gewicht : 33,8 kg
Nennweite : 560 mm
Breite : 765 mm
Höhe : 765 mm
Tiefe : 383 mm
Fördermitteltemperatur bei Nennstrom : -20  C bis 80  C
Fördermitteltemperatur bei IMax : -20  C bis 60  C
Verpackungseinheit : 1 Stück
Sortiment : C
GTIN (EAN) : 4012799831365
Technische Daten nach ErP im Best Efficiency Point
(BEP)
Gesamteffizienz e : 37,4 %
Messkategorie : A
Effizienzkategorie : statisch
Effizienzgrad N : 43,3
VSD erforderlich : nein
Herstellungsjahr : siehe Typenschild
Herstellername / Amtliche Registriernummer /
Niederlassungsort des Herstellers : Maico
Elektroapparate-Fabrik GmbH / Registergericht
Freiburg, HRB 601233 / Villingen-Schwenningen
Art.-Nr. : 0083.0136
PBEP / FördervolumenBEP / Pfs, BEP : 1,17 kW / 8.430
m3/h / 187 Pa
nBEP : 1.390 1/min
spezifisches Verhältnis : ca. 1
Informationen zur Zerlegung und Entsorgung : siehe
Montageanleitung
Informationen zu Einbau, Betrieb und Instandhaltung :
siehe Montageanleitung
Verwendete Gegenstände bei der Effizienz-Messung, die
nicht durch die Messkategorie beschrieben sind : -
SchallleistungspegelLWA7 : 84 dB(A)
Technische Daten nach ErP im Best Efficiency Point
(BEP)
Gesamteffizienz e : 37,4 %
Messkategorie : A
Effizienzkategorie : statisch
Effizienzgrad N : 43,3
VSD erforderlich : nein
Herstellungsjahr : siehe Typenschild
Herstellername / Amtliche Registriernummer /
Niederlassungsort des Herstellers : Maico
Elektroapparate-Fabrik GmbH / Registergericht
Freiburg, HRB 601233 / Villingen-Schwenningen
Art.-Nr. : 0083.0136
PBEP / FördervolumenBEP / Pfs, BEP : 1,17 kW / 8.430
m3/h / 187 Pa
nBEP : 1.390 1/min
spezifisches Verhältnis : ca. 1
Informationen zur Zerlegung und Entsorgung : siehe
Montageanleitung
Informationen zu Einbau, Betrieb und Instandhaltung :
siehe Montageanleitung
Verwendete Gegenstände bei der Effizienz-Messung, die
nicht durch die Messkategorie beschrieben sind : -
SchallleistungspegelLWA7 : 84 dB(A)
Hersteller: MAICO
DZQ 56/4 B Axial-Wandventilator
Artikelnummer: 0083.0136
Menge: 1,000 Stck

**10.536 DZQ 60/8 Axial-Wandventilator Axial-Wandventilator mit quadratischer Wandplatte, DN600, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 7.420 m3/h
FördervolumenNenn : 5.250 m3/h (im opt. Wirkungsgrad)
Druck pfs, Nenn : 50 Pa (im opt. Wirkungsgrad)
Drehzahl nNenn : 685 1/min (im opt. Wirkungsgrad)
Drehzahl : 703 1/min
Laufradtyp : axial
Drehzahlsteuerbar : +
Reversierbarkeit : +
Spannungsart : Drehstrom
Bemessungsspannung : 400 V
Netzfrequenz : 50 Hz
Nennleistung : 243 W (im opt. Wirkungsgrad)
INenn : 0,65 A (im opt. Wirkungsgrad)
IMax : 0,85 A
Schutzart : IP 55
Wärmeklasse : F
Netzzuleitung : 7 x 1,5 mm2
Einbauort : Wand / Decke
Einbauart : Aufputz
Einbaulage : waagerecht / senkrecht
Material : Stahlblech, verzinkt
Gewicht : 22 kg
Nennweite : 600 mm
Breite : 820 mm
Höhe : 820 mm
Tiefe : 342 mm
Fördermitteltemperatur bei Nennstrom : -20  C bis 60  C
Fördermitteltemperatur bei IMax : -20  C bis 60  C
Verpackungseinheit : 1 Stück
Sortiment : C
GTIN (EAN) : 4012799830641
Technische Daten nach ErP im Best Efficiency Point
(BEP)
Gesamteffizienz e : 30 %
Messkategorie : A
Effizienzkategorie : statisch
Effizienzgrad N : 40,2
VSD erforderlich : nein
Herstellungsjahr : siehe Typenschild
Herstellername / Amtliche Registriernummer /
Niederlassungsort des Herstellers : Maico
Elektroapparate-Fabrik GmbH / Registergericht
Freiburg, HRB 601233 / Villingen-Schwenningen
Art.-Nr. : 0083.0064
PBEP / FördervolumenBEP / Pfs, BEP : 0,243 kW / 5.250
m3/h / 50 Pa
nBEP : 685 1/min
spezifisches Verhältnis : ca. 1
Informationen zur Zerlegung und Entsorgung : siehe
Montageanleitung
Informationen zu Einbau, Betrieb und Instandhaltung :
siehe Montageanleitung
Verwendete Gegenstände bei der Effizienz-Messung, die
nicht durch die Messkategorie beschrieben sind : -
SchallleistungspegelLWA7 : 69 dB(A)
Technische Daten nach ErP im Best Efficiency Point
(BEP)
Gesamteffizienz e : 30 %
Messkategorie : A
Effizienzkategorie : statisch
Effizienzgrad N : 40,2
VSD erforderlich : nein
Herstellungsjahr : siehe Typenschild
Herstellername / Amtliche Registriernummer /
Niederlassungsort des Herstellers : Maico
Elektroapparate-Fabrik GmbH / Registergericht
Freiburg, HRB 601233 / Villingen-Schwenningen
Art.-Nr. : 0083.0064
PBEP / FördervolumenBEP / Pfs, BEP : 0,243 kW / 5.250
m3/h / 50 Pa
nBEP : 685 1/min
spezifisches Verhältnis : ca. 1
Informationen zur Zerlegung und Entsorgung : siehe
Montageanleitung
Informationen zu Einbau, Betrieb und Instandhaltung :
siehe Montageanleitung
Verwendete Gegenstände bei der Effizienz-Messung, die
nicht durch die Messkategorie beschrieben sind : -
SchallleistungspegelLWA7 : 69 dB(A)
Hersteller: MAICO
DZQ 60/8 B Axial-Wandventilator
Artikelnummer: 0083.0064
Menge: 1,000 Stck

**10.537 DZS 60/8 Axial-Wandventilator Axial-Wandventilator mit Stahlwandring, DN600, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 7.420 m3/h
FördervolumenNenn : 5.250 m3/h (im opt. Wirkungsgrad)
Druck pfs, Nenn : 50 Pa (im opt. Wirkungsgrad)
Drehzahl nNenn : 685 1/min (im opt. Wirkungsgrad)
Drehzahl : 703 1/min
Laufradtyp : axial
Drehzahlsteuerbar : +
Reversierbarkeit : +
Spannungsart : Drehstrom
Bemessungsspannung : 400 V
Netzfrequenz : 50 Hz
Nennleistung : 243 W (im opt. Wirkungsgrad)
INenn : 0,65 A (im opt. Wirkungsgrad)
IMax : 0,85 A
Schutzart : IP 55
Wärmeklasse : F
Netzzuleitung : 7 x 1,5 mm2
Einbauort : Wand / Decke
Einbauart : Aufputz
Einbaulage : waagerecht / senkrecht
Material : Stahlblech, verzinkt
Gewicht : 32 kg
Nennweite : 600 mm
Breite : 820 mm
Höhe : 820 mm
Tiefe : 340 mm
Fördermitteltemperatur bei Nennstrom : -20  C bis 60  C
Fördermitteltemperatur bei IMax : -20  C bis 60  C
Verpackungseinheit : 1 Stück
Sortiment : C
GTIN (EAN) : 4012799940630
Technische Daten nach ErP im Best Efficiency Point
(BEP)
Gesamteffizienz e : 30 %
Messkategorie : A
Effizienzkategorie : statisch
Effizienzgrad N : 40,2
VSD erforderlich : nein
Herstellungsjahr : siehe Typenschild
Herstellername / Amtliche Registriernummer /
Niederlassungsort des Herstellers : Maico
Elektroapparate-Fabrik GmbH / Registergericht
Freiburg, HRB 601233 / Villingen-Schwenningen
Art.-Nr. : 0094.0063
PBEP / FördervolumenBEP / Pfs, BEP : 0,243 kW / 5.250
m3/h / 50 Pa
nBEP : 685 1/min
spezifisches Verhältnis : ca. 1
Informationen zur Zerlegung und Entsorgung : siehe
Montageanleitung
Informationen zu Einbau, Betrieb und Instandhaltung :
siehe Montageanleitung
Verwendete Gegenstände bei der Effizienz-Messung, die
nicht durch die Messkategorie beschrieben sind : -
SchallleistungspegelLWA7 : 69 dB(A)
Technische Daten nach ErP im Best Efficiency Point
(BEP)
Gesamteffizienz e : 30 %
Messkategorie : A
Effizienzkategorie : statisch
Effizienzgrad N : 40,2
VSD erforderlich : nein
Herstellungsjahr : siehe Typenschild
Herstellername / Amtliche Registriernummer /
Niederlassungsort des Herstellers : Maico
Elektroapparate-Fabrik GmbH / Registergericht
Freiburg, HRB 601233 / Villingen-Schwenningen
Art.-Nr. : 0094.0063
PBEP / FördervolumenBEP / Pfs, BEP : 0,243 kW / 5.250
m3/h / 50 Pa
nBEP : 685 1/min
spezifisches Verhältnis : ca. 1
Informationen zur Zerlegung und Entsorgung : siehe
Montageanleitung
Informationen zu Einbau, Betrieb und Instandhaltung :
siehe Montageanleitung
Verwendete Gegenstände bei der Effizienz-Messung, die
nicht durch die Messkategorie beschrieben sind : -
SchallleistungspegelLWA7 : 69 dB(A)
Hersteller: MAICO
DZS 60/8 B Axial-Wandventilator
Artikelnummer: 0094.0063
Menge: 1,000 Stck

**10.538 DZQ 60/6 Axial-Wandventilator Axial-Wandventilator mit quadratischer Wandplatte, DN600, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 9.830 m3/h
FördervolumenNenn : 7.030 m3/h (im opt. Wirkungsgrad)
Druck pfs, Nenn : 90 Pa (im opt. Wirkungsgrad)
Drehzahl nNenn : 935 1/min (im opt. Wirkungsgrad)
Drehzahl : 979 1/min
Laufradtyp : axial
Drehzahlsteuerbar : +
Reversierbarkeit : +
Spannungsart : Drehstrom
Bemessungsspannung : 400 V
Netzfrequenz : 50 Hz
Nennleistung : 525 W (im opt. Wirkungsgrad)
INenn : 1,1 A (im opt. Wirkungsgrad)
IMax : 1,4 A
Schutzart : IP 55
Wärmeklasse : F
Netzzuleitung : 7 x 1,5 mm2
Einbauort : Wand / Decke
Einbauart : Aufputz
Einbaulage : waagerecht / senkrecht
Material : Stahlblech, verzinkt
Gewicht : 20 kg
Nennweite : 600 mm
Breite : 820 mm
Höhe : 820 mm
Tiefe : 342 mm
Fördermitteltemperatur bei Nennstrom : -20  C bis 60  C
Fördermitteltemperatur bei IMax : -20  C bis 60  C
Verpackungseinheit : 1 Stück
Sortiment : C
GTIN (EAN) : 4012799830658
Technische Daten nach ErP im Best Efficiency Point
(BEP)
Gesamteffizienz e : 33,5 %
Messkategorie : A
Effizienzkategorie : statisch
Effizienzgrad N : 41,6
VSD erforderlich : nein
Herstellungsjahr : siehe Typenschild
Herstellername / Amtliche Registriernummer /
Niederlassungsort des Herstellers : Maico
Elektroapparate-Fabrik GmbH / Registergericht
Freiburg, HRB 601233 / Villingen-Schwenningen
Art.-Nr. : 0083.0065
PBEP / FördervolumenBEP / Pfs, BEP : 0,525 kW / 7.030
m3/h / 90 Pa
nBEP : 935 1/min
spezifisches Verhältnis : ca. 1
Informationen zur Zerlegung und Entsorgung : siehe
Montageanleitung
Informationen zu Einbau, Betrieb und Instandhaltung :
siehe Montageanleitung
Verwendete Gegenstände bei der Effizienz-Messung, die
nicht durch die Messkategorie beschrieben sind : -
SchallleistungspegelLWA7 : 78 dB(A)
Technische Daten nach ErP im Best Efficiency Point
(BEP)
Gesamteffizienz e : 33,5 %
Messkategorie : A
Effizienzkategorie : statisch
Effizienzgrad N : 41,6
VSD erforderlich : nein
Herstellungsjahr : siehe Typenschild
Herstellername / Amtliche Registriernummer /
Niederlassungsort des Herstellers : Maico
Elektroapparate-Fabrik GmbH / Registergericht
Freiburg, HRB 601233 / Villingen-Schwenningen
Art.-Nr. : 0083.0065
PBEP / FördervolumenBEP / Pfs, BEP : 0,525 kW / 7.030
m3/h / 90 Pa
nBEP : 935 1/min
spezifisches Verhältnis : ca. 1
Informationen zur Zerlegung und Entsorgung : siehe
Montageanleitung
Informationen zu Einbau, Betrieb und Instandhaltung :
siehe Montageanleitung
Verwendete Gegenstände bei der Effizienz-Messung, die
nicht durch die Messkategorie beschrieben sind : -
SchallleistungspegelLWA7 : 78 dB(A)
Hersteller: MAICO
DZQ 60/6 B Axial-Wandventilator
Artikelnummer: 0083.0065
Menge: 1,000 Stck

**10.539 DZS 60/6 Axial-Wandventilator Axial-Wandventilator mit Stahlwandring, DN600, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 9.830 m3/h
FördervolumenNenn : 7.030 m3/h (im opt. Wirkungsgrad)
Druck pfs, Nenn : 90 Pa (im opt. Wirkungsgrad)
Drehzahl nNenn : 935 1/min (im opt. Wirkungsgrad)
Drehzahl : 979 1/min
Laufradtyp : axial
Drehzahlsteuerbar : +
Reversierbarkeit : +
Spannungsart : Drehstrom
Bemessungsspannung : 400 V
Netzfrequenz : 50 Hz
Nennleistung : 525 W (im opt. Wirkungsgrad)
INenn : 1,1 A (im opt. Wirkungsgrad)
IMax : 1,4 A
Schutzart : IP 55
Wärmeklasse : F
Netzzuleitung : 7 x 1,5 mm2
Einbauort : Wand / Decke
Einbauart : Aufputz
Einbaulage : waagerecht / senkrecht
Material : Stahlblech, verzinkt
Gewicht : 28,4 kg
Nennweite : 600 mm
Breite : 820 mm
Höhe : 820 mm
Tiefe : 340 mm
Fördermitteltemperatur bei Nennstrom : -20  C bis 60  C
Fördermitteltemperatur bei IMax : -20  C bis 60  C
Verpackungseinheit : 1 Stück
Sortiment : C
GTIN (EAN) : 4012799940647
Technische Daten nach ErP im Best Efficiency Point
(BEP)
Gesamteffizienz e : 33,5 %
Messkategorie : A
Effizienzkategorie : statisch
Effizienzgrad N : 41,6
VSD erforderlich : nein
Herstellungsjahr : siehe Typenschild
Herstellername / Amtliche Registriernummer /
Niederlassungsort des Herstellers : Maico
Elektroapparate-Fabrik GmbH / Registergericht
Freiburg, HRB 601233 / Villingen-Schwenningen
Art.-Nr. : 0094.0064
PBEP / FördervolumenBEP / Pfs, BEP : 0,525 kW / 7.030
m3/h / 90 Pa
nBEP : 935 1/min
spezifisches Verhältnis : ca. 1
Informationen zur Zerlegung und Entsorgung : siehe
Montageanleitung
Informationen zu Einbau, Betrieb und Instandhaltung :
siehe Montageanleitung
Verwendete Gegenstände bei der Effizienz-Messung, die
nicht durch die Messkategorie beschrieben sind : -
SchallleistungspegelLWA7 : 78 dB(A)
Technische Daten nach ErP im Best Efficiency Point
(BEP)
Gesamteffizienz e : 33,5 %
Messkategorie : A
Effizienzkategorie : statisch
Effizienzgrad N : 41,6
VSD erforderlich : nein
Herstellungsjahr : siehe Typenschild
Herstellername / Amtliche Registriernummer /
Niederlassungsort des Herstellers : Maico
Elektroapparate-Fabrik GmbH / Registergericht
Freiburg, HRB 601233 / Villingen-Schwenningen
Art.-Nr. : 0094.0064
PBEP / FördervolumenBEP / Pfs, BEP : 0,525 kW / 7.030
m3/h / 90 Pa
nBEP : 935 1/min
spezifisches Verhältnis : ca. 1
Informationen zur Zerlegung und Entsorgung : siehe
Montageanleitung
Informationen zu Einbau, Betrieb und Instandhaltung :
siehe Montageanleitung
Verwendete Gegenstände bei der Effizienz-Messung, die
nicht durch die Messkategorie beschrieben sind : -
SchallleistungspegelLWA7 : 78 dB(A)
Hersteller: MAICO
DZS 60/6 B Axial-Wandventilator
Artikelnummer: 0094.0064
Menge: 1,000 Stck

**10.540 DZQ 60/4 Axial-Wandventilator Axial-Wandventilator mit quadratischer Wandplatte, DN600, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 14.560 m3/h
FördervolumenNenn : 10.800 m3/h (im opt. Wirkungsgrad)
Druck pfs, Nenn : 175 Pa (im opt. Wirkungsgrad)
Drehzahl nNenn : 1.370 1/min (im opt. Wirkungsgrad)
Drehzahl : 1.417 1/min
Laufradtyp : axial
Drehzahlsteuerbar : +
Reversierbarkeit : +
Spannungsart : Drehstrom
Bemessungsspannung : 400 V
Netzfrequenz : 50 Hz
Nennleistung : 1.385 W (im opt. Wirkungsgrad)
INenn : 2,2 A (im opt. Wirkungsgrad)
IMax : 3,5 A
Schutzart : IP 55
Wärmeklasse : F
Netzzuleitung : 7 x 1,5 mm2
Einbauort : Wand / Decke
Einbauart : Aufputz
Einbaulage : waagerecht / senkrecht
Material : Stahlblech, verzinkt
Gewicht : 33,3 kg
Nennweite : 600 mm
Breite : 820 mm
Höhe : 820 mm
Tiefe : 401 mm
Fördermitteltemperatur bei Nennstrom : -20  C bis 60  C
Fördermitteltemperatur bei IMax : -20  C bis 60  C
Verpackungseinheit : 1 Stück
Sortiment : C
GTIN (EAN) : 4012799831341
Technische Daten nach ErP im Best Efficiency Point
(BEP)
Gesamteffizienz e : 37,9 %
Messkategorie : A
Effizienzkategorie : statisch
Effizienzgrad N : 43,3
VSD erforderlich : nein
Herstellungsjahr : siehe Typenschild
Herstellername / Amtliche Registriernummer /
Niederlassungsort des Herstellers : Maico
Elektroapparate-Fabrik GmbH / Registergericht
Freiburg, HRB 601233 / Villingen-Schwenningen
Art.-Nr. : 0083.0134
PBEP / FördervolumenBEP / Pfs, BEP : 1,385 kW / 10.800
m3/h / 175 Pa
nBEP : 1.370 1/min
spezifisches Verhältnis : ca. 1
Informationen zur Zerlegung und Entsorgung : siehe
Montageanleitung
Informationen zu Einbau, Betrieb und Instandhaltung :
siehe Montageanleitung
Verwendete Gegenstände bei der Effizienz-Messung, die
nicht durch die Messkategorie beschrieben sind : -
SchallleistungspegelLWA7 : 86 dB(A)
Technische Daten nach ErP im Best Efficiency Point
(BEP)
Gesamteffizienz e : 37,9 %
Messkategorie : A
Effizienzkategorie : statisch
Effizienzgrad N : 43,3
VSD erforderlich : nein
Herstellungsjahr : siehe Typenschild
Herstellername / Amtliche Registriernummer /
Niederlassungsort des Herstellers : Maico
Elektroapparate-Fabrik GmbH / Registergericht
Freiburg, HRB 601233 / Villingen-Schwenningen
Art.-Nr. : 0083.0134
PBEP / FördervolumenBEP / Pfs, BEP : 1,385 kW / 10.800
m3/h / 175 Pa
nBEP : 1.370 1/min
spezifisches Verhältnis : ca. 1
Informationen zur Zerlegung und Entsorgung : siehe
Montageanleitung
Informationen zu Einbau, Betrieb und Instandhaltung :
siehe Montageanleitung
Verwendete Gegenstände bei der Effizienz-Messung, die
nicht durch die Messkategorie beschrieben sind : -
SchallleistungspegelLWA7 : 86 dB(A)
Hersteller: MAICO
DZQ 60/4 B Axial-Wandventilator
Artikelnummer: 0083.0134
Menge: 1,000 Stck

**10.541 DZS 60/4 Axial-Wandventilator Axial-Wandventilator mit Stahlwandring, DN600, Drehstrom**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 14.560 m3/h
FördervolumenNenn : 10.800 m3/h (im opt. Wirkungsgrad)
Druck pfs, Nenn : 175 Pa (im opt. Wirkungsgrad)
Drehzahl nNenn : 1.370 1/min (im opt. Wirkungsgrad)
Drehzahl : 1.417 1/min
Laufradtyp : axial
Drehzahlsteuerbar : +
Reversierbarkeit : +
Spannungsart : Drehstrom
Bemessungsspannung : 400 V
Netzfrequenz : 50 Hz
Nennleistung : 1.385 W (im opt. Wirkungsgrad)
INenn : 2,2 A (im opt. Wirkungsgrad)
IMax : 3,5 A
Schutzart : IP 55
Wärmeklasse : F
Netzzuleitung : 7 x 1,5 mm2
Einbauort : Wand / Decke
Einbauart : Aufputz
Einbaulage : waagerecht / senkrecht
Material : Stahlblech, verzinkt
Gewicht : 34,4 kg
Nennweite : 600 mm
Breite : 820 mm
Höhe : 820 mm
Tiefe : 399 mm
Fördermitteltemperatur bei Nennstrom : -20  C bis 60  C
Fördermitteltemperatur bei IMax : -20  C bis 60  C
Verpackungseinheit : 1 Stück
Sortiment : C
GTIN (EAN) : 4012799940333
Technische Daten nach ErP im Best Efficiency Point
(BEP)
Gesamteffizienz e : 37,9 %
Messkategorie : A
Effizienzkategorie : statisch
Effizienzgrad N : 43,3
VSD erforderlich : nein
Herstellungsjahr : siehe Typenschild
Herstellername / Amtliche Registriernummer /
Niederlassungsort des Herstellers : Maico
Elektroapparate-Fabrik GmbH / Registergericht
Freiburg, HRB 601233 / Villingen-Schwenningen
Art.-Nr. : 0094.0033
PBEP / FördervolumenBEP / Pfs, BEP : 1,385 kW / 10.800
m3/h / 175 Pa
nBEP : 1.370 1/min
spezifisches Verhältnis : ca. 1
Informationen zur Zerlegung und Entsorgung : siehe
Montageanleitung
Informationen zu Einbau, Betrieb und Instandhaltung :
siehe Montageanleitung
Verwendete Gegenstände bei der Effizienz-Messung, die
nicht durch die Messkategorie beschrieben sind : -
SchallleistungspegelLWA7 : 86 dB(A)
Technische Daten nach ErP im Best Efficiency Point
(BEP)
Gesamteffizienz e : 37,9 %
Messkategorie : A
Effizienzkategorie : statisch
Effizienzgrad N : 43,3
VSD erforderlich : nein
Herstellungsjahr : siehe Typenschild
Herstellername / Amtliche Registriernummer /
Niederlassungsort des Herstellers : Maico
Elektroapparate-Fabrik GmbH / Registergericht
Freiburg, HRB 601233 / Villingen-Schwenningen
Art.-Nr. : 0094.0033
PBEP / FördervolumenBEP / Pfs, BEP : 1,385 kW / 10.800
m3/h / 175 Pa
nBEP : 1.370 1/min
spezifisches Verhältnis : ca. 1
Informationen zur Zerlegung und Entsorgung : siehe
Montageanleitung
Informationen zu Einbau, Betrieb und Instandhaltung :
siehe Montageanleitung
Verwendete Gegenstände bei der Effizienz-Messung, die
nicht durch die Messkategorie beschrieben sind : -
SchallleistungspegelLWA7 : 86 dB(A)
Hersteller: MAICO
DZS 60/4 B Axial-Wandventilator
Artikelnummer: 0094.0033
Menge: 1,000 Stck

**10.542 DZQ 60/8 Axial-Wandventilator Axial-Wandventilator mit quadratischer Wandplatte, DN600, Drehstrom, p**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Quadratische Wandplatte
Fördervolumen : 7.490 m3/h / 14.970 m3/h
FördervolumenNenn : 5.480 m3/h / 10.790 m3/h (im opt.
Wirkungsgrad)
Druck pfs, Nenn : 52 Pa - 210 Pa (im opt. Wirkungsgrad)
Drehzahl nNenn : 720 1/min - 1.425 1/min (im opt.
Wirkungsgrad)
Drehzahl : 727 1/min / 1.449 1/min
Laufradtyp : axial
Drehzahlsteuerbar : +
Reversierbarkeit : +
Spannungsart : Drehstrom
Bemessungsspannung : 400 V
Netzfrequenz : 50 Hz
Nennleistung : 250 W / 1.600 W (im opt. Wirkungsgrad)
INenn : 1 A / 3 A (im opt. Wirkungsgrad)
IMax : 4,3 A
Schutzart : IP 55
Wärmeklasse : F
Polumschaltbar : +
Polanzahl bei hoher Drehzahl : 4
Polanzahl bei niedriger Drehzahl : 8
Netzzuleitung : 7 x 1,5 mm2
Einbauort : Wand / Decke
Einbauart : Aufputz
Einbaulage : waagerecht / senkrecht
Material : Stahlblech, verzinkt
Gewicht : 32,9 kg
Nennweite : 600 mm
Breite : 820 mm
Höhe : 820 mm
Tiefe : 401 mm
Fördermitteltemperatur bei Nennstrom : -20  C bis 60  C
Fördermitteltemperatur bei IMax : -20  C bis 60  C
Verpackungseinheit : 1 Stück
Sortiment : C
GTIN (EAN) : 4012799831648
Technische Daten nach ErP im Best Efficiency Point
(BEP)
Gesamteffizienz e : 39,3 %
Messkategorie : A
Effizienzkategorie : statisch
Effizienzgrad N : 44,4
VSD erforderlich : nein
Herstellungsjahr : siehe Typenschild
Herstellername / Amtliche Registriernummer /
Niederlassungsort des Herstellers : Maico
Elektroapparate-Fabrik GmbH / Registergericht
Freiburg, HRB 601233 / Villingen-Schwenningen
Art.-Nr. : 0083.0164
PBEP / FördervolumenBEP / Pfs, BEP : 1,6 kW / 10.790
m3/h / 210 Pa
nBEP : 1.425 1/min
spezifisches Verhältnis : ca. 1
Informationen zur Zerlegung und Entsorgung : siehe
Montageanleitung
Informationen zu Einbau, Betrieb und Instandhaltung :
siehe Montageanleitung
Verwendete Gegenstände bei der Effizienz-Messung, die
nicht durch die Messkategorie beschrieben sind : -
SchallleistungspegelLWA7 : 71 dB(A) / 87 dB(A)
Technische Daten nach ErP im Best Efficiency Point
(BEP)
Gesamteffizienz e : 39,3 %
Messkategorie : A
Effizienzkategorie : statisch
Effizienzgrad N : 44,4
VSD erforderlich : nein
Herstellungsjahr : siehe Typenschild
Herstellername / Amtliche Registriernummer /
Niederlassungsort des Herstellers : Maico
Elektroapparate-Fabrik GmbH / Registergericht
Freiburg, HRB 601233 / Villingen-Schwenningen
Art.-Nr. : 0083.0164
PBEP / FördervolumenBEP / Pfs, BEP : 1,6 kW / 10.790
m3/h / 210 Pa
nBEP : 1.425 1/min
spezifisches Verhältnis : ca. 1
Informationen zur Zerlegung und Entsorgung : siehe
Montageanleitung
Informationen zu Einbau, Betrieb und Instandhaltung :
siehe Montageanleitung
Verwendete Gegenstände bei der Effizienz-Messung, die
nicht durch die Messkategorie beschrieben sind : -
SchallleistungspegelLWA7 : 71 dB(A) / 87 dB(A)
Hersteller: MAICO
DZQ 60/84 B Axial-Wandventilator
Artikelnummer: 0083.0164
Menge: 1,000 Stck

**10.543 DZS 60/8 Axial-Wandventilator Axial-Wandventilator mit Stahlwandring, DN600, Drehstrom, polumschaltb**
Merkmale:
Schutzgitter auf der Saugseite, gelb chromatiert,
Berührungsschutz gemäß DIN EN ISO 13857.
8-blättrige Flügelräder aus glasfaserverstärktem
Polyamid. Dynamisch gewuchtet in 2 Ebenen, gemäß
Gütestufe 6.3, DIN ISO 1940, Teil 1.
Einbau in jeder Lage möglich.
Förderrichtung:
Nachfolgende Abbildung zeigt die Förderrichtung:
Förderrichtung A: Über den Motor saugend, Standard.
Förderrichtung B: Über den Motor blasend, auf Anfrage.
Drehrichtung
Reversierbetrieb: Der Volumenstrom verringert sich um
ca. 35 % bei anormaler Förderrichtung.
Motor:
Asynchronmotor.
Drehzahlsteuerbar. Ausnahme: Typ EZQ 45/6 B, EZS 45/6
B, DZQ 40/2 B und DZS 40/2 B.
Reversierbar. Ausnahme: Ventilatoren mit Spaltpolmotor
(...-E).
Nicht zur Förderung wasserdampfgesättigter Luft
geeignet.
Drehstrommotor:
Typenreihen DZQ und DZS.
Bemessungsspannung 400 V, 50 Hz.
Schutzart IP 55. Ausnahme DZQ/DZS... D IP 54.
Thermischer Überlastungsschutz serienmäßig. Ausnahme:
Bei DZQ/DZS 25/4 D und polumschaltbaren
Axial-Wandventilatoren auf Anfrage erhältlich.
Die Anschlüsse sind potenzialfrei auf Klemmen geführt
und müssen an einen Motorvollschutzschalter z.B. MV 25
oder den Steuerstromkreis eines Schützes angeschlossen
werden.
Polumschaltbare Ventilatoren: Überlastungsschutz mit
bauseitig zu beschaffendem Motorvollschutzschalter
gewährleisten.
Polumschaltbare Motoren mit den Drehzahlverhältnissen
8/4 oder 4/2 sind im Dahlanderprinzip geschaltet.
Elektrischer Anschluss:
An Klemmleiste im Abschlussdeckel des Motors.
Sicherheitshinweise:
Der Ventilator darf nur in Betrieb genommen werden,
wenn der Berührungsschutz des Laufrades gemäß DIN EN
ISO 13857 gewährleistet ist.
Technische Daten
Ausführung : Stahlwandring
Fördervolumen : 7.490 m3/h / 14.970 m3/h
FördervolumenNenn : 5.480 m3/h / 10.790 m3/h (im opt.
Wirkungsgrad)
Druck pfs, Nenn : 52 Pa - 210 Pa (im opt. Wirkungsgrad)
Drehzahl nNenn : 720 1/min - 1.425 1/min (im opt.
Wirkungsgrad)
Drehzahl : 727 1/min / 1.449 1/min
Laufradtyp : axial
Drehzahlsteuerbar : +
Reversierbarkeit : +
Spannungsart : Drehstrom
Bemessungsspannung : 400 V
Netzfrequenz : 50 Hz
Nennleistung : 250 W / 1.600 W (im opt. Wirkungsgrad)
INenn : 1 A / 3 A (im opt. Wirkungsgrad)
IMax : 4,3 A
Schutzart : IP 55
Wärmeklasse : F
Polumschaltbar : +
Polanzahl bei hoher Drehzahl : 4
Polanzahl bei niedriger Drehzahl : 8
Netzzuleitung : 7 x 1,5 mm2
Einbauort : Wand / Decke
Einbauart : Aufputz
Einbaulage : waagerecht / senkrecht
Material : Stahlblech, verzinkt
Gewicht : 28,3 kg
Nennweite : 600 mm
Breite : 820 mm
Höhe : 820 mm
Tiefe : 399 mm
Fördermitteltemperatur bei Nennstrom : -20  C bis 60  C
Fördermitteltemperatur bei IMax : -20  C bis 60  C
Verpackungseinheit : 1 Stück
Sortiment : C
GTIN (EAN) : 4012799940586
Technische Daten nach ErP im Best Efficiency Point
(BEP)
Gesamteffizienz e : 39,3 %
Messkategorie : A
Effizienzkategorie : statisch
Effizienzgrad N : 44,4
VSD erforderlich : nein
Herstellungsjahr : siehe Typenschild
Herstellername / Amtliche Registriernummer /
Niederlassungsort des Herstellers : Maico
Elektroapparate-Fabrik GmbH / Registergericht
Freiburg, HRB 601233 / Villingen-Schwenningen
Art.-Nr. : 0094.0058
PBEP / FördervolumenBEP / Pfs, BEP : 1,6 kW / 10.790
m3/h / 210 Pa
nBEP : 1.425 1/min
spezifisches Verhältnis : ca. 1
Informationen zur Zerlegung und Entsorgung : siehe
Montageanleitung
Informationen zu Einbau, Betrieb und Instandhaltung :
siehe Montageanleitung
Verwendete Gegenstände bei der Effizienz-Messung, die
nicht durch die Messkategorie beschrieben sind : -
SchallleistungspegelLWA7 : 71 dB(A) / 87 dB(A)
Technische Daten nach ErP im Best Efficiency Point
(BEP)
Gesamteffizienz e : 39,3 %
Messkategorie : A
Effizienzkategorie : statisch
Effizienzgrad N : 44,4
VSD erforderlich : nein
Herstellungsjahr : siehe Typenschild
Herstellername / Amtliche Registriernummer /
Niederlassungsort des Herstellers : Maico
Elektroapparate-Fabrik GmbH / Registergericht
Freiburg, HRB 601233 / Villingen-Schwenningen
Art.-Nr. : 0094.0058
PBEP / FördervolumenBEP / Pfs, BEP : 1,6 kW / 10.790
m3/h / 210 Pa
nBEP : 1.425 1/min
spezifisches Verhältnis : ca. 1
Informationen zur Zerlegung und Entsorgung : siehe
Montageanleitung
Informationen zu Einbau, Betrieb und Instandhaltung :
siehe Montageanleitung
Verwendete Gegenstände bei der Effizienz-Messung, die
nicht durch die Messkategorie beschrieben sind : -
SchallleistungspegelLWA7 : 71 dB(A) / 87 dB(A)
Hersteller: MAICO
DZS 60/84 B Axial-Wandventilator
Artikelnummer: 0094.0058
Menge: 1,000 Stck

**10.544 DAS 71/6 Axialventilator Axialventilator, DN 710, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 15.000 m3/h
FördervolumenNenn : 8.200 m3/h (im opt. Wirkungsgrad)
Druck pfs, Nenn : 94 Pa (im opt. Wirkungsgrad)
Drehzahl nNenn : 970 1/min (im opt. Wirkungsgrad)
Drehzahl : 975 1/min
Laufradtyp : axial
Drehzahlsteuerbar : +
Reversierbarkeit : -
Spannungsart : Drehstrom
Bemessungsspannung : 400 V
Netzfrequenz : 50 Hz
Nennleistung : 570 W (im opt. Wirkungsgrad)
INenn : 2,2 A (im opt. Wirkungsgrad)
IMax : 2,5 A
Schutzart : IP 55
Wärmeklasse : F
Einbauort : Wand
Einbaulage : senkrecht
Material Gehäuse : Stahlblech, lackiert
Gewicht : 35 kg
Nennweite : 710 mm
Breite : 910 mm
Höhe : 910 mm
Tiefe : 465 mm
Fördermitteltemperatur bei Nennstrom : 50  C
Fördermitteltemperatur bei IMax : -20  C bis 50  C
Verpackungseinheit : 1 Stück
Sortiment : C
GTIN (EAN) : 4012799838524
Technische Daten nach ErP im Best Efficiency Point
(BEP)
Gesamteffizienz e : 37 %
Messkategorie : C
Effizienzkategorie : statisch
Effizienzgrad N : 45
VSD erforderlich : nein
Herstellungsjahr : siehe Typenschild
Herstellername / Amtliche Registriernummer /
Niederlassungsort des Herstellers : Maico
Elektroapparate-Fabrik GmbH / Registergericht
Freiburg, HRB 601233 / Villingen-Schwenningen
Art.-Nr. : 0083.0852
PBEP / FördervolumenBEP / Pfs, BEP : 0,57 kW / 8.200
m3/h / 94 Pa
nBEP : 970 1/min
spezifisches Verhältnis : ca. 1
Informationen zur Zerlegung und Entsorgung : siehe
Montageanleitung
Informationen zu Einbau, Betrieb und Instandhaltung :
siehe Montageanleitung
Verwendete Gegenstände bei der Effizienz-Messung, die
nicht durch die Messkategorie beschrieben sind : -
IBEP : 2,2 A
SchallleistungspegelLWA7 : 71 dB(A)
Technische Daten nach ErP im Best Efficiency Point
(BEP)
Gesamteffizienz e : 37 %
Messkategorie : C
Effizienzkategorie : statisch
Effizienzgrad N : 45
VSD erforderlich : nein
Herstellungsjahr : siehe Typenschild
Herstellername / Amtliche Registriernummer /
Niederlassungsort des Herstellers : Maico
Elektroapparate-Fabrik GmbH / Registergericht
Freiburg, HRB 601233 / Villingen-Schwenningen
Art.-Nr. : 0083.0852
PBEP / FördervolumenBEP / Pfs, BEP : 0,57 kW / 8.200
m3/h / 94 Pa
nBEP : 970 1/min
spezifisches Verhältnis : ca. 1
Informationen zur Zerlegung und Entsorgung : siehe
Montageanleitung
Informationen zu Einbau, Betrieb und Instandhaltung :
siehe Montageanleitung
Verwendete Gegenstände bei der Effizienz-Messung, die
nicht durch die Messkategorie beschrieben sind : -
IBEP : 2,2 A
SchallleistungspegelLWA7 : 71 dB(A)
Hersteller: MAICO
DAS 71/6 Axialventilator
Artikelnummer: 0083.0852
Menge: 1,000 Stck

**10.545 DAS 71/4 Axialventilator Axialventilator, DN 710, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 20.000 m3/h
FördervolumenNenn : 12.300 m3/h (im opt. Wirkungsgrad)
Druck pfs, Nenn : 211 Pa (im opt. Wirkungsgrad)
Drehzahl nNenn : 1.460 1/min (im opt. Wirkungsgrad)
Drehzahl : 1.475 1/min
Laufradtyp : axial
Drehzahlsteuerbar : +
Reversierbarkeit : -
Spannungsart : Drehstrom
Bemessungsspannung : 400 V
Netzfrequenz : 50 Hz
Nennleistung : 1.732 W (im opt. Wirkungsgrad)
INenn : 4,1 A (im opt. Wirkungsgrad)
IMax : 5,3 A
Schutzart : IP 55
Wärmeklasse : F
Einbauort : Wand
Einbaulage : senkrecht
Material Gehäuse : Stahlblech, lackiert
Gewicht : 46,5 kg
Nennweite : 710 mm
Breite : 910 mm
Höhe : 910 mm
Tiefe : 500 mm
Fördermitteltemperatur bei Nennstrom : 50  C
Fördermitteltemperatur bei IMax : -20  C bis 50  C
Verpackungseinheit : 1 Stück
Sortiment : C
GTIN (EAN) : 4012799838531
Technische Daten nach ErP im Best Efficiency Point
(BEP)
Gesamteffizienz e : 41,5 %
Messkategorie : C
Effizienzkategorie : statisch
Effizienzgrad N : 46
VSD erforderlich : nein
Herstellungsjahr : siehe Typenschild
Herstellername / Amtliche Registriernummer /
Niederlassungsort des Herstellers : Maico
Elektroapparate-Fabrik GmbH / Registergericht
Freiburg, HRB 601233 / Villingen-Schwenningen
Art.-Nr. : 0083.0853
PBEP / FördervolumenBEP / Pfs, BEP : 1,732 kW / 12.300
m3/h / 211 Pa
nBEP : 1.460 1/min
spezifisches Verhältnis : ca. 1
Informationen zur Zerlegung und Entsorgung : siehe
Montageanleitung
Informationen zu Einbau, Betrieb und Instandhaltung :
siehe Montageanleitung
Verwendete Gegenstände bei der Effizienz-Messung, die
nicht durch die Messkategorie beschrieben sind : -
IBEP : 4,1 A
SchallleistungspegelLWA7 : 82 dB(A)
Technische Daten nach ErP im Best Efficiency Point
(BEP)
Gesamteffizienz e : 41,5 %
Messkategorie : C
Effizienzkategorie : statisch
Effizienzgrad N : 46
VSD erforderlich : nein
Herstellungsjahr : siehe Typenschild
Herstellername / Amtliche Registriernummer /
Niederlassungsort des Herstellers : Maico
Elektroapparate-Fabrik GmbH / Registergericht
Freiburg, HRB 601233 / Villingen-Schwenningen
Art.-Nr. : 0083.0853
PBEP / FördervolumenBEP / Pfs, BEP : 1,732 kW / 12.300
m3/h / 211 Pa
nBEP : 1.460 1/min
spezifisches Verhältnis : ca. 1
Informationen zur Zerlegung und Entsorgung : siehe
Montageanleitung
Informationen zu Einbau, Betrieb und Instandhaltung :
siehe Montageanleitung
Verwendete Gegenstände bei der Effizienz-Messung, die
nicht durch die Messkategorie beschrieben sind : -
IBEP : 4,1 A
SchallleistungspegelLWA7 : 82 dB(A)
Hersteller: MAICO
DAS 71/4 Axialventilator
Artikelnummer: 0083.0853
Menge: 1,000 Stck

**10.546 DAS 80/8 Axialventilator Axialventilator, DN 800, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 13.500 m3/h
FördervolumenNenn : 9.800 m3/h (im opt. Wirkungsgrad)
Druck pfs, Nenn : 111 Pa (im opt. Wirkungsgrad)
Drehzahl nNenn : 730 1/min (im opt. Wirkungsgrad)
Drehzahl : 710 1/min
Laufradtyp : axial
Drehzahlsteuerbar : +
Reversierbarkeit : -
Spannungsart : Drehstrom
Bemessungsspannung : 400 V
Netzfrequenz : 50 Hz
Nennleistung : 666 W (im opt. Wirkungsgrad)
INenn : 2 A (im opt. Wirkungsgrad)
IMax : 2,6 A
Schutzart : IP 55
Wärmeklasse : F
Einbauort : Wand
Einbaulage : senkrecht
Material Gehäuse : Stahlblech, lackiert
Gewicht : 79 kg
Nennweite : 800 mm
Breite : 1.030 mm
Höhe : 1.030 mm
Tiefe : 465 mm
Fördermitteltemperatur bei Nennstrom : 50  C
Fördermitteltemperatur bei IMax : -20  C bis 50  C
Verpackungseinheit : 1 Stück
Sortiment : C
GTIN (EAN) : 4012799838548
Technische Daten nach ErP im Best Efficiency Point
(BEP)
Gesamteffizienz e : 45,2 %
Messkategorie : C
Effizienzkategorie : statisch
Effizienzgrad N : 53
VSD erforderlich : nein
Herstellungsjahr : siehe Typenschild
Herstellername / Amtliche Registriernummer /
Niederlassungsort des Herstellers : Maico
Elektroapparate-Fabrik GmbH / Registergericht
Freiburg, HRB 601233 / Villingen-Schwenningen
Art.-Nr. : 0083.0854
PBEP / FördervolumenBEP / Pfs, BEP : 0,666 kW / 9.800
m3/h / 111 Pa
nBEP : 730 1/min
spezifisches Verhältnis : ca. 1
Informationen zur Zerlegung und Entsorgung : siehe
Montageanleitung
Informationen zu Einbau, Betrieb und Instandhaltung :
siehe Montageanleitung
Verwendete Gegenstände bei der Effizienz-Messung, die
nicht durch die Messkategorie beschrieben sind : -
IBEP : 2 A
SchallleistungspegelLWA7 : 76 dB(A)
Technische Daten nach ErP im Best Efficiency Point
(BEP)
Gesamteffizienz e : 45,2 %
Messkategorie : C
Effizienzkategorie : statisch
Effizienzgrad N : 53
VSD erforderlich : nein
Herstellungsjahr : siehe Typenschild
Herstellername / Amtliche Registriernummer /
Niederlassungsort des Herstellers : Maico
Elektroapparate-Fabrik GmbH / Registergericht
Freiburg, HRB 601233 / Villingen-Schwenningen
Art.-Nr. : 0083.0854
PBEP / FördervolumenBEP / Pfs, BEP : 0,666 kW / 9.800
m3/h / 111 Pa
nBEP : 730 1/min
spezifisches Verhältnis : ca. 1
Informationen zur Zerlegung und Entsorgung : siehe
Montageanleitung
Informationen zu Einbau, Betrieb und Instandhaltung :
siehe Montageanleitung
Verwendete Gegenstände bei der Effizienz-Messung, die
nicht durch die Messkategorie beschrieben sind : -
IBEP : 2 A
SchallleistungspegelLWA7 : 76 dB(A)
Hersteller: MAICO
DAS 80/8 Axialventilator
Artikelnummer: 0083.0854
Menge: 1,000 Stck

**10.547 DAS 80/4 Axialventilator Axialventilator, DN 800, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 28.000 m3/h
FördervolumenNenn : 19.600 m3/h (im opt. Wirkungsgrad)
Druck pfs, Nenn : 443 Pa (im opt. Wirkungsgrad)
Drehzahl nNenn : 1.470 1/min (im opt. Wirkungsgrad)
Drehzahl : 1.435 1/min
Laufradtyp : axial
Drehzahlsteuerbar : +
Reversierbarkeit : -
Spannungsart : Drehstrom
Bemessungsspannung : 400 V
Netzfrequenz : 50 Hz
Nennleistung : 4.001 W (im opt. Wirkungsgrad)
INenn : 7,3 A (im opt. Wirkungsgrad)
IMax : 9,4 A
Schutzart : IP 55
Wärmeklasse : F
Einbauort : Wand
Einbaulage : senkrecht
Material Gehäuse : Stahlblech, lackiert
Gewicht : 64 kg
Nennweite : 800 mm
Breite : 1.030 mm
Höhe : 1.030 mm
Tiefe : 510 mm
Fördermitteltemperatur bei Nennstrom : 50  C
Fördermitteltemperatur bei IMax : -20  C bis 50  C
Verpackungseinheit : 1 Stück
Sortiment : C
GTIN (EAN) : 4012799838562
Technische Daten nach ErP im Best Efficiency Point
(BEP)
Gesamteffizienz e : 60,2 %
Messkategorie : C
Effizienzkategorie : statisch
Effizienzgrad N : 63
VSD erforderlich : nein
Herstellungsjahr : siehe Typenschild
Herstellername / Amtliche Registriernummer /
Niederlassungsort des Herstellers : Maico
Elektroapparate-Fabrik GmbH / Registergericht
Freiburg, HRB 601233 / Villingen-Schwenningen
Art.-Nr. : 0083.0856
PBEP / FördervolumenBEP / Pfs, BEP : 4,001 kW / 19.600
m3/h / 443 Pa
nBEP : 1.470 1/min
spezifisches Verhältnis : ca. 1
Informationen zur Zerlegung und Entsorgung : siehe
Montageanleitung
Informationen zu Einbau, Betrieb und Instandhaltung :
siehe Montageanleitung
Verwendete Gegenstände bei der Effizienz-Messung, die
nicht durch die Messkategorie beschrieben sind : -
IBEP : 7,3 A
SchallleistungspegelLWA7 : 94 dB(A)
Technische Daten nach ErP im Best Efficiency Point
(BEP)
Gesamteffizienz e : 60,2 %
Messkategorie : C
Effizienzkategorie : statisch
Effizienzgrad N : 63
VSD erforderlich : nein
Herstellungsjahr : siehe Typenschild
Herstellername / Amtliche Registriernummer /
Niederlassungsort des Herstellers : Maico
Elektroapparate-Fabrik GmbH / Registergericht
Freiburg, HRB 601233 / Villingen-Schwenningen
Art.-Nr. : 0083.0856
PBEP / FördervolumenBEP / Pfs, BEP : 4,001 kW / 19.600
m3/h / 443 Pa
nBEP : 1.470 1/min
spezifisches Verhältnis : ca. 1
Informationen zur Zerlegung und Entsorgung : siehe
Montageanleitung
Informationen zu Einbau, Betrieb und Instandhaltung :
siehe Montageanleitung
Verwendete Gegenstände bei der Effizienz-Messung, die
nicht durch die Messkategorie beschrieben sind : -
IBEP : 7,3 A
SchallleistungspegelLWA7 : 94 dB(A)
Hersteller: MAICO
DAS 80/4 Axialventilator
Artikelnummer: 0083.0856
Menge: 1,000 Stck

**10.548 DAS 90/8 Axialventilator Axialventilator, DN 900, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 22.000 m3/h
FördervolumenNenn : 11.150 m3/h (im opt. Wirkungsgrad)
Druck pfs, Nenn : 148 Pa (im opt. Wirkungsgrad)
Drehzahl nNenn : 740 1/min (im opt. Wirkungsgrad)
Drehzahl : 730 1/min
Laufradtyp : axial
Drehzahlsteuerbar : +
Reversierbarkeit : -
Spannungsart : Drehstrom
Bemessungsspannung : 400 V
Netzfrequenz : 50 Hz
Nennleistung : 913 W (im opt. Wirkungsgrad)
INenn : 3,1 A (im opt. Wirkungsgrad)
IMax : 4 A
Schutzart : IP 55
Wärmeklasse : F
Einbauort : Wand
Einbaulage : senkrecht
Material Gehäuse : Stahlblech, lackiert
Gewicht : 126 kg
Nennweite : 900 mm
Breite : 1.130 mm
Höhe : 1.130 mm
Tiefe : 550 mm
Fördermitteltemperatur bei Nennstrom : 50  C
Fördermitteltemperatur bei IMax : -20  C bis 50  C
Verpackungseinheit : 1 Stück
Sortiment : C
GTIN (EAN) : 4012799838579
Technische Daten nach ErP im Best Efficiency Point
(BEP)
Gesamteffizienz e : 50,1 %
Messkategorie : C
Effizienzkategorie : statisch
Effizienzgrad N : 57
VSD erforderlich : nein
Herstellungsjahr : siehe Typenschild
Herstellername / Amtliche Registriernummer /
Niederlassungsort des Herstellers : Maico
Elektroapparate-Fabrik GmbH / Registergericht
Freiburg, HRB 601233 / Villingen-Schwenningen
Art.-Nr. : 0083.0857
PBEP / FördervolumenBEP / Pfs, BEP : 0,913 kW / 11.150
m3/h / 148 Pa
nBEP : 740 1/min
spezifisches Verhältnis : ca. 1
Informationen zur Zerlegung und Entsorgung : siehe
Montageanleitung
Informationen zu Einbau, Betrieb und Instandhaltung :
siehe Montageanleitung
Verwendete Gegenstände bei der Effizienz-Messung, die
nicht durch die Messkategorie beschrieben sind : -
IBEP : 3,1 A
SchallleistungspegelLWA7 : 84 dB(A)
Technische Daten nach ErP im Best Efficiency Point
(BEP)
Gesamteffizienz e : 50,1 %
Messkategorie : C
Effizienzkategorie : statisch
Effizienzgrad N : 57
VSD erforderlich : nein
Herstellungsjahr : siehe Typenschild
Herstellername / Amtliche Registriernummer /
Niederlassungsort des Herstellers : Maico
Elektroapparate-Fabrik GmbH / Registergericht
Freiburg, HRB 601233 / Villingen-Schwenningen
Art.-Nr. : 0083.0857
PBEP / FördervolumenBEP / Pfs, BEP : 0,913 kW / 11.150
m3/h / 148 Pa
nBEP : 740 1/min
spezifisches Verhältnis : ca. 1
Informationen zur Zerlegung und Entsorgung : siehe
Montageanleitung
Informationen zu Einbau, Betrieb und Instandhaltung :
siehe Montageanleitung
Verwendete Gegenstände bei der Effizienz-Messung, die
nicht durch die Messkategorie beschrieben sind : -
IBEP : 3,1 A
SchallleistungspegelLWA7 : 84 dB(A)
Hersteller: MAICO
DAS 90/8 Axialventilator
Artikelnummer: 0083.0857
Menge: 1,000 Stck

**10.549 DAS 90/6 Axialventilator Axialventilator, DN 900, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 30.000 m3/h
FördervolumenNenn : 14.850 m3/h (im opt. Wirkungsgrad)
Druck pfs, Nenn : 263 Pa (im opt. Wirkungsgrad)
Drehzahl nNenn : 990 1/min (im opt. Wirkungsgrad)
Drehzahl : 980 1/min
Laufradtyp : axial
Drehzahlsteuerbar : +
Reversierbarkeit : -
Spannungsart : Drehstrom
Bemessungsspannung : 400 V
Netzfrequenz : 50 Hz
Nennleistung : 1.910 W (im opt. Wirkungsgrad)
INenn : 5,3 A (im opt. Wirkungsgrad)
IMax : 5,3 A
Schutzart : IP 55
Wärmeklasse : F
Einbauort : Wand
Einbaulage : senkrecht
Material Gehäuse : Stahlblech, lackiert
Gewicht : 84 kg
Nennweite : 900 mm
Breite : 1.130 mm
Höhe : 1.130 mm
Tiefe : 560 mm
Fördermitteltemperatur bei Nennstrom : 50  C
Fördermitteltemperatur bei IMax : -20  C bis 50  C
Verpackungseinheit : 1 Stück
Sortiment : C
GTIN (EAN) : 4012799838586
Technische Daten nach ErP im Best Efficiency Point
(BEP)
Gesamteffizienz e : 56,8 %
Messkategorie : C
Effizienzkategorie : statisch
Effizienzgrad N : 61
VSD erforderlich : nein
Herstellungsjahr : siehe Typenschild
Herstellername / Amtliche Registriernummer /
Niederlassungsort des Herstellers : Maico
Elektroapparate-Fabrik GmbH / Registergericht
Freiburg, HRB 601233 / Villingen-Schwenningen
Art.-Nr. : 0083.0858
PBEP / FördervolumenBEP / Pfs, BEP : 1,91 kW / 14.850
m3/h / 263 Pa
nBEP : 990 1/min
spezifisches Verhältnis : ca. 1
Informationen zur Zerlegung und Entsorgung : siehe
Montageanleitung
Informationen zu Einbau, Betrieb und Instandhaltung :
siehe Montageanleitung
Verwendete Gegenstände bei der Effizienz-Messung, die
nicht durch die Messkategorie beschrieben sind : -
IBEP : 5,3 A
SchallleistungspegelLWA7 : 89 dB(A)
Technische Daten nach ErP im Best Efficiency Point
(BEP)
Gesamteffizienz e : 56,8 %
Messkategorie : C
Effizienzkategorie : statisch
Effizienzgrad N : 61
VSD erforderlich : nein
Herstellungsjahr : siehe Typenschild
Herstellername / Amtliche Registriernummer /
Niederlassungsort des Herstellers : Maico
Elektroapparate-Fabrik GmbH / Registergericht
Freiburg, HRB 601233 / Villingen-Schwenningen
Art.-Nr. : 0083.0858
PBEP / FördervolumenBEP / Pfs, BEP : 1,91 kW / 14.850
m3/h / 263 Pa
nBEP : 990 1/min
spezifisches Verhältnis : ca. 1
Informationen zur Zerlegung und Entsorgung : siehe
Montageanleitung
Informationen zu Einbau, Betrieb und Instandhaltung :
siehe Montageanleitung
Verwendete Gegenstände bei der Effizienz-Messung, die
nicht durch die Messkategorie beschrieben sind : -
IBEP : 5,3 A
SchallleistungspegelLWA7 : 89 dB(A)
Hersteller: MAICO
DAS 90/6 Axialventilator
Artikelnummer: 0083.0858
Menge: 1,000 Stck

**10.550 DAS 90/4 Axialventilator Axialventilator, DN 900, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 45.000 m3/h
FördervolumenNenn : 22.300 m3/h (im opt. Wirkungsgrad)
Druck pfs, Nenn : 591 Pa (im opt. Wirkungsgrad)
Drehzahl nNenn : 1.480 1/min (im opt. Wirkungsgrad)
Drehzahl : 1.470 1/min
Laufradtyp : axial
Drehzahlsteuerbar : +
Reversierbarkeit : -
Spannungsart : Drehstrom
Bemessungsspannung : 400 V
Netzfrequenz : 50 Hz
Nennleistung : 5.945 W (im opt. Wirkungsgrad)
INenn : 11,8 A (im opt. Wirkungsgrad)
IMax : 15,4 A
Schutzart : IP 55
Wärmeklasse : F
Einbauort : Wand
Einbaulage : senkrecht
Material Gehäuse : Stahlblech, lackiert
Gewicht : 100 kg
Nennweite : 900 mm
Breite : 1.130 mm
Höhe : 1.130 mm
Tiefe : 655 mm
Fördermitteltemperatur bei Nennstrom : 50  C
Fördermitteltemperatur bei IMax : -20  C bis 50  C
Verpackungseinheit : 1 Stück
Sortiment : C
GTIN (EAN) : 4012799838593
Technische Daten nach ErP im Best Efficiency Point
(BEP)
Gesamteffizienz e : 62 %
Messkategorie : C
Effizienzkategorie : statisch
Effizienzgrad N : 63
VSD erforderlich : nein
Herstellungsjahr : siehe Typenschild
Herstellername / Amtliche Registriernummer /
Niederlassungsort des Herstellers : Maico
Elektroapparate-Fabrik GmbH / Registergericht
Freiburg, HRB 601233 / Villingen-Schwenningen
Art.-Nr. : 0083.0859
PBEP / FördervolumenBEP / Pfs, BEP : 5,945 kW / 22.300
m3/h / 591 Pa
nBEP : 1.480 1/min
spezifisches Verhältnis : ca. 1
Informationen zur Zerlegung und Entsorgung : siehe
Montageanleitung
Informationen zu Einbau, Betrieb und Instandhaltung :
siehe Montageanleitung
Verwendete Gegenstände bei der Effizienz-Messung, die
nicht durch die Messkategorie beschrieben sind : -
IBEP : 11,8 A
SchallleistungspegelLWA7 : 98 dB(A)
Technische Daten nach ErP im Best Efficiency Point
(BEP)
Gesamteffizienz e : 62 %
Messkategorie : C
Effizienzkategorie : statisch
Effizienzgrad N : 63
VSD erforderlich : nein
Herstellungsjahr : siehe Typenschild
Herstellername / Amtliche Registriernummer /
Niederlassungsort des Herstellers : Maico
Elektroapparate-Fabrik GmbH / Registergericht
Freiburg, HRB 601233 / Villingen-Schwenningen
Art.-Nr. : 0083.0859
PBEP / FördervolumenBEP / Pfs, BEP : 5,945 kW / 22.300
m3/h / 591 Pa
nBEP : 1.480 1/min
spezifisches Verhältnis : ca. 1
Informationen zur Zerlegung und Entsorgung : siehe
Montageanleitung
Informationen zu Einbau, Betrieb und Instandhaltung :
siehe Montageanleitung
Verwendete Gegenstände bei der Effizienz-Messung, die
nicht durch die Messkategorie beschrieben sind : -
IBEP : 11,8 A
SchallleistungspegelLWA7 : 98 dB(A)
Hersteller: MAICO
DAS 90/4 Axialventilator
Artikelnummer: 0083.0859
Menge: 1,000 Stck

**10.551 DAS 100/ Axialventilator Axialventilator, DN 1000, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 37.000 m3/h
FördervolumenNenn : 9.750 m3/h (im opt. Wirkungsgrad)
Druck pfs, Nenn : 223 Pa (im opt. Wirkungsgrad)
Drehzahl nNenn : 740 1/min (im opt. Wirkungsgrad)
Drehzahl : 735 1/min
Laufradtyp : axial
Drehzahlsteuerbar : +
Reversierbarkeit : -
Spannungsart : Drehstrom
Bemessungsspannung : 400 V
Netzfrequenz : 50 Hz
Nennleistung : 1.122 W (im opt. Wirkungsgrad)
INenn : 3,5 A (im opt. Wirkungsgrad)
IMax : 4,5 A
Schutzart : IP 55
Wärmeklasse : F
Einbauort : Wand
Einbaulage : senkrecht
Material Gehäuse : Stahlblech, lackiert
Gewicht : 130 kg
Nennweite : 1.000 mm
Breite : 1.250 mm
Höhe : 1.250 mm
Tiefe : 560 mm
Fördermitteltemperatur bei Nennstrom : 50  C
Fördermitteltemperatur bei IMax : -20  C bis 50  C
Verpackungseinheit : 1 Stück
Sortiment : C
GTIN (EAN) : 4012799838609
Technische Daten nach ErP im Best Efficiency Point
(BEP)
Gesamteffizienz e : 53,8 %
Messkategorie : C
Effizienzkategorie : statisch
Effizienzgrad N : 60
VSD erforderlich : nein
Herstellungsjahr : siehe Typenschild
Herstellername / Amtliche Registriernummer /
Niederlassungsort des Herstellers : Maico
Elektroapparate-Fabrik GmbH / Registergericht
Freiburg, HRB 601233 / Villingen-Schwenningen
Art.-Nr. : 0083.0860
PBEP / FördervolumenBEP / Pfs, BEP : 1,122 kW / 9.750
m3/h / 223 Pa
nBEP : 740 1/min
spezifisches Verhältnis : ca. 1
Informationen zur Zerlegung und Entsorgung : siehe
Montageanleitung
Informationen zu Einbau, Betrieb und Instandhaltung :
siehe Montageanleitung
Verwendete Gegenstände bei der Effizienz-Messung, die
nicht durch die Messkategorie beschrieben sind : -
SchallleistungspegelLWA7 : 83 dB(A)
Technische Daten nach ErP im Best Efficiency Point
(BEP)
Gesamteffizienz e : 53,8 %
Messkategorie : C
Effizienzkategorie : statisch
Effizienzgrad N : 60
VSD erforderlich : nein
Herstellungsjahr : siehe Typenschild
Herstellername / Amtliche Registriernummer /
Niederlassungsort des Herstellers : Maico
Elektroapparate-Fabrik GmbH / Registergericht
Freiburg, HRB 601233 / Villingen-Schwenningen
Art.-Nr. : 0083.0860
PBEP / FördervolumenBEP / Pfs, BEP : 1,122 kW / 9.750
m3/h / 223 Pa
nBEP : 740 1/min
spezifisches Verhältnis : ca. 1
Informationen zur Zerlegung und Entsorgung : siehe
Montageanleitung
Informationen zu Einbau, Betrieb und Instandhaltung :
siehe Montageanleitung
Verwendete Gegenstände bei der Effizienz-Messung, die
nicht durch die Messkategorie beschrieben sind : -
SchallleistungspegelLWA7 : 83 dB(A)
Hersteller: MAICO
DAS 100/8 Axialventilator
Artikelnummer: 0083.0860
Menge: 1,000 Stck

**10.552 DAS 100/ Axialventilator Axialventilator, DN 1000, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 48.000 m3/h
FördervolumenNenn : 13.000 m3/h (im opt. Wirkungsgrad)
Druck pfs, Nenn : 396 Pa (im opt. Wirkungsgrad)
Drehzahl nNenn : 990 1/min (im opt. Wirkungsgrad)
Drehzahl : 980 1/min
Laufradtyp : axial
Drehzahlsteuerbar : +
Reversierbarkeit : -
Spannungsart : Drehstrom
Bemessungsspannung : 400 V
Netzfrequenz : 50 Hz
Nennleistung : 2.414 W (im opt. Wirkungsgrad)
INenn : 7,9 A (im opt. Wirkungsgrad)
IMax : 10 A
Schutzart : IP 55
Wärmeklasse : F
Einbauort : Wand
Einbaulage : senkrecht
Material Gehäuse : Stahlblech, lackiert
Gewicht : 168 kg
Nennweite : 1.000 mm
Breite : 1.250 mm
Höhe : 1.250 mm
Tiefe : 655 mm
Fördermitteltemperatur bei Nennstrom : 50  C
Fördermitteltemperatur bei IMax : -20  C bis 50  C
Verpackungseinheit : 1 Stück
Sortiment : C
GTIN (EAN) : 4012799838616
Technische Daten nach ErP im Best Efficiency Point
(BEP)
Gesamteffizienz e : 59,3 %
Messkategorie : C
Effizienzkategorie : statisch
Effizienzgrad N : 63
VSD erforderlich : nein
Herstellungsjahr : siehe Typenschild
Herstellername / Amtliche Registriernummer /
Niederlassungsort des Herstellers : Maico
Elektroapparate-Fabrik GmbH / Registergericht
Freiburg, HRB 601233 / Villingen-Schwenningen
Art.-Nr. : 0083.0861
PBEP / FördervolumenBEP / Pfs, BEP : 2,414 kW / 13.000
m3/h / 396 Pa
nBEP : 990 1/min
spezifisches Verhältnis : ca. 1
Informationen zur Zerlegung und Entsorgung : siehe
Montageanleitung
Informationen zu Einbau, Betrieb und Instandhaltung :
siehe Montageanleitung
Verwendete Gegenstände bei der Effizienz-Messung, die
nicht durch die Messkategorie beschrieben sind : -
IBEP : 7,9 A
SchallleistungspegelLWA7 : 90 dB(A)
Technische Daten nach ErP im Best Efficiency Point
(BEP)
Gesamteffizienz e : 59,3 %
Messkategorie : C
Effizienzkategorie : statisch
Effizienzgrad N : 63
VSD erforderlich : nein
Herstellungsjahr : siehe Typenschild
Herstellername / Amtliche Registriernummer /
Niederlassungsort des Herstellers : Maico
Elektroapparate-Fabrik GmbH / Registergericht
Freiburg, HRB 601233 / Villingen-Schwenningen
Art.-Nr. : 0083.0861
PBEP / FördervolumenBEP / Pfs, BEP : 2,414 kW / 13.000
m3/h / 396 Pa
nBEP : 990 1/min
spezifisches Verhältnis : ca. 1
Informationen zur Zerlegung und Entsorgung : siehe
Montageanleitung
Informationen zu Einbau, Betrieb und Instandhaltung :
siehe Montageanleitung
Verwendete Gegenstände bei der Effizienz-Messung, die
nicht durch die Messkategorie beschrieben sind : -
IBEP : 7,9 A
SchallleistungspegelLWA7 : 90 dB(A)
Hersteller: MAICO
DAS 100/6 Axialventilator
Artikelnummer: 0083.0861
Menge: 1,000 Stck

**10.553 DAS 100/ Axialventilator Axialventilator, DN 1000, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 69.000 m3/h
FördervolumenNenn : 19.500 m3/h (im opt. Wirkungsgrad)
Druck pfs, Nenn : 892 Pa (im opt. Wirkungsgrad)
Drehzahl nNenn : 1.480 1/min (im opt. Wirkungsgrad)
Drehzahl : 1.470 1/min
Laufradtyp : axial
Drehzahlsteuerbar : +
Reversierbarkeit : -
Spannungsart : Drehstrom
Bemessungsspannung : 400 V
Netzfrequenz : 50 Hz
Nennleistung : 7.718 W
INenn : 14,8 A (im opt. Wirkungsgrad)
IMax : 17,5 A
Schutzart : IP 55
Wärmeklasse : F
Einbauort : Wand
Einbaulage : senkrecht
Material Gehäuse : Stahlblech, lackiert
Gewicht : 132 kg
Nennweite : 1.000 mm
Breite : 1.250 mm
Höhe : 1.250 mm
Tiefe : 655 mm
Fördermitteltemperatur bei Nennstrom : 50  C
Fördermitteltemperatur bei IMax : -20  C bis 50  C
Verpackungseinheit : 1 Stück
Sortiment : C
GTIN (EAN) : 4012799838623
Technische Daten nach ErP im Best Efficiency Point
(BEP)
Gesamteffizienz e : 63 %
Messkategorie : C
Effizienzkategorie : statisch
Effizienzgrad N : 64
VSD erforderlich : nein
Herstellungsjahr : siehe Typenschild
Herstellername / Amtliche Registriernummer /
Niederlassungsort des Herstellers : Maico
Elektroapparate-Fabrik GmbH / Registergericht
Freiburg, HRB 601233 / Villingen-Schwenningen
Art.-Nr. : 0083.0862
PBEP / FördervolumenBEP / Pfs, BEP : 7,718 kW / 19.500
m3/h / 892 Pa
nBEP : 1.480 1/min
spezifisches Verhältnis : ca. 1
Informationen zur Zerlegung und Entsorgung : siehe
Montageanleitung
Informationen zu Einbau, Betrieb und Instandhaltung :
siehe Montageanleitung
Verwendete Gegenstände bei der Effizienz-Messung, die
nicht durch die Messkategorie beschrieben sind : -
IBEP : 14,8 A
SchallleistungspegelLWA7 : 98 dB(A)
Technische Daten nach ErP im Best Efficiency Point
(BEP)
Gesamteffizienz e : 63 %
Messkategorie : C
Effizienzkategorie : statisch
Effizienzgrad N : 64
VSD erforderlich : nein
Herstellungsjahr : siehe Typenschild
Herstellername / Amtliche Registriernummer /
Niederlassungsort des Herstellers : Maico
Elektroapparate-Fabrik GmbH / Registergericht
Freiburg, HRB 601233 / Villingen-Schwenningen
Art.-Nr. : 0083.0862
PBEP / FördervolumenBEP / Pfs, BEP : 7,718 kW / 19.500
m3/h / 892 Pa
nBEP : 1.480 1/min
spezifisches Verhältnis : ca. 1
Informationen zur Zerlegung und Entsorgung : siehe
Montageanleitung
Informationen zu Einbau, Betrieb und Instandhaltung :
siehe Montageanleitung
Verwendete Gegenstände bei der Effizienz-Messung, die
nicht durch die Messkategorie beschrieben sind : -
IBEP : 14,8 A
SchallleistungspegelLWA7 : 98 dB(A)
Hersteller: MAICO
DAS 100/4 Axialventilator
Artikelnummer: 0083.0862
Menge: 1,000 Stck

**10.554 DAS 112/ Axialventilator Axialventilator, DN 1120, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 63.000 m3/h
FördervolumenNenn : 48.800 m3/h (im opt. Wirkungsgrad)
Druck pfs, Nenn : 350 Pa (im opt. Wirkungsgrad)
Drehzahl nNenn : 960 1/min (im opt. Wirkungsgrad)
Drehzahl : 970 1/min
Laufradtyp : axial
Drehzahlsteuerbar : +
Reversierbarkeit : -
Spannungsart : Drehstrom
Bemessungsspannung : 400 V
Netzfrequenz : 50 Hz
Nennleistung : 6.002 W (im opt. Wirkungsgrad)
INenn : 11,1 A (im opt. Wirkungsgrad)
IMax : 13,5 A
Schutzart : IP 55
Wärmeklasse : F
Einbauort : Wand
Einbaulage : senkrecht
Material Gehäuse : Stahlblech, lackiert
Gewicht : 133 kg
Nennweite : 1.125 mm
Breite : 1.380 mm
Höhe : 1.380 mm
Tiefe : 655 mm
Fördermitteltemperatur bei Nennstrom : 50  C
Fördermitteltemperatur bei IMax : -20  C bis 50  C
Verpackungseinheit : 1 Stück
Sortiment : C
GTIN (EAN) : 4012799838647
Technische Daten nach ErP im Best Efficiency Point
(BEP)
Gesamteffizienz e : 37,8 %
Messkategorie : C
Effizienzkategorie : statisch
Effizienzgrad N : 39
VSD erforderlich : nein
Herstellungsjahr : siehe Typenschild
Herstellername / Amtliche Registriernummer /
Niederlassungsort des Herstellers : Maico
Elektroapparate-Fabrik GmbH / Registergericht
Freiburg, HRB 601233 / Villingen-Schwenningen
Art.-Nr. : 0083.0864
PBEP / FördervolumenBEP / Pfs, BEP : 6,002 kW / 48.800
m3/h / 350 Pa
nBEP : 960 1/min
spezifisches Verhältnis : ca. 1
Informationen zur Zerlegung und Entsorgung : siehe
Montageanleitung
Informationen zu Einbau, Betrieb und Instandhaltung :
siehe Montageanleitung
Verwendete Gegenstände bei der Effizienz-Messung, die
nicht durch die Messkategorie beschrieben sind : -
IBEP : 11,1 A
SchallleistungspegelLWA7 : 93 dB(A)
Technische Daten nach ErP im Best Efficiency Point
(BEP)
Gesamteffizienz e : 37,8 %
Messkategorie : C
Effizienzkategorie : statisch
Effizienzgrad N : 39
VSD erforderlich : nein
Herstellungsjahr : siehe Typenschild
Herstellername / Amtliche Registriernummer /
Niederlassungsort des Herstellers : Maico
Elektroapparate-Fabrik GmbH / Registergericht
Freiburg, HRB 601233 / Villingen-Schwenningen
Art.-Nr. : 0083.0864
PBEP / FördervolumenBEP / Pfs, BEP : 6,002 kW / 48.800
m3/h / 350 Pa
nBEP : 960 1/min
spezifisches Verhältnis : ca. 1
Informationen zur Zerlegung und Entsorgung : siehe
Montageanleitung
Informationen zu Einbau, Betrieb und Instandhaltung :
siehe Montageanleitung
Verwendete Gegenstände bei der Effizienz-Messung, die
nicht durch die Messkategorie beschrieben sind : -
IBEP : 11,1 A
SchallleistungspegelLWA7 : 93 dB(A)
Hersteller: MAICO
DAS 112/6 Axialventilator
Artikelnummer: 0083.0864
Menge: 1,000 Stck

**10.555 DAS 125/ Axialventilator Axialventilator, DN 1250, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 56.000 m3/h
FördervolumenNenn : 42.900 m3/h (im opt. Wirkungsgrad)
Druck pfs, Nenn : 215 Pa (im opt. Wirkungsgrad)
Drehzahl nNenn : 730 1/min (im opt. Wirkungsgrad)
Drehzahl : 730 1/min
Laufradtyp : axial
Drehzahlsteuerbar : +
Reversierbarkeit : -
Spannungsart : Drehstrom
Bemessungsspannung : 400 V
Netzfrequenz : 50 Hz
Nennleistung : 3.448 W (im opt. Wirkungsgrad)
INenn : 6,9 A (im opt. Wirkungsgrad)
IMax : 8,9 A
Schutzart : IP 55
Wärmeklasse : F
Einbauort : Wand
Einbaulage : senkrecht
Material Gehäuse : Stahlblech, lackiert
Gewicht : 147 kg
Nennweite : 1.250 mm
Breite : 1.530 mm
Höhe : 1.530 mm
Tiefe : 655 mm
Fördermitteltemperatur bei Nennstrom : 50  C
Fördermitteltemperatur bei IMax : -20  C bis 50  C
Verpackungseinheit : 1 Stück
Sortiment : C
GTIN (EAN) : 4012799838654
Technische Daten nach ErP im Best Efficiency Point
(BEP)
Gesamteffizienz e : 35,5 %
Messkategorie : C
Effizienzkategorie : statisch
Effizienzgrad N : 38
VSD erforderlich : nein
Herstellungsjahr : siehe Typenschild
Herstellername / Amtliche Registriernummer /
Niederlassungsort des Herstellers : Maico
Elektroapparate-Fabrik GmbH / Registergericht
Freiburg, HRB 601233 / Villingen-Schwenningen
Art.-Nr. : 0083.0865
PBEP / FördervolumenBEP / Pfs, BEP : 3,448 kW / 42.900
m3/h / 215 Pa
nBEP : 730 1/min
spezifisches Verhältnis : ca. 1
Informationen zur Zerlegung und Entsorgung : siehe
Montageanleitung
Informationen zu Einbau, Betrieb und Instandhaltung :
siehe Montageanleitung
Verwendete Gegenstände bei der Effizienz-Messung, die
nicht durch die Messkategorie beschrieben sind : -
IBEP : 6,9 A
SchallleistungspegelLWA7 : 88 dB(A)
Technische Daten nach ErP im Best Efficiency Point
(BEP)
Gesamteffizienz e : 35,5 %
Messkategorie : C
Effizienzkategorie : statisch
Effizienzgrad N : 38
VSD erforderlich : nein
Herstellungsjahr : siehe Typenschild
Herstellername / Amtliche Registriernummer /
Niederlassungsort des Herstellers : Maico
Elektroapparate-Fabrik GmbH / Registergericht
Freiburg, HRB 601233 / Villingen-Schwenningen
Art.-Nr. : 0083.0865
PBEP / FördervolumenBEP / Pfs, BEP : 3,448 kW / 42.900
m3/h / 215 Pa
nBEP : 730 1/min
spezifisches Verhältnis : ca. 1
Informationen zur Zerlegung und Entsorgung : siehe
Montageanleitung
Informationen zu Einbau, Betrieb und Instandhaltung :
siehe Montageanleitung
Verwendete Gegenstände bei der Effizienz-Messung, die
nicht durch die Messkategorie beschrieben sind : -
IBEP : 6,9 A
SchallleistungspegelLWA7 : 88 dB(A)
Hersteller: MAICO
DAS 125/8 Axialventilator
Artikelnummer: 0083.0865
Menge: 1,000 Stck

**10.556 DAS 125/ Axialventilator Axialventilator, DN 1250, Drehstrom**
Merkmale:
8- bis 10-blättrige Flügelräder aus Kunststoff.
Dynamisch gewuchtet gemäß Gütestufe 6.3, DIN ISO 1940.
Hohe Schutzart IP 55.
Einfache Anbringung mittels Wandring.
Schutzgitter auf der Saugseite, lackiert.
Förderrichtung:
Nur für Entlüftung (Rechtslauf).
Motor:
Nicht zur Förderung wasserdampfgesättigter Luft
geeignet.
Überlastungsschutz mit bauseitigem Motorschutzschalter.
Drehzahlregelung mit Frequenzumrichter MFU.
Wärmeklasse F.
Elektrischer Anschluss:
Im Klemmkasten auf Motor.
Sicherheitshinweise:
Für Ventilatoren mit Leistungsaufnahme > 4 kW muss zur
Anlaufstrombegrenzung ein bauseitiger
Stern-/Dreieckschalter verwendet werden.
Der Ventilator darf nur in Betrieb genommen werden,
wenn der Berührungsschutz des Laufrades gemäß DIN EN
ISO 13857 gewährleistet ist.
Nicht mit Transformator regelbar.
Technische Daten
Ausführung : Stahlring
Fördervolumen : 72.000 m3/h
FördervolumenNenn : 57.200 m3/h (im opt. Wirkungsgrad)
Druck pfs, Nenn : 383 Pa (im opt. Wirkungsgrad)
Drehzahl nNenn : 970 1/min (im opt. Wirkungsgrad)
Drehzahl : 980 1/min
Laufradtyp : axial
Drehzahlsteuerbar : +
Reversierbarkeit : -
Spannungsart : Drehstrom
Bemessungsspannung : 400 V
Netzfrequenz : 50 Hz
Nennleistung : 7.497 W (im opt. Wirkungsgrad)
INenn : 14,1 A (im opt. Wirkungsgrad)
IMax : 17 A
Schutzart : IP 55
Wärmeklasse : F
Einbauort : Wand
Einbaulage : senkrecht
Material Gehäuse : Stahlblech, lackiert
Gewicht : 175 kg
Nennweite : 1.250 mm
Breite : 1.530 mm
Höhe : 1.530 mm
Tiefe : 745 mm
Fördermitteltemperatur bei Nennstrom : 50  C
Fördermitteltemperatur bei IMax : -20  C bis 50  C
Verpackungseinheit : 1 Stück
Sortiment : C
GTIN (EAN) : 4012799838661
Technische Daten nach ErP im Best Efficiency Point
(BEP)
Gesamteffizienz e : 38,7 %
Messkategorie : C
Effizienzkategorie : statisch
Effizienzgrad N : 40
VSD erforderlich : nein
Herstellungsjahr : siehe Typenschild
Herstellername / Amtliche Registriernummer /
Niederlassungsort des Herstellers : Maico
Elektroapparate-Fabrik GmbH / Registergericht
Freiburg, HRB 601233 / Villingen-Schwenningen
Art.-Nr. : 0083.0866
PBEP / FördervolumenBEP / Pfs, BEP : 7,497 kW / 57.200
m3/h / 383 Pa
nBEP : 970 1/min
spezifisches Verhältnis : ca. 1
Informationen zur Zerlegung und Entsorgung : siehe
Montageanleitung
Informationen zu Einbau, Betrieb und Instandhaltung :
siehe Montageanleitung
Verwendete Gegenstände bei der Effizienz-Messung, die
nicht durch die Messkategorie beschrieben sind : -
IBEP : 14,1 A
SchallleistungspegelLWA7 : 96 dB(A)
Technische Daten nach ErP im Best Efficiency Point
(BEP)
Gesamteffizienz e : 38,7 %
Messkategorie : C
Effizienzkategorie : statisch
Effizienzgrad N : 40
VSD erforderlich : nein
Herstellungsjahr : siehe Typenschild
Herstellername / Amtliche Registriernummer /
Niederlassungsort des Herstellers : Maico
Elektroapparate-Fabrik GmbH / Registergericht
Freiburg, HRB 601233 / Villingen-Schwenningen
Art.-Nr. : 0083.0866
PBEP / FördervolumenBEP / Pfs, BEP : 7,497 kW / 57.200
m3/h / 383 Pa
nBEP : 970 1/min
spezifisches Verhältnis : ca. 1
Informationen zur Zerlegung und Entsorgung : siehe
Montageanleitung
Informationen zu Einbau, Betrieb und Instandhaltung :
siehe Montageanleitung
Verwendete Gegenstände bei der Effizienz-Messung, die
nicht durch die Messkategorie beschrieben sind : -
IBEP : 14,1 A
SchallleistungspegelLWA7 : 96 dB(A)
Hersteller: MAICO
DAS 125/6 Axialventilator
Artikelnummer: 0083.0866
Menge: 1,000 Stck

**10.557 DZL 45/6 Axial-Rohrventilator Axial-Rohrventilator, DN 450, Drehstrom**
Merkmale:
Rohrhülse aus verzinktem Stahlblech, beidseitig mit
Flansch und Nachleitwerk.
8-blättrige Flügelräder aus glasfaserverstärktem
Polyamid. Dynamisch gewuchtet in 2 Ebenen, gemäß
Gütestufe 6.3, DIN ISO 1940, Teil 1.
Flanschbohrungen gemäß DIN 24154, Blatt 2, 7/66.
DZL 56/6 B und DZL 56/4 B: Flanschbohrungen gemäß DIN
24145, Teil 2, 7/90.
Hohe Schutzart IP 55.
Zur Vermeidung von Schwingungsübertragungen auf das
Rohrsystem: Elastische Verbindungsstutzen, Füße und
Schwingungsdämpfer verwenden.
Einbau in jeder Lage möglich.
Motor:
Asynchronmotor, drehzahlsteuerbar. Ausnahme: Typ
DZL 40/2 B.
Nicht zur Förderung wasserdampfgesättigter Luft
geeignet.
Rohrventilatoren EZL / DZL sind nicht reversierbar.
Drehstrommotor:
Typenreihe DZL
Bemessungsspannung 400 V, 50 Hz.
Thermischer Überlastungsschutz serienmäßig. Bei
polumschaltbaren Axial-Rohrventilatoren auf Anfrage
erhältlich.
Die Anschlüsse sind potenzialfrei auf Klemme geführt
und müssen an einen Motorvollschutzschalter z. B. MV 25
oder den Steuerstromkreis eines Schützes angeschlossen
werden.
Polumschaltbare Motoren mit den Drehzahlverhältnissen
8/4 oder 4/2 sind im Dahlanderprinzip geschaltet.
Elektrischer Anschluss:
Außenliegender Klemmenkasten mit Kabeltülle.
Sicherheitshinweise:
Bei freier Ansaugung darf der Ventilator nur in Betrieb
genommen werden, wenn der Berührungsschutz des
Flügelrades gemäß DIN EN 13857 gewährleistet ist.
Technische Daten
Ausführung : Leitwerk
Fördervolumen : 4.370 m3/h
Laufradtyp : axial
Drehzahlsteuerbar : +
Reversierbarkeit : -
Spannungsart : Drehstrom
Bemessungsspannung : 400 V
Netzfrequenz : 50 Hz
IMax : 0,8 A
Schutzart : IP 55
Netzzuleitung : 7 x 1,5 mm2
Einbaulage : senkrecht / waagerecht
Material : Stahlblech, verzinkt
Gewicht : 20,6 kg
Nennweite : 450 mm
Breite : 512 mm
Höhe : 512 mm
Tiefe : 310 mm
Fördermitteltemperatur bei Nennstrom : 60  C
Fördermitteltemperatur bei IMax : -20  C bis 60  C
Verpackungseinheit : 1 Stück
Sortiment : C
GTIN (EAN) : 4012799860853
Technische Daten nach ErP im Best Efficiency Point
(BEP)
Gesamteffizienz e : 42 %
Messkategorie : D
Effizienzkategorie : total
Effizienzgrad N : 52,8
VSD erforderlich : nein
Herstellungsjahr : siehe Typenschild
Herstellername / Amtliche Registriernummer /
Niederlassungsort des Herstellers : Maico
Elektroapparate-Fabrik GmbH / Registergericht
Freiburg, HRB 601233 / Villingen-Schwenningen
Art.-Nr. : 0086.0085
PBEP / FördervolumenBEP / Pfs, BEP : 0,16 kW / 2.970
m3/h / 80 Pa
nBEP : 986 1/min
spezifisches Verhältnis : ca. 1
Informationen zur Zerlegung und Entsorgung : siehe
Montageanleitung
Verwendete Gegenstände bei der Effizienz-Messung, die
nicht durch die Messkategorie beschrieben sind : -
IBEP : 0,55 A
SchallleistungspegelLWA5 : 69 dB(A)
Technische Daten nach ErP im Best Efficiency Point
(BEP)
Gesamteffizienz e : 42 %
Messkategorie : D
Effizienzkategorie : total
Effizienzgrad N : 52,8
VSD erforderlich : nein
Herstellungsjahr : siehe Typenschild
Herstellername / Amtliche Registriernummer /
Niederlassungsort des Herstellers : Maico
Elektroapparate-Fabrik GmbH / Registergericht
Freiburg, HRB 601233 / Villingen-Schwenningen
Art.-Nr. : 0086.0085
PBEP / FördervolumenBEP / Pfs, BEP : 0,16 kW / 2.970
m3/h / 80 Pa
nBEP : 986 1/min
spezifisches Verhältnis : ca. 1
Informationen zur Zerlegung und Entsorgung : siehe
Montageanleitung
Verwendete Gegenstände bei der Effizienz-Messung, die
nicht durch die Messkategorie beschrieben sind : -
IBEP : 0,55 A
SchallleistungspegelLWA5 : 69 dB(A)
Hersteller: MAICO
DZL 45/6 B Axial-Rohrventilator
Artikelnummer: 0086.0085
Menge: 1,000 Stck

**10.558 DZL 56/6 Axial-Rohrventilator Axial-Rohrventilator, DN 560, Drehstrom**
Merkmale:
Rohrhülse aus verzinktem Stahlblech, beidseitig mit
Flansch und Nachleitwerk.
8-blättrige Flügelräder aus glasfaserverstärktem
Polyamid. Dynamisch gewuchtet in 2 Ebenen, gemäß
Gütestufe 6.3, DIN ISO 1940, Teil 1.
Flanschbohrungen gemäß DIN 24154, Blatt 2, 7/66.
DZL 56/6 B und DZL 56/4 B: Flanschbohrungen gemäß DIN
24145, Teil 2, 7/90.
Hohe Schutzart IP 55.
Zur Vermeidung von Schwingungsübertragungen auf das
Rohrsystem: Elastische Verbindungsstutzen, Füße und
Schwingungsdämpfer verwenden.
Einbau in jeder Lage möglich.
Motor:
Asynchronmotor, drehzahlsteuerbar. Ausnahme: Typ
DZL 40/2 B.
Nicht zur Förderung wasserdampfgesättigter Luft
geeignet.
Rohrventilatoren EZL / DZL sind nicht reversierbar.
Drehstrommotor:
Typenreihe DZL
Bemessungsspannung 400 V, 50 Hz.
Thermischer Überlastungsschutz serienmäßig. Bei
polumschaltbaren Axial-Rohrventilatoren auf Anfrage
erhältlich.
Die Anschlüsse sind potenzialfrei auf Klemme geführt
und müssen an einen Motorvollschutzschalter z. B. MV 25
oder den Steuerstromkreis eines Schützes angeschlossen
werden.
Polumschaltbare Motoren mit den Drehzahlverhältnissen
8/4 oder 4/2 sind im Dahlanderprinzip geschaltet.
Elektrischer Anschluss:
Außenliegender Klemmenkasten mit Kabeltülle.
Sicherheitshinweise:
Bei freier Ansaugung darf der Ventilator nur in Betrieb
genommen werden, wenn der Berührungsschutz des
Flügelrades gemäß DIN EN 13857 gewährleistet ist.
Technische Daten
Ausführung : Leitwerk
Fördervolumen : 8.400 m3/h
Laufradtyp : axial
Drehzahlsteuerbar : +
Reversierbarkeit : -
Spannungsart : Drehstrom
Bemessungsspannung : 400 V
Netzfrequenz : 50 Hz
IMax : 1,3 A
Schutzart : IP 55
Wärmeklasse : F
Einbaulage : senkrecht / waagerecht
Material : Stahlblech, verzinkt
Gewicht : 29,7 kg
Nennweite : 560 mm
Breite : 664 mm
Höhe : 664 mm
Tiefe : 400 mm
Fördermitteltemperatur bei Nennstrom : 60  C
Fördermitteltemperatur bei IMax : -20  C bis 60  C
Verpackungseinheit : 1 Stück
Sortiment : C
GTIN (EAN) : 4012799860891
Technische Daten nach ErP im Best Efficiency Point
(BEP)
Gesamteffizienz e : 46,8 %
Messkategorie : D
Effizienzkategorie : total
Effizienzgrad N : 55,9
VSD erforderlich : nein
Herstellungsjahr : siehe Typenschild
Herstellername / Amtliche Registriernummer /
Niederlassungsort des Herstellers : Maico
Elektroapparate-Fabrik GmbH / Registergericht
Freiburg, HRB 601233 / Villingen-Schwenningen
Art.-Nr. : 0086.0089
PBEP / FördervolumenBEP / Pfs, BEP : 0,365 kW / 5.800
m3/h / 106 Pa
nBEP : 950 1/min
spezifisches Verhältnis : ca. 1
Informationen zur Zerlegung und Entsorgung : siehe
Montageanleitung
Informationen zu Einbau, Betrieb und Instandhaltung :
siehe Montageanleitung
Verwendete Gegenstände bei der Effizienz-Messung, die
nicht durch die Messkategorie beschrieben sind : -
IBEP : 0,75 A
SchallleistungspegelLWA5 : 75 dB(A)
Technische Daten nach ErP im Best Efficiency Point
(BEP)
Gesamteffizienz e : 46,8 %
Messkategorie : D
Effizienzkategorie : total
Effizienzgrad N : 55,9
VSD erforderlich : nein
Herstellungsjahr : siehe Typenschild
Herstellername / Amtliche Registriernummer /
Niederlassungsort des Herstellers : Maico
Elektroapparate-Fabrik GmbH / Registergericht
Freiburg, HRB 601233 / Villingen-Schwenningen
Art.-Nr. : 0086.0089
PBEP / FördervolumenBEP / Pfs, BEP : 0,365 kW / 5.800
m3/h / 106 Pa
nBEP : 950 1/min
spezifisches Verhältnis : ca. 1
Informationen zur Zerlegung und Entsorgung : siehe
Montageanleitung
Informationen zu Einbau, Betrieb und Instandhaltung :
siehe Montageanleitung
Verwendete Gegenstände bei der Effizienz-Messung, die
nicht durch die Messkategorie beschrieben sind : -
IBEP : 0,75 A
SchallleistungspegelLWA5 : 75 dB(A)
Hersteller: MAICO
DZL 56/6 B Axial-Rohrventilator
Artikelnummer: 0086.0089
Menge: 1,000 Stck

**10.559 DZL 60/6 Axial-Rohrventilator Axial-Rohrventilator, DN 600, Drehstrom**
Merkmale:
Rohrhülse aus verzinktem Stahlblech, beidseitig mit
Flansch und Nachleitwerk.
8-blättrige Flügelräder aus glasfaserverstärktem
Polyamid. Dynamisch gewuchtet in 2 Ebenen, gemäß
Gütestufe 6.3, DIN ISO 1940, Teil 1.
Flanschbohrungen gemäß DIN 24154, Blatt 2, 7/66.
DZL 56/6 B und DZL 56/4 B: Flanschbohrungen gemäß DIN
24145, Teil 2, 7/90.
Hohe Schutzart IP 55.
Zur Vermeidung von Schwingungsübertragungen auf das
Rohrsystem: Elastische Verbindungsstutzen, Füße und
Schwingungsdämpfer verwenden.
Einbau in jeder Lage möglich.
Motor:
Asynchronmotor, drehzahlsteuerbar. Ausnahme: Typ
DZL 40/2 B.
Nicht zur Förderung wasserdampfgesättigter Luft
geeignet.
Rohrventilatoren EZL / DZL sind nicht reversierbar.
Drehstrommotor:
Typenreihe DZL
Bemessungsspannung 400 V, 50 Hz.
Thermischer Überlastungsschutz serienmäßig. Bei
polumschaltbaren Axial-Rohrventilatoren auf Anfrage
erhältlich.
Die Anschlüsse sind potenzialfrei auf Klemme geführt
und müssen an einen Motorvollschutzschalter z. B. MV 25
oder den Steuerstromkreis eines Schützes angeschlossen
werden.
Polumschaltbare Motoren mit den Drehzahlverhältnissen
8/4 oder 4/2 sind im Dahlanderprinzip geschaltet.
Elektrischer Anschluss:
Außenliegender Klemmenkasten mit Kabeltülle.
Sicherheitshinweise:
Bei freier Ansaugung darf der Ventilator nur in Betrieb
genommen werden, wenn der Berührungsschutz des
Flügelrades gemäß DIN EN 13857 gewährleistet ist.
Technische Daten
Ausführung : Leitwerk
Fördervolumen : 9.850 m3/h
Laufradtyp : axial
Drehzahlsteuerbar : +
Reversierbarkeit : -
Spannungsart : Drehstrom
Bemessungsspannung : 400 V
Netzfrequenz : 50 Hz
IMax : 1,3 A
Schutzart : IP 55
Wärmeklasse : F
Polumschaltbar : -
Netzzuleitung : 7 x 1,5 mm2
Einbaulage : senkrecht / waagerecht
Material : Stahlblech, verzinkt
Gewicht : 30,6 kg
Nennweite : 600 mm
Breite : 710 mm
Höhe : 710 mm
Tiefe : 400 mm
Fördermitteltemperatur bei Nennstrom : 60  C
Fördermitteltemperatur bei IMax : -20  C bis 60  C
Verpackungseinheit : 1 Stück
Sortiment : C
GTIN (EAN) : 4012799860914
Technische Daten nach ErP im Best Efficiency Point
(BEP)
Gesamteffizienz e : 44,5 %
Messkategorie : D
Effizienzkategorie : total
Effizienzgrad N : 53,1
VSD erforderlich : nein
Herstellungsjahr : siehe Typenschild
Herstellername / Amtliche Registriernummer /
Niederlassungsort des Herstellers : Maico
Elektroapparate-Fabrik GmbH / Registergericht
Freiburg, HRB 601233 / Villingen-Schwenningen
Art.-Nr. : 0086.0091
PBEP / FördervolumenBEP / Pfs, BEP : 0,435 kW / 7.110
m3/h / 98 Pa
nBEP : 910 1/min
spezifisches Verhältnis : ca. 1
Informationen zur Zerlegung und Entsorgung : siehe
Montageanleitung
Informationen zu Einbau, Betrieb und Instandhaltung :
siehe Montageanleitung
Verwendete Gegenstände bei der Effizienz-Messung, die
nicht durch die Messkategorie beschrieben sind : -
IBEP : 0,85 A
SchallleistungspegelLWA5 : 80 dB(A)
Technische Daten nach ErP im Best Efficiency Point
(BEP)
Gesamteffizienz e : 44,5 %
Messkategorie : D
Effizienzkategorie : total
Effizienzgrad N : 53,1
VSD erforderlich : nein
Herstellungsjahr : siehe Typenschild
Herstellername / Amtliche Registriernummer /
Niederlassungsort des Herstellers : Maico
Elektroapparate-Fabrik GmbH / Registergericht
Freiburg, HRB 601233 / Villingen-Schwenningen
Art.-Nr. : 0086.0091
PBEP / FördervolumenBEP / Pfs, BEP : 0,435 kW / 7.110
m3/h / 98 Pa
nBEP : 910 1/min
spezifisches Verhältnis : ca. 1
Informationen zur Zerlegung und Entsorgung : siehe
Montageanleitung
Informationen zu Einbau, Betrieb und Instandhaltung :
siehe Montageanleitung
Verwendete Gegenstände bei der Effizienz-Messung, die
nicht durch die Messkategorie beschrieben sind : -
IBEP : 0,85 A
SchallleistungspegelLWA5 : 80 dB(A)
Hersteller: MAICO
DZL 60/6 B Axial-Rohrventilator
Artikelnummer: 0086.0091
Menge: 1,000 Stck

**10.560 EZR 20/2 Axial-Rohrventilator Axial-Rohrventilator, DN 200, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 1.100 m3/h
Drehzahl : 2.850 1/min
Laufradtyp : axial
Drehzahlsteuerbar : +
Reversierbarkeit : +
Spannungsart : Wechselstrom
Bemessungsspannung : 230 V
Netzfrequenz : 50 Hz
Nennleistung : 65 W
INenn : 0,3 A
IMax : 0,51 A
Schutzart : IP 55
Wärmeklasse : B
Polumschaltbar : -
Einbaulage : waagerecht / senkrecht
Material : Stahlblech, verzinkt
Gewicht : 5,9 kg
Nennweite : 200 mm
Breite : 254 mm
Höhe : 317 mm
Tiefe : 240 mm
Fördermitteltemperatur bei Nennstrom : -20  C bis 60  C
Fördermitteltemperatur bei IMax : -20  C bis 60  C
Verpackungseinheit : 1 Stück
Sortiment : C
GTIN (EAN) : 4012799860006
Hersteller: MAICO
EZR 20/2 B Axial-Rohrventilator
Artikelnummer: 0086.0000
Menge: 1,000 Stck

**10.561 DZR 20/2 Axial-Rohrventilator Axial-Rohrventilator, DN 200, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 1.100 m3/h
Drehzahl : 2.850 1/min
Laufradtyp : axial
Drehzahlsteuerbar : +
Reversierbarkeit : +
Spannungsart : Drehstrom
Bemessungsspannung : 400 V
Netzfrequenz : 50 Hz
Nennleistung : 75 W
INenn : 0,2 A
IMax : 0,25 A
Schutzart : IP 55
Wärmeklasse : B
Polumschaltbar : -
Netzzuleitung : 7 x 1,5 mm2
Einbaulage : waagerecht / senkrecht
Material : Stahlblech, verzinkt
Gewicht : 6 kg
Nennweite : 200 mm
Breite : 254 mm
Höhe : 317 mm
Tiefe : 240 mm
Fördermitteltemperatur bei Nennstrom : -20  C bis 60  C
Fördermitteltemperatur bei IMax : -20  C bis 60  C
Verpackungseinheit : 1 Stück
Sortiment : C
GTIN (EAN) : 4012799860204
Hersteller: MAICO
DZR 20/2 B Axial-Rohrventilator
Artikelnummer: 0086.0020
Menge: 1,000 Stck

**10.562 EZR 25/4 Axial-Rohrventilator Axial-Rohrventilator, DN 250, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 1.000 m3/h
Drehzahl : 1.425 1/min
Laufradtyp : axial
Drehzahlsteuerbar : +
Reversierbarkeit : +
Spannungsart : Wechselstrom
Bemessungsspannung : 230 V
Netzfrequenz : 50 Hz
Nennleistung : 32 W
INenn : 0,16 A
IMax : 0,19 A
Schutzart : IP 54
Wärmeklasse : B
Polumschaltbar : -
Einbaulage : waagerecht / senkrecht
Material : Stahlblech, verzinkt
Gewicht : 5,8 kg
Nennweite : 250 mm
Breite : 304 mm
Höhe : 372 mm
Tiefe : 300 mm
Fördermitteltemperatur bei Nennstrom : -20  C bis 60  C
Fördermitteltemperatur bei IMax : -20  C bis 60  C
Verpackungseinheit : 1 Stück
Sortiment : C
GTIN (EAN) : 4012799864875
Hersteller: MAICO
EZR 25/4 D Axial-Rohrventilator
Artikelnummer: 0086.0487
Menge: 1,000 Stck

**10.563 EZR 25/2 Axial-Rohrventilator Axial-Rohrventilator, DN250, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 2.200 m3/h
FördervolumenNenn : 1.610 m3/h (im opt. Wirkungsgrad)
Druck pfs, Nenn : 160 Pa (im opt. Wirkungsgrad)
Drehzahl nNenn : 2.930 1/min (im opt. Wirkungsgrad)
Drehzahl : 2.961 1/min
Laufradtyp : axial
Drehzahlsteuerbar : +
Reversierbarkeit : +
Spannungsart : Wechselstrom
Bemessungsspannung : 230 V
Netzfrequenz : 50 Hz
Nennleistung : 195 W (im opt. Wirkungsgrad)
INenn : 1 A (im opt. Wirkungsgrad)
IMax : 1,2 A
Schutzart : IP 55
Wärmeklasse : F
Polumschaltbar : -
Einbaulage : waagerecht / senkrecht
Material : Stahlblech, verzinkt
Gewicht : 9,3 kg
Nennweite : 250 mm
Breite : 304 mm
Höhe : 372 mm
Tiefe : 300 mm
Fördermitteltemperatur bei Nennstrom : -20  C bis 60  C
Fördermitteltemperatur bei IMax : -20  C bis 60  C
Verpackungseinheit : 1 Stück
Sortiment : C
GTIN (EAN) : 4012799860020
Technische Daten nach ErP im Best Efficiency Point
(BEP)
Gesamteffizienz e : 47,5 %
Messkategorie : D
Effizienzkategorie : total
Effizienzgrad N : 58,4
VSD erforderlich : nein
Herstellungsjahr : siehe Typenschild
Herstellername / Amtliche Registriernummer /
Niederlassungsort des Herstellers : Maico
Elektroapparate-Fabrik GmbH / Registergericht
Freiburg, HRB 601233 / Villingen-Schwenningen
Art.-Nr. : 0086.0002
PBEP / FördervolumenBEP / Pfs, BEP : 0,191 kW / 1.720
m3/h
nBEP : 2.930 1/min
spezifisches Verhältnis : ca. 1
Informationen zur Zerlegung und Entsorgung : siehe
Montageanleitung
Informationen zu Einbau, Betrieb und Instandhaltung :
siehe Montageanleitung
Verwendete Gegenstände bei der Effizienz-Messung, die
nicht durch die Messkategorie beschrieben sind : -
pf, BEP : 190 Pa
SchallleistungspegelLWA5 : 78 dB(A)
Technische Daten nach ErP im Best Efficiency Point
(BEP)
Gesamteffizienz e : 47,5 %
Messkategorie : D
Effizienzkategorie : total
Effizienzgrad N : 58,4
VSD erforderlich : nein
Herstellungsjahr : siehe Typenschild
Herstellername / Amtliche Registriernummer /
Niederlassungsort des Herstellers : Maico
Elektroapparate-Fabrik GmbH / Registergericht
Freiburg, HRB 601233 / Villingen-Schwenningen
Art.-Nr. : 0086.0002
PBEP / FördervolumenBEP / Pfs, BEP : 0,191 kW / 1.720
m3/h
nBEP : 2.930 1/min
spezifisches Verhältnis : ca. 1
Informationen zur Zerlegung und Entsorgung : siehe
Montageanleitung
Informationen zu Einbau, Betrieb und Instandhaltung :
siehe Montageanleitung
Verwendete Gegenstände bei der Effizienz-Messung, die
nicht durch die Messkategorie beschrieben sind : -
pf, BEP : 190 Pa
SchallleistungspegelLWA5 : 78 dB(A)
Hersteller: MAICO
EZR 25/2 B Axial-Rohrventilator
Artikelnummer: 0086.0002
Menge: 1,000 Stck

**10.564 DZR 25/4 Axial-Rohrventilator Axial-Rohrventilator, DN 250, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 1.100 m3/h
Drehzahl : 1.425 1/min
Laufradtyp : axial
Drehzahlsteuerbar : +
Reversierbarkeit : +
Spannungsart : Drehstrom
Bemessungsspannung : 400 V
Netzfrequenz : 50 Hz
Nennleistung : 50 W
INenn : 0,15 A
IMax : 0,16 A
Schutzart : IP 54
Wärmeklasse : B
Polumschaltbar : -
Netzzuleitung : 5 x 1,5 mm2
Einbaulage : waagerecht / senkrecht
Material : Stahlblech, verzinkt
Gewicht : 5,7 kg
Nennweite : 250 mm
Breite : 304 mm
Höhe : 372 mm
Tiefe : 300 mm
Fördermitteltemperatur bei Nennstrom : -20  C bis 40  C
Fördermitteltemperatur bei IMax : -20  C bis 40  C
Verpackungseinheit : 1 Stück
Sortiment : C
GTIN (EAN) : 4012799864905
Hersteller: MAICO
DZR 25/4 D Axial-Rohrventilator
Artikelnummer: 0086.0490
Menge: 1,000 Stck

**10.565 DZR 25/2 Axial-Rohrventilator Axial-Rohrventilator, DN250, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 2.190 m3/h
FördervolumenNenn : 1.580 m3/h (im opt. Wirkungsgrad)
Druck pfs, Nenn : 137 Pa (im opt. Wirkungsgrad)
Drehzahl nNenn : 2.280 1/min (im opt. Wirkungsgrad)
Drehzahl : 2.913 1/min
Laufradtyp : axial
Drehzahlsteuerbar : +
Reversierbarkeit : +
Spannungsart : Drehstrom
Bemessungsspannung : 400 V
Netzfrequenz : 50 Hz
Nennleistung : 175 W (im opt. Wirkungsgrad)
INenn : 0,35 A (im opt. Wirkungsgrad)
IMax : 0,4 A
Schutzart : IP 55
Wärmeklasse : B
Polumschaltbar : -
Netzzuleitung : 7 x 1,5 mm2
Einbaulage : waagerecht / senkrecht
Material : Stahlblech, verzinkt
Gewicht : 9,3 kg
Nennweite : 250 mm
Breite : 304 mm
Höhe : 372 mm
Tiefe : 300 mm
Fördermitteltemperatur bei Nennstrom : 60  C
Fördermitteltemperatur bei IMax : 60  C
Verpackungseinheit : 1 Stück
Sortiment : C
GTIN (EAN) : 4012799860228
Technische Daten nach ErP im Best Efficiency Point
(BEP)
Gesamteffizienz e : 46,9 %
Messkategorie : D
Effizienzkategorie : total
Effizienzgrad N : 58,2
VSD erforderlich : nein
Herstellungsjahr : siehe Typenschild
Herstellername / Amtliche Registriernummer /
Niederlassungsort des Herstellers : Maico
Elektroapparate-Fabrik GmbH / Registergericht
Freiburg, HRB 601233 / Villingen-Schwenningen
Art.-Nr. : 0086.0022
PBEP / FördervolumenBEP / Pfs, BEP : 0,163 kW / 1.810
m3/h
nBEP : 2.890 1/min
spezifisches Verhältnis : ca. 1
Informationen zur Zerlegung und Entsorgung : siehe
Montageanleitung
Informationen zu Einbau, Betrieb und Instandhaltung :
siehe Montageanleitung
Verwendete Gegenstände bei der Effizienz-Messung, die
nicht durch die Messkategorie beschrieben sind : -
pf, BEP : 152 Pa
SchallleistungspegelLWA5 : 82 dB(A)
Technische Daten nach ErP im Best Efficiency Point
(BEP)
Gesamteffizienz e : 46,9 %
Messkategorie : D
Effizienzkategorie : total
Effizienzgrad N : 58,2
VSD erforderlich : nein
Herstellungsjahr : siehe Typenschild
Herstellername / Amtliche Registriernummer /
Niederlassungsort des Herstellers : Maico
Elektroapparate-Fabrik GmbH / Registergericht
Freiburg, HRB 601233 / Villingen-Schwenningen
Art.-Nr. : 0086.0022
PBEP / FördervolumenBEP / Pfs, BEP : 0,163 kW / 1.810
m3/h
nBEP : 2.890 1/min
spezifisches Verhältnis : ca. 1
Informationen zur Zerlegung und Entsorgung : siehe
Montageanleitung
Informationen zu Einbau, Betrieb und Instandhaltung :
siehe Montageanleitung
Verwendete Gegenstände bei der Effizienz-Messung, die
nicht durch die Messkategorie beschrieben sind : -
pf, BEP : 152 Pa
SchallleistungspegelLWA5 : 82 dB(A)
Hersteller: MAICO
DZR 25/2 B Axial-Rohrventilator
Artikelnummer: 0086.0022
Menge: 1,000 Stck

**10.566 DZR 25/8 Axial-Rohrventilator Axial-Rohrventilator, DN 250, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 500 m3/h / 1.100 m3/h
Drehzahl : 715 1/min / 1.425 1/min
Laufradtyp : axial
Drehzahlsteuerbar : +
Reversierbarkeit : +
Spannungsart : Drehstrom
Bemessungsspannung : 400 V
Netzfrequenz : 50 Hz
Nennleistung : 40 W / 80 W
INenn : 0,1 A / 0,3 A
IMax : 0,1 A / 0,3 A
Schutzart : IP 55
Wärmeklasse : B
Polumschaltbar : +
Polanzahl bei hoher Drehzahl : 4
Polanzahl bei niedriger Drehzahl : 8
Netzzuleitung : 5 x 1,5 mm2
Einbaulage : waagerecht / senkrecht
Material : Stahlblech, verzinkt
Gewicht : 7,3 kg
Nennweite : 250 mm
Breite : 304 mm
Höhe : 372 mm
Tiefe : 300 mm
Fördermitteltemperatur bei Nennstrom : -20  C bis 60  C
Fördermitteltemperatur bei IMax : -20  C bis 60  C
Verpackungseinheit : 1 Stück
Sortiment : C
GTIN (EAN) : 4012799860402
Hersteller: MAICO
DZR 25/84 B Axial-Rohrventilator
Artikelnummer: 0086.0040
Menge: 1,000 Stck

**10.567 EZR 30/6 Axial-Rohrventilator Axial-Rohrventilator, DN 300, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 1.200 m3/h
Drehzahl : 930 1/min
Laufradtyp : axial
Drehzahlsteuerbar : +
Reversierbarkeit : +
Spannungsart : Wechselstrom
Bemessungsspannung : 230 V
Netzfrequenz : 50 Hz
Nennleistung : 59 W
INenn : 0,3 A
IMax : 0,32 A
Schutzart : IP 55
Wärmeklasse : B
Polumschaltbar : -
Einbaulage : waagerecht / senkrecht
Material : Stahlblech, verzinkt
Gewicht : 8,4 kg
Nennweite : 300 mm
Breite : 380 mm
Höhe : 424 mm
Tiefe : 300 mm
Fördermitteltemperatur bei Nennstrom : 60  C
Fördermitteltemperatur bei IMax : -20  C bis 60  C
Verpackungseinheit : 1 Stück
Sortiment : C
GTIN (EAN) : 4012799860037
Hersteller: MAICO
EZR 30/6 B Axial-Rohrventilator
Artikelnummer: 0086.0003
Menge: 1,000 Stck

**10.568 EZR 30/4 Axial-Rohrventilator Axial-Rohrventilator, DN 300, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 1.800 m3/h
Drehzahl : 1.425 1/min
Laufradtyp : axial
Drehzahlsteuerbar : +
Reversierbarkeit : +
Spannungsart : Wechselstrom
Bemessungsspannung : 230 V
Netzfrequenz : 50 Hz
Nennleistung : 90 W
INenn : 0,41 A
IMax : 0,51 A
Schutzart : IP 55
Wärmeklasse : B
Polumschaltbar : -
Einbaulage : waagerecht / senkrecht
Material : Stahlblech, verzinkt
Gewicht : 8,5 kg
Nennweite : 300 mm
Breite : 380 mm
Höhe : 424 mm
Tiefe : 300 mm
Fördermitteltemperatur bei Nennstrom : 60  C
Fördermitteltemperatur bei IMax : -20  C bis 60  C
Verpackungseinheit : 1 Stück
Sortiment : C
GTIN (EAN) : 4012799860044
Hersteller: MAICO
EZR 30/4 B Axial-Rohrventilator
Artikelnummer: 0086.0004
Menge: 1,000 Stck

**10.569 EZR 30/2 Axial-Rohrventilator Axial-Rohrventilator, DN300, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 3.690 m3/h
FördervolumenNenn : 2.660 m3/h (im opt. Wirkungsgrad)
Druck pfs, Nenn : 165 Pa (im opt. Wirkungsgrad)
Drehzahl nNenn : 2.830 1/min (im opt. Wirkungsgrad)
Drehzahl : 2.884 1/min
Laufradtyp : axial
Drehzahlsteuerbar : +
Reversierbarkeit : +
Spannungsart : Wechselstrom
Bemessungsspannung : 230 V
Netzfrequenz : 50 Hz
Nennleistung : 350 W (im opt. Wirkungsgrad)
INenn : 1,6 A (im opt. Wirkungsgrad)
IMax : 2,4 A
Schutzart : IP 55
Wärmeklasse : B
Polumschaltbar : -
Einbaulage : waagerecht / senkrecht
Material : Stahlblech, verzinkt
Gewicht : 12,08 kg
Nennweite : 300 mm
Breite : 380 mm
Höhe : 424 mm
Tiefe : 300 mm
Fördermitteltemperatur bei Nennstrom : 60  C
Fördermitteltemperatur bei IMax : -20  C bis 60  C
Verpackungseinheit : 1 Stück
Sortiment : C
GTIN (EAN) : 4012799860051
Technische Daten nach ErP im Best Efficiency Point
(BEP)
Gesamteffizienz e : 51 %
Messkategorie : D
Effizienzkategorie : total
Effizienzgrad N : 60,4
VSD erforderlich : nein
Herstellungsjahr : siehe Typenschild
Herstellername / Amtliche Registriernummer /
Niederlassungsort des Herstellers : Maico
Elektroapparate-Fabrik GmbH / Registergericht
Freiburg, HRB 601233 / Villingen-Schwenningen
Art.-Nr. : 0086.0005
PBEP / FördervolumenBEP / Pfs, BEP : 0,32 kW / 3.140
m3/h
nBEP : 2.850 1/min
spezifisches Verhältnis : ca. 1
Informationen zur Zerlegung und Entsorgung : siehe
Montageanleitung
Informationen zu Einbau, Betrieb und Instandhaltung :
siehe Montageanleitung
Verwendete Gegenstände bei der Effizienz-Messung, die
nicht durch die Messkategorie beschrieben sind : -
pf, BEP : 187 Pa
SchallleistungspegelLWA5 : 83 dB(A)
Technische Daten nach ErP im Best Efficiency Point
(BEP)
Gesamteffizienz e : 51 %
Messkategorie : D
Effizienzkategorie : total
Effizienzgrad N : 60,4
VSD erforderlich : nein
Herstellungsjahr : siehe Typenschild
Herstellername / Amtliche Registriernummer /
Niederlassungsort des Herstellers : Maico
Elektroapparate-Fabrik GmbH / Registergericht
Freiburg, HRB 601233 / Villingen-Schwenningen
Art.-Nr. : 0086.0005
PBEP / FördervolumenBEP / Pfs, BEP : 0,32 kW / 3.140
m3/h
nBEP : 2.850 1/min
spezifisches Verhältnis : ca. 1
Informationen zur Zerlegung und Entsorgung : siehe
Montageanleitung
Informationen zu Einbau, Betrieb und Instandhaltung :
siehe Montageanleitung
Verwendete Gegenstände bei der Effizienz-Messung, die
nicht durch die Messkategorie beschrieben sind : -
pf, BEP : 187 Pa
SchallleistungspegelLWA5 : 83 dB(A)
Hersteller: MAICO
EZR 30/2 B Axial-Rohrventilator
Artikelnummer: 0086.0005
Menge: 1,000 Stck

**10.570 DZR 30/6 Axial-Rohrventilator Axial-Rohrventilator, DN300, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 1.200 m3/h
Drehzahl : 930 1/min
Laufradtyp : axial
Drehzahlsteuerbar : +
Reversierbarkeit : +
Spannungsart : Drehstrom
Bemessungsspannung : 400 V
Netzfrequenz : 50 Hz
Nennleistung : 70 W
INenn : 0,17 A
IMax : 0,19 A
Schutzart : IP 55
Wärmeklasse : B
Polumschaltbar : -
Netzzuleitung : 7 x 1,5 mm2
Einbaulage : waagerecht / senkrecht
Material : Stahlblech, verzinkt
Gewicht : 8,4 kg
Nennweite : 300 mm
Breite : 380 mm
Höhe : 424 mm
Tiefe : 300 mm
Fördermitteltemperatur bei Nennstrom : 60  C
Fördermitteltemperatur bei IMax : -20  C bis 60  C
Verpackungseinheit : 1 Stück
Sortiment : C
GTIN (EAN) : 4012799860235
Hersteller: MAICO
DZR 30/6 B Axial-Rohrventilator
Artikelnummer: 0086.0023
Menge: 1,000 Stck

**10.571 DZR 30/4 Axial-Rohrventilator Axial-Rohrventilator, DN300, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 1.800 m3/h
Drehzahl : 1.425 1/min
Laufradtyp : axial
Drehzahlsteuerbar : +
Reversierbarkeit : +
Spannungsart : Drehstrom
Bemessungsspannung : 400 V
Netzfrequenz : 50 Hz
Nennleistung : 80 W
INenn : 0,3 A
IMax : 0,33 A
Schutzart : IP 55
Wärmeklasse : B
Polumschaltbar : -
Netzzuleitung : 7 x 1,5 mm2
Einbaulage : waagerecht / senkrecht
Material : Stahlblech, verzinkt
Gewicht : 8,5 kg
Nennweite : 300 mm
Breite : 380 mm
Höhe : 424 mm
Tiefe : 300 mm
Fördermitteltemperatur bei Nennstrom : 60  C
Fördermitteltemperatur bei IMax : -20  C bis 60  C
Verpackungseinheit : 1 Stück
Sortiment : C
GTIN (EAN) : 4012799860242
Hersteller: MAICO
DZR 30/4 B Axial-Rohrventilator
Artikelnummer: 0086.0024
Menge: 1,000 Stck

**10.572 DZR 30/2 Axial-Rohrventilator Axial-Rohrventilator, DN300, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 3.670 m3/h
FördervolumenNenn : 2.650 m3/h (im opt. Wirkungsgrad)
Druck pfs, Nenn : 168 Pa (im opt. Wirkungsgrad)
Drehzahl nNenn : 2.865 1/min (im opt. Wirkungsgrad)
Laufradtyp : axial
Drehzahlsteuerbar : +
Reversierbarkeit : +
Spannungsart : Drehstrom
Bemessungsspannung : 400 V
Netzfrequenz : 50 Hz
Nennleistung : 360 W (im opt. Wirkungsgrad)
INenn : 0,8 A (im opt. Wirkungsgrad)
IMax : 1 A
Schutzart : IP 55
Wärmeklasse : B
Polumschaltbar : -
Netzzuleitung : 7 x 1,5 mm2
Einbaulage : waagerecht / senkrecht
Material : Stahlblech, verzinkt
Gewicht : 12,9 kg
Nennweite : 300 mm
Breite : 380 mm
Höhe : 424 mm
Tiefe : 300 mm
Fördermitteltemperatur bei Nennstrom : 60  C
Fördermitteltemperatur bei IMax : -20  C bis 60  C
Verpackungseinheit : 1 Stück
Sortiment : C
GTIN (EAN) : 4012799860259
Technische Daten nach ErP im Best Efficiency Point
(BEP)
Gesamteffizienz e : 49,3 %
Messkategorie : D
Effizienzkategorie : total
Effizienzgrad N : 58,8
VSD erforderlich : nein
Herstellungsjahr : siehe Typenschild
Herstellername / Amtliche Registriernummer /
Niederlassungsort des Herstellers : Maico
Elektroapparate-Fabrik GmbH / Registergericht
Freiburg, HRB 601233 / Villingen-Schwenningen
Art.-Nr. : 0086.0025
PBEP / FördervolumenBEP / Pfs, BEP : 0,32 kW / 3.230
m3/h
nBEP : 2.876 1/min
spezifisches Verhältnis : ca. 1
Informationen zur Zerlegung und Entsorgung : siehe
Montageanleitung
Informationen zu Einbau, Betrieb und Instandhaltung :
siehe Montageanleitung
Verwendete Gegenstände bei der Effizienz-Messung, die
nicht durch die Messkategorie beschrieben sind : -
pf, BEP : 176 Pa
SchallleistungspegelLWA5 : 88 dB(A)
Technische Daten nach ErP im Best Efficiency Point
(BEP)
Gesamteffizienz e : 49,3 %
Messkategorie : D
Effizienzkategorie : total
Effizienzgrad N : 58,8
VSD erforderlich : nein
Herstellungsjahr : siehe Typenschild
Herstellername / Amtliche Registriernummer /
Niederlassungsort des Herstellers : Maico
Elektroapparate-Fabrik GmbH / Registergericht
Freiburg, HRB 601233 / Villingen-Schwenningen
Art.-Nr. : 0086.0025
PBEP / FördervolumenBEP / Pfs, BEP : 0,32 kW / 3.230
m3/h
nBEP : 2.876 1/min
spezifisches Verhältnis : ca. 1
Informationen zur Zerlegung und Entsorgung : siehe
Montageanleitung
Informationen zu Einbau, Betrieb und Instandhaltung :
siehe Montageanleitung
Verwendete Gegenstände bei der Effizienz-Messung, die
nicht durch die Messkategorie beschrieben sind : -
pf, BEP : 176 Pa
SchallleistungspegelLWA5 : 88 dB(A)
Hersteller: MAICO
DZR 30/2 B Axial-Rohrventilator
Artikelnummer: 0086.0025
Menge: 1,000 Stck

**10.573 DZR 30/8 Axial-Rohrventilator Axial-Rohrventilator, DN300, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 900 m3/h / 1.800 m3/h
Drehzahl : 715 1/min / 1.425 1/min
Laufradtyp : axial
Drehzahlsteuerbar : +
Reversierbarkeit : +
Spannungsart : Drehstrom
Bemessungsspannung : 400 V
Netzfrequenz : 50 Hz
Nennleistung : 40 W / 100 W
INenn : 0,1 A / 0,3 A
IMax : 0,1 A / 0,3 A
Schutzart : IP 55
Wärmeklasse : B
Polumschaltbar : +
Polanzahl bei hoher Drehzahl : 4
Polanzahl bei niedriger Drehzahl : 8
Netzzuleitung : 5 x 1,5 mm2
Einbaulage : waagerecht / senkrecht
Material : Stahlblech, verzinkt
Gewicht : 8,4 kg
Nennweite : 300 mm
Breite : 380 mm
Höhe : 424 mm
Tiefe : 300 mm
Fördermitteltemperatur bei Nennstrom : 60  C
Fördermitteltemperatur bei IMax : -20  C bis 60  C
Verpackungseinheit : 1 Stück
Sortiment : C
GTIN (EAN) : 4012799860426
Hersteller: MAICO
DZR 30/84 B Axial-Rohrventilator
Artikelnummer: 0086.0042
Menge: 1,000 Stck

**10.574 DZR 30/4 Axial-Rohrventilator Axial-Rohrventilator, DN300, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 1.890 m3/h / 3.870 m3/h
FördervolumenNenn : 1.410 m3/h / 2.730 m3/h (im opt.
Wirkungsgrad)
Druck pfs, Nenn : 40 Pa - 180 Pa (im opt. Wirkungsgrad)
Drehzahl nNenn : 1.450 1/min - 2.830 1/min (im opt.
Wirkungsgrad)
Drehzahl : 1.472 1/min / 2.879 1/min
Laufradtyp : axial
Drehzahlsteuerbar : +
Reversierbarkeit : +
Spannungsart : Drehstrom
Bemessungsspannung : 400 V
Netzfrequenz : 50 Hz
Nennleistung : 70 W / 405 W (im opt. Wirkungsgrad)
INenn : 0,3 A / 1 A (im opt. Wirkungsgrad)
IMax : 1,2 A
Schutzart : IP 55
Wärmeklasse : B
Polumschaltbar : +
Polanzahl bei hoher Drehzahl : 2
Polanzahl bei niedriger Drehzahl : 4
Netzzuleitung : 5 x 1,5 mm2
Einbaulage : waagerecht / senkrecht
Material : Stahlblech, verzinkt
Gewicht : 11,61 kg
Nennweite : 300 mm
Breite : 380 mm
Höhe : 424 mm
Tiefe : 300 mm
Fördermitteltemperatur bei Nennstrom : 60  C
Fördermitteltemperatur bei IMax : -20  C bis 60  C
Verpackungseinheit : 1 Stück
Sortiment : C
GTIN (EAN) : 4012799860440
Technische Daten nach ErP im Best Efficiency Point
(BEP)
Gesamteffizienz e : 49 %
Messkategorie : D
Effizienzkategorie : total
Effizienzgrad N : 58,2
VSD erforderlich : nein
Herstellungsjahr : siehe Typenschild
Herstellername / Amtliche Registriernummer /
Niederlassungsort des Herstellers : Maico
Elektroapparate-Fabrik GmbH / Registergericht
Freiburg, HRB 601233 / Villingen-Schwenningen
Art.-Nr. : 0086.0044
PBEP / FördervolumenBEP / Pfs, BEP : 0,361 kW / 3.390
m3/h
nBEP : 2.850 1/min
spezifisches Verhältnis : ca. 1
Informationen zur Zerlegung und Entsorgung : siehe
Montageanleitung
Informationen zu Einbau, Betrieb und Instandhaltung :
siehe Montageanleitung
Verwendete Gegenstände bei der Effizienz-Messung, die
nicht durch die Messkategorie beschrieben sind : -
pf, BEP : 188 Pa
SchallleistungspegelLWA5 : 67 dB(A) / 89 dB(A)
Technische Daten nach ErP im Best Efficiency Point
(BEP)
Gesamteffizienz e : 49 %
Messkategorie : D
Effizienzkategorie : total
Effizienzgrad N : 58,2
VSD erforderlich : nein
Herstellungsjahr : siehe Typenschild
Herstellername / Amtliche Registriernummer /
Niederlassungsort des Herstellers : Maico
Elektroapparate-Fabrik GmbH / Registergericht
Freiburg, HRB 601233 / Villingen-Schwenningen
Art.-Nr. : 0086.0044
PBEP / FördervolumenBEP / Pfs, BEP : 0,361 kW / 3.390
m3/h
nBEP : 2.850 1/min
spezifisches Verhältnis : ca. 1
Informationen zur Zerlegung und Entsorgung : siehe
Montageanleitung
Informationen zu Einbau, Betrieb und Instandhaltung :
siehe Montageanleitung
Verwendete Gegenstände bei der Effizienz-Messung, die
nicht durch die Messkategorie beschrieben sind : -
pf, BEP : 188 Pa
SchallleistungspegelLWA5 : 67 dB(A) / 89 dB(A)
Hersteller: MAICO
DZR 30/42 B Axial-Rohrventilator
Artikelnummer: 0086.0044
Menge: 1,000 Stck

**10.575 EZR 35/6 Axial-Rohrventilator Axial-Rohrventilator, DN 350, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 1.800 m3/h
Drehzahl : 930 1/min
Laufradtyp : axial
Drehzahlsteuerbar : +
Reversierbarkeit : +
Spannungsart : Wechselstrom
Bemessungsspannung : 230 V
Netzfrequenz : 50 Hz
Nennleistung : 65 W
INenn : 0,32 A
IMax : 0,35 A
Schutzart : IP 55
Wärmeklasse : B
Polumschaltbar : -
Einbaulage : waagerecht / senkrecht
Material : Stahlblech, verzinkt
Gewicht : 9,3 kg
Nennweite : 350 mm
Breite : 420 mm
Höhe : 474 mm
Tiefe : 320 mm
Fördermitteltemperatur bei Nennstrom : 60  C
Fördermitteltemperatur bei IMax : -20  C bis 60  C
Verpackungseinheit : 1 Stück
Sortiment : C
GTIN (EAN) : 4012799860068
Hersteller: MAICO
EZR 35/6 B Axial-Rohrventilator
Artikelnummer: 0086.0006
Menge: 1,000 Stck

**10.576 EZR 35/4 Axial-Rohrventilator Axial-Rohrventilator, DN 350, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 2.800 m3/h
Drehzahl : 1.425 1/min
Laufradtyp : axial
Drehzahlsteuerbar : +
Reversierbarkeit : +
Spannungsart : Wechselstrom
Bemessungsspannung : 230 V
Netzfrequenz : 50 Hz
Nennleistung : 115 W
INenn : 0,55 A
IMax : 0,75 A
Schutzart : IP 55
Wärmeklasse : B
Polumschaltbar : -
Einbaulage : waagerecht / senkrecht
Material : Stahlblech, verzinkt
Gewicht : 9,4 kg
Nennweite : 350 mm
Breite : 420 mm
Höhe : 474 mm
Tiefe : 320 mm
Fördermitteltemperatur bei Nennstrom : 60  C
Fördermitteltemperatur bei IMax : -20  C bis 60  C
Verpackungseinheit : 1 Stück
Sortiment : C
GTIN (EAN) : 4012799860075
Hersteller: MAICO
EZR 35/4 B Axial-Rohrventilator
Artikelnummer: 0086.0007
Menge: 1,000 Stck

**10.577 DZR 35/6 Axial-Rohrventilator Axial-Rohrventilator, DN 350, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 1.800 m3/h
Drehzahl : 930 1/min
Laufradtyp : axial
Drehzahlsteuerbar : +
Reversierbarkeit : +
Spannungsart : Drehstrom
Bemessungsspannung : 400 V
Netzfrequenz : 50 Hz
Nennleistung : 75 W
INenn : 0,17 A
IMax : 0,17 A
Schutzart : IP 55
Wärmeklasse : B
Polumschaltbar : -
Netzzuleitung : 7 x 1,5 mm2
Einbaulage : waagerecht / senkrecht
Material : Stahlblech, verzinkt
Gewicht : 9,6 kg
Nennweite : 350 mm
Breite : 420 mm
Höhe : 474 mm
Tiefe : 320 mm
Fördermitteltemperatur bei Nennstrom : -20  C bis 60  C
Fördermitteltemperatur bei IMax : -20  C bis 60  C
Verpackungseinheit : 1 Stück
Sortiment : C
GTIN (EAN) : 4012799860266
Hersteller: MAICO
DZR 35/6 B Axial-Rohrventilator
Artikelnummer: 0086.0026
Menge: 1,000 Stck

**10.578 DZR 35/4 Axial-Rohrventilator Axial-Rohrventilator, DN 350, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 2.800 m3/h
Drehzahl : 1.425 1/min
Laufradtyp : axial
Drehzahlsteuerbar : +
Reversierbarkeit : +
Spannungsart : Drehstrom
Bemessungsspannung : 400 V
Netzfrequenz : 50 Hz
Nennleistung : 120 W
INenn : 0,3 A
IMax : 0,38 A
Schutzart : IP 55
Wärmeklasse : B
Polumschaltbar : -
Netzzuleitung : 7 x 1,5 mm2
Einbaulage : waagerecht / senkrecht
Material : Stahlblech, verzinkt
Gewicht : 9,4 kg
Nennweite : 350 mm
Breite : 420 mm
Höhe : 474 mm
Tiefe : 320 mm
Fördermitteltemperatur bei Nennstrom : -20  C bis 60  C
Fördermitteltemperatur bei IMax : -20  C bis 60  C
Verpackungseinheit : 1 Stück
Sortiment : C
GTIN (EAN) : 4012799860273
Hersteller: MAICO
DZR 35/4 B Axial-Rohrventilator
Artikelnummer: 0086.0027
Menge: 1,000 Stck

**10.579 DZR 35/2 Axial-Rohrventilator Axial-Rohrventilator, DN350, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 5.900 m3/h
FördervolumenNenn : 4.100 m3/h (im opt. Wirkungsgrad)
Druck pfs, Nenn : 265 Pa (im opt. Wirkungsgrad)
Drehzahl nNenn : 2.840 1/min (im opt. Wirkungsgrad)
Drehzahl : 2.889 1/min
Laufradtyp : axial
Drehzahlsteuerbar : +
Reversierbarkeit : +
Spannungsart : Drehstrom
Bemessungsspannung : 400 V
Netzfrequenz : 50 Hz
Nennleistung : 750 W (im opt. Wirkungsgrad)
INenn : 1,2 A (im opt. Wirkungsgrad)
IMax : 1,6 A
Schutzart : IP 55
Wärmeklasse : F
Polumschaltbar : -
Netzzuleitung : 7 x 1,5 mm2
Einbaulage : waagerecht / senkrecht
Material : Stahlblech, verzinkt
Gewicht : 12,925 kg
Nennweite : 350 mm
Breite : 420 mm
Höhe : 474 mm
Tiefe : 320 mm
Fördermitteltemperatur bei Nennstrom : 60  C
Fördermitteltemperatur bei IMax : 60  C
Verpackungseinheit : 1 Stück
Sortiment : C
GTIN (EAN) : 4012799860600
Technische Daten nach ErP im Best Efficiency Point
(BEP)
Gesamteffizienz e : 58 %
Messkategorie : D
Effizienzkategorie : total
Effizienzgrad N : 65,4
VSD erforderlich : nein
Herstellungsjahr : siehe Typenschild
Herstellername / Amtliche Registriernummer /
Niederlassungsort des Herstellers : Maico
Elektroapparate-Fabrik GmbH / Registergericht
Freiburg, HRB 601233 / Villingen-Schwenningen
Art.-Nr. : 0086.0060
PBEP / FördervolumenBEP / Pfs, BEP : 0,67 kW / 5.180
m3/h
nBEP : 2.860 1/min
spezifisches Verhältnis : ca. 1
Informationen zur Zerlegung und Entsorgung : siehe
Montageanleitung
Informationen zu Einbau, Betrieb und Instandhaltung :
siehe Montageanleitung
Verwendete Gegenstände bei der Effizienz-Messung, die
nicht durch die Messkategorie beschrieben sind : -
pf, BEP : 270 Pa
SchallleistungspegelLWA5 : 88 dB(A)
Technische Daten nach ErP im Best Efficiency Point
(BEP)
Gesamteffizienz e : 58 %
Messkategorie : D
Effizienzkategorie : total
Effizienzgrad N : 65,4
VSD erforderlich : nein
Herstellungsjahr : siehe Typenschild
Herstellername / Amtliche Registriernummer /
Niederlassungsort des Herstellers : Maico
Elektroapparate-Fabrik GmbH / Registergericht
Freiburg, HRB 601233 / Villingen-Schwenningen
Art.-Nr. : 0086.0060
PBEP / FördervolumenBEP / Pfs, BEP : 0,67 kW / 5.180
m3/h
nBEP : 2.860 1/min
spezifisches Verhältnis : ca. 1
Informationen zur Zerlegung und Entsorgung : siehe
Montageanleitung
Informationen zu Einbau, Betrieb und Instandhaltung :
siehe Montageanleitung
Verwendete Gegenstände bei der Effizienz-Messung, die
nicht durch die Messkategorie beschrieben sind : -
pf, BEP : 270 Pa
SchallleistungspegelLWA5 : 88 dB(A)
Hersteller: MAICO
DZR 35/2 B Axial-Rohrventilator
Artikelnummer: 0086.0060
Menge: 1,000 Stck

**10.580 DZR 35/4 Axial-Rohrventilator Axial-Rohrventilator, DN350, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 3.050 m3/h / 5.960 m3/h
FördervolumenNenn : 2.180 m3/h / 4.370 m3/h (im opt.
Wirkungsgrad)
Druck pfs, Nenn : 67 Pa - 240 Pa (im opt. Wirkungsgrad)
Drehzahl nNenn : 1.440 1/min - 2.860 1/min (im opt.
Wirkungsgrad)
Drehzahl : 1.452 1/min / 2.909 1/min
Laufradtyp : axial
Drehzahlsteuerbar : +
Reversierbarkeit : +
Spannungsart : Drehstrom
Bemessungsspannung : 400 V
Netzfrequenz : 50 Hz
Nennleistung : 140 W / 2.860 W (im opt. Wirkungsgrad)
INenn : 0,4 A / 1,3 A (im opt. Wirkungsgrad)
IMax : 1,8 A
Schutzart : IP 55
Wärmeklasse : F
Polumschaltbar : +
Polanzahl bei hoher Drehzahl : 2
Polanzahl bei niedriger Drehzahl : 4
Netzzuleitung : 5 x 1,5 mm2
Einbaulage : waagerecht / senkrecht
Material : Stahlblech, verzinkt
Gewicht : 14,2 kg
Nennweite : 350 mm
Breite : 420 mm
Höhe : 474 mm
Tiefe : 320 mm
Fördermitteltemperatur bei Nennstrom : 60  C
Fördermitteltemperatur bei IMax : 60  C
Verpackungseinheit : 1 Stück
Sortiment : C
GTIN (EAN) : 4012799860655
Technische Daten nach ErP im Best Efficiency Point
(BEP)
Gesamteffizienz e : 54,5 %
Messkategorie : D
Effizienzkategorie : total
Effizienzgrad N : 61,8
VSD erforderlich : nein
Herstellungsjahr : siehe Typenschild
Herstellername / Amtliche Registriernummer /
Niederlassungsort des Herstellers : Maico
Elektroapparate-Fabrik GmbH / Registergericht
Freiburg, HRB 601233 / Villingen-Schwenningen
Art.-Nr. : 0086.0065
PBEP / FördervolumenBEP / Pfs, BEP : 0,71 kW / 5.260
m3/h
nBEP : 2.875 1/min
spezifisches Verhältnis : ca. 1
Informationen zur Zerlegung und Entsorgung : siehe
Montageanleitung
Informationen zu Einbau, Betrieb und Instandhaltung :
siehe Montageanleitung
Verwendete Gegenstände bei der Effizienz-Messung, die
nicht durch die Messkategorie beschrieben sind : -
pf, BEP : 265 Pa
SchallleistungspegelLWA5 : 71 dB(A) / 88 dB(A)
Technische Daten nach ErP im Best Efficiency Point
(BEP)
Gesamteffizienz e : 54,5 %
Messkategorie : D
Effizienzkategorie : total
Effizienzgrad N : 61,8
VSD erforderlich : nein
Herstellungsjahr : siehe Typenschild
Herstellername / Amtliche Registriernummer /
Niederlassungsort des Herstellers : Maico
Elektroapparate-Fabrik GmbH / Registergericht
Freiburg, HRB 601233 / Villingen-Schwenningen
Art.-Nr. : 0086.0065
PBEP / FördervolumenBEP / Pfs, BEP : 0,71 kW / 5.260
m3/h
nBEP : 2.875 1/min
spezifisches Verhältnis : ca. 1
Informationen zur Zerlegung und Entsorgung : siehe
Montageanleitung
Informationen zu Einbau, Betrieb und Instandhaltung :
siehe Montageanleitung
Verwendete Gegenstände bei der Effizienz-Messung, die
nicht durch die Messkategorie beschrieben sind : -
pf, BEP : 265 Pa
SchallleistungspegelLWA5 : 71 dB(A) / 88 dB(A)
Hersteller: MAICO
DZR 35/42 B Axial-Rohrventilator
Artikelnummer: 0086.0065
Menge: 1,000 Stck

**10.581 EZR 40/6 Axial-Rohrventilator Axial-Rohrventilator, DN 400, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 2.600 m3/h
Drehzahl : 930 1/min
Laufradtyp : axial
Drehzahlsteuerbar : +
Reversierbarkeit : +
Spannungsart : Wechselstrom
Bemessungsspannung : 230 V
Netzfrequenz : 50 Hz
Nennleistung : 98 W
INenn : 0,46 A
IMax : 0,52 A
Schutzart : IP 55
Wärmeklasse : B
Polumschaltbar : -
Einbaulage : waagerecht / senkrecht
Material : Stahlblech, verzinkt
Gewicht : 11,6 kg
Nennweite : 400 mm
Breite : 460 mm
Höhe : 523 mm
Tiefe : 370 mm
Fördermitteltemperatur bei Nennstrom : -20  C bis 55  C
Fördermitteltemperatur bei IMax : -20  C bis 55  C
Verpackungseinheit : 1 Stück
Sortiment : C
GTIN (EAN) : 4012799860082
Hersteller: MAICO
EZR 40/6 B Axial-Rohrventilator
Artikelnummer: 0086.0008
Menge: 1,000 Stck

**10.582 EZR 40/4 Axial-Rohrventilator Axial-Rohrventilator, DN400, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 4.550 m3/h
FördervolumenNenn : 3.258 m3/h (im opt. Wirkungsgrad)
Druck pfs, Nenn : 91 Pa (im opt. Wirkungsgrad)
Drehzahl nNenn : 1.420 1/min (im opt. Wirkungsgrad)
Drehzahl : 1.449 1/min
Laufradtyp : axial
Drehzahlsteuerbar : +
Reversierbarkeit : +
Spannungsart : Wechselstrom
Bemessungsspannung : 230 V
Netzfrequenz : 50 Hz
Nennleistung : 225 W (im opt. Wirkungsgrad)
INenn : 0,9 A (im opt. Wirkungsgrad)
IMax : 1,3 A
Schutzart : IP 55
Wärmeklasse : F
Polumschaltbar : -
Einbaulage : waagerecht / senkrecht
Material : Stahlblech, verzinkt
Gewicht : 11,735 kg
Nennweite : 400 mm
Breite : 460 mm
Höhe : 523 mm
Tiefe : 370 mm
Fördermitteltemperatur bei Nennstrom : 80  C
Fördermitteltemperatur bei IMax : 50  C
Verpackungseinheit : 1 Stück
Sortiment : C
GTIN (EAN) : 4012799860099
Technische Daten nach ErP im Best Efficiency Point
(BEP)
Gesamteffizienz e : 52,3 %
Messkategorie : D
Effizienzkategorie : total
Effizienzgrad N : 63
VSD erforderlich : nein
Herstellungsjahr : siehe Typenschild
Herstellername / Amtliche Registriernummer /
Niederlassungsort des Herstellers : Maico
Elektroapparate-Fabrik GmbH / Registergericht
Freiburg, HRB 601233 / Villingen-Schwenningen
Art.-Nr. : 0086.0009
PBEP / FördervolumenBEP / Pfs, BEP : 0,203 kW / 3.980
m3/h
nBEP : 1.433 1/min
spezifisches Verhältnis : ca. 1
Informationen zur Zerlegung und Entsorgung : siehe
Montageanleitung
Informationen zu Einbau, Betrieb und Instandhaltung :
siehe Montageanleitung
Verwendete Gegenstände bei der Effizienz-Messung, die
nicht durch die Messkategorie beschrieben sind : -
pf, BEP : 96 Pa
SchallleistungspegelLWA5 : 75 dB(A)
Technische Daten nach ErP im Best Efficiency Point
(BEP)
Gesamteffizienz e : 52,3 %
Messkategorie : D
Effizienzkategorie : total
Effizienzgrad N : 63
VSD erforderlich : nein
Herstellungsjahr : siehe Typenschild
Herstellername / Amtliche Registriernummer /
Niederlassungsort des Herstellers : Maico
Elektroapparate-Fabrik GmbH / Registergericht
Freiburg, HRB 601233 / Villingen-Schwenningen
Art.-Nr. : 0086.0009
PBEP / FördervolumenBEP / Pfs, BEP : 0,203 kW / 3.980
m3/h
nBEP : 1.433 1/min
spezifisches Verhältnis : ca. 1
Informationen zur Zerlegung und Entsorgung : siehe
Montageanleitung
Informationen zu Einbau, Betrieb und Instandhaltung :
siehe Montageanleitung
Verwendete Gegenstände bei der Effizienz-Messung, die
nicht durch die Messkategorie beschrieben sind : -
pf, BEP : 96 Pa
SchallleistungspegelLWA5 : 75 dB(A)
Hersteller: MAICO
EZR 40/4 B Axial-Rohrventilator
Artikelnummer: 0086.0009
Menge: 1,000 Stck

**10.583 DZR 40/6 Axial-Rohrventilator Axial-Rohrventilator, DN 400, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 2.680 m3/h
Drehzahl : 930 1/min
Laufradtyp : axial
Drehzahlsteuerbar : +
Reversierbarkeit : +
Spannungsart : Drehstrom
Bemessungsspannung : 400 V
Netzfrequenz : 50 Hz
Nennleistung : 110 W
INenn : 0,3 A
IMax : 0,3 A
Schutzart : IP 55
Wärmeklasse : B
Polumschaltbar : -
Netzzuleitung : 7 x 1,5 mm2
Einbaulage : waagerecht / senkrecht
Material : Stahlblech, verzinkt
Gewicht : 11,6 kg
Nennweite : 400 mm
Breite : 460 mm
Höhe : 523 mm
Tiefe : 370 mm
Fördermitteltemperatur bei Nennstrom : -20  C bis 60  C
Fördermitteltemperatur bei IMax : -20  C bis 60  C
Verpackungseinheit : 1 Stück
Sortiment : C
GTIN (EAN) : 4012799860297
Hersteller: MAICO
DZR 40/6 B Axial-Rohrventilator
Artikelnummer: 0086.0029
Menge: 1,000 Stck

**10.584 DZR 40/4 Axial-Rohrventilator Axial-Rohrventilator, DN400, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 4.590 m3/h
FördervolumenNenn : 3.210 m3/h (im opt. Wirkungsgrad)
Druck pfs, Nenn : 98 Pa (im opt. Wirkungsgrad)
Drehzahl nNenn : 1.460 1/min (im opt. Wirkungsgrad)
Drehzahl : 1.474 1/min
Laufradtyp : axial
Drehzahlsteuerbar : +
Reversierbarkeit : +
Spannungsart : Drehstrom
Bemessungsspannung : 400 V
Netzfrequenz : 50 Hz
Nennleistung : 230 W (im opt. Wirkungsgrad)
INenn : 0,6 A (im opt. Wirkungsgrad)
IMax : 0,7 A
Schutzart : IP 55
Wärmeklasse : B
Polumschaltbar : -
Netzzuleitung : 7 x 1,5 mm2
Einbaulage : waagerecht / senkrecht
Material : Stahlblech, verzinkt
Gewicht : 13,8 kg
Nennweite : 400 mm
Breite : 460 mm
Höhe : 523 mm
Tiefe : 370 mm
Fördermitteltemperatur bei Nennstrom : 60  C
Fördermitteltemperatur bei IMax : 60  C
Verpackungseinheit : 1 Stück
Sortiment : C
GTIN (EAN) : 4012799860303
Technische Daten nach ErP im Best Efficiency Point
(BEP)
Gesamteffizienz e : 54,5 %
Messkategorie : D
Effizienzkategorie : total
Effizienzgrad N : 65,1
VSD erforderlich : nein
Herstellungsjahr : siehe Typenschild
Herstellername / Amtliche Registriernummer /
Niederlassungsort des Herstellers : Maico
Elektroapparate-Fabrik GmbH / Registergericht
Freiburg, HRB 601233 / Villingen-Schwenningen
Art.-Nr. : 0086.0030
PBEP / FördervolumenBEP / Pfs, BEP : 0,205 kW / 4.020
m3/h
nBEP : 1.465 1/min
spezifisches Verhältnis : ca. 1
Informationen zur Zerlegung und Entsorgung : siehe
Montageanleitung
Informationen zu Einbau, Betrieb und Instandhaltung :
siehe Montageanleitung
Verwendete Gegenstände bei der Effizienz-Messung, die
nicht durch die Messkategorie beschrieben sind : -
pf, BEP : 100 Pa
SchallleistungspegelLWA5 : 76 dB(A)
Technische Daten nach ErP im Best Efficiency Point
(BEP)
Gesamteffizienz e : 54,5 %
Messkategorie : D
Effizienzkategorie : total
Effizienzgrad N : 65,1
VSD erforderlich : nein
Herstellungsjahr : siehe Typenschild
Herstellername / Amtliche Registriernummer /
Niederlassungsort des Herstellers : Maico
Elektroapparate-Fabrik GmbH / Registergericht
Freiburg, HRB 601233 / Villingen-Schwenningen
Art.-Nr. : 0086.0030
PBEP / FördervolumenBEP / Pfs, BEP : 0,205 kW / 4.020
m3/h
nBEP : 1.465 1/min
spezifisches Verhältnis : ca. 1
Informationen zur Zerlegung und Entsorgung : siehe
Montageanleitung
Informationen zu Einbau, Betrieb und Instandhaltung :
siehe Montageanleitung
Verwendete Gegenstände bei der Effizienz-Messung, die
nicht durch die Messkategorie beschrieben sind : -
pf, BEP : 100 Pa
SchallleistungspegelLWA5 : 76 dB(A)
Hersteller: MAICO
DZR 40/4 B Axial-Rohrventilator
Artikelnummer: 0086.0030
Menge: 1,000 Stck

**10.585 DZR 40/2 Axial-Rohrventilator Axial-Rohrventilator, DN400, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 9.030 m3/h
FördervolumenNenn : 6.515 m3/h (im opt. Wirkungsgrad)
Druck pfs, Nenn : 355 Pa (im opt. Wirkungsgrad)
Drehzahl nNenn : 2.930 1/min (im opt. Wirkungsgrad)
Drehzahl : 2.953 1/min
Laufradtyp : axial
Drehzahlsteuerbar : -
Reversierbarkeit : +
Spannungsart : Drehstrom
Bemessungsspannung : 400 V
Netzfrequenz : 50 Hz
Nennleistung : 1.525 W (im opt. Wirkungsgrad)
INenn : 2,6 A (im opt. Wirkungsgrad)
IMax : 3,5 A
Schutzart : IP 55
Wärmeklasse : F
Polumschaltbar : -
Netzzuleitung : 7 x 1,5 mm2
Einbaulage : waagerecht / senkrecht
Material : Stahlblech, verzinkt
Gewicht : 23,13 kg
Nennweite : 400 mm
Breite : 460 mm
Höhe : 523 mm
Tiefe : 370 mm
Fördermitteltemperatur bei Nennstrom : 60  C
Fördermitteltemperatur bei IMax : 60  C
Verpackungseinheit : 1 Stück
Sortiment : C
GTIN (EAN) : 4012799860617
Technische Daten nach ErP im Best Efficiency Point
(BEP)
Gesamteffizienz e : 60,6 %
Messkategorie : D
Effizienzkategorie : total
Effizienzgrad N : 66,2
VSD erforderlich : nein
Herstellungsjahr : siehe Typenschild
Herstellername / Amtliche Registriernummer /
Niederlassungsort des Herstellers : Maico
Elektroapparate-Fabrik GmbH / Registergericht
Freiburg, HRB 601233 / Villingen-Schwenningen
Art.-Nr. : 0086.0061
PBEP / FördervolumenBEP / Pfs, BEP : 1,3 kW / 7.990
m3/h
nBEP : 2.940 1/min
spezifisches Verhältnis : ca. 1
Informationen zur Zerlegung und Entsorgung : siehe
Montageanleitung
Informationen zu Einbau, Betrieb und Instandhaltung :
siehe Montageanleitung
Verwendete Gegenstände bei der Effizienz-Messung, die
nicht durch die Messkategorie beschrieben sind : -
pf, BEP : 355 Pa
SchallleistungspegelLWA5 : 93 dB(A)
Technische Daten nach ErP im Best Efficiency Point
(BEP)
Gesamteffizienz e : 60,6 %
Messkategorie : D
Effizienzkategorie : total
Effizienzgrad N : 66,2
VSD erforderlich : nein
Herstellungsjahr : siehe Typenschild
Herstellername / Amtliche Registriernummer /
Niederlassungsort des Herstellers : Maico
Elektroapparate-Fabrik GmbH / Registergericht
Freiburg, HRB 601233 / Villingen-Schwenningen
Art.-Nr. : 0086.0061
PBEP / FördervolumenBEP / Pfs, BEP : 1,3 kW / 7.990
m3/h
nBEP : 2.940 1/min
spezifisches Verhältnis : ca. 1
Informationen zur Zerlegung und Entsorgung : siehe
Montageanleitung
Informationen zu Einbau, Betrieb und Instandhaltung :
siehe Montageanleitung
Verwendete Gegenstände bei der Effizienz-Messung, die
nicht durch die Messkategorie beschrieben sind : -
pf, BEP : 355 Pa
SchallleistungspegelLWA5 : 93 dB(A)
Hersteller: MAICO
DZR 40/2 B Axial-Rohrventilator
Artikelnummer: 0086.0061
Menge: 1,000 Stck

**10.586 DZR 40/8 Axial-Rohrventilator Axial-Rohrventilator, DN400, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 2.270 m3/h / 4.540 m3/h
FördervolumenNenn : 1.560 m3/h / 3.320 m3/h (im opt.
Wirkungsgrad)
Druck pfs, Nenn : 25 Pa - 95 Pa (im opt. Wirkungsgrad)
Drehzahl nNenn : 710 1/min - 1.420 1/min (im opt.
Wirkungsgrad)
Drehzahl : 716 1/min / 1.440 1/min
Laufradtyp : axial
Drehzahlsteuerbar : +
Reversierbarkeit : +
Spannungsart : Drehstrom
Bemessungsspannung : 400 V
Netzfrequenz : 50 Hz
Nennleistung : 45 W / 250 W (im opt. Wirkungsgrad)
INenn : 0,2 A / 0,55 A (im opt. Wirkungsgrad)
IMax : 0,7 A
Schutzart : IP 55
Wärmeklasse : B
Polumschaltbar : +
Polanzahl bei hoher Drehzahl : 4
Polanzahl bei niedriger Drehzahl : 8
Netzzuleitung : 5 x 1,5 mm2
Einbaulage : waagerecht / senkrecht
Material : Stahlblech, verzinkt
Gewicht : 14,51 kg
Nennweite : 400 mm
Breite : 460 mm
Höhe : 523 mm
Tiefe : 370 mm
Fördermitteltemperatur bei Nennstrom : 60  C
Fördermitteltemperatur bei IMax : 60  C
Verpackungseinheit : 1 Stück
Sortiment : C
GTIN (EAN) : 4012799860488
Technische Daten nach ErP im Best Efficiency Point
(BEP)
Gesamteffizienz e : 48,1 %
Messkategorie : D
Effizienzkategorie : total
Effizienzgrad N : 58,4
VSD erforderlich : nein
Herstellungsjahr : siehe Typenschild
Herstellername / Amtliche Registriernummer /
Niederlassungsort des Herstellers : Maico
Elektroapparate-Fabrik GmbH / Registergericht
Freiburg, HRB 601233 / Villingen-Schwenningen
Art.-Nr. : 0086.0048
PBEP / FördervolumenBEP / Pfs, BEP : 0,23 kW / 3.980
m3/h
nBEP : 1.430 1/min
spezifisches Verhältnis : ca. 1
Informationen zur Zerlegung und Entsorgung : siehe
Montageanleitung
Informationen zu Einbau, Betrieb und Instandhaltung :
siehe Montageanleitung
Verwendete Gegenstände bei der Effizienz-Messung, die
nicht durch die Messkategorie beschrieben sind : -
pf, BEP : 100 Pa
SchallleistungspegelLWA5 : 59 dB(A) / 78 dB(A)
Technische Daten nach ErP im Best Efficiency Point
(BEP)
Gesamteffizienz e : 48,1 %
Messkategorie : D
Effizienzkategorie : total
Effizienzgrad N : 58,4
VSD erforderlich : nein
Herstellungsjahr : siehe Typenschild
Herstellername / Amtliche Registriernummer /
Niederlassungsort des Herstellers : Maico
Elektroapparate-Fabrik GmbH / Registergericht
Freiburg, HRB 601233 / Villingen-Schwenningen
Art.-Nr. : 0086.0048
PBEP / FördervolumenBEP / Pfs, BEP : 0,23 kW / 3.980
m3/h
nBEP : 1.430 1/min
spezifisches Verhältnis : ca. 1
Informationen zur Zerlegung und Entsorgung : siehe
Montageanleitung
Informationen zu Einbau, Betrieb und Instandhaltung :
siehe Montageanleitung
Verwendete Gegenstände bei der Effizienz-Messung, die
nicht durch die Messkategorie beschrieben sind : -
pf, BEP : 100 Pa
SchallleistungspegelLWA5 : 59 dB(A) / 78 dB(A)
Hersteller: MAICO
DZR 40/84 B Axial-Rohrventilator
Artikelnummer: 0086.0048
Menge: 1,000 Stck

**10.587 DZR 40/4 Axial-Rohrventilator Axial-Rohrventilator, DN400, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 4.550 m3/h / 9.140 m3/h
FördervolumenNenn : 3.190 m3/h / 6.580 m3/h (im opt.
Wirkungsgrad)
Druck pfs, Nenn : 90 Pa - 350 Pa (im opt. Wirkungsgrad)
Drehzahl nNenn : 1.480 1/min - 2.920 1/min (im opt.
Wirkungsgrad)
Drehzahl : 1.487 1/min / 2.948 1/min
Laufradtyp : axial
Drehzahlsteuerbar : +
Reversierbarkeit : +
Spannungsart : Drehstrom
Bemessungsspannung : 400 V
Netzfrequenz : 50 Hz
Nennleistung : 240 W / 1.610 W (im opt. Wirkungsgrad)
INenn : 0,8 A / 2,7 A (im opt. Wirkungsgrad)
IMax : 4 A
Schutzart : IP 55
Wärmeklasse : F
Polumschaltbar : +
Polanzahl bei hoher Drehzahl : 2
Polanzahl bei niedriger Drehzahl : 4
Netzzuleitung : 5 x 1,5 mm2
Einbaulage : waagerecht / senkrecht
Material : Stahlblech, verzinkt
Gewicht : 24,6 kg
Nennweite : 400 mm
Breite : 460 mm
Höhe : 523 mm
Tiefe : 370 mm
Fördermitteltemperatur bei Nennstrom : 60  C
Fördermitteltemperatur bei IMax : 60  C
Verpackungseinheit : 1 Stück
Sortiment : C
GTIN (EAN) : 4012799860662
Technische Daten nach ErP im Best Efficiency Point
(BEP)
Gesamteffizienz e : 58,3 %
Messkategorie : D
Effizienzkategorie : total
Effizienzgrad N : 63,7
VSD erforderlich : nein
Herstellungsjahr : siehe Typenschild
Herstellername / Amtliche Registriernummer /
Niederlassungsort des Herstellers : Maico
Elektroapparate-Fabrik GmbH / Registergericht
Freiburg, HRB 601233 / Villingen-Schwenningen
Art.-Nr. : 0086.0066
PBEP / FördervolumenBEP / Pfs, BEP : 0,24 kW / 1,61
kW / 7.900 m3/h
nBEP : 2.930 1/min
spezifisches Verhältnis : ca. 1
Informationen zur Zerlegung und Entsorgung : siehe
Montageanleitung
Informationen zu Einbau, Betrieb und Instandhaltung :
siehe Montageanleitung
Verwendete Gegenstände bei der Effizienz-Messung, die
nicht durch die Messkategorie beschrieben sind : -
pf, BEP : 380 Pa
SchallleistungspegelLWA5 : 76 dB(A) / 93 dB(A)
Technische Daten nach ErP im Best Efficiency Point
(BEP)
Gesamteffizienz e : 58,3 %
Messkategorie : D
Effizienzkategorie : total
Effizienzgrad N : 63,7
VSD erforderlich : nein
Herstellungsjahr : siehe Typenschild
Herstellername / Amtliche Registriernummer /
Niederlassungsort des Herstellers : Maico
Elektroapparate-Fabrik GmbH / Registergericht
Freiburg, HRB 601233 / Villingen-Schwenningen
Art.-Nr. : 0086.0066
PBEP / FördervolumenBEP / Pfs, BEP : 0,24 kW / 1,61
kW / 7.900 m3/h
nBEP : 2.930 1/min
spezifisches Verhältnis : ca. 1
Informationen zur Zerlegung und Entsorgung : siehe
Montageanleitung
Informationen zu Einbau, Betrieb und Instandhaltung :
siehe Montageanleitung
Verwendete Gegenstände bei der Effizienz-Messung, die
nicht durch die Messkategorie beschrieben sind : -
pf, BEP : 380 Pa
SchallleistungspegelLWA5 : 76 dB(A) / 93 dB(A)
Hersteller: MAICO
DZR 40/42 B Axial-Rohrventilator
Artikelnummer: 0086.0066
Menge: 1,000 Stck

**10.588 EZR 45/4 Axial-Rohrventilator Axial-Rohrventilator, DN450, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 6.670 m3/h
FördervolumenNenn : 4.850 m3/h (im opt. Wirkungsgrad)
Druck pfs, Nenn : 112 Pa (im opt. Wirkungsgrad)
Drehzahl nNenn : 1.340 1/min (im opt. Wirkungsgrad)
Drehzahl : 1.419 1/min
Laufradtyp : axial
Drehzahlsteuerbar : +
Reversierbarkeit : +
Spannungsart : Wechselstrom
Bemessungsspannung : 230 V
Netzfrequenz : 50 Hz
Nennleistung : 445 W (im opt. Wirkungsgrad)
INenn : 1,9 A (im opt. Wirkungsgrad)
IMax : 2,2 A
Schutzart : IP 55
Wärmeklasse : B
Polumschaltbar : -
Einbaulage : waagerecht / senkrecht
Material : Stahlblech, verzinkt
Gewicht : 14,81 kg
Nennweite : 450 mm
Breite : 510 mm
Höhe : 571 mm
Tiefe : 310 mm
Fördermitteltemperatur bei Nennstrom : 60  C
Fördermitteltemperatur bei IMax : 60  C
Verpackungseinheit : 1 Stück
Sortiment : C
GTIN (EAN) : 4012799860112
Technische Daten nach ErP im Best Efficiency Point
(BEP)
Gesamteffizienz e : 49,7 %
Messkategorie : D
Effizienzkategorie : total
Effizienzgrad N : 58,3
VSD erforderlich : nein
Herstellungsjahr : siehe Typenschild
Herstellername / Amtliche Registriernummer /
Niederlassungsort des Herstellers : Maico
Elektroapparate-Fabrik GmbH / Registergericht
Freiburg, HRB 601233 / Villingen-Schwenningen
Art.-Nr. : 0086.0011
PBEP / FördervolumenBEP / Pfs, BEP : 0,43 kW / 5.490
m3/h
nBEP : 1.370 1/min
spezifisches Verhältnis : ca. 1
Informationen zur Zerlegung und Entsorgung : siehe
Montageanleitung
Informationen zu Einbau, Betrieb und Instandhaltung :
siehe Montageanleitung
Verwendete Gegenstände bei der Effizienz-Messung, die
nicht durch die Messkategorie beschrieben sind : -
pf, BEP : 140 Pa
SchallleistungspegelLWA5 : 85 dB(A)
Technische Daten nach ErP im Best Efficiency Point
(BEP)
Gesamteffizienz e : 49,7 %
Messkategorie : D
Effizienzkategorie : total
Effizienzgrad N : 58,3
VSD erforderlich : nein
Herstellungsjahr : siehe Typenschild
Herstellername / Amtliche Registriernummer /
Niederlassungsort des Herstellers : Maico
Elektroapparate-Fabrik GmbH / Registergericht
Freiburg, HRB 601233 / Villingen-Schwenningen
Art.-Nr. : 0086.0011
PBEP / FördervolumenBEP / Pfs, BEP : 0,43 kW / 5.490
m3/h
nBEP : 1.370 1/min
spezifisches Verhältnis : ca. 1
Informationen zur Zerlegung und Entsorgung : siehe
Montageanleitung
Informationen zu Einbau, Betrieb und Instandhaltung :
siehe Montageanleitung
Verwendete Gegenstände bei der Effizienz-Messung, die
nicht durch die Messkategorie beschrieben sind : -
pf, BEP : 140 Pa
SchallleistungspegelLWA5 : 85 dB(A)
Hersteller: MAICO
EZR 45/4 B Axial-Rohrventilator
Artikelnummer: 0086.0011
Menge: 1,000 Stck

**10.589 DZR 45/6 Axial-Rohrventilator Axial-Rohrventilator, DN450, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 4.460 m3/h
FördervolumenNenn : 3.350 m3/h (im opt. Wirkungsgrad)
Druck pfs, Nenn : 60 Pa (im opt. Wirkungsgrad)
Drehzahl nNenn : 985 1/min (im opt. Wirkungsgrad)
Drehzahl : 990 1/min
Laufradtyp : axial
Drehzahlsteuerbar : +
Reversierbarkeit : +
Spannungsart : Drehstrom
Bemessungsspannung : 400 V
Netzfrequenz : 50 Hz
Nennleistung : 160 W (im opt. Wirkungsgrad)
INenn : 0,55 A (im opt. Wirkungsgrad)
IMax : 0,6 A
Schutzart : IP 55
Wärmeklasse : B
Polumschaltbar : -
Netzzuleitung : 7 x 1,5 mm2
Einbaulage : waagerecht / senkrecht
Material : Stahlblech, verzinkt
Gewicht : 16 kg
Nennweite : 450 mm
Breite : 510 mm
Höhe : 571 mm
Tiefe : 310 mm
Fördermitteltemperatur bei Nennstrom : 60  C
Fördermitteltemperatur bei IMax : 60  C
Verpackungseinheit : 1 Stück
Sortiment : C
GTIN (EAN) : 4012799860327
Technische Daten nach ErP im Best Efficiency Point
(BEP)
Gesamteffizienz e : 47,4 %
Messkategorie : D
Effizienzkategorie : total
Effizienzgrad N : 58,9
VSD erforderlich : nein
Herstellungsjahr : siehe Typenschild
Herstellername / Amtliche Registriernummer /
Niederlassungsort des Herstellers : Maico
Elektroapparate-Fabrik GmbH / Registergericht
Freiburg, HRB 601233 / Villingen-Schwenningen
Art.-Nr. : 0086.0032
PBEP / FördervolumenBEP / Pfs, BEP : 0,15 kW / 3.820
m3/h
nBEP : 985 1/min
spezifisches Verhältnis : ca. 1
Informationen zur Zerlegung und Entsorgung : siehe
Montageanleitung
Informationen zu Einbau, Betrieb und Instandhaltung :
siehe Montageanleitung
Verwendete Gegenstände bei der Effizienz-Messung, die
nicht durch die Messkategorie beschrieben sind : -
pf, BEP : 67 Pa
SchallleistungspegelLWA5 : 71 dB(A)
Technische Daten nach ErP im Best Efficiency Point
(BEP)
Gesamteffizienz e : 47,4 %
Messkategorie : D
Effizienzkategorie : total
Effizienzgrad N : 58,9
VSD erforderlich : nein
Herstellungsjahr : siehe Typenschild
Herstellername / Amtliche Registriernummer /
Niederlassungsort des Herstellers : Maico
Elektroapparate-Fabrik GmbH / Registergericht
Freiburg, HRB 601233 / Villingen-Schwenningen
Art.-Nr. : 0086.0032
PBEP / FördervolumenBEP / Pfs, BEP : 0,15 kW / 3.820
m3/h
nBEP : 985 1/min
spezifisches Verhältnis : ca. 1
Informationen zur Zerlegung und Entsorgung : siehe
Montageanleitung
Informationen zu Einbau, Betrieb und Instandhaltung :
siehe Montageanleitung
Verwendete Gegenstände bei der Effizienz-Messung, die
nicht durch die Messkategorie beschrieben sind : -
pf, BEP : 67 Pa
SchallleistungspegelLWA5 : 71 dB(A)
Hersteller: MAICO
DZR 45/6 B Axial-Rohrventilator
Artikelnummer: 0086.0032
Menge: 1,000 Stck

**10.590 DZR 45/4 Axial-Rohrventilator Axial-Rohrventilator, DN450, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 6.720 m3/h
FördervolumenNenn : 4.790 m3/h (im opt. Wirkungsgrad)
Druck pfs, Nenn : 125 Pa (im opt. Wirkungsgrad)
Drehzahl nNenn : 1.390 1/min (im opt. Wirkungsgrad)
Drehzahl : 1.431 1/min
Laufradtyp : axial
Drehzahlsteuerbar : +
Reversierbarkeit : +
Spannungsart : Drehstrom
Bemessungsspannung : 400 V
Netzfrequenz : 50 Hz
Nennleistung : 460 W (im opt. Wirkungsgrad)
INenn : 0,8 A (im opt. Wirkungsgrad)
IMax : 1 A
Schutzart : IP 55
Wärmeklasse : B
Polumschaltbar : -
Netzzuleitung : 7 x 1,5 mm2
Einbaulage : waagerecht / senkrecht
Material : Stahlblech, verzinkt
Gewicht : 16 kg
Nennweite : 450 mm
Breite : 510 mm
Höhe : 571 mm
Tiefe : 310 mm
Fördermitteltemperatur bei Nennstrom : 60  C
Fördermitteltemperatur bei IMax : 60  C
Verpackungseinheit : 1 Stück
Sortiment : C
GTIN (EAN) : 4012799860334
Technische Daten nach ErP im Best Efficiency Point
(BEP)
Gesamteffizienz e : 55,4 %
Messkategorie : D
Effizienzkategorie : total
Effizienzgrad N : 64,2
VSD erforderlich : nein
Herstellungsjahr : siehe Typenschild
Herstellername / Amtliche Registriernummer /
Niederlassungsort des Herstellers : Maico
Elektroapparate-Fabrik GmbH / Registergericht
Freiburg, HRB 601233 / Villingen-Schwenningen
Art.-Nr. : 0086.0033
PBEP / FördervolumenBEP / Pfs, BEP : 0,46 kW / 5.720
m3/h
nBEP : 1.405 1/min
spezifisches Verhältnis : ca. 1
Informationen zur Zerlegung und Entsorgung : siehe
Montageanleitung
Informationen zu Einbau, Betrieb und Instandhaltung :
siehe Montageanleitung
Verwendete Gegenstände bei der Effizienz-Messung, die
nicht durch die Messkategorie beschrieben sind : -
pf, BEP : 143 Pa
SchallleistungspegelLWA5 : 83 dB(A)
Technische Daten nach ErP im Best Efficiency Point
(BEP)
Gesamteffizienz e : 55,4 %
Messkategorie : D
Effizienzkategorie : total
Effizienzgrad N : 64,2
VSD erforderlich : nein
Herstellungsjahr : siehe Typenschild
Herstellername / Amtliche Registriernummer /
Niederlassungsort des Herstellers : Maico
Elektroapparate-Fabrik GmbH / Registergericht
Freiburg, HRB 601233 / Villingen-Schwenningen
Art.-Nr. : 0086.0033
PBEP / FördervolumenBEP / Pfs, BEP : 0,46 kW / 5.720
m3/h
nBEP : 1.405 1/min
spezifisches Verhältnis : ca. 1
Informationen zur Zerlegung und Entsorgung : siehe
Montageanleitung
Informationen zu Einbau, Betrieb und Instandhaltung :
siehe Montageanleitung
Verwendete Gegenstände bei der Effizienz-Messung, die
nicht durch die Messkategorie beschrieben sind : -
pf, BEP : 143 Pa
SchallleistungspegelLWA5 : 83 dB(A)
Hersteller: MAICO
DZR 45/4 B Axial-Rohrventilator
Artikelnummer: 0086.0033
Menge: 1,000 Stck

**10.591 EZR 50/8 Axial-Rohrventilator Axial-Rohrventilator, DN 500, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 4.100 m3/h
Drehzahl : 715 1/min
Laufradtyp : axial
Drehzahlsteuerbar : +
Reversierbarkeit : +
Spannungsart : Wechselstrom
Bemessungsspannung : 230 V
Netzfrequenz : 50 Hz
Nennleistung : 110 W
INenn : 0,5 A
IMax : 0,65 A
Schutzart : IP 55
Wärmeklasse : B
Polumschaltbar : -
Einbaulage : waagerecht / senkrecht
Material : Stahlblech, verzinkt
Gewicht : 16,4 kg
Nennweite : 500 mm
Breite : 565 mm
Höhe : 624 mm
Tiefe : 370 mm
Fördermitteltemperatur bei Nennstrom : 60  C
Fördermitteltemperatur bei IMax : -20  C bis 60  C
Verpackungseinheit : 1 Stück
Sortiment : C
GTIN (EAN) : 4012799860129
Hersteller: MAICO
EZR 50/8 B Axial-Rohrventilator
Artikelnummer: 0086.0012
Menge: 1,000 Stck

**10.592 EZR 50/6 Axial-Rohrventilator Axial-Rohrventilator, DN500, Wechselstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Wechselstrommotor:
Typenreihe EZR.
Bemessungsspannung 230 V, 50 Hz.
Kondensatormotor mit Betriebskondensator
anschlussfertig im Klemmenkasten.
Thermischer Überlastungsschutz serienmäßig. Die
Anschlüsse sind potenzialfrei auf Klemmen geführt und
müssen an einen Motorvollschutzschalter z.B. MVE 10
(nicht geeignet für EZR 25/4 D, EZR 30/6 B und EZR 35/6
B) oder den Steuerstromkreis eines Schützes
angeschlossen werden.
Elektrischer Anschluss:
Außenliegender Klemmenkasten mit Kabeltüllen.
Sicherheitshinweise:
Der Ventilator darf nur in Betrieb genommen werden,
wenn der Berührungsschutz des Flügelrades gemäß DIN EN
ISO 13857 gewährleistet ist.
Technische Daten
Fördervolumen : 6.030 m3/h
FördervolumenNenn : 4.490 m3/h (im opt. Wirkungsgrad)
Druck pfs, Nenn : 61 Pa (im opt. Wirkungsgrad)
Drehzahl nNenn : 950 1/min (im opt. Wirkungsgrad)
Drehzahl : 973 1/min
Laufradtyp : axial
Drehzahlsteuerbar : +
Reversierbarkeit : +
Spannungsart : Wechselstrom
Bemessungsspannung : 230 V
Netzfrequenz : 50 Hz
Nennleistung : 235 W (im opt. Wirkungsgrad)
INenn : 1,1 A (im opt. Wirkungsgrad)
IMax : 1,3 A
Schutzart : IP 55
Wärmeklasse : B
Polumschaltbar : -
Einbaulage : waagerecht / senkrecht
Material : Stahlblech, verzinkt
Gewicht : 19,6 kg
Nennweite : 500 mm
Breite : 565 mm
Höhe : 624 mm
Tiefe : 370 mm
Fördermitteltemperatur bei Nennstrom : 60  C
Fördermitteltemperatur bei IMax : -20  C bis 60  C
Verpackungseinheit : 1 Stück
Sortiment : C
GTIN (EAN) : 4012799860136
Technische Daten nach ErP im Best Efficiency Point
(BEP)
Gesamteffizienz e : 47,7 %
Messkategorie : D
Effizienzkategorie : total
Effizienzgrad N : 58,2
VSD erforderlich : nein
Herstellungsjahr : siehe Typenschild
Herstellername / Amtliche Registriernummer /
Niederlassungsort des Herstellers : Maico
Elektroapparate-Fabrik GmbH / Registergericht
Freiburg, HRB 601233 / Villingen-Schwenningen
Art.-Nr. : 0086.0013
PBEP / FördervolumenBEP / Pfs, BEP : 0,22 kW / 4.940
m3/h
nBEP : 960 1/min
spezifisches Verhältnis : ca. 1
Informationen zur Zerlegung und Entsorgung : siehe
Montageanleitung
Informationen zu Einbau, Betrieb und Instandhaltung :
siehe Montageanleitung
Verwendete Gegenstände bei der Effizienz-Messung, die
nicht durch die Messkategorie beschrieben sind : -
pf, BEP : 77 Pa
SchallleistungspegelLWA5 : 72 dB(A)
Technische Daten nach ErP im Best Efficiency Point
(BEP)
Gesamteffizienz e : 47,7 %
Messkategorie : D
Effizienzkategorie : total
Effizienzgrad N : 58,2
VSD erforderlich : nein
Herstellungsjahr : siehe Typenschild
Herstellername / Amtliche Registriernummer /
Niederlassungsort des Herstellers : Maico
Elektroapparate-Fabrik GmbH / Registergericht
Freiburg, HRB 601233 / Villingen-Schwenningen
Art.-Nr. : 0086.0013
PBEP / FördervolumenBEP / Pfs, BEP : 0,22 kW / 4.940
m3/h
nBEP : 960 1/min
spezifisches Verhältnis : ca. 1
Informationen zur Zerlegung und Entsorgung : siehe
Montageanleitung
Informationen zu Einbau, Betrieb und Instandhaltung :
siehe Montageanleitung
Verwendete Gegenstände bei der Effizienz-Messung, die
nicht durch die Messkategorie beschrieben sind : -
pf, BEP : 77 Pa
SchallleistungspegelLWA5 : 72 dB(A)
Hersteller: MAICO
EZR 50/6 B Axial-Rohrventilator
Artikelnummer: 0086.0013
Menge: 1,000 Stck

**10.593 DZR 50/6 Axial-Rohrventilator Axial-Rohrventilator, DN500, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 6.050 m3/h
FördervolumenNenn : 4.480 m3/h (im opt. Wirkungsgrad)
Druck pfs, Nenn : 60 Pa (im opt. Wirkungsgrad)
Drehzahl nNenn : 950 1/min (im opt. Wirkungsgrad)
Drehzahl : 970 1/min
Laufradtyp : axial
Drehzahlsteuerbar : +
Reversierbarkeit : +
Spannungsart : Drehstrom
Bemessungsspannung : 400 V
Netzfrequenz : 50 Hz
Nennleistung : 230 W (im opt. Wirkungsgrad)
INenn : 0,65 A (im opt. Wirkungsgrad)
IMax : 0,7 A
Schutzart : IP 55
Wärmeklasse : F
Polumschaltbar : -
Netzzuleitung : 7 x 1,5 mm2
Einbaulage : waagerecht / senkrecht
Material : Stahlblech, verzinkt
Gewicht : 19,9 kg
Nennweite : 500 mm
Breite : 565 mm
Höhe : 624 mm
Tiefe : 370 mm
Fördermitteltemperatur bei Nennstrom : 60  C
Fördermitteltemperatur bei IMax : -20  C bis 60  C
Verpackungseinheit : 1 Stück
Sortiment : C
GTIN (EAN) : 4012799860341
Technische Daten nach ErP im Best Efficiency Point
(BEP)
Gesamteffizienz e : 47,7 %
Messkategorie : D
Effizienzkategorie : total
Effizienzgrad N : 58,3
VSD erforderlich : nein
Herstellungsjahr : siehe Typenschild
Herstellername / Amtliche Registriernummer /
Niederlassungsort des Herstellers : Maico
Elektroapparate-Fabrik GmbH / Registergericht
Freiburg, HRB 601233 / Villingen-Schwenningen
Art.-Nr. : 0086.0034
PBEP / FördervolumenBEP / Pfs, BEP : 0,212 kW / 5.280
m3/h
nBEP : 960 1/min
spezifisches Verhältnis : ca. 1
Informationen zur Zerlegung und Entsorgung : siehe
Montageanleitung
Informationen zu Einbau, Betrieb und Instandhaltung :
siehe Montageanleitung
Verwendete Gegenstände bei der Effizienz-Messung, die
nicht durch die Messkategorie beschrieben sind : -
pf, BEP : 69 Pa
SchallleistungspegelLWA5 : 72 dB(A)
Technische Daten nach ErP im Best Efficiency Point
(BEP)
Gesamteffizienz e : 47,7 %
Messkategorie : D
Effizienzkategorie : total
Effizienzgrad N : 58,3
VSD erforderlich : nein
Herstellungsjahr : siehe Typenschild
Herstellername / Amtliche Registriernummer /
Niederlassungsort des Herstellers : Maico
Elektroapparate-Fabrik GmbH / Registergericht
Freiburg, HRB 601233 / Villingen-Schwenningen
Art.-Nr. : 0086.0034
PBEP / FördervolumenBEP / Pfs, BEP : 0,212 kW / 5.280
m3/h
nBEP : 960 1/min
spezifisches Verhältnis : ca. 1
Informationen zur Zerlegung und Entsorgung : siehe
Montageanleitung
Informationen zu Einbau, Betrieb und Instandhaltung :
siehe Montageanleitung
Verwendete Gegenstände bei der Effizienz-Messung, die
nicht durch die Messkategorie beschrieben sind : -
pf, BEP : 69 Pa
SchallleistungspegelLWA5 : 72 dB(A)
Hersteller: MAICO
DZR 50/6 B Axial-Rohrventilator
Artikelnummer: 0086.0034
Menge: 1,000 Stck

**10.594 DZR 50/4 Axial-Rohrventilator Axial-Rohrventilator, DN500, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 8.900 m3/h
FördervolumenNenn : 6.560 m3/h (im opt. Wirkungsgrad)
Druck pfs, Nenn : 135 Pa (im opt. Wirkungsgrad)
Drehzahl nNenn : 1.410 1/min (im opt. Wirkungsgrad)
Drehzahl : 1.439 1/min
Laufradtyp : axial
Drehzahlsteuerbar : +
Reversierbarkeit : +
Spannungsart : Drehstrom
Bemessungsspannung : 400 V
Netzfrequenz : 50 Hz
Nennleistung : 635 W (im opt. Wirkungsgrad)
INenn : 1,1 A (im opt. Wirkungsgrad)
IMax : 1,4 A
Schutzart : IP 55
Wärmeklasse : F
Polumschaltbar : -
Netzzuleitung : 7 x 1,5 mm2
Einbaulage : waagerecht / senkrecht
Material : Stahlblech, verzinkt
Gewicht : 19,9 kg
Nennweite : 500 mm
Breite : 565 mm
Höhe : 624 mm
Tiefe : 370 mm
Fördermitteltemperatur bei Nennstrom : 60  C
Fördermitteltemperatur bei IMax : -20  C bis 60  C
Verpackungseinheit : 1 Stück
Sortiment : C
GTIN (EAN) : 4012799860624
Technische Daten nach ErP im Best Efficiency Point
(BEP)
Gesamteffizienz e : 60,2 %
Messkategorie : D
Effizienzkategorie : total
Effizienzgrad N : 68,3
VSD erforderlich : nein
Herstellungsjahr : siehe Typenschild
Herstellername / Amtliche Registriernummer /
Niederlassungsort des Herstellers : Maico
Elektroapparate-Fabrik GmbH / Registergericht
Freiburg, HRB 601233 / Villingen-Schwenningen
Art.-Nr. : 0086.0062
PBEP / FördervolumenBEP / Pfs, BEP : 0,535 kW / 8.000
m3/h
nBEP : 1.425 1/min
spezifisches Verhältnis : ca. 1
Informationen zur Zerlegung und Entsorgung : siehe
Montageanleitung
Informationen zu Einbau, Betrieb und Instandhaltung :
siehe Montageanleitung
Verwendete Gegenstände bei der Effizienz-Messung, die
nicht durch die Messkategorie beschrieben sind : -
pf, BEP : 145 Pa
SchallleistungspegelLWA5 : 81 dB(A)
Technische Daten nach ErP im Best Efficiency Point
(BEP)
Gesamteffizienz e : 60,2 %
Messkategorie : D
Effizienzkategorie : total
Effizienzgrad N : 68,3
VSD erforderlich : nein
Herstellungsjahr : siehe Typenschild
Herstellername / Amtliche Registriernummer /
Niederlassungsort des Herstellers : Maico
Elektroapparate-Fabrik GmbH / Registergericht
Freiburg, HRB 601233 / Villingen-Schwenningen
Art.-Nr. : 0086.0062
PBEP / FördervolumenBEP / Pfs, BEP : 0,535 kW / 8.000
m3/h
nBEP : 1.425 1/min
spezifisches Verhältnis : ca. 1
Informationen zur Zerlegung und Entsorgung : siehe
Montageanleitung
Informationen zu Einbau, Betrieb und Instandhaltung :
siehe Montageanleitung
Verwendete Gegenstände bei der Effizienz-Messung, die
nicht durch die Messkategorie beschrieben sind : -
pf, BEP : 145 Pa
SchallleistungspegelLWA5 : 81 dB(A)
Hersteller: MAICO
DZR 50/4 B Axial-Rohrventilator
Artikelnummer: 0086.0062
Menge: 1,000 Stck

**10.595 DZR 50/8 Axial-Rohrventilator Axial-Rohrventilator, DN500, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 4.490 m3/h / 8.990 m3/h
FördervolumenNenn : 3.190 m3/h / 6.440 m3/h (im opt.
Wirkungsgrad)
Druck pfs, Nenn : 36 Pa - 150 Pa (im opt. Wirkungsgrad)
Drehzahl nNenn : 720 1/min - 1.450 1/min (im opt.
Wirkungsgrad)
Drehzahl : 721 1/min / 1.475 1/min
Laufradtyp : axial
Drehzahlsteuerbar : +
Reversierbarkeit : +
Spannungsart : Drehstrom
Bemessungsspannung : 400 V
Netzfrequenz : 50 Hz
Nennleistung : 135 W / 710 W (im opt. Wirkungsgrad)
INenn : 0,5 A / 1,4 A (im opt. Wirkungsgrad)
IMax : 1,8 A
Schutzart : IP 55
Wärmeklasse : F
Polumschaltbar : +
Polanzahl bei hoher Drehzahl : 4
Polanzahl bei niedriger Drehzahl : 8
Einbaulage : waagerecht / senkrecht
Material : Stahlblech, verzinkt
Gewicht : 21,87 kg
Nennweite : 500 mm
Breite : 565 mm
Höhe : 624 mm
Tiefe : 370 mm
Fördermitteltemperatur bei Nennstrom : 60  C
Fördermitteltemperatur bei IMax : -20  C bis 60  C
Verpackungseinheit : 1 Stück
Sortiment : C
GTIN (EAN) : 4012799860525
Technische Daten nach ErP im Best Efficiency Point
(BEP)
Gesamteffizienz e : 55,7 %
Messkategorie : D
Effizienzkategorie : total
Effizienzgrad N : 63,4
VSD erforderlich : nein
Herstellungsjahr : siehe Typenschild
Herstellername / Amtliche Registriernummer /
Niederlassungsort des Herstellers : Maico
Elektroapparate-Fabrik GmbH / Registergericht
Freiburg, HRB 601233 / Villingen-Schwenningen
Art.-Nr. : 0086.0052
PBEP / FördervolumenBEP / Pfs, BEP : 0,61 kW / 8.150
m3/h
nBEP : 1.470 1/min
spezifisches Verhältnis : ca. 1
Informationen zur Zerlegung und Entsorgung : siehe
Montageanleitung
Informationen zu Einbau, Betrieb und Instandhaltung :
siehe Montageanleitung
Verwendete Gegenstände bei der Effizienz-Messung, die
nicht durch die Messkategorie beschrieben sind : -
pf, BEP : 150 Pa
SchallleistungspegelLWA5 : 65 dB(A) / 84 dB(A)
Technische Daten nach ErP im Best Efficiency Point
(BEP)
Gesamteffizienz e : 55,7 %
Messkategorie : D
Effizienzkategorie : total
Effizienzgrad N : 63,4
VSD erforderlich : nein
Herstellungsjahr : siehe Typenschild
Herstellername / Amtliche Registriernummer /
Niederlassungsort des Herstellers : Maico
Elektroapparate-Fabrik GmbH / Registergericht
Freiburg, HRB 601233 / Villingen-Schwenningen
Art.-Nr. : 0086.0052
PBEP / FördervolumenBEP / Pfs, BEP : 0,61 kW / 8.150
m3/h
nBEP : 1.470 1/min
spezifisches Verhältnis : ca. 1
Informationen zur Zerlegung und Entsorgung : siehe
Montageanleitung
Informationen zu Einbau, Betrieb und Instandhaltung :
siehe Montageanleitung
Verwendete Gegenstände bei der Effizienz-Messung, die
nicht durch die Messkategorie beschrieben sind : -
pf, BEP : 150 Pa
SchallleistungspegelLWA5 : 65 dB(A) / 84 dB(A)
Hersteller: MAICO
DZR 50/84 B Axial-Rohrventilator
Artikelnummer: 0086.0052
Menge: 1,000 Stck

**10.596 DZR 56/6 Axial-Rohrventilator Axial-Rohrventilator, DN560, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 8.550 m3/h
FördervolumenNenn : 5.970 m3/h (im opt. Wirkungsgrad)
Druck pfs, Nenn : 86 Pa (im opt. Wirkungsgrad)
Drehzahl nNenn : 950 1/min (im opt. Wirkungsgrad)
Drehzahl : 970 1/min
Laufradtyp : axial
Drehzahlsteuerbar : +
Reversierbarkeit : +
Spannungsart : Drehstrom
Bemessungsspannung : 400 V
Netzfrequenz : 50 Hz
Nennleistung : 440 W (im opt. Wirkungsgrad)
INenn : 1 A (im opt. Wirkungsgrad)
IMax : 1,1 A
Schutzart : IP 55
Wärmeklasse : F
Polumschaltbar : -
Netzzuleitung : 7 x 1,5 mm2
Einbaulage : waagerecht / senkrecht
Material : Stahlblech, verzinkt
Gewicht : 28,2 kg
Nennweite : 560 mm
Breite : 664 mm
Höhe : 700 mm
Tiefe : 400 mm
Fördermitteltemperatur bei IMax : 60  C
Verpackungseinheit : 1 Stück
Sortiment : C
GTIN (EAN) : 4012799860631
Technische Daten nach ErP im Best Efficiency Point
(BEP)
Gesamteffizienz e : 49,3 %
Messkategorie : D
Effizienzkategorie : total
Effizienzgrad N : 58,2
VSD erforderlich : nein
Herstellungsjahr : siehe Typenschild
Herstellername / Amtliche Registriernummer /
Niederlassungsort des Herstellers : Maico
Elektroapparate-Fabrik GmbH / Registergericht
Freiburg, HRB 601233 / Villingen-Schwenningen
Art.-Nr. : 0086.0063
PBEP / FördervolumenBEP / Pfs, BEP : 0,39 kW / 7.490
m3/h
nBEP : 960 1/min
spezifisches Verhältnis : ca. 1
Informationen zur Zerlegung und Entsorgung : siehe
Montageanleitung
Informationen zu Einbau, Betrieb und Instandhaltung :
siehe Montageanleitung
Verwendete Gegenstände bei der Effizienz-Messung, die
nicht durch die Messkategorie beschrieben sind : -
pf, BEP : 92 Pa
SchallleistungspegelLWA5 : 73 dB(A)
Technische Daten nach ErP im Best Efficiency Point
(BEP)
Gesamteffizienz e : 49,3 %
Messkategorie : D
Effizienzkategorie : total
Effizienzgrad N : 58,2
VSD erforderlich : nein
Herstellungsjahr : siehe Typenschild
Herstellername / Amtliche Registriernummer /
Niederlassungsort des Herstellers : Maico
Elektroapparate-Fabrik GmbH / Registergericht
Freiburg, HRB 601233 / Villingen-Schwenningen
Art.-Nr. : 0086.0063
PBEP / FördervolumenBEP / Pfs, BEP : 0,39 kW / 7.490
m3/h
nBEP : 960 1/min
spezifisches Verhältnis : ca. 1
Informationen zur Zerlegung und Entsorgung : siehe
Montageanleitung
Informationen zu Einbau, Betrieb und Instandhaltung :
siehe Montageanleitung
Verwendete Gegenstände bei der Effizienz-Messung, die
nicht durch die Messkategorie beschrieben sind : -
pf, BEP : 92 Pa
SchallleistungspegelLWA5 : 73 dB(A)
Hersteller: MAICO
DZR 56/6 B Axial-Rohrventilator
Artikelnummer: 0086.0063
Menge: 1,000 Stck

**10.597 DZR 56/4 Axial-Rohrventilator Axial-Rohrventilator, DN560, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 12.640 m3/h
FördervolumenNenn : 9.950 m3/h (im opt. Wirkungsgrad)
Druck pfs, Nenn : 170 Pa (im opt. Wirkungsgrad)
Drehzahl nNenn : 1.400 1/min (im opt. Wirkungsgrad)
Drehzahl : 1.430 1/min
Laufradtyp : axial
Drehzahlsteuerbar : +
Reversierbarkeit : +
Spannungsart : Drehstrom
Bemessungsspannung : 400 V
Netzfrequenz : 50 Hz
Nennleistung : 1.170 W (im opt. Wirkungsgrad)
INenn : 1,9 A (im opt. Wirkungsgrad)
IMax : 2,4 A
Schutzart : IP 55
Wärmeklasse : F
Polumschaltbar : -
Netzzuleitung : 7 x 1,5 mm2
Einbaulage : waagerecht / senkrecht
Material : Stahlblech, verzinkt
Gewicht : 35,16 kg
Nennweite : 560 mm
Breite : 664 mm
Höhe : 700 mm
Tiefe : 400 mm
Fördermitteltemperatur bei IMax : 60  C
Verpackungseinheit : 1 Stück
Sortiment : C
GTIN (EAN) : 4012799860372
Technische Daten nach ErP im Best Efficiency Point
(BEP)
Gesamteffizienz e : 60,1 %
Messkategorie : D
Effizienzkategorie : total
Effizienzgrad N : 66,4
VSD erforderlich : nein
Herstellungsjahr : siehe Typenschild
Herstellername / Amtliche Registriernummer /
Niederlassungsort des Herstellers : Maico
Elektroapparate-Fabrik GmbH / Registergericht
Freiburg, HRB 601233 / Villingen-Schwenningen
Art.-Nr. : 0086.0037
PBEP / FördervolumenBEP / Pfs, BEP : 0,99 kW / 11.390
m3/h
nBEP : 1.420 1/min
spezifisches Verhältnis : ca. 1
Informationen zur Zerlegung und Entsorgung : siehe
Montageanleitung
Informationen zu Einbau, Betrieb und Instandhaltung :
siehe Montageanleitung
Verwendete Gegenstände bei der Effizienz-Messung, die
nicht durch die Messkategorie beschrieben sind : -
pf, BEP : 188 Pa
SchallleistungspegelLWA5 : 88 dB(A)
Technische Daten nach ErP im Best Efficiency Point
(BEP)
Gesamteffizienz e : 60,1 %
Messkategorie : D
Effizienzkategorie : total
Effizienzgrad N : 66,4
VSD erforderlich : nein
Herstellungsjahr : siehe Typenschild
Herstellername / Amtliche Registriernummer /
Niederlassungsort des Herstellers : Maico
Elektroapparate-Fabrik GmbH / Registergericht
Freiburg, HRB 601233 / Villingen-Schwenningen
Art.-Nr. : 0086.0037
PBEP / FördervolumenBEP / Pfs, BEP : 0,99 kW / 11.390
m3/h
nBEP : 1.420 1/min
spezifisches Verhältnis : ca. 1
Informationen zur Zerlegung und Entsorgung : siehe
Montageanleitung
Informationen zu Einbau, Betrieb und Instandhaltung :
siehe Montageanleitung
Verwendete Gegenstände bei der Effizienz-Messung, die
nicht durch die Messkategorie beschrieben sind : -
pf, BEP : 188 Pa
SchallleistungspegelLWA5 : 88 dB(A)
Hersteller: MAICO
DZR 56/4 B Axial-Rohrventilator
Artikelnummer: 0086.0037
Menge: 1,000 Stck

**10.598 DZR 60/6 Axial-Rohrventilator Axial-Rohrventilator, DN600, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 10.060 m3/h
FördervolumenNenn : 7.210 m3/h (im opt. Wirkungsgrad)
Druck pfs, Nenn : 85 Pa (im opt. Wirkungsgrad)
Drehzahl nNenn : 930 1/min (im opt. Wirkungsgrad)
Drehzahl : 954 1/min
Laufradtyp : axial
Drehzahlsteuerbar : +
Reversierbarkeit : +
Spannungsart : Drehstrom
Bemessungsspannung : 400 V
Netzfrequenz : 50 Hz
Nennleistung : 510 W (im opt. Wirkungsgrad)
INenn : 1,1 A (im opt. Wirkungsgrad)
IMax : 1,3 A
Schutzart : IP 55
Wärmeklasse : F
Polumschaltbar : -
Netzzuleitung : 7 x 1,5 mm2
Einbaulage : waagerecht / senkrecht
Material : Stahlblech, verzinkt
Gewicht : 30,1 kg
Nennweite : 600 mm
Breite : 710 mm
Höhe : 745 mm
Tiefe : 400 mm
Fördermitteltemperatur bei Nennstrom : 60  C
Fördermitteltemperatur bei IMax : 60  C
Verpackungseinheit : 1 Stück
Sortiment : C
GTIN (EAN) : 4012799860648
Technische Daten nach ErP im Best Efficiency Point
(BEP)
Gesamteffizienz e : 50,1 %
Messkategorie : D
Effizienzkategorie : total
Effizienzgrad N : 58,6
VSD erforderlich : nein
Herstellungsjahr : siehe Typenschild
Herstellername / Amtliche Registriernummer /
Niederlassungsort des Herstellers : Maico
Elektroapparate-Fabrik GmbH / Registergericht
Freiburg, HRB 601233 / Villingen-Schwenningen
Art.-Nr. : 0086.0064
PBEP / FördervolumenBEP / Pfs, BEP : 0,456 kW / 8.840
m3/h
nBEP : 940 1/min
spezifisches Verhältnis : ca. 1
Informationen zur Zerlegung und Entsorgung : siehe
Montageanleitung
Informationen zu Einbau, Betrieb und Instandhaltung :
siehe Montageanleitung
Verwendete Gegenstände bei der Effizienz-Messung, die
nicht durch die Messkategorie beschrieben sind : -
pf, BEP : 93 Pa
SchallleistungspegelLWA5 : 76 dB(A)
Technische Daten nach ErP im Best Efficiency Point
(BEP)
Gesamteffizienz e : 50,1 %
Messkategorie : D
Effizienzkategorie : total
Effizienzgrad N : 58,6
VSD erforderlich : nein
Herstellungsjahr : siehe Typenschild
Herstellername / Amtliche Registriernummer /
Niederlassungsort des Herstellers : Maico
Elektroapparate-Fabrik GmbH / Registergericht
Freiburg, HRB 601233 / Villingen-Schwenningen
Art.-Nr. : 0086.0064
PBEP / FördervolumenBEP / Pfs, BEP : 0,456 kW / 8.840
m3/h
nBEP : 940 1/min
spezifisches Verhältnis : ca. 1
Informationen zur Zerlegung und Entsorgung : siehe
Montageanleitung
Informationen zu Einbau, Betrieb und Instandhaltung :
siehe Montageanleitung
Verwendete Gegenstände bei der Effizienz-Messung, die
nicht durch die Messkategorie beschrieben sind : -
pf, BEP : 93 Pa
SchallleistungspegelLWA5 : 76 dB(A)
Hersteller: MAICO
DZR 60/6 B Axial-Rohrventilator
Artikelnummer: 0086.0064
Menge: 1,000 Stck

**10.599 DZR 60/4 Axial-Rohrventilator Axial-Rohrventilator, DN600, Drehstrom**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 14.780 m3/h
FördervolumenNenn : 11.120 m3/h (im opt. Wirkungsgrad)
Druck pfs, Nenn : 160 Pa (im opt. Wirkungsgrad)
Drehzahl nNenn : 1.350 1/min (im opt. Wirkungsgrad)
Drehzahl : 1.405 1/min
Laufradtyp : axial
Drehzahlsteuerbar : +
Reversierbarkeit : +
Spannungsart : Drehstrom
Bemessungsspannung : 400 V
Netzfrequenz : 50 Hz
Nennleistung : 1.390 W (im opt. Wirkungsgrad)
INenn : 2,2 A (im opt. Wirkungsgrad)
IMax : 3,2 A
Schutzart : IP 55
Wärmeklasse : F
Polumschaltbar : -
Netzzuleitung : 7 x 1,5 mm2
Einbaulage : waagerecht / senkrecht
Material : Stahlblech, verzinkt
Gewicht : 36,16 kg
Nennweite : 600 mm
Breite : 710 mm
Höhe : 745 mm
Tiefe : 400 mm
Fördermitteltemperatur bei IMax : 60  C
Verpackungseinheit : 1 Stück
Sortiment : C
GTIN (EAN) : 4012799860396
Technische Daten nach ErP im Best Efficiency Point
(BEP)
Gesamteffizienz e : 56,4 %
Messkategorie : D
Effizienzkategorie : total
Effizienzgrad N : 62,3
VSD erforderlich : nein
Herstellungsjahr : siehe Typenschild
Herstellername / Amtliche Registriernummer /
Niederlassungsort des Herstellers : Maico
Elektroapparate-Fabrik GmbH / Registergericht
Freiburg, HRB 601233 / Villingen-Schwenningen
Art.-Nr. : 0086.0039
PBEP / FördervolumenBEP / Pfs, BEP : 1,17 kW / 13.430
m3/h
nBEP : 1.380 1/min
spezifisches Verhältnis : ca. 1
Informationen zur Zerlegung und Entsorgung : siehe
Montageanleitung
Informationen zu Einbau, Betrieb und Instandhaltung :
siehe Montageanleitung
Verwendete Gegenstände bei der Effizienz-Messung, die
nicht durch die Messkategorie beschrieben sind : -
pf, BEP : 177 Pa
SchallleistungspegelLWA5 : 89 dB(A)
Technische Daten nach ErP im Best Efficiency Point
(BEP)
Gesamteffizienz e : 56,4 %
Messkategorie : D
Effizienzkategorie : total
Effizienzgrad N : 62,3
VSD erforderlich : nein
Herstellungsjahr : siehe Typenschild
Herstellername / Amtliche Registriernummer /
Niederlassungsort des Herstellers : Maico
Elektroapparate-Fabrik GmbH / Registergericht
Freiburg, HRB 601233 / Villingen-Schwenningen
Art.-Nr. : 0086.0039
PBEP / FördervolumenBEP / Pfs, BEP : 1,17 kW / 13.430
m3/h
nBEP : 1.380 1/min
spezifisches Verhältnis : ca. 1
Informationen zur Zerlegung und Entsorgung : siehe
Montageanleitung
Informationen zu Einbau, Betrieb und Instandhaltung :
siehe Montageanleitung
Verwendete Gegenstände bei der Effizienz-Messung, die
nicht durch die Messkategorie beschrieben sind : -
pf, BEP : 177 Pa
SchallleistungspegelLWA5 : 89 dB(A)
Hersteller: MAICO
DZR 60/4 B Axial-Rohrventilator
Artikelnummer: 0086.0039
Menge: 1,000 Stck

**10.600 DZR 60/8 Axial-Rohrventilator Axial-Rohrventilator, DN600, Drehstrom, polumschaltbar**
Merkmale:
Rohrhülse aus verzinktem Stahlblech, beidseitig mit
Flansch.
8-blättrige Flügelräder aus glasfaserverstärktem
Polyamid. Dynamisch gewuchtet in 2 Ebenen, gemäß
Gütestufe 6.3, DIN ISO 1940, Teil 1.
Flanschbohrungen gemäß DIN EN 12220:1998.
DZR 56/6 B und DZR 56/4 B: Flanschbohrungen gemäß
DIN EN 12220:1998.
Zur Vermeidung von Schwingungsübertragungen auf das
Rohrsystem: Elastische Verbindungsstutzen, Füße und
Schwingungsdämpfer verwenden.
Hohe Schutzart IP 55. Ausnahme EZR/DZR... D IP 54.
Einbau in jeder Lage möglich.
Motor:
Asynchronmotor, drehzahlsteuerbar. Ausnahme: Typ DZR
40/2 B.
Nicht zur Förderung wasserdampfgesättigter Luft
geeignet.
Förderrichtung ist auf dem Gerät mit Drehrichtungs- und
Förderrichtungspfeil gekennzeichnet.
Reversierbetrieb: Der Volumenstrom verringert sich um
ca. 35 % bei anomaler Förderrichtung.
Drehstrommotor:
Typenreihe DZR.
Bemessungsspannung 400 V, 50 Hz.
Thermischer Überlastungsschutz serienmäßig. Ausnahme:
Bei DZR 25/4 D und polumschaltbaren
Axial-Rohrventilatoren auf Anfrage erhältlich. Die
Anschlüsse sind potenzialfrei auf Klemmen geführt und
müssen an einen Motorvollschutzschalter z.B. MV 25 oder
den Steuerstromkreis eines Schützes angeschlossen
werden.
Polumschaltbare Ventilatoren: Überlastungsschutz mit
bauseitig zu beschaffendem Motorvollschutzschalter
gewährleisten.
Elektrischer Anschluss:
Außenliegender Klemmenkasten mit Kabeltüllen.
Sicherheitshinweise:
Der Ventilator darf nur in Betrieb genommen werden,
wenn der Berührungsschutz des Flügelrades gemäß DIN EN
ISO 13857 gewährleistet ist.
Technische Daten
Fördervolumen : 7.650 m3/h / 15.310 m3/h
FördervolumenNenn : 5.660 m3/h / 11.490 m3/h (im opt.
Wirkungsgrad)
Druck pfs, Nenn : 47 Pa - 195 Pa (im opt. Wirkungsgrad)
Drehzahl nNenn : 700 1/min - 1.430 1/min (im opt.
Wirkungsgrad)
Drehzahl : 726 1/min / 1.459 1/min
Laufradtyp : axial
Drehzahlsteuerbar : +
Reversierbarkeit : +
Spannungsart : Drehstrom
Bemessungsspannung : 400 V
Netzfrequenz : 50 Hz
Nennleistung : 280 W / 1.630 W (im opt. Wirkungsgrad)
INenn : 1 A / 3,1 A (im opt. Wirkungsgrad)
IMax : 3,9 A
Schutzart : IP 55
Wärmeklasse : F
Polumschaltbar : +
Polanzahl bei hoher Drehzahl : 4
Polanzahl bei niedriger Drehzahl : 8
Einbaulage : waagerecht / senkrecht
Material : Stahlblech, verzinkt
Gewicht : 41 kg
Nennweite : 600 mm
Breite : 710 mm
Höhe : 745 mm
Tiefe : 400 mm
Fördermitteltemperatur bei IMax : 50  C
Verpackungseinheit : 1 Stück
Sortiment : C
GTIN (EAN) : 4012799860556
Technische Daten nach ErP im Best Efficiency Point
(BEP)
Gesamteffizienz e : 59,2 %
Messkategorie : D
Effizienzkategorie : total
Effizienzgrad N : 64,6
VSD erforderlich : nein
Herstellungsjahr : siehe Typenschild
Herstellername / Amtliche Registriernummer /
Niederlassungsort des Herstellers : Maico
Elektroapparate-Fabrik GmbH / Registergericht
Freiburg, HRB 601233 / Villingen-Schwenningen
Art.-Nr. : 0086.0055
PBEP / FördervolumenBEP / Pfs, BEP : 1,38 kW / 13.800
m3/h
nBEP : 1.440 1/min
spezifisches Verhältnis : ca. 1
Informationen zur Zerlegung und Entsorgung : siehe
Montageanleitung
Informationen zu Einbau, Betrieb und Instandhaltung :
siehe Montageanleitung
Verwendete Gegenstände bei der Effizienz-Messung, die
nicht durch die Messkategorie beschrieben sind : -
pf, BEP : 213 Pa
SchallleistungspegelLWA5 : 70 dB(A) / 90 dB(A)
Technische Daten nach ErP im Best Efficiency Point
(BEP)
Gesamteffizienz e : 59,2 %
Messkategorie : D
Effizienzkategorie : total
Effizienzgrad N : 64,6
VSD erforderlich : nein
Herstellungsjahr : siehe Typenschild
Herstellername / Amtliche Registriernummer /
Niederlassungsort des Herstellers : Maico
Elektroapparate-Fabrik GmbH / Registergericht
Freiburg, HRB 601233 / Villingen-Schwenningen
Art.-Nr. : 0086.0055
PBEP / FördervolumenBEP / Pfs, BEP : 1,38 kW / 13.800
m3/h
nBEP : 1.440 1/min
spezifisches Verhältnis : ca. 1
Informationen zur Zerlegung und Entsorgung : siehe
Montageanleitung
Informationen zu Einbau, Betrieb und Instandhaltung :
siehe Montageanleitung
Verwendete Gegenstände bei der Effizienz-Messung, die
nicht durch die Messkategorie beschrieben sind : -
pf, BEP : 213 Pa
SchallleistungspegelLWA5 : 70 dB(A) / 90 dB(A)
Hersteller: MAICO
DZR 60/84 B Axial-Rohrventilator
Artikelnummer: 0086.0055
Menge: 1,000 Stck

**10.601 ERM 15 Halbradial-Rohrventilator Halbradial-Rohrventilator, DN150, Wechselstrom**
Merkmale:
Geringer Platzbedarf durch kompakte Abmessungen.
Schutzart IP 54 bei waagerechter Einbaulage bzw.
Förderrichtung nach unten.
Anschlussstutzen saug- und druckseitig, für direkten
Einbau in Lüftungsleitungen.
Halbradial-Laufrad, strömungstechnisch günstig.
Anströmrichtung gleich Ausströmrichtung. Dadurch
einfacher Einbau.
Perlweiß, ähnlich RAL 1013.
Förderrichtung:
Förder- und Drehrichtung sind auf dem Ventilatorgehäuse
durch Pfeile gekennzeichnet.
Motor:
ERM 15: Spaltpolmotor
ERM 18: Kondensatormotor
Drehzahlsteuerbar.
Betriebskondensator anschlussfertig im Klemmenkasten.
Thermischer Überlastungsschutz serienmäßig.
Die Anschlüsse sind potenzialfrei auf Klemmen geführt
und müssen an einen Motorvollschutzschalter z.B. MVE 10
oder den Steuerstromkreis eines Schützes angeschlossen
werden.
Robuster Motor mit Kugellager, wartungsfrei.
Montagehinweise:
Einbau in jeder Lage möglich.
Zur Vermeidung von Schwingungsübertragungen auf das
Rohrsystem elastische Manschetten ELM verwenden.
Elektrischer Anschluss:
Außenliegender Klemmenkasten mit Kabeleinführungstülle.
Sicherheitshinweise:
Ventilator bei freier Ansaugung oder freiem Ausblasen
nur in Betrieb nehmen, wenn der Berührungsschutz des
Flügelrades gemäß DIN EN ISO 13857 gewährleistet ist.
Dazu Schutzgitter SGM anbringen.
Technische Daten
Fördervolumen : 140 m3/h (Gemessen mit 1 m Rohr saug-
und druckseitig)
Drehzahl : 2.600 1/min
Laufradtyp : halbradial
Drehzahlsteuerbar : +
Spannungsart : Wechselstrom
Bemessungsspannung : 230 V
Netzfrequenz : 50 Hz
Nennleistung : 38 W
INenn : 0,26 A
IMax : 0,26 A
Schutzart : IP 54
Wärmeklasse : B
Netzzuleitung : 3 x 1,5 mm2
Einbaulage : senkrecht / waagerecht
Material Gehäuse : Kunststoff, schlagfest
Farbe : perlweiß, ähnlich RAL 1013
Gewicht : 1,8 kg
Nennweite : 150 mm
Breite : 148 mm
Höhe : 205 mm
Tiefe : 187 mm
Fördermitteltemperatur bei Nennstrom : -20  C bis 55  C
Fördermitteltemperatur bei IMax : -20  C bis 55  C
Verpackungseinheit : 1 Stück
Sortiment : C
GTIN (EAN) : 4012799802037
Hersteller: MAICO
ERM 15 Halbradial-Rohrventilator
Artikelnummer: 0080.0203
Menge: 1,000 Stck

**10.602 ERM 18 Halbradial-Rohrventilator Halbradial-Rohrventilator, DN180, Wechselstrom**
Merkmale:
Geringer Platzbedarf durch kompakte Abmessungen.
Schutzart IP 54 bei waagerechter Einbaulage bzw.
Förderrichtung nach unten.
Anschlussstutzen saug- und druckseitig, für direkten
Einbau in Lüftungsleitungen.
Halbradial-Laufrad, strömungstechnisch günstig.
Anströmrichtung gleich Ausströmrichtung. Dadurch
einfacher Einbau.
Perlweiß, ähnlich RAL 1013.
Förderrichtung:
Förder- und Drehrichtung sind auf dem Ventilatorgehäuse
durch Pfeile gekennzeichnet.
Motor:
ERM 15: Spaltpolmotor
ERM 18: Kondensatormotor
Drehzahlsteuerbar.
Betriebskondensator anschlussfertig im Klemmenkasten.
Thermischer Überlastungsschutz serienmäßig.
Die Anschlüsse sind potenzialfrei auf Klemmen geführt
und müssen an einen Motorvollschutzschalter z.B. MVE 10
oder den Steuerstromkreis eines Schützes angeschlossen
werden.
Robuster Motor mit Kugellager, wartungsfrei.
Montagehinweise:
Einbau in jeder Lage möglich.
Zur Vermeidung von Schwingungsübertragungen auf das
Rohrsystem elastische Manschetten ELM verwenden.
Elektrischer Anschluss:
Außenliegender Klemmenkasten mit Kabeleinführungstülle.
Sicherheitshinweise:
Ventilator bei freier Ansaugung oder freiem Ausblasen
nur in Betrieb nehmen, wenn der Berührungsschutz des
Flügelrades gemäß DIN EN ISO 13857 gewährleistet ist.
Dazu Schutzgitter SGM anbringen.
Technische Daten
Fördervolumen : 290 m3/h (Gemessen mit 1 m Rohr saug-
und druckseitig)
Drehzahl : 2.760 1/min
Laufradtyp : halbradial
Drehzahlsteuerbar : +
Spannungsart : Wechselstrom
Bemessungsspannung : 230 V
Netzfrequenz : 50 Hz
Nennleistung : 50 W
INenn : 0,25 A
IMax : 0,27 A
Schutzart : IP 54
Wärmeklasse : B
Netzzuleitung : 3 x 1,5 mm2
Einbaulage : senkrecht / waagerecht
Material Gehäuse : Kunststoff, schlagfest
Farbe : perlweiß, ähnlich RAL 1013
Gewicht : 2,2 kg
Nennweite : 180 mm
Breite : 177 mm
Höhe : 245 mm
Tiefe : 187 mm
Fördermitteltemperatur bei Nennstrom : -20  C bis 55  C
Fördermitteltemperatur bei IMax : -20  C bis 55  C
Verpackungseinheit : 1 Stück
Sortiment : C
GTIN (EAN) : 4012799802518
Hersteller: MAICO
ERM 18 Halbradial-Rohrventilator
Artikelnummer: 0080.0251
Menge: 1,000 Stck

**10.603 ERR 10/1 Radial-Rohrventilator Radial-Rohrventilator, DN 100, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 220 m3/h
Drehzahl : 2.326 1/min
Laufradtyp : radial
Drehzahlsteuerbar : +
SEC average : -10 kWh/(m2*a)
Spannungsart : Wechselstrom
Bemessungsspannung : 230 / 220 V
Netzfrequenz : 50 Hz / 60 Hz
Nennleistung : 27 W
IMax : 0,13 A
Schutzart : IP X4
Wärmeklasse : F
Einbaulage : senkrecht / waagerecht
Material Gehäuse : Stahlblech, pulverbeschichtet
Gewicht : 2,8 kg
Nennweite : 100 mm
Breite : 254 mm
Höhe : 291 mm
Tiefe : 230 mm
Fördermitteltemperatur bei Nennstrom : 60  C
Fördermitteltemperatur bei IMax : -20  C bis 60  C
Verpackungseinheit : 1 Stück
Sortiment : C
GTIN (EAN) : 4012799802709
Hersteller: MAICO
ERR 10/1 Radial-Rohrventilator
Artikelnummer: 0080.0270
Menge: 1,000 Stck

**10.604 ERR 10/1 Radial-Rohrventilator Radial-Rohrventilator, DN 100, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 250 m3/h
Drehzahl : 2.518 1/min
Laufradtyp : radial
Drehzahlsteuerbar : +
Energieeffizienzklasse : F
Spannungsart : Wechselstrom
Bemessungsspannung : 230 / 220 V
Netzfrequenz : 50 Hz / 60 Hz
Nennleistung : 51 W
IMax : 0,23 A
Schutzart : IP X4
Wärmeklasse : B
Einbaulage : senkrecht / waagerecht
Material Gehäuse : Stahlblech, pulverbeschichtet
Gewicht : 2,8 kg
Nennweite : 100 mm
Breite : 254 mm
Höhe : 291 mm
Tiefe : 230 mm
Fördermitteltemperatur bei Nennstrom : 60  C
Fördermitteltemperatur bei IMax : -20  C bis 60  C
Verpackungseinheit : 1 Stück
Sortiment : C
GTIN (EAN) : 4012799802716
Hersteller: MAICO
ERR 10/1 S Radial-Rohrventilator
Artikelnummer: 0080.0271
Menge: 1,000 Stck

**10.605 ERR 12/1 Radial-Rohrventilator Radial-Rohrventilator, DN 125, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 270 m3/h
Drehzahl : 2.336 1/min
Laufradtyp : radial
Drehzahlsteuerbar : +
SEC average : -10 kWh/(m2*a)
Spannungsart : Wechselstrom
Bemessungsspannung : 230 / 220 V
Netzfrequenz : 50 Hz / 60 Hz
Nennleistung : 27 W
IMax : 0,13 A
Schutzart : IP X4
Wärmeklasse : F
Einbaulage : senkrecht / waagerecht
Material Gehäuse : Stahlblech, pulverbeschichtet
Gewicht : 2,8 kg
Nennweite : 125 mm
Breite : 254 mm
Höhe : 291 mm
Tiefe : 230 mm
Fördermitteltemperatur bei Nennstrom : -20  C bis 60  C
Fördermitteltemperatur bei IMax : -20  C bis 60  C
Verpackungseinheit : 1 Stück
Sortiment : C
GTIN (EAN) : 4012799802723
Hersteller: MAICO
ERR 12/1 Radial-Rohrventilator
Artikelnummer: 0080.0272
Menge: 1,000 Stck

**10.606 ERR 16/1 Radial-Rohrventilator Radial-Rohrventilator, DN 160, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 350 m3/h
Drehzahl : 2.163 1/min
Laufradtyp : radial
Drehzahlsteuerbar : +
SEC average : -11 kWh/(m2*a)
Spannungsart : Wechselstrom
Bemessungsspannung : 230 / 220 V
Netzfrequenz : 50 Hz / 60 Hz
Nennleistung : 29 W
IMax : 0,14 A
Schutzart : IP X4
Wärmeklasse : F
Einbaulage : senkrecht / waagerecht
Material Gehäuse : Stahlblech, pulverbeschichtet
Gewicht : 2,8 kg
Nennweite : 160 mm
Breite : 250 mm
Höhe : 237 mm
Tiefe : 210 mm
Fördermitteltemperatur bei Nennstrom : -20  C bis 60  C
Fördermitteltemperatur bei IMax : -20  C bis 60  C
Verpackungseinheit : 1 Stück
Sortiment : C
GTIN (EAN) : 4012799802730
Hersteller: MAICO
ERR 16/1 Radial-Rohrventilator
Artikelnummer: 0080.0273
Menge: 1,000 Stck

**10.607 ERR 16/1 Radial-Rohrventilator Radial-Rohrventilator, DN 160, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 720 m3/h
Drehzahl : 2.625 1/min
Laufradtyp : radial
Drehzahlsteuerbar : +
Energieeffizienzklasse : F
Spannungsart : Wechselstrom
Bemessungsspannung : 230 / 220 V
Netzfrequenz : 50 Hz / 60 Hz
Nennleistung : 112 W
IMax : 0,5 A
Schutzart : IP X4
Wärmeklasse : F
Einbaulage : senkrecht / waagerecht
Material Gehäuse : Stahlblech, pulverbeschichtet
Gewicht : 4,3 kg
Nennweite : 160 mm
Breite : 250 mm
Höhe : 237 mm
Tiefe : 210 mm
Fördermitteltemperatur bei Nennstrom : -20  C bis 60  C
Fördermitteltemperatur bei IMax : -20  C bis 60  C
Verpackungseinheit : 1 Stück
Sortiment : C
GTIN (EAN) : 4012799802747
Hersteller: MAICO
ERR 16/1 S Radial-Rohrventilator
Artikelnummer: 0080.0274
Menge: 1,000 Stck

**10.608 ERR 20/1 Radial-Rohrventilator Radial-Rohrventilator, DN200, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 840 m3/h
Drehzahl : 2.611 1/min
Laufradtyp : radial
Drehzahlsteuerbar : +
Energieeffizienzklasse : F
Spannungsart : Wechselstrom
Bemessungsspannung : 230 / 220 V
Netzfrequenz : 50 Hz / 60 Hz
Nennleistung : 116 W
IMax : 0,5 A
Schutzart : IP X4
Wärmeklasse : F
Einbaulage : senkrecht / waagerecht
Material Gehäuse : Stahlblech, pulverbeschichtet
Gewicht : 4,4 kg
Nennweite : 200 mm
Breite : 370 mm
Höhe : 407 mm
Tiefe : 230 mm
Fördermitteltemperatur bei Nennstrom : -20  C bis 60  C
Fördermitteltemperatur bei IMax : -20  C bis 60  C
Verpackungseinheit : 1 Stück
Sortiment : C
GTIN (EAN) : 4012799802754
Hersteller: MAICO
ERR 20/1 Radial-Rohrventilator
Artikelnummer: 0080.0275
Menge: 1,000 Stck

**10.609 ERR 25/1 Radial-Rohrventilator Radial-Rohrventilator, DN 250, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 1.060 m3/h
Drehzahl : 2.623 1/min
Laufradtyp : radial
Drehzahlsteuerbar : +
Spannungsart : Wechselstrom
Bemessungsspannung : 230 / 220 V
Netzfrequenz : 50 Hz / 60 Hz
Nennleistung : 148 W
IMax : 0,65 A
Schutzart : IP X4
Wärmeklasse : B
Einbaulage : senkrecht / waagerecht
Material Gehäuse : Stahlblech, pulverbeschichtet
Gewicht : 5,6 kg
Nennweite : 250 mm
Breite : 380 mm
Höhe : 417 mm
Tiefe : 230 mm
Fördermitteltemperatur bei Nennstrom : -20  C bis 60  C
Fördermitteltemperatur bei IMax : -20  C bis 60  C
Verpackungseinheit : 1 Stück
Sortiment : C
GTIN (EAN) : 4012799802778
Hersteller: MAICO
ERR 25/1 Radial-Rohrventilator
Artikelnummer: 0080.0277
Menge: 1,000 Stck

**10.610 ERR 31/1 Radial-Rohrventilator Radial-Rohrventilator, DN 315, Wechselstrom**
Merkmale:
Radiallaufräder mit rückwärtsgekrümmten Schaufeln.
Anschlussstutzen saug- und druckseitig, für direkten
Einbau in Lüftungsleitungen.
Befestigungsfuß als Zubehör lieferbar.
Förderrichtung:
Förder- und Drehrichtung sind auf dem Ventilatorgehäuse
durch Pfeile gekennzeichnet.
Motor:
Außenläufer-Kondensatormotor.
Betriebskondensator anschlussfertig im Klemmenkasten.
Drehzahlsteuerbar.
Thermischer Überlastungsschutz serienmäßig.
Robuster Motor mit Kugellager, wartungsfrei.
Schutzart IP X4 bei Einbau in Lüftungsleitungen mit
mindestens 1 m Rohr auf der Saug- und Druckseite.
Montagehinweise:
Einbau in jeder Lage möglich.
Zur Vermeidung von Schwingungsübertragungen auf das
Rohrsystem elastische Manschetten ELR verwenden.
Elektrischer Anschluss:
Außenliegender Klemmenkasten mit Kabeleinführungstülle.
Sicherheitshinweise:
Ventilator bei freier Ansaugung oder Ausblasung nur in
Betrieb nehmen, wenn der Berührungsschutz des
Flügelrades gemäß DIN EN ISO 13857 gewährleistet ist.
Dazu Schutzgitter SGR anbringen.
Technische Daten
Fördervolumen : 1.370 m3/h
Drehzahl : 2.760 1/min
Laufradtyp : radial
Drehzahlsteuerbar : +
Spannungsart : Wechselstrom
Bemessungsspannung : 230 / 220 V
Netzfrequenz : 50 Hz / 60 Hz
Nennleistung : 258 W
IMax : 1,14 A
Schutzart : IP X4
Wärmeklasse : F
Einbaulage : senkrecht / waagerecht
Material Gehäuse : Stahlblech, pulverbeschichtet
Gewicht : 6,5 kg
Nennweite : 315 mm
Breite : 450 mm
Höhe : 487 mm
Tiefe : 295 mm
Fördermitteltemperatur bei Nennstrom : -25  C bis 60  C
Fördermitteltemperatur bei IMax : -20  C bis 60  C (bei
60 Hz Temperatur -20 C bis 25 C)
Verpackungseinheit : 1 Stück
Sortiment : C
GTIN (EAN) : 4012799802785
Hersteller: MAICO
ERR 31/1 Radial-Rohrventilator
Artikelnummer: 0080.0278
Menge: 1,000 Stck

**10.611 AWV 10 Außenwandventilator Außenwandventilator, DN 100, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 220 m3/h
Drehzahl : 2.441 1/min
Drehzahlsteuerbar : +
SEC average : -7 kWh/(m2*a)
Spannungsart : Wechselstrom
Bemessungsspannung : 230 V
Netzfrequenz : 50 Hz
Nennleistung : 26 W
IMax : 0,13 A
Schutzart : IP X4
Wärmeklasse : B
Einbauort : Außenwand
Einbaulage : senkrecht / waagerecht
Material Gehäuse : Stahlblech, pulverbeschichtet
Gewicht : 4,4 kg
Nennweite : 100 mm
Breite : 260 mm
Höhe : 355 mm
Tiefe : 131 mm
Fördermitteltemperatur bei IMax : -20  C bis 30  C
Verpackungseinheit : 1 Stück
Sortiment : C
GTIN (EAN) : 4012799809944
Hersteller: MAICO
AWV 10 Außenwandventilator
Artikelnummer: 0080.0994
Menge: 1,000 Stck

**10.612 AWV 15 Außenwandventilator Außenwandventilator, DN 150, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 340 m3/h
Drehzahl : 2.314 1/min
Drehzahlsteuerbar : +
Energieeffizienzklasse : C
Spannungsart : Wechselstrom
Bemessungsspannung : 230 V
Netzfrequenz : 50 Hz
Nennleistung : 55 W
IMax : 0,24 A
Schutzart : IP X4
Wärmeklasse : B
Einbauort : Außenwand
Einbaulage : senkrecht / waagerecht
Material Gehäuse : Stahlblech, pulverbeschichtet
Gewicht : 4,9 kg
Nennweite : 150 mm
Breite : 260 mm
Höhe : 355 mm
Tiefe : 131 mm
Fördermitteltemperatur bei IMax : -20  C bis 40  C
Verpackungseinheit : 1 Stück
Sortiment : C
GTIN (EAN) : 4012799809968
Hersteller: MAICO
AWV 15 Außenwandventilator
Artikelnummer: 0080.0996
Menge: 1,000 Stck

**10.613 AWV 15 S Außenwandventilator Außenwandventilator, DN 150, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 620 m3/h
Drehzahl : 2.614 1/min
Drehzahlsteuerbar : +
Energieeffizienzklasse : C
Spannungsart : Wechselstrom
Bemessungsspannung : 230 V
Netzfrequenz : 50 Hz
Nennleistung : 106 W
IMax : 0,46 A
Schutzart : IP X4
Wärmeklasse : B
Einbauort : Außenwand
Einbaulage : senkrecht / waagerecht
Material Gehäuse : Stahlblech, pulverbeschichtet
Gewicht : 7,6 kg
Nennweite : 150 mm
Breite : 360 mm
Höhe : 450 mm
Tiefe : 155 mm
Fördermitteltemperatur bei IMax : -20  C bis 40  C
Verpackungseinheit : 1 Stück
Sortiment : C
GTIN (EAN) : 4012799809975
Hersteller: MAICO
AWV 15 S Außenwandventilator
Artikelnummer: 0080.0997
Menge: 1,000 Stck

**10.614 AWV 20 Außenwandventilator Außenwandventilator, DN 200, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 650 m3/h
Drehzahl : 1.908 1/min
Drehzahlsteuerbar : +
Energieeffizienzklasse : C
Spannungsart : Wechselstrom
Bemessungsspannung : 230 V
Netzfrequenz : 50 Hz
Nennleistung : 116 W
IMax : 0,5 A
Schutzart : IP X4
Wärmeklasse : B
Einbauort : Außenwand
Einbaulage : senkrecht / waagerecht
Material Gehäuse : Stahlblech, pulverbeschichtet
Gewicht : 7,6 kg
Nennweite : 200 mm
Breite : 360 mm
Höhe : 450 mm
Tiefe : 155 mm
Fördermitteltemperatur bei IMax : -20  C bis 40  C
Verpackungseinheit : 1 Stück
Sortiment : C
GTIN (EAN) : 4012799809982
Hersteller: MAICO
AWV 20 Außenwandventilator
Artikelnummer: 0080.0998
Menge: 1,000 Stck

**10.615 AWV 20 S Außenwandventilator Außenwandventilator, DN 200, Wechselstrom**
Merkmale:
Förderung kleinerer bis mittlerer Luftmengen bei hohen
Widerständen.
Ideal für Sanierungen und nachträglichen Einbau
aufgrund von Außenmontage.
Optimaler Wirkungsgrad, geringe Unterhaltskosten.
Radiallaufräder aus Kunststoff, mit rückwärtsgekrümmten
Schaufeln.
Anschlussstutzen saugseitig für Einbau an
Lüftungsleitungen.
Verschlussklappe integriert.
Motor:
Kondensatormotor.
Drehzahlsteuerbar.
Thermischer Überlastungsschutz serienmäßig.
Robuster Motor mit Kugellager, wartungsfrei.
Schutzart IP X4 bei Einbau in Lüftungsleitungen mit
mindestens 1 m Rohr auf der Saugseite.
Montagehinweise:
Zur Montage an der Außenwand.
Sicherheitshinweise:
Bei freier Ansaugung darf der Ventilator nur in Betrieb
genommen werden, wenn der Berührungsschutz des
Flügelrades gemäß DIN EN ISO 13857 gewährleistet ist.
Technische Daten
Fördervolumen : 740 m3/h
Drehzahl : 2.520 1/min
Drehzahlsteuerbar : +
Energieeffizienzklasse : C
Spannungsart : Wechselstrom
Bemessungsspannung : 230 V
Netzfrequenz : 50 Hz
Nennleistung : 152 W
IMax : 0,67 A
Schutzart : IP X4
Wärmeklasse : B
Einbauort : Außenwand
Einbaulage : senkrecht / waagerecht
Material Gehäuse : Stahlblech, pulverbeschichtet
Gewicht : 8,3 kg
Nennweite : 200 mm
Breite : 360 mm
Höhe : 450 mm
Tiefe : 155 mm
Fördermitteltemperatur bei IMax : -20  C bis 40  C
Verpackungseinheit : 1 Stück
Sortiment : C
GTIN (EAN) : 4012799809999
Hersteller: MAICO
AWV 20 S Außenwandventilator
Artikelnummer: 0080.0999
Menge: 1,000 Stck

**10.616 EFR 10 Radial-Flachbox Radial-Flachbox mit 1 Drehzahl, DN 100**
Ausführungen:
EFR 10, EFR 12: 1 Drehzahl
EFR 10 R, EFR 12 R: 5 Drehzahlen; für den
Grundlastbetrieb kann eine der 4 Stufen ausgewählt
werden. Die Stufe 5 (Maximum) wird über einen
zusätzlichen Kontakt, z. B. Lichtschalter oder
Hygrostat angesteuert. Die Nachlaufzeit wird im Gerät
über einen Potentiometer (3 - 25 Minuten) eingestellt.
Merkmale:
Einbau in Lüftungsleitungen DN 100 und DN 125.
Geringste Abmessungen für den Einbau bei wenig Platz.
Ideal für Sanierung.
Radiallaufräder mit rückwärtsgekrümmten Schaufeln.
Anschlussstutzen saug- und druckseitig, für direkten
Einbau in Lüftungsleitungen.
Schutzart IP 20.
Motor :
Thermischer Überlastungsschutz serienmäßig.
Robuster Motor mit Kugellager, wartungsfrei.
Montagehinweise:
Einbau in jeder Lage möglich.
Mit Montageplatte für Wand- und Deckenmontage.
Technische Daten
Fördervolumen : 220 m3/h
Drehzahl : 2.373 1/min
Laufradtyp : radial
Bemessungsspannung : 230 V
Netzfrequenz : 50 Hz
Nennleistung : 52 W
PMax : 52 W
IMax : 0,23 A
Schutzart : IP 20
Netzzuleitung : 3 x 1,5 mm2
Einbauort : Decke
Einbaulage : senkrecht / waagerecht
Material Gehäuse : Stahlblech, verzinkt
Gewicht : 4,2 kg
Ventilator ausschwenkbar : +
Nennweite : 100 mm
Breite : 241 mm
Höhe : 122 mm
Tiefe : 448 mm
Fördermitteltemperatur bei IMax : -20  C bis 50  C
Umgebungstemperatur : 50  C
Schalldruckpegel : 34 dB(A) (Abstand 3 m,
Freifeldbedingungen)
Verpackungseinheit : 1 Stück
Sortiment : C
GTIN (EAN) : 4012799805700
Hersteller: MAICO
EFR 10 Radial-Flachbox
Artikelnummer: 0080.0570
Menge: 1,000 Stck

**10.617 EFR 10 R Radial-Flachbox Radial-Flachbox mit 5 Drehzahlen, DN 100**
Ausführungen:
EFR 10, EFR 12: 1 Drehzahl
EFR 10 R, EFR 12 R: 5 Drehzahlen; für den
Grundlastbetrieb kann eine der 4 Stufen ausgewählt
werden. Die Stufe 5 (Maximum) wird über einen
zusätzlichen Kontakt, z. B. Lichtschalter oder
Hygrostat angesteuert. Die Nachlaufzeit wird im Gerät
über einen Potentiometer (3 - 25 Minuten) eingestellt.
Merkmale:
Einbau in Lüftungsleitungen DN 100 und DN 125.
Geringste Abmessungen für den Einbau bei wenig Platz.
Ideal für Sanierung.
Radiallaufräder mit rückwärtsgekrümmten Schaufeln.
Anschlussstutzen saug- und druckseitig, für direkten
Einbau in Lüftungsleitungen.
Schutzart IP 20.
Motor :
Thermischer Überlastungsschutz serienmäßig.
Robuster Motor mit Kugellager, wartungsfrei.
Montagehinweise:
Einbau in jeder Lage möglich.
Mit Montageplatte für Wand- und Deckenmontage.
Technische Daten
Fördervolumen : 220 m3/h
Drehzahl : 2.373 1/min
Laufradtyp : radial
Bemessungsspannung : 230 V
Netzfrequenz : 50 Hz
Nennleistung : 52 W
PMax : 52 W
IMax : 0,23 A
Schutzart : IP 20
Netzzuleitung : 3 x 1,5 mm2
Einbauort : Decke
Einbaulage : senkrecht / waagerecht
Material Gehäuse : Stahlblech, verzinkt
Gewicht : 4,6 kg
Ventilator ausschwenkbar : +
Nennweite : 100 mm
Breite : 241 mm
Höhe : 122 mm
Tiefe : 448 mm
Fördermitteltemperatur bei IMax : -20  C bis 50  C
Umgebungstemperatur : 50  C
Schalldruckpegel : 34 dB(A) (Abstand 3 m,
Freifeldbedingungen)
Verpackungseinheit : 1 Stück
Sortiment : C
GTIN (EAN) : 4012799805717
Hersteller: MAICO
EFR 10 R Radial-Flachbox
Artikelnummer: 0080.0571
Menge: 1,000 Stck

**10.618 EFR 12 Radial-Flachbox Radial-Flachbox mit 1 Drehzahl, DN 125**
Ausführungen:
EFR 10, EFR 12: 1 Drehzahl
EFR 10 R, EFR 12 R: 5 Drehzahlen; für den
Grundlastbetrieb kann eine der 4 Stufen ausgewählt
werden. Die Stufe 5 (Maximum) wird über einen
zusätzlichen Kontakt, z. B. Lichtschalter oder
Hygrostat angesteuert. Die Nachlaufzeit wird im Gerät
über einen Potentiometer (3 - 25 Minuten) eingestellt.
Merkmale:
Einbau in Lüftungsleitungen DN 100 und DN 125.
Geringste Abmessungen für den Einbau bei wenig Platz.
Ideal für Sanierung.
Radiallaufräder mit rückwärtsgekrümmten Schaufeln.
Anschlussstutzen saug- und druckseitig, für direkten
Einbau in Lüftungsleitungen.
Schutzart IP 20.
Motor :
Thermischer Überlastungsschutz serienmäßig.
Robuster Motor mit Kugellager, wartungsfrei.
Montagehinweise:
Einbau in jeder Lage möglich.
Mit Montageplatte für Wand- und Deckenmontage.
Technische Daten
Fördervolumen : 255 m3/h
Drehzahl : 2.392 1/min
Laufradtyp : radial
Bemessungsspannung : 230 V
Netzfrequenz : 50 Hz
Nennleistung : 53 W
PMax : 53 W
IMax : 0,24 A
Schutzart : IP 20
Netzzuleitung : 3 x 1,5 mm2
Einbauort : Decke
Einbaulage : senkrecht / waagerecht
Material Gehäuse : Stahlblech, verzinkt
Gewicht : 4,2 kg
Ventilator ausschwenkbar : +
Nennweite : 125 mm
Breite : 241 mm
Höhe : 122 mm
Tiefe : 448 mm
Fördermitteltemperatur bei IMax : -20  C bis 50  C
Umgebungstemperatur : 50  C
Schalldruckpegel : 37 dB(A) (Abstand 3 m,
Freifeldbedingungen)
Verpackungseinheit : 1 Stück
Sortiment : C
GTIN (EAN) : 4012799805724
Hersteller: MAICO
EFR 12 Radial-Flachbox
Artikelnummer: 0080.0572
Menge: 1,000 Stck

**10.619 ESR 12-2 Schallgedämmte Lüftungsbox Schallgedämmte Lüftungsbox mit EC-Motor und ausschwenkbarem Ventilator**
Merkmale:
Geringe Energieaufnahme dank EC-Technologie.
Geringe Leistungsaufnahme, besonders im Regelbereich.
Schnelle, kostengünstige Montage durch serienmäßige
Befestigungswinkel.
Abnehmbarer Gehäusedeckel mit Bügelverschluss.
Anschlussstutzen saug- und druckseitig, für direkten
Einbau in Lüftungsleitungen.
Mit 40 mm schalldämmender glasseidenkaschierter
Steinwolle für erhöhte Ansprüche an besonders niedrige
Geräuschpegel.
Radiallaufräder mit vorwärtsgekrümmten Schaufeln bei
ESR 12-2 EC und ESR 16-2 EC.
Radiallaufräder mit rückwärtsgekrümmten Schaufeln bei
ESR 20-2 EC, ESR 25-2 EC und ESR 31-2 EC.
Einfache Reinigung dank aufklappbarem Deckel.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 350 m3/h
Drehzahl : 1.960 1/min
Drehzahlsteuerbar : +
Bemessungsspannung : 230 V
Netzfrequenz : 50 Hz
Nennleistung : 29 W
INenn : 0,23 A
IMax : 0,3 A
Schutzart : IP 44
Wärmeklasse : B
Einbaulage : senkrecht / waagerecht
Material Gehäuse : Stahlblech, verzinkt
Gewicht : 12 kg
Ventilator ausschwenkbar : +
Nennweite : 125 mm
Breite : 380 mm
Höhe : 232 mm
Tiefe : 447 mm
Fördermitteltemperatur bei IMax : -20  C bis 50  C
Verpackungseinheit : 1 Stück
Sortiment : E
GTIN (EAN) : 4012799807100
Hersteller: MAICO
ESR 12-2 EC Schallgedämmte Lüftungsbox
Artikelnummer: 0080.0710
Menge: 1,000 Stck

**10.620 ESR 16-2 Schallgedämmte Lüftungsbox Schallgedämmte Lüftungsbox mit EC-Motor und ausschwenkbarem Ventilator**
Merkmale:
Geringe Energieaufnahme dank EC-Technologie.
Geringe Leistungsaufnahme, besonders im Regelbereich.
Schnelle, kostengünstige Montage durch serienmäßige
Befestigungswinkel.
Abnehmbarer Gehäusedeckel mit Bügelverschluss.
Anschlussstutzen saug- und druckseitig, für direkten
Einbau in Lüftungsleitungen.
Mit 40 mm schalldämmender glasseidenkaschierter
Steinwolle für erhöhte Ansprüche an besonders niedrige
Geräuschpegel.
Radiallaufräder mit vorwärtsgekrümmten Schaufeln bei
ESR 12-2 EC und ESR 16-2 EC.
Radiallaufräder mit rückwärtsgekrümmten Schaufeln bei
ESR 20-2 EC, ESR 25-2 EC und ESR 31-2 EC.
Einfache Reinigung dank aufklappbarem Deckel.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 430 m3/h
Drehzahl : 1.960 1/min
Drehzahlsteuerbar : +
Bemessungsspannung : 230 V
Netzfrequenz : 50 Hz
Nennleistung : 35 W
INenn : 0,25 A
IMax : 0,35 A
Schutzart : IP 44
Wärmeklasse : B
Einbaulage : senkrecht / waagerecht
Material Gehäuse : Stahlblech, verzinkt
Gewicht : 12 kg
Ventilator ausschwenkbar : +
Nennweite : 160 mm
Breite : 380 mm
Höhe : 232 mm
Tiefe : 447 mm
Fördermitteltemperatur bei IMax : -20  C bis 50  C
Verpackungseinheit : 1 Stück
Sortiment : E
GTIN (EAN) : 4012799807117
Hersteller: MAICO
ESR 16-2 EC Schallgedämmte Lüftungsbox
Artikelnummer: 0080.0711
Menge: 1,000 Stck

**10.621 ESR 20-2 Schallgedämmte Lüftungsbox Schallgedämmte Lüftungsbox mit EC-Motor und ausschwenkbarem Ventilator**
Merkmale:
Geringe Energieaufnahme dank EC-Technologie.
Geringe Leistungsaufnahme, besonders im Regelbereich.
Schnelle, kostengünstige Montage durch serienmäßige
Befestigungswinkel.
Abnehmbarer Gehäusedeckel mit Bügelverschluss.
Anschlussstutzen saug- und druckseitig, für direkten
Einbau in Lüftungsleitungen.
Mit 40 mm schalldämmender glasseidenkaschierter
Steinwolle für erhöhte Ansprüche an besonders niedrige
Geräuschpegel.
Radiallaufräder mit vorwärtsgekrümmten Schaufeln bei
ESR 12-2 EC und ESR 16-2 EC.
Radiallaufräder mit rückwärtsgekrümmten Schaufeln bei
ESR 20-2 EC, ESR 25-2 EC und ESR 31-2 EC.
Einfache Reinigung dank aufklappbarem Deckel.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 700 m3/h
Drehzahl : 4.360 1/min
Drehzahlsteuerbar : +
Bemessungsspannung : 230 V
Netzfrequenz : 50 Hz
Nennleistung : 127 W
INenn : 0,97 A
IMax : 1 A
Schutzart : IP 44
Wärmeklasse : B
Einbaulage : senkrecht / waagerecht
Material Gehäuse : Stahlblech, verzinkt
Gewicht : 13,5 kg
Ventilator ausschwenkbar : +
Nennweite : 200 mm
Breite : 480 mm
Höhe : 287 mm
Tiefe : 533 mm
Fördermitteltemperatur bei IMax : -20  C bis 50  C
Verpackungseinheit : 1 Stück
Sortiment : E
GTIN (EAN) : 4012799807124
Hersteller: MAICO
ESR 20-2 EC Schallgedämmte Lüftungsbox
Artikelnummer: 0080.0712
Menge: 1,000 Stck

**10.622 ESR 25-2 Schallgedämmte Lüftungsbox Schallgedämmte Lüftungsbox mit EC-Motor und ausschwenkbarem Ventilator**
Merkmale:
Geringe Energieaufnahme dank EC-Technologie.
Geringe Leistungsaufnahme, besonders im Regelbereich.
Schnelle, kostengünstige Montage durch serienmäßige
Befestigungswinkel.
Abnehmbarer Gehäusedeckel mit Bügelverschluss.
Anschlussstutzen saug- und druckseitig, für direkten
Einbau in Lüftungsleitungen.
Mit 40 mm schalldämmender glasseidenkaschierter
Steinwolle für erhöhte Ansprüche an besonders niedrige
Geräuschpegel.
Radiallaufräder mit vorwärtsgekrümmten Schaufeln bei
ESR 12-2 EC und ESR 16-2 EC.
Radiallaufräder mit rückwärtsgekrümmten Schaufeln bei
ESR 20-2 EC, ESR 25-2 EC und ESR 31-2 EC.
Einfache Reinigung dank aufklappbarem Deckel.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 1.190 m3/h
Drehzahl : 3.210 1/min
Drehzahlsteuerbar : +
Bemessungsspannung : 230 V
Netzfrequenz : 50 Hz
Nennleistung : 204 W
INenn : 1,4 A
IMax : 1,4 A
Schutzart : IP 44
Wärmeklasse : B
Einbaulage : senkrecht / waagerecht
Material Gehäuse : Stahlblech, verzinkt
Gewicht : 18 kg
Ventilator ausschwenkbar : +
Nennweite : 250 mm
Breite : 480 mm
Höhe : 287 mm
Tiefe : 577 mm
Fördermitteltemperatur bei IMax : -20  C bis 50  C
Verpackungseinheit : 1 Stück
Sortiment : E
GTIN (EAN) : 4012799807131
Hersteller: MAICO
ESR 25-2 EC Schallgedämmte Lüftungsbox
Artikelnummer: 0080.0713
Menge: 1,000 Stck

**10.623 ESR 31-2 Schallgedämmte Lüftungsbox Schallgedämmte Lüftungsbox mit EC-Motor und ausschwenkbarem Ventilator**
Merkmale:
Geringe Energieaufnahme dank EC-Technologie.
Geringe Leistungsaufnahme, besonders im Regelbereich.
Schnelle, kostengünstige Montage durch serienmäßige
Befestigungswinkel.
Abnehmbarer Gehäusedeckel mit Bügelverschluss.
Anschlussstutzen saug- und druckseitig, für direkten
Einbau in Lüftungsleitungen.
Mit 40 mm schalldämmender glasseidenkaschierter
Steinwolle für erhöhte Ansprüche an besonders niedrige
Geräuschpegel.
Radiallaufräder mit vorwärtsgekrümmten Schaufeln bei
ESR 12-2 EC und ESR 16-2 EC.
Radiallaufräder mit rückwärtsgekrümmten Schaufeln bei
ESR 20-2 EC, ESR 25-2 EC und ESR 31-2 EC.
Einfache Reinigung dank aufklappbarem Deckel.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 2.050 m3/h
Drehzahl : 3.670 1/min
Drehzahlsteuerbar : +
Bemessungsspannung : 230 V
Netzfrequenz : 50 Hz
Nennleistung : 538 W
INenn : 2,1 A
IMax : 2,1 A
Schutzart : IP 44
Wärmeklasse : B
Einbaulage : senkrecht / waagerecht
Material Gehäuse : Stahlblech, verzinkt
Gewicht : 26 kg
Ventilator ausschwenkbar : +
Nennweite : 315 mm
Breite : 540 mm
Höhe : 385 mm
Tiefe : 610 mm
Fördermitteltemperatur bei IMax : -20  C bis 50  C
Verpackungseinheit : 1 Stück
Sortiment : E
GTIN (EAN) : 4012799807148
Hersteller: MAICO
ESR 31-2 EC Schallgedämmte Lüftungsbox
Artikelnummer: 0080.0714
Menge: 1,000 Stck

**10.624 ESR 12 E Schallgedämmte Lüftungsbox Schallgedämmte Lüftungsbox mit EC-Motor und ausschwenkbarem Ventilator**
Merkmale:
Geringe Energieaufnahme dank EC-Technologie.
Geringe, Leistungsaufnahme besonders im Regelbereich.
Schnelle, kostengünstige Montage durch serienmäßige
Befestigungswinkel.
Abnehmbarer Gehäusedeckel mit Bügelverschluss.
Anschlussstutzen saug- und druckseitig, für direkten
Einbau in Lüftungsleitungen.
Mit 50 mm schalldämmender glasseidenkaschierter
Steinwolle für erhöhte Ansprüche an besonders niedrige
Geräuschpegel.
Radiallaufräder mit rückwärtsgekrümmten Schaufeln.
Einfache Reinigung dank aufklappbarem Deckel.
Förderrichtung:
Die Förderrichtung ist auf dem Ventilatorgehäuse durch
einen Pfeil gekennzeichnet.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 480 m3/h
Drehzahl : 3.440 1/min
Drehzahlsteuerbar : +
Bemessungsspannung : 230 V
Netzfrequenz : 50 Hz
Nennleistung : 103 W
Leistungsaufnahme : 103 W
INenn : 0,8 A
IMax : 0,9 A
Schutzart : IP X4
Wärmeklasse : F
Einbaulage : senkrecht / waagerecht
Material Gehäuse : Stahlblech, verzinkt
Gewicht : 11,8 kg
Ventilator ausschwenkbar : +
Nennweite : 125 mm
Breite : 380 mm
Höhe : 232 mm
Tiefe : 460 mm
Fördermitteltemperatur bei Nennstrom : -20  C bis 60  C
Umgebungstemperatur : -15  C bis 60  C
Verpackungseinheit : 1 Stück
Sortiment : E
GTIN (EAN) : 4012799800842
Hersteller: MAICO
ESR 12 EC Schallgedämmte Lüftungsbox
Artikelnummer: 0080.0084
Menge: 1,000 Stck

**10.625 ESR 16 E Schallgedämmte Lüftungsbox Schallgedämmte Lüftungsbox mit EC-Motor und auschwenkbarem Ventilator,**
Merkmale:
Geringe Energieaufnahme dank EC-Technologie.
Geringe, Leistungsaufnahme besonders im Regelbereich.
Schnelle, kostengünstige Montage durch serienmäßige
Befestigungswinkel.
Abnehmbarer Gehäusedeckel mit Bügelverschluss.
Anschlussstutzen saug- und druckseitig, für direkten
Einbau in Lüftungsleitungen.
Mit 50 mm schalldämmender glasseidenkaschierter
Steinwolle für erhöhte Ansprüche an besonders niedrige
Geräuschpegel.
Radiallaufräder mit rückwärtsgekrümmten Schaufeln.
Einfache Reinigung dank aufklappbarem Deckel.
Förderrichtung:
Die Förderrichtung ist auf dem Ventilatorgehäuse durch
einen Pfeil gekennzeichnet.
Motor:
Gleichstrommotor.
Robuster Motor mit Kugellager, wartungsfrei.
Wärmeklasse B.
Schutzart IP X4 bei geschlossenem Gehäusedeckel.
Montagehinweise:
Einbau in jeder Lage möglich.
Elektrischer Anschluss:
Frontseitiger Klemmenkasten.
Sicherheitshinweise:
Ventilator bei freier Ansaugung oder Ausblasung nur in
Betrieb nehmen, wenn der Berührungsschutz des
Flügelrades gemäß DIN EN ISO 13857 gewährleistet ist.
Dazu Schutzgitter anbringen.
Technische Daten
Fördervolumen : 590 m3/h
Drehzahl : 3.466 1/min
Drehzahlsteuerbar : +
Bemessungsspannung : 230 V
Netzfrequenz : 50 Hz
Nennleistung : 105 W
Leistungsaufnahme : 105 W
INenn : 0,8 A
IMax : 0,9 A
Schutzart : IP X4
Wärmeklasse : F
Einbaulage : senkrecht / waagerecht
Material Gehäuse : Stahlblech, verzinkt
Gewicht : 12 kg
Ventilator ausschwenkbar : +
Nennweite : 160 mm
Breite : 380 mm
Höhe : 232 mm
Tiefe : 447 mm
Fördermitteltemperatur bei Nennstrom : -20  C bis 60  C
Umgebungstemperatur : -20  C bis 60  C
Verpackungseinheit : 1 Stück
Sortiment : E
GTIN (EAN) : 4012799800859
Hersteller: MAICO
ESR 16 EC Schallgedämmte Lüftungsbox
Artikelnummer: 0080.0085
Menge: 1,000 Stck

**10.626 ECR 12 E Compaktbox Kompaktes Zuluftgerät mit integriertem Elektro-Lufterhitzer, EC-Motor,**
Merkmale:
Platzsparendes Kompaktgerät aus optimal aufeinander
abgestimmten Komponenten:
Ventilator
Luftfilter
Elektro-Lufterhitzer
Mit Regelung für konstante Zulufttemperatur oder
Raumtemperatur.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektro-Lufterhitzer:
Elektro-Lufterhitzer ist nach dem Ventilator im
Luftstrom angeordnet.
Geschlossene Rohrheizkörper aus rostfreiem Stahl.
Mit Temperatursensor in Strömungsrichtung hinter dem
Lufterhitzer mit Strahlungsschutzblech.
Bei thermischer Überlast der Heizelemente unterbricht
ein Thermokontakt den Stromkreis.
Bedienteil:
Separates Bedienteil und 10 m Steuerleitung im
Lieferumfang enthalten.
Raumtemperatursensor im Bedienteil integriert.
Wahlweise Raum- oder Zulufttemperatur-Regelung.
3 Lüftungsstufen.
Funktionstasten für:
Gerät ein/aus
Drehzahlregelung Ventilator
Solltemperatur erhöhen/absenken
Umschaltung Automatik/Handbetrieb
Anzeige von:
Drehzahlstufe
Soll- und Zulufttemperatur
Betrieb/Störung mit Fehlercode
Elektronische Filterüberwachung mit Meldung zum
Filterwechsel auf dem Bedienteil.
Mit Ausgang zur Ansteuerung einer separaten Klappe.
Mit integrierter Zeitschaltuhr mit Tages- und
Wochenprogramm zur Steuerung der Einschaltzeiten für
jeden einzelnen Wochentag.
Motor:
EC-Gleichstrommotor.
Robuster Motor mit Kugellager, wartungsfrei.
Thermischer Überlastungsschutz serienmäßig.
Technische Daten
Anzahl Lüftungsstufen : 3
Fördervolumen : 500 m3/h
Drehzahl : 3.650 1/min
Drehzahlsteuerbar : -
Bemessungsspannung : 230 V
Netzfrequenz : 50 Hz
Nennleistung : 3.124 W
INenn : 0,8 A
INenn Ventilator : 0,8 A
IMax : 0,9 A
IMax Gesamt : 13,9 A
Motor-Schutzart : IP 33
Wärmeklasse : F
Polumschaltbar : -
Einbaulage : senkrecht / waagerecht
Gewicht : 25,1 kg
Filterklasse : M5
Nennweite : 125 mm
Breite : 403 mm
Höhe : 346 mm
Tiefe : 770 mm
Heizleistung : 3.000 W
Verpackungseinheit : 1 Stück
Sortiment : E
GTIN (EAN) : 4012799805748
Hersteller: MAICO
ECR 12 EC Compaktbox
Artikelnummer: 0080.0574
Menge: 1,000 Stck

**10.627 ECR 16 E Compaktbox Kompaktes Zuluftgerät mit integriertem Elektro-Lufterhitzer, EC-Motor,**
Merkmale:
Platzsparendes Kompaktgerät aus optimal aufeinander
abgestimmten Komponenten:
Ventilator
Luftfilter
Elektro-Lufterhitzer
Mit Regelung für konstante Zulufttemperatur oder
Raumtemperatur.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektro-Lufterhitzer:
Elektro-Lufterhitzer ist nach dem Ventilator im
Luftstrom angeordnet.
Geschlossene Rohrheizkörper aus rostfreiem Stahl.
Mit Temperatursensor in Strömungsrichtung hinter dem
Lufterhitzer mit Strahlungsschutzblech.
Bei thermischer Überlast der Heizelemente unterbricht
ein Thermokontakt den Stromkreis.
Bedienteil:
Separates Bedienteil und 10 m Steuerleitung im
Lieferumfang enthalten.
Raumtemperatursensor im Bedienteil integriert.
Wahlweise Raum- oder Zulufttemperatur-Regelung.
3 Lüftungsstufen.
Funktionstasten für:
Gerät ein/aus
Drehzahlregelung Ventilator
Solltemperatur erhöhen/absenken
Umschaltung Automatik/Handbetrieb
Anzeige von:
Drehzahlstufe
Soll- und Zulufttemperatur
Betrieb/Störung mit Fehlercode
Elektronische Filterüberwachung mit Meldung zum
Filterwechsel auf dem Bedienteil.
Mit Ausgang zur Ansteuerung einer separaten Klappe.
Mit integrierter Zeitschaltuhr mit Tages- und
Wochenprogramm zur Steuerung der Einschaltzeiten für
jeden einzelnen Wochentag.
Motor:
EC-Gleichstrommotor.
Robuster Motor mit Kugellager, wartungsfrei.
Thermischer Überlastungsschutz serienmäßig.
Technische Daten
Anzahl Lüftungsstufen : 3
Fördervolumen : 580 m3/h
Drehzahl : 3.650 1/min
Drehzahlsteuerbar : -
Bemessungsspannung : 230 V
Netzfrequenz : 50 Hz
Nennleistung : 3.124 W
INenn : 0,9 A
INenn Ventilator : 0,9 A
IMax : 0,9 A
IMax Gesamt : 13,9 A
Motor-Schutzart : IP 33
Wärmeklasse : F
Polumschaltbar : -
Einbaulage : senkrecht / waagerecht
Gewicht : 24,7 kg
Filterklasse : M5
Nennweite : 160 mm
Breite : 403 mm
Höhe : 346 mm
Tiefe : 786 mm
Heizleistung : 3.000 W
Verpackungseinheit : 1 Stück
Sortiment : E
GTIN (EAN) : 4012799805755
Hersteller: MAICO
ECR 16 EC Compaktbox
Artikelnummer: 0080.0575
Menge: 1,000 Stck

**10.628 ECR 20 E Compaktbox Kompaktes Zuluftgerät mit integriertem Elektro-Lufterhitzer, EC-Motor,**
Merkmale:
Platzsparendes Kompaktgerät aus optimal aufeinander
abgestimmten Komponenten:
Ventilator
Luftfilter
Elektro-Lufterhitzer
Mit Regelung für konstante Zulufttemperatur oder
Raumtemperatur.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektro-Lufterhitzer:
Elektro-Lufterhitzer ist nach dem Ventilator im
Luftstrom angeordnet.
Geschlossene Rohrheizkörper aus rostfreiem Stahl.
Mit Temperatursensor in Strömungsrichtung hinter dem
Lufterhitzer mit Strahlungsschutzblech.
Bei thermischer Überlast der Heizelemente unterbricht
ein Thermokontakt den Stromkreis.
Bedienteil:
Separates Bedienteil und 10 m Steuerleitung im
Lieferumfang enthalten.
Raumtemperatursensor im Bedienteil integriert.
Wahlweise Raum- oder Zulufttemperatur-Regelung.
3 Lüftungsstufen.
Funktionstasten für:
Gerät ein/aus
Drehzahlregelung Ventilator
Solltemperatur erhöhen/absenken
Umschaltung Automatik/Handbetrieb
Anzeige von:
Drehzahlstufe
Soll- und Zulufttemperatur
Betrieb/Störung mit Fehlercode
Elektronische Filterüberwachung mit Meldung zum
Filterwechsel auf dem Bedienteil.
Mit Ausgang zur Ansteuerung einer separaten Klappe.
Mit integrierter Zeitschaltuhr mit Tages- und
Wochenprogramm zur Steuerung der Einschaltzeiten für
jeden einzelnen Wochentag.
Motor:
EC-Gleichstrommotor.
Robuster Motor mit Kugellager, wartungsfrei.
Thermischer Überlastungsschutz serienmäßig.
Technische Daten
Anzahl Lüftungsstufen : 3
Fördervolumen : 620 m3/h
Drehzahl : 3.650 1/min
Drehzahlsteuerbar : -
Bemessungsspannung : 400 V
Netzfrequenz : 50 Hz
Nennleistung : 4.622 W
INenn : 0,8 A
INenn Ventilator : 0,8 A
IMax : 0,9 A
IMax Gesamt : 7,4 A
Motor-Schutzart : IP 33
Wärmeklasse : F
Polumschaltbar : -
Einbaulage : senkrecht / waagerecht
Gewicht : 24,2 kg
Filterklasse : M5
Nennweite : 200 mm
Breite : 403 mm
Höhe : 346 mm
Tiefe : 791 mm
Heizleistung : 4.500 W
Verpackungseinheit : 1 Stück
Sortiment : E
GTIN (EAN) : 4012799805762
Hersteller: MAICO
ECR 20 EC Compaktbox
Artikelnummer: 0080.0576
Menge: 1,000 Stck

**10.629 ECR 25 E Compaktbox Kompaktes Zuluftgerät mit integriertem Elektro-Lufterhitzer, EC-Motor,**
Merkmale:
Platzsparendes Kompaktgerät aus optimal aufeinander
abgestimmten Komponenten:
Ventilator
Luftfilter
Elektro-Lufterhitzer
Mit Regelung für konstante Zulufttemperatur oder
Raumtemperatur.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektro-Lufterhitzer:
Elektro-Lufterhitzer ist nach dem Ventilator im
Luftstrom angeordnet.
Geschlossene Rohrheizkörper aus rostfreiem Stahl.
Mit Temperatursensor in Strömungsrichtung hinter dem
Lufterhitzer mit Strahlungsschutzblech.
Bei thermischer Überlast der Heizelemente unterbricht
ein Thermokontakt den Stromkreis.
Bedienteil:
Separates Bedienteil und 10 m Steuerleitung im
Lieferumfang enthalten.
Raumtemperatursensor im Bedienteil integriert.
Wahlweise Raum- oder Zulufttemperatur-Regelung.
3 Lüftungsstufen.
Funktionstasten für:
Gerät ein/aus
Drehzahlregelung Ventilator
Solltemperatur erhöhen/absenken
Umschaltung Automatik/Handbetrieb
Anzeige von:
Drehzahlstufe
Soll- und Zulufttemperatur
Betrieb/Störung mit Fehlercode
Elektronische Filterüberwachung mit Meldung zum
Filterwechsel auf dem Bedienteil.
Mit Ausgang zur Ansteuerung einer separaten Klappe.
Mit integrierter Zeitschaltuhr mit Tages- und
Wochenprogramm zur Steuerung der Einschaltzeiten für
jeden einzelnen Wochentag.
Motor:
EC-Gleichstrommotor.
Robuster Motor mit Kugellager, wartungsfrei.
Thermischer Überlastungsschutz serienmäßig.
Technische Daten
Anzahl Lüftungsstufen : 3
Fördervolumen : 1.240 m3/h
Drehzahl : 2.980 1/min
Drehzahlsteuerbar : -
Bemessungsspannung : 400 V
Netzfrequenz : 50 Hz
Nennleistung : 9.241 W
INenn : 1,6 A
INenn Ventilator : 1,6 A
IMax : 1,7 A
IMax Gesamt : 14,7 A
Motor-Schutzart : IP 33
Wärmeklasse : F
Polumschaltbar : -
Einbaulage : senkrecht / waagerecht
Gewicht : 34,6 kg
Filterklasse : M5
Nennweite : 250 mm
Breite : 463 mm
Höhe : 406 mm
Tiefe : 790 mm
Heizleistung : 9.000 W
Verpackungseinheit : 1 Stück
Sortiment : E
GTIN (EAN) : 4012799805779
Hersteller: MAICO
ECR 25 EC Compaktbox
Artikelnummer: 0080.0577
Menge: 1,000 Stck

**10.630 ECR 31 E Compaktbox Kompaktes Zuluftgerät mit integriertem Elektro-Lufterhitzer, EC-Motor,**
Merkmale:
Platzsparendes Kompaktgerät aus optimal aufeinander
abgestimmten Komponenten:
Ventilator
Luftfilter
Elektro-Lufterhitzer
Mit Regelung für konstante Zulufttemperatur oder
Raumtemperatur.
Mit schalldämmender, glasseidenkaschierter Steinwolle
und doppelwandigem Gehäuse für niedrigste Geräuschpegel
und beste Wärmedämmung.
Luftfilterwechsel ohne Werkzeug in Sekunden.
Rückwärtsgekrümmtes Laufrad für optimalen Wirkungsgrad.
Abnehmbarer Deckel mit Bügelverschluss.
Anschlussstutzen saug- und druckseitig für direkten
Einbau in Lüftungsleitungen.
Zeitsparende Montage durch Montageschienen.
Mit automatischem Ventilatornachlauf zum Schutz gegen
Überhitzung.
Kann auch über externen potentialfreien Kontakt
ein-/ausgeschaltet werden.
Schutzart IP 33.
Elektro-Lufterhitzer:
Elektro-Lufterhitzer ist nach dem Ventilator im
Luftstrom angeordnet.
Geschlossene Rohrheizkörper aus rostfreiem Stahl.
Mit Temperatursensor in Strömungsrichtung hinter dem
Lufterhitzer mit Strahlungsschutzblech.
Bei thermischer Überlast der Heizelemente unterbricht
ein Thermokontakt den Stromkreis.
Bedienteil:
Separates Bedienteil und 10 m Steuerleitung im
Lieferumfang enthalten.
Raumtemperatursensor im Bedienteil integriert.
Wahlweise Raum- oder Zulufttemperatur-Regelung.
3 Lüftungsstufen.
Funktionstasten für:
Gerät ein/aus
Drehzahlregelung Ventilator
Solltemperatur erhöhen/absenken
Umschaltung Automatik/Handbetrieb
Anzeige von:
Drehzahlstufe
Soll- und Zulufttemperatur
Betrieb/Störung mit Fehlercode
Elektronische Filterüberwachung mit Meldung zum
Filterwechsel auf dem Bedienteil.
Mit Ausgang zur Ansteuerung einer separaten Klappe.
Mit integrierter Zeitschaltuhr mit Tages- und
Wochenprogramm zur Steuerung der Einschaltzeiten für
jeden einzelnen Wochentag.
Motor:
EC-Gleichstrommotor.
Robuster Motor mit Kugellager, wartungsfrei.
Thermischer Überlastungsschutz serienmäßig.
Technische Daten
Anzahl Lüftungsstufen : 3
Fördervolumen : 1.270 m3/h
Drehzahl : 2.970 1/min
Drehzahlsteuerbar : -
Bemessungsspannung : 400 V
Netzfrequenz : 50 Hz
Nennleistung : 9.241 W
INenn : 1,6 A
INenn Ventilator : 1,6 A
IMax : 1,7 A
IMax Gesamt : 14,8 A
Motor-Schutzart : IP 33
Wärmeklasse : F
Polumschaltbar : -
Einbaulage : senkrecht / waagerecht
Gewicht : 33,9 kg
Filterklasse : M5
Nennweite : 315 mm
Breite : 463 mm
Höhe : 406 mm
Tiefe : 790 mm
Heizleistung : 9.000 W
Verpackungseinheit : 1 Stück
Sortiment : E
GTIN (EAN) : 4012799805786
Hersteller: MAICO
ECR 31 EC Compaktbox
Artikelnummer: 0080.0578
Menge: 1,000 Stck

**10.631 HDR 10 Diagonal-Ventilator Diagonal-Ventilator, für Rohreinbau, DN 100, Motor mit AC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
AC-Motor:
Drehzahlsteuerbar 3-stufig, optional drehzahlsteuerbar
mittels Phasenanschnitt oder Transformator möglich.
Thermischer Überlastungsschutz serienmäßig.
Robuster Motor mit Feuchteschutz und Kugellager,
wartungsfrei,
Thermische Klasse 130 (B).
Montagehinweise:
Einbau in jeder Lage möglich.
Elektrischer Anschluss:
Außenliegender Klemmenkasten mit Kabeleinführungstülle.
Sicherheitshinweise:
Ventilator bei freier Ansaugung oder freier Ausblasung
nur in Betrieb nehmen, wenn der Berührungsschutz des
Flügelrades gemäß DIN EN ISO 13857 gewährleistet ist.
Dazu Schutzgitter SGR anbringen.
Technische Daten
Fördervolumen : 326 m3/h
Drehzahl : 2.705 1/min
Laufradtyp : diagonal
Drehzahlsteuerbar : +
Reversierbarkeit : -
Spannungsart : Wechselstrom
Bemessungsspannung : 230 V
Netzfrequenz : 50 Hz
Nennleistung : 37,7 W (im opt. Wirkungsgrad)
INenn : 0,15 A (im opt. Wirkungsgrad)
IMax : 0,17 A
Schutzart : IP 44
Wärmeklasse : B
Einbaulage : senkrecht / waagerecht
Material Gehäuse : Polypropylen
Gewicht : 2,5 kg
Nennweite : 100 mm
Breite : 235 mm
Höhe : 244,5 mm
Tiefe : 295 mm
Fördermitteltemperatur bei IMax : 50  C
Verpackungseinheit : 1 Stück
Sortiment : C
GTIN (EAN) : 4012799805366
Hersteller: MAICO
HDR 10 Diagonal-Ventilator
Artikelnummer: 0080.0536
Menge: 1,000 Stck

**10.632 HDR 10 E Diagonal-Ventilator Diagonal-Ventilator, für Rohreinbau, DN 100, Motor mit EC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu Schutzgitter SGR anbringen.
Technische Daten
Fördervolumen : 326 m3/h
Drehzahl : 2.430 1/min
Laufradtyp : diagonal
Drehzahlsteuerbar : +
Reversierbarkeit : -
Spannungsart : Wechselstrom
Bemessungsspannung : 230 V
Netzfrequenz : 50 Hz / 60 Hz
Nennleistung : 18 W (im opt. Wirkungsgrad)
INenn : 0,15 A (im opt. Wirkungsgrad)
IMax : 0,21 A
Schutzart : IP 44
Wärmeklasse : B
Einbaulage : senkrecht / waagerecht
Material Gehäuse : Polypropylen
Gewicht : 1,7 kg
Nennweite : 100 mm
Breite : 235 mm
Höhe : 244,5 mm
Tiefe : 295 mm
Fördermitteltemperatur bei IMax : 50  C
Verpackungseinheit : 1 Stück
Sortiment : E
GTIN (EAN) : 4012799805403
Hersteller: MAICO
HDR 10 EC Diagonal-Ventilator
Artikelnummer: 0080.0540
Menge: 1,000 Stck

**10.633 HDR 12 Diagonal-Ventilator Diagonal-Ventilator, für Rohreinbau, DN 125, Motor mit AC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
AC-Motor:
Drehzahlsteuerbar 3-stufig, optional drehzahlsteuerbar
mittels Phasenanschnitt oder Transformator möglich.
Thermischer Überlastungsschutz serienmäßig.
Robuster Motor mit Feuchteschutz und Kugellager,
wartungsfrei,
Thermische Klasse 130 (B).
Montagehinweise:
Einbau in jeder Lage möglich.
Elektrischer Anschluss:
Außenliegender Klemmenkasten mit Kabeleinführungstülle.
Sicherheitshinweise:
Ventilator bei freier Ansaugung oder freier Ausblasung
nur in Betrieb nehmen, wenn der Berührungsschutz des
Flügelrades gemäß DIN EN ISO 13857 gewährleistet ist.
Dazu Schutzgitter SGR anbringen.
Technische Daten
Fördervolumen : 462 m3/h
Drehzahl : 2.682 1/min
Laufradtyp : diagonal
Drehzahlsteuerbar : +
Reversierbarkeit : -
Spannungsart : Wechselstrom
Bemessungsspannung : 230 V
Netzfrequenz : 50 Hz
Nennleistung : 39,3 W (im opt. Wirkungsgrad)
INenn : 0,16 A (im opt. Wirkungsgrad)
IMax : 0,18 A
Schutzart : IP 44
Wärmeklasse : B
Einbaulage : senkrecht / waagerecht
Material Gehäuse : Polypropylen
Gewicht : 2,5 kg
Nennweite : 125 mm
Breite : 235 mm
Höhe : 244,5 mm
Tiefe : 295 mm
Fördermitteltemperatur bei IMax : 50  C
Verpackungseinheit : 1 Stück
Sortiment : C
GTIN (EAN) : 4012799805373
Hersteller: MAICO
HDR 12 Diagonal-Ventilator
Artikelnummer: 0080.0537
Menge: 1,000 Stck

**10.634 HDR 12 E Diagonal-Ventilator Diagonal-Ventilator, für Rohreinbau, DN 125, Motor mit EC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu Schutzgitter SGR anbringen.
Technische Daten
Fördervolumen : 500 m3/h
Drehzahl : 2.430 1/min
Laufradtyp : diagonal
Drehzahlsteuerbar : +
Reversierbarkeit : -
Spannungsart : Wechselstrom
Bemessungsspannung : 230 V
Netzfrequenz : 50 Hz / 60 Hz
Nennleistung : 25,7 W (im opt. Wirkungsgrad)
INenn : 0,21 A (im opt. Wirkungsgrad)
IMax : 0,27 A
Schutzart : IP 44
Wärmeklasse : B
Einbaulage : senkrecht / waagerecht
Material Gehäuse : Polypropylen
Gewicht : 1,7 kg
Nennweite : 125 mm
Breite : 235 mm
Höhe : 244,5 mm
Tiefe : 295 mm
Fördermitteltemperatur bei IMax : 50  C
Verpackungseinheit : 1 Stück
Sortiment : E
GTIN (EAN) : 4012799805410
Hersteller: MAICO
HDR 12 EC Diagonal-Ventilator
Artikelnummer: 0080.0541
Menge: 1,000 Stck

**10.635 HDR 15 Diagonal-Ventilator Diagonal-Ventilator, für Rohreinbau, DN 150, Motor mit AC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
AC-Motor:
Drehzahlsteuerbar 3-stufig, optional drehzahlsteuerbar
mittels Phasenanschnitt oder Transformator möglich.
Thermischer Überlastungsschutz serienmäßig.
Robuster Motor mit Feuchteschutz und Kugellager,
wartungsfrei,
Thermische Klasse 130 (B).
Montagehinweise:
Einbau in jeder Lage möglich.
Elektrischer Anschluss:
Außenliegender Klemmenkasten mit Kabeleinführungstülle.
Sicherheitshinweise:
Ventilator bei freier Ansaugung oder freier Ausblasung
nur in Betrieb nehmen, wenn der Berührungsschutz des
Flügelrades gemäß DIN EN ISO 13857 gewährleistet ist.
Dazu Schutzgitter SGR anbringen.
Technische Daten
Fördervolumen : 655 m3/h
Drehzahl : 2.834 1/min
Laufradtyp : diagonal
Drehzahlsteuerbar : +
Reversierbarkeit : -
Spannungsart : Wechselstrom
Bemessungsspannung : 230 V
Netzfrequenz : 50 Hz
Nennleistung : 52,2 W (im opt. Wirkungsgrad)
INenn : 0,21 A (im opt. Wirkungsgrad)
IMax : 0,23 A
Schutzart : IP 44
Wärmeklasse : B
Einbaulage : senkrecht / waagerecht
Material Gehäuse : Polypropylen
Gewicht : 2,5 kg
Nennweite : 150 mm
Breite : 235 mm
Höhe : 244,5 mm
Tiefe : 295 mm
Fördermitteltemperatur bei IMax : 50  C
Verpackungseinheit : 1 Stück
Sortiment : C
GTIN (EAN) : 4012799805380
Hersteller: MAICO
HDR 15 Diagonal-Ventilator
Artikelnummer: 0080.0538
Menge: 1,000 Stck

**10.636 HDR 15 E Diagonal-Ventilator Diagonal-Ventilator, für Rohreinbau, DN 150, Motor mit EC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu Schutzgitter SGR anbringen.
Technische Daten
Fördervolumen : 639 m3/h
Drehzahl : 2.680 1/min
Laufradtyp : diagonal
Drehzahlsteuerbar : +
Reversierbarkeit : -
Spannungsart : Wechselstrom
Bemessungsspannung : 230 V
Netzfrequenz : 50 Hz / 60 Hz
Nennleistung : 36 W (im opt. Wirkungsgrad)
INenn : 0,3 A (im opt. Wirkungsgrad)
IMax : 0,37 A
Schutzart : IP 44
Wärmeklasse : B
Einbaulage : senkrecht / waagerecht
Material Gehäuse : Polypropylen
Gewicht : 1,7 kg
Nennweite : 150 mm
Breite : 235 mm
Höhe : 244,5 mm
Tiefe : 295 mm
Fördermitteltemperatur bei IMax : 50  C
Verpackungseinheit : 1 Stück
Sortiment : E
GTIN (EAN) : 4012799805427
Hersteller: MAICO
HDR 15 EC Diagonal-Ventilator
Artikelnummer: 0080.0542
Menge: 1,000 Stck

**10.637 HDR 16 Diagonal-Ventilator Diagonal-Ventilator, für Rohreinbau, DN 160, Motor mit AC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
AC-Motor:
Drehzahlsteuerbar 3-stufig, optional drehzahlsteuerbar
mittels Phasenanschnitt oder Transformator möglich.
Thermischer Überlastungsschutz serienmäßig.
Robuster Motor mit Feuchteschutz und Kugellager,
wartungsfrei,
Thermische Klasse 130 (B).
Montagehinweise:
Einbau in jeder Lage möglich.
Elektrischer Anschluss:
Außenliegender Klemmenkasten mit Kabeleinführungstülle.
Sicherheitshinweise:
Ventilator bei freier Ansaugung oder freier Ausblasung
nur in Betrieb nehmen, wenn der Berührungsschutz des
Flügelrades gemäß DIN EN ISO 13857 gewährleistet ist.
Dazu Schutzgitter SGR anbringen.
Technische Daten
Fördervolumen : 684 m3/h
Drehzahl : 2.834 1/min
Laufradtyp : diagonal
Drehzahlsteuerbar : +
Reversierbarkeit : -
Spannungsart : Wechselstrom
Bemessungsspannung : 230 V
Netzfrequenz : 50 Hz
Nennleistung : 55,4 W (im opt. Wirkungsgrad)
INenn : 0,22 A (im opt. Wirkungsgrad)
IMax : 0,23 A
Schutzart : IP 44
Wärmeklasse : B
Einbaulage : senkrecht / waagerecht
Material Gehäuse : Polypropylen
Gewicht : 2,5 kg
Nennweite : 160 mm
Breite : 235 mm
Höhe : 244,5 mm
Tiefe : 295 mm
Fördermitteltemperatur bei IMax : 50  C
Verpackungseinheit : 1 Stück
Sortiment : C
GTIN (EAN) : 4012799805397
Hersteller: MAICO
HDR 16 Diagonal-Ventilator
Artikelnummer: 0080.0539
Menge: 1,000 Stck

**10.638 HDR 16 E Diagonal-Ventilator Diagonal-Ventilator, für Rohreinbau, DN 160, Motor mit EC-Technologie,**
Merkmale:
Hocheffizienter Rohrventilator, aus hochwertigem
Kunststoff gefertigt, einschl. integrierter
Montagekonsole.
Druckstarkes Diagonal-Laufrad mit nachgeschaltetem
Stator für hohe Luftleistung.
Strömungstechnisch und akustisch optimierte modulare
Bauweise.
Geringer Platzbedarf durch kompakte Abmessungen.
Für direkten Einbau zwischen Rohrleitungen.
Druck-und saugseitige Anschluss-Stutzen entsprechend
den gängigen Norm-Rohrdurchmessern.
Bequeme Revision und Wartung durch einfaches Öffnen der
Spannbügel und Herausnehmen des Ventilators.
Schutzart IP 44.
EC-Motor:
Hocheffizienter EC-Innenläufermotor.
HDR 10 EC bis HDR 16 EC: dreistufig.
HDR 20 EC und HDR 25 EC: stufenlos drehzahlsteuerbar.
Thermischer Überlastungsschutz serienmäßig.
Robuster Motor mit Feuchteschutz und Kugellager,
wartungsfrei.
Thermische Klasse 130 (B).
Montagehinweise:
Einbau in jeder Lage möglich.
Elektrischer Anschluss:
Außenliegender Klemmenkasten mit Kabeleinführungstülle.
Sicherheitshinweise:
Ventilator bei freier Ansaugung oder freier Ausblasung
nur in Betrieb nehmen, wenn der Berührungsschutz des
Flügelrades gemäß DIN EN ISO 13857 gewährleistet ist.
Dazu Schutzgitter SGR anbringen.
Technische Daten
Fördervolumen : 662 m3/h
Drehzahl : 2.680 1/min
Laufradtyp : diagonal
Drehzahlsteuerbar : +
Reversierbarkeit : -
Spannungsart : Wechselstrom
Bemessungsspannung : 230 V
Netzfrequenz : 50 Hz / 60 Hz
Nennleistung : 36,5 W (im opt. Wirkungsgrad)
INenn : 0,31 A (im opt. Wirkungsgrad)
IMax : 0,37 A
Schutzart : IP 44
Wärmeklasse : B
Einbaulage : senkrecht / waagerecht
Material Gehäuse : Polypropylen
Gewicht : 1,7 kg
Nennweite : 160 mm
Breite : 235 mm
Höhe : 244,5 mm
Tiefe : 295 mm
Fördermitteltemperatur bei IMax : 50  C
Verpackungseinheit : 1 Stück
Sortiment : E
GTIN (EAN) : 4012799805434
Hersteller: MAICO
HDR 16 EC Diagonal-Ventilator
Artikelnummer: 0080.0543
Menge: 1,000 Stck

**10.639 ERK 100 Diagonal-Ventilator Diagonal-Ventilator, für Rohreinbau, DN 100, einstufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 130 m3/h
Drehzahl : 2.200 1/min
Laufradtyp : diagonal
Drehzahlsteuerbar : +
Reversierbarkeit : -
Bemessungsspannung : 230 V
Netzfrequenz : 50 Hz
Nennleistung : 25 W
Leistungsaufnahme : 25 W
IMax : 0,16 A
Schutzart : IP 44
Wärmeklasse : B
Einbaulage : senkrecht / waagerecht
Material Gehäuse : Polypropylen
Gewicht : 1 kg
Nennweite : 100 mm
Breite : 171 mm
Höhe : 196 mm
Tiefe : 238 mm
Fördermitteltemperatur : 40  C
Verpackungseinheit : 1 Stück
Sortiment : C
GTIN (EAN) : 4012799801733
Hersteller: MAICO
ERK 100 Diagonal-Ventilator
Artikelnummer: 0080.0173
Menge: 1,000 Stck

**10.640 ERK 100 Diagonal-Ventilator Diagonal-Ventilator, für Rohreinbau, DN 100, einstufig mit Nachlaufrel**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Ausführung mit Nachlaufrelais
Fördervolumen : 130 m3/h
Drehzahl : 2.200 1/min
Laufradtyp : diagonal
Drehzahlsteuerbar : -
Reversierbarkeit : -
Bemessungsspannung : 230 V
Netzfrequenz : 50 Hz
Nennleistung : 25 W
IMax : 0,16 A
Schutzart : IP 44
Wärmeklasse : B
Einbaulage : senkrecht / waagerecht
Material Gehäuse : Polypropylen
Gewicht : 1,1 kg
Nennweite : 100 mm
Breite : 171 mm
Höhe : 196 mm
Tiefe : 238 mm
Fördermitteltemperatur : 40  C
Verpackungseinheit : 1 Stück
Sortiment : C
GTIN (EAN) : 4012799801740
Hersteller: MAICO
ERK 100 T Diagonal-Ventilator
Artikelnummer: 0080.0174
Menge: 1,000 Stck

**10.641 ERK 100 Diagonal-Ventilator Diagonal-Ventilator, für Rohreinbau, DN 100, zweistufig, besonder leis**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Besonders leistungsstarke Ausführung
Fördervolumen : 160 m3/h / 250 m3/h
Drehzahl : 1.700 1/min / 2.300 1/min
Laufradtyp : diagonal
Drehzahlsteuerbar : +
Reversierbarkeit : -
Bemessungsspannung : 230 V
Netzfrequenz : 50 Hz
Nennleistung : 18 W / 30 W
IMax : 0,1 A / 0,18 A
Schutzart : IP 44
Wärmeklasse : B
Einbaulage : senkrecht / waagerecht
Material Gehäuse : Polypropylen
Gewicht : 2 kg
Nennweite : 100 mm
Breite : 168 mm
Höhe : 232 mm
Tiefe : 315 mm
Fördermitteltemperatur : 40  C
Verpackungseinheit : 1 Stück
Sortiment : C
GTIN (EAN) : 4012799801757
Hersteller: MAICO
ERK 100 S Diagonal-Ventilator
Artikelnummer: 0080.0175
Menge: 1,000 Stck

**10.642 ERK 100 Diagonal-Ventilator Diagonal-Ventilator, für Rohreinbau, zweistufig, besonders leistungsst**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Besonders leistungsstarke Ausführung mit
Nachlaufrelais
Fördervolumen : 160 m3/h / 250 m3/h
Drehzahl : 1.700 1/min / 2.300 1/min
Laufradtyp : diagonal
Drehzahlsteuerbar : -
Reversierbarkeit : -
Bemessungsspannung : 230 V
Netzfrequenz : 50 Hz
Nennleistung : 18 W / 30 W
IMax : 0,1 A / 0,18 A
Schutzart : IP 44
Wärmeklasse : B
Einbaulage : senkrecht / waagerecht
Material Gehäuse : Polypropylen
Gewicht : 2 kg
Nennweite : 100 mm
Breite : 168 mm
Höhe : 232 mm
Tiefe : 315 mm
Fördermitteltemperatur : 40  C
Verpackungseinheit : 1 Stück
Sortiment : C
GTIN (EAN) : 4012799801764
Hersteller: MAICO
ERK 100 ST Diagonal-Ventilator
Artikelnummer: 0080.0176
Menge: 1,000 Stck

**10.643 ERK 125 Diagonal-Ventilator Diagonal-Ventilator, für Rohreinbau, DN 125, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 180 m3/h / 300 m3/h
Drehzahl : 1.700 1/min / 2.300 1/min
Laufradtyp : diagonal
Drehzahlsteuerbar : +
Reversierbarkeit : -
Bemessungsspannung : 230 V
Netzfrequenz : 50 Hz
Nennleistung : 18 W / 30 W
IMax : 0,1 A / 0,18 A
Schutzart : IP 44
Wärmeklasse : B
Einbaulage : senkrecht / waagerecht
Material Gehäuse : Polypropylen
Gewicht : 2 kg
Nennweite : 125 mm
Breite : 168 mm
Höhe : 232 mm
Tiefe : 279 mm
Fördermitteltemperatur : 40  C
Verpackungseinheit : 1 Stück
Sortiment : C
GTIN (EAN) : 4012799801771
Hersteller: MAICO
ERK 125 Diagonal-Ventilator
Artikelnummer: 0080.0177
Menge: 1,000 Stck

**10.644 ERK 125 Diagonal-Ventilator Diagonal-Ventilator, für Rohreinbau, DN 125, zweistufig mit Nachlaufre**
Ausführung mit Nachlaufrelais:
Einstellbar von 3 bis 15 Minuten.
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Ausführung mit Nachlaufrelais
Fördervolumen : 180 m3/h / 300 m3/h
Drehzahl : 1.700 1/min / 2.300 1/min
Laufradtyp : diagonal
Drehzahlsteuerbar : -
Reversierbarkeit : -
Bemessungsspannung : 230 V
Netzfrequenz : 50 Hz
Nennleistung : 18 W / 30 W
IMax : 0,1 A / 0,18 A
Schutzart : IP 44
Wärmeklasse : B
Einbaulage : senkrecht / waagerecht
Material Gehäuse : Polypropylen
Gewicht : 2,1 kg
Nennweite : 125 mm
Breite : 168 mm
Höhe : 232 mm
Tiefe : 279 mm
Fördermitteltemperatur : 40  C
Verpackungseinheit : 1 Stück
Sortiment : C
GTIN (EAN) : 4012799801788
Hersteller: MAICO
ERK 125 T Diagonal-Ventilator
Artikelnummer: 0080.0178
Menge: 1,000 Stck

**10.645 ERK 150 Diagonal-Ventilator Diagonal-Ventilator, für Rohreinbau, DN 150, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 340 m3/h / 480 m3/h
Drehzahl : 2.000 1/min / 2.700 1/min
Laufradtyp : diagonal
Drehzahlsteuerbar : +
Reversierbarkeit : -
Bemessungsspannung : 230 V
Netzfrequenz : 50 Hz
Nennleistung : 60 W / 80 W
IMax : 0,27 A / 0,36 A
Schutzart : IP 44
Wärmeklasse : B
Einbaulage : senkrecht / waagerecht
Material Gehäuse : Polypropylen
Gewicht : 2,4 kg
Nennweite : 150 mm
Breite : 192 mm
Höhe : 244 mm
Tiefe : 293,4 mm
Fördermitteltemperatur : 40  C
Verpackungseinheit : 1 Stück
Sortiment : C
GTIN (EAN) : 4012799801795
Hersteller: MAICO
ERK 150 Diagonal-Ventilator
Artikelnummer: 0080.0179
Menge: 1,000 Stck

**10.646 ERK 160 Diagonal-Ventilator Diagonal-Ventilator, für Rohreinbau, DN 160, zweistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 340 m3/h / 500 m3/h
Drehzahl : 2.000 1/min / 2.700 1/min
Laufradtyp : diagonal
Drehzahlsteuerbar : +
Reversierbarkeit : -
Bemessungsspannung : 230 V
Netzfrequenz : 50 Hz
Nennleistung : 60 W / 80 W
IMax : 0,27 A / 0,36 A
Schutzart : IP 44
Wärmeklasse : B
Einbaulage : senkrecht / waagerecht
Material Gehäuse : Polypropylen
Gewicht : 2,5 kg
Nennweite : 160 mm
Breite : 192 mm
Höhe : 244 mm
Tiefe : 312,6 mm
Fördermitteltemperatur : 40  C
Verpackungseinheit : 1 Stück
Sortiment : C
GTIN (EAN) : 4012799801801
Hersteller: MAICO
ERK 160 Diagonal-Ventilator
Artikelnummer: 0080.0180
Menge: 1,000 Stck

**10.647 ERK 200 Diagonal-Ventilator Diagonal-Ventilator, für Rohreinbau, DN 200, dreistufig**
Merkmale:
Rohrventilator, aus Polypropylen gefertigt.
Druck und saugseitige Anschlussstutzen entsprechend
Wickelfalzrohr- Durchmesser.
Für direkten Einbau zwischen Rohrleitungen.
Bequeme Revision und Wartung durch einfaches Öffnen der
Spannbügel und Herausnehmen des Ventilators.
Diagonallaufrad mit nachgeschaltetem Stator (Ausnahme
ERK 100, Axiallaufrad).
Motor:
Asynchronmotor je nach Modell 1,2 oder 3 stufig.
Schutzart IP 44.
Robuster Motor mit Kugellager, wartungsfrei.
Drehzahlregelung mittels Phasenanschnitt oder
Transformator möglich (Ausnahme Version T und ST).
Durch die Technik des Phasenanschnitts kann ein
physikalisch bedingtes Brummgeräusch auftreten. In
Räumen mit dem Anspruch an geräuscharmen
Ventilatorbetrieb daher zur Drehzahlregelung
5-Stufentransformatoren einsetzen.
Thermischer Überlastungsschutz serienmäßig.
Elektrischer Anschluss:
Außenliegender Klemmenkasten mit Kabeleinführungstülle.
Sicherheitshinweise:
Ventilator bei freier Ansaugung oder Ausblasung nur in
Betrieb nehmen, wenn der Berührungsschutz gemäß DIN EN
ISO 13857 gewährleistet ist. Dazu Schutzgitter SGR
anbringen.
Technische Daten
Ausführung : Standardausführung
Fördervolumen : 720 m3/h / 820 m3/h / 910 m3/h
Drehzahl : 1.800 1/min / 2.000 1/min / 2.700 1/min
Laufradtyp : diagonal
Drehzahlsteuerbar : +
Reversierbarkeit : -
Bemessungsspannung : 230 V
Netzfrequenz : 50 Hz
Nennleistung : 55 W / 65 W / 85 W
Leistungsaufnahme : 65 W
IMax : 0,24 A / 0,27 A / 0,34 A
Schutzart : IP 44
Wärmeklasse : B
Einbaulage : senkrecht / waagerecht
Material Gehäuse : Polypropylen
Gewicht : 3,2 kg
Nennweite : 200 mm
Breite : 211 mm
Höhe : 278,5 mm
Tiefe : 353,6 mm
Fördermitteltemperatur : 40  C
Verpackungseinheit : 1 Stück
Sortiment : C
GTIN (EAN) : 4012799801818
Hersteller: MAICO
ERK 200 Diagonal-Ventilator
Artikelnummer: 0080.0181
Menge: 1,000 Stck

**10.648 EDR 25 Diagonal-Ventilator Diagonal-Ventilator für Rohreinbau, DN 250**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 1.700 m3/h
FördervolumenNenn : 1.119 m3/h (im opt. Wirkungsgrad)
Druck pfs, Nenn : 274 Pa (im opt. Wirkungsgrad)
Drehzahl nNenn : 2.824 1/min (im opt. Wirkungsgrad)
Drehzahl : 2.890 1/min
Laufradtyp : diagonal
Drehzahlsteuerbar : +
Spannungsart : Wechselstrom
Bemessungsspannung : 230 V
Netzfrequenz : 50 Hz
Nennleistung : 170 W (im opt. Wirkungsgrad)
INenn : 0,8 A (im opt. Wirkungsgrad)
IMax : 1 A
Schutzart : IP X4
Wärmeklasse : F
Netzzuleitung : 3 x 1,5 mm2
Einbaulage : senkrecht / waagerecht
Material Gehäuse : Stahlblech, verzinkt
Gewicht : 6,5 kg
Nennweite : 250 mm
Breite : 296 mm
Höhe : 259 mm
Tiefe : 278 mm
Fördermitteltemperatur bei IMax : 55  C
Umgebungstemperatur : 55  C
Verpackungseinheit : 1 Stück
Sortiment : C
GTIN (EAN) : 4012799806561
Technische Daten nach ErP im Best Efficiency Point
(BEP)
Gesamteffizienz e : 44,9 %
Messkategorie : A
Effizienzkategorie : statisch
Effizienzgrad N : 63,4
VSD erforderlich : nein
Herstellungsjahr : siehe Typenschild
Herstellername / Amtliche Registriernummer /
Niederlassungsort des Herstellers : Maico
Elektroapparate-Fabrik GmbH / Registergericht
Freiburg, HRB 601233 / Villingen-Schwenningen
Art.-Nr. : 0080.0656
PBEP / FördervolumenBEP / Pfs, BEP : 0,174 kW / 1.119
m3/h / 274 Pa
nBEP : 2.824 1/min
spezifisches Verhältnis : ca. 1
Informationen zur Zerlegung und Entsorgung : siehe
Montageanleitung
Informationen zu Einbau, Betrieb und Instandhaltung :
siehe Montageanleitung
Verwendete Gegenstände bei der Effizienz-Messung, die
nicht durch die Messkategorie beschrieben sind : -
IBEP : 0,8 A
SchallleistungspegelLWA5 : 71 dB(A)
Technische Daten nach ErP im Best Efficiency Point
(BEP)
Gesamteffizienz e : 44,9 %
Messkategorie : A
Effizienzkategorie : statisch
Effizienzgrad N : 63,4
VSD erforderlich : nein
Herstellungsjahr : siehe Typenschild
Herstellername / Amtliche Registriernummer /
Niederlassungsort des Herstellers : Maico
Elektroapparate-Fabrik GmbH / Registergericht
Freiburg, HRB 601233 / Villingen-Schwenningen
Art.-Nr. : 0080.0656
PBEP / FördervolumenBEP / Pfs, BEP : 0,174 kW / 1.119
m3/h / 274 Pa
nBEP : 2.824 1/min
spezifisches Verhältnis : ca. 1
Informationen zur Zerlegung und Entsorgung : siehe
Montageanleitung
Informationen zu Einbau, Betrieb und Instandhaltung :
siehe Montageanleitung
Verwendete Gegenstände bei der Effizienz-Messung, die
nicht durch die Messkategorie beschrieben sind : -
IBEP : 0,8 A
SchallleistungspegelLWA5 : 71 dB(A)
Hersteller: MAICO
EDR 25 Diagonal-Ventilator
Artikelnummer: 0080.0656
Menge: 1,000 Stck

**10.649 EDR 31 Diagonal-Ventilator Diagonal-Ventilator für Rohreinbau, DN 315**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 3.400 m3/h
FördervolumenNenn : 2.243 m3/h (im opt. Wirkungsgrad)
Druck pfs, Nenn : 466 Pa (im opt. Wirkungsgrad)
Drehzahl nNenn : 2.776 1/min (im opt. Wirkungsgrad)
Drehzahl : 2.800 1/min
Laufradtyp : diagonal
Drehzahlsteuerbar : +
Spannungsart : Wechselstrom
Bemessungsspannung : 230 V
Netzfrequenz : 50 Hz
Nennleistung : 460 W (im opt. Wirkungsgrad)
INenn : 2,3 A (im opt. Wirkungsgrad)
IMax : 3,2 A
Schutzart : IP X4
Wärmeklasse : F
Netzzuleitung : 3 x 1,5 mm2
Einbaulage : senkrecht / waagerecht
Material Gehäuse : Stahlblech, verzinkt
Gewicht : 14,9 kg
Nennweite : 315 mm
Breite : 349 mm
Höhe : 324 mm
Tiefe : 351 mm
Fördermitteltemperatur bei IMax : 70  C
Umgebungstemperatur : 70  C
Verpackungseinheit : 1 Stück
Sortiment : C
GTIN (EAN) : 4012799806578
Technische Daten nach ErP im Best Efficiency Point
(BEP)
Gesamteffizienz e : 52,7 %
Messkategorie : A
Effizienzkategorie : statisch
Effizienzgrad N : 66,2
VSD erforderlich : nein
Herstellungsjahr : siehe Typenschild
Herstellername / Amtliche Registriernummer /
Niederlassungsort des Herstellers : Maico
Elektroapparate-Fabrik GmbH / Registergericht
Freiburg, HRB 601233 / Villingen-Schwenningen
Art.-Nr. : 0080.0657
PBEP / FördervolumenBEP / Pfs, BEP : 0,515 kW / 2.243
m3/h / 466 Pa
nBEP : 2.776 1/min
spezifisches Verhältnis : ca. 1
Informationen zur Zerlegung und Entsorgung : siehe
Montageanleitung
Informationen zu Einbau, Betrieb und Instandhaltung :
siehe Montageanleitung
Verwendete Gegenstände bei der Effizienz-Messung, die
nicht durch die Messkategorie beschrieben sind : -
IBEP : 2,3 A
SchallleistungspegelLWA5 : 76 dB(A)
Technische Daten nach ErP im Best Efficiency Point
(BEP)
Gesamteffizienz e : 52,7 %
Messkategorie : A
Effizienzkategorie : statisch
Effizienzgrad N : 66,2
VSD erforderlich : nein
Herstellungsjahr : siehe Typenschild
Herstellername / Amtliche Registriernummer /
Niederlassungsort des Herstellers : Maico
Elektroapparate-Fabrik GmbH / Registergericht
Freiburg, HRB 601233 / Villingen-Schwenningen
Art.-Nr. : 0080.0657
PBEP / FördervolumenBEP / Pfs, BEP : 0,515 kW / 2.243
m3/h / 466 Pa
nBEP : 2.776 1/min
spezifisches Verhältnis : ca. 1
Informationen zur Zerlegung und Entsorgung : siehe
Montageanleitung
Informationen zu Einbau, Betrieb und Instandhaltung :
siehe Montageanleitung
Verwendete Gegenstände bei der Effizienz-Messung, die
nicht durch die Messkategorie beschrieben sind : -
IBEP : 2,3 A
SchallleistungspegelLWA5 : 76 dB(A)
Hersteller: MAICO
EDR 31 Diagonal-Ventilator
Artikelnummer: 0080.0657
Menge: 1,000 Stck

**10.650 EDR 35 Diagonal-Ventilator Diagonal-Ventilator für Rohreinbau, DN 355**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 5.000 m3/h
FördervolumenNenn : 3.173 m3/h (im opt. Wirkungsgrad)
Druck pfs, Nenn : 572 Pa (im opt. Wirkungsgrad)
Drehzahl nNenn : 2.776 1/min (im opt. Wirkungsgrad)
Drehzahl : 2.810 1/min
Laufradtyp : diagonal
Drehzahlsteuerbar : +
Spannungsart : Wechselstrom
Bemessungsspannung : 230 V
Netzfrequenz : 50 Hz
Nennleistung : 860 W (im opt. Wirkungsgrad)
INenn : 4,2 A (im opt. Wirkungsgrad)
IMax : 5,4 A
Schutzart : IP X4
Wärmeklasse : F
Netzzuleitung : 3 x 1,5 mm2
Einbaulage : senkrecht / waagerecht
Material Gehäuse : Stahlblech, verzinkt
Gewicht : 17,1 kg
Nennweite : 355 mm
Breite : 388 mm
Höhe : 363 mm
Tiefe : 396 mm
Fördermitteltemperatur bei IMax : 45  C
Umgebungstemperatur : 45  C
Verpackungseinheit : 1 Stück
Sortiment : C
GTIN (EAN) : 4012799806585
Technische Daten nach ErP im Best Efficiency Point
(BEP)
Gesamteffizienz e : 50,5 %
Messkategorie : A
Effizienzkategorie : statisch
Effizienzgrad N : 61,2
VSD erforderlich : nein
Herstellungsjahr : siehe Typenschild
Herstellername / Amtliche Registriernummer /
Niederlassungsort des Herstellers : Maico
Elektroapparate-Fabrik GmbH / Registergericht
Freiburg, HRB 601233 / Villingen-Schwenningen
Art.-Nr. : 0080.0658
PBEP / FördervolumenBEP / Pfs, BEP : 0,955 kW / 3.173
m3/h / 572 Pa
nBEP : 2.776 1/min
spezifisches Verhältnis : ca. 1
Informationen zur Zerlegung und Entsorgung : siehe
Montageanleitung
Informationen zu Einbau, Betrieb und Instandhaltung :
siehe Montageanleitung
Verwendete Gegenstände bei der Effizienz-Messung, die
nicht durch die Messkategorie beschrieben sind : -
IBEP : 4,2 A
SchallleistungspegelLWA5 : 79 dB(A)
Technische Daten nach ErP im Best Efficiency Point
(BEP)
Gesamteffizienz e : 50,5 %
Messkategorie : A
Effizienzkategorie : statisch
Effizienzgrad N : 61,2
VSD erforderlich : nein
Herstellungsjahr : siehe Typenschild
Herstellername / Amtliche Registriernummer /
Niederlassungsort des Herstellers : Maico
Elektroapparate-Fabrik GmbH / Registergericht
Freiburg, HRB 601233 / Villingen-Schwenningen
Art.-Nr. : 0080.0658
PBEP / FördervolumenBEP / Pfs, BEP : 0,955 kW / 3.173
m3/h / 572 Pa
nBEP : 2.776 1/min
spezifisches Verhältnis : ca. 1
Informationen zur Zerlegung und Entsorgung : siehe
Montageanleitung
Informationen zu Einbau, Betrieb und Instandhaltung :
siehe Montageanleitung
Verwendete Gegenstände bei der Effizienz-Messung, die
nicht durch die Messkategorie beschrieben sind : -
IBEP : 4,2 A
SchallleistungspegelLWA5 : 79 dB(A)
Hersteller: MAICO
EDR 35 Diagonal-Ventilator
Artikelnummer: 0080.0658
Menge: 1,000 Stck

**10.651 EDR 40 Diagonal-Ventilator Diagonal-Ventilator für Rohreinbau, DN 400**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 3.440 m3/h
FördervolumenNenn : 2.419 m3/h (im opt. Wirkungsgrad)
Druck pfs, Nenn : 158 Pa (im opt. Wirkungsgrad)
Drehzahl nNenn : 1.440 1/min (im opt. Wirkungsgrad)
Drehzahl : 1.450 1/min
Laufradtyp : diagonal
Drehzahlsteuerbar : +
Spannungsart : Wechselstrom
Bemessungsspannung : 230 V
Netzfrequenz : 50 Hz
Nennleistung : 200 W (im opt. Wirkungsgrad)
INenn : 0,9 A (im opt. Wirkungsgrad)
IMax : 1,5 A
Schutzart : IP X4
Wärmeklasse : F
Netzzuleitung : 3 x 1,5 mm2
Einbaulage : senkrecht / waagerecht
Material Gehäuse : Aluminium AlMg3
Gewicht : 12,8 kg
Nennweite : 400 mm
Breite : 432 mm
Höhe : 403 mm
Tiefe : 416 mm
Fördermitteltemperatur bei IMax : 80  C
Umgebungstemperatur : 80  C
Verpackungseinheit : 1 Stück
Sortiment : C
GTIN (EAN) : 4012799806608
Technische Daten nach ErP im Best Efficiency Point
(BEP)
Gesamteffizienz e : 45,8 %
Messkategorie : A
Effizienzkategorie : statisch
Effizienzgrad N : 63,4
VSD erforderlich : nein
Herstellungsjahr : siehe Typenschild
Herstellername / Amtliche Registriernummer /
Niederlassungsort des Herstellers : Maico
Elektroapparate-Fabrik GmbH / Registergericht
Freiburg, HRB 601233 / Villingen-Schwenningen
Art.-Nr. : 0080.0660
PBEP / FördervolumenBEP / Pfs, BEP : 0,211 kW / 2.419
m3/h / 158 Pa
nBEP : 1.440 1/min
spezifisches Verhältnis : ca. 1
Informationen zur Zerlegung und Entsorgung : siehe
Montageanleitung
Informationen zu Einbau, Betrieb und Instandhaltung :
siehe Montageanleitung
Verwendete Gegenstände bei der Effizienz-Messung, die
nicht durch die Messkategorie beschrieben sind : -
IBEP : 0,9 A
SchallleistungspegelLWA5 : 74 dB(A)
Technische Daten nach ErP im Best Efficiency Point
(BEP)
Gesamteffizienz e : 45,8 %
Messkategorie : A
Effizienzkategorie : statisch
Effizienzgrad N : 63,4
VSD erforderlich : nein
Herstellungsjahr : siehe Typenschild
Herstellername / Amtliche Registriernummer /
Niederlassungsort des Herstellers : Maico
Elektroapparate-Fabrik GmbH / Registergericht
Freiburg, HRB 601233 / Villingen-Schwenningen
Art.-Nr. : 0080.0660
PBEP / FördervolumenBEP / Pfs, BEP : 0,211 kW / 2.419
m3/h / 158 Pa
nBEP : 1.440 1/min
spezifisches Verhältnis : ca. 1
Informationen zur Zerlegung und Entsorgung : siehe
Montageanleitung
Informationen zu Einbau, Betrieb und Instandhaltung :
siehe Montageanleitung
Verwendete Gegenstände bei der Effizienz-Messung, die
nicht durch die Messkategorie beschrieben sind : -
IBEP : 0,9 A
SchallleistungspegelLWA5 : 74 dB(A)
Hersteller: MAICO
EDR 40 Diagonal-Ventilator
Artikelnummer: 0080.0660
Menge: 1,000 Stck

**10.652 EDR 45 Diagonal-Ventilator Diagonal-Ventilator für Rohreinbau, DN 450**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 5.200 m3/h
FördervolumenNenn : 3.500 m3/h (im opt. Wirkungsgrad)
Druck pfs, Nenn : 246 Pa (im opt. Wirkungsgrad)
Drehzahl nNenn : 1.435 1/min (im opt. Wirkungsgrad)
Drehzahl : 1.440 1/min
Laufradtyp : diagonal
Drehzahlsteuerbar : +
Spannungsart : Wechselstrom
Bemessungsspannung : 230 V
Netzfrequenz : 50 Hz
Nennleistung : 410 W (im opt. Wirkungsgrad)
INenn : 2,3 A (im opt. Wirkungsgrad)
IMax : 3,1 A
Schutzart : IP 54
Wärmeklasse : F
Netzzuleitung : 3 x 1,5 mm2
Einbaulage : senkrecht / waagerecht
Material Gehäuse : Aluminium AlMg3
Gewicht : 17,5 kg
Nennweite : 450 mm
Breite : 467 mm
Höhe : 463 mm
Tiefe : 467 mm
Fördermitteltemperatur bei IMax : 80  C
Umgebungstemperatur : 80  C
Verpackungseinheit : 1 Stück
Sortiment : C
GTIN (EAN) : 4012799806615
Technische Daten nach ErP im Best Efficiency Point
(BEP)
Gesamteffizienz e : 50 %
Messkategorie : A
Effizienzkategorie : statisch
Effizienzgrad N : 64,2
VSD erforderlich : nein
Herstellungsjahr : siehe Typenschild
Herstellername / Amtliche Registriernummer /
Niederlassungsort des Herstellers : Maico
Elektroapparate-Fabrik GmbH / Registergericht
Freiburg, HRB 601233 / Villingen-Schwenningen
Art.-Nr. : 0080.0661
PBEP / FördervolumenBEP / Pfs, BEP : 0,445 kW / 3.500
m3/h / 246 Pa
nBEP : 1.435 1/min
spezifisches Verhältnis : ca. 1
Informationen zur Zerlegung und Entsorgung : siehe
Montageanleitung
Informationen zu Einbau, Betrieb und Instandhaltung :
siehe Montageanleitung
Verwendete Gegenstände bei der Effizienz-Messung, die
nicht durch die Messkategorie beschrieben sind : -
IBEP : 2,3 A
SchallleistungspegelLWA5 : 71 dB(A)
Technische Daten nach ErP im Best Efficiency Point
(BEP)
Gesamteffizienz e : 50 %
Messkategorie : A
Effizienzkategorie : statisch
Effizienzgrad N : 64,2
VSD erforderlich : nein
Herstellungsjahr : siehe Typenschild
Herstellername / Amtliche Registriernummer /
Niederlassungsort des Herstellers : Maico
Elektroapparate-Fabrik GmbH / Registergericht
Freiburg, HRB 601233 / Villingen-Schwenningen
Art.-Nr. : 0080.0661
PBEP / FördervolumenBEP / Pfs, BEP : 0,445 kW / 3.500
m3/h / 246 Pa
nBEP : 1.435 1/min
spezifisches Verhältnis : ca. 1
Informationen zur Zerlegung und Entsorgung : siehe
Montageanleitung
Informationen zu Einbau, Betrieb und Instandhaltung :
siehe Montageanleitung
Verwendete Gegenstände bei der Effizienz-Messung, die
nicht durch die Messkategorie beschrieben sind : -
IBEP : 2,3 A
SchallleistungspegelLWA5 : 71 dB(A)
Hersteller: MAICO
EDR 45 Diagonal-Ventilator
Artikelnummer: 0080.0661
Menge: 1,000 Stck

**10.653 EDR 50 Diagonal-Ventilator Diagonal-Ventilator für Rohreinbau, DN 500**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Wechselstrommotor:
Elektrischer Anschluss über außenliegenden
Klemmenkasten.
Drehzahlregelung mittels Transformatoren möglich.
Thermischer Überlastungsschutz serienmäßig.
Je nach Ausführung müssen die Anschlüsse der
Thermokontakte an einen Motorschutzschalter MVE 10 oder
den Steuerstromkreis eines Schützes angeschlossen
werden.
Elektrischer Anschluss:
Netzfrequenz 50 Hz.
Technische Daten
Fördervolumen : 6.720 m3/h
FördervolumenNenn : 4.736 m3/h (im opt. Wirkungsgrad)
Druck pfs, Nenn : 302 Pa (im opt. Wirkungsgrad)
Drehzahl nNenn : 1.352 1/min (im opt. Wirkungsgrad)
Drehzahl : 1.380 1/min
Laufradtyp : diagonal
Drehzahlsteuerbar : +
Spannungsart : Wechselstrom
Bemessungsspannung : 230 V
Netzfrequenz : 50 Hz
Nennleistung : 640 W (im opt. Wirkungsgrad)
INenn : 3,3 A (im opt. Wirkungsgrad)
IMax : 3,7 A
Schutzart : IP 54
Wärmeklasse : F
Netzzuleitung : 3 x 1,5 mm2
Einbaulage : senkrecht / waagerecht
Material Gehäuse : Aluminium AlMg3
Gewicht : 22,8 kg
Nennweite : 500 mm
Breite : 512 mm
Höhe : 503 mm
Tiefe : 515 mm
Fördermitteltemperatur bei IMax : 80  C
Umgebungstemperatur : 80  C
Verpackungseinheit : 1 Stück
Sortiment : C
GTIN (EAN) : 4012799806622
Technische Daten nach ErP im Best Efficiency Point
(BEP)
Gesamteffizienz e : 48,7 %
Messkategorie : A
Effizienzkategorie : statisch
Effizienzgrad N : 60,5
VSD erforderlich : nein
Herstellungsjahr : siehe Typenschild
Herstellername / Amtliche Registriernummer /
Niederlassungsort des Herstellers : Maico
Elektroapparate-Fabrik GmbH / Registergericht
Freiburg, HRB 601233 / Villingen-Schwenningen
Art.-Nr. : 0080.0662
PBEP / FördervolumenBEP / Pfs, BEP : 0,747 kW / 4.736
m3/h / 302 Pa
nBEP : 1.352 1/min
spezifisches Verhältnis : ca. 1
Informationen zur Zerlegung und Entsorgung : siehe
Montageanleitung
Informationen zu Einbau, Betrieb und Instandhaltung :
siehe Montageanleitung
Verwendete Gegenstände bei der Effizienz-Messung, die
nicht durch die Messkategorie beschrieben sind : -
IBEP : 3,3 A
SchallleistungspegelLWA5 : 75 dB(A)
Technische Daten nach ErP im Best Efficiency Point
(BEP)
Gesamteffizienz e : 48,7 %
Messkategorie : A
Effizienzkategorie : statisch
Effizienzgrad N : 60,5
VSD erforderlich : nein
Herstellungsjahr : siehe Typenschild
Herstellername / Amtliche Registriernummer /
Niederlassungsort des Herstellers : Maico
Elektroapparate-Fabrik GmbH / Registergericht
Freiburg, HRB 601233 / Villingen-Schwenningen
Art.-Nr. : 0080.0662
PBEP / FördervolumenBEP / Pfs, BEP : 0,747 kW / 4.736
m3/h / 302 Pa
nBEP : 1.352 1/min
spezifisches Verhältnis : ca. 1
Informationen zur Zerlegung und Entsorgung : siehe
Montageanleitung
Informationen zu Einbau, Betrieb und Instandhaltung :
siehe Montageanleitung
Verwendete Gegenstände bei der Effizienz-Messung, die
nicht durch die Messkategorie beschrieben sind : -
IBEP : 3,3 A
SchallleistungspegelLWA5 : 75 dB(A)
Hersteller: MAICO
EDR 50 Diagonal-Ventilator
Artikelnummer: 0080.0662
Menge: 1,000 Stck

**10.654 EDR 56 Diagonal-Ventilator Diagonal-Ventilator für Rohreinbau, DN 560**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Drehstrommotor:
Stufenlose Drehzahlregelung mittels Frequenzumrichter
MFU.
Auch der direkte Anschluss ans Netz ist möglich.
Die Anschlüsse sind auf Klemmen geführt und müssen an
einen Motorschutzschalter angeschlossen werden.
Elektrischer Anschluss über Anschlusskabel.
Elektrischer Anschluss:
Netzfrequenz 50 Hz.
Technische Daten
Fördervolumen : 10.800 m3/h
FördervolumenNenn : 6.937 m3/h (im opt. Wirkungsgrad)
Druck pfs, Nenn : 472 Pa (im opt. Wirkungsgrad)
Drehzahl nNenn : 1.595 1/min (im opt. Wirkungsgrad)
Drehzahl : 1.610 1/min
Laufradtyp : diagonal
Drehzahlsteuerbar : +
Spannungsart : Drehstrom
Bemessungsspannung : 400 V
Netzfrequenz : 50 Hz
Nennleistung : 1.445 W (im opt. Wirkungsgrad)
INenn : 2,3 A (im opt. Wirkungsgrad)
IMax : 2,7 A
Schutzart : IP 55
Wärmeklasse : F
Netzzuleitung : 5 x 1,5 mm2
Einbaulage : senkrecht / waagerecht
Material Gehäuse : Aluminium AlMg3
Gewicht : 33 kg
Nennweite : 560 mm
Breite : 573 mm
Höhe : 564 mm
Tiefe : 582 mm
Fördermitteltemperatur bei IMax : 60  C
Umgebungstemperatur : 60  C
Verpackungseinheit : 1 Stück
Sortiment : C
GTIN (EAN) : 4012799806639
Technische Daten nach ErP im Best Efficiency Point
(BEP)
Gesamteffizienz e : 65 %
Messkategorie : A
Effizienzkategorie : statisch
Effizienzgrad N : 73,9
VSD erforderlich : nein
Herstellungsjahr : siehe Typenschild
Herstellername / Amtliche Registriernummer /
Niederlassungsort des Herstellers : Maico
Elektroapparate-Fabrik GmbH / Registergericht
Freiburg, HRB 601233 / Villingen-Schwenningen
Art.-Nr. : 0080.0663
PBEP / FördervolumenBEP / Pfs, BEP : 1,441 kW / 6.937
m3/h / 472 Pa
nBEP : 1.595 1/min
spezifisches Verhältnis : ca. 1
Informationen zur Zerlegung und Entsorgung : siehe
Montageanleitung
Informationen zu Einbau, Betrieb und Instandhaltung :
siehe Montageanleitung
Verwendete Gegenstände bei der Effizienz-Messung, die
nicht durch die Messkategorie beschrieben sind : -
IBEP : 2,3 A
SchallleistungspegelLWA5 : 81 dB(A)
Technische Daten nach ErP im Best Efficiency Point
(BEP)
Gesamteffizienz e : 65 %
Messkategorie : A
Effizienzkategorie : statisch
Effizienzgrad N : 73,9
VSD erforderlich : nein
Herstellungsjahr : siehe Typenschild
Herstellername / Amtliche Registriernummer /
Niederlassungsort des Herstellers : Maico
Elektroapparate-Fabrik GmbH / Registergericht
Freiburg, HRB 601233 / Villingen-Schwenningen
Art.-Nr. : 0080.0663
PBEP / FördervolumenBEP / Pfs, BEP : 1,441 kW / 6.937
m3/h / 472 Pa
nBEP : 1.595 1/min
spezifisches Verhältnis : ca. 1
Informationen zur Zerlegung und Entsorgung : siehe
Montageanleitung
Informationen zu Einbau, Betrieb und Instandhaltung :
siehe Montageanleitung
Verwendete Gegenstände bei der Effizienz-Messung, die
nicht durch die Messkategorie beschrieben sind : -
IBEP : 2,3 A
SchallleistungspegelLWA5 : 81 dB(A)
Hersteller: MAICO
EDR 56 Diagonal-Ventilator
Artikelnummer: 0080.0663
Menge: 1,000 Stck

**10.655 EDR 63 Diagonal-Ventilator Diagonal-Ventilator für Rohreinbau, DN 630**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Drehstrommotor:
Stufenlose Drehzahlregelung mittels Frequenzumrichter
MFU.
Auch der direkte Anschluss ans Netz ist möglich.
Die Anschlüsse sind auf Klemmen geführt und müssen an
einen Motorschutzschalter angeschlossen werden.
Elektrischer Anschluss über Anschlusskabel.
Elektrischer Anschluss:
Netzfrequenz 50 Hz.
Technische Daten
Fördervolumen : 16.250 m3/h
FördervolumenNenn : 10.878 m3/h (im opt. Wirkungsgrad)
Druck pfs, Nenn : 629 Pa (im opt. Wirkungsgrad)
Drehzahl nNenn : 1.560 1/min (im opt. Wirkungsgrad)
Drehzahl : 1.600 1/min
Laufradtyp : diagonal
Drehzahlsteuerbar : +
Spannungsart : Drehstrom
Bemessungsspannung : 400 V
Netzfrequenz : 50 Hz
Nennleistung : 2.745 W (im opt. Wirkungsgrad)
INenn : 4,2 A (im opt. Wirkungsgrad)
IMax : 5,1 A
Schutzart : IP 55
Wärmeklasse : F
Netzzuleitung : 5 x 1,5 mm2
Einbaulage : senkrecht / waagerecht
Material Gehäuse : Aluminium AlMg3
Gewicht : 49,5 kg
Nennweite : 630 mm
Breite : 643 mm
Höhe : 634 mm
Tiefe : 654 mm
Fördermitteltemperatur bei IMax : 60  C
Umgebungstemperatur : 60  C
Verpackungseinheit : 1 Stück
Sortiment : C
GTIN (EAN) : 4012799806646
Technische Daten nach ErP im Best Efficiency Point
(BEP)
Gesamteffizienz e : 67,5 %
Messkategorie : A
Effizienzkategorie : statisch
Effizienzgrad N : 73,3
VSD erforderlich : nein
Herstellungsjahr : siehe Typenschild
Herstellername / Amtliche Registriernummer /
Niederlassungsort des Herstellers : Maico
Elektroapparate-Fabrik GmbH / Registergericht
Freiburg, HRB 601233 / Villingen-Schwenningen
Art.-Nr. : 0080.0664
PBEP / FördervolumenBEP / Pfs, BEP : 2,79 kW / 10.878
m3/h / 629 Pa
nBEP : 1.560 1/min
spezifisches Verhältnis : ca. 1
Informationen zur Zerlegung und Entsorgung : siehe
Montageanleitung
Informationen zu Einbau, Betrieb und Instandhaltung :
siehe Montageanleitung
Verwendete Gegenstände bei der Effizienz-Messung, die
nicht durch die Messkategorie beschrieben sind : -
IBEP : 4,2 A
SchallleistungspegelLWA5 : 83 dB(A)
Technische Daten nach ErP im Best Efficiency Point
(BEP)
Gesamteffizienz e : 67,5 %
Messkategorie : A
Effizienzkategorie : statisch
Effizienzgrad N : 73,3
VSD erforderlich : nein
Herstellungsjahr : siehe Typenschild
Herstellername / Amtliche Registriernummer /
Niederlassungsort des Herstellers : Maico
Elektroapparate-Fabrik GmbH / Registergericht
Freiburg, HRB 601233 / Villingen-Schwenningen
Art.-Nr. : 0080.0664
PBEP / FördervolumenBEP / Pfs, BEP : 2,79 kW / 10.878
m3/h / 629 Pa
nBEP : 1.560 1/min
spezifisches Verhältnis : ca. 1
Informationen zur Zerlegung und Entsorgung : siehe
Montageanleitung
Informationen zu Einbau, Betrieb und Instandhaltung :
siehe Montageanleitung
Verwendete Gegenstände bei der Effizienz-Messung, die
nicht durch die Messkategorie beschrieben sind : -
IBEP : 4,2 A
SchallleistungspegelLWA5 : 83 dB(A)
Hersteller: MAICO
EDR 63 Diagonal-Ventilator
Artikelnummer: 0080.0664
Menge: 1,000 Stck

**10.656 EDR 71 Diagonal-Ventilator Diagonal-Ventilator für Rohreinbau, DN 710**
Merkmale:
Für direkten Einbau in Rohrleitungen.
Förderung von mittleren bis großen Luftmengen gegen
hohe Widerstände.
Kompakte Abmessungen, geringes Gewicht und integrierte
Montageplatte erleichtern schnelle Montage.
Der hohe Wirkungsgrad reduziert die Betriebskosten:
Kaufpreis amortisiert sich je nach Betriebsdauer nach
nur einem Jahr.
Ansaugdüse zum turbulenzarmen Luftansaugen.
Diagonal-Laufrad mit nachgeschaltetem Stator.
Profiliertes Laufrad- und Statorschaufeln sorgen für
optimale Anströmung.
Mit Diffusor zur Erhöhung des statischen Drucks.
Spaltabdichtung zwischen Saug- und Druckraum reduziert
die Überströmverluste.
Meridianer Strömungsverlauf verhindert Turbulenzen.
Schutzart IP X4. Ausnahme EDR 45 bis EDR 56 IP 54.
Wärmeklasse F.
Drehstrommotor:
Stufenlose Drehzahlregelung mittels Frequenzumrichter
MFU.
Auch der direkte Anschluss ans Netz ist möglich.
Die Anschlüsse sind auf Klemmen geführt und müssen an
einen Motorschutzschalter angeschlossen werden.
Elektrischer Anschluss über Anschlusskabel.
Elektrischer Anschluss:
Netzfrequenz 50 Hz.
Technische Daten
Fördervolumen : 23.140 m3/h
FördervolumenNenn : 14.570 m3/h (im opt. Wirkungsgrad)
Druck pfs, Nenn : 839 Pa (im opt. Wirkungsgrad)
Drehzahl nNenn : 1.586 1/min (im opt. Wirkungsgrad)
Drehzahl : 1.610 1/min
Laufradtyp : diagonal
Drehzahlsteuerbar : +
Spannungsart : Drehstrom
Bemessungsspannung : 400 V
Netzfrequenz : 50 Hz
Nennleistung : 5.123 W (im opt. Wirkungsgrad)
INenn : 7,9 A (im opt. Wirkungsgrad)
IMax : 9,8 A
Schutzart : IP 55
Wärmeklasse : F
Netzzuleitung : 5 x 1,5 mm2
Einbaulage : senkrecht / waagerecht
Material Gehäuse : Aluminium AlMg3
Gewicht : 63 kg
Nennweite : 710 mm
Breite : 723 mm
Höhe : 714 mm
Tiefe : 732 mm
Fördermitteltemperatur bei IMax : 60  C
Umgebungstemperatur : 60  C
Verpackungseinheit : 1 Stück
Sortiment : C
GTIN (EAN) : 4012799806653
Technische Daten nach ErP im Best Efficiency Point
(BEP)
Gesamteffizienz e : 66,4 %
Messkategorie : A
Effizienzkategorie : statisch
Effizienzgrad N : 69,6
VSD erforderlich : nein
Herstellungsjahr : siehe Typenschild
Herstellername / Amtliche Registriernummer /
Niederlassungsort des Herstellers : Maico
Elektroapparate-Fabrik GmbH / Registergericht
Freiburg, HRB 601233 / Villingen-Schwenningen
Art.-Nr. : 0080.0665
PBEP / FördervolumenBEP / Pfs, BEP : 4,989 kW / 14.570
m3/h / 839 Pa
nBEP : 1.586 1/min
spezifisches Verhältnis : ca. 1
Informationen zur Zerlegung und Entsorgung : siehe
Montageanleitung
Informationen zu Einbau, Betrieb und Instandhaltung :
siehe Montageanleitung
Verwendete Gegenstände bei der Effizienz-Messung, die
nicht durch die Messkategorie beschrieben sind : -
IBEP : 7,9 A
SchallleistungspegelLWA5 : 89 dB(A)
Technische Daten nach ErP im Best Efficiency Point
(BEP)
Gesamteffizienz e : 66,4 %
Messkategorie : A
Effizienzkategorie : statisch
Effizienzgrad N : 69,6
VSD erforderlich : nein
Herstellungsjahr : siehe Typenschild
Herstellername / Amtliche Registriernummer /
Niederlassungsort des Herstellers : Maico
Elektroapparate-Fabrik GmbH / Registergericht
Freiburg, HRB 601233 / Villingen-Schwenningen
Art.-Nr. : 0080.0665
PBEP / FördervolumenBEP / Pfs, BEP : 4,989 kW / 14.570
m3/h / 839 Pa
nBEP : 1.586 1/min
spezifisches Verhältnis : ca. 1
Informationen zur Zerlegung und Entsorgung : siehe
Montageanleitung
Informationen zu Einbau, Betrieb und Instandhaltung :
siehe Montageanleitung
Verwendete Gegenstände bei der Effizienz-Messung, die
nicht durch die Messkategorie beschrieben sind : -
IBEP : 7,9 A
SchallleistungspegelLWA5 : 89 dB(A)
Hersteller: MAICO
EDR 71 Diagonal-Ventilator
Artikelnummer: 0080.0665
Menge: 1,000 Stck

**10.657 DSQ 35/4 Quickbox Schallgedämmter Radialventilator für Innenmontage, Drehstrom, DN 355**
Ausführung:
400 V-Ausführung (3+PE).
Drehzahlsteuerbar mit Frequenzumrichter MFU oder
Transformator.
Motorüberlastungsschutz bauseitig bereitstellen, da
vorgeschrieben.
Merkmale:
Seitenwand mit Abluftstutzen kann in 5 verschiedenen
Richtungen montiert werden. Daher variabel bei der
Montage auch bei ungünstigen Platzverhältnissen.
Kompakte Abmessungen.
Sehr leise Arbeitsweise dank hervorragender
Schalldämmung.
Serienmäßig mit vormontierten Befestigungswinkeln -
erleichtern die Montage.
Mit rückwärtsgekrümmtem Laufrad. Daher optimaler
Wirkungsgrad und geringe Unterhaltskosten.
Ventilator hat bedingt durch die großen Abstände
zwischen den Laufradschaufeln keine Neigung zur
Verschmutzung.
Schutzart IP 55.
Montagehinweise:
Montage innerhalb des Gebäudes.
Seitenteil mit Ansaugstutzen ist fest montiert. Das
Seitenteil mit Ausblasstutzen und die geschlossenen
Seitenteile sind untereinander austauschbar. Dadurch
lässt sich die Quickbox an unterschiedlichste
Montagesituationen anpassen.
Einbaulage beliebig.
Gehäusewand einfach abnehmbar.
Seitenwand mit Ansaugstutzen
Seitenwand, verschraubbar
Seitenwand, abnehmbar
Verriegelung
Seitenwand mit Ausblasstutzen
Flügelrad
Kabelverschraubung
Motor mit Klemmenkasten
S Hinweisschild Drehrichtung Laufrad
T Typenschild
Elektrischer Anschluss:
Anschluss an innenliegendem Klemmenkasten.
Technische Daten
Fördervolumen : 2.800 m3/h
Drehzahlsteuerbar : +
Spannungsart : Drehstrom
Bemessungsspannung : 400 V
Netzfrequenz : 50 Hz
Nennleistung : 250 W
PMax : 250 W
INenn : 0,9 A
IMax : 0,9 A
Schutzart : IP 55
Wärmeklasse : F
Netzzuleitung : 5 x 1,5 mm2
Einbaulage : senkrecht / waagerecht
Material Gehäuse : Stahlblech, verzinkt
Gewicht : 52,8 kg
Ventilator ausschwenkbar : -
Nennweite : 355 mm
Breite : 643 mm
Höhe : 640 mm
Tiefe : 700 mm
Fördermitteltemperatur bei Nennstrom : -20  C bis 50  C
Fördermitteltemperatur bei IMax : -20  C bis 50  C
Schalldruckpegel : 43 dB(A) (Abstand 3 m,
Freifeldbedingungen)
Verpackungseinheit : 1 Stück
Sortiment : C
GTIN (EAN) : 4012799800347
Hersteller: MAICO
DSQ 35/4 Quickbox
Artikelnummer: 0080.0034
Menge: 1,000 Stck

**10.658 ESQ 40/4 Quickbox Schallgedämmter Radialventilator für Innenmontage, Wechselstrom, DN 40**
Ausführung:
230 V-Ausführung.
Drehzahlsteuerbar mit Transformator.
Motorüberlastungsschutz bauseitig bereitstellen, da
vorgeschrieben.
Merkmale:
Seitenwand mit Abluftstutzen kann in 5 verschiedenen
Richtungen montiert werden. Daher variabel bei der
Montage auch bei ungünstigen Platzverhältnissen.
Kompakte Abmessungen.
Sehr leise Arbeitsweise dank hervorragender
Schalldämmung.
Serienmäßig mit vormontierten Befestigungswinkeln -
erleichtern die Montage.
Mit rückwärtsgekrümmtem Laufrad. Daher optimaler
Wirkungsgrad und geringe Unterhaltskosten.
Ventilator hat bedingt durch die großen Abstände
zwischen den Laufradschaufeln keine Neigung zur
Verschmutzung.
Schutzart IP 55.
Montagehinweise:
Montage innerhalb des Gebäudes.
Seitenteil mit Ansaugstutzen ist fest montiert. Das
Seitenteil mit Ausblasstutzen und die geschlossenen
Seitenteile sind untereinander austauschbar. Dadurch
lässt sich die Quickbox an unterschiedlichste
Montagesituationen anpassen.
Einbaulage beliebig.
Gehäusewand einfach abnehmbar.
Seitenwand mit Ansaugstutzen
Seitenwand, verschraubbar
Seitenwand, abnehmbar
Verriegelung
Seitenwand mit Ausblasstutzen
Flügelrad
Kabelverschraubung
Motor mit Klemmenkasten
S Hinweisschild Drehrichtung Laufrad
T Typenschild
Elektrischer Anschluss:
Anschluss an innenliegendem Klemmenkasten.
Technische Daten
Fördervolumen : 4.500 m3/h
Drehzahlsteuerbar : +
Spannungsart : Wechselstrom
Bemessungsspannung : 230 V
Netzfrequenz : 50 Hz
Nennleistung : 550 W
PMax : 550 W
INenn : 4,75 A
IMax : 4,8 A
Schutzart : IP 55
Wärmeklasse : F
Netzzuleitung : 3 x 1,5 mm2
Einbaulage : senkrecht / waagerecht
Material Gehäuse : Stahlblech, verzinkt
Gewicht : 52 kg
Ventilator ausschwenkbar : -
Nennweite : 400 mm
Breite : 643 mm
Höhe : 640 mm
Tiefe : 700 mm
Fördermitteltemperatur bei Nennstrom : -20  C bis 50  C
Fördermitteltemperatur bei IMax : -20  C bis 50  C
Schalldruckpegel : 49 dB(A) (Abstand 3 m,
Freifeldbedingungen)
Verpackungseinheit : 1 Stück
Sortiment : C
GTIN (EAN) : 4012799800309
Hersteller: MAICO
ESQ 40/4 Quickbox
Artikelnummer: 0080.0030
Menge: 1,000 Stck

**10.659 DSQ 45/4 Quickbox Schallgedämmter Radialventilator für Innenmontage, Drehstrom, DN 450**
Ausführung:
400 V-Ausführung (3+PE).
Drehzahlsteuerbar mit Frequenzumrichter MFU oder
Transformator.
Motorüberlastungsschutz bauseitig bereitstellen, da
vorgeschrieben.
Merkmale:
Seitenwand mit Abluftstutzen kann in 5 verschiedenen
Richtungen montiert werden. Daher variabel bei der
Montage auch bei ungünstigen Platzverhältnissen.
Kompakte Abmessungen.
Sehr leise Arbeitsweise dank hervorragender
Schalldämmung.
Serienmäßig mit vormontierten Befestigungswinkeln -
erleichtern die Montage.
Mit rückwärtsgekrümmtem Laufrad. Daher optimaler
Wirkungsgrad und geringe Unterhaltskosten.
Ventilator hat bedingt durch die großen Abstände
zwischen den Laufradschaufeln keine Neigung zur
Verschmutzung.
Schutzart IP 55.
Montagehinweise:
Montage innerhalb des Gebäudes.
Seitenteil mit Ansaugstutzen ist fest montiert. Das
Seitenteil mit Ausblasstutzen und die geschlossenen
Seitenteile sind untereinander austauschbar. Dadurch
lässt sich die Quickbox an unterschiedlichste
Montagesituationen anpassen.
Einbaulage beliebig.
Gehäusewand einfach abnehmbar.
Seitenwand mit Ansaugstutzen
Seitenwand, verschraubbar
Seitenwand, abnehmbar
Verriegelung
Seitenwand mit Ausblasstutzen
Flügelrad
Kabelverschraubung
Motor mit Klemmenkasten
S Hinweisschild Drehrichtung Laufrad
T Typenschild
Elektrischer Anschluss:
Anschluss an innenliegendem Klemmenkasten.
Technische Daten
Fördervolumen : 5.000 m3/h
Drehzahlsteuerbar : +
Spannungsart : Drehstrom
Bemessungsspannung : 400 V
Netzfrequenz : 50 Hz
Nennleistung : 750 W
PMax : 750 W
INenn : 2,2 A
IMax : 2,2 A
Schutzart : IP 55
Wärmeklasse : F
Netzzuleitung : 5 x 1,5 mm2
Einbaulage : senkrecht / waagerecht
Material Gehäuse : Stahlblech, verzinkt
Gewicht : 81,5 kg
Ventilator ausschwenkbar : -
Nennweite : 450 mm
Breite : 756 mm
Höhe : 750 mm
Tiefe : 835 mm
Fördermitteltemperatur bei Nennstrom : -20  C bis 50  C
Fördermitteltemperatur bei IMax : -20  C bis 50  C
Schalldruckpegel : 50 dB(A) (Abstand 3 m,
Freifeldbedingungen)
Verpackungseinheit : 1 Stück
Sortiment : C
GTIN (EAN) : 4012799800361
Hersteller: MAICO
DSQ 45/4 Quickbox
Artikelnummer: 0080.0036
Menge: 1,000 Stck

**10.660 DSQ 45/6 Quickbox Schallgedämmter Radialventilator für Innenmontage, Drehstrom, DN 450**
Ausführung:
400 V-Ausführung (3+PE).
Drehzahlsteuerbar mit Frequenzumrichter MFU oder
Transformator.
Motorüberlastungsschutz bauseitig bereitstellen, da
vorgeschrieben.
Merkmale:
Seitenwand mit Abluftstutzen kann in 5 verschiedenen
Richtungen montiert werden. Daher variabel bei der
Montage auch bei ungünstigen Platzverhältnissen.
Kompakte Abmessungen.
Sehr leise Arbeitsweise dank hervorragender
Schalldämmung.
Serienmäßig mit vormontierten Befestigungswinkeln -
erleichtern die Montage.
Mit rückwärtsgekrümmtem Laufrad. Daher optimaler
Wirkungsgrad und geringe Unterhaltskosten.
Ventilator hat bedingt durch die großen Abstände
zwischen den Laufradschaufeln keine Neigung zur
Verschmutzung.
Schutzart IP 55.
Montagehinweise:
Montage innerhalb des Gebäudes.
Seitenteil mit Ansaugstutzen ist fest montiert. Das
Seitenteil mit Ausblasstutzen und die geschlossenen
Seitenteile sind untereinander austauschbar. Dadurch
lässt sich die Quickbox an unterschiedlichste
Montagesituationen anpassen.
Einbaulage beliebig.
Gehäusewand einfach abnehmbar.
Seitenwand mit Ansaugstutzen
Seitenwand, verschraubbar
Seitenwand, abnehmbar
Verriegelung
Seitenwand mit Ausblasstutzen
Flügelrad
Kabelverschraubung
Motor mit Klemmenkasten
S Hinweisschild Drehrichtung Laufrad
T Typenschild
Elektrischer Anschluss:
Anschluss an innenliegendem Klemmenkasten.
Technische Daten
Fördervolumen : 3.300 m3/h
Drehzahlsteuerbar : +
Spannungsart : Drehstrom
Bemessungsspannung : 400 V
Netzfrequenz : 50 Hz
Nennleistung : 370 W
PMax : 370 W
INenn : 1,2 A
IMax : 1,2 A
Schutzart : IP 55
Wärmeklasse : F
Netzzuleitung : 5 x 1,5 mm2
Einbaulage : senkrecht / waagerecht
Material Gehäuse : Stahlblech, verzinkt
Gewicht : 69,5 kg
Ventilator ausschwenkbar : -
Nennweite : 450 mm
Breite : 756 mm
Höhe : 750 mm
Tiefe : 835 mm
Fördermitteltemperatur bei Nennstrom : -20  C bis 50  C
Fördermitteltemperatur bei IMax : -20  C bis 50  C
Schalldruckpegel : 41 dB(A) (Abstand 3 m,
Freifeldbedingungen)
Verpackungseinheit : 1 Stück
Sortiment : C
GTIN (EAN) : 4012799800378
Hersteller: MAICO
DSQ 45/6 Quickbox
Artikelnummer: 0080.0037
Menge: 1,000 Stck

**10.661 DSQ 50/6 Quickbox Schallgedämmter Radialventilator für Innenmontage, Drehstrom, DN 500**
Ausführung:
400 V-Ausführung (3+PE).
Drehzahlsteuerbar mit Frequenzumrichter MFU oder
Transformator.
Motorüberlastungsschutz bauseitig bereitstellen, da
vorgeschrieben.
Merkmale:
Seitenwand mit Abluftstutzen kann in 5 verschiedenen
Richtungen montiert werden. Daher variabel bei der
Montage auch bei ungünstigen Platzverhältnissen.
Kompakte Abmessungen.
Sehr leise Arbeitsweise dank hervorragender
Schalldämmung.
Serienmäßig mit vormontierten Befestigungswinkeln -
erleichtern die Montage.
Mit rückwärtsgekrümmtem Laufrad. Daher optimaler
Wirkungsgrad und geringe Unterhaltskosten.
Ventilator hat bedingt durch die großen Abstände
zwischen den Laufradschaufeln keine Neigung zur
Verschmutzung.
Schutzart IP 55.
Montagehinweise:
Montage innerhalb des Gebäudes.
Seitenteil mit Ansaugstutzen ist fest montiert. Das
Seitenteil mit Ausblasstutzen und die geschlossenen
Seitenteile sind untereinander austauschbar. Dadurch
lässt sich die Quickbox an unterschiedlichste
Montagesituationen anpassen.
Einbaulage beliebig.
Gehäusewand einfach abnehmbar.
Seitenwand mit Ansaugstutzen
Seitenwand, verschraubbar
Seitenwand, abnehmbar
Verriegelung
Seitenwand mit Ausblasstutzen
Flügelrad
Kabelverschraubung
Motor mit Klemmenkasten
S Hinweisschild Drehrichtung Laufrad
T Typenschild
Elektrischer Anschluss:
Anschluss an innenliegendem Klemmenkasten.
Technische Daten
Fördervolumen : 4.300 m3/h
Drehzahlsteuerbar : +
Spannungsart : Drehstrom
Bemessungsspannung : 400 V
Netzfrequenz : 50 Hz
Nennleistung : 370 W
PMax : 370 W
INenn : 1,2 A
IMax : 1,2 A
Schutzart : IP 55
Wärmeklasse : F
Netzzuleitung : 5 x 1,5 mm2
Einbaulage : senkrecht / waagerecht
Material Gehäuse : Stahlblech, verzinkt
Gewicht : 80 kg
Ventilator ausschwenkbar : -
Nennweite : 500 mm
Breite : 756 mm
Höhe : 750 mm
Tiefe : 835 mm
Fördermitteltemperatur bei Nennstrom : -20  C bis 50  C
Fördermitteltemperatur bei IMax : -20  C bis 50  C
Schalldruckpegel : 45 dB(A) (Abstand 3 m,
Freifeldbedingungen)
Verpackungseinheit : 1 Stück
Sortiment : C
GTIN (EAN) : 4012799800392
Hersteller: MAICO
DSQ 50/6 Quickbox
Artikelnummer: 0080.0039
Menge: 1,000 Stck

**10.662 DSQ 56/6 Quickbox Schallgedämmter Radialventilator für Innenmontage, Drehstrom, DN 560**
Ausführung:
400 V-Ausführung (3+PE).
Drehzahlsteuerbar mit Frequenzumrichter MFU oder
Transformator.
Motorüberlastungsschutz bauseitig bereitstellen, da
vorgeschrieben.
Merkmale:
Seitenwand mit Abluftstutzen kann in 5 verschiedenen
Richtungen montiert werden. Daher variabel bei der
Montage auch bei ungünstigen Platzverhältnissen.
Kompakte Abmessungen.
Sehr leise Arbeitsweise dank hervorragender
Schalldämmung.
Serienmäßig mit vormontierten Befestigungswinkeln -
erleichtern die Montage.
Mit rückwärtsgekrümmtem Laufrad. Daher optimaler
Wirkungsgrad und geringe Unterhaltskosten.
Ventilator hat bedingt durch die großen Abstände
zwischen den Laufradschaufeln keine Neigung zur
Verschmutzung.
Schutzart IP 55.
Montagehinweise:
Montage innerhalb des Gebäudes.
Seitenteil mit Ansaugstutzen ist fest montiert. Das
Seitenteil mit Ausblasstutzen und die geschlossenen
Seitenteile sind untereinander austauschbar. Dadurch
lässt sich die Quickbox an unterschiedlichste
Montagesituationen anpassen.
Einbaulage beliebig.
Gehäusewand einfach abnehmbar.
Seitenwand mit Ansaugstutzen
Seitenwand, verschraubbar
Seitenwand, abnehmbar
Verriegelung
Seitenwand mit Ausblasstutzen
Flügelrad
Kabelverschraubung
Motor mit Klemmenkasten
S Hinweisschild Drehrichtung Laufrad
T Typenschild
Elektrischer Anschluss:
Anschluss an innenliegendem Klemmenkasten.
Technische Daten
Fördervolumen : 6.500 m3/h
Drehzahlsteuerbar : +
Spannungsart : Drehstrom
Bemessungsspannung : 400 V
Netzfrequenz : 50 Hz
Nennleistung : 550 W
PMax : 550 W
INenn : 1,8 A
IMax : 1,8 A
Schutzart : IP 55
Wärmeklasse : F
Netzzuleitung : 5 x 1,5 mm2
Einbaulage : senkrecht / waagerecht
Material Gehäuse : Stahlblech, verzinkt
Gewicht : 121,5 kg
Ventilator ausschwenkbar : -
Nennweite : 560 mm
Breite : 1.006 mm
Höhe : 1.000 mm
Tiefe : 1.085 mm
Fördermitteltemperatur bei Nennstrom : -20  C bis 50  C
Fördermitteltemperatur bei IMax : -20  C bis 50  C
Schalldruckpegel : 47 dB(A) (Abstand 3 m,
Freifeldbedingungen)
Verpackungseinheit : 1 Stück
Sortiment : C
GTIN (EAN) : 4012799800408
Hersteller: MAICO
DSQ 56/6 Quickbox
Artikelnummer: 0080.0040
Menge: 1,000 Stck

**10.663 DSQ 31/4 Quickbox Schallgedämmter Radialventilator für hohe Temperaturen, Drehstrom, DN**
Ausführung:
400 V-Ausführung (3+PE).
Drehzahlsteuerbar mit Frequenzumrichter MFU oder
Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 2.000 m3/h
Drehzahlsteuerbar : +
Spannungsart : Drehstrom
Bemessungsspannung : 400 V
Netzfrequenz : 50 Hz
Nennleistung : 120 W
PMax : 120 W
INenn : 0,6 A
IMax : 0,6 A
Schutzart : IP 55
Wärmeklasse : F
Netzzuleitung : 5 x 1,5 mm2
Einbaulage : senkrecht / waagerecht
Material Gehäuse : Stahlblech, verzinkt
Gewicht : 33,2 kg
Ventilator ausschwenkbar : -
Nennweite : 315 mm
Breite : 500 mm
Höhe : 600 mm
Tiefe : 555 mm
Fördermitteltemperatur bei Nennstrom : 180  C
Fördermitteltemperatur bei IMax : 180  C
Schalldruckpegel : 43 dB(A) (Abstand 3 m,
Freifeldbedingungen)
Verpackungseinheit : 1 Stück
Sortiment : C
GTIN (EAN) : 4012799800750
Hersteller: MAICO
DSQ 31/4 K Quickbox
Artikelnummer: 0080.0075
Menge: 1,000 Stck

**10.664 ESQ 35/4 Quickbox Schallgedämmter Radialventilator für hohe Temperaturen, Wechselstrom,**
Ausführung:
230 V-Ausführung.
Drehzahlsteuerbar mit Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 2.800 m3/h
Drehzahlsteuerbar : +
Spannungsart : Wechselstrom
Bemessungsspannung : 230 V
Netzfrequenz : 50 Hz
Nennleistung : 250 W
PMax : 250 W
INenn : 2,35 A
IMax : 2,4 A
Schutzart : IP 55
Wärmeklasse : F
Netzzuleitung : 3 x 1,5 mm2
Einbaulage : senkrecht / waagerecht
Material Gehäuse : Stahlblech, verzinkt
Gewicht : 56 kg
Ventilator ausschwenkbar : -
Nennweite : 355 mm
Breite : 640 mm
Höhe : 790 mm
Tiefe : 695 mm
Fördermitteltemperatur bei Nennstrom : 180  C
Fördermitteltemperatur bei IMax : 180  C
Schalldruckpegel : 44 dB(A) (Abstand 3 m,
Freifeldbedingungen)
Verpackungseinheit : 1 Stück
Sortiment : C
GTIN (EAN) : 4012799800712
Hersteller: MAICO
ESQ 35/4 K Quickbox
Artikelnummer: 0080.0071
Menge: 1,000 Stck

**10.665 DSQ 35/4 Quickbox Schallgedämmter Radialventilator für hohe Temperaturen, Drehstrom, DN**
Ausführung:
400 V-Ausführung (3+PE).
Drehzahlsteuerbar mit Frequenzumrichter MFU oder
Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 2.800 m3/h
Drehzahlsteuerbar : +
Spannungsart : Drehstrom
Bemessungsspannung : 400 V
Netzfrequenz : 50 Hz
Nennleistung : 250 W
PMax : 250 W
INenn : 0,9 A
IMax : 0,9 A
Schutzart : IP 55
Wärmeklasse : F
Netzzuleitung : 5 x 1,5 mm2
Einbaulage : senkrecht / waagerecht
Material Gehäuse : Stahlblech, verzinkt
Gewicht : 56 kg
Ventilator ausschwenkbar : -
Nennweite : 355 mm
Breite : 640 mm
Höhe : 790 mm
Tiefe : 695 mm
Fördermitteltemperatur bei Nennstrom : 180  C
Fördermitteltemperatur bei IMax : 180  C
Schalldruckpegel : 50 dB(A) (Abstand 3 m,
Freifeldbedingungen)
Verpackungseinheit : 1 Stück
Sortiment : C
GTIN (EAN) : 4012799800767
Hersteller: MAICO
DSQ 35/4 K Quickbox
Artikelnummer: 0080.0076
Menge: 1,000 Stck

**10.666 DSQ 40/4 Quickbox Schallgedämmter Radialventilator für hohe Temperaturen, Drehstrom, DN**
Ausführung:
400 V-Ausführung (3+PE).
Drehzahlsteuerbar mit Frequenzumrichter MFU oder
Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 4.450 m3/h
Drehzahlsteuerbar : +
Spannungsart : Drehstrom
Bemessungsspannung : 400 V
Netzfrequenz : 50 Hz
Nennleistung : 550 W
PMax : 550 W
INenn : 1,6 A
IMax : 1,6 A
Schutzart : IP 55
Wärmeklasse : F
Netzzuleitung : 5 x 1,5 mm2
Einbaulage : senkrecht / waagerecht
Material Gehäuse : Stahlblech, verzinkt
Gewicht : 62 kg
Ventilator ausschwenkbar : -
Nennweite : 400 mm
Breite : 640 mm
Höhe : 790 mm
Tiefe : 695 mm
Fördermitteltemperatur bei Nennstrom : 180  C
Fördermitteltemperatur bei IMax : -10  C bis 180  C
Schalldruckpegel : 53 dB(A) (Abstand 3 m,
Freifeldbedingungen)
Verpackungseinheit : 1 Stück
Sortiment : C
GTIN (EAN) : 4012799800774
Hersteller: MAICO
DSQ 40/4 K Quickbox
Artikelnummer: 0080.0077
Menge: 1,000 Stck

**10.667 DSQ 45/4 Quickbox Schallgedämmter Radialventilator für hohe Temperaturen, Drehstrom, DN**
Ausführung:
400 V-Ausführung (3+PE).
Drehzahlsteuerbar mit Frequenzumrichter MFU oder
Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 5.000 m3/h
Drehzahlsteuerbar : +
Bemessungsspannung : 400 V
Netzfrequenz : 50 Hz
Nennleistung : 750 W
PMax : 750 W
INenn : 2,2 A
IMax : 2,2 A
Schutzart : IP 55
Wärmeklasse : F
Netzzuleitung : 5 x 1,5 mm2
Einbaulage : senkrecht / waagerecht
Material Gehäuse : Stahlblech, verzinkt
Gewicht : 87 kg
Ventilator ausschwenkbar : -
Nennweite : 450 mm
Breite : 750 mm
Höhe : 900 mm
Tiefe : 805 mm
Fördermitteltemperatur bei Nennstrom : 180  C
Fördermitteltemperatur bei IMax : 180  C
Schalldruckpegel : 52 dB(A) (Abstand 3 m,
Freifeldbedingungen)
Verpackungseinheit : 1 Stück
Sortiment : C
GTIN (EAN) : 4012799800781
Hersteller: MAICO
DSQ 45/4 K Quickbox
Artikelnummer: 0080.0078
Menge: 1,000 Stck

**10.668 DSQ 45/6 Quickbox Schallgedämmter Radialventilator für hohe Temperaturen, Drehstrom, DN**
Ausführung:
400 V-Ausführung (3+PE).
Drehzahlsteuerbar mit Frequenzumrichter MFU oder
Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 3.300 m3/h
Drehzahlsteuerbar : +
Spannungsart : Drehstrom
Bemessungsspannung : 400 V
Netzfrequenz : 50 Hz
Nennleistung : 370 W
PMax : 370 W
INenn : 1,2 A
IMax : 1,2 A
Schutzart : IP 55
Wärmeklasse : F
Netzzuleitung : 5 x 1,5 mm2
Einbaulage : senkrecht / waagerecht
Material Gehäuse : Stahlblech, verzinkt
Gewicht : 80,5 kg
Ventilator ausschwenkbar : -
Nennweite : 450 mm
Breite : 750 mm
Höhe : 900 mm
Tiefe : 805 mm
Fördermitteltemperatur bei Nennstrom : 180  C
Fördermitteltemperatur bei IMax : 180  C
Schalldruckpegel : 41 dB(A) (Abstand 3 m,
Freifeldbedingungen)
Verpackungseinheit : 1 Stück
Sortiment : C
GTIN (EAN) : 4012799800798
Hersteller: MAICO
DSQ 45/6 K Quickbox
Artikelnummer: 0080.0079
Menge: 1,000 Stck

**10.669 DSQ 50/4 Quickbox Schallgedämmter Radialventilator für hohe Temperaturen, Drehstrom, DN**
Ausführung:
400 V-Ausführung (3+PE).
Drehzahlsteuerbar mit Frequenzumrichter MFU oder
Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 6.900 m3/h
Drehzahlsteuerbar : +
Spannungsart : Drehstrom
Bemessungsspannung : 400 V
Netzfrequenz : 50 Hz
Nennleistung : 1.100 W
PMax : 1.100 W
INenn : 2,8 A
IMax : 2,8 A
Schutzart : IP 55
Wärmeklasse : F
Netzzuleitung : 5 x 1,5 mm2
Einbaulage : senkrecht / waagerecht
Material Gehäuse : Stahlblech, verzinkt
Gewicht : 89,5 kg
Ventilator ausschwenkbar : -
Nennweite : 500 mm
Breite : 750 mm
Höhe : 900 mm
Tiefe : 805 mm
Fördermitteltemperatur bei Nennstrom : 180  C
Fördermitteltemperatur bei IMax : 180  C
Schalldruckpegel : 58 dB(A) (Abstand 3 m,
Freifeldbedingungen)
Verpackungseinheit : 1 Stück
Sortiment : C
GTIN (EAN) : 4012799800804
Hersteller: MAICO
DSQ 50/4 K Quickbox
Artikelnummer: 0080.0080
Menge: 1,000 Stck

**10.670 DSQ 50/6 Quickbox Schallgedämmter Radialventilator für hohe Temperaturen, Drehstrom, DN**
Ausführung:
400 V-Ausführung (3+PE).
Drehzahlsteuerbar mit Frequenzumrichter MFU oder
Transformator.
Motorüberlastungsschutz bauseitig bereitstellen, da
vorgeschrieben.
Merkmale:
Seitenwand mit Abluftstutzen kann in 3 verschiedenen
Richtungen montiert werden. Daher variabel bei der
Montage auch bei ungünstigen Platzverhältnissen.
Kompakte Abmessungen.
Motor außerhalb des Luftstroms platziert.
Sehr leise Arbeitsweise dank hervorragender
Schalldämmung.
Mit rückwärtsgekrümmtem Laufrad. Daher optimaler
Wirkungsgrad und geringe Unterhaltskosten.
Schutzart IP 55.
Montagehinweise:
Montage innerhalb des Gebäudes.
Montagefüße bereits vormontiert.
Seitenteil mit Ansaugstutzen ist fest montiert. Das
Seitenteil mit Ausblasöffnung lässt sich an
unterschiedlichste Montagesituationen anpassen.
Gehäusewand einfach abnehmbar.
Seitenwand, abnehmbar
Verriegelung
Standfuß
Laufrad
Ansaugstutzen
Klemmenkasten
S Hinweisschild Drehrichtung Laufrad
T Typenschild
Elektrischer Anschluss:
Anschluss an außenliegendem Klemmenkasten.
Technische Daten
Fördervolumen : 4.300 m3/h
Drehzahlsteuerbar : +
Spannungsart : Drehstrom
Bemessungsspannung : 400 V
Netzfrequenz : 50 Hz
Nennleistung : 370 W
PMax : 370 W
INenn : 1,2 A
IMax : 1,2 A
Schutzart : IP 55
Wärmeklasse : F
Netzzuleitung : 5 x 1,5 mm2
Einbaulage : senkrecht / waagerecht
Material Gehäuse : Stahlblech, verzinkt
Gewicht : 85,5 kg
Ventilator ausschwenkbar : -
Nennweite : 500 mm
Breite : 750 mm
Höhe : 900 mm
Tiefe : 805 mm
Fördermitteltemperatur bei Nennstrom : 180  C
Fördermitteltemperatur bei IMax : 180  C
Schalldruckpegel : 46 dB(A) (Abstand 3 m,
Freifeldbedingungen)
Verpackungseinheit : 1 Stück
Sortiment : C
GTIN (EAN) : 4012799800811
Hersteller: MAICO
DSQ 50/6 K Quickbox
Artikelnummer: 0080.0081
Menge: 1,000 Stck

**10.671 EKR 20-2 Schallgedämmte Abluftbox Schallgedämmte Abluftbox, DN 200, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 1.650 m3/h
FördervolumenNenn : 873 m3/h (im opt. Wirkungsgrad)
Druck pfs, Nenn : 516 Pa (im opt. Wirkungsgrad)
Drehzahl nNenn : 2.837 1/min (im opt. Wirkungsgrad)
Drehzahl : 2.840 1/min
Drehzahlsteuerbar : +
Spannungsart : Wechselstrom
Bemessungsspannung : 230 V
Netzfrequenz : 50 Hz
Nennleistung : 260 W (im opt. Wirkungsgrad)
INenn : 1,1 A (im opt. Wirkungsgrad)
IMax : 1,8 A
Schutzart : IP X4
Wärmeklasse : F
Netzzuleitung : 5 x 1,5 mm2
Einbaulage : senkrecht / waagerecht
Material Gehäuse : Stahlblech, verzinkt
Gewicht : 29 kg
Ventilator ausschwenkbar : +
Nennweite : 200 mm
Breite : 492 mm
Höhe : 571 mm
Tiefe : 485 mm
Fördermitteltemperatur bei IMax : -20  C bis 120  C
Umgebungstemperatur : 80  C
Verpackungseinheit : 1 Stück
Sortiment : C
GTIN (EAN) : 4012799808824
Technische Daten nach ErP im Best Efficiency Point
(BEP)
Gesamteffizienz e : 46,1 %
Messkategorie : A
Effizienzkategorie : statisch
Effizienzgrad N : 62,9
VSD erforderlich : nein
Herstellungsjahr : siehe Typenschild
Herstellername / Amtliche Registriernummer /
Niederlassungsort des Herstellers : Maico
Elektroapparate-Fabrik GmbH / Registergericht
Freiburg, HRB 601233 / Villingen-Schwenningen
Art.-Nr. : 0080.0882
PBEP / FördervolumenBEP / Pfs, BEP : 0,252 kW / 873
m3/h / 516 Pa
nBEP : 2.837 1/min
spezifisches Verhältnis : ca. 1
Informationen zur Zerlegung und Entsorgung : siehe
Montageanleitung
Informationen zu Einbau, Betrieb und Instandhaltung :
siehe Montageanleitung
Verwendete Gegenstände bei der Effizienz-Messung, die
nicht durch die Messkategorie beschrieben sind : -
IBEP : 1,1 A
SchallleistungspegelLWA5 : 73 dB(A)
Technische Daten nach ErP im Best Efficiency Point
(BEP)
Gesamteffizienz e : 46,1 %
Messkategorie : A
Effizienzkategorie : statisch
Effizienzgrad N : 62,9
VSD erforderlich : nein
Herstellungsjahr : siehe Typenschild
Herstellername / Amtliche Registriernummer /
Niederlassungsort des Herstellers : Maico
Elektroapparate-Fabrik GmbH / Registergericht
Freiburg, HRB 601233 / Villingen-Schwenningen
Art.-Nr. : 0080.0882
PBEP / FördervolumenBEP / Pfs, BEP : 0,252 kW / 873
m3/h / 516 Pa
nBEP : 2.837 1/min
spezifisches Verhältnis : ca. 1
Informationen zur Zerlegung und Entsorgung : siehe
Montageanleitung
Informationen zu Einbau, Betrieb und Instandhaltung :
siehe Montageanleitung
Verwendete Gegenstände bei der Effizienz-Messung, die
nicht durch die Messkategorie beschrieben sind : -
IBEP : 1,1 A
SchallleistungspegelLWA5 : 73 dB(A)
Hersteller: MAICO
EKR 20-2 Schallgedämmte Abluftbox
Artikelnummer: 0080.0882
Menge: 1,000 Stck

**10.672 EKR 25-2 Schallgedämmte Abluftbox Schallgedämmte Abluftbox, DN 250, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 2.500 m3/h
FördervolumenNenn : 1.518 m3/h (im opt. Wirkungsgrad)
Druck pfs, Nenn : 581 Pa (im opt. Wirkungsgrad)
Drehzahl nNenn : 2.844 1/min (im opt. Wirkungsgrad)
Drehzahl : 1.670 1/min
Drehzahlsteuerbar : +
Spannungsart : Wechselstrom
Bemessungsspannung : 230 V
Netzfrequenz : 50 Hz
Nennleistung : 450 W (im opt. Wirkungsgrad)
INenn : 2 A (im opt. Wirkungsgrad)
IMax : 3,2 A
Schutzart : IP X4
Wärmeklasse : F
Netzzuleitung : 5 x 1,5 mm2
Einbaulage : senkrecht / waagerecht
Material Gehäuse : Stahlblech, verzinkt
Gewicht : 37,8 kg
Ventilator ausschwenkbar : +
Nennweite : 250 mm
Breite : 592 mm
Höhe : 687 mm
Tiefe : 567 mm
Fördermitteltemperatur bei IMax : -20  C bis 120  C
Umgebungstemperatur : 80  C
Verpackungseinheit : 1 Stück
Sortiment : C
GTIN (EAN) : 4012799808831
Technische Daten nach ErP im Best Efficiency Point
(BEP)
Gesamteffizienz e : 51,6 %
Messkategorie : A
Effizienzkategorie : statisch
Effizienzgrad N : 65,8
VSD erforderlich : nein
Herstellungsjahr : siehe Typenschild
Herstellername / Amtliche Registriernummer /
Niederlassungsort des Herstellers : Maico
Elektroapparate-Fabrik GmbH / Registergericht
Freiburg, HRB 601233 / Villingen-Schwenningen
Art.-Nr. : 0080.0883
PBEP / FördervolumenBEP / Pfs, BEP : 0,442 kW / 1.518
m3/h / 581 Pa
nBEP : 2.844 1/min
spezifisches Verhältnis : ca. 1
Informationen zur Zerlegung und Entsorgung : siehe
Montageanleitung
Informationen zu Einbau, Betrieb und Instandhaltung :
siehe Montageanleitung
Verwendete Gegenstände bei der Effizienz-Messung, die
nicht durch die Messkategorie beschrieben sind : -
IBEP : 1,9 A
SchallleistungspegelLWA5 : 78 dB(A)
Technische Daten nach ErP im Best Efficiency Point
(BEP)
Gesamteffizienz e : 51,6 %
Messkategorie : A
Effizienzkategorie : statisch
Effizienzgrad N : 65,8
VSD erforderlich : nein
Herstellungsjahr : siehe Typenschild
Herstellername / Amtliche Registriernummer /
Niederlassungsort des Herstellers : Maico
Elektroapparate-Fabrik GmbH / Registergericht
Freiburg, HRB 601233 / Villingen-Schwenningen
Art.-Nr. : 0080.0883
PBEP / FördervolumenBEP / Pfs, BEP : 0,442 kW / 1.518
m3/h / 581 Pa
nBEP : 2.844 1/min
spezifisches Verhältnis : ca. 1
Informationen zur Zerlegung und Entsorgung : siehe
Montageanleitung
Informationen zu Einbau, Betrieb und Instandhaltung :
siehe Montageanleitung
Verwendete Gegenstände bei der Effizienz-Messung, die
nicht durch die Messkategorie beschrieben sind : -
IBEP : 1,9 A
SchallleistungspegelLWA5 : 78 dB(A)
Hersteller: MAICO
EKR 25-2 Schallgedämmte Abluftbox
Artikelnummer: 0080.0883
Menge: 1,000 Stck

**10.673 EKR 31-2 Schallgedämmte Abluftbox Schallgedämmte Abluftbox, DN 315, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 3.400 m3/h
FördervolumenNenn : 1.934 m3/h (im opt. Wirkungsgrad)
Druck pfs, Nenn : 716 Pa (im opt. Wirkungsgrad)
Drehzahl nNenn : 2.723 1/min (im opt. Wirkungsgrad)
Drehzahl : 2.890 1/min
Drehzahlsteuerbar : +
Spannungsart : Wechselstrom
Bemessungsspannung : 230 V
Netzfrequenz : 50 Hz
Nennleistung : 722 W (im opt. Wirkungsgrad)
INenn : 3,2 A (im opt. Wirkungsgrad)
IMax : 4,1 A
Schutzart : IP X4
Wärmeklasse : F
Netzzuleitung : 5 x 1,5 mm2
Einbaulage : senkrecht / waagerecht
Material Gehäuse : Stahlblech, verzinkt
Gewicht : 47,5 kg
Ventilator ausschwenkbar : +
Nennweite : 315 mm
Breite : 832 mm
Höhe : 916 mm
Tiefe : 611 mm
Fördermitteltemperatur bei IMax : -20  C bis 120  C
Umgebungstemperatur : 80  C
Verpackungseinheit : 1 Stück
Sortiment : C
GTIN (EAN) : 4012799808848
Technische Daten nach ErP im Best Efficiency Point
(BEP)
Gesamteffizienz e : 50,8 %
Messkategorie : A
Effizienzkategorie : statisch
Effizienzgrad N : 62,9
VSD erforderlich : nein
Herstellungsjahr : siehe Typenschild
Herstellername / Amtliche Registriernummer /
Niederlassungsort des Herstellers : Maico
Elektroapparate-Fabrik GmbH / Registergericht
Freiburg, HRB 601233 / Villingen-Schwenningen
Art.-Nr. : 0080.0884
PBEP / FördervolumenBEP / Pfs, BEP : 0,709 kW / 1.934
m3/h / 716 Pa
nBEP : 2.723 1/min
spezifisches Verhältnis : ca. 1
Informationen zur Zerlegung und Entsorgung : siehe
Montageanleitung
Informationen zu Einbau, Betrieb und Instandhaltung :
siehe Montageanleitung
Verwendete Gegenstände bei der Effizienz-Messung, die
nicht durch die Messkategorie beschrieben sind : -
IBEP : 3,1 A
SchallleistungspegelLWA5 : 80 dB(A)
Technische Daten nach ErP im Best Efficiency Point
(BEP)
Gesamteffizienz e : 50,8 %
Messkategorie : A
Effizienzkategorie : statisch
Effizienzgrad N : 62,9
VSD erforderlich : nein
Herstellungsjahr : siehe Typenschild
Herstellername / Amtliche Registriernummer /
Niederlassungsort des Herstellers : Maico
Elektroapparate-Fabrik GmbH / Registergericht
Freiburg, HRB 601233 / Villingen-Schwenningen
Art.-Nr. : 0080.0884
PBEP / FördervolumenBEP / Pfs, BEP : 0,709 kW / 1.934
m3/h / 716 Pa
nBEP : 2.723 1/min
spezifisches Verhältnis : ca. 1
Informationen zur Zerlegung und Entsorgung : siehe
Montageanleitung
Informationen zu Einbau, Betrieb und Instandhaltung :
siehe Montageanleitung
Verwendete Gegenstände bei der Effizienz-Messung, die
nicht durch die Messkategorie beschrieben sind : -
IBEP : 3,1 A
SchallleistungspegelLWA5 : 80 dB(A)
Hersteller: MAICO
EKR 31-2 Schallgedämmte Abluftbox
Artikelnummer: 0080.0884
Menge: 1,000 Stck

**10.674 EKR 35-2 Schallgedämmte Abluftbox Schallgedämmte Abluftbox, DN 355, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 5.800 m3/h
FördervolumenNenn : 2.877 m3/h (im opt. Wirkungsgrad)
Druck pfs, Nenn : 493 Pa (im opt. Wirkungsgrad)
Drehzahl nNenn : 1.359 1/min (im opt. Wirkungsgrad)
Drehzahl : 1.450 1/min
Drehzahlsteuerbar : +
Spannungsart : Wechselstrom
Bemessungsspannung : 230 V
Netzfrequenz : 50 Hz
Nennleistung : 850 W (im opt. Wirkungsgrad)
INenn : 3,8 A (im opt. Wirkungsgrad)
IMax : 4,7 A
Schutzart : IP X4
Wärmeklasse : F
Netzzuleitung : 5 x 1,5 mm2
Einbaulage : senkrecht / waagerecht
Material Gehäuse : Stahlblech, verzinkt
Gewicht : 70 kg
Ventilator ausschwenkbar : +
Nennweite : 355 mm
Breite : 832 mm
Höhe : 916 mm
Tiefe : 611 mm
Fördermitteltemperatur bei IMax : -20  C bis 120  C
Umgebungstemperatur : 60  C
Verpackungseinheit : 1 Stück
Sortiment : C
GTIN (EAN) : 4012799808855
Technische Daten nach ErP im Best Efficiency Point
(BEP)
Gesamteffizienz e : 48,5 %
Messkategorie : A
Effizienzkategorie : statisch
Effizienzgrad N : 61
VSD erforderlich : nein
Herstellungsjahr : siehe Typenschild
Herstellername / Amtliche Registriernummer /
Niederlassungsort des Herstellers : Maico
Elektroapparate-Fabrik GmbH / Registergericht
Freiburg, HRB 601233 / Villingen-Schwenningen
Art.-Nr. : 0080.0885
PBEP / FördervolumenBEP / Pfs, BEP : 0,769 kW / 2.877
m3/h / 493 Pa
nBEP : 1.359 1/min
spezifisches Verhältnis : ca. 1
Informationen zur Zerlegung und Entsorgung : siehe
Montageanleitung
Informationen zu Einbau, Betrieb und Instandhaltung :
siehe Montageanleitung
Verwendete Gegenstände bei der Effizienz-Messung, die
nicht durch die Messkategorie beschrieben sind : -
IBEP : 3,4 A
SchallleistungspegelLWA5 : 75 dB(A)
Technische Daten nach ErP im Best Efficiency Point
(BEP)
Gesamteffizienz e : 48,5 %
Messkategorie : A
Effizienzkategorie : statisch
Effizienzgrad N : 61
VSD erforderlich : nein
Herstellungsjahr : siehe Typenschild
Herstellername / Amtliche Registriernummer /
Niederlassungsort des Herstellers : Maico
Elektroapparate-Fabrik GmbH / Registergericht
Freiburg, HRB 601233 / Villingen-Schwenningen
Art.-Nr. : 0080.0885
PBEP / FördervolumenBEP / Pfs, BEP : 0,769 kW / 2.877
m3/h / 493 Pa
nBEP : 1.359 1/min
spezifisches Verhältnis : ca. 1
Informationen zur Zerlegung und Entsorgung : siehe
Montageanleitung
Informationen zu Einbau, Betrieb und Instandhaltung :
siehe Montageanleitung
Verwendete Gegenstände bei der Effizienz-Messung, die
nicht durch die Messkategorie beschrieben sind : -
IBEP : 3,4 A
SchallleistungspegelLWA5 : 75 dB(A)
Hersteller: MAICO
EKR 35-2 Schallgedämmte Abluftbox
Artikelnummer: 0080.0885
Menge: 1,000 Stck

**10.675 EKR 40-2 Schallgedämmte Abluftbox Schallgedämmte Abluftbox, DN 400, Wechselstrom**
Merkmale:
Die Baureihe wurde speziell für die harten
Betriebsbedingungen eines Küchenabluftventilators
entwickelt.
Doppelwandiges Gehäuse aus verzinktem Stahlblech für
hohe Ansprüche an besonders niedrige Geräuschpegel.
Förderung mittlerer bis großer Luftmengen bei hohen
Widerständen.
Unempfindlich gegen heiße Fördermedien bis 120  C.
Anschlussstutzen saug- und druckseitig, für direkten
Einbau in Lüftungsleitungen, mit Doppeldichtlippen.
Mit Montageschiene und 4 Schwingungsdämpfern.
Ventilatoreinheit für Reinigung und Wartung
ausschwenkbar.
Motor außerhalb des Luftstroms platziert.
Mit Kondensatablauf, wenn der Ausblasstutzen nach oben
zeigt.
Druckstarke Radiallaufräder mit rückwärtsgekrümmten
Schaufeln.
Motor:
Motor mittels Spannungsminderung durch Transformatoren
regelbar.
Thermokontakte sind auf Klemmen geführt.
Motorvollschutz durch externes Auslösegerät vom Typ
MAICO MVE 10.
Schutzart IP X4 bei geschlossenem Gehäusedeckel sowie
saug- und druckseitigem Rohranschluss.
Montagehinweise:
Einbau mit Ausblasstutzen nach oben, rechts oder links.
Bei Montage mit Ausblasstutzen nach rechts oder links
zeigend ist der bauseitige Umbau der Revisionstür
notwendig.
Elektrischer Anschluss:
Außenliegender Klemmenkasten mit Kabelverschraubung.
Sicherheitshinweise:
Ventilator bei freier Ansaugung oder Ausblasung nur in
Betrieb nehmen, wenn der Berührungsschutz des
Flügelrades gemäß DIN EN ISO 13857 gewährleistet ist.
Dazu Schutzgitter anbringen.
Technische Daten
Fördervolumen : 7.750 m3/h
FördervolumenNenn : 3.676 m3/h (im opt. Wirkungsgrad)
Druck pfs, Nenn : 601 Pa (im opt. Wirkungsgrad)
Drehzahl nNenn : 1.368 1/min (im opt. Wirkungsgrad)
Drehzahl : 1.450 1/min
Drehzahlsteuerbar : +
Spannungsart : Wechselstrom
Bemessungsspannung : 230 V
Netzfrequenz : 50 Hz
Nennleistung : 1.340 W (im opt. Wirkungsgrad)
INenn : 5,9 A (im opt. Wirkungsgrad)
IMax : 7,7 A
Schutzart : IP X4
Wärmeklasse : F
Netzzuleitung : 5 x 1,5 mm2
Einbaulage : senkrecht / waagerecht
Material Gehäuse : Stahlblech, verzinkt
Gewicht : 110 kg
Ventilator ausschwenkbar : +
Nennweite : 400 mm
Breite : 1.016 mm
Höhe : 1.092 mm
Tiefe : 871 mm
Fördermitteltemperatur bei IMax : -20  C bis 120  C
Umgebungstemperatur : 40  C
Verpackungseinheit : 1 Stück
Sortiment : C
GTIN (EAN) : 4012799808862
Technische Daten nach ErP im Best Efficiency Point
(BEP)
Gesamteffizienz e : 48,1 %
Messkategorie : A
Effizienzkategorie : statisch
Effizienzgrad N : 58
VSD erforderlich : nein
Herstellungsjahr : siehe Typenschild
Herstellername / Amtliche Registriernummer /
Niederlassungsort des Herstellers : Maico
Elektroapparate-Fabrik GmbH / Registergericht
Freiburg, HRB 601233 / Villingen-Schwenningen
Art.-Nr. : 0080.0886
PBEP / FördervolumenBEP / Pfs, BEP : 1,238 kW / 3.676
m3/h / 601 Pa
nBEP : 1.368 1/min
spezifisches Verhältnis : ca. 1
Informationen zur Zerlegung und Entsorgung : siehe
Montageanleitung
Informationen zu Einbau, Betrieb und Instandhaltung :
siehe Montageanleitung
Verwendete Gegenstände bei der Effizienz-Messung, die
nicht durch die Messkategorie beschrieben sind : -
IBEP : 5,5 A
SchallleistungspegelLWA5 : 79 dB(A)
Technische Daten nach ErP im Best Efficiency Point
(BEP)
Gesamteffizienz e : 48,1 %
Messkategorie : A
Effizienzkategorie : statisch
Effizienzgrad N : 58
VSD erforderlich : nein
Herstellungsjahr : siehe Typenschild
Herstellername / Amtliche Registriernummer /
Niederlassungsort des Herstellers : Maico
Elektroapparate-Fabrik GmbH / Registergericht
Freiburg, HRB 601233 / Villingen-Schwenningen
Art.-Nr. : 0080.0886
PBEP / FördervolumenBEP / Pfs, BEP : 1,238 kW / 3.676
m3/h / 601 Pa
nBEP : 1.368 1/min
spezifisches Verhältnis : ca. 1
Informationen zur Zerlegung und Entsorgung : siehe
Montageanleitung
Informationen zu Einbau, Betrieb und Instandhaltung :
siehe Montageanleitung
Verwendete Gegenstände bei der Effizienz-Messung, die
nicht durch die Messkategorie beschrieben sind : -
IBEP : 5,5 A
SchallleistungspegelLWA5 : 79 dB(A)
Hersteller: MAICO
EKR 40-2 Schallgedämmte Abluftbox
Artikelnummer: 0080.0886
Menge: 1,000 Stck

**10.676 DPK 22 E Kanalventilator Radial-Kanalventilator mit EC-Motor, Wechselstrom, Kanalmaß 500 mm x 2**
Merkmale:
Einbau in rechteckige Lüftungskanäle.
Verzinktes Gehäuse.
Geringe Energieaufnahme dank EC-Technologie.
Geringer Platzbedarf durch kompakte Abmessungen.
Flanschprofile an der Saug- und Druckseite.
Radiallaufräder aus verzinktem Stahl, mit
rückwärtsgekrümmten Schaufeln.
Laufrad sitzt auf der Motorwelle und wird direkt
angetrieben.
Statisch und dynamisch gewuchtet gemäß DIN ISO 1940,
Wuchtgüte 6,3.
Motorlaufrad für Reinigungszwecke ausschwenkbar.
Hohe Schutzart IP 54.
Zur Vermeidung von Schwingungsübertragungen auf das
Kanalsystem elastische Verbindungsstutzen ELP
verwenden.
Förderrichtung:
Förder- und Drehrichtung sind auf dem Ventilatorgehäuse
durch Pfeile gekennzeichnet.
Drehrichtung ist von der Ansaugseite gesehen
rechtsdrehend.
Motor:
Motor für den Dauerbetrieb ausgelegt.
Robuster Motor mit Kugellager, wartungsfrei.
Thermischer Motorschutz serienmäßig.
Integrierter Motorschutz über Alarmrelais geführt.
Drehzahl kann im Steuerbetrieb über ein 0 - 10 V Signal
oder ein Potentiometer stufenlos vorgegeben werden.
Montagehinweise:
Einbau in jeder Lage möglich.
Elektrischer Anschluss:
Erfolgt je nach Ausführung am Klemmenkasten oder am
ausgeführten Kabel.
Netzfrequenz 50 Hz.
Technische Daten
Fördervolumen : 2.000 m3/h
FördervolumenNenn : 1.100 m3/h (im opt. Wirkungsgrad)
Druck pfs, Nenn : 313 Pa (im opt. Wirkungsgrad)
Drehzahl nNenn : 1.650 1/min (im opt. Wirkungsgrad)
Drehzahl : 1.650 1/min
Drehzahlsteuerbar : +
Bemessungsspannung : 230 V
Netzfrequenz : 50 Hz
Nennleistung : 198 W
INenn : 0,96 A
Schutzart : IP 54
Wärmeklasse : F
Einbauort : Kanal
Einbaulage : beliebig
Material Gehäuse : Stahlblech, verzinkt
Gewicht : 20,1 kg
Ventilator ausschwenkbar : +
Kanalmaß : 500 mm x 250 mm
Breite : 540 mm
Höhe : 290 mm
Tiefe : 530 mm
Fördermitteltemperatur : -20  C bis 50  C
Verpackungseinheit : 1 Stück
Sortiment : E
GTIN (EAN) : 4012799868002
Hersteller: MAICO
DPK 22 EC Kanalventilator
Artikelnummer: 0086.0800
Menge: 1,000 Stck

**10.677 DPK 31 E Kanalventilator Radial-Kanalventilator mit EC-Motor, Wechselstrom, Kanalmaß 600 mm x 3**
Merkmale:
Einbau in rechteckige Lüftungskanäle.
Verzinktes Gehäuse.
Geringe Energieaufnahme dank EC-Technologie.
Geringer Platzbedarf durch kompakte Abmessungen.
Flanschprofile an der Saug- und Druckseite.
Radiallaufräder aus verzinktem Stahl, mit
rückwärtsgekrümmten Schaufeln.
Laufrad sitzt auf der Motorwelle und wird direkt
angetrieben.
Statisch und dynamisch gewuchtet gemäß DIN ISO 1940,
Wuchtgüte 6,3.
Motorlaufrad für Reinigungszwecke ausschwenkbar.
Hohe Schutzart IP 54.
Zur Vermeidung von Schwingungsübertragungen auf das
Kanalsystem elastische Verbindungsstutzen ELP
verwenden.
Förderrichtung:
Förder- und Drehrichtung sind auf dem Ventilatorgehäuse
durch Pfeile gekennzeichnet.
Drehrichtung ist von der Ansaugseite gesehen
rechtsdrehend.
Motor:
Motor für den Dauerbetrieb ausgelegt.
Robuster Motor mit Kugellager, wartungsfrei.
Thermischer Motorschutz serienmäßig.
Integrierter Motorschutz über Alarmrelais geführt.
Drehzahl kann im Steuerbetrieb über ein 0 - 10 V Signal
oder ein Potentiometer stufenlos vorgegeben werden.
Montagehinweise:
Einbau in jeder Lage möglich.
Elektrischer Anschluss:
Erfolgt je nach Ausführung am Klemmenkasten oder am
ausgeführten Kabel.
Netzfrequenz 50 Hz.
Technische Daten
Fördervolumen : 3.500 m3/h
FördervolumenNenn : 2.100 m3/h (im opt. Wirkungsgrad)
Druck pfs, Nenn : 328 Pa (im opt. Wirkungsgrad)
Drehzahl nNenn : 1.500 1/min (im opt. Wirkungsgrad)
Drehzahl : 1.500 1/min
Drehzahlsteuerbar : +
Bemessungsspannung : 230 V
Netzfrequenz : 50 Hz
Nennleistung : 349 W
INenn : 1,6 A
Schutzart : IP 54
Wärmeklasse : F
Einbauort : Kanal
Einbaulage : beliebig
Material Gehäuse : Stahlblech, verzinkt
Gewicht : 31,8 kg
Ventilator ausschwenkbar : +
Kanalmaß : 600 mm x 350 mm
Breite : 640 mm
Höhe : 390 mm
Tiefe : 700 mm
Fördermitteltemperatur : -20  C bis 50  C
Verpackungseinheit : 1 Stück
Sortiment : E
GTIN (EAN) : 4012799868026
Hersteller: MAICO
DPK 31 EC Kanalventilator
Artikelnummer: 0086.0802
Menge: 1,000 Stck

**10.678 DPK 31-S Kanalventilator Radial-Kanalventilator mit EC-Motor, Drehstrom, Kanalmaß 600 mm x 350**
Merkmale:
Einbau in rechteckige Lüftungskanäle.
Verzinktes Gehäuse.
Geringe Energieaufnahme dank EC-Technologie.
Geringer Platzbedarf durch kompakte Abmessungen.
Flanschprofile an der Saug- und Druckseite.
Radiallaufräder aus verzinktem Stahl, mit
rückwärtsgekrümmten Schaufeln.
Laufrad sitzt auf der Motorwelle und wird direkt
angetrieben.
Statisch und dynamisch gewuchtet gemäß DIN ISO 1940,
Wuchtgüte 6,3.
Motorlaufrad für Reinigungszwecke ausschwenkbar.
Hohe Schutzart IP 54.
Zur Vermeidung von Schwingungsübertragungen auf das
Kanalsystem elastische Verbindungsstutzen ELP
verwenden.
Förderrichtung:
Förder- und Drehrichtung sind auf dem Ventilatorgehäuse
durch Pfeile gekennzeichnet.
Drehrichtung ist von der Ansaugseite gesehen
rechtsdrehend.
Motor:
Motor für den Dauerbetrieb ausgelegt.
Robuster Motor mit Kugellager, wartungsfrei.
Thermischer Motorschutz serienmäßig.
Integrierter Motorschutz über Alarmrelais geführt.
Drehzahl kann im Steuerbetrieb über ein 0 - 10 V Signal
oder ein Potentiometer stufenlos vorgegeben werden.
Montagehinweise:
Einbau in jeder Lage möglich.
Elektrischer Anschluss:
Erfolgt je nach Ausführung am Klemmenkasten oder am
ausgeführten Kabel.
Netzfrequenz 50 Hz.
Technische Daten
Fördervolumen : 4.900 m3/h
FördervolumenNenn : 2.470 m3/h (im opt. Wirkungsgrad)
Druck pfs, Nenn : 589 Pa (im opt. Wirkungsgrad)
Drehzahl nNenn : 1.800 1/min (im opt. Wirkungsgrad)
Drehzahl : 1.700 1/min
Drehzahlsteuerbar : +
Bemessungsspannung : 400 V
Netzfrequenz : 50 Hz
Nennleistung : 677 W
INenn : 1,3 A
Schutzart : IP 54
Wärmeklasse : F
Einbauort : Kanal
Einbaulage : beliebig
Material Gehäuse : Stahlblech, verzinkt
Gewicht : 37 kg
Ventilator ausschwenkbar : +
Kanalmaß : 600 mm x 350 mm
Breite : 640 mm
Höhe : 390 mm
Tiefe : 700 mm
Fördermitteltemperatur : -20  C bis 50  C
Verpackungseinheit : 1 Stück
Sortiment : E
GTIN (EAN) : 4012799868040
Hersteller: MAICO
DPK 31-S EC Kanalventilator
Artikelnummer: 0086.0804
Menge: 1,000 Stck

**10.679 DPK 35 E Kanalventilator Radial-Kanalventilator mit EC-Motor, Drehstrom, Kanalmaß 700 mm x 400**
Merkmale:
Einbau in rechteckige Lüftungskanäle.
Verzinktes Gehäuse.
Geringe Energieaufnahme dank EC-Technologie.
Geringer Platzbedarf durch kompakte Abmessungen.
Flanschprofile an der Saug- und Druckseite.
Radiallaufräder aus verzinktem Stahl, mit
rückwärtsgekrümmten Schaufeln.
Laufrad sitzt auf der Motorwelle und wird direkt
angetrieben.
Statisch und dynamisch gewuchtet gemäß DIN ISO 1940,
Wuchtgüte 6,3.
Motorlaufrad für Reinigungszwecke ausschwenkbar.
Hohe Schutzart IP 54.
Zur Vermeidung von Schwingungsübertragungen auf das
Kanalsystem elastische Verbindungsstutzen ELP
verwenden.
Förderrichtung:
Förder- und Drehrichtung sind auf dem Ventilatorgehäuse
durch Pfeile gekennzeichnet.
Drehrichtung ist von der Ansaugseite gesehen
rechtsdrehend.
Motor:
Motor für den Dauerbetrieb ausgelegt.
Robuster Motor mit Kugellager, wartungsfrei.
Thermischer Motorschutz serienmäßig.
Integrierter Motorschutz über Alarmrelais geführt.
Drehzahl kann im Steuerbetrieb über ein 0 - 10 V Signal
oder ein Potentiometer stufenlos vorgegeben werden.
Montagehinweise:
Einbau in jeder Lage möglich.
Elektrischer Anschluss:
Erfolgt je nach Ausführung am Klemmenkasten oder am
ausgeführten Kabel.
Netzfrequenz 50 Hz.
Technische Daten
Fördervolumen : 6.400 m3/h
FördervolumenNenn : 2.660 m3/h (im opt. Wirkungsgrad)
Druck pfs, Nenn : 674 Pa (im opt. Wirkungsgrad)
Drehzahl nNenn : 1.700 1/min (im opt. Wirkungsgrad)
Drehzahl : 1.700 1/min
Drehzahlsteuerbar : +
Bemessungsspannung : 400 V
Netzfrequenz : 50 Hz
Nennleistung : 1.260 W
INenn : 2,2 A
Schutzart : IP 54
Wärmeklasse : F
Einbauort : Kanal
Einbaulage : beliebig
Material Gehäuse : Stahlblech, verzinkt
Gewicht : 47,5 kg
Ventilator ausschwenkbar : +
Kanalmaß : 700 mm x 400 mm
Breite : 740 mm
Höhe : 440 mm
Tiefe : 780 mm
Fördermitteltemperatur : -20  C bis 50  C
Verpackungseinheit : 1 Stück
Sortiment : E
GTIN (EAN) : 4012799868064
Hersteller: MAICO
DPK 35 EC Kanalventilator
Artikelnummer: 0086.0806
Menge: 1,000 Stck

**10.680 DPK 50 E Kanalventilator Radial-Kanalventilator mit EC-Motor, Drehstrom, Kanalmaß 800 mm x 500**
Merkmale:
Einbau in rechteckige Lüftungskanäle.
Verzinktes Gehäuse.
Geringe Energieaufnahme dank EC-Technologie.
Geringer Platzbedarf durch kompakte Abmessungen.
Flanschprofile an der Saug- und Druckseite.
Radiallaufräder aus verzinktem Stahl, mit
rückwärtsgekrümmten Schaufeln.
Laufrad sitzt auf der Motorwelle und wird direkt
angetrieben.
Statisch und dynamisch gewuchtet gemäß DIN ISO 1940,
Wuchtgüte 6,3.
Motorlaufrad für Reinigungszwecke ausschwenkbar.
Hohe Schutzart IP 54.
Zur Vermeidung von Schwingungsübertragungen auf das
Kanalsystem elastische Verbindungsstutzen ELP
verwenden.
Förderrichtung:
Förder- und Drehrichtung sind auf dem Ventilatorgehäuse
durch Pfeile gekennzeichnet.
Drehrichtung ist von der Ansaugseite gesehen
rechtsdrehend.
Motor:
Motor für den Dauerbetrieb ausgelegt.
Robuster Motor mit Kugellager, wartungsfrei.
Thermischer Motorschutz serienmäßig.
Integrierter Motorschutz über Alarmrelais geführt.
Drehzahl kann im Steuerbetrieb über ein 0 - 10 V Signal
oder ein Potentiometer stufenlos vorgegeben werden.
Montagehinweise:
Einbau in jeder Lage möglich.
Elektrischer Anschluss:
Erfolgt je nach Ausführung am Klemmenkasten oder am
ausgeführten Kabel.
Netzfrequenz 50 Hz.
Technische Daten
Fördervolumen : 9.800 m3/h
FördervolumenNenn : 4.950 m3/h (im opt. Wirkungsgrad)
Druck pfs, Nenn : 737 Pa (im opt. Wirkungsgrad)
Drehzahl nNenn : 1.500 1/min (im opt. Wirkungsgrad)
Drehzahl : 1.500 1/min
Drehzahlsteuerbar : +
Bemessungsspannung : 400 V
Netzfrequenz : 50 Hz
Nennleistung : 1.950 W
INenn : 2,8 A
Schutzart : IP 54
Wärmeklasse : F
Einbauort : Kanal
Einbaulage : beliebig
Material Gehäuse : Stahlblech, verzinkt
Gewicht : 68 kg
Ventilator ausschwenkbar : +
Kanalmaß : 800 mm x 500 mm
Breite : 840 mm
Höhe : 540 mm
Tiefe : 880 mm
Fördermitteltemperatur : -20  C bis 50  C
Verpackungseinheit : 1 Stück
Sortiment : E
GTIN (EAN) : 4012799868088
Hersteller: MAICO
DPK 50 EC Kanalventilator
Artikelnummer: 0086.0808
Menge: 1,000 Stck

**10.681 DPK 56 E Kanalventilator Radial-Kanalventilator mit EC-Motor, Drehstrom, Kanalmaß 1000 mm x 500**
Merkmale:
Einbau in rechteckige Lüftungskanäle.
Verzinktes Gehäuse.
Geringe Energieaufnahme dank EC-Technologie.
Geringer Platzbedarf durch kompakte Abmessungen.
Flanschprofile an der Saug- und Druckseite.
Radiallaufräder aus verzinktem Stahl, mit
rückwärtsgekrümmten Schaufeln.
Laufrad sitzt auf der Motorwelle und wird direkt
angetrieben.
Statisch und dynamisch gewuchtet gemäß DIN ISO 1940,
Wuchtgüte 6,3.
Motorlaufrad für Reinigungszwecke ausschwenkbar.
Hohe Schutzart IP 54.
Zur Vermeidung von Schwingungsübertragungen auf das
Kanalsystem elastische Verbindungsstutzen ELP
verwenden.
Förderrichtung:
Förder- und Drehrichtung sind auf dem Ventilatorgehäuse
durch Pfeile gekennzeichnet.
Drehrichtung ist von der Ansaugseite gesehen
rechtsdrehend.
Motor:
Motor für den Dauerbetrieb ausgelegt.
Robuster Motor mit Kugellager, wartungsfrei.
Thermischer Motorschutz serienmäßig.
Integrierter Motorschutz über Alarmrelais geführt.
Drehzahl kann im Steuerbetrieb über ein 0 - 10 V Signal
oder ein Potentiometer stufenlos vorgegeben werden.
Montagehinweise:
Einbau in jeder Lage möglich.
Elektrischer Anschluss:
Erfolgt je nach Ausführung am Klemmenkasten oder am
ausgeführten Kabel.
Netzfrequenz 50 Hz.
Technische Daten
Fördervolumen : 11.700 m3/h
FördervolumenNenn : 7.200 m3/h (im opt. Wirkungsgrad)
Druck pfs, Nenn : 676 Pa (im opt. Wirkungsgrad)
Drehzahl nNenn : 1.400 1/min (im opt. Wirkungsgrad)
Drehzahl : 1.400 1/min
Drehzahlsteuerbar : +
Bemessungsspannung : 400 V
Netzfrequenz : 50 Hz
Nennleistung : 2.530 W
INenn : 3,9 A
Schutzart : IP 54
Wärmeklasse : F
Einbauort : Kanal
Einbaulage : beliebig
Material Gehäuse : Stahlblech, verzinkt
Gewicht : 89 kg
Ventilator ausschwenkbar : +
Kanalmaß : 1.000 mm x 500 mm
Breite : 1.040 mm
Höhe : 540 mm
Tiefe : 982 mm
Fördermitteltemperatur : -20  C bis 50  C
Verpackungseinheit : 1 Stück
Sortiment : E
GTIN (EAN) : 4012799868101
Hersteller: MAICO
DPK 56 EC Kanalventilator
Artikelnummer: 0086.0810
Menge: 1,000 Stck

**10.682 DSK 22 E Schallgedämmter Kanalventilator Schallgedämmter Radial-Kanalventilator, EC-Motor, Wechselstrom, Kanalm**
Merkmale:
Einbau in rechteckige Lüftungskanäle.
Mit schalldämmender Auskleidung für erhöhte Ansprüche
an besonders niedrige Geräuschpegel.
Geringe Energieaufnahme dank EC-Technologie.
Geringer Platzbedarf durch kompakte Abmessungen.
Flanschprofile an der Saug- und Druckseite.
Radiallaufräder mit rückwärtsgekrümmten Schaufeln.
Statisch und dynamisch gewuchtet gemäß DIN ISO 1940,
Wuchtgüte 6,3.
Hohe Schutzart IP 54.
Zur Vermeidung von Schwingungsübertragungen auf das
Kanalsystem elastischen Verbindungsstutzen ELP
verwenden.
Förderrichtung:
Förder- und Drehrichtung sind auf dem Ventilatorgehäuse
durch Pfeile gekennzeichnet.
Drehrichtung ist von der Ansaugseite gesehen
rechtsdrehend.
Motor:
Motor für den Dauerbetrieb ausgelegt.
Robuster Motor mit Kugellager, wartungsfrei.
Drehzahl kann im Steuerbetrieb über ein 0 - 10 V Signal
oder ein Potentiometer stufenlos vorgegeben werden.
Integrierter thermischer Motorschutz.
Montagehinweise:
Einbau in jeder Lage möglich.
Elektrischer Anschluss:
Erfolgt je nach Ausführung am Klemmenkasten oder am
ausgeführten Kabel.
Netzfrequenz 50 Hz.
Technische Daten
Ausführung : schallgedämmt
Fördervolumen : 2.000 m3/h
FördervolumenNenn : 1.100 m3/h (im opt. Wirkungsgrad)
Druck pfs, Nenn : 313 Pa (im opt. Wirkungsgrad)
Drehzahl nNenn : 1.650 1/min (im opt. Wirkungsgrad)
Drehzahl : 1.650 1/min
Drehzahlsteuerbar : +
Bemessungsspannung : 230 V
Netzfrequenz : 50 Hz
Nennleistung : 198 W
INenn : 0,96 A
Schutzart : IP 54
Wärmeklasse : F
Einbauort : Kanal
Einbaulage : beliebig
Material Gehäuse : Stahlblech, verzinkt
Gewicht : 24,5 kg
Ventilator ausschwenkbar : +
Kanalmaß : 500 mm x 250 mm
Breite : 580 mm
Höhe : 290 mm
Tiefe : 530 mm
Fördermitteltemperatur : -25  C bis 50  C
Verpackungseinheit : 1 Stück
Sortiment : E
GTIN (EAN) : 4012799868019
Hersteller: MAICO
DSK 22 EC Schallgedämmter Kanalventilator
Artikelnummer: 0086.0801
Menge: 1,000 Stck

**10.683 DSK 31 E Schallgedämmter Kanalventilator Schallgedämmter Radial-Kanalventilator, EC-Motor, Wechselstrom, Kanalm**
Merkmale:
Einbau in rechteckige Lüftungskanäle.
Mit schalldämmender Auskleidung für erhöhte Ansprüche
an besonders niedrige Geräuschpegel.
Geringe Energieaufnahme dank EC-Technologie.
Geringer Platzbedarf durch kompakte Abmessungen.
Flanschprofile an der Saug- und Druckseite.
Radiallaufräder mit rückwärtsgekrümmten Schaufeln.
Statisch und dynamisch gewuchtet gemäß DIN ISO 1940,
Wuchtgüte 6,3.
Hohe Schutzart IP 54.
Zur Vermeidung von Schwingungsübertragungen auf das
Kanalsystem elastischen Verbindungsstutzen ELP
verwenden.
Förderrichtung:
Förder- und Drehrichtung sind auf dem Ventilatorgehäuse
durch Pfeile gekennzeichnet.
Drehrichtung ist von der Ansaugseite gesehen
rechtsdrehend.
Motor:
Motor für den Dauerbetrieb ausgelegt.
Robuster Motor mit Kugellager, wartungsfrei.
Drehzahl kann im Steuerbetrieb über ein 0 - 10 V Signal
oder ein Potentiometer stufenlos vorgegeben werden.
Integrierter thermischer Motorschutz.
Montagehinweise:
Einbau in jeder Lage möglich.
Elektrischer Anschluss:
Erfolgt je nach Ausführung am Klemmenkasten oder am
ausgeführten Kabel.
Netzfrequenz 50 Hz.
Technische Daten
Ausführung : schallgedämmt
Fördervolumen : 3.500 m3/h
FördervolumenNenn : 2.100 m3/h (im opt. Wirkungsgrad)
Druck pfs, Nenn : 328 Pa (im opt. Wirkungsgrad)
Drehzahl nNenn : 1.500 1/min (im opt. Wirkungsgrad)
Drehzahl : 1.500 1/min
Drehzahlsteuerbar : +
Bemessungsspannung : 230 V
Netzfrequenz : 50 Hz
Nennleistung : 349 W
INenn : 1,6 A
Schutzart : IP 54
Wärmeklasse : F
Einbauort : Kanal
Einbaulage : beliebig
Material Gehäuse : Stahlblech, verzinkt
Gewicht : 38,5 kg
Ventilator ausschwenkbar : +
Kanalmaß : 600 mm x 350 mm
Breite : 680 mm
Höhe : 390 mm
Tiefe : 700 mm
Fördermitteltemperatur : -25  C bis 50  C
Verpackungseinheit : 1 Stück
Sortiment : E
GTIN (EAN) : 4012799868033
Hersteller: MAICO
DSK 31 EC Schallgedämmter Kanalventilator
Artikelnummer: 0086.0803
Menge: 1,000 Stck

**10.684 DSK 31-S Schallgedämmter Kanalventilator Schallgedämmter Radial-Kanalventilator, EC-Motor, Drehstrom, Kanalmaß**
Merkmale:
Einbau in rechteckige Lüftungskanäle.
Mit schalldämmender Auskleidung für erhöhte Ansprüche
an besonders niedrige Geräuschpegel.
Geringe Energieaufnahme dank EC-Technologie.
Geringer Platzbedarf durch kompakte Abmessungen.
Flanschprofile an der Saug- und Druckseite.
Radiallaufräder mit rückwärtsgekrümmten Schaufeln.
Statisch und dynamisch gewuchtet gemäß DIN ISO 1940,
Wuchtgüte 6,3.
Hohe Schutzart IP 54.
Zur Vermeidung von Schwingungsübertragungen auf das
Kanalsystem elastischen Verbindungsstutzen ELP
verwenden.
Förderrichtung:
Förder- und Drehrichtung sind auf dem Ventilatorgehäuse
durch Pfeile gekennzeichnet.
Drehrichtung ist von der Ansaugseite gesehen
rechtsdrehend.
Motor:
Motor für den Dauerbetrieb ausgelegt.
Robuster Motor mit Kugellager, wartungsfrei.
Drehzahl kann im Steuerbetrieb über ein 0 - 10 V Signal
oder ein Potentiometer stufenlos vorgegeben werden.
Integrierter thermischer Motorschutz.
Montagehinweise:
Einbau in jeder Lage möglich.
Elektrischer Anschluss:
Erfolgt je nach Ausführung am Klemmenkasten oder am
ausgeführten Kabel.
Netzfrequenz 50 Hz.
Technische Daten
Ausführung : schallgedämmt
Fördervolumen : 4.900 m3/h
FördervolumenNenn : 2.470 m3/h (im opt. Wirkungsgrad)
Druck pfs, Nenn : 589 Pa (im opt. Wirkungsgrad)
Drehzahl nNenn : 1.800 1/min (im opt. Wirkungsgrad)
Drehzahl : 1.700 1/min
Drehzahlsteuerbar : +
Bemessungsspannung : 400 V
Netzfrequenz : 50 Hz
Nennleistung : 677 W
INenn : 1,3 A
Schutzart : IP 54
Wärmeklasse : F
Einbauort : Kanal
Einbaulage : beliebig
Material Gehäuse : Stahlblech, verzinkt
Gewicht : 44 kg
Ventilator ausschwenkbar : +
Kanalmaß : 600 mm x 350 mm
Breite : 680 mm
Höhe : 390 mm
Tiefe : 700 mm
Fördermitteltemperatur : -25  C bis 50  C
Verpackungseinheit : 1 Stück
Sortiment : E
GTIN (EAN) : 4012799868057
Hersteller: MAICO
DSK 31-S EC Schallgedämmter Kanalventilator
Artikelnummer: 0086.0805
Menge: 1,000 Stck

**10.685 DSK 35 E Schallgedämmter Kanalventilator Schallgedämmter Radial-Kanalventilator, EC-Motor, Drehstrom, Kanalmaß**
Merkmale:
Einbau in rechteckige Lüftungskanäle.
Mit schalldämmender Auskleidung für erhöhte Ansprüche
an besonders niedrige Geräuschpegel.
Geringe Energieaufnahme dank EC-Technologie.
Geringer Platzbedarf durch kompakte Abmessungen.
Flanschprofile an der Saug- und Druckseite.
Radiallaufräder mit rückwärtsgekrümmten Schaufeln.
Statisch und dynamisch gewuchtet gemäß DIN ISO 1940,
Wuchtgüte 6,3.
Hohe Schutzart IP 54.
Zur Vermeidung von Schwingungsübertragungen auf das
Kanalsystem elastischen Verbindungsstutzen ELP
verwenden.
Förderrichtung:
Förder- und Drehrichtung sind auf dem Ventilatorgehäuse
durch Pfeile gekennzeichnet.
Drehrichtung ist von der Ansaugseite gesehen
rechtsdrehend.
Motor:
Motor für den Dauerbetrieb ausgelegt.
Robuster Motor mit Kugellager, wartungsfrei.
Drehzahl kann im Steuerbetrieb über ein 0 - 10 V Signal
oder ein Potentiometer stufenlos vorgegeben werden.
Integrierter thermischer Motorschutz.
Montagehinweise:
Einbau in jeder Lage möglich.
Elektrischer Anschluss:
Erfolgt je nach Ausführung am Klemmenkasten oder am
ausgeführten Kabel.
Netzfrequenz 50 Hz.
Technische Daten
Ausführung : schallgedämmt
Fördervolumen : 6.400 m3/h
FördervolumenNenn : 2.660 m3/h (im opt. Wirkungsgrad)
Druck pfs, Nenn : 674 Pa (im opt. Wirkungsgrad)
Drehzahl nNenn : 1.700 1/min (im opt. Wirkungsgrad)
Drehzahl : 1.700 1/min
Drehzahlsteuerbar : +
Bemessungsspannung : 400 V
Netzfrequenz : 50 Hz
Nennleistung : 1.260 W
INenn : 2,2 A
Schutzart : IP 54
Wärmeklasse : F
Einbauort : Kanal
Einbaulage : beliebig
Material Gehäuse : Stahlblech, verzinkt
Gewicht : 56,5 kg
Ventilator ausschwenkbar : +
Kanalmaß : 700 mm x 400 mm
Breite : 780 mm
Höhe : 440 mm
Tiefe : 780 mm
Fördermitteltemperatur : -25  C bis 50  C
Verpackungseinheit : 1 Stück
Sortiment : E
GTIN (EAN) : 4012799868071
Hersteller: MAICO
DSK 35 EC Schallgedämmter Kanalventilator
Artikelnummer: 0086.0807
Menge: 1,000 Stck

**10.686 DSK 50 E Schallgedämmter Kanalventilator Schallgedämmter Radial-Kanalventilator, EC-Motor, Drehstrom, Kanalmaß**
Merkmale:
Einbau in rechteckige Lüftungskanäle.
Mit schalldämmender Auskleidung für erhöhte Ansprüche
an besonders niedrige Geräuschpegel.
Geringe Energieaufnahme dank EC-Technologie.
Geringer Platzbedarf durch kompakte Abmessungen.
Flanschprofile an der Saug- und Druckseite.
Radiallaufräder mit rückwärtsgekrümmten Schaufeln.
Statisch und dynamisch gewuchtet gemäß DIN ISO 1940,
Wuchtgüte 6,3.
Hohe Schutzart IP 54.
Zur Vermeidung von Schwingungsübertragungen auf das
Kanalsystem elastischen Verbindungsstutzen ELP
verwenden.
Förderrichtung:
Förder- und Drehrichtung sind auf dem Ventilatorgehäuse
durch Pfeile gekennzeichnet.
Drehrichtung ist von der Ansaugseite gesehen
rechtsdrehend.
Motor:
Motor für den Dauerbetrieb ausgelegt.
Robuster Motor mit Kugellager, wartungsfrei.
Drehzahl kann im Steuerbetrieb über ein 0 - 10 V Signal
oder ein Potentiometer stufenlos vorgegeben werden.
Integrierter thermischer Motorschutz.
Montagehinweise:
Einbau in jeder Lage möglich.
Elektrischer Anschluss:
Erfolgt je nach Ausführung am Klemmenkasten oder am
ausgeführten Kabel.
Netzfrequenz 50 Hz.
Technische Daten
Ausführung : schallgedämmt
Fördervolumen : 9.800 m3/h
FördervolumenNenn : 4.950 m3/h (im opt. Wirkungsgrad)
Druck pfs, Nenn : 737 Pa (im opt. Wirkungsgrad)
Drehzahl nNenn : 1.500 1/min (im opt. Wirkungsgrad)
Drehzahl : 1.500 1/min
Drehzahlsteuerbar : +
Bemessungsspannung : 400 V
Netzfrequenz : 50 Hz
Nennleistung : 1.950 W
INenn : 2,8 A
Schutzart : IP 54
Wärmeklasse : F
Einbauort : Kanal
Einbaulage : beliebig
Material Gehäuse : Stahlblech, verzinkt
Gewicht : 82,5 kg
Ventilator ausschwenkbar : +
Kanalmaß : 800 mm x 500 mm
Breite : 880 mm
Höhe : 540 mm
Tiefe : 880 mm
Fördermitteltemperatur : -25  C bis 40  C
Verpackungseinheit : 1 Stück
Sortiment : E
GTIN (EAN) : 4012799868095
Hersteller: MAICO
DSK 50 EC Schallgedämmter Kanalventilator
Artikelnummer: 0086.0809
Menge: 1,000 Stck

**10.687 DSK 56 E Schallgedämmter Kanalventilator Schallgedämmter Radial-Kanalventilator, EC-Motor, Drehstrom, Kanalmaß**
Merkmale:
Einbau in rechteckige Lüftungskanäle.
Mit schalldämmender Auskleidung für erhöhte Ansprüche
an besonders niedrige Geräuschpegel.
Geringe Energieaufnahme dank EC-Technologie.
Geringer Platzbedarf durch kompakte Abmessungen.
Flanschprofile an der Saug- und Druckseite.
Radiallaufräder mit rückwärtsgekrümmten Schaufeln.
Statisch und dynamisch gewuchtet gemäß DIN ISO 1940,
Wuchtgüte 6,3.
Hohe Schutzart IP 54.
Zur Vermeidung von Schwingungsübertragungen auf das
Kanalsystem elastischen Verbindungsstutzen ELP
verwenden.
Förderrichtung:
Förder- und Drehrichtung sind auf dem Ventilatorgehäuse
durch Pfeile gekennzeichnet.
Drehrichtung ist von der Ansaugseite gesehen
rechtsdrehend.
Motor:
Motor für den Dauerbetrieb ausgelegt.
Robuster Motor mit Kugellager, wartungsfrei.
Drehzahl kann im Steuerbetrieb über ein 0 - 10 V Signal
oder ein Potentiometer stufenlos vorgegeben werden.
Integrierter thermischer Motorschutz.
Montagehinweise:
Einbau in jeder Lage möglich.
Elektrischer Anschluss:
Erfolgt je nach Ausführung am Klemmenkasten oder am
ausgeführten Kabel.
Netzfrequenz 50 Hz.
Technische Daten
Ausführung : schallgedämmt
Fördervolumen : 11.700 m3/h
FördervolumenNenn : 7.200 m3/h (im opt. Wirkungsgrad)
Druck pfs, Nenn : 676 Pa (im opt. Wirkungsgrad)
Drehzahl nNenn : 1.400 1/min (im opt. Wirkungsgrad)
Drehzahl : 1.400 1/min
Drehzahlsteuerbar : +
Bemessungsspannung : 400 V
Netzfrequenz : 50 Hz
Nennleistung : 2.530 W
INenn : 3,9 A
Schutzart : IP 54
Wärmeklasse : F
Einbauort : Kanal
Einbaulage : beliebig
Material Gehäuse : Stahlblech, verzinkt
Gewicht : 104 kg
Ventilator ausschwenkbar : +
Kanalmaß : 1.000 mm x 500 mm
Breite : 1.080 mm
Höhe : 540 mm
Tiefe : 982 mm
Fördermitteltemperatur : -25  C bis 50  C
Verpackungseinheit : 1 Stück
Sortiment : E
GTIN (EAN) : 4012799868118
Hersteller: MAICO
DSK 56 EC Schallgedämmter Kanalventilator
Artikelnummer: 0086.0811
Menge: 1,000 Stck

**10.688 DSK 50/4 Schallgedämmter Kanalventilator Schallgedämmter Radial-Kanalventilator, Drehstrom, Kanalmaß 800 mm x 5**
Merkmale:
Einbau in rechteckige Lüftungskanäle.
Mit schalldämmender glasseidenkaschierter Steinwolle
für erhöhte Ansprüche an besonders niedrige
Geräuschpegel.
Geringer Platzbedarf durch kompakte Abmessungen.
Flanschprofile an der Saug- und Druckseite. Ausnahme:
DSK 31/4 ohne Flanschprofil, zur Montage von
Anbauteilen sind Gewindebuchsen direkt im Gehäuse
angebracht.
Radiallaufräder mit rückwärtsgekrümmten Schaufeln.
Statisch und dynamisch gewuchtet gemäß DIN ISO 1940,
Wuchtgüte 6,3.
Zur Vermeidung von Schwingungsübertragungen auf das
Kanalsystem elastischen Verbindungsstutzen ELP
verwenden.
Förderrichtung:
Förder- und Drehrichtung sind auf dem Ventilatorgehäuse
durch Pfeile gekennzeichnet.
Motor:
Motor für den Dauerbetrieb ausgelegt.
Drehzahlsteuerbar mit Frequenzumrichter MFU oder
Transformator.
Robuster Motor mit Kugellager, wartungsfrei.
Thermischer Überlastungsschutz serienmäßig.
Die Anschlüsse sind potenzialfrei auf Klemmen geführt
und müssen an einen Motorvollschutzschalter MV 25 oder
den Steuerstromkreis eines Schützes angeschlossen
werden.
Montagehinweise:
Einbau in jeder Lage möglich.
Technische Daten
Fördervolumen : 8.230 m3/h
Drehzahl : 1.395 1/min
Drehzahlsteuerbar : +
Bemessungsspannung : 400 V
Netzfrequenz : 50 Hz
Nennleistung : 1.800 W
IMax : 3,9 A
Schutzart : IP 44
Wärmeklasse : F
Netzzuleitung : 5 x 1,5 mm2
Einbauort : Kanal
Einbaulage : senkrecht / waagerecht
Material Gehäuse : Stahlblech, verzinkt
Gewicht : 81 kg
Schwenkbar : +
Ventilator ausschwenkbar : +
Kanalmaß : 800 mm x 500 mm
Breite : 882 mm
Höhe : 520 mm
Tiefe : 880 mm
Fördermitteltemperatur bei IMax : -20  C bis 55  C
Verpackungseinheit : 1 Stück
Sortiment : D
GTIN (EAN) : 4012799866473
Hersteller: MAICO
DSK 50/4 Schallgedämmter Kanalventilator
Artikelnummer: 0086.0647
Menge: 1,000 Stck

**10.689 DSK 56/4 Schallgedämmter Kanalventilator Schallgedämmter Radial-Kanalventilator, Drehstrom, Kanalmaß 1000 x 500**
Merkmale:
Einbau in rechteckige Lüftungskanäle.
Mit schalldämmender glasseidenkaschierter Steinwolle
für erhöhte Ansprüche an besonders niedrige
Geräuschpegel.
Geringer Platzbedarf durch kompakte Abmessungen.
Flanschprofile an der Saug- und Druckseite. Ausnahme:
DSK 31/4 ohne Flanschprofil, zur Montage von
Anbauteilen sind Gewindebuchsen direkt im Gehäuse
angebracht.
Radiallaufräder mit rückwärtsgekrümmten Schaufeln.
Statisch und dynamisch gewuchtet gemäß DIN ISO 1940,
Wuchtgüte 6,3.
Zur Vermeidung von Schwingungsübertragungen auf das
Kanalsystem elastischen Verbindungsstutzen ELP
verwenden.
Förderrichtung:
Förder- und Drehrichtung sind auf dem Ventilatorgehäuse
durch Pfeile gekennzeichnet.
Motor:
Motor für den Dauerbetrieb ausgelegt.
Drehzahlsteuerbar mit Frequenzumrichter MFU oder
Transformator.
Robuster Motor mit Kugellager, wartungsfrei.
Thermischer Überlastungsschutz serienmäßig.
Die Anschlüsse sind potenzialfrei auf Klemmen geführt
und müssen an einen Motorvollschutzschalter MV 25 oder
den Steuerstromkreis eines Schützes angeschlossen
werden.
Montagehinweise:
Einbau in jeder Lage möglich.
Technische Daten
Fördervolumen : 10.220 m3/h
Drehzahl : 1.365 1/min
Drehzahlsteuerbar : +
Bemessungsspannung : 400 V
Netzfrequenz : 50 Hz
Nennleistung : 2.010 W
IMax : 4,8 A
Schutzart : IP 44
Wärmeklasse : F
Netzzuleitung : 5 x 1,5 mm2
Einbauort : Kanal
Einbaulage : senkrecht / waagerecht
Material Gehäuse : Stahlblech, verzinkt
Gewicht : 110 kg
Schwenkbar : +
Ventilator ausschwenkbar : +
Kanalmaß : 1.000 mm x 500 mm
Breite : 982 mm
Höhe : 520 mm
Tiefe : 1.080 mm
Fördermitteltemperatur bei IMax : -20  C bis 50  C
Verpackungseinheit : 1 Stück
Sortiment : D
GTIN (EAN) : 4012799866480
Hersteller: MAICO
DSK 56/4 Schallgedämmter Kanalventilator
Artikelnummer: 0086.0648
Menge: 1,000 Stck

**10.690 KFR 6030 Schallgedämmte Flachbox für Abluft Schallgedämmte Flachbox für Abluft mit Radial-Ventilator und Verschlus**
Ausführung KFR-A, KFD-A Abluft:
Schallgedämmte Flachbox zur Entlüftung.
Mit Ventilator und Verschlussklappe mit Stellmotor.
Steuerung über Bedienteil, das im Zuluftgerät enthalten
ist - kein separates Bedienteil notwendig.
Merkmale:
Kompaktgerät für Zu- oder Abluft.
Gehäuse ist mit 30 mm Steinwolle wärme- und
schallgedämmt.
Interne Druckverluste sind aufgrund großer
Durchströmflächen sehr gering. Die Gehäuse sind innen
und außen sehr glatt und dicht. Dadurch sehr leise,
wenig interne Luftgeräusche, einfach zu reinigen.
Keine aufwändige Verdrahtung oder Installation von
Anbauteilen erforderlich, da alle Komponenten
betriebsbereit montiert sind.
Bedienteil im Lieferumfang des Zuluftgeräts enthalten.
Auslegungshinweise für Wasser-Lufterhitzer im Internet
abrufbar.
Schutzart IP 43.
Bedienteil:
Mit einem Bedienteil lassen sich eine Zuluft- und eine
Abluft-Flachbox gemeinsam steuern.
Zuluft-Flachbox KFR / KFD und KFR-K / KFD-K: Bedienteil
im Lieferumfang enthalten.
Abluft-Flachbox KFR-A / KFD-A: Kein Bedienteil
enthalten, Steuerung über Bedienteil der
Zuluft-Flachbox oder Transformator.
Wenn kein KFR-A / KFD-A an das Bedienteil angeschlossen
ist, kann stattdessen ein 230 V-transformatorisch
regelbarer Ventilator mitgeregelt werden (z. B. EKR,
ESQ). Beachte: Die Stromaufnahme des Abluftgeräts darf
die des Zuluftgeräts nicht übersteigen.
Folgende Funktionen übernimmt das Bedienteil:
Betriebsartenwahl (Zuluft/Umluft).
Ventilatorsteuerung 3-stufig.
Anzeige der aktuellen Betriebsart und der
Solltemperatur.
Temperatur-Sollwertvorgabe am Bedienteil.
Ansteuerung eines Stellantriebs z.B. von Heizkreis-/
oder Kühlkreis.
Freigabesignal an Kältemaschine.
Ansteuerung einer Heizungsumwälzpumpe.
Störungsanzeige mit LED und Fehlercode am Bedienteil.
Minimal- und Maximalbegrenzung der Zulufttemperatur.
Frostschutzüberwachung des Wasser-Lufterhitzers.
Luftfilterüberwachung mittels Differenzdruckmessung.
Am Bedienteil integrierter Raumtemperaturfühler.
Ansteuerung des Stellmotors für die Verschlussklappe.
Montagehinweise:
Infolge der effizienten Schall- und Wärmedämmung kann
das Gerät direkt in abgehängte Decken eingebaut werden.
Montagewinkel im Lieferumfang enthalten.
Nur waagerecht einbauen.
Technische Daten
Fördervolumen : 3.220 m3/h (Erforderlich Delta pfs min
= 300 Pa)
Drehzahl : 2.100 1/min
Luftrichtung : Entlüftung
Drehzahlsteuerbar : +
Bemessungsspannung : 230 V
Netzfrequenz : 50 Hz
Nennleistung : 1.440 W
INenn : 6,3 A
IMax : 6,6 A
Schutzart : IP 43
Schutzart Bedienteil : IP 00
Einbauort : Kanal
Material Gehäuse : Stahlblech, verzinkt
Gewicht : 41,5 kg
Filterklasse : -
Kanalmaß : 600 mm x 300 mm
Breite : 530 mm
Höhe : 367 mm
Tiefe : 667 mm
Fördermitteltemperatur bei Nennstrom : 45  C
Fördermitteltemperatur bei IMax : 45  C
Verpackungseinheit : 1 Stück
Sortiment : K
GTIN (EAN) : 4012799809562
Hersteller: MAICO
KFR 6030-A Schallgedämmte Flachbox für Abluft
Artikelnummer: 0080.0956
Menge: 1,000 Stck

**10.691 KFR 9030 Schallgedämmte Flachbox für Abluft Schallgedämmte Flachbox für Abluft mit Radial-Ventilator und Verschlus**
Ausführung KFR-A, KFD-A Abluft:
Schallgedämmte Flachbox zur Entlüftung.
Mit Ventilator und Verschlussklappe mit Stellmotor.
Steuerung über Bedienteil, das im Zuluftgerät enthalten
ist - kein separates Bedienteil notwendig.
Merkmale:
Kompaktgerät für Zu- oder Abluft.
Gehäuse ist mit 30 mm Steinwolle wärme- und
schallgedämmt.
Interne Druckverluste sind aufgrund großer
Durchströmflächen sehr gering. Die Gehäuse sind innen
und außen sehr glatt und dicht. Dadurch sehr leise,
wenig interne Luftgeräusche, einfach zu reinigen.
Keine aufwändige Verdrahtung oder Installation von
Anbauteilen erforderlich, da alle Komponenten
betriebsbereit montiert sind.
Bedienteil im Lieferumfang des Zuluftgeräts enthalten.
Auslegungshinweise für Wasser-Lufterhitzer im Internet
abrufbar.
Schutzart IP 43.
Bedienteil:
Mit einem Bedienteil lassen sich eine Zuluft- und eine
Abluft-Flachbox gemeinsam steuern.
Zuluft-Flachbox KFR / KFD und KFR-K / KFD-K: Bedienteil
im Lieferumfang enthalten.
Abluft-Flachbox KFR-A / KFD-A: Kein Bedienteil
enthalten, Steuerung über Bedienteil der
Zuluft-Flachbox oder Transformator.
Wenn kein KFR-A / KFD-A an das Bedienteil angeschlossen
ist, kann stattdessen ein 230 V-transformatorisch
regelbarer Ventilator mitgeregelt werden (z. B. EKR,
ESQ). Beachte: Die Stromaufnahme des Abluftgeräts darf
die des Zuluftgeräts nicht übersteigen.
Folgende Funktionen übernimmt das Bedienteil:
Betriebsartenwahl (Zuluft/Umluft).
Ventilatorsteuerung 3-stufig.
Anzeige der aktuellen Betriebsart und der
Solltemperatur.
Temperatur-Sollwertvorgabe am Bedienteil.
Ansteuerung eines Stellantriebs z.B. von Heizkreis-/
oder Kühlkreis.
Freigabesignal an Kältemaschine.
Ansteuerung einer Heizungsumwälzpumpe.
Störungsanzeige mit LED und Fehlercode am Bedienteil.
Minimal- und Maximalbegrenzung der Zulufttemperatur.
Frostschutzüberwachung des Wasser-Lufterhitzers.
Luftfilterüberwachung mittels Differenzdruckmessung.
Am Bedienteil integrierter Raumtemperaturfühler.
Ansteuerung des Stellmotors für die Verschlussklappe.
Montagehinweise:
Infolge der effizienten Schall- und Wärmedämmung kann
das Gerät direkt in abgehängte Decken eingebaut werden.
Montagewinkel im Lieferumfang enthalten.
Nur waagerecht einbauen.
Technische Daten
Fördervolumen : 4.330 m3/h (Erforderlich Delta pfs min
= 300 Pa)
Drehzahl : 2.450 1/min
Luftrichtung : Entlüftung
Drehzahlsteuerbar : +
Bemessungsspannung : 230 V
Netzfrequenz : 50 Hz
Nennleistung : 2.040 W
INenn : 8,9 A
IMax : 9,6 A
Schutzart : IP 43
Schutzart Bedienteil : IP 00
Einbauort : Kanal
Material Gehäuse : Stahlblech, verzinkt
Gewicht : 54 kg
Filterklasse : -
Kanalmaß : 900 mm x 300 mm
Breite : 530 mm
Höhe : 367 mm
Tiefe : 967 mm
Fördermitteltemperatur bei Nennstrom : 45  C
Fördermitteltemperatur bei IMax : 45  C
Verpackungseinheit : 1 Stück
Sortiment : K
GTIN (EAN) : 4012799809586
Hersteller: MAICO
KFR 9030-A Schallgedämmte Flachbox für Abluft
Artikelnummer: 0080.0958
Menge: 1,000 Stck

**10.692 KFD 9030 Schallgedämmte Flachbox für Abluft Schallgedämmte Flachbox für Abluft mit Diagonal-Ventilator und Verschl**
Ausführung KFR-A, KFD-A Abluft:
Schallgedämmte Flachbox zur Entlüftung.
Mit Ventilator und Verschlussklappe mit Stellmotor.
Steuerung über Bedienteil, das im Zuluftgerät enthalten
ist - kein separates Bedienteil notwendig.
Merkmale:
Kompaktgerät für Zu- oder Abluft.
Gehäuse ist mit 30 mm Steinwolle wärme- und
schallgedämmt.
Interne Druckverluste sind aufgrund großer
Durchströmflächen sehr gering. Die Gehäuse sind innen
und außen sehr glatt und dicht. Dadurch sehr leise,
wenig interne Luftgeräusche, einfach zu reinigen.
Keine aufwändige Verdrahtung oder Installation von
Anbauteilen erforderlich, da alle Komponenten
betriebsbereit montiert sind.
Bedienteil im Lieferumfang des Zuluftgeräts enthalten.
Auslegungshinweise für Wasser-Lufterhitzer im Internet
abrufbar.
Schutzart IP 43.
Bedienteil:
Mit einem Bedienteil lassen sich eine Zuluft- und eine
Abluft-Flachbox gemeinsam steuern.
Zuluft-Flachbox KFR / KFD und KFR-K / KFD-K: Bedienteil
im Lieferumfang enthalten.
Abluft-Flachbox KFR-A / KFD-A: Kein Bedienteil
enthalten, Steuerung über Bedienteil der
Zuluft-Flachbox oder Transformator.
Wenn kein KFR-A / KFD-A an das Bedienteil angeschlossen
ist, kann stattdessen ein 230 V-transformatorisch
regelbarer Ventilator mitgeregelt werden (z. B. EKR,
ESQ). Beachte: Die Stromaufnahme des Abluftgeräts darf
die des Zuluftgeräts nicht übersteigen.
Folgende Funktionen übernimmt das Bedienteil:
Betriebsartenwahl (Zuluft/Umluft).
Ventilatorsteuerung 3-stufig.
Anzeige der aktuellen Betriebsart und der
Solltemperatur.
Temperatur-Sollwertvorgabe am Bedienteil.
Ansteuerung eines Stellantriebs z.B. von Heizkreis-/
oder Kühlkreis.
Freigabesignal an Kältemaschine.
Ansteuerung einer Heizungsumwälzpumpe.
Störungsanzeige mit LED und Fehlercode am Bedienteil.
Minimal- und Maximalbegrenzung der Zulufttemperatur.
Frostschutzüberwachung des Wasser-Lufterhitzers.
Luftfilterüberwachung mittels Differenzdruckmessung.
Am Bedienteil integrierter Raumtemperaturfühler.
Ansteuerung des Stellmotors für die Verschlussklappe.
Montagehinweise:
Infolge der effizienten Schall- und Wärmedämmung kann
das Gerät direkt in abgehängte Decken eingebaut werden.
Montagewinkel im Lieferumfang enthalten.
Nur waagerecht einbauen.
Technische Daten
Fördervolumen : 4.750 m3/h
Drehzahl : 2.790 1/min
Luftrichtung : Entlüftung
Drehzahlsteuerbar : +
Bemessungsspannung : 230 V
Netzfrequenz : 50 Hz
Nennleistung : 570 W
INenn : 2,5 A
IMax : 3,4 A
Schutzart : IP 43
Schutzart Bedienteil : IP 00
Einbauort : Kanal
Material Gehäuse : Stahlblech, verzinkt
Gewicht : 50 kg
Filterklasse : -
Kanalmaß : 900 mm x 300 mm
Breite : 530 mm
Höhe : 367 mm
Tiefe : 967 mm
Fördermitteltemperatur bei Nennstrom : 55  C
Fördermitteltemperatur bei IMax : 55  C
Verpackungseinheit : 1 Stück
Sortiment : K
GTIN (EAN) : 4012799809593
Hersteller: MAICO
KFD 9030-A Schallgedämmte Flachbox für Abluft
Artikelnummer: 0080.0959
Menge: 1,000 Stck

**10.693 KFD 9040 Schallgedämmte Flachbox für Abluft Schallgedämmte Flachbox für Abluft mit Diagonal-Ventilator und Verschl**
Ausführung KFR-A, KFD-A Abluft:
Schallgedämmte Flachbox zur Entlüftung.
Mit Ventilator und Verschlussklappe mit Stellmotor.
Steuerung über Bedienteil, das im Zuluftgerät enthalten
ist - kein separates Bedienteil notwendig.
Merkmale:
Kompaktgerät für Zu- oder Abluft.
Gehäuse ist mit 30 mm Steinwolle wärme- und
schallgedämmt.
Interne Druckverluste sind aufgrund großer
Durchströmflächen sehr gering. Die Gehäuse sind innen
und außen sehr glatt und dicht. Dadurch sehr leise,
wenig interne Luftgeräusche, einfach zu reinigen.
Keine aufwändige Verdrahtung oder Installation von
Anbauteilen erforderlich, da alle Komponenten
betriebsbereit montiert sind.
Bedienteil im Lieferumfang des Zuluftgeräts enthalten.
Auslegungshinweise für Wasser-Lufterhitzer im Internet
abrufbar.
Schutzart IP 43.
Bedienteil:
Mit einem Bedienteil lassen sich eine Zuluft- und eine
Abluft-Flachbox gemeinsam steuern.
Zuluft-Flachbox KFR / KFD und KFR-K / KFD-K: Bedienteil
im Lieferumfang enthalten.
Abluft-Flachbox KFR-A / KFD-A: Kein Bedienteil
enthalten, Steuerung über Bedienteil der
Zuluft-Flachbox oder Transformator.
Wenn kein KFR-A / KFD-A an das Bedienteil angeschlossen
ist, kann stattdessen ein 230 V-transformatorisch
regelbarer Ventilator mitgeregelt werden (z. B. EKR,
ESQ). Beachte: Die Stromaufnahme des Abluftgeräts darf
die des Zuluftgeräts nicht übersteigen.
Folgende Funktionen übernimmt das Bedienteil:
Betriebsartenwahl (Zuluft/Umluft).
Ventilatorsteuerung 3-stufig.
Anzeige der aktuellen Betriebsart und der
Solltemperatur.
Temperatur-Sollwertvorgabe am Bedienteil.
Ansteuerung eines Stellantriebs z.B. von Heizkreis-/
oder Kühlkreis.
Freigabesignal an Kältemaschine.
Ansteuerung einer Heizungsumwälzpumpe.
Störungsanzeige mit LED und Fehlercode am Bedienteil.
Minimal- und Maximalbegrenzung der Zulufttemperatur.
Frostschutzüberwachung des Wasser-Lufterhitzers.
Luftfilterüberwachung mittels Differenzdruckmessung.
Am Bedienteil integrierter Raumtemperaturfühler.
Ansteuerung des Stellmotors für die Verschlussklappe.
Montagehinweise:
Infolge der effizienten Schall- und Wärmedämmung kann
das Gerät direkt in abgehängte Decken eingebaut werden.
Montagewinkel im Lieferumfang enthalten.
Nur waagerecht einbauen.
Technische Daten
Fördervolumen : 6.790 m3/h
Drehzahl : 2.745 1/min
Luftrichtung : Entlüftung
Drehzahlsteuerbar : +
Bemessungsspannung : 230 V
Netzfrequenz : 50 Hz
Nennleistung : 1.090 W
INenn : 4,9 A
IMax : 6,5 A
Schutzart : IP 43
Schutzart Bedienteil : IP 00
Einbauort : Kanal
Material Gehäuse : Stahlblech, verzinkt
Gewicht : 77 kg
Filterklasse : -
Kanalmaß : 900 mm x 400 mm
Breite : 530 mm
Höhe : 367 mm
Tiefe : 967 mm
Fördermitteltemperatur bei Nennstrom : 55  C
Fördermitteltemperatur bei IMax : 55  C
Verpackungseinheit : 1 Stück
Sortiment : K
GTIN (EAN) : 4012799809609
Hersteller: MAICO
KFD 9040-A Schallgedämmte Flachbox für Abluft
Artikelnummer: 0080.0960
Menge: 1,000 Stck

**10.694 EZD 25/4 Axialer Dachventilator Axialer Dachventilator, horizontal ausblasend, DN 250, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 750 m3/h
Drehzahl : 1.425 1/min
Laufradtyp : axial
Drehzahlsteuerbar : +
Reversierbarkeit : +
Spannungsart : Wechselstrom
Bemessungsspannung : 230 V
Netzfrequenz : 50 Hz
Nennleistung : 35 W
INenn : 0,14 A
IMax : 0,16 A
Schutzart : IP 54
Wärmeklasse : B
Einbauort : Dach
Einbaulage : senkrecht
Material : Stahlblech, verzinkt
Gewicht : 11,7 kg
Nennweite : 250 mm
Breite : 570 mm
Höhe : 570 mm
Tiefe : 325 mm
Fördermitteltemperatur bei Nennstrom : -20  C bis 60  C
Fördermitteltemperatur bei IMax : -20  C bis 60  C
Verpackungseinheit : 1 Stück
Sortiment : C
GTIN (EAN) : 4012799874874
Hersteller: MAICO
EZD 25/4 D Axialer Dachventilator
Artikelnummer: 0087.0487
Menge: 1,000 Stck

**10.695 EZD 25/4 Axialer Dachventilator Axialer Dachventilator, horizontal ausblasend, DN 250, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 720 m3/h
Drehzahl : 1.280 1/min
Laufradtyp : axial
Drehzahlsteuerbar : +
Reversierbarkeit : -
Spannungsart : Wechselstrom
Bemessungsspannung : 230 V
Netzfrequenz : 50 Hz
Nennleistung : 50 W
INenn : 0,28 A
IMax : 0,28 A
Schutzart : IP 54
Wärmeklasse : B
Einbauort : Dach
Einbaulage : senkrecht
Material : Stahlblech, verzinkt
Gewicht : 11,5 kg
Nennweite : 250 mm
Breite : 570 mm
Höhe : 570 mm
Tiefe : 325 mm
Fördermitteltemperatur bei Nennstrom : -20  C bis 60  C
Fördermitteltemperatur bei IMax : -20  C bis 60  C
Verpackungseinheit : 1 Stück
Sortiment : C
GTIN (EAN) : 4012799874867
Hersteller: MAICO
EZD 25/4 E Axialer Dachventilator
Artikelnummer: 0087.0486
Menge: 1,000 Stck

**10.696 EZD 25/2 Axialer Dachventilator Axialer Dachventilator, horizontal ausblasend, DN 250, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 1.900 m3/h
FördervolumenNenn : 1.290 m3/h (im opt. Wirkungsgrad)
Druck pfs, Nenn : 112 Pa (im opt. Wirkungsgrad)
Drehzahl nNenn : 2.930 1/min (im opt. Wirkungsgrad)
Drehzahl : 2.954 1/min
Laufradtyp : axial
Drehzahlsteuerbar : +
Reversierbarkeit : +
Spannungsart : Wechselstrom
Bemessungsspannung : 230 V
Netzfrequenz : 50 Hz
Nennleistung : 180 W (im opt. Wirkungsgrad)
INenn : 1 A (im opt. Wirkungsgrad)
IMax : 1,3 A
Schutzart : IP 55
Wärmeklasse : F
Einbauort : Dach
Einbaulage : senkrecht
Material : Stahlblech, verzinkt
Gewicht : 16,9 kg
Nennweite : 250 mm
Breite : 570 mm
Höhe : 570 mm
Tiefe : 325 mm
Fördermitteltemperatur bei Nennstrom : -20  C bis 60  C
Fördermitteltemperatur bei IMax : -20  C bis 60  C
Verpackungseinheit : 1 Stück
Sortiment : C
GTIN (EAN) : 4012799872023
Technische Daten nach ErP im Best Efficiency Point
(BEP)
Gesamteffizienz e : 29,2 %
Messkategorie : C
Effizienzkategorie : statisch
Effizienzgrad N : 40,2
Herstellungsjahr : siehe Typenschild
Herstellername / Amtliche Registriernummer /
Niederlassungsort des Herstellers : Maico
Elektroapparate-Fabrik GmbH / Registergericht
Freiburg, HRB 601233 / Villingen-Schwenningen
Art.-Nr. : 0087.0202
PBEP / FördervolumenBEP / Pfs, BEP : 0,185 kW / 1.570
m3/h / 124 Pa
nBEP : 2.920 1/min
spezifisches Verhältnis : ca. 1
Informationen zur Zerlegung und Entsorgung : siehe
Montageanleitung
Informationen zu Einbau, Betrieb und Instandhaltung :
siehe Montageanleitung
Verwendete Gegenstände bei der Effizienz-Messung, die
nicht durch die Messkategorie beschrieben sind :
Ermittlung der Energieeffizienz ohne Schutzgitter und
Dachhaube.
SchallleistungspegelLWA7 : 86 dB(A)
Technische Daten nach ErP im Best Efficiency Point
(BEP)
Gesamteffizienz e : 29,2 %
Messkategorie : C
Effizienzkategorie : statisch
Effizienzgrad N : 40,2
Herstellungsjahr : siehe Typenschild
Herstellername / Amtliche Registriernummer /
Niederlassungsort des Herstellers : Maico
Elektroapparate-Fabrik GmbH / Registergericht
Freiburg, HRB 601233 / Villingen-Schwenningen
Art.-Nr. : 0087.0202
PBEP / FördervolumenBEP / Pfs, BEP : 0,185 kW / 1.570
m3/h / 124 Pa
nBEP : 2.920 1/min
spezifisches Verhältnis : ca. 1
Informationen zur Zerlegung und Entsorgung : siehe
Montageanleitung
Informationen zu Einbau, Betrieb und Instandhaltung :
siehe Montageanleitung
Verwendete Gegenstände bei der Effizienz-Messung, die
nicht durch die Messkategorie beschrieben sind :
Ermittlung der Energieeffizienz ohne Schutzgitter und
Dachhaube.
SchallleistungspegelLWA7 : 86 dB(A)
Hersteller: MAICO
EZD 25/2 B Axialer Dachventilator
Artikelnummer: 0087.0202
Menge: 1,000 Stck

**10.697 DZD 25/4 Axialer Dachventilator Axialer Dachventilator, horizontal ausblasend, DN 250, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 800 m3/h
Drehzahl : 1.425 1/min
Laufradtyp : axial
Drehzahlsteuerbar : +
Reversierbarkeit : +
Spannungsart : Drehstrom
Bemessungsspannung : 400 V
Netzfrequenz : 50 Hz
Nennleistung : 50 W
IMax : 0,14 A
Schutzart : IP 54
Wärmeklasse : B
Netzzuleitung : 5 x 1,5 mm2
Einbauort : Dach
Einbaulage : senkrecht
Material : Stahlblech, verzinkt
Gewicht : 11,5 kg
Nennweite : 250 mm
Breite : 570 mm
Höhe : 570 mm
Tiefe : 325 mm
Fördermitteltemperatur bei Nennstrom : -20  C bis 60  C
Fördermitteltemperatur bei IMax : -20  C bis 60  C
Verpackungseinheit : 1 Stück
Sortiment : C
GTIN (EAN) : 4012799874904
Hersteller: MAICO
DZD 25/4 D Axialer Dachventilator
Artikelnummer: 0087.0490
Menge: 1,000 Stck

**10.698 DZD 25/2 Axialer Dachventilator Axialer Dachventilator, horizontal ausblasend, DN 250, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 1.840 m3/h
FördervolumenNenn : 1.100 m3/h (im opt. Wirkungsgrad)
Druck pfs, Nenn : 125 Pa (im opt. Wirkungsgrad)
Drehzahl nNenn : 2.830 1/min (im opt. Wirkungsgrad)
Drehzahl : 2.844 1/min
Laufradtyp : axial
Drehzahlsteuerbar : +
Reversierbarkeit : +
Spannungsart : Drehstrom
Bemessungsspannung : 400 V
Netzfrequenz : 50 Hz
Nennleistung : 170 W (im opt. Wirkungsgrad)
INenn : 0,35 A (im opt. Wirkungsgrad)
IMax : 0,4 A
Schutzart : IP 55
Wärmeklasse : B
Netzzuleitung : 7 x 1,5 mm2
Einbauort : Dach
Einbaulage : senkrecht
Material : Stahlblech, verzinkt
Gewicht : 14,2 kg
Nennweite : 250 mm
Breite : 570 mm
Höhe : 570 mm
Tiefe : 325 mm
Fördermitteltemperatur bei Nennstrom : -20  C bis 60  C
Fördermitteltemperatur bei IMax : -20  C bis 60  C
Verpackungseinheit : 1 Stück
Sortiment : C
GTIN (EAN) : 4012799872139
Technische Daten nach ErP im Best Efficiency Point
(BEP)
Gesamteffizienz e : 29,2 %
Messkategorie : C
Effizienzkategorie : statisch
Effizienzgrad N : 40,2
Herstellungsjahr : siehe Typenschild
Herstellername / Amtliche Registriernummer /
Niederlassungsort des Herstellers : Maico
Elektroapparate-Fabrik GmbH / Registergericht
Freiburg, HRB 601233 / Villingen-Schwenningen
Art.-Nr. : 0087.0213
PBEP / FördervolumenBEP / Pfs, BEP : 0,179 kW / 1.540
m3/h / 122 Pa
nBEP : 2.853 1/min
spezifisches Verhältnis : ca. 1
Informationen zur Zerlegung und Entsorgung : siehe
Montageanleitung
Informationen zu Einbau, Betrieb und Instandhaltung :
siehe Montageanleitung
Verwendete Gegenstände bei der Effizienz-Messung, die
nicht durch die Messkategorie beschrieben sind :
Ermittlung der Energieeffizienz ohne Schutzgitter und
Dachhaube.
SchallleistungspegelLWA7 : 91 dB(A)
Technische Daten nach ErP im Best Efficiency Point
(BEP)
Gesamteffizienz e : 29,2 %
Messkategorie : C
Effizienzkategorie : statisch
Effizienzgrad N : 40,2
Herstellungsjahr : siehe Typenschild
Herstellername / Amtliche Registriernummer /
Niederlassungsort des Herstellers : Maico
Elektroapparate-Fabrik GmbH / Registergericht
Freiburg, HRB 601233 / Villingen-Schwenningen
Art.-Nr. : 0087.0213
PBEP / FördervolumenBEP / Pfs, BEP : 0,179 kW / 1.540
m3/h / 122 Pa
nBEP : 2.853 1/min
spezifisches Verhältnis : ca. 1
Informationen zur Zerlegung und Entsorgung : siehe
Montageanleitung
Informationen zu Einbau, Betrieb und Instandhaltung :
siehe Montageanleitung
Verwendete Gegenstände bei der Effizienz-Messung, die
nicht durch die Messkategorie beschrieben sind :
Ermittlung der Energieeffizienz ohne Schutzgitter und
Dachhaube.
SchallleistungspegelLWA7 : 91 dB(A)
Hersteller: MAICO
DZD 25/2 B Axialer Dachventilator
Artikelnummer: 0087.0213
Menge: 1,000 Stck

**10.699 EZD 30/6 Axialer Dachventilator Axialer Dachventilator, horizontal ausblasend, DN 300, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 880 m3/h
Drehzahl : 940 1/min
Laufradtyp : axial
Drehzahlsteuerbar : +
Reversierbarkeit : +
Spannungsart : Wechselstrom
Bemessungsspannung : 230 V
Netzfrequenz : 50 Hz
Nennleistung : 65 W
INenn : 0,33 A
IMax : 0,33 A
Schutzart : IP 55
Wärmeklasse : B
Einbauort : Dach
Einbaulage : senkrecht
Material : Stahlblech, verzinkt
Gewicht : 15,6 kg
Nennweite : 300 mm
Breite : 570 mm
Höhe : 570 mm
Tiefe : 375 mm
Fördermitteltemperatur bei Nennstrom : -20  C bis 60  C
Fördermitteltemperatur bei IMax : -20  C bis 60  C
Verpackungseinheit : 1 Stück
Sortiment : C
GTIN (EAN) : 4012799872030
Hersteller: MAICO
EZD 30/6 B Axialer Dachventilator
Artikelnummer: 0087.0203
Menge: 1,000 Stck

**10.700 EZD 30/4 Axialer Dachventilator Axialer Dachventilator, horizontal ausblasend, DN 300, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 1.400 m3/h
Drehzahl : 1.450 1/min
Laufradtyp : axial
Drehzahlsteuerbar : +
Reversierbarkeit : +
Spannungsart : Wechselstrom
Bemessungsspannung : 230 V
Netzfrequenz : 50 Hz
Nennleistung : 90 W
INenn : 0,45 A
IMax : 0,45 A
Schutzart : IP 55
Wärmeklasse : B
Einbauort : Dach
Einbaulage : senkrecht
Material : Stahlblech, verzinkt
Gewicht : 16,9 kg
Nennweite : 300 mm
Breite : 660 mm
Höhe : 660 mm
Tiefe : 375 mm
Fördermitteltemperatur bei Nennstrom : -20  C bis 60  C
Fördermitteltemperatur bei IMax : -20  C bis 60  C
Verpackungseinheit : 1 Stück
Sortiment : C
GTIN (EAN) : 4012799872047
Hersteller: MAICO
EZD 30/4 B Axialer Dachventilator
Artikelnummer: 0087.0204
Menge: 1,000 Stck

**10.701 EZD 30/2 Axialer Dachventilator Axialer Dachventilator, horizontal ausblasend, DN 300, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 3.090 m3/h
FördervolumenNenn : 2.060 m3/h (im opt. Wirkungsgrad)
Druck pfs, Nenn : 135 Pa (im opt. Wirkungsgrad)
Drehzahl nNenn : 2.810 1/min (im opt. Wirkungsgrad)
Drehzahl : 2.820 1/min
Laufradtyp : axial
Drehzahlsteuerbar : +
Reversierbarkeit : +
Spannungsart : Wechselstrom
Bemessungsspannung : 230 V
Netzfrequenz : 50 Hz
Nennleistung : 375 W (im opt. Wirkungsgrad)
INenn : 1,7 A (im opt. Wirkungsgrad)
IMax : 2,3 A
Schutzart : IP 55
Wärmeklasse : B
Einbauort : Dach
Einbaulage : senkrecht
Material : Stahlblech, verzinkt
Gewicht : 20,4 kg
Nennweite : 300 mm
Breite : 660 mm
Höhe : 660 mm
Tiefe : 375 mm
Fördermitteltemperatur bei Nennstrom : -20  C bis 60  C
Fördermitteltemperatur bei IMax : -20  C bis 60  C
Verpackungseinheit : 1 Stück
Sortiment : C
GTIN (EAN) : 4012799872054
Technische Daten nach ErP im Best Efficiency Point
(BEP)
Gesamteffizienz e : 34,2 %
Messkategorie : C
Effizienzkategorie : statisch
Effizienzgrad N : 43,1
Herstellungsjahr : siehe Typenschild
Herstellername / Amtliche Registriernummer /
Niederlassungsort des Herstellers : Maico
Elektroapparate-Fabrik GmbH / Registergericht
Freiburg, HRB 601233 / Villingen-Schwenningen
Art.-Nr. : 0087.0205
PBEP / FördervolumenBEP / Pfs, BEP : 0,38 kW / 2.670
m3/h / 175 Pa
nBEP : 2.810 1/min
spezifisches Verhältnis : ca. 1
Informationen zur Zerlegung und Entsorgung : siehe
Montageanleitung
Informationen zu Einbau, Betrieb und Instandhaltung :
siehe Montageanleitung
Verwendete Gegenstände bei der Effizienz-Messung, die
nicht durch die Messkategorie beschrieben sind :
Ermittlung der Energieeffizienz ohne Schutzgitter und
Dachhaube.
SchallleistungspegelLWA7 : 89 dB(A)
Technische Daten nach ErP im Best Efficiency Point
(BEP)
Gesamteffizienz e : 34,2 %
Messkategorie : C
Effizienzkategorie : statisch
Effizienzgrad N : 43,1
Herstellungsjahr : siehe Typenschild
Herstellername / Amtliche Registriernummer /
Niederlassungsort des Herstellers : Maico
Elektroapparate-Fabrik GmbH / Registergericht
Freiburg, HRB 601233 / Villingen-Schwenningen
Art.-Nr. : 0087.0205
PBEP / FördervolumenBEP / Pfs, BEP : 0,38 kW / 2.670
m3/h / 175 Pa
nBEP : 2.810 1/min
spezifisches Verhältnis : ca. 1
Informationen zur Zerlegung und Entsorgung : siehe
Montageanleitung
Informationen zu Einbau, Betrieb und Instandhaltung :
siehe Montageanleitung
Verwendete Gegenstände bei der Effizienz-Messung, die
nicht durch die Messkategorie beschrieben sind :
Ermittlung der Energieeffizienz ohne Schutzgitter und
Dachhaube.
SchallleistungspegelLWA7 : 89 dB(A)
Hersteller: MAICO
EZD 30/2 B Axialer Dachventilator
Artikelnummer: 0087.0205
Menge: 1,000 Stck

**10.702 DZD 30/4 Axialer Dachventilator Axialer Dachventilator, horizontal ausblasend, DN 300, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 1.400 m3/h
Drehzahl : 1.450 1/min
Laufradtyp : axial
Drehzahlsteuerbar : +
Reversierbarkeit : +
Spannungsart : Drehstrom
Bemessungsspannung : 400 V
Netzfrequenz : 50 Hz
Nennleistung : 100 W
INenn : 0,35 A
IMax : 0,35 A
Schutzart : IP 55
Wärmeklasse : B
Netzzuleitung : 7 x 1,5 mm2
Einbauort : Dach
Einbaulage : senkrecht
Material : Stahlblech, verzinkt
Gewicht : 16,9 kg
Nennweite : 300 mm
Breite : 660 mm
Höhe : 660 mm
Tiefe : 375 mm
Fördermitteltemperatur bei Nennstrom : -20  C bis 60  C
Fördermitteltemperatur bei IMax : -20  C bis 60  C
Verpackungseinheit : 1 Stück
Sortiment : C
GTIN (EAN) : 4012799872153
Hersteller: MAICO
DZD 30/4 B Axialer Dachventilator
Artikelnummer: 0087.0215
Menge: 1,000 Stck

**10.703 DZD 30/2 Axialer Dachventilator Axialer Dachventilator, horizontal ausblasend, DN 300, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 3.100 m3/h
FördervolumenNenn : 2.040 m3/h (im opt. Wirkungsgrad)
Druck pfs, Nenn : 135 Pa (im opt. Wirkungsgrad)
Drehzahl nNenn : 2.830 1/min (im opt. Wirkungsgrad)
Drehzahl : 2.920 1/min
Laufradtyp : axial
Drehzahlsteuerbar : +
Reversierbarkeit : +
Spannungsart : Drehstrom
Bemessungsspannung : 400 V
Netzfrequenz : 50 Hz
Nennleistung : 380 W (im opt. Wirkungsgrad)
INenn : 0,85 A (im opt. Wirkungsgrad)
IMax : 1 A
Schutzart : IP 55
Wärmeklasse : B
Netzzuleitung : 7 x 1,5 mm2
Einbauort : Dach
Einbaulage : senkrecht
Material : Stahlblech, verzinkt
Gewicht : 20,1 kg
Nennweite : 300 mm
Breite : 660 mm
Höhe : 660 mm
Tiefe : 375 mm
Fördermitteltemperatur bei Nennstrom : -20  C bis 60  C
Fördermitteltemperatur bei IMax : -20  C bis 60  C
Verpackungseinheit : 1 Stück
Sortiment : C
GTIN (EAN) : 4012799872160
Technische Daten nach ErP im Best Efficiency Point
(BEP)
Gesamteffizienz e : 34,3 %
Messkategorie : C
Effizienzkategorie : statisch
Effizienzgrad N : 43,2
Herstellungsjahr : siehe Typenschild
Herstellername / Amtliche Registriernummer /
Niederlassungsort des Herstellers : Maico
Elektroapparate-Fabrik GmbH / Registergericht
Freiburg, HRB 601233 / Villingen-Schwenningen
Art.-Nr. : 0087.0216
PBEP / FördervolumenBEP / Pfs, BEP : 0,385 kW / 2.640
m3/h / 180 Pa
nBEP : 2.830 1/min
spezifisches Verhältnis : ca. 1
Informationen zur Zerlegung und Entsorgung : siehe
Montageanleitung
Informationen zu Einbau, Betrieb und Instandhaltung :
siehe Montageanleitung
Verwendete Gegenstände bei der Effizienz-Messung, die
nicht durch die Messkategorie beschrieben sind :
Ermittlung der Energieeffizienz ohne Schutzgitter und
Dachhaube.
SchallleistungspegelLWA7 : 89 dB(A)
Technische Daten nach ErP im Best Efficiency Point
(BEP)
Gesamteffizienz e : 34,3 %
Messkategorie : C
Effizienzkategorie : statisch
Effizienzgrad N : 43,2
Herstellungsjahr : siehe Typenschild
Herstellername / Amtliche Registriernummer /
Niederlassungsort des Herstellers : Maico
Elektroapparate-Fabrik GmbH / Registergericht
Freiburg, HRB 601233 / Villingen-Schwenningen
Art.-Nr. : 0087.0216
PBEP / FördervolumenBEP / Pfs, BEP : 0,385 kW / 2.640
m3/h / 180 Pa
nBEP : 2.830 1/min
spezifisches Verhältnis : ca. 1
Informationen zur Zerlegung und Entsorgung : siehe
Montageanleitung
Informationen zu Einbau, Betrieb und Instandhaltung :
siehe Montageanleitung
Verwendete Gegenstände bei der Effizienz-Messung, die
nicht durch die Messkategorie beschrieben sind :
Ermittlung der Energieeffizienz ohne Schutzgitter und
Dachhaube.
SchallleistungspegelLWA7 : 89 dB(A)
Hersteller: MAICO
DZD 30/2 B Axialer Dachventilator
Artikelnummer: 0087.0216
Menge: 1,000 Stck

**10.704 EZD 35/4 Axialer Dachventilator Axialer Dachventilator, horizontal ausblasend, DN 355, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 2.280 m3/h
FördervolumenNenn : 1.330 m3/h (im opt. Wirkungsgrad)
Druck pfs, Nenn : 65 Pa (im opt. Wirkungsgrad)
Drehzahl nNenn : 1.450 1/min (im opt. Wirkungsgrad)
Drehzahl : 1.457 1/min
Laufradtyp : axial
Drehzahlsteuerbar : -
Reversierbarkeit : +
Spannungsart : Wechselstrom
Bemessungsspannung : 230 V
Netzfrequenz : 50 Hz
Nennleistung : 125 W (im opt. Wirkungsgrad)
INenn : 0,5 A (im opt. Wirkungsgrad)
IMax : 0,65 A
Schutzart : IP 55
Wärmeklasse : B
Einbauort : Dach
Einbaulage : senkrecht
Material : Stahlblech, verzinkt
Gewicht : 24,4 kg
Nennweite : 355 mm
Breite : 720 mm
Höhe : 720 mm
Tiefe : 380 mm
Fördermitteltemperatur bei Nennstrom : -20  C bis 60  C
Fördermitteltemperatur bei IMax : -20  C bis 60  C
Verpackungseinheit : 1 Stück
Sortiment : C
GTIN (EAN) : 4012799872078
Technische Daten nach ErP im Best Efficiency Point
(BEP)
Gesamteffizienz e : 31,4 %
Messkategorie : C
Effizienzkategorie : statisch
Effizienzgrad N : 43,6
Herstellungsjahr : siehe Typenschild
Herstellername / Amtliche Registriernummer /
Niederlassungsort des Herstellers : Maico
Elektroapparate-Fabrik GmbH / Registergericht
Freiburg, HRB 601233 / Villingen-Schwenningen
Art.-Nr. : 0087.0207
PBEP / FördervolumenBEP / Pfs, BEP : 0,12 kW / 2.090
m3/h / 65 Pa
nBEP : 1.455 1/min
spezifisches Verhältnis : ca. 1
Informationen zur Zerlegung und Entsorgung : siehe
Montageanleitung
Informationen zu Einbau, Betrieb und Instandhaltung :
siehe Montageanleitung
Verwendete Gegenstände bei der Effizienz-Messung, die
nicht durch die Messkategorie beschrieben sind :
Ermittlung der Energieeffizienz ohne Schutzgitter und
Dachhaube.
SchallleistungspegelLWA7 : 78 dB(A)
Technische Daten nach ErP im Best Efficiency Point
(BEP)
Gesamteffizienz e : 31,4 %
Messkategorie : C
Effizienzkategorie : statisch
Effizienzgrad N : 43,6
Herstellungsjahr : siehe Typenschild
Herstellername / Amtliche Registriernummer /
Niederlassungsort des Herstellers : Maico
Elektroapparate-Fabrik GmbH / Registergericht
Freiburg, HRB 601233 / Villingen-Schwenningen
Art.-Nr. : 0087.0207
PBEP / FördervolumenBEP / Pfs, BEP : 0,12 kW / 2.090
m3/h / 65 Pa
nBEP : 1.455 1/min
spezifisches Verhältnis : ca. 1
Informationen zur Zerlegung und Entsorgung : siehe
Montageanleitung
Informationen zu Einbau, Betrieb und Instandhaltung :
siehe Montageanleitung
Verwendete Gegenstände bei der Effizienz-Messung, die
nicht durch die Messkategorie beschrieben sind :
Ermittlung der Energieeffizienz ohne Schutzgitter und
Dachhaube.
SchallleistungspegelLWA7 : 78 dB(A)
Hersteller: MAICO
EZD 35/4 B Axialer Dachventilator
Artikelnummer: 0087.0207
Menge: 1,000 Stck

**10.705 DZD 35/4 Axialer Dachventilator Axialer Dachventilator, horizontal ausblasend, DN 355, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 2.325 m3/h
FördervolumenNenn : 1.210 m3/h (im opt. Wirkungsgrad)
Druck pfs, Nenn : 80 Pa (im opt. Wirkungsgrad)
Drehzahl nNenn : 1.470 1/min (im opt. Wirkungsgrad)
Drehzahl : 1.478 1/min
Laufradtyp : axial
Drehzahlsteuerbar : +
Reversierbarkeit : +
Spannungsart : Drehstrom
Bemessungsspannung : 400 V
Netzfrequenz : 50 Hz
Nennleistung : 145 W (im opt. Wirkungsgrad)
INenn : 0,57 A (im opt. Wirkungsgrad)
IMax : 0,6 A
Schutzart : IP 55
Wärmeklasse : B
Netzzuleitung : 7 x 1,5 mm2
Einbauort : Dach
Einbaulage : senkrecht
Material : Stahlblech, verzinkt
Gewicht : 23,8 kg
Nennweite : 355 mm
Breite : 720 mm
Höhe : 720 mm
Tiefe : 380 mm
Fördermitteltemperatur bei Nennstrom : -20  C bis 60  C
Fördermitteltemperatur bei IMax : -20  C bis 60  C
Verpackungseinheit : 1 Stück
Sortiment : C
GTIN (EAN) : 4012799872184
Technische Daten nach ErP im Best Efficiency Point
(BEP)
Gesamteffizienz e : 28,8 %
Messkategorie : C
Effizienzkategorie : statisch
Effizienzgrad N : 40,6
Herstellungsjahr : siehe Typenschild
Herstellername / Amtliche Registriernummer /
Niederlassungsort des Herstellers : Maico
Elektroapparate-Fabrik GmbH / Registergericht
Freiburg, HRB 601233 / Villingen-Schwenningen
Art.-Nr. : 0087.0218
PBEP / FördervolumenBEP / Pfs, BEP : 0,135 kW / 2.120
m3/h / 66 Pa
nBEP : 1.475 1/min
spezifisches Verhältnis : ca. 1
Informationen zur Zerlegung und Entsorgung : siehe
Montageanleitung
Informationen zu Einbau, Betrieb und Instandhaltung :
siehe Montageanleitung
Verwendete Gegenstände bei der Effizienz-Messung, die
nicht durch die Messkategorie beschrieben sind :
Ermittlung der Energieeffizienz ohne Schutzgitter und
Dachhaube.
SchallleistungspegelLWA7 : 78 dB(A)
Technische Daten nach ErP im Best Efficiency Point
(BEP)
Gesamteffizienz e : 28,8 %
Messkategorie : C
Effizienzkategorie : statisch
Effizienzgrad N : 40,6
Herstellungsjahr : siehe Typenschild
Herstellername / Amtliche Registriernummer /
Niederlassungsort des Herstellers : Maico
Elektroapparate-Fabrik GmbH / Registergericht
Freiburg, HRB 601233 / Villingen-Schwenningen
Art.-Nr. : 0087.0218
PBEP / FördervolumenBEP / Pfs, BEP : 0,135 kW / 2.120
m3/h / 66 Pa
nBEP : 1.475 1/min
spezifisches Verhältnis : ca. 1
Informationen zur Zerlegung und Entsorgung : siehe
Montageanleitung
Informationen zu Einbau, Betrieb und Instandhaltung :
siehe Montageanleitung
Verwendete Gegenstände bei der Effizienz-Messung, die
nicht durch die Messkategorie beschrieben sind :
Ermittlung der Energieeffizienz ohne Schutzgitter und
Dachhaube.
SchallleistungspegelLWA7 : 78 dB(A)
Hersteller: MAICO
DZD 35/4 B Axialer Dachventilator
Artikelnummer: 0087.0218
Menge: 1,000 Stck

**10.706 EZD 40/4 Axialer Dachventilator Axialer Dachventilator, horizontal ausblasend, DN 400, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 3.330 m3/h
FördervolumenNenn : 1.970 m3/h (im opt. Wirkungsgrad)
Druck pfs, Nenn : 84 Pa (im opt. Wirkungsgrad)
Drehzahl nNenn : 1.400 1/min (im opt. Wirkungsgrad)
Drehzahl : 1.413 1/min
Laufradtyp : axial
Drehzahlsteuerbar : +
Reversierbarkeit : +
Spannungsart : Wechselstrom
Bemessungsspannung : 230 V
Netzfrequenz : 50 Hz
Nennleistung : 235 W (im opt. Wirkungsgrad)
INenn : 0,95 A (im opt. Wirkungsgrad)
IMax : 1,4 A
Schutzart : IP 55
Wärmeklasse : F
Einbauort : Dach
Einbaulage : senkrecht
Material : Stahlblech, verzinkt
Gewicht : 28,7 kg
Nennweite : 400 mm
Breite : 830 mm
Höhe : 830 mm
Tiefe : 415 mm
Fördermitteltemperatur bei Nennstrom : -20  C bis 60  C
Fördermitteltemperatur bei IMax : -20  C bis 60  C
Verpackungseinheit : 1 Stück
Sortiment : C
GTIN (EAN) : 4012799872092
Technische Daten nach ErP im Best Efficiency Point
(BEP)
Gesamteffizienz e : 33,5 %
Messkategorie : C
Effizienzkategorie : statisch
Effizienzgrad N : 43,9
Herstellungsjahr : siehe Typenschild
Herstellername / Amtliche Registriernummer /
Niederlassungsort des Herstellers : Maico
Elektroapparate-Fabrik GmbH / Registergericht
Freiburg, HRB 601233 / Villingen-Schwenningen
Art.-Nr. : 0087.0209
PBEP / FördervolumenBEP / Pfs, BEP : 0,225 kW / 3.270
m3/h / 83 Pa
nBEP : 1.410 1/min
spezifisches Verhältnis : ca. 1
Informationen zur Zerlegung und Entsorgung : siehe
Montageanleitung
Informationen zu Einbau, Betrieb und Instandhaltung :
siehe Montageanleitung
Verwendete Gegenstände bei der Effizienz-Messung, die
nicht durch die Messkategorie beschrieben sind :
Ermittlung der Energieeffizienz ohne Schutzgitter und
Dachhaube.
SchallleistungspegelLWA7 : 80 dB(A)
Technische Daten nach ErP im Best Efficiency Point
(BEP)
Gesamteffizienz e : 33,5 %
Messkategorie : C
Effizienzkategorie : statisch
Effizienzgrad N : 43,9
Herstellungsjahr : siehe Typenschild
Herstellername / Amtliche Registriernummer /
Niederlassungsort des Herstellers : Maico
Elektroapparate-Fabrik GmbH / Registergericht
Freiburg, HRB 601233 / Villingen-Schwenningen
Art.-Nr. : 0087.0209
PBEP / FördervolumenBEP / Pfs, BEP : 0,225 kW / 3.270
m3/h / 83 Pa
nBEP : 1.410 1/min
spezifisches Verhältnis : ca. 1
Informationen zur Zerlegung und Entsorgung : siehe
Montageanleitung
Informationen zu Einbau, Betrieb und Instandhaltung :
siehe Montageanleitung
Verwendete Gegenstände bei der Effizienz-Messung, die
nicht durch die Messkategorie beschrieben sind :
Ermittlung der Energieeffizienz ohne Schutzgitter und
Dachhaube.
SchallleistungspegelLWA7 : 80 dB(A)
Hersteller: MAICO
EZD 40/4 B Axialer Dachventilator
Artikelnummer: 0087.0209
Menge: 1,000 Stck

**10.707 DZD 40/4 Axialer Dachventilator Axialer Dachventilator, horizontal ausblasend, DN 400, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 3.260 m3/h
FördervolumenNenn : 1.770 m3/h (im opt. Wirkungsgrad)
Druck pfs, Nenn : 90 Pa (im opt. Wirkungsgrad)
Drehzahl nNenn : 1.365 1/min (im opt. Wirkungsgrad)
Drehzahl : 1.377 1/min
Laufradtyp : axial
Drehzahlsteuerbar : +
Reversierbarkeit : +
Spannungsart : Drehstrom
Bemessungsspannung : 400 V
Netzfrequenz : 50 Hz
Nennleistung : 244 W (im opt. Wirkungsgrad)
INenn : 0,6 A (im opt. Wirkungsgrad)
IMax : 0,65 A
Schutzart : IP 55
Wärmeklasse : B
Netzzuleitung : 7 x 1,5 mm2
Einbauort : Dach
Einbaulage : senkrecht
Material : Stahlblech, verzinkt
Gewicht : 26,6 kg
Nennweite : 400 mm
Breite : 830 mm
Höhe : 830 mm
Tiefe : 415 mm
Fördermitteltemperatur bei Nennstrom : -20  C bis 60  C
Fördermitteltemperatur bei IMax : -20  C bis 60  C
Verpackungseinheit : 1 Stück
Sortiment : C
GTIN (EAN) : 4012799872221
Technische Daten nach ErP im Best Efficiency Point
(BEP)
Gesamteffizienz e : 29,8 %
Messkategorie : C
Effizienzkategorie : statisch
Effizienzgrad N : 40,1
Herstellungsjahr : siehe Typenschild
Herstellername / Amtliche Registriernummer /
Niederlassungsort des Herstellers : Maico
Elektroapparate-Fabrik GmbH / Registergericht
Freiburg, HRB 601233 / Villingen-Schwenningen
Art.-Nr. : 0087.0222
PBEP / FördervolumenBEP / Pfs, BEP : 0,24 kW / 3.070
m3/h / 84 Pa
nBEP : 1.370 1/min
spezifisches Verhältnis : ca. 1
Informationen zur Zerlegung und Entsorgung : siehe
Montageanleitung
Informationen zu Einbau, Betrieb und Instandhaltung :
siehe Montageanleitung
Verwendete Gegenstände bei der Effizienz-Messung, die
nicht durch die Messkategorie beschrieben sind :
Ermittlung der Energieeffizienz ohne Schutzgitter und
Dachhaube.
SchallleistungspegelLWA7 : 79 dB(A)
Technische Daten nach ErP im Best Efficiency Point
(BEP)
Gesamteffizienz e : 29,8 %
Messkategorie : C
Effizienzkategorie : statisch
Effizienzgrad N : 40,1
Herstellungsjahr : siehe Typenschild
Herstellername / Amtliche Registriernummer /
Niederlassungsort des Herstellers : Maico
Elektroapparate-Fabrik GmbH / Registergericht
Freiburg, HRB 601233 / Villingen-Schwenningen
Art.-Nr. : 0087.0222
PBEP / FördervolumenBEP / Pfs, BEP : 0,24 kW / 3.070
m3/h / 84 Pa
nBEP : 1.370 1/min
spezifisches Verhältnis : ca. 1
Informationen zur Zerlegung und Entsorgung : siehe
Montageanleitung
Informationen zu Einbau, Betrieb und Instandhaltung :
siehe Montageanleitung
Verwendete Gegenstände bei der Effizienz-Messung, die
nicht durch die Messkategorie beschrieben sind :
Ermittlung der Energieeffizienz ohne Schutzgitter und
Dachhaube.
SchallleistungspegelLWA7 : 79 dB(A)
Hersteller: MAICO
DZD 40/4 B Axialer Dachventilator
Artikelnummer: 0087.0222
Menge: 1,000 Stck

**10.708 EZD 50/6 Axialer Dachventilator Axialer Dachventilator, horizontal ausblasend, DN 500, Wechselstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Wechselstrommotor:
Typenreihe EZD.
Bemessungsspannung 230 V, 50 Hz.
Ventilatoren "../B" und "../D": Kondensatormotoren mit
Betriebskondensator im Anschlusskasten.
Ventilatoren "../E": Spaltpolmotoren, nicht
reversierbar.
Schutzart EZD... D und ... E IP 54.
Schutzart EZD... B IP 55.
Elektrischer Anschluss:
Anschlusskabel, ca. 1,7 m lang.
Sicherheitshinweise:
Der Ventilator darf nur in Betrieb genommen werden,
wenn der Berührungsschutz des Laufrades gemäß DIN EN
ISO 13857 gewährleistet ist.
Technische Daten
Fördervolumen : 4.040 m3/h
FördervolumenNenn : 2.560 m3/h (im opt. Wirkungsgrad)
Druck pfs, Nenn : 55 Pa (im opt. Wirkungsgrad)
Drehzahl nNenn : 945 1/min (im opt. Wirkungsgrad)
Drehzahl : 947 1/min
Laufradtyp : axial
Drehzahlsteuerbar : +
Reversierbarkeit : +
Spannungsart : Wechselstrom
Bemessungsspannung : 230 V
Netzfrequenz : 50 Hz
Nennleistung : 245 W (im opt. Wirkungsgrad)
INenn : 1,1 A (im opt. Wirkungsgrad)
IMax : 1,3 A
Schutzart : IP 55
Wärmeklasse : B
Einbauort : Dach
Einbaulage : senkrecht
Material : Stahlblech, verzinkt
Gewicht : 39,7 kg
Nennweite : 500 mm
Breite : 940 mm
Höhe : 940 mm
Tiefe : 420 mm
Fördermitteltemperatur bei Nennstrom : -20  C bis 60  C
Fördermitteltemperatur bei IMax : -20  C bis 60  C
Verpackungseinheit : 1 Stück
Sortiment : C
GTIN (EAN) : 4012799872115
Technische Daten nach ErP im Best Efficiency Point
(BEP)
Gesamteffizienz e : 30,1 %
Messkategorie : C
Effizienzkategorie : statisch
Effizienzgrad N : 40,3
Herstellungsjahr : siehe Typenschild
Herstellername / Amtliche Registriernummer /
Niederlassungsort des Herstellers : Maico
Elektroapparate-Fabrik GmbH / Registergericht
Freiburg, HRB 601233 / Villingen-Schwenningen
Art.-Nr. : 0087.0211
PBEP / FördervolumenBEP / Pfs, BEP : 0,245 kW / 4.350
m3/h / 61 Pa
nBEP : 945 1/min
spezifisches Verhältnis : ca. 1
Informationen zur Zerlegung und Entsorgung : siehe
Montageanleitung
Informationen zu Einbau, Betrieb und Instandhaltung :
siehe Montageanleitung
Verwendete Gegenstände bei der Effizienz-Messung, die
nicht durch die Messkategorie beschrieben sind : -
SchallleistungspegelLWA7 : 79 dB(A)
Technische Daten nach ErP im Best Efficiency Point
(BEP)
Gesamteffizienz e : 30,1 %
Messkategorie : C
Effizienzkategorie : statisch
Effizienzgrad N : 40,3
Herstellungsjahr : siehe Typenschild
Herstellername / Amtliche Registriernummer /
Niederlassungsort des Herstellers : Maico
Elektroapparate-Fabrik GmbH / Registergericht
Freiburg, HRB 601233 / Villingen-Schwenningen
Art.-Nr. : 0087.0211
PBEP / FördervolumenBEP / Pfs, BEP : 0,245 kW / 4.350
m3/h / 61 Pa
nBEP : 945 1/min
spezifisches Verhältnis : ca. 1
Informationen zur Zerlegung und Entsorgung : siehe
Montageanleitung
Informationen zu Einbau, Betrieb und Instandhaltung :
siehe Montageanleitung
Verwendete Gegenstände bei der Effizienz-Messung, die
nicht durch die Messkategorie beschrieben sind : -
SchallleistungspegelLWA7 : 79 dB(A)
Hersteller: MAICO
EZD 50/6 B Axialer Dachventilator
Artikelnummer: 0087.0211
Menge: 1,000 Stck

**10.709 DZD 50/6 Axialer Dachventilator Axialer Dachventilator, horizontal ausblasend, DN 500, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 4.160 m3/h
FördervolumenNenn : 2.450 m3/h (im opt. Wirkungsgrad)
Druck pfs, Nenn : 62 Pa (im opt. Wirkungsgrad)
Drehzahl nNenn : 945 1/min (im opt. Wirkungsgrad)
Drehzahl : 947 1/min
Laufradtyp : axial
Drehzahlsteuerbar : +
Reversierbarkeit : +
Spannungsart : Drehstrom
Bemessungsspannung : 400 V
Netzfrequenz : 50 Hz
Nennleistung : 245 W (im opt. Wirkungsgrad)
INenn : 0,65 A (im opt. Wirkungsgrad)
IMax : 0,7 A
Schutzart : IP 55
Wärmeklasse : B
Netzzuleitung : 7 x 1,5 mm2
Einbauort : Dach
Einbaulage : senkrecht
Material : Stahlblech, verzinkt
Gewicht : 38 kg
Nennweite : 500 mm
Breite : 940 mm
Höhe : 940 mm
Tiefe : 420 mm
Fördermitteltemperatur bei Nennstrom : -20  C bis 60  C
Fördermitteltemperatur bei IMax : -20  C bis 60  C
Verpackungseinheit : 1 Stück
Sortiment : C
GTIN (EAN) : 4012799872252
Technische Daten nach ErP im Best Efficiency Point
(BEP)
Gesamteffizienz e : 30,1 %
Messkategorie : C
Effizienzkategorie : statisch
Effizienzgrad N : 40,4
Herstellungsjahr : siehe Typenschild
Herstellername / Amtliche Registriernummer /
Niederlassungsort des Herstellers : Maico
Elektroapparate-Fabrik GmbH / Registergericht
Freiburg, HRB 601233 / Villingen-Schwenningen
Art.-Nr. : 0087.0225
PBEP / FördervolumenBEP / Pfs, BEP : 0,24 kW / 4.340
m3/h / 60 Pa
nBEP : 945 1/min
spezifisches Verhältnis : ca. 1
Informationen zur Zerlegung und Entsorgung : siehe
Montageanleitung
Informationen zu Einbau, Betrieb und Instandhaltung :
siehe Montageanleitung
Verwendete Gegenstände bei der Effizienz-Messung, die
nicht durch die Messkategorie beschrieben sind :
Ermittlung der Energieeffizienz ohne Schutzgitter und
Dachhaube.
SchallleistungspegelLWA7 : 80 dB(A)
Technische Daten nach ErP im Best Efficiency Point
(BEP)
Gesamteffizienz e : 30,1 %
Messkategorie : C
Effizienzkategorie : statisch
Effizienzgrad N : 40,4
Herstellungsjahr : siehe Typenschild
Herstellername / Amtliche Registriernummer /
Niederlassungsort des Herstellers : Maico
Elektroapparate-Fabrik GmbH / Registergericht
Freiburg, HRB 601233 / Villingen-Schwenningen
Art.-Nr. : 0087.0225
PBEP / FördervolumenBEP / Pfs, BEP : 0,24 kW / 4.340
m3/h / 60 Pa
nBEP : 945 1/min
spezifisches Verhältnis : ca. 1
Informationen zur Zerlegung und Entsorgung : siehe
Montageanleitung
Informationen zu Einbau, Betrieb und Instandhaltung :
siehe Montageanleitung
Verwendete Gegenstände bei der Effizienz-Messung, die
nicht durch die Messkategorie beschrieben sind :
Ermittlung der Energieeffizienz ohne Schutzgitter und
Dachhaube.
SchallleistungspegelLWA7 : 80 dB(A)
Hersteller: MAICO
DZD 50/6 B Axialer Dachventilator
Artikelnummer: 0087.0225
Menge: 1,000 Stck

**10.710 DZD 50/4 Axialer Dachventilator Axialer Dachventilator, horizontal ausblasend, DN 500, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 6.170 m3/h
FördervolumenNenn : 3.600 m3/h (im opt. Wirkungsgrad)
Druck pfs, Nenn : 140 Pa (im opt. Wirkungsgrad)
Drehzahl nNenn : 1.400 1/min (im opt. Wirkungsgrad)
Drehzahl : 1.405 1/min
Laufradtyp : axial
Drehzahlsteuerbar : +
Reversierbarkeit : +
Spannungsart : Drehstrom
Bemessungsspannung : 400 V
Netzfrequenz : 50 Hz
Nennleistung : 665 W (im opt. Wirkungsgrad)
INenn : 1,2 A (im opt. Wirkungsgrad)
IMax : 1,4 A
Schutzart : IP 55
Wärmeklasse : F
Netzzuleitung : 7 x 1,5 mm2
Einbauort : Dach
Einbaulage : senkrecht
Material : Stahlblech, verzinkt
Gewicht : 38,5 kg
Nennweite : 500 mm
Breite : 940 mm
Höhe : 940 mm
Tiefe : 420 mm
Fördermitteltemperatur bei Nennstrom : -20  C bis 60  C
Fördermitteltemperatur bei IMax : -20  C bis 60  C
Verpackungseinheit : 1 Stück
Sortiment : C
GTIN (EAN) : 4012799872269
Technische Daten nach ErP im Best Efficiency Point
(BEP)
Gesamteffizienz e : 36,7 %
Messkategorie : C
Effizienzkategorie : statisch
Effizienzgrad N : 44,2
Herstellungsjahr : siehe Typenschild
Herstellername / Amtliche Registriernummer /
Niederlassungsort des Herstellers : Maico
Elektroapparate-Fabrik GmbH / Registergericht
Freiburg, HRB 601233 / Villingen-Schwenningen
Art.-Nr. : 0087.0226
PBEP / FördervolumenBEP / Pfs, BEP : 0,645 kW / 6.550
m3/h / 130 Pa
nBEP : 1.400 1/min
spezifisches Verhältnis : ca. 1
Informationen zur Zerlegung und Entsorgung : siehe
Montageanleitung
Informationen zu Einbau, Betrieb und Instandhaltung :
siehe Montageanleitung
Verwendete Gegenstände bei der Effizienz-Messung, die
nicht durch die Messkategorie beschrieben sind :
Ermittlung der Energieeffizienz ohne Schutzgitter und
Dachhaube.
SchallleistungspegelLWA7 : 91 dB(A)
Technische Daten nach ErP im Best Efficiency Point
(BEP)
Gesamteffizienz e : 36,7 %
Messkategorie : C
Effizienzkategorie : statisch
Effizienzgrad N : 44,2
Herstellungsjahr : siehe Typenschild
Herstellername / Amtliche Registriernummer /
Niederlassungsort des Herstellers : Maico
Elektroapparate-Fabrik GmbH / Registergericht
Freiburg, HRB 601233 / Villingen-Schwenningen
Art.-Nr. : 0087.0226
PBEP / FördervolumenBEP / Pfs, BEP : 0,645 kW / 6.550
m3/h / 130 Pa
nBEP : 1.400 1/min
spezifisches Verhältnis : ca. 1
Informationen zur Zerlegung und Entsorgung : siehe
Montageanleitung
Informationen zu Einbau, Betrieb und Instandhaltung :
siehe Montageanleitung
Verwendete Gegenstände bei der Effizienz-Messung, die
nicht durch die Messkategorie beschrieben sind :
Ermittlung der Energieeffizienz ohne Schutzgitter und
Dachhaube.
SchallleistungspegelLWA7 : 91 dB(A)
Hersteller: MAICO
DZD 50/4 B Axialer Dachventilator
Artikelnummer: 0087.0226
Menge: 1,000 Stck

**10.711 DZD 60/6 Axialer Dachventilator Axialer Dachventilator, horizontal ausblasend, DN 600, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 7.030 m3/h
FördervolumenNenn : 4.320 m3/h (im opt. Wirkungsgrad)
Druck pfs, Nenn : 88 Pa (im opt. Wirkungsgrad)
Drehzahl nNenn : 935 1/min (im opt. Wirkungsgrad)
Drehzahl : 938 1/min
Laufradtyp : axial
Drehzahlsteuerbar : +
Reversierbarkeit : +
Spannungsart : Drehstrom
Bemessungsspannung : 400 V
Netzfrequenz : 50 Hz
Nennleistung : 530 W (im opt. Wirkungsgrad)
INenn : 1,1 A (im opt. Wirkungsgrad)
IMax : 1,3 A
Schutzart : IP 55
Wärmeklasse : F
Netzzuleitung : 7 x 1,5 mm2
Einbauort : Dach
Einbaulage : senkrecht
Material : Stahlblech, verzinkt
Gewicht : 45,5 kg
Nennweite : 600 mm
Breite : 1.100 mm
Höhe : 1.100 mm
Tiefe : 460 mm
Fördermitteltemperatur bei Nennstrom : -20  C bis 60  C
Fördermitteltemperatur bei IMax : -20  C bis 60  C
Verpackungseinheit : 1 Stück
Sortiment : C
GTIN (EAN) : 4012799872283
Technische Daten nach ErP im Best Efficiency Point
(BEP)
Gesamteffizienz e : 32,1 %
Messkategorie : C
Effizienzkategorie : statisch
Effizienzgrad N : 40,3
Herstellungsjahr : siehe Typenschild
Herstellername / Amtliche Registriernummer /
Niederlassungsort des Herstellers : Maico
Elektroapparate-Fabrik GmbH / Registergericht
Freiburg, HRB 601233 / Villingen-Schwenningen
Art.-Nr. : 0087.0228
PBEP / FördervolumenBEP / Pfs, BEP : 0,507 kW / 7.410
m3/h / 79 Pa
nBEP : 935 1/min
spezifisches Verhältnis : ca. 1
Informationen zur Zerlegung und Entsorgung : siehe
Montageanleitung
Informationen zu Einbau, Betrieb und Instandhaltung :
siehe Montageanleitung
Verwendete Gegenstände bei der Effizienz-Messung, die
nicht durch die Messkategorie beschrieben sind :
Ermittlung der Energieeffizienz ohne Schutzgitter und
Dachhaube.
SchallleistungspegelLWA7 : 84 dB(A)
Technische Daten nach ErP im Best Efficiency Point
(BEP)
Gesamteffizienz e : 32,1 %
Messkategorie : C
Effizienzkategorie : statisch
Effizienzgrad N : 40,3
Herstellungsjahr : siehe Typenschild
Herstellername / Amtliche Registriernummer /
Niederlassungsort des Herstellers : Maico
Elektroapparate-Fabrik GmbH / Registergericht
Freiburg, HRB 601233 / Villingen-Schwenningen
Art.-Nr. : 0087.0228
PBEP / FördervolumenBEP / Pfs, BEP : 0,507 kW / 7.410
m3/h / 79 Pa
nBEP : 935 1/min
spezifisches Verhältnis : ca. 1
Informationen zur Zerlegung und Entsorgung : siehe
Montageanleitung
Informationen zu Einbau, Betrieb und Instandhaltung :
siehe Montageanleitung
Verwendete Gegenstände bei der Effizienz-Messung, die
nicht durch die Messkategorie beschrieben sind :
Ermittlung der Energieeffizienz ohne Schutzgitter und
Dachhaube.
SchallleistungspegelLWA7 : 84 dB(A)
Hersteller: MAICO
DZD 60/6 B Axialer Dachventilator
Artikelnummer: 0087.0228
Menge: 1,000 Stck

**10.712 DZD 60/4 Axialer Dachventilator Axial-Dachventilator, horizontal ausblasend, DN600, Drehstrom**
Merkmale:
Gehäuse, Grundplatte, Anstromdüse und Regenschutzhaube
aus verzinktem Stahlblech.
Verzinktes Schutzgitter auf der Ausblasseite,
Berührungsschutz gemäß DIN EN ISO 13857.
Stabile Transportösen ermöglichen einen Transport per
Kran.
8-blättriges Flügelrad aus glasfaserverstärktem
Polyamid. Dynamisch gewuchtet in 2 Ebenen, gemäß
Gütestufe 6.3, DIN ISO 1940, Teil 1.
Für Be- oder Entlüftung umschaltbar (Ausnahme EZD ...
E).
Förderrichtung:
Nachfolgende Abbildung zeigt die Förderrichtung:
Standardförderrichtung: Über den Motor blasend.
Reversierbetrieb: Über den Motor saugend.
Reversierbetrieb (Ausnahme EZD ... E): Der Volumenstrom
verringert sich um ca. 35 % bei anormaler
Förderrichtung.
Motor:
Asynchronmotor.
Reversierbar. Ausnahme: Ventilatoren mit Spaltpolmotor
(".../E").
Thermischer Überlastungsschutz serienmäßig.
Drehstrommotor:
Typenreihe DZD.
Bemessungsspannung 400 V, 50 Hz.
Schutzart DZD... D IP 54.
Schutzart DZD... B und ... E IP 55.
Elektrischer Anschluss:
Anschlusskabel, ca. 1,7 m lang.
Sicherheitshinweise:
Der Ventilator darf nur in Betrieb genommen werden,
wenn der Berührungsschutz des Laufrades gemäß DIN EN
ISO 13857 gewährleistet ist.
Technische Daten
Fördervolumen : 9.920 m3/h
FördervolumenNenn : 6.050 m3/h (im opt. Wirkungsgrad)
Druck pfs, Nenn : 175 Pa (im opt. Wirkungsgrad)
Drehzahl nNenn : 1.330 1/min (im opt. Wirkungsgrad)
Drehzahl : 1.337 1/min
Laufradtyp : axial
Drehzahlsteuerbar : +
Reversierbarkeit : +
Spannungsart : Drehstrom
Bemessungsspannung : 400 V
Netzfrequenz : 50 Hz
Nennleistung : 1.445 W (im opt. Wirkungsgrad)
INenn : 2,4 A (im opt. Wirkungsgrad)
IMax : 3,1 A
Schutzart : IP 55
Wärmeklasse : F
Netzzuleitung : 7 x 1,5 mm2
Einbauort : Dach
Einbaulage : senkrecht
Material : Stahlblech, verzinkt
Gewicht : 62,5 kg
Nennweite : 600 mm
Breite : 1.100 mm
Höhe : 1.100 mm
Tiefe : 460 mm
Fördermitteltemperatur bei Nennstrom : -20  C bis 60  C
Fördermitteltemperatur bei IMax : -20  C bis 60  C
Verpackungseinheit : 1 Stück
Sortiment : C
GTIN (EAN) : 4012799872290
Technische Daten nach ErP im Best Efficiency Point
(BEP)
Gesamteffizienz e : 34,8 %
Messkategorie : C
Effizienzkategorie : statisch
Effizienzgrad N : 40,2
Herstellungsjahr : siehe Typenschild
Herstellername / Amtliche Registriernummer /
Niederlassungsort des Herstellers : Maico
Elektroapparate-Fabrik GmbH / Registergericht
Freiburg, HRB 601233 / Villingen-Schwenningen
Art.-Nr. : 0087.0229
PBEP / FördervolumenBEP / Pfs, BEP : 1,43 kW / 10.490
m3/h / 171 Pa
nBEP : 1.330 1/min
spezifisches Verhältnis : ca. 1
Informationen zur Zerlegung und Entsorgung : siehe
Montageanleitung
Informationen zu Einbau, Betrieb und Instandhaltung :
siehe Montageanleitung
Verwendete Gegenstände bei der Effizienz-Messung, die
nicht durch die Messkategorie beschrieben sind : -
SchallleistungspegelLWA7 : 94 dB(A)
Technische Daten nach ErP im Best Efficiency Point
(BEP)
Gesamteffizienz e : 34,8 %
Messkategorie : C
Effizienzkategorie : statisch
Effizienzgrad N : 40,2
Herstellungsjahr : siehe Typenschild
Herstellername / Amtliche Registriernummer /
Niederlassungsort des Herstellers : Maico
Elektroapparate-Fabrik GmbH / Registergericht
Freiburg, HRB 601233 / Villingen-Schwenningen
Art.-Nr. : 0087.0229
PBEP / FördervolumenBEP / Pfs, BEP : 1,43 kW / 10.490
m3/h / 171 Pa
nBEP : 1.330 1/min
spezifisches Verhältnis : ca. 1
Informationen zur Zerlegung und Entsorgung : siehe
Montageanleitung
Informationen zu Einbau, Betrieb und Instandhaltung :
siehe Montageanleitung
Verwendete Gegenstände bei der Effizienz-Messung, die
nicht durch die Messkategorie beschrieben sind : -
SchallleistungspegelLWA7 : 94 dB(A)
Hersteller: MAICO
DZD 60/4 B Axialer Dachventilator
Artikelnummer: 0087.0229
Menge: 1,000 Stck

**10.713 DRD 18 E Radial-Dachventilator Radial-Dachventilator mit EC-Motor, DN 180**
Merkmale:
Geringe Energieaufnahme dank EC-Technologie.
Formschönes Gehäuse aus Aluminium.
Abdeckung leicht abnehmbar.
Verzinktes Schutzgitter auf der Ausblasseite mit
Berührungsschutz.
Stabile Transportösen ermöglichen einen Transport per
Kran.
Laufrad mit rückwärtsgekrümmten Schaufeln aus
Kunststoff, dynamisch gewuchtet in 2 Ebenen gemäß
Gütestufe 6.3, DIN ISO 1940.
Motor:
Gleichstrommotor.
Bemessungsspannung 230 V, 50 Hz.
Thermischer Überlastungsschutz serienmäßig.
Drehzahlausgang.
Steuereingang 0 - 10 V DC
Sanftanlauf.
Schutzart IP X4 bei geschlossenem Gehäusedeckel.
Elektrischer Anschluss:
Im Klemmenkasten leicht zugänglich nach Abnahme des
Gehäusedeckels.
Sicherheitshinweis:
Bei freier Ansaugung darf der Ventilator nur in den
Betrieb genommen werden, wenn der Berührungsschutz des
Laufrads gewährleistet ist.
Technische Daten
Fördervolumen : 950 m3/h
Drehzahl : 1.990 1/min
Laufradtyp : radial
Drehzahlsteuerbar : +
Reversierbarkeit : -
Spannungsart : Wechselstrom
Bemessungsspannung : 230 V
Netzfrequenz : 50 Hz
Nennleistung : 85 W
IMax : 0,69 A
Schutzart : IP 54
Einbauort : Dach
Einbaulage : senkrecht
Material : Aluminium
Gewicht : 7,1 kg
Nennweite : 180 mm
Breite : 480 mm
Höhe : 270 mm
Tiefe : 480 mm
Fördermitteltemperatur bei IMax : -25  C bis 60  C
Verpackungseinheit : 1 Stück
Sortiment : E
GTIN (EAN) : 4012799871705
Hersteller: MAICO
DRD 18 EC Radial-Dachventilator
Artikelnummer: 0087.0170
Menge: 1,000 Stck

**10.714 DRD 22 E Radial-Dachventilator Radial-Dachventilator mit EC-Motor, DN 224**
Merkmale:
Geringe Energieaufnahme dank EC-Technologie.
Formschönes Gehäuse aus Aluminium.
Abdeckung leicht abnehmbar.
Verzinktes Schutzgitter auf der Ausblasseite mit
Berührungsschutz.
Stabile Transportösen ermöglichen einen Transport per
Kran.
Laufrad mit rückwärtsgekrümmten Schaufeln aus
Kunststoff, dynamisch gewuchtet in 2 Ebenen gemäß
Gütestufe 6.3, DIN ISO 1940.
Motor:
Gleichstrommotor.
Bemessungsspannung 230 V, 50 Hz.
Thermischer Überlastungsschutz serienmäßig.
Drehzahlausgang.
Steuereingang 0 - 10 V DC
Sanftanlauf.
Schutzart IP X4 bei geschlossenem Gehäusedeckel.
Elektrischer Anschluss:
Im Klemmenkasten leicht zugänglich nach Abnahme des
Gehäusedeckels.
Sicherheitshinweis:
Bei freier Ansaugung darf der Ventilator nur in den
Betrieb genommen werden, wenn der Berührungsschutz des
Laufrads gewährleistet ist.
Technische Daten
Fördervolumen : 2.125 m3/h
Drehzahl : 1.840 1/min
Laufradtyp : radial
Drehzahlsteuerbar : +
Reversierbarkeit : -
Spannungsart : Wechselstrom
Bemessungsspannung : 230 V
Netzfrequenz : 50 Hz
Nennleistung : 165 W
IMax : 1,3 A
Schutzart : IP 54
Einbauort : Dach
Einbaulage : senkrecht
Material : Aluminium
Gewicht : 9,3 kg
Nennweite : 224 mm
Breite : 520 mm
Höhe : 331 mm
Tiefe : 520 mm
Fördermitteltemperatur bei IMax : -25  C bis 60  C
Verpackungseinheit : 1 Stück
Sortiment : E
GTIN (EAN) : 4012799871712
Hersteller: MAICO
DRD 22 EC Radial-Dachventilator
Artikelnummer: 0087.0171
Menge: 1,000 Stck

**10.715 DRD 31 E Radial-Dachventilator Radial-Dachventilator mit EC-Motor, DN 315**
Merkmale:
Geringe Energieaufnahme dank EC-Technologie.
Formschönes Gehäuse aus Aluminium.
Abdeckung leicht abnehmbar.
Verzinktes Schutzgitter auf der Ausblasseite mit
Berührungsschutz.
Stabile Transportösen ermöglichen einen Transport per
Kran.
Laufrad mit rückwärtsgekrümmten Schaufeln aus
Kunststoff, dynamisch gewuchtet in 2 Ebenen gemäß
Gütestufe 6.3, DIN ISO 1940.
Motor:
Gleichstrommotor.
Bemessungsspannung 230 V, 50 Hz.
Thermischer Überlastungsschutz serienmäßig.
Drehzahlausgang.
Steuereingang 0 - 10 V DC
Sanftanlauf.
Schutzart IP X4 bei geschlossenem Gehäusedeckel.
Elektrischer Anschluss:
Im Klemmenkasten leicht zugänglich nach Abnahme des
Gehäusedeckels.
Sicherheitshinweis:
Bei freier Ansaugung darf der Ventilator nur in den
Betrieb genommen werden, wenn der Berührungsschutz des
Laufrads gewährleistet ist.
Technische Daten
Fördervolumen : 3.500 m3/h
Drehzahl : 1.570 1/min
Laufradtyp : radial
Drehzahlsteuerbar : +
Reversierbarkeit : -
Spannungsart : Wechselstrom
Bemessungsspannung : 230 V
Netzfrequenz : 50 Hz
Nennleistung : 370 W
IMax : 1,65 A
Schutzart : IP 54
Einbauort : Dach
Einbaulage : senkrecht
Material : Aluminium
Gewicht : 15,8 kg
Nennweite : 315 mm
Breite : 630 mm
Höhe : 400 mm
Tiefe : 630 mm
Fördermitteltemperatur bei IMax : -25  C bis 60  C
Verpackungseinheit : 1 Stück
Sortiment : E
GTIN (EAN) : 4012799871729
Hersteller: MAICO
DRD 31 EC Radial-Dachventilator
Artikelnummer: 0087.0172
Menge: 1,000 Stck

**10.716 EHD 10 Radial-Dachventilator Mini-Dachventilator für den privaten oder gewerblichen Einsatz, DN 100**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 300 m3/h
Laufradtyp : radial
Drehzahlsteuerbar : +
Reversierbarkeit : -
Energieeffizienzklasse : C
Spannungsart : Wechselstrom
Bemessungsspannung : 230 V
Netzfrequenz : 50 Hz
Nennleistung : 50 W
IMax : 0,22 A
Schutzart : IP X5
Netzzuleitung : 3 x 1,5 mm2
Einbauort : Dach
Einbaulage : senkrecht
Material : Stahlblech, verzinkt
Gewicht : 4,5 kg
Nennweite : 100 mm
Breite : 333 mm
Höhe : 333 mm
Tiefe : 261 mm
Fördermitteltemperatur bei IMax : -20  C bis 70  C
Schalldruckpegel : 52 dB(A) (Abstand 3 m,
Freifeldbedingungen)
Verpackungseinheit : 1 Stück
Sortiment : C
GTIN (EAN) : 4012799873006
Hersteller: MAICO
EHD 10 Radial-Dachventilator
Artikelnummer: 0087.0300
Menge: 1,000 Stck

**10.717 EHD 12 Radial-Dachventilator Mini-Dachventilator für den privaten oder gewerblichen Einsatz, DN 125**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 325 m3/h
Laufradtyp : radial
Drehzahlsteuerbar : +
Reversierbarkeit : -
Energieeffizienzklasse : C
Spannungsart : Wechselstrom
Bemessungsspannung : 230 V
Netzfrequenz : 50 Hz
Nennleistung : 49 W
IMax : 0,22 A
Schutzart : IP X5
Netzzuleitung : 3 x 1,5 mm2
Einbauort : Dach
Einbaulage : senkrecht
Material : Stahlblech, verzinkt
Gewicht : 4,4 kg
Nennweite : 125 mm
Breite : 333 mm
Höhe : 333 mm
Tiefe : 261 mm
Fördermitteltemperatur bei IMax : -20  C bis 70  C
Schalldruckpegel : 52 dB(A) (Abstand 3 m,
Freifeldbedingungen)
Verpackungseinheit : 1 Stück
Sortiment : C
GTIN (EAN) : 4012799873013
Hersteller: MAICO
EHD 12 Radial-Dachventilator
Artikelnummer: 0087.0301
Menge: 1,000 Stck

**10.718 EHD 15 Radial-Dachventilator Mini-Dachventilator für den privaten oder gewerblichen Einsatz, DN 150**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 550 m3/h
Laufradtyp : radial
Drehzahlsteuerbar : +
Reversierbarkeit : -
Energieeffizienzklasse : C
Spannungsart : Wechselstrom
Bemessungsspannung : 230 V
Netzfrequenz : 50 Hz
Nennleistung : 82 W
IMax : 0,36 A
Schutzart : IP X5
Netzzuleitung : 3 x 1,5 mm2
Einbauort : Dach
Einbaulage : senkrecht
Material : Stahlblech, verzinkt
Gewicht : 6,7 kg
Nennweite : 150 mm
Breite : 405 mm
Höhe : 405 mm
Tiefe : 302 mm
Fördermitteltemperatur bei IMax : -20  C bis 60  C
Schalldruckpegel : 52 dB(A) (Abstand 3 m,
Freifeldbedingungen)
Verpackungseinheit : 1 Stück
Sortiment : C
GTIN (EAN) : 4012799873020
Hersteller: MAICO
EHD 15 Radial-Dachventilator
Artikelnummer: 0087.0302
Menge: 1,000 Stck

**10.719 EHD 16 Radial-Dachventilator Mini-Dachventilator für den privaten oder gewerblichen Einsatz, DN 160**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 700 m3/h
Laufradtyp : radial
Drehzahlsteuerbar : +
Reversierbarkeit : -
Energieeffizienzklasse : C
Spannungsart : Wechselstrom
Bemessungsspannung : 230 V
Netzfrequenz : 50 Hz
Nennleistung : 102 W
IMax : 0,45 A
Schutzart : IP X5
Netzzuleitung : 3 x 1,5 mm2
Einbauort : Dach
Einbaulage : senkrecht
Material : Stahlblech, verzinkt
Gewicht : 7,1 kg
Nennweite : 160 mm
Breite : 405 mm
Höhe : 405 mm
Tiefe : 302 mm
Fördermitteltemperatur bei IMax : -20  C bis 70  C
Schalldruckpegel : 54 dB(A) (Abstand 3 m,
Freifeldbedingungen)
Verpackungseinheit : 1 Stück
Sortiment : C
GTIN (EAN) : 4012799873037
Hersteller: MAICO
EHD 16 Radial-Dachventilator
Artikelnummer: 0087.0303
Menge: 1,000 Stck

**10.720 EHD 20 Radial-Dachventilator Mini-Dachventilator für den privaten oder gewerblichen Einsatz, DN 200**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 755 m3/h
Laufradtyp : radial
Drehzahlsteuerbar : +
Reversierbarkeit : -
Energieeffizienzklasse : C
Spannungsart : Wechselstrom
Bemessungsspannung : 230 V
Netzfrequenz : 50 Hz
Nennleistung : 107 W
IMax : 0,47 A
Schutzart : IP X5
Netzzuleitung : 3 x 1,5 mm2
Einbauort : Dach
Einbaulage : senkrecht
Material : Stahlblech, verzinkt
Gewicht : 7,7 kg
Nennweite : 200 mm
Breite : 405 mm
Höhe : 405 mm
Tiefe : 302 mm
Fördermitteltemperatur bei IMax : -20  C bis 50  C
Schalldruckpegel : 55 dB(A) (Abstand 3 m,
Freifeldbedingungen)
Verpackungseinheit : 1 Stück
Sortiment : C
GTIN (EAN) : 4012799873044
Hersteller: MAICO
EHD 20 Radial-Dachventilator
Artikelnummer: 0087.0304
Menge: 1,000 Stck

**10.721 EHD 25 Radial-Dachventilator Mini-Dachventilator für den privaten oder gewerblichen Einsatz, DN 250**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 825 m3/h
Laufradtyp : radial
Drehzahlsteuerbar : +
Reversierbarkeit : -
Energieeffizienzklasse : C
Spannungsart : Wechselstrom
Bemessungsspannung : 230 V
Netzfrequenz : 50 Hz
Nennleistung : 148 W
IMax : 0,65 A
Schutzart : IP X5
Netzzuleitung : 3 x 1,5 mm2
Einbauort : Dach
Einbaulage : senkrecht
Material : Stahlblech, verzinkt
Gewicht : 8 kg
Nennweite : 250 mm
Breite : 405 mm
Höhe : 405 mm
Tiefe : 302 mm
Fördermitteltemperatur bei IMax : -20  C bis 50  C
Schalldruckpegel : 55 dB(A) (Abstand 3 m,
Freifeldbedingungen)
Verpackungseinheit : 1 Stück
Sortiment : C
GTIN (EAN) : 4012799873051
Hersteller: MAICO
EHD 25 Radial-Dachventilator
Artikelnummer: 0087.0305
Menge: 1,000 Stck

**10.722 EHD 31 Radial-Dachventilator Mini-Dachventilator für den privaten oder gewerblichen Einsatz, DN 315**
Merkmale:
Platzsparender Dachventilator mit extrem geringen
Abmessungen.
Zur Entlüftung.
Formschönes Gehäuse aus verzinktem und
pulverbeschichtetem Stahlblech.
Abdeckung aus Aluminium.
Die Abdeckung ist für Reinigungsarbeiten leicht
abnehmbar.
Beschichtetes Eingriffschutzgitter.
Radial-Laufrad mit rückwärtsgekrümmten Schaufeln.
Schutzart IP X5.
Motor:
Außenläufer-Kondensatormotor.
Betriebskondensator anschlussfertig im Klemmenkasten.
Drehzahlsteuerbar.
Thermischer Überlastungsschutz serienmäßig.
Robuster Motor mit Kugellager, wartungsfrei.
Montagehinweise:
Dank seines geringen Gewichts wird für den Transport
des EHD auf das Dach kein Kran oder Lastenaufzug
benötigt.
Elektrischer Anschluss:
Anschluss an Klemmleiste im Gehäuse.
Sicherheitshinweise:
Bei freier Ansaugung darf der Ventilator nur in Betrieb
genommen werden, wenn der Berührungsschutz des
Laufrades gemäß DIN EN ISO 13857 gewährleistet ist.
Technische Daten
Fördervolumen : 1.160 m3/h
Laufradtyp : radial
Drehzahlsteuerbar : +
Reversierbarkeit : -
Energieeffizienzklasse : C
Spannungsart : Wechselstrom
Bemessungsspannung : 230 V
Netzfrequenz : 50 Hz
Nennleistung : 247 W
IMax : 1,1 A
Schutzart : IP X5
Netzzuleitung : 3 x 1,5 mm2
Einbauort : Dach
Einbaulage : senkrecht
Material : Stahlblech, verzinkt
Gewicht : 9,8 kg
Nennweite : 315 mm
Breite : 484 mm
Höhe : 484 mm
Tiefe : 358 mm
Fördermitteltemperatur bei IMax : -20  C bis 60  C
Schalldruckpegel : 55 dB(A) (Abstand 3 m,
Freifeldbedingungen)
Verpackungseinheit : 1 Stück
Sortiment : C
GTIN (EAN) : 4012799873068
Hersteller: MAICO
EHD 31 Radial-Dachventilator
Artikelnummer: 0087.0306
Menge: 1,000 Stck

**10.723 EZQ 20/4 Axial-Wandventilator Axial-Wandventilator mit quadratischer Wandplatte, DN200, Wechselstrom**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Wechselstrommotor:
Nicht Reversierbar.
Keine Drehzahlregelung zulässig.
Überlastungsschutz mit MAICO-Motorschutzschalter MVEx
0,4 gewährleisten.
Elektrischer Anschluss:
EZQ/EZS 20 E Ex e: Anschlussleitung ca. 0,5 m lang.
DZQ/DZS ... Ex e: Anschlussleitung ca. 1,7 m lang.
Separater Klemmenkasten, Ex-geschützt, mit
Kabelverschraubung.
Technische Daten
Ausführung : Quadratische Wandplatte
Fördervolumen : 440 m3/h
Drehzahl : 1.340 1/min
Laufradtyp : axial
Drehzahlsteuerbar : -
Reversierbarkeit : -
Spannungsart : Wechselstrom
Bemessungsspannung : 230 V
Netzfrequenz : 50 Hz
Nennleistung : 45 W
cos : 0,61
INenn : 0,32 A
Imax bei UNenn : 0,32 A
Schutzart : IP 54
Wärmeklasse : B
Einbauort : Wand / Decke
Einbauart : Aufputz
Einbaulage : senkrecht / waagerecht
Material Gehäuse : Stahlblech, verzinkt
Gewicht : 4 kg
Nennweite : 200 mm
Breite : 345 mm
Höhe : 345 mm
Tiefe : 170,5 mm
EX-Bezeichnung nach ATEX-Richtlinie : Ex II 2 G
EX-Bezeichnung nach Norm : Ex e IIB + H2 T3 Gb
Ta-Umgebungstemperatur : -20  C < Ta < +40  C
IA/IN : 1,5
Zeit tE : 300 sek
Betriebsart : S1
EG-Baumusterprüfbescheinigung : EX5 00 09 39250 001
Temperaturklasse : T3
Wärmeklasse von Isolierstoffen Th. Cl. : 130 (B)
Verpackungseinheit : 1 Stück
Sortiment : C
GTIN (EAN) : 4012799838500
Hersteller: MAICO
EZQ 20/4 E Ex e Axial-Wandventilator
Artikelnummer: 0083.0850
Menge: 1,000 Stck

**10.724 EZS 20/4 Axial-Wandventilator Axial-Wandventilator mit Stahlwandring, DN200, Wechselstrom, explosion**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Wechselstrommotor:
Nicht Reversierbar.
Keine Drehzahlregelung zulässig.
Überlastungsschutz mit MAICO-Motorschutzschalter MVEx
0,4 gewährleisten.
Elektrischer Anschluss:
EZQ/EZS 20 E Ex e: Anschlussleitung ca. 0,5 m lang.
DZQ/DZS ... Ex e: Anschlussleitung ca. 1,7 m lang.
Separater Klemmenkasten, Ex-geschützt, mit
Kabelverschraubung.
Technische Daten
Ausführung : Stahlwandring
Fördervolumen : 440 m3/h
Drehzahl : 1.340 1/min
Laufradtyp : axial
Drehzahlsteuerbar : -
Reversierbarkeit : -
Spannungsart : Wechselstrom
Bemessungsspannung : 230 V
Netzfrequenz : 50 Hz
Nennleistung : 45 W
cos : 0,61
INenn : 0,32 A
Imax bei UNenn : 0,32 A
Schutzart : IP 54
Wärmeklasse : B
Einbauort : Wand / Decke
Einbauart : Aufputz
Einbaulage : senkrecht / waagerecht
Material Gehäuse : Stahlblech, verzinkt
Gewicht : 3,4 kg
Nennweite : 200 mm
Breite : 345 mm
Höhe : 345 mm
Tiefe : 170,5 mm
EX-Bezeichnung nach ATEX-Richtlinie : Ex II 2 G
EX-Bezeichnung nach Norm : Ex e IIB + H2 T3 Gb
Ta-Umgebungstemperatur : -20  C < Ta < +40  C
IA/IN : 1,5
Zeit tE : 300 sek
Betriebsart : S1
EG-Baumusterprüfbescheinigung : EX5 00 09 39250 001
Temperaturklasse : T3
Wärmeklasse von Isolierstoffen Th. Cl. : 130 (B)
Verpackungseinheit : 1 Stück
Sortiment : C
GTIN (EAN) : 4012799942009
Hersteller: MAICO
EZS 20/4 E Ex e Axial-Wandventilator
Artikelnummer: 0094.0200
Menge: 1,000 Stck

**10.725 DZQ 20/4 Axial-Wandventilator Axial-Wandventilator mit quadratischer Wandplatte, DN200, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 540 m3/h
Drehzahl : 1.490 1/min
Laufradtyp : axial
Drehzahlsteuerbar : +
Reversierbarkeit : +
Spannungsart : Drehstrom
Bemessungsspannung : 400 V
Netzfrequenz : 50 Hz
Nennleistung : 30 W
cos : 0,22
INenn : 0,19 A
Imax bei UNenn : 0,19 A
Schutzart : IP 54
Wärmeklasse : F
Einbauort : Wand / Decke
Einbauart : Aufputz
Einbaulage : senkrecht / waagerecht
Material Gehäuse : Stahlblech, verzinkt
Gewicht : 7,1 kg
Nennweite : 200 mm
Breite : 345 mm
Höhe : 345 mm
Tiefe : 220,5 mm
EX-Bezeichnung nach ATEX-Richtlinie : Ex II 2 G
EX-Bezeichnung nach Norm : Ex e IIB + H2 T4 Gb
Ta-Umgebungstemperatur : -20  C < Ta < +40  C
IA/IN : 3,7
Zeit tA : 450 sek
Betriebsart : S1
PTC DIN 44082 : M 100
EG-Baumusterprüfbescheinigung : EX5 03 06 39250 007
Temperaturklasse : T4
Wärmeklasse von Isolierstoffen Th. Cl. : 155 (F)
Verpackungseinheit : 1 Stück
Sortiment : C
GTIN (EAN) : 4012799831709
Hersteller: MAICO
DZQ 20/4 B Ex e Axial-Wandventilator
Artikelnummer: 0083.0170
Menge: 1,000 Stck

**10.726 DZS 20/4 Axial-Wandventilator Axial-Wandventilator mit Stahlwandring, DN200, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 540 m3/h
Drehzahl : 1.490 1/min
Laufradtyp : axial
Drehzahlsteuerbar : +
Reversierbarkeit : +
Spannungsart : Drehstrom
Bemessungsspannung : 400 V
Netzfrequenz : 50 Hz
Nennleistung : 30 W
cos : 0,22
INenn : 0,19 A
Imax bei UNenn : 0,19 A
Schutzart : IP 54
Wärmeklasse : F
Einbauort : Wand / Decke
Einbauart : Aufputz
Einbaulage : senkrecht / waagerecht
Material Gehäuse : Stahlblech, verzinkt
Gewicht : 6,4 kg
Nennweite : 200 mm
Breite : 345 mm
Höhe : 345 mm
Tiefe : 236 mm
EX-Bezeichnung nach ATEX-Richtlinie : Ex II 2 G
EX-Bezeichnung nach Norm : Ex e IIB + H2 T4 Gb
Ta-Umgebungstemperatur : -20  C < Ta < +40  C
IA/IN : 3,7
Zeit tA : 450 sek
Betriebsart : S1
PTC DIN 44082 : M 100
EG-Baumusterprüfbescheinigung : EX5 03 06 39250 007
Temperaturklasse : T4
Wärmeklasse von Isolierstoffen Th. Cl. : 155 (F)
Verpackungseinheit : 1 Stück
Sortiment : C
GTIN (EAN) : 4012799941163
Hersteller: MAICO
DZS 20/4 B Ex e Axial-Wandventilator
Artikelnummer: 0094.0116
Menge: 1,000 Stck

**10.727 DZQ 20/2 Axial-Wandventilator Axial-Wandventilator mit quadratischer Wandplatte, DN200, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 1.090 m3/h
Drehzahl : 2.950 1/min
Laufradtyp : axial
Drehzahlsteuerbar : +
Reversierbarkeit : +
Spannungsart : Drehstrom
Bemessungsspannung : 400 V
Netzfrequenz : 50 Hz
Nennleistung : 65 W
cos : 0,4
INenn : 0,23 A
Imax bei UNenn : 0,25 A
Schutzart : IP 54
Wärmeklasse : F
Einbauort : Wand / Decke
Einbauart : Aufputz
Einbaulage : senkrecht / waagerecht
Material Gehäuse : Stahlblech, verzinkt
Gewicht : 7,1 kg
Nennweite : 200 mm
Breite : 345 mm
Höhe : 345 mm
Tiefe : 220,5 mm
EX-Bezeichnung nach ATEX-Richtlinie : Ex II 2 G
EX-Bezeichnung nach Norm : Ex e IIB + H2 T4 Gb
Ta-Umgebungstemperatur : -20  C < Ta < +40  C
IA/IN : 7,3
Zeit tA : 69 sek
Betriebsart : S1
PTC DIN 44082 : M 100
EG-Baumusterprüfbescheinigung : EX5 03 06 39250 007
Temperaturklasse : T4
Wärmeklasse von Isolierstoffen Th. Cl. : 155 (F)
Verpackungseinheit : 1 Stück
Sortiment : C
GTIN (EAN) : 4012799831716
Hersteller: MAICO
DZQ 20/2 B Ex e Axial-Wandventilator
Artikelnummer: 0083.0171
Menge: 1,000 Stck

**10.728 DZS 20/2 Axial-Wandventilator Axial-Wandventilator mit Stahlwandring, DN200, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 1.090 m3/h
Drehzahl : 2.950 1/min
Laufradtyp : axial
Drehzahlsteuerbar : +
Reversierbarkeit : +
Spannungsart : Drehstrom
Bemessungsspannung : 400 V
Netzfrequenz : 50 Hz
Nennleistung : 65 W
cos : 0,4
INenn : 0,23 A
Imax bei UNenn : 0,25 A
Schutzart : IP 54
Wärmeklasse : F
Einbauort : Wand / Decke
Einbauart : Aufputz
Einbaulage : senkrecht / waagerecht
Material Gehäuse : Stahlblech, verzinkt
Gewicht : 6,5 kg
Nennweite : 200 mm
Breite : 345 mm
Höhe : 345 mm
Tiefe : 236 mm
EX-Bezeichnung nach ATEX-Richtlinie : Ex II 2 G
EX-Bezeichnung nach Norm : Ex e IIB + H2 T4 Gb
Ta-Umgebungstemperatur : -20  C < Ta < +40  C
IA/IN : 7,3
Zeit tA : 69 sek
Betriebsart : S1
PTC DIN 44082 : M 100
EG-Baumusterprüfbescheinigung : EX5 03 06 39250 007
Temperaturklasse : T4
Wärmeklasse von Isolierstoffen Th. Cl. : 155 (F)
Verpackungseinheit : 1 Stück
Sortiment : C
GTIN (EAN) : 4012799941170
Hersteller: MAICO
DZS 20/2 B Ex e Axial-Wandventilator
Artikelnummer: 0094.0117
Menge: 1,000 Stck

**10.729 DZQ 25/4 Axial-Wandventilator Axial-Wandventilator mit quadratischer Wandplatte, DN250, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 950 m3/h
Drehzahl : 1.475 1/min
Laufradtyp : axial
Drehzahlsteuerbar : +
Reversierbarkeit : +
Spannungsart : Drehstrom
Bemessungsspannung : 400 V
Netzfrequenz : 50 Hz
Nennleistung : 38 W
cos : 0,28
INenn : 0,19 A
Imax bei UNenn : 0,19 A
Schutzart : IP 54
Wärmeklasse : F
Einbauort : Wand / Decke
Einbauart : Aufputz
Einbaulage : senkrecht / waagerecht
Material Gehäuse : Stahlblech, verzinkt
Gewicht : 7,6 kg
Nennweite : 250 mm
Breite : 400 mm
Höhe : 400 mm
Tiefe : 222,5 mm
EX-Bezeichnung nach ATEX-Richtlinie : Ex II 2 G
EX-Bezeichnung nach Norm : Ex e IIB + H2 T4 Gb
Ta-Umgebungstemperatur : -20  C < Ta < +40  C
IA/IN : 3,7
Zeit tA : 450 sek
Betriebsart : S1
PTC DIN 44082 : M 100
EG-Baumusterprüfbescheinigung : EX5 03 06 39250 007
Temperaturklasse : T4
Wärmeklasse von Isolierstoffen Th. Cl. : 155 (F)
Verpackungseinheit : 1 Stück
Sortiment : C
GTIN (EAN) : 4012799831723
Hersteller: MAICO
DZQ 25/4 B Ex e Axial-Wandventilator
Artikelnummer: 0083.0172
Menge: 1,000 Stck

**10.730 DZS 25/4 Axial-Wandventilator Axial-Wandventilator mit Stahlwandring, DN250, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 950 m3/h
Drehzahl : 1.475 1/min
Laufradtyp : axial
Drehzahlsteuerbar : +
Reversierbarkeit : +
Spannungsart : Drehstrom
Bemessungsspannung : 400 V
Netzfrequenz : 50 Hz
Nennleistung : 38 W
cos : 0,28
INenn : 0,19 A
Imax bei UNenn : 0,19 A
Schutzart : IP 54
Wärmeklasse : F
Einbauort : Wand / Decke
Einbauart : Aufputz
Einbaulage : senkrecht / waagerecht
Material Gehäuse : Stahlblech, verzinkt
Gewicht : 7,7 kg
Nennweite : 250 mm
Breite : 400 mm
Höhe : 400 mm
Tiefe : 245 mm
EX-Bezeichnung nach ATEX-Richtlinie : Ex II 2 G
EX-Bezeichnung nach Norm : Ex e IIB + H2 T4 Gb
Ta-Umgebungstemperatur : -20  C < Ta < +40  C
IA/IN : 3,7
Zeit tA : 450 sek
Betriebsart : S1
PTC DIN 44082 : M 100
EG-Baumusterprüfbescheinigung : EX5 03 06 39250 007
Temperaturklasse : T4
Wärmeklasse von Isolierstoffen Th. Cl. : 155 (F)
Verpackungseinheit : 1 Stück
Sortiment : C
GTIN (EAN) : 4012799941187
Hersteller: MAICO
DZS 25/4 B Ex e Axial-Wandventilator
Artikelnummer: 0094.0118
Menge: 1,000 Stck

**10.731 DZQ 25/2 Axial-Wandventilator Axial-Wandventilator mit quadratischer Wandplatte, DN250, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 1.880 m3/h
Drehzahl : 2.880 1/min
Laufradtyp : axial
Drehzahlsteuerbar : +
Reversierbarkeit : +
Spannungsart : Drehstrom
Bemessungsspannung : 400 V
Netzfrequenz : 50 Hz
Nennleistung : 130 W
cos : 0,65
INenn : 0,28 A
Imax bei UNenn : 0,41 A
Schutzart : IP 54
Wärmeklasse : F
Einbauort : Wand / Decke
Einbauart : Aufputz
Einbaulage : senkrecht / waagerecht
Material Gehäuse : Stahlblech, verzinkt
Gewicht : 7,1 kg
Nennweite : 250 mm
Breite : 400 mm
Höhe : 400 mm
Tiefe : 222,5 mm
EX-Bezeichnung nach ATEX-Richtlinie : Ex II 2 G
EX-Bezeichnung nach Norm : Ex e IIB + H2 T4 Gb
Ta-Umgebungstemperatur : -20  C < Ta < +40  C
IA/IN : 6,1
Zeit tA : 69 sek
Betriebsart : S1
PTC DIN 44082 : M 100
EG-Baumusterprüfbescheinigung : EX5 03 06 39250 007
Temperaturklasse : T4
Wärmeklasse von Isolierstoffen Th. Cl. : 155 (F)
Verpackungseinheit : 1 Stück
Sortiment : C
GTIN (EAN) : 4012799831730
Hersteller: MAICO
DZQ 25/2 B Ex e Axial-Wandventilator
Artikelnummer: 0083.0173
Menge: 1,000 Stck

**10.732 DZS 25/2 Axial-Wandventilator Axial-Wandventilator mit Stahlwandring, DN250, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 2.200 m3/h
Drehzahl : 2.880 1/min
Laufradtyp : axial
Drehzahlsteuerbar : +
Reversierbarkeit : +
Spannungsart : Drehstrom
Bemessungsspannung : 400 V
Netzfrequenz : 50 Hz
Nennleistung : 130 W
cos : 0,65
INenn : 0,28 A
Imax bei UNenn : 0,36 A
Schutzart : IP 54
Wärmeklasse : F
Einbauort : Wand / Decke
Einbauart : Aufputz
Einbaulage : senkrecht / waagerecht
Material Gehäuse : Stahlblech, verzinkt
Gewicht : 7 kg
Nennweite : 250 mm
Breite : 400 mm
Höhe : 400 mm
Tiefe : 245 mm
EX-Bezeichnung nach ATEX-Richtlinie : Ex II 2 G
EX-Bezeichnung nach Norm : Ex e IIB + H2 T4 Gb
Ta-Umgebungstemperatur : -20  C < Ta < +40  C
IA/IN : 6,1
Zeit tA : 69 sek
Betriebsart : S1
PTC DIN 44082 : M 100
EG-Baumusterprüfbescheinigung : ES5 03 06 39250 007
Temperaturklasse : T4
Wärmeklasse von Isolierstoffen Th. Cl. : 155 (F)
Verpackungseinheit : 1 Stück
Sortiment : C
GTIN (EAN) : 4012799941194
Hersteller: MAICO
DZS 25/2 B Ex e Axial-Wandventilator
Artikelnummer: 0094.0119
Menge: 1,000 Stck

**10.733 DZQ 30/6 Axial-Wandventilator Axial-Wandventilator mit quadratischer Wandplatte, DN300, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 1.100 m3/h
Drehzahl : 985 1/min
Laufradtyp : axial
Drehzahlsteuerbar : +
Reversierbarkeit : +
Spannungsart : Drehstrom
Bemessungsspannung : 400 V
Netzfrequenz : 50 Hz
Nennleistung : 25 W
cos : 0,27
INenn : 0,12 A
Imax bei UNenn : 0,13 A
Schutzart : IP 54
Wärmeklasse : F
Einbauort : Wand / Decke
Einbauart : Aufputz
Einbaulage : senkrecht / waagerecht
Material Gehäuse : Stahlblech, verzinkt
Gewicht : 12 kg
Nennweite : 300 mm
Breite : 465 mm
Höhe : 465 mm
Tiefe : 255,5 mm
EX-Bezeichnung nach ATEX-Richtlinie : Ex II 2 G
EX-Bezeichnung nach Norm : Ex e IIB + H2 T4 Gb
Ta-Umgebungstemperatur : -20  C < Ta < +40  C
IA/IN : 3,4
Zeit tA : 1390 sek
Betriebsart : S1
PTC DIN 44082 : M 80
EG-Baumusterprüfbescheinigung : EX5 03 06 39250 007
Temperaturklasse : T4
Wärmeklasse von Isolierstoffen Th. Cl. : 155 (F)
Verpackungseinheit : 1 Stück
Sortiment : C
GTIN (EAN) : 4012799831747
Hersteller: MAICO
DZQ 30/6 B Ex e Axial-Wandventilator
Artikelnummer: 0083.0174
Menge: 1,000 Stck

**10.734 DZS 30/6 Axial-Wandventilator Axial-Wandventilator mit Stahlwandring, DN300, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 1.100 m3/h
Drehzahl : 985 1/min
Laufradtyp : axial
Drehzahlsteuerbar : +
Reversierbarkeit : +
Spannungsart : Drehstrom
Bemessungsspannung : 400 V
Netzfrequenz : 50 Hz
Nennleistung : 25 W
cos : 0,27
INenn : 0,12 A
Imax bei UNenn : 0,13 A
Schutzart : IP 54
Wärmeklasse : F
Einbauort : Wand / Decke
Einbauart : Aufputz
Einbaulage : senkrecht / waagerecht
Material Gehäuse : Stahlblech, verzinkt
Gewicht : 8,3 kg
Nennweite : 300 mm
Breite : 465 mm
Höhe : 465 mm
Tiefe : 278 mm
EX-Bezeichnung nach ATEX-Richtlinie : Ex II 2 G
EX-Bezeichnung nach Norm : Ex e IIB + H2 T4 Gb
Ta-Umgebungstemperatur : -20  C < Ta < +40  C
IA/IN : 3,4
Zeit tA : 1390 sek
Betriebsart : S1
PTC DIN 44082 : M 80
EG-Baumusterprüfbescheinigung : EX5 03 06 39250 007
Temperaturklasse : T4
Wärmeklasse von Isolierstoffen Th. Cl. : 155 (F)
Verpackungseinheit : 1 Stück
Sortiment : C
GTIN (EAN) : 4012799941200
Hersteller: MAICO
DZS 30/6 B Ex e Axial-Wandventilator
Artikelnummer: 0094.0120
Menge: 1,000 Stck

**10.735 DZQ 30/4 Axial-Wandventilator Axial-Wandventilator mit quadratischer Wandplatte, DN300, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 1.730 m3/h
Drehzahl : 1.475 1/min
Laufradtyp : axial
Drehzahlsteuerbar : +
Reversierbarkeit : +
Spannungsart : Drehstrom
Bemessungsspannung : 400 V
Netzfrequenz : 50 Hz
Nennleistung : 95 W
cos : 0,28
INenn : 0,48 A
Imax bei UNenn : 0,49 A
Schutzart : IP 54
Wärmeklasse : F
Einbauort : Wand / Decke
Einbauart : Aufputz
Einbaulage : senkrecht / waagerecht
Material Gehäuse : Stahlblech, verzinkt
Gewicht : 9,4 kg
Nennweite : 300 mm
Breite : 465 mm
Höhe : 465 mm
Tiefe : 231,5 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799831754
Hersteller: MAICO
DZQ 30/4 B Ex e Axial-Wandventilator
Artikelnummer: 0083.0175
Menge: 1,000 Stck

**10.736 DZS 30/4 Axial-Wandventilator Axial-Wandventilator mit Stahlwandring, DN300, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 1.730 m3/h
Drehzahl : 1.475 1/min
Laufradtyp : axial
Drehzahlsteuerbar : +
Reversierbarkeit : +
Spannungsart : Drehstrom
Bemessungsspannung : 400 V
Netzfrequenz : 50 Hz
Nennleistung : 95 W
cos : 0,28
INenn : 0,48 A
Imax bei UNenn : 0,49 A
Schutzart : IP 54
Wärmeklasse : F
Einbauort : Wand / Decke
Einbauart : Aufputz
Einbaulage : senkrecht / waagerecht
Material Gehäuse : Stahlblech, verzinkt
Gewicht : 7,4 kg
Nennweite : 300 mm
Breite : 465 mm
Höhe : 465 mm
Tiefe : 254 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799941217
Hersteller: MAICO
DZS 30/4 B Ex e Axial-Wandventilator
Artikelnummer: 0094.0121
Menge: 1,000 Stck

**10.737 DZQ 30/2 Axial-Wandventilator Axial-Wandventilator mit quadratischer Wandplatte, DN300, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 3.380 m3/h
Drehzahl : 2.910 1/min
Laufradtyp : axial
Drehzahlsteuerbar : +
Reversierbarkeit : +
Spannungsart : Drehstrom
Bemessungsspannung : 400 V
Netzfrequenz : 50 Hz
Nennleistung : 240 W
cos : 0,73
INenn : 0,46 A
IMax : 1 A
Imax bei UNenn : 0,85 A
Schutzart : IP 54
Wärmeklasse : F
Einbauort : Wand / Decke
Einbauart : Aufputz
Einbaulage : senkrecht / waagerecht
Material Gehäuse : Stahlblech, verzinkt
Gewicht : 12,5 kg
Nennweite : 300 mm
Breite : 465 mm
Höhe : 465 mm
Tiefe : 255,5 mm
EX-Bezeichnung nach ATEX-Richtlinie : Ex II 2 G
EX-Bezeichnung nach Norm : Ex e IIB + H2 T3 Gb
Ta-Umgebungstemperatur : -20  C < Ta < +40  C
IA/IN : 8,5
Zeit tA : 85 sek
Betriebsart : S1
PTC DIN 44082 : M 100
EG-Baumusterprüfbescheinigung : EX5 03 06 39250 007
Temperaturklasse : T3
Wärmeklasse von Isolierstoffen Th. Cl. : 155 (F)
Verpackungseinheit : 1 Stück
Sortiment : C
GTIN (EAN) : 4012799831761
Hersteller: MAICO
DZQ 30/2 B Ex e Axial-Wandventilator
Artikelnummer: 0083.0176
Menge: 1,000 Stck

**10.738 DZS 30/2 Axial-Wandventilator Axial-Wandventilator mit Stahlwandring, DN300, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 3.380 m3/h
Drehzahl : 2.910 1/min
Laufradtyp : axial
Drehzahlsteuerbar : +
Reversierbarkeit : +
Spannungsart : Drehstrom
Bemessungsspannung : 400 V
Netzfrequenz : 50 Hz
Nennleistung : 240 W
cos : 0,73
INenn : 0,46 A
IMax : 1 A
Imax bei UNenn : 0,85 A
Schutzart : IP 54
Wärmeklasse : F
Einbauort : Wand / Decke
Einbauart : Aufputz
Einbaulage : senkrecht / waagerecht
Material Gehäuse : Stahlblech, verzinkt
Gewicht : 10,5 kg
Nennweite : 300 mm
Breite : 465 mm
Höhe : 465 mm
Tiefe : 278 mm
EX-Bezeichnung nach ATEX-Richtlinie : Ex II 2 G
EX-Bezeichnung nach Norm : Ex e IIB + H2 T3 Gb
Ta-Umgebungstemperatur : -20  C < Ta < +40  C
IA/IN : 8,5
Zeit tA : 85 sek
Betriebsart : S1
PTC DIN 44082 : M 100
EG-Baumusterprüfbescheinigung : EX5 03 06 39250 007
Temperaturklasse : T3
Wärmeklasse von Isolierstoffen Th. Cl. : 155 (F)
Verpackungseinheit : 1 Stück
Sortiment : C
GTIN (EAN) : 4012799941224
Hersteller: MAICO
DZS 30/2 B Ex e Axial-Wandventilator
Artikelnummer: 0094.0122
Menge: 1,000 Stck

**10.739 DZQ 35/6 Axial-Wandventilator Axial-Wandventilator mit quadratischer Wandplatte, DN350, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 1.750 m3/h
Drehzahl : 970 1/min
Laufradtyp : axial
Drehzahlsteuerbar : +
Reversierbarkeit : +
Spannungsart : Drehstrom
Bemessungsspannung : 400 V
Netzfrequenz : 50 Hz
Nennleistung : 35 W
cos : 0,38
INenn : 0,13 A
Imax bei UNenn : 0,15 A
Schutzart : IP 54
Wärmeklasse : F
Einbauort : Wand / Decke
Einbauart : Aufputz
Einbaulage : senkrecht / waagerecht
Material Gehäuse : Stahlblech, verzinkt
Gewicht : 13,3 kg
Nennweite : 350 mm
Breite : 525 mm
Höhe : 525 mm
Tiefe : 273,5 mm
EX-Bezeichnung nach ATEX-Richtlinie : Ex II 2 G
EX-Bezeichnung nach Norm : Ex e IIB + H2 T4 Gb
Ta-Umgebungstemperatur : -20  C < Ta < +40  C
IA/IN : 3,2
Zeit tA : 1390 sek
Betriebsart : S1
PTC DIN 44082 : M 80
EG-Baumusterprüfbescheinigung : EX5 03 06 39250 007
Temperaturklasse : T4
Wärmeklasse von Isolierstoffen Th. Cl. : 155 (F)
Verpackungseinheit : 1 Stück
Sortiment : C
GTIN (EAN) : 4012799831778
Hersteller: MAICO
DZQ 35/6 B Ex e Axial-Wandventilator
Artikelnummer: 0083.0177
Menge: 1,000 Stck

**10.740 DZS 35/6 Axial-Wandventilator Axial-Wandventilator mit Stahlwandring, DN350, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 1.750 m3/h
Drehzahl : 970 1/min
Laufradtyp : axial
Drehzahlsteuerbar : +
Reversierbarkeit : +
Spannungsart : Drehstrom
Bemessungsspannung : 400 V
Netzfrequenz : 50 Hz
Nennleistung : 35 W
cos : 0,38
INenn : 0,13 A
Imax bei UNenn : 0,15 A
Schutzart : IP 54
Wärmeklasse : F
Einbauort : Wand / Decke
Einbauart : Aufputz
Einbaulage : senkrecht / waagerecht
Material Gehäuse : Stahlblech, verzinkt
Gewicht : 10,8 kg
Nennweite : 350 mm
Breite : 525 mm
Höhe : 525 mm
Tiefe : 278 mm
EX-Bezeichnung nach ATEX-Richtlinie : Ex II 2 G
EX-Bezeichnung nach Norm : Ex e IIB + H2 T4 Gb
Ta-Umgebungstemperatur : -20  C < Ta < +40  C
IA/IN : 3,2
Zeit tA : 1390 sek
Betriebsart : S1
PTC DIN 44082 : M 80
EG-Baumusterprüfbescheinigung : EX5 03 06 39250 007
Temperaturklasse : T4
Wärmeklasse von Isolierstoffen Th. Cl. : 155 (F)
Verpackungseinheit : 1 Stück
Sortiment : C
GTIN (EAN) : 4012799941231
Hersteller: MAICO
DZS 35/6 B Ex e Axial-Wandventilator
Artikelnummer: 0094.0123
Menge: 1,000 Stck

**10.741 DZQ 35/4 Axial-Wandventilator Axial-Wandventilator mit quadratischer Wandplatte, DN350, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 2.660 m3/h
Drehzahl : 1.455 1/min
Laufradtyp : axial
Drehzahlsteuerbar : +
Reversierbarkeit : +
Spannungsart : Drehstrom
Bemessungsspannung : 400 V
Netzfrequenz : 50 Hz
Nennleistung : 125 W
cos : 0,36
INenn : 0,49 A
Imax bei UNenn : 0,51 A
Schutzart : IP 54
Wärmeklasse : F
Einbauort : Wand / Decke
Einbauart : Aufputz
Einbaulage : senkrecht / waagerecht
Material Gehäuse : Stahlblech, verzinkt
Gewicht : 10,6 kg
Nennweite : 350 mm
Breite : 525 mm
Höhe : 525 mm
Tiefe : 263,5 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799831785
Hersteller: MAICO
DZQ 35/4 B Ex e Axial-Wandventilator
Artikelnummer: 0083.0178
Menge: 1,000 Stck

**10.742 DZS 35/4 Axial-Wandventilator Axial-Wandventilator mit Stahlwandring, DN350, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 2.660 m3/h
Drehzahl : 1.455 1/min
Laufradtyp : axial
Drehzahlsteuerbar : +
Reversierbarkeit : +
Spannungsart : Drehstrom
Bemessungsspannung : 400 V
Netzfrequenz : 50 Hz
Nennleistung : 125 W
cos : 0,36
INenn : 0,49 A
Imax bei UNenn : 0,51 A
Schutzart : IP 54
Wärmeklasse : F
Einbauort : Wand / Decke
Einbauart : Aufputz
Einbaulage : senkrecht / waagerecht
Material Gehäuse : Stahlblech, verzinkt
Gewicht : 12,6 kg
Nennweite : 350 mm
Breite : 525 mm
Höhe : 525 mm
Tiefe : 268 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799941248
Hersteller: MAICO
DZS 35/4 B Ex e Axial-Wandventilator
Artikelnummer: 0094.0124
Menge: 1,000 Stck

**10.743 DZQ 35/2 Axial-Wandventilator Axial-Wandventilator mit quadratischer Wandplatte, DN350, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 5.460 m3/h
Drehzahl : 2.900 1/min
Laufradtyp : axial
Drehzahlsteuerbar : -
Reversierbarkeit : +
Spannungsart : Drehstrom
Bemessungsspannung : 400 V
Netzfrequenz : 50 Hz
Nennleistung : 580 W
cos : 0,64
INenn : 1,3 A
Imax bei UNenn : 1,96 A
Schutzart : IP 54
Wärmeklasse : F
Einbauort : Wand / Decke
Einbauart : Aufputz
Einbaulage : senkrecht / waagerecht
Material Gehäuse : Stahlblech, verzinkt
Gewicht : 13,7 kg
Nennweite : 350 mm
Breite : 525 mm
Höhe : 525 mm
Tiefe : 288,5 mm
EX-Bezeichnung nach ATEX-Richtlinie : Ex II 2 G
EX-Bezeichnung nach Norm : Ex e IIB + H2 T3 Gb
Ta-Umgebungstemperatur : -20  C < Ta < +40  C
IA/IN : 6,9
Zeit tA : 35 sek
Betriebsart : S1
PTC DIN 44082 : M 100
EG-Baumusterprüfbescheinigung : EX 03 06 39250 007
Temperaturklasse : T3
Wärmeklasse von Isolierstoffen Th. Cl. : 155 (F)
Verpackungseinheit : 1 Stück
Sortiment : C
GTIN (EAN) : 4012799831792
Hersteller: MAICO
DZQ 35/2 B Ex e Axial-Wandventilator
Artikelnummer: 0083.0179
Menge: 1,000 Stck

**10.744 DZS 35/2 Axial-Wandventilator Axial-Wandventilator mit Stahlwandring, DN350, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 5.460 m3/h
Drehzahl : 2.900 1/min
Laufradtyp : axial
Drehzahlsteuerbar : -
Reversierbarkeit : +
Spannungsart : Drehstrom
Bemessungsspannung : 400 V
Netzfrequenz : 50 Hz
Nennleistung : 580 W
cos : 0,64
INenn : 1,3 A
Imax bei UNenn : 1,96 A
Schutzart : IP 54
Wärmeklasse : F
Einbauort : Wand / Decke
Einbauart : Aufputz
Einbaulage : senkrecht / waagerecht
Material Gehäuse : Stahlblech, verzinkt
Gewicht : 16 kg
Nennweite : 350 mm
Breite : 525 mm
Höhe : 525 mm
Tiefe : 293 mm
EX-Bezeichnung nach ATEX-Richtlinie : Ex II 2 G
EX-Bezeichnung nach Norm : Ex e IIB + H2 T3 Gb
Ta-Umgebungstemperatur : -20  C < Ta < +40  C
IA/IN : 6,9
Zeit tA : 35 sek
Betriebsart : S1
PTC DIN 44082 : M 100
EG-Baumusterprüfbescheinigung : EX5 03 06 39250 007
Temperaturklasse : T3
Wärmeklasse von Isolierstoffen Th. Cl. : 155 (F)
Verpackungseinheit : 1 Stück
Sortiment : C
GTIN (EAN) : 4012799941255
Hersteller: MAICO
DZS 35/2 B Ex e Axial-Wandventilator
Artikelnummer: 0094.0125
Menge: 1,000 Stck

**10.745 DZQ 40/6 Axial-Wandventilator Axial-Wandventilator mit quadratischer Wandplatte, DN400, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 2.740 m3/h
Drehzahl : 985 1/min
Laufradtyp : axial
Drehzahlsteuerbar : +
Reversierbarkeit : +
Spannungsart : Drehstrom
Bemessungsspannung : 400 V
Netzfrequenz : 50 Hz
Nennleistung : 95 W
cos : 0,25
INenn : 0,54 A
Imax bei UNenn : 0,56 A
Schutzart : IP 54
Wärmeklasse : F
Einbauort : Wand / Decke
Einbauart : Aufputz
Einbaulage : senkrecht / waagerecht
Material Gehäuse : Stahlblech, verzinkt
Gewicht : 14,7 kg
Nennweite : 400 mm
Breite : 580 mm
Höhe : 580 mm
Tiefe : 272 mm
EX-Bezeichnung nach ATEX-Richtlinie : Ex II 2 G
EX-Bezeichnung nach Norm : Ex e IIB + H2 T4 Gb
Ta-Umgebungstemperatur : -20  C < Ta < +40  C
IA/IN : 3,2
Zeit tA : 240 sek
Betriebsart : S1
PTC DIN 44082 : M 100
EG-Baumusterprüfbescheinigung : EX5 03 06 39250 007
Temperaturklasse : T4
Wärmeklasse von Isolierstoffen Th. Cl. : 155 (F)
Verpackungseinheit : 1 Stück
Sortiment : C
GTIN (EAN) : 4012799831808
Hersteller: MAICO
DZQ 40/6 B Ex e Axial-Wandventilator
Artikelnummer: 0083.0180
Menge: 1,000 Stck

**10.746 DZS 40/6 Axial-Wandventilator Axial-Wandventilator mit Stahlwandring, DN400, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 2.740 m3/h
Drehzahl : 985 1/min
Laufradtyp : axial
Drehzahlsteuerbar : +
Reversierbarkeit : +
Spannungsart : Drehstrom
Bemessungsspannung : 400 V
Netzfrequenz : 50 Hz
Nennleistung : 95 W
cos : 0,25
INenn : 0,54 A
Imax bei UNenn : 0,56 A
Schutzart : IP 54
Wärmeklasse : F
Einbauort : Wand / Decke
Einbauart : Aufputz
Einbaulage : senkrecht / waagerecht
Material Gehäuse : Stahlblech, verzinkt
Gewicht : 14,5 kg
Nennweite : 400 mm
Breite : 580 mm
Höhe : 580 mm
Tiefe : 281 mm
EX-Bezeichnung nach ATEX-Richtlinie : Ex II 2 G
EX-Bezeichnung nach Norm : Ex e IIB + H2 T4 Gb
Ta-Umgebungstemperatur : -20  C < Ta < +40  C
IA/IN : 3,2
Zeit tA : 240 sek
Betriebsart : S1
PTC DIN 44082 : M 100
EG-Baumusterprüfbescheinigung : EX5 03 06 39250 007
Temperaturklasse : T4
Wärmeklasse von Isolierstoffen Th. Cl. : 155 (F)
Verpackungseinheit : 1 Stück
Sortiment : C
GTIN (EAN) : 4012799941262
Hersteller: MAICO
DZS 40/6 B Ex e Axial-Wandventilator
Artikelnummer: 0094.0126
Menge: 1,000 Stck

**10.747 DZQ 40/4 Axial-Wandventilator Axial-Wandventilator mit quadratischer Wandplatte, DN400, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 4.130 m3/h
Drehzahl : 1.465 1/min
Laufradtyp : axial
Drehzahlsteuerbar : +
Reversierbarkeit : +
Spannungsart : Drehstrom
Bemessungsspannung : 400 V
Netzfrequenz : 50 Hz
Nennleistung : 170 W
cos : 0,45
INenn : 0,55 A
Imax bei UNenn : 0,71 A
Schutzart : IP 54
Wärmeklasse : F
Einbauort : Wand / Decke
Einbauart : Aufputz
Einbaulage : senkrecht / waagerecht
Material Gehäuse : Stahlblech, verzinkt
Gewicht : 14,9 kg
Nennweite : 400 mm
Breite : 580 mm
Höhe : 580 mm
Tiefe : 272 mm
EX-Bezeichnung nach ATEX-Richtlinie : Ex II 2 G
EX-Bezeichnung nach Norm : Ex e IIB + H2 T4 Gb
Ta-Umgebungstemperatur : -20  C < Ta < +40  C
IA/IN : 5,7
Zeit tA : 110 sek
Betriebsart : S1
PTC DIN 44082 : M 100
EG-Baumusterprüfbescheinigung : EX5 03 06 39250 007
Temperaturklasse : T4
Wärmeklasse von Isolierstoffen Th. Cl. : 155 (F)
Verpackungseinheit : 1 Stück
Sortiment : C
GTIN (EAN) : 4012799831815
Hersteller: MAICO
DZQ 40/4 B Ex e Axial-Wandventilator
Artikelnummer: 0083.0181
Menge: 1,000 Stck

**10.748 DZS 40/4 Axial-Wandventilator Axial-Wandventilator mit Stahlwandring, DN400, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 4.130 m3/h
Drehzahl : 1.465 1/min
Laufradtyp : axial
Drehzahlsteuerbar : +
Reversierbarkeit : +
Spannungsart : Drehstrom
Bemessungsspannung : 400 V
Netzfrequenz : 50 Hz
Nennleistung : 170 W
cos : 0,49
INenn : 0,55 A
Imax bei UNenn : 0,71 A
Schutzart : IP 54
Wärmeklasse : F
Einbauort : Wand / Decke
Einbauart : Aufputz
Einbaulage : senkrecht / waagerecht
Material Gehäuse : Stahlblech, verzinkt
Gewicht : 11,7 kg
Nennweite : 400 mm
Breite : 580 mm
Höhe : 580 mm
Tiefe : 281 mm
EX-Bezeichnung nach ATEX-Richtlinie : Ex II 2 G
EX-Bezeichnung nach Norm : Ex e IIB + H2 T4 Gb
Ta-Umgebungstemperatur : -20  C < Ta < +40  C
IA/IN : 5,7
Zeit tA : 110 sek
Betriebsart : S1
PTC DIN 44082 : M 100
EG-Baumusterprüfbescheinigung : EX5 03 06 39250 007
Temperaturklasse : T4
Wärmeklasse von Isolierstoffen Th. Cl. : 155 (F)
Verpackungseinheit : 1 Stück
Sortiment : C
GTIN (EAN) : 4012799941279
Hersteller: MAICO
DZS 40/4 B Ex e Axial-Wandventilator
Artikelnummer: 0094.0127
Menge: 1,000 Stck

**10.749 DZQ 45/6 Axial-Wandventilator Axial-Wandventilator mit quadratischer Wandplatte, DN450, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 4.240 m3/h
Drehzahl : 970 1/min
Laufradtyp : axial
Drehzahlsteuerbar : +
Reversierbarkeit : +
Spannungsart : Drehstrom
Bemessungsspannung : 400 V
Netzfrequenz : 50 Hz
Nennleistung : 140 W
cos : 0,36
INenn : 0,56 A
Imax bei UNenn : 0,62 A
Schutzart : IP 54
Wärmeklasse : F
Einbauort : Wand / Decke
Einbauart : Aufputz
Einbaulage : senkrecht / waagerecht
Material Gehäuse : Stahlblech, verzinkt
Gewicht : 16,1 kg
Nennweite : 450 mm
Breite : 630 mm
Höhe : 630 mm
Tiefe : 269 mm
EX-Bezeichnung nach ATEX-Richtlinie : Ex II 2 G
EX-Bezeichnung nach Norm : Ex e IIB + H2 T4 Gb
Ta-Umgebungstemperatur : -20  C < Ta < +40  C
IA/IN : 3,1
Zeit tA : 240 sek
Betriebsart : S1
PTC DIN 44082 : M 100
EG-Baumusterprüfbescheinigung : EX5 03 06 39250 007
Temperaturklasse : T4
Wärmeklasse von Isolierstoffen Th. Cl. : 155 (F)
Verpackungseinheit : 1 Stück
Sortiment : C
GTIN (EAN) : 4012799831822
Hersteller: MAICO
DZQ 45/6 B Ex e Axial-Wandventilator
Artikelnummer: 0083.0182
Menge: 1,000 Stck

**10.750 DZQ 45/4 Axial-Wandventilator Axial-Wandventilator mit quadratischer Wandplatte, DN450, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 6.400 m3/h
Drehzahl : 1.425 1/min
Laufradtyp : axial
Drehzahlsteuerbar : +
Reversierbarkeit : +
Spannungsart : Drehstrom
Bemessungsspannung : 400 V
Netzfrequenz : 50 Hz
Nennleistung : 330 W
cos : 0,67
INenn : 0,7 A
Imax bei UNenn : 1,1 A
Schutzart : IP 54
Wärmeklasse : F
Einbauort : Wand / Decke
Einbauart : Aufputz
Einbaulage : senkrecht / waagerecht
Material Gehäuse : Stahlblech, verzinkt
Gewicht : 16,5 kg
Nennweite : 450 mm
Breite : 630 mm
Höhe : 630 mm
Tiefe : 269 mm
EX-Bezeichnung nach ATEX-Richtlinie : Ex II 2 G
EX-Bezeichnung nach Norm : Ex e IIB + H2 T4 Gb
Ta-Umgebungstemperatur : -20  C < Ta < +40  C
IA/IN : 4,5
Zeit tA : 110 sek
Betriebsart : S1
PTC DIN 44082 : M 100
EG-Baumusterprüfbescheinigung : EX5 03 06 39250 007
Temperaturklasse : T4
Wärmeklasse von Isolierstoffen Th. Cl. : 155 (F)
Verpackungseinheit : 1 Stück
Sortiment : C
GTIN (EAN) : 4012799831839
Hersteller: MAICO
DZQ 45/4 B Ex e Axial-Wandventilator
Artikelnummer: 0083.0183
Menge: 1,000 Stck

**10.751 DZQ 50/6 Axial-Wandventilator Axial-Wandventilator mit quadratischer Wandplatte, DN500, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 5.320 m3/h
Drehzahl : 960 1/min
Laufradtyp : axial
Drehzahlsteuerbar : +
Reversierbarkeit : +
Spannungsart : Drehstrom
Bemessungsspannung : 400 V
Netzfrequenz : 50 Hz
Nennleistung : 165 W
cos : 0,41
INenn : 0,56 A
Imax bei UNenn : 0,73 A
Schutzart : IP 54
Wärmeklasse : F
Einbauort : Wand / Decke
Einbauart : Aufputz
Einbaulage : senkrecht / waagerecht
Material Gehäuse : Stahlblech, verzinkt
Gewicht : 18,4 kg
Nennweite : 500 mm
Breite : 700 mm
Höhe : 700 mm
Tiefe : 269 mm
EX-Bezeichnung nach ATEX-Richtlinie : Ex II 2 G
EX-Bezeichnung nach Norm : Ex e IIB + H2 T4 Gb
Ta-Umgebungstemperatur : -20  C < Ta < +40  C
IA/IN : 3,1
Zeit tA : 240 sek
Betriebsart : S1
PTC DIN 44082 : M 100
EG-Baumusterprüfbescheinigung : EX5 03 06 39250 007
Temperaturklasse : T4
Wärmeklasse von Isolierstoffen Th. Cl. : 155 (F)
Verpackungseinheit : 1 Stück
Sortiment : C
GTIN (EAN) : 4012799831846
Hersteller: MAICO
DZQ 50/6 B Ex e Axial-Wandventilator
Artikelnummer: 0083.0184
Menge: 1,000 Stck

**10.752 DZS 50/6 Axial-Wandventilator Axial-Wandventilator mit Stahlwandring, DN500, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 5.320 m3/h
Drehzahl : 960 1/min
Laufradtyp : axial
Drehzahlsteuerbar : +
Reversierbarkeit : +
Spannungsart : Drehstrom
Bemessungsspannung : 400 V
Netzfrequenz : 50 Hz
Nennleistung : 165 W
cos : 0,41
INenn : 0,56 A
Imax bei UNenn : 0,73 A
Schutzart : IP 54
Wärmeklasse : F
Einbauort : Wand / Decke
Einbauart : Aufputz
Einbaulage : senkrecht / waagerecht
Material Gehäuse : Stahlblech, verzinkt
Gewicht : 14,3 kg
Nennweite : 500 mm
Breite : 700 mm
Höhe : 700 mm
Tiefe : 270 mm
EX-Bezeichnung nach ATEX-Richtlinie : Ex II 2 G
EX-Bezeichnung nach Norm : Ex e IIB + H2 T4 Gb
Ta-Umgebungstemperatur : -20  C < Ta < +40  C
IA/IN : 3,1
Zeit tA : 240 sek
Betriebsart : S1
PTC DIN 44082 : M 100
EG-Baumusterprüfbescheinigung : EX5 03 06 39250 007
Temperaturklasse : T4
Wärmeklasse von Isolierstoffen Th. Cl. : 155 (F)
Verpackungseinheit : 1 Stück
Sortiment : C
GTIN (EAN) : 4012799941286
Hersteller: MAICO
DZS 50/6 B Ex e Axial-Wandventilator
Artikelnummer: 0094.0128
Menge: 1,000 Stck

**10.753 DZQ 50/4 Axial-Wandventilator Axial-Wandventilator mit quadratischer Wandplatte, DN500, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 8.200 m3/h
Drehzahl : 1.440 1/min
Laufradtyp : axial
Drehzahlsteuerbar : +
Reversierbarkeit : +
Spannungsart : Drehstrom
Bemessungsspannung : 400 V
Netzfrequenz : 50 Hz
Nennleistung : 420 W
cos : 0,74
INenn : 0,82 A
Imax bei UNenn : 1,83 A
Schutzart : IP 54
Wärmeklasse : F
Einbauort : Wand / Decke
Einbauart : Aufputz
Einbaulage : senkrecht / waagerecht
Material Gehäuse : Stahlblech, verzinkt
Gewicht : 24,1 kg
Nennweite : 500 mm
Breite : 700 mm
Höhe : 700 mm
Tiefe : 293,5 mm
EX-Bezeichnung nach ATEX-Richtlinie : Ex II 2 G
EX-Bezeichnung nach Norm : Ex e IIB + H2 T3 Gb
Ta-Umgebungstemperatur : -20  C < Ta < +40  C
IA/IN : 4,6
Zeit tA : 240 sek
Betriebsart : S1
PTC DIN 44082 : M 130
EG-Baumusterprüfbescheinigung : EX5 03 06 39250 007
Temperaturklasse : T3
Wärmeklasse von Isolierstoffen Th. Cl. : 155 (F)
Verpackungseinheit : 1 Stück
Sortiment : C
GTIN (EAN) : 4012799831853
Hersteller: MAICO
DZQ 50/4 B Ex e Axial-Wandventilator
Artikelnummer: 0083.0185
Menge: 1,000 Stck

**10.754 DZS 50/4 Axial-Wandventilator Axial-Wandventilator mit Stahlwandring, DN500, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 8.200 m3/h
Drehzahl : 1.440 1/min
Laufradtyp : axial
Drehzahlsteuerbar : +
Reversierbarkeit : +
Spannungsart : Drehstrom
Bemessungsspannung : 400 V
Netzfrequenz : 50 Hz
Nennleistung : 420 W
cos : 0,74
INenn : 0,82 A
Imax bei UNenn : 1,83 A
Schutzart : IP 54
Wärmeklasse : F
Einbauort : Wand / Decke
Einbauart : Aufputz
Einbaulage : senkrecht / waagerecht
Material Gehäuse : Stahlblech, verzinkt
Gewicht : 25,2 kg
Nennweite : 500 mm
Breite : 700 mm
Höhe : 700 mm
Tiefe : 294,5 mm
EX-Bezeichnung nach ATEX-Richtlinie : Ex II 2 G
EX-Bezeichnung nach Norm : Ex e IIB + H2 T3 Gb
Ta-Umgebungstemperatur : -20  C < Ta < +40  C
IA/IN : 4,6
Zeit tA : 240 sek
Betriebsart : S1
PTC DIN 44082 : M 130
EG-Baumusterprüfbescheinigung : EX5 03 06 39250 007
Temperaturklasse : T3
Wärmeklasse von Isolierstoffen Th. Cl. : 155 (F)
Verpackungseinheit : 1 Stück
Sortiment : C
GTIN (EAN) : 4012799941293
Hersteller: MAICO
DZS 50/4 B Ex e Axial-Wandventilator
Artikelnummer: 0094.0129
Menge: 1,000 Stck

**10.755 DZQ 60/6 Axial-Wandventilator Axial-Wandventilator mit quadratischer Wandplatte, DN600, Drehstrom, e**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Quadratische Wandplatte
Fördervolumen : 9.450 m3/h
Drehzahl : 960 1/min
Laufradtyp : axial
Drehzahlsteuerbar : +
Reversierbarkeit : +
Spannungsart : Drehstrom
Bemessungsspannung : 400 V
Netzfrequenz : 50 Hz
Nennleistung : 295 W
cos : 0,65
INenn : 0,66 A
Imax bei UNenn : 1,32 A
Schutzart : IP 54
Wärmeklasse : F
Einbauort : Wand / Decke
Einbauart : Aufputz
Einbaulage : senkrecht / waagerecht
Material Gehäuse : Stahlblech, verzinkt
Gewicht : 27,3 kg
Nennweite : 600 mm
Breite : 820 mm
Höhe : 820 mm
Tiefe : 317,5 mm
EX-Bezeichnung nach ATEX-Richtlinie : Ex II 2 G
EX-Bezeichnung nach Norm : Ex e IIB + H2 T3 Gb
Ta-Umgebungstemperatur : -20  C < Ta < +40  C
IA/IN : 4,5
Zeit tA : 290 sek
Betriebsart : S1
PTC DIN 44082 : M 130
EG-Baumusterprüfbescheinigung : EX5 03 06 39250 007
Temperaturklasse : T3
Wärmeklasse von Isolierstoffen Th. Cl. : 155 (F)
Verpackungseinheit : 1 Stück
Sortiment : C
GTIN (EAN) : 4012799831860
Hersteller: MAICO
DZQ 60/6 B Ex e Axial-Wandventilator
Artikelnummer: 0083.0186
Menge: 1,000 Stck

**10.756 DZS 60/6 Axial-Wandventilator Axial-Wandventilator mit Stahlwandring, DN600, Drehstrom, explosionsge**
Merkmale:
Explosionsschutz nach ATEX.
Ex II 2G Ex e IIB+H2 T3/T4 Gb.
Für Einsatztemperaturen von -20 C < Ta < +40 C.
MAICO Ex-Ventilatoren erfüllen die
Sicherheitsanforderungen der Europäischen Richtlinie RL
2014/34/EU für Geräte und Schutzsysteme in
explosionsgefährdeten Bereichen.
Für Zonen 1 und 2.
Typenreihe
EZQ...-Ex e, DZQ...-Ex e mit quadratischer Wandplatte.
EZS...-Ex e, DZS...-Ex e mit Stahlwandring.
Schutzgitter auf der Saugseite, gelb chromatiert,
Berührungsschutz gemäß DIN EN ISO 13857.
Einbau in jeder Lage möglich.
Förderrichtung:
Nachfolgende Abbildung zeigt die Förderrichtung.
Förderrichtung A: Über den Motor saugend, Standard
Förderrichtung B: Über den Motor blasend, auf Anfrage
erhältlich
Drehrichtung
Motor:
Robuster Motor mit Kugellager, wartungsfrei.
Drehstrommotor:
Separater Klemmenkasten, Ex-geschützt, mit
Kabelverschraubung.
Reversierbar.
Reversierbetrieb: Der Volumenstrom verringert sich um
ca. 35% bei anomaler Förderrichtung.
Drehzahlregelung mit Transformator TR... möglich.
Ausnahme: DZ.. 35/2 B Ex e
Die Temperatur im Ventilatormotor wird durch Kaltleiter
überwacht. Die Kaltleiter müssen an ein Auslösesystem
(Sicherheitseinrichtung gemäß Richtlinie RL 2014/34/EU)
angeschlossen werden, das den Ventilator bei zu hohen
Temperaturen dauerhaft vom Netz trennt.
Als Auslösesystem wird das
MAICO-Kaltleiterauslösesystem MVS 6 oder TMS empfohlen.
Elektrischer Anschluss:
EZQ/EZS 20 E Ex e: Anschlussleitung ca. 0,5 m lang.
DZQ/DZS ... Ex e: Anschlussleitung ca. 1,7 m lang.
Separater Klemmenkasten, Ex-geschützt, mit
Kabelverschraubung.
Technische Daten
Ausführung : Stahlwandring
Fördervolumen : 9.450 m3/h
Drehzahl : 960 1/min
Laufradtyp : axial
Drehzahlsteuerbar : +
Reversierbarkeit : +
Spannungsart : Drehstrom
Bemessungsspannung : 400 V
Netzfrequenz : 50 Hz
Nennleistung : 295 W
cos : 0,65
INenn : 0,66 A
Imax bei UNenn : 1,32 A
Schutzart : IP 54
Wärmeklasse : F
Einbauort : Wand / Decke
Einbauart : Aufputz
Einbaulage : senkrecht / waagerecht
Material Gehäuse : Stahlblech, verzinkt
Gewicht : 29,4 kg
Nennweite : 600 mm
Breite : 820 mm
Höhe : 820 mm
Tiefe : 315,5 mm
EX-Bezeichnung nach ATEX-Richtlinie : Ex II 2 G
EX-Bezeichnung nach Norm : Ex e IIB + H2 T3 Gb
Ta-Umgebungstemperatur : -20  C < Ta < +40  C
IA/IN : 4,5
Zeit tA : 290 sek
Betriebsart : S1
PTC DIN 44082 : M 130
EG-Baumusterprüfbescheinigung : EX5 03 06 39250 007
Temperaturklasse : T3
Wärmeklasse von Isolierstoffen Th. Cl. : 155 (F)
Verpackungseinheit : 1 Stück
Sortiment : C
GTIN (EAN) : 4012799941309
Hersteller: MAICO
DZS 60/6 B Ex e Axial-Wandventilator
Artikelnummer: 0094.0130
Menge: 1,000 Stck

**10.757 DZR 20/2 Axial-Rohrventilator Axial-Rohrventilator, DN200, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.050 m3/h
Drehzahl : 2.950 1/min
Laufradtyp : axial
Drehzahlsteuerbar : +
Reversierbarkeit : +
Spannungsart : Drehstrom
Bemessungsspannung : 400 V
Netzfrequenz : 50 Hz
Nennleistung : 65 W
cos : 0,4
INenn : 0,23 A
Imax bei UNenn : 0,25 A
Schutzart : IP 54
Wärmeklasse : F
Einbaulage : senkrecht / waagerecht
Material Gehäuse : Stahlblech, verzinkt
Gewicht : 7,2 kg
Nennweite : 200 mm
Breite : 317 mm
Höhe : 317 mm
Tiefe : 240 mm
EX-Bezeichnung nach ATEX-Richtlinie : Ex II 2 G
EX-Bezeichnung nach Norm : Ex e IIB + H2 T4 Gb
Ta-Umgebungstemperatur : -20  C < Ta < +40  C
IA/IN : 7,3
Zeit tA : 69 sek
Betriebsart : S1
PTC DIN 44082 : M 100
EG-Baumusterprüfbescheinigung : EX5 03 06 39250 007
Temperaturklasse : T4
Wärmeklasse von Isolierstoffen Th. Cl. : 155 (F)
Verpackungseinheit : 1 Stück
Sortiment : C
GTIN (EAN) : 4012799867005
Hersteller: MAICO
DZR 20/2 B Ex e Axial-Rohrventilator
Artikelnummer: 0086.0700
Menge: 1,000 Stck

**10.758 DZR 25/4 Axial-Rohrventilator Axial-Rohrventilator, DN250, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 980 m3/h
Drehzahl : 1.475 1/min
Laufradtyp : axial
Drehzahlsteuerbar : +
Reversierbarkeit : +
Spannungsart : Drehstrom
Bemessungsspannung : 400 V
Netzfrequenz : 50 Hz
Nennleistung : 38 W
cos : 0,28
INenn : 0,19 A
Imax bei UNenn : 0,19 A
Schutzart : IP 54
Wärmeklasse : F
Einbaulage : senkrecht / waagerecht
Material Gehäuse : Stahlblech, verzinkt
Gewicht : 8,5 kg
Nennweite : 250 mm
Breite : 372 mm
Höhe : 372 mm
Tiefe : 300 mm
EX-Bezeichnung nach ATEX-Richtlinie : Ex II 2 G
EX-Bezeichnung nach Norm : Ex e IIB + H2 T4 Gb
Ta-Umgebungstemperatur : -20  C < Ta < +40  C
IA/IN : 3,7
Zeit tA : 450 sek
Betriebsart : S1
PTC DIN 44082 : M 100
EG-Baumusterprüfbescheinigung : EX5 03 06 39250 007
Temperaturklasse : T4
Wärmeklasse von Isolierstoffen Th. Cl. : 155 (F)
Verpackungseinheit : 1 Stück
Sortiment : C
GTIN (EAN) : 4012799867012
Hersteller: MAICO
DZR 25/4 B Ex e Axial-Rohrventilator
Artikelnummer: 0086.0701
Menge: 1,000 Stck

**10.759 DZR 25/2 Axial-Rohrventilator Axial-Rohrventilator, DN250, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.950 m3/h
Drehzahl : 2.880 1/min
Laufradtyp : axial
Drehzahlsteuerbar : +
Reversierbarkeit : +
Spannungsart : Drehstrom
Bemessungsspannung : 400 V
Netzfrequenz : 50 Hz
Nennleistung : 130 W
cos : 0,65
INenn : 0,28 A
Imax bei UNenn : 0,4 A
Schutzart : IP 54
Wärmeklasse : F
Einbaulage : senkrecht / waagerecht
Material Gehäuse : Stahlblech, verzinkt
Gewicht : 8,6 kg
Nennweite : 250 mm
Breite : 372 mm
Höhe : 372 mm
Tiefe : 300 mm
EX-Bezeichnung nach ATEX-Richtlinie : Ex II 2 G
EX-Bezeichnung nach Norm : Ex e IIB + H2 T4 Gb
Ta-Umgebungstemperatur : -20  C < Ta < +40  C
IA/IN : 6,1
Zeit tA : 69 sek
Betriebsart : S1
PTC DIN 44082 : M 100
EG-Baumusterprüfbescheinigung : EX5 03 06 39250 007
Temperaturklasse : T4
Wärmeklasse von Isolierstoffen Th. Cl. : 155 (F)
Verpackungseinheit : 1 Stück
Sortiment : C
GTIN (EAN) : 4012799867029
Hersteller: MAICO
DZR 25/2 B Ex e Axial-Rohrventilator
Artikelnummer: 0086.0702
Menge: 1,000 Stck

**10.760 DZR 30/6 Axial-Rohrventilator Axial-Rohrventilator, DN300, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.130 m3/h
Drehzahl : 985 1/min
Laufradtyp : axial
Drehzahlsteuerbar : +
Reversierbarkeit : +
Spannungsart : Drehstrom
Bemessungsspannung : 400 V
Netzfrequenz : 50 Hz
Nennleistung : 25 W
cos : 0,27
INenn : 0,12 A
Imax bei UNenn : 0,13 A
Schutzart : IP 54
Wärmeklasse : F
Einbaulage : senkrecht / waagerecht
Material Gehäuse : Stahlblech, verzinkt
Gewicht : 11,8 kg
Nennweite : 300 mm
Breite : 424 mm
Höhe : 424 mm
Tiefe : 300 mm
EX-Bezeichnung nach ATEX-Richtlinie : Ex II 2 G
EX-Bezeichnung nach Norm : Ex e IIB + H2 T4 Gb
Ta-Umgebungstemperatur : -20  C < Ta < +40  C
IA/IN : 3,4
Zeit tA : 1390 sek
Betriebsart : S1
PTC DIN 44082 : M 80
EG-Baumusterprüfbescheinigung : EX5 03 06 39250 007
Temperaturklasse : T4
Wärmeklasse von Isolierstoffen Th. Cl. : 155 (F)
Verpackungseinheit : 1 Stück
Sortiment : C
GTIN (EAN) : 4012799867036
Hersteller: MAICO
DZR 30/6 B Ex e Axial-Rohrventilator
Artikelnummer: 0086.0703
Menge: 1,000 Stck

**10.761 DZR 30/4 Axial-Rohrventilator Axial-Rohrventilator, DN300, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.760 m3/h
Drehzahl : 1.475 1/min
Laufradtyp : axial
Drehzahlsteuerbar : +
Reversierbarkeit : +
Spannungsart : Drehstrom
Bemessungsspannung : 400 V
Netzfrequenz : 50 Hz
Nennleistung : 95 W
cos : 0,28
INenn : 0,48 A
Imax bei UNenn : 0,49 A
Schutzart : IP 54
Wärmeklasse : F
Einbaulage : senkrecht / waagerecht
Material Gehäuse : Stahlblech, verzinkt
Gewicht : 9,5 kg
Nennweite : 300 mm
Breite : 424 mm
Höhe : 424 mm
Tiefe : 300 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799867043
Hersteller: MAICO
DZR 30/4 B Ex e Axial-Rohrventilator
Artikelnummer: 0086.0704
Menge: 1,000 Stck

**10.762 DZR 30/2 Axial-Rohrventilator Axial-Rohrventilator, DN300, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 3.410 m3/h
Drehzahl : 2.910 1/min
Laufradtyp : axial
Drehzahlsteuerbar : +
Reversierbarkeit : +
Spannungsart : Drehstrom
Bemessungsspannung : 400 V
Netzfrequenz : 50 Hz
Nennleistung : 240 W
cos : 0,73
INenn : 0,46 A
Imax bei UNenn : 0,89 A
Schutzart : IP 54
Wärmeklasse : F
Einbaulage : senkrecht / waagerecht
Material Gehäuse : Stahlblech, verzinkt
Gewicht : 12,3 kg
Nennweite : 300 mm
Breite : 424 mm
Höhe : 424 mm
Tiefe : 300 mm
EX-Bezeichnung nach ATEX-Richtlinie : Ex II 2 G
EX-Bezeichnung nach Norm : Ex e IIB + H2 T3 Gb
Ta-Umgebungstemperatur : -20  C < Ta < +40  C
IA/IN : 8,5
Zeit tA : 85 sek
Betriebsart : S1
PTC DIN 44082 : M 100
EG-Baumusterprüfbescheinigung : EX5 03 06 39250 007
Temperaturklasse : T3
Wärmeklasse von Isolierstoffen Th. Cl. : 155 (F)
Verpackungseinheit : 1 Stück
Sortiment : C
GTIN (EAN) : 4012799867050
Hersteller: MAICO
DZR 30/2 B Ex e Axial-Rohrventilator
Artikelnummer: 0086.0705
Menge: 1,000 Stck

**10.763 DZR 35/6 Axial-Rohrventilator Axial-Rohrventilator, DN350, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.700 m3/h
Drehzahl : 970 1/min
Laufradtyp : axial
Drehzahlsteuerbar : +
Reversierbarkeit : +
Spannungsart : Drehstrom
Bemessungsspannung : 400 V
Netzfrequenz : 50 Hz
Nennleistung : 35 W
cos : 0,38
INenn : 0,13 A
Imax bei UNenn : 0,16 A
Schutzart : IP 54
Wärmeklasse : F
Einbaulage : senkrecht / waagerecht
Material Gehäuse : Stahlblech, verzinkt
Gewicht : 13 kg
Nennweite : 350 mm
Breite : 474 mm
Höhe : 474 mm
Tiefe : 320 mm
EX-Bezeichnung nach ATEX-Richtlinie : Ex II 2 G
EX-Bezeichnung nach Norm : Ex e IIB + H2 T4 Gb
Ta-Umgebungstemperatur : -20  C < Ta < +40  C
IA/IN : 3,2
Zeit tA : 1390 sek
Betriebsart : S1
PTC DIN 44082 : M 80
EG-Baumusterprüfbescheinigung : WX5 03 06 39250 007
Temperaturklasse : T4
Wärmeklasse von Isolierstoffen Th. Cl. : 155 (F)
Verpackungseinheit : 1 Stück
Sortiment : C
GTIN (EAN) : 4012799867067
Hersteller: MAICO
DZR 35/6 B Ex e Axial-Rohrventilator
Artikelnummer: 0086.0706
Menge: 1,000 Stck

**10.764 DZR 35/4 Axial-Rohrventilator Axial-Rohrventilator, DN350, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 2.650 m3/h
Drehzahl : 1.455 1/min
Laufradtyp : axial
Drehzahlsteuerbar : +
Reversierbarkeit : +
Spannungsart : Drehstrom
Bemessungsspannung : 400 V
Netzfrequenz : 50 Hz
Nennleistung : 125 W
cos : 0,36
INenn : 0,49 A
Imax bei UNenn : 0,5 A
Schutzart : IP 54
Wärmeklasse : F
Einbaulage : senkrecht / waagerecht
Material Gehäuse : Stahlblech, verzinkt
Gewicht : 10,6 kg
Nennweite : 350 mm
Breite : 474 mm
Höhe : 474 mm
Tiefe : 320 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799867074
Hersteller: MAICO
DZR 35/4 B Ex e Axial-Rohrventilator
Artikelnummer: 0086.0707
Menge: 1,000 Stck

**10.765 DZR 35/2 Axial-Rohrventilator Axial-Rohrventilator, DN350, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 5.230 m3/h
Drehzahl : 2.910 1/min
Laufradtyp : axial
Drehzahlsteuerbar : -
Reversierbarkeit : +
Spannungsart : Drehstrom
Bemessungsspannung : 400 V
Netzfrequenz : 50 Hz
Nennleistung : 530 W
cos : 0,61
INenn : 1,25 A
Imax bei UNenn : 1,94 A
Schutzart : IP 54
Wärmeklasse : F
Einbaulage : senkrecht / waagerecht
Material Gehäuse : Stahlblech, verzinkt
Gewicht : 13,2 kg
Nennweite : 350 mm
Breite : 474 mm
Höhe : 474 mm
Tiefe : 320 mm
EX-Bezeichnung nach ATEX-Richtlinie : Ex II 2 G
EX-Bezeichnung nach Norm : Ex e IIB + H2 T3 Gb
Ta-Umgebungstemperatur : -20  C < Ta < +40  C
IA/IN : 7,1
Zeit tA : 35 sek
Betriebsart : S1
PTC DIN 44082 : M 100
EG-Baumusterprüfbescheinigung : EX5 03 06 39250 007
Temperaturklasse : T3
Wärmeklasse von Isolierstoffen Th. Cl. : 155 (F)
Verpackungseinheit : 1 Stück
Sortiment : C
GTIN (EAN) : 4012799867081
Hersteller: MAICO
DZR 35/2 B Ex e Axial-Rohrventilator
Artikelnummer: 0086.0708
Menge: 1,000 Stck

**10.766 DZR 40/6 Axial-Rohrventilator Axial-Rohrventilator, DN400, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 2.770 m3/h
Drehzahl : 985 1/min
Laufradtyp : axial
Drehzahlsteuerbar : +
Reversierbarkeit : +
Spannungsart : Drehstrom
Bemessungsspannung : 400 V
Netzfrequenz : 50 Hz
Nennleistung : 95 W
cos : 0,25
INenn : 0,54 A
Imax bei UNenn : 0,55 A
Schutzart : IP 54
Wärmeklasse : F
Einbaulage : senkrecht / waagerecht
Material Gehäuse : Stahlblech, verzinkt
Gewicht : 14,4 kg
Nennweite : 400 mm
Breite : 523 mm
Höhe : 523 mm
Tiefe : 370 mm
EX-Bezeichnung nach ATEX-Richtlinie : Ex II 2 G
EX-Bezeichnung nach Norm : Ex e IIB + H2 T4 Gb
Ta-Umgebungstemperatur : -20  C < Ta < +40  C
IA/IN : 3,2
Zeit tA : 240 sek
Betriebsart : S1
PTC DIN 44082 : M 100
EG-Baumusterprüfbescheinigung : EX5 03 06 39250 007
Temperaturklasse : T4
Wärmeklasse von Isolierstoffen Th. Cl. : 155 (F)
Verpackungseinheit : 1 Stück
Sortiment : C
GTIN (EAN) : 4012799867098
Hersteller: MAICO
DZR 40/6 B Ex e Axial-Rohrventilator
Artikelnummer: 0086.0709
Menge: 1,000 Stck

**10.767 DZR 40/4 Axial-Rohrventilator Axial-Rohrventilator, DN400, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 4.200 m3/h
Drehzahl : 1.465 1/min
Laufradtyp : axial
Drehzahlsteuerbar : +
Reversierbarkeit : +
Spannungsart : Drehstrom
Bemessungsspannung : 400 V
Netzfrequenz : 50 Hz
Nennleistung : 170 W
cos : 0,45
INenn : 0,55 A
Imax bei UNenn : 0,74 A
Schutzart : IP 54
Wärmeklasse : F
Einbaulage : senkrecht / waagerecht
Material Gehäuse : Stahlblech, verzinkt
Gewicht : 14,6 kg
Nennweite : 400 mm
Breite : 523 mm
Höhe : 523 mm
Tiefe : 370 mm
EX-Bezeichnung nach ATEX-Richtlinie : Ex II 2 G
EX-Bezeichnung nach Norm : Ex e IIB + H2 T4 Gb
Ta-Umgebungstemperatur : -20  C < Ta < +40  C
IA/IN : 5,7
Zeit tA : 110 sek
Betriebsart : S1
PTC DIN 44082 : M 100
EG-Baumusterprüfbescheinigung : EX5 03 06 39250 007
Temperaturklasse : T4
Wärmeklasse von Isolierstoffen Th. Cl. : 155 (F)
Verpackungseinheit : 1 Stück
Sortiment : C
GTIN (EAN) : 4012799867104
Hersteller: MAICO
DZR 40/4 B Ex e Axial-Rohrventilator
Artikelnummer: 0086.0710
Menge: 1,000 Stck

**10.768 DZR 45/6 Axial-Rohrventilator Axial-Rohrventilator, DN450, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 4.160 m3/h
Drehzahl : 965 1/min
Laufradtyp : axial
Drehzahlsteuerbar : +
Reversierbarkeit : +
Spannungsart : Drehstrom
Bemessungsspannung : 400 V
Netzfrequenz : 50 Hz
Nennleistung : 150 W
cos : 0,38
INenn : 0,56 A
Imax bei UNenn : 0,61 A
Schutzart : IP 54
Wärmeklasse : F
Einbaulage : senkrecht / waagerecht
Material Gehäuse : Stahlblech, verzinkt
Gewicht : 15 kg
Nennweite : 450 mm
Breite : 571 mm
Höhe : 571 mm
Tiefe : 310 mm
EX-Bezeichnung nach ATEX-Richtlinie : Ex II 2 G
EX-Bezeichnung nach Norm : Ex e IIB + H2 T4 Gb
Ta-Umgebungstemperatur : -20  C < Ta < +40  C
IA/IN : 3,1
Zeit tA : 240 sek
Betriebsart : S1
PTC DIN 44082 : M 100
EG-Baumusterprüfbescheinigung : EX5 03 06 39250 007
Temperaturklasse : T4
Wärmeklasse von Isolierstoffen Th. Cl. : 155 (F)
Verpackungseinheit : 1 Stück
Sortiment : C
GTIN (EAN) : 4012799867111
Hersteller: MAICO
DZR 45/6 B Ex e Axial-Rohrventilator
Artikelnummer: 0086.0711
Menge: 1,000 Stck

**10.769 DZR 45/4 Axial-Rohrventilator Axial-Rohrventilator, DN450, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 6.200 m3/h
Drehzahl : 1.420 1/min
Laufradtyp : axial
Drehzahlsteuerbar : +
Reversierbarkeit : +
Spannungsart : Drehstrom
Bemessungsspannung : 400 V
Netzfrequenz : 50 Hz
Nennleistung : 350 W
cos : 0,68
INenn : 0,72 A
Imax bei UNenn : 1,02 A
Schutzart : IP 54
Wärmeklasse : F
Einbaulage : senkrecht / waagerecht
Material Gehäuse : Stahlblech, verzinkt
Gewicht : 15 kg
Nennweite : 450 mm
Breite : 571 mm
Höhe : 571 mm
Tiefe : 310 mm
EX-Bezeichnung nach ATEX-Richtlinie : Ex II 2 G
EX-Bezeichnung nach Norm : Ex e IIB + H2 T4 Gb
Ta-Umgebungstemperatur : -20  C < Ta < +40  C
IA/IN : 4,3
Zeit tA : 110 sek
Betriebsart : S1
PTC DIN 44082 : M 100
EG-Baumusterprüfbescheinigung : EX5 03 06 39250 007
Temperaturklasse : T4
Wärmeklasse von Isolierstoffen Th. Cl. : 155 (F)
Verpackungseinheit : 1 Stück
Sortiment : C
GTIN (EAN) : 4012799867128
Hersteller: MAICO
DZR 45/4 B Ex e Axial-Rohrventilator
Artikelnummer: 0086.0712
Menge: 1,000 Stck

**10.770 DZR 50/6 Axial-Rohrventilator Axial-Rohrventilator, DN500, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 5.520 m3/h
Drehzahl : 955 1/min
Laufradtyp : axial
Drehzahlsteuerbar : +
Reversierbarkeit : +
Spannungsart : Drehstrom
Bemessungsspannung : 400 V
Netzfrequenz : 50 Hz
Nennleistung : 175 W
cos : 0,44
INenn : 0,57 A
Imax bei UNenn : 0,74 A
Schutzart : IP 54
Wärmeklasse : F
Einbaulage : senkrecht / waagerecht
Material Gehäuse : Stahlblech, verzinkt
Gewicht : 16,7 kg
Nennweite : 500 mm
Breite : 624 mm
Höhe : 624 mm
Tiefe : 370 mm
EX-Bezeichnung nach ATEX-Richtlinie : Ex II 2 G
EX-Bezeichnung nach Norm : Ex e IIB + H2 T4 Gb
Ta-Umgebungstemperatur : -20  C < Ta < +40  C
IA/IN : 3,1
Zeit tA : 240 sek
Betriebsart : S1
PTC DIN 44082 : M 100
EG-Baumusterprüfbescheinigung : EX5 03 06 39250 007
Temperaturklasse : T4
Wärmeklasse von Isolierstoffen Th. Cl. : 155 (F)
Verpackungseinheit : 1 Stück
Sortiment : C
GTIN (EAN) : 4012799867135
Hersteller: MAICO
DZR 50/6 B Ex e Axial-Rohrventilator
Artikelnummer: 0086.0713
Menge: 1,000 Stck

**10.771 DZR 50/4 Axial-Rohrventilator Axial-Rohrventilator, DN500, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 8.190 m3/h
Drehzahl : 1.435 1/min
Laufradtyp : axial
Drehzahlsteuerbar : +
Reversierbarkeit : +
Spannungsart : Drehstrom
Bemessungsspannung : 400 V
Netzfrequenz : 50 Hz
Nennleistung : 445 W
cos : 0,75
INenn : 0,86 A
Imax bei UNenn : 1,71 A
Schutzart : IP 54
Wärmeklasse : F
Einbaulage : senkrecht / waagerecht
Material Gehäuse : Stahlblech, verzinkt
Gewicht : 22,7 kg
Nennweite : 500 mm
Breite : 624 mm
Höhe : 624 mm
Tiefe : 370 mm
EX-Bezeichnung nach ATEX-Richtlinie : Ex II 2 G
EX-Bezeichnung nach Norm : Ex e IIB + H2 T3 Gb
Ta-Umgebungstemperatur : -20  C < Ta < +40  C
IA/IN : 4,4
Zeit tA : 240 sek
Betriebsart : S1
PTC DIN 44082 : M 130
EG-Baumusterprüfbescheinigung : EX5 03 06 39250 007
Temperaturklasse : T3
Wärmeklasse von Isolierstoffen Th. Cl. : 155 (F)
Verpackungseinheit : 1 Stück
Sortiment : C
GTIN (EAN) : 4012799867142
Hersteller: MAICO
DZR 50/4 B Ex e Axial-Rohrventilator
Artikelnummer: 0086.0714
Menge: 1,000 Stck

**10.772 DZR 60/6 Axial-Rohrventilator Axial-Rohrventilator, DN600, Drehstrom, explosionsgeschützt**
Merkmale:
Explosionsschutz nach ATEX.
Ex II 2G Ex e IIB+H2 T3/T4 Gb.
Für Einsatztemperaturen von -20 C < Ta < +40 C.
MAICO Ex-Ventilatoren erfüllen die
Sicherheitsanforderungen der Europäischen Richtlinie RL
2014/34/EU für Geräte und Schutzsysteme in
explosionsgefährdeten Bereichen.
Für Zone 1 und 2.
Rohrhülse aus verzinktem Stahlblech, beidseitig mit
Flansch.
Einbau in jeder Lage möglich.
Für Be- oder Entlüftung umschaltbar.
Reversierbetrieb: Der Volumenstrom verringert sich um
ca. 35% bei anomaler Förderrichtung.
Motor:
Robuster Motor mit Kugellager, wartungsfrei.
Motorschutzart IP 54.
Elektrischer Anschluss:
Separater Klemmenkasten, Ex-geschützt, mit
Kabelverschraubung.
Sicherheitshinweise:
Drehzahlregelung mit Transformator TR... möglich.
Ausnahme: DZ.. 35/2 B Ex e
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 9.370 m3/h
Drehzahl : 960 1/min
Laufradtyp : axial
Drehzahlsteuerbar : +
Reversierbarkeit : +
Spannungsart : Drehstrom
Bemessungsspannung : 400 V
Netzfrequenz : 50 Hz
Nennleistung : 295 W
cos : 0,65
INenn : 0,66 A
Imax bei UNenn : 1,25 A
Schutzart : IP 54
Wärmeklasse : F
Einbaulage : senkrecht / waagerecht
Material Gehäuse : Stahlblech, verzinkt
Gewicht : 30,1 kg
Nennweite : 600 mm
Breite : 745 mm
Höhe : 745 mm
Tiefe : 400 mm
EX-Bezeichnung nach ATEX-Richtlinie : Ex II 2 G
EX-Bezeichnung nach Norm : Ex e IIB + H2 T3 Gb
Ta-Umgebungstemperatur : -20  C < Ta < +40  C
IA/IN : 4,5
Zeit tA : 290 sek
Betriebsart : S1
PTC DIN 44082 : M 130
EG-Baumusterprüfbescheinigung : EX5 03 06 39250 007
Temperaturklasse : T3
Wärmeklasse von Isolierstoffen Th. Cl. : 155 (F)
Verpackungseinheit : 1 Stück
Sortiment : C
GTIN (EAN) : 4012799867159
Hersteller: MAICO
DZR 60/6 B Ex e Axial-Rohrventilator
Artikelnummer: 0086.0715
Menge: 1,000 Stck

**10.773 ERM 18 E Halbradial-Rohrventilator Halbradial-Rohrventilator, DN 180, Wechselstrom, explosionsgeschützt**
Merkmale:
Explosionsschutz nach ATEX.
Ex II 2G Ex e IIB+H2 T3/T4 Gb.
Für Einsatztemperaturen von -20 C < Ta < +50 C.
MAICO Ex-Ventilatoren erfüllen die
Sicherheitsanforderungen der Europäischen Richtlinie RL
2014/34/EU für Geräte und Schutzsysteme in
explosionsgefährdeten Bereichen.
Für Zone 1 und 2.
Gehäuse und Laufrad aus hochwertigem Kunststoff,
antistatisch.
Halbradial-Laufrad, strömungstechnisch günstig.
Anströmrichtung gleich Ausströmrichtung. Dadurch
einfacher Einbau.
Einbau in jeder Lage möglich.
Förderrichtung:
Förder- und Drehrichtung sind auf dem Ventilatorgehäuse
durch Pfeile gekennzeichnet.
Motor:
Robuster Motor mit Kugellager, wartungsfrei.
Kondensatormotor mit Betriebskondensator
anschlussfertig am Ventilator verbaut.
Montagehinweise:
Anschlussstutzen saug- und druckseitig, für direkten
Einbau in Lüftungsleitungen.
Reduzierstücke für den Anschluss an verschiedene
Rohrdurchmesser (Ansaug- oder Ausblasstutzen), siehe
Zubehör.
Zur Vermeidung von Schwingungsübertragungen auf das
Rohrsystem elastische Manschetten ELM-Ex verwenden.
ERM 22 Ex e: 2 Reduzierstücke auf DN 200 im
Lieferumfang enthalten.
Elektrischer Anschluss:
Klemmenkasten am Ventilatorgehäuse, Ex-geschützt.
Sicherheitshinweise:
Keine Drehzahlregelung zulässig.
Ventilator nur mit der auf dem Typenschild angegebenen
Bemessungsspannung betreiben.
Ventilator bei freier Ansaugung oder Ausblasung nur in
Betrieb nehmen, wenn der Berührungsschutz des
Flügelrades gemäß DIN EN ISO 13857 gewährleistet ist.
Dazu Schutzgitter SGM-Ex anbringen.
Technische Daten
Fördervolumen : 310 m3/h
Drehzahl : 2.780 1/min
Laufradtyp : halbradial
Drehzahlsteuerbar : -
Spannungsart : Wechselstrom
Bemessungsspannung : 230 V
Netzfrequenz : 50 Hz
Nennleistung : 50 W
cos : 0,9
INenn : 0,25 A
Imax bei UNenn : 0,25 A
Schutzart : IP 54
Wärmeklasse : B
Netzzuleitung : 3 x 1,5 mm2
Einbaulage : senkrecht / waagerecht
Material Gehäuse : Kunststoff
Farbe : signalschwarz, ähnlich RAL 9004
Gewicht : 3,6 kg
Nennweite : 180 mm
Breite : 262 mm
Höhe : 252 mm
Tiefe : 187 mm
EX-Bezeichnung nach ATEX-Richtlinie : Ex II 2 G
EX-Bezeichnung nach Norm : Ex e IIB + H2 T4 Gb
Ta-Umgebungstemperatur : -20  C < Ta < +50  C
IA/IN : 2,5
Zeit tE : 50 sek
Betriebsart : S1
EG-Baumusterprüfbescheinigung : EX5 01 10 39250 006
Temperaturklasse : T4
Kondensator Kapazität / Spannung : 3ÁF/280V
Wärmeklasse von Isolierstoffen Th. Cl. : 130 (B)
Verpackungseinheit : 1 Stück
Sortiment : C
GTIN (EAN) : 4012799802907
Hersteller: MAICO
ERM 18 Ex e Halbradial-Rohrventilator
Artikelnummer: 0080.0290
Menge: 1,000 Stck

**10.774 ERM 22 E Halbradial-Rohrventilator Halbradial-Rohrventilator, DN 220, Wechselstrom, explosionsgeschützt**
Merkmale:
Explosionsschutz nach ATEX.
Ex II 2G Ex e IIB+H2 T3/T4 Gb.
Für Einsatztemperaturen von -20 C < Ta < +50 C.
MAICO Ex-Ventilatoren erfüllen die
Sicherheitsanforderungen der Europäischen Richtlinie RL
2014/34/EU für Geräte und Schutzsysteme in
explosionsgefährdeten Bereichen.
Für Zone 1 und 2.
Gehäuse und Laufrad aus hochwertigem Kunststoff,
antistatisch.
Halbradial-Laufrad, strömungstechnisch günstig.
Anströmrichtung gleich Ausströmrichtung. Dadurch
einfacher Einbau.
Einbau in jeder Lage möglich.
Förderrichtung:
Förder- und Drehrichtung sind auf dem Ventilatorgehäuse
durch Pfeile gekennzeichnet.
Motor:
Robuster Motor mit Kugellager, wartungsfrei.
Kondensatormotor mit Betriebskondensator
anschlussfertig am Ventilator verbaut.
Montagehinweise:
Anschlussstutzen saug- und druckseitig, für direkten
Einbau in Lüftungsleitungen.
Reduzierstücke für den Anschluss an verschiedene
Rohrdurchmesser (Ansaug- oder Ausblasstutzen), siehe
Zubehör.
Zur Vermeidung von Schwingungsübertragungen auf das
Rohrsystem elastische Manschetten ELM-Ex verwenden.
ERM 22 Ex e: 2 Reduzierstücke auf DN 200 im
Lieferumfang enthalten.
Elektrischer Anschluss:
Klemmenkasten am Ventilatorgehäuse, Ex-geschützt.
Sicherheitshinweise:
Keine Drehzahlregelung zulässig.
Ventilator nur mit der auf dem Typenschild angegebenen
Bemessungsspannung betreiben.
Ventilator bei freier Ansaugung oder Ausblasung nur in
Betrieb nehmen, wenn der Berührungsschutz des
Flügelrades gemäß DIN EN ISO 13857 gewährleistet ist.
Dazu Schutzgitter SGM-Ex anbringen.
Technische Daten
Fördervolumen : 560 m3/h
Drehzahl : 2.860 1/min
Laufradtyp : halbradial
Drehzahlsteuerbar : -
Spannungsart : Wechselstrom
Bemessungsspannung : 230 V
Netzfrequenz : 50 Hz
Nennleistung : 200 W
cos : 0,92
INenn : 0,92 A
Imax bei UNenn : 0,92 A
Schutzart : IP 54
Wärmeklasse : B
Netzzuleitung : 3 x 1,5 mm2
Einbaulage : senkrecht / waagerecht
Material Gehäuse : Kunststoff
Farbe : signalschwarz, ähnlich RAL 9004
Gewicht : 6,5 kg
Nennweite : 200 mm
Breite : 306 mm
Höhe : 310 mm
Tiefe : 269 mm
EX-Bezeichnung nach ATEX-Richtlinie : Ex II 2 G
EX-Bezeichnung nach Norm : Ex e IIB + H2 T3 Gb
Ta-Umgebungstemperatur : -20  C < Ta < +50  C
IA/IN : 3,1
Zeit tE : 30
Betriebsart : S1
EG-Baumusterprüfbescheinigung : EX5 01 06 39250 005
Temperaturklasse : T3
Kondensator Kapazität / Spannung : 12ÁF/280V
Wärmeklasse von Isolierstoffen Th. Cl. : 130 (B)
Verpackungseinheit : 1 Stück
Sortiment : C
GTIN (EAN) : 4012799802884
Hersteller: MAICO
ERM 22 Ex e Halbradial-Rohrventilator
Artikelnummer: 0080.0288
Menge: 1,000 Stck

**10.775 ERM 25 E Halbradial-Rohrventilator Halbradial-Rohrventilator, DN 250, Wechselstrom, explosionsgeschützt**
Merkmale:
Explosionsschutz nach ATEX.
Ex II 2G Ex e IIB+H2 T3/T4 Gb.
Für Einsatztemperaturen von -20 C < Ta < +50 C.
MAICO Ex-Ventilatoren erfüllen die
Sicherheitsanforderungen der Europäischen Richtlinie RL
2014/34/EU für Geräte und Schutzsysteme in
explosionsgefährdeten Bereichen.
Für Zone 1 und 2.
Gehäuse und Laufrad aus hochwertigem Kunststoff,
antistatisch.
Halbradial-Laufrad, strömungstechnisch günstig.
Anströmrichtung gleich Ausströmrichtung. Dadurch
einfacher Einbau.
Einbau in jeder Lage möglich.
Förderrichtung:
Förder- und Drehrichtung sind auf dem Ventilatorgehäuse
durch Pfeile gekennzeichnet.
Motor:
Robuster Motor mit Kugellager, wartungsfrei.
Kondensatormotor mit Betriebskondensator
anschlussfertig am Ventilator verbaut.
Montagehinweise:
Anschlussstutzen saug- und druckseitig, für direkten
Einbau in Lüftungsleitungen.
Reduzierstücke für den Anschluss an verschiedene
Rohrdurchmesser (Ansaug- oder Ausblasstutzen), siehe
Zubehör.
Zur Vermeidung von Schwingungsübertragungen auf das
Rohrsystem elastische Manschetten ELM-Ex verwenden.
ERM 22 Ex e: 2 Reduzierstücke auf DN 200 im
Lieferumfang enthalten.
Elektrischer Anschluss:
Klemmenkasten am Ventilatorgehäuse, Ex-geschützt.
Sicherheitshinweise:
Keine Drehzahlregelung zulässig.
Ventilator nur mit der auf dem Typenschild angegebenen
Bemessungsspannung betreiben.
Ventilator bei freier Ansaugung oder Ausblasung nur in
Betrieb nehmen, wenn der Berührungsschutz des
Flügelrades gemäß DIN EN ISO 13857 gewährleistet ist.
Dazu Schutzgitter SGM-Ex anbringen.
Technische Daten
Fördervolumen : 870 m3/h
Drehzahl : 2.820 1/min
Laufradtyp : halbradial
Drehzahlsteuerbar : -
Spannungsart : Wechselstrom
Bemessungsspannung : 230 V
Netzfrequenz : 50 Hz
Nennleistung : 300 W
cos : 0,93
INenn : 1,4 A
Imax bei UNenn : 1,4 A
Schutzart : IP 54
Wärmeklasse : F
Netzzuleitung : 3 x 1,5 mm2
Einbaulage : senkrecht / waagerecht
Material Gehäuse : Kunststoff
Farbe : signalschwarz, ähnlich RAL 9004
Gewicht : 7,4 kg
Nennweite : 250 mm
Breite : 340 mm
Höhe : 337,5 mm
Tiefe : 232 mm
EX-Bezeichnung nach ATEX-Richtlinie : Ex II 2 G
EX-Bezeichnung nach Norm : Ex e IIB + H2 T3 Gb
Ta-Umgebungstemperatur : -20  C < Ta < +50  C
IA/IN : 3,5
Zeit tE : 19
Betriebsart : S1
EG-Baumusterprüfbescheinigung : EX5 01 06 39250 004
Temperaturklasse : T3
Kondensator Kapazität / Spannung : 16ÁF/280V
Wärmeklasse von Isolierstoffen Th. Cl. : 155 (F)
Verpackungseinheit : 1 Stück
Sortiment : C
GTIN (EAN) : 4012799802495
Hersteller: MAICO
ERM 25 Ex e Halbradial-Rohrventilator
Artikelnummer: 0080.0249
Menge: 1,000 Stck

**10.776 DZD 25/4 Axialer Dachventilator Axial-Dachventilator, horizontal ausblasend, DN250, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 800 m3/h
Drehzahl : 1.475 1/min
Laufradtyp : axial
Luftrichtung : Be- und Entlüftung
Drehzahlsteuerbar : +
Reversierbarkeit : +
Spannungsart : Drehstrom
Bemessungsspannung : 400 V
Netzfrequenz : 50 Hz
Nennleistung : 38 W
cos : 0,28
INenn : 0,19 A
Imax bei UNenn : 0,19 A
Schutzart : IP 54
Wärmeklasse : F
Einbauort : Dach
Einbaulage : senkrecht
Material Gehäuse : Stahlblech, verzinkt
Gewicht : 14,3 kg
Nennweite : 250 mm
Breite : 570 mm
Höhe : 325 mm
Tiefe : 570 mm
EX-Bezeichnung nach ATEX-Richtlinie : Ex II 2 G
EX-Bezeichnung nach Norm : Ex e IIB + H2 T4 Gb
Ta-Umgebungstemperatur : -20  C < Ta < +40  C
IA/IN : 3,7
Zeit tA : 450 sek
Betriebsart : S1
PTC DIN 44082 : M 100
EG-Baumusterprüfbescheinigung : EX5 03 06 39250 007
Temperaturklasse : T4
Wärmeklasse von Isolierstoffen Th. Cl. : 155 (F)
Verpackungseinheit : 1 Stück
Sortiment : C
GTIN (EAN) : 4012799877967
Hersteller: MAICO
DZD 25/4 B Ex e Axialer Dachventilator
Artikelnummer: 0087.0796
Menge: 1,000 Stck

**10.777 DZD 25/2 Axialer Dachventilator Axial-Dachventilator, horizontal ausblasend, DN250, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.600 m3/h
Drehzahl : 2.870 1/min
Laufradtyp : axial
Luftrichtung : Be- und Entlüftung
Drehzahlsteuerbar : +
Reversierbarkeit : +
Spannungsart : Drehstrom
Bemessungsspannung : 400 V
Netzfrequenz : 50 Hz
Nennleistung : 140 W
cos : 0,69
INenn : 0,29 A
Imax bei UNenn : 0,39 A
Schutzart : IP 54
Wärmeklasse : F
Einbauort : Dach
Einbaulage : senkrecht
Material Gehäuse : Stahlblech, verzinkt
Gewicht : 14,6 kg
Nennweite : 250 mm
Breite : 570 mm
Höhe : 325 mm
Tiefe : 570 mm
EX-Bezeichnung nach ATEX-Richtlinie : Ex II 2 G
EX-Bezeichnung nach Norm : Ex e IIB + H2 T4 Gb
Ta-Umgebungstemperatur : -20  C < Ta < +40  C
IA/IN : 5,9
Zeit tA : 69 sek
Betriebsart : S1
PTC DIN 44082 : M 100
EG-Baumusterprüfbescheinigung : EX5 03 06 39250 007
Temperaturklasse : T4
Wärmeklasse von Isolierstoffen Th. Cl. : 155 (F)
Verpackungseinheit : 1 Stück
Sortiment : C
GTIN (EAN) : 4012799877974
Hersteller: MAICO
DZD 25/2 B Ex e Axialer Dachventilator
Artikelnummer: 0087.0797
Menge: 1,000 Stck

**10.778 DZD 30/6 Axialer Dachventilator Axial-Dachventilator, horizontal ausblasend, DN300, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 940 m3/h
Drehzahl : 985 1/min
Laufradtyp : axial
Luftrichtung : Be- und Entlüftung
Drehzahlsteuerbar : +
Reversierbarkeit : +
Spannungsart : Drehstrom
Bemessungsspannung : 400 V
Netzfrequenz : 50 Hz
Nennleistung : 25 W
cos : 0,27
INenn : 0,12 A
Imax bei UNenn : 0,12 A
Schutzart : IP 54
Wärmeklasse : F
Einbauort : Dach
Einbaulage : senkrecht
Material Gehäuse : Stahlblech, verzinkt
Gewicht : 19,7 kg
Nennweite : 300 mm
Breite : 660 mm
Höhe : 375 mm
Tiefe : 660 mm
EX-Bezeichnung nach ATEX-Richtlinie : Ex II 2 G
EX-Bezeichnung nach Norm : Ex e IIB + H2 T4 Gb
Ta-Umgebungstemperatur : -20  C < Ta < +40  C
IA/IN : 3,4
Zeit tA : 1390 sek
Betriebsart : S1
PTC DIN 44082 : M 80
EG-Baumusterprüfbescheinigung : EX5 03 06 39250 007
Temperaturklasse : T4
Wärmeklasse von Isolierstoffen Th. Cl. : 155 (F)
Verpackungseinheit : 1 Stück
Sortiment : C
GTIN (EAN) : 4012799877981
Hersteller: MAICO
DZD 30/6 B Ex e Axialer Dachventilator
Artikelnummer: 0087.0798
Menge: 1,000 Stck

**10.779 DZD 30/4 Axialer Dachventilator Axial-Dachventilator, horizontal ausblasend, DN300, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.390 m3/h
Drehzahl : 1.475 1/min
Laufradtyp : axial
Luftrichtung : Be- und Entlüftung
Drehzahlsteuerbar : +
Reversierbarkeit : +
Spannungsart : Drehstrom
Bemessungsspannung : 400 V
Netzfrequenz : 50 Hz
Nennleistung : 95 W
cos : 0,28
INenn : 0,48 A
Imax bei UNenn : 0,48 A
Schutzart : IP 54
Wärmeklasse : F
Einbauort : Dach
Einbaulage : senkrecht
Material Gehäuse : Stahlblech, verzinkt
Gewicht : 17,5 kg
Nennweite : 300 mm
Breite : 660 mm
Höhe : 375 mm
Tiefe : 660 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799877998
Hersteller: MAICO
DZD 30/4 B Ex e Axialer Dachventilator
Artikelnummer: 0087.0799
Menge: 1,000 Stck

**10.780 DZD 30/2 Axialer Dachventilator Axial-Dachventilator, horizontal ausblasend, DN300, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 2.690 m3/h
Drehzahl : 2.880 1/min
Laufradtyp : axial
Luftrichtung : Be- und Entlüftung
Drehzahlsteuerbar : +
Reversierbarkeit : +
Spannungsart : Drehstrom
Bemessungsspannung : 400 V
Netzfrequenz : 50 Hz
Nennleistung : 300 W
cos : 0,78
INenn : 0,53 A
Imax bei UNenn : 0,87 A
Schutzart : IP 54
Wärmeklasse : F
Einbauort : Dach
Einbaulage : senkrecht
Material Gehäuse : Stahlblech, verzinkt
Gewicht : 20,4 kg
Nennweite : 300 mm
Breite : 660 mm
Höhe : 375 mm
Tiefe : 660 mm
EX-Bezeichnung nach ATEX-Richtlinie : Ex II 2 G
EX-Bezeichnung nach Norm : Ex e IIB + H2 T3 Gb
Ta-Umgebungstemperatur : -20  C < Ta < +40  C
IA/IN : 7,4
Zeit tA : 85 sek
Betriebsart : S1
PTC DIN 44082 : M 100
EG-Baumusterprüfbescheinigung : EX5 03 06 39250 007
Temperaturklasse : T3
Wärmeklasse von Isolierstoffen Th. Cl. : 155 (F)
Verpackungseinheit : 1 Stück
Sortiment : C
GTIN (EAN) : 4012799878001
Hersteller: MAICO
DZD 30/2 B Ex e Axialer Dachventilator
Artikelnummer: 0087.0800
Menge: 1,000 Stck

**10.781 DZD 35/6 Axialer Dachventilator Axial-Dachventilator, horizontal ausblasend, DN355, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 1.370 m3/h
Drehzahl : 965 1/min
Laufradtyp : axial
Luftrichtung : Be- und Entlüftung
Drehzahlsteuerbar : +
Reversierbarkeit : +
Spannungsart : Drehstrom
Bemessungsspannung : 400 V
Netzfrequenz : 50 Hz
Nennleistung : 40 W
cos : 0,42
INenn : 0,13 A
Imax bei UNenn : 0,13 A
Schutzart : IP 54
Wärmeklasse : F
Einbauort : Dach
Einbaulage : senkrecht
Material Gehäuse : Stahlblech, verzinkt
Gewicht : 22,7 kg
Nennweite : 355 mm
Breite : 720 mm
Höhe : 380 mm
Tiefe : 720 mm
EX-Bezeichnung nach ATEX-Richtlinie : Ex II 2 G
EX-Bezeichnung nach Norm : Ex e IIB + H2 T4 Gb
Ta-Umgebungstemperatur : -20  C < Ta < +40  C
IA/IN : 3,2
Zeit tA : 1390 sek
Betriebsart : S1
PTC DIN 44082 : M 80
EG-Baumusterprüfbescheinigung : EX5 03 06 39250 007
Temperaturklasse : T4
Wärmeklasse von Isolierstoffen Th. Cl. : 155 (F)
Verpackungseinheit : 1 Stück
Sortiment : C
GTIN (EAN) : 4012799878018
Hersteller: MAICO
DZD 35/6 B Ex e Axialer Dachventilator
Artikelnummer: 0087.0801
Menge: 1,000 Stck

**10.782 DZD 35/4 Axialer Dachventilator Axial-Dachventilator, horizontal ausblasend, DN355, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 2.060 m3/h
Drehzahl : 1.450 1/min
Laufradtyp : axial
Luftrichtung : Be- und Entlüftung
Drehzahlsteuerbar : +
Reversierbarkeit : +
Spannungsart : Drehstrom
Bemessungsspannung : 400 V
Netzfrequenz : 50 Hz
Nennleistung : 130 W
cos : 0,38
INenn : 0,49 A
Imax bei UNenn : 0,49 A
Schutzart : IP 54
Wärmeklasse : F
Einbauort : Dach
Einbaulage : senkrecht
Material Gehäuse : Stahlblech, verzinkt
Gewicht : 20,7 kg
Nennweite : 355 mm
Breite : 720 mm
Höhe : 380 mm
Tiefe : 720 mm
EX-Bezeichnung nach ATEX-Richtlinie : Ex II 2 G
EX-Bezeichnung nach Norm : Ex e IIB + H2 T3 Gb
Ta-Umgebungstemperatur : -20  C < Ta < +40  C
IA/IN : 3,4
Zeit tA : 170 sek
Betriebsart : S1
PTC DIN 44082 : M 130
EG-Baumusterprüfbescheinigung : EX5 03 06 39250 007
Temperaturklasse : T3
Wärmeklasse von Isolierstoffen Th. Cl. : 155 (F)
Verpackungseinheit : 1 Stück
Sortiment : C
GTIN (EAN) : 4012799878025
Hersteller: MAICO
DZD 35/4 B Ex e Axialer Dachventilator
Artikelnummer: 0087.0802
Menge: 1,000 Stck

**10.783 DZD 35/2 Axialer Dachventilator Axial-Dachventilator, horizontal ausblasend, DN355, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 4.280 m3/h
Drehzahl : 2.880 1/min
Laufradtyp : axial
Luftrichtung : Be- und Entlüftung
Drehzahlsteuerbar : -
Reversierbarkeit : +
Spannungsart : Drehstrom
Bemessungsspannung : 400 V
Netzfrequenz : 50 Hz
Nennleistung : 620 W
cos : 0,67
INenn : 1,3 A
Imax bei UNenn : 1,91 A
Schutzart : IP 54
Wärmeklasse : F
Einbauort : Dach
Einbaulage : senkrecht
Material Gehäuse : Stahlblech, verzinkt
Gewicht : 24,1 kg
Nennweite : 355 mm
Breite : 720 mm
Höhe : 380 mm
Tiefe : 720 mm
EX-Bezeichnung nach ATEX-Richtlinie : Ex II 2 G
EX-Bezeichnung nach Norm : Ex e IIB + H2 T3 Gb
Ta-Umgebungstemperatur : -20  C < Ta < +40  C
IA/IN : 6,9
Zeit tA : 35 sek
Betriebsart : S1
PTC DIN 44082 : M 100
EG-Baumusterprüfbescheinigung : EX5 03 06 39250 0074
Temperaturklasse : T3
Wärmeklasse von Isolierstoffen Th. Cl. : 155 (F)
Verpackungseinheit : 1 Stück
Sortiment : C
GTIN (EAN) : 4012799878032
Hersteller: MAICO
DZD 35/2 B Ex e Axialer Dachventilator
Artikelnummer: 0087.0803
Menge: 1,000 Stck

**10.784 DZD 40/6 Axialer Dachventilator Axial-Dachventilator, horizontal ausblasend, DN400, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 2.130 m3/h
Drehzahl : 980 1/min
Laufradtyp : axial
Luftrichtung : Be- und Entlüftung
Drehzahlsteuerbar : +
Reversierbarkeit : +
Spannungsart : Drehstrom
Bemessungsspannung : 400 V
Netzfrequenz : 50 Hz
Nennleistung : 100 W
cos : 0,27
INenn : 0,55 A
Imax bei UNenn : 0,53 A
Schutzart : IP 54
Wärmeklasse : F
Einbauort : Dach
Einbaulage : senkrecht
Material Gehäuse : Stahlblech, verzinkt
Gewicht : 26,6 kg
Nennweite : 400 mm
Breite : 830 mm
Höhe : 415 mm
Tiefe : 830 mm
EX-Bezeichnung nach ATEX-Richtlinie : Ex II 2 G
EX-Bezeichnung nach Norm : Ex e IIB + H2 T4 Gb
Ta-Umgebungstemperatur : -20  C < Ta < +40  C
IA/IN : 3,2
Zeit tA : 240 sek
Betriebsart : S1
PTC DIN 44082 : M 100
EG-Baumusterprüfbescheinigung : EX5 03 06 39250 0074
Temperaturklasse : T4
Wärmeklasse von Isolierstoffen Th. Cl. : 155 (F)
Verpackungseinheit : 1 Stück
Sortiment : C
GTIN (EAN) : 4012799878049
Hersteller: MAICO
DZD 40/6 B Ex e Axialer Dachventilator
Artikelnummer: 0087.0804
Menge: 1,000 Stck

**10.785 DZD 40/4 Axialer Dachventilator Axial-Dachventilator, horizontal ausblasend, DN400, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 3.200 m3/h
Drehzahl : 1.465 1/min
Laufradtyp : axial
Luftrichtung : Be- und Entlüftung
Drehzahlsteuerbar : +
Reversierbarkeit : +
Spannungsart : Drehstrom
Bemessungsspannung : 400 V
Netzfrequenz : 50 Hz
Nennleistung : 170 W
cos : 0,45
INenn : 0,55 A
Imax bei UNenn : 0,7 A
Schutzart : IP 54
Wärmeklasse : F
Einbauort : Dach
Einbaulage : senkrecht
Material Gehäuse : Stahlblech, verzinkt
Gewicht : 26,6 kg
Nennweite : 400 mm
Breite : 830 mm
Höhe : 415 mm
Tiefe : 830 mm
EX-Bezeichnung nach ATEX-Richtlinie : Ex II 2 G
EX-Bezeichnung nach Norm : Ex e IIB + H2 T4 Gb
Ta-Umgebungstemperatur : -20  C < Ta < +40  C
IA/IN : 5,7
Zeit tA : 110 sek
Betriebsart : S1
PTC DIN 44082 : M 100
EG-Baumusterprüfbescheinigung : EX5 03 06 39250 0074
Temperaturklasse : T4
Wärmeklasse von Isolierstoffen Th. Cl. : 155 (F)
Verpackungseinheit : 1 Stück
Sortiment : C
GTIN (EAN) : 4012799878056
Hersteller: MAICO
DZD 40/4 B Ex e Axialer Dachventilator
Artikelnummer: 0087.0805
Menge: 1,000 Stck

**10.786 DZD 50/6 Axialer Dachventilator Axial-Dachventilator, horizontal ausblasend, DN500, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 3.870 m3/h
Drehzahl : 950 1/min
Laufradtyp : axial
Luftrichtung : Be- und Entlüftung
Drehzahlsteuerbar : +
Reversierbarkeit : +
Spannungsart : Drehstrom
Bemessungsspannung : 400 V
Netzfrequenz : 50 Hz
Nennleistung : 180 W
cos : 0,45
INenn : 0,58 A
Imax bei UNenn : 0,65 A
Schutzart : IP 54
Wärmeklasse : F
Einbauort : Dach
Einbaulage : senkrecht
Material Gehäuse : Stahlblech, verzinkt
Gewicht : 33 kg
Nennweite : 500 mm
Breite : 940 mm
Höhe : 420 mm
Tiefe : 940 mm
EX-Bezeichnung nach ATEX-Richtlinie : Ex II 2 G
EX-Bezeichnung nach Norm : Ex e IIB + H2 T4 Gb
Ta-Umgebungstemperatur : -20  C < Ta < +40  C
IA/IN : 3
Zeit tA : 240 sek
Betriebsart : S1
PTC DIN 44082 : M 100
EG-Baumusterprüfbescheinigung : EX5 03 06 39250 0074
Temperaturklasse : T4
Wärmeklasse von Isolierstoffen Th. Cl. : 155 (F)
Verpackungseinheit : 1 Stück
Sortiment : C
GTIN (EAN) : 4012799878063
Hersteller: MAICO
DZD 50/6 B Ex e Axialer Dachventilator
Artikelnummer: 0087.0806
Menge: 1,000 Stck

**10.787 DZD 50/4 Axialer Dachventilator Axial-Dachventilator, horizontal ausblasend, DN500, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 5.830 m3/h
Drehzahl : 1.425 1/min
Laufradtyp : axial
Luftrichtung : Be- und Entlüftung
Drehzahlsteuerbar : +
Reversierbarkeit : +
Spannungsart : Drehstrom
Bemessungsspannung : 400 V
Netzfrequenz : 50 Hz
Nennleistung : 485 W
cos : 0,76
INenn : 0,92 A
Imax bei UNenn : 1,7 A
Schutzart : IP 54
Wärmeklasse : F
Einbauort : Dach
Einbaulage : senkrecht
Material Gehäuse : Stahlblech, verzinkt
Gewicht : 39 kg
Nennweite : 500 mm
Breite : 940 mm
Höhe : 420 mm
Tiefe : 940 mm
EX-Bezeichnung nach ATEX-Richtlinie : Ex II 2 G
EX-Bezeichnung nach Norm : Ex e IIB + H2 T3 Gb
Ta-Umgebungstemperatur : -20  C < Ta < +40  C
IA/IN : 4,1
Zeit tA : 240 sek
Betriebsart : S1
PTC DIN 44082 : M 130
EG-Baumusterprüfbescheinigung : EX5 03 06 39250 0074
Temperaturklasse : T3
Wärmeklasse von Isolierstoffen Th. Cl. : 155 (F)
Verpackungseinheit : 1 Stück
Sortiment : C
GTIN (EAN) : 4012799878070
Hersteller: MAICO
DZD 50/4 B Ex e Axialer Dachventilator
Artikelnummer: 0087.0807
Menge: 1,000 Stck

**10.788 DZD 60/6 Axialer Dachventilator Axial-Dachventilator, horizontal ausblasend, DN600, Drehstrom, explosi**
Merkmale:
Explosionsschutz nach ATEX.
Ex II 2G Ex e IIB+H2 T3/T4 Gb.
Für Einsatztemperaturen von -20 C < Ta < +40 C.
MAICO Ex-Ventilatoren erfüllen die
Sicherheitsanforderungen der Europäischen Richtlinie RL
2014/34/EU für Geräte und Schutzsysteme in
explosionsgefährdeten Bereichen.
Für Zone 1 und 2.
Grundplatte, Anströmdüse und Regenschutzhaube aus
verzinktem Stahlblech.
Ausblasrichtung horizontal.
Stabile Transportösen ermöglichen einen Transport per
Kran.
Für Be- oder Entlüftung umschaltbar.
Reversierbetrieb: Der Volumenstrom verringert sich um
ca. 35% bei anomaler Förderrichtung.
Motor:
Robuster Motor mit Kugellager, wartungsfrei.
Motorschutzart IP 54.
Elektrischer Anschluss:
Anschlussleitung ca. 1,7 m lang.
Separater Klemmenkasten, Ex-geschützt, mit
Kabelverschraubung.
Sicherheitshinweise:
Drehzahlregelung mit Transformator TR... möglich.
Ausnahme: DZ.. 35/2 B Ex e.
Die Temperatur im Ventilatormotor wird durch Kaltleiter
überwacht. Die Kaltleiter müssen an ein Auslösesystem
(Sicherheitseinrichtung gemäß Richtlinie RL 2014/34/EU)
angeschlossen werden, das den Ventilator bei zu hohen
Temperaturen dauerhaft vom Netz trennt.
Als Auslösesystem wird das
MAICO-Kaltleiterauslösesystem MVS 6 oder TMS empfohlen.
Ventilator bei freier Ansaugung oder Ausblasung nur in
Betrieb nehmen, wenn der Berührungsschutz des
Flügelrades gemäß DIN EN ISO 13857 gewährleistet ist,
z. B. mit Schutzgitter SG.
Technische Daten
Fördervolumen : 6.510 m3/h
Drehzahl : 950 1/min
Laufradtyp : axial
Luftrichtung : Be- und Entlüftung
Drehzahlsteuerbar : +
Reversierbarkeit : +
Spannungsart : Drehstrom
Bemessungsspannung : 400 V
Netzfrequenz : 50 Hz
Nennleistung : 365 W
cos : 0,71
INenn : 0,74 A
Imax bei UNenn : 1,08 A
Schutzart : IP 54
Wärmeklasse : F
Einbauort : Dach
Einbaulage : senkrecht
Material Gehäuse : Stahlblech, verzinkt
Gewicht : 45,5 kg
Nennweite : 600 mm
Breite : 1.100 mm
Höhe : 460 mm
Tiefe : 1.100 mm
EX-Bezeichnung nach ATEX-Richtlinie : Ex II 2 G
EX-Bezeichnung nach Norm : Ex e IIB + H2 T3 Gb
Ta-Umgebungstemperatur : -20  C < Ta < +40  C
IA/IN : 4
Zeit tA : 290 sek
Betriebsart : S1
PTC DIN 44082 : M 130
EG-Baumusterprüfbescheinigung : EX5 03 06 39250 0074
Temperaturklasse : T3
Wärmeklasse von Isolierstoffen Th. Cl. : 155 (F)
Verpackungseinheit : 1 Stück
Sortiment : C
GTIN (EAN) : 4012799878087
Hersteller: MAICO
DZD 60/6 B Ex e Axialer Dachventilator
Artikelnummer: 0087.0808
Menge: 1,000 Stck

**10.789 AP 100 Verschlussklappe Selbsttätige Verschlussklappe zur Entlüftung, DN 100, verkehrsweiß**
Selbsttätige Verschlussklappen zur Entlüftung.
Außenwandanschluss bei Verwendung der Wandhülse WH 100
bzw. WH 120.
AP 100 B: Verschlussklappe in braun.
Mit verdeckten Schraubenlöchern.
Dichtband im Lieferumfang enthalten.
Zubehör: Fliegengitter FG einsetzbar.
Technische Daten
Luftrichtung : Entlüftung
Druckverlust : 10 Pa
Einbauort : Wand
Material : Kunststoff, witterungs-, UV-beständig
Farbe : verkehrsweiß, ähnlich RAL 9016
Gewicht : 0,1 kg
Klappenart : selbstt. öffnend/schließend
Geeignet für Nennweite : 100 mm
Breite : 150 mm
Höhe : 150 mm
Tiefe : 50 mm
Umgebungstemperatur : 60  C
Verpackungseinheit : 1 Stück
Sortiment : A
GTIN (EAN) : 4012799990055
Hersteller: MAICO
AP 100 Verschlussklappe
Artikelnummer: 0059.1058
Menge: 1,000 Stck

**10.790 AP 100 B Verschlussklappe Selbsttätige Verschlussklappe zur Entlüftung, DN 100, braun**
Selbsttätige Verschlussklappen zur Entlüftung.
Außenwandanschluss bei Verwendung der Wandhülse WH 100
bzw. WH 120.
AP 100 B: Verschlussklappe in braun.
Mit verdeckten Schraubenlöchern.
Dichtband im Lieferumfang enthalten.
Zubehör: Fliegengitter FG einsetzbar.
Technische Daten
Luftrichtung : Entlüftung
Druckverlust : 10 Pa
Einbauort : Wand
Material : Kunststoff, witterungs-, UV-beständig
Farbe : braun
Gewicht : 0,113 kg
Klappenart : selbstt. öffnend/schließend
Geeignet für Nennweite : 100 mm
Breite : 150 mm
Höhe : 150 mm
Tiefe : 50 mm
Umgebungstemperatur : 60  C
Verpackungseinheit : 1 Stück
Sortiment : A
GTIN (EAN) : 4012799599579
Hersteller: MAICO
AP 100 B Verschlussklappe
Artikelnummer: 0059.0957
Menge: 1,000 Stck

**10.791 AP 120 Verschlussklappe Selbsttätige Verschlussklappe zur Entlüftung, DN 120**
Selbsttätige Verschlussklappen zur Entlüftung.
Außenwandanschluss bei Verwendung der Wandhülse WH 100
bzw. WH 120.
AP 100 B: Verschlussklappe in braun.
Mit verdeckten Schraubenlöchern.
Dichtband im Lieferumfang enthalten.
Zubehör: Fliegengitter FG einsetzbar.
Technische Daten
Luftrichtung : Entlüftung
Druckverlust : 10 Pa
Einbauort : Wand
Material : Kunststoff, witterungs-, UV-beständig
Farbe : verkehrsweiß, ähnlich RAL 9016
Gewicht : 0,2 kg
Klappenart : selbstt. öffnend/schließend
Geeignet für Nennweite : 125 mm
Breite : 172 mm
Höhe : 172 mm
Tiefe : 53 mm
Umgebungstemperatur : 60  C
Verpackungseinheit : 1 Stück
Sortiment : A
GTIN (EAN) : 4012799599500
Hersteller: MAICO
AP 120 Verschlussklappe
Artikelnummer: 0059.0950
Menge: 1,000 Stck

**10.792 AP 150 Verschlussklappe Selbsttätige Verschlussklappe zur Entlüftung, DN 150**
Verschlussklappe zur Entlüftung.
Außenwandanschluss bei Verwendung der Wandhülse WH 150.
Tesa-Moll Band im Lieferumfang enthalten.
Technische Daten
Luftrichtung : Entlüftung
Druckverlust : 10 Pa
Einbauort : Wand
Material : Kunststoff, witterungs-, UV-beständig
Farbe : verkehrsweiß, ähnlich RAL 9016
Gewicht : 0,4 kg
Klappenart : selbstt. öffnend/schließend
Geeignet für Nennweite : 150 mm
Breite : 200 mm
Höhe : 200 mm
Tiefe : 50 mm
Umgebungstemperatur : 60  C
Verpackungseinheit : 1 Stück
Sortiment : A
GTIN (EAN) : 4012799599524
Hersteller: MAICO
AP 150 Verschlussklappe
Artikelnummer: 0059.0952
Menge: 1,000 Stck

**10.793 FG 100 Fliegengitter Fliegengitter für Verschlussklappe AP 100 oder Außengitter SG 100**
Fliegengitter zum Einbau in AP... oder SG... .
Technische Daten
Material : Metall
Gewicht : 0,004 kg
Geeignet für Nennweite : 100 mm
Breite : 120 mm
Höhe : 120 mm
Tiefe : 2 mm
Verpackungseinheit : 1 Stück
Sortiment : A
GTIN (EAN) : 4012799939221
Hersteller: MAICO
FG 100 Fliegengitter
Artikelnummer: 0093.0922
Menge: 1,000 Stck

**10.794 FG 120 Fliegengitter Fliegengitter für Verschlussklappe AP 120 oder Außengitter SG 120**
Fliegengitter zum Einbau in AP... oder SG... .
Technische Daten
Material : Metall
Gewicht : 0,006 kg
Geeignet für Nennweite : 120 mm
Breite : 140 mm
Höhe : 140 mm
Tiefe : 2 mm
Verpackungseinheit : 1 Stück
Sortiment : A
GTIN (EAN) : 4012799939245
Hersteller: MAICO
FG 120 Fliegengitter
Artikelnummer: 0093.0924
Menge: 1,000 Stck

**10.795 AS 20 Verschlussklappe Selbsttätige Verschlussklappe, DN 200, mit verzinktem Gitter, nur für**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 0,4 kg
Klappenart : selbstt. öffnend/schließend
Nennweite : 200 mm
Breite : 260 mm
Höhe : 260 mm
Tiefe : 39 mm
Umgebungstemperatur : 60  C
Verpackungseinheit : 1 Stück
Sortiment : C
GTIN (EAN) : 4012799513308
Hersteller: MAICO
AS 20 Verschlussklappe
Artikelnummer: 0151.0330
Menge: 1,000 Stck

**10.796 AS 25 Verschlussklappe Selbsttätige Verschlussklappe, DN 255, mit verzinktem Gitter, nur für**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 0,6 kg
Klappenart : selbstt. öffnend/schließend
Nennweite : 255 mm
Breite : 314 mm
Höhe : 314 mm
Tiefe : 40 mm
Umgebungstemperatur : 60  C
Verpackungseinheit : 1 Stück
Sortiment : C
GTIN (EAN) : 4012799513315
Hersteller: MAICO
AS 25 Verschlussklappe
Artikelnummer: 0151.0331
Menge: 1,000 Stck

**10.797 AS 30 Verschlussklappe Selbsttätige Verschlussklappe, DN 300, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 0,8 kg
Klappenart : selbstt. öffnend/schließend
Nennweite : 300 mm
Breite : 366 mm
Höhe : 366 mm
Tiefe : 40 mm
Umgebungstemperatur : 60  C
Verpackungseinheit : 1 Stück
Sortiment : C
GTIN (EAN) : 4012799513322
Hersteller: MAICO
AS 30 Verschlussklappe
Artikelnummer: 0151.0332
Menge: 1,000 Stck

**10.798 AS 35 Verschlussklappe Selbsttätige Verschlussklappe, DN 355, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,1 kg
Klappenart : selbstt. öffnend/schließend
Nennweite : 355 mm
Breite : 360 mm
Höhe : 360 mm
Tiefe : 40 mm
Umgebungstemperatur : 60  C
Verpackungseinheit : 1 Stück
Sortiment : C
GTIN (EAN) : 4012799513339
Hersteller: MAICO
AS 35 Verschlussklappe
Artikelnummer: 0151.0333
Menge: 1,000 Stck

**10.799 AS 40 Verschlussklappe Selbsttätige Verschlussklappe, DN 400, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,3 kg
Klappenart : selbstt. öffnend/schließend
Nennweite : 400 mm
Breite : 472 mm
Höhe : 472 mm
Tiefe : 40 mm
Umgebungstemperatur : 60  C
Verpackungseinheit : 1 Stück
Sortiment : C
GTIN (EAN) : 4012799513346
Hersteller: MAICO
AS 40 Verschlussklappe
Artikelnummer: 0151.0334
Menge: 1,000 Stck

**10.800 AS 45 Verschlussklappe Selbsttätige Verschlussklappe, DN 450, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,6 kg
Klappenart : selbstt. öffnend/schließend
Nennweite : 450 mm
Breite : 465 mm
Höhe : 465 mm
Tiefe : 41 mm
Umgebungstemperatur : 60  C
Verpackungseinheit : 1 Stück
Sortiment : C
GTIN (EAN) : 4012799513353
Hersteller: MAICO
AS 45 Verschlussklappe
Artikelnummer: 0151.0335
Menge: 1,000 Stck

**10.801 AS 50 Verschlussklappe Selbsttätige Verschlussklappe, DN 500, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 1,9 kg
Klappenart : selbstt. öffnend/schließend
Nennweite : 500 mm
Breite : 578 mm
Höhe : 578 mm
Tiefe : 41 mm
Umgebungstemperatur : 60  C
Verpackungseinheit : 1 Stück
Sortiment : C
GTIN (EAN) : 4012799513360
Hersteller: MAICO
AS 50 Verschlussklappe
Artikelnummer: 0151.0336
Menge: 1,000 Stck

**10.802 AS 60 Verschlussklappe Selbsttätige Verschlussklappe, DN 600, mit verzinktem Gitter**
Verschlussklappen zur Entlüftung.
Mit verzinktem Schutzgitter.
Ab Nenngröße 35 mit Mittelsteg zur Erhöhung der
Klappenstabilität.
Empfohlenes Zubehör: Verbindungsrahmen ZVR zur
Befestigung der Verschlussklappen AS und RS am
Ventilator statt an der Wand.
Technische Daten
Luftrichtung : Entlüftung
Einbau : außen
Einbauort : Wand
Einbaulage : senkrecht / waagerecht
Material : Kunststoff, witterungs-, UV-beständig
Farbe : verkehrsweiß, ähnlich RAL 9016
Lamellenfarbe : silbergrau
Gewicht : 2,6 kg
Klappenart : selbstt. öffnend/schließend
Nennweite : 600 mm
Breite : 622 mm
Höhe : 622 mm
Tiefe : 42 mm
Umgebungstemperatur : 60  C
Verpackungseinheit : 1 Stück
Sortiment : C
GTIN (EAN) : 4012799513377
Hersteller: MAICO
AS 60 Verschlussklappe
Artikelnummer: 0151.0337
Menge: 1,000 Stck

**10.803 ZVR 20 Verbindungsrahmen Verbindungsrahmen zur Befestigung der Verschlussklappen AS 20 und RS 2**
Verbindungsrahmen zur Befestigung der Verschlussklappen
AS und RS an den Ventilatoren der Typenreihe EZQ, EZS,
DZQ und DZS.
Für den Einbau in dünne Wände.
Technische Daten
Einbau : außen
Einbauort : dünne Wand
Einbaulage : senkrecht / waagerecht
Material : Stahlblech, verzinkt
Gewicht : 0,4 kg
Geeignet für Nennweite : 200 mm
Breite : 260 mm
Höhe : 260 mm
Tiefe : 1 mm
Verpackungseinheit : 1 Stück
Sortiment : C
GTIN (EAN) : 4012799931911
Hersteller: MAICO
ZVR 20 Verbindungsrahmen
Artikelnummer: 0093.0191
Menge: 1,000 Stck

**10.804 ZVR 25 Verbindungsrahmen Verbindungsrahmen zur Befestigung der Verschlussklappen AS 25und RS 25**
Verbindungsrahmen zur Befestigung der Verschlussklappen
AS und RS an den Ventilatoren der Typenreihe EZQ, EZS,
DZQ und DZS.
Für den Einbau in dünne Wände.
Technische Daten
Einbau : außen
Einbauort : dünne Wand
Einbaulage : senkrecht / waagerecht
Material : Stahlblech, verzinkt
Gewicht : 0,5 kg
Geeignet für Nennweite : 250 mm
Breite : 314 mm
Höhe : 314 mm
Tiefe : 1 mm
Verpackungseinheit : 1 Stück
Sortiment : C
GTIN (EAN) : 4012799931928
Hersteller: MAICO
ZVR 25 Verbindungsrahmen
Artikelnummer: 0093.0192
Menge: 1,000 Stck

**10.805 ZVR 30 Verbindungsrahmen Verbindungsrahmen zur Befestigung der Verschlussklappen AS 30 und RS 3**
Verbindungsrahmen zur Befestigung der Verschlussklappen
AS und RS an den Ventilatoren der Typenreihe EZQ, EZS,
DZQ und DZS.
Für den Einbau in dünne Wände.
Technische Daten
Einbau : außen
Einbauort : dünne Wand
Einbaulage : senkrecht / waagerecht
Material : Stahlblech, verzinkt
Gewicht : 0,6 kg
Geeignet für Nennweite : 300 mm
Breite : 366 mm
Höhe : 366 mm
Tiefe : 1 mm
Verpackungseinheit : 1 Stück
Sortiment : C
GTIN (EAN) : 4012799931935
Hersteller: MAICO
ZVR 30 Verbindungsrahmen
Artikelnummer: 0093.0193
Menge: 1,000 Stck

**10.806 ZVR 35 Verbindungsrahmen Verbindungsrahmen zur Befestigung der Verschlussklappen AS 35 und RS 3**
Verbindungsrahmen zur Befestigung der Verschlussklappen
AS und RS an den Ventilatoren der Typenreihe EZQ, EZS,
DZQ und DZS.
Für den Einbau in dünne Wände.
Technische Daten
Einbau : außen
Einbauort : dünne Wand
Einbaulage : senkrecht / waagerecht
Material : Stahlblech, verzinkt
Gewicht : 0,7 kg
Geeignet für Nennweite : 350 mm
Breite : 420 mm
Höhe : 420 mm
Tiefe : 1 mm
Verpackungseinheit : 1 Stück
Sortiment : C
GTIN (EAN) : 4012799931942
Hersteller: MAICO
ZVR 35 Verbindungsrahmen
Artikelnummer: 0093.0194
Menge: 1,000 Stck

**10.807 ZVR 40 Verbindungsrahmen Verbindungsrahmen zur Befestigung der Verschlussklappen AS 40 und RS 4**
Verbindungsrahmen zur Befestigung der Verschlussklappen
AS und RS an den Ventilatoren der Typenreihe EZQ, EZS,
DZQ und DZS.
Für den Einbau in dünne Wände.
Technische Daten
Einbau : außen
Einbauort : dünne Wand
Einbaulage : senkrecht / waagerecht
Material : Stahlblech, verzinkt
Gewicht : 1,1 kg
Geeignet für Nennweite : 400 mm
Breite : 472 mm
Höhe : 472 mm
Tiefe : 1 mm
Verpackungseinheit : 1 Stück
Sortiment : C
GTIN (EAN) : 4012799931959
Hersteller: MAICO
ZVR 40 Verbindungsrahmen
Artikelnummer: 0093.0195
Menge: 1,000 Stck

**10.808 ZVR 45 Verbindungsrahmen Verbindungsrahmen zur Befestigung der Verschlussklappen AS 45 und RS 4**
Verbindungsrahmen zur Befestigung der Verschlussklappen
AS und RS an den Ventilatoren der Typenreihe EZQ, EZS,
DZQ und DZS.
Für den Einbau in dünne Wände.
Technische Daten
Einbau : außen
Einbauort : dünne Wand
Einbaulage : senkrecht / waagerecht
Material : Stahlblech, verzinkt
Gewicht : 1,5 kg
Geeignet für Nennweite : 450 mm
Breite : 526 mm
Höhe : 526 mm
Tiefe : 1 mm
Verpackungseinheit : 1 Stück
Sortiment : C
GTIN (EAN) : 4012799931966
Hersteller: MAICO
ZVR 45 Verbindungsrahmen
Artikelnummer: 0093.0196
Menge: 1,000 Stck

**10.809 ZVR 50 Verbindungsrahmen Verbindungsrahmen zur Befestigung der Verschlussklappen AS 50 und RS 5**
Verbindungsrahmen zur Befestigung der Verschlussklappen
AS und RS an den Ventilatoren der Typenreihe EZQ, EZS,
DZQ und DZS.
Für den Einbau in dünne Wände.
Technische Daten
Einbau : außen
Einbauort : dünne Wand
Einbaulage : senkrecht / waagerecht
Material : Stahlblech, verzinkt
Gewicht : 2,2 kg
Geeignet für Nennweite : 500 mm
Breite : 578 mm
Höhe : 578 mm
Tiefe : 2 mm
Verpackungseinheit : 1 Stück
Sortiment : C
GTIN (EAN) : 4012799931973
Hersteller: MAICO
ZVR 50 Verbindungsrahmen
Artikelnummer: 0093.0197
Menge: 1,000 Stck

**10.810 ZVR 56 Verbindungsrahmen Verbindungsrahmen zur Befestigung der Verschlussklappen AS 56 und RS 5**
Verbindungsrahmen zur Befestigung der Verschlussklappen
AS und RS an den Ventilatoren der Typenreihe EZQ, EZS,
DZQ und DZS.
Für den Einbau in dünne Wände.
Technische Daten
Einbau : außen
Einbauort : dünne Wand
Einbaulage : senkrecht / waagerecht
Material : Stahlblech, verzinkt
Gewicht : 3,6 kg
Geeignet für Nennweite : 560 mm
Breite : 684 mm
Höhe : 684 mm
Tiefe : 2 mm
Verpackungseinheit : 1 Stück
Sortiment : C
GTIN (EAN) : 4012799931980
Hersteller: MAICO
ZVR 56 Verbindungsrahmen
Artikelnummer: 0093.0198
Menge: 1,000 Stck

**10.811 ZVR 60 Verbindungsrahmen Verbindungsrahmen zur Befestigung der Verschlussklappen AS 60 und RS 6**
Verbindungsrahmen zur Befestigung der Verschlussklappen
AS und RS an den Ventilatoren der Typenreihe EZQ, EZS,
DZQ und DZS.
Für den Einbau in dünne Wände.
Technische Daten
Einbau : außen
Einbauort : dünne Wand
Einbaulage : senkrecht / waagerecht
Material : Stahlblech, verzinkt
Gewicht : 2,9 kg
Geeignet für Nennweite : 600 mm
Breite : 684 mm
Höhe : 684 mm
Tiefe : 2 mm
Verpackungseinheit : 1 Stück
Sortiment : C
GTIN (EAN) : 4012799931997
Hersteller: MAICO
ZVR 60 Verbindungsrahmen
Artikelnummer: 0093.0199
Menge: 1,000 Stck

**10.812 ARP 71 Verschlussklappe Selbsttätige Verschlussklappe, zweigeteilt**
Verschlussklappen zur Entlüftung.
Mit einzeln beweglichen Lamellen, gelagert in
verstärkten Laufbuchsen.
Mit verzinktem Schutzgitter an der Anströmseite.
ARP 71 zweigeteilt.
ARP 80 und ARP 100 dreigeteilt.
Technische Daten
Luftrichtung : Entlüftung
Einbau : außen
Einbauort : Wand
Einbaulage : senkrecht / waagerecht
Material : Kunststoff, witterungs-, UV-beständig
Farbe : silbergrau
Gewicht : 4,6 kg
Klappenart : selbstt. öffnend/schließend
Geeignet für Nennweite : 710 mm
Breite : 818 mm
Höhe : 890 mm
Tiefe : 40 mm
Umgebungstemperatur : 60  C
Verpackungseinheit : 1 Stück
Sortiment : C
GTIN (EAN) : 4012799510826
Hersteller: MAICO
ARP 71 Verschlussklappe
Artikelnummer: 0151.0082
Menge: 1,000 Stck

**10.813 ARP 80 Verschlussklappe Selbsttätige Verschlussklappe, dreigeteilt**
Verschlussklappen zur Entlüftung.
Mit einzeln beweglichen Lamellen, gelagert in
verstärkten Laufbuchsen.
Mit verzinktem Schutzgitter an der Anströmseite.
ARP 71 zweigeteilt.
ARP 80 und ARP 100 dreigeteilt.
Technische Daten
Luftrichtung : Entlüftung
Einbau : außen
Einbauort : Wand
Einbaulage : senkrecht / waagerecht
Material : Kunststoff, witterungs-, UV-beständig
Farbe : silbergrau
Gewicht : 4,7 kg
Klappenart : selbstt. öffnend/schließend
Geeignet für Nennweite : 800 mm
Breite : 868 mm
Höhe : 940 mm
Tiefe : 40 mm
Umgebungstemperatur : 60  C
Verpackungseinheit : 1 Stück
Sortiment : C
GTIN (EAN) : 4012799510819
Hersteller: MAICO
ARP 80 Verschlussklappe
Artikelnummer: 0151.0081
Menge: 1,000 Stck

**10.814 ARP 100 Verschlussklappe Selbsttätige Verschlussklappe, dreigeteilt**
Verschlussklappen zur Entlüftung.
Mit einzeln beweglichen Lamellen, gelagert in
verstärkten Laufbuchsen.
Mit verzinktem Schutzgitter an der Anströmseite.
ARP 71 zweigeteilt.
ARP 80 und ARP 100 dreigeteilt.
Technische Daten
Luftrichtung : Entlüftung
Einbau : außen
Einbauort : Wand
Einbaulage : senkrecht / waagerecht
Material : Kunststoff, witterungs-, UV-beständig
Farbe : silbergrau
Gewicht : 7,5 kg
Klappenart : selbstt. öffnend/schließend
Geeignet für Nennweite : 1.000 mm
Breite : 1.068 mm
Höhe : 1.140 mm
Tiefe : 40 mm
Umgebungstemperatur : 60  C
Verpackungseinheit : 1 Stück
Sortiment : C
GTIN (EAN) : 4012799510802
Hersteller: MAICO
ARP 100 Verschlussklappe
Artikelnummer: 0151.0080
Menge: 1,000 Stck

**10.815 MK 20 Verschlussklappe, elektrisch Elektrische Verschlussklappe mit Getriebemotor für Lüftungskanäle, DN**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz
Nennleistung : 3 W
INenn : 0,015 A
Maximalbelastung : 0,015 A
Schutzart : IP 55
Antrieb : Getriebe
Einbau : außen
Einbauort : Wand
Einbaulage : senkrecht
Material : Kunststoff
Farbe : verkehrsweiß, ähnlich RAL 9016
Lamellenfarbe : silbergrau
Gewicht : 1,2 kg
Klappenart : elektrisch
Geeignet für Nennweite : 200 mm
Breite : 325 mm
Höhe : 325 mm
Tiefe : 50,5 mm
Umgebungstemperatur : 40  C
Verpackungseinheit : 1 Stück
Sortiment : C
GTIN (EAN) : 4012799939061
Hersteller: MAICO
MK 20 Verschlussklappe, elektrisch
Artikelnummer: 0093.0906
Menge: 1,000 Stck

**10.816 MK 25 Verschlussklappe, elektrisch Elektrische Verschlussklappe mit Getriebemotor für Lüftungskanäle, DN**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz
Nennleistung : 3 W
INenn : 0,015 A
Maximalbelastung : 0,015 A
Schutzart : IP 55
Antrieb : Getriebe
Einbau : außen
Einbauort : Wand
Einbaulage : senkrecht
Material : Kunststoff
Farbe : verkehrsweiß, ähnlich RAL 9016
Lamellenfarbe : silbergrau
Gewicht : 1,5 kg
Klappenart : elektrisch
Geeignet für Nennweite : 250 mm
Breite : 370 mm
Höhe : 370 mm
Tiefe : 50,5 mm
Umgebungstemperatur : 40  C
Verpackungseinheit : 1 Stück
Sortiment : C
GTIN (EAN) : 4012799939078
Hersteller: MAICO
MK 25 Verschlussklappe, elektrisch
Artikelnummer: 0093.0907
Menge: 1,000 Stck

**10.817 MK 31 Verschlussklappe, elektrisch Elektrische Verschlussklappe mit Getriebemotor für Lüftungskanäle, DN**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz
Nennleistung : 3 W
INenn : 0,015 A
Maximalbelastung : 0,015 A
Schutzart : IP 55
Antrieb : Getriebe
Einbau : außen
Einbauort : Wand
Einbaulage : senkrecht
Material : Kunststoff
Farbe : verkehrsweiß, ähnlich RAL 9016
Lamellenfarbe : silbergrau
Gewicht : 1,9 kg
Klappenart : elektrisch
Geeignet für Nennweite : 315 mm
Breite : 430 mm
Höhe : 430 mm
Tiefe : 50,5 mm
Umgebungstemperatur : 40  C
Verpackungseinheit : 1 Stück
Sortiment : C
GTIN (EAN) : 4012799939085
Hersteller: MAICO
MK 31 Verschlussklappe, elektrisch
Artikelnummer: 0093.0908
Menge: 1,000 Stck

**10.818 BK 20 Verschlussklappe, elektrisch Elektrische Verschlussklappe mit Bimetallklappe für Lüftungskanäle, D**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz / 60 Hz
Nennleistung : 25 W
INenn : 0,1 A
IMax : 1,8 A
Anlaufstrom : 1,8 A / 1 s
Schutzart : IP 55
Antrieb : Bimetall
Einbau : außen
Einbauort : Wand
Einbaulage : senkrecht
Material : Kunststoff
Farbe : verkehrsweiß, ähnlich RAL 9016
Lamellenfarbe : silbergrau
Gewicht : 1,1 kg
Klappenart : elektrisch
Geeignet für Nennweite : 200 mm
Breite : 325 mm
Höhe : 325 mm
Tiefe : 50,5 mm
Umgebungstemperatur : 40  C
Verpackungseinheit : 1 Stück
Sortiment : C
GTIN (EAN) : 4012799939009
Hersteller: MAICO
BK 20 Verschlussklappe, elektrisch
Artikelnummer: 0093.0900
Menge: 1,000 Stck

**10.819 BK 25 Verschlussklappe, elektrisch Elektrische Verschlussklappe mit Bimetallklappe für Lüftungskanäle, D**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz / 60 Hz
Nennleistung : 25 W
INenn : 0,1 A
IMax : 1,8 A
Anlaufstrom : 1,8 A / 1 s
Schutzart : IP 55
Antrieb : Bimetall
Einbau : außen
Einbauort : Wand
Einbaulage : senkrecht
Material : Kunststoff
Farbe : verkehrsweiß, ähnlich RAL 9016
Lamellenfarbe : silbergrau
Gewicht : 1,4 kg
Klappenart : elektrisch
Geeignet für Nennweite : 250 mm
Breite : 370 mm
Höhe : 370 mm
Tiefe : 50,5 mm
Umgebungstemperatur : 40  C
Verpackungseinheit : 1 Stück
Sortiment : C
GTIN (EAN) : 4012799939016
Hersteller: MAICO
BK 25 Verschlussklappe, elektrisch
Artikelnummer: 0093.0901
Menge: 1,000 Stck

**10.820 BK 31 Verschlussklappe, elektrisch Elektrische Verschlussklappe mit Bimetallklappe für Lüftungskanäle, D**
Elektrische Verschlussklappe als Wetterschutz und
Kaltluftsperre bei abgeschaltetem Ventilator.
MK mit Getriebemotor: Nennleistung 3 W, Nennstrom 0,015
A.
BK mit Bimetallklappe: Nennleistung 25 W, Nennstrom
0,01 A, Anlaufstrom 1,8 A - 1s. Drehzahlregelung nur
mit Drehzahlsteller STU 2,5 / ST 2,5.
Ausführung gemäß Schutzklasse II (ohne
Schutzleiteranschluss).
Öffnet und schließt beim Ein- und Ausschalten des
Ventilators.
MK benötigt 4-adrige Netzzuleitung.
BK benötigt 3-adrige Netzzuleitung.
Auf Anfrage Sonderausführungen mit Endlagenschalter
lieferbar. Endlagenschalter spricht bei vollständig
geöffneter Verschlussklappe an.
Technische Daten
Druckverlust : 11 Pa
Spannungsart : Wechselstrom
Bemessungsspannung : 230 V
Netzfrequenz : 50 Hz / 60 Hz
Nennleistung : 25 W
INenn : 0,1 A
IMax : 1,8 A
Anlaufstrom : 1,8 A / 1 s
Schutzart : IP 55
Antrieb : Bimetall
Einbau : außen
Einbauort : Wand
Einbaulage : senkrecht
Material : Kunststoff
Farbe : verkehrsweiß, ähnlich RAL 9016
Lamellenfarbe : silbergrau
Gewicht : 1,9 kg
Klappenart : elektrisch
Geeignet für Nennweite : 315 mm
Breite : 430 mm
Höhe : 430 mm
Tiefe : 50,5 mm
Umgebungstemperatur : 40  C
Verpackungseinheit : 1 Stück
Sortiment : C
GTIN (EAN) : 4012799939023
Hersteller: MAICO
BK 31 Verschlussklappe, elektrisch
Artikelnummer: 0093.0902
Menge: 1,000 Stck

**10.821 RS 20 Verschlussklappe, manuell Verschlussklappe, manuell betätigt, DN200**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 0,6 kg
Klappenart : elektrisch / manuell
Nennweite : 200 mm
Breite : 260 mm
Höhe : 260 mm
Tiefe : 39 mm
Umgebungstemperatur : 60  C
Verpackungseinheit : 1 Stück
Sortiment : C
GTIN (EAN) : 4012799513384
Hersteller: MAICO
RS 20 Verschlussklappe, manuell
Artikelnummer: 0151.0338
Menge: 1,000 Stck

**10.822 RS 25 Verschlussklappe, manuell Verschlussklappe, manuell betätigt, DN255**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 0,8 kg
Klappenart : elektrisch / manuell
Nennweite : 255 mm
Breite : 314 mm
Höhe : 314 mm
Tiefe : 40 mm
Umgebungstemperatur : 60  C
Verpackungseinheit : 1 Stück
Sortiment : C
GTIN (EAN) : 4012799513391
Hersteller: MAICO
RS 25 Verschlussklappe, manuell
Artikelnummer: 0151.0339
Menge: 1,000 Stck

**10.823 RS 30 Verschlussklappe, manuell Verschlussklappe, manuell betätigt, DN300**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 1 kg
Klappenart : elektrisch / manuell
Nennweite : 300 mm
Breite : 366 mm
Höhe : 366 mm
Tiefe : 40 mm
Umgebungstemperatur : 60  C
Verpackungseinheit : 1 Stück
Sortiment : C
GTIN (EAN) : 4012799513407
Hersteller: MAICO
RS 30 Verschlussklappe, manuell
Artikelnummer: 0151.0340
Menge: 1,000 Stck

**10.824 RS 35 Verschlussklappe, manuell Verschlussklappe, manuell betätigt, DN355**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 1,5 kg
Klappenart : elektrisch / manuell
Nennweite : 355 mm
Breite : 420 mm
Höhe : 420 mm
Tiefe : 40 mm
Umgebungstemperatur : 60  C
Verpackungseinheit : 1 Stück
Sortiment : C
GTIN (EAN) : 4012799513414
Hersteller: MAICO
RS 35 Verschlussklappe, manuell
Artikelnummer: 0151.0341
Menge: 1,000 Stck

**10.825 RS 40 Verschlussklappe, manuell Verschlussklappe, manuell betätigt, DN400**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 1,9 kg
Klappenart : elektrisch / manuell
Nennweite : 400 mm
Breite : 472 mm
Höhe : 472 mm
Tiefe : 41 mm
Umgebungstemperatur : 60  C
Verpackungseinheit : 1 Stück
Sortiment : C
GTIN (EAN) : 4012799513421
Hersteller: MAICO
RS 40 Verschlussklappe, manuell
Artikelnummer: 0151.0342
Menge: 1,000 Stck

**10.826 RS 45 Verschlussklappe, manuell Verschlussklappe, manuell betätigt, DN450**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 2,3 kg
Klappenart : elektrisch / manuell
Nennweite : 450 mm
Breite : 526 mm
Höhe : 526 mm
Tiefe : 41 mm
Umgebungstemperatur : 60  C
Verpackungseinheit : 1 Stück
Sortiment : C
GTIN (EAN) : 4012799513438
Hersteller: MAICO
RS 45 Verschlussklappe, manuell
Artikelnummer: 0151.0343
Menge: 1,000 Stck

**10.827 RS 50 Verschlussklappe, manuell Verschlussklappe, manuell betätigt, DN500**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 2,6 kg
Klappenart : elektrisch / manuell
Nennweite : 500 mm
Breite : 578 mm
Höhe : 578 mm
Tiefe : 42 mm
Umgebungstemperatur : 60  C
Verpackungseinheit : 1 Stück
Sortiment : C
GTIN (EAN) : 4012799513445
Hersteller: MAICO
RS 50 Verschlussklappe, manuell
Artikelnummer: 0151.0344
Menge: 1,000 Stck

**10.828 RS 60 Verschlussklappe, manuell Verschlussklappe, manuell betätigt, DN600**
Verschlussklappen zur Be- und Entlüftung.
Lamellen manuell oder mit zusätzlichem Stellmotor MS 2
betätigen.
Ab Nenngröße 35 mit Mittelsteg zur Erhöhung der
Klappenstabilität.
Mit Umlenker, 2,5 m Zugkordel und Zugkordel-Klemme.
Mit verzinktem Schutzgitter.
Empfohlenes Zubehör: Verbindungsrahmen ZVR zur
Befestigung der Verschlussklappen AS und RS am
Ventilator statt an der Wand.
Technische Daten
Luftrichtung : Be- und Entlüftung
Einbau : außen
Einbauort : Wand
Einbaulage : senkrecht / waagerecht
Material : Kunststoff, witterungs-, UV-beständig
Farbe : verkehrsweiß, ähnlich RAL 9016
Lamellenfarbe : silbergrau
Gewicht : 3,7 kg
Klappenart : elektrisch / manuell
Nennweite : 600 mm
Breite : 684 mm
Höhe : 684 mm
Tiefe : 42 mm
Umgebungstemperatur : 60  C
Verpackungseinheit : 1 Stück
Sortiment : C
GTIN (EAN) : 4012799513452
Hersteller: MAICO
RS 60 Verschlussklappe, manuell
Artikelnummer: 0151.0345
Menge: 1,000 Stck

**10.829 MS 2 Stellmotor Stellmotor zum Öffnen und Schließen der Verschlussklappen RS.**
Stellmotor zum Öffnen und Schließen der
Verschlussklappen RS.
4-adrige Netzzuleitung wird benötigt.
Technische Daten
Spannungsart : Wechselstrom
Bemessungsspannung : 230 V
Leistungsaufnahme : 3 W
IMax : 0,02 A
Schutzart : IP 65
Material Gehäuse : Kunststoff, witterungs-,
UV-beständig
Farbe : perlweiß, ähnlich RAL 1013
Gewicht : 0,6 kg
Drehmoment : 2 Nm
Breite : 100 mm
Höhe : 161 mm
Tiefe : 112 mm
Umgebungstemperatur : 40  C
Verpackungseinheit : 1 Stück
Sortiment : C
GTIN (EAN) : 4012799934035
Hersteller: MAICO
MS 2 Stellmotor
Artikelnummer: 0093.0403
Menge: 1,000 Stck

**10.830 VD 35 Verschlussklappe, Zugvorrichtung Verschlussklappe mit Zugvorrichtung, selbsttätig öffnend, DN 350**
Selbsttätige Verschlussklappen mit Zugvorrichtung für
manuelle Betätigung.
Wegen thermischem Auftrieb nur bis 5 m Raumhöhe
verwenden.
Nur für vertikale Luftrichtung und Entlüftung.
Technische Daten
Luftrichtung : Entlüftung
Material : Stahlblech
Gewicht : 3,8 kg
Klappenart : selbstt. öffnend/schließend
Geeignet für Nennweite : 350 mm
Breite : 420 mm
Höhe : 420 mm
Tiefe : 320 mm
Verpackungseinheit : 1 Stück
Sortiment : C
GTIN (EAN) : 4012799931034
Hersteller: MAICO
VD 35 Verschlussklappe, Zugvorrichtung
Artikelnummer: 0093.0103
Menge: 1,000 Stck

**10.831 VE 25 Verschlussklappe, Stellmotor Verschlussklappe für Stellmotor, DN 250**
Verschlussklappen für automatische Betätigung.
Kombination mit zusätzlichem Stellmotor MS 8 oder
MS 8 P notwendig (Stellmotor nicht im Lieferumfang
enthalten).
Kein Einsatz in explosionsgefährdeten Bereichen.
Technische Daten
Material : Stahlblech
Gewicht : 3 kg
Klappenart : elektrisch
Geeignet für Nennweite : 250 mm
Breite : 304 mm
Höhe : 304 mm
Tiefe : 270 mm
Verpackungseinheit : 1 Stück
Sortiment : C
GTIN (EAN) : 4012799932857
Hersteller: MAICO
VE 25 Verschlussklappe, Stellmotor
Artikelnummer: 0093.0285
Menge: 1,000 Stck

**10.832 VE 35 Verschlussklappe, Stellmotor Verschlussklappe für Stellmotor, DN 350**
Verschlussklappen für automatische Betätigung.
Kombination mit zusätzlichem Stellmotor MS 8 oder
MS 8 P notwendig (Stellmotor nicht im Lieferumfang
enthalten).
Kein Einsatz in explosionsgefährdeten Bereichen.
Technische Daten
Material : Stahlblech
Gewicht : 5,3 kg
Klappenart : elektrisch
Geeignet für Nennweite : 350 mm
Breite : 420 mm
Höhe : 420 mm
Tiefe : 370 mm
Verpackungseinheit : 1 Stück
Sortiment : C
GTIN (EAN) : 4012799932871
Hersteller: MAICO
VE 35 Verschlussklappe, Stellmotor
Artikelnummer: 0093.0287
Menge: 1,000 Stck

**10.833 VE 60 Verschlussklappe, Stellmotor Verschlussklappe für Stellmotor, DN 600**
Verschlussklappen für automatische Betätigung.
Kombination mit zusätzlichem Stellmotor MS 8 oder
MS 8 P notwendig (Stellmotor nicht im Lieferumfang
enthalten).
Kein Einsatz in explosionsgefährdeten Bereichen.
Technische Daten
Material : Stahlblech
Gewicht : 19,8 kg
Klappenart : elektrisch
Geeignet für Nennweite : 600 mm
Breite : 710 mm
Höhe : 710 mm
Tiefe : 620 mm
Verpackungseinheit : 1 Stück
Sortiment : C
GTIN (EAN) : 4012799932901
Hersteller: MAICO
VE 60 Verschlussklappe, Stellmotor
Artikelnummer: 0093.0290
Menge: 1,000 Stck

**10.834 JRE 25 Regelklappe Jalousie-Regelklappe für Stellmotor, DN 250**
Jalousie-Regelklappen für automatische Betätigung.
Kombination mit zusätzlichem Stellmotor MS 8 oder MS 8
P notwendig (Stellmotor nicht im Lieferumfang
enthalten).
Kein Einsatz in explosionsgefährdeten Bereichen.
Technische Daten
Luftrichtung : Be- und Entlüftung
Einbauort : Rohr
Einbaulage : senkrecht / waagerecht
Material : Stahlblech, verzinkt
Gewicht : 3,608 kg
Klappenart : elektrisch
Geeignet für Nennweite : 250 mm
Breite : 310 mm
Höhe : 320 mm
Tiefe : 165 mm
Verpackungseinheit : 1 Stück
Sortiment : C
GTIN (EAN) : 4012799513902
Hersteller: MAICO
JRE 25 Regelklappe
Artikelnummer: 0151.0390
Menge: 1,000 Stck

**10.835 JRE 30 Regelklappe Jalousie-Regelklappe für Stellmotor, DN 300**
Jalousie-Regelklappen für automatische Betätigung.
Kombination mit zusätzlichem Stellmotor MS 8 oder MS 8
P notwendig (Stellmotor nicht im Lieferumfang
enthalten).
Kein Einsatz in explosionsgefährdeten Bereichen.
Technische Daten
Luftrichtung : Be- und Entlüftung
Einbauort : Rohr
Einbaulage : senkrecht / waagerecht
Material : Stahlblech, verzinkt
Gewicht : 4,6 kg
Klappenart : elektrisch
Geeignet für Nennweite : 300 mm
Breite : 360 mm
Höhe : 385 mm
Tiefe : 165 mm
Verpackungseinheit : 1 Stück
Sortiment : C
GTIN (EAN) : 4012799513919
Hersteller: MAICO
JRE 30 Regelklappe
Artikelnummer: 0151.0391
Menge: 1,000 Stck

**10.836 JRE 35 Regelklappe Jalousie-Regelklappe für Stellmotor, DN 350**
Jalousie-Regelklappen für automatische Betätigung.
Kombination mit zusätzlichem Stellmotor MS 8 oder MS 8
P notwendig (Stellmotor nicht im Lieferumfang
enthalten).
Kein Einsatz in explosionsgefährdeten Bereichen.
Technische Daten
Luftrichtung : Be- und Entlüftung
Einbauort : Rohr
Einbaulage : senkrecht / waagerecht
Material : Stahlblech, verzinkt
Gewicht : 4,614 kg
Klappenart : elektrisch
Geeignet für Nennweite : 350 mm
Breite : 410 mm
Höhe : 385 mm
Tiefe : 165 mm
Verpackungseinheit : 1 Stück
Sortiment : C
GTIN (EAN) : 4012799513926
Hersteller: MAICO
JRE 35 Regelklappe
Artikelnummer: 0151.0392
Menge: 1,000 Stck

**10.837 JRE 40 Regelklappe Jalousie-Regelklappe für Stellmotor, DN 400**
Jalousie-Regelklappen für automatische Betätigung.
Kombination mit zusätzlichem Stellmotor MS 8 oder MS 8
P notwendig (Stellmotor nicht im Lieferumfang
enthalten).
Kein Einsatz in explosionsgefährdeten Bereichen.
Technische Daten
Luftrichtung : Be- und Entlüftung
Einbauort : Rohr
Einbaulage : senkrecht / waagerecht
Material : Stahlblech, verzinkt
Gewicht : 6,156 kg
Klappenart : elektrisch
Geeignet für Nennweite : 400 mm
Breite : 460 mm
Höhe : 460 mm
Tiefe : 165 mm
Verpackungseinheit : 1 Stück
Sortiment : C
GTIN (EAN) : 4012799513933
Hersteller: MAICO
JRE 40 Regelklappe
Artikelnummer: 0151.0393
Menge: 1,000 Stck

**10.838 JRE 50 Regelklappe Jalousie-Regelklappe für Stellmotor, DN 500**
Jalousie-Regelklappen für automatische Betätigung.
Kombination mit zusätzlichem Stellmotor MS 8 oder MS 8
P notwendig (Stellmotor nicht im Lieferumfang
enthalten).
Kein Einsatz in explosionsgefährdeten Bereichen.
Technische Daten
Luftrichtung : Be- und Entlüftung
Einbauort : Rohr
Einbaulage : senkrecht / waagerecht
Material : Stahlblech, verzinkt
Gewicht : 8,31 kg
Klappenart : elektrisch
Geeignet für Nennweite : 500 mm
Breite : 560 mm
Höhe : 580 mm
Tiefe : 195 mm
Verpackungseinheit : 1 Stück
Sortiment : C
GTIN (EAN) : 4012799513940
Hersteller: MAICO
JRE 50 Regelklappe
Artikelnummer: 0151.0394
Menge: 1,000 Stck

**10.839 JRE 60 Regelklappe Jalousie-Regelklappe für Stellmotor, DN 600**
Jalousie-Regelklappen für automatische Betätigung.
Kombination mit zusätzlichem Stellmotor MS 8 oder MS 8
P notwendig (Stellmotor nicht im Lieferumfang
enthalten).
Kein Einsatz in explosionsgefährdeten Bereichen.
Technische Daten
Luftrichtung : Be- und Entlüftung
Einbauort : Rohr
Einbaulage : senkrecht / waagerecht
Material : Stahlblech, verzinkt
Gewicht : 12,836 kg
Klappenart : elektrisch
Geeignet für Nennweite : 600 mm
Breite : 660 mm
Höhe : 700 mm
Tiefe : 195 mm
Verpackungseinheit : 1 Stück
Sortiment : C
GTIN (EAN) : 4012799513957
Hersteller: MAICO
JRE 60 Regelklappe
Artikelnummer: 0151.0395
Menge: 1,000 Stck

**10.840 MS 8 Stellmotor Stellmotor für Kanalsysteme**
Stellmotoren zum Öffnen und Schließen der
Kanal-Verschlussklappe RKP und Jalousie-Regelklappe
JRE.
Mit Sperrbügel zur Verdrehsicherung.
Kombination mit Antriebsachsen bis 20 mm Durchmesser
oder 16 mm Vierkant möglich.
Maximaler Drehwinkel: 90 .
Drehwinkelbegrenzung in 5 -Schritten einstellbar.
Mit Zweipunktregelung für die Stellungen "Auf" und
"Zu".
Rechts- oder Linksdrehung der Antriebsachse möglich.
MS 8 P: Mit 2 zusätzlichen Hilfsschaltern.
Nicht für Ex-Bereich geeignet.
Technische Daten
Spannungsart : Wechselstrom
Bemessungsspannung : 230 V
Netzfrequenz : 50 Hz / 60 Hz
Maximalbelastung (induktive Last) : 2 A
Maximalbelastung (ohmsche Last) : 10 A
Schutzart : IP 44
Material Gehäuse : Kunststoff, witterungs-,
UV-beständig
Farbe : blau
Gewicht : 1,3 kg
Breite : 100 mm
Höhe : 180 mm
Tiefe : 65 mm
Verpackungseinheit : 1 Stück
Sortiment : C
GTIN (EAN) : 4012799577607
Hersteller: MAICO
MS 8 Stellmotor
Artikelnummer: 0157.0760
Menge: 1,000 Stck

**10.841 MS 8 P Stellmotor Stellmotor für Kanalsysteme**
Stellmotoren zum Öffnen und Schließen der
Kanal-Verschlussklappe RKP und Jalousie-Regelklappe
JRE.
Mit Sperrbügel zur Verdrehsicherung.
Kombination mit Antriebsachsen bis 20 mm Durchmesser
oder 16 mm Vierkant möglich.
Maximaler Drehwinkel: 90 .
Drehwinkelbegrenzung in 5 -Schritten einstellbar.
Mit Zweipunktregelung für die Stellungen "Auf" und
"Zu".
Rechts- oder Linksdrehung der Antriebsachse möglich.
MS 8 P: Mit 2 zusätzlichen Hilfsschaltern.
Nicht für Ex-Bereich geeignet.
Technische Daten
Spannungsart : Wechselstrom
Bemessungsspannung : 230 V
Netzfrequenz : 50 Hz / 60 Hz
Maximalbelastung (induktive Last) : 2 A
Maximalbelastung (ohmsche Last) : 10 A
Schutzart : IP 44
Material Gehäuse : Kunststoff, witterungs-,
UV-beständig
Farbe : blau
Gewicht : 1,4 kg
Breite : 100 mm
Höhe : 180 mm
Tiefe : 65 mm
Verpackungseinheit : 1 Stück
Sortiment : C
GTIN (EAN) : 4012799577614
Hersteller: MAICO
MS 8 P Stellmotor
Artikelnummer: 0157.0761
Menge: 1,000 Stck

**10.842 AVM 10 Automatische Rückschlagklappe Automatische Rohr-Verschlussklappe, DN 100**
Horizontaler und vertikaler Einbau möglich.
Strömungsrichtung bei vertikalem Einbau von unten nach
oben.
Mit 2 gegenläufigen Klappenhälften aus Aluminium.
Mit umlaufender Dichtung.
Rückschlagklappen im Luftstrom öffnend und über
Federkraft schließend.
Technische Daten
Luftrichtung : Be- oder Entlüftung
Einbaulage : senkrecht / waagerecht
Material : Stahlblech, verzinkt
Gewicht : 0,3 kg
Klappenart : selbstt. öffnend/schließend
Nennweite : 100 mm
Breite : 98 mm
Höhe : 98 mm
Tiefe : 88 mm
Verpackungseinheit : 1 Stück
Sortiment : C
GTIN (EAN) : 4012799930020
Hersteller: MAICO
AVM 10 Automatische Rückschlagklappe
Artikelnummer: 0093.0002
Menge: 1,000 Stck

**10.843 AVM 12 Automatische Rückschlagklappe Automatische Rohr-Verschlussklappe, DN 125**
Horizontaler und vertikaler Einbau möglich.
Strömungsrichtung bei vertikalem Einbau von unten nach
oben.
Mit 2 gegenläufigen Klappenhälften aus Aluminium.
Mit umlaufender Dichtung.
Rückschlagklappen im Luftstrom öffnend und über
Federkraft schließend.
Technische Daten
Luftrichtung : Be- oder Entlüftung
Einbaulage : senkrecht / waagerecht
Material : Stahlblech, verzinkt
Gewicht : 0,4 kg
Klappenart : selbstt. öffnend/schließend
Nennweite : 125 mm
Breite : 124 mm
Höhe : 124 mm
Tiefe : 88 mm
Verpackungseinheit : 1 Stück
Sortiment : C
GTIN (EAN) : 4012799930037
Hersteller: MAICO
AVM 12 Automatische Rückschlagklappe
Artikelnummer: 0093.0003
Menge: 1,000 Stck

**10.844 AVM 15 Automatische Rückschlagklappe Automatische Rohr-Verschlussklappe, DN 150**
Horizontaler und vertikaler Einbau möglich.
Strömungsrichtung bei vertikalem Einbau von unten nach
oben.
Mit 2 gegenläufigen Klappenhälften aus Aluminium.
Mit umlaufender Dichtung.
Rückschlagklappen im Luftstrom öffnend und über
Federkraft schließend.
Technische Daten
Luftrichtung : Be- oder Entlüftung
Einbaulage : senkrecht / waagerecht
Material : Stahlblech, verzinkt
Gewicht : 0,5 kg
Klappenart : selbstt. öffnend/schließend
Nennweite : 150 mm
Breite : 149 mm
Höhe : 149 mm
Tiefe : 88 mm
Verpackungseinheit : 1 Stück
Sortiment : C
GTIN (EAN) : 4012799930044
Hersteller: MAICO
AVM 15 Automatische Rückschlagklappe
Artikelnummer: 0093.0004
Menge: 1,000 Stck

**10.845 AVM 16 Automatische Rückschlagklappe Automatische Rohr-Verschlussklappe, DN 160**
Horizontaler und vertikaler Einbau möglich.
Strömungsrichtung bei vertikalem Einbau von unten nach
oben.
Mit 2 gegenläufigen Klappenhälften aus Aluminium.
Mit umlaufender Dichtung.
Rückschlagklappen im Luftstrom öffnend und über
Federkraft schließend.
Technische Daten
Luftrichtung : Be- oder Entlüftung
Einbaulage : senkrecht / waagerecht
Material : Stahlblech, verzinkt
Gewicht : 0,5 kg
Klappenart : selbstt. öffnend/schließend
Nennweite : 160 mm
Breite : 158 mm
Höhe : 158 mm
Tiefe : 88 mm
Verpackungseinheit : 1 Stück
Sortiment : C
GTIN (EAN) : 4012799930082
Hersteller: MAICO
AVM 16 Automatische Rückschlagklappe
Artikelnummer: 0093.0008
Menge: 1,000 Stck

**10.846 AVM 18 Automatische Rückschlagklappe Automatische Rohr-Verschlussklappe, DN 180**
Horizontaler und vertikaler Einbau möglich.
Strömungsrichtung bei vertikalem Einbau von unten nach
oben.
Mit 2 gegenläufigen Klappenhälften aus Aluminium.
Mit umlaufender Dichtung.
Rückschlagklappen im Luftstrom öffnend und über
Federkraft schließend.
Technische Daten
Luftrichtung : Be- oder Entlüftung
Einbaulage : senkrecht / waagerecht
Material : Stahlblech, verzinkt
Gewicht : 0,2 kg
Klappenart : selbstt. öffnend/schließend
Nennweite : 180 mm
Breite : 179 mm
Höhe : 179 mm
Tiefe : 90 mm
Verpackungseinheit : 1 Stück
Sortiment : C
GTIN (EAN) : 4012799930051
Hersteller: MAICO
AVM 18 Automatische Rückschlagklappe
Artikelnummer: 0093.0005
Menge: 1,000 Stck

**10.847 AVM 20 Automatische Rückschlagklappe Automatische Rohr-Verschlussklappe, DN 200**
Horizontaler und vertikaler Einbau möglich.
Strömungsrichtung bei vertikalem Einbau von unten nach
oben.
Mit 2 gegenläufigen Klappenhälften aus Aluminium.
Mit umlaufender Dichtung.
Rückschlagklappen im Luftstrom öffnend und über
Federkraft schließend.
Technische Daten
Luftrichtung : Be- oder Entlüftung
Einbaulage : senkrecht / waagerecht
Material : Stahlblech, verzinkt
Gewicht : 0,8 kg
Klappenart : selbstt. öffnend/schließend
Nennweite : 200 mm
Breite : 198 mm
Höhe : 198 mm
Tiefe : 88 mm
Verpackungseinheit : 1 Stück
Sortiment : C
GTIN (EAN) : 4012799930068
Hersteller: MAICO
AVM 20 Automatische Rückschlagklappe
Artikelnummer: 0093.0006
Menge: 1,000 Stck

**10.848 AVM 25 Automatische Rückschlagklappe Automatische Rohr-Verschlussklappe, DN 250**
Horizontaler und vertikaler Einbau möglich.
Strömungsrichtung bei vertikalem Einbau von unten nach
oben.
Mit 2 gegenläufigen Klappenhälften aus Aluminium.
Mit umlaufender Dichtung.
Rückschlagklappen im Luftstrom öffnend und über
Federkraft schließend.
Technische Daten
Luftrichtung : Be- oder Entlüftung
Einbaulage : senkrecht / waagerecht
Material : Stahlblech, verzinkt
Gewicht : 1,1 kg
Klappenart : selbstt. öffnend/schließend
Nennweite : 250 mm
Breite : 248 mm
Höhe : 248 mm
Tiefe : 128 mm
Verpackungseinheit : 1 Stück
Sortiment : C
GTIN (EAN) : 4012799930075
Hersteller: MAICO
AVM 25 Automatische Rückschlagklappe
Artikelnummer: 0093.0007
Menge: 1,000 Stck

**10.849 AVM 31 Automatische Rückschlagklappe Automatische Rohr-Verschlussklappe, DN 315**
Horizontaler und vertikaler Einbau möglich.
Strömungsrichtung bei vertikalem Einbau von unten nach
oben.
Mit 2 gegenläufigen Klappenhälften aus Aluminium.
Mit umlaufender Dichtung.
Rückschlagklappen im Luftstrom öffnend und über
Federkraft schließend.
Technische Daten
Luftrichtung : Be- oder Entlüftung
Einbaulage : senkrecht / waagerecht
Material : Stahlblech, verzinkt
Gewicht : 1,7 kg
Klappenart : selbstt. öffnend/schließend
Nennweite : 315 mm
Breite : 313 mm
Höhe : 313 mm
Tiefe : 128 mm
Verpackungseinheit : 1 Stück
Sortiment : C
GTIN (EAN) : 4012799930099
Hersteller: MAICO
AVM 31 Automatische Rückschlagklappe
Artikelnummer: 0093.0009
Menge: 1,000 Stck

**10.850 AVM 35 Automatische Rückschlagklappe Automatische Rohr-Verschlussklappe, DN 355**
Horizontaler und vertikaler Einbau möglich.
Strömungsrichtung bei vertikalem Einbau von unten nach
oben.
Mit 2 gegenläufigen Klappenhälften aus Aluminium.
Mit umlaufender Dichtung.
Rückschlagklappen im Luftstrom öffnend und über
Federkraft schließend.
Technische Daten
Luftrichtung : Be- oder Entlüftung
Einbaulage : senkrecht / waagerecht
Material : Stahlblech, verzinkt
Gewicht : 2,1 kg
Klappenart : selbstt. öffnend/schließend
Nennweite : 355 mm
Breite : 353 mm
Höhe : 353 mm
Tiefe : 198 mm
Verpackungseinheit : 1 Stück
Sortiment : C
GTIN (EAN) : 4012799930129
Hersteller: MAICO
AVM 35 Automatische Rückschlagklappe
Artikelnummer: 0093.0012
Menge: 1,000 Stck

**10.851 AVM 40 Automatische Rückschlagklappe Automatische Rohr-Verschlussklappe, DN 400**
Horizontaler und vertikaler Einbau möglich.
Strömungsrichtung bei vertikalem Einbau von unten nach
oben.
Mit 2 gegenläufigen Klappenhälften aus Aluminium.
Mit umlaufender Dichtung.
Rückschlagklappen im Luftstrom öffnend und über
Federkraft schließend.
Technische Daten
Luftrichtung : Be- oder Entlüftung
Einbaulage : senkrecht / waagerecht
Material : Stahlblech, verzinkt
Gewicht : 2,6 kg
Klappenart : selbstt. öffnend/schließend
Nennweite : 400 mm
Breite : 398 mm
Höhe : 398 mm
Tiefe : 198 mm
Verpackungseinheit : 1 Stück
Sortiment : C
GTIN (EAN) : 4012799930136
Hersteller: MAICO
AVM 40 Automatische Rückschlagklappe
Artikelnummer: 0093.0013
Menge: 1,000 Stck

**10.852 AKP 22 Kanal-Verschlussklappe Selbsttätig öffnende/schließende Verschlussklappe, Kanalmaß 500 x 250**
Verschlussklappen zur Entlüftung.
Mit verzinktem Schutzgitter.
Technische Daten
Luftrichtung : Entlüftung
Druckverlust : 10 Pa
Einbau : außen
Einbauort : Kanal
Einbaulage : senkrecht / waagerecht
Material : Kunststoff, witterungs-, UV-beständig
Farbe : hellgrau
Gewicht : 1,2 kg
Klappenart : selbstt. öffnend/schließend
Kanalmaß : 500 mm x 250 mm
Breite : 335 mm
Höhe : 585 mm
Tiefe : 54 mm
Umgebungstemperatur : 60  C
Verpackungseinheit : 1 Stück
Sortiment : D
GTIN (EAN) : 4012799510963
Hersteller: MAICO
AKP 22 Kanal-Verschlussklappe
Artikelnummer: 0151.0096
Menge: 1,000 Stck

**10.853 AKP 25 Kanal-Verschlussklappe Selbsttätig öffnende/schließende Verschlussklappe, Kanalmaß 500 x 300**
Verschlussklappen zur Entlüftung.
Mit verzinktem Schutzgitter.
Technische Daten
Luftrichtung : Entlüftung
Druckverlust : 10 Pa
Einbau : außen
Einbauort : Kanal
Einbaulage : senkrecht / waagerecht
Material : Kunststoff, witterungs-, UV-beständig
Farbe : hellgrau
Gewicht : 1,4 kg
Klappenart : selbstt. öffnend/schließend
Kanalmaß : 500 mm x 300 mm
Breite : 585 mm
Höhe : 385 mm
Tiefe : 54 mm
Umgebungstemperatur : 60  C
Verpackungseinheit : 1 Stück
Sortiment : D
GTIN (EAN) : 4012799510970
Hersteller: MAICO
AKP 25 Kanal-Verschlussklappe
Artikelnummer: 0151.0097
Menge: 1,000 Stck

**10.854 AKP 28 Kanal-Verschlussklappe Selbsttätig öffnende/schließende Verschlussklappe, Kanalmaß 600 x 300**
Verschlussklappen zur Entlüftung.
Mit verzinktem Schutzgitter.
Technische Daten
Luftrichtung : Entlüftung
Druckverlust : 10 Pa
Einbau : außen
Einbauort : Kanal
Einbaulage : senkrecht / waagerecht
Material : Kunststoff, witterungs-, UV-beständig
Farbe : hellgrau
Gewicht : 1,5 kg
Klappenart : selbstt. öffnend/schließend
Kanalmaß : 600 mm x 300 mm
Breite : 385 mm
Höhe : 685 mm
Tiefe : 54 mm
Umgebungstemperatur : 60  C
Verpackungseinheit : 1 Stück
Sortiment : D
GTIN (EAN) : 4012799510987
Hersteller: MAICO
AKP 28 Kanal-Verschlussklappe
Artikelnummer: 0151.0098
Menge: 1,000 Stck

**10.855 AKP 31 Kanal-Verschlussklappe Selbsttätig öffnende/schließende Verschlussklappe, Kanalmaß 600 x 350**
Verschlussklappen zur Entlüftung.
Mit verzinktem Schutzgitter.
Technische Daten
Luftrichtung : Entlüftung
Druckverlust : 10 Pa
Einbau : außen
Einbauort : Kanal
Einbaulage : senkrecht / waagerecht
Material : Kunststoff, witterungs-, UV-beständig
Farbe : hellgrau
Gewicht : 1,9 kg
Klappenart : selbstt. öffnend/schließend
Kanalmaß : 600 mm x 350 mm
Breite : 685 mm
Höhe : 435 mm
Tiefe : 54 mm
Umgebungstemperatur : 60  C
Verpackungseinheit : 1 Stück
Sortiment : D
GTIN (EAN) : 4012799510994
Hersteller: MAICO
AKP 31 Kanal-Verschlussklappe
Artikelnummer: 0151.0099
Menge: 1,000 Stck

**10.856 AKP 35 Kanal-Verschlussklappe Selbsttätig öffnende/schließende Verschlussklappe, Kanalmaß 700 x 400**
Verschlussklappen zur Entlüftung.
Mit verzinktem Schutzgitter.
Technische Daten
Luftrichtung : Entlüftung
Druckverlust : 10 Pa
Einbau : außen
Einbauort : Kanal
Einbaulage : senkrecht / waagerecht
Material : Kunststoff, witterungs-, UV-beständig
Farbe : hellgrau
Gewicht : 2,4 kg
Klappenart : selbstt. öffnend/schließend
Kanalmaß : 700 mm x 400 mm
Breite : 785 mm
Höhe : 485 mm
Tiefe : 54 mm
Umgebungstemperatur : 60  C
Verpackungseinheit : 1 Stück
Sortiment : D
GTIN (EAN) : 4012799511007
Hersteller: MAICO
AKP 35 Kanal-Verschlussklappe
Artikelnummer: 0151.0100
Menge: 1,000 Stck

**10.857 RKP 22 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 4,9 kg
Klappenart : elektrisch
Kanalmaß : 500 mm x 250 mm
Breite : 540 mm
Höhe : 290 mm
Tiefe : 120 mm
Verpackungseinheit : 1 Stück
Sortiment : D
GTIN (EAN) : 4012799512356
Hersteller: MAICO
RKP 22 Kanal-Verschlussklappe
Artikelnummer: 0151.0235
Menge: 1,000 Stck

**10.858 RKP 25 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 5,3 kg
Klappenart : elektrisch
Kanalmaß : 500 mm x 300 mm
Breite : 540 mm
Höhe : 340 mm
Tiefe : 120 mm
Verpackungseinheit : 1 Stück
Sortiment : D
GTIN (EAN) : 4012799512363
Hersteller: MAICO
RKP 25 Kanal-Verschlussklappe
Artikelnummer: 0151.0236
Menge: 1,000 Stck

**10.859 RKP 28 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 6 kg
Klappenart : elektrisch
Kanalmaß : 600 mm x 300 mm
Breite : 540 mm
Höhe : 340 mm
Tiefe : 120 mm
Verpackungseinheit : 1 Stück
Sortiment : D
GTIN (EAN) : 4012799512370
Hersteller: MAICO
RKP 28 Kanal-Verschlussklappe
Artikelnummer: 0151.0237
Menge: 1,000 Stck

**10.860 RKP 31 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 6,6 kg
Klappenart : elektrisch
Kanalmaß : 600 mm x 350 mm
Breite : 640 mm
Höhe : 390 mm
Tiefe : 120 mm
Verpackungseinheit : 1 Stück
Sortiment : D
GTIN (EAN) : 4012799512387
Hersteller: MAICO
RKP 31 Kanal-Verschlussklappe
Artikelnummer: 0151.0238
Menge: 1,000 Stck

**10.861 RKP 35 Kanal-Verschlussklappe Elektrische Kanal-Verschlussklappe**
Mit gegenlaufenden, gemeinsam über 15 x 15 mm Vierkant
verstellbaren Hohlkörperlamellen.
Mit U-Rahmen und beidseitigen Flanschbohrungen.
Mit Stellungsanzeige - Auf/Zu.
Kombination mit zusätzlichem Stellmotor MS 8 oder
MS 8 P notwendig (Stellmotor nicht im Lieferumfang
enthalten).
Technische Daten
Luftrichtung : Be- und Entlüftung
Einbauort : Kanal
Einbaulage : senkrecht / waagerecht
Material : Stahlblech, verzinkt
Gewicht : 7,7 kg
Klappenart : elektrisch
Kanalmaß : 700 mm x 400 mm
Breite : 740 mm
Höhe : 440 mm
Tiefe : 120 mm
Verpackungseinheit : 1 Stück
Sortiment : D
GTIN (EAN) : 4012799512394
Hersteller: MAICO
RKP 35 Kanal-Verschlussklappe
Artikelnummer: 0151.0239
Menge: 1,000 Stck

**10.862 RKP 50 Kanal-Verschlussklappe Elektrische Verschlussklappe für Lüftungskanäle 800 mm x 500 mm**
Mit gegenlaufenden, gemeinsam über 15 x 15 mm Vierkant
verstellbaren Hohlkörperlamellen.
Mit U-Rahmen und beidseitigen Flanschbohrungen.
Mit Stellungsanzeige - Auf/Zu.
Kombination mit zusätzlichem Stellmotor MS 8 oder
MS 8 P notwendig (Stellmotor nicht im Lieferumfang
enthalten).
Technische Daten
Luftrichtung : Be- und Entlüftung
Einbauort : Kanal
Einbaulage : senkrecht / waagerecht
Material : Stahlblech, verzinkt
Gewicht : 10 kg
Klappenart : elektrisch
Kanalmaß : 800 mm x 500 mm
Breite : 840 mm
Höhe : 540 mm
Tiefe : 120 mm
Verpackungseinheit : 1 Stück
Sortiment : D
GTIN (EAN) : 4012799512400
Hersteller: MAICO
RKP 50 Kanal-Verschlussklappe
Artikelnummer: 0151.0240
Menge: 1,000 Stck

**10.863 RKP 56 Kanal-Verschlussklappe Elektrische Verschlussklappe für Lüftungskanäle 1000 mm x 500 mm**
Mit gegenlaufenden, gemeinsam über 15 x 15 mm Vierkant
verstellbaren Hohlkörperlamellen.
Mit U-Rahmen und beidseitigen Flanschbohrungen.
Mit Stellungsanzeige - Auf/Zu.
Kombination mit zusätzlichem Stellmotor MS 8 oder
MS 8 P notwendig (Stellmotor nicht im Lieferumfang
enthalten).
Technische Daten
Luftrichtung : Be- und Entlüftung
Einbauort : Kanal
Einbaulage : senkrecht / waagerecht
Material : Stahlblech, verzinkt
Gewicht : 11,8 kg
Klappenart : elektrisch
Kanalmaß : 1.000 mm x 500 mm
Breite : 1.040 mm
Höhe : 540 mm
Tiefe : 120 mm
Verpackungseinheit : 1 Stück
Sortiment : D
GTIN (EAN) : 4012799512417
Hersteller: MAICO
RKP 56 Kanal-Verschlussklappe
Artikelnummer: 0151.0241
Menge: 1,000 Stck

**10.864 Trio VK Verschlussklappe Integrierte motorisch gesteuerte Verschlussklappe für Lüftungsgeräte T**
Verschlussklappe für zentrale und dezentrale
Lüftungsgeräte Trio.
Integrierte motorisch gesteuerte Verschlussklappe.
Die Klappen verhindern einen Lufteintritt bei
ausgeschaltetem Gerät.
Das Set besteht aus zwei Verschlussklappen, die bei
Gerätebestellung im Werk eingebaut werden.
Für Trio VK L: Kann nicht für das Trio LZV mit
Vorheizregister verwendet werden.
Technische Daten
Spannungsart : Wechselstrom
Bemessungsspannung : 230 V AC
Netzfrequenz : 50 Hz / 60 Hz
Gewicht : 0,22 kg
Breite : 140 mm
Höhe : 204 mm
Tiefe : 64 mm
Verpackungseinheit : 2 Stück
Sortiment : K
GTIN (EAN) : 4012799172291
Hersteller: MAICO
Trio VK Q Verschlussklappe
Artikelnummer: 0017.0229
Menge: 1,000 Stck

**10.865 Trio VK Verschlussklappe Integrierte motorisch gesteuerte Verschlussklappe für Lüftungsgeräte T**
Verschlussklappe für zentrale und dezentrale
Lüftungsgeräte Trio.
Integrierte motorisch gesteuerte Verschlussklappe.
Die Klappen verhindern einen Lufteintritt bei
ausgeschaltetem Gerät.
Das Set besteht aus zwei Verschlussklappen, die bei
Gerätebestellung im Werk eingebaut werden.
Für Trio VK L: Kann nicht für das Trio LZV mit
Vorheizregister verwendet werden.
Technische Daten
Spannungsart : Wechselstrom
Bemessungsspannung : 230 V AC
Netzfrequenz : 50 Hz / 60 Hz
Gewicht : 0,22 kg
Breite : 140 mm
Höhe : 179 mm
Tiefe : 64 mm
Verpackungseinheit : 2 Stück
Sortiment : K
GTIN (EAN) : 4012799172673
Hersteller: MAICO
Trio VK L Verschlussklappe
Artikelnummer: 0017.0267
Menge: 1,000 Stck

**10.866 SG 100 Außengitter Außengitter zur Be- und Entlüftung, DN 100, weiß**
Außengitter zur Be- und Entlüftung.
Außenwandanschluss bei Verwendung der Wandhülse WH 100
bzw. WH 120.
SG 100 B: Außengitter in braun.
Mit verdeckten Schraubenlöchern.
Dichtband im Lieferumfang enthalten.
Ersatzluftfilter zu SG 120: SF 120.
Zubehör Fliegengitter FG einsetzbar.
Technische Daten
Luftrichtung : Be- und Entlüftung
Einbau : außen
Einbauort : Wand
Einbauart : Aufputz
Material : Kunststoff, witterungs-, UV-beständig
Farbe : verkehrsweiß, ähnlich RAL 9016
Gewicht : 0,1 kg
Geeignet für Nennweite : 100 mm
Breite : 150 mm
Höhe : 150 mm
Tiefe : 51,5 mm
Umgebungstemperatur : 60  C
Verpackungseinheit : 1 Stück
Sortiment : A
GTIN (EAN) : 4012799990048
Hersteller: MAICO
SG 100 Außengitter
Artikelnummer: 0059.1054
Menge: 1,000 Stck

**10.867 SG 100 B Außengitter Außengitter zur Be- und Entlüftung, DN 100, braun**
Außengitter zur Be- und Entlüftung.
Außenwandanschluss bei Verwendung der Wandhülse WH 100
bzw. WH 120.
SG 100 B: Außengitter in braun.
Mit verdeckten Schraubenlöchern.
Dichtband im Lieferumfang enthalten.
Ersatzluftfilter zu SG 120: SF 120.
Zubehör Fliegengitter FG einsetzbar.
Technische Daten
Luftrichtung : Be- und Entlüftung
Einbau : außen
Einbauort : Wand
Einbauart : Aufputz
Material : Kunststoff, witterungs-, UV-beständig
Farbe : braun
Gewicht : 0,1 kg
Geeignet für Nennweite : 100 mm
Breite : 150 mm
Höhe : 150 mm
Tiefe : 51,5 mm
Umgebungstemperatur : 60  C
Verpackungseinheit : 1 Stück
Sortiment : A
GTIN (EAN) : 4012799599586
Hersteller: MAICO
SG 100 B Außengitter
Artikelnummer: 0059.0958
Menge: 1,000 Stck

**10.868 SG 120 Außengitter Außengitter zur Be- und Entlüftung, DN 120**
Außengitter zur Be- und Entlüftung.
Außenwandanschluss bei Verwendung der Wandhülse WH 100
bzw. WH 120.
SG 100 B: Außengitter in braun.
Mit verdeckten Schraubenlöchern.
Dichtband im Lieferumfang enthalten.
Ersatzluftfilter zu SG 120: SF 120.
Zubehör Fliegengitter FG einsetzbar.
Technische Daten
Luftrichtung : Be- und Entlüftung
Einbau : außen
Einbauort : Wand
Einbauart : Aufputz
Material : Kunststoff, witterungs-, UV-beständig
Farbe : verkehrsweiß, ähnlich RAL 9016
Gewicht : 0,2 kg
Geeignet für Nennweite : 125 mm
Breite : 172 mm
Höhe : 172 mm
Tiefe : 53 mm
Umgebungstemperatur : 60  C
Verpackungseinheit : 1 Stück
Sortiment : A
GTIN (EAN) : 4012799599517
Hersteller: MAICO
SG 120 Außengitter
Artikelnummer: 0059.0951
Menge: 1,000 Stck

**10.869 SG 15 Außengitter Außengitter zur Be- und Entlüftung, DN 150**
Außengitter zur Be- und Entlüftung.
Außenwandanschluss bei Verwendung der Wandhülse WH 150.
Mit verzinktem Schutzgitter.
Dichtband im Lieferumfang enthalten.
Technische Daten
Luftrichtung : Be- und Entlüftung
Einbau : außen
Einbauort : Wand
Einbauart : Aufputz
Material : Kunststoff, witterungs-, UV-beständig
Farbe : verkehrsweiß, ähnlich RAL 9016
Gewicht : 0,2 kg
Geeignet für Nennweite : 150 mm
Breite : 200 mm
Höhe : 200 mm
Tiefe : 50 mm
Umgebungstemperatur : 60  C
Verpackungseinheit : 1 Stück
Sortiment : A
GTIN (EAN) : 4012799599043
Hersteller: MAICO
SG 15 Außengitter
Artikelnummer: 0059.0904
Menge: 1,000 Stck

**10.870 MGR 80/1 Außengitter Rundes Außengitter für Rohre DN 80 bis DN 125, Aluminium**
MGR: Außengitter zum Abdecken runder Lüftungsöffnungen.
MGE: Außengitter zum Abdecken rechteckiger
Lüftungsöffnungen.
Mit Insektengitter und Federhalterung.
Für Rohrdurchmesser von 80 mm bis 125 mm.
Technische Daten
Ausführung : rund
Luftrichtung : Entlüftung
Material : Aluminium
Gewicht : 0,1 kg
Außendurchmesser : 130 mm
Breite : 130 mm
Höhe : 130 mm
Tiefe : 133 mm
Verpackungseinheit : 1 Stück
Sortiment : K
GTIN (EAN) : 4012799780335
Hersteller: MAICO
MGR 80/125 alu Außengitter
Artikelnummer: 0078.0033
Menge: 1,000 Stck

**10.871 MGR 80/1 Außengitter Rundes Außengitter für Rohre DN 80 bis DN 125, Edelstahl**
MGR: Außengitter zum Abdecken runder Lüftungsöffnungen.
MGE: Außengitter zum Abdecken rechteckiger
Lüftungsöffnungen.
Mit Insektengitter und Federhalterung.
Für Rohrdurchmesser von 80 mm bis 125 mm.
Technische Daten
Ausführung : rund
Luftrichtung : Entlüftung
Material : Edelstahl
Gewicht : 0,1 kg
Außendurchmesser : 130 mm
Breite : 130 mm
Höhe : 130 mm
Tiefe : 130 mm
Verpackungseinheit : 1 Stück
Sortiment : K
GTIN (EAN) : 4012799780342
Hersteller: MAICO
MGR 80/125 V2A Außengitter
Artikelnummer: 0078.0034
Menge: 1,000 Stck

**10.872 MGR 80/1 Außengitter Rundes Außengitter für Rohre DN 80 bis DN 125, Kupfer**
MGR: Außengitter zum Abdecken runder Lüftungsöffnungen.
MGE: Außengitter zum Abdecken rechteckiger
Lüftungsöffnungen.
Mit Insektengitter und Federhalterung.
Für Rohrdurchmesser von 80 mm bis 125 mm.
Technische Daten
Ausführung : rund
Luftrichtung : Entlüftung
Material : Kupfer
Gewicht : 0,099 kg
Außendurchmesser : 130 mm
Breite : 130 mm
Höhe : 130 mm
Tiefe : mm
Verpackungseinheit : 1 Stück
Sortiment : K
GTIN (EAN) : 4012799780359
Hersteller: MAICO
MGR 80/125 cu Außengitter
Artikelnummer: 0078.0035
Menge: 1,000 Stck

**10.873 MGR 80/1 Außengitter Rundes Außengitter für Rohre DN 80 bis DN 125, weiß**
MGR: Außengitter zum Abdecken runder Lüftungsöffnungen.
MGE: Außengitter zum Abdecken rechteckiger
Lüftungsöffnungen.
Mit Insektengitter und Federhalterung.
Für Rohrdurchmesser von 80 mm bis 125 mm.
Technische Daten
Ausführung : rund
Luftrichtung : Entlüftung
Material : Metall
Gewicht : 0,1 kg
Außendurchmesser : 130 mm
Breite : 130 mm
Höhe : 130 mm
Tiefe : 133 mm
Verpackungseinheit : 1 Stück
Sortiment : K
GTIN (EAN) : 4012799780700
Hersteller: MAICO
MGR 80/125 weiß Außengitter
Artikelnummer: 0078.0070
Menge: 1,000 Stck

**10.874 MGE 80/1 Außengitter Quadratisches Außengitter für Rohre DN 80 bis DN 125, Aluminium**
MGR: Außengitter zum Abdecken runder Lüftungsöffnungen.
MGE: Außengitter zum Abdecken rechteckiger
Lüftungsöffnungen.
Mit Insektengitter und Federhalterung.
Für Rohrdurchmesser von 80 mm bis 125 mm.
Technische Daten
Ausführung : eckig
Luftrichtung : Entlüftung
Material : Aluminium
Gewicht : 0,1 kg
Breite : 150 mm
Höhe : 150 mm
Tiefe : 30 mm
Verpackungseinheit : 1 Stück
Sortiment : K
GTIN (EAN) : 4012799780304
Hersteller: MAICO
MGE 80/125 alu Außengitter
Artikelnummer: 0078.0030
Menge: 1,000 Stck

**10.875 MGE 80/1 Außengitter Quadratisches Außengitter für Rohre DN 80 bis DN 125, Edelstahl**
MGR: Außengitter zum Abdecken runder Lüftungsöffnungen.
MGE: Außengitter zum Abdecken rechteckiger
Lüftungsöffnungen.
Mit Insektengitter und Federhalterung.
Für Rohrdurchmesser von 80 mm bis 125 mm.
Technische Daten
Ausführung : eckig
Luftrichtung : Entlüftung
Material : Edelstahl
Gewicht : 0,1 kg
Breite : 150 mm
Höhe : 150 mm
Tiefe : 25 mm
Verpackungseinheit : 1 Stück
Sortiment : K
GTIN (EAN) : 4012799780311
Hersteller: MAICO
MGE 80/125 V2A Außengitter
Artikelnummer: 0078.0031
Menge: 1,000 Stck

**10.876 MGE 80/1 Außengitter Quadratisches Außengitter für Rohre DN 80 bis DN 125, Kupfer**
MGR: Außengitter zum Abdecken runder Lüftungsöffnungen.
MGE: Außengitter zum Abdecken rechteckiger
Lüftungsöffnungen.
Mit Insektengitter und Federhalterung.
Für Rohrdurchmesser von 80 mm bis 125 mm.
Technische Daten
Ausführung : eckig
Luftrichtung : Entlüftung
Material : Kupfer
Gewicht : 0,2 kg
Breite : 150 mm
Höhe : 150 mm
Tiefe : 23 mm
Verpackungseinheit : 1 Stück
Sortiment : K
GTIN (EAN) : 4012799780328
Hersteller: MAICO
MGE 80/125 cu Außengitter
Artikelnummer: 0078.0032
Menge: 1,000 Stck

**10.877 MGE 80/1 Außengitter Quadratisches Außengitter für Rohre DN 80 bis DN 125, weiß**
MGR: Außengitter zum Abdecken runder Lüftungsöffnungen.
MGE: Außengitter zum Abdecken rechteckiger
Lüftungsöffnungen.
Mit Insektengitter und Federhalterung.
Für Rohrdurchmesser von 80 mm bis 125 mm.
Technische Daten
Ausführung : eckig
Luftrichtung : Entlüftung
Material : Metall
Gewicht : 0,1 kg
Breite : 150 mm
Höhe : 150 mm
Tiefe : 25 mm
Verpackungseinheit : 1 Stück
Sortiment : K
GTIN (EAN) : 4012799780694
Hersteller: MAICO
MGE 80/125 weiß Außengitter
Artikelnummer: 0078.0069
Menge: 1,000 Stck

**10.878 MGR 160 Außengitter Rundes Wetterschutzgitter für Rohre DN 160, Aluminium**
Wetterschutzgitter für Be- und Entlüftung in besonders
hochwertiger Ausführung.
MGR 160 alu: Zum Abdecken runder Lüftungsöffnungen.
MGE 160 alu: Zum Abdecken rechteckiger
Lüftungsöffnungen.
Mit abgewinkelten Lamellen und Vogelschutzgitter.
Mit DN 160-Stutzen für direkten Anschluss an
Lüftungsrohre.
MGE 160 alu hat einen runden Anschlussstutzen mit
Gummidichtung.
Technische Daten
Ausführung : rund
Luftrichtung : Be- und Entlüftung
Material : Aluminiumguss
Gewicht : 0,4 kg
Geeignet für Nennweite : 160 mm
Freier Querschnitt : 120 cm2
Breite : 260 mm
Höhe : 240 mm
Tiefe : 81 mm
Verpackungseinheit : 1 Stück
Sortiment : K
GTIN (EAN) : 4012799780366
Hersteller: MAICO
MGR 160 alu Außengitter
Artikelnummer: 0078.0036
Menge: 1,000 Stck

**10.879 MGE 160 Außengitter Quadratisches Wetterschutzgitter für Rohre DN 160, Aluminium**
Wetterschutzgitter für Be- und Entlüftung in besonders
hochwertiger Ausführung.
MGR 160 alu: Zum Abdecken runder Lüftungsöffnungen.
MGE 160 alu: Zum Abdecken rechteckiger
Lüftungsöffnungen.
Mit abgewinkelten Lamellen und Vogelschutzgitter.
Mit DN 160-Stutzen für direkten Anschluss an
Lüftungsrohre.
MGE 160 alu hat einen runden Anschlussstutzen mit
Gummidichtung.
Technische Daten
Ausführung : eckig
Luftrichtung : Be- und Entlüftung
Material : Aluminium
Gewicht : 1 kg
Geeignet für Nennweite : 160 mm
Freier Querschnitt : 180 cm2
Breite : 260 mm
Höhe : 240 mm
Tiefe : 35 mm
Verpackungseinheit : 1 Stück
Sortiment : K
GTIN (EAN) : 4012799780373
Hersteller: MAICO
MGE 160 alu Außengitter
Artikelnummer: 0078.0037
Menge: 1,000 Stck

**10.880 LH-V2A 1 Edelstahl-Lufthaube Lufthaube für Außen- oder Fortluft, Edelstahl, DN 100**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,2 kg
Geeignet für Nennweite : 100 mm
Freier Querschnitt : 63 cm2
Breite : 150 mm
Höhe : 150 mm
Tiefe : 45 mm
Verpackungseinheit : 1 Stück
Sortiment : C
GTIN (EAN) : 4012799513773
Hersteller: MAICO
LH-V2A 10 Edelstahl-Lufthaube
Artikelnummer: 0151.0377
Menge: 1,000 Stck

**10.881 LH-V2A 1 Edelstahl-Lufthaube Lufthaube für Außen- oder Fortluft, Edelstahl, DN 125**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,3 kg
Geeignet für Nennweite : 125 mm
Freier Querschnitt : 98 cm2
Breite : 190 mm
Höhe : 190 mm
Tiefe : 45 mm
Verpackungseinheit : 1 Stück
Sortiment : C
GTIN (EAN) : 4012799513780
Hersteller: MAICO
LH-V2A 12 Edelstahl-Lufthaube
Artikelnummer: 0151.0378
Menge: 1,000 Stck

**10.882 LH-V2A 1 Edelstahl-Lufthaube Lufthaube für Außen- oder Fortluft, Edelstahl, DN 150**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,4 kg
Geeignet für Nennweite : 150 mm
Freier Querschnitt : 146 cm2
Breite : 212 mm
Höhe : 212 mm
Tiefe : 52 mm
Verpackungseinheit : 1 Stück
Sortiment : C
GTIN (EAN) : 4012799513797
Hersteller: MAICO
LH-V2A 15 Edelstahl-Lufthaube
Artikelnummer: 0151.0379
Menge: 1,000 Stck

**10.883 LH-V2A 1 Edelstahl-Lufthaube Lufthaube für Außen- oder Fortluft, Edelstahl, DN 160**
Lufthaube zur Be- und Entlüftung.
Zum Anschluss an Außenluftleitungen, Fortluftleitungen,
Dunstabzugshauben, Wäschetrockner, etc.
Mit Anschlussstutzen und Klemmfeder zur einfachen
Montage.
Mit Vogelschutzgitter.
Ohne Lippendichtung am Stutzen und ohne
Kondensatablaufkante.
Besonders bei Fortlufteinsatz der Lufthaube müssen
bauseitige Maßnahmen getroffen werden damit evtl.
auftretendes Kondenswasser nicht an der Hausfassade
abläuft.
Technische Daten
Luftrichtung : Be- und Entlüftung
Einbau : außen
Einbauort : Außenwand
Material : Edelstahl
Farbe : Edelstahl, gebürstet
Gewicht : 0,4 kg
Geeignet für Nennweite : 160 mm
Freier Querschnitt : 172 cm2
Breite : 212 mm
Höhe : 212 mm
Tiefe : 62 mm
Verpackungseinheit : 1 Stück
Sortiment : C
GTIN (EAN) : 4012799513803
Hersteller: MAICO
LH-V2A 16 Edelstahl-Lufthaube
Artikelnummer: 0151.0380
Menge: 1,000 Stck

**10.884 MLA 20 Außengitter Außengitter, Aluminium, DN 200**
Außengitter zur Be- und Entlüftung.
Mit feststehenden, regenabweisenden
Wetterschutz-Lamellen.
Mit Schutzgitter und Einbaurahmen an der Rückseite.
Technische Daten
Luftrichtung : Be- und Entlüftung
Min. Strömungsgeschwindigkeit :
Max. Strömungsgeschwindigkeit : 4 m/s
Einbau : außen
Einbauort : Wand
Material : Aluminium
Farbe : Alu eloxiert
Gewicht : 1,1 kg
Geeignet für Nennweite : 200 mm
Freier Querschnitt : 275 cm2
Breite : 252 mm
Höhe : 230 mm
Tiefe : 50 mm
Verpackungseinheit : 1 Stück
Sortiment : C
GTIN (EAN) : 4012799511113
Hersteller: MAICO
MLA 20 Außengitter
Artikelnummer: 0151.0111
Menge: 1,000 Stck

**10.885 MLA 25 Außengitter Außengitter, Aluminium, DN 250**
Außengitter zur Be- und Entlüftung.
Mit feststehenden, regenabweisenden
Wetterschutz-Lamellen.
Mit Schutzgitter und Einbaurahmen an der Rückseite.
Technische Daten
Luftrichtung : Be- und Entlüftung
Min. Strömungsgeschwindigkeit :
Max. Strömungsgeschwindigkeit : 4 m/s
Einbau : außen
Einbauort : Wand
Material : Aluminium
Farbe : Alu eloxiert
Gewicht : 1,4 kg
Geeignet für Nennweite : 250 mm
Freier Querschnitt : 414 cm2
Breite : 302 mm
Höhe : 280 mm
Tiefe : 50 mm
Verpackungseinheit : 1 Stück
Sortiment : C
GTIN (EAN) : 4012799511120
Hersteller: MAICO
MLA 25 Außengitter
Artikelnummer: 0151.0112
Menge: 1,000 Stck

**10.886 MLA 30 Außengitter Außengitter, Aluminium, DN 300**
Außengitter zur Be- und Entlüftung.
Mit feststehenden, regenabweisenden
Wetterschutz-Lamellen.
Mit Schutzgitter und Einbaurahmen an der Rückseite.
Technische Daten
Luftrichtung : Be- und Entlüftung
Min. Strömungsgeschwindigkeit :
Max. Strömungsgeschwindigkeit : 4 m/s
Einbau : außen
Einbauort : Wand
Material : Aluminium
Farbe : Alu eloxiert
Gewicht : 1,7 kg
Geeignet für Nennweite : 300 mm
Freier Querschnitt : 580 cm2
Breite : 352 mm
Höhe : 330 mm
Tiefe : 50 mm
Verpackungseinheit : 1 Stück
Sortiment : C
GTIN (EAN) : 4012799511137
Hersteller: MAICO
MLA 30 Außengitter
Artikelnummer: 0151.0113
Menge: 1,000 Stck

**10.887 MLA 35 Außengitter Außengitter, Aluminium, DN 350**
Außengitter zur Be- und Entlüftung.
Mit feststehenden, regenabweisenden
Wetterschutz-Lamellen.
Mit Schutzgitter und Einbaurahmen an der Rückseite.
Technische Daten
Luftrichtung : Be- und Entlüftung
Min. Strömungsgeschwindigkeit :
Max. Strömungsgeschwindigkeit : 4 m/s
Einbau : außen
Einbauort : Wand
Material : Aluminium
Farbe : Alu eloxiert
Gewicht : 2,1 kg
Geeignet für Nennweite : 350 mm
Freier Querschnitt : 775 cm2
Breite : 402 mm
Höhe : 380 mm
Tiefe : 45 mm
Verpackungseinheit : 1 Stück
Sortiment : C
GTIN (EAN) : 4012799511144
Hersteller: MAICO
MLA 35 Außengitter
Artikelnummer: 0151.0114
Menge: 1,000 Stck

**10.888 MLA 40 Außengitter Außengitter, Aluminium, DN 400**
Außengitter zur Be- und Entlüftung.
Mit feststehenden, regenabweisenden
Wetterschutz-Lamellen.
Mit Schutzgitter und Einbaurahmen an der Rückseite.
Technische Daten
Luftrichtung : Be- und Entlüftung
Min. Strömungsgeschwindigkeit :
Max. Strömungsgeschwindigkeit : 4 m/s
Einbau : außen
Einbauort : Wand
Material : Aluminium
Farbe : Alu eloxiert
Gewicht : 2,5 kg
Geeignet für Nennweite : 400 mm
Freier Querschnitt : 997 cm2
Breite : 452 mm
Höhe : 430 mm
Tiefe : 45 mm
Verpackungseinheit : 1 Stück
Sortiment : C
GTIN (EAN) : 4012799511151
Hersteller: MAICO
MLA 40 Außengitter
Artikelnummer: 0151.0115
Menge: 1,000 Stck

**10.889 MLA 50 Außengitter Außengitter, Aluminium, DN 500**
Außengitter zur Be- und Entlüftung.
Mit feststehenden, regenabweisenden
Wetterschutz-Lamellen.
Mit Schutzgitter und Einbaurahmen an der Rückseite.
Technische Daten
Luftrichtung : Be- und Entlüftung
Min. Strömungsgeschwindigkeit :
Max. Strömungsgeschwindigkeit : 4 m/s
Einbau : außen
Einbauort : Wand
Material : Aluminium
Farbe : Alu eloxiert
Gewicht : 3,4 kg
Geeignet für Nennweite : 500 mm
Freier Querschnitt : 1.526 cm2
Breite : 552 mm
Höhe : 530 mm
Tiefe : 45 mm
Verpackungseinheit : 1 Stück
Sortiment : C
GTIN (EAN) : 4012799511168
Hersteller: MAICO
MLA 50 Außengitter
Artikelnummer: 0151.0116
Menge: 1,000 Stck

**10.890 MLZ 20 Außengitter Außengitter, Stahlblech verzinkt, DN 200**
Außengitter zur Be- und Entlüftung.
Mit feststehenden, regenabweisenden
Wetterschutz-Lamellen.
Mit Schutzgitter und Einbaurahmen an der Rückseite.
Technische Daten
Luftrichtung : Be- und Entlüftung
Min. Strömungsgeschwindigkeit :
Max. Strömungsgeschwindigkeit : 4 m/s
Einbau : außen
Einbauort : Wand
Material : Stahlblech, verzinkt
Gewicht : 1,5 kg
Geeignet für Nennweite : 200 mm
Freier Querschnitt : 275 cm2
Breite : 252 mm
Höhe : 230 mm
Tiefe : 45 mm
Verpackungseinheit : 1 Stück
Sortiment : C
GTIN (EAN) : 4012799511014
Hersteller: MAICO
MLZ 20 Außengitter
Artikelnummer: 0151.0101
Menge: 1,000 Stck

**10.891 MLZ 25 Außengitter Außengitter, Stahlblech verzinkt, DN 250**
Außengitter zur Be- und Entlüftung.
Mit feststehenden, regenabweisenden
Wetterschutz-Lamellen.
Mit Schutzgitter und Einbaurahmen an der Rückseite.
Technische Daten
Luftrichtung : Be- und Entlüftung
Min. Strömungsgeschwindigkeit :
Max. Strömungsgeschwindigkeit : 4 m/s
Einbau : außen
Einbauort : Wand
Material : Stahlblech, verzinkt
Gewicht : 2 kg
Geeignet für Nennweite : 250 mm
Freier Querschnitt : 414 cm2
Breite : 302 mm
Höhe : 280 mm
Tiefe : 45 mm
Verpackungseinheit : 1 Stück
Sortiment : C
GTIN (EAN) : 4012799511021
Hersteller: MAICO
MLZ 25 Außengitter
Artikelnummer: 0151.0102
Menge: 1,000 Stck

**10.892 MLZ 30 Außengitter Außengitter, Stahlblech verzinkt, DN 300**
Außengitter zur Be- und Entlüftung.
Mit feststehenden, regenabweisenden
Wetterschutz-Lamellen.
Mit Schutzgitter und Einbaurahmen an der Rückseite.
Technische Daten
Luftrichtung : Be- und Entlüftung
Min. Strömungsgeschwindigkeit :
Max. Strömungsgeschwindigkeit : 4 m/s
Einbau : außen
Einbauort : Wand
Material : Stahlblech, verzinkt
Gewicht : 2,4 kg
Geeignet für Nennweite : 300 mm
Freier Querschnitt : 580 cm2
Breite : 352 mm
Höhe : 330 mm
Tiefe : 45 mm
Verpackungseinheit : 1 Stück
Sortiment : C
GTIN (EAN) : 4012799511038
Hersteller: MAICO
MLZ 30 Außengitter
Artikelnummer: 0151.0103
Menge: 1,000 Stck

**10.893 MLZ 35 Außengitter Außengitter, Stahlblech verzinkt, DN 350**
Außengitter zur Be- und Entlüftung.
Mit feststehenden, regenabweisenden
Wetterschutz-Lamellen.
Mit Schutzgitter und Einbaurahmen an der Rückseite.
Technische Daten
Luftrichtung : Be- und Entlüftung
Min. Strömungsgeschwindigkeit :
Max. Strömungsgeschwindigkeit : 4 m/s
Einbau : außen
Einbauort : Wand
Material : Stahlblech, verzinkt
Gewicht : 2,5 kg
Geeignet für Nennweite : 350 mm
Freier Querschnitt : 775 cm2
Breite : 402 mm
Höhe : 380 mm
Tiefe : 45 mm
Verpackungseinheit : 1 Stück
Sortiment : C
GTIN (EAN) : 4012799511045
Hersteller: MAICO
MLZ 35 Außengitter
Artikelnummer: 0151.0104
Menge: 1,000 Stck

**10.894 MLZ 40 Außengitter Außengitter, Stahlblech verzinkt, DN 400**
Außengitter zur Be- und Entlüftung.
Mit feststehenden, regenabweisenden
Wetterschutz-Lamellen.
Mit Schutzgitter und Einbaurahmen an der Rückseite.
Technische Daten
Luftrichtung : Be- und Entlüftung
Min. Strömungsgeschwindigkeit :
Max. Strömungsgeschwindigkeit : 4 m/s
Einbau : außen
Einbauort : Wand
Material : Stahlblech, verzinkt
Gewicht : 3,6 kg
Geeignet für Nennweite : 400 mm
Freier Querschnitt : 997 cm2
Breite : 452 mm
Höhe : 430 mm
Tiefe : 45 mm
Verpackungseinheit : 1 Stück
Sortiment : C
GTIN (EAN) : 4012799511052
Hersteller: MAICO
MLZ 40 Außengitter
Artikelnummer: 0151.0105
Menge: 1,000 Stck

**10.895 MLZ 50 Außengitter Außengitter, Stahlblech verzinkt, DN 500**
Außengitter zur Be- und Entlüftung.
Mit feststehenden, regenabweisenden
Wetterschutz-Lamellen.
Mit Schutzgitter und Einbaurahmen an der Rückseite.
Technische Daten
Luftrichtung : Be- und Entlüftung
Min. Strömungsgeschwindigkeit :
Max. Strömungsgeschwindigkeit : 4 m/s
Einbau : außen
Einbauort : Wand
Material : Stahlblech, verzinkt
Gewicht : 4,8 kg
Geeignet für Nennweite : 500 mm
Freier Querschnitt : 1.526 cm2
Breite : 552 mm
Höhe : 530 mm
Tiefe : 45 mm
Verpackungseinheit : 1 Stück
Sortiment : C
GTIN (EAN) : 4012799511069
Hersteller: MAICO
MLZ 50 Außengitter
Artikelnummer: 0151.0106
Menge: 1,000 Stck

**10.896 LAP 25 Außengitter Außengitter, Aluminium, Kanalmaß 500 x 300 mm**
Außengitter zur Be- und Entlüftung.
Mit feststehenden, regenabweisenden
Wetterschutz-Lamellen.
Mit Rahmen zum Einbau in gemauerte Wände.
Schutzgitter gemäß DIN EN ISO 13857.
Technische Daten
Luftrichtung : Be- und Entlüftung
Einbau : außen
Einbauort : Wand / Kanal
Material : Aluminium
Farbe : Alu eloxiert
Gewicht : 5,1 kg
Kanalmaß : 500 mm x 300 mm
Breite : 529 mm
Höhe : 375 mm
Tiefe : 73 mm
Verpackungseinheit : 1 Stück
Sortiment : D
GTIN (EAN) : 4012799512516
Hersteller: MAICO
LAP 25 Außengitter
Artikelnummer: 0151.0251
Menge: 1,000 Stck

**10.897 LAP 28 Außengitter Außengitter, Aluminium, Kanalmaß 600 x 300 mm**
Außengitter zur Be- und Entlüftung.
Mit feststehenden, regenabweisenden
Wetterschutz-Lamellen.
Mit Rahmen zum Einbau in gemauerte Wände.
Schutzgitter gemäß DIN EN ISO 13857.
Technische Daten
Luftrichtung : Be- und Entlüftung
Einbau : außen
Einbauort : Wand / Kanal
Material : Aluminium
Farbe : Alu eloxiert
Gewicht : 5,3 kg
Kanalmaß : 600 mm x 300 mm
Breite : 629 mm
Höhe : 375 mm
Tiefe : 73 mm
Verpackungseinheit : 1 Stück
Sortiment : D
GTIN (EAN) : 4012799512523
Hersteller: MAICO
LAP 28 Außengitter
Artikelnummer: 0151.0252
Menge: 1,000 Stck

**10.898 LAP 31 Außengitter Außengitter, Aluminium, Kanalmaß 600 x 350 mm**
Außengitter zur Be- und Entlüftung.
Mit feststehenden, regenabweisenden
Wetterschutz-Lamellen.
Mit Rahmen zum Einbau in gemauerte Wände.
Schutzgitter gemäß DIN EN ISO 13857.
Technische Daten
Luftrichtung : Be- und Entlüftung
Einbau : außen
Einbauort : Wand / Kanal
Material : Aluminium
Farbe : Alu eloxiert
Gewicht : 5,9 kg
Kanalmaß : 600 mm x 350 mm
Breite : 629 mm
Höhe : 425 mm
Tiefe : 73 mm
Verpackungseinheit : 1 Stück
Sortiment : D
GTIN (EAN) : 4012799512530
Hersteller: MAICO
LAP 31 Außengitter
Artikelnummer: 0151.0253
Menge: 1,000 Stck

**10.899 LAP 50 Außengitter Außengitter, Aluminium, Kanalmaß 800 x 500 mm**
Außengitter zur Be- und Entlüftung.
Mit feststehenden, regenabweisenden
Wetterschutz-Lamellen.
Mit Rahmen zum Einbau in gemauerte Wände.
Schutzgitter gemäß DIN EN ISO 13857.
Technische Daten
Luftrichtung : Be- und Entlüftung
Einbau : außen
Einbauort : Wand / Kanal
Material : Aluminium
Farbe : Alu eloxiert
Gewicht : 8,6 kg
Kanalmaß : 800 mm x 500 mm
Breite : 829 mm
Höhe : 575 mm
Tiefe : 73 mm
Verpackungseinheit : 1 Stück
Sortiment : D
GTIN (EAN) : 4012799513124
Hersteller: MAICO
LAP 50 Außengitter
Artikelnummer: 0151.0312
Menge: 1,000 Stck

**10.900 LAP 56 Außengitter Außengitter, Aluminium, Kanalmaß 1000 x 500 mm**
Außengitter zur Be- und Entlüftung.
Mit feststehenden, regenabweisenden
Wetterschutz-Lamellen.
Mit Rahmen zum Einbau in gemauerte Wände.
Schutzgitter gemäß DIN EN ISO 13857.
Technische Daten
Luftrichtung : Be- und Entlüftung
Einbau : außen
Einbauort : Wand / Kanal
Material : Aluminium
Farbe : Alu eloxiert
Gewicht : 11,4 kg
Kanalmaß : 1.000 mm x 500 mm
Breite : 1.029 mm
Höhe : 575 mm
Tiefe : 73 mm
Verpackungseinheit : 1 Stück
Sortiment : D
GTIN (EAN) : 4012799513131
Hersteller: MAICO
LAP 56 Außengitter
Artikelnummer: 0151.0313
Menge: 1,000 Stck

**10.901 LZP 22 Außengitter Außengitter, Stahlblech verzinkt, Kanalmaß 500 x 250 mm**
Außengitter zur Be- und Entlüftung.
Mit feststehenden, regenabweisenden
Wetterschutz-Lamellen.
Mit Rahmen zum Einbau in gemauerte Wände.
Schutzgitter gemäß DIN EN ISO 13857.
Technische Daten
Luftrichtung : Be- und Entlüftung
Einbau : außen
Einbauort : Wand / Kanal
Material : Stahlblech, verzinkt
Gewicht : 6,5 kg
Kanalmaß : 500 mm x 250 mm
Breite : 529 mm
Höhe : 325 mm
Tiefe : 73 mm
Verpackungseinheit : 1 Stück
Sortiment : D
GTIN (EAN) : 4012799512554
Hersteller: MAICO
LZP 22 Außengitter
Artikelnummer: 0151.0255
Menge: 1,000 Stck

**10.902 LZP 25 Außengitter Außengitter, Stahlblech verzinkt, Kanalmaß 500 x 300 mm**
Außengitter zur Be- und Entlüftung.
Mit feststehenden, regenabweisenden
Wetterschutz-Lamellen.
Mit Rahmen zum Einbau in gemauerte Wände.
Schutzgitter gemäß DIN EN ISO 13857.
Technische Daten
Luftrichtung : Be- und Entlüftung
Einbau : außen
Einbauort : Wand / Kanal
Material : Stahlblech, verzinkt
Gewicht : 7,2 kg
Kanalmaß : 500 mm x 300 mm
Breite : 529 mm
Höhe : 375 mm
Tiefe : 73 mm
Verpackungseinheit : 1 Stück
Sortiment : D
GTIN (EAN) : 4012799512561
Hersteller: MAICO
LZP 25 Außengitter
Artikelnummer: 0151.0256
Menge: 1,000 Stck

**10.903 LZP 28 Außengitter Außengitter, Stahlblech verzinkt, Kanalmaß 600 x 300 mm**
Außengitter zur Be- und Entlüftung.
Mit feststehenden, regenabweisenden
Wetterschutz-Lamellen.
Mit Rahmen zum Einbau in gemauerte Wände.
Schutzgitter gemäß DIN EN ISO 13857.
Technische Daten
Luftrichtung : Be- und Entlüftung
Einbau : außen
Einbauort : Wand / Kanal
Material : Stahlblech, verzinkt
Gewicht : 8,7 kg
Kanalmaß : 600 mm x 300 mm
Breite : 629 mm
Höhe : 375 mm
Tiefe : 73 mm
Verpackungseinheit : 1 Stück
Sortiment : D
GTIN (EAN) : 4012799512578
Hersteller: MAICO
LZP 28 Außengitter
Artikelnummer: 0151.0257
Menge: 1,000 Stck

**10.904 LZP 31 Außengitter Außengitter, Stahlblech verzinkt, Kanalmaß 600 x 350 mm**
Außengitter zur Be- und Entlüftung.
Mit feststehenden, regenabweisenden
Wetterschutz-Lamellen.
Mit Rahmen zum Einbau in gemauerte Wände.
Schutzgitter gemäß DIN EN ISO 13857.
Technische Daten
Luftrichtung : Be- und Entlüftung
Einbau : außen
Einbauort : Wand / Kanal
Material : Stahlblech, verzinkt
Gewicht : 8,5 kg
Kanalmaß : 600 mm x 350 mm
Breite : 629 mm
Höhe : 425 mm
Tiefe : 73 mm
Verpackungseinheit : 1 Stück
Sortiment : D
GTIN (EAN) : 4012799512585
Hersteller: MAICO
LZP 31 Außengitter
Artikelnummer: 0151.0258
Menge: 1,000 Stck

**10.905 LZP 35 Außengitter Außengitter, Stahlblech verzinkt, Kanalmaß 700 x 400 mm**
Außengitter zur Be- und Entlüftung.
Mit feststehenden, regenabweisenden
Wetterschutz-Lamellen.
Mit Rahmen zum Einbau in gemauerte Wände.
Schutzgitter gemäß DIN EN ISO 13857.
Technische Daten
Luftrichtung : Be- und Entlüftung
Einbau : außen
Einbauort : Wand / Kanal
Material : Stahlblech, verzinkt
Gewicht : 10,7 kg
Kanalmaß : 700 mm x 400 mm
Breite : 729 mm
Höhe : 475 mm
Tiefe : 73 mm
Verpackungseinheit : 1 Stück
Sortiment : D
GTIN (EAN) : 4012799512592
Hersteller: MAICO
LZP 35 Außengitter
Artikelnummer: 0151.0259
Menge: 1,000 Stck

**10.906 LZP 50 Außengitter Außengitter, Stahlblech verzinkt, Kanalmaß 800 x 500 mm**
Außengitter zur Be- und Entlüftung.
Mit feststehenden, regenabweisenden
Wetterschutz-Lamellen.
Mit Rahmen zum Einbau in gemauerte Wände.
Schutzgitter gemäß DIN EN ISO 13857.
Technische Daten
Luftrichtung : Be- und Entlüftung
Einbau : außen
Einbauort : Wand / Kanal
Material : Stahlblech, verzinkt
Gewicht : 13,8 kg
Kanalmaß : 800 mm x 500 mm
Breite : 829 mm
Höhe : 575 mm
Tiefe : 73 mm
Verpackungseinheit : 1 Stück
Sortiment : D
GTIN (EAN) : 4012799513148
Hersteller: MAICO
LZP 50 Außengitter
Artikelnummer: 0151.0314
Menge: 1,000 Stck

**10.907 LZP 56 Außengitter Außengitter, Stahlblech verzinkt, Kanalmaß 1000 x 500 mm**
Außengitter zur Be- und Entlüftung.
Mit feststehenden, regenabweisenden
Wetterschutz-Lamellen.
Mit Rahmen zum Einbau in gemauerte Wände.
Schutzgitter gemäß DIN EN ISO 13857.
Technische Daten
Luftrichtung : Be- und Entlüftung
Einbau : außen
Einbauort : Wand / Kanal
Material : Stahlblech, verzinkt
Gewicht : 16,3 kg
Kanalmaß : 1.000 mm x 500 mm
Breite : 1.029 mm
Höhe : 575 mm
Tiefe : 73 mm
Verpackungseinheit : 1 Stück
Sortiment : D
GTIN (EAN) : 4012799513155
Hersteller: MAICO
LZP 56 Außengitter
Artikelnummer: 0151.0315
Menge: 1,000 Stck

**10.908 LZP-R 22 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 13 kg
Kanalmaß : 500 mm x 250 mm
Freier Querschnitt : 1.012 cm2
Breite : 779 mm
Höhe : 325 mm
Tiefe : 250 mm
Verpackungseinheit : 1 Stück
Sortiment : D
GTIN (EAN) : 4012799513810
Hersteller: MAICO
LZP-R 22 Außengitter
Artikelnummer: 0151.0381
Menge: 1,000 Stck

**10.909 LZP-R 25 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 14,3 kg
Kanalmaß : 500 mm x 300 mm
Freier Querschnitt : 1.215 cm2
Breite : 779 mm
Höhe : 375 mm
Tiefe : 250 mm
Verpackungseinheit : 1 Stück
Sortiment : D
GTIN (EAN) : 4012799513827
Hersteller: MAICO
LZP-R 25 Außengitter
Artikelnummer: 0151.0382
Menge: 1,000 Stck

**10.910 LZP-R 28 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 16,5 kg
Kanalmaß : 600 mm x 300 mm
Freier Querschnitt : 1.458 cm2
Breite : 929 mm
Höhe : 375 mm
Tiefe : 250 mm
Verpackungseinheit : 1 Stück
Sortiment : D
GTIN (EAN) : 4012799513834
Hersteller: MAICO
LZP-R 28 Außengitter
Artikelnummer: 0151.0383
Menge: 1,000 Stck

**10.911 LZP-R 31 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 17,4 kg
Kanalmaß : 600 mm x 350 mm
Freier Querschnitt : 1.701 cm2
Breite : 929 mm
Höhe : 425 mm
Tiefe : 250 mm
Verpackungseinheit : 1 Stück
Sortiment : D
GTIN (EAN) : 4012799513841
Hersteller: MAICO
LZP-R 31 Außengitter
Artikelnummer: 0151.0384
Menge: 1,000 Stck

**10.912 LZP-R 35 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 15,5 kg
Kanalmaß : 700 mm x 400 mm
Freier Querschnitt : 2.268 cm2
Breite : 1.079 mm
Höhe : 475 mm
Tiefe : 250 mm
Verpackungseinheit : 1 Stück
Sortiment : D
GTIN (EAN) : 4012799513858
Hersteller: MAICO
LZP-R 35 Außengitter
Artikelnummer: 0151.0385
Menge: 1,000 Stck

**10.913 LZP-R 50 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 25,8 kg
Kanalmaß : 800 mm x 500 mm
Freier Querschnitt : 3.240 cm2
Breite : 1.229 mm
Höhe : 575 mm
Tiefe : 73 mm
Verpackungseinheit : 1 Stück
Sortiment : D
GTIN (EAN) : 4012799513865
Hersteller: MAICO
LZP-R 50 Außengitter
Artikelnummer: 0151.0386
Menge: 1,000 Stck

**10.914 LZP-R 56 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 31,5 kg
Kanalmaß : 1.000 mm x 500 mm
Freier Querschnitt : 4.050 cm2
Breite : 1.529 mm
Höhe : 575 mm
Tiefe : 73 mm
Verpackungseinheit : 1 Stück
Sortiment : D
GTIN (EAN) : 4012799513872
Hersteller: MAICO
LZP-R 56 Außengitter
Artikelnummer: 0151.0387
Menge: 1,000 Stck

**10.915 LZP-R 93 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 23,5 kg
Kanalmaß : 900 mm x 300 mm
Freier Querschnitt : 2.187 cm2
Breite : 1.379 mm
Höhe : 375 mm
Tiefe : 73 mm
Verpackungseinheit : 1 Stück
Sortiment : D
GTIN (EAN) : 4012799513889
Hersteller: MAICO
LZP-R 93 Außengitter
Artikelnummer: 0151.0388
Menge: 1,000 Stck

**10.916 LZP-R 94 Außengitter Wetterschutzgitter mit reduziertem Druckverlust, Stahlblech verzinkt,**
Wetterschutzgitter für Be- und Entlüftung in besonders
hochwertiger Ausführung.
Mit serienmäßiger Erweiterung des Kanalquerschnitts zur
Reduzierung der Druckverluste.
Mit feststehenden, regenabweisenden
Wetterschutz-Lamellen.
Mit Rahmen zum Einbau in gemauerte Wände.
Mit Flanschrahmen 20 mm und Langlöchern zum direkten
Anschluss an Kanal.
Schutzgitter gemäß DIN EN ISO 13857.
Technische Daten
Luftrichtung : Be- und Entlüftung
Einbau : außen
Einbauort : Wand / Kanal
Material : Stahlblech, verzinkt
Gewicht : 28 kg
Kanalmaß : 900 mm x 400 mm
Freier Querschnitt : 2.916 cm2
Breite : 1.379 mm
Höhe : 475 mm
Tiefe : 73 mm
Verpackungseinheit : 1 Stück
Sortiment : D
GTIN (EAN) : 4012799513896
Hersteller: MAICO
LZP-R 94 Außengitter
Artikelnummer: 0151.0389
Menge: 1,000 Stck

**10.917 KW-AL 12 Außenluft-Wandstutzen Außenluft-Wandstutzen, DN 125, Farbe Edelstahl gebürstet**
Die formschönen Außenluft-Wandstutzen aus Edelstahl
werden an der Außenwand eines Gebäudes befestigt und
sind für die Außenluft-Ansaugung bestimmt.
Die Außenluft wird unten angesaugt.
Im Lieferumfang ist eine Außenlufthaube mit
Vogelschutzgitter enthalten.
Technische Daten
Luftrichtung : Belüftung
Einbauort : Außenwand
Material : Edelstahl (V2A)
Farbe : Edelstahl, gebürstet
Gewicht : 0,6 kg
Nennweite : 125 mm
Breite : 172 mm
Höhe : 203 mm
Tiefe : 88 mm
Verpackungseinheit : 1 Stück
Sortiment : K
GTIN (EAN) : 4012799520733
Hersteller: MAICO
KW-AL 12E Außenluft-Wandstutzen
Artikelnummer: 0152.0073
Menge: 1,000 Stck

**10.918 KW-AL 12 Außenluft-Wandstutzen Außenluft-Wandstutzen, DN 125, Farbe reinweiß, ähnlich RAL 9010**
Die formschönen Außenluft-Wandstutzen aus Edelstahl
werden an der Außenwand eines Gebäudes befestigt und
sind für die Außenluft-Ansaugung bestimmt.
Die Außenluft wird unten angesaugt.
Im Lieferumfang ist eine Außenlufthaube mit
Vogelschutzgitter enthalten.
Technische Daten
Luftrichtung : Belüftung
Einbauort : Außenwand
Material : Edelstahl (V2A)
Farbe : reinweiß, ähnlich RAL 9010
Gewicht : 0,6 kg
Nennweite : 125 mm
Breite : 172 mm
Höhe : 203 mm
Tiefe : 88 mm
Verpackungseinheit : 1 Stück
Sortiment : K
GTIN (EAN) : 4012799520740
Hersteller: MAICO
KW-AL 12W Außenluft-Wandstutzen
Artikelnummer: 0152.0074
Menge: 1,000 Stck

**10.919 KW-AL 16 Außenluft-Wandstutzen Außenluft-Wandstutzen, DN 160, Farbe Edelstahl gebürstet**
Die formschönen Außenluft-Wandstutzen aus Edelstahl
werden an der Außenwand eines Gebäudes befestigt und
sind für die Außenluft-Ansaugung bestimmt.
Die Außenluft wird unten angesaugt.
Im Lieferumfang ist eine Außenlufthaube mit
Vogelschutzgitter enthalten.
Technische Daten
Luftrichtung : Belüftung
Einbauort : Außenwand
Material : Edelstahl (V2A)
Farbe : Edelstahl, gebürstet
Gewicht : 1 kg
Nennweite : 160 mm
Breite : 228 mm
Höhe : 232 mm
Tiefe : 100 mm
Verpackungseinheit : 1 Stück
Sortiment : K
GTIN (EAN) : 4012799520771
Hersteller: MAICO
KW-AL 16E Außenluft-Wandstutzen
Artikelnummer: 0152.0077
Menge: 1,000 Stck

**10.920 KW-AL 16 Außenluft-Wandstutzen Außenluft-Wandstutzen, DN 160, Farbe reinweiß, ähnlich RAL 9010**
Die formschönen Außenluft-Wandstutzen aus Edelstahl
werden an der Außenwand eines Gebäudes befestigt und
sind für die Außenluft-Ansaugung bestimmt.
Die Außenluft wird unten angesaugt.
Im Lieferumfang ist eine Außenlufthaube mit
Vogelschutzgitter enthalten.
Technische Daten
Luftrichtung : Belüftung
Einbauort : Außenwand
Material : Edelstahl (V2A)
Farbe : reinweiß, ähnlich RAL 9010
Gewicht : 1 kg
Nennweite : 160 mm
Breite : 228 mm
Höhe : 232 mm
Tiefe : 100 mm
Verpackungseinheit : 1 Stück
Sortiment : K
GTIN (EAN) : 4012799520788
Hersteller: MAICO
KW-AL 16W Außenluft-Wandstutzen
Artikelnummer: 0152.0078
Menge: 1,000 Stck

**10.921 KW-AL 20 Außenluft-Wandstutzen Außenluft-Wandstutzen, DN 200, Farbe Edelstahl gebürstet**
Die formschönen Außenluft-Wandstutzen aus Edelstahl
werden an der Außenwand eines Gebäudes befestigt und
sind für die Außenluft-Ansaugung bestimmt.
Die Außenluft wird unten angesaugt.
Im Lieferumfang ist eine Außenlufthaube mit
Vogelschutzgitter enthalten.
Technische Daten
Luftrichtung : Belüftung
Einbauort : Außenwand
Material : Edelstahl (V2A)
Farbe : Edelstahl, gebürstet
Gewicht : 1,4 kg
Nennweite : 200 mm
Breite : 280 mm
Höhe : 292 mm
Tiefe : 126 mm
Verpackungseinheit : 1 Stück
Sortiment : K
GTIN (EAN) : 4012799520818
Hersteller: MAICO
KW-AL 20E Außenluft-Wandstutzen
Artikelnummer: 0152.0081
Menge: 1,000 Stck

**10.922 KW-AL 20 Außenluft-Wandstutzen Außenluft-Wandstutzen, DN 200, Farbe reinweiß, ähnlich RAL 9010**
Die formschönen Außenluft-Wandstutzen aus Edelstahl
werden an der Außenwand eines Gebäudes befestigt und
sind für die Außenluft-Ansaugung bestimmt.
Die Außenluft wird unten angesaugt.
Im Lieferumfang ist eine Außenlufthaube mit
Vogelschutzgitter enthalten.
Technische Daten
Luftrichtung : Belüftung
Einbauort : Außenwand
Material : Edelstahl (V2A)
Farbe : reinweiß, ähnlich RAL 9010
Gewicht : 1,4 kg
Nennweite : 200 mm
Breite : 280 mm
Höhe : 292 mm
Tiefe : 126 mm
Verpackungseinheit : 1 Stück
Sortiment : K
GTIN (EAN) : 4012799520825
Hersteller: MAICO
KW-AL 20W Außenluft-Wandstutzen
Artikelnummer: 0152.0082
Menge: 1,000 Stck

**10.923 KW-FL 12 Fortluft-Wandstutzen Fortluft-Wandstutzen, DN 125, Farbe Edelstahl gebürstet**
Die formschönen Fortluft-Wandstutzen aus Edelstahl
werden an der Außenwand eines Gebäudes befestigt und
sind für den Fortluftausblas bestimmt.
Die Fortluft wird nach vorne ausgeblasen.
Im Lieferumfang ist eine Fortlufthaube mit
Kondensat-Abtropfkante und Vogelschutzgitter enthalten.
Technische Daten
Luftrichtung : Entlüftung
Einbauort : Außenwand
Material : Edelstahl (V2A)
Farbe : Edelstahl, gebürstet
Gewicht : 1,1 kg
Nennweite : 125 mm
Breite : 172 mm
Höhe : 203 mm
Tiefe : 88 mm
Verpackungseinheit : 1 Stück
Sortiment : K
GTIN (EAN) : 4012799520757
Hersteller: MAICO
KW-FL 12E Fortluft-Wandstutzen
Artikelnummer: 0152.0075
Menge: 1,000 Stck

**10.924 KW-FL 12 Fortluft-Wandstutzen Fortluft-Wandstutzen, DN 125, Farbe reinweiß, ähnlich RAL 9010**
Die formschönen Fortluft-Wandstutzen aus Edelstahl
werden an der Außenwand eines Gebäudes befestigt und
sind für den Fortluftausblas bestimmt.
Die Fortluft wird nach vorne ausgeblasen.
Im Lieferumfang ist eine Fortlufthaube mit
Kondensat-Abtropfkante und Vogelschutzgitter enthalten.
Technische Daten
Luftrichtung : Entlüftung
Einbauort : Außenwand
Material : Edelstahl (V2A)
Farbe : reinweiß, ähnlich RAL 9010
Gewicht : 1,1 kg
Nennweite : 125 mm
Breite : 172 mm
Höhe : 203 mm
Tiefe : 88 mm
Verpackungseinheit : 1 Stück
Sortiment : K
GTIN (EAN) : 4012799520764
Hersteller: MAICO
KW-FL 12W Fortluft-Wandstutzen
Artikelnummer: 0152.0076
Menge: 1,000 Stck

**10.925 KW-FL 16 Fortluft-Wandstutzen Fortluft-Wandstutzen, DN 160, Farbe Edelstahl gebürstet**
Die formschönen Fortluft-Wandstutzen aus Edelstahl
werden an der Außenwand eines Gebäudes befestigt und
sind für den Fortluftausblas bestimmt.
Die Fortluft wird nach vorne ausgeblasen.
Im Lieferumfang ist eine Fortlufthaube mit
Kondensat-Abtropfkante und Vogelschutzgitter enthalten.
Technische Daten
Luftrichtung : Entlüftung
Einbauort : Außenwand
Material : Edelstahl (V2A)
Farbe : Edelstahl, gebürstet
Gewicht : 1,5 kg
Nennweite : 160 mm
Breite : 220 mm
Höhe : 232 mm
Tiefe : 100 mm
Verpackungseinheit : 1 Stück
Sortiment : K
GTIN (EAN) : 4012799520795
Hersteller: MAICO
KW-FL 16E Fortluft-Wandstutzen
Artikelnummer: 0152.0079
Menge: 1,000 Stck

**10.926 KW-FL 16 Fortluft-Wandstutzen Fortluft-Wandstutzen, DN 160, Farbe reinweiß, ähnlich RAL 9010**
Die formschönen Fortluft-Wandstutzen aus Edelstahl
werden an der Außenwand eines Gebäudes befestigt und
sind für den Fortluftausblas bestimmt.
Die Fortluft wird nach vorne ausgeblasen.
Im Lieferumfang ist eine Fortlufthaube mit
Kondensat-Abtropfkante und Vogelschutzgitter enthalten.
Technische Daten
Luftrichtung : Entlüftung
Einbauort : Außenwand
Material : Edelstahl (V2A)
Farbe : reinweiß, ähnlich RAL 9010
Gewicht : 1,5 kg
Nennweite : 160 mm
Breite : 220 mm
Höhe : 232 mm
Tiefe : 100 mm
Verpackungseinheit : 1 Stück
Sortiment : K
GTIN (EAN) : 4012799520801
Hersteller: MAICO
KW-FL 16W Fortluft-Wandstutzen
Artikelnummer: 0152.0080
Menge: 1,000 Stck

**10.927 KW-FL 20 Fortluft-Wandstutzen Fortluft-Wandstutzen, DN 200, Farbe Edelstahl gebürstet**
Die formschönen Fortluft-Wandstutzen aus Edelstahl
werden an der Außenwand eines Gebäudes befestigt und
sind für den Fortluftausblas bestimmt.
Die Fortluft wird nach vorne ausgeblasen.
Im Lieferumfang ist eine Fortlufthaube mit
Kondensat-Abtropfkante und Vogelschutzgitter enthalten.
Technische Daten
Luftrichtung : Entlüftung
Einbauort : Außenwand
Material : Edelstahl (V2A)
Farbe : Edelstahl, gebürstet
Gewicht : 1,4 kg
Nennweite : 200 mm
Breite : 280 mm
Höhe : 292 mm
Tiefe : 126 mm
Verpackungseinheit : 1 Stück
Sortiment : K
GTIN (EAN) : 4012799520832
Hersteller: MAICO
KW-FL 20E Fortluft-Wandstutzen
Artikelnummer: 0152.0083
Menge: 1,000 Stck

**10.928 KW-FL 20 Fortluft-Wandstutzen Fortluft-Wandstutzen, DN 200, Farbe reinweiß, ähnlich RAL 9010**
Die formschönen Fortluft-Wandstutzen aus Edelstahl
werden an der Außenwand eines Gebäudes befestigt und
sind für den Fortluftausblas bestimmt.
Die Fortluft wird nach vorne ausgeblasen.
Im Lieferumfang ist eine Fortlufthaube mit
Kondensat-Abtropfkante und Vogelschutzgitter enthalten.
Technische Daten
Luftrichtung : Entlüftung
Einbauort : Außenwand
Material : Edelstahl (V2A)
Farbe : reinweiß, ähnlich RAL 9010
Gewicht : 1,4 kg
Nennweite : 200 mm
Breite : 280 mm
Höhe : 292 mm
Tiefe : 126 mm
Verpackungseinheit : 1 Stück
Sortiment : K
GTIN (EAN) : 4012799520849
Hersteller: MAICO
KW-FL 20W Fortluft-Wandstutzen
Artikelnummer: 0152.0084
Menge: 1,000 Stck

**10.929 KWH 12 L Kombi-Wandstutzen Kombi-Wandstutzen, DN 125, Außenluft links**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 1,5 kg
Nennweite : 125 mm
Breite : 355 mm
Höhe : 204 mm
Tiefe : 88 mm
Verpackungseinheit : 1 Stück
Sortiment : K
GTIN (EAN) : 4012799520597
Hersteller: MAICO
KWH 12 L Kombi-Wandstutzen
Artikelnummer: 0152.0059
Menge: 1,000 Stck

**10.930 KWH 12 R Kombi-Wandstutzen Kombi-Wandstutzen, DN 125, Außenluft rechts**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 1,5 kg
Nennweite : 125 mm
Breite : 355 mm
Höhe : 204 mm
Tiefe : 88 mm
Verpackungseinheit : 1 Stück
Sortiment : K
GTIN (EAN) : 4012799520580
Hersteller: MAICO
KWH 12 R Kombi-Wandstutzen
Artikelnummer: 0152.0058
Menge: 1,000 Stck

**10.931 KWH 16 L Kombi-Wandstutzen Kombi-Wandstutzen, DN 160, Außenluft links, passend zu MaicoTherm DN 1**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2 kg
Nennweite : 160 mm
Breite : 415 mm
Höhe : 232 mm
Tiefe : 100 mm
Verpackungseinheit : 1 Stück
Sortiment : K
GTIN (EAN) : 4012799520610
Hersteller: MAICO
KWH 16 L Kombi-Wandstutzen
Artikelnummer: 0152.0061
Menge: 1,000 Stck

**10.932 KWH 16 R Kombi-Wandstutzen Kombi-Wandstutzen, DN 160, Außenluft rechts, passend zu MaicoTherm DN**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2 kg
Nennweite : 160 mm
Breite : 415 mm
Höhe : 232 mm
Tiefe : 100 mm
Verpackungseinheit : 1 Stück
Sortiment : K
GTIN (EAN) : 4012799520603
Hersteller: MAICO
KWH 16 R Kombi-Wandstutzen
Artikelnummer: 0152.0060
Menge: 1,000 Stck

**10.933 KWH 20 L Kombi-Wandstutzen Kombi-Wandstutzen, DN 200, Außenluft links, passend zu MaicoTherm DN 1**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Linksausführung
Luftrichtung : Be- und Entlüftung
Einbauort : Außenwand
Material : Edelstahl (V2A)
Gewicht : 2,7 kg
Nennweite : 200 mm
Breite : 500 mm
Höhe : 282 mm
Tiefe : 122 mm
Verpackungseinheit : 1 Stück
Sortiment : K
GTIN (EAN) : 4012799520634
Hersteller: MAICO
KWH 20 L Kombi-Wandstutzen
Artikelnummer: 0152.0063
Menge: 1,000 Stck

**10.934 KWH 20 R Kombi-Wandstutzen Kombi-Wandstutzen, DN 200, Außenluft rechts, passend zu MaicoTherm DN**
Der Design-Kombiwandstutzen beinhaltet einen Außen- und
Fortluftstutzen in einem gemeinsamen Gehäuse.
Der Kombiwandstutzen ist wahlweise in Links- oder
Rechtsausführung lieferbar.
Dies ermöglicht die kreuzungsfreie Rohrführung im
Gebäude zwischen Lüftungsgerät und Kombiwandstutzen.
Für Einfamilienhäuser, Geschosswohnungsbau und
Reihenhäuser besonders geeignet.
Außenluft wird von unten angesaugt und die Fortluft
nach vorne ausgeblasen. Somit ist eine Vermischung der
beiden Luftströme minimiert.
Der Fortluft-Rohrstutzen ist mit Gefälle weit nach
außen geführt. Das entstehende Fortluftkondensat wird
dadurch abgeführt.
Einfache Montage - bestehend aus zwei Hauptbauteilen:
Abdeckhaube
Fassadenteil
Die Befestigungen an der Fassade werden durch die
Abdeckhaube verdeckt.
In windexponierter Lage oder ab dem zweiten
Obergeschoss müssen zusätzliche geeignete Maßnahmen
ergriffen werden, um Wassereintritt durch Winddruck
oder z.B. Schlagregen am Fortluftstutzen zu vermeiden.
Technische Daten
Ausführung : Rechtsausführung
Luftrichtung : Be- und Entlüftung
Einbauort : Außenwand
Material : Edelstahl (V2A)
Gewicht : 2,7 kg
Nennweite : 200 mm
Breite : 500 mm
Höhe : 282 mm
Tiefe : 122 mm
Verpackungseinheit : 1 Stück
Sortiment : K
GTIN (EAN) : 4012799520627
Hersteller: MAICO
KWH 20 R Kombi-Wandstutzen
Artikelnummer: 0152.0062
Menge: 1,000 Stck

**10.935 WH 100 Wandhülse Wandhülse für Ventilatoren der Nennweite 100, Kunststoff, ausziehbar**
Wandhülse für Wand- und Deckenmontage.
Länge variabel.
Technische Daten
Einbauort : Wand / Decke
Material : Kunststoff
Gewicht : 0,6 kg
Geeignet für Nennweite : 100 mm
Breite : 114 mm
Höhe : 114 mm
Tiefe : 500 mm
Erforderliche Kernbohrung : mind. 115 mm
Verpackungseinheit : 1 Stück
Sortiment : A
GTIN (EAN) : 4012799990017
Hersteller: MAICO
WH 100 Wandhülse
Artikelnummer: 0059.1030
Menge: 1,000 Stck

**10.936 WH 120 Wandhülse Wandhülse für Ventilatoren der Nennweite 120, Kunststoff, ausziehbar**
Wandhülse für Wand- und Deckenmontage.
Länge variabel.
Technische Daten
Einbauort : Wand / Decke
Material : Kunststoff
Gewicht : 0,7 kg
Geeignet für Nennweite : 125 mm
Breite : 135 mm
Höhe : 135 mm
Tiefe : 500 mm
Erforderliche Kernbohrung : mind. 136 mm
Verpackungseinheit : 1 Stück
Sortiment : A
GTIN (EAN) : 4012799990024
Hersteller: MAICO
WH 120 Wandhülse
Artikelnummer: 0059.1031
Menge: 1,000 Stck

**10.937 WH 150 Wandhülse Wandhülse für Ventilatoren der Nennweite 150, Kunststoff, ausziehbar**
Wandhülse für Wand- und Deckenmontage.
Länge variabel.
Technische Daten
Einbauort : Wand / Decke
Material : Kunststoff
Gewicht : 1,4 kg
Geeignet für Nennweite : 150 mm
Breite : 168 mm
Höhe : 168 mm
Tiefe : 500 mm
Erforderliche Kernbohrung : mind. 169 mm
Verpackungseinheit : 1 Stück
Sortiment : A
GTIN (EAN) : 4012799990031
Hersteller: MAICO
WH 150 Wandhülse
Artikelnummer: 0059.1050
Menge: 1,000 Stck

**10.938 WH 20 Wandhülse Wandhülse für Ventilator mit Nennweite 200, Kunststoff**
Wandhülse für Wand- und Deckenmontage.
Technische Daten
Einbauort : Wand / Decke
Material : Kunststoff
Gewicht : 0,7 kg
Geeignet für Nennweite : 200 mm
Breite : 237 mm
Höhe : 237 mm
Tiefe : 280 mm
Verpackungseinheit : 1 Stück
Sortiment : C
GTIN (EAN) : 4012799592297
Hersteller: MAICO
WH 20 Wandhülse
Artikelnummer: 0059.0229
Menge: 1,000 Stck

**10.939 WH 25 Wandhülse Wandhülse für Ventilator mit Nennweite 250, Kunststoff**
Wandhülse für Wand- und Deckenmontage.
Technische Daten
Einbauort : Wand / Decke
Material : Kunststoff
Gewicht : 0,8 kg
Geeignet für Nennweite : 250 mm
Breite : 287 mm
Höhe : 287 mm
Tiefe : 280 mm
Verpackungseinheit : 1 Stück
Sortiment : C
GTIN (EAN) : 4012799592303
Hersteller: MAICO
WH 25 Wandhülse
Artikelnummer: 0059.0230
Menge: 1,000 Stck

**10.940 WH 31 Wandhülse Wandhülse für Ventilator mit Nennweite 315, Kunststoff**
Wandhülse für Wand- und Deckenmontage.
Technische Daten
Einbauort : Wand / Decke
Material : Kunststoff
Gewicht : 1,2 kg
Geeignet für Nennweite : 315 mm
Breite : 356 mm
Höhe : 356 mm
Tiefe : 280 mm
Verpackungseinheit : 1 Stück
Sortiment : C
GTIN (EAN) : 4012799592310
Hersteller: MAICO
WH 31 Wandhülse
Artikelnummer: 0059.0231
Menge: 1,000 Stck

**10.941 VH 20 Verlängerungshülse Wandhülse für Ventilator mit Nennweite 200, Stahlblech**
Verlängerungshülse für Wand- und Deckenmontage.
Technische Daten
Einbauort : Wand / Decke
Material : Stahlblech, verzinkt
Gewicht : 1,1 kg
Geeignet für Nennweite : 200 mm
Breite : 226 mm
Höhe : 226 mm
Tiefe : 200 mm
Verpackungseinheit : 1 Stück
Sortiment : C
GTIN (EAN) : 4012799550303
Hersteller: MAICO
VH 20 Verlängerungshülse
Artikelnummer: 0055.0030
Menge: 1,000 Stck

**10.942 VH 25 Verlängerungshülse Wandhülse für Ventilator mit Nennweite 250, Stahlblech**
Verlängerungshülse für Wand- und Deckenmontage.
Technische Daten
Einbauort : Wand / Decke
Material : Stahlblech, verzinkt
Gewicht : 1,3 kg
Geeignet für Nennweite : 250 mm
Breite : 276 mm
Höhe : 276 mm
Tiefe : 200 mm
Verpackungseinheit : 1 Stück
Sortiment : C
GTIN (EAN) : 4012799550310
Hersteller: MAICO
VH 25 Verlängerungshülse
Artikelnummer: 0055.0031
Menge: 1,000 Stck

**10.943 VH 30 Verlängerungshülse Wandhülse für Ventilator mit Nennweite 300, Stahlblech**
Verlängerungshülse für Wand- und Deckenmontage.
Technische Daten
Einbauort : Wand / Decke
Material : Stahlblech, verzinkt
Gewicht : 1,5 kg
Geeignet für Nennweite : 300 mm
Breite : 326 mm
Höhe : 326 mm
Tiefe : 200 mm
Verpackungseinheit : 1 Stück
Sortiment : C
GTIN (EAN) : 4012799550327
Hersteller: MAICO
VH 30 Verlängerungshülse
Artikelnummer: 0055.0032
Menge: 1,000 Stck

**10.944 VH 31 Verlängerungshülse Wandhülse für Ventilator mit Nennweite 315, Stahlblech**
Verlängerungshülse für Wand- und Deckenmontage.
Technische Daten
Einbauort : Wand / Decke
Material : Stahlblech, verzinkt
Gewicht : 1,6 kg
Geeignet für Nennweite : 315 mm
Breite : 342 mm
Höhe : 342 mm
Tiefe : 200 mm
Verpackungseinheit : 1 Stück
Sortiment : C
GTIN (EAN) : 4012799550372
Hersteller: MAICO
VH 31 Verlängerungshülse
Artikelnummer: 0055.0037
Menge: 1,000 Stck

**10.945 VH 35 Verlängerungshülse Wandhülse für Ventilator mit Nennweite 350, Stahlblech**
Verlängerungshülse für Wand- und Deckenmontage.
Technische Daten
Einbauort : Wand / Decke
Material : Stahlblech, verzinkt
Gewicht : 1,8 kg
Geeignet für Nennweite : 350 mm
Breite : 376 mm
Höhe : 376 mm
Tiefe : 200 mm
Verpackungseinheit : 1 Stück
Sortiment : C
GTIN (EAN) : 4012799550334
Hersteller: MAICO
VH 35 Verlängerungshülse
Artikelnummer: 0055.0033
Menge: 1,000 Stck

**10.946 VH 40 Verlängerungshülse Wandhülse für Ventilator mit Nennweite 400, Stahlblech**
Verlängerungshülse für Wand- und Deckenmontage.
Technische Daten
Einbauort : Wand / Decke
Material : Stahlblech, verzinkt
Gewicht : 2,1 kg
Geeignet für Nennweite : 400 mm
Breite : 426 mm
Höhe : 426 mm
Tiefe : 200 mm
Verpackungseinheit : 1 Stück
Sortiment : C
GTIN (EAN) : 4012799550341
Hersteller: MAICO
VH 40 Verlängerungshülse
Artikelnummer: 0055.0034
Menge: 1,000 Stck

**10.947 VH 45 Verlängerungshülse Wandhülse für Ventilator mit Nennweite 450, Stahlblech**
Verlängerungshülse für Wand- und Deckenmontage.
Technische Daten
Einbauort : Wand / Decke
Material : Stahlblech, verzinkt
Gewicht : 2,3 kg
Geeignet für Nennweite : 450 mm
Breite : 471 mm
Höhe : 471 mm
Tiefe : 200 mm
Verpackungseinheit : 1 Stück
Sortiment : C
GTIN (EAN) : 4012799550365
Hersteller: MAICO
VH 45 Verlängerungshülse
Artikelnummer: 0055.0036
Menge: 1,000 Stck

**10.948 VH 50 Verlängerungshülse Wandhülse für Ventilator mit Nennweite 500, Stahlblech**
Verlängerungshülse für Wand- und Deckenmontage.
Technische Daten
Einbauort : Wand / Decke
Material : Stahlblech, verzinkt
Gewicht : 2,5 kg
Geeignet für Nennweite : 500 mm
Breite : 526 mm
Höhe : 526 mm
Tiefe : 200 mm
Verpackungseinheit : 1 Stück
Sortiment : C
GTIN (EAN) : 4012799550358
Hersteller: MAICO
VH 50 Verlängerungshülse
Artikelnummer: 0055.0035
Menge: 1,000 Stck

**10.949 ALD 10 Außenluftdurchlass Außenluftdurchlässe zur dezentralen Wohnungsbelüftung, stufenlos regul**
Außenluftdurchlass zur zugfreien, dezentralen
Wohnungsbelüftung.
Stufenlose Regulierung des Luftstroms.
Kein elektrischer Anschluss notwendig.
Verpackungseinheit: Innenteil, Staub- bzw.
Insektenfilter, Wandhülse bis 500 mm, Außengitter mit
Fliegengitter.
Zubehör: Sturmsicherung ALDS 10, Ersatzfilter ALDF 10.
Technische Daten
Luftrichtung : Belüftung
Max. Volumenstrom : 32 m3/h / Bei 10 Pa
Einbauort : Wand
Material : Kunststoff
Farbe : reinweiß, ähnlich RAL 9010
Gewicht : 1 kg
Filterart : Staubfilter
Filterklasse : G2
Klappenart : manuell
Nennweite : 100 mm
Breite : 150 mm
Höhe : 150 mm
Tiefe : 580 mm
Umgebungstemperatur : 60  C
Bewertete max. Element-Normschallpegeldifferenz Dn,w :
31 dB
Verpackungseinheit : 1 Stück
Sortiment : B
GTIN (EAN) : 4012799520542
Hersteller: MAICO
ALD 10 Außenluftdurchlass
Artikelnummer: 0152.0054
Menge: 1,000 Stck

**10.950 ALD 125 Außenluftdurchlass Schallgedämmter Außenluftdurchlass zur dezentralen Wohnungsbelüftung m**
Außenluftdurchlass zur zugfreien, dezentralen
Wohnungsbelüftung.
Klappenart: Manuell (0 % oder 100 % Stellung).
Sehr gute Dämmung.
Flaches optisch ansprechendes Design.
Gute Luftverteilung.
Kein elektrischer Anschluss notwendig.
Verpackungseinheit ALD 125: Innenteil aus Kunststoff,
Staubfilter G2, Wandhülse bis 500 mm mit Sturmsicherung
und Schalldämmung, manuelle Klappe, rechteckiges
Außengitter aus Kunststoff inkl. Fliegengitter.
Verpackungseinheit ALD 125 VA: Innenteil aus
Kunststoff, Staubfilter G2, Wandhülse bis 500 mm mit
Sturmsicherung und Schalldämmung, manuelle Klappe,
rundes Außengitter aus Edelstahl inkl. Fliegengitter.
Zubehör: Ersatzfilter ALDF 125/160 G2 oder ALDF 125/160
G3.
Technische Daten
Luftrichtung : Belüftung
Max. Volumenstrom : 30 m3/h
Einbauort : Wand
Material Gitter : Kunststoff
Material Gehäuse : Kunststoff
Farbe : reinweiß, ähnlich RAL 9010
Gewicht : 1,1 kg
Filterart : Staubfilter
Filterklasse : G2
Klappenart : manuell, arretierbar
Nennweite : 125 mm
Breite : 159 mm
Höhe : 159 mm
Tiefe : 572 mm
Umgebungstemperatur : 60  C
Bewertete max. Element-Normschallpegeldifferenz Dn,w :
47 dB
Verpackungseinheit : 1 Stück
Sortiment : B
GTIN (EAN) : 4012799520672
Hersteller: MAICO
ALD 125 Außenluftdurchlass
Artikelnummer: 0152.0067
Menge: 1,000 Stck

**10.951 ALD 125 Außenluftdurchlass Schallgedämmte Außenluftdurchlässe zur dezentralen Wohnungsbelüftung m**
Außenluftdurchlass zur zugfreien, dezentralen
Wohnungsbelüftung.
Klappenart: Manuell (0 % oder 100 % Stellung).
Sehr gute Dämmung.
Flaches optisch ansprechendes Design.
Gute Luftverteilung.
Kein elektrischer Anschluss notwendig.
Verpackungseinheit ALD 125: Innenteil aus Kunststoff,
Staubfilter G2, Wandhülse bis 500 mm mit Sturmsicherung
und Schalldämmung, manuelle Klappe, rechteckiges
Außengitter aus Kunststoff inkl. Fliegengitter.
Verpackungseinheit ALD 125 VA: Innenteil aus
Kunststoff, Staubfilter G2, Wandhülse bis 500 mm mit
Sturmsicherung und Schalldämmung, manuelle Klappe,
rundes Außengitter aus Edelstahl inkl. Fliegengitter.
Zubehör: Ersatzfilter ALDF 125/160 G2 oder ALDF 125/160
G3.
Technische Daten
Luftrichtung : Belüftung
Max. Volumenstrom : 30 m3/h
Einbauort : Wand
Material Gitter : Kunststoff (Innengitter) / Edelstahl
(Außengitter)
Material Gehäuse : Kunststoff
Farbe : reinweiß, ähnlich RAL 9010
Gewicht : 1,2 kg
Filterart : Staubfilter
Filterklasse : G2
Klappenart : manuell, arretierbar
Nennweite : 125 mm
Breite : 159 mm
Höhe : 159 mm
Tiefe : 572 mm
Umgebungstemperatur : 60  C
Bewertete max. Element-Normschallpegeldifferenz Dn,w :
47 dB
Verpackungseinheit : 1 Stück
Sortiment : B
GTIN (EAN) : 4012799520689
Hersteller: MAICO
ALD 125 VA Außenluftdurchlass
Artikelnummer: 0152.0068
Menge: 1,000 Stck

**10.952 ALD 160 Außenluftdurchlass Schallgedämmter Außenluftdurchlass zur dezentralen Wohnungsbelüftung m**
Außenluftdurchlass zur zugfreien, dezentralen
Wohnungsbelüftung.
Klappenart: Manuell (0 % oder 100 % Stellung).
Sehr gute Dämmung.
Flaches optisch ansprechendes Design.
Gute Luftverteilung.
Kein elektrischer Anschluss notwendig.
Verpackungseinheit ALD 160: Innenteil aus Kunststoff,
Staubfilter G2, Wandhülse bis 500 mm mit Sturmsicherung
und Schalldämmung, manuelle Klappe, rechteckiges
Außengitter aus Kunststoff inkl. Fliegengitter.
Verpackungseinheit ALD 160 VA: Innenteil aus
Kunststoff, Staubfilter G2, Wandhülse bis 500 mm mit
Sturmsicherung und Schalldämmung, manuelle Klappe,
rundes Außengitter aus Edelstahl inkl. Fliegengitter.
Zubehör: Ersatzfilter ALDF 125/160 G2 oder ALDF 125/160
G3.
Technische Daten
Luftrichtung : Belüftung
Max. Volumenstrom : 30 m3/h
Einbauort : Wand
Material Gitter : Kunststoff
Material Gehäuse : Kunststoff
Farbe : reinweiß, ähnlich RAL 9010
Gewicht : 1,4 kg
Filterart : Staubfilter
Filterklasse : G2
Klappenart : manuell, arretierbar
Nennweite : 160 mm
Breite : 175 mm
Höhe : 175 mm
Tiefe : 572,5 mm
Umgebungstemperatur : 60  C
Bewertete max. Element-Normschallpegeldifferenz Dn,w :
53 dB
Verpackungseinheit : 1 Stück
Sortiment : B
GTIN (EAN) : 4012799520696
Hersteller: MAICO
ALD 160 Außenluftdurchlass
Artikelnummer: 0152.0069
Menge: 1,000 Stck

**10.953 ALD 160 Außenluftdurchlass Schallgedämmter Außenluftdurchlass zur dezentralen Wohnungsbelüftung m**
Außenluftdurchlass zur zugfreien, dezentralen
Wohnungsbelüftung.
Klappenart: Manuell (0 % oder 100 % Stellung).
Sehr gute Dämmung.
Flaches optisch ansprechendes Design.
Gute Luftverteilung.
Kein elektrischer Anschluss notwendig.
Verpackungseinheit ALD 160: Innenteil aus Kunststoff,
Staubfilter G2, Wandhülse bis 500 mm mit Sturmsicherung
und Schalldämmung, manuelle Klappe, rechteckiges
Außengitter aus Kunststoff inkl. Fliegengitter.
Verpackungseinheit ALD 160 VA: Innenteil aus
Kunststoff, Staubfilter G2, Wandhülse bis 500 mm mit
Sturmsicherung und Schalldämmung, manuelle Klappe,
rundes Außengitter aus Edelstahl inkl. Fliegengitter.
Zubehör: Ersatzfilter ALDF 125/160 G2 oder ALDF 125/160
G3.
Technische Daten
Luftrichtung : Belüftung
Max. Volumenstrom : 30 m3/h
Einbauort : Wand
Material Gitter : Kunststoff (Innengitter) / Edelstahl
(Außengitter)
Material Gehäuse : Kunststoff
Farbe : reinweiß, ähnlich RAL 9010
Gewicht : 1,5 kg
Filterart : Staubfilter
Filterklasse : G2
Klappenart : manuell, arretierbar
Nennweite : 160 mm
Breite : 175 mm
Höhe : 175 mm
Tiefe : 572,5 mm
Umgebungstemperatur : 60  C
Bewertete max. Element-Normschallpegeldifferenz Dn,w :
53 dB
Verpackungseinheit : 1 Stück
Sortiment : B
GTIN (EAN) : 4012799520702
Hersteller: MAICO
ALD 160 VA Außenluftdurchlass
Artikelnummer: 0152.0070
Menge: 1,000 Stck

**10.954 ZE 45 F Außenluftdurchlass Schallgedämmtes Zuluftelement für den Fenstereinbau zur dezentralen Wo**
Schallgedämmter Außenluftdurchlass zur dezentralen
Wohnungsbelüftung.
Stufenlose Regulierung des Luftstroms.
Für den Einbau in Fensterrahmen.
Holzfenster: Schlitze im Fensterrahmen notwendig.
Aluminium- und Kunststofffenster: Bei
Hohlkammerprofilen ist ein Luftkanal ZEK 45 F
notwendig.
Bei 10 Pa Druckdifferenz und ganz offenem Ventil
beträgt der Volumenstrom ca. 22 m3/h.
Verpackungseinheit: Innenteil, Staub- bzw.
Insektenfilter, Wetterschutzgitter mit Fliegengitter.
Zubehör: Flachkanal ZEK 45 F, Flachgitter ZE 45 GF,
Ersatzfilter ZEF.
Technische Daten
Luftrichtung : Belüftung
Einbauort : Fenster
Material : Aluminium
Farbe : verkehrsweiß, ähnlich RAL 9016
Gewicht : 0,8 kg
Filterart : Staubfilter
Filterklasse : G2
Klappenart : manuell
Breite : 450 mm
Höhe : 30 mm
Tiefe : 100 mm
Umgebungstemperatur : 60  C
Bewertete max. Element-Normschallpegeldifferenz Dn,w :
40 dB
Schalldämmung : ja
Verpackungseinheit : 1 Stück
Sortiment : K
GTIN (EAN) : 4012799520443
Hersteller: MAICO
ZE 45 F weiß Außenluftdurchlass
Artikelnummer: 0152.0044
Menge: 1,000 Stck

**10.955 ALDS 10 Sturmsicherung Sturmsicherung zur Regulierung des Luftstroms bei starkem oder böigem**
Sturmsicherung zur Regulierung des Luftstroms bei
starkem oder böigem Wind.
Zubehör für Außenluftdurchlässe ALD 10.
Montage durch Einschieben in die Wandhülse.
Technische Daten
Material Gehäuse : Polystyrol
Membranmaterial : Spezialsilikon
Gewicht : 0,1 kg
Geeignet für Nennweite : 100 mm
Breite : 120 mm
Höhe : 120 mm
Tiefe : 90 mm
Verpackungseinheit : 1 Stück
Sortiment : B
GTIN (EAN) : 4012799520566
Hersteller: MAICO
ALDS 10 Sturmsicherung
Artikelnummer: 0152.0056
Menge: 1,000 Stck

**10.956 ALDVS 12 Verlängerungsset Verlängerungsset für ALD 125, bestehend aus Wandhülse 500 mm lang und**
Verlängerungsset für Außenluftdurchlässe.
Lieferumfang:
Wandhülse 500 mm lang
Schalldämmrohr 390 mm lang
Technische Daten
Einbauort : Außenwand
Material Gehäuse : Kunststoff
Gewicht : 0,599 kg
Geeignet für Nennweite : 125 mm
Länge : 500 mm
Breite : 125 mm
Höhe : 125 mm
Tiefe : 500 mm
Verpackungseinheit : 1 Stück
Geeignet für Produkte : ALD 125 / ALD 125 VA
Sortiment : B
GTIN (EAN) : 4012799520856
Hersteller: MAICO
ALDVS 125 Verlängerungsset
Artikelnummer: 0152.0085
Menge: 1,000 Stck

**10.957 ALDVS 16 Verlängerungsset Verlängerungsset für ALD 160, bestehend aus Wandhülse 500 mm lang und**
Verlängerungsset für Außenluftdurchlässe.
Lieferumfang:
Wandhülse 500 mm lang
Schalldämmrohr 390 mm lang
Technische Daten
Einbauort : Außenwand
Material Gehäuse : Kunststoff
Geeignet für Nennweite : 160 mm
Länge : 500 mm
Breite : 160 mm
Höhe : 160 mm
Tiefe : 500 mm
Verpackungseinheit : 1 Stück
Geeignet für Produkte : ALD 160 / ALD 160 VA
Sortiment : B
GTIN (EAN) : 4012799520863
Hersteller: MAICO
ALDVS 160 Verlängerungsset
Artikelnummer: 0152.0086
Menge: 1,000 Stck

**10.958 ZEK 45 F Zuluftkanal Zuluftkanal für den Einbau von Außenluftdurchlass ZE 45 F weiß in Kuns**
Zuluftkanal für den Einbau des Zuluftelements ZE 45 F
in Hohlprofile wie Kunststofffenster etc.
Technische Daten
Material : Kunststoff
Gewicht : 0,1 kg
Breite : 365 mm
Höhe : 18 mm
Tiefe : 94 mm
Verpackungseinheit : 1 Stück
Sortiment : D
GTIN (EAN) : 4012799520504
Hersteller: MAICO
ZEK 45 F Zuluftkanal
Artikelnummer: 0152.0050
Menge: 1,000 Stck

**10.959 DF 125 T Dachdurchführung Dachdurchführung mit Dachhaube, Farbe: Terracotta, Anschluss DN 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : terracotta
Gewicht : 1,2 kg
Nennweite : 125 mm
Breite : 840 mm
Höhe : 815 mm
Tiefe : 275 mm
Verpackungseinheit : 1 Stück
Sortiment : B
GTIN (EAN) : 4012799923732
Hersteller: MAICO
DF 125 T Dachdurchführung
Artikelnummer: 0092.0373
Menge: 1,000 Stck

**10.960 DF 125 S Dachdurchführung Dachdurchführung mit Dachhaube, Farbe: Schwarz, Anschluss DN 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : schwarz
Gewicht : 1,2 kg
Nennweite : 125 mm
Breite : 850 mm
Höhe : 815 mm
Tiefe : 270 mm
Verpackungseinheit : 1 Stück
Sortiment : B
GTIN (EAN) : 4012799923749
Hersteller: MAICO
DF 125 S Dachdurchführung
Artikelnummer: 0092.0374
Menge: 1,000 Stck

**10.961 DF 160 S Dachdurchführung Dachdurchführung mit Dachhaube, Farbe: Schwarz, Anschluss DN 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : schwarz
Gewicht : 2,1 kg
Nennweite : 160 mm
Breite : 340 mm
Höhe : 1.135 mm
Tiefe : 340 mm
Verpackungseinheit : 1 Stück
Sortiment : B
GTIN (EAN) : 4012799923756
Hersteller: MAICO
DF 160 S Dachdurchführung
Artikelnummer: 0092.0375
Menge: 1,000 Stck

**10.962 DP 125 T Dachpfanne Dachpfanne für DF 125, Frankfurter / Finkenberger Ausführung, Kunststo**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : terracotta
Gewicht : 0,4 kg
Nennweite : 125 mm
Breite : 535 mm
Höhe : 330 mm
Tiefe : 345 mm
Verpackungseinheit : 1 Stück
Sortiment : B
GTIN (EAN) : 4012799923763
Hersteller: MAICO
DP 125 TF Dachpfanne
Artikelnummer: 0092.0376
Menge: 1,000 Stck

**10.963 DP 125 S Dachpfanne Dachpfanne Frankfurter / Finkenberger Pfanne, Farbe: Schwarz, für Ansc**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Kunststoff
Farbe : schwarz
Gewicht : 0,4 kg
Nennweite : 125 mm
Breite : 520 mm
Höhe : 330 mm
Tiefe : 350 mm
Verpackungseinheit : 1 Stück
Sortiment : B
GTIN (EAN) : 4012799923770
Hersteller: MAICO
DP 125 SF Dachpfanne
Artikelnummer: 0092.0377
Menge: 1,000 Stck

**10.964 DP 125 T Dachpfanne Dachpfanne für DF 125, mit Universal-Bleiflansch, Farbe: Terracotta,**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Blei
Farbe : Terracotta / Blei
Gewicht : 2,7 kg
Nennweite : 125 mm
Breite : 520 mm
Höhe : 210 mm
Tiefe : 350 mm
Verpackungseinheit : 1 Stück
Sortiment : B
GTIN (EAN) : 4012799923787
Hersteller: MAICO
DP 125 TB Dachpfanne
Artikelnummer: 0092.0378
Menge: 1,000 Stck

**10.965 DP 125 S Dachpfanne Dachpfanne Universal mit Bitumen-Anformstück, Farbe: Schwarz, für Ansc**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : Schwarz / Bitumen
Gewicht : 1 kg
Nennweite : 125 mm
Breite : 525 mm
Höhe : 230 mm
Tiefe : 345 mm
Verpackungseinheit : 1 Stück
Sortiment : B
GTIN (EAN) : 4012799923794
Hersteller: MAICO
DP 125 SB Dachpfanne
Artikelnummer: 0092.0379
Menge: 1,000 Stck

**10.966 DP 160 S Dachpfanne Dachpfanne für DF 160, mit universellem Bitumen-Anformstück, Farbe: Sc**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Bitumen
Farbe : Schwarz / Bitumen
Gewicht : 1,2 kg
Nennweite : 160 mm
Breite : 520 mm
Höhe : 330 mm
Tiefe : 355 mm
Verpackungseinheit : 1 Stück
Sortiment : B
GTIN (EAN) : 4012799923800
Hersteller: MAICO
DP 160 SB Dachpfanne
Artikelnummer: 0092.0380
Menge: 1,000 Stck

**10.967 DP 125 A Dachpfanne Flachdachpfanne mit Aluflansch für DF 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,6 kg
Nennweite : 125 mm
Breite : 495 mm
Höhe : 495 mm
Tiefe : 550 mm
Verpackungseinheit : 1 Stück
Sortiment : B
GTIN (EAN) : 4012799923824
Hersteller: MAICO
DP 125 A Dachpfanne
Artikelnummer: 0092.0382
Menge: 1,000 Stck

**10.968 DP 160 A Dachpfanne Flachdachpfanne mit Aluflansch für DF 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,6 kg
Nennweite : 160 mm
Breite : 535 mm
Höhe : 535 mm
Tiefe : 550 mm
Verpackungseinheit : 1 Stück
Sortiment : B
GTIN (EAN) : 4012799923831
Hersteller: MAICO
DP 160 A Dachpfanne
Artikelnummer: 0092.0383
Menge: 1,000 Stck

**10.969 BS 125 Befestigungsschelle Befestigungsschelle für Be- und Entlüftung, Stahlblech, verzinkt, für**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Stahlblech
Farbe : verzinkt
Gewicht : 0,2 kg
Nennweite : 125 mm
Breite : 165 mm
Höhe : 205 mm
Tiefe : 205 mm
Verpackungseinheit : 1 Stück
Sortiment : B
GTIN (EAN) : 4012799923596
Hersteller: MAICO
BS 125 Befestigungsschelle
Artikelnummer: 0092.0359
Menge: 1,000 Stck

**10.970 BS 160 Befestigungsschelle Befestigungsschelle für Be- und Entlüftung, Stahlblech, verzinkt, für**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Stahlblech
Farbe : verzinkt
Gewicht : 0,2 kg
Nennweite : 160 mm
Breite : 200 mm
Höhe : 200 mm
Tiefe : 200 mm
Verpackungseinheit : 1 Stück
Sortiment : B
GTIN (EAN) : 4012799923602
Hersteller: MAICO
BS 160 Befestigungsschelle
Artikelnummer: 0092.0360
Menge: 1,000 Stck

**10.971 RG 125 Regenschutzgitter Regenschutzgitter für Be- und Entlüftung, Aluminium, für DF 125**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,1 kg
Nennweite : 125 mm
Breite : 203 mm
Höhe : 203 mm
Tiefe : 203 mm
Verpackungseinheit : 1 Stück
Sortiment : B
GTIN (EAN) : 4012799512806
Hersteller: MAICO
RG 125 Regenschutzgitter
Artikelnummer: 0151.0280
Menge: 1,000 Stck

**10.972 RG 160 Regenschutzgitter Regenschutzgitter für Be- und Entlüftung, Aluminium, für DF 160**
Für die Zu- oder Abluftführung von Ventilatoren oder
Entlüftungsanlagen.
DP ... A: Geeignet für Flachdächer.
DP ... TB, DP ... SB, BS ..., RG ..., DF ...: Geeignet
für Schrägdächer von 25  bis 45 .
Material: Dachdurchführung DF ... in Polypropylen.
Dachpfannen für Schrägdächer in Polyethylen, Ausnahme
DP 125 TB in Blei. Dachpfannen für Flachdächer in
Aluminium.
Kein statischer Druckverlust.
Mit Schwitzwasserableitung.
Reduzierungen sind bauseits beizustellen.
Die Verwendung der Dachpfanne DP ist notwendig.
Die Verwendung der Befestigungsschelle Typ BS zur
winddrucksicheren Montage auf dem Dach wird empfohlen.
Für die Flachdachbauweise:
Bei Warmdach 2 Dachpfannen DP ... A bestellen.
Bei Kaltdach nur 1 Dachpfanne DP ... A bestellen.
Technische Daten
Luftrichtung : Be- und Entlüftung
Material : Aluminium
Farbe : Aluminium
Gewicht : 0,2 kg
Nennweite : 160 mm
Breite : 265 mm
Höhe : 265 mm
Tiefe : 265 mm
Verpackungseinheit : 1 Stück
Sortiment : B
GTIN (EAN) : 4012799512813
Hersteller: MAICO
RG 160 Regenschutzgitter
Artikelnummer: 0151.0281
Menge: 1,000 Stck

**10.973 AE 10 Innenverschluss, elektrisch Elektrische Innen-Verschlussklappe, Kunststoff, DN 100, verkehrsweiß**
Innenverschlussklappen zur Be- und Entlüftung.
Regulierung des Luftstroms durch einstellbaren
Öffnungs- und Schließwinkel.
Wärmeenergiesparend durch Öffnung nach Bedarf.
Ansteuerung mit handelsüblichen Ausschaltern,
Zeitschaltern und Nachlaufrelais.
Mit Betriebsmeldeleuchte.
Technische Daten
Luftrichtung : Be- und Entlüftung
Spannungsart : Wechselstrom
Bemessungsspannung : 230 V
Netzfrequenz : 50 Hz
Leistungsaufnahme : 10 W
IMax : 0,04 A
Schutzart : IP 20
Einbau : innen
Einbauort : Wand / Decke
Einbaulage : senkrecht / waagerecht
Material : Kunststoff
Farbe : verkehrsweiß, ähnlich RAL 9016
Gewicht : 0,2 kg
Klappenart : elektrisch
Geeignet für Nennweite : 100 mm
Breite : 146 mm
Höhe : 146 mm
Tiefe : 60 mm
Umgebungstemperatur : 40  C
Verpackungseinheit : 1 Stück
Sortiment : A
GTIN (EAN) : 4012799513001
Hersteller: MAICO
AE 10 Innenverschluss, elektrisch
Artikelnummer: 0151.0300
Menge: 1,000 Stck

**10.974 AE 16 Innenverschluss, elektrisch Elektrische Innen-Verschlussklappe, Kunststoff, DN 150, verkehrsweiß**
Innenverschlussklappen zur Be- und Entlüftung.
Regulierung des Luftstroms durch einstellbaren
Öffnungs- und Schließwinkel.
Wärmeenergiesparend durch Öffnung nach Bedarf.
Ansteuerung mit handelsüblichen Ausschaltern,
Zeitschaltern und Nachlaufrelais.
Mit Betriebsmeldeleuchte.
Technische Daten
Luftrichtung : Be- und Entlüftung
Spannungsart : Wechselstrom
Bemessungsspannung : 230 V
Netzfrequenz : 50 Hz
Leistungsaufnahme : 10 W
IMax : 0,04 A
Schutzart : IP 20
Einbau : innen
Einbauort : Wand / Decke
Einbaulage : senkrecht / waagerecht
Material : Kunststoff
Farbe : verkehrsweiß, ähnlich RAL 9016
Gewicht : 0,3 kg
Klappenart : elektrisch
Geeignet für Nennweite : 150 mm
Breite : 202 mm
Höhe : 202 mm
Tiefe : 60 mm
Umgebungstemperatur : 40  C
Verpackungseinheit : 1 Stück
Sortiment : A
GTIN (EAN) : 4012799513025
Hersteller: MAICO
AE 16 Innenverschluss, elektrisch
Artikelnummer: 0151.0302
Menge: 1,000 Stck

**10.975 ESG 10/2 Innengitter Innengitter für Rohreinschubventilatoren ECA, Nennweite 100**
Innengitter zur Be- und Entlüftung.
Mit Luftfilter.
Mit verdeckten Schraubenlöchern.
Abdeckung zur Reinigung ohne Werkzeug abnehmbar.
Dichtband im Lieferumfang enthalten.
Zubehör: Ersatz-Luftfilter ZRF.
Technische Daten
Luftrichtung : Be- und Entlüftung
Einbau : innen
Einbauort : Wand
Einbauart : Aufputz
Material : Kunststoff
Farbe : verkehrsweiß, ähnlich RAL 9016
Gewicht : 0,1 kg
Filterklasse : G2
Geeignet für Nennweite : 100 mm
Breite : 150 mm
Höhe : 150 mm
Tiefe : 51,5 mm
Umgebungstemperatur : 60  C
Verpackungseinheit : 1 Stück
Sortiment : A
GTIN (EAN) : 4012799599470
Hersteller: MAICO
ESG 10/2 Innengitter
Artikelnummer: 0059.0947
Menge: 1,000 Stck

**10.976 IG 20 Innengitter Innengitter zur Be- und Entlüftung, Kunststoff, perlweiß, DN 200**
Innengitter zur Be-und Entlüftung.
Technische Daten
Luftrichtung : Be- und Entlüftung
Druckverlust : 8 Pa
Einbau : innen
Einbauort : Wand
Einbauart : Aufputz
Material : Kunststoff
Farbe : perlweiß, ähnlich RAL 1013
Gewicht : 0,2 kg
Geeignet für Nennweite : 200 mm
Breite : 258 mm
Höhe : 258 mm
Tiefe : 258 mm
Umgebungstemperatur : 65  C
Verpackungseinheit : 1 Stück
Sortiment : C
GTIN (EAN) : 4012799591719
Hersteller: MAICO
IG 20 Innengitter
Artikelnummer: 0059.0171
Menge: 1,000 Stck

**10.977 IG 25 Innengitter Innengitter zur Be- und Entlüftung, Kunststoff, perlweiß, DN 250**
Innengitter zur Be-und Entlüftung.
Technische Daten
Luftrichtung : Be- und Entlüftung
Druckverlust : 8 Pa
Einbau : innen
Einbauort : Wand
Einbauart : Aufputz
Material : Kunststoff
Farbe : perlweiß, ähnlich RAL 1013
Gewicht : 0,3 kg
Geeignet für Nennweite : 250 mm
Breite : 320 mm
Höhe : 320 mm
Tiefe : 320 mm
Umgebungstemperatur : 65  C
Verpackungseinheit : 1 Stück
Sortiment : C
GTIN (EAN) : 4012799591726
Hersteller: MAICO
IG 25 Innengitter
Artikelnummer: 0059.0172
Menge: 1,000 Stck

**10.978 IG 30 Innengitter Innengitter zur Be- und Entlüftung, Kunststoff, perlweiß, DN 300**
Innengitter zur Be-und Entlüftung.
Technische Daten
Luftrichtung : Be- und Entlüftung
Druckverlust : 8 Pa
Einbau : innen
Einbauort : Wand
Einbauart : Aufputz
Material : Kunststoff
Farbe : perlweiß, ähnlich RAL 1013
Gewicht : 0,4 kg
Geeignet für Nennweite : 300 mm
Breite : 365 mm
Höhe : 365 mm
Tiefe : 365 mm
Umgebungstemperatur : 65  C
Verpackungseinheit : 1 Stück
Sortiment : C
GTIN (EAN) : 4012799591733
Hersteller: MAICO
IG 30 Innengitter
Artikelnummer: 0059.0173
Menge: 1,000 Stck

**10.979 IG 35 Innengitter Innengitter zur Be- und Entlüftung, Kunststoff, perlweiß, DN 350**
Innengitter zur Be-und Entlüftung.
Technische Daten
Luftrichtung : Be- und Entlüftung
Druckverlust : 8 Pa
Einbau : innen
Einbauort : Wand
Einbauart : Aufputz
Material : Kunststoff
Farbe : perlweiß, ähnlich RAL 1013
Gewicht : 0,5 kg
Geeignet für Nennweite : 350 mm
Breite : 428 mm
Höhe : 428 mm
Tiefe : 430 mm
Umgebungstemperatur : 65  C
Verpackungseinheit : 1 Stück
Sortiment : C
GTIN (EAN) : 4012799591740
Hersteller: MAICO
IG 35 Innengitter
Artikelnummer: 0059.0174
Menge: 1,000 Stck

**10.980 IG 40 Innengitter Innengitter zur Be- und Entlüftung, Kunststoff, perlweiß, DN 400**
Innengitter zur Be-und Entlüftung.
Technische Daten
Luftrichtung : Be- und Entlüftung
Druckverlust : 8 Pa
Einbau : innen
Einbauort : Wand
Einbauart : Aufputz
Material : Kunststoff
Farbe : perlweiß, ähnlich RAL 1013
Gewicht : 0,7 kg
Geeignet für Nennweite : 400 mm
Breite : 470 mm
Höhe : 470 mm
Tiefe : 470 mm
Umgebungstemperatur : 65  C
Verpackungseinheit : 1 Stück
Sortiment : C
GTIN (EAN) : 4012799591757
Hersteller: MAICO
IG 40 Innengitter
Artikelnummer: 0059.0175
Menge: 1,000 Stck

**10.981 IG 45/50 Innengitter Innengitter zur Be- und Entlüftung, Kunststoff, perlweiß, DN 450 / 500**
Innengitter zur Be-und Entlüftung.
Technische Daten
Luftrichtung : Be- und Entlüftung
Druckverlust : 8 Pa
Einbau : innen
Einbauort : Wand
Einbauart : Aufputz
Material : Kunststoff
Farbe : perlweiß, ähnlich RAL 1013
Gewicht : 1 kg
Geeignet für Nennweite : 450 mm / 500 mm
Breite : 580 mm
Höhe : 580 mm
Tiefe : 580 mm
Umgebungstemperatur : 65  C
Verpackungseinheit : 1 Stück
Sortiment : C
GTIN (EAN) : 4012799591764
Hersteller: MAICO
IG 45/50 Innengitter
Artikelnummer: 0059.0176
Menge: 1,000 Stck

**10.982 MLK 30 w Türlüftungsgitter Türlüftungsgitter für Bad, WC oder Küche, Kunststoff weiß, Türausschni**
Türlüftungsgitter für Bad, WC, Küche.
Freier Querschnitt gemäß FeuVo 80 und TRGI 86.
MLK 30: Türausschnitt: 275 x 105 mm, Außenmaß:
295 x 120 mm.
MLK 45: Türausschnitt: 436 x 76 mm, Außenmaß:
457 x 92 mm.
Technische Daten
Luftrichtung : Be- und Entlüftung
Einbau : innen
Einbauort : Tür
Material : Kunststoff
Kunststoffangaben : Polystyrol, PVC-frei
Farbe : weiß
Gewicht : 0,2 kg
Freier Querschnitt : 154 cm2
Breite : 295 mm
Höhe : 120 mm
Tiefe : 50 mm
Minimale Türblattstärke : 30 mm
Verpackungseinheit : 1 Stück
Sortiment : A
GTIN (EAN) : 4012799511236
Hersteller: MAICO
MLK 30 weiß Türlüftungsgitter
Artikelnummer: 0151.0123
Menge: 1,000 Stck

**10.983 MLK 45 w Türlüftungsgitter Türlüftungsgitter für Bad, WC oder Küche, Kunststoff weiß, Türausschni**
Türlüftungsgitter für Bad, WC, Küche.
Freier Querschnitt gemäß FeuVo 80 und TRGI 86.
MLK 30: Türausschnitt: 275 x 105 mm, Außenmaß:
295 x 120 mm.
MLK 45: Türausschnitt: 436 x 76 mm, Außenmaß:
457 x 92 mm.
Technische Daten
Luftrichtung : Be- und Entlüftung
Einbau : innen
Einbauort : Tür
Material : Kunststoff
Kunststoffangaben : Polystyrol, PVC-frei
Farbe : weiß
Gewicht : 0,3 kg
Freier Querschnitt : 154 cm2
Breite : 457 mm
Höhe : 92 mm
Tiefe : 35 mm
Minimale Türblattstärke : 30 mm
Verpackungseinheit : 1 Stück
Sortiment : A
GTIN (EAN) : 4012799511267
Hersteller: MAICO
MLK 45 weiß Türlüftungsgitter
Artikelnummer: 0151.0126
Menge: 1,000 Stck

**10.984 SGM 15 Schutzgitter Schutzgitter, Kunststoff, perlweiß, DN 150**
Schutzgitter für Ventilatoren gemäß DIN EN ISO 13857.
Montage an Saug- und Druckseite möglich.
SGM: Aus schlagfestem Kunststoff, perlweiß, ähnlich RAL
1013, für Rohrventilatoren ERM.
SGM ... Ex: Aus Metall für Ventilatoren ERM-Ex zum
Einsatz in explosionsgefährdeten Bereichen.
Technische Daten
Luftrichtung : Be- und Entlüftung
Material : Kunststoff
Farbe : perlweiß, ähnlich RAL 1013
Gewicht : 0,1 kg
Geeignet für Nennweite : 150 mm
Breite : 152 mm
Höhe : 152 mm
Tiefe : 150 mm
Verpackungseinheit : 1 Stück
Sortiment : C
GTIN (EAN) : 4012799594253
Hersteller: MAICO
SGM 15 Schutzgitter
Artikelnummer: 0059.0425
Menge: 1,000 Stck

**10.985 SGM 18 Schutzgitter Schutzgitter, Kunststoff, perlweiß, DN 180**
Schutzgitter für Ventilatoren gemäß DIN EN ISO 13857.
Montage an Saug- und Druckseite möglich.
SGM: Aus schlagfestem Kunststoff, perlweiß, ähnlich RAL
1013, für Rohrventilatoren ERM.
SGM ... Ex: Aus Metall für Ventilatoren ERM-Ex zum
Einsatz in explosionsgefährdeten Bereichen.
Technische Daten
Luftrichtung : Be- und Entlüftung
Material : Kunststoff
Farbe : perlweiß, ähnlich RAL 1013
Gewicht : 0,1 kg
Geeignet für Nennweite : 180 mm
Breite : 180 mm
Höhe : 180 mm
Tiefe : 182 mm
Verpackungseinheit : 1 Stück
Sortiment : C
GTIN (EAN) : 4012799596264
Hersteller: MAICO
SGM 18 Schutzgitter
Artikelnummer: 0059.0626
Menge: 1,000 Stck

**10.986 SGM 18 E Schutzgitter Schutzgitter aus Metall für Ventilator ERM 18 Ex, für den Einsatz in e**
Schutzgitter für Ventilatoren gemäß DIN EN ISO 13857.
Montage an Saug- und Druckseite möglich.
SGM: Aus schlagfestem Kunststoff, perlweiß, ähnlich RAL
1013, für Rohrventilatoren ERM.
SGM ... Ex: Aus Metall für Ventilatoren ERM-Ex zum
Einsatz in explosionsgefährdeten Bereichen.
Technische Daten
Luftrichtung : Be- und Entlüftung
Material : Metall
Gewicht : 0,1 kg
Geeignet für Nennweite : 180 mm
Breite : 178 mm
Höhe : 178 mm
Tiefe : 185 mm
Ex-Ausführung : antistatisch
Verpackungseinheit : 1 Stück
Sortiment : C
GTIN (EAN) : 4012799501312
Hersteller: MAICO
SGM 18 Ex Schutzgitter
Artikelnummer: 0150.0131
Menge: 1,000 Stck

**10.987 SGM 22 E Schutzgitter Schutzgitter aus Metall für Ventilator ERM 22 Ex, für den Einsatz in e**
Schutzgitter für Ventilatoren gemäß DIN EN ISO 13857.
Montage an Saug- und Druckseite möglich.
SGM: Aus schlagfestem Kunststoff, perlweiß, ähnlich RAL
1013, für Rohrventilatoren ERM.
SGM ... Ex: Aus Metall für Ventilatoren ERM-Ex zum
Einsatz in explosionsgefährdeten Bereichen.
Technische Daten
Luftrichtung : Be- und Entlüftung
Material : Metall
Gewicht : 0,2 kg
Geeignet für Nennweite : 225 mm
Breite : 224,5 mm
Höhe : 224,5 mm
Tiefe : 220 mm
Ex-Ausführung : antistatisch
Verpackungseinheit : 1 Stück
Sortiment : C
GTIN (EAN) : 4012799501329
Hersteller: MAICO
SGM 22 Ex Schutzgitter
Artikelnummer: 0150.0132
Menge: 1,000 Stck

**10.988 SGM 25 E Schutzgitter Schutzgitter aus Metall für Ventilator ERM 25 Ex, für den Einsatz in e**
Schutzgitter für Ventilatoren gemäß DIN EN ISO 13857.
Montage an Saug- und Druckseite möglich.
SGM: Aus schlagfestem Kunststoff, perlweiß, ähnlich RAL
1013, für Rohrventilatoren ERM.
SGM ... Ex: Aus Metall für Ventilatoren ERM-Ex zum
Einsatz in explosionsgefährdeten Bereichen.
Technische Daten
Luftrichtung : Be- und Entlüftung
Material : Metall
Gewicht : 0,2 kg
Geeignet für Nennweite : 250 mm
Breite : 249 mm
Höhe : 249 mm
Tiefe : 257 mm
Ex-Ausführung : antistatisch
Verpackungseinheit : 1 Stück
Sortiment : C
GTIN (EAN) : 4012799501336
Hersteller: MAICO
SGM 25 Ex Schutzgitter
Artikelnummer: 0150.0133
Menge: 1,000 Stck

**10.989 SG 20 Schutzgitter, Metall Schutzgitter aus Metall für Be- und Entlüftung, DN 200**
Schutzgitter für Ventilatoren gemäß DIN EN ISO 13857.
Passend zu Ventilatoren mit Rohranschlussstutzen.
Montage an Saug- und Druckseite möglich.
Aus antistatischem Material zum Einsatz in
explosionsgefährdeten Bereichen.
Technische Daten
Luftrichtung : Be- und Entlüftung
Material : Draht, chromatiert
Gewicht : 0,2 kg
Geeignet für Nennweite : 200 mm
Breite : 248 mm
Höhe : 248 mm
Tiefe : 245 mm
Verpackungseinheit : 1 Stück
Sortiment : C
GTIN (EAN) : 4012799501145
Hersteller: MAICO
SG 20 Schutzgitter, Metall
Artikelnummer: 0150.0114
Menge: 1,000 Stck

**10.990 SG 25 Schutzgitter, Metall Schutzgitter aus Metall für Be- und Entlüftung, DN 250**
Schutzgitter für Ventilatoren gemäß DIN EN ISO 13857.
Passend zu Ventilatoren mit Rohranschlussstutzen.
Montage an Saug- und Druckseite möglich.
Aus antistatischem Material zum Einsatz in
explosionsgefährdeten Bereichen.
Technische Daten
Luftrichtung : Be- und Entlüftung
Material : Draht, chromatiert
Gewicht : 0,3 kg
Geeignet für Nennweite : 250 mm
Breite : 297 mm
Höhe : 297 mm
Tiefe : 300 mm
Verpackungseinheit : 1 Stück
Sortiment : C
GTIN (EAN) : 4012799501152
Hersteller: MAICO
SG 25 Schutzgitter, Metall
Artikelnummer: 0150.0115
Menge: 1,000 Stck

**10.991 SG 30 Schutzgitter, Metall Schutzgitter aus Metall für Be- und Entlüftung, DN 300**
Schutzgitter für Ventilatoren gemäß DIN EN ISO 13857.
Passend zu Ventilatoren mit Rohranschlussstutzen.
Montage an Saug- und Druckseite möglich.
Aus antistatischem Material zum Einsatz in
explosionsgefährdeten Bereichen.
Technische Daten
Luftrichtung : Be- und Entlüftung
Material : Draht, chromatiert
Gewicht : 0,5 kg
Geeignet für Nennweite : 300 mm
Breite : 369 mm
Höhe : 369 mm
Tiefe : 270 mm
Verpackungseinheit : 1 Stück
Sortiment : C
GTIN (EAN) : 4012799501169
Hersteller: MAICO
SG 30 Schutzgitter, Metall
Artikelnummer: 0150.0116
Menge: 1,000 Stck

**10.992 SG 35 Schutzgitter, Metall Schutzgitter aus Metall für Be- und Entlüftung, DN 350**
Schutzgitter für Ventilatoren gemäß DIN EN ISO 13857.
Passend zu Ventilatoren mit Rohranschlussstutzen.
Montage an Saug- und Druckseite möglich.
Aus antistatischem Material zum Einsatz in
explosionsgefährdeten Bereichen.
Technische Daten
Luftrichtung : Be- und Entlüftung
Material : Draht, chromatiert
Gewicht : 0,6 kg
Geeignet für Nennweite : 350 mm
Breite : 410 mm
Höhe : 410 mm
Tiefe : 410 mm
Verpackungseinheit : 1 Stück
Sortiment : C
GTIN (EAN) : 4012799501176
Hersteller: MAICO
SG 35 Schutzgitter, Metall
Artikelnummer: 0150.0117
Menge: 1,000 Stck

**10.993 SG 40 Schutzgitter, Metall Schutzgitter aus Metall für Be- und Entlüftung, DN 400**
Schutzgitter für Ventilatoren gemäß DIN EN ISO 13857.
Passend zu Ventilatoren mit Rohranschlussstutzen.
Montage an Saug- und Druckseite möglich.
Aus antistatischem Material zum Einsatz in
explosionsgefährdeten Bereichen.
Technische Daten
Luftrichtung : Be- und Entlüftung
Material : Draht, chromatiert
Gewicht : 0,7 kg
Geeignet für Nennweite : 400 mm
Breite : 455 mm
Höhe : 455 mm
Tiefe : 455 mm
Verpackungseinheit : 1 Stück
Sortiment : C
GTIN (EAN) : 4012799501183
Hersteller: MAICO
SG 40 Schutzgitter, Metall
Artikelnummer: 0150.0118
Menge: 1,000 Stck

**10.994 SG 45 Schutzgitter, Metall Schutzgitter aus Metall für Be- und Entlüftung, DN 450**
Schutzgitter für Ventilatoren gemäß DIN EN ISO 13857.
Passend zu Ventilatoren mit Rohranschlussstutzen.
Montage an Saug- und Druckseite möglich.
Aus antistatischem Material zum Einsatz in
explosionsgefährdeten Bereichen.
Technische Daten
Luftrichtung : Be- und Entlüftung
Material : Draht, chromatiert
Gewicht : 0,9 kg
Geeignet für Nennweite : 450 mm
Breite : 500 mm
Höhe : 500 mm
Tiefe : 500 mm
Verpackungseinheit : 1 Stück
Sortiment : C
GTIN (EAN) : 4012799501190
Hersteller: MAICO
SG 45 Schutzgitter, Metall
Artikelnummer: 0150.0119
Menge: 1,000 Stck

**10.995 SG 50 Schutzgitter, Metall Schutzgitter aus Metall für Be- und Entlüftung, DN 500**
Schutzgitter für Ventilatoren gemäß DIN EN ISO 13857.
Passend zu Ventilatoren mit Rohranschlussstutzen.
Montage an Saug- und Druckseite möglich.
Aus antistatischem Material zum Einsatz in
explosionsgefährdeten Bereichen.
Technische Daten
Luftrichtung : Be- und Entlüftung
Material : Draht, chromatiert
Gewicht : 1,1 kg
Geeignet für Nennweite : 500 mm
Breite : 558 mm
Höhe : 558 mm
Tiefe : 555 mm
Verpackungseinheit : 1 Stück
Sortiment : C
GTIN (EAN) : 4012799501206
Hersteller: MAICO
SG 50 Schutzgitter, Metall
Artikelnummer: 0150.0120
Menge: 1,000 Stck

**10.996 SG 56 Schutzgitter, Metall Schutzgitter aus Metall für Be- und Entlüftung, DN 560**
Schutzgitter für Ventilatoren gemäß DIN EN ISO 13857.
Passend zu Ventilatoren mit Rohranschlussstutzen.
Montage an Saug- und Druckseite möglich.
Aus antistatischem Material zum Einsatz in
explosionsgefährdeten Bereichen.
Technische Daten
Luftrichtung : Be- und Entlüftung
Material : Draht, chromatiert
Gewicht : 1,4 kg
Geeignet für Nennweite : 560 mm
Breite : 646 mm
Höhe : 646 mm
Tiefe : 645 mm
Verpackungseinheit : 1 Stück
Sortiment : C
GTIN (EAN) : 4012799501213
Hersteller: MAICO
SG 56 Schutzgitter, Metall
Artikelnummer: 0150.0121
Menge: 1,000 Stck

**10.997 SG 60 Schutzgitter, Metall Schutzgitter aus Metall für Be- und Entlüftung, DN 600**
Schutzgitter für Ventilatoren gemäß DIN EN ISO 13857.
Passend zu Ventilatoren mit Rohranschlussstutzen.
Montage an Saug- und Druckseite möglich.
Aus antistatischem Material zum Einsatz in
explosionsgefährdeten Bereichen.
Technische Daten
Luftrichtung : Be- und Entlüftung
Material : Draht, chromatiert
Gewicht : 1,7 kg
Geeignet für Nennweite : 600 mm
Breite : 698 mm
Höhe : 698 mm
Tiefe : 690 mm
Verpackungseinheit : 1 Stück
Sortiment : C
GTIN (EAN) : 4012799501220
Hersteller: MAICO
SG 60 Schutzgitter, Metall
Artikelnummer: 0150.0122
Menge: 1,000 Stck

**10.998 SGK 20 Schutzgitter, Kunststoff Schutzgitter aus Kunststoff, DN 200**
Schutzgitter für Ventilatoren gemäß DIN EN ISO 13857.
Passend zu Ventilatoren EZQ / DZQ, EZR / DZR und EZD /
DZD.
Montage an Saug- und Druckseite möglich.
Kein Einsatz in explosionsgefährdeten Bereichen.
Technische Daten
Luftrichtung : Be- und Entlüftung
Material : Kunststoff
Gewicht : 0,1 kg
Geeignet für Nennweite : 200 mm
Breite : 249 mm
Höhe : 249 mm
Tiefe : 250 mm
Umgebungstemperatur : 65  C
Verpackungseinheit : 1 Stück
Sortiment : C
GTIN (EAN) : 4012799591610
Hersteller: MAICO
SGK 20 Schutzgitter, Kunststoff
Artikelnummer: 0059.0161
Menge: 1,000 Stck

**10.999 SGK 25 Schutzgitter, Kunststoff Schutzgitter aus Kunststoff, DN 250**
Schutzgitter für Ventilatoren gemäß DIN EN ISO 13857.
Passend zu Ventilatoren EZQ / DZQ, EZR / DZR und EZD /
DZD.
Montage an Saug- und Druckseite möglich.
Kein Einsatz in explosionsgefährdeten Bereichen.
Technische Daten
Luftrichtung : Be- und Entlüftung
Material : Kunststoff
Gewicht : 0,1 kg
Geeignet für Nennweite : 250 mm
Breite : 297 mm
Höhe : 297 mm
Tiefe : 295 mm
Umgebungstemperatur : 65  C
Verpackungseinheit : 1 Stück
Sortiment : C
GTIN (EAN) : 4012799591627
Hersteller: MAICO
SGK 25 Schutzgitter, Kunststoff
Artikelnummer: 0059.0162
Menge: 1,000 Stck

**10.1000 SGK 30 Schutzgitter, Kunststoff Schutzgitter aus Kunststoff, DN 300**
Schutzgitter für Ventilatoren gemäß DIN EN ISO 13857.
Passend zu Ventilatoren EZQ / DZQ, EZR / DZR und EZD /
DZD.
Montage an Saug- und Druckseite möglich.
Kein Einsatz in explosionsgefährdeten Bereichen.
Technische Daten
Luftrichtung : Be- und Entlüftung
Material : Kunststoff
Gewicht : 0,2 kg
Geeignet für Nennweite : 300 mm
Breite : 369 mm
Höhe : 369 mm
Tiefe : 370 mm
Umgebungstemperatur : 65  C
Verpackungseinheit : 1 Stück
Sortiment : C
GTIN (EAN) : 4012799591634
Hersteller: MAICO
SGK 30 Schutzgitter, Kunststoff
Artikelnummer: 0059.0163
Menge: 1,000 Stck

**10.1001 SGK 35 Schutzgitter, Kunststoff Schutzgitter aus Kunststoff, DN 350**
Schutzgitter für Ventilatoren gemäß DIN EN ISO 13857.
Passend zu Ventilatoren EZQ / DZQ, EZR / DZR und EZD /
DZD.
Montage an Saug- und Druckseite möglich.
Kein Einsatz in explosionsgefährdeten Bereichen.
Technische Daten
Luftrichtung : Be- und Entlüftung
Material : Kunststoff
Gewicht : 0,2 kg
Geeignet für Nennweite : 350 mm
Breite : 410 mm
Höhe : 410 mm
Tiefe : 410 mm
Umgebungstemperatur : 65  C
Verpackungseinheit : 1 Stück
Sortiment : C
GTIN (EAN) : 4012799591641
Hersteller: MAICO
SGK 35 Schutzgitter, Kunststoff
Artikelnummer: 0059.0164
Menge: 1,000 Stck

**10.1002 SGK 40 Schutzgitter, Kunststoff Schutzgitter aus Kunststoff, DN 400**
Schutzgitter für Ventilatoren gemäß DIN EN ISO 13857.
Passend zu Ventilatoren EZQ / DZQ, EZR / DZR und EZD /
DZD.
Montage an Saug- und Druckseite möglich.
Kein Einsatz in explosionsgefährdeten Bereichen.
Technische Daten
Luftrichtung : Be- und Entlüftung
Material : Kunststoff
Gewicht : 0,3 kg
Geeignet für Nennweite : 400 mm
Breite : 455 mm
Höhe : 455 mm
Tiefe : 455 mm
Umgebungstemperatur : 65  C
Verpackungseinheit : 1 Stück
Sortiment : C
GTIN (EAN) : 4012799591658
Hersteller: MAICO
SGK 40 Schutzgitter, Kunststoff
Artikelnummer: 0059.0165
Menge: 1,000 Stck

**10.1003 SGR 10 Schutzgitter Schutzgitter für Be- und Entlüftung, Metall, DN 100**
Schutzgitter für Ventilatoren gemäß DIN EN ISO 13857.
Passend zu Ventilatoren mit Rohranschlussstutzen.
Montage an Saug- und Druckseite möglich.
Technische Daten
Luftrichtung : Be- und Entlüftung
Material : Draht, chromatiert
Gewicht : 0,1 kg
Geeignet für Nennweite : 100 mm
Breite : 100 mm
Höhe : 100 mm
Tiefe : 100 mm
Verpackungseinheit : 1 Stück
Sortiment : C
GTIN (EAN) : 4012799501237
Hersteller: MAICO
SGR 10 Schutzgitter
Artikelnummer: 0150.0123
Menge: 1,000 Stck

**10.1004 SGR 12 Schutzgitter Schutzgitter für Be- und Entlüftung, Metall, DN 125**
Schutzgitter für Ventilatoren gemäß DIN EN ISO 13857.
Passend zu Ventilatoren mit Rohranschlussstutzen.
Montage an Saug- und Druckseite möglich.
Technische Daten
Luftrichtung : Be- und Entlüftung
Material : Draht, chromatiert
Gewicht : 0,1 kg
Geeignet für Nennweite : 125 mm
Breite : 120 mm
Höhe : 120 mm
Tiefe : 120 mm
Verpackungseinheit : 1 Stück
Sortiment : C
GTIN (EAN) : 4012799501244
Hersteller: MAICO
SGR 12 Schutzgitter
Artikelnummer: 0150.0124
Menge: 1,000 Stck

**10.1005 SGR 16 Schutzgitter Schutzgitter für Be- und Entlüftung, Metall, DN 160**
Schutzgitter für Ventilatoren gemäß DIN EN ISO 13857.
Passend zu Ventilatoren mit Rohranschlussstutzen.
Montage an Saug- und Druckseite möglich.
Technische Daten
Luftrichtung : Be- und Entlüftung
Material : Draht, chromatiert
Gewicht : 0,1 kg
Geeignet für Nennweite : 160 mm
Breite : 160 mm
Höhe : 160 mm
Tiefe : 160 mm
Verpackungseinheit : 1 Stück
Sortiment : C
GTIN (EAN) : 4012799501251
Hersteller: MAICO
SGR 16 Schutzgitter
Artikelnummer: 0150.0125
Menge: 1,000 Stck

**10.1006 SGR 20 Schutzgitter Schutzgitter für Be- und Entlüftung, Metall, DN 200**
Schutzgitter für Ventilatoren gemäß DIN EN ISO 13857.
Passend zu Ventilatoren mit Rohranschlussstutzen.
Montage an Saug- und Druckseite möglich.
Technische Daten
Luftrichtung : Be- und Entlüftung
Material : Draht, chromatiert
Gewicht : 0,2 kg
Geeignet für Nennweite : 200 mm
Breite : 200 mm
Höhe : 200 mm
Tiefe : 200 mm
Verpackungseinheit : 1 Stück
Sortiment : C
GTIN (EAN) : 4012799501268
Hersteller: MAICO
SGR 20 Schutzgitter
Artikelnummer: 0150.0126
Menge: 1,000 Stck

**10.1007 SGR 25 Schutzgitter Schutzgitter für Be- und Entlüftung, Metall, DN 250**
Schutzgitter für Ventilatoren gemäß DIN EN ISO 13857.
Passend zu Ventilatoren mit Rohranschlussstutzen.
Montage an Saug- und Druckseite möglich.
Technische Daten
Luftrichtung : Be- und Entlüftung
Material : Draht, chromatiert
Gewicht : 0,3 kg
Geeignet für Nennweite : 250 mm
Breite : 250 mm
Höhe : 250 mm
Tiefe : 255 mm
Verpackungseinheit : 1 Stück
Sortiment : C
GTIN (EAN) : 4012799501275
Hersteller: MAICO
SGR 25 Schutzgitter
Artikelnummer: 0150.0127
Menge: 1,000 Stck

**10.1008 SGR 31 Schutzgitter Schutzgitter für Be- und Entlüftung, Metall, DN 315**
Schutzgitter für Ventilatoren gemäß DIN EN ISO 13857.
Passend zu Ventilatoren mit Rohranschlussstutzen.
Montage an Saug- und Druckseite möglich.
Technische Daten
Luftrichtung : Be- und Entlüftung
Material : Draht, chromatiert
Gewicht : 0,5 kg
Geeignet für Nennweite : 315 mm
Breite : 315 mm
Höhe : 315 mm
Tiefe : 320 mm
Verpackungseinheit : 1 Stück
Sortiment : C
GTIN (EAN) : 4012799501282
Hersteller: MAICO
SGR 31 Schutzgitter
Artikelnummer: 0150.0128
Menge: 1,000 Stck

**10.1009 AZV 100 Ab- und Zuluftventil Einstellbares Zu- und Abluftventil mit Filter G2, DN 100**
Alternative zum Tellerventil.
Minimaler Druckverlust.
Stufenlose Regulierung des Luftstroms durch die
Einstellschraube.
Schnell, einfach und präzise einstellbar.
Die Gittereinstellung bleibt auch nach der Entnahme
(zur Reinigung) und dem Wiedereinsatz des Gitters
bestehen.
Anspruchsvolles Design für den Wohnbereich.
Verdeckter Filter hält die Rohrleitung sauber.
G2 Filter und Dichtband im Lieferumfang enthalten.
Der Filter ist waschbar.
Alternativ kann ein G3 Filter eingesetzt werden.
Zubehöre:
Ersatz-Luftfilter ALDF 125/160 G2
Ersatz-Luftfilter ALDF 125/160 G3
Technische Daten
Luftrichtung : Be- und Entlüftung
Einbau : innen
Einbauort : Wand
Einbauart : Aufputz
Material : Kunststoff
Farbe : verkehrsweiß, ähnlich RAL 9016
Gewicht : 0,291 kg
Filterklasse : G2
Geeignet für Nennweite : 100 mm
Breite : 160 mm
Höhe : 160 mm
Tiefe : 85 mm
Umgebungstemperatur : 60  C
Verpackungseinheit : 1 Stück
Sortiment : K
GTIN (EAN) : 4012799520870
Hersteller: MAICO
AZV 100 Ab- und Zuluftventil
Artikelnummer: 0152.0087
Menge: 1,000 Stck

**10.1010 TK 10 Tellerventil, Kunststoff Tellerventil für Zu- und Abluft, Kunststoff, mit Einbauring, DN 100, f**
Tellerventile zur Be- und Entlüftung.
Abdichtung durch Schaumstoffring.
Stufenlose Regulierung des Luftstroms durch drehbaren
Ventilteller.
Einfache Montage mit Einbauring und Klemmfedern.
Empfohlenes Zubehör: Fettfangfilterelement FFE beim
Einsatz in Räumen mit fetthaltiger Abluft (z.B. Küchen
etc.).
Technische Daten
Luftrichtung : Be- und Entlüftung
Material : Kunststoff, antistatisch
Farbe : reinweiß, ähnlich RAL 9010
Gewicht : 0,1 kg
Geeignet für Nennweite : 100 mm
Breite : 150 mm
Höhe : 150 mm
Tiefe : 51 mm
Verpackungseinheit : 1 Stück
Sortiment : C
GTIN (EAN) : 4012799511922
Hersteller: MAICO
TK 10 Tellerventil, Kunststoff
Artikelnummer: 0151.0192
Menge: 1,000 Stck

**10.1011 TK 12 Tellerventil, Kunststoff Tellerventil für Zu- und Abluft, Kunststoff, mit Einbauring, DN 125, f**
Tellerventile zur Be- und Entlüftung.
Abdichtung durch Schaumstoffring.
Stufenlose Regulierung des Luftstroms durch drehbaren
Ventilteller.
Einfache Montage mit Einbauring und Klemmfedern.
Empfohlenes Zubehör: Fettfangfilterelement FFE beim
Einsatz in Räumen mit fetthaltiger Abluft (z.B. Küchen
etc.).
Technische Daten
Luftrichtung : Be- und Entlüftung
Material : Kunststoff, antistatisch
Farbe : reinweiß, ähnlich RAL 9010
Gewicht : 0,1 kg
Geeignet für Nennweite : 125 mm
Breite : 170 mm
Höhe : 170 mm
Tiefe : 70 mm
Verpackungseinheit : 1 Stück
Sortiment : C
GTIN (EAN) : 4012799511984
Hersteller: MAICO
TK 12 Tellerventil, Kunststoff
Artikelnummer: 0151.0198
Menge: 1,000 Stck

**10.1012 TK 15 Tellerventil, Kunststoff Tellerventil für Zu- und Abluft, Kunststoff, mit Einbauring, DN 150,**
Tellerventile zur Be- und Entlüftung.
Abdichtung durch Schaumstoffring.
Stufenlose Regulierung des Luftstroms durch drehbaren
Ventilteller.
Einfache Montage mit Einbauring und Klemmfedern.
Empfohlenes Zubehör: Fettfangfilterelement FFE beim
Einsatz in Räumen mit fetthaltiger Abluft (z.B. Küchen
etc.).
Technische Daten
Luftrichtung : Be- und Entlüftung
Material : Kunststoff, antistatisch
Farbe : reinweiß, ähnlich RAL 9010
Gewicht : 0,2 kg
Geeignet für Nennweite : 150 mm
Breite : 190 mm
Höhe : 190 mm
Tiefe : 53 mm
Verpackungseinheit : 1 Stück
Sortiment : C
GTIN (EAN) : 4012799511939
Hersteller: MAICO
TK 15 Tellerventil, Kunststoff
Artikelnummer: 0151.0193
Menge: 1,000 Stck

**10.1013 TM 10 Tellerventil, Metall Tellerventil für Abluft, Stahlblech einbrennlackiert weiß, mit Einbaur**
Tellerventile zur Entlüftung.
Stufenlose Regulierung des Luftstroms durch drehbaren
Ventilteller.
Montage mit Einbaurahmen.
Einbaurahmen und Ventilgehäuse mit einem
Bajonettverschluss verbunden.
Empfohlenes Zubehör: Fettfangfilterelement FFE beim
Einsatz in Räumen mit fetthaltiger Abluft (z.B. Küchen
etc.).
Technische Daten
Luftrichtung : Entlüftung
Material : Stahlblech, einbrennlackiert
Farbe : reinweiß, ähnlich RAL 9010
Gewicht : 0,4 kg
Geeignet für Nennweite : 100 mm
Breite : 134 mm
Höhe : 134 mm
Tiefe : 83 mm
Verpackungseinheit : 1 Stück
Sortiment : C
GTIN (EAN) : 4012799511946
Hersteller: MAICO
TM 10 Tellerventil, Metall
Artikelnummer: 0151.0194
Menge: 1,000 Stck

**10.1014 TM 12 Tellerventil, Metall Tellerventil für Abluft, Stahlblech einbrennlackiert weiß, mit Einbaur**
Tellerventile zur Entlüftung.
Stufenlose Regulierung des Luftstroms durch drehbaren
Ventilteller.
Montage mit Einbaurahmen.
Einbaurahmen und Ventilgehäuse mit einem
Bajonettverschluss verbunden.
Empfohlenes Zubehör: Fettfangfilterelement FFE beim
Einsatz in Räumen mit fetthaltiger Abluft (z.B. Küchen
etc.).
Technische Daten
Luftrichtung : Entlüftung
Material : Stahlblech, einbrennlackiert
Farbe : reinweiß, ähnlich RAL 9010
Gewicht : 0,5 kg
Geeignet für Nennweite : 125 mm
Breite : 162 mm
Höhe : 162 mm
Tiefe : 98 mm
Verpackungseinheit : 1 Stück
Sortiment : C
GTIN (EAN) : 4012799511960
Hersteller: MAICO
TM 12 Tellerventil, Metall
Artikelnummer: 0151.0196
Menge: 1,000 Stck

**10.1015 TM 15 Tellerventil, Metall Tellerventil für Abluft, Stahlblech einbrennlackiert weiß, mit Einbaur**
Tellerventile zur Entlüftung.
Stufenlose Regulierung des Luftstroms durch drehbaren
Ventilteller.
Montage mit Einbaurahmen.
Einbaurahmen und Ventilgehäuse mit einem
Bajonettverschluss verbunden.
Empfohlenes Zubehör: Fettfangfilterelement FFE beim
Einsatz in Räumen mit fetthaltiger Abluft (z.B. Küchen
etc.).
Technische Daten
Luftrichtung : Entlüftung
Material : Stahlblech, einbrennlackiert
Farbe : reinweiß, ähnlich RAL 9010
Gewicht : 0,7 kg
Geeignet für Nennweite : 150 mm
Breite : 183 mm
Höhe : 183 mm
Tiefe : 97 mm
Verpackungseinheit : 1 Stück
Sortiment : C
GTIN (EAN) : 4012799511953
Hersteller: MAICO
TM 15 Tellerventil, Metall
Artikelnummer: 0151.0195
Menge: 1,000 Stck

**10.1016 TM 16 Tellerventil, Metall Tellerventil für Abluft, Stahlblech einbrennlackiert weiß, mit Einbaur**
Tellerventile zur Entlüftung.
Stufenlose Regulierung des Luftstroms durch drehbaren
Ventilteller.
Montage mit Einbaurahmen.
Einbaurahmen und Ventilgehäuse mit einem
Bajonettverschluss verbunden.
Empfohlenes Zubehör: Fettfangfilterelement FFE beim
Einsatz in Räumen mit fetthaltiger Abluft (z.B. Küchen
etc.).
Technische Daten
Luftrichtung : Entlüftung
Material : Stahlblech, einbrennlackiert
Farbe : reinweiß, ähnlich RAL 9010
Gewicht : 0,7 kg
Geeignet für Nennweite : 160 mm
Breite : 194 mm
Höhe : 194 mm
Tiefe : 93 mm
Verpackungseinheit : 1 Stück
Sortiment : C
GTIN (EAN) : 4012799511977
Hersteller: MAICO
TM 16 Tellerventil, Metall
Artikelnummer: 0151.0197
Menge: 1,000 Stck

**10.1017 TM-V2A 1 Tellerventil, Edelstahl Tellerventil für Zu- und Abluft, Edelstahl, mit Einbauring, DN 100, fü**
Edelstahl-Tellerventile zur Be- und Entlüftung mit
Anschlussstutzen.
Mit losem Montagering und Klemmfeder für einfache
Montage.
Stufenlose Regulierung des Luftstroms durch drehbaren
Ventilteller.
Empfohlenes Zubehör: Fettfangfilterelement FFE beim
Einsatz in Räumen mit fetthaltiger Abluft (z.B. Küchen
etc.).
Technische Daten
Luftrichtung : Be- und Entlüftung
Volumenstrom : 30 m3/h / 40 m3/h / 60 m3/h / 80 m3/h
(Bei 15 Pa / 25 Pa / 53 Pa / 100 Pa)
Material : Edelstahl
Farbe : Edelstahl, gebürstet
Gewicht : 0,2 kg
Geeignet für Nennweite : 100 mm
Freier Querschnitt : 32 cm2
Breite : 140 mm
Höhe : 140 mm
Tiefe : 52 mm
Schallleistungspegel : 35 dB(A) / Bei max. 80 m3/h
Verpackungseinheit : 1 Stück
Sortiment : C
GTIN (EAN) : 4012799513742
Hersteller: MAICO
TM-V2A 10 Tellerventil, Edelstahl
Artikelnummer: 0151.0374
Menge: 1,000 Stck

**10.1018 TM-V2A 1 Tellerventil, Edelstahl Tellerventil für Zu- und Abluft, Edelstahl, mit Einbauring, DN 125, fü**
Edelstahl-Tellerventile zur Be- und Entlüftung mit
Anschlussstutzen.
Mit losem Montagering und Klemmfeder für einfache
Montage.
Stufenlose Regulierung des Luftstroms durch drehbaren
Ventilteller.
Empfohlenes Zubehör: Fettfangfilterelement FFE beim
Einsatz in Räumen mit fetthaltiger Abluft (z.B. Küchen
etc.).
Technische Daten
Luftrichtung : Be- und Entlüftung
Volumenstrom : 40 m3/h / 60 m3/h / 80 m3/h / 130 m3/h
(Bei 11 Pa / 23 Pa / 51 Pa / 139 Pa)
Material : Edelstahl
Farbe : Edelstahl, gebürstet
Gewicht : 0,3 kg
Geeignet für Nennweite : 125 mm
Freier Querschnitt : 57 cm2
Breite : 170 mm
Höhe : 170 mm
Tiefe : 52 mm
Schallleistungspegel : 35 dB(A) / Bei max. 130 m3/h
Verpackungseinheit : 1 Stück
Sortiment : C
GTIN (EAN) : 4012799513759
Hersteller: MAICO
TM-V2A 12 Tellerventil, Edelstahl
Artikelnummer: 0151.0375
Menge: 1,000 Stck

**10.1019 TM-V2A 1 Tellerventil, Edelstahl Tellerventil für Zu- und Abluft, Edelstahl, mit Einbauring, DN 160, fü**
Edelstahl-Tellerventile zur Be- und Entlüftung mit
Anschlussstutzen.
Mit losem Montagering und Klemmfeder für einfache
Montage.
Stufenlose Regulierung des Luftstroms durch drehbaren
Ventilteller.
Empfohlenes Zubehör: Fettfangfilterelement FFE beim
Einsatz in Räumen mit fetthaltiger Abluft (z.B. Küchen
etc.).
Technische Daten
Luftrichtung : Be- und Entlüftung
Volumenstrom : 60 m3/h / 80 m3/h / 130 m3/h / 190 m3/h
(Bei 2 Pa / 8 Pa / 22 Pa / 48 Pa)
Material : Edelstahl
Farbe : Edelstahl, gebürstet
Gewicht : 0,5 kg
Geeignet für Nennweite : 160 mm
Freier Querschnitt : 90 cm2
Breite : 225 mm
Höhe : 225 mm
Tiefe : 62 mm
Schallleistungspegel : 35 dB(A) / Bei max. 180 m3/h
Verpackungseinheit : 1 Stück
Sortiment : C
GTIN (EAN) : 4012799513766
Hersteller: MAICO
TM-V2A 16 Tellerventil, Edelstahl
Artikelnummer: 0151.0376
Menge: 1,000 Stck

**10.1020 TB 10 Tellerventil, Brandschutz Brandschutz-Tellerventil, DN 100, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,5 kg
Brandschutz : ja
Geeignet für Nennweite : 100 mm
Breite : 134 mm
Höhe : 134 mm
Tiefe : 83 mm
Zulassungsnummer : Z-41.3-606
Verpackungseinheit : 1 Stück
Sortiment : C
GTIN (EAN) : 4012799512707
Hersteller: MAICO
TB 10 Tellerventil, Brandschutz
Artikelnummer: 0151.0270
Menge: 1,000 Stck

**10.1021 TB 12 Tellerventil, Brandschutz Brandschutz-Tellerventil, DN 120, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,7 kg
Brandschutz : ja
Geeignet für Nennweite : 125 mm
Breite : 162 mm
Höhe : 162 mm
Tiefe : 88 mm
Zulassungsnummer : Z-41.3-606
Verpackungseinheit : 1 Stück
Sortiment : C
GTIN (EAN) : 4012799512714
Hersteller: MAICO
TB 12 Tellerventil, Brandschutz
Artikelnummer: 0151.0271
Menge: 1,000 Stck

**10.1022 TB 15 Tellerventil, Brandschutz Brandschutz-Tellerventil, DN 150, Arretierung der Absperrvorrichtung d**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,7 kg
Brandschutz : ja
Geeignet für Nennweite : 150 mm
Breite : 183 mm
Höhe : 183 mm
Tiefe : 97 mm
Zulassungsnummer : Z-41.3-606
Verpackungseinheit : 1 Stück
Sortiment : C
GTIN (EAN) : 4012799512721
Hersteller: MAICO
TB 15 Tellerventil, Brandschutz
Artikelnummer: 0151.0272
Menge: 1,000 Stck

**10.1023 WBV 10 Tellerventil, Brandschutz Brandschutz-Tellerventil mit wartungsfreier Brandschutz-Absperrvorrich**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,6 kg
Brandschutz : ja
Geeignet für Nennweite : 100 mm
Breite : 134 mm
Höhe : 134 mm
Tiefe : 83 mm
Zulassungsnummer : Z-41.3-561
Verpackungseinheit : 1 Stück
Sortiment : B
GTIN (EAN) : 4012799512752
Hersteller: MAICO
WBV 10 Tellerventil, Brandschutz
Artikelnummer: 0151.0275
Menge: 1,000 Stck

**10.1024 WBV 12 Tellerventil, Brandschutz Brandschutz-Tellerventil mit wartungsfreier Brandschutz-Absperrvorrich**
Tellerventile zur Entlüftung.
Einbaurahmen und Ventilgehäuse mit einem
Bajonettverschluss verbunden.
Stufenlose Regulierung des Luftstroms durch drehbaren
Ventilteller.
Montage mit Einbaurahmen.
Feuerwiderstandsklasse K 90 - 18017.
Montage innerhalb und außerhalb brandfester
Schachtwände.
Typenreihe WBV: Mit wartungsfreier
Brandschutz-Absperrvorrichtung und hermetisch
gekapselter Auslösevorrichtung.
Typenreihe TB:
Arretierung der Absperrvorrichtung durch cadmiumfreie
Schmelzlotsicherung.
Auslösung der Schmelzlotsicherung bei 72  C oder von
Hand.
Empfohlenes Zubehör: Fettfangfilterelement FFE beim
Einsatz in Räumen mit fetthaltiger Abluft (z.B. Küchen
etc.).
Technische Daten
Luftrichtung : Entlüftung
Material : Stahlblech, pulverbeschichtet
Farbe : reinweiß, ähnlich RAL 9010
Gewicht : 0,8 kg
Brandschutz : ja
Geeignet für Nennweite : 125 mm
Breite : 162 mm
Höhe : 162 mm
Tiefe : 88 mm
Zulassungsnummer : Z-41.3-561
Verpackungseinheit : 1 Stück
Sortiment : B
GTIN (EAN) : 4012799512769
Hersteller: MAICO
WBV 12 Tellerventil, Brandschutz
Artikelnummer: 0151.0276
Menge: 1,000 Stck

**10.1025 TFA 10 Tellerventil, Metall Tellerventil für Abluft, Stahlblech, weiß, DN 100, für Wohnungslüftung**
Tellerventil zur Entlüftung.
Formschöne, flache Ausführung.
Stufenlose Regulierung des Luftstroms durch drehbaren
Ventilteller.
Mit Bajonettverschluss für Einbaurahmen.
Notwendiges Zubehör: Einbaurahmen mit Dichtung EBR-D /
EBR.
Empfohlenes Zubehör: Fettfangfilterelement FFE beim
Einsatz in Räumen mit fetthaltiger Abluft (z.B. Küchen
etc.).
Technische Daten
Luftrichtung : Entlüftung
Material : Stahlblech, verzinkt
Farbe : reinweiß, ähnlich RAL 9010, Glanz 70
Gewicht : 0,2 kg
Geeignet für Nennweite : 100 mm
Breite : 130 mm
Höhe : 130 mm
Tiefe : 130 mm
Verpackungseinheit : 1 Stück
Sortiment : C
GTIN (EAN) : 4012799513698
Hersteller: MAICO
TFA 10 Tellerventil, Metall
Artikelnummer: 0151.0369
Menge: 1,000 Stck

**10.1026 TFA 12 Tellerventil, Metall Tellerventil für Abluft, Stahlblech, weiß, DN 125, für Wohnungslüftung**
Tellerventil zur Entlüftung.
Formschöne, flache Ausführung.
Stufenlose Regulierung des Luftstroms durch drehbaren
Ventilteller.
Mit Bajonettverschluss für Einbaurahmen.
Notwendiges Zubehör: Einbaurahmen mit Dichtung EBR-D /
EBR.
Empfohlenes Zubehör: Fettfangfilterelement FFE beim
Einsatz in Räumen mit fetthaltiger Abluft (z.B. Küchen
etc.).
Technische Daten
Luftrichtung : Entlüftung
Material : Stahlblech, verzinkt
Farbe : reinweiß, ähnlich RAL 9010, Glanz 70
Gewicht : 0,3 kg
Geeignet für Nennweite : 125 mm
Breite : 160 mm
Höhe : 188 mm
Tiefe : 160 mm
Verpackungseinheit : 1 Stück
Sortiment : C
GTIN (EAN) : 4012799513704
Hersteller: MAICO
TFA 12 Tellerventil, Metall
Artikelnummer: 0151.0370
Menge: 1,000 Stck

**10.1027 TFA 15 Tellerventil, Metall Tellerventil für Abluft, Stahlblech, weiß, DN 150, für Wohnungslüftung**
Tellerventil zur Entlüftung.
Formschöne, flache Ausführung.
Stufenlose Regulierung des Luftstroms durch drehbaren
Ventilteller.
Mit Bajonettverschluss für Einbaurahmen.
Notwendiges Zubehör: Einbaurahmen mit Dichtung EBR-D /
EBR.
Empfohlenes Zubehör: Fettfangfilterelement FFE beim
Einsatz in Räumen mit fetthaltiger Abluft (z.B. Küchen
etc.).
Technische Daten
Luftrichtung : Entlüftung
Material : Stahlblech, verzinkt
Farbe : reinweiß, ähnlich RAL 9010, Glanz 70
Gewicht : 0,4 kg
Geeignet für Nennweite : 150 mm
Breite : 188 mm
Höhe : 160 mm
Tiefe : 190 mm
Verpackungseinheit : 1 Stück
Sortiment : C
GTIN (EAN) : 4012799513711
Hersteller: MAICO
TFA 15 Tellerventil, Metall
Artikelnummer: 0151.0371
Menge: 1,000 Stck

**10.1028 TFA 16 Tellerventil, Metall Tellerventil für Abluft, Stahlblech, weiß, DN 160, für Wohnungslüftung**
Tellerventil zur Entlüftung.
Formschöne, flache Ausführung.
Stufenlose Regulierung des Luftstroms durch drehbaren
Ventilteller.
Mit Bajonettverschluss für Einbaurahmen.
Notwendiges Zubehör: Einbaurahmen mit Dichtung EBR-D /
EBR.
Empfohlenes Zubehör: Fettfangfilterelement FFE beim
Einsatz in Räumen mit fetthaltiger Abluft (z.B. Küchen
etc.).
Technische Daten
Luftrichtung : Entlüftung
Material : Stahlblech, verzinkt
Farbe : reinweiß, ähnlich RAL 9010, Glanz 70
Gewicht : 0,4 kg
Geeignet für Nennweite : 160 mm
Breite : 190 mm
Höhe : 190 mm
Tiefe : 190 mm
Verpackungseinheit : 1 Stück
Sortiment : C
GTIN (EAN) : 4012799513728
Hersteller: MAICO
TFA 16 Tellerventil, Metall
Artikelnummer: 0151.0372
Menge: 1,000 Stck

**10.1029 TFA 20 Tellerventil, Metall Tellerventil für Abluft, Stahlblech, weiß, DN 200, für Wohnungslüftung**
Tellerventil zur Entlüftung.
Formschöne, flache Ausführung.
Stufenlose Regulierung des Luftstroms durch drehbaren
Ventilteller.
Mit Bajonettverschluss für Einbaurahmen.
Notwendiges Zubehör: Einbaurahmen mit Dichtung EBR-D /
EBR.
Empfohlenes Zubehör: Fettfangfilterelement FFE beim
Einsatz in Räumen mit fetthaltiger Abluft (z.B. Küchen
etc.).
Technische Daten
Luftrichtung : Entlüftung
Material : Stahlblech, verzinkt
Farbe : reinweiß, ähnlich RAL 9010, Glanz 70
Gewicht : 0,6 kg
Geeignet für Nennweite : 200 mm
Breite : 245 mm
Höhe : 245 mm
Tiefe : 245 mm
Verpackungseinheit : 1 Stück
Sortiment : C
GTIN (EAN) : 4012799513735
Hersteller: MAICO
TFA 20 Tellerventil, Metall
Artikelnummer: 0151.0373
Menge: 1,000 Stck

**10.1030 TFZ 10 Tellerventil, Metall Tellerventil für Zuluft, Stahlblech, weiß, DN 100, für Wohnungslüftung**
Tellerventil zur Belüftung.
Formschöne, flache Ausführung.
Stufenlose Regulierung des Luftstroms durch drehbaren
Ventilteller.
Mit Bajonettverschluss für Einbaurahmen.
Notwendiges Zubehör: Einbaurahmen mit Dichtung EBR-D /
EBR.
Technische Daten
Luftrichtung : Belüftung
Material : Stahlblech, verzinkt
Farbe : reinweiß, ähnlich RAL 9010, Glanz 70
Gewicht : 0,2 kg
Geeignet für Nennweite : 100 mm
Breite : 130 mm
Höhe : 130 mm
Tiefe : 130 mm
Verpackungseinheit : 1 Stück
Sortiment : C
GTIN (EAN) : 4012799513643
Hersteller: MAICO
TFZ 10 Tellerventil, Metall
Artikelnummer: 0151.0364
Menge: 1,000 Stck

**10.1031 TFZ 12 Tellerventil, Metall Tellerventil für Zuluft, Stahlblech, weiß, DN 125, für Wohnungslüftung**
Tellerventil zur Belüftung.
Formschöne, flache Ausführung.
Stufenlose Regulierung des Luftstroms durch drehbaren
Ventilteller.
Mit Bajonettverschluss für Einbaurahmen.
Notwendiges Zubehör: Einbaurahmen mit Dichtung EBR-D /
EBR.
Technische Daten
Luftrichtung : Belüftung
Material : Stahlblech, verzinkt
Farbe : reinweiß, ähnlich RAL 9010, Glanz 70
Gewicht : 0,3 kg
Geeignet für Nennweite : 125 mm
Breite : 160 mm
Höhe : 160 mm
Tiefe : 163 mm
Verpackungseinheit : 1 Stück
Sortiment : C
GTIN (EAN) : 4012799513650
Hersteller: MAICO
TFZ 12 Tellerventil, Metall
Artikelnummer: 0151.0365
Menge: 1,000 Stck

**10.1032 TFZ 15 Tellerventil, Metall Tellerventil für Zuluft, Stahlblech, weiß, DN 150, für Wohnungslüftung**
Tellerventil zur Belüftung.
Formschöne, flache Ausführung.
Stufenlose Regulierung des Luftstroms durch drehbaren
Ventilteller.
Mit Bajonettverschluss für Einbaurahmen.
Notwendiges Zubehör: Einbaurahmen mit Dichtung EBR-D /
EBR.
Technische Daten
Luftrichtung : Belüftung
Material : Stahlblech, verzinkt
Farbe : reinweiß, ähnlich RAL 9010, Glanz 70
Gewicht : 0,4 kg
Geeignet für Nennweite : 150 mm
Breite : 190 mm
Höhe : 190 mm
Tiefe : 190 mm
Verpackungseinheit : 1 Stück
Sortiment : C
GTIN (EAN) : 4012799513667
Hersteller: MAICO
TFZ 15 Tellerventil, Metall
Artikelnummer: 0151.0366
Menge: 1,000 Stck

**10.1033 TFZ 16 Tellerventil, Metall Tellerventil für Zuluft, Stahlblech, weiß, DN 160, für Wohnungslüftung**
Tellerventil zur Belüftung.
Formschöne, flache Ausführung.
Stufenlose Regulierung des Luftstroms durch drehbaren
Ventilteller.
Mit Bajonettverschluss für Einbaurahmen.
Notwendiges Zubehör: Einbaurahmen mit Dichtung EBR-D /
EBR.
Technische Daten
Luftrichtung : Belüftung
Material : Stahlblech, verzinkt
Farbe : reinweiß, ähnlich RAL 9010, Glanz 70
Gewicht : 0,4 kg
Geeignet für Nennweite : 160 mm
Breite : 190 mm
Höhe : 190 mm
Tiefe : 190 mm
Verpackungseinheit : 1 Stück
Sortiment : C
GTIN (EAN) : 4012799513674
Hersteller: MAICO
TFZ 16 Tellerventil, Metall
Artikelnummer: 0151.0367
Menge: 1,000 Stck

**10.1034 TFZ 20 Tellerventil, Metall Tellerventil für Zuluft, Stahlblech, weiß, DN 200, für Wohnungslüftung**
Tellerventil zur Belüftung.
Formschöne, flache Ausführung.
Stufenlose Regulierung des Luftstroms durch drehbaren
Ventilteller.
Mit Bajonettverschluss für Einbaurahmen.
Notwendiges Zubehör: Einbaurahmen mit Dichtung EBR-D /
EBR.
Technische Daten
Luftrichtung : Belüftung
Material : Stahlblech, verzinkt
Farbe : reinweiß, ähnlich RAL 9010, Glanz 70
Gewicht : 0,7 kg
Geeignet für Nennweite : 200 mm
Breite : 245 mm
Höhe : 245 mm
Tiefe : 245 mm
Verpackungseinheit : 1 Stück
Sortiment : C
GTIN (EAN) : 4012799513681
Hersteller: MAICO
TFZ 20 Tellerventil, Metall
Artikelnummer: 0151.0368
Menge: 1,000 Stck

**10.1035 EBR-D 10 Einbaurahmen für TFA/TFZ Einbaurahmen mit Dichtung für Metall-Tellerventil TFA 10 oder TFZ 10**
Einbaurahmen für Tellerventile mit Bajonettverschluss.
Mit Gewinde und eingelassener Safe-Dichtung, Ausnahme:
EBR 15.
Zum Anschluss an die Rohrleitung.
Notwendiges Zubehör zu Metall-Tellerventilen TFA oder
TFZ.
Technische Daten
Luftrichtung : Be- und Entlüftung
Material : Stahlblech, verzinkt
Farbe : verzinkt
Gewicht : 0,1 kg
Geeignet für Nennweite : 100 mm
Breite : 125 mm
Höhe : 125 mm
Tiefe : 50 mm
Verpackungseinheit : 1 Stück
Sortiment : C
GTIN (EAN) : 4012799924937
Hersteller: MAICO
EBR-D 10 Einbaurahmen für TFA/TFZ
Artikelnummer: 0092.0493
Menge: 1,000 Stck

**10.1036 EBR-D 12 Einbaurahmen für TFA/TFZ Einbaurahmen mit Dichtung für Metall-Tellerventil TFA 12 oder TFZ 12**
Einbaurahmen für Tellerventile mit Bajonettverschluss.
Mit Gewinde und eingelassener Safe-Dichtung, Ausnahme:
EBR 15.
Zum Anschluss an die Rohrleitung.
Notwendiges Zubehör zu Metall-Tellerventilen TFA oder
TFZ.
Technische Daten
Luftrichtung : Be- und Entlüftung
Material : Stahlblech, verzinkt
Farbe : verzinkt
Gewicht : 0,1 kg
Geeignet für Nennweite : 125 mm
Breite : 150 mm
Höhe : 150 mm
Tiefe : 50 mm
Verpackungseinheit : 1 Stück
Sortiment : C
GTIN (EAN) : 4012799924944
Hersteller: MAICO
EBR-D 12 Einbaurahmen für TFA/TFZ
Artikelnummer: 0092.0494
Menge: 1,000 Stck

**10.1037 EBR 15 Einbaurahmen für TFA/TFZ Einbaurahmen für Metall-Tellerventil TFA 15 oder TFZ 15**
Einbaurahmen für Tellerventile mit Bajonettverschluss.
Mit Gewinde und eingelassener Safe-Dichtung, Ausnahme:
EBR 15.
Zum Anschluss an die Rohrleitung.
Notwendiges Zubehör zu Metall-Tellerventilen TFA oder
TFZ.
Technische Daten
Luftrichtung : Be- und Entlüftung
Material : Stahlblech, verzinkt
Farbe : verzinkt
Gewicht : 0,095 kg
Geeignet für Nennweite : 150 mm
Breite : 175 mm
Höhe : 175 mm
Tiefe : 50 mm
Verpackungseinheit : 1 Stück
Sortiment : C
GTIN (EAN) : 4012799924951
Hersteller: MAICO
EBR 15 Einbaurahmen für TFA/TFZ
Artikelnummer: 0092.0495
Menge: 1,000 Stck

**10.1038 EBR-D 16 Einbaurahmen für TFA/TFZ Einbaurahmen mit Dichtung für Metall-Tellerventil TFA 16 oder TFZ 16**
Einbaurahmen für Tellerventile mit Bajonettverschluss.
Mit Gewinde und eingelassener Safe-Dichtung, Ausnahme:
EBR 15.
Zum Anschluss an die Rohrleitung.
Notwendiges Zubehör zu Metall-Tellerventilen TFA oder
TFZ.
Technische Daten
Luftrichtung : Be- und Entlüftung
Material : Stahlblech, verzinkt
Farbe : verzinkt
Gewicht : 0,2 kg
Geeignet für Nennweite : 160 mm
Breite : 185 mm
Höhe : 185 mm
Tiefe : 50 mm
Verpackungseinheit : 1 Stück
Sortiment : C
GTIN (EAN) : 4012799924968
Hersteller: MAICO
EBR-D 16 Einbaurahmen für TFA/TFZ
Artikelnummer: 0092.0496
Menge: 1,000 Stck

**10.1039 EBR-D 20 Einbaurahmen für TFA/TFZ Einbaurahmen mit Dichtung für Metall-Tellerventil TFA 20 oder TFZ 20**
Einbaurahmen für Tellerventile mit Bajonettverschluss.
Mit Gewinde und eingelassener Safe-Dichtung, Ausnahme:
EBR 15.
Zum Anschluss an die Rohrleitung.
Notwendiges Zubehör zu Metall-Tellerventilen TFA oder
TFZ.
Technische Daten
Luftrichtung : Be- und Entlüftung
Material : Stahlblech, verzinkt
Farbe : verzinkt
Gewicht : 0,2 kg
Geeignet für Nennweite : 200 mm
Breite : 225 mm
Höhe : 225 mm
Tiefe : 50 mm
Verpackungseinheit : 1 Stück
Sortiment : C
GTIN (EAN) : 4012799924975
Hersteller: MAICO
EBR-D 20 Einbaurahmen für TFA/TFZ
Artikelnummer: 0092.0497
Menge: 1,000 Stck

**10.1040 WD 10 W Weitwurfdüse Weitwurfdüse für Zuluft, Stahlblech weiß pulverbeschichtet, Wandmontag**
Weitwurfdüsen zur Belüftung.
Zum Wandeinbau.
Mit horizontalem Luftaustritt.
Stufenlose Regulierung des Luftstroms durch variable
Spaltöffnung.
Technische Daten
Luftrichtung : Belüftung
Max. Volumenstrom : 45 m3/h
Wurfweite : 5 m
Einbau : innen
Einbauort : Wand
Material : Stahlblech, pulverbeschichtet
Farbe : verkehrsweiß, ähnlich RAL 9016
Gewicht : 0,4 kg
Geeignet für Nennweite : 100 mm
Breite : 130 mm
Höhe : 142 mm
Tiefe : 80 mm
Verpackungseinheit : 1 Stück
Sortiment : K
GTIN (EAN) : 4012799512905
Hersteller: MAICO
WD 10 W Weitwurfdüse
Artikelnummer: 0151.0290
Menge: 1,000 Stck

**10.1041 WD 10 D Weitwurfdüse Weitwurfdüse für Zuluft, Stahlblech weiß pulverbeschichtet, Deckenmont**
Weitwurfdüsen zur Belüftung.
Zum Deckeneinbau.
Mit horizontalem Luftaustritt.
Stufenlose Regulierung des Luftstroms durch variable
Spaltöffnung.
Technische Daten
Luftrichtung : Belüftung
Max. Volumenstrom : 70 m3/h
Wurfweite : 5 m
Einbau : innen
Einbauort : Decke
Material : Stahlblech, pulverbeschichtet
Farbe : verkehrsweiß, ähnlich RAL 9016
Gewicht : 0,5 kg
Geeignet für Nennweite : 100 mm
Breite : 155 mm
Höhe : 155 mm
Tiefe : 81 mm
Verpackungseinheit : 1 Stück
Sortiment : K
GTIN (EAN) : 4012799512912
Hersteller: MAICO
WD 10 D Weitwurfdüse
Artikelnummer: 0151.0291
Menge: 1,000 Stck

**10.1042 ZWVQ 10 Zuluftventil Zuluftventil mit Weitwurf- und Schalldämmwirkung, Stahlblech weiß pulv**
In formschönem Design zur Montage an der Wand mit
horizontalem Luftaustritt. Eine hohe Induktionswirkung
mit der Raumluft sorgt für sehr gute Vermischung und
zugfreie Luftführung auch bei Untertemperaturen.
Die große Wurfweite des Ventils ermöglicht eine hohe
Eindringtiefe.
Deckennahe Montage möglich.
Das Zuluftventil ist dank seiner glatten Front leicht
sauberzuhalten und zu reinigen.
Abnehmbare Frontplatte.
Eine einfache und genaue Volumenstromeinstellung
erfolgt durch Entfernen oder Ergänzen der
mitgelieferten, unsichtbaren Klebestreifen über den
Lochreihen.
Geringes Eigengeräusch.
Das Ventil mit Rohrstutzen und Gummidichtung kann
direkt in das Wickelfalzrohr eingeschoben werden.
Technische Daten
Luftrichtung : Belüftung
Max. Volumenstrom : 50 m3/h
Einbau : innen
Einbauort : Wand
Material : Stahlblech, verzinkt
Farbe : weiß pulverbeschichtet, ähnlich RAL 9010
Gewicht : 0,7 kg
Nennweite : 100 mm
Breite : 218 mm
Höhe : 156 mm
Tiefe : 60 mm
Verpackungseinheit : 1 Stück
Sortiment : K
GTIN (EAN) : 4012799520641
Hersteller: MAICO
ZWVQ 10 Zuluftventil
Artikelnummer: 0152.0064
Menge: 1,000 Stck

**10.1043 ZWVQ 12 Zuluftventil Zuluftventil mit Weitwurf- und Schalldämmwirkung, Stahlblech weiß pulv**
In formschönem Design zur Montage an der Wand mit
horizontalem Luftaustritt. Eine hohe Induktionswirkung
mit der Raumluft sorgt für sehr gute Vermischung und
zugfreie Luftführung auch bei Untertemperaturen.
Die große Wurfweite des Ventils ermöglicht eine hohe
Eindringtiefe.
Deckennahe Montage möglich.
Das Zuluftventil ist dank seiner glatten Front leicht
sauberzuhalten und zu reinigen.
Abnehmbare Frontplatte.
Eine einfache und genaue Volumenstromeinstellung
erfolgt durch Entfernen oder Ergänzen der
mitgelieferten, unsichtbaren Klebestreifen über den
Lochreihen.
Geringes Eigengeräusch.
Das Ventil mit Rohrstutzen und Gummidichtung kann
direkt in das Wickelfalzrohr eingeschoben werden.
Technische Daten
Luftrichtung : Belüftung
Max. Volumenstrom : 90 m3/h
Einbau : innen
Einbauort : Wand
Material : Stahlblech, verzinkt
Farbe : weiß pulverbeschichtet, ähnlich RAL 9010
Gewicht : 0,7 kg
Nennweite : 125 mm
Breite : 218 mm
Höhe : 156 mm
Tiefe : 60 mm
Verpackungseinheit : 1 Stück
Sortiment : K
GTIN (EAN) : 4012799520658
Hersteller: MAICO
ZWVQ 12 Zuluftventil
Artikelnummer: 0152.0065
Menge: 1,000 Stck

**10.1044 LGR 32/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 100 m3/h - 200 m3/h
Einbau : innen
Einbauort : Rohr
Material : Stahlblech, verzinkt
Gewicht : 0,7 kg
Geeignet für Nennweite : 140 mm - 400 mm (ideal 250 mm)
Breite : 358 mm
Höhe : 113 mm
Tiefe : 56 mm
Verpackungseinheit : 1 Stück
Sortiment : C
GTIN (EAN) : 4012799513544
Hersteller: MAICO
LGR 32/6 Innengitter
Artikelnummer: 0151.0354
Menge: 1,000 Stck

**10.1045 LGR 42/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 150 m3/h - 250 m3/h
Einbau : innen
Einbauort : Rohr
Material : Stahlblech, verzinkt
Gewicht : 0,8 kg
Geeignet für Nennweite : 140 mm - 400 mm (ideal 250 mm)
Breite : 458 mm
Höhe : 113 mm
Tiefe : 56 mm
Verpackungseinheit : 1 Stück
Sortiment : C
GTIN (EAN) : 4012799513551
Hersteller: MAICO
LGR 42/6 Innengitter
Artikelnummer: 0151.0355
Menge: 1,000 Stck

**10.1046 LGR 52/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 200 m3/h - 300 m3/h
Einbau : innen
Einbauort : Rohr
Material : Stahlblech, verzinkt
Gewicht : 1 kg
Geeignet für Nennweite : 140 mm - 400 mm (ideal 250 mm)
Breite : 558 mm
Höhe : 113 mm
Tiefe : 56 mm
Verpackungseinheit : 1 Stück
Sortiment : C
GTIN (EAN) : 4012799513568
Hersteller: MAICO
LGR 52/6 Innengitter
Artikelnummer: 0151.0356
Menge: 1,000 Stck

**10.1047 LGR 62/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 250 m3/h - 350 m3/h
Einbau : innen
Einbauort : Rohr
Material : Stahlblech, verzinkt
Gewicht : 1,2 kg
Geeignet für Nennweite : 140 mm - 400 mm (ideal 250 mm)
Breite : 658 mm
Höhe : 113 mm
Tiefe : 56 mm
Verpackungseinheit : 1 Stück
Sortiment : C
GTIN (EAN) : 4012799513575
Hersteller: MAICO
LGR 62/6 Innengitter
Artikelnummer: 0151.0357
Menge: 1,000 Stck

**10.1048 LGR 82/6 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 300 m3/h - 500 m3/h
Einbau : innen
Einbauort : Rohr
Material : Stahlblech, verzinkt
Gewicht : 1,5 kg
Geeignet für Nennweite : 140 mm - 400 mm (ideal 250 mm)
Breite : 858 mm
Höhe : 113 mm
Tiefe : 56 mm
Verpackungseinheit : 1 Stück
Sortiment : C
GTIN (EAN) : 4012799513582
Hersteller: MAICO
LGR 82/6 Innengitter
Artikelnummer: 0151.0358
Menge: 1,000 Stck

**10.1049 LGR 32/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 200 m3/h - 400 m3/h
Einbau : innen
Einbauort : Rohr
Material : Stahlblech, verzinkt
Gewicht : 1,1 kg
Geeignet für Nennweite : 300 mm - 800 mm (ideal 500 mm)
Breite : 358 mm
Höhe : 113 mm
Tiefe : 56 mm
Verpackungseinheit : 1 Stück
Sortiment : C
GTIN (EAN) : 4012799513599
Hersteller: MAICO
LGR 32/12 Innengitter
Artikelnummer: 0151.0359
Menge: 1,000 Stck

**10.1050 LGR 42/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 300 m3/h - 500 m3/h
Einbau : innen
Einbauort : Rohr
Material : Stahlblech, verzinkt
Gewicht : 1,3 kg
Geeignet für Nennweite : 300 mm - 800 mm (ideal 500 mm)
Breite : 458 mm
Höhe : 113 mm
Tiefe : 56 mm
Verpackungseinheit : 1 Stück
Sortiment : C
GTIN (EAN) : 4012799513605
Hersteller: MAICO
LGR 42/12 Innengitter
Artikelnummer: 0151.0360
Menge: 1,000 Stck

**10.1051 LGR 52/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 400 m3/h - 600 m3/h
Einbau : innen
Einbauort : Rohr
Material : Stahlblech, verzinkt
Gewicht : 1,7 kg
Geeignet für Nennweite : 300 mm - 800 mm (ideal 500 mm)
Breite : 558 mm
Höhe : 113 mm
Tiefe : 56 mm
Verpackungseinheit : 1 Stück
Sortiment : C
GTIN (EAN) : 4012799513612
Hersteller: MAICO
LGR 52/12 Innengitter
Artikelnummer: 0151.0361
Menge: 1,000 Stck

**10.1052 LGR 62/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 500 m3/h - 700 m3/h
Einbau : innen
Einbauort : Rohr
Material : Stahlblech, verzinkt
Gewicht : 1,8 kg
Geeignet für Nennweite : 300 mm - 800 mm (ideal 500 mm)
Breite : 658 mm
Höhe : 113 mm
Tiefe : 56 mm
Verpackungseinheit : 1 Stück
Sortiment : C
GTIN (EAN) : 4012799513629
Hersteller: MAICO
LGR 62/12 Innengitter
Artikelnummer: 0151.0362
Menge: 1,000 Stck

**10.1053 LGR 82/1 Innengitter Innengitter zur Be- und Entlüftung für den Einbau in Rohrleitungen, St**
Innengitter mit Frontrahmen.
Für den Einbau in Wickelfalzrohre.
Mit frontseitig waagerechten, drehbar gelagerten
Luftlenklamellen.
Regulierung des Luftstroms durch einstellbaren
Schlitzschieber.
Im Idealfall (DN 250 für Bauhöhe 65 mm, DN 500 für
Bauhöhe 115 mm) liegt das Innengitter ganz am Rohr an.
Mit sichtbaren Schraubenlöchern.
Technische Daten
Luftrichtung : Be- und Entlüftung
Sinnvoller Luftdurchsatz bei 75% Öffnung des
Schlitzschiebers : 600 m3/h - 900 m3/h
Einbau : innen
Einbauort : Rohr
Material : Stahlblech, verzinkt
Gewicht : 2,7 kg
Geeignet für Nennweite : 300 mm - 800 mm (ideal 500 mm)
Breite : 858 mm
Höhe : 113 mm
Tiefe : 56 mm
Verpackungseinheit : 1 Stück
Sortiment : C
GTIN (EAN) : 4012799513636
Hersteller: MAICO
LGR 82/12 Innengitter
Artikelnummer: 0151.0363
Menge: 1,000 Stck

**10.1054 LGA 42/1 Innengitter Abluftgitter für Kombination mit Einbaukasten EK 42/12**
Innengitter mit Frontrahmen.
Mit frontseitig senkrechten, drehbar gelagerten
Luftlenklamellen.
Regulierung des Luftstroms durch einstellbaren
Schlitzschieber.
Notwendiges Zubehör: Einbaukasten EK.
Technische Daten
Luftrichtung : Entlüftung
Sinnvoller Luftdurchsatz bei 75% Öffnung des
Schlitzschiebers : 100 m3/h - 350 m3/h
Einbau : innen
Einbauort : Wand / Kanal
Material : Stahlblech, einbrennlackiert
Farbe : lichtgrau
Gewicht : 1,7 kg
Breite : 450 mm
Höhe : 160 mm
Tiefe : 61 mm
Verpackungseinheit : 1 Stück
Sortiment : D
GTIN (EAN) : 4012799512608
Hersteller: MAICO
LGA 42/12 Innengitter
Artikelnummer: 0151.0260
Menge: 1,000 Stck

**10.1055 LGA 62/1 Innengitter Abluftgitter für Kombination mit Einbaukasten EK 62/12**
Innengitter mit Frontrahmen.
Mit frontseitig senkrechten, drehbar gelagerten
Luftlenklamellen.
Regulierung des Luftstroms durch einstellbaren
Schlitzschieber.
Notwendiges Zubehör: Einbaukasten EK.
Technische Daten
Luftrichtung : Entlüftung
Sinnvoller Luftdurchsatz bei 75% Öffnung des
Schlitzschiebers : 200 m3/h - 500 m3/h
Einbau : innen
Einbauort : Wand / Kanal
Material : Stahlblech, einbrennlackiert
Farbe : lichtgrau
Gewicht : 2,3 kg
Breite : 650 mm
Höhe : 160 mm
Tiefe : 61 mm
Verpackungseinheit : 1 Stück
Sortiment : D
GTIN (EAN) : 4012799512615
Hersteller: MAICO
LGA 62/12 Innengitter
Artikelnummer: 0151.0261
Menge: 1,000 Stck

**10.1056 LGA 62/2 Innengitter Abluftgitter für Kombination mit Einbaukasten EK 62/22**
Innengitter mit Frontrahmen.
Mit frontseitig senkrechten, drehbar gelagerten
Luftlenklamellen.
Regulierung des Luftstroms durch einstellbaren
Schlitzschieber.
Notwendiges Zubehör: Einbaukasten EK.
Technische Daten
Luftrichtung : Entlüftung
Sinnvoller Luftdurchsatz bei 75% Öffnung des
Schlitzschiebers : 300 m3/h - 1000 m3/h
Einbau : innen
Einbauort : Wand / Kanal
Material : Stahlblech, einbrennlackiert
Farbe : lichtgrau
Gewicht : 3,7 kg
Breite : 650 mm
Höhe : 260 mm
Tiefe : 61 mm
Verpackungseinheit : 1 Stück
Sortiment : D
GTIN (EAN) : 4012799512622
Hersteller: MAICO
LGA 62/22 Innengitter
Artikelnummer: 0151.0262
Menge: 1,000 Stck

**10.1057 LGZ 42/1 Innengitter Zuluftgitter für Kombination mit Einbaukasten EK 42/22**
Innengitter mit Frontrahmen.
Mit frontseitig senkrechten, drehbar gelagerten
Luftlenklamellen.
Regulierung des Luftstroms durch einstellbaren
Schlitzschieber.
Notwendiges Zubehör: Einbaukasten EK.
Technische Daten
Luftrichtung : Belüftung
Sinnvoller Luftdurchsatz bei 75% Öffnung des
Schlitzschiebers : 100 m3/h - 350 m3/h
Einbau : innen
Einbauort : Wand / Kanal
Material : Stahlblech, einbrennlackiert
Farbe : lichtgrau
Gewicht : 2 kg
Breite : 450 mm
Höhe : 160 mm
Tiefe : 61 mm
Verpackungseinheit : 1 Stück
Sortiment : D
GTIN (EAN) : 4012799512639
Hersteller: MAICO
LGZ 42/12 Innengitter
Artikelnummer: 0151.0263
Menge: 1,000 Stck

**10.1058 LGZ 62/1 Innengitter Zuluftgitter für Kombination mit Einbaukasten EK 62/12**
Innengitter mit Frontrahmen.
Mit frontseitig senkrechten, drehbar gelagerten
Luftlenklamellen.
Regulierung des Luftstroms durch einstellbaren
Schlitzschieber.
Notwendiges Zubehör: Einbaukasten EK.
Technische Daten
Luftrichtung : Belüftung
Sinnvoller Luftdurchsatz bei 75% Öffnung des
Schlitzschiebers : 200 m3/h - 500 m3/h
Einbau : innen
Einbauort : Wand / Kanal
Material : Stahlblech, einbrennlackiert
Farbe : lichtgrau
Gewicht : 2,9 kg
Breite : 650 mm
Höhe : 160 mm
Tiefe : 61 mm
Verpackungseinheit : 1 Stück
Sortiment : D
GTIN (EAN) : 4012799512646
Hersteller: MAICO
LGZ 62/12 Innengitter
Artikelnummer: 0151.0264
Menge: 1,000 Stck

**10.1059 LGZ 62/2 Innengitter Zuluftgitter für Kombination mit Einbaukasten EK 62/22**
Innengitter mit Frontrahmen.
Mit frontseitig senkrechten, drehbar gelagerten
Luftlenklamellen.
Regulierung des Luftstroms durch einstellbaren
Schlitzschieber.
Notwendiges Zubehör: Einbaukasten EK.
Technische Daten
Luftrichtung : Belüftung
Sinnvoller Luftdurchsatz bei 75% Öffnung des
Schlitzschiebers : 300 m3/h - 1000 m3/h
Einbau : innen
Einbauort : Wand / Kanal
Material : Stahlblech, einbrennlackiert
Farbe : lichtgrau
Gewicht : 4,7 kg
Breite : 650 mm
Höhe : 260 mm
Tiefe : 61 mm
Verpackungseinheit : 1 Stück
Sortiment : D
GTIN (EAN) : 4012799512653
Hersteller: MAICO
LGZ 62/22 Innengitter
Artikelnummer: 0151.0265
Menge: 1,000 Stck

**10.1060 EK 42/12 Einbaukasten Einbaukasten zur Montage in abgehängte Decken in Kombination mit den I**
Einbaukasten zur Montage in abgehängte Decken.
Zur Kombination mit den Innengittern LGA und LGZ.
Technische Daten
Einbau : innen
Material : Stahlblech, verzinkt
Gewicht : 2,8 kg
Breite : 448 mm
Höhe : 149 mm
Tiefe : 244 mm
Verpackungseinheit : 1 Stück
Sortiment : C
GTIN (EAN) : 4012799490845
Hersteller: MAICO
EK 42/12 Einbaukasten
Artikelnummer: 0149.0084
Menge: 1,000 Stck

**10.1061 EK 62/12 Einbaukasten Einbaukasten zur Montage in abgehängte Decken in Kombination mit den I**
Einbaukasten zur Montage in abgehängte Decken.
Zur Kombination mit den Innengittern LGA und LGZ.
Technische Daten
Einbau : innen
Material : Stahlblech, verzinkt
Gewicht : 3,9 kg
Breite : 650 mm
Höhe : 149 mm
Tiefe : 244 mm
Verpackungseinheit : 1 Stück
Sortiment : C
GTIN (EAN) : 4012799490852
Hersteller: MAICO
EK 62/12 Einbaukasten
Artikelnummer: 0149.0085
Menge: 1,000 Stck

**10.1062 EK 62/22 Einbaukasten Einbaukasten zur Montage in abgehängte Decken in Kombination mit den I**
Einbaukasten zur Montage in abgehängte Decken.
Zur Kombination mit den Innengittern LGA und LGZ.
Technische Daten
Einbau : innen
Material : Stahlblech, verzinkt
Gewicht : 5,6 kg
Breite : 650 mm
Höhe : 247 mm
Tiefe : 333 mm
Verpackungseinheit : 1 Stück
Sortiment : C
GTIN (EAN) : 4012799490869
Hersteller: MAICO
EK 62/22 Einbaukasten
Artikelnummer: 0149.0086
Menge: 1,000 Stck

**10.1063 FFE 10 Fettfilterelement für Abluft Fettfilterelement für Abluft als Vorsatz vor Tellerventile DN 100, Bre**
Formschönes Fettfilterelement als Vorsatzelement für
Abluft-Tellerventile mit max. Bautiefe von 20 mm oder
als eigenständiges Bauteil einsetzbar.
Mit integrierter abnehmbarer Fettfilter-Kassette.
Ausbau der Kassette ohne Werkzeug möglich.
Mit 4 rückseitigen Befestigungsösen.
Fettfilter-Kassette mit heißem Wasser reinigbar z.B. in
Spülbecken oder Geschirrspüler.
Einfache Wand- oder Deckenmontage.
Zum Einsatz in Küchen und Teeküchen.
Technische Daten
Luftrichtung : Entlüftung
Einbauort : Wand / Decke
Material Gehäuse : Stahlblech, pulverbeschichtet
Material Fettfilter-Kassette : Aluminiumgestrick mit
beidseitiger Streckmetallabdeckung
Farbe : reinweiß, ähnlich RAL 9010
Gewicht : 0,3 kg
Breite : 190 mm
Höhe : 185 mm
Tiefe : 50 mm
Verpackungseinheit : 1 Stück
Sortiment : C
GTIN (EAN) : 4012799925064
Hersteller: MAICO
FFE 10 Fettfilterelement für Abluft
Artikelnummer: 0092.0506
Menge: 1,000 Stck

**10.1064 ZDK 25 Dunkelkammervorsatz Dunkelkammer-Vorsatz zur Lichtabschirmung an der Lüftungsöffnung, Stah**
Dunkelkammervorsatz zur Lichtabschirmung an der
Lüftungsöffnung.
Montage im Rauminneren notwendig.
Technische Daten
Luftrichtung : Entlüftung
Einbau : innen
Einbauort : Wand / Decke
Einbauart : Aufputz
Material : Stahlblech, pulverbeschichtet
Farbe : schwarz
Gewicht : 8,6 kg
Breite : 483 mm
Höhe : 483 mm
Tiefe : 254 mm
Verpackungseinheit : 1 Stück
Sortiment : C
GTIN (EAN) : 4012799933502
Hersteller: MAICO
ZDK 25 Dunkelkammervorsatz
Artikelnummer: 0093.0350
Menge: 1,000 Stck

**10.1065 AFR 75 Aluminium-Flexrohr Flexibles, fünflagig verrilltes Aluminiumrohr DN 75 als Anschlussleitu**
Flexibles fünflagig verrilltes Aluminiumrohr zum
Einsatz als Anschlussleitung an die Hauptleitung gemäß
DIN 18017-3.
Nicht brennbar gemäß DIN 4102 Klasse A1.
Längenangaben: gestreckte Länge.
Technische Daten
Max. Betriebsdruck : 2.500 Pa
Einbauart : Unterputz
Material : Aluminium
Gewicht : 0,4 kg
Geeignet für Nennweite : 75 mm
Länge : 3 m
Breite : 3.000 mm
Höhe : 80 mm
Tiefe : 80 mm
Umgebungstemperatur : 100  C
Verpackungseinheit : 1 Stück
Sortiment : B
GTIN (EAN) : 4012799550884
Hersteller: MAICO
AFR 75 Aluminium-Flexrohr
Artikelnummer: 0055.0088
Menge: 1,000 Stck

**10.1066 AFR 80 Aluminium-Flexrohr Flexibles, fünflagig verrilltes Aluminiumrohr DN 80 als Anschlussleitu**
Flexibles fünflagig verrilltes Aluminiumrohr zum
Einsatz als Anschlussleitung an die Hauptleitung gemäß
DIN 18017-3.
Nicht brennbar gemäß DIN 4102 Klasse A1.
Längenangaben: gestreckte Länge.
Technische Daten
Max. Betriebsdruck : 2.500 Pa
Einbauart : Unterputz
Material : Aluminium
Gewicht : 0,4 kg
Geeignet für Nennweite : 80 mm
Länge : 3 m
Breite : 3.000 mm
Höhe : 90 mm
Tiefe : 90 mm
Umgebungstemperatur : 100  C
Verpackungseinheit : 1 Stück
Sortiment : B
GTIN (EAN) : 4012799550921
Hersteller: MAICO
AFR 80 Aluminium-Flexrohr
Artikelnummer: 0055.0092
Menge: 1,000 Stck

**10.1067 AFR 100 Aluminium-Flexrohr Flexibles, fünflagig verrilltes Aluminiumrohr DN 100 als Anschlussleit**
Flexibles fünflagig verrilltes Aluminiumrohr zum
Einsatz als Anschlussleitung an die Hauptleitung gemäß
DIN 18017-3.
Nicht brennbar gemäß DIN 4102 Klasse A1.
Längenangaben: gestreckte Länge.
Technische Daten
Max. Betriebsdruck : 2.500 Pa
Einbauart : Unterputz
Material : Aluminium
Gewicht : 0,9 kg
Geeignet für Nennweite : 100 mm
Länge : 10 m
Breite : 10.000 mm
Höhe : 115 mm
Tiefe : 115 mm
Umgebungstemperatur : 100  C
Verpackungseinheit : 1 Stück
Sortiment : C
GTIN (EAN) : 4012799550907
Hersteller: MAICO
AFR 100 Aluminium-Flexrohr
Artikelnummer: 0055.0090
Menge: 1,000 Stck

**10.1068 AFR 125 Aluminium-Flexrohr Flexibles, fünflagig verrilltes Aluminiumrohr DN 125 als Anschlussleit**
Flexibles fünflagig verrilltes Aluminiumrohr zum
Einsatz als Anschlussleitung an die Hauptleitung gemäß
DIN 18017-3.
Nicht brennbar gemäß DIN 4102 Klasse A1.
Längenangaben: gestreckte Länge.
Technische Daten
Max. Betriebsdruck : 2.500 Pa
Einbauart : Unterputz
Material : Aluminium
Gewicht : 1,1 kg
Geeignet für Nennweite : 125 mm
Länge : 10 m
Breite : 10.000 mm
Höhe : 135 mm
Tiefe : 135 mm
Umgebungstemperatur : 100  C
Verpackungseinheit : 1 Stück
Sortiment : C
GTIN (EAN) : 4012799550914
Hersteller: MAICO
AFR 125 Aluminium-Flexrohr
Artikelnummer: 0055.0091
Menge: 1,000 Stck

**10.1069 AFR 150 Aluminium-Flexrohr Flexibles, fünflagig verrilltes Aluminiumrohr DN 150 als Anschlussleit**
Flexibles fünflagig verrilltes Aluminiumrohr zum
Einsatz als Anschlussleitung an die Hauptleitung gemäß
DIN 18017-3.
Nicht brennbar gemäß DIN 4102 Klasse A1.
Längenangaben: gestreckte Länge.
Technische Daten
Max. Betriebsdruck : 2.500 Pa
Einbauart : Unterputz
Material : Aluminium
Gewicht : 1,3 kg
Geeignet für Nennweite : 150 mm
Länge : 10 m
Breite : 10.000 mm
Höhe : 155 mm
Tiefe : 155 mm
Umgebungstemperatur : 100  C
Verpackungseinheit : 1 Stück
Sortiment : C
GTIN (EAN) : 4012799550938
Hersteller: MAICO
AFR 150 Aluminium-Flexrohr
Artikelnummer: 0055.0093
Menge: 1,000 Stck

**10.1070 SVR 125 Steckverbinder für Rohre Steckverbinder inkl. Lippendichtung, DN 125, zum Anschluss von Wickelf**
Steckverbinder für Wickelfalzrohre, inkl.
Lippendichtungen.
Z. B. zum Anschluss der zentralen Lüftungsgeräte WS
150, WS 160 Flat oder WS 170 an Wickelfalzrohre.
Technische Daten
Einbauart : Unterputz
Material : Stahlblech
Gewicht : 0,167 kg
Nennweite : 125 mm
Breite : 125 mm
Höhe : 125 mm
Tiefe : 130 mm
Umgebungstemperatur : 60  C
Verpackungseinheit : 1 Stück
Sortiment : K
GTIN (EAN) : 4012799551836
Hersteller: MAICO
SVR 125 Steckverbinder für Rohre
Artikelnummer: 0055.0183
Menge: 1,000 Stck

**10.1071 SVR 160 Steckverbinder für Rohre Steckverbinder inkl. Lippendichtung, DN 160, zum Anschluss von Wickelf**
Steckverbinder für Wickelfalzrohre, inkl.
Lippendichtungen.
Z. B. zum Anschluss der zentralen Lüftungsgeräte WR 310
/ WR 410, WS 320 und WS 470 an Wickelfalzrohre.
Technische Daten
Einbauart : Unterputz
Material : Stahlblech
Gewicht : 0,208 kg
Nennweite : 160 mm
Breite : 160 mm
Höhe : 160 mm
Tiefe : 160 mm
Umgebungstemperatur : 60  C
Verpackungseinheit : 1 Stück
Sortiment : K
GTIN (EAN) : 4012799551850
Hersteller: MAICO
SVR 160 Steckverbinder für Rohre
Artikelnummer: 0055.0185
Menge: 1,000 Stck

**10.1072 B45-125 45 Bogen, gezogen 45 -Bogen, gezogen inkl. Lippendichtung, DN 125, zum Anschluss von Wic**
45 -Bogen, gezogen, inkl. Lippendichtungen. Für
Wickelfalzrohre.
Z. B. zum Anschluss der zentralen Lüftungsgeräte WS
150, WS 160 Flat oder WS 170 an Wickelfalzrohre als
Alternative zum Steckverbinder SVR 125.
Technische Daten
Einbauart : Unterputz
Material : Stahlblech
Gewicht : 0,5 kg
Nennweite : 125 mm
Breite : 235 mm
Höhe : 175 mm
Tiefe : 130 mm
Umgebungstemperatur : 60  C
Verpackungseinheit : 1 Stück
Sortiment : K
GTIN (EAN) : 4012799553267
Hersteller: MAICO
B45-125 45  Bogen, gezogen
Artikelnummer: 0055.0326
Menge: 1,000 Stck

**10.1073 B90-125 90 -Bogen, gezogen 90 -Bogen, gezogen inkl. Lippendichtung, DN 125, zum Anschluss von Wic**
90 -Bogen, gezogen, inkl. Lippendichtungen. Für
Wickelfalzrohre.
Z. B. zum Anschluss der zentralen Lüftungsgeräte WS
150, WS 160 Flat oder WS 170 an Wickelfalzrohre als
Alternative zum Steckverbinder SVR 125.
Technische Daten
Einbauart : Unterputz
Material : Stahlblech
Gewicht : 0,595 kg
Nennweite : 125 mm
Breite : 235 mm
Höhe : 235 mm
Tiefe : 235 mm
Umgebungstemperatur : 60  C
Verpackungseinheit : 1 Stück
Sortiment : K
GTIN (EAN) : 4012799553120
Hersteller: MAICO
B90-125 90 -Bogen, gezogen
Artikelnummer: 0055.0312
Menge: 1,000 Stck

**10.1074 B90-160 90 -Bogen, gezogen 90 -Bogen, gezogen inkl. Lippendichtung, DN 160, zum Anschluss von Wic**
90 -Bogen, gezogen, inkl. Lippendichtungen. Für
Wickelfalzrohre.
Z. B. zum Anschluss der Lüftungsgeräte WR 310 / WR 410,
WS 320 und WS 470 an Wickelfalzrohre als Alternative
zum Steckverbinder SVR 160.
Technische Daten
Einbauart : Unterputz
Material : Stahlblech
Gewicht : 0,934 kg
Nennweite : 160 mm
Breite : 285 mm
Höhe : 285 mm
Tiefe : 285 mm
Umgebungstemperatur : 60  C
Verpackungseinheit : 1 Stück
Sortiment : K
GTIN (EAN) : 4012799553144
Hersteller: MAICO
B90-160 90 -Bogen, gezogen
Artikelnummer: 0055.0314
Menge: 1,000 Stck

**10.1075 USAN80/1 Übergangsstück, asymmetrisch Asymmetrisches Übergangsstück 80/150 auf D=100 mm, Stahlblech, sendzim**
Merkmale:
Übergangsstück von rund auf rechteckig.
Rechteckig: Muffenmaß.
Rund (asymmetrisch): Nippelmaß.
Oberfläche: sendzimirverzinkt.
Geeignet für Verbindung mit Einschubadapter MF-WE.
Technische Daten
Einbauart : Unterputz
Material : Stahlblech, sendzimirverzinkt
Gewicht : 0,38 kg
Nennweite : 100 mm
Kanalmaß : 150 mm x  x 80 mm
Breite : 152 mm
Höhe : 103 mm
Tiefe : 200 mm
Verpackungseinheit : 1 Stück
Sortiment : K
GTIN (EAN) : 4012799556688
Hersteller: MAICO
USAN80/150/100 Übergangsstück, asymmetrisch
Artikelnummer: 0055.0668
Menge: 1,000 Stck

**10.1076 USAN80/2 Übergangsstück, asymmetrisch Asymmetrisches Übergangsstück 80/200 auf D=100 mm, Stahlblech, sendzim**
Merkmale:
Übergangsstück von rund auf rechteckig.
Rechteckig: Muffenmaß.
Rund (asymmetrisch): Nippelmaß.
Oberfläche: sendzimirverzinkt.
Geeignet für Verbindung mit Einschubadapter MF-WE.
Technische Daten
Einbauart : Unterputz
Material : Stahlblech, sendzimirverzinkt
Gewicht : 0,454 kg
Nennweite : 100 mm
Kanalmaß : 200 mm x  x 80 mm
Breite : 202 mm
Höhe : 103 mm
Tiefe : 200 mm
Verpackungseinheit : 1 Stück
Sortiment : K
GTIN (EAN) : 4012799556718
Hersteller: MAICO
USAN80/200/100 Übergangsstück, asymmetrisch
Artikelnummer: 0055.0671
Menge: 1,000 Stck

**10.1077 USAN80/2 Übergangsstück, asymmetrisch Asymmetrisches Übergangsstueck 80/200 auf D=125 mm, Stahlblech, sendzi**
Merkmale:
Übergangsstück von rund auf rechteckig.
Rechteckig: Muffenmaß.
Rund (asymmetrisch): Nippelmaß.
Oberfläche: sendzimirverzinkt.
Geeignet für Verbindung mit Einschubadapter MF-WE.
Technische Daten
Einbauart : Unterputz
Material : Stahlblech, sendzimirverzinkt
Gewicht : 0,58 kg
Nennweite : 125 mm
Kanalmaß : 200 mm x  x 80 mm
Breite : 200 mm
Höhe : 200 mm
Tiefe : 130 mm
Verpackungseinheit : 1 Stück
Sortiment : K
GTIN (EAN) : 4012799556725
Hersteller: MAICO
USAN80/200/125 Übergangsstück, asymmetrisch
Artikelnummer: 0055.0672
Menge: 1,000 Stck

**10.1078 AB 125-1 Abzweigstück 90 90 -Abzweigstück für Wickelfalzrohre, inkl. Lippendichtung, DN 125 / 1**
90 -Abzweigstücke für Wickelfalzrohre, inkl.
Lippendichtung(en).
Für den Anschluss mehrerer Luftverteiler an einen Zu-
oder Abluftstrang.
Technische Daten
Einbauart : Unterputz
Material : Stahlblech
Gewicht : 0,52 kg
Breite : 250 mm
Höhe : 182 mm
Tiefe : 182 mm
Nennweite Durchgang : 125 mm
Nennweite Abzweig : 125 mm
Umgebungstemperatur : 60  C
Verpackungseinheit : 1 Stück
Sortiment : K
GTIN (EAN) : 4012799553557
Hersteller: MAICO
AB 125-125 Abzweigstück 90
Artikelnummer: 0055.0355
Menge: 1,000 Stck

**10.1079 AB 160-1 Abzweigstück 90 90 -Abzweigstück für Wickelfalzrohre, inkl. Lippendichtung, DN 160 / 1**
90 -Abzweigstücke für Wickelfalzrohre, inkl.
Lippendichtung(en).
Für den Anschluss mehrerer Luftverteiler an einen Zu-
oder Abluftstrang.
Technische Daten
Einbauart : Unterputz
Material : Stahlblech
Gewicht : 0,65 kg
Breite : 250 mm
Höhe : 220 mm
Tiefe : 220 mm
Nennweite Durchgang : 125 mm
Nennweite Abzweig : 125 mm
Umgebungstemperatur : 60  C
Verpackungseinheit : 1 Stück
Sortiment : K
GTIN (EAN) : 4012799553694
Hersteller: MAICO
AB 160-125 Abzweigstück 90
Artikelnummer: 0055.0369
Menge: 1,000 Stck

**10.1080 AB 160-1 Abzweigstück 90 90 -Abzweigstück für Wickelfalzrohre, inkl. Lippendichtung, DN 160 / 1**
90 -Abzweigstücke für Wickelfalzrohre, inkl.
Lippendichtung(en).
Für den Anschluss mehrerer Luftverteiler an einen Zu-
oder Abluftstrang.
Technische Daten
Einbauart : Unterputz
Material : Stahlblech
Gewicht : 0,75 kg
Breite : 278 mm
Höhe : 215 mm
Tiefe : 215 mm
Nennweite Durchgang : 125 mm
Nennweite Abzweig : 125 mm
Umgebungstemperatur : 60  C
Verpackungseinheit : 1 Stück
Sortiment : K
GTIN (EAN) : 4012799553717
Hersteller: MAICO
AB 160-160 Abzweigstück 90
Artikelnummer: 0055.0371
Menge: 1,000 Stck

**10.1081 ABLS 160 Wärmegedämmter Aufsatzbogen mit langem Schenkel Wärmegedämmter Aufsatzbogen mit langem Schenkel, DN 160, sehr platzspa**
Spezieller hoch wärmegedämmter 90 -Aufsatzbogen mit
langem Schenkel für Wärmerückgewinnungsgeräte mit
Anschlussdurchmesser 160 mm.
Sehr vorteilhaft und platzsparend bei der Montage im
Bereich der Lüftungsgeräte-Anschlüsse bei schwierigen
beengten Einbausituationen.
Geeignet für universellen Einsatz und zur Verbindung
verschiedenster Lüftungsrohr-Materialien.
Alternative zu Wickelfalzrohrbogen-Konstruktion mit
aufwendiger nachträglicher Wärmedämmung.
Hohe Funktionalität und Flexibilität sowie einfache und
schnelle Montage.
Einfaches Ablängen des Aufsatzbogen-Schenkels mittels
Cutter-Messer oder Handbügelsäge bedingt durch
integrierte eingelassene Führungs-Nuten.
Technische Daten
Luftrichtung : Be- und Entlüftung
Volumenstrom : 470 m3/h
Einbauart : Unterputz
Material : EPP-Schaum
Farbe : schwarz
Gewicht : 0,6 kg
Nennweite : 160 mm
Außendurchmesser : 220 mm
Breite : 294 mm
Höhe : 528 mm
Tiefe : 220 mm
Wandstärke : 30 mm
Fördermitteltemperatur : -20  C bis 60  C
Umgebungstemperatur : 0  C bis 40  C
Wärmeleitzahl : 0,040 W/m*K
Verpackungseinheit : 1 Stück
Sortiment : K
GTIN (EAN) : 4012799580485
Hersteller: MAICO
ABLS 160 Wärmegedämmter Aufsatzbogen mit langem
Schenkel
Artikelnummer: 0058.0048
Menge: 1,000 Stck

**10.1082 ELM 10 Elastische Manschette Elastische Manschette zur schall- und vibrationsgedämpften Montage von**
Elastische Manschetten zur schall- und
vibrationsgedämpften Montage von Rohrventilatoren ERM.
Mit 2 Spannbändern.
ELM...: Aus Kunststoff.
ELM ... Ex: Aus antistatischem Material zum Einsatz in
explosionsgefährdeten Bereichen.
Technische Daten
Material : Kunststoff
Farbe : silbergrau
Gewicht : 0,1 kg
Geeignet für Nennweite : 100 mm
Breite : 110 mm
Höhe : 110 mm
Tiefe : 100 mm
Umgebungstemperatur : 50  C
Verpackungseinheit : 1 Stück
Sortiment : C
GTIN (EAN) : 4012799921219
Hersteller: MAICO
ELM 10 Elastische Manschette
Artikelnummer: 0092.0121
Menge: 1,000 Stck

**10.1083 ELM 12 Elastische Manschette Elastische Manschette zur schall- und vibrationsgedämpften Montage von**
Elastische Manschetten zur schall- und
vibrationsgedämpften Montage von Rohrventilatoren ERM.
Mit 2 Spannbändern.
ELM...: Aus Kunststoff.
ELM ... Ex: Aus antistatischem Material zum Einsatz in
explosionsgefährdeten Bereichen.
Technische Daten
Material : Kunststoff
Farbe : silbergrau
Gewicht : 0,1 kg
Geeignet für Nennweite : 125 mm
Breite : 125 mm
Höhe : 125 mm
Tiefe : 110 mm
Umgebungstemperatur : 50  C
Verpackungseinheit : 1 Stück
Sortiment : C
GTIN (EAN) : 4012799921226
Hersteller: MAICO
ELM 12 Elastische Manschette
Artikelnummer: 0092.0122
Menge: 1,000 Stck

**10.1084 ELM 15 Elastische Manschette Elastische Manschette zur schall- und vibrationsgedämpften Montage von**
Elastische Manschetten zur schall- und
vibrationsgedämpften Montage von Rohrventilatoren ERM.
Mit 2 Spannbändern.
ELM...: Aus Kunststoff.
ELM ... Ex: Aus antistatischem Material zum Einsatz in
explosionsgefährdeten Bereichen.
Technische Daten
Material : Kunststoff
Farbe : silbergrau
Gewicht : 0,1 kg
Geeignet für Nennweite : 150 mm
Breite : 150 mm
Höhe : 150 mm
Tiefe : 110 mm
Umgebungstemperatur : 50  C
Verpackungseinheit : 1 Stück
Sortiment : C
GTIN (EAN) : 4012799921172
Hersteller: MAICO
ELM 15 Elastische Manschette
Artikelnummer: 0092.0117
Menge: 1,000 Stck

**10.1085 ELM 18 Elastische Manschette Elastische Manschette zur schall- und vibrationsgedämpften Montage von**
Elastische Manschetten zur schall- und
vibrationsgedämpften Montage von Rohrventilatoren ERM.
Mit 2 Spannbändern.
ELM...: Aus Kunststoff.
ELM ... Ex: Aus antistatischem Material zum Einsatz in
explosionsgefährdeten Bereichen.
Technische Daten
Material : Kunststoff
Farbe : silbergrau
Gewicht : 0,1 kg
Geeignet für Nennweite : 180 mm
Breite : 180 mm
Höhe : 180 mm
Tiefe : 110 mm
Umgebungstemperatur : 50  C
Verpackungseinheit : 1 Stück
Sortiment : C
GTIN (EAN) : 4012799921585
Hersteller: MAICO
ELM 18 Elastische Manschette
Artikelnummer: 0092.0158
Menge: 1,000 Stck

**10.1086 ELM 20 Elastische Manschette Elastische Manschette zur schall- und vibrationsgedämpften Montage von**
Elastische Manschetten zur schall- und
vibrationsgedämpften Montage von Rohrventilatoren ERM.
Mit 2 Spannbändern.
ELM...: Aus Kunststoff.
ELM ... Ex: Aus antistatischem Material zum Einsatz in
explosionsgefährdeten Bereichen.
Technische Daten
Material : Kunststoff
Farbe : silbergrau
Gewicht : 0,1 kg
Geeignet für Nennweite : 200 mm
Breite : 200 mm
Höhe : 200 mm
Tiefe : 110 mm
Umgebungstemperatur : 50  C
Verpackungseinheit : 1 Stück
Sortiment : C
GTIN (EAN) : 4012799921189
Hersteller: MAICO
ELM 20 Elastische Manschette
Artikelnummer: 0092.0118
Menge: 1,000 Stck

**10.1087 ELM 25 Elastische Manschette Elastische Manschette zur schall- und vibrationsgedämpften Montage von**
Elastische Manschetten zur schall- und
vibrationsgedämpften Montage von Rohrventilatoren ERM.
Mit 2 Spannbändern.
ELM...: Aus Kunststoff.
ELM ... Ex: Aus antistatischem Material zum Einsatz in
explosionsgefährdeten Bereichen.
Technische Daten
Material : Kunststoff
Farbe : silbergrau
Gewicht : 0,1 kg
Geeignet für Nennweite : 250 mm
Breite : 250 mm
Höhe : 250 mm
Tiefe : 110 mm
Umgebungstemperatur : 50  C
Verpackungseinheit : 1 Stück
Sortiment : C
GTIN (EAN) : 4012799921196
Hersteller: MAICO
ELM 25 Elastische Manschette
Artikelnummer: 0092.0119
Menge: 1,000 Stck

**10.1088 ELM 28 Elastische Manschette Elastische Manschette zur schall- und vibrationsgedämpften Montage von**
Elastische Manschetten zur schall- und
vibrationsgedämpften Montage von Rohrventilatoren ERM.
Mit 2 Spannbändern.
ELM...: Aus Kunststoff.
ELM ... Ex: Aus antistatischem Material zum Einsatz in
explosionsgefährdeten Bereichen.
Technische Daten
Material : Kunststoff
Farbe : silbergrau
Gewicht : 0,1 kg
Geeignet für Nennweite : 280 mm
Breite : 280 mm
Höhe : 280 mm
Tiefe : 110 mm
Umgebungstemperatur : 50  C
Verpackungseinheit : 1 Stück
Sortiment : C
GTIN (EAN) : 4012799921202
Hersteller: MAICO
ELM 28 Elastische Manschette
Artikelnummer: 0092.0120
Menge: 1,000 Stck

**10.1089 ELM 10 E Elastische Manschette Elastische Manschette mit 2 Spannbändern, DN 100, für den Einsatz in e**
Elastische Manschetten zur schall- und
vibrationsgedämpften Montage von Rohrventilatoren ERM.
Mit 2 Spannbändern.
ELM...: Aus Kunststoff.
ELM ... Ex: Aus antistatischem Material zum Einsatz in
explosionsgefährdeten Bereichen.
Technische Daten
Material : Kunststoff, antistatisch
Farbe : silbergrau
Gewicht : 0,1 kg
Geeignet für Nennweite : 100 mm
Breite : 100 mm
Höhe : 100 mm
Tiefe : 110 mm
Umgebungstemperatur : 50  C
Ex-Ausführung : antistatisch
Verpackungseinheit : 1 Stück
Sortiment : C
GTIN (EAN) : 4012799922612
Hersteller: MAICO
ELM 10 Ex Elastische Manschette
Artikelnummer: 0092.0261
Menge: 1,000 Stck

**10.1090 ELM 12 E Elastische Manschette Elastische Manschette mit 2 Spannbändern, DN 125, für den Einsatz in e**
Elastische Manschetten zur schall- und
vibrationsgedämpften Montage von Rohrventilatoren ERM.
Mit 2 Spannbändern.
ELM...: Aus Kunststoff.
ELM ... Ex: Aus antistatischem Material zum Einsatz in
explosionsgefährdeten Bereichen.
Technische Daten
Material : Kunststoff, antistatisch
Farbe : silbergrau
Gewicht : 0,1 kg
Geeignet für Nennweite : 125 mm
Breite : 125 mm
Höhe : 125 mm
Tiefe : 110 mm
Umgebungstemperatur : 50  C
Ex-Ausführung : antistatisch
Verpackungseinheit : 1 Stück
Sortiment : C
GTIN (EAN) : 4012799922629
Hersteller: MAICO
ELM 12 Ex Elastische Manschette
Artikelnummer: 0092.0262
Menge: 1,000 Stck

**10.1091 ELM 14 E Elastische Manschette Elastische Manschette mit 2 Spannbändern, DN 140, für den Einsatz in e**
Elastische Manschetten zur schall- und
vibrationsgedämpften Montage von Rohrventilatoren ERM.
Mit 2 Spannbändern.
ELM...: Aus Kunststoff.
ELM ... Ex: Aus antistatischem Material zum Einsatz in
explosionsgefährdeten Bereichen.
Technische Daten
Material : Kunststoff, antistatisch
Farbe : silbergrau
Gewicht : 0,1 kg
Geeignet für Nennweite : 140 mm
Breite : 140 mm
Höhe : 140 mm
Tiefe : 110 mm
Umgebungstemperatur : 50  C
Ex-Ausführung : antistatisch
Verpackungseinheit : 1 Stück
Sortiment : C
GTIN (EAN) : 4012799922469
Hersteller: MAICO
ELM 14 Ex Elastische Manschette
Artikelnummer: 0092.0246
Menge: 1,000 Stck

**10.1092 ELM 15 E Elastische Manschette Elastische Manschette mit 2 Spannbändern, DN 150, für den Einsatz in e**
Elastische Manschetten zur schall- und
vibrationsgedämpften Montage von Rohrventilatoren ERM.
Mit 2 Spannbändern.
ELM...: Aus Kunststoff.
ELM ... Ex: Aus antistatischem Material zum Einsatz in
explosionsgefährdeten Bereichen.
Technische Daten
Material : Kunststoff, antistatisch
Farbe : silbergrau
Gewicht : 0,1 kg
Geeignet für Nennweite : 150 mm
Breite : 150 mm
Höhe : 150 mm
Tiefe : 110 mm
Umgebungstemperatur : 50  C
Ex-Ausführung : antistatisch
Verpackungseinheit : 1 Stück
Sortiment : C
GTIN (EAN) : 4012799922445
Hersteller: MAICO
ELM 15 Ex Elastische Manschette
Artikelnummer: 0092.0244
Menge: 1,000 Stck

**10.1093 ELM 16 E Elastische Manschette Elastische Manschette mit 2 Spannbändern, DN 160, für den Einsatz in e**
Elastische Manschetten zur schall- und
vibrationsgedämpften Montage von Rohrventilatoren ERM.
Mit 2 Spannbändern.
ELM...: Aus Kunststoff.
ELM ... Ex: Aus antistatischem Material zum Einsatz in
explosionsgefährdeten Bereichen.
Technische Daten
Material : Kunststoff, antistatisch
Farbe : silbergrau
Gewicht : 0,1 kg
Geeignet für Nennweite : 160 mm
Breite : 160 mm
Höhe : 160 mm
Tiefe : 110 mm
Umgebungstemperatur : 50  C
Ex-Ausführung : antistatisch
Verpackungseinheit : 1 Stück
Sortiment : C
GTIN (EAN) : 4012799922476
Hersteller: MAICO
ELM 16 Ex Elastische Manschette
Artikelnummer: 0092.0247
Menge: 1,000 Stck

**10.1094 ELM 18 E Elastische Manschette Elastische Manschette mit 2 Spannbändern, DN 180, für den Einsatz in e**
Elastische Manschetten zur schall- und
vibrationsgedämpften Montage von Rohrventilatoren ERM.
Mit 2 Spannbändern.
ELM...: Aus Kunststoff.
ELM ... Ex: Aus antistatischem Material zum Einsatz in
explosionsgefährdeten Bereichen.
Technische Daten
Material : Kunststoff, antistatisch
Farbe : silbergrau
Gewicht : 0,1 kg
Geeignet für Nennweite : 180 mm
Breite : 180 mm
Höhe : 180 mm
Tiefe : 110 mm
Umgebungstemperatur : 50  C
Ex-Ausführung : antistatisch
Verpackungseinheit : 1 Stück
Sortiment : C
GTIN (EAN) : 4012799922452
Hersteller: MAICO
ELM 18 Ex Elastische Manschette
Artikelnummer: 0092.0245
Menge: 1,000 Stck

**10.1095 ELM 20 E Elastische Manschette Elastische Manschette mit 2 Spannbändern, DN 200, für den Einsatz in e**
Elastische Manschetten zur schall- und
vibrationsgedämpften Montage von Rohrventilatoren ERM.
Mit 2 Spannbändern.
ELM...: Aus Kunststoff.
ELM ... Ex: Aus antistatischem Material zum Einsatz in
explosionsgefährdeten Bereichen.
Technische Daten
Material : Kunststoff, antistatisch
Farbe : silbergrau
Gewicht : 0,1 kg
Geeignet für Nennweite : 200 mm
Breite : 200 mm
Höhe : 200 mm
Tiefe : 110 mm
Umgebungstemperatur : 50  C
Ex-Ausführung : antistatisch
Verpackungseinheit : 1 Stück
Sortiment : C
GTIN (EAN) : 4012799922483
Hersteller: MAICO
ELM 20 Ex Elastische Manschette
Artikelnummer: 0092.0248
Menge: 1,000 Stck

**10.1096 ELM 25 E Elastische Manschette Elastische Manschette mit 2 Spannbändern, DN 250, für den Einsatz in e**
Elastische Manschetten zur schall- und
vibrationsgedämpften Montage von Rohrventilatoren ERM.
Mit 2 Spannbändern.
ELM...: Aus Kunststoff.
ELM ... Ex: Aus antistatischem Material zum Einsatz in
explosionsgefährdeten Bereichen.
Technische Daten
Material : Kunststoff, antistatisch
Farbe : silbergrau
Gewicht : 0,1 kg
Geeignet für Nennweite : 250 mm
Breite : 250 mm
Höhe : 250 mm
Tiefe : 110 mm
Umgebungstemperatur : 50  C
Ex-Ausführung : antistatisch
Verpackungseinheit : 1 Stück
Sortiment : C
GTIN (EAN) : 4012799922490
Hersteller: MAICO
ELM 25 Ex Elastische Manschette
Artikelnummer: 0092.0249
Menge: 1,000 Stck

**10.1097 ELA 18 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,2 kg
Geeignet für Nennweite : 180 mm
Breite : 232 mm
Höhe : 232 mm
Tiefe : 220 mm
Verpackungseinheit : 1 Stück
Sortiment : C
GTIN (EAN) : 4012799922834
Hersteller: MAICO
ELA 18 Elastischer Verbindungsstutzen
Artikelnummer: 0092.0283
Menge: 1,000 Stck

**10.1098 ELA 20 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1 kg
Geeignet für Nennweite : 200 mm
Breite : 254 mm
Höhe : 254 mm
Tiefe : 220 mm
Verpackungseinheit : 1 Stück
Sortiment : C
GTIN (EAN) : 4012799922650
Hersteller: MAICO
ELA 20 Elastischer Verbindungsstutzen
Artikelnummer: 0092.0265
Menge: 1,000 Stck

**10.1099 ELA 22 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,4 kg
Geeignet für Nennweite : 224 mm
Breite : 280 mm
Höhe : 280 mm
Tiefe : 220 mm
Verpackungseinheit : 1 Stück
Sortiment : C
GTIN (EAN) : 4012799922827
Hersteller: MAICO
ELA 22 Elastischer Verbindungsstutzen
Artikelnummer: 0092.0282
Menge: 1,000 Stck

**10.1100 ELA 25 Elastischer Verbindungsstutzen Elastischer Verbindungsstutzen zur schall- und vibrationsgedämpften Ve**
Elastische Verbindungsstutzen zur schall- und
vibrationsgedämpften Verbindung von Lüftungsleitungen.
Mit Flanschen an der Ventilatorseite.
Mit Steckstutzen an der Rohrseite.
ELA ..: Aus Kunststoff.
ELA .. Ex: Aus antistatischem Material zum Einsatz in
explosionsgefährdeten Bereichen.
Technische Daten
Material Flansch : Stahl, verzinkt
Material Manschette : Kunststoff
Gewicht : 1,5 kg
Geeignet für Nennweite : 250 mm
Breite : 304 mm
Höhe : 304 mm
Tiefe : 220 mm
Verpackungseinheit : 1 Stück
Sortiment : C
GTIN (EAN) : 4012799922667
Hersteller: MAICO
ELA 25 Elastischer Verbindungsstutzen
Artikelnummer: 0092.0266
Menge: 1,000 Stck

**10.1101 ELA 30 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,5 kg
Geeignet für Nennweite : 300 mm
Breite : 380 mm
Höhe : 380 mm
Tiefe : 220 mm
Verpackungseinheit : 1 Stück
Sortiment : C
GTIN (EAN) : 4012799922674
Hersteller: MAICO
ELA 30 Elastischer Verbindungsstutzen
Artikelnummer: 0092.0267
Menge: 1,000 Stck

**10.1102 ELA 31 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,5 kg
Geeignet für Nennweite : 315 mm
Breite : 380 mm
Höhe : 380 mm
Tiefe : 220 mm
Verpackungseinheit : 1 Stück
Sortiment : C
GTIN (EAN) : 4012799922841
Hersteller: MAICO
ELA 31 Elastischer Verbindungsstutzen
Artikelnummer: 0092.0284
Menge: 1,000 Stck

**10.1103 ELA 35 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,6 kg
Geeignet für Nennweite : 355 mm
Breite : 420 mm
Höhe : 420 mm
Tiefe : 220 mm
Verpackungseinheit : 1 Stück
Sortiment : C
GTIN (EAN) : 4012799922681
Hersteller: MAICO
ELA 35 Elastischer Verbindungsstutzen
Artikelnummer: 0092.0268
Menge: 1,000 Stck

**10.1104 ELA 40 Elastischer Verbindungsstutzen Elastischer Verbindungsstutzen zur schall- und vibrationsgedämpften Ve**
Elastische Verbindungsstutzen zur schall- und
vibrationsgedämpften Verbindung von Lüftungsleitungen.
Mit Flanschen an der Ventilatorseite.
Mit Steckstutzen an der Rohrseite.
ELA ..: Aus Kunststoff.
ELA .. Ex: Aus antistatischem Material zum Einsatz in
explosionsgefährdeten Bereichen.
Technische Daten
Material Flansch : Stahl, verzinkt
Material Manschette : Kunststoff
Gewicht : 2,8 kg
Geeignet für Nennweite : 400 mm
Breite : 460 mm
Höhe : 460 mm
Tiefe : 220 mm
Verpackungseinheit : 1 Stück
Sortiment : C
GTIN (EAN) : 4012799922698
Hersteller: MAICO
ELA 40 Elastischer Verbindungsstutzen
Artikelnummer: 0092.0269
Menge: 1,000 Stck

**10.1105 ELA 45 Elastischer Verbindungsstutzen Elastischer Verbindungsstutzen zur schall- und vibrationsgedämpften Ve**
Elastische Verbindungsstutzen zur schall- und
vibrationsgedämpften Verbindung von Lüftungsleitungen.
Mit Flanschen an der Ventilatorseite.
Mit Steckstutzen an der Rohrseite.
ELA ..: Aus Kunststoff.
ELA .. Ex: Aus antistatischem Material zum Einsatz in
explosionsgefährdeten Bereichen.
Technische Daten
Material Flansch : Stahl, verzinkt
Material Manschette : Kunststoff
Gewicht : 3,3 kg
Geeignet für Nennweite : 450 mm
Breite : 510 mm
Höhe : 510 mm
Tiefe : 220 mm
Verpackungseinheit : 1 Stück
Sortiment : C
GTIN (EAN) : 4012799922704
Hersteller: MAICO
ELA 45 Elastischer Verbindungsstutzen
Artikelnummer: 0092.0270
Menge: 1,000 Stck

**10.1106 ELA 50 Elastischer Verbindungsstutzen Elastischer Verbindungsstutzen zur schall- und vibrationsgedämpften Ve**
Elastische Verbindungsstutzen zur schall- und
vibrationsgedämpften Verbindung von Lüftungsleitungen.
Mit Flanschen an der Ventilatorseite.
Mit Steckstutzen an der Rohrseite.
ELA ..: Aus Kunststoff.
ELA .. Ex: Aus antistatischem Material zum Einsatz in
explosionsgefährdeten Bereichen.
Technische Daten
Material Flansch : Stahl, verzinkt
Material Manschette : Kunststoff
Gewicht : 3,6 kg
Geeignet für Nennweite : 500 mm
Breite : 565 mm
Höhe : 565 mm
Tiefe : 220 mm
Verpackungseinheit : 1 Stück
Sortiment : C
GTIN (EAN) : 4012799922711
Hersteller: MAICO
ELA 50 Elastischer Verbindungsstutzen
Artikelnummer: 0092.0271
Menge: 1,000 Stck

**10.1107 ELA 56 Elastischer Verbindungsstutzen Elastischer Verbindungsstutzen zur schall- und vibrationsgedämpften Ve**
Elastische Verbindungsstutzen zur schall- und
vibrationsgedämpften Verbindung von Lüftungsleitungen.
Mit Flanschen an der Ventilatorseite.
Mit Steckstutzen an der Rohrseite.
ELA ..: Aus Kunststoff.
ELA .. Ex: Aus antistatischem Material zum Einsatz in
explosionsgefährdeten Bereichen.
Technische Daten
Material Flansch : Stahl, verzinkt
Material Manschette : Kunststoff
Gewicht : 5,9 kg
Geeignet für Nennweite : 560 mm
Breite : 664 mm
Höhe : 664 mm
Tiefe : 220 mm
Verpackungseinheit : 1 Stück
Sortiment : C
GTIN (EAN) : 4012799922728
Hersteller: MAICO
ELA 56 Elastischer Verbindungsstutzen
Artikelnummer: 0092.0272
Menge: 1,000 Stck

**10.1108 ELA 60 Elastischer Verbindungsstutzen Elastischer Verbindungsstutzen zur schall- und vibrationsgedämpften Ve**
Elastische Verbindungsstutzen zur schall- und
vibrationsgedämpften Verbindung von Lüftungsleitungen.
Mit Flanschen an der Ventilatorseite.
Mit Steckstutzen an der Rohrseite.
ELA ..: Aus Kunststoff.
ELA .. Ex: Aus antistatischem Material zum Einsatz in
explosionsgefährdeten Bereichen.
Technische Daten
Material Flansch : Stahl, verzinkt
Material Manschette : Kunststoff
Gewicht : 6,3 kg
Geeignet für Nennweite : 600 mm
Breite : 710 mm
Höhe : 710 mm
Tiefe : 220 mm
Verpackungseinheit : 1 Stück
Sortiment : C
GTIN (EAN) : 4012799922735
Hersteller: MAICO
ELA 60 Elastischer Verbindungsstutzen
Artikelnummer: 0092.0273
Menge: 1,000 Stck

**10.1109 ELA 20 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 1,3 kg
Geeignet für Nennweite : 200 mm
Breite : 254 mm
Höhe : 254 mm
Tiefe : 220 mm
Ex-Ausführung : antistatisch
Verpackungseinheit : 1 Stück
Sortiment : C
GTIN (EAN) : 4012799922742
Hersteller: MAICO
ELA 20 Ex Elastischer Verbindungsstutzen
Artikelnummer: 0092.0274
Menge: 1,000 Stck

**10.1110 ELA 25 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 1,5 kg
Geeignet für Nennweite : 250 mm
Breite : 304 mm
Höhe : 304 mm
Tiefe : 220 mm
Ex-Ausführung : antistatisch
Verpackungseinheit : 1 Stück
Sortiment : C
GTIN (EAN) : 4012799922759
Hersteller: MAICO
ELA 25 Ex Elastischer Verbindungsstutzen
Artikelnummer: 0092.0275
Menge: 1,000 Stck

**10.1111 ELA 30 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,5 kg
Geeignet für Nennweite : 300 mm
Breite : 380 mm
Höhe : 380 mm
Tiefe : 220 mm
Ex-Ausführung : antistatisch
Verpackungseinheit : 1 Stück
Sortiment : C
GTIN (EAN) : 4012799922766
Hersteller: MAICO
ELA 30 Ex Elastischer Verbindungsstutzen
Artikelnummer: 0092.0276
Menge: 1,000 Stck

**10.1112 ELA 31 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,2 kg
Geeignet für Nennweite : 315 mm
Breite : 380 mm
Höhe : 380 mm
Tiefe : 220 mm
Ex-Ausführung : antistatisch
Verpackungseinheit : 1 Stück
Sortiment : C
GTIN (EAN) : 4012799922858
Hersteller: MAICO
ELA 31 Ex Elastischer Verbindungsstutzen
Artikelnummer: 0092.0285
Menge: 1,000 Stck

**10.1113 ELA 35 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,6 kg
Geeignet für Nennweite : 350 mm
Breite : 420 mm
Höhe : 420 mm
Tiefe : 220 mm
Ex-Ausführung : antistatisch
Verpackungseinheit : 1 Stück
Sortiment : C
GTIN (EAN) : 4012799922773
Hersteller: MAICO
ELA 35 Ex Elastischer Verbindungsstutzen
Artikelnummer: 0092.0277
Menge: 1,000 Stck

**10.1114 ELA 40 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 2,8 kg
Geeignet für Nennweite : 400 mm
Breite : 460 mm
Höhe : 460 mm
Tiefe : 220 mm
Ex-Ausführung : antistatisch
Verpackungseinheit : 1 Stück
Sortiment : C
GTIN (EAN) : 4012799922780
Hersteller: MAICO
ELA 40 Ex Elastischer Verbindungsstutzen
Artikelnummer: 0092.0278
Menge: 1,000 Stck

**10.1115 ELA 45 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 3,2 kg
Geeignet für Nennweite : 450 mm
Breite : 510 mm
Höhe : 510 mm
Tiefe : 220 mm
Ex-Ausführung : antistatisch
Verpackungseinheit : 1 Stück
Sortiment : C
GTIN (EAN) : 4012799922797
Hersteller: MAICO
ELA 45 Ex Elastischer Verbindungsstutzen
Artikelnummer: 0092.0279
Menge: 1,000 Stck

**10.1116 ELA 50 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 3,6 kg
Geeignet für Nennweite : 500 mm
Breite : 565 mm
Höhe : 565 mm
Tiefe : 220 mm
Ex-Ausführung : antistatisch
Verpackungseinheit : 1 Stück
Sortiment : C
GTIN (EAN) : 4012799922803
Hersteller: MAICO
ELA 50 Ex Elastischer Verbindungsstutzen
Artikelnummer: 0092.0280
Menge: 1,000 Stck

**10.1117 ELA 60 E Elastischer Verbindungsstutzen Elastischer Verbindungsstutzen zur schall- und vibrationsgedämpften Ve**
Elastische Verbindungsstutzen zur schall- und
vibrationsgedämpften Verbindung von Lüftungsleitungen.
Mit Flanschen an der Ventilatorseite.
Mit Steckstutzen an der Rohrseite.
ELA ..: Aus Kunststoff.
ELA .. Ex: Aus antistatischem Material zum Einsatz in
explosionsgefährdeten Bereichen.
Technische Daten
Material Flansch : Stahl, verzinkt
Material Manschette : Kunststoff, antistatisch
Gewicht : 6,3 kg
Geeignet für Nennweite : 600 mm
Breite : 710 mm
Höhe : 710 mm
Tiefe : 220 mm
Ex-Ausführung : antistatisch
Verpackungseinheit : 1 Stück
Sortiment : C
GTIN (EAN) : 4012799922810
Hersteller: MAICO
ELA 60 Ex Elastischer Verbindungsstutzen
Artikelnummer: 0092.0281
Menge: 1,000 Stck

**10.1118 EL 20 Elastische Manschette Elastische Manschette mit 2 Spannbändern zur schall- und vibrationsged**
Elastische Manschetten zur schall- und
vibrationsgedämpften Montage von Rohrventilatoren.
Mit 2 Spannbändern.
EL ..: Aus Kunststoff.
EL .. Ex: Aus antistatischem Material zum Einsatz in
explosionsgefährdeten Bereichen.
Technische Daten
Material : Kunststoff
Gewicht : 0,1 kg
Geeignet für Nennweite : 200 mm
Breite : 213 mm
Höhe : 213 mm
Tiefe : 180 mm
Umgebungstemperatur : 80  C
Verpackungseinheit : 1 Stück
Sortiment : C
GTIN (EAN) : 4012799921547
Hersteller: MAICO
EL 20 Elastische Manschette
Artikelnummer: 0092.0154
Menge: 1,000 Stck

**10.1119 EL 25 Elastische Manschette Elastische Manschette mit 2 Spannbändern zur schall- und vibrationsged**
Elastische Manschetten zur schall- und
vibrationsgedämpften Montage von Rohrventilatoren.
Mit 2 Spannbändern.
EL ..: Aus Kunststoff.
EL .. Ex: Aus antistatischem Material zum Einsatz in
explosionsgefährdeten Bereichen.
Technische Daten
Material : Kunststoff
Gewicht : 0,2 kg
Geeignet für Nennweite : 250 mm
Breite : 263 mm
Höhe : 263 mm
Tiefe : 180 mm
Umgebungstemperatur : 80  C
Verpackungseinheit : 1 Stück
Sortiment : C
GTIN (EAN) : 4012799920885
Hersteller: MAICO
EL 25 Elastische Manschette
Artikelnummer: 0092.0088
Menge: 1,000 Stck

**10.1120 EL 30 Elastische Manschette Elastische Manschette mit 2 Spannbändern zur schall- und vibrationsged**
Elastische Manschetten zur schall- und
vibrationsgedämpften Montage von Rohrventilatoren.
Mit 2 Spannbändern.
EL ..: Aus Kunststoff.
EL .. Ex: Aus antistatischem Material zum Einsatz in
explosionsgefährdeten Bereichen.
Technische Daten
Material : Kunststoff
Gewicht : 0,2 kg
Geeignet für Nennweite : 300 mm
Breite : 313 mm
Höhe : 313 mm
Tiefe : 180 mm
Umgebungstemperatur : 80  C
Verpackungseinheit : 1 Stück
Sortiment : C
GTIN (EAN) : 4012799920892
Hersteller: MAICO
EL 30 Elastische Manschette
Artikelnummer: 0092.0089
Menge: 1,000 Stck

**10.1121 EL 35 Elastische Manschette Elastische Manschette mit 2 Spannbändern zur schall- und vibrationsged**
Elastische Manschetten zur schall- und
vibrationsgedämpften Montage von Rohrventilatoren.
Mit 2 Spannbändern.
EL ..: Aus Kunststoff.
EL .. Ex: Aus antistatischem Material zum Einsatz in
explosionsgefährdeten Bereichen.
Technische Daten
Material : Kunststoff
Gewicht : 0,2 kg
Geeignet für Nennweite : 350 mm
Breite : 363 mm
Höhe : 363 mm
Tiefe : 180 mm
Umgebungstemperatur : 80  C
Verpackungseinheit : 1 Stück
Sortiment : C
GTIN (EAN) : 4012799920908
Hersteller: MAICO
EL 35 Elastische Manschette
Artikelnummer: 0092.0090
Menge: 1,000 Stck

**10.1122 EL 40 Elastische Manschette Elastische Manschette mit 2 Spannbändern zur schall- und vibrationsged**
Elastische Manschetten zur schall- und
vibrationsgedämpften Montage von Rohrventilatoren.
Mit 2 Spannbändern.
EL ..: Aus Kunststoff.
EL .. Ex: Aus antistatischem Material zum Einsatz in
explosionsgefährdeten Bereichen.
Technische Daten
Material : Kunststoff
Gewicht : 0,3 kg
Geeignet für Nennweite : 400 mm
Breite : 413 mm
Höhe : 413 mm
Tiefe : 180 mm
Umgebungstemperatur : 80  C
Verpackungseinheit : 1 Stück
Sortiment : C
GTIN (EAN) : 4012799920915
Hersteller: MAICO
EL 40 Elastische Manschette
Artikelnummer: 0092.0091
Menge: 1,000 Stck

**10.1123 EL 45 Elastische Manschette Elastische Manschette mit 2 Spannbändern zur schall- und vibrationsged**
Elastische Manschetten zur schall- und
vibrationsgedämpften Montage von Rohrventilatoren.
Mit 2 Spannbändern.
EL ..: Aus Kunststoff.
EL .. Ex: Aus antistatischem Material zum Einsatz in
explosionsgefährdeten Bereichen.
Technische Daten
Material : Kunststoff
Gewicht : 0,3 kg
Geeignet für Nennweite : 450 mm
Breite : 458 mm
Höhe : 458 mm
Tiefe : 180 mm
Umgebungstemperatur : 80  C
Verpackungseinheit : 1 Stück
Sortiment : C
GTIN (EAN) : 4012799921554
Hersteller: MAICO
EL 45 Elastische Manschette
Artikelnummer: 0092.0155
Menge: 1,000 Stck

**10.1124 EL 50 Elastische Manschette Elastische Manschette mit 2 Spannbändern zur schall- und vibrationsged**
Elastische Manschetten zur schall- und
vibrationsgedämpften Montage von Rohrventilatoren.
Mit 2 Spannbändern.
EL ..: Aus Kunststoff.
EL .. Ex: Aus antistatischem Material zum Einsatz in
explosionsgefährdeten Bereichen.
Technische Daten
Material : Kunststoff
Gewicht : 0,3 kg
Geeignet für Nennweite : 500 mm
Breite : 513 mm
Höhe : 513 mm
Tiefe : 180 mm
Umgebungstemperatur : 80  C
Verpackungseinheit : 1 Stück
Sortiment : C
GTIN (EAN) : 4012799920922
Hersteller: MAICO
EL 50 Elastische Manschette
Artikelnummer: 0092.0092
Menge: 1,000 Stck

**10.1125 EL 56 Elastische Manschette Elastische Manschette mit 2 Spannbändern zur schall- und vibrationsged**
Elastische Manschetten zur schall- und
vibrationsgedämpften Montage von Rohrventilatoren.
Mit 2 Spannbändern.
EL ..: Aus Kunststoff.
EL .. Ex: Aus antistatischem Material zum Einsatz in
explosionsgefährdeten Bereichen.
Technische Daten
Material : Kunststoff
Gewicht : 0,4 kg
Geeignet für Nennweite : 560 mm
Breite : 570 mm
Höhe : 570 mm
Tiefe : 180 mm
Umgebungstemperatur : 80  C
Verpackungseinheit : 1 Stück
Sortiment : C
GTIN (EAN) : 4012799921509
Hersteller: MAICO
EL 56 Elastische Manschette
Artikelnummer: 0092.0150
Menge: 1,000 Stck

**10.1126 EL 60 Elastische Manschette Elastische Manschette mit 2 Spannbändern zur schall- und vibrationsged**
Elastische Manschetten zur schall- und
vibrationsgedämpften Montage von Rohrventilatoren.
Mit 2 Spannbändern.
EL ..: Aus Kunststoff.
EL .. Ex: Aus antistatischem Material zum Einsatz in
explosionsgefährdeten Bereichen.
Technische Daten
Material : Kunststoff
Gewicht : 0,4 kg
Geeignet für Nennweite : 600 mm
Breite : 613 mm
Höhe : 613 mm
Tiefe : 180 mm
Umgebungstemperatur : 80  C
Verpackungseinheit : 1 Stück
Sortiment : C
GTIN (EAN) : 4012799920939
Hersteller: MAICO
EL 60 Elastische Manschette
Artikelnummer: 0092.0093
Menge: 1,000 Stck

**10.1127 EL 20 Ex Elastische Manschette Elastische Manschetten zur schall- und vibrationsgedämpften Montage vo**
Elastische Manschetten zur schall- und
vibrationsgedämpften Montage von Rohrventilatoren.
Mit 2 Spannbändern.
EL ..: Aus Kunststoff.
EL .. Ex: Aus antistatischem Material zum Einsatz in
explosionsgefährdeten Bereichen.
Technische Daten
Material : Kunststoff, antistatisch
Gewicht : 0,1 kg
Geeignet für Nennweite : 200 mm
Breite : 213 mm
Höhe : 213 mm
Tiefe : 180 mm
Umgebungstemperatur : 80  C
Ex-Ausführung : antistatisch
Verpackungseinheit : 1 Stück
Sortiment : C
GTIN (EAN) : 4012799922315
Hersteller: MAICO
EL 20 Ex Elastische Manschette
Artikelnummer: 0092.0231
Menge: 1,000 Stck

**10.1128 EL 25 Ex Elastische Manschette Elastische Manschetten zur schall- und vibrationsgedämpften Montage vo**
Elastische Manschetten zur schall- und
vibrationsgedämpften Montage von Rohrventilatoren.
Mit 2 Spannbändern.
EL ..: Aus Kunststoff.
EL .. Ex: Aus antistatischem Material zum Einsatz in
explosionsgefährdeten Bereichen.
Technische Daten
Material : Kunststoff, antistatisch
Gewicht : 0,2 kg
Geeignet für Nennweite : 250 mm
Breite : 263 mm
Höhe : 263 mm
Tiefe : 180 mm
Umgebungstemperatur : 80  C
Ex-Ausführung : antistatisch
Verpackungseinheit : 1 Stück
Sortiment : C
GTIN (EAN) : 4012799922322
Hersteller: MAICO
EL 25 Ex Elastische Manschette
Artikelnummer: 0092.0232
Menge: 1,000 Stck

**10.1129 EL 30 Ex Elastische Manschette Elastische Manschetten zur schall- und vibrationsgedämpften Montage vo**
Elastische Manschetten zur schall- und
vibrationsgedämpften Montage von Rohrventilatoren.
Mit 2 Spannbändern.
EL ..: Aus Kunststoff.
EL .. Ex: Aus antistatischem Material zum Einsatz in
explosionsgefährdeten Bereichen.
Technische Daten
Material : Kunststoff, antistatisch
Gewicht : 0,2 kg
Geeignet für Nennweite : 300 mm
Breite : 313 mm
Höhe : 313 mm
Tiefe : 180 mm
Umgebungstemperatur : 80  C
Ex-Ausführung : antistatisch
Verpackungseinheit : 1 Stück
Sortiment : C
GTIN (EAN) : 4012799922339
Hersteller: MAICO
EL 30 Ex Elastische Manschette
Artikelnummer: 0092.0233
Menge: 1,000 Stck

**10.1130 EL 35 Ex Elastische Manschette Elastische Manschetten zur schall- und vibrationsgedämpften Montage vo**
Elastische Manschetten zur schall- und
vibrationsgedämpften Montage von Rohrventilatoren.
Mit 2 Spannbändern.
EL ..: Aus Kunststoff.
EL .. Ex: Aus antistatischem Material zum Einsatz in
explosionsgefährdeten Bereichen.
Technische Daten
Material : Kunststoff, antistatisch
Gewicht : 0,2 kg
Geeignet für Nennweite : 350 mm
Breite : 363 mm
Höhe : 363 mm
Tiefe : 180 mm
Umgebungstemperatur : 80  C
Ex-Ausführung : antistatisch
Verpackungseinheit : 1 Stück
Sortiment : C
GTIN (EAN) : 4012799922346
Hersteller: MAICO
EL 35 Ex Elastische Manschette
Artikelnummer: 0092.0234
Menge: 1,000 Stck

**10.1131 EL 40 Ex Elastische Manschette Elastische Manschetten zur schall- und vibrationsgedämpften Montage vo**
Elastische Manschetten zur schall- und
vibrationsgedämpften Montage von Rohrventilatoren.
Mit 2 Spannbändern.
EL ..: Aus Kunststoff.
EL .. Ex: Aus antistatischem Material zum Einsatz in
explosionsgefährdeten Bereichen.
Technische Daten
Material : Kunststoff, antistatisch
Gewicht : 0,3 kg
Geeignet für Nennweite : 400 mm
Breite : 413 mm
Höhe : 413 mm
Tiefe : 180 mm
Umgebungstemperatur : 80  C
Ex-Ausführung : antistatisch
Verpackungseinheit : 1 Stück
Sortiment : C
GTIN (EAN) : 4012799922353
Hersteller: MAICO
EL 40 Ex Elastische Manschette
Artikelnummer: 0092.0235
Menge: 1,000 Stck

**10.1132 EL 45 Ex Elastische Manschette Elastische Manschetten zur schall- und vibrationsgedämpften Montage vo**
Elastische Manschetten zur schall- und
vibrationsgedämpften Montage von Rohrventilatoren.
Mit 2 Spannbändern.
EL ..: Aus Kunststoff.
EL .. Ex: Aus antistatischem Material zum Einsatz in
explosionsgefährdeten Bereichen.
Technische Daten
Material : Kunststoff, antistatisch
Gewicht : 0,3 kg
Geeignet für Nennweite : 450 mm
Breite : 458 mm
Höhe : 458 mm
Tiefe : 180 mm
Umgebungstemperatur : 80  C
Ex-Ausführung : antistatisch
Verpackungseinheit : 1 Stück
Sortiment : C
GTIN (EAN) : 4012799922360
Hersteller: MAICO
EL 45 Ex Elastische Manschette
Artikelnummer: 0092.0236
Menge: 1,000 Stck

**10.1133 EL 50 Ex Elastische Manschette Elastische Manschetten zur schall- und vibrationsgedämpften Montage vo**
Elastische Manschetten zur schall- und
vibrationsgedämpften Montage von Rohrventilatoren.
Mit 2 Spannbändern.
EL ..: Aus Kunststoff.
EL .. Ex: Aus antistatischem Material zum Einsatz in
explosionsgefährdeten Bereichen.
Technische Daten
Material : Kunststoff, antistatisch
Gewicht : 0,3 kg
Geeignet für Nennweite : 500 mm
Breite : 513 mm
Höhe : 513 mm
Tiefe : 180 mm
Umgebungstemperatur : 80  C
Ex-Ausführung : antistatisch
Verpackungseinheit : 1 Stück
Sortiment : C
GTIN (EAN) : 4012799922377
Hersteller: MAICO
EL 50 Ex Elastische Manschette
Artikelnummer: 0092.0237
Menge: 1,000 Stck

**10.1134 EL 60 Ex Elastische Manschette Elastische Manschetten zur schall- und vibrationsgedämpften Montage vo**
Elastische Manschetten zur schall- und
vibrationsgedämpften Montage von Rohrventilatoren.
Mit 2 Spannbändern.
EL ..: Aus Kunststoff.
EL .. Ex: Aus antistatischem Material zum Einsatz in
explosionsgefährdeten Bereichen.
Technische Daten
Material : Kunststoff, antistatisch
Gewicht : 0,4 kg
Geeignet für Nennweite : 600 mm
Breite : 613 mm
Höhe : 613 mm
Tiefe : 180 mm
Umgebungstemperatur : 80  C
Ex-Ausführung : antistatisch
Verpackungseinheit : 1 Stück
Sortiment : C
GTIN (EAN) : 4012799922384
Hersteller: MAICO
EL 60 Ex Elastische Manschette
Artikelnummer: 0092.0238
Menge: 1,000 Stck

**10.1135 ELP 22 Elastischer Verbindungsstutzen Elastische Verbindungsstutzen zur körperschallentkoppelten Montage von**
Elastische Verbindungsstutzen zur
körperschallentkoppelten Montage von Kanalventilatoren.
Mit rechteckigem Flansch-Anschlussrahmen aus verzinktem
Stahl.
Montage saug- und druckseitig.
Technische Daten
Einbauort : Kanal
Material : Kunststoff
Gewicht : 2,2 kg
Kanalmaß : 500 mm x 250 mm
Breite : 540 mm
Höhe : 290 mm
Tiefe : 150 mm
Verpackungseinheit : 1 Stück
Sortiment : D
GTIN (EAN) : 4012799921257
Hersteller: MAICO
ELP 22 Elastischer Verbindungsstutzen
Artikelnummer: 0092.0125
Menge: 1,000 Stck

**10.1136 ELP 25 Elastischer Verbindungsstutzen Elastische Verbindungsstutzen zur körperschallentkoppelten Montage von**
Elastische Verbindungsstutzen zur
körperschallentkoppelten Montage von Kanalventilatoren.
Mit rechteckigem Flansch-Anschlussrahmen aus verzinktem
Stahl.
Montage saug- und druckseitig.
Technische Daten
Einbauort : Kanal
Material : Kunststoff
Gewicht : 2,2 kg
Kanalmaß : 500 mm x 300 mm
Breite : 540 mm
Höhe : 340 mm
Tiefe : 150 mm
Verpackungseinheit : 1 Stück
Sortiment : D
GTIN (EAN) : 4012799921264
Hersteller: MAICO
ELP 25 Elastischer Verbindungsstutzen
Artikelnummer: 0092.0126
Menge: 1,000 Stck

**10.1137 ELP 28 Elastischer Verbindungsstutzen Elastische Verbindungsstutzen zur körperschallentkoppelten Montage von**
Elastische Verbindungsstutzen zur
körperschallentkoppelten Montage von Kanalventilatoren.
Mit rechteckigem Flansch-Anschlussrahmen aus verzinktem
Stahl.
Montage saug- und druckseitig.
Technische Daten
Einbauort : Kanal
Material : Kunststoff
Gewicht : 2,6 kg
Kanalmaß : 600 mm x 300 mm
Breite : 640 mm
Höhe : 340 mm
Tiefe : 150 mm
Verpackungseinheit : 1 Stück
Sortiment : D
GTIN (EAN) : 4012799921271
Hersteller: MAICO
ELP 28 Elastischer Verbindungsstutzen
Artikelnummer: 0092.0127
Menge: 1,000 Stck

**10.1138 ELP 31 Elastischer Verbindungsstutzen Elastische Verbindungsstutzen zur körperschallentkoppelten Montage von**
Elastische Verbindungsstutzen zur
körperschallentkoppelten Montage von Kanalventilatoren.
Mit rechteckigem Flansch-Anschlussrahmen aus verzinktem
Stahl.
Montage saug- und druckseitig.
Technische Daten
Einbauort : Kanal
Material : Kunststoff
Gewicht : 2,6 kg
Kanalmaß : 600 mm x 350 mm
Breite : 640 mm
Höhe : 390 mm
Tiefe : 150 mm
Verpackungseinheit : 1 Stück
Sortiment : D
GTIN (EAN) : 4012799921288
Hersteller: MAICO
ELP 31 Elastischer Verbindungsstutzen
Artikelnummer: 0092.0128
Menge: 1,000 Stck

**10.1139 ELP 35 Elastischer Verbindungsstutzen Elastische Verbindungsstutzen zur körperschallentkoppelten Montage von**
Elastische Verbindungsstutzen zur
körperschallentkoppelten Montage von Kanalventilatoren.
Mit rechteckigem Flansch-Anschlussrahmen aus verzinktem
Stahl.
Montage saug- und druckseitig.
Technische Daten
Einbauort : Kanal
Material : Kunststoff
Gewicht : 2,9 kg
Kanalmaß : 700 mm x 400 mm
Breite : 740 mm
Höhe : 440 mm
Tiefe : 150 mm
Verpackungseinheit : 1 Stück
Sortiment : D
GTIN (EAN) : 4012799921295
Hersteller: MAICO
ELP 35 Elastischer Verbindungsstutzen
Artikelnummer: 0092.0129
Menge: 1,000 Stck

**10.1140 ELP 50 Elastischer Verbindungsstutzen Elastische Verbindungsstutzen zur körperschallentkoppelten Montage von**
Elastische Verbindungsstutzen zur
körperschallentkoppelten Montage von Kanalventilatoren.
Mit rechteckigem Flansch-Anschlussrahmen aus verzinktem
Stahl.
Montage saug- und druckseitig.
Technische Daten
Einbauort : Kanal
Material : Kunststoff
Gewicht : 3,5 kg
Kanalmaß : 800 mm x 500 mm
Breite : 840 mm
Höhe : 540 mm
Tiefe : 150 mm
Verpackungseinheit : 1 Stück
Sortiment : D
GTIN (EAN) : 4012799921233
Hersteller: MAICO
ELP 50 Elastischer Verbindungsstutzen
Artikelnummer: 0092.0123
Menge: 1,000 Stck

**10.1141 ELP 56 Elastischer Verbindungsstutzen Elastische Verbindungsstutzen zur körperschallentkoppelten Montage von**
Elastische Verbindungsstutzen zur
körperschallentkoppelten Montage von Kanalventilatoren.
Mit rechteckigem Flansch-Anschlussrahmen aus verzinktem
Stahl.
Montage saug- und druckseitig.
Technische Daten
Einbauort : Kanal
Material : Kunststoff
Gewicht : 3,9 kg
Kanalmaß : 1.000 mm x 500 mm
Breite : 1.040 mm
Höhe : 540 mm
Tiefe : 150 mm
Verpackungseinheit : 1 Stück
Sortiment : D
GTIN (EAN) : 4012799921240
Hersteller: MAICO
ELP 56 Elastischer Verbindungsstutzen
Artikelnummer: 0092.0124
Menge: 1,000 Stck

**10.1142 ELP 93 Elastischer Verbindungsstutzen Elastische Verbindungsstutzen zur körperschallentkoppelten Montage von**
Elastische Verbindungsstutzen zur
körperschallentkoppelten Montage von Kanalventilatoren.
Mit rechteckigem Flansch-Anschlussrahmen aus verzinktem
Stahl.
Montage saug- und druckseitig.
Technische Daten
Einbauort : Kanal
Material : Kunststoff
Gewicht : 3,3 kg
Kanalmaß : 900 mm x 300 mm
Breite : 940 mm
Höhe : 340 mm
Tiefe : 150 mm
Verpackungseinheit : 1 Stück
Sortiment : D
GTIN (EAN) : 4012799922636
Hersteller: MAICO
ELP 93 Elastischer Verbindungsstutzen
Artikelnummer: 0092.0263
Menge: 1,000 Stck

**10.1143 ELP 94 Elastischer Verbindungsstutzen Elastische Verbindungsstutzen zur körperschallentkoppelten Montage von**
Elastische Verbindungsstutzen zur
körperschallentkoppelten Montage von Kanalventilatoren.
Mit rechteckigem Flansch-Anschlussrahmen aus verzinktem
Stahl.
Montage saug- und druckseitig.
Technische Daten
Einbauort : Kanal
Material : Kunststoff
Gewicht : 3,4 kg
Kanalmaß : 900 mm x 400 mm
Breite : 940 mm
Höhe : 440 mm
Tiefe : 150 mm
Verpackungseinheit : 1 Stück
Sortiment : D
GTIN (EAN) : 4012799922643
Hersteller: MAICO
ELP 94 Elastischer Verbindungsstutzen
Artikelnummer: 0092.0264
Menge: 1,000 Stck

**10.1144 ELR 10 Befestigungsmanschette Befestigungsmanschetten zur Schall- und Vibrationsdämpfung von Rohrven**
Befestigungsmanschetten zur Schall- und
Vibrationsdämpfung von Rohrventilatoren.
Mit 10 mm dicker Neoprenauflage.
Technische Daten
Material : Stahlblech, verzinkt
Gewicht : 0,2 kg
Geeignet für Nennweite : 100 mm
Breite : 122 mm
Höhe : 122 mm
Tiefe : 60 mm
Verpackungseinheit : 1 Stück
Sortiment : C
GTIN (EAN) : 4012799921097
Hersteller: MAICO
ELR 10 Befestigungsmanschette
Artikelnummer: 0092.0109
Menge: 1,000 Stck

**10.1145 ELR 12 Befestigungsmanschette Befestigungsmanschetten zur Schall- und Vibrationsdämpfung von Rohrven**
Befestigungsmanschetten zur Schall- und
Vibrationsdämpfung von Rohrventilatoren.
Mit 10 mm dicker Neoprenauflage.
Technische Daten
Material : Stahlblech, verzinkt
Gewicht : 0,2 kg
Geeignet für Nennweite : 120 mm
Breite : 147 mm
Höhe : 147 mm
Tiefe : 60 mm
Verpackungseinheit : 1 Stück
Sortiment : C
GTIN (EAN) : 4012799921103
Hersteller: MAICO
ELR 12 Befestigungsmanschette
Artikelnummer: 0092.0110
Menge: 1,000 Stck

**10.1146 ELR 15 Befestigungsmanschette Befestigungsmanschetten zur Schall- und Vibrationsdämpfung von Rohrven**
Befestigungsmanschetten zur Schall- und
Vibrationsdämpfung von Rohrventilatoren.
Mit 10 mm dicker Neoprenauflage.
Technische Daten
Material : Stahlblech, verzinkt
Gewicht : 0,216 kg
Geeignet für Nennweite : 150 mm
Breite : 172 mm
Höhe : 172 mm
Tiefe : 60 mm
Verpackungseinheit : 1 Stück
Sortiment : C
GTIN (EAN) : 4012799925781
Hersteller: MAICO
ELR 15 Befestigungsmanschette
Artikelnummer: 0092.0578
Menge: 1,000 Stck

**10.1147 ELR 16 Befestigungsmanschette Befestigungsmanschetten zur Schall- und Vibrationsdämpfung von Rohrven**
Befestigungsmanschetten zur Schall- und
Vibrationsdämpfung von Rohrventilatoren.
Mit 10 mm dicker Neoprenauflage.
Technische Daten
Material : Stahlblech, verzinkt
Gewicht : 0,2 kg
Geeignet für Nennweite : 160 mm
Breite : 182 mm
Höhe : 182 mm
Tiefe : 60 mm
Verpackungseinheit : 1 Stück
Sortiment : C
GTIN (EAN) : 4012799921110
Hersteller: MAICO
ELR 16 Befestigungsmanschette
Artikelnummer: 0092.0111
Menge: 1,000 Stck

**10.1148 ELR 20 Befestigungsmanschette Befestigungsmanschetten zur Schall- und Vibrationsdämpfung von Rohrven**
Befestigungsmanschetten zur Schall- und
Vibrationsdämpfung von Rohrventilatoren.
Mit 10 mm dicker Neoprenauflage.
Technische Daten
Material : Stahlblech, verzinkt
Gewicht : 0,3 kg
Geeignet für Nennweite : 200 mm
Breite : 222 mm
Höhe : 222 mm
Tiefe : 60 mm
Verpackungseinheit : 1 Stück
Sortiment : C
GTIN (EAN) : 4012799921127
Hersteller: MAICO
ELR 20 Befestigungsmanschette
Artikelnummer: 0092.0112
Menge: 1,000 Stck

**10.1149 ELR 25 Befestigungsmanschette Befestigungsmanschetten zur Schall- und Vibrationsdämpfung von Rohrven**
Befestigungsmanschetten zur Schall- und
Vibrationsdämpfung von Rohrventilatoren.
Mit 10 mm dicker Neoprenauflage.
Technische Daten
Material : Stahlblech, verzinkt
Gewicht : 0,3 kg
Geeignet für Nennweite : 250 mm
Breite : 272 mm
Höhe : 272 mm
Tiefe : 60 mm
Verpackungseinheit : 1 Stück
Sortiment : C
GTIN (EAN) : 4012799921134
Hersteller: MAICO
ELR 25 Befestigungsmanschette
Artikelnummer: 0092.0113
Menge: 1,000 Stck

**10.1150 ELR 31 Befestigungsmanschette Befestigungsmanschetten zur Schall- und Vibrationsdämpfung von Rohrven**
Befestigungsmanschetten zur Schall- und
Vibrationsdämpfung von Rohrventilatoren.
Mit 10 mm dicker Neoprenauflage.
Technische Daten
Material : Stahlblech, verzinkt
Gewicht : 0,4 kg
Geeignet für Nennweite : 315 mm
Breite : 337 mm
Höhe : 337 mm
Tiefe : 60 mm
Verpackungseinheit : 1 Stück
Sortiment : C
GTIN (EAN) : 4012799921141
Hersteller: MAICO
ELR 31 Befestigungsmanschette
Artikelnummer: 0092.0114
Menge: 1,000 Stck

**10.1151 ELR 35 Befestigungsmanschette Befestigungsmanschetten zur Schall- und Vibrationsdämpfung von Rohrven**
Befestigungsmanschetten zur Schall- und
Vibrationsdämpfung von Rohrventilatoren.
Mit 10 mm dicker Neoprenauflage.
Technische Daten
Material : Stahlblech, verzinkt
Gewicht : 0,4 kg
Geeignet für Nennweite : 350 mm
Breite : 377 mm
Höhe : 377 mm
Tiefe : 60 mm
Verpackungseinheit : 1 Stück
Sortiment : C
GTIN (EAN) : 4012799921158
Hersteller: MAICO
ELR 35 Befestigungsmanschette
Artikelnummer: 0092.0115
Menge: 1,000 Stck

**10.1152 ELR 40 Befestigungsmanschette Befestigungsmanschetten zur Schall- und Vibrationsdämpfung von Rohrven**
Befestigungsmanschetten zur Schall- und
Vibrationsdämpfung von Rohrventilatoren.
Mit 10 mm dicker Neoprenauflage.
Technische Daten
Material : Stahlblech, verzinkt
Gewicht : 0,5 kg
Geeignet für Nennweite : 400 mm
Breite : 422 mm
Höhe : 422 mm
Tiefe : 60 mm
Verpackungseinheit : 1 Stück
Sortiment : C
GTIN (EAN) : 4012799921165
Hersteller: MAICO
ELR 40 Befestigungsmanschette
Artikelnummer: 0092.0116
Menge: 1,000 Stck

**10.1153 BD 40 Befestigungs- und Dichtmaterial Befestigungs- und Dichtmaterial zum Herstellen dichter Flanschverbindu**
Befestigungs- und Dichtmaterial zum Herstellen dichter
Flanschverbindungen an Rohrsystemen.
Technische Daten
Material : Kunststoff
Gewicht : 0,5 kg
Geeignet für Nennweite : 400 mm
Breite : 200 mm
Höhe : 120 mm
Tiefe : 60 mm
Verpackungseinheit : 1 Stück
Sortiment : C
GTIN (EAN) : 4012799921363
Hersteller: MAICO
BD 40 Befestigungs- und Dichtmaterial
Artikelnummer: 0092.0136
Menge: 1,000 Stck

**10.1154 BD 45 Befestigungs- und Dichtmaterial Befestigungs- und Dichtmaterial zum Herstellen dichter Flanschverbindu**
Befestigungs- und Dichtmaterial zum Herstellen dichter
Flanschverbindungen an Rohrsystemen.
Technische Daten
Material : Kunststoff
Gewicht : 0,3 kg
Geeignet für Nennweite : 450 mm
Breite : 200 mm
Höhe : 120 mm
Tiefe : 50 mm
Verpackungseinheit : 1 Stück
Sortiment : C
GTIN (EAN) : 4012799921370
Hersteller: MAICO
BD 45 Befestigungs- und Dichtmaterial
Artikelnummer: 0092.0137
Menge: 1,000 Stck

**10.1155 BD 50 Befestigungs- und Dichtmaterial Befestigungs- und Dichtmaterial zum Herstellen dichter Flanschverbindu**
Befestigungs- und Dichtmaterial zum Herstellen dichter
Flanschverbindungen an Rohrsystemen.
Technische Daten
Material : Kunststoff
Gewicht : 0,5 kg
Geeignet für Nennweite : 500 mm
Breite : 190 mm
Höhe : 100 mm
Tiefe : 80 mm
Verpackungseinheit : 1 Stück
Sortiment : C
GTIN (EAN) : 4012799921387
Hersteller: MAICO
BD 50 Befestigungs- und Dichtmaterial
Artikelnummer: 0092.0138
Menge: 1,000 Stck

**10.1156 BD 56 Befestigungs- und Dichtmaterial Befestigungs- und Dichtmaterial zum Herstellen dichter Flanschverbindu**
Befestigungs- und Dichtmaterial zum Herstellen dichter
Flanschverbindungen an Rohrsystemen.
Technische Daten
Material : Kunststoff
Gewicht : 1,2 kg
Geeignet für Nennweite : 560 mm
Breite : 240 mm
Höhe : 150 mm
Tiefe : 100 mm
Verpackungseinheit : 1 Stück
Sortiment : C
GTIN (EAN) : 4012799921400
Hersteller: MAICO
BD 56 Befestigungs- und Dichtmaterial
Artikelnummer: 0092.0140
Menge: 1,000 Stck

**10.1157 BD 60 Befestigungs- und Dichtmaterial Befestigungs- und Dichtmaterial zum Herstellen dichter Flanschverbindu**
Befestigungs- und Dichtmaterial zum Herstellen dichter
Flanschverbindungen an Rohrsystemen.
Technische Daten
Material : Kunststoff
Gewicht : 1,2 kg
Geeignet für Nennweite : 600 mm
Breite : 250 mm
Höhe : 150 mm
Tiefe : 100 mm
Verpackungseinheit : 1 Stück
Sortiment : C
GTIN (EAN) : 4012799921394
Hersteller: MAICO
BD 60 Befestigungs- und Dichtmaterial
Artikelnummer: 0092.0139
Menge: 1,000 Stck

**10.1158 GF 20 Gegenflansch Gegenflansch zur Montage von Ventilatoren an Lüftungsleitungen, DN 200**
Gegenflansch zur Montage von Ventilatoren an
Lüftungsleitungen.
Technische Daten
Material : Stahl, verzinkt
Gewicht : 0,6 kg
Geeignet für Nennweite : 200 mm
Breite : 254 mm
Höhe : 254 mm
Tiefe : 5 mm
Verpackungseinheit : 1 Stück
Sortiment : C
GTIN (EAN) : 4012799560029
Hersteller: MAICO
GF 20 Gegenflansch
Artikelnummer: 0056.0002
Menge: 1,000 Stck

**10.1159 GF 25 Gegenflansch Gegenflansch zur Montage von Ventilatoren an Lüftungsleitungen, DN 250**
Gegenflansch zur Montage von Ventilatoren an
Lüftungsleitungen.
Technische Daten
Material : Stahl, verzinkt
Gewicht : 0,7 kg
Geeignet für Nennweite : 250 mm
Breite : 304 mm
Höhe : 304 mm
Tiefe : 5 mm
Verpackungseinheit : 1 Stück
Sortiment : C
GTIN (EAN) : 4012799560036
Hersteller: MAICO
GF 25 Gegenflansch
Artikelnummer: 0056.0003
Menge: 1,000 Stck

**10.1160 GF 30 Gegenflansch Gegenflansch zur Montage von Ventilatoren an Lüftungsleitungen, DN 30**
Gegenflansch zur Montage von Ventilatoren an
Lüftungsleitungen.
Technische Daten
Material : Stahl, verzinkt
Gewicht : 1,3 kg
Geeignet für Nennweite : 300 mm
Breite : 380 mm
Höhe : 380 mm
Tiefe : 6 mm
Verpackungseinheit : 1 Stück
Sortiment : C
GTIN (EAN) : 4012799560043
Hersteller: MAICO
GF 30 Gegenflansch
Artikelnummer: 0056.0004
Menge: 1,000 Stck

**10.1161 GF 35 Gegenflansch Gegenflansch zur Montage von Ventilatoren an Lüftungsleitungen, DN 350**
Gegenflansch zur Montage von Ventilatoren an
Lüftungsleitungen.
Technische Daten
Material : Stahl, verzinkt
Gewicht : 1,4 kg
Geeignet für Nennweite : 350 mm
Breite : 420 mm
Höhe : 420 mm
Tiefe : 6 mm
Verpackungseinheit : 1 Stück
Sortiment : C
GTIN (EAN) : 4012799560050
Hersteller: MAICO
GF 35 Gegenflansch
Artikelnummer: 0056.0005
Menge: 1,000 Stck

**10.1162 GF 40 Gegenflansch Gegenflansch zur Montage von Ventilatoren an Lüftungsleitungen, DN 400**
Gegenflansch zur Montage von Ventilatoren an
Lüftungsleitungen.
Technische Daten
Material : Stahl, verzinkt
Gewicht : 1,6 kg
Geeignet für Nennweite : 400 mm
Breite : 460 mm
Höhe : 460 mm
Tiefe : 6 mm
Verpackungseinheit : 1 Stück
Sortiment : C
GTIN (EAN) : 4012799560067
Hersteller: MAICO
GF 40 Gegenflansch
Artikelnummer: 0056.0006
Menge: 1,000 Stck

**10.1163 GF 45 Gegenflansch Gegenflansch zur Montage von Ventilatoren an Lüftungsleitungen, DN 450**
Gegenflansch zur Montage von Ventilatoren an
Lüftungsleitungen.
Technische Daten
Material : Stahl, verzinkt
Gewicht : 1,7 kg
Geeignet für Nennweite : 450 mm
Breite : 510 mm
Höhe : 510 mm
Tiefe : 6 mm
Verpackungseinheit : 1 Stück
Sortiment : C
GTIN (EAN) : 4012799560074
Hersteller: MAICO
GF 45 Gegenflansch
Artikelnummer: 0056.0007
Menge: 1,000 Stck

**10.1164 GF 50 Gegenflansch Gegenflansch zur Montage von Ventilatoren an Lüftungsleitungen, DN 500**
Gegenflansch zur Montage von Ventilatoren an
Lüftungsleitungen.
Technische Daten
Material : Stahl, verzinkt
Gewicht : 1,9 kg
Geeignet für Nennweite : 500 mm
Breite : 565 mm
Höhe : 565 mm
Tiefe : 6 mm
Verpackungseinheit : 1 Stück
Sortiment : C
GTIN (EAN) : 4012799560081
Hersteller: MAICO
GF 50 Gegenflansch
Artikelnummer: 0056.0008
Menge: 1,000 Stck

**10.1165 GF 56 Gegenflansch Gegenflansch zur Montage von Ventilatoren an Lüftungsleitungen, DN 560**
Gegenflansch zur Montage von Ventilatoren an
Lüftungsleitungen.
Technische Daten
Material : Stahl, verzinkt
Gewicht : 3,9 kg
Geeignet für Nennweite : 560 mm
Breite : 664 mm
Höhe : 664 mm
Tiefe : 6 mm
Verpackungseinheit : 1 Stück
Sortiment : C
GTIN (EAN) : 4012799560104
Hersteller: MAICO
GF 56 Gegenflansch
Artikelnummer: 0056.0010
Menge: 1,000 Stck

**10.1166 GF 60 Gegenflansch Gegenflansch zur Montage von Ventilatoren an Lüftungsleitungen, DN 600**
Gegenflansch zur Montage von Ventilatoren an
Lüftungsleitungen.
Technische Daten
Material : Stahl, verzinkt
Gewicht : 4,3 kg
Geeignet für Nennweite : 600 mm
Breite : 710 mm
Höhe : 710 mm
Tiefe : 6 mm
Verpackungseinheit : 1 Stück
Sortiment : C
GTIN (EAN) : 4012799560098
Hersteller: MAICO
GF 60 Gegenflansch
Artikelnummer: 0056.0009
Menge: 1,000 Stck

**10.1167 GS 20 Gegenstutzen Gegenstutzen zur Montage von elastischen Manschetten DN 200 an Lüftung**
Gegenstutzen zur Montage von elastischen Manschetten an
Lüftungsleitungen.
Geeignet zur Montage von Wickelfalzrohr nur in
Kombination mit elastischer Manschette Typ EL / EL Ex.
Technische Daten
Material : Stahlblech, verzinkt
Gewicht : 0,6 kg
Geeignet für Manschetten der Nennweite : 200 mm
Breite : 254 mm
Höhe : 254 mm
Tiefe : 50 mm
Verpackungseinheit : 1 Stück
Sortiment : C
GTIN (EAN) : 4012799551683
Hersteller: MAICO
GS 20 Gegenstutzen
Artikelnummer: 0055.0168
Menge: 1,000 Stck

**10.1168 GS 25 Gegenstutzen Gegenstutzen zur Montage von elastischen Manschetten DN 250 an Lüftung**
Gegenstutzen zur Montage von elastischen Manschetten an
Lüftungsleitungen.
Geeignet zur Montage von Wickelfalzrohr nur in
Kombination mit elastischer Manschette Typ EL / EL Ex.
Technische Daten
Material : Stahlblech, verzinkt
Gewicht : 0,5 kg
Geeignet für Manschetten der Nennweite : 250 mm
Breite : 304 mm
Höhe : 304 mm
Tiefe : 8 mm
Verpackungseinheit : 1 Stück
Sortiment : C
GTIN (EAN) : 4012799551690
Hersteller: MAICO
GS 25 Gegenstutzen
Artikelnummer: 0055.0169
Menge: 1,000 Stck

**10.1169 GS 30 Gegenstutzen Gegenstutzen zur Montage von elastischen Manschetten DN 300 an Lüftung**
Gegenstutzen zur Montage von elastischen Manschetten an
Lüftungsleitungen.
Geeignet zur Montage von Wickelfalzrohr nur in
Kombination mit elastischer Manschette Typ EL / EL Ex.
Technische Daten
Material : Stahlblech, verzinkt
Gewicht : 0,7 kg
Geeignet für Manschetten der Nennweite : 300 mm
Breite : 380 mm
Höhe : 380 mm
Tiefe : 50 mm
Verpackungseinheit : 1 Stück
Sortiment : C
GTIN (EAN) : 4012799551706
Hersteller: MAICO
GS 30 Gegenstutzen
Artikelnummer: 0055.0170
Menge: 1,000 Stck

**10.1170 GS 35 Gegenstutzen Gegenstutzen zur Montage von elastischen Manschetten DN 350 an Lüftung**
Gegenstutzen zur Montage von elastischen Manschetten an
Lüftungsleitungen.
Geeignet zur Montage von Wickelfalzrohr nur in
Kombination mit elastischer Manschette Typ EL / EL Ex.
Technische Daten
Material : Stahlblech, verzinkt
Gewicht : 0,7 kg
Geeignet für Manschetten der Nennweite : 350 mm
Breite : 420 mm
Höhe : 420 mm
Tiefe : 50 mm
Verpackungseinheit : 1 Stück
Sortiment : C
GTIN (EAN) : 4012799551713
Hersteller: MAICO
GS 35 Gegenstutzen
Artikelnummer: 0055.0171
Menge: 1,000 Stck

**10.1171 GS 40 Gegenstutzen Gegenstutzen zur Montage von elastischen Manschetten DN 400 an Lüftung**
Gegenstutzen zur Montage von elastischen Manschetten an
Lüftungsleitungen.
Geeignet zur Montage von Wickelfalzrohr nur in
Kombination mit elastischer Manschette Typ EL / EL Ex.
Technische Daten
Material : Stahlblech, verzinkt
Gewicht : 0,8 kg
Geeignet für Manschetten der Nennweite : 400 mm
Breite : 460 mm
Höhe : 460 mm
Tiefe : 10 mm
Verpackungseinheit : 1 Stück
Sortiment : C
GTIN (EAN) : 4012799551720
Hersteller: MAICO
GS 40 Gegenstutzen
Artikelnummer: 0055.0172
Menge: 1,000 Stck

**10.1172 GS 45 Gegenstutzen Gegenstutzen zur Montage von elastischen Manschetten DN 450 an Lüftung**
Gegenstutzen zur Montage von elastischen Manschetten an
Lüftungsleitungen.
Geeignet zur Montage von Wickelfalzrohr nur in
Kombination mit elastischer Manschette Typ EL / EL Ex.
Technische Daten
Material : Stahlblech, verzinkt
Gewicht : 0,9 kg
Geeignet für Manschetten der Nennweite : 450 mm
Breite : 512 mm
Höhe : 512 mm
Tiefe : 50 mm
Verpackungseinheit : 1 Stück
Sortiment : C
GTIN (EAN) : 4012799551737
Hersteller: MAICO
GS 45 Gegenstutzen
Artikelnummer: 0055.0173
Menge: 1,000 Stck

**10.1173 GS 50 Gegenstutzen Gegenstutzen zur Montage von elastischen Manschetten DN 500 an Lüftung**
Gegenstutzen zur Montage von elastischen Manschetten an
Lüftungsleitungen.
Geeignet zur Montage von Wickelfalzrohr nur in
Kombination mit elastischer Manschette Typ EL / EL Ex.
Technische Daten
Material : Stahlblech, verzinkt
Gewicht : 1,4 kg
Geeignet für Manschetten der Nennweite : 500 mm
Breite : 565 mm
Höhe : 565 mm
Tiefe : 50 mm
Verpackungseinheit : 1 Stück
Sortiment : C
GTIN (EAN) : 4012799551744
Hersteller: MAICO
GS 50 Gegenstutzen
Artikelnummer: 0055.0174
Menge: 1,000 Stck

**10.1174 GS 56 Gegenstutzen Gegenstutzen zur Montage von elastischen Manschetten DN 560 an Lüftung**
Gegenstutzen zur Montage von elastischen Manschetten an
Lüftungsleitungen.
Geeignet zur Montage von Wickelfalzrohr nur in
Kombination mit elastischer Manschette Typ EL / EL Ex.
Technische Daten
Material : Stahlblech, verzinkt
Gewicht : 2,2 kg
Geeignet für Manschetten der Nennweite : 560 mm
Breite : 664 mm
Höhe : 664 mm
Tiefe : 50 mm
Verpackungseinheit : 1 Stück
Sortiment : C
GTIN (EAN) : 4012799551768
Hersteller: MAICO
GS 56 Gegenstutzen
Artikelnummer: 0055.0176
Menge: 1,000 Stck

**10.1175 GS 60 Gegenstutzen Gegenstutzen zur Montage von elastischen Manschetten DN 600 an Lüftung**
Gegenstutzen zur Montage von elastischen Manschetten an
Lüftungsleitungen.
Geeignet zur Montage von Wickelfalzrohr nur in
Kombination mit elastischer Manschette Typ EL / EL Ex.
Technische Daten
Material : Stahlblech, verzinkt
Gewicht : 2,2 kg
Geeignet für Manschetten der Nennweite : 600 mm
Breite : 710 mm
Höhe : 710 mm
Tiefe : 50 mm
Verpackungseinheit : 1 Stück
Sortiment : C
GTIN (EAN) : 4012799551751
Hersteller: MAICO
GS 60 Gegenstutzen
Artikelnummer: 0055.0175
Menge: 1,000 Stck

**10.1176 REM 15/1 Reduzierstück Reduzierstück von DN 150 auf DN 100, zur Montage von Rohrventilatoren**
Reduzierstücke zur Montage von Rohrventilatoren in
Rohrsysteme.
REM ...: Aus schlagfestem Kunststoff.
REM ... Ex: Aus antistatischem Material (Metall) zum
Einsatz in explosionsgefährdeten Bereichen.
Technische Daten
Einbauort : Rohr
Material : Kunststoff, schlagfest
Gewicht : 0,1 kg
Reduzierung auf Nennweite : 150 mm / 100 mm
Breite : 148 mm
Höhe : 148 mm
Tiefe : 150 mm
Verpackungseinheit : 1 Stück
Sortiment : C
GTIN (EAN) : 4012799596332
Hersteller: MAICO
REM 15/10 Reduzierstück
Artikelnummer: 0059.0633
Menge: 1,000 Stck

**10.1177 REM 18/1 Reduzierstück Reduzierstück von DN 180 auf DN 140, zur Montage von Rohrventilatoren**
Reduzierstücke zur Montage von Rohrventilatoren in
Rohrsysteme.
REM ...: Aus schlagfestem Kunststoff.
REM ... Ex: Aus antistatischem Material (Metall) zum
Einsatz in explosionsgefährdeten Bereichen.
Technische Daten
Einbauort : Rohr
Material : Kunststoff, schlagfest
Gewicht : 0,1 kg
Reduzierung auf Nennweite : 180 mm / 140 mm
Breite : 177 mm
Höhe : 177 mm
Tiefe : 135 mm
Verpackungseinheit : 1 Stück
Sortiment : C
GTIN (EAN) : 4012799596295
Hersteller: MAICO
REM 18/14 Reduzierstück
Artikelnummer: 0059.0629
Menge: 1,000 Stck

**10.1178 REM 18/1 Reduzierstück Reduzierstück von DN 180 auf DN 125, zur Montage von Rohrventilatoren**
Reduzierstücke zur Montage von Rohrventilatoren in
Rohrsysteme.
REM ...: Aus schlagfestem Kunststoff.
REM ... Ex: Aus antistatischem Material (Metall) zum
Einsatz in explosionsgefährdeten Bereichen.
Technische Daten
Einbauort : Rohr
Material : Kunststoff, schlagfest
Gewicht : 0,2 kg
Reduzierung auf Nennweite : 180 mm / 125 mm
Breite : 177 mm
Höhe : 177 mm
Tiefe : 155,5 mm
Verpackungseinheit : 1 Stück
Sortiment : C
GTIN (EAN) : 4012799596288
Hersteller: MAICO
REM 18/12 Reduzierstück
Artikelnummer: 0059.0628
Menge: 1,000 Stck

**10.1179 REM 18/1 Reduzierstück Reduzierstück von DN 180 auf DN 100, zur Montage von Rohrventilatoren**
Reduzierstücke zur Montage von Rohrventilatoren in
Rohrsysteme.
REM ...: Aus schlagfestem Kunststoff.
REM ... Ex: Aus antistatischem Material (Metall) zum
Einsatz in explosionsgefährdeten Bereichen.
Technische Daten
Einbauort : Rohr
Material : Kunststoff, schlagfest
Gewicht : 0,2 kg
Reduzierung auf Nennweite : 180 mm / 100 mm
Breite : 177 mm
Höhe : 177 mm
Tiefe : 190 mm
Verpackungseinheit : 1 Stück
Sortiment : C
GTIN (EAN) : 4012799596271
Hersteller: MAICO
REM 18/10 Reduzierstück
Artikelnummer: 0059.0627
Menge: 1,000 Stck

**10.1180 REM 22/1 Reduzierstück Reduzierstück von DN 224 auf DN 180, zur Montage von Rohrventilatoren**
Reduzierstücke zur Montage von Rohrventilatoren in
Rohrsysteme.
REM ...: Aus schlagfestem Kunststoff.
REM ... Ex: Aus antistatischem Material (Metall) zum
Einsatz in explosionsgefährdeten Bereichen.
Technische Daten
Einbauort : Rohr
Material : Kunststoff, schlagfest
Gewicht : 0,1 kg
Reduzierung auf Nennweite : 225 mm / 180 mm
Breite : 223 mm
Höhe : 223 mm
Tiefe : 140 mm
Verpackungseinheit : 1 Stück
Sortiment : C
GTIN (EAN) : 4012799596349
Hersteller: MAICO
REM 22/18 Reduzierstück
Artikelnummer: 0059.0634
Menge: 1,000 Stck

**10.1181 REM 22/1 Reduzierstück Reduzierstück von DN 224 auf DN 150, zur Montage von Rohrventilatoren**
Reduzierstücke zur Montage von Rohrventilatoren in
Rohrsysteme.
REM ...: Aus schlagfestem Kunststoff.
REM ... Ex: Aus antistatischem Material (Metall) zum
Einsatz in explosionsgefährdeten Bereichen.
Technische Daten
Einbauort : Rohr
Material : Kunststoff, schlagfest
Gewicht : 0,2 kg
Reduzierung auf Nennweite : 225 mm / 150 mm
Breite : 223 mm
Höhe : 223 mm
Tiefe : 170 mm
Verpackungseinheit : 1 Stück
Sortiment : C
GTIN (EAN) : 4012799596356
Hersteller: MAICO
REM 22/15 Reduzierstück
Artikelnummer: 0059.0635
Menge: 1,000 Stck

**10.1182 REM 25/2 Reduzierstück Reduzierstück von DN 250 auf DN 200, zur Montage von Rohrventilatoren**
Reduzierstücke zur Montage von Rohrventilatoren in
Rohrsysteme.
REM ...: Aus schlagfestem Kunststoff.
REM ... Ex: Aus antistatischem Material (Metall) zum
Einsatz in explosionsgefährdeten Bereichen.
Technische Daten
Einbauort : Rohr
Material : Kunststoff, schlagfest
Gewicht : 0,3 kg
Reduzierung auf Nennweite : 250 mm / 200 mm
Breite : 248 mm
Höhe : 248 mm
Tiefe : 150 mm
Verpackungseinheit : 1 Stück
Sortiment : C
GTIN (EAN) : 4012799596363
Hersteller: MAICO
REM 25/20 Reduzierstück
Artikelnummer: 0059.0636
Menge: 1,000 Stck

**10.1183 REM 25/1 Reduzierstück Reduzierstück von DN 250 auf DN 180, zur Montage von Rohrventilatoren**
Reduzierstücke zur Montage von Rohrventilatoren in
Rohrsysteme.
REM ...: Aus schlagfestem Kunststoff.
REM ... Ex: Aus antistatischem Material (Metall) zum
Einsatz in explosionsgefährdeten Bereichen.
Technische Daten
Einbauort : Rohr
Material : Kunststoff, schlagfest
Gewicht : 0,3 kg
Reduzierung auf Nennweite : 250 mm / 180 mm
Breite : 248 mm
Höhe : 248 mm
Tiefe : 170 mm
Verpackungseinheit : 1 Stück
Sortiment : C
GTIN (EAN) : 4012799596370
Hersteller: MAICO
REM 25/18 Reduzierstück
Artikelnummer: 0059.0637
Menge: 1,000 Stck

**10.1184 REM 28/2 Reduzierstück Reduzierstück von DN 280 auf DN 250, zur Montage von Rohrventilatoren**
Reduzierstücke zur Montage von Rohrventilatoren in
Rohrsysteme.
REM ...: Aus schlagfestem Kunststoff.
REM ... Ex: Aus antistatischem Material (Metall) zum
Einsatz in explosionsgefährdeten Bereichen.
Technische Daten
Einbauort : Rohr
Material : Kunststoff, schlagfest
Gewicht : 0,3 kg
Reduzierung auf Nennweite : 280 mm / 250 mm
Breite : 278 mm
Höhe : 278 mm
Tiefe : 120 mm
Verpackungseinheit : 1 Stück
Sortiment : C
GTIN (EAN) : 4012799596387
Hersteller: MAICO
REM 28/25 Reduzierstück
Artikelnummer: 0059.0638
Menge: 1,000 Stck

**10.1185 REM 28/2 Reduzierstück Reduzierstück von DN 280 auf DN 200, zur Montage von Rohrventilatoren**
Reduzierstücke zur Montage von Rohrventilatoren in
Rohrsysteme.
REM ...: Aus schlagfestem Kunststoff.
REM ... Ex: Aus antistatischem Material (Metall) zum
Einsatz in explosionsgefährdeten Bereichen.
Technische Daten
Einbauort : Rohr
Material : Kunststoff, schlagfest
Gewicht : 0,3 kg
Reduzierung auf Nennweite : 280 mm / 200 mm
Breite : 278 mm
Höhe : 278 mm
Tiefe : 175 mm
Verpackungseinheit : 1 Stück
Sortiment : C
GTIN (EAN) : 4012799596394
Hersteller: MAICO
REM 28/20 Reduzierstück
Artikelnummer: 0059.0639
Menge: 1,000 Stck

**10.1186 REM 18/1 Reduzierstück Reduzierstück von DN 180 auf DN 140, für den Einsatz in explosionsgefä**
Reduzierstücke zur Montage von Rohrventilatoren in
Rohrsysteme.
REM ...: Aus schlagfestem Kunststoff.
REM ... Ex: Aus antistatischem Material (Metall) zum
Einsatz in explosionsgefährdeten Bereichen.
Technische Daten
Einbauort : Rohr
Material : Metall
Gewicht : 0,6 kg
Reduzierung auf Nennweite : 180 mm / 140 mm
Breite : 179 mm
Höhe : 179 mm
Tiefe : 165 mm
Verpackungseinheit : 1 Stück
Sortiment : C
GTIN (EAN) : 4012799553045
Hersteller: MAICO
REM 18/14 Ex Reduzierstück
Artikelnummer: 0055.0304
Menge: 1,000 Stck

**10.1187 REM 18/1 Reduzierstück Reduzierstück von DN 180 auf DN 125, für den Einsatz in explosionsgefä**
Reduzierstücke zur Montage von Rohrventilatoren in
Rohrsysteme.
REM ...: Aus schlagfestem Kunststoff.
REM ... Ex: Aus antistatischem Material (Metall) zum
Einsatz in explosionsgefährdeten Bereichen.
Technische Daten
Einbauort : Rohr
Material : Metall
Gewicht : 0,6 kg
Reduzierung auf Nennweite : 180 mm / 125 mm
Breite : 179 mm
Höhe : 179 mm
Tiefe : 186 mm
Verpackungseinheit : 1 Stück
Sortiment : C
GTIN (EAN) : 4012799553038
Hersteller: MAICO
REM 18/12 Ex Reduzierstück
Artikelnummer: 0055.0303
Menge: 1,000 Stck

**10.1188 REM 18/1 Reduzierstück Reduzierstück von DN 180 auf DN 100, für den Einsatz in explosionsgefä**
Reduzierstücke zur Montage von Rohrventilatoren in
Rohrsysteme.
REM ...: Aus schlagfestem Kunststoff.
REM ... Ex: Aus antistatischem Material (Metall) zum
Einsatz in explosionsgefährdeten Bereichen.
Technische Daten
Einbauort : Rohr
Material : Metall
Gewicht : 0,7 kg
Reduzierung auf Nennweite : 180 mm / 100 mm
Breite : 179 mm
Höhe : 179 mm
Tiefe : 220 mm
Verpackungseinheit : 1 Stück
Sortiment : C
GTIN (EAN) : 4012799553021
Hersteller: MAICO
REM 18/10 Ex Reduzierstück
Artikelnummer: 0055.0302
Menge: 1,000 Stck

**10.1189 REM 22/1 Reduzierstück Reduzierstück von DN 224 auf DN 180, für den Einsatz in explosionsgefä**
Reduzierstücke zur Montage von Rohrventilatoren in
Rohrsysteme.
REM ...: Aus schlagfestem Kunststoff.
REM ... Ex: Aus antistatischem Material (Metall) zum
Einsatz in explosionsgefährdeten Bereichen.
Technische Daten
Einbauort : Rohr
Material : Metall
Gewicht : 0,7 kg
Reduzierung auf Nennweite : 225 mm / 180 mm
Breite : 225 mm
Höhe : 225 mm
Tiefe : 170 mm
Verpackungseinheit : 1 Stück
Sortiment : C
GTIN (EAN) : 4012799553076
Hersteller: MAICO
REM 22/18 Ex Reduzierstück
Artikelnummer: 0055.0307
Menge: 1,000 Stck

**10.1190 REM 22/1 Reduzierstück Reduzierstück von DN 224 auf DN 160, für den Einsatz in explosionsgefä**
Reduzierstücke zur Montage von Rohrventilatoren in
Rohrsysteme.
REM ...: Aus schlagfestem Kunststoff.
REM ... Ex: Aus antistatischem Material (Metall) zum
Einsatz in explosionsgefährdeten Bereichen.
Technische Daten
Einbauort : Rohr
Material : Metall
Gewicht : 0,8 kg
Reduzierung auf Nennweite : 225 mm / 160 mm
Breite : 225 mm
Höhe : 225 mm
Tiefe : 198 mm
Verpackungseinheit : 1 Stück
Sortiment : C
GTIN (EAN) : 4012799553069
Hersteller: MAICO
REM 22/16 Ex Reduzierstück
Artikelnummer: 0055.0306
Menge: 1,000 Stck

**10.1191 REM 25/2 Reduzierstück Reduzierstück von DN 250 auf DN 200, für den Einsatz in explosionsgefä**
Reduzierstücke zur Montage von Rohrventilatoren in
Rohrsysteme.
REM ...: Aus schlagfestem Kunststoff.
REM ... Ex: Aus antistatischem Material (Metall) zum
Einsatz in explosionsgefährdeten Bereichen.
Technische Daten
Einbauort : Rohr
Material : Metall
Gewicht : 0,8 kg
Reduzierung auf Nennweite : 250 mm / 200 mm
Breite : 249 mm
Höhe : 249 mm
Tiefe : 179 mm
Verpackungseinheit : 1 Stück
Sortiment : C
GTIN (EAN) : 4012799553090
Hersteller: MAICO
REM 25/20 Ex Reduzierstück
Artikelnummer: 0055.0309
Menge: 1,000 Stck

**10.1192 REM 25/1 Reduzierstück Reduzierstück von DN 250 auf DN 180, für den Einsatz in explosionsgefä**
Reduzierstücke zur Montage von Rohrventilatoren in
Rohrsysteme.
REM ...: Aus schlagfestem Kunststoff.
REM ... Ex: Aus antistatischem Material (Metall) zum
Einsatz in explosionsgefährdeten Bereichen.
Technische Daten
Einbauort : Rohr
Material : Metall
Gewicht : 1 kg
Reduzierung auf Nennweite : 250 mm / 180 mm
Breite : 249 mm
Höhe : 249 mm
Tiefe : 206 mm
Verpackungseinheit : 1 Stück
Sortiment : C
GTIN (EAN) : 4012799553083
Hersteller: MAICO
REM 25/18 Ex Reduzierstück
Artikelnummer: 0055.0308
Menge: 1,000 Stck

**10.1193 AD 20 Ansaugdüse Ansaugdüse zum turbulenzarmen Luftansaugen, Stahlblech, verzinkt, DN 2**
Ansaugdüse zum turbulenzarmen Luftansaugen.
Technische Daten
Luftrichtung : Be- und Entlüftung
Material : Stahlblech, verzinkt
Gewicht : 1,1 kg
Geeignet für Nennweite : 200 mm
Breite : 265 mm
Höhe : 265 mm
Tiefe : 110 mm
Verpackungseinheit : 1 Stück
Sortiment : C
GTIN (EAN) : 4012799806288
Hersteller: MAICO
AD 20 Ansaugdüse
Artikelnummer: 0180.0628
Menge: 1,000 Stck

**10.1194 AD 25 Ansaugdüse Ansaugdüse zum turbulenzarmen Luftansaugen, Stahlblech, verzinkt, DN 2**
Ansaugdüse zum turbulenzarmen Luftansaugen.
Technische Daten
Luftrichtung : Be- und Entlüftung
Material : Stahlblech, verzinkt
Gewicht : 1,4 kg
Geeignet für Nennweite : 250 mm
Breite : 335 mm
Höhe : 335 mm
Tiefe : 110 mm
Verpackungseinheit : 1 Stück
Sortiment : C
GTIN (EAN) : 4012799806202
Hersteller: MAICO
AD 25 Ansaugdüse
Artikelnummer: 0180.0620
Menge: 1,000 Stck

**10.1195 AD 30 Ansaugdüse Ansaugdüse zum turbulenzarmen Luftansaugen, Stahlblech, verzinkt, DN 3**
Ansaugdüse zum turbulenzarmen Luftansaugen.
Technische Daten
Luftrichtung : Be- und Entlüftung
Material : Stahlblech, verzinkt
Gewicht : 1,7 kg
Geeignet für Nennweite : 300 mm
Breite : 385 mm
Höhe : 385 mm
Tiefe : 100 mm
Verpackungseinheit : 1 Stück
Sortiment : C
GTIN (EAN) : 4012799806219
Hersteller: MAICO
AD 30 Ansaugdüse
Artikelnummer: 0180.0621
Menge: 1,000 Stck

**10.1196 AD 35 Ansaugdüse Ansaugdüse zum turbulenzarmen Luftansaugen, Stahlblech, verzinkt, DN 3**
Ansaugdüse zum turbulenzarmen Luftansaugen.
Technische Daten
Luftrichtung : Be- und Entlüftung
Material : Stahlblech, verzinkt
Gewicht : 1,9 kg
Geeignet für Nennweite : 350 mm
Breite : 435 mm
Höhe : 435 mm
Tiefe : 100 mm
Verpackungseinheit : 1 Stück
Sortiment : C
GTIN (EAN) : 4012799806226
Hersteller: MAICO
AD 35 Ansaugdüse
Artikelnummer: 0180.0622
Menge: 1,000 Stck

**10.1197 AD 40 Ansaugdüse Ansaugdüse zum turbulenzarmen Luftansaugen, Stahlblech, verzinkt, DN 4**
Ansaugdüse zum turbulenzarmen Luftansaugen.
Technische Daten
Luftrichtung : Be- und Entlüftung
Material : Stahlblech, verzinkt
Gewicht : 2,1 kg
Geeignet für Nennweite : 400 mm
Breite : 485 mm
Höhe : 485 mm
Tiefe : 100 mm
Verpackungseinheit : 1 Stück
Sortiment : C
GTIN (EAN) : 4012799806233
Hersteller: MAICO
AD 40 Ansaugdüse
Artikelnummer: 0180.0623
Menge: 1,000 Stck

**10.1198 AD 45 Ansaugdüse Ansaugdüse zum turbulenzarmen Luftansaugen, Stahlblech, verzinkt, DN 4**
Ansaugdüse zum turbulenzarmen Luftansaugen.
Technische Daten
Luftrichtung : Be- und Entlüftung
Material : Stahlblech, verzinkt
Gewicht : 2,3 kg
Geeignet für Nennweite : 450 mm
Breite : 535 mm
Höhe : 535 mm
Tiefe : 100 mm
Verpackungseinheit : 1 Stück
Sortiment : C
GTIN (EAN) : 4012799806240
Hersteller: MAICO
AD 45 Ansaugdüse
Artikelnummer: 0180.0624
Menge: 1,000 Stck

**10.1199 AD 50 Ansaugdüse Ansaugdüse zum turbulenzarmen Luftansaugen, Stahlblech, verzinkt, DN 5**
Ansaugdüse zum turbulenzarmen Luftansaugen.
Technische Daten
Luftrichtung : Be- und Entlüftung
Material : Stahlblech, verzinkt
Gewicht : 2,7 kg
Geeignet für Nennweite : 500 mm
Breite : 585 mm
Höhe : 585 mm
Tiefe : 100 mm
Verpackungseinheit : 1 Stück
Sortiment : C
GTIN (EAN) : 4012799806257
Hersteller: MAICO
AD 50 Ansaugdüse
Artikelnummer: 0180.0625
Menge: 1,000 Stck

**10.1200 AD 56 Ansaugdüse Ansaugdüse zum turbulenzarmen Luftansaugen, Stahlblech, verzinkt, DN 5**
Ansaugdüse zum turbulenzarmen Luftansaugen.
Technische Daten
Luftrichtung : Be- und Entlüftung
Material : Stahlblech, verzinkt
Gewicht : 3,2 kg
Geeignet für Nennweite : 560 mm
Breite : 657 mm
Höhe : 657 mm
Tiefe : 90 mm
Verpackungseinheit : 1 Stück
Sortiment : C
GTIN (EAN) : 4012799806264
Hersteller: MAICO
AD 56 Ansaugdüse
Artikelnummer: 0180.0626
Menge: 1,000 Stck

**10.1201 AD 60 Ansaugdüse Ansaugdüse zum turbulenzarmen Luftansaugen, Stahlblech, verzinkt, DN 6**
Ansaugdüse zum turbulenzarmen Luftansaugen.
Technische Daten
Luftrichtung : Be- und Entlüftung
Material : Stahlblech, verzinkt
Gewicht : 3,4 kg
Geeignet für Nennweite : 600 mm
Breite : 700 mm
Höhe : 700 mm
Tiefe : 90 mm
Verpackungseinheit : 1 Stück
Sortiment : C
GTIN (EAN) : 4012799806271
Hersteller: MAICO
AD 60 Ansaugdüse
Artikelnummer: 0180.0627
Menge: 1,000 Stck

**10.1202 VSB 100 Volumenstrombegrenzer Volumenstrombegrenzer, Kunststoff, 15 m3/h - 110 m3/h, DN 100**
Volumenstrombegrenzer für Lüftungsgeräte und
Abluftsysteme.
Einfacher Einschub in Rohrleitungen DN 100 bzw. DN 125.
Hohe Regelgenauigkeit.
Wartungsfrei.
Betrieb in beliebiger Lage möglich.
Schnell und sicher einstellbar.
Technische Daten
Druckbereich : 30 Pa - 300 Pa
Volumenstrom : 15 m3/h / 110 m3/h
Einbaulage : beliebig
Material Gehäuse : Kunststoff
Gewicht : 0,1 kg
Nennweite : 100 mm
Breite : 110 mm
Höhe : 110 mm
Tiefe : 110 mm
Verpackungseinheit : 1 Stück
Sortiment : K
GTIN (EAN) : 4012799931096
Hersteller: MAICO
VSB 100 Volumenstrombegrenzer
Artikelnummer: 0093.0109
Menge: 1,000 Stck

**10.1203 VSB 125 Volumenstrombegrenzer Volumenstrombegrenzer, Kunststoff, 40 m3/h - 205 m3/h, DN 125**
Volumenstrombegrenzer für Lüftungsgeräte und
Abluftsysteme.
Einfacher Einschub in Rohrleitungen DN 100 bzw. DN 125.
Hohe Regelgenauigkeit.
Wartungsfrei.
Betrieb in beliebiger Lage möglich.
Schnell und sicher einstellbar.
Technische Daten
Druckbereich : 30 Pa - 300 Pa
Volumenstrom : 40 m3/h / 205 m3/h
Einbaulage : beliebig
Material Gehäuse : Kunststoff
Gewicht : 0,1 kg
Nennweite : 125 mm
Breite : 120 mm
Höhe : 120 mm
Tiefe : 115 mm
Verpackungseinheit : 1 Stück
Sortiment : K
GTIN (EAN) : 4012799931102
Hersteller: MAICO
VSB 125 Volumenstrombegrenzer
Artikelnummer: 0093.0110
Menge: 1,000 Stck

**10.1204 MS 100 Klappenantrieb mit Luftklappe Klappenantrieb mit Luftklappe für Wickelfalzrohre, DN 100**
Stellmotor mit Luftklappe zum Regeln oder Absperren von
Luftvolumenströmen.
Klappenantrieb und Luftklappe bilden eine Einheit.
Der Einbau kann mit Hilfe des Rohrstücks MSR oder in
einem bauseitigen Wickelfalzrohr erfolgen.
Die Montage erfolgt mittels mitgeliefertem Zubehör im
Wickelfalzrohr.
Die Luftklappen der Produkte MS 100/125/150/160 haben
die Stellungen auf oder zu.
Die Luftklappen der Produkte MS 100 S/125 S/150 S/160 S
arbeiten stetig und können eine beliebige Position
zwischen auf und zu annehmen.
Endlage einstellbar.
Sicherheitshinweise:
Nicht im Brandschutz-Bereich anwenden.
Nur für Anwendungen mit sauberer Luft.
Keine aggressiven oder abrasiven Substanzen verwenden.
Nicht für den EX-Bereich geeignet.
Technische Daten
Luftdichtheit nach 1751 : 3
Spannungsart : Wechselstrom
Bemessungsspannung : 230 V
Einbaulage : beliebig
Gewicht : 0,3 kg
Nennweite : 100 mm
Geeignet für Nennweite : 100 mm
Breite : 190 mm
Höhe : 110 mm
Tiefe : 45 mm
Umgebungstemperatur : -30  C bis 50  C
Verpackungseinheit : 1 Stück
Sortiment : C
GTIN (EAN) : 4012799572312
Hersteller: MAICO
MS 100 Klappenantrieb mit Luftklappe
Artikelnummer: 0157.1231
Menge: 1,000 Stck

**10.1205 MS 100 S Klappenantrieb mit Luftklappe Klappenantrieb mit Luftklappe für Wickelfalzrohre, stetige Variante, D**
Stellmotor mit Luftklappe zum Regeln oder Absperren von
Luftvolumenströmen.
Klappenantrieb und Luftklappe bilden eine Einheit.
Der Einbau kann mit Hilfe des Rohrstücks MSR oder in
einem bauseitigen Wickelfalzrohr erfolgen.
Die Montage erfolgt mittels mitgeliefertem Zubehör im
Wickelfalzrohr.
Die Luftklappen der Produkte MS 100/125/150/160 haben
die Stellungen auf oder zu.
Die Luftklappen der Produkte MS 100 S/125 S/150 S/160 S
arbeiten stetig und können eine beliebige Position
zwischen auf und zu annehmen.
Endlage einstellbar.
Sicherheitshinweise:
Nicht im Brandschutz-Bereich anwenden.
Nur für Anwendungen mit sauberer Luft.
Keine aggressiven oder abrasiven Substanzen verwenden.
Nicht für den EX-Bereich geeignet.
Technische Daten
Luftdichtheit nach 1751 : 3
Spannungsart : Gleichstrom / Wechselstrom
Bemessungsspannung : 24 V
Leistungsaufnahme : 0,5 W
Einbaulage : beliebig
Gewicht : 0,3 kg
Nennweite : 100 mm
Geeignet für Nennweite : 100 mm
Breite : 190 mm
Höhe : 110 mm
Tiefe : 45 mm
Umgebungstemperatur : -30  C bis 50  C
Verpackungseinheit : 1 Stück
Sortiment : C
GTIN (EAN) : 4012799572350
Hersteller: MAICO
MS 100 S Klappenantrieb mit Luftklappe
Artikelnummer: 0157.1235
Menge: 1,000 Stck

**10.1206 MS 150 S Klappenantrieb mit Luftklappe Klappenantrieb mit Luftklappe für Wickelfalzrohre, stetige Variante, D**
Stellmotor mit Luftklappe zum Regeln oder Absperren von
Luftvolumenströmen.
Klappenantrieb und Luftklappe bilden eine Einheit.
Der Einbau kann mit Hilfe des Rohrstücks MSR oder in
einem bauseitigen Wickelfalzrohr erfolgen.
Die Montage erfolgt mittels mitgeliefertem Zubehör im
Wickelfalzrohr.
Die Luftklappen der Produkte MS 100/125/150/160 haben
die Stellungen auf oder zu.
Die Luftklappen der Produkte MS 100 S/125 S/150 S/160 S
arbeiten stetig und können eine beliebige Position
zwischen auf und zu annehmen.
Endlage einstellbar.
Sicherheitshinweise:
Nicht im Brandschutz-Bereich anwenden.
Nur für Anwendungen mit sauberer Luft.
Keine aggressiven oder abrasiven Substanzen verwenden.
Nicht für den EX-Bereich geeignet.
Technische Daten
Luftdichtheit nach 1751 : 2
Spannungsart : Gleichstrom / Wechselstrom
Bemessungsspannung : 24 V
Leistungsaufnahme : 0,5 W
Einbaulage : beliebig
Gewicht : 0,3 kg
Nennweite : 150 mm
Geeignet für Nennweite : 150 mm
Breite : 190 mm
Höhe : 110 mm
Tiefe : 45 mm
Umgebungstemperatur : -30  C bis 50  C
Verpackungseinheit : 1 Stück
Sortiment : C
GTIN (EAN) : 4012799572374
Hersteller: MAICO
MS 150 S Klappenantrieb mit Luftklappe
Artikelnummer: 0157.1237
Menge: 1,000 Stck

**10.1207 MS 160 Klappenantrieb mit Luftklappe Klappenantrieb mit Luftklappe für Wickelfalzrohre, DN 160**
Stellmotor mit Luftklappe zum Regeln oder Absperren von
Luftvolumenströmen.
Klappenantrieb und Luftklappe bilden eine Einheit.
Der Einbau kann mit Hilfe des Rohrstücks MSR oder in
einem bauseitigen Wickelfalzrohr erfolgen.
Die Montage erfolgt mittels mitgeliefertem Zubehör im
Wickelfalzrohr.
Die Luftklappen der Produkte MS 100/125/150/160 haben
die Stellungen auf oder zu.
Die Luftklappen der Produkte MS 100 S/125 S/150 S/160 S
arbeiten stetig und können eine beliebige Position
zwischen auf und zu annehmen.
Endlage einstellbar.
Sicherheitshinweise:
Nicht im Brandschutz-Bereich anwenden.
Nur für Anwendungen mit sauberer Luft.
Keine aggressiven oder abrasiven Substanzen verwenden.
Nicht für den EX-Bereich geeignet.
Technische Daten
Luftdichtheit nach 1751 : 2
Spannungsart : Wechselstrom
Bemessungsspannung : 230 V
Einbaulage : beliebig
Gewicht : 0,3 kg
Nennweite : 160 mm
Geeignet für Nennweite : 160 mm
Breite : 190 mm
Höhe : 110 mm
Tiefe : 45 mm
Umgebungstemperatur : -30  C bis 50  C
Verpackungseinheit : 1 Stück
Sortiment : C
GTIN (EAN) : 4012799572343
Hersteller: MAICO
MS 160 Klappenantrieb mit Luftklappe
Artikelnummer: 0157.1234
Menge: 1,000 Stck

**10.1208 MS 160 S Klappenantrieb mit Luftklappe Klappenantrieb mit Luftklappe für Wickelfalzrohre, stetige Variante, D**
Stellmotor mit Luftklappe zum Regeln oder Absperren von
Luftvolumenströmen.
Klappenantrieb und Luftklappe bilden eine Einheit.
Der Einbau kann mit Hilfe des Rohrstücks MSR oder in
einem bauseitigen Wickelfalzrohr erfolgen.
Die Montage erfolgt mittels mitgeliefertem Zubehör im
Wickelfalzrohr.
Die Luftklappen der Produkte MS 100/125/150/160 haben
die Stellungen auf oder zu.
Die Luftklappen der Produkte MS 100 S/125 S/150 S/160 S
arbeiten stetig und können eine beliebige Position
zwischen auf und zu annehmen.
Endlage einstellbar.
Sicherheitshinweise:
Nicht im Brandschutz-Bereich anwenden.
Nur für Anwendungen mit sauberer Luft.
Keine aggressiven oder abrasiven Substanzen verwenden.
Nicht für den EX-Bereich geeignet.
Technische Daten
Luftdichtheit nach 1751 : 2
Spannungsart : Gleichstrom / Wechselstrom
Bemessungsspannung : 24 V
Leistungsaufnahme : 0,5 W
Einbaulage : beliebig
Gewicht : 0,3 kg
Nennweite : 160 mm
Geeignet für Nennweite : 160 mm
Breite : 190 mm
Höhe : 110 mm
Tiefe : 45 mm
Umgebungstemperatur : -30  C bis 50  C
Verpackungseinheit : 1 Stück
Sortiment : C
GTIN (EAN) : 4012799572381
Hersteller: MAICO
MS 160 S Klappenantrieb mit Luftklappe
Artikelnummer: 0157.1238
Menge: 1,000 Stck

**10.1209 MSR 100 Rohrstück für Stellmotor Blechrohr zur Montage eines Klappenantriebs mit Luftklappe MS, DN 100**
Rohrstück für den Einbau der Stellmotoren MS... und
MS... S.
Mit Bohrungen zur Befestigung des Stellmotors und als
Kabeldurchführung.
Mit Kontrollöffnung, verschlossen mit Gummistopfen.
Mit nach außen abgesetztem Falz, damit innen eine
glatte Oberfläche entsteht.
Technische Daten
Material : verzinktes Stahlblech
Gewicht : 0,7 kg
Nennweite : 100 mm
Länge : 400 mm
Breite : 100 mm
Höhe : 100 mm
Tiefe : 400 mm
Verpackungseinheit : 1 Stück
Sortiment : C
GTIN (EAN) : 4012799925101
Hersteller: MAICO
MSR 100 Rohrstück für Stellmotor
Artikelnummer: 0092.0510
Menge: 1,000 Stck

**10.1210 MSR 125 Rohrstück für Stellmotor Blechrohr zur Montage eines Klappenantriebs mit Luftklappe MS, DN 125**
Rohrstück für den Einbau der Stellmotoren MS... und
MS... S.
Mit Bohrungen zur Befestigung des Stellmotors und als
Kabeldurchführung.
Mit Kontrollöffnung, verschlossen mit Gummistopfen.
Mit nach außen abgesetztem Falz, damit innen eine
glatte Oberfläche entsteht.
Technische Daten
Material : verzinktes Stahlblech
Gewicht : 0,9 kg
Nennweite : 125 mm
Länge : 400 mm
Breite : 125 mm
Höhe : 125 mm
Tiefe : 400 mm
Verpackungseinheit : 1 Stück
Sortiment : C
GTIN (EAN) : 4012799925118
Hersteller: MAICO
MSR 125 Rohrstück für Stellmotor
Artikelnummer: 0092.0511
Menge: 1,000 Stck

**10.1211 MSR 150 Rohrstück für Stellmotor Blechrohr zur Montage eines Klappenantriebs mit Luftklappe MS, DN 150**
Rohrstück für den Einbau der Stellmotoren MS... und
MS... S.
Mit Bohrungen zur Befestigung des Stellmotors und als
Kabeldurchführung.
Mit Kontrollöffnung, verschlossen mit Gummistopfen.
Mit nach außen abgesetztem Falz, damit innen eine
glatte Oberfläche entsteht.
Technische Daten
Material : verzinktes Stahlblech
Gewicht : 1,1 kg
Nennweite : 150 mm
Länge : 400 mm
Breite : 150 mm
Höhe : 150 mm
Tiefe : 400 mm
Verpackungseinheit : 1 Stück
Sortiment : C
GTIN (EAN) : 4012799925125
Hersteller: MAICO
MSR 150 Rohrstück für Stellmotor
Artikelnummer: 0092.0512
Menge: 1,000 Stck

**10.1212 MSR 160 Rohrstück für Stellmotor Blechrohr zur Montage eines Klappenantriebs mit Luftklappe MS, DN 160**
Rohrstück für den Einbau der Stellmotoren MS... und
MS... S.
Mit Bohrungen zur Befestigung des Stellmotors und als
Kabeldurchführung.
Mit Kontrollöffnung, verschlossen mit Gummistopfen.
Mit nach außen abgesetztem Falz, damit innen eine
glatte Oberfläche entsteht.
Technische Daten
Material : verzinktes Stahlblech
Gewicht : 1,2 kg
Nennweite : 160 mm
Länge : 400 mm
Breite : 160 mm
Höhe : 160 mm
Tiefe : 400 mm
Verpackungseinheit : 1 Stück
Sortiment : C
GTIN (EAN) : 4012799925132
Hersteller: MAICO
MSR 160 Rohrstück für Stellmotor
Artikelnummer: 0092.0513
Menge: 1,000 Stck

**10.1213 WS-MF 32 Montagefüße Montagefüße für die Standaufstellung der zentralen Lüftungsgeräte WR 3**
Montagefüße für die Standaufstellung der zentralen
Lüftungsgeräte WR 310/WR 410, WS 320 und WS 470.
Technische Daten
Material : Stahl, verzinkt
Gewicht : 4,5 kg
Breite : 130 mm
Höhe : 298,5 mm
Tiefe : 130 mm
Verpackungseinheit : 4 Stück
Geeignet für Produkte : WS 320..., WS 470..., WR 310,
WR 410
Sortiment : K
GTIN (EAN) : 4012799925583
Hersteller: MAICO
WS-MF 320/470 Montagefüße
Artikelnummer: 0092.0558
Menge: 1,000 Stck

**10.1214 FU 20 Befestigungsfuß Befestigungsfuß zur Montage von Ventilatoren EZL/DZL und EZR/DZR an Wä**
Befestigungsfüße zur Montage von Ventilatoren EZL/DZL
und EZR/DZR an Wänden, Decken oder auf Konsolen.
Technische Daten
Material : Stahlblech, verzinkt
Gewicht : 0,468 kg
Geeignet für Nennweite : 200 mm
Breite : 243 mm
Höhe : 103 mm
Tiefe : 40 mm
Verpackungseinheit : 2 Stück
Sortiment : C
GTIN (EAN) : 4012799360698
Hersteller: MAICO
FU 20 Befestigungsfuß
Artikelnummer: 0036.0069
Menge: 1,000 Stck

**10.1215 FU 25 Befestigungsfuß Befestigungsfuß zur Montage von Ventilatoren EZL/DZL und EZR/DZR an Wä**
Befestigungsfüße zur Montage von Ventilatoren EZL/DZL
und EZR/DZR an Wänden, Decken oder auf Konsolen.
Technische Daten
Material : Stahlblech, verzinkt
Gewicht : 0,548 kg
Geeignet für Nennweite : 250 mm
Breite : 288 mm
Höhe : 115 mm
Tiefe : 40 mm
Verpackungseinheit : 2 Stück
Sortiment : C
GTIN (EAN) : 4012799360704
Hersteller: MAICO
FU 25 Befestigungsfuß
Artikelnummer: 0036.0070
Menge: 1,000 Stck

**10.1216 FU 30 Befestigungsfuß Befestigungsfuß zur Montage von Ventilatoren EZL/DZL und EZR/DZR an Wä**
Befestigungsfüße zur Montage von Ventilatoren EZL/DZL
und EZR/DZR an Wänden, Decken oder auf Konsolen.
Technische Daten
Material : Stahlblech, verzinkt
Gewicht : 0,504 kg
Geeignet für Nennweite : 300 mm
Breite : 292 mm
Höhe : 93 mm
Tiefe : 40 mm
Verpackungseinheit : 2 Stück
Sortiment : C
GTIN (EAN) : 4012799360711
Hersteller: MAICO
FU 30 Befestigungsfuß
Artikelnummer: 0036.0071
Menge: 1,000 Stck

**10.1217 FU 35 Befestigungsfuß Befestigungsfuß zur Montage von Ventilatoren EZL/DZL und EZR/DZR an Wä**
Befestigungsfüße zur Montage von Ventilatoren EZL/DZL
und EZR/DZR an Wänden, Decken oder auf Konsolen.
Technische Daten
Material : Stahlblech, verzinkt
Gewicht : 0,555 kg
Geeignet für Nennweite : 350 mm
Breite : 319 mm
Höhe : 100 mm
Tiefe : 40 mm
Verpackungseinheit : 2 Stück
Sortiment : C
GTIN (EAN) : 4012799360728
Hersteller: MAICO
FU 35 Befestigungsfuß
Artikelnummer: 0036.0072
Menge: 1,000 Stck

**10.1218 FU 40 Befestigungsfuß Befestigungsfuß zur Montage von Ventilatoren EZL/DZL und EZR/DZR an Wä**
Befestigungsfüße zur Montage von Ventilatoren EZL/DZL
und EZR/DZR an Wänden, Decken oder auf Konsolen.
Technische Daten
Material : Stahlblech, verzinkt
Gewicht : 0,61 kg
Geeignet für Nennweite : 400 mm
Breite : 350 mm
Höhe : 108 mm
Tiefe : 40 mm
Verpackungseinheit : 2 Stück
Sortiment : C
GTIN (EAN) : 4012799360735
Hersteller: MAICO
FU 40 Befestigungsfuß
Artikelnummer: 0036.0073
Menge: 1,000 Stck

**10.1219 FU 45 Befestigungsfuß Befestigungsfuß zur Montage von Ventilatoren EZL/DZL und EZR/DZR an Wä**
Befestigungsfüße zur Montage von Ventilatoren EZL/DZL
und EZR/DZR an Wänden, Decken oder auf Konsolen.
Technische Daten
Material : Stahlblech, verzinkt
Gewicht : 0,659 kg
Geeignet für Nennweite : 450 mm
Breite : 385 mm
Höhe : 115 mm
Tiefe : 40 mm
Verpackungseinheit : 2 Stück
Sortiment : C
GTIN (EAN) : 4012799360742
Hersteller: MAICO
FU 45 Befestigungsfuß
Artikelnummer: 0036.0074
Menge: 1,000 Stck

**10.1220 FU 50 Befestigungsfuß Befestigungsfuß zur Montage von Ventilatoren EZL/DZL und EZR/DZR an Wä**
Befestigungsfüße zur Montage von Ventilatoren EZL/DZL
und EZR/DZR an Wänden, Decken oder auf Konsolen.
Technische Daten
Material : Stahlblech, verzinkt
Gewicht : 0,88 kg
Geeignet für Nennweite : 500 mm
Breite : 423 mm
Höhe : 123 mm
Tiefe : 40 mm
Verpackungseinheit : 2 Stück
Sortiment : C
GTIN (EAN) : 4012799360759
Hersteller: MAICO
FU 50 Befestigungsfuß
Artikelnummer: 0036.0075
Menge: 1,000 Stck

**10.1221 FU 56 Befestigungsfuß Befestigungsfuß zur Montage von Ventilatoren EZL/DZL und EZR/DZR an Wä**
Befestigungsfüße zur Montage von Ventilatoren EZL/DZL
und EZR/DZR an Wänden, Decken oder auf Konsolen.
Technische Daten
Material : Stahlblech, verzinkt
Gewicht : 1,031 kg
Geeignet für Nennweite : 560 mm
Breite : 485 mm
Höhe : 138 mm
Tiefe : 40 mm
Verpackungseinheit : 2 Stück
Sortiment : C
GTIN (EAN) : 4012799360766
Hersteller: MAICO
FU 56 Befestigungsfuß
Artikelnummer: 0036.0076
Menge: 1,000 Stck

**10.1222 FU 60 Befestigungsfuß Befestigungsfuß zur Montage von Ventilatoren EZL/DZL und EZR/DZR an Wä**
Befestigungsfüße zur Montage von Ventilatoren EZL/DZL
und EZR/DZR an Wänden, Decken oder auf Konsolen.
Technische Daten
Material : Stahlblech, verzinkt
Gewicht : 1,1 kg
Geeignet für Nennweite : 600 mm
Breite : 517 mm
Höhe : 145 mm
Tiefe : 40 mm
Verpackungseinheit : 2 Stück
Sortiment : C
GTIN (EAN) : 4012799360773
Hersteller: MAICO
FU 60 Befestigungsfuß
Artikelnummer: 0036.0077
Menge: 1,000 Stck

**10.1223 FUM 15/1 Befestigungsfuß Befestigungsfuß zur Montage von Ventilatoren ERM an Wänden, Decken ode**
Befestigungsfüße zur Montage von Ventilatoren ERM an
Wänden, Decken oder auf Konsolen.
Waagerechter und senkrechter Einbau möglich.
Technische Daten
Einbauort : Decke / Wand
Material : Stahlblech, verzinkt
Gewicht : 0,2 kg
Geeignet für Nennweite : 150 mm / 180 mm
Breite : 187 mm
Höhe : 130 mm
Tiefe : 130 mm
Verpackungseinheit : 1 Stück
Sortiment : C
GTIN (EAN) : 4012799360018
Hersteller: MAICO
FUM 15/18 Befestigungsfuß
Artikelnummer: 0036.0001
Menge: 1,000 Stck

**10.1224 FUM 22 Befestigungsfuß Befestigungsfuß zur Montage von Ventilatoren ERM an Wänden, Decken ode**
Befestigungsfüße zur Montage von Ventilatoren ERM an
Wänden, Decken oder auf Konsolen.
Waagerechter und senkrechter Einbau möglich.
Technische Daten
Einbauort : Decke / Wand
Material : Stahlblech, verzinkt
Gewicht : 0,4 kg
Geeignet für Nennweite : 224 mm
Breite : 203 mm
Höhe : 170 mm
Tiefe : 170 mm
Verpackungseinheit : 1 Stück
Sortiment : C
GTIN (EAN) : 4012799360049
Hersteller: MAICO
FUM 22 Befestigungsfuß
Artikelnummer: 0036.0004
Menge: 1,000 Stck

**10.1225 FUM 25 Befestigungsfuß Befestigungsfuß zur Montage von Ventilatoren ERM an Wänden, Decken ode**
Befestigungsfüße zur Montage von Ventilatoren ERM an
Wänden, Decken oder auf Konsolen.
Waagerechter und senkrechter Einbau möglich.
Technische Daten
Einbauort : Decke / Wand
Material : Stahlblech, verzinkt
Gewicht : 0,5 kg
Geeignet für Nennweite : 250 mm
Breite : 232 mm
Höhe : 195 mm
Tiefe : 195 mm
Verpackungseinheit : 1 Stück
Sortiment : C
GTIN (EAN) : 4012799360056
Hersteller: MAICO
FUM 25 Befestigungsfuß
Artikelnummer: 0036.0005
Menge: 1,000 Stck

**10.1226 FUR 10/1 Befestigungsfuß Befestigungsfuß zur Montage von ERR 10.., ERR 12.. und ERR 16/1 an Wän**
Befestigungsfüße zur Montage von ERR-Ventilatoren an
Wänden, Decken oder auf Konsolen.
Technische Daten
Einbauort : Wand / Decke
Material : Stahlblech, verzinkt
Gewicht : 0,2 kg
Geeignet für Nennweite : 100 mm / 125 mm / 160 mm
Breite : 293 mm
Höhe : 65 mm
Tiefe : 50 mm
Verpackungseinheit : 1 Stück
Sortiment : C
GTIN (EAN) : 4012799360872
Hersteller: MAICO
FUR 10/12/16 Befestigungsfuß
Artikelnummer: 0036.0087
Menge: 1,000 Stck

**10.1227 FUR 16S/ Befestigungsfuß Befestigungsfuß zur Montage von ERR 16 N, ERR 16/1 S, ERR 20.. und ERR**
Befestigungsfüße zur Montage von ERR-Ventilatoren an
Wänden, Decken oder auf Konsolen.
Technische Daten
Einbauort : Wand / Decke
Material : Stahlblech, verzinkt
Gewicht : 0,5 kg
Geeignet für Nennweite : 160 mm / 200 mm / 250 mm
Breite : 395 mm
Höhe : 83 mm
Tiefe : 80 mm
Verpackungseinheit : 1 Stück
Sortiment : C
GTIN (EAN) : 4012799360889
Hersteller: MAICO
FUR 16S/20/25 Befestigungsfuß
Artikelnummer: 0036.0088
Menge: 1,000 Stck

**10.1228 FUR 31/1 Befestigungsfuß Befestigungsfuß zur Montage von ERR 31.. an Wänden, Decken oder auf Ko**
Befestigungsfüße zur Montage von ERR-Ventilatoren an
Wänden, Decken oder auf Konsolen.
Technische Daten
Einbauort : Wand / Decke
Material : Stahlblech, verzinkt
Gewicht : 0,8 kg
Geeignet für Nennweite : 315 mm
Breite : 465 mm
Höhe : 130 mm
Tiefe : 130 mm
Verpackungseinheit : 1 Stück
Sortiment : C
GTIN (EAN) : 4012799360896
Hersteller: MAICO
FUR 31/1 Befestigungsfuß
Artikelnummer: 0036.0089
Menge: 1,000 Stck

**10.1229 FUR 35/1 Befestigungsfuß Befestigungsfuß zur Montage von ERR 35.. an Wänden, Decken oder auf Ko**
Befestigungsfüße zur Montage von ERR-Ventilatoren an
Wänden, Decken oder auf Konsolen.
Technische Daten
Einbauort : Wand / Decke
Material : Stahlblech, verzinkt
Gewicht : 2,2 kg
Geeignet für Nennweite : 350 mm
Breite : 554 mm
Höhe : 150 mm
Tiefe : 150 mm
Verpackungseinheit : 1 Stück
Sortiment : C
GTIN (EAN) : 4012799360902
Hersteller: MAICO
FUR 35/1 Befestigungsfuß
Artikelnummer: 0036.0090
Menge: 1,000 Stck

**10.1230 GP 10 Schwingungsdämpfer 4 Schwingungsdämpfer zur vibrationsgedämpften Befestigung von EZL/DZL,**
4 Schwingungsdämpfer zur vibrationsgedämpften
Befestigung von Ventilatoren.
Technische Daten
Material : Stahlblech, verzinkt
Gewicht : 0,025 kg
Breite : 60 mm
Höhe : 18 mm
Tiefe : 35 mm
Verpackungseinheit : 4 Stück
Sortiment : C
GTIN (EAN) : 4012799921516
Hersteller: MAICO
GP 10 Schwingungsdämpfer
Artikelnummer: 0092.0151
Menge: 1,000 Stck

**10.1231 GP 20 Schwingungsdämpfer 4 Schwingungsdämpfer zur vibrationsgedämpften Befestigung von EZL/DZL,**
4 Schwingungsdämpfer zur vibrationsgedämpften
Befestigung von Ventilatoren.
Technische Daten
Material : Stahlblech, verzinkt
Gewicht : 0,1 kg
Breite : 90 mm
Höhe : 29 mm
Tiefe : 50 mm
Verpackungseinheit : 4 Stück
Sortiment : C
GTIN (EAN) : 4012799921523
Hersteller: MAICO
GP 20 Schwingungsdämpfer
Artikelnummer: 0092.0152
Menge: 1,000 Stck

**10.1232 KSD-D Schallentkopplungsset 4 Gummidämmelemente mit verzinkter Unterlegscheibe zur körperschallent**
4 Gummidämmelemente mit verzinkter Unterlegscheibe zur
körperschallentkoppelten Deckenmontage der
Lüftungsboxen ESR -2 EC nach DIN 4109.
Weiteres Befestigungsmaterial wie Gewindestangen,
Muttern etc. sind nicht im Lieferumfang.
Technische Daten
Material : thermoplastisches Elastomer (TPE)
Farbe : schwarz
Gewicht : 0,007 kg
Brandschutz : Brandklasse B2 nach DIN 4102, nicht
abtropfend
Breite : 80 mm
Höhe : 50 mm
Tiefe : 50 mm
Gewinde : M8
Umgebungstemperatur : -50  C bis 110  C
Verpackungseinheit : 4 Stück
Sortiment : C
GTIN (EAN) : 4012799925217
Hersteller: MAICO
KSD-D Schallentkopplungsset
Artikelnummer: 0092.0521
Menge: 1,000 Stck

**10.1233 WS-BWU 1 Befestigungswinkel Universal Befestigungswinkel zur Montage der zentralen Lüftungsgeräte WS 160 Fla**
Befestigungswinkel zur Montage der zentralen
Lüftungsgeräte WS 160 Flat an die Wand und Decke.
Der Winkel kann in verschiedenen Positionen am Gerät
montiert werden, so dass die Gerätebefestigung
vereinfacht wird.
Technische Daten
Einbauort : Wand / Decke
Material : Stahlblech, verzinkt
Gewicht : 0,56 kg
Breite : 60 mm
Höhe : 60 mm
Tiefe : 3 mm
Verpackungseinheit : 4 Stück
Geeignet für Produkte : WS 160 Flat...
Sortiment : K
GTIN (EAN) : 4012799925675
Hersteller: MAICO
WS-BWU 160 Befestigungswinkel Universal
Artikelnummer: 0092.0567
Menge: 1,000 Stck

**10.1234 WS-BWD 1 Befestigungswinkel Decke Befestigungswinkel mit Dämpfungselement zur Montage der zentralen Lüft**
Befestigungswinkel zur Montage der zentralen
Lüftungsgeräte WS 160 Flat an die Decke.
Durch das integrierte Dämpfungselement wird das Gerät
von der Decke schalltechnisch abgekoppelt.
Technische Daten
Einbauort : Decke
Material : Stahlblech, verzinkt
Gewicht : 0,84 kg
Breite : 40 mm
Höhe : 132 mm
Tiefe : 53 mm
Verpackungseinheit : 4 Stück
Geeignet für Produkte : WS 160 Flat...
Sortiment : K
GTIN (EAN) : 4012799925668
Hersteller: MAICO
WS-BWD 160 Befestigungswinkel Decke
Artikelnummer: 0092.0566
Menge: 1,000 Stck

**10.1235 WSK 150 Wandhalter Wandkonsole zur Befestigung des zentralen Lüftungsgeräts WS 150**
Wandkonsolen zur Befestigung des Lüftungsgeräts WS 150.
Technische Daten
Einbauort : Wand
Material : Stahlblech, pulverbeschichtet
Farbe : schwarz
Gewicht : 4,16 kg
Breite : 928 mm
Höhe : 320 mm
Tiefe : 450 mm
Verpackungseinheit : 1 Stück
Geeignet für Produkte : WS 150
Sortiment : K
GTIN (EAN) : 4012799184584
Hersteller: MAICO
WSK 150 Wandhalter
Artikelnummer: 0018.0458
Menge: 1,000 Stck

**10.1236 WRK 300- Wandhalter Wandkonsole zur Befestigung der zentralen Lüftungsgeräte WR 300 oder W**
Wandkonsole zur Befestigung der Lüftungsgeräte WR 300
und WR 400.
Technische Daten
Einbauort : Wand
Material : Stahlblech, verzinkt
Farbe : silber
Gewicht : 0,77 kg
Breite : 745 mm
Höhe : 48 mm
Tiefe : 28 mm
Verpackungseinheit : 1 Stück
Geeignet für Produkte : WR 300, WR 400
Sortiment : K
GTIN (EAN) : 4012799184935
Hersteller: MAICO
WRK 300-400 Wandhalter
Artikelnummer: 0018.0493
Menge: 1,000 Stck

**10.1237 QW 71 Quadratische Wandplatte Quadratische Wandplatte zur Montage von DAS 71 Ventilatoren**
Wandplatte zur Montage von DAS-Ventilatoren.
Technische Daten
Einbauort : Wand
Einbaulage : senkrecht
Material : Stahl, lackiert
Gewicht : 22,5 kg
Geeignet für Nennweite : 710 mm
Breite : 1.120 mm
Höhe : 1.120 mm
Tiefe : 5 mm
Verpackungseinheit : 1 Stück
Sortiment : C
GTIN (EAN) : 4012799530138
Hersteller: MAICO
QW 71 Quadratische Wandplatte
Artikelnummer: 0053.0013
Menge: 1,000 Stck

**10.1238 QW 80 Quadratische Wandplatte Quadratische Wandplatte zur Montage von DAS 80 Ventilatoren**
Wandplatte zur Montage von DAS-Ventilatoren.
Technische Daten
Einbauort : Wand
Einbaulage : senkrecht
Material : Stahl, lackiert
Gewicht : 23,5 kg
Geeignet für Nennweite : 800 mm
Breite : 1.210 mm
Höhe : 1.210 mm
Tiefe : 5 mm
Verpackungseinheit : 1 Stück
Sortiment : C
GTIN (EAN) : 4012799530145
Hersteller: MAICO
QW 80 Quadratische Wandplatte
Artikelnummer: 0053.0014
Menge: 1,000 Stck

**10.1239 QW 90 Quadratische Wandplatte Quadratische Wandplatte zur Montage von DAS 90 Ventilatoren**
Wandplatte zur Montage von DAS-Ventilatoren.
Technische Daten
Einbauort : Wand
Einbaulage : senkrecht
Material : Stahl, lackiert
Gewicht : 27,5 kg
Geeignet für Nennweite : 900 mm
Breite : 1.320 mm
Höhe : 1.320 mm
Tiefe : 5 mm
Verpackungseinheit : 1 Stück
Sortiment : C
GTIN (EAN) : 4012799530152
Hersteller: MAICO
QW 90 Quadratische Wandplatte
Artikelnummer: 0053.0015
Menge: 1,000 Stck

**10.1240 QW 100 Quadratische Wandplatte Quadratische Wandplatte zur Montage von DAS 100 Ventilatoren**
Wandplatte zur Montage von DAS-Ventilatoren.
Technische Daten
Einbauort : Wand
Einbaulage : senkrecht
Material : Stahl, lackiert
Gewicht : 39 kg
Geeignet für Nennweite : 1.000 mm
Breite : 1.420 mm
Höhe : 1.420 mm
Tiefe : 5 mm
Verpackungseinheit : 1 Stück
Sortiment : C
GTIN (EAN) : 4012799530169
Hersteller: MAICO
QW 100 Quadratische Wandplatte
Artikelnummer: 0053.0016
Menge: 1,000 Stck

**10.1241 QW 112 Quadratische Wandplatte Quadratische Wandplatte zur Montage von DAS 112 Ventilatoren**
Wandplatte zur Montage von DAS-Ventilatoren.
Technische Daten
Einbauort : Wand
Einbaulage : senkrecht
Material : Stahl, lackiert
Gewicht : 47,5 kg
Geeignet für Nennweite : 1.125 mm
Breite : 1.570 mm
Höhe : 1.570 mm
Tiefe : 5 mm
Verpackungseinheit : 1 Stück
Sortiment : C
GTIN (EAN) : 4012799530176
Hersteller: MAICO
QW 112 Quadratische Wandplatte
Artikelnummer: 0053.0017
Menge: 1,000 Stck

**10.1242 QW 125 Quadratische Wandplatte Quadratische Wandplatte zur Montage von DAS 125 Ventilatoren**
Wandplatte zur Montage von DAS-Ventilatoren.
Technische Daten
Einbauort : Wand
Einbaulage : senkrecht
Material : Stahl, lackiert
Geeignet für Nennweite : 1.250 mm
Breite : 1.720 mm
Höhe : 1.720 mm
Tiefe : 5 mm
Verpackungseinheit : 1 Stück
Sortiment : C
GTIN (EAN) : 4012799530183
Hersteller: MAICO
QW 125 Quadratische Wandplatte
Artikelnummer: 0053.0018
Menge: 1,000 Stck

**10.1243 WS-SI 32 Siphon Siphon 1 1/2 '' für Siebventilanschluss für zentrale Lüftungsgeräte WR**
Siphon 1 1/2 '' für Siebventilanschluss für zentrale
Lüftungsgeräte WR 310/WR 410, WS 320 und WS 470.
Technische Daten
Material : Polypropylen (PP)
Gewicht : 0,22 kg
Siphon-Durchmesser : 1 1/2'' x DN 50
Breite : 220 mm
Höhe : 325 mm
Tiefe : 400 mm
Verpackungseinheit : 1 Stück
Geeignet für Produkte : WS 320..., WS 470..., WR 310,
WR 410
Sortiment : K
GTIN (EAN) : 4012799925644
Hersteller: MAICO
WS-SI 320/470 Siphon
Artikelnummer: 0092.0564
Menge: 1,000 Stck

**10.1244 WS-KSI 3 Kugelsiphon Kugelsiphon (Trockensiphon), 1 1/2" für Siebventilanschluss für zentra**
Kugelsiphon (Trockensiphon), 1 1/2" für
Siebventilanschluss für zentrale Lüftungsgeräte WR
310/WR 410, WS 320 und WS 470.
Technische Daten
Material : Polypropylen (PP)
Farbe : weiß
Gewicht : 0,2 kg
Siphon-Durchmesser : 1 1/2''(AG) x DN 50
Breite : 250 mm
Höhe : 150 mm
Tiefe : 100 mm
Verpackungseinheit : 1 Stück
Geeignet für Produkte : WS 320..., WS 470..., WR 310,
WR 410
Sortiment : K
GTIN (EAN) : 4012799925729
Hersteller: MAICO
WS-KSI 320/470 Kugelsiphon
Artikelnummer: 0092.0572
Menge: 1,000 Stck

**10.1245 WSD 20-4 Wetterschutzdach Wetterschutzdach für Motor der Abluftboxen EKR 20-2 bis EKR 40-2**
Wetterschutzdach für Abluftboxen EKR-2.
Das Wetterschutzdach schützt die Motoren der
Abluftboxen und soll verwendet werden, wenn die
EKR-2-Boxen direkt der Witterung ausgesetzt sind.
Das Wetterschutzdach WSD 20-40 passt zu allen
Nenngrößen der Abluftbox EKR-2. Es wird einfach an die
Tür der Abluftbox mit vier Blechschrauben oder Nieten
montiert. Die exakte Position geben vier werksseitige
Bohrungen in der Tür vor.
Technische Daten
Einbau : außen
Einbauort : Außenwand
Material : Stahlblech, verzinkt
Gewicht : 1,5 kg
Breite : 330 mm
Höhe : 290 mm
Tiefe : 130 mm
Verpackungseinheit : 1 Stück
Sortiment : C
GTIN (EAN) : 4012799490838
Hersteller: MAICO
WSD 20-40 Wetterschutzdach
Artikelnummer: 0149.0083
Menge: 1,000 Stck

**10.1246 Stange 0 Befestigungsstange Verlängerungsstange 0,5 m für Deckenfächer EC 90 B und EC 140 B**
Längere Stangen für Deckenfächer, anstelle der
serienmäßigen Stangen (0,25 m Länge).
Technische Daten
Material : Stahlblech, einbrennlackiert
Gewicht : 0,6 kg
Breite : 485 mm
Höhe : 50 mm
Tiefe : 20 mm
Verpackungseinheit : 1 Stück
Geeignet für Produkte : EC 90 B, EC 140 B
Sortiment : C
GTIN (EAN) : 4012799931836
Hersteller: MAICO
Stange 0,5 m Befestigungsstange
Artikelnummer: 0093.0183
Menge: 1,000 Stck

**10.1247 Stange 1 Befestigungsstange Verlängerungsstange 1,0 m für Deckenfächer EC 90 B und EC 140 B**
Längere Stangen für Deckenfächer, anstelle der
serienmäßigen Stangen (0,25 m Länge).
Technische Daten
Material : Stahlblech, einbrennlackiert
Gewicht : 1,2 kg
Breite : 985 mm
Höhe : 45 mm
Tiefe : 35 mm
Verpackungseinheit : 1 Stück
Geeignet für Produkte : EC 90 B, EC 140 B
Sortiment : C
GTIN (EAN) : 4012799931843
Hersteller: MAICO
Stange 1,0 m Befestigungsstange
Artikelnummer: 0093.0184
Menge: 1,000 Stck

**10.1248 Stange 0 Befestigungsstange 0,5m-Verlängerungsstange für Deckenfächer EC 30 E und EC 40 D**
Längere Stangen für Deckenfächer, anstelle der
serienmäßigen Stangen (0,25 m Länge).
Kombination mit Deckenfächer EC 30 E und EC 40 D.
Technische Daten
Material : Stahlblech, einbrennlackiert
Gewicht : 0,7 kg
Breite : 505 mm
Höhe : 50 mm
Tiefe : 30 mm
Verpackungseinheit : 1 Stück
Geeignet für Produkte : EC 30 E, EC 40 D
Sortiment : C
GTIN (EAN) : 4012799932987
Hersteller: MAICO
Stange 0,5 m Befestigungsstange
Artikelnummer: 0093.0298
Menge: 1,000 Stck

**10.1249 Stange 1 Befestigungsstange 1,0 m-Verlängerungsstange für Deckenfächer EC 30 E und EC 40 D**
Längere Stangen für Deckenfächer, anstelle der
serienmäßigen Stangen (0,25 m Länge).
Kombination mit Deckenfächer EC 30 E und EC 40 D.
Technische Daten
Material : Stahlblech, einbrennlackiert
Gewicht : 1,3 kg
Breite : 1.000 mm
Höhe : 45 mm
Tiefe : 35 mm
Verpackungseinheit : 1 Stück
Geeignet für Produkte : EC 30 E, EC 40 D
Sortiment : C
GTIN (EAN) : 4012799932994
Hersteller: MAICO
Stange 1,0 m Befestigungsstange
Artikelnummer: 0093.0299
Menge: 1,000 Stck

**10.1250 Trio AS7 Anschlussstück Schafft einen Übergang zwischen Anschluss DN 125 und zwei 75mm Flex Ro**
Schafft einen Übergang zwischen Anschluss DN 125 und
zwei 75mm Flex Rohren.
Technische Daten
Gewicht : 0,934 kg
Breite : 335 mm
Höhe : 173 mm
Tiefe : 255 mm
Verpackungseinheit : 1 Stück
Sortiment : K
GTIN (EAN) : 4012799179917
Hersteller: MAICO
Trio AS75 Anschlussstück
Artikelnummer: 0017.0991
Menge: 1,000 Stck

**10.1251 SB 12/16 Schalldämpfer-Box Schalldämpfer-Box aus schalldämmendem Kunststoff, mit zwei Revisionsöf**
Schalldämpfer-Box für luftechnische Anlagen.
Anschluss Wickelfalzrohr DN 125 mit Steckverbinder SVR
125.
Anschluss Wickelfalzrohr DN 160 direkt auf EPP-Stutzen.
Abdichtung bauseits.
Aus schalldämmenden Polypropylen (EPP) mit hygienischer
Vlies-Kaschierung.
Mit Schallschluckpackung aus mineralfaserfreiem
Melaminharzschaum.
Zwei Revisionsöffnungen.
Mit vorgebohrten Löchern für die Montage mit
Gewindestangen.
Technische Daten
Material : Kunststoff EPP
Gewicht : 1,74 kg
Breite : 435 mm
Höhe : 365 mm
Tiefe : 220 mm
Einfügungsdämpfung bei 63 Hz : 2 dB
Einfügungsdämpfung bei 125 Hz : 8 dB
Einfügungsdämpfung bei 250 Hz : 12 dB
Einfügungsdämpfung bei 500 Hz : 20 dB
Einfügungsdämpfung bei 1 kHz : 38 dB
Einfügungsdämpfung bei 2 kHz : 47 dB
Einfügungsdämpfung bei 4 kHz : 40 dB
Einfügungsdämpfung bei 8 kHz : 35 dB
Einfügungsdämpfung Gesamt :
Einfügungsdämpfung Anmerkung :
Verpackungseinheit : 1 Stück
Sortiment : K
GTIN (EAN) : 4012799599951
Hersteller: MAICO
SB 12/16 Schalldämpfer-Box
Artikelnummer: 0059.0995
Menge: 1,000 Stck

**10.1252 RSR 8 Rohrschalldämpfer Rohrschalldämpfer mit 25 mm Schallschluckpackung, Länge: 1000 mm, DN 8**
Rohrschalldämpfer für lufttechnische Anlagen.
Mit Schallschluckpackung aus kunstharzgebundenen
Glasfasern.
Nicht brennbar gemäß DIN 4102 Klasse A1.
Einfügungsdämpfung gemäß DIN 45646 gemessen.
RSR...: Mit 25 mm dicker Schallschluckpackung.
RSR.../50: Mit 50 mm dicker Schallschluckpackung.
Technische Daten
Ausführung : 25 mm Schallschluckpackung
Material : Aluminium
Gewicht : 0,8 kg
Nennweite : 80 mm
Breite : 129 mm
Höhe : 129 mm
Tiefe : 1.120 mm
Einfügungsdämpfung bei 63 Hz : 2 dB
Einfügungsdämpfung bei 125 Hz : 6 dB
Einfügungsdämpfung bei 250 Hz : 10 dB
Einfügungsdämpfung bei 500 Hz : 20 dB
Einfügungsdämpfung bei 1 kHz : 38 dB
Einfügungsdämpfung bei 2 kHz : 58 dB
Einfügungsdämpfung bei 4 kHz : 33 dB
Einfügungsdämpfung bei 8 kHz : 28 dB
Einfügungsdämpfung Gesamt :
Einfügungsdämpfung Anmerkung :
Schalldämmung : ja
Verpackungseinheit : 1 Stück
Sortiment : C
GTIN (EAN) : 4012799923107
Hersteller: MAICO
RSR 8 Rohrschalldämpfer
Artikelnummer: 0092.0310
Menge: 1,000 Stck

**10.1253 RSR 10 Rohrschalldämpfer Rohrschalldämpfer mit 25 mm Schallschluckpackung, Länge: 1000 mm, DN 1**
Rohrschalldämpfer für lufttechnische Anlagen.
Mit Schallschluckpackung aus kunstharzgebundenen
Glasfasern.
Nicht brennbar gemäß DIN 4102 Klasse A1.
Einfügungsdämpfung gemäß DIN 45646 gemessen.
RSR...: Mit 25 mm dicker Schallschluckpackung.
RSR.../50: Mit 50 mm dicker Schallschluckpackung.
Technische Daten
Ausführung : 25 mm Schallschluckpackung
Material : Aluminium
Gewicht : 0,8 kg
Nennweite : 100 mm
Breite : 159,5 mm
Höhe : 159,5 mm
Tiefe : 1.120 mm
Einfügungsdämpfung bei 63 Hz : 1 dB
Einfügungsdämpfung bei 125 Hz : 5 dB
Einfügungsdämpfung bei 250 Hz : 8 dB
Einfügungsdämpfung bei 500 Hz : 18 dB
Einfügungsdämpfung bei 1 kHz : 35 dB
Einfügungsdämpfung bei 2 kHz : 58 dB
Einfügungsdämpfung bei 4 kHz : 33 dB
Einfügungsdämpfung bei 8 kHz : 27 dB
Einfügungsdämpfung Gesamt :
Einfügungsdämpfung Anmerkung :
Schalldämmung : ja
Verpackungseinheit : 1 Stück
Sortiment : C
GTIN (EAN) : 4012799923114
Hersteller: MAICO
RSR 10 Rohrschalldämpfer
Artikelnummer: 0092.0311
Menge: 1,000 Stck

**10.1254 RSR 12 Rohrschalldämpfer Rohrschalldämpfer mit 25 mm Schallschluckpackung, Länge: 1000 mm, DN 1**
Rohrschalldämpfer für lufttechnische Anlagen.
Mit Schallschluckpackung aus kunstharzgebundenen
Glasfasern.
Nicht brennbar gemäß DIN 4102 Klasse A1.
Einfügungsdämpfung gemäß DIN 45646 gemessen.
RSR...: Mit 25 mm dicker Schallschluckpackung.
RSR.../50: Mit 50 mm dicker Schallschluckpackung.
Technische Daten
Ausführung : 25 mm Schallschluckpackung
Material : Aluminium
Gewicht : 1,1 kg
Nennweite : 125 mm
Breite : 189,5 mm
Höhe : 189,5 mm
Tiefe : 1.120 mm
Einfügungsdämpfung bei 63 Hz : 1 dB
Einfügungsdämpfung bei 125 Hz : 5 dB
Einfügungsdämpfung bei 250 Hz : 8 dB
Einfügungsdämpfung bei 500 Hz : 18 dB
Einfügungsdämpfung bei 1 kHz : 35 dB
Einfügungsdämpfung bei 2 kHz : 58 dB
Einfügungsdämpfung bei 4 kHz : 33 dB
Einfügungsdämpfung bei 8 kHz : 27 dB
Einfügungsdämpfung Gesamt :
Einfügungsdämpfung Anmerkung :
Schalldämmung : ja
Verpackungseinheit : 1 Stück
Sortiment : C
GTIN (EAN) : 4012799923121
Hersteller: MAICO
RSR 12 Rohrschalldämpfer
Artikelnummer: 0092.0312
Menge: 1,000 Stck

**10.1255 RSR 15 Rohrschalldämpfer Rohrschalldämpfer mit 25 mm Schallschluckpackung, Länge: 1000 mm, DN 1**
Rohrschalldämpfer für lufttechnische Anlagen.
Mit Schallschluckpackung aus kunstharzgebundenen
Glasfasern.
Nicht brennbar gemäß DIN 4102 Klasse A1.
Einfügungsdämpfung gemäß DIN 45646 gemessen.
RSR...: Mit 25 mm dicker Schallschluckpackung.
RSR.../50: Mit 50 mm dicker Schallschluckpackung.
Technische Daten
Ausführung : 25 mm Schallschluckpackung
Material : Aluminium
Gewicht : 1,3 kg
Nennweite : 150 mm
Breite : 212 mm
Höhe : 212 mm
Tiefe : 1.120 mm
Einfügungsdämpfung bei 63 Hz : 1 dB
Einfügungsdämpfung bei 125 Hz : 2 dB
Einfügungsdämpfung bei 250 Hz : 4 dB
Einfügungsdämpfung bei 500 Hz : 10 dB
Einfügungsdämpfung bei 1 kHz : 23 dB
Einfügungsdämpfung bei 2 kHz : 43 dB
Einfügungsdämpfung bei 4 kHz : 18 dB
Einfügungsdämpfung bei 8 kHz : 14 dB
Einfügungsdämpfung Gesamt :
Einfügungsdämpfung Anmerkung :
Schalldämmung : ja
Verpackungseinheit : 1 Stück
Sortiment : C
GTIN (EAN) : 4012799923138
Hersteller: MAICO
RSR 15 Rohrschalldämpfer
Artikelnummer: 0092.0313
Menge: 1,000 Stck

**10.1256 RSR 16 Rohrschalldämpfer Rohrschalldämpfer mit 25 mm Schallschluckpackung, Länge: 1000 mm, DN 1**
Rohrschalldämpfer für lufttechnische Anlagen.
Mit Schallschluckpackung aus kunstharzgebundenen
Glasfasern.
Nicht brennbar gemäß DIN 4102 Klasse A1.
Einfügungsdämpfung gemäß DIN 45646 gemessen.
RSR...: Mit 25 mm dicker Schallschluckpackung.
RSR.../50: Mit 50 mm dicker Schallschluckpackung.
Technische Daten
Ausführung : 25 mm Schallschluckpackung
Material : Aluminium
Gewicht : 1,3 kg
Nennweite : 160 mm
Breite : 212 mm
Höhe : 212 mm
Tiefe : 1.120 mm
Einfügungsdämpfung bei 63 Hz : 1 dB
Einfügungsdämpfung bei 125 Hz : 2 dB
Einfügungsdämpfung bei 250 Hz : 4 dB
Einfügungsdämpfung bei 500 Hz : 10 dB
Einfügungsdämpfung bei 1 kHz : 23 dB
Einfügungsdämpfung bei 2 kHz : 43 dB
Einfügungsdämpfung bei 4 kHz : 18 dB
Einfügungsdämpfung bei 8 kHz : 14 dB
Einfügungsdämpfung Gesamt :
Einfügungsdämpfung Anmerkung :
Schalldämmung : ja
Verpackungseinheit : 1 Stück
Sortiment : C
GTIN (EAN) : 4012799923145
Hersteller: MAICO
RSR 16 Rohrschalldämpfer
Artikelnummer: 0092.0314
Menge: 1,000 Stck

**10.1257 RSR 18 Rohrschalldämpfer Rohrschalldämpfer mit 25 mm Schallschluckpackung, Länge: 1000 mm, DN 1**
Rohrschalldämpfer für lufttechnische Anlagen.
Mit Schallschluckpackung aus kunstharzgebundenen
Glasfasern.
Nicht brennbar gemäß DIN 4102 Klasse A1.
Einfügungsdämpfung gemäß DIN 45646 gemessen.
RSR...: Mit 25 mm dicker Schallschluckpackung.
RSR.../50: Mit 50 mm dicker Schallschluckpackung.
Technische Daten
Ausführung : 25 mm Schallschluckpackung
Material : Aluminium
Gewicht : 1,3 kg
Nennweite : 180 mm
Breite : 236 mm
Höhe : 236 mm
Tiefe : 1.120 mm
Einfügungsdämpfung bei 63 Hz : 2 dB
Einfügungsdämpfung bei 125 Hz : 2 dB
Einfügungsdämpfung bei 250 Hz : 4 dB
Einfügungsdämpfung bei 500 Hz : 9 dB
Einfügungsdämpfung bei 1 kHz : 20 dB
Einfügungsdämpfung bei 2 kHz : 27 dB
Einfügungsdämpfung bei 4 kHz : 13 dB
Einfügungsdämpfung bei 8 kHz : 11 dB
Einfügungsdämpfung Gesamt :
Einfügungsdämpfung Anmerkung :
Schalldämmung : ja
Verpackungseinheit : 1 Stück
Sortiment : C
GTIN (EAN) : 4012799923152
Hersteller: MAICO
RSR 18 Rohrschalldämpfer
Artikelnummer: 0092.0315
Menge: 1,000 Stck

**10.1258 RSR 20 Rohrschalldämpfer Rohrschalldämpfer mit 25 mm Schallschluckpackung, Länge: 1000 mm, DN 2**
Rohrschalldämpfer für lufttechnische Anlagen.
Mit Schallschluckpackung aus kunstharzgebundenen
Glasfasern.
Nicht brennbar gemäß DIN 4102 Klasse A1.
Einfügungsdämpfung gemäß DIN 45646 gemessen.
RSR...: Mit 25 mm dicker Schallschluckpackung.
RSR.../50: Mit 50 mm dicker Schallschluckpackung.
Technische Daten
Ausführung : 25 mm Schallschluckpackung
Material : Aluminium
Gewicht : 1,6 kg
Nennweite : 200 mm
Breite : 262,5 mm
Höhe : 262,5 mm
Tiefe : 1.120 mm
Einfügungsdämpfung bei 63 Hz : 2 dB
Einfügungsdämpfung bei 125 Hz : 2 dB
Einfügungsdämpfung bei 250 Hz : 4 dB
Einfügungsdämpfung bei 500 Hz : 9 dB
Einfügungsdämpfung bei 1 kHz : 20 dB
Einfügungsdämpfung bei 2 kHz : 27 dB
Einfügungsdämpfung bei 4 kHz : 13 dB
Einfügungsdämpfung bei 8 kHz : 11 dB
Einfügungsdämpfung Gesamt :
Einfügungsdämpfung Anmerkung :
Schalldämmung : ja
Verpackungseinheit : 1 Stück
Sortiment : C
GTIN (EAN) : 4012799923169
Hersteller: MAICO
RSR 20 Rohrschalldämpfer
Artikelnummer: 0092.0316
Menge: 1,000 Stck

**10.1259 RSR 25 Rohrschalldämpfer Rohrschalldämpfer mit 25 mm Schallschluckpackung, Länge: 1000 mm, DN 2**
Rohrschalldämpfer für lufttechnische Anlagen.
Mit Schallschluckpackung aus kunstharzgebundenen
Glasfasern.
Nicht brennbar gemäß DIN 4102 Klasse A1.
Einfügungsdämpfung gemäß DIN 45646 gemessen.
RSR...: Mit 25 mm dicker Schallschluckpackung.
RSR.../50: Mit 50 mm dicker Schallschluckpackung.
Technische Daten
Ausführung : 25 mm Schallschluckpackung
Material : Aluminium
Gewicht : 2 kg
Nennweite : 250 mm
Breite : 312,5 mm
Höhe : 312,5 mm
Tiefe : 1.170 mm
Einfügungsdämpfung bei 63 Hz : 1 dB
Einfügungsdämpfung bei 125 Hz : 2 dB
Einfügungsdämpfung bei 250 Hz : 4 dB
Einfügungsdämpfung bei 500 Hz : 9 dB
Einfügungsdämpfung bei 1 kHz : 18 dB
Einfügungsdämpfung bei 2 kHz : 19 dB
Einfügungsdämpfung bei 4 kHz : 9 dB
Einfügungsdämpfung bei 8 kHz : 9 dB
Einfügungsdämpfung Gesamt :
Einfügungsdämpfung Anmerkung :
Schalldämmung : ja
Verpackungseinheit : 1 Stück
Sortiment : C
GTIN (EAN) : 4012799923176
Hersteller: MAICO
RSR 25 Rohrschalldämpfer
Artikelnummer: 0092.0317
Menge: 1,000 Stck

**10.1260 RSR 28 Rohrschalldämpfer Rohrschalldämpfer mit 25 mm Schallschluckpackung, Länge: 1000 mm, DN 2**
Rohrschalldämpfer für lufttechnische Anlagen.
Mit Schallschluckpackung aus kunstharzgebundenen
Glasfasern.
Nicht brennbar gemäß DIN 4102 Klasse A1.
Einfügungsdämpfung gemäß DIN 45646 gemessen.
RSR...: Mit 25 mm dicker Schallschluckpackung.
RSR.../50: Mit 50 mm dicker Schallschluckpackung.
Technische Daten
Ausführung : 25 mm Schallschluckpackung
Material : Aluminium
Gewicht : 3,6 kg
Nennweite : 280 mm
Breite : 362,5 mm
Höhe : 362,5 mm
Tiefe : 1.170 mm
Einfügungsdämpfung bei 63 Hz : 1 dB
Einfügungsdämpfung bei 125 Hz : 2 dB
Einfügungsdämpfung bei 250 Hz : 4 dB
Einfügungsdämpfung bei 500 Hz : 9 dB
Einfügungsdämpfung bei 1 kHz : 18 dB
Einfügungsdämpfung bei 2 kHz : 19 dB
Einfügungsdämpfung bei 4 kHz : 9 dB
Einfügungsdämpfung bei 8 kHz : 9 dB
Einfügungsdämpfung Gesamt :
Einfügungsdämpfung Anmerkung :
Schalldämmung : ja
Verpackungseinheit : 1 Stück
Sortiment : C
GTIN (EAN) : 4012799923183
Hersteller: MAICO
RSR 28 Rohrschalldämpfer
Artikelnummer: 0092.0318
Menge: 1,000 Stck

**10.1261 RSR 31 Rohrschalldämpfer Rohrschalldämpfer mit 25 mm Schallschluckpackung, Länge: 1000 mm, DN 3**
Rohrschalldämpfer für lufttechnische Anlagen.
Mit Schallschluckpackung aus kunstharzgebundenen
Glasfasern.
Nicht brennbar gemäß DIN 4102 Klasse A1.
Einfügungsdämpfung gemäß DIN 45646 gemessen.
RSR...: Mit 25 mm dicker Schallschluckpackung.
RSR.../50: Mit 50 mm dicker Schallschluckpackung.
Technische Daten
Ausführung : 25 mm Schallschluckpackung
Material : Aluminium
Gewicht : 2,5 kg
Nennweite : 315 mm
Breite : 367,5 mm
Höhe : 367,5 mm
Tiefe : 1.170 mm
Einfügungsdämpfung bei 63 Hz : 1 dB
Einfügungsdämpfung bei 125 Hz : 2 dB
Einfügungsdämpfung bei 250 Hz : 3 dB
Einfügungsdämpfung bei 500 Hz : 5 dB
Einfügungsdämpfung bei 1 kHz : 11 dB
Einfügungsdämpfung bei 2 kHz : 13 dB
Einfügungsdämpfung bei 4 kHz : 7 dB
Einfügungsdämpfung bei 8 kHz : 8 dB
Einfügungsdämpfung Gesamt :
Einfügungsdämpfung Anmerkung :
Schalldämmung : ja
Verpackungseinheit : 1 Stück
Sortiment : C
GTIN (EAN) : 4012799923190
Hersteller: MAICO
RSR 31 Rohrschalldämpfer
Artikelnummer: 0092.0319
Menge: 1,000 Stck

**10.1262 RSR 8/50 Rohrschalldämpfer Rohrschalldämpfer mit 50 mm Schallschluckpackung, Länge: 1000 mm, DN 8**
Rohrschalldämpfer für lufttechnische Anlagen.
Mit Schallschluckpackung aus kunstharzgebundenen
Glasfasern.
Nicht brennbar gemäß DIN 4102 Klasse A1.
Einfügungsdämpfung gemäß DIN 45646 gemessen.
RSR...: Mit 25 mm dicker Schallschluckpackung.
RSR.../50: Mit 50 mm dicker Schallschluckpackung.
Technische Daten
Ausführung : 50 mm Schallschluckpackung
Material : Aluminium
Gewicht : 1,5 kg
Nennweite : 80 mm
Breite : 189,5 mm
Höhe : 189,5 mm
Tiefe : 1.120 mm
Einfügungsdämpfung bei 63 Hz : 3 dB
Einfügungsdämpfung bei 125 Hz : 13 dB
Einfügungsdämpfung bei 250 Hz : 19 dB
Einfügungsdämpfung bei 500 Hz : 30 dB
Einfügungsdämpfung bei 1 kHz : 47 dB
Einfügungsdämpfung bei 2 kHz : 58 dB
Einfügungsdämpfung bei 4 kHz : 33 dB
Einfügungsdämpfung bei 8 kHz : 28 dB
Einfügungsdämpfung Gesamt :
Einfügungsdämpfung Anmerkung :
Schalldämmung : ja
Verpackungseinheit : 1 Stück
Sortiment : C
GTIN (EAN) : 4012799923206
Hersteller: MAICO
RSR 8/50 Rohrschalldämpfer
Artikelnummer: 0092.0320
Menge: 1,000 Stck

**10.1263 RSR 10/5 Rohrschalldämpfer Rohrschalldämpfer mit 50 mm Schallschluckpackung, Länge: 1000 mm, DN 1**
Rohrschalldämpfer für lufttechnische Anlagen.
Mit Schallschluckpackung aus kunstharzgebundenen
Glasfasern.
Nicht brennbar gemäß DIN 4102 Klasse A1.
Einfügungsdämpfung gemäß DIN 45646 gemessen.
RSR...: Mit 25 mm dicker Schallschluckpackung.
RSR.../50: Mit 50 mm dicker Schallschluckpackung.
Technische Daten
Ausführung : 50 mm Schallschluckpackung
Material : Aluminium
Gewicht : 1,6 kg
Nennweite : 100 mm
Breite : 212 mm
Höhe : 212 mm
Tiefe : 1.120 mm
Einfügungsdämpfung bei 63 Hz : 2 dB
Einfügungsdämpfung bei 125 Hz : 11 dB
Einfügungsdämpfung bei 250 Hz : 16 dB
Einfügungsdämpfung bei 500 Hz : 28 dB
Einfügungsdämpfung bei 1 kHz : 46 dB
Einfügungsdämpfung bei 2 kHz : 58 dB
Einfügungsdämpfung bei 4 kHz : 36 dB
Einfügungsdämpfung bei 8 kHz : 36 dB
Einfügungsdämpfung Gesamt :
Einfügungsdämpfung Anmerkung :
Schalldämmung : ja
Verpackungseinheit : 1 Stück
Sortiment : C
GTIN (EAN) : 4012799923213
Hersteller: MAICO
RSR 10/50 Rohrschalldämpfer
Artikelnummer: 0092.0321
Menge: 1,000 Stck

**10.1264 RSR 12/5 Rohrschalldämpfer Rohrschalldämpfer mit 50 mm Schallschluckpackung, Länge: 1000 mm, DN 1**
Rohrschalldämpfer für lufttechnische Anlagen.
Mit Schallschluckpackung aus kunstharzgebundenen
Glasfasern.
Nicht brennbar gemäß DIN 4102 Klasse A1.
Einfügungsdämpfung gemäß DIN 45646 gemessen.
RSR...: Mit 25 mm dicker Schallschluckpackung.
RSR.../50: Mit 50 mm dicker Schallschluckpackung.
Technische Daten
Ausführung : 50 mm Schallschluckpackung
Material : Aluminium
Gewicht : 1,8 kg
Nennweite : 125 mm
Breite : 236 mm
Höhe : 236 mm
Tiefe : 1.120 mm
Einfügungsdämpfung bei 63 Hz : 1 dB
Einfügungsdämpfung bei 125 Hz : 7 dB
Einfügungsdämpfung bei 250 Hz : 13 dB
Einfügungsdämpfung bei 500 Hz : 24 dB
Einfügungsdämpfung bei 1 kHz : 41 dB
Einfügungsdämpfung bei 2 kHz : 45 dB
Einfügungsdämpfung bei 4 kHz : 29 dB
Einfügungsdämpfung bei 8 kHz : 28 dB
Einfügungsdämpfung Gesamt :
Einfügungsdämpfung Anmerkung :
Schalldämmung : ja
Verpackungseinheit : 1 Stück
Sortiment : C
GTIN (EAN) : 4012799923220
Hersteller: MAICO
RSR 12/50 Rohrschalldämpfer
Artikelnummer: 0092.0322
Menge: 1,000 Stck

**10.1265 RSR 15/5 Rohrschalldämpfer Rohrschalldämpfer mit 50 mm Schallschluckpackung, Länge: 1000 mm, DN 1**
Rohrschalldämpfer für lufttechnische Anlagen.
Mit Schallschluckpackung aus kunstharzgebundenen
Glasfasern.
Nicht brennbar gemäß DIN 4102 Klasse A1.
Einfügungsdämpfung gemäß DIN 45646 gemessen.
RSR...: Mit 25 mm dicker Schallschluckpackung.
RSR.../50: Mit 50 mm dicker Schallschluckpackung.
Technische Daten
Ausführung : 50 mm Schallschluckpackung
Material : Aluminium
Gewicht : 1,8 kg
Nennweite : 150 mm
Breite : 262,5 mm
Höhe : 262,5 mm
Tiefe : 1.120 mm
Einfügungsdämpfung bei 63 Hz : 1 dB
Einfügungsdämpfung bei 125 Hz : 5 dB
Einfügungsdämpfung bei 250 Hz : 10 dB
Einfügungsdämpfung bei 500 Hz : 21 dB
Einfügungsdämpfung bei 1 kHz : 39 dB
Einfügungsdämpfung bei 2 kHz : 30 dB
Einfügungsdämpfung bei 4 kHz : 20 dB
Einfügungsdämpfung bei 8 kHz : 18 dB
Einfügungsdämpfung Gesamt :
Einfügungsdämpfung Anmerkung :
Schalldämmung : ja
Verpackungseinheit : 1 Stück
Sortiment : C
GTIN (EAN) : 4012799923237
Hersteller: MAICO
RSR 15/50 Rohrschalldämpfer
Artikelnummer: 0092.0323
Menge: 1,000 Stck

**10.1266 RSR 16/5 Rohrschalldämpfer Rohrschalldämpfer mit 50 mm Schallschluckpackung, Länge: 1000 mm, DN 1**
Rohrschalldämpfer für lufttechnische Anlagen.
Mit Schallschluckpackung aus kunstharzgebundenen
Glasfasern.
Nicht brennbar gemäß DIN 4102 Klasse A1.
Einfügungsdämpfung gemäß DIN 45646 gemessen.
RSR...: Mit 25 mm dicker Schallschluckpackung.
RSR.../50: Mit 50 mm dicker Schallschluckpackung.
Technische Daten
Ausführung : 50 mm Schallschluckpackung
Material : Aluminium
Gewicht : 1,9 kg
Nennweite : 160 mm
Breite : 262,5 mm
Höhe : 262,5 mm
Tiefe : 1.120 mm
Einfügungsdämpfung bei 63 Hz : 1 dB
Einfügungsdämpfung bei 125 Hz : 5 dB
Einfügungsdämpfung bei 250 Hz : 10 dB
Einfügungsdämpfung bei 500 Hz : 21 dB
Einfügungsdämpfung bei 1 kHz : 39 dB
Einfügungsdämpfung bei 2 kHz : 30 dB
Einfügungsdämpfung bei 4 kHz : 20 dB
Einfügungsdämpfung bei 8 kHz : 18 dB
Einfügungsdämpfung Gesamt :
Einfügungsdämpfung Anmerkung :
Schalldämmung : ja
Verpackungseinheit : 1 Stück
Sortiment : C
GTIN (EAN) : 4012799923244
Hersteller: MAICO
RSR 16/50 Rohrschalldämpfer
Artikelnummer: 0092.0324
Menge: 1,000 Stck

**10.1267 RSR 18/5 Rohrschalldämpfer Rohrschalldämpfer mit 50 mm Schallschluckpackung, Länge: 1000 mm, DN 1**
Rohrschalldämpfer für lufttechnische Anlagen.
Mit Schallschluckpackung aus kunstharzgebundenen
Glasfasern.
Nicht brennbar gemäß DIN 4102 Klasse A1.
Einfügungsdämpfung gemäß DIN 45646 gemessen.
RSR...: Mit 25 mm dicker Schallschluckpackung.
RSR.../50: Mit 50 mm dicker Schallschluckpackung.
Technische Daten
Ausführung : 50 mm Schallschluckpackung
Material : Aluminium
Gewicht : 2,2 kg
Nennweite : 180 mm
Breite : 292,5 mm
Höhe : 292,5 mm
Tiefe : 1.120 mm
Einfügungsdämpfung bei 63 Hz : 3 dB
Einfügungsdämpfung bei 125 Hz : 4 dB
Einfügungsdämpfung bei 250 Hz : 9 dB
Einfügungsdämpfung bei 500 Hz : 16 dB
Einfügungsdämpfung bei 1 kHz : 32 dB
Einfügungsdämpfung bei 2 kHz : 22 dB
Einfügungsdämpfung bei 4 kHz : 15 dB
Einfügungsdämpfung bei 8 kHz : 15 dB
Einfügungsdämpfung Gesamt :
Einfügungsdämpfung Anmerkung :
Schalldämmung : ja
Verpackungseinheit : 1 Stück
Sortiment : C
GTIN (EAN) : 4012799923251
Hersteller: MAICO
RSR 18/50 Rohrschalldämpfer
Artikelnummer: 0092.0325
Menge: 1,000 Stck

**10.1268 RSR 20/5 Rohrschalldämpfer Rohrschalldämpfer mit 50 mm Schallschluckpackung, Länge: 1000 mm, DN 2**
Rohrschalldämpfer für lufttechnische Anlagen.
Mit Schallschluckpackung aus kunstharzgebundenen
Glasfasern.
Nicht brennbar gemäß DIN 4102 Klasse A1.
Einfügungsdämpfung gemäß DIN 45646 gemessen.
RSR...: Mit 25 mm dicker Schallschluckpackung.
RSR.../50: Mit 50 mm dicker Schallschluckpackung.
Technische Daten
Ausführung : 50 mm Schallschluckpackung
Material : Aluminium
Gewicht : 2,3 kg
Nennweite : 200 mm
Breite : 312,5 mm
Höhe : 312,5 mm
Tiefe : 1.120 mm
Einfügungsdämpfung bei 63 Hz : 3 dB
Einfügungsdämpfung bei 125 Hz : 4 dB
Einfügungsdämpfung bei 250 Hz : 9 dB
Einfügungsdämpfung bei 500 Hz : 16 dB
Einfügungsdämpfung bei 1 kHz : 32 dB
Einfügungsdämpfung bei 2 kHz : 22 dB
Einfügungsdämpfung bei 4 kHz : 15 dB
Einfügungsdämpfung bei 8 kHz : 15 dB
Einfügungsdämpfung Gesamt :
Einfügungsdämpfung Anmerkung :
Schalldämmung : ja
Verpackungseinheit : 1 Stück
Sortiment : C
GTIN (EAN) : 4012799923268
Hersteller: MAICO
RSR 20/50 Rohrschalldämpfer
Artikelnummer: 0092.0326
Menge: 1,000 Stck

**10.1269 RSR 25/5 Rohrschalldämpfer Rohrschalldämpfer mit 50 mm Schallschluckpackung, Länge: 1000 mm, DN 2**
Rohrschalldämpfer für lufttechnische Anlagen.
Mit Schallschluckpackung aus kunstharzgebundenen
Glasfasern.
Nicht brennbar gemäß DIN 4102 Klasse A1.
Einfügungsdämpfung gemäß DIN 45646 gemessen.
RSR...: Mit 25 mm dicker Schallschluckpackung.
RSR.../50: Mit 50 mm dicker Schallschluckpackung.
Technische Daten
Ausführung : 50 mm Schallschluckpackung
Material : Aluminium
Gewicht : 2,9 kg
Nennweite : 250 mm
Breite : 326,5 mm
Höhe : 326,5 mm
Tiefe : 1.170 mm
Einfügungsdämpfung bei 63 Hz : 2 dB
Einfügungsdämpfung bei 125 Hz : 4 dB
Einfügungsdämpfung bei 250 Hz : 8 dB
Einfügungsdämpfung bei 500 Hz : 16 dB
Einfügungsdämpfung bei 1 kHz : 33 dB
Einfügungsdämpfung bei 2 kHz : 15 dB
Einfügungsdämpfung bei 4 kHz : 11 dB
Einfügungsdämpfung bei 8 kHz : 12 dB
Einfügungsdämpfung Gesamt :
Einfügungsdämpfung Anmerkung :
Schalldämmung : ja
Verpackungseinheit : 1 Stück
Sortiment : C
GTIN (EAN) : 4012799923275
Hersteller: MAICO
RSR 25/50 Rohrschalldämpfer
Artikelnummer: 0092.0327
Menge: 1,000 Stck

**10.1270 RSR 28/5 Rohrschalldämpfer Rohrschalldämpfer mit 50 mm Schallschluckpackung, Länge: 1000 mm, DN 2**
Rohrschalldämpfer für lufttechnische Anlagen.
Mit Schallschluckpackung aus kunstharzgebundenen
Glasfasern.
Nicht brennbar gemäß DIN 4102 Klasse A1.
Einfügungsdämpfung gemäß DIN 45646 gemessen.
RSR...: Mit 25 mm dicker Schallschluckpackung.
RSR.../50: Mit 50 mm dicker Schallschluckpackung.
Technische Daten
Ausführung : 50 mm Schallschluckpackung
Material : Aluminium
Gewicht : 4 kg
Nennweite : 280 mm
Breite : 413,5 mm
Höhe : 413,5 mm
Tiefe : 1.170 mm
Einfügungsdämpfung bei 63 Hz : 2 dB
Einfügungsdämpfung bei 125 Hz : 4 dB
Einfügungsdämpfung bei 250 Hz : 8 dB
Einfügungsdämpfung bei 500 Hz : 16 dB
Einfügungsdämpfung bei 1 kHz : 33 dB
Einfügungsdämpfung bei 2 kHz : 15 dB
Einfügungsdämpfung bei 4 kHz : 11 dB
Einfügungsdämpfung bei 8 kHz : 12 dB
Einfügungsdämpfung Gesamt :
Einfügungsdämpfung Anmerkung :
Schalldämmung : ja
Verpackungseinheit : 1 Stück
Sortiment : C
GTIN (EAN) : 4012799923282
Hersteller: MAICO
RSR 28/50 Rohrschalldämpfer
Artikelnummer: 0092.0328
Menge: 1,000 Stck

**10.1271 RSR 31/5 Rohrschalldämpfer Rohrschalldämpfer mit 50 mm Schallschluckpackung, Länge: 1000 mm, DN 3**
Rohrschalldämpfer für lufttechnische Anlagen.
Mit Schallschluckpackung aus kunstharzgebundenen
Glasfasern.
Nicht brennbar gemäß DIN 4102 Klasse A1.
Einfügungsdämpfung gemäß DIN 45646 gemessen.
RSR...: Mit 25 mm dicker Schallschluckpackung.
RSR.../50: Mit 50 mm dicker Schallschluckpackung.
Technische Daten
Ausführung : 50 mm Schallschluckpackung
Material : Aluminium
Gewicht : 3,4 kg
Nennweite : 315 mm
Breite : 413,5 mm
Höhe : 413,5 mm
Tiefe : 1.170 mm
Einfügungsdämpfung bei 63 Hz : 2 dB
Einfügungsdämpfung bei 125 Hz : 3 dB
Einfügungsdämpfung bei 250 Hz : 6 dB
Einfügungsdämpfung bei 500 Hz : 12 dB
Einfügungsdämpfung bei 1 kHz : 25 dB
Einfügungsdämpfung bei 2 kHz : 11 dB
Einfügungsdämpfung bei 4 kHz : 8 dB
Einfügungsdämpfung bei 8 kHz : 11 dB
Einfügungsdämpfung Gesamt :
Einfügungsdämpfung Anmerkung :
Schalldämmung : ja
Verpackungseinheit : 1 Stück
Sortiment : C
GTIN (EAN) : 4012799923299
Hersteller: MAICO
RSR 31/50 Rohrschalldämpfer
Artikelnummer: 0092.0329
Menge: 1,000 Stck

**10.1272 RSR 35/5 Rohrschalldämpfer Rohrschalldämpfer mit 50 mm Schallschluckpackung, Länge: 1000 mm, DN 3**
Rohrschalldämpfer für lufttechnische Anlagen.
Mit Schallschluckpackung aus kunstharzgebundenen
Glasfasern.
Nicht brennbar gemäß DIN 4102 Klasse A1.
Einfügungsdämpfung gemäß DIN 45646 gemessen.
RSR...: Mit 25 mm dicker Schallschluckpackung.
RSR.../50: Mit 50 mm dicker Schallschluckpackung.
Technische Daten
Ausführung : 50 mm Schallschluckpackung
Material : Aluminium
Gewicht : 3,8 kg
Nennweite : 355 mm
Breite : 463,5 mm
Höhe : 463,5 mm
Tiefe : 1.220 mm
Einfügungsdämpfung bei 63 Hz :
Einfügungsdämpfung bei 125 Hz : 3 dB
Einfügungsdämpfung bei 250 Hz : 8 dB
Einfügungsdämpfung bei 500 Hz : 18 dB
Einfügungsdämpfung bei 1 kHz : 27 dB
Einfügungsdämpfung bei 2 kHz : 11 dB
Einfügungsdämpfung bei 4 kHz : 9 dB
Einfügungsdämpfung bei 8 kHz : 7 dB
Einfügungsdämpfung Gesamt :
Einfügungsdämpfung Anmerkung :
Schalldämmung : ja
Verpackungseinheit : 1 Stück
Sortiment : C
GTIN (EAN) : 4012799923350
Hersteller: MAICO
RSR 35/50 Rohrschalldämpfer
Artikelnummer: 0092.0335
Menge: 1,000 Stck

**10.1273 RSR 40/5 Rohrschalldämpfer Rohrschalldämpfer mit 50 mm Schallschluckpackung, Länge: 1000 mm, DN 4**
Rohrschalldämpfer für lufttechnische Anlagen.
Mit Schallschluckpackung aus kunstharzgebundenen
Glasfasern.
Nicht brennbar gemäß DIN 4102 Klasse A1.
Einfügungsdämpfung gemäß DIN 45646 gemessen.
RSR...: Mit 25 mm dicker Schallschluckpackung.
RSR.../50: Mit 50 mm dicker Schallschluckpackung.
Technische Daten
Ausführung : 50 mm Schallschluckpackung
Material : Aluminium
Gewicht : 4,4 kg
Nennweite : 400 mm
Breite : 513,5 mm
Höhe : 513,5 mm
Tiefe : 1.170 mm
Einfügungsdämpfung bei 63 Hz :
Einfügungsdämpfung bei 125 Hz : 3 dB
Einfügungsdämpfung bei 250 Hz : 6 dB
Einfügungsdämpfung bei 500 Hz : 15 dB
Einfügungsdämpfung bei 1 kHz : 18 dB
Einfügungsdämpfung bei 2 kHz : 7 dB
Einfügungsdämpfung bei 4 kHz : 6 dB
Einfügungsdämpfung bei 8 kHz : 5 dB
Einfügungsdämpfung Gesamt :
Einfügungsdämpfung Anmerkung :
Schalldämmung : ja
Verpackungseinheit : 1 Stück
Sortiment : C
GTIN (EAN) : 4012799923367
Hersteller: MAICO
RSR 40/50 Rohrschalldämpfer
Artikelnummer: 0092.0336
Menge: 1,000 Stck

**10.1274 RSOF 10/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 0,94 kg
Nennweite : 100 mm
Länge : 500 mm
Breite : 240 mm
Höhe : 150 mm
Tiefe : 500 mm
Umgebungstemperatur : 200  C
Einfügungsdämpfung bei 63 Hz : 2 dB
Einfügungsdämpfung bei 125 Hz : 4 dB
Einfügungsdämpfung bei 250 Hz : 11 dB
Einfügungsdämpfung bei 500 Hz : 17 dB
Einfügungsdämpfung bei 1 kHz : 32 dB
Einfügungsdämpfung bei 2 kHz : 41 dB
Einfügungsdämpfung bei 4 kHz : 21 dB
Einfügungsdämpfung bei 8 kHz : 17 dB
Einfügungsdämpfung Gesamt :
Einfügungsdämpfung Anmerkung :
Verpackungseinheit : 1 Stück
Sortiment : K
GTIN (EAN) : 4012799925309
Hersteller: MAICO
RSOF 10/50 Flacher Ovalrohrschalldämpfer
Artikelnummer: 0092.0530
Menge: 1,000 Stck

**10.1275 RSOF 12/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,09 kg
Nennweite : 125 mm
Länge : 500 mm
Breite : 265 mm
Höhe : 175 mm
Tiefe : 500 mm
Umgebungstemperatur : 200  C
Einfügungsdämpfung bei 63 Hz : 1 dB
Einfügungsdämpfung bei 125 Hz : 3 dB
Einfügungsdämpfung bei 250 Hz : 9 dB
Einfügungsdämpfung bei 500 Hz : 17 dB
Einfügungsdämpfung bei 1 kHz : 27 dB
Einfügungsdämpfung bei 2 kHz : 31 dB
Einfügungsdämpfung bei 4 kHz : 15 dB
Einfügungsdämpfung bei 8 kHz : 17 dB
Einfügungsdämpfung Gesamt :
Einfügungsdämpfung Anmerkung :
Verpackungseinheit : 1 Stück
Sortiment : K
GTIN (EAN) : 4012799925316
Hersteller: MAICO
RSOF 12/50 Flacher Ovalrohrschalldämpfer
Artikelnummer: 0092.0531
Menge: 1,000 Stck

**10.1276 RSOF 16/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,2 kg
Nennweite : 160 mm
Länge : 500 mm
Breite : 285 mm
Höhe : 210 mm
Tiefe : 500 mm
Umgebungstemperatur : 200  C
Einfügungsdämpfung bei 63 Hz : 1 dB
Einfügungsdämpfung bei 125 Hz : 6 dB
Einfügungsdämpfung bei 250 Hz : 7 dB
Einfügungsdämpfung bei 500 Hz : 13 dB
Einfügungsdämpfung bei 1 kHz : 22 dB
Einfügungsdämpfung bei 2 kHz : 22 dB
Einfügungsdämpfung bei 4 kHz : 13 dB
Einfügungsdämpfung bei 8 kHz : 13 dB
Einfügungsdämpfung Gesamt :
Einfügungsdämpfung Anmerkung :
Verpackungseinheit : 1 Stück
Sortiment : K
GTIN (EAN) : 4012799925323
Hersteller: MAICO
RSOF 16/50 Flacher Ovalrohrschalldämpfer
Artikelnummer: 0092.0532
Menge: 1,000 Stck

**10.1277 RSOF 10/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,538 kg
Nennweite : 100 mm
Länge : 1.000 mm
Breite : 240 mm
Höhe : 150 mm
Tiefe : 1.000 mm
Umgebungstemperatur : 200  C
Einfügungsdämpfung bei 63 Hz : 9 dB
Einfügungsdämpfung bei 125 Hz : 7 dB
Einfügungsdämpfung bei 250 Hz : 19 dB
Einfügungsdämpfung bei 500 Hz : 24 dB
Einfügungsdämpfung bei 1 kHz : 42 dB
Einfügungsdämpfung bei 2 kHz : 56 dB
Einfügungsdämpfung bei 4 kHz : 34 dB
Einfügungsdämpfung bei 8 kHz : 31 dB
Einfügungsdämpfung Gesamt :
Einfügungsdämpfung Anmerkung :
Verpackungseinheit : 1 Stück
Sortiment : K
GTIN (EAN) : 4012799925330
Hersteller: MAICO
RSOF 10/100 Flacher Ovalrohrschalldämpfer
Artikelnummer: 0092.0533
Menge: 1,000 Stck

**10.1278 RSOF 12/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 1,8 kg
Nennweite : 125 mm
Länge : 1.000 mm
Breite : 265 mm
Höhe : 175 mm
Tiefe : 1.000 mm
Umgebungstemperatur : 200  C
Einfügungsdämpfung bei 63 Hz : 6 dB
Einfügungsdämpfung bei 125 Hz : 6 dB
Einfügungsdämpfung bei 250 Hz : 13 dB
Einfügungsdämpfung bei 500 Hz : 20 dB
Einfügungsdämpfung bei 1 kHz : 36 dB
Einfügungsdämpfung bei 2 kHz : 52 dB
Einfügungsdämpfung bei 4 kHz : 24 dB
Einfügungsdämpfung bei 8 kHz : 24 dB
Einfügungsdämpfung Gesamt :
Einfügungsdämpfung Anmerkung :
Verpackungseinheit : 1 Stück
Sortiment : K
GTIN (EAN) : 4012799925347
Hersteller: MAICO
RSOF 12/100 Flacher Ovalrohrschalldämpfer
Artikelnummer: 0092.0534
Menge: 1,000 Stck

**10.1279 RSOF 16/ Flacher Ovalrohrschalldämpfer Flacher flexibler Telefonie-Schalldämpfer in Ovalausführung mit 50 mm**
Flacher, flexibler Telefonie-Schalldämpfer in
Ovalausführung.
Für geringe Einbauhöhen geeignet, dessen Biegefähigkeit
eine Anpassung auch bei schwierigen Platzverhältnissen
und Leitungsführung ermöglicht.
Die Schalldämpfer sind aus zweilagigen, flexiblen
Aluminiumrohren hergestellt.
Das Innenrohr ist feinporig perforiert.
Zwischen Innen- und Außenrohr befindet sich eine
Dämmschicht aus kunstharzgebundener Mineralfasermatte,
Stärke 50 mm.
Die Anschlussstutzen haben Nippelmaß und passen in
Rohre.
Nicht brennbar gemäß EN 13501 A1.
Technische Daten
Ausführung : 50 mm Schallschluckpackung
Material : Aluminium
Gewicht : 2 kg
Nennweite : 160 mm
Länge : 1.000 mm
Breite : 285 mm
Höhe : 210 mm
Tiefe : 1.000 mm
Umgebungstemperatur : 200  C
Einfügungsdämpfung bei 63 Hz : 5 dB
Einfügungsdämpfung bei 125 Hz : 6 dB
Einfügungsdämpfung bei 250 Hz : 10 dB
Einfügungsdämpfung bei 500 Hz : 19 dB
Einfügungsdämpfung bei 1 kHz : 33 dB
Einfügungsdämpfung bei 2 kHz : 37 dB
Einfügungsdämpfung bei 4 kHz : 17 dB
Einfügungsdämpfung bei 8 kHz : 18 dB
Einfügungsdämpfung Gesamt :
Einfügungsdämpfung Anmerkung :
Verpackungseinheit : 1 Stück
Sortiment : K
GTIN (EAN) : 4012799925354
Hersteller: MAICO
RSOF 16/100 Flacher Ovalrohrschalldämpfer
Artikelnummer: 0092.0535
Menge: 1,000 Stck

**10.1280 SDE 8 Einschubschalldämpfer Einschubschalldämpfer inkl. aller Stopfen, Länge: 50mm, DN 80**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,028 kg
Nennweite : 80 mm
Geeignet für Nennweite : 80
Außendurchmesser : 82 mm
Breite : 80 mm
Höhe : 60 mm
Tiefe : 50 mm
Einfügungsdämpfung bei 63 Hz :
Einfügungsdämpfung bei 125 Hz : 9 dB / 4,5 dB / 4,5 dB
Einfügungsdämpfung bei 250 Hz : 5 dB / 3,5 dB / 2,5 dB
Einfügungsdämpfung bei 500 Hz : 11,5 dB / 7,5 dB / 5 dB
Einfügungsdämpfung bei 1 kHz : 14,5 dB / 11,5 dB / 8 dB
Einfügungsdämpfung bei 2 kHz : 18 dB / 10,5 dB / 9,5 dB
Einfügungsdämpfung bei 4 kHz : 20 dB / 17,5 dB / 13 dB
Einfügungsdämpfung bei 8 kHz : 24 dB / 21 dB / 15,5 dB
Einfügungsdämpfung Gesamt :
Einfügungsdämpfung Anmerkung : Angaben bei 1, 3 und 5
Öffnungen
Verpackungseinheit : 1 Stück
Sortiment : C
GTIN (EAN) : 4012799442134
Hersteller: MAICO
SDE 8 Einschubschalldämpfer
Artikelnummer: 0044.0213
Menge: 1,000 Stck

**10.1281 SDE 10 Einschubschalldämpfer Einschubschalldämpfer inkl. aller Stopfen, Länge: 50 mm, DN 100**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,1 kg
Nennweite : 100 mm
Geeignet für Nennweite : 100
Außendurchmesser : 102 mm
Breite : 100 mm
Höhe : 100 mm
Tiefe : 50 mm
Einfügungsdämpfung bei 63 Hz : 6,5 dB / 3 dB / 1,5 dB
Einfügungsdämpfung bei 125 Hz : 7 dB / 3,5 dB / 2,5 dB
Einfügungsdämpfung bei 250 Hz : 4 dB / 2,5 dB / 1,5 dB
Einfügungsdämpfung bei 500 Hz : 9,5 dB / 5,5 dB / 3,5
dB
Einfügungsdämpfung bei 1 kHz : 13 dB / 8,5 dB / 6 dB
Einfügungsdämpfung bei 2 kHz : 16 dB / 8,5 dB / 6,5 dB
Einfügungsdämpfung bei 4 kHz : 18 dB / 15 dB / 12 dB
Einfügungsdämpfung bei 8 kHz : 22 dB / 19 dB / 17 dB
Einfügungsdämpfung Gesamt :
Einfügungsdämpfung Anmerkung : Angaben bei 1, 3 und 5
Öffnungen
Verpackungseinheit : 1 Stück
Sortiment : C
GTIN (EAN) : 4012799442141
Hersteller: MAICO
SDE 10 Einschubschalldämpfer
Artikelnummer: 0044.0214
Menge: 1,000 Stck

**10.1282 SDE 12 Einschubschalldämpfer Einschubschalldämpfer inkl. aller Stopfen, Länge: 50 mm, DN 125**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,1 kg
Nennweite : 125 mm
Geeignet für Nennweite : 125
Außendurchmesser : 127 mm
Breite : 120 mm
Höhe : 120 mm
Tiefe : 50 mm
Einfügungsdämpfung bei 63 Hz : 5 dB / 2 dB / 1 dB
Einfügungsdämpfung bei 125 Hz : 6 dB / 2 dB / 1,5 dB
Einfügungsdämpfung bei 250 Hz : 5 dB / 2,5 dB / 1,5 dB
Einfügungsdämpfung bei 500 Hz : 5 dB / 3 dB / 2,5 dB
Einfügungsdämpfung bei 1 kHz : 12 dB / 8,5 dB / 6 dB
Einfügungsdämpfung bei 2 kHz : 13 dB / 8 dB / 5 dB
Einfügungsdämpfung bei 4 kHz : 19 dB / 14 dB / 11 dB
Einfügungsdämpfung bei 8 kHz : 21 dB / 19 dB / 18 dB
Einfügungsdämpfung Gesamt :
Einfügungsdämpfung Anmerkung : Angaben bei 1, 3 und 5
Öffnungen
Verpackungseinheit : 1 Stück
Sortiment : C
GTIN (EAN) : 4012799442158
Hersteller: MAICO
SDE 12 Einschubschalldämpfer
Artikelnummer: 0044.0215
Menge: 1,000 Stck

**10.1283 SDE 16 Einschubschalldämpfer Einschubschalldämpfer inkl. aller Stopfen, Länge: 50 mm, DN 160**
Als Schalldämpfer oder zur Druckregulierung in Flex-
und Wickelfalzrohren einsetzbar.
Für Be- und Entlüftung geeignet.
Durch Herausnehmen der Stopfen flexibel an die
Gegebenheiten anpassbar.
Kleine Öffnung für die Luftmengenmessung vorgesehen.
Geringer Platzbedarf.
Einfach zu montieren.
Nachträglich montierbar.
Brand- und schimmelgeschützter Schaumstoff, gemäß
Anforderungen der Emissionsklasse M1.
Einfach mit dem Staubsauger zu reinigen.
Technische Daten
Einbauort : Rohr
Material : PU-Schaumstoff
Gewicht : 0,1 kg
Nennweite : 160 mm
Geeignet für Nennweite : 160
Außendurchmesser : 162 mm
Breite : 165 mm
Höhe : 165 mm
Tiefe : 50 mm
Einfügungsdämpfung bei 63 Hz : 6,5 dB / 3 dB / 1,5 dB
Einfügungsdämpfung bei 125 Hz : 7 dB / 3,5 dB / 2,5 dB
Einfügungsdämpfung bei 250 Hz : 4 dB / 2,5 dB / 1,5 dB
Einfügungsdämpfung bei 500 Hz : 9,5 dB / 5,5 dB / 3,5
dB
Einfügungsdämpfung bei 1 kHz : 13 dB / 8,5 dB / 6 dB
Einfügungsdämpfung bei 2 kHz : 16 dB / 8,5 dB / 6 dB
Einfügungsdämpfung bei 4 kHz : 18 dB / 15 dB / 12 dB
Einfügungsdämpfung bei 8 kHz : 22 dB / 20 dB / 17 dB
Einfügungsdämpfung Gesamt :
Einfügungsdämpfung Anmerkung : Angaben bei 1, 3 und 5
Öffnungen
Verpackungseinheit : 1 Stück
Sortiment : C
GTIN (EAN) : 4012799442165
Hersteller: MAICO
SDE 16 Einschubschalldämpfer
Artikelnummer: 0044.0216
Menge: 1,000 Stck

**10.1284 SDA 31 Ausblas-Schalldämpfer Ausblas-Schalldämpfer für Dachventilator ERD 31 und DRD 31**
Schalldämpfer für druckseitige Geräuschreduzierung von
Dachventilatoren ERD, DRD.
Mit Schalldämmkulissen aus wasserabweisendem und nicht
brennbarem Material.
Einfache Montage - auch nachträglich möglich.
Technische Daten
Druckverlust : 5 Pa
Einbauort : Dach
Material Gehäuse : Stahlblech, verzinkt
Gewicht : 38,5 kg
Geeignet für Nennweite : 315 mm
Breite : 720 mm
Höhe : 1.047 mm
Tiefe : 720 mm
Umgebungstemperatur : 100  C
Einfügungsdämpfung bei 63 Hz :
Einfügungsdämpfung bei 125 Hz : 8 dB
Einfügungsdämpfung bei 250 Hz : 2 dB
Einfügungsdämpfung bei 500 Hz : 12 dB
Einfügungsdämpfung bei 1 kHz : 15 dB
Einfügungsdämpfung bei 2 kHz : 13 dB
Einfügungsdämpfung bei 4 kHz : 17 dB
Einfügungsdämpfung bei 8 kHz : 16 dB
Einfügungsdämpfung Gesamt : 9 dB
Einfügungsdämpfung Anmerkung :
Verpackungseinheit : 1 Stück
Sortiment : C
GTIN (EAN) : 4012799923886
Hersteller: MAICO
SDA 31 Ausblas-Schalldämpfer
Artikelnummer: 0092.0388
Menge: 1,000 Stck

**10.1285 SDA 45 Ausblas-Schalldämpfer Ausblas-Schalldämpfer für Dachventilator ERD 45 und DRD 45**
Schalldämpfer für druckseitige Geräuschreduzierung von
Dachventilatoren ERD, DRD.
Mit Schalldämmkulissen aus wasserabweisendem und nicht
brennbarem Material.
Einfache Montage - auch nachträglich möglich.
Technische Daten
Druckverlust : 5 Pa
Einbauort : Dach
Material Gehäuse : Stahlblech, verzinkt
Gewicht : 74 kg
Geeignet für Nennweite : 450 mm
Breite : 980 mm
Höhe : 1.363 mm
Tiefe : 980 mm
Umgebungstemperatur : 100  C
Einfügungsdämpfung bei 63 Hz :
Einfügungsdämpfung bei 125 Hz : 5 dB
Einfügungsdämpfung bei 250 Hz : 5 dB
Einfügungsdämpfung bei 500 Hz : 12 dB
Einfügungsdämpfung bei 1 kHz : 14 dB
Einfügungsdämpfung bei 2 kHz : 13 dB
Einfügungsdämpfung bei 4 kHz : 14 dB
Einfügungsdämpfung bei 8 kHz : 17 dB
Einfügungsdämpfung Gesamt : 10 dB
Einfügungsdämpfung Anmerkung :
Verpackungseinheit : 1 Stück
Sortiment : C
GTIN (EAN) : 4012799923916
Hersteller: MAICO
SDA 45 Ausblas-Schalldämpfer
Artikelnummer: 0092.0391
Menge: 1,000 Stck

**10.1286 SD 18 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 25 kg
Geeignet für Nennweite : 180 mm
Breite : 765 mm
Höhe : 850 mm
Tiefe : 765 mm
Einfügungsdämpfung bei 63 Hz :
Einfügungsdämpfung bei 125 Hz : 4 dB
Einfügungsdämpfung bei 250 Hz : 10 dB
Einfügungsdämpfung bei 500 Hz : 18 dB
Einfügungsdämpfung bei 1 kHz : 22 dB
Einfügungsdämpfung bei 2 kHz : 14 dB
Einfügungsdämpfung bei 4 kHz : 15 dB
Einfügungsdämpfung bei 8 kHz :
Einfügungsdämpfung Gesamt : 15 dB
Einfügungsdämpfung Anmerkung :
Verpackungseinheit : 1 Stück
Sortiment : C
GTIN (EAN) : 4012799923374
Hersteller: MAICO
SD 18 Sockelschalldämpfer
Artikelnummer: 0092.0337
Menge: 1,000 Stck

**10.1287 SD 22 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 27,5 kg
Geeignet für Nennweite : 225 mm
Breite : 805 mm
Höhe : 850 mm
Tiefe : 805 mm
Einfügungsdämpfung bei 63 Hz :
Einfügungsdämpfung bei 125 Hz : 3 dB
Einfügungsdämpfung bei 250 Hz : 6 dB
Einfügungsdämpfung bei 500 Hz : 20 dB
Einfügungsdämpfung bei 1 kHz : 21 dB
Einfügungsdämpfung bei 2 kHz : 23 dB
Einfügungsdämpfung bei 4 kHz : 30 dB
Einfügungsdämpfung bei 8 kHz :
Einfügungsdämpfung Gesamt : 9 dB
Einfügungsdämpfung Anmerkung :
Verpackungseinheit : 1 Stück
Sortiment : C
GTIN (EAN) : 4012799923381
Hersteller: MAICO
SD 22 Sockelschalldämpfer
Artikelnummer: 0092.0338
Menge: 1,000 Stck

**10.1288 SD 25 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 29,2 kg
Geeignet für Nennweite : 250 mm
Breite : 845 mm
Höhe : 850 mm
Tiefe : 845 mm
Einfügungsdämpfung bei 63 Hz :
Einfügungsdämpfung bei 125 Hz : 2 dB
Einfügungsdämpfung bei 250 Hz : 5 dB
Einfügungsdämpfung bei 500 Hz : 21 dB
Einfügungsdämpfung bei 1 kHz : 19 dB
Einfügungsdämpfung bei 2 kHz : 22 dB
Einfügungsdämpfung bei 4 kHz : 25 dB
Einfügungsdämpfung bei 8 kHz :
Einfügungsdämpfung Gesamt : 7 dB
Einfügungsdämpfung Anmerkung :
Verpackungseinheit : 1 Stück
Sortiment : C
GTIN (EAN) : 4012799923398
Hersteller: MAICO
SD 25 Sockelschalldämpfer
Artikelnummer: 0092.0339
Menge: 1,000 Stck

**10.1289 SD 31 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 33,2 kg
Geeignet für Nennweite : 315 mm
Breite : 915 mm
Höhe : 850 mm
Tiefe : 915 mm
Einfügungsdämpfung bei 63 Hz :
Einfügungsdämpfung bei 125 Hz :
Einfügungsdämpfung bei 250 Hz : 5 dB
Einfügungsdämpfung bei 500 Hz : 16 dB
Einfügungsdämpfung bei 1 kHz : 14 dB
Einfügungsdämpfung bei 2 kHz : 17 dB
Einfügungsdämpfung bei 4 kHz : 15 dB
Einfügungsdämpfung bei 8 kHz :
Einfügungsdämpfung Gesamt : 6 dB
Einfügungsdämpfung Anmerkung :
Verpackungseinheit : 1 Stück
Sortiment : C
GTIN (EAN) : 4012799923404
Hersteller: MAICO
SD 31 Sockelschalldämpfer
Artikelnummer: 0092.0340
Menge: 1,000 Stck

**10.1290 SD 35 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 34,7 kg
Geeignet für Nennweite : 355 mm
Breite : 955 mm
Höhe : 850 mm
Tiefe : 955 mm
Einfügungsdämpfung bei 63 Hz :
Einfügungsdämpfung bei 125 Hz : 2 dB
Einfügungsdämpfung bei 250 Hz : 4 dB
Einfügungsdämpfung bei 500 Hz : 18 dB
Einfügungsdämpfung bei 1 kHz : 18 dB
Einfügungsdämpfung bei 2 kHz : 22 dB
Einfügungsdämpfung bei 4 kHz : 20 dB
Einfügungsdämpfung bei 8 kHz :
Einfügungsdämpfung Gesamt : 9 dB
Einfügungsdämpfung Anmerkung :
Verpackungseinheit : 1 Stück
Sortiment : C
GTIN (EAN) : 4012799923411
Hersteller: MAICO
SD 35 Sockelschalldämpfer
Artikelnummer: 0092.0341
Menge: 1,000 Stck

**10.1291 SD 40 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 39 kg
Geeignet für Nennweite : 400 mm
Breite : 995 mm
Höhe : 850 mm
Tiefe : 995 mm
Einfügungsdämpfung bei 63 Hz :
Einfügungsdämpfung bei 125 Hz : 1 dB
Einfügungsdämpfung bei 250 Hz : 9 dB
Einfügungsdämpfung bei 500 Hz : 21 dB
Einfügungsdämpfung bei 1 kHz : 19 dB
Einfügungsdämpfung bei 2 kHz : 19 dB
Einfügungsdämpfung bei 4 kHz : 16 dB
Einfügungsdämpfung bei 8 kHz :
Einfügungsdämpfung Gesamt : 11 dB
Einfügungsdämpfung Anmerkung :
Verpackungseinheit : 1 Stück
Sortiment : C
GTIN (EAN) : 4012799923428
Hersteller: MAICO
SD 40 Sockelschalldämpfer
Artikelnummer: 0092.0342
Menge: 1,000 Stck

**10.1292 SD 45 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 44 kg
Geeignet für Nennweite : 450 mm
Breite : 1.085 mm
Höhe : 850 mm
Tiefe : 1.085 mm
Einfügungsdämpfung bei 63 Hz :
Einfügungsdämpfung bei 125 Hz : 3 dB
Einfügungsdämpfung bei 250 Hz : 8 dB
Einfügungsdämpfung bei 500 Hz : 18 dB
Einfügungsdämpfung bei 1 kHz : 16 dB
Einfügungsdämpfung bei 2 kHz : 15 dB
Einfügungsdämpfung bei 4 kHz : 15 dB
Einfügungsdämpfung bei 8 kHz :
Einfügungsdämpfung Gesamt : 9 dB
Einfügungsdämpfung Anmerkung :
Verpackungseinheit : 1 Stück
Sortiment : C
GTIN (EAN) : 4012799923435
Hersteller: MAICO
SD 45 Sockelschalldämpfer
Artikelnummer: 0092.0343
Menge: 1,000 Stck

**10.1293 SD 50 Sockelschalldämpfer Sockel-Schalldämpfer für saugseitige Geräuschreduzierung von Dachventi**
Schalldämpfer für saugseitige Geräuschreduzierung von
Dachventilatoren.
Mit Schalldämmkulissen aus abriebfesten und nicht
brennbaren Mineralfaserplatten.
Empfohlenes Zubehör: Zwischenstutzen SZ für den
Anschluss von Rohrleitungen.
Technische Daten
Min. Strömungsgeschwindigkeit :
Max. Strömungsgeschwindigkeit : 20 m/s
Material Gehäuse : Stahlblech, verzinkt
Gewicht : 55,5 kg
Geeignet für Nennweite : 500 mm
Breite : 1.155 mm
Höhe : 850 mm
Tiefe : 1.155 mm
Einfügungsdämpfung bei 63 Hz :
Einfügungsdämpfung bei 125 Hz : 3 dB
Einfügungsdämpfung bei 250 Hz : 12 dB
Einfügungsdämpfung bei 500 Hz : 18 dB
Einfügungsdämpfung bei 1 kHz : 16 dB
Einfügungsdämpfung bei 2 kHz : 15 dB
Einfügungsdämpfung bei 4 kHz : 15 dB
Einfügungsdämpfung bei 8 kHz :
Einfügungsdämpfung Gesamt : 10 dB
Einfügungsdämpfung Anmerkung :
Verpackungseinheit : 1 Stück
Sortiment : C
GTIN (EAN) : 4012799923442
Hersteller: MAICO
SD 50 Sockelschalldämpfer
Artikelnummer: 0092.0344
Menge: 1,000 Stck

**10.1294 KSP 22/1 Kanalschalldämpfer Kulissen-Schalldämpfer, Kanalmaße 500 mm x 250 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 19,8 kg
Kanalmaß : 500 mm x 250 mm
Breite : 540 mm
Höhe : 290 mm
Tiefe : 900 mm
Einfügungsdämpfung bei 63 Hz : 1 dB
Einfügungsdämpfung bei 125 Hz : 4 dB
Einfügungsdämpfung bei 250 Hz : 15 dB
Einfügungsdämpfung bei 500 Hz : 19 dB
Einfügungsdämpfung bei 1 kHz : 22 dB
Einfügungsdämpfung bei 2 kHz : 16 dB
Einfügungsdämpfung bei 4 kHz : 11 dB
Einfügungsdämpfung bei 8 kHz : 10 dB
Einfügungsdämpfung Gesamt :
Einfügungsdämpfung Anmerkung :
Verpackungseinheit : 1 Stück
Sortiment : D
GTIN (EAN) : 4012799923015
Hersteller: MAICO
KSP 22/15 Kanalschalldämpfer
Artikelnummer: 0092.0301
Menge: 1,000 Stck

**10.1295 KSP 25/1 Kanalschalldämpfer Kulissen-Schalldämpfer, Kanalmaße 500 mm x 300 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 22,1 kg
Kanalmaß : 500 mm x 300 mm
Breite : 540 mm
Höhe : 340 mm
Tiefe : 900 mm
Einfügungsdämpfung bei 63 Hz : 1 dB
Einfügungsdämpfung bei 125 Hz : 4 dB
Einfügungsdämpfung bei 250 Hz : 15 dB
Einfügungsdämpfung bei 500 Hz : 19 dB
Einfügungsdämpfung bei 1 kHz : 22 dB
Einfügungsdämpfung bei 2 kHz : 16 dB
Einfügungsdämpfung bei 4 kHz : 11 dB
Einfügungsdämpfung bei 8 kHz : 10 dB
Einfügungsdämpfung Gesamt :
Einfügungsdämpfung Anmerkung :
Verpackungseinheit : 1 Stück
Sortiment : D
GTIN (EAN) : 4012799923022
Hersteller: MAICO
KSP 25/15 Kanalschalldämpfer
Artikelnummer: 0092.0302
Menge: 1,000 Stck

**10.1296 KSP 28/1 Kanalschalldämpfer Kulissen-Schalldämpfer, Kanalmaße 600 mm x 300 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 18 kg
Kanalmaß : 600 mm x 300 mm
Breite : 640 mm
Höhe : 340 mm
Tiefe : 600 mm
Einfügungsdämpfung bei 63 Hz : 2 dB
Einfügungsdämpfung bei 125 Hz : 4 dB
Einfügungsdämpfung bei 250 Hz : 14 dB
Einfügungsdämpfung bei 500 Hz : 13 dB
Einfügungsdämpfung bei 1 kHz : 17 dB
Einfügungsdämpfung bei 2 kHz : 14 dB
Einfügungsdämpfung bei 4 kHz : 11 dB
Einfügungsdämpfung bei 8 kHz : 8 dB
Einfügungsdämpfung Gesamt :
Einfügungsdämpfung Anmerkung :
Verpackungseinheit : 1 Stück
Sortiment : D
GTIN (EAN) : 4012799923039
Hersteller: MAICO
KSP 28/14 Kanalschalldämpfer
Artikelnummer: 0092.0303
Menge: 1,000 Stck

**10.1297 KSP 31/1 Kanalschalldämpfer Kulissen-Schalldämpfer, Kanalmaße 600 mm x 350 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 19 kg
Kanalmaß : 600 mm x 350 mm
Breite : 640 mm
Höhe : 390 mm
Tiefe : 600 mm
Einfügungsdämpfung bei 63 Hz : 2 dB
Einfügungsdämpfung bei 125 Hz : 4 dB
Einfügungsdämpfung bei 250 Hz : 14 dB
Einfügungsdämpfung bei 500 Hz : 13 dB
Einfügungsdämpfung bei 1 kHz : 17 dB
Einfügungsdämpfung bei 2 kHz : 14 dB
Einfügungsdämpfung bei 4 kHz : 11 dB
Einfügungsdämpfung bei 8 kHz : 8 dB
Einfügungsdämpfung Gesamt :
Einfügungsdämpfung Anmerkung :
Verpackungseinheit : 1 Stück
Sortiment : D
GTIN (EAN) : 4012799923046
Hersteller: MAICO
KSP 31/14 Kanalschalldämpfer
Artikelnummer: 0092.0304
Menge: 1,000 Stck

**10.1298 KSP 35/1 Kanalschalldämpfer Kulissen-Schalldämpfer, Kanalmaße 700 mm x 400 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 30,5 kg
Kanalmaß : 700 mm x 400 mm
Breite : 740 mm
Höhe : 440 mm
Tiefe : 600 mm
Einfügungsdämpfung bei 63 Hz : 1 dB
Einfügungsdämpfung bei 125 Hz : 6 dB
Einfügungsdämpfung bei 250 Hz : 14 dB
Einfügungsdämpfung bei 500 Hz : 13 dB
Einfügungsdämpfung bei 1 kHz : 16 dB
Einfügungsdämpfung bei 2 kHz : 12 dB
Einfügungsdämpfung bei 4 kHz : 10 dB
Einfügungsdämpfung bei 8 kHz : 8 dB
Einfügungsdämpfung Gesamt :
Einfügungsdämpfung Anmerkung :
Verpackungseinheit : 1 Stück
Sortiment : D
GTIN (EAN) : 4012799923053
Hersteller: MAICO
KSP 35/14 Kanalschalldämpfer
Artikelnummer: 0092.0305
Menge: 1,000 Stck

**10.1299 KSP 22/2 Kanalschalldämpfer Kulissen-Schalldämpfer, Kanalmaße 600 mm x 250 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 33 kg
Kanalmaß : 600 mm x 250 mm
Breite : 640 mm
Höhe : 290 mm
Tiefe : 1.250 mm
Einfügungsdämpfung bei 63 Hz : 5 dB
Einfügungsdämpfung bei 125 Hz : 12 dB
Einfügungsdämpfung bei 250 Hz : 27 dB
Einfügungsdämpfung bei 500 Hz : 26 dB
Einfügungsdämpfung bei 1 kHz : 29 dB
Einfügungsdämpfung bei 2 kHz : 23 dB
Einfügungsdämpfung bei 4 kHz : 16 dB
Einfügungsdämpfung bei 8 kHz : 14 dB
Einfügungsdämpfung Gesamt :
Einfügungsdämpfung Anmerkung :
Verpackungseinheit : 1 Stück
Sortiment : D
GTIN (EAN) : 4012799923305
Hersteller: MAICO
KSP 22/27 Kanalschalldämpfer
Artikelnummer: 0092.0330
Menge: 1,000 Stck

**10.1300 KSP 25/2 Kanalschalldämpfer Kulissen-Schalldämpfer, Kanalmaße 600 mm x 300 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 36 kg
Kanalmaß : 600 mm x 300 mm
Breite : 640 mm
Höhe : 340 mm
Tiefe : 1.250 mm
Einfügungsdämpfung bei 63 Hz : 5 dB
Einfügungsdämpfung bei 125 Hz : 12 dB
Einfügungsdämpfung bei 250 Hz : 27 dB
Einfügungsdämpfung bei 500 Hz : 26 dB
Einfügungsdämpfung bei 1 kHz : 29 dB
Einfügungsdämpfung bei 2 kHz : 23 dB
Einfügungsdämpfung bei 4 kHz : 16 dB
Einfügungsdämpfung bei 8 kHz : 14 dB
Einfügungsdämpfung Gesamt :
Einfügungsdämpfung Anmerkung :
Verpackungseinheit : 1 Stück
Sortiment : D
GTIN (EAN) : 4012799923312
Hersteller: MAICO
KSP 25/27 Kanalschalldämpfer
Artikelnummer: 0092.0331
Menge: 1,000 Stck

**10.1301 KSP 28/2 Kanalschalldämpfer Kulissen-Schalldämpfer, Kanalmaße 700 mm x 300 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 48,5 kg
Kanalmaß : 700 mm x 300 mm
Breite : 740 mm
Höhe : 340 mm
Tiefe : 1.500 mm
Einfügungsdämpfung bei 63 Hz : 4 dB
Einfügungsdämpfung bei 125 Hz : 11 dB
Einfügungsdämpfung bei 250 Hz : 23 dB
Einfügungsdämpfung bei 500 Hz : 21 dB
Einfügungsdämpfung bei 1 kHz : 23 dB
Einfügungsdämpfung bei 2 kHz : 18 dB
Einfügungsdämpfung bei 4 kHz : 14 dB
Einfügungsdämpfung bei 8 kHz : 10 dB
Einfügungsdämpfung Gesamt :
Einfügungsdämpfung Anmerkung :
Verpackungseinheit : 1 Stück
Sortiment : D
GTIN (EAN) : 4012799923329
Hersteller: MAICO
KSP 28/23 Kanalschalldämpfer
Artikelnummer: 0092.0332
Menge: 1,000 Stck

**10.1302 KSP 31/2 Kanalschalldämpfer Kulissen-Schalldämpfer, Kanalmaße 950 mm x 350 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 63 kg
Kanalmaß : 1.000 mm x 350 mm
Breite : 1.040 mm
Höhe : 390 mm
Tiefe : 1.250 mm
Einfügungsdämpfung bei 63 Hz : 4 dB
Einfügungsdämpfung bei 125 Hz : 11 dB
Einfügungsdämpfung bei 250 Hz : 24 dB
Einfügungsdämpfung bei 500 Hz : 23 dB
Einfügungsdämpfung bei 1 kHz : 25 dB
Einfügungsdämpfung bei 2 kHz : 20 dB
Einfügungsdämpfung bei 4 kHz : 14 dB
Einfügungsdämpfung bei 8 kHz : 12 dB
Einfügungsdämpfung Gesamt :
Einfügungsdämpfung Anmerkung :
Verpackungseinheit : 1 Stück
Sortiment : D
GTIN (EAN) : 4012799923336
Hersteller: MAICO
KSP 31/27 Kanalschalldämpfer
Artikelnummer: 0092.0333
Menge: 1,000 Stck

**10.1303 KSP 35/2 Kanalschalldämpfer Kulissen-Schalldämpfer, Kanalmaße 1050 mm x 400 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 78 kg
Kanalmaß : 1.000 mm x 400 mm
Breite : 1.040 mm
Höhe : 440 mm
Tiefe : 1.500 mm
Einfügungsdämpfung bei 63 Hz : 4 dB
Einfügungsdämpfung bei 125 Hz : 11 dB
Einfügungsdämpfung bei 250 Hz : 23 dB
Einfügungsdämpfung bei 500 Hz : 21 dB
Einfügungsdämpfung bei 1 kHz : 23 dB
Einfügungsdämpfung bei 2 kHz : 18 dB
Einfügungsdämpfung bei 4 kHz : 14 dB
Einfügungsdämpfung bei 8 kHz : 10 dB
Einfügungsdämpfung Gesamt :
Einfügungsdämpfung Anmerkung :
Verpackungseinheit : 1 Stück
Sortiment : D
GTIN (EAN) : 4012799923343
Hersteller: MAICO
KSP 35/23 Kanalschalldämpfer
Artikelnummer: 0092.0334
Menge: 1,000 Stck

**10.1304 KSP 50/2 Kanalschalldämpfer Kulissen-Schalldämpfer für Lüftungskanäle 1000 mm x 500 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 83 kg
Kanalmaß : 1.000 mm x 500 mm
Breite : 1.040 mm
Höhe : 540 mm
Tiefe : 1.500 mm
Einfügungsdämpfung bei 63 Hz : 4 dB
Einfügungsdämpfung bei 125 Hz : 11 dB
Einfügungsdämpfung bei 250 Hz : 23 dB
Einfügungsdämpfung bei 500 Hz : 22 dB
Einfügungsdämpfung bei 1 kHz : 22 dB
Einfügungsdämpfung bei 2 kHz : 17 dB
Einfügungsdämpfung bei 4 kHz : 12 dB
Einfügungsdämpfung bei 8 kHz : 9 dB
Einfügungsdämpfung Gesamt :
Einfügungsdämpfung Anmerkung :
Verpackungseinheit : 1 Stück
Sortiment : D
GTIN (EAN) : 4012799923060
Hersteller: MAICO
KSP 50/23 Kanalschalldämpfer
Artikelnummer: 0092.0306
Menge: 1,000 Stck

**10.1305 KSP 56/2 Kanalschalldämpfer Kulissen-Schalldämpfer für Lüftungskanäle 1350 mm x 500 mm**
Kulissenschalldämpfer für lüftungstechnische Anlagen.
Mit Schalldämmkulissen aus abriebfesten
Mineralfaserplatten, mit luftdichter Falzverbindung aus
verzinktem Stahlblech ummantelt.
Mit beidseitigen Flanschen zum Einbau in rechteckige
Lüftungskanäle.
Nicht brennbar gemäß DIN 4102.
KSP ../23 und KSP ../27: Mit Abdeckung aus
Glasseidengewebe um die Schalldämmkulissen.
KSP ../23 und KSP ../27: Bauseits Übergangsstücke
notwendig (siehe Kanalmaß A x B).
Technische Daten
Min. Strömungsgeschwindigkeit :
Max. Strömungsgeschwindigkeit : 20 m/s
Einbauort : Kanal
Material Gehäuse : Stahlblech, verzinkt
Gewicht : 125,5 kg
Kanalmaß : 1.350 mm x 500 mm
Breite : 1.390 mm
Höhe : 540 mm
Tiefe : 1.500 mm
Einfügungsdämpfung bei 63 Hz : 4 dB
Einfügungsdämpfung bei 125 Hz : 12 dB
Einfügungsdämpfung bei 250 Hz : 25 dB
Einfügungsdämpfung bei 500 Hz : 25 dB
Einfügungsdämpfung bei 1 kHz : 25 dB
Einfügungsdämpfung bei 2 kHz : 18 dB
Einfügungsdämpfung bei 4 kHz : 12 dB
Einfügungsdämpfung bei 8 kHz : 10 dB
Einfügungsdämpfung Gesamt :
Einfügungsdämpfung Anmerkung :
Verpackungseinheit : 1 Stück
Sortiment : D
GTIN (EAN) : 4012799923077
Hersteller: MAICO
KSP 56/25 Kanalschalldämpfer
Artikelnummer: 0092.0307
Menge: 1,000 Stck

**10.1306 KSP 93/2 Kanalschalldämpfer Kulissen-Schalldämpfer, Kanalmaße 900 mm x 300 mm**
Kulissenschalldämpfer für lüftungstechnische Anlagen.
Mit Schalldämmkulissen aus abriebfesten
Mineralfaserplatten, mit luftdichter Falzverbindung aus
verzinktem Stahlblech ummantelt.
Mit beidseitigen Flanschen zum Einbau in rechteckige
Lüftungskanäle.
Nicht brennbar gemäß DIN 4102.
Technische Daten
Min. Strömungsgeschwindigkeit :
Max. Strömungsgeschwindigkeit : 20 m/s
Einbauort : Kanal
Material Gehäuse : Stahlblech, verzinkt
Gewicht : 47,5 kg
Kanalmaß : 900 mm x 300 mm
Breite : 940 mm
Höhe : 340 mm
Tiefe : 1.250 mm
Einfügungsdämpfung bei 63 Hz : 4 dB
Einfügungsdämpfung bei 125 Hz : 16 dB
Einfügungsdämpfung bei 250 Hz : 28 dB
Einfügungsdämpfung bei 500 Hz : 28 dB
Einfügungsdämpfung bei 1 kHz : 33 dB
Einfügungsdämpfung bei 2 kHz : 27 dB
Einfügungsdämpfung bei 4 kHz : 17 dB
Einfügungsdämpfung bei 8 kHz : 13 dB
Einfügungsdämpfung Gesamt :
Einfügungsdämpfung Anmerkung :
Verpackungseinheit : 1 Stück
Sortiment : D
GTIN (EAN) : 4012799925040
Hersteller: MAICO
KSP 93/28 Kanalschalldämpfer
Artikelnummer: 0092.0504
Menge: 1,000 Stck

**10.1307 KSP 94/2 Kanalschalldämpfer Kulissen-Schalldämpfer, Kanalmaße 900 mm x 400 mm**
Kulissenschalldämpfer für lüftungstechnische Anlagen.
Mit Schalldämmkulissen aus abriebfesten
Mineralfaserplatten, mit luftdichter Falzverbindung aus
verzinktem Stahlblech ummantelt.
Mit beidseitigen Flanschen zum Einbau in rechteckige
Lüftungskanäle.
Nicht brennbar gemäß DIN 4102.
Technische Daten
Min. Strömungsgeschwindigkeit :
Max. Strömungsgeschwindigkeit : 20 m/s
Einbauort : Kanal
Material Gehäuse : Stahlblech, verzinkt
Gewicht : 53 kg
Kanalmaß : 900 mm x 400 mm
Breite : 940 mm
Höhe : 440 mm
Tiefe : 1.250 mm
Einfügungsdämpfung bei 63 Hz : 4 dB
Einfügungsdämpfung bei 125 Hz : 16 dB
Einfügungsdämpfung bei 250 Hz : 28 dB
Einfügungsdämpfung bei 500 Hz : 28 dB
Einfügungsdämpfung bei 1 kHz : 33 dB
Einfügungsdämpfung bei 2 kHz : 27 dB
Einfügungsdämpfung bei 4 kHz : 17 dB
Einfügungsdämpfung bei 8 kHz : 13 dB
Einfügungsdämpfung Gesamt :
Einfügungsdämpfung Anmerkung :
Verpackungseinheit : 1 Stück
Sortiment : D
GTIN (EAN) : 4012799925057
Hersteller: MAICO
KSP 94/28 Kanalschalldämpfer
Artikelnummer: 0092.0505
Menge: 1,000 Stck

**10.1308 WS-VH 16 Vorheizregister Elektrisches PTC-Vorheizregister für einen durchgängigen Betrieb der z**
Elektrisches PTC-Vorheizregister für einen
durchgängigen Betrieb der zentralen Lüftungsgeräte WS
160 Flat bei sehr kalten Außentemperaturen.
Technische Daten
Bemessungsspannung : 230 V AC
Netzfrequenz : 50 Hz
Schutzart : IP 00
Gewicht : 1,226 kg
Breite : 120 mm
Höhe : 60 mm
Tiefe : 40 mm
Heizleistung : 350 W
Verpackungseinheit : 1 Stück
Geeignet für Produkte : WS 160 Flat...
Sortiment : K
GTIN (EAN) : 4012799925682
Hersteller: MAICO
WS-VH 160 Vorheizregister
Artikelnummer: 0092.0568
Menge: 1,000 Stck

**10.1309 WS-VH 30 Vorheizregister Elektrisches PTC-Vorheizregister für einen durchgängigen Betrieb der z**
Elektrisches PTC-Vorheizregister für einen
durchgängigen Betrieb der zentralen Lüftungsgeräte WS
300 Flat bei sehr kalten Außentemperaturen.
Technische Daten
Bemessungsspannung : 230 V AC
Netzfrequenz : 50 Hz
Schutzart : IP 00
Gewicht : 1,016 kg
Breite : 318 mm
Höhe : 220 mm
Tiefe : 51 mm
Heizleistung : 1.000 W
Verpackungseinheit : 1 Stück
Geeignet für Produkte : WS 300 Flat R, L, BR, BL
Sortiment : K
GTIN (EAN) : 4012799992202
Hersteller: MAICO
WS-VH 300 Vorheizregister
Artikelnummer: 0093.1322
Menge: 1,000 Stck

**10.1310 WS-VH 32 Vorheizregister Elektrisches PTC-Vorheizregister für einen durchgängigen Betrieb der z**
Elektrisches PTC-Vorheizregister für einen
durchgängigen Betrieb der zentralen Lüftungsgeräte WR
310/WR 410, WS 320 und WS 470 bei sehr kalten
Außentemperaturen.
Technische Daten
Bemessungsspannung : 230 V AC
Netzfrequenz : 50 Hz
Schutzart : IP 00
Gewicht : 2,22 kg
Breite : 169 mm
Höhe : 81 mm
Tiefe : 361 mm
Heizleistung : 1.800 W
Verpackungseinheit : 1 Stück
Geeignet für Produkte : WS 320..., WS 470..., WR 310,
WR 410
Sortiment : K
GTIN (EAN) : 4012799991908
Hersteller: MAICO
WS-VH 320/470 Vorheizregister
Artikelnummer: 0093.1266
Menge: 1,000 Stck

**10.1311 WS-BP 16 Bypass für Wärmetauscher Automatischer 100 %-Bypass mit Stellungsrückmeldung für die zentralen**
Automatischer 100 %-Bypass mit Stellungsrückmeldung für
die zentralen Lüftungsgeräte WS 160 Flat.
Technische Daten
Gewicht : 0,6 kg
Breite : 170 mm
Höhe : 160 mm
Tiefe : 80 mm
Verpackungseinheit : 1 Stück
Geeignet für Produkte : WS 160 Flat...
Sortiment : K
GTIN (EAN) : 4012799925699
Hersteller: MAICO
WS-BP 160 Bypass für Wärmetauscher
Artikelnummer: 0092.0569
Menge: 1,000 Stck

**10.1312 SK 300 W Bypass für Wärmetauscher Bypassmodul für WT 300**
Bypass zu WT 300 für Winter- oder Sommerbetrieb.
Mit Symbolkennzeichen für Sommer- und Winterbetrieb.
Umsteckbares Formteil.
Technische Daten
Einbaulage : senkrecht / waagerecht
Material : EPS
Gewicht : 0,7 kg
Breite : 720 mm
Höhe : 320 mm
Tiefe : 110 mm
Verpackungseinheit : 1 Stück
Sortiment : D
GTIN (EAN) : 4012799520511
Hersteller: MAICO
SK 300 WT Bypass für Wärmetauscher
Artikelnummer: 0152.0051
Menge: 1,000 Stck

**10.1313 WRBY 300 Bypass für Wärmetauscher Bypass für zentrale Lüftungsgeräte WR 300 oder WR 400**
Externer Bypass als vormontierte Einheit für
Lüftungsgeräte WR 300 und WR 400.
Mit manueller Bypassklappe DN 160.
Technische Daten
Gewicht : 6,474 kg
Breite : 750 mm
Höhe : 580 mm
Tiefe : 320 mm
Verpackungseinheit : 1 Stück
Geeignet für Produkte : WR 300, WR 400
Sortiment : K
GTIN (EAN) : 4012799938996
Hersteller: MAICO
WRBY 300-400 Bypass für Wärmetauscher
Artikelnummer: 0093.0899
Menge: 1,000 Stck

**10.1314 WS-BP 32 Bypass für Wärmetauscher Automatischer 100 %-Bypass mit Stellungsrückmeldung für die zentralen**
Automatischer 100 %-Bypass mit Stellungsrückmeldung für
die zentralen Lüftungsgeräte WR 310/WR 410, WS 320 und
WS 470.
Technische Daten
Material : EPP
Gewicht : 1,316 kg
Breite : 193 mm
Höhe : 95 mm
Tiefe : 505 mm
Verpackungseinheit : 1 Stück
Geeignet für Produkte : WS 320..., WS 470..., WR 310,
WR 410
Sortiment : K
GTIN (EAN) : 4012799991892
Hersteller: MAICO
WS-BP 320/470 Bypass für Wärmetauscher
Artikelnummer: 0093.1265
Menge: 1,000 Stck

**10.1315 SK 150 Sommerkassette Sommerkassette für die Zufuhr frischer Außenluft für zentrales Lüftung**
Sommerkassette für die Zufuhr frischer Außenluft ohne
Wärmetauschvorgang für den Sommerbetrieb für
Lüftungsgerät WS 150.
Vorhandener Wärmetauscher ist durch die Sommerkassette
auszutauschen.
Technische Daten
Material : Aluminium
Gewicht : 6,9 kg
Breite : 455 mm
Höhe : 350 mm
Tiefe : 230 mm
Verpackungseinheit : 1 Stück
Geeignet für Produkte : WS 150
Sortiment : K
GTIN (EAN) : 4012799951513
Hersteller: MAICO
SK 150 Sommerkassette
Artikelnummer: 0095.0151
Menge: 1,000 Stck

**10.1316 WRSK 600 Sommerkassette Sommerkassette für die Zufuhr frischer Außenluft für zentrales Lüftung**
Sommerkassette für Lüftungsgerät WR 600.
Für die Zufuhr frischer Außenluft ohne
Wärmetauschvorgang für den Sommerbetrieb.
Vorhandener Wärmetauscher ist durch die Sommerkassette
auszutauschen.
Technische Daten
Material : Aluminium
Gewicht : 2,1 kg
Breite : 630 mm
Höhe : 425 mm
Tiefe : 390 mm
Verpackungseinheit : 1 Stück
Geeignet für Produkte : WR 600
Sortiment : K
GTIN (EAN) : 4012799951537
Hersteller: MAICO
WRSK 600 Sommerkassette
Artikelnummer: 0095.0153
Menge: 1,000 Stck

**10.1317 ERH 10-0 Elektro-Lufterhitzer Elektro-Lufterhitzer, DN 100, Wechselstrom**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 1,74 A
Schutzart : IP 43
Einbau : innen
Einbaulage : waagerecht / senkrecht
Material Gehäuse : Stahlblech, verzinkt
Gewicht : 2 kg
Nennweite : 100 mm
Breite : 100 mm
Höhe : 181 mm
Tiefe : 375 mm
Lufterhitzerart : elektrisch
Heizleistung : 400 W
Verpackungseinheit : 1 Stück
Sortiment : C
GTIN (EAN) : 4012799821007
Hersteller: MAICO
ERH 10-04 Elektro-Lufterhitzer
Artikelnummer: 0082.0100
Menge: 1,000 Stck

**10.1318 ERH 12-1 Elektro-Lufterhitzer Elektro-Lufterhitzer, DN 125, AC 230 V / 50 Hz, 1,2 KW**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 5,22 A
Schutzart : IP 43
Einbau : innen
Einbaulage : waagerecht / senkrecht
Material Gehäuse : Stahlblech, verzinkt
Gewicht : 2,6 kg
Nennweite : 125 mm
Breite : 125 mm
Höhe : 206 mm
Tiefe : 375 mm
Lufterhitzerart : elektrisch
Heizleistung : 1.200 W
Verpackungseinheit : 1 Stück
Sortiment : C
GTIN (EAN) : 4012799821014
Hersteller: MAICO
ERH 12-1 Elektro-Lufterhitzer
Artikelnummer: 0082.0101
Menge: 1,000 Stck

**10.1319 ERH 16-2 Elektro-Lufterhitzer Elektro-Lufterhitzer, DN 160, AC 230 V / 50 Hz, 2,1 KW**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen
Einbaulage : waagerecht / senkrecht
Material Gehäuse : Stahlblech, verzinkt
Gewicht : 3,1 kg
Nennweite : 160 mm
Breite : 160 mm
Höhe : 241 mm
Tiefe : 375 mm
Lufterhitzerart : elektrisch
Heizleistung : 2.100 W
Verpackungseinheit : 1 Stück
Sortiment : C
GTIN (EAN) : 4012799821021
Hersteller: MAICO
ERH 16-2 Elektro-Lufterhitzer
Artikelnummer: 0082.0102
Menge: 1,000 Stck

**10.1320 ERH 20-2 Elektro-Lufterhitzer Elektro-Lufterhitzer, DN 200, AC 230 V / 50 Hz, 2,1 KW**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen
Einbaulage : waagerecht / senkrecht
Material Gehäuse : Stahlblech, verzinkt
Gewicht : 3,7 kg
Nennweite : 200 mm
Breite : 200 mm
Höhe : 281 mm
Tiefe : 375 mm
Lufterhitzerart : elektrisch
Heizleistung : 2.100 W
Verpackungseinheit : 1 Stück
Sortiment : C
GTIN (EAN) : 4012799821038
Hersteller: MAICO
ERH 20-2 Elektro-Lufterhitzer
Artikelnummer: 0082.0103
Menge: 1,000 Stck

**10.1321 ERH 25-2 Elektro-Lufterhitzer Elektro-Lufterhitzer, DN 250, Wechselstrom**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Wechselstrom
Bemessungsspannung : 230 V
Netzfrequenz : 50 Hz
IMax : 9,1 A
Schutzart : IP 43
Einbau : innen
Einbaulage : waagerecht / senkrecht
Material Gehäuse : Stahlblech, verzinkt
Gewicht : 4,3 kg
Nennweite : 250 mm
Breite : 250 mm
Höhe : 331 mm
Tiefe : 375 mm
Lufterhitzerart : elektrisch
Heizleistung : 2.100 W
Verpackungseinheit : 1 Stück
Sortiment : C
GTIN (EAN) : 4012799821045
Hersteller: MAICO
ERH 25-2 Elektro-Lufterhitzer
Artikelnummer: 0082.0104
Menge: 1,000 Stck

**10.1322 DRH 16-5 Elektro-Lufterhitzer Elektro-Lufterhitzer, DN 160, Drehstrom**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 12,5 A
Schutzart : IP 43
Netzzuleitung : 5 x 1,5 mm2
Einbau : innen
Einbaulage : waagerecht / senkrecht
Material Gehäuse : Stahlblech, verzinkt
Gewicht : 3,9 kg
Nennweite : 160 mm
Breite : 160 mm
Höhe : 241 mm
Tiefe : 375 mm
Lufterhitzerart : elektrisch
Heizleistung : 5.000 W
Verpackungseinheit : 1 Stück
Sortiment : C
GTIN (EAN) : 4012799821052
Hersteller: MAICO
DRH 16-5 Elektro-Lufterhitzer
Artikelnummer: 0082.0105
Menge: 1,000 Stck

**10.1323 DRH 20-5 Elektro-Lufterhitzer Elektro-Lufterhitzer, DN 200, Drehstrom**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 12,5 A
Schutzart : IP 43
Netzzuleitung : 5 x 1,5 mm2
Einbau : innen
Einbaulage : waagerecht / senkrecht
Material Gehäuse : Stahlblech, verzinkt
Gewicht : 4,4 kg
Nennweite : 200 mm
Breite : 200 mm
Höhe : 281 mm
Tiefe : 375 mm
Lufterhitzerart : elektrisch
Heizleistung : 5.000 W
Verpackungseinheit : 1 Stück
Sortiment : C
GTIN (EAN) : 4012799821069
Hersteller: MAICO
DRH 20-5 Elektro-Lufterhitzer
Artikelnummer: 0082.0106
Menge: 1,000 Stck

**10.1324 DRH 25-6 Elektro-Lufterhitzer Elektro-Lufterhitzer, DN 250, AC 400 V / 50 Hz, 6,0 KW**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 15 A
Schutzart : IP 43
Netzzuleitung : 5 x 1,5 mm2
Einbau : innen
Einbaulage : waagerecht / senkrecht
Material Gehäuse : Stahlblech, verzinkt
Gewicht : 5 kg
Nennweite : 250 mm
Breite : 250 mm
Höhe : 331 mm
Tiefe : 375 mm
Lufterhitzerart : elektrisch
Heizleistung : 6.000 W
Verpackungseinheit : 1 Stück
Sortiment : C
GTIN (EAN) : 4012799821076
Hersteller: MAICO
DRH 25-6 Elektro-Lufterhitzer
Artikelnummer: 0082.0107
Menge: 1,000 Stck

**10.1325 DRH 31-6 Elektro-Lufterhitzer Elektro-Lufterhitzer, DN 315, Drehstrom**
Elektro-Lufterhitzer für lüftungstechnische Anlagen.
Mit nicht glühenden Rohrheizkörpern aus Edelstahl.
Mit Temperaturregler ETL/DTL (siehe Zubehör) betreiben.
Bei verschmutzten Rohrheizkörpern erhöhte Brandgefahr.
Zur Vorbeugung Luftfilter TFE installieren.
Empfohlenes Zubehör: Kanalfühler FL oder Raumfühler FR,
Luftstromwächter LW 9, Schütz US 16 T und Luftfilter
TFE... .
Sicherheitshinweise:
Bei verschmutzten Rohrheizkörpern erhöhte Brandgefahr.
Zur Vorbeugung Luftfilter TFE installieren.
Ausführung gemäß VDE, Geräte- und
Produktsicherheitsgesetz und den zuständigen
EU-Richtlinien.
Mit 2 unabhängig voneinander schaltenden
Temperaturbegrenzern.
Mindestabstand zu brennbaren Materialien: 150 mm (bei
Unterschreitung geeignete Isolation installieren).
Technische Daten
Spannungsart : Drehstrom
Bemessungsspannung : 400 V
Netzfrequenz : 50 Hz
IMax : 15 A
Schutzart : IP 43
Netzzuleitung : 5 x 1,5 mm2
Einbau : innen
Einbaulage : waagerecht / senkrecht
Material Gehäuse : Stahlblech, verzinkt
Gewicht : 5,9 kg
Nennweite : 315 mm
Breite : 315 mm
Höhe : 396 mm
Tiefe : 375 mm
Lufterhitzerart : elektrisch
Heizleistung : 6.000 W
Verpackungseinheit : 1 Stück
Sortiment : C
GTIN (EAN) : 4012799821083
Hersteller: MAICO
DRH 31-6 Elektro-Lufterhitzer
Artikelnummer: 0082.0108
Menge: 1,000 Stck

**10.1326 ERH 16-2 Elektro-Lufterhitzer mit Regler Elektro-Lufterhitzer mit integriertem Temperaturregler, DN 160, AC 230**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 110 m3/h
Spannungsart : Wechselstrom
Bemessungsspannung : 230 V
Netzfrequenz : 50 Hz
IMax : 9,1 A
Schutzart : IP 43
Einbau : innen
Einbaulage : waagerecht / senkrecht
Material Gehäuse : Stahlblech, verzinkt
Gewicht : 3,4 kg
Nennweite : 160 mm
Breite : 160 mm
Höhe : 241 mm
Tiefe : 375 mm
Lufterhitzerart : elektrisch
Heizleistung : 2.100 W
Verpackungseinheit : 1 Stück
Sortiment : C
GTIN (EAN) : 4012799821427
Hersteller: MAICO
ERH 16-2 R Elektro-Lufterhitzer mit Regler
Artikelnummer: 0082.0142
Menge: 1,000 Stck

**10.1327 DRH 16-5 Elektro-Lufterhitzer mit Regler Elektro-Lufterhitzer mit integriertem Temperaturregler, DN160, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 110 m3/h
Spannungsart : Drehstrom
Bemessungsspannung : 400 V
Netzfrequenz : 50 Hz
IMax : 12,5 A
Schutzart : IP 43
Netzzuleitung : 5 x 1,5 mm2
Einbau : innen
Einbaulage : waagerecht / senkrecht
Material Gehäuse : Stahlblech, verzinkt
Gewicht : 4,3 kg
Nennweite : 160 mm
Breite : 160 mm
Höhe : 241 mm
Tiefe : 375 mm
Lufterhitzerart : elektrisch
Heizleistung : 5.000 W
Verpackungseinheit : 1 Stück
Sortiment : C
GTIN (EAN) : 4012799821434
Hersteller: MAICO
DRH 16-5 R Elektro-Lufterhitzer mit Regler
Artikelnummer: 0082.0143
Menge: 1,000 Stck

**10.1328 DRH 20-6 Elektro-Lufterhitzer mit Regler Elektro-Lufterhitzer mit integriertem Temperaturregler, DN 200, AC 400**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 170 m3/h
Spannungsart : Drehstrom
Bemessungsspannung : 400 V
Netzfrequenz : 50 Hz
IMax : 15 A
Schutzart : IP 43
Netzzuleitung : 5 x 1,5 mm2
Einbau : innen
Einbaulage : waagerecht / senkrecht
Material Gehäuse : Stahlblech, verzinkt
Gewicht : 5 kg
Nennweite : 200 mm
Breite : 200 mm
Höhe : 281 mm
Tiefe : 375 mm
Lufterhitzerart : elektrisch
Heizleistung : 6.000 W
Verpackungseinheit : 1 Stück
Sortiment : C
GTIN (EAN) : 4012799821441
Hersteller: MAICO
DRH 20-6 R Elektro-Lufterhitzer mit Regler
Artikelnummer: 0082.0144
Menge: 1,000 Stck

**10.1329 DRH 25-9 Elektro-Lufterhitzer mit Regler Elektro-Lufterhitzer mit integriertem Temperaturregler, DN250, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 270 m3/h
Spannungsart : Drehstrom
Bemessungsspannung : 400 V
Netzfrequenz : 50 Hz
IMax : 13 A
Schutzart : IP 43
Einbau : innen
Einbaulage : waagerecht / senkrecht
Material Gehäuse : Stahlblech, verzinkt
Gewicht : 6,5 kg
Nennweite : 250 mm
Breite : 250 mm
Höhe : 331 mm
Tiefe : 375 mm
Lufterhitzerart : elektrisch
Heizleistung : 9.000 W
Verpackungseinheit : 1 Stück
Sortiment : C
GTIN (EAN) : 4012799821458
Hersteller: MAICO
DRH 25-9 R Elektro-Lufterhitzer mit Regler
Artikelnummer: 0082.0145
Menge: 1,000 Stck

**10.1330 DRH 31-1 Elektro-Lufterhitzer mit Regler Elektro-Lufterhitzer mit integriertem Temperaturregler, DN315, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 410 m3/h
Spannungsart : Drehstrom
Bemessungsspannung : 400 V
Netzfrequenz : 50 Hz
IMax : 17,3 A
Schutzart : IP 43
Einbau : innen
Einbaulage : waagerecht / senkrecht
Material Gehäuse : Stahlblech, verzinkt
Gewicht : 8,3 kg
Nennweite : 315 mm
Breite : 315 mm
Höhe : 396 mm
Tiefe : 375 mm
Lufterhitzerart : elektrisch
Heizleistung : 12.000 W
Verpackungseinheit : 1 Stück
Sortiment : C
GTIN (EAN) : 4012799821465
Hersteller: MAICO
DRH 31-12 R Elektro-Lufterhitzer mit Regler
Artikelnummer: 0082.0146
Menge: 1,000 Stck

**10.1331 DRH 35-1 Elektro-Lufterhitzer mit Regler Elektro-Lufterhitzer mit integriertem Temperaturregler, DN350, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 520 m3/h
Spannungsart : Drehstrom
Bemessungsspannung : 400 V
Netzfrequenz : 50 Hz
IMax : 17,3 A
Schutzart : IP 43
Einbau : innen
Einbaulage : waagerecht / senkrecht
Material Gehäuse : Stahlblech, verzinkt
Gewicht : 8,7 kg
Nennweite : 350 mm
Breite : 350 mm
Höhe : 431 mm
Tiefe : 375 mm
Lufterhitzerart : elektrisch
Heizleistung : 12.000 W
Verpackungseinheit : 1 Stück
Sortiment : C
GTIN (EAN) : 4012799821472
Hersteller: MAICO
DRH 35-12 R Elektro-Lufterhitzer mit Regler
Artikelnummer: 0082.0147
Menge: 1,000 Stck

**10.1332 DRH 40-1 Elektro-Lufterhitzer mit Regler Elektro-Lufterhitzer mit integriertem Temperaturregler, DN400, Drehstr**
Elektro-Lufterhitzer für lüftungstechnische Anlagen.
Mit integriertem Temperaturregler.
Mit nicht glühenden Rohrheizkörpern aus Edelstahl.
Raumfühler FR 30 P und Kanalfühler FL 30 P im
Lieferumfang enthalten.
Bei verschmutzten Rohrheizkörpern erhöhte Brandgefahr.
Zur Vorbeugung Luftfilter TFE installieren.
Empfohlenes Zubehör: Luftstromwächter LW 9 und
Luftfilter TFE... .
Sicherheitshinweise:
Bei verschmutzten Rohrheizkörpern erhöhte Brandgefahr.
Zur Vorbeugung Luftfilter TFE installieren.
Ausführung gemäß VDE, Geräte- und
Produktsicherheitsgesetz und den zuständigen
EU-Richtlinien.
Mit 2 unabhängig voneinander schaltenden
Temperaturbegrenzern.
Mindestabstand zu brennbaren Materialien: 150 mm (bei
Unterschreitung geeignete Isolation installieren).
Technische Daten
Mindestfördervolumen : 680 m3/h
Spannungsart : Drehstrom
Bemessungsspannung : 400 V
Netzfrequenz : 50 Hz
IMax : 17,3 A
Schutzart : IP 43
Einbau : innen
Einbaulage : waagerecht / senkrecht
Material Gehäuse : Stahlblech, verzinkt
Gewicht : 9,2 kg
Nennweite : 400 mm
Breite : 400 mm
Höhe : 481 mm
Tiefe : 375 mm
Lufterhitzerart : elektrisch
Heizleistung : 12.000 W
Verpackungseinheit : 1 Stück
Sortiment : C
GTIN (EAN) : 4012799821489
Hersteller: MAICO
DRH 40-12 R Elektro-Lufterhitzer mit Regler
Artikelnummer: 0082.0148
Menge: 1,000 Stck

**10.1333 DHP 22-9 Elektro-Lufterhitzer Elektro-Lufterhitzer, Drehstrom, Kanalmaße 500 mm x 250 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 13 A
Schutzart : IP 43
Netzzuleitung : 5 x 1,5 mm2
Einbau : innen
Einbauort : Kanal
Einbaulage : waagerecht / senkrecht
Material Gehäuse : Stahlblech, verzinkt
Gewicht : 11,9 kg
Kanalmaß : 500 mm x 250 mm
Breite : 639 mm
Höhe : 288 mm
Tiefe : 370 mm
Lufterhitzerart : elektrisch
Heizleistung : 9.000 W
Verpackungseinheit : 1 Stück
Sortiment : D
GTIN (EAN) : 4012799820901
Hersteller: MAICO
DHP 22-9 Elektro-Lufterhitzer
Artikelnummer: 0082.0090
Menge: 1,000 Stck

**10.1334 DHP 22-1 Elektro-Lufterhitzer Elektro-Lufterhitzer, Drehstrom, Kanalmaße 500 mm x 250 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 13 kg
Kanalmaß : 500 mm x 250 mm
Breite : 639 mm
Höhe : 288 mm
Tiefe : 370 mm
Lufterhitzerart : elektrisch
Heizleistung : 16.000 W
Verpackungseinheit : 1 Stück
Sortiment : D
GTIN (EAN) : 4012799820918
Hersteller: MAICO
DHP 22-16 Elektro-Lufterhitzer
Artikelnummer: 0082.0091
Menge: 1,000 Stck

**10.1335 DHP 25-1 Elektro-Lufterhitzer Elektro-Lufterhitzer, Drehstrom, Kanalmaße 500 mm x 300 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 13,6 kg
Kanalmaß : 500 mm x 300 mm
Breite : 639 mm
Höhe : 338 mm
Tiefe : 370 mm
Lufterhitzerart : elektrisch
Heizleistung : 16.000 W
Verpackungseinheit : 1 Stück
Sortiment : D
GTIN (EAN) : 4012799820932
Hersteller: MAICO
DHP 25-16 Elektro-Lufterhitzer
Artikelnummer: 0082.0093
Menge: 1,000 Stck

**10.1336 DHP 28-1 Elektro-Lufterhitzer Elektro-Lufterhitzer, Drehstrom, Kanalmaße 600 mm x 300 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 14,5 kg
Kanalmaß : 600 mm x 300 mm
Breite : 739 mm
Höhe : 338 mm
Tiefe : 370 mm
Lufterhitzerart : elektrisch
Heizleistung : 16.000 W
Verpackungseinheit : 1 Stück
Sortiment : D
GTIN (EAN) : 4012799820987
Hersteller: MAICO
DHP 28-16 Elektro-Lufterhitzer
Artikelnummer: 0082.0098
Menge: 1,000 Stck

**10.1337 DHP 28-2 Elektro-Lufterhitzer Elektro-Lufterhitzer, Drehstrom, Kanalmaße 600 mm x 300 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 40,5 A
Schutzart : IP 43
Einbau : innen
Einbauort : Kanal
Einbaulage : waagerecht / senkrecht
Material Gehäuse : Stahlblech, verzinkt
Gewicht : 19,6 kg
Kanalmaß : 600 mm x 300 mm
Breite : 739 mm
Höhe : 338 mm
Tiefe : 370 mm
Lufterhitzerart : elektrisch
Heizleistung : 28.000 W
Verpackungseinheit : 1 Stück
Sortiment : D
GTIN (EAN) : 4012799820956
Hersteller: MAICO
DHP 28-28 Elektro-Lufterhitzer
Artikelnummer: 0082.0095
Menge: 1,000 Stck

**10.1338 DHP 31-1 Elektro-Lufterhitzer Elektro-Lufterhitzer, Drehstrom, Kanalmaße 600 mm x 350 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 23,1 A
Schutzart : IP 43
Einbau : innen
Einbauort : Kanal
Einbaulage : waagerecht / senkrecht
Material Gehäuse : Stahlblech, verzinkt
Gewicht : 14,5 kg
Kanalmaß : 600 mm x 350 mm
Breite : 739 mm
Höhe : 388 mm
Tiefe : 370 mm
Lufterhitzerart : elektrisch
Heizleistung : 16.000 W
Verpackungseinheit : 1 Stück
Sortiment : D
GTIN (EAN) : 4012799820994
Hersteller: MAICO
DHP 31-16 Elektro-Lufterhitzer
Artikelnummer: 0082.0099
Menge: 1,000 Stck

**10.1339 DHP 31-2 Elektro-Lufterhitzer Elektro-Lufterhitzer, Drehstrom, Kanalmaße 600 mm x 350 mm**
Elektro-Lufterhitzer für lüftungstechnische Anlagen.
Mit beidseitigen Flanschen zum Einbau in rechteckige
Lüftungskanäle.
Mit nicht glühenden Rohrheizkörpern aus rostfreiem
Stahl.
Heizleistung stufenlos regelbar.
Mit Temperaturregelsystem DTL 24 P (siehe Zubehör)
betreiben.
Empfohlenes Zubehör: Kanalfühler FL oder Raumfühler FR,
Luftstromwächter LW 9, Luftfilter TFP ..., Schütz US 16
T, DTL 2 P-L (bei 16,5 kW bis 30 kW).
Sicherheitshinweise:
Bei verschmutzten Rohrheizkörpern erhöhte Brandgefahr.
Luftfilter TFP installieren.
Mit 2 unabhängig voneinander schaltenden
Temperaturbegrenzern.
Mindestabstand zu brennbaren Materialien: 300 mm (bei
Unterschreitung geeignete Isolation installieren).
Technische Daten
Min. Strömungsgeschwindigkeit : 1,5 m/s
Max. Strömungsgeschwindigkeit :
Spannungsart : Drehstrom
Bemessungsspannung : 400 V
Netzfrequenz : 50 Hz
IMax : 40,5 A
Schutzart : IP 43
Einbau : innen
Einbauort : Kanal
Einbaulage : waagerecht / senkrecht
Material Gehäuse : Stahlblech, verzinkt
Gewicht : 19,6 kg
Kanalmaß : 600 mm x 350 mm
Breite : 739 mm
Höhe : 388 mm
Tiefe : 370 mm
Lufterhitzerart : elektrisch
Heizleistung : 28.000 W
Verpackungseinheit : 1 Stück
Sortiment : D
GTIN (EAN) : 4012799820970
Hersteller: MAICO
DHP 31-28 Elektro-Lufterhitzer
Artikelnummer: 0082.0097
Menge: 1,000 Stck

**10.1340 WRH 10-1 Wasser-Lufterhitzer Wasser-Lufterhitzer, Stahlblech, verzinkt, 1,3 kW, DN 100**
Wasser-Lufterhitzer für lüftungstechnische Anlagen.
Anschlüsse aus Kupfer.
Gehäusedeckel für Wartungsarbeiten abnehmbar.
Mit Gummidichtung an den Luft-Anschlussstutzen.
Technische Daten
Einbaulage : senkrecht / waagerecht
Material Gehäuse : Stahlblech, verzinkt
Gewicht : 3,5 kg
Nennweite : 100 mm
Freier Querschnitt : 1.012 cm2
Breite : 225 mm
Höhe : 183 mm
Tiefe : 380 mm
Lufterhitzerart : Wasser
Heizleistung : 1.300 W
Massenstrom : 55 kg/h
Vorlauftemperatur : 70  C
Rücklauftemperatur : 50  C
Max. Wassertemperatur : 100  C
Max. Wasserdruck : 6 bar
Druckdifferenz Wasser : 500 Pa
Verpackungseinheit : 1 Stück
Sortiment : C
GTIN (EAN) : 4012799821168
Hersteller: MAICO
WRH 10-1 Wasser-Lufterhitzer
Artikelnummer: 0082.0116
Menge: 1,000 Stck

**10.1341 WRH 12-1 Wasser-Lufterhitzer Wasser-Lufterhitzer, Stahlblech, verzinkt, 1,7 kW, DN 125**
Wasser-Lufterhitzer für lüftungstechnische Anlagen.
Anschlüsse aus Kupfer.
Gehäusedeckel für Wartungsarbeiten abnehmbar.
Mit Gummidichtung an den Luft-Anschlussstutzen.
Technische Daten
Einbaulage : senkrecht / waagerecht
Material Gehäuse : Stahlblech, verzinkt
Gewicht : 3,5 kg
Nennweite : 125 mm
Freier Querschnitt : 1.215 cm2
Breite : 225 mm
Höhe : 183 mm
Tiefe : 380 mm
Lufterhitzerart : Wasser
Heizleistung : 1.700 W
Massenstrom : 85 kg/h
Vorlauftemperatur : 70  C
Rücklauftemperatur : 50  C
Max. Wassertemperatur : 100  C
Max. Wasserdruck : 6 bar
Druckdifferenz Wasser : 800 Pa
Verpackungseinheit : 1 Stück
Sortiment : C
GTIN (EAN) : 4012799821175
Hersteller: MAICO
WRH 12-1 Wasser-Lufterhitzer
Artikelnummer: 0082.0117
Menge: 1,000 Stck

**10.1342 WRH 16-2 Wasser-Lufterhitzer Wasser-Lufterhitzer, Stahlblech, verzinkt, 3,8 kW, DN 160**
Wasser-Lufterhitzer für lüftungstechnische Anlagen.
Anschlüsse aus Kupfer.
Gehäusedeckel für Wartungsarbeiten abnehmbar.
Mit Gummidichtung an den Luft-Anschlussstutzen.
Technische Daten
Einbaulage : senkrecht / waagerecht
Material Gehäuse : Stahlblech, verzinkt
Gewicht : 5,3 kg
Nennweite : 160 mm
Freier Querschnitt : 1.458 cm2
Breite : 305 mm
Höhe : 258 mm
Tiefe : 380 mm
Lufterhitzerart : Wasser
Heizleistung : 3.800 W
Massenstrom : 135 kg/h
Vorlauftemperatur : 70  C
Rücklauftemperatur : 50  C
Max. Wassertemperatur : 100  C
Max. Wasserdruck : 6 bar
Druckdifferenz Wasser : 6.700 Pa
Verpackungseinheit : 1 Stück
Sortiment : C
GTIN (EAN) : 4012799821182
Hersteller: MAICO
WRH 16-2 Wasser-Lufterhitzer
Artikelnummer: 0082.0118
Menge: 1,000 Stck

**10.1343 WRH 20-2 Wasser-Lufterhitzer Wasser-Lufterhitzer, Stahlblech, verzinkt, 5,0 kW, DN 200**
Wasser-Lufterhitzer für lüftungstechnische Anlagen.
Anschlüsse aus Kupfer.
Gehäusedeckel für Wartungsarbeiten abnehmbar.
Mit Gummidichtung an den Luft-Anschlussstutzen.
Technische Daten
Einbaulage : senkrecht / waagerecht
Material Gehäuse : Stahlblech, verzinkt
Gewicht : 5,2 kg
Nennweite : 200 mm
Freier Querschnitt : 1.701 cm2
Breite : 305 mm
Höhe : 258 mm
Tiefe : 380 mm
Lufterhitzerart : Wasser
Heizleistung : 5.000 W
Massenstrom : 210 kg/h
Vorlauftemperatur : 70  C
Rücklauftemperatur : 50  C
Max. Wassertemperatur : 100  C
Max. Wasserdruck : 6 bar
Druckdifferenz Wasser : 11.100 Pa
Verpackungseinheit : 1 Stück
Sortiment : C
GTIN (EAN) : 4012799821199
Hersteller: MAICO
WRH 20-2 Wasser-Lufterhitzer
Artikelnummer: 0082.0119
Menge: 1,000 Stck

**10.1344 WRH 25-4 Wasser-Lufterhitzer Wasser-Lufterhitzer, Stahlblech, verzinkt, 8,3 kW, DN 250**
Wasser-Lufterhitzer für lüftungstechnische Anlagen.
Anschlüsse aus Kupfer.
Gehäusedeckel für Wartungsarbeiten abnehmbar.
Mit Gummidichtung an den Luft-Anschlussstutzen.
Technische Daten
Einbaulage : senkrecht / waagerecht
Material Gehäuse : Stahlblech, verzinkt
Gewicht : 7,6 kg
Nennweite : 250 mm
Freier Querschnitt : 2.268 cm2
Breite : 385 mm
Höhe : 333 mm
Tiefe : 380 mm
Lufterhitzerart : Wasser
Heizleistung : 8.300 W
Massenstrom : 233 kg/h
Vorlauftemperatur : 70  C
Rücklauftemperatur : 50  C
Max. Wassertemperatur : 100  C
Max. Wasserdruck : 6 bar
Druckdifferenz Wasser : 5.300 Pa
Verpackungseinheit : 1 Stück
Sortiment : C
GTIN (EAN) : 4012799821205
Hersteller: MAICO
WRH 25-4 Wasser-Lufterhitzer
Artikelnummer: 0082.0120
Menge: 1,000 Stck

**10.1345 WRH 31-6 Wasser-Lufterhitzer Wasser-Lufterhitzer, Stahlblech, verzinkt, 13,1 kW, DN 315**
Wasser-Lufterhitzer für lüftungstechnische Anlagen.
Anschlüsse aus Kupfer.
Gehäusedeckel für Wartungsarbeiten abnehmbar.
Mit Gummidichtung an den Luft-Anschlussstutzen.
Technische Daten
Einbaulage : senkrecht / waagerecht
Material Gehäuse : Stahlblech, verzinkt
Gewicht : 9,9 kg
Nennweite : 315 mm
Freier Querschnitt : 3.240 cm2
Breite : 460 mm
Höhe : 408 mm
Tiefe : 380 mm
Lufterhitzerart : Wasser
Heizleistung : 13.100 W
Massenstrom : 525 kg/h
Vorlauftemperatur : 70  C
Rücklauftemperatur : 50  C
Max. Wassertemperatur : 100  C
Max. Wasserdruck : 6 bar
Druckdifferenz Wasser : 6.700 Pa
Verpackungseinheit : 1 Stück
Sortiment : C
GTIN (EAN) : 4012799821212
Hersteller: MAICO
WRH 31-6 Wasser-Lufterhitzer
Artikelnummer: 0082.0121
Menge: 1,000 Stck

**10.1346 WRH 40-9 Wasser-Lufterhitzer Wasser-Lufterhitzer, Stahlblech, verzinkt, 20,6 kW, DN 400**
Wasser-Lufterhitzer für lüftungstechnische Anlagen.
Anschlüsse aus Kupfer.
Gehäusedeckel für Wartungsarbeiten abnehmbar.
Mit Gummidichtung an den Luft-Anschlussstutzen.
Technische Daten
Einbaulage : senkrecht / waagerecht
Material Gehäuse : Stahlblech, verzinkt
Gewicht : 13 kg
Nennweite : 400 mm
Freier Querschnitt : 4.050 cm2
Breite : 540 mm
Höhe : 483 mm
Tiefe : 440 mm
Lufterhitzerart : Wasser
Heizleistung : 20.600 W
Massenstrom : 850 kg/h
Vorlauftemperatur : 70  C
Rücklauftemperatur : 50  C
Max. Wassertemperatur : 100  C
Max. Wasserdruck : 6 bar
Druckdifferenz Wasser : 8.300 Pa
Verpackungseinheit : 1 Stück
Sortiment : C
GTIN (EAN) : 4012799821229
Hersteller: MAICO
WRH 40-9 Wasser-Lufterhitzer
Artikelnummer: 0082.0122
Menge: 1,000 Stck

**10.1347 WHP 22-1 Wasser-Lufterhitzer Wasser-Lufterhitzer für Lüftungskanäle 500 mm x 250 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 4,3 kg
Kanalmaß : 500 mm x 250 mm
Breite : 645 mm
Höhe : 320 mm
Tiefe : 110 mm
Lufterhitzerart : Wasser
Heizleistung : 17.700 W
Massenstrom : 792 kg/h
Vorlauftemperatur : 70  C
Rücklauftemperatur : 50  C
Max. Wassertemperatur : 100  C
Max. Wasserdruck : 8 bar
Druckdifferenz Wasser : 11.000 Pa
Verpackungseinheit : 1 Stück
Sortiment : D
GTIN (EAN) : 4012799821113
Hersteller: MAICO
WHP 22-18 Wasser-Lufterhitzer
Artikelnummer: 0082.0111
Menge: 1,000 Stck

**10.1348 WHP 25-2 Wasser-Lufterhitzer Wasser-Lufterhitzer für Lüftungskanäle 500 mm x 300 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 4,8 kg
Kanalmaß : 500 mm x 300 mm
Breite : 645 mm
Höhe : 370 mm
Tiefe : 110 mm
Lufterhitzerart : Wasser
Heizleistung : 21.700 W
Massenstrom : 936 kg/h
Vorlauftemperatur : 70  C
Rücklauftemperatur : 50  C
Max. Wassertemperatur : 100  C
Max. Wasserdruck : 8 bar
Druckdifferenz Wasser : 10.000 Pa
Verpackungseinheit : 1 Stück
Sortiment : D
GTIN (EAN) : 4012799821120
Hersteller: MAICO
WHP 25-22 Wasser-Lufterhitzer
Artikelnummer: 0082.0112
Menge: 1,000 Stck

**10.1349 WHP 28-2 Wasser-Lufterhitzer Wasser-Lufterhitzer für Lüftungskanäle 600 mm x 300 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 5,9 kg
Kanalmaß : 600 mm x 300 mm
Breite : 745 mm
Höhe : 370 mm
Tiefe : 110 mm
Lufterhitzerart : Wasser
Heizleistung : 29.400 W
Massenstrom : 1.296 kg/h
Vorlauftemperatur : 70  C
Rücklauftemperatur : 50  C
Max. Wassertemperatur : 100  C
Max. Wasserdruck : 8 bar
Druckdifferenz Wasser : 8.000 Pa
Verpackungseinheit : 1 Stück
Sortiment : D
GTIN (EAN) : 4012799821137
Hersteller: MAICO
WHP 28-29 Wasser-Lufterhitzer
Artikelnummer: 0082.0113
Menge: 1,000 Stck

**10.1350 WHP 31-3 Wasser-Lufterhitzer Wasser-Lufterhitzer für Lüftungskanäle 600 mm x 350 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 6,4 kg
Kanalmaß : 600 mm x 350 mm
Breite : 745 mm
Höhe : 420 mm
Tiefe : 110 mm
Lufterhitzerart : Wasser
Heizleistung : 33.600 W
Massenstrom : 1.476 kg/h
Vorlauftemperatur : 70  C
Rücklauftemperatur : 50  C
Max. Wassertemperatur : 100  C
Max. Wasserdruck : 8 bar
Druckdifferenz Wasser : 12.000 Pa
Verpackungseinheit : 1 Stück
Sortiment : D
GTIN (EAN) : 4012799821144
Hersteller: MAICO
WHP 31-34 Wasser-Lufterhitzer
Artikelnummer: 0082.0114
Menge: 1,000 Stck

**10.1351 WHP 35-4 Wasser-Lufterhitzer Wasser-Lufterhitzer für Lüftungskanäle 700 mm x 400 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 7,8 kg
Kanalmaß : 700 mm x 400 mm
Breite : 845 mm
Höhe : 470 mm
Tiefe : 110 mm
Lufterhitzerart : Wasser
Heizleistung : 43.000 W
Massenstrom : 1.872 kg/h
Vorlauftemperatur : 70  C
Rücklauftemperatur : 50  C
Max. Wassertemperatur : 100  C
Max. Wasserdruck : 8 bar
Druckdifferenz Wasser : 11.000 Pa
Verpackungseinheit : 1 Stück
Sortiment : D
GTIN (EAN) : 4012799821151
Hersteller: MAICO
WHP 35-43 Wasser-Lufterhitzer
Artikelnummer: 0082.0115
Menge: 1,000 Stck

**10.1352 WHP 50-5 Wasser-Lufterhitzer Wasser-Lufterhitzer für Lüftungskanäle 800 mm x 500 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 11,9 kg
Kanalmaß : 800 mm x 500 mm
Breite : 1.006 mm
Höhe : 570 mm
Tiefe : 120 mm
Lufterhitzerart : Wasser
Heizleistung : 55.000 W
Massenstrom : 2.969 kg/h
Vorlauftemperatur : 70  C
Rücklauftemperatur : 50  C
Max. Wassertemperatur : 100  C
Max. Wasserdruck : 8 bar
Druckdifferenz Wasser : 8.000 Pa
Verpackungseinheit : 1 Stück
Sortiment : D
GTIN (EAN) : 4012799821236
Hersteller: MAICO
WHP 50-55 Wasser-Lufterhitzer
Artikelnummer: 0082.0123
Menge: 1,000 Stck

**10.1353 WHP 56-6 Wasser-Lufterhitzer Wasser-Lufterhitzer für Lüftungskanäle 1000 mm x 500 mm**
Wasser-Lufterhitzer für lüftungstechnische Anlagen.
Wasseranschluss aus Kupferrohr mit Außengewinde.
Montagehinweis: Hinter dem Ventilator in mindestens 1 m
Abstand zwecks gleichmäßiger Anströmung montieren.
Mit Entlüftung und Entleerung. Bei Montage auf
Zugänglichkeit achten.
Frostschutz bauseitig vorsehen.
Mit versetzt angeordneten Sammelrohren, zur Aufnahme
der Wärmeausdehnung schwimmend gelagert.
Technische Daten
Min. Strömungsgeschwindigkeit :
Max. Strömungsgeschwindigkeit : 3,5 m/s
Einbauort : Kanal
Einbaulage : senkrecht / waagerecht
Material Gehäuse : Stahlblech, verzinkt
Gewicht : 12,3 kg
Kanalmaß : 1.000 mm x 500 mm
Breite : 1.206 mm
Höhe : 570 mm
Tiefe : 120 mm
Lufterhitzerart : Wasser
Heizleistung : 69.000 W
Massenstrom : 2.368 kg/h
Vorlauftemperatur : 70  C
Rücklauftemperatur : 50  C
Max. Wassertemperatur : 100  C
Max. Wasserdruck : 8 bar
Druckdifferenz Wasser : 7.000 Pa
Verpackungseinheit : 1 Stück
Sortiment : D
GTIN (EAN) : 4012799821243
Hersteller: MAICO
WHP 56-69 Wasser-Lufterhitzer
Artikelnummer: 0082.0124
Menge: 1,000 Stck

**10.1354 TFE 10-4 Luftfilter Luftfilter für Rohreinbau, DN 100**
Luftfilter für lüftungstechnische Anlagen.
Inspektionsklappe für einfachen Filterwechsel
abnehmbar.
Mit Filtereinsatz aus Synthetikfiber.
Filtereinsatz nicht regenerierbar.
Mit Gummidichtung an den Luft-Anschlussstutzen.
Zubehör: Ersatz-Luftfilter FE.. .
Empfohlenes Zubehör: Differenzdruckwächter DW 1000.
Technische Daten
Einbaulage : senkrecht / waagerecht
Material Gehäuse : Stahlblech, verzinkt
Gewicht : 1,6 kg
Filterklasse : G4
Nennweite : 100 mm
Breite : 205 mm
Höhe : 165 mm
Tiefe : 170 mm
Umgebungstemperatur : 100  C
Verpackungseinheit : 1 Stück
Sortiment : C
GTIN (EAN) : 4012799490746
Hersteller: MAICO
TFE 10-4 Luftfilter
Artikelnummer: 0149.0074
Menge: 1,000 Stck

**10.1355 TFE 12-4 Luftfilter Luftfilter für Rohreinbau, DN 125, G4**
Luftfilter für lüftungstechnische Anlagen.
Inspektionsklappe für einfachen Filterwechsel
abnehmbar.
Mit Filtereinsatz aus Synthetikfiber.
Filtereinsatz nicht regenerierbar.
Mit Gummidichtung an den Luft-Anschlussstutzen.
Zubehör: Ersatz-Luftfilter FE.. .
Empfohlenes Zubehör: Differenzdruckwächter DW 1000.
Technische Daten
Einbaulage : senkrecht / waagerecht
Material Gehäuse : Stahlblech, verzinkt
Gewicht : 2 kg
Filterklasse : G4
Nennweite : 125 mm
Breite : 210 mm
Höhe : 200 mm
Tiefe : 190 mm
Umgebungstemperatur : 100  C
Verpackungseinheit : 1 Stück
Sortiment : C
GTIN (EAN) : 4012799490753
Hersteller: MAICO
TFE 12-4 Luftfilter
Artikelnummer: 0149.0075
Menge: 1,000 Stck

**10.1356 TFE 15-4 Luftfilter Luftfilter für Rohreinbau, DN 150**
Luftfilter für lüftungstechnische Anlagen.
Inspektionsklappe für einfachen Filterwechsel
abnehmbar.
Mit Filtereinsatz aus Synthetikfiber.
Filtereinsatz nicht regenerierbar.
Mit Gummidichtung an den Luft-Anschlussstutzen.
Zubehör: Ersatz-Luftfilter FE.. .
Empfohlenes Zubehör: Differenzdruckwächter DW 1000.
Technische Daten
Einbaulage : senkrecht / waagerecht
Material Gehäuse : Stahlblech, verzinkt
Gewicht : 2,6 kg
Filterklasse : G4
Nennweite : 150 mm
Breite : 260 mm
Höhe : 230 mm
Tiefe : 205 mm
Umgebungstemperatur : 100  C
Verpackungseinheit : 1 Stück
Sortiment : C
GTIN (EAN) : 4012799490760
Hersteller: MAICO
TFE 15-4 Luftfilter
Artikelnummer: 0149.0076
Menge: 1,000 Stck

**10.1357 TFE 16-4 Luftfilter Luftfilter für Rohreinbau, DN 160, G4**
Luftfilter für lüftungstechnische Anlagen.
Inspektionsklappe für einfachen Filterwechsel
abnehmbar.
Mit Filtereinsatz aus Synthetikfiber.
Filtereinsatz nicht regenerierbar.
Mit Gummidichtung an den Luft-Anschlussstutzen.
Zubehör: Ersatz-Luftfilter FE.. .
Empfohlenes Zubehör: Differenzdruckwächter DW 1000.
Technische Daten
Einbaulage : senkrecht / waagerecht
Material Gehäuse : Stahlblech, verzinkt
Gewicht : 2,6 kg
Filterklasse : G4
Nennweite : 160 mm
Breite : 260 mm
Höhe : 230 mm
Tiefe : 205 mm
Umgebungstemperatur : 100  C
Verpackungseinheit : 1 Stück
Sortiment : C
GTIN (EAN) : 4012799490777
Hersteller: MAICO
TFE 16-4 Luftfilter
Artikelnummer: 0149.0077
Menge: 1,000 Stck

**10.1358 TFE 20-4 Luftfilter Luftfilter für Rohreinbau, DN 200, G4**
Luftfilter für lüftungstechnische Anlagen.
Inspektionsklappe für einfachen Filterwechsel
abnehmbar.
Mit Filtereinsatz aus Synthetikfiber.
Filtereinsatz nicht regenerierbar.
Mit Gummidichtung an den Luft-Anschlussstutzen.
Zubehör: Ersatz-Luftfilter FE.. .
Empfohlenes Zubehör: Differenzdruckwächter DW 1000.
Technische Daten
Einbaulage : senkrecht / waagerecht
Material Gehäuse : Stahlblech, verzinkt
Gewicht : 3,4 kg
Filterklasse : G4
Nennweite : 200 mm
Breite : 310 mm
Höhe : 275 mm
Tiefe : 230 mm
Umgebungstemperatur : 100  C
Verpackungseinheit : 1 Stück
Sortiment : C
GTIN (EAN) : 4012799490784
Hersteller: MAICO
TFE 20-4 Luftfilter
Artikelnummer: 0149.0078
Menge: 1,000 Stck

**10.1359 TFE 25-4 Luftfilter Luftfilter für Rohreinbau, DN 250, G4**
Luftfilter für lüftungstechnische Anlagen.
Inspektionsklappe für einfachen Filterwechsel
abnehmbar.
Mit Filtereinsatz aus Synthetikfiber.
Filtereinsatz nicht regenerierbar.
Mit Gummidichtung an den Luft-Anschlussstutzen.
Zubehör: Ersatz-Luftfilter FE.. .
Empfohlenes Zubehör: Differenzdruckwächter DW 1000.
Technische Daten
Einbaulage : senkrecht / waagerecht
Material Gehäuse : Stahlblech, verzinkt
Gewicht : 5 kg
Filterklasse : G4
Nennweite : 250 mm
Breite : 365 mm
Höhe : 325 mm
Tiefe : 325 mm
Umgebungstemperatur : 100  C
Verpackungseinheit : 1 Stück
Sortiment : C
GTIN (EAN) : 4012799490791
Hersteller: MAICO
TFE 25-4 Luftfilter
Artikelnummer: 0149.0079
Menge: 1,000 Stck

**10.1360 TFE 31-4 Luftfilter Luftfilter für Rohreinbau, DN 315**
Luftfilter für lüftungstechnische Anlagen.
Inspektionsklappe für einfachen Filterwechsel
abnehmbar.
Mit Filtereinsatz aus Synthetikfiber.
Filtereinsatz nicht regenerierbar.
Mit Gummidichtung an den Luft-Anschlussstutzen.
Zubehör: Ersatz-Luftfilter FE.. .
Empfohlenes Zubehör: Differenzdruckwächter DW 1000.
Technische Daten
Einbaulage : senkrecht / waagerecht
Material Gehäuse : Stahlblech, verzinkt
Gewicht : 7,4 kg
Filterklasse : G4
Nennweite : 315 mm
Breite : 425 mm
Höhe : 390 mm
Tiefe : 420 mm
Umgebungstemperatur : 100  C
Verpackungseinheit : 1 Stück
Sortiment : C
GTIN (EAN) : 4012799490807
Hersteller: MAICO
TFE 31-4 Luftfilter
Artikelnummer: 0149.0080
Menge: 1,000 Stck

**10.1361 TFE 35-4 Luftfilter Luftfilter für Rohreinbau, DN 355**
Luftfilter für lüftungstechnische Anlagen.
Inspektionsklappe für einfachen Filterwechsel
abnehmbar.
Mit Filtereinsatz aus Synthetikfiber.
Filtereinsatz nicht regenerierbar.
Mit Gummidichtung an den Luft-Anschlussstutzen.
Zubehör: Ersatz-Luftfilter FE.. .
Empfohlenes Zubehör: Differenzdruckwächter DW 1000.
Technische Daten
Einbaulage : senkrecht / waagerecht
Material Gehäuse : Stahlblech, verzinkt
Gewicht : 12,1 kg
Filterklasse : G4
Nennweite : 355 mm
Breite : 505 mm
Höhe : 495 mm
Tiefe : 550 mm
Umgebungstemperatur : 100  C
Verpackungseinheit : 1 Stück
Sortiment : C
GTIN (EAN) : 4012799490814
Hersteller: MAICO
TFE 35-4 Luftfilter
Artikelnummer: 0149.0081
Menge: 1,000 Stck

**10.1362 TFE 40-4 Luftfilter Luftfilter für Rohreinbau, DN 400**
Luftfilter für lüftungstechnische Anlagen.
Inspektionsklappe für einfachen Filterwechsel
abnehmbar.
Mit Filtereinsatz aus Synthetikfiber.
Filtereinsatz nicht regenerierbar.
Mit Gummidichtung an den Luft-Anschlussstutzen.
Zubehör: Ersatz-Luftfilter FE.. .
Empfohlenes Zubehör: Differenzdruckwächter DW 1000.
Technische Daten
Einbaulage : senkrecht / waagerecht
Material Gehäuse : Stahlblech, verzinkt
Gewicht : 11,9 kg
Filterklasse : G4
Nennweite : 400 mm
Breite : 505 mm
Höhe : 495 mm
Tiefe : 570 mm
Umgebungstemperatur : 100  C
Verpackungseinheit : 1 Stück
Sortiment : C
GTIN (EAN) : 4012799490821
Hersteller: MAICO
TFE 40-4 Luftfilter
Artikelnummer: 0149.0082
Menge: 1,000 Stck

**10.1363 TFE 10-5 Luftfilter Luftfilter für Rohreinbau, DN 100**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 3,9 kg
Filterklasse : F5
Nennweite : 100 mm
Breite : 360 mm
Höhe : 330 mm
Tiefe : 300 mm
Umgebungstemperatur : 80  C
Verpackungseinheit : 1 Stück
Sortiment : C
GTIN (EAN) : 4012799490586
Hersteller: MAICO
TFE 10-5 Luftfilter
Artikelnummer: 0149.0058
Menge: 1,000 Stck

**10.1364 TFE 12-5 Luftfilter Luftfilter für Rohreinbau, DN 125**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 3,9 kg
Filterklasse : F5
Nennweite : 125 mm
Breite : 360 mm
Höhe : 330 mm
Tiefe : 300 mm
Umgebungstemperatur : 80  C
Verpackungseinheit : 1 Stück
Sortiment : C
GTIN (EAN) : 4012799490593
Hersteller: MAICO
TFE 12-5 Luftfilter
Artikelnummer: 0149.0059
Menge: 1,000 Stck

**10.1365 TFE 15-5 Luftfilter Luftfilter für Rohreinbau, DN 150**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 3,9 kg
Filterklasse : F5
Nennweite : 150 mm
Breite : 360 mm
Höhe : 330 mm
Tiefe : 300 mm
Umgebungstemperatur : 80  C
Verpackungseinheit : 1 Stück
Sortiment : C
GTIN (EAN) : 4012799490609
Hersteller: MAICO
TFE 15-5 Luftfilter
Artikelnummer: 0149.0060
Menge: 1,000 Stck

**10.1366 TFE 16-5 Luftfilter Luftfilter für Rohreinbau, DN 160**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 3,9 kg
Filterklasse : F5
Nennweite : 160 mm
Breite : 360 mm
Höhe : 330 mm
Tiefe : 300 mm
Umgebungstemperatur : 80  C
Verpackungseinheit : 1 Stück
Sortiment : C
GTIN (EAN) : 4012799490616
Hersteller: MAICO
TFE 16-5 Luftfilter
Artikelnummer: 0149.0061
Menge: 1,000 Stck

**10.1367 TFE 20-5 Luftfilter Luftfilter für Rohreinbau, DN 200**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 4,1 kg
Filterklasse : F5
Nennweite : 200 mm
Breite : 360 mm
Höhe : 330 mm
Tiefe : 300 mm
Umgebungstemperatur : 80  C
Verpackungseinheit : 1 Stück
Sortiment : C
GTIN (EAN) : 4012799490623
Hersteller: MAICO
TFE 20-5 Luftfilter
Artikelnummer: 0149.0062
Menge: 1,000 Stck

**10.1368 TFE 25-5 Luftfilter Luftfilter für Rohreinbau, DN 250**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 4,5 kg
Filterklasse : F5
Nennweite : 250 mm
Breite : 360 mm
Höhe : 330 mm
Tiefe : 300 mm
Umgebungstemperatur : 80  C
Verpackungseinheit : 1 Stück
Sortiment : C
GTIN (EAN) : 4012799490630
Hersteller: MAICO
TFE 25-5 Luftfilter
Artikelnummer: 0149.0063
Menge: 1,000 Stck

**10.1369 TFE 31-5 Luftfilter Luftfilter für Rohreinbau, DN 315**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 7,7 kg
Filterklasse : F5
Nennweite : 315 mm
Breite : 460 mm
Höhe : 530 mm
Tiefe : 300 mm
Umgebungstemperatur : 80  C
Verpackungseinheit : 1 Stück
Sortiment : C
GTIN (EAN) : 4012799490647
Hersteller: MAICO
TFE 31-5 Luftfilter
Artikelnummer: 0149.0064
Menge: 1,000 Stck

**10.1370 TFE 35-5 Luftfilter Luftfilter für Rohreinbau, DN 355**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 8,3 kg
Filterklasse : F5
Nennweite : 355 mm
Breite : 460 mm
Höhe : 530 mm
Tiefe : 300 mm
Umgebungstemperatur : 80  C
Verpackungseinheit : 1 Stück
Sortiment : C
GTIN (EAN) : 4012799490654
Hersteller: MAICO
TFE 35-5 Luftfilter
Artikelnummer: 0149.0065
Menge: 1,000 Stck

**10.1371 TFE 40-5 Luftfilter Luftfilter für Rohreinbau, DN 400**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 8,7 kg
Filterklasse : F5
Nennweite : 400 mm
Breite : 560 mm
Höhe : 530 mm
Tiefe : 300 mm
Umgebungstemperatur : 80  C
Verpackungseinheit : 1 Stück
Sortiment : C
GTIN (EAN) : 4012799490661
Hersteller: MAICO
TFE 40-5 Luftfilter
Artikelnummer: 0149.0066
Menge: 1,000 Stck

**10.1372 TFE 10-7 Luftfilter Luftfilter für Rohreinbau, DN 100**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 4,1 kg
Filterart : Staub- und Pollenfilter
Filterklasse : F7
Nennweite : 100 mm
Breite : 360 mm
Höhe : 300 mm
Tiefe : 300 mm
Umgebungstemperatur : 80  C
Verpackungseinheit : 1 Stück
Sortiment : C
GTIN (EAN) : 4012799490494
Hersteller: MAICO
TFE 10-7 Luftfilter
Artikelnummer: 0149.0049
Menge: 1,000 Stck

**10.1373 TFE 12-7 Luftfilter Luftfilter für Rohreinbau, DN 125**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 4,2 kg
Filterart : Staub- und Pollenfilter
Filterklasse : F7
Nennweite : 125 mm
Breite : 360 mm
Höhe : 330 mm
Tiefe : 300 mm
Umgebungstemperatur : 80  C
Verpackungseinheit : 1 Stück
Sortiment : C
GTIN (EAN) : 4012799490500
Hersteller: MAICO
TFE 12-7 Luftfilter
Artikelnummer: 0149.0050
Menge: 1,000 Stck

**10.1374 TFE 15-7 Luftfilter Luftfilter für Rohreinbau, DN 150**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 3,9 kg
Filterart : Staub- und Pollenfilter
Filterklasse : F7
Nennweite : 150 mm
Breite : 360 mm
Höhe : 330 mm
Tiefe : 300 mm
Umgebungstemperatur : 80  C
Verpackungseinheit : 1 Stück
Sortiment : C
GTIN (EAN) : 4012799490517
Hersteller: MAICO
TFE 15-7 Luftfilter
Artikelnummer: 0149.0051
Menge: 1,000 Stck

**10.1375 TFE 16-7 Luftfilter Luftfilter für Rohreinbau, DN 160**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 4 kg
Filterart : Staub- und Pollenfilter
Filterklasse : F7
Nennweite : 160 mm
Breite : 360 mm
Höhe : 330 mm
Tiefe : 300 mm
Umgebungstemperatur : 80  C
Verpackungseinheit : 1 Stück
Sortiment : C
GTIN (EAN) : 4012799490524
Hersteller: MAICO
TFE 16-7 Luftfilter
Artikelnummer: 0149.0052
Menge: 1,000 Stck

**10.1376 TFE 20-7 Luftfilter Luftfilter für Rohreinbau, DN 200**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 4 kg
Filterart : Staub- und Pollenfilter
Filterklasse : F7
Nennweite : 200 mm
Breite : 360 mm
Höhe : 330 mm
Tiefe : 300 mm
Umgebungstemperatur : 80  C
Verpackungseinheit : 1 Stück
Sortiment : C
GTIN (EAN) : 4012799490531
Hersteller: MAICO
TFE 20-7 Luftfilter
Artikelnummer: 0149.0053
Menge: 1,000 Stck

**10.1377 TFE 25-7 Luftfilter Luftfilter für Rohreinbau, DN 250**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 5,1 kg
Filterart : Staub- und Pollenfilter
Filterklasse : F7
Nennweite : 250 mm
Breite : 360 mm
Höhe : 330 mm
Tiefe : 300 mm
Umgebungstemperatur : 80  C
Verpackungseinheit : 1 Stück
Sortiment : C
GTIN (EAN) : 4012799490548
Hersteller: MAICO
TFE 25-7 Luftfilter
Artikelnummer: 0149.0054
Menge: 1,000 Stck

**10.1378 TFE 31-7 Luftfilter Luftfilter für Rohreinbau, DN 315**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 7,6 kg
Filterart : Staub- und Pollenfilter
Filterklasse : F7
Nennweite : 315 mm
Breite : 460 mm
Höhe : 530 mm
Tiefe : 300 mm
Umgebungstemperatur : 80  C
Verpackungseinheit : 1 Stück
Sortiment : C
GTIN (EAN) : 4012799490555
Hersteller: MAICO
TFE 31-7 Luftfilter
Artikelnummer: 0149.0055
Menge: 1,000 Stck

**10.1379 TFE 35-7 Luftfilter Luftfilter für Rohreinbau, DN 355**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 7,5 kg
Filterart : Staub- und Pollenfilter
Filterklasse : F7
Nennweite : 355 mm
Breite : 460 mm
Höhe : 530 mm
Tiefe : 300 mm
Umgebungstemperatur : 80  C
Verpackungseinheit : 1 Stück
Sortiment : C
GTIN (EAN) : 4012799490562
Hersteller: MAICO
TFE 35-7 Luftfilter
Artikelnummer: 0149.0056
Menge: 1,000 Stck

**10.1380 TFE 40-7 Luftfilter Luftfilter für Rohreinbau, DN 400**
Luftfilter für lüftungstechnische Anlagen.
Inspektionsklappe für einfachen Filterwechsel
abnehmbar.
Mit Filtereinsatz aus Synthetikfiber.
Panelfilter.
Filtereinsatz nicht regenerierbar.
Mit Gummidichtung an den Luft-Anschlussstutzen.
TFE ...-5: Filterklasse F5, Zubehör Ersatzfilter
RF...-5
TFE ...-7: Filterklasse F7, Zubehör Ersatzfilter
RF...-7
Empfohlenes Zubehör: Differenzdruckwächter DW 1000.
Technische Daten
Einbaulage : senkrecht / waagerecht
Material Gehäuse : Stahlblech, verzinkt
Gewicht : 8,6 kg
Filterart : Staub- und Pollenfilter
Filterklasse : F7
Nennweite : 400 mm
Breite : 560 mm
Höhe : 530 mm
Tiefe : 300 mm
Umgebungstemperatur : 80  C
Verpackungseinheit : 1 Stück
Sortiment : C
GTIN (EAN) : 4012799490579
Hersteller: MAICO
TFE 40-7 Luftfilter
Artikelnummer: 0149.0057
Menge: 1,000 Stck

**10.1381 TFP 22 Luftfilter Luftfilter G4 für Kanaleinbau, Kanalmaße 500 mm x 250 mm**
Luftfilter für lüftungstechnische Anlagen.
Mit beidseitigen Flanschen zum Einbau in rechteckige
Lüftungskanäle.
Inspektionsklappe für einfachen Filterwechsel
abnehmbar.
Zubehör: Ersatz-Luftfilter KF.. und
Differenzdruckwächter DW 1000.
Technische Daten
Einbauort : Kanal
Einbaulage : senkrecht / waagerecht
Material Gehäuse : Stahlblech, verzinkt
Gewicht : 8,8 kg
Filterklasse : G4
Kanalmaß : 500 mm x 250 mm
Breite : 540 mm
Höhe : 290 mm
Tiefe : 500 mm
Fördermitteltemperatur bei IMax : 70  C
Verpackungseinheit : 1 Stück
Sortiment : D
GTIN (EAN) : 4012799490319
Hersteller: MAICO
TFP 22 Luftfilter
Artikelnummer: 0149.0031
Menge: 1,000 Stck

**10.1382 TFP 25 Luftfilter Luftfilter G4 für Kanaleinbau, Kanalmaße 500 mm x 300 mm**
Luftfilter für lüftungstechnische Anlagen.
Mit beidseitigen Flanschen zum Einbau in rechteckige
Lüftungskanäle.
Inspektionsklappe für einfachen Filterwechsel
abnehmbar.
Zubehör: Ersatz-Luftfilter KF.. und
Differenzdruckwächter DW 1000.
Technische Daten
Einbauort : Kanal
Einbaulage : senkrecht / waagerecht
Material Gehäuse : Stahlblech, verzinkt
Gewicht : 9,5 kg
Filterklasse : G4
Kanalmaß : 500 mm x 300 mm
Breite : 540 mm
Höhe : 340 mm
Tiefe : 500 mm
Fördermitteltemperatur bei IMax : 70  C
Verpackungseinheit : 1 Stück
Sortiment : D
GTIN (EAN) : 4012799490326
Hersteller: MAICO
TFP 25 Luftfilter
Artikelnummer: 0149.0032
Menge: 1,000 Stck

**10.1383 TFP 28 Luftfilter Luftfilter G4 für Kanaleinbau, Kanalmaße 600 mm x 300 mm**
Luftfilter für lüftungstechnische Anlagen.
Mit beidseitigen Flanschen zum Einbau in rechteckige
Lüftungskanäle.
Inspektionsklappe für einfachen Filterwechsel
abnehmbar.
Zubehör: Ersatz-Luftfilter KF.. und
Differenzdruckwächter DW 1000.
Technische Daten
Einbauort : Kanal
Einbaulage : senkrecht / waagerecht
Material Gehäuse : Stahlblech, verzinkt
Gewicht : 10,6 kg
Filterklasse : G4
Kanalmaß : 600 mm x 300 mm
Breite : 640 mm
Höhe : 340 mm
Tiefe : 550 mm
Fördermitteltemperatur bei IMax : 70  C
Verpackungseinheit : 1 Stück
Sortiment : D
GTIN (EAN) : 4012799490333
Hersteller: MAICO
TFP 28 Luftfilter
Artikelnummer: 0149.0033
Menge: 1,000 Stck

**10.1384 TFP 31 Luftfilter Luftfilter G4 für Kanaleinbau, Kanalmaße 600 mm x 350 mm**
Luftfilter für lüftungstechnische Anlagen.
Mit beidseitigen Flanschen zum Einbau in rechteckige
Lüftungskanäle.
Inspektionsklappe für einfachen Filterwechsel
abnehmbar.
Zubehör: Ersatz-Luftfilter KF.. und
Differenzdruckwächter DW 1000.
Technische Daten
Einbauort : Kanal
Einbaulage : senkrecht / waagerecht
Material Gehäuse : Stahlblech, verzinkt
Gewicht : 12,8 kg
Filterklasse : G4
Kanalmaß : 600 mm x 350 mm
Breite : 640 mm
Höhe : 390 mm
Tiefe : 600 mm
Fördermitteltemperatur bei IMax : 70  C
Verpackungseinheit : 1 Stück
Sortiment : D
GTIN (EAN) : 4012799490340
Hersteller: MAICO
TFP 31 Luftfilter
Artikelnummer: 0149.0034
Menge: 1,000 Stck

**10.1385 TFP 35 Luftfilter Luftfilter G4 für Kanaleinbau, Kanalmaße 700 mm x 400 mm**
Luftfilter für lüftungstechnische Anlagen.
Mit beidseitigen Flanschen zum Einbau in rechteckige
Lüftungskanäle.
Inspektionsklappe für einfachen Filterwechsel
abnehmbar.
Zubehör: Ersatz-Luftfilter KF.. und
Differenzdruckwächter DW 1000.
Technische Daten
Einbauort : Kanal
Einbaulage : senkrecht / waagerecht
Material Gehäuse : Stahlblech, verzinkt
Gewicht : 14,3 kg
Filterklasse : G4
Kanalmaß : 700 mm x 400 mm
Breite : 740 mm
Höhe : 440 mm
Tiefe : 600 mm
Fördermitteltemperatur bei IMax : 70  C
Verpackungseinheit : 1 Stück
Sortiment : D
GTIN (EAN) : 4012799490357
Hersteller: MAICO
TFP 35 Luftfilter
Artikelnummer: 0149.0035
Menge: 1,000 Stck

**10.1386 TFP 50 Luftfilter Luftfilter G4 für Lüftungskanäle 800 mm x 500 mm**
Luftfilter für lüftungstechnische Anlagen.
Mit beidseitigen Flanschen zum Einbau in rechteckige
Lüftungskanäle.
Inspektionsklappe für einfachen Filterwechsel
abnehmbar.
Zubehör: Ersatz-Luftfilter KF.. und
Differenzdruckwächter DW 1000.
Technische Daten
Einbauort : Kanal
Einbaulage : senkrecht / waagerecht
Material Gehäuse : Stahlblech, verzinkt
Gewicht : 20 kg
Filterklasse : G4
Kanalmaß : 800 mm x 500 mm
Breite : 840 mm
Höhe : 540 mm
Tiefe : 700 mm
Fördermitteltemperatur bei IMax : 70  C
Verpackungseinheit : 1 Stück
Sortiment : D
GTIN (EAN) : 4012799490364
Hersteller: MAICO
TFP 50 Luftfilter
Artikelnummer: 0149.0036
Menge: 1,000 Stck

**10.1387 TFP 56 Luftfilter Luftfilter G4 für Lüftungskanäle, 1000 mm x 500 mm**
Luftfilter für lüftungstechnische Anlagen.
Mit beidseitigen Flanschen zum Einbau in rechteckige
Lüftungskanäle.
Inspektionsklappe für einfachen Filterwechsel
abnehmbar.
Zubehör: Ersatz-Luftfilter KF.. und
Differenzdruckwächter DW 1000.
Technische Daten
Einbauort : Kanal
Einbaulage : senkrecht / waagerecht
Material Gehäuse : Stahlblech, verzinkt
Gewicht : 22,5 kg
Filterklasse : G4
Kanalmaß : 1.000 mm x 500 mm
Breite : 1.040 mm
Höhe : 540 mm
Tiefe : 700 mm
Fördermitteltemperatur bei IMax : 70  C
Verpackungseinheit : 1 Stück
Sortiment : D
GTIN (EAN) : 4012799490371
Hersteller: MAICO
TFP 56 Luftfilter
Artikelnummer: 0149.0037
Menge: 1,000 Stck

**10.1388 TFP 22-7 Luftfilter Luftfilter F7 für Kanaleinbau, Kanalmaße 500 mm x 250 mm**
Luftfilter für lüftungstechnische Anlagen.
Mit beidseitigen Flanschen zum Einbau in rechteckige
Lüftungskanäle.
Inspektionsklappe für einfachen Filterwechsel
abnehmbar.
Zubehör: Ersatz-Luftfilter KF.. und
Differenzdruckwächter DW 1000.
Technische Daten
Einbauort : Kanal
Einbaulage : senkrecht / waagerecht
Material Gehäuse : Stahlblech, verzinkt
Gewicht : 8,9 kg
Filterart : Staub- und Pollenfilter
Filterklasse : F7
Kanalmaß : 500 mm x 250 mm
Breite : 540 mm
Höhe : 290 mm
Tiefe : 500 mm
Fördermitteltemperatur bei IMax : 70  C
Verpackungseinheit : 1 Stück
Sortiment : D
GTIN (EAN) : 4012799490678
Hersteller: MAICO
TFP 22-7 Luftfilter
Artikelnummer: 0149.0067
Menge: 1,000 Stck

**10.1389 TFP 25-7 Luftfilter Luftfilter F7 für Kanaleinbau, Kanalmaße 500 mm x 300 mm**
Luftfilter für lüftungstechnische Anlagen.
Mit beidseitigen Flanschen zum Einbau in rechteckige
Lüftungskanäle.
Inspektionsklappe für einfachen Filterwechsel
abnehmbar.
Zubehör: Ersatz-Luftfilter KF.. und
Differenzdruckwächter DW 1000.
Technische Daten
Einbauort : Kanal
Einbaulage : senkrecht / waagerecht
Material Gehäuse : Stahlblech, verzinkt
Gewicht : 9,2 kg
Filterart : Staub- und Pollenfilter
Filterklasse : F7
Kanalmaß : 500 mm x 300 mm
Breite : 540 mm
Höhe : 340 mm
Tiefe : 500 mm
Fördermitteltemperatur bei IMax : 70  C
Verpackungseinheit : 1 Stück
Sortiment : D
GTIN (EAN) : 4012799490685
Hersteller: MAICO
TFP 25-7 Luftfilter
Artikelnummer: 0149.0068
Menge: 1,000 Stck

**10.1390 TFP 28-7 Luftfilter Luftfilter F7 für Kanaleinbau, Kanalmaße 600 mm x 300 mm**
Luftfilter für lüftungstechnische Anlagen.
Mit beidseitigen Flanschen zum Einbau in rechteckige
Lüftungskanäle.
Inspektionsklappe für einfachen Filterwechsel
abnehmbar.
Zubehör: Ersatz-Luftfilter KF.. und
Differenzdruckwächter DW 1000.
Technische Daten
Einbauort : Kanal
Einbaulage : senkrecht / waagerecht
Material Gehäuse : Stahlblech, verzinkt
Gewicht : 11,2 kg
Filterart : Staub- und Pollenfilter
Filterklasse : F7
Kanalmaß : 600 mm x 300 mm
Breite : 640 mm
Höhe : 340 mm
Tiefe : 550 mm
Fördermitteltemperatur bei IMax : 70  C
Verpackungseinheit : 1 Stück
Sortiment : D
GTIN (EAN) : 4012799490692
Hersteller: MAICO
TFP 28-7 Luftfilter
Artikelnummer: 0149.0069
Menge: 1,000 Stck

**10.1391 TFP 31-7 Luftfilter Luftfilter F7 für Kanaleinbau, Kanalmaße 600 mm x 350 mm**
Luftfilter für lüftungstechnische Anlagen.
Mit beidseitigen Flanschen zum Einbau in rechteckige
Lüftungskanäle.
Inspektionsklappe für einfachen Filterwechsel
abnehmbar.
Zubehör: Ersatz-Luftfilter KF.. und
Differenzdruckwächter DW 1000.
Technische Daten
Einbauort : Kanal
Einbaulage : senkrecht / waagerecht
Material Gehäuse : Stahlblech, verzinkt
Gewicht : 13 kg
Filterart : Staub- und Pollenfilter
Filterklasse : F7
Kanalmaß : 600 mm x 350 mm
Breite : 640 mm
Höhe : 390 mm
Tiefe : 600 mm
Fördermitteltemperatur bei IMax : 70  C
Verpackungseinheit : 1 Stück
Sortiment : D
GTIN (EAN) : 4012799490708
Hersteller: MAICO
TFP 31-7 Luftfilter
Artikelnummer: 0149.0070
Menge: 1,000 Stck

**10.1392 TFP 35-7 Luftfilter Luftfilter F7 für Kanaleinbau, Kanalmaße 700 mm x 400 mm**
Luftfilter für lüftungstechnische Anlagen.
Mit beidseitigen Flanschen zum Einbau in rechteckige
Lüftungskanäle.
Inspektionsklappe für einfachen Filterwechsel
abnehmbar.
Zubehör: Ersatz-Luftfilter KF.. und
Differenzdruckwächter DW 1000.
Technische Daten
Einbauort : Kanal
Einbaulage : senkrecht / waagerecht
Material Gehäuse : Stahlblech, verzinkt
Gewicht : 14,4 kg
Filterart : Staub- und Pollenfilter
Filterklasse : F7
Kanalmaß : 700 mm x 400 mm
Breite : 740 mm
Höhe : 440 mm
Tiefe : 600 mm
Fördermitteltemperatur bei IMax : 70  C
Verpackungseinheit : 1 Stück
Sortiment : D
GTIN (EAN) : 4012799490715
Hersteller: MAICO
TFP 35-7 Luftfilter
Artikelnummer: 0149.0071
Menge: 1,000 Stck

**10.1393 TFP 50-7 Luftfilter Luftfilter F7 für Lüftungskanäle 800 mm x 500 mm**
Luftfilter für lüftungstechnische Anlagen.
Mit beidseitigen Flanschen zum Einbau in rechteckige
Lüftungskanäle.
Inspektionsklappe für einfachen Filterwechsel
abnehmbar.
Zubehör: Ersatz-Luftfilter KF.. und
Differenzdruckwächter DW 1000.
Technische Daten
Einbauort : Kanal
Einbaulage : senkrecht / waagerecht
Material Gehäuse : Stahlblech, verzinkt
Gewicht : 20,3 kg
Filterart : Staub- und Pollenfilter
Filterklasse : F7
Kanalmaß : 800 mm x 500 mm
Breite : 840 mm
Höhe : 540 mm
Tiefe : 700 mm
Fördermitteltemperatur bei IMax : 70  C
Verpackungseinheit : 1 Stück
Sortiment : D
GTIN (EAN) : 4012799490722
Hersteller: MAICO
TFP 50-7 Luftfilter
Artikelnummer: 0149.0072
Menge: 1,000 Stck

**10.1394 TFP 56-7 Luftfilter Luftfilter F7 für Lüftungskanäle, 1000 mm x 500 mm**
Luftfilter für lüftungstechnische Anlagen.
Mit beidseitigen Flanschen zum Einbau in rechteckige
Lüftungskanäle.
Inspektionsklappe für einfachen Filterwechsel
abnehmbar.
Zubehör: Ersatz-Luftfilter KF.. und
Differenzdruckwächter DW 1000.
Technische Daten
Einbauort : Kanal
Einbaulage : senkrecht / waagerecht
Material Gehäuse : Stahlblech, verzinkt
Gewicht : 23 kg
Filterart : Staub- und Pollenfilter
Filterklasse : F7
Kanalmaß : 1.000 mm x 500 mm
Breite : 1.040 mm
Höhe : 540 mm
Tiefe : 700 mm
Fördermitteltemperatur bei IMax : 70  C
Verpackungseinheit : 1 Stück
Sortiment : D
GTIN (EAN) : 4012799490739
Hersteller: MAICO
TFP 56-7 Luftfilter
Artikelnummer: 0149.0073
Menge: 1,000 Stck

**10.1395 ZFF 20 Luftfilter Luftfilter für Unterputz- und Dachventilatoren, Filterklasse G2**
Luftfilter zur Reinigung der nachströmenden Luft.
Mit Berührungsschutzgitter.
Einfacher Filterwechsel.
Zubehör: Ersatz-Luftfilter FF.. .
Technische Daten
Einbau : innen
Einbaulage : senkrecht / waagerecht
Material : Kunststoff
Farbe : perlweiß, ähnlich RAL 1013
Gewicht : 0,8 kg
Filterklasse : G2
Geeignet für Nennweite : 200 mm
Breite : 258 mm
Höhe : 258 mm
Tiefe : 82 mm
Verpackungseinheit : 1 Stück
Sortiment : C
GTIN (EAN) : 4012799490012
Hersteller: MAICO
ZFF 20 Luftfilter
Artikelnummer: 0149.0001
Menge: 1,000 Stck

**10.1396 ZFF 30 Luftfilter Luftfilter für Unterputz- und Dachventilatoren, Filterklasse G2**
Luftfilter zur Reinigung der nachströmenden Luft.
Mit Berührungsschutzgitter.
Einfacher Filterwechsel.
Zubehör: Ersatz-Luftfilter FF.. .
Technische Daten
Einbau : innen
Einbaulage : senkrecht / waagerecht
Material : Kunststoff
Farbe : perlweiß, ähnlich RAL 1013
Gewicht : 1,1 kg
Filterklasse : G2
Geeignet für Nennweite : 250 mm / 300 mm
Breite : 365 mm
Höhe : 365 mm
Tiefe : 92 mm
Verpackungseinheit : 1 Stück
Sortiment : C
GTIN (EAN) : 4012799490036
Hersteller: MAICO
ZFF 30 Luftfilter
Artikelnummer: 0149.0003
Menge: 1,000 Stck

**10.1397 ZFF 40 Luftfilter Luftfilter für Unterputz- und Dachventilatoren, Filterklasse G2**
Luftfilter zur Reinigung der nachströmenden Luft.
Mit Berührungsschutzgitter.
Einfacher Filterwechsel.
Zubehör: Ersatz-Luftfilter FF.. .
Technische Daten
Einbau : innen
Einbaulage : senkrecht / waagerecht
Material : Kunststoff
Farbe : perlweiß, ähnlich RAL 1013
Gewicht : 2,4 kg
Filterklasse : G2
Geeignet für Nennweite : 350 mm / 400 mm
Breite : 470 mm
Höhe : 470 mm
Tiefe : 112 mm
Verpackungseinheit : 1 Stück
Sortiment : C
GTIN (EAN) : 4012799490050
Hersteller: MAICO
ZFF 40 Luftfilter
Artikelnummer: 0149.0005
Menge: 1,000 Stck

**10.1398 FE 10-1 Luftfilter, Ersatz Ersatz-Luftfilter für Luftfilter TFE 10-4, Filterklasse G4, 2 Stück**
Ersatzfilter für Luftfilter TFE...-4.
Technische Daten
Einbaulage : senkrecht / waagerecht
Material : Synthetik
Gewicht : 0,1 kg
Filterklasse : G4
Geeignet für Nennweite : 100 mm
Breite : 220 mm
Höhe : 170 mm
Tiefe : 10 mm
Umgebungstemperatur : 100  C
Verpackungseinheit : 2 Stück
Sortiment : C
GTIN (EAN) : 4012799990505
Hersteller: MAICO
FE 10-1 Luftfilter, Ersatz
Artikelnummer: 0093.1221
Menge: 1,000 Stck

**10.1399 FE 12-1 Luftfilter, Ersatz Ersatz-Luftfilter für Luftfilter TFE 12-4, Filterklasse G4, 2 Stück**
Ersatzfilter für Luftfilter TFE...-4.
Technische Daten
Einbaulage : senkrecht / waagerecht
Material : Synthetik
Gewicht : 0,092 kg
Filterklasse : G4
Geeignet für Nennweite : 125 mm
Breite : 230 mm
Höhe : 200 mm
Tiefe : 10 mm
Umgebungstemperatur : 100  C
Verpackungseinheit : 2 Stück
Sortiment : C
GTIN (EAN) : 4012799990512
Hersteller: MAICO
FE 12-1 Luftfilter, Ersatz
Artikelnummer: 0093.1222
Menge: 1,000 Stck

**10.1400 FE 15-1 Luftfilter, Ersatz Ersatz-Luftfilter für Luftfilter TFE 15-4, Filterklasse G4, 2 Stück**
Ersatzfilter für Luftfilter TFE...-4.
Technische Daten
Einbaulage : senkrecht / waagerecht
Material : Synthetik
Gewicht : 0,088 kg
Filterklasse : G4
Geeignet für Nennweite : 150 mm
Breite : 285 mm
Höhe : 230 mm
Tiefe : 8 mm
Umgebungstemperatur : 100  C
Verpackungseinheit : 2 Stück
Sortiment : C
GTIN (EAN) : 4012799990529
Hersteller: MAICO
FE 15-1 Luftfilter, Ersatz
Artikelnummer: 0093.1223
Menge: 1,000 Stck

**10.1401 FE 16-1 Luftfilter, Ersatz Ersatz-Luftfilter für Luftfilter TFE 16-4, Filterklasse G4, 2 Stück**
Ersatzfilter für Luftfilter TFE...-4.
Technische Daten
Einbaulage : senkrecht / waagerecht
Material : Synthetik
Gewicht : 0,092 kg
Filterklasse : G4
Geeignet für Nennweite : 160 mm
Breite : 285 mm
Höhe : 230 mm
Tiefe : 8 mm
Umgebungstemperatur : 100  C
Verpackungseinheit : 2 Stück
Sortiment : C
GTIN (EAN) : 4012799990536
Hersteller: MAICO
FE 16-1 Luftfilter, Ersatz
Artikelnummer: 0093.1224
Menge: 1,000 Stck

**10.1402 FE 20-1 Luftfilter, Ersatz Ersatz-Luftfilter für Luftfilter TFE 20-4, Filterklasse G4, 2 Stück**
Ersatzfilter für Luftfilter TFE...-4.
Technische Daten
Einbaulage : senkrecht / waagerecht
Material : Synthetik
Gewicht : 0,111 kg
Filterklasse : G4
Geeignet für Nennweite : 200 mm
Breite : 340 mm
Höhe : 270 mm
Tiefe : 8 mm
Umgebungstemperatur : 100  C
Verpackungseinheit : 2 Stück
Sortiment : C
GTIN (EAN) : 4012799990543
Hersteller: MAICO
FE 20-1 Luftfilter, Ersatz
Artikelnummer: 0093.1225
Menge: 1,000 Stck

**10.1403 FE 25-1 Luftfilter, Ersatz Ersatz-Luftfilter für Luftfilter TFE 25-4, Filterklasse G4, 2 Stück**
Ersatzfilter für Luftfilter TFE...-4.
Technische Daten
Einbaulage : senkrecht / waagerecht
Material : Synthetik
Gewicht : 0,138 kg
Filterklasse : G4
Geeignet für Nennweite : 250 mm
Breite : 408 mm
Höhe : 318 mm
Tiefe : 8 mm
Umgebungstemperatur : 100  C
Verpackungseinheit : 2 Stück
Sortiment : C
GTIN (EAN) : 4012799990550
Hersteller: MAICO
FE 25-1 Luftfilter, Ersatz
Artikelnummer: 0093.1226
Menge: 1,000 Stck

**10.1404 FE 31-2 Luftfilter, Ersatz Ersatz-Luftfilter für Luftfilter TFE 31-4, Filterklasse G4, 2 Stück**
Ersatzfilter für Luftfilter TFE...-4.
Technische Daten
Einbaulage : senkrecht / waagerecht
Material : Synthetik
Gewicht : 0,098 kg
Filterklasse : G4
Geeignet für Nennweite : 315 mm
Breite : 520 mm
Höhe : 390 mm
Tiefe : 6 mm
Umgebungstemperatur : 100  C
Verpackungseinheit : 2 Stück
Sortiment : C
GTIN (EAN) : 4012799990567
Hersteller: MAICO
FE 31-2 Luftfilter, Ersatz
Artikelnummer: 0093.1227
Menge: 1,000 Stck

**10.1405 FE 35-2 Luftfilter, Ersatz Ersatz-Luftfilter für Luftfilter TFE 35-4, Filterklasse G4, 2 Stück**
Ersatzfilter für Luftfilter TFE...-4.
Technische Daten
Einbaulage : senkrecht / waagerecht
Material : Synthetik
Gewicht : 0,262 kg
Filterklasse : G4
Geeignet für Nennweite : 350 mm
Breite : 655 mm
Höhe : 490 mm
Tiefe : 6 mm
Umgebungstemperatur : 100  C
Verpackungseinheit : 2 Stück
Sortiment : C
GTIN (EAN) : 4012799990574
Hersteller: MAICO
FE 35-2 Luftfilter, Ersatz
Artikelnummer: 0093.1228
Menge: 1,000 Stck

**10.1406 FE 40-2 Luftfilter, Ersatz Ersatz-Luftfilter für Luftfilter TFE 40-4, Filterklasse G4, 2 Stück**
Ersatzfilter für Luftfilter TFE...-4.
Technische Daten
Einbaulage : senkrecht / waagerecht
Material : Synthetik
Gewicht : 0,322 kg
Filterklasse : G4
Geeignet für Nennweite : 400 mm
Breite : 670 mm
Höhe : 490 mm
Tiefe : 10 mm
Umgebungstemperatur : 100  C
Verpackungseinheit : 2 Stück
Sortiment : C
GTIN (EAN) : 4012799990581
Hersteller: MAICO
FE 40-2 Luftfilter, Ersatz
Artikelnummer: 0093.1229
Menge: 1,000 Stck

**10.1407 RF 10-16 Luftfilter, Ersatz Ersatz-Luftfilter für Luftfilter TFE 10, TFE 12, TFE 15 und TFE 16, Fi**
Ersatzfilter für Luftfilter TFE... .
Technische Daten
Einbaulage : senkrecht / waagerecht
Gewicht : 0,095 kg
Filterklasse : G4
Geeignet für Nennweite : 100 mm
Breite : 230 mm
Höhe : 200 mm
Tiefe : 8 mm
Umgebungstemperatur : 100  C
Verpackungseinheit : 2 Stück
Sortiment : C
GTIN (EAN) : 4012799936909
Hersteller: MAICO
RF 10-16 Luftfilter, Ersatz
Artikelnummer: 0093.0690
Menge: 1,000 Stck

**10.1408 RF 20 Luftfilter, Ersatz Ersatz-Luftfilter für Luftfilter TFE 20, Filterklasse G4, 2 Stück**
Ersatzfilter für Luftfilter TFE... .
Technische Daten
Einbaulage : senkrecht / waagerecht
Gewicht : 0,117 kg
Filterklasse : G4
Geeignet für Nennweite : 200 mm
Breite : 265 mm
Höhe : 240 mm
Tiefe : 6 mm
Umgebungstemperatur : 100  C
Verpackungseinheit : 2 Stück
Sortiment : C
GTIN (EAN) : 4012799936930
Hersteller: MAICO
RF 20 Luftfilter, Ersatz
Artikelnummer: 0093.0693
Menge: 1,000 Stck

**10.1409 RF 25 Luftfilter, Ersatz Ersatz-Luftfilter für Luftfilter TFE 25, Filterklasse G4, 2 Stück**
Ersatzfilter für Luftfilter TFE... .
Technische Daten
Einbaulage : senkrecht / waagerecht
Gewicht : 0,145 kg
Filterklasse : G4
Geeignet für Nennweite : 250 mm
Breite : 294 mm
Höhe : 215 mm
Tiefe : 6 mm
Umgebungstemperatur : 100  C
Verpackungseinheit : 2 Stück
Sortiment : C
GTIN (EAN) : 4012799936947
Hersteller: MAICO
RF 25 Luftfilter, Ersatz
Artikelnummer: 0093.0694
Menge: 1,000 Stck

**10.1410 RF 31 Luftfilter, Ersatz Ersatz-Luftfilter für Luftfilter TFE 31, Filterklasse G4, 2 Stück**
Ersatzfilter für Luftfilter TFE... .
Technische Daten
Einbaulage : senkrecht / waagerecht
Gewicht : 0,171 kg
Filterklasse : G4
Geeignet für Nennweite : 315 mm
Breite : 360 mm
Höhe : 340 mm
Tiefe : 8 mm
Umgebungstemperatur : 100  C
Verpackungseinheit : 2 Stück
Sortiment : C
GTIN (EAN) : 4012799936954
Hersteller: MAICO
RF 31 Luftfilter, Ersatz
Artikelnummer: 0093.0695
Menge: 1,000 Stck

**10.1411 RF 35 Luftfilter, Ersatz Ersatz-Luftfilter für Luftfilter TFE 35, Filterklasse G4, 2 Stück**
Ersatzfilter für Luftfilter TFE... .
Technische Daten
Einbaulage : senkrecht / waagerecht
Gewicht : 0,22 kg
Filterklasse : G4
Geeignet für Nennweite : 355 mm
Breite : 458 mm
Höhe : 445 mm
Tiefe : 6 mm
Umgebungstemperatur : 100  C
Verpackungseinheit : 2 Stück
Sortiment : C
GTIN (EAN) : 4012799936916
Hersteller: MAICO
RF 35 Luftfilter, Ersatz
Artikelnummer: 0093.0691
Menge: 1,000 Stck

**10.1412 RF 40 Luftfilter, Ersatz Ersatz-Luftfilter für Luftfilter TFE 40, Filterklasse G4, 2 Stück**
Ersatzfilter für Luftfilter TFE... .
Technische Daten
Einbaulage : senkrecht / waagerecht
Gewicht : 0,21 kg
Filterklasse : G4
Geeignet für Nennweite : 400 mm
Breite : 458 mm
Höhe : 455 mm
Tiefe : 6 mm
Umgebungstemperatur : 100  C
Verpackungseinheit : 2 Stück
Sortiment : C
GTIN (EAN) : 4012799936923
Hersteller: MAICO
RF 40 Luftfilter, Ersatz
Artikelnummer: 0093.0692
Menge: 1,000 Stck

**10.1413 PF 10/16 Luftfilter, Ersatz Ersatz-Luftfilter für Luftfilter TFE 10, TFE 12, TFE 15 und TFE 16, Fi**
Ersatz-Luftfilter für Luftfilter TFE 10, TFE 12, TFE 15
und TFE 16.
Technische Daten
Einbaulage : senkrecht / waagerecht
Gewicht : 0,0904 kg
Filterklasse : F7
Breite : 200 mm
Höhe : 200 mm
Tiefe : 25 mm
Verpackungseinheit : 1 Stück
Geeignet für Produkte : TFE 10, TFE 12, TFE 15 und TFE
16
Sortiment : D
GTIN (EAN) : 4012799936985
Hersteller: MAICO
PF 10/16 Luftfilter, Ersatz
Artikelnummer: 0093.0698
Menge: 1,000 Stck

**10.1414 RF 10/16 Luftfilter, Ersatz Ersatz-Luftfilter für Luftfilter TFE 10-5, TFE 12-5, TFE 15-5 und TFE**
Ersatzfilter für Luftfilter TFE.
RF ...-5: Ersatzfilter für TFE...-5.
RF ...-7: Ersatzfilter für TFE...-7.
Technische Daten
Einbaulage : senkrecht / waagerecht
Gewicht : 0,307 kg
Filterklasse : F5
Nennweite in mm : 100-160
Breite : 288 mm
Höhe : 288 mm
Tiefe : 28 mm
Umgebungstemperatur : 80  C
Verpackungseinheit : 2 Stück
Sortiment : C
GTIN (EAN) : 4012799938750
Hersteller: MAICO
RF 10/16-5 Luftfilter, Ersatz
Artikelnummer: 0093.0875
Menge: 1,000 Stck

**10.1415 RF 20-5 Luftfilter, Ersatz Ersatz-Luftfilter für Luftfilter TFE 20-5, Filterklasse F5, 2 Stück**
Ersatzfilter für Luftfilter TFE.
RF ...-5: Ersatzfilter für TFE...-5.
RF ...-7: Ersatzfilter für TFE...-7.
Technische Daten
Einbaulage : senkrecht / waagerecht
Gewicht : 0,36 kg
Filterklasse : F5
Nennweite in mm : 200
Breite : 288 mm
Höhe : 288 mm
Tiefe : 50 mm
Umgebungstemperatur : 80  C
Verpackungseinheit : 2 Stück
Sortiment : C
GTIN (EAN) : 4012799938767
Hersteller: MAICO
RF 20-5 Luftfilter, Ersatz
Artikelnummer: 0093.0876
Menge: 1,000 Stck

**10.1416 RF 25-5 Luftfilter, Ersatz Ersatz-Luftfilter für Luftfilter TFE 25-5, Filterklasse F5, 2 Stück**
Ersatzfilter für Luftfilter TFE.
RF ...-5: Ersatzfilter für TFE...-5.
RF ...-7: Ersatzfilter für TFE...-7.
Technische Daten
Einbaulage : senkrecht / waagerecht
Gewicht : 0,616 kg
Filterklasse : F5
Nennweite in mm : 250
Breite : 285 mm
Höhe : 285 mm
Tiefe : 98 mm
Umgebungstemperatur : 80  C
Verpackungseinheit : 2 Stück
Sortiment : C
GTIN (EAN) : 4012799938774
Hersteller: MAICO
RF 25-5 Luftfilter, Ersatz
Artikelnummer: 0093.0877
Menge: 1,000 Stck

**10.1417 RF 31/35 Luftfilter, Ersatz Ersatz-Luftfilter für Luftfilter TFE 31-5 und TFE 35-5, Filterklasse F**
Ersatzfilter für Luftfilter TFE.
RF ...-5: Ersatzfilter für TFE...-5.
RF ...-7: Ersatzfilter für TFE...-7.
Technische Daten
Einbaulage : senkrecht / waagerecht
Gewicht : 0,712 kg
Filterklasse : F5
Nennweite in mm : 315-355
Breite : 495 mm
Höhe : 395 mm
Tiefe : 50 mm
Umgebungstemperatur : 80  C
Verpackungseinheit : 2 Stück
Sortiment : C
GTIN (EAN) : 4012799938781
Hersteller: MAICO
RF 31/35-5 Luftfilter, Ersatz
Artikelnummer: 0093.0878
Menge: 1,000 Stck

**10.1418 RF 40-5 Luftfilter, Ersatz Ersatz-Luftfilter für Luftfilter TFE 40-5, Filterklasse F5, 2 Stück**
Ersatzfilter für Luftfilter TFE.
RF ...-5: Ersatzfilter für TFE...-5.
RF ...-7: Ersatzfilter für TFE...-7.
Technische Daten
Einbaulage : senkrecht / waagerecht
Gewicht : 1,2 kg
Filterklasse : F5
Nennweite in mm : 400
Breite : 495 mm
Höhe : 495 mm
Tiefe : 48 mm
Umgebungstemperatur : 80  C
Verpackungseinheit : 2 Stück
Sortiment : C
GTIN (EAN) : 4012799938798
Hersteller: MAICO
RF 40-5 Luftfilter, Ersatz
Artikelnummer: 0093.0879
Menge: 1,000 Stck

**10.1419 RF 10/16 Luftfilter, Ersatz Ersatz-Luftfilter für Luftfilter TFE 10-7, TFE 12-7, TFE 15-7 und TFE**
Ersatzfilter für Luftfilter TFE.
RF ...-5: Ersatzfilter für TFE...-5.
RF ...-7: Ersatzfilter für TFE...-7.
Technische Daten
Einbaulage : senkrecht / waagerecht
Gewicht : 0,296 kg
Filterklasse : F7
Nennweite in mm : 100-160
Breite : 290 mm
Höhe : 290 mm
Tiefe : 28 mm
Umgebungstemperatur : 80  C
Verpackungseinheit : 2 Stück
Sortiment : C
GTIN (EAN) : 4012799938804
Hersteller: MAICO
RF 10/16-7 Luftfilter, Ersatz
Artikelnummer: 0093.0880
Menge: 1,000 Stck

**10.1420 RF 20-7 Luftfilter, Ersatz Ersatz-Luftfilter für Luftfilter TFE 20-7, Filterklasse F7, 2 Stück**
Ersatzfilter für Luftfilter TFE.
RF ...-5: Ersatzfilter für TFE...-5.
RF ...-7: Ersatzfilter für TFE...-7.
Technische Daten
Einbaulage : senkrecht / waagerecht
Gewicht : 0,38 kg
Filterklasse : F7
Nennweite in mm : 200
Breite : 290 mm
Höhe : 290 mm
Tiefe : 50 mm
Umgebungstemperatur : 80  C
Verpackungseinheit : 2 Stück
Sortiment : C
GTIN (EAN) : 4012799938811
Hersteller: MAICO
RF 20-7 Luftfilter, Ersatz
Artikelnummer: 0093.0881
Menge: 1,000 Stck

**10.1421 RF 25-7 Luftfilter, Ersatz Ersatz-Luftfilter für Luftfilter TFE 25-7, Filterklasse F7, 2 Stück**
Ersatzfilter für Luftfilter TFE.
RF ...-5: Ersatzfilter für TFE...-5.
RF ...-7: Ersatzfilter für TFE...-7.
Technische Daten
Einbaulage : senkrecht / waagerecht
Gewicht : 0,654 kg
Filterklasse : F7
Nennweite in mm : 250
Breite : 290 mm
Höhe : 290 mm
Tiefe : 97 mm
Umgebungstemperatur : 80  C
Verpackungseinheit : 2 Stück
Sortiment : C
GTIN (EAN) : 4012799938828
Hersteller: MAICO
RF 25-7 Luftfilter, Ersatz
Artikelnummer: 0093.0882
Menge: 1,000 Stck

**10.1422 RF 31/35 Luftfilter, Ersatz Ersatz-Luftfilter für Luftfilter TFE 31-7 und TFE 35-5, Filterklasse F**
Ersatzfilter für Luftfilter TFE.
RF ...-5: Ersatzfilter für TFE...-5.
RF ...-7: Ersatzfilter für TFE...-7.
Technische Daten
Einbaulage : senkrecht / waagerecht
Gewicht : 0,804 kg
Filterklasse : F7
Nennweite in mm : 315-355
Breite : 490 mm
Höhe : 390 mm
Tiefe : 50 mm
Umgebungstemperatur : 80  C
Verpackungseinheit : 2 Stück
Sortiment : C
GTIN (EAN) : 4012799938835
Hersteller: MAICO
RF 31/35-7 Luftfilter, Ersatz
Artikelnummer: 0093.0883
Menge: 1,000 Stck

**10.1423 RF 40-7 Luftfilter, Ersatz Ersatz-Luftfilter für Luftfilter TFE 40-7, Filterklasse F7, 2 Stück**
Ersatzfilter für Luftfilter TFE.
RF ...-5: Ersatzfilter für TFE...-5.
RF ...-7: Ersatzfilter für TFE...-7.
Technische Daten
Einbaulage : senkrecht / waagerecht
Gewicht : 0,985 kg
Filterklasse : F7
Nennweite in mm : 400
Breite : 495 mm
Höhe : 495 mm
Tiefe : 48 mm
Umgebungstemperatur : 80  C
Verpackungseinheit : 2 Stück
Sortiment : C
GTIN (EAN) : 4012799938842
Hersteller: MAICO
RF 40-7 Luftfilter, Ersatz
Artikelnummer: 0093.0884
Menge: 1,000 Stck

**10.1424 KF 22 Luftfilter, Ersatz Ersatz-Luftfilter für Luftfilter TFP 22, Filterklasse G4, 2 Stück**
Ersatzfilter für Luftfilter TFP und TFP -7.
Taschenfilter.
Technische Daten
Einbaulage : senkrecht / waagerecht
Gewicht : 0,556 kg
Filterklasse : G4
Kanalmaß : 500 mm x 250 mm
Breite : 510 mm
Höhe : 248 mm
Tiefe : 250 mm
Umgebungstemperatur : 70  C
Verpackungseinheit : 2 Stück
Sortiment : D
GTIN (EAN) : 4012799936817
Hersteller: MAICO
KF 22 Luftfilter, Ersatz
Artikelnummer: 0093.0681
Menge: 1,000 Stck

**10.1425 KF 25 Luftfilter, Ersatz Ersatz-Luftfilter für Luftfilter TFP 25, Filterklasse G4, 2 Stück**
Ersatzfilter für Luftfilter TFP und TFP -7.
Taschenfilter.
Technische Daten
Einbaulage : senkrecht / waagerecht
Gewicht : 0,67 kg
Filterklasse : G4
Kanalmaß : 500 mm x 300 mm
Breite : 510 mm
Höhe : 295 mm
Tiefe : 250 mm
Umgebungstemperatur : 70  C
Verpackungseinheit : 2 Stück
Sortiment : D
GTIN (EAN) : 4012799936824
Hersteller: MAICO
KF 25 Luftfilter, Ersatz
Artikelnummer: 0093.0682
Menge: 1,000 Stck

**10.1426 KF 28 Luftfilter, Ersatz Ersatz-Luftfilter für Luftfilter TFP 28, Filterklasse G4, 2 Stück**
Ersatzfilter für Luftfilter TFP und TFP -7.
Taschenfilter.
Technische Daten
Einbaulage : senkrecht / waagerecht
Gewicht : 0,796 kg
Filterklasse : G4
Kanalmaß : 600 mm x 300 mm
Breite : 610 mm
Höhe : 295 mm
Tiefe : 270 mm
Umgebungstemperatur : 70  C
Verpackungseinheit : 2 Stück
Sortiment : D
GTIN (EAN) : 4012799936831
Hersteller: MAICO
KF 28 Luftfilter, Ersatz
Artikelnummer: 0093.0683
Menge: 1,000 Stck

**10.1427 KF 31 Luftfilter, Ersatz Ersatz-Luftfilter für Luftfilter TFP 31, Filterklasse G4, 2 Stück**
Ersatzfilter für Luftfilter TFP und TFP -7.
Taschenfilter.
Technische Daten
Einbaulage : senkrecht / waagerecht
Gewicht : 0,924 kg
Filterklasse : G4
Kanalmaß : 600 mm x 350 mm
Breite : 610 mm
Höhe : 345 mm
Tiefe : 350 mm
Umgebungstemperatur : 70  C
Verpackungseinheit : 2 Stück
Sortiment : D
GTIN (EAN) : 4012799936848
Hersteller: MAICO
KF 31 Luftfilter, Ersatz
Artikelnummer: 0093.0684
Menge: 1,000 Stck

**10.1428 KF 35 Luftfilter, Ersatz Ersatz-Luftfilter für Luftfilter TFP 35, Filterklasse G4, 2 Stück**
Ersatzfilter für Luftfilter TFP und TFP -7.
Taschenfilter.
Technische Daten
Einbaulage : senkrecht / waagerecht
Gewicht : 1,122 kg
Filterklasse : G4
Kanalmaß : 700 mm x 400 mm
Breite : 710 mm
Höhe : 395 mm
Tiefe : 350 mm
Umgebungstemperatur : 70  C
Verpackungseinheit : 2 Stück
Sortiment : D
GTIN (EAN) : 4012799936855
Hersteller: MAICO
KF 35 Luftfilter, Ersatz
Artikelnummer: 0093.0685
Menge: 1,000 Stck

**10.1429 KF 50 Luftfilter, Ersatz Ersatz-Luftfilter für Luftfilter TFP 50, Filterklasse G4, 2 Stück**
Ersatzfilter für Luftfilter TFP und TFP -7.
Taschenfilter.
Technische Daten
Einbaulage : senkrecht / waagerecht
Gewicht : 1,816 kg
Filterklasse : G4
Kanalmaß : 800 mm x 500 mm
Breite : 810 mm
Höhe : 495 mm
Tiefe : 550 mm
Umgebungstemperatur : 70  C
Verpackungseinheit : 2 Stück
Sortiment : D
GTIN (EAN) : 4012799936862
Hersteller: MAICO
KF 50 Luftfilter, Ersatz
Artikelnummer: 0093.0686
Menge: 1,000 Stck

**10.1430 KF 56 Luftfilter, Ersatz Ersatz-Luftfilter für Luftfilter TFP 56, Filterklasse G4, 2 Stück**
Ersatzfilter für Luftfilter TFP und TFP -7.
Taschenfilter.
Technische Daten
Einbaulage : senkrecht / waagerecht
Gewicht : 5,4 kg
Filterklasse : G4
Kanalmaß : 1.000 mm x 500 mm
Breite : 1.010 mm
Höhe : 500 mm
Tiefe : 320 mm
Umgebungstemperatur : 70  C
Verpackungseinheit : 2 Stück
Sortiment : D
GTIN (EAN) : 4012799936879
Hersteller: MAICO
KF 56 Luftfilter, Ersatz
Artikelnummer: 0093.0687
Menge: 1,000 Stck

**10.1431 KF 22-7 Luftfilter, Ersatz Ersatz-Luftfilter für Luftfilter TFP 22-7, Filterklasse F7, 2 Stück**
Ersatzfilter für Luftfilter TFP und TFP -7.
Taschenfilter.
Technische Daten
Einbaulage : senkrecht / waagerecht
Gewicht : 0,642 kg
Filterklasse : F7
Kanalmaß : 500 mm x 250 mm
Breite : 510 mm
Höhe : 245 mm
Tiefe : 260 mm
Umgebungstemperatur : 70  C
Verpackungseinheit : 2 Stück
Sortiment : D
GTIN (EAN) : 4012799938637
Hersteller: MAICO
KF 22-7 Luftfilter, Ersatz
Artikelnummer: 0093.0863
Menge: 1,000 Stck

**10.1432 KF 25-7 Luftfilter, Ersatz Ersatz-Luftfilter für Luftfilter TFP 25-7, Filterklasse F7, 2 Stück**
Ersatzfilter für Luftfilter TFP und TFP -7.
Taschenfilter.
Technische Daten
Einbaulage : senkrecht / waagerecht
Gewicht : 0,708 kg
Filterklasse : F7
Kanalmaß : 500 mm x 300 mm
Breite : 510 mm
Höhe : 295 mm
Tiefe : 260 mm
Umgebungstemperatur : 70  C
Verpackungseinheit : 2 Stück
Sortiment : D
GTIN (EAN) : 4012799938644
Hersteller: MAICO
KF 25-7 Luftfilter, Ersatz
Artikelnummer: 0093.0864
Menge: 1,000 Stck

**10.1433 KF 28-7 Luftfilter, Ersatz Ersatz-Luftfilter für Luftfilter TFP 28-7, Filterklasse F7, 2 Stück**
Ersatzfilter für Luftfilter TFP und TFP -7.
Taschenfilter.
Technische Daten
Einbaulage : senkrecht / waagerecht
Gewicht : 0,858 kg
Filterklasse : F7
Kanalmaß : 600 mm x 300 mm
Breite : 610 mm
Höhe : 295 mm
Tiefe : 320 mm
Umgebungstemperatur : 70  C
Verpackungseinheit : 2 Stück
Sortiment : D
GTIN (EAN) : 4012799938651
Hersteller: MAICO
KF 28-7 Luftfilter, Ersatz
Artikelnummer: 0093.0865
Menge: 1,000 Stck

**10.1434 KF 31-7 Luftfilter, Ersatz Ersatz-Luftfilter für Luftfilter TFP 31-7, Filterklasse F7, 2 Stück**
Ersatzfilter für Luftfilter TFP und TFP -7.
Taschenfilter.
Technische Daten
Einbaulage : senkrecht / waagerecht
Gewicht : 0,928 kg
Filterklasse : F7
Kanalmaß : 600 mm x 350 mm
Breite : 610 mm
Höhe : 345 mm
Tiefe : 360 mm
Umgebungstemperatur : 70  C
Verpackungseinheit : 2 Stück
Sortiment : D
GTIN (EAN) : 4012799938668
Hersteller: MAICO
KF 31-7 Luftfilter, Ersatz
Artikelnummer: 0093.0866
Menge: 1,000 Stck

**10.1435 KF 35-7 Luftfilter, Ersatz Ersatz-Luftfilter für Luftfilter TFP 35-7, Filterklasse F7, 2 Stück**
Ersatzfilter für Luftfilter TFP und TFP -7.
Taschenfilter.
Technische Daten
Einbaulage : senkrecht / waagerecht
Gewicht : 1,224 kg
Filterklasse : F7
Kanalmaß : 700 mm x 400 mm
Breite : 700 mm
Höhe : 400 mm
Tiefe : 370 mm
Umgebungstemperatur : 70  C
Verpackungseinheit : 2 Stück
Sortiment : D
GTIN (EAN) : 4012799938675
Hersteller: MAICO
KF 35-7 Luftfilter, Ersatz
Artikelnummer: 0093.0867
Menge: 1,000 Stck

**10.1436 KF 50-7 Luftfilter, Ersatz Ersatz-Luftfilter für Luftfilter TFP 50-7, Filterklasse F7, 2 Stück**
Ersatzfilter für Luftfilter TFP und TFP -7.
Taschenfilter.
Technische Daten
Einbaulage : senkrecht / waagerecht
Gewicht : 2,014 kg
Filterklasse : F7
Kanalmaß : 800 mm x 500 mm
Breite : 810 mm
Höhe : 495 mm
Tiefe : 560 mm
Umgebungstemperatur : 70  C
Verpackungseinheit : 2 Stück
Sortiment : D
GTIN (EAN) : 4012799938682
Hersteller: MAICO
KF 50-7 Luftfilter, Ersatz
Artikelnummer: 0093.0868
Menge: 1,000 Stck

**10.1437 KF 56-7 Luftfilter, Ersatz Ersatz-Luftfilter für Luftfilter TFP 56-7, Filterklasse F7, 2 Stück**
Ersatzfilter für Luftfilter TFP und TFP -7.
Taschenfilter.
Technische Daten
Einbaulage : senkrecht / waagerecht
Gewicht : 6,2 kg
Filterklasse : F7
Kanalmaß : 1.000 mm x 500 mm
Breite : 980 mm
Höhe : 450 mm
Tiefe : 500 mm
Umgebungstemperatur : 70  C
Verpackungseinheit : 2 Stück
Sortiment : D
GTIN (EAN) : 4012799938699
Hersteller: MAICO
KF 56-7 Luftfilter, Ersatz
Artikelnummer: 0093.0869
Menge: 1,000 Stck

**10.1438 FF 20 Luftfilter, Ersatz Ersatz-Luftfilter für Luftfilter ZFF 20, Filterklasse G2, 3 Stück, DN**
Ersatzfilter für Luftfilter ZFF.
Technische Daten
Einbaulage : senkrecht / waagerecht
Gewicht : 0,06 kg
Filterklasse : G2
Geeignet für Nennweite : 200 mm
Breite : 298 mm
Höhe : 255 mm
Tiefe : 6 mm
Verpackungseinheit : 3 Stück
Sortiment : C
GTIN (EAN) : 4012799932307
Hersteller: MAICO
FF 20 Luftfilter, Ersatz
Artikelnummer: 0093.0230
Menge: 1,000 Stck

**10.1439 FF 30 Luftfilter, Ersatz Ersatz-Luftfilter für Luftfilter ZFF 30, Filterklasse G2, 3 Stück, DN**
Ersatzfilter für Luftfilter ZFF.
Technische Daten
Einbaulage : senkrecht / waagerecht
Gewicht : 0,2 kg
Filterklasse : G2
Geeignet für Nennweite : 250 mm / 300 mm
Breite : 405 mm
Höhe : 355 mm
Tiefe : 6 mm
Verpackungseinheit : 3 Stück
Sortiment : C
GTIN (EAN) : 4012799932321
Hersteller: MAICO
FF 30 Luftfilter, Ersatz
Artikelnummer: 0093.0232
Menge: 1,000 Stck

**10.1440 FF 40 Luftfilter, Ersatz Ersatz-Luftfilter für Luftfilter ZFF 40, Filterklasse G2, 3 Stück, DN**
Ersatzfilter für Luftfilter ZFF.
Technische Daten
Einbaulage : senkrecht / waagerecht
Gewicht : 0,3 kg
Filterklasse : G2
Geeignet für Nennweite : 350 mm / 400 mm
Breite : 510 mm
Höhe : 465 mm
Tiefe : 6 mm
Verpackungseinheit : 3 Stück
Sortiment : C
GTIN (EAN) : 4012799932345
Hersteller: MAICO
FF 40 Luftfilter, Ersatz
Artikelnummer: 0093.0234
Menge: 1,000 Stck

**10.1441 ZF EC Luftfilter, Ersatz Ersatz-Luftfilter ZF EC für die Abdeckungen ER-AK, ER-AH und ER-AB des**
Ersatz-Luftfilter ZF EC für die Abdeckungen
ER-AK/-AH/-AB des Ventilatoreinsatz ER EC.
Technische Daten
Einbaulage : senkrecht / waagerecht
Gewicht : 0,03 kg
Filterklasse : G2
Breite : 255 mm
Höhe : 40 mm
Tiefe : 175 mm
Umgebungstemperatur : 40  C
Verpackungseinheit : 5 Stück
Sortiment : B
GTIN (EAN) : 4012799937586
Hersteller: MAICO
ZF EC Luftfilter, Ersatz
Artikelnummer: 0093.0758
Menge: 1,000 Stck

**10.1442 ZF EC Gr Luftfilter, Ersatz Ersatz-Luftfilter ZF EC Großpackung für die Abdeckungen ER-AK, ER-AH u**
Ersatz-Luftfilter ZF EC für die Abdeckungen
ER-AK/-AH/-AB des Ventilatoreinsatz ER EC.
Technische Daten
Einbaulage : senkrecht / waagerecht
Gewicht : 0,67 kg
Filterklasse : G2
Breite : 30 mm
Höhe : 345 mm
Tiefe : 35 mm
Umgebungstemperatur : 40  C
Verpackungseinheit : 100 Stück
Sortiment : B
GTIN (EAN) : 4012799937593
Hersteller: MAICO
ZF EC Großpackung Luftfilter, Ersatz
Artikelnummer: 0093.0759
Menge: 1,000 Stck

**10.1443 ZF EC+ Luftfilter, Ersatz Ersatz-Luftfilter ZF EC+ mit Filterwechselanzeige für die Abdeckung ER**
Ersatz-Luftfilter ZF EC+ mit Filterwechselanzeige für
die Abdeckung ER-A des Ventilatoreinsatz ER.
Technische Daten
Einbaulage : senkrecht / waagerecht
Gewicht : 0,03 kg
Filterklasse : G2
Breite : 255 mm
Höhe : 158 mm
Tiefe : 175 mm
Umgebungstemperatur : 40  C
Verpackungseinheit : 5 Stück
Sortiment : B
GTIN (EAN) : 4012799936107
Hersteller: MAICO
ZF EC+ Luftfilter, Ersatz
Artikelnummer: 0093.0610
Menge: 1,000 Stck

**10.1444 ZF EC+ G Luftfilter, Ersatz Ersatz-Luftfilter ZF EC+ Großpackung mit Filterwechselanzeige für die**
Ersatz-Luftfilter ZF EC+ mit Filterwechselanzeige für
die Abdeckung ER-A des Ventilatoreinsatz ER.
Technische Daten
Einbaulage : senkrecht / waagerecht
Gewicht : 0,74 kg
Filterklasse : G2
Breite : 30 mm
Höhe : 345 mm
Tiefe : 35 mm
Umgebungstemperatur : 40  C
Verpackungseinheit : 100 Stück
Sortiment : B
GTIN (EAN) : 4012799936114
Hersteller: MAICO
ZF EC+ Großpackung Luftfilter, Ersatz
Artikelnummer: 0093.0611
Menge: 1,000 Stck

**10.1445 ZF ECD Luftfilter, Ersatz Ersatz-Dauerluftfilter ZF ECD für die Abdeckungen ER-AK, ER-AH und ER-**
Ersatz-Dauerluftfilter ZF ECD für die Abdeckungen
ER-AK/-AH/-AB des Ventilatoreinsatz ER EC.
Unter warmen Wasser auswaschbar.
Technische Daten
Einbaulage : senkrecht / waagerecht
Gewicht : 0,02 kg
Filterklasse : G2
Breite : 135 mm
Höhe : 135 mm
Tiefe : 8 mm
Umgebungstemperatur : 40  C
Verpackungseinheit : 2 Stück
Sortiment : B
GTIN (EAN) : 4012799992318
Hersteller: MAICO
ZF ECD Luftfilter, Ersatz
Artikelnummer: 0093.1561
Menge: 1,000 Stck

**10.1446 ZF ECD+ Luftfilter, Ersatz Ersatz-Dauerluftfilter ZF ECD+ für die Abdeckungen ER-A des Ventilator**
Ersatz-Dauerluftfilter ZF ECD+ für die Abdeckungen ER-A
des Ventilatoreinsatz ER EC.
Mit Timestrip als Filterwechselanzeige.
Unter warmen Wasser auswaschbar.
Technische Daten
Einbaulage : senkrecht / waagerecht
Gewicht : 0,02 kg
Filterklasse : G2
Breite : 135 mm
Höhe : 135 mm
Tiefe : 8 mm
Umgebungstemperatur : 40  C
Verpackungseinheit : 2 Stück
Sortiment : B
GTIN (EAN) : 4012799992325
Hersteller: MAICO
ZF ECD+ Luftfilter, Ersatz
Artikelnummer: 0093.1562
Menge: 1,000 Stck

**10.1447 ZF 60/10 Luftfilter, Ersatz Ersatz-Luftfilter mit Timestrips für Ventilatoreinsätze ER.., Abluftel**
ZF 60/100: Ersatz-Luftfilter mit Timestrips für
Ventilatoreinsätze ER und ER-AP/ER-APB und
Abluftelemente Centro.
Technische Daten
Einbaulage : senkrecht / waagerecht
Gewicht : 0,002 kg
Filterklasse : G2
Breite : 135 mm
Höhe : 135 mm
Tiefe : 8 mm
Umgebungstemperatur : 40  C
Verpackungseinheit : 5 Stück
Sortiment : B
GTIN (EAN) : 4012799933311
Hersteller: MAICO
ZF 60/100 Luftfilter, Ersatz
Artikelnummer: 0093.0331
Menge: 1,000 Stck

**10.1448 ZF 60/10 Luftfilter, Ersatz Ersatz-Luftfilter für Ventilatoreinsätze ER.., Abluftelemente Centro..**
ZF 60/100: Ersatz-Luftfilter für Ventilatoreinsätze ER
und ER-AP/ER-APB und Abluftelemente Centro.
Technische Daten
Einbaulage : senkrecht / waagerecht
Gewicht : 0,002 kg
Filterklasse : G2
Breite : 135 mm
Höhe : 135 mm
Tiefe : 8 mm
Umgebungstemperatur : 40  C
Verpackungseinheit : 5 Stück
Sortiment : B
GTIN (EAN) : 4012799936800
Hersteller: MAICO
ZF 60/100 Luftfilter, Ersatz
Artikelnummer: 0093.0680
Menge: 1,000 Stck

**10.1449 ZF 60/10 Luftfilter, Ersatz Ersatz-Luftfilter für Ventilatoreinsätze ER.., Abluftelemente Centro..**
ZF 60/100: Ersatz-Luftfilter für Ventilatoreinsätze ER
und ER-AP/ER-APB und Abluftelemente Centro.
Technische Daten
Einbaulage : senkrecht / waagerecht
Gewicht : 0,2 kg
Filterklasse : G2
Breite : 135 mm
Höhe : 135 mm
Tiefe : 8 mm
Umgebungstemperatur : 40  C
Verpackungseinheit : 100 Stück
Sortiment : B
GTIN (EAN) : 4012799938859
Hersteller: MAICO
ZF 60/100 Großpackung Luftfilter, Ersatz
Artikelnummer: 0093.0885
Menge: 1,000 Stck

**10.1450 FF 10 Luftfilter, Ersatz Ersatz-Luftfilter für Aufputzventilatoren ERA 11 und ERA 9, Filterklas**
FF 10: Ersatz-Luftfilter für Aufputzventilator ERA 11.
Technische Daten
Einbaulage : senkrecht / waagerecht
Gewicht : 0,007 kg
Filterklasse : G2
Breite : 260 mm
Höhe : 163 mm
Tiefe : 10 mm
Umgebungstemperatur : 40  C
Verpackungseinheit : 5 Stück
Sortiment : B
GTIN (EAN) : 4012799933779
Hersteller: MAICO
FF 10 Luftfilter, Ersatz
Artikelnummer: 0093.0377
Menge: 1,000 Stck

**10.1451 FF 17 Luftfilter, Ersatz Ersatz-Luftfilter für Wandeinbauventilator EMA 17, Filterklasse EU2, 5**
FF 17: Ersatz-Luftfilter für Wandeinbauventilator EMA
17.
Technische Daten
Einbaulage : senkrecht / waagerecht
Gewicht : 0,008 kg
Filterklasse : EU2
Breite : 290 mm
Höhe : 170 mm
Tiefe : 60 mm
Verpackungseinheit : 5 Stück
Sortiment : C
GTIN (EAN) : 4012799933434
Hersteller: MAICO
FF 17 Luftfilter, Ersatz
Artikelnummer: 0093.0343
Menge: 1,000 Stck

**10.1452 FF 133 Luftfilter, Ersatz Ersatz-Luftfilter für Abluftventilator UPR 133, Filterklasse G4, 5 Stü**
FF 133: Ersatz-Luftfilter für Abluftventilator UPR 133.
Technische Daten
Einbaulage : senkrecht / waagerecht
Gewicht : 0,003 kg
Filterklasse : G4
Breite : 125 mm
Höhe : 125 mm
Tiefe : 16 mm
Verpackungseinheit : 5 Stück
Geeignet für Produkte : UPR 133
Sortiment : B
GTIN (EAN) : 4012799930198
Hersteller: MAICO
FF 133 Luftfilter, Ersatz
Artikelnummer: 0093.0019
Menge: 1,000 Stck

**10.1453 ZF 17 Luftfilter, Ersatz "Ersatz-Luftfilter für Aufputzventilatoren ERA 17, ERA 17 F, ERA 17 G**
ZF 17: Ersatz-Luftfilter für Aufputzventilator ERA 17
....
Technische Daten
Einbaulage : senkrecht / waagerecht
Gewicht : 0,004 kg
Filterklasse : G2
Breite : 144 mm
Höhe : 144 mm
Tiefe : 255 mm
Verpackungseinheit : 5 Stück
Sortiment : B
GTIN (EAN) : 4012799936442
Hersteller: MAICO
ZF 17 Luftfilter, Ersatz
Artikelnummer: 0093.0644
Menge: 1,000 Stck

**10.1454 ZF 17-1 Luftfilter, Ersatz Ersatz-Luftfilter für Ventilatoreinsätze ER 17/60-1 und ER 17/60-1 VZ,**
ZF 17-1: Ersatz-Luftfilter für Ventilatoreinsatz ER
17/60-1....
Technische Daten
Einbaulage : senkrecht / waagerecht
Gewicht : 0,004 kg
Filterklasse : EU4
Breite : 144 mm
Höhe : 144 mm
Tiefe : 175 mm
Verpackungseinheit : 5 Stück
Sortiment : B
GTIN (EAN) : 4012799936763
Hersteller: MAICO
ZF 17-1 Luftfilter, Ersatz
Artikelnummer: 0093.0676
Menge: 1,000 Stck

**10.1455 ZF 17 S Luftfilter, Ersatz Ersatz-Luftfilter für Ventilatoreinsätze ER 17/60-2.. und ER 17/100..,**
ZF 17 S: Ersatz-Luftfilter für Ventilatoreinsatz ER
17/60-2... und ER 17/100....
Technische Daten
Einbaulage : senkrecht / waagerecht
Gewicht : 0,002 kg
Filterklasse : G2
Breite : 220 mm
Höhe : 34 mm
Tiefe : 175 mm
Verpackungseinheit : 5 Stück
Sortiment : B
GTIN (EAN) : 4012799936756
Hersteller: MAICO
ZF 17 S Luftfilter, Ersatz
Artikelnummer: 0093.0675
Menge: 1,000 Stck

**10.1456 SF 17/10 Ersatzfiltermatte Ersatzfiltermatten für Zweiraum-Anschluss-Set S 17/100, 5 Stück**
SF 17/100: Ersatzfiltermatten für
Zweitraum-Anschluss-Set S 17/100.
Technische Daten
Einbaulage : senkrecht / waagerecht
Gewicht : 0,001 kg
Breite : 110 mm
Höhe : 110 mm
Tiefe : 10 mm
Verpackungseinheit : 5 Stück
Geeignet für Produkte : S 17/100
Sortiment : B
GTIN (EAN) : 4012799936718
Hersteller: MAICO
SF 17/100 Ersatzfiltermatte
Artikelnummer: 0093.0671
Menge: 1,000 Stck

**10.1457 ZRF Luftfilter, Ersatz Ersatz-Luftfilter für Innengitter AZE 100 und ESG 10/2, Außengitter SG**
Ersatzfilter für Zweitraumanschluss-Set ER-ZR und für
Innengitter AZE 100 und ESG 10/2.
Technische Daten
Einbaulage : senkrecht / waagerecht
Gewicht : 0,002 kg
Filterklasse : G2
Geeignet für Nennweite : 100 mm
Breite : 125 mm
Höhe : 125 mm
Tiefe : 10 mm
Verpackungseinheit : 5 Stück
Sortiment : B
GTIN (EAN) : 4012799939238
Hersteller: MAICO
ZRF Luftfilter, Ersatz
Artikelnummer: 0093.0923
Menge: 1,000 Stck

**10.1458 ZEF 45 F Luftfilter, Ersatz Ersatz-Luftfilter für Außenluftdurchlass ZE 45 F weiß, Filterklasse G2**
ZEF 45 F: Ersatz-Luftfilter für ZE 45 F.
Technische Daten
Einbaulage : senkrecht / waagerecht
Gewicht : 0,003 kg
Filterklasse : G2
Breite : 460 mm
Höhe : 26 mm
Tiefe : 10 mm
Umgebungstemperatur : 50  C
Verpackungseinheit : 5 Stück
Geeignet für Produkte : ZE 45 F weiß
Sortiment : K
GTIN (EAN) : 4012799930204
Hersteller: MAICO
ZEF 45 F Luftfilter, Ersatz
Artikelnummer: 0093.0020
Menge: 1,000 Stck

**10.1459 ALDF 10 Luftfilter, Ersatz Ersatz-Luftfilter für Außenluftdurchlass ALD 10, Filterklasse G2, 5 St**
ALDF 10: Ersatz-Luftfilter für Außenluftdurchlass ALD
10 .
ALDF 10 T: Ersatz-Luftfilter für Außenluftdurchlass ALD
10 T.
Technische Daten
Einbaulage : senkrecht / waagerecht
Gewicht : 0,008 kg
Filterart : Staubfilter
Filterklasse : G2
Innendurchmesser : 35 mm
Außendurchmesser : 90 mm
Breite : 140 mm
Höhe : 140 mm
Tiefe : 12 mm
Umgebungstemperatur : 60  C
Verpackungseinheit : 5 Stück
Geeignet für Produkte : ALD 10
Sortiment : B
GTIN (EAN) : 4012799931546
Hersteller: MAICO
ALDF 10 Luftfilter, Ersatz
Artikelnummer: 0093.0154
Menge: 1,000 Stck

**10.1460 ALDF 10 Luftfilter, Ersatz Ersatz-Luftfilter für Außenluftdurchlass ALD 10 T, Filterklasse G2, 5**
ALDF 10: Ersatz-Luftfilter für Außenluftdurchlass ALD
10 .
ALDF 10 T: Ersatz-Luftfilter für Außenluftdurchlass ALD
10 T.
Technische Daten
Einbaulage : senkrecht / waagerecht
Gewicht : 0,008 kg
Filterart : Staubfilter
Filterklasse : G2
Innendurchmesser : 32 mm
Außendurchmesser : 95 mm
Breite : 95 mm
Höhe : 95 mm
Tiefe : 65 mm
Umgebungstemperatur : 60  C
Verpackungseinheit : 5 Stück
Geeignet für Produkte : ALD 10 T
Sortiment : B
GTIN (EAN) : 4012799931553
Hersteller: MAICO
ALDF 10 T Luftfilter, Ersatz
Artikelnummer: 0093.0155
Menge: 1,000 Stck

**10.1461 ALDF 12 Luftfilter, Ersatz Ersatz-Luftfilter für Außenluftdurchlässe ALD 12 S und ALD 12 SVA, Fil**
ALDF 12: Ersatz-Luftfilter für Außenluftdurchlass ALD
12 S und ALD 12 SVA.
Technische Daten
Einbaulage : senkrecht / waagerecht
Gewicht : 0,007 kg
Filterart : Staubfilter
Filterklasse : G2
Breite : 140 mm
Höhe : 140 mm
Tiefe : 12 mm
Umgebungstemperatur : 60  C
Verpackungseinheit : 5 Stück
Geeignet für Produkte : ALD 12 S / ALD 12 SVA
Sortiment : B
GTIN (EAN) : 4012799931522
Hersteller: MAICO
ALDF 12 G2 Luftfilter, Ersatz
Artikelnummer: 0093.0152
Menge: 1,000 Stck

**10.1462 ALDF 12 Luftfilter, Ersatz Ersatz-Luftfilter für Außenluftdurchlässe ALD 12 S und ALD 12 SVA, Fil**
ALDF 12: Ersatz-Luftfilter für Außenluftdurchlass ALD
12 S und ALD 12 SVA.
Technische Daten
Einbaulage : senkrecht / waagerecht
Gewicht : 0,004 kg
Filterart : Staubfilter
Filterklasse : G3
Breite : 140 mm
Höhe : 140 mm
Tiefe : 12 mm
Umgebungstemperatur : 60  C
Verpackungseinheit : 5 Stück
Geeignet für Produkte : ALD 12 S / ALD 12 SVA
Sortiment : B
GTIN (EAN) : 4012799931539
Hersteller: MAICO
ALDF 12 G3 Luftfilter, Ersatz
Artikelnummer: 0093.0153
Menge: 1,000 Stck

**10.1463 ALDF 125 Luftfilter, Ersatz Ersatz-Luftfilter für Außenluftdurchlässe ALD 125, ALD 125 VA, ALD 160**
ALDF 125/160: Ersatz-Luftfilter für Außenluftdurchlass
ALD 125, ALD 125 VA, ALD 160 und ALD 160 VA.
Technische Daten
Einbaulage : senkrecht / waagerecht
Gewicht : 0,003 kg
Filterart : Staubfilter
Filterklasse : G2
Breite : 95 mm
Höhe : 95 mm
Tiefe : 12 mm
Umgebungstemperatur : 60  C
Verpackungseinheit : 5 Stück
Geeignet für Produkte : ALD 125 / ALD 125 VA, ALD 160 /
ALD 160 VA
Sortiment : B
GTIN (EAN) : 4012799930792
Hersteller: MAICO
ALDF 125/160 G2 Luftfilter, Ersatz
Artikelnummer: 0093.0079
Menge: 1,000 Stck

**10.1464 ALDF 125 Luftfilter, Ersatz Ersatz-Luftfilter für Außenluftdurchlässe ALD 125, ALD 125 VA, ALD 160**
ALDF 125/160: Ersatz-Luftfilter für Außenluftdurchlass
ALD 125, ALD 125 VA, ALD 160 und ALD 160 VA.
Technische Daten
Einbaulage : senkrecht / waagerecht
Gewicht : 0,004 kg
Filterart : Staubfilter
Filterklasse : G3
Breite : 170 mm
Höhe : 180 mm
Tiefe : 5 mm
Umgebungstemperatur : 60  C
Verpackungseinheit : 5 Stück
Geeignet für Produkte : ALD 125 / ALD 125 VA, ALD 160 /
ALD 160 VA
Sortiment : B
GTIN (EAN) : 4012799930808
Hersteller: MAICO
ALDF 125/160 G3 Luftfilter, Ersatz
Artikelnummer: 0093.0080
Menge: 1,000 Stck

**10.1465 Trio F7 Luftfilter, Ersatz Ersatz-Luftfilter für Trio L und Q, Außenluft, Filterklasse F7**
Ersatz-Luftfilter für Trio-Geräte.
Technische Daten
Einbaulage : senkrecht / waagerecht
Gewicht : 0,094 kg
Filterklasse : F7
Breite : 200 mm
Höhe : 167 mm
Tiefe : 160 mm
Verpackungseinheit : 1 Stück
Sortiment : K
GTIN (EAN) : 4012799991168
Hersteller: MAICO
Trio F7 Luftfilter, Ersatz
Artikelnummer: 0093.1450
Menge: 1,000 Stck

**10.1466 Trio M5 Luftfilter, Ersatz Ersatzfilter für Trio L, Filterklasse M5, Abluft**
Ersatz-Luftfilter für Trio-Geräte.
Technische Daten
Einbaulage : senkrecht / waagerecht
Gewicht : 0,072 kg
Filterklasse : M5
Breite : 200 mm
Höhe : 167 mm
Tiefe : 165 mm
Verpackungseinheit : 1 Stück
Sortiment : K
GTIN (EAN) : 4012799991182
Hersteller: MAICO
Trio M5 L Luftfilter, Ersatz
Artikelnummer: 0093.1451
Menge: 1,000 Stck

**10.1467 Trio M5 Luftfilter, Ersatz Ersatzfilter für Trio Q, Filterklasse M5, Abluft**
Ersatz-Luftfilter für Trio-Geräte.
Technische Daten
Einbaulage : senkrecht / waagerecht
Gewicht : 0,096 kg
Filterklasse : M5
Breite : 200 mm
Höhe : 40 mm
Tiefe : 160 mm
Verpackungseinheit : 1 Stück
Sortiment : K
GTIN (EAN) : 4012799991205
Hersteller: MAICO
Trio M5 Q Luftfilter, Ersatz
Artikelnummer: 0093.1452
Menge: 1,000 Stck

**10.1468 WSG 150 Luftfilter, Ersatz Ersatz-Luftfilter für zentrale Lüftungsgeräte WS 150 R und WS 150 L, F**
Ersatz-Luftfilter für zentrales Lüftungsgerät WS 150.
Technische Daten
Einbaulage : senkrecht / waagerecht
Gewicht : 0,019 kg
Filterklasse : G4
Breite : 350 mm
Höhe : 250 mm
Tiefe : 22 mm
Verpackungseinheit : 2 x G4
Geeignet für Produkte : WS 150
Sortiment : K
GTIN (EAN) : 4012799938927
Hersteller: MAICO
WSG 150 Luftfilter, Ersatz
Artikelnummer: 0093.0892
Menge: 1,000 Stck

**10.1469 WSF 170 Luftfilter, Ersatz Ersatz-Luftfilter für zentrale Lüftungsgeräte WS 160 Flat und WS 170..**
Ersatz-Luftfilter für zentrale Lüftungsgeräte WS 160
Flat und WS 170...
Technische Daten
Einbaulage : senkrecht / waagerecht
Gewicht : 0,242 kg
Filterart : Pollenfilter
Filterklasse : F7
Breite : 300 mm
Höhe : 173 mm
Tiefe : 50 mm
Verpackungseinheit : 1 x F7
Geeignet für Produkte : WS 160 Flat, WS 170...
Sortiment : K
GTIN (EAN) : 4012799932710
Hersteller: MAICO
WSF 170 Luftfilter, Ersatz
Artikelnummer: 0093.0271
Menge: 1,000 Stck

**10.1470 WSF-AKF Luftfilter, Ersatz Ersatz-Aktivkohlefilter für zentrale Lüftungsgeräte WS 160 Flat und WS**
Ersatz-Luftfilter für zentrale Lüftungsgeräte WS 160
Flat und WS 170...
Alle WS 160 Flat und WS 170... Geräte können in der
Außenluft mit einer Filterkombination G4/F7 bestückt
werden.
Alternative zum F7-Filter der Aktivkohlefilter M5.
Technische Daten
Einbaulage : senkrecht / waagerecht
Gewicht : 0,344 kg
Filterart : Aktivkohlefilter
Filterklasse : M5/Aktivkohle
Breite : 400 mm
Höhe : 173 mm
Tiefe : 50 mm
Verpackungseinheit : 1 x Aktivkohle, M5
Geeignet für Produkte : WS 160 Flat, WS 170...
Sortiment : K
GTIN (EAN) : 4012799932727
Hersteller: MAICO
WSF-AKF 170 Luftfilter, Ersatz
Artikelnummer: 0093.0272
Menge: 1,000 Stck

**10.1471 WSG 170 Luftfilter, Ersatz Ersatz-Luftfilter für zentrale Lüftungsgeräte WS 160 Flat und WS 170..**
Ersatz-Luftfilter für zentrale Lüftungsgeräte WS 160
Flat und WS 170...
Technische Daten
Einbaulage : senkrecht / waagerecht
Gewicht : 0,01 kg
Filterklasse : G4
Breite : 305 mm
Höhe : 165 mm
Tiefe : 17 mm
Verpackungseinheit : 10 x G4
Geeignet für Produkte : WS 160 Flat, WS 170...
Sortiment : K
GTIN (EAN) : 4012799932703
Hersteller: MAICO
WSG 170 Luftfilter, Ersatz
Artikelnummer: 0093.0270
Menge: 1,000 Stck

**10.1472 WSG-ES 1 Einschubrahmen für Luftfilter Einschubrahmen für Luftfilter WSG 170, 1 Stück**
Einschubrahmen für Luftfilter WSG 170.
Kann immer wieder genutzt werden.
Wird benötigt, sofern die WS 160 Flat oder die WS
170... mit einem zusätzlichem G4-Filter in der
Außenluft bestückt werden sollen.
Technische Daten
Einbaulage : senkrecht / waagerecht
Material : Stahlblech, verzinkt
Gewicht : 0,3 kg
Breite : 300 mm
Höhe : 165 mm
Tiefe : 22 mm
Verpackungseinheit : 1 Stück
Geeignet für Produkte : WS 160 Flat, WS 170...
Sortiment : K
GTIN (EAN) : 4012799932697
Hersteller: MAICO
WSG-ES 170 Einschubrahmen für Luftfilter
Artikelnummer: 0093.0269
Menge: 1,000 Stck

**10.1473 WS-FVA 1 Filterverschlussabdeckung Filterverschlussabdeckungen für zentrale Lüftungsgeräte WS 160 Flat**
Filterverschlussabdeckung aus pulverbeschichtetem Blech
für zentrale Lüftungsgeräte WS 160 Flat.
Technische Daten
Einbaulage : senkrecht / waagerecht
Material : Stahlblech, pulverbeschichtet
Gewicht : 1,8 kg
Breite : 375 mm
Höhe : 190 mm
Tiefe : 6 mm
Verpackungseinheit : 2 Stück
Geeignet für Produkte : WS 160 Flat...
Sortiment : K
GTIN (EAN) : 4012799925651
Hersteller: MAICO
WS-FVA 160 Filterverschlussabdeckung
Artikelnummer: 0092.0565
Menge: 1,000 Stck

**10.1474 WSF 300 Luftfilter, Ersatz Ersatz-Luftfilter für zentrale Lüftungsgeräte WS 300 Flat..., Filterkl**
Ersatz-Luftfilter für zentrale Lüftungsgeräte WS 300
Flat...
Technische Daten
Einbaulage : senkrecht / waagerecht
Gewicht : 0,149 kg
Filterart : Pollenfilter
Filterklasse : F7
Breite : 320 mm
Höhe : 245 mm
Tiefe : 50 mm
Verpackungseinheit : 1 x F7
Geeignet für Produkte : WS 300 Flat
Sortiment : K
GTIN (EAN) : 4012799992219
Hersteller: MAICO
WSF 300 Luftfilter, Ersatz
Artikelnummer: 0093.1324
Menge: 1,000 Stck

**10.1475 WSF-AKF Luftfilter, Ersatz Ersatz-Aktivkohlefilter für zentrale Lüftungsgeräte WS 300 Flat, Filte**
Ersatz-Luftfilter für zentrale Lüftungsgeräte WS 300
Flat...
Technische Daten
Einbaulage : senkrecht / waagerecht
Gewicht : 0,47 kg
Filterart : Aktivkohlefilter
Filterklasse : M6
Breite : 320 mm
Höhe : 245 mm
Tiefe : 50 mm
Verpackungseinheit : 1 x Aktivkohle, M6
Geeignet für Produkte : WS 300 Flat
Sortiment : K
GTIN (EAN) : 4012799992257
Hersteller: MAICO
WSF-AKF 300 Luftfilter, Ersatz
Artikelnummer: 0093.1328
Menge: 1,000 Stck

**10.1476 WSG 300 Luftfilter, Ersatz Ersatz-Luftfilter für zentrale Lüftungsgeräte WS 300 Flat..., Filterkl**
Ersatz-Luftfilter für zentrale Lüftungsgeräte WS 300
Flat...
Bestehend aus hochwertigen, gewellten Filtern für
längere Standzeit
kein zusätzlicher Rahmen notwendig
Technische Daten
Einbaulage : senkrecht / waagerecht
Gewicht : 0,303 kg
Filterart : Staubfilter
Filterklasse : G4
Breite : 320 mm
Höhe : 245 mm
Tiefe : 100 mm
Verpackungseinheit : 2 x G4
Geeignet für Produkte : WS 300 Flat
Sortiment : K
GTIN (EAN) : 4012799992226
Hersteller: MAICO
WSG 300 Luftfilter, Ersatz
Artikelnummer: 0093.1325
Menge: 1,000 Stck

**10.1477 WSG-EG 3 Ersatzfiltermatte Ersatz-Luftfilter für zentrale Lüftungsgeräte WS 300 Flat..., Filterkl**
Ersatz-Luftfilter für zentrale Lüftungsgeräte WS 300
Flat...
Technische Daten
Einbaulage : senkrecht / waagerecht
Gewicht : 0,155 kg
Filterart : Staubfilter
Filterklasse : G4
Breite : 320 mm
Höhe : 245 mm
Tiefe : 20 mm
Verpackungseinheit : 10 x G4
Geeignet für Produkte : WS 300 Flat
Sortiment : K
GTIN (EAN) : 4012799992240
Hersteller: MAICO
WSG-EG 300 Ersatzfiltermatte
Artikelnummer: 0093.1327
Menge: 1,000 Stck

**10.1478 WSG-ES 3 Einschubrahmen für Luftfilter Einschubrahen für Luftfilter WSG-EG 300, 1 Stück**
Einschubrahmen für Luftfilter WSG-EG 300.
Kann immer wieder genutzt werden.
Wird benötigt, sofern das WS 300 Flat... mit einem
zusätzlichen G4-Filter in der Außenluft bestückt werden
soll.
Technische Daten
Einbaulage : senkrecht / waagerecht
Material : Stahlblech, verzinkt
Gewicht : 0,294 kg
Breite : 320 mm
Höhe : 245 mm
Tiefe : 20 mm
Verpackungseinheit : 1 Stück
Geeignet für Produkte : WS 300 Flat
Sortiment : K
GTIN (EAN) : 4012799992233
Hersteller: MAICO
WSG-ES 300 Einschubrahmen für Luftfilter
Artikelnummer: 0093.1326
Menge: 1,000 Stck

**10.1479 WS-FVA 3 Filterverschlussabdeckung Filterverschlussabdeckungen für zentrale Lüftungsgeräte WS 300 Flat.**
Filterverschlussabdeckung aus pulverbeschichtetem Blech
für zentrale Lüftungsgeräte WS 300 Flat.
Technische Daten
Einbaulage : senkrecht / waagerecht
Material : Stahlblech, pulverbeschichtet
Gewicht : 1,8 kg
Breite : 375 mm
Höhe : 190 mm
Tiefe : 6 mm
Verpackungseinheit : 2 Stück
Geeignet für Produkte : WS 300 Flat
Sortiment : K
GTIN (EAN) : 4012799925750
Hersteller: MAICO
WS-FVA 300 Filterverschlussabdeckung
Artikelnummer: 0092.0575
Menge: 1,000 Stck

**10.1480 WSF 320/ Luftfilter, Ersatz Ersatz-Luftfilter für zentrale Lüftungsgeräte WS 320.., WS 470.. und W**
Pollenfilter für zentrale Lüftungsgeräte WR 310/WR 410,
WS 320 und WS 470.
Technische Daten
Einbaulage : senkrecht / waagerecht
Gewicht : 0,26 kg
Filterart : Pollenfilter
Filterklasse : F7
Breite : 506 mm
Höhe : 164 mm
Tiefe : 48 mm
Verpackungseinheit : 1 x F7
Geeignet für Produkte : WS 320..., WS 470..., WR 310,
WR 410
Sortiment : K
GTIN (EAN) : 4012799925590
Hersteller: MAICO
WSF 320/470 Luftfilter, Ersatz
Artikelnummer: 0092.0559
Menge: 1,000 Stck

**10.1481 WSF-AKF Luftfilter, Ersatz Ersatz-Aktivkohlefilter für zentrale Lüftungsgeräte WS 320.., WS 470..**
Aktivkohlefilter für zentrale Lüftungsgeräte WR 310/WR
410, WS 320 und WS 470.
Technische Daten
Einbaulage : senkrecht / waagerecht
Gewicht : 0,57 kg
Filterart : Aktivkohlefilter
Filterklasse : M5/Aktivkohle
Breite : 507 mm
Höhe : 163 mm
Tiefe : 48 mm
Verpackungseinheit : 1 x Aktivkohle, M5
Geeignet für Produkte : WS 320..., WS 470..., WR 310,
WR 410
Sortiment : K
GTIN (EAN) : 4012799925637
Hersteller: MAICO
WSF-AKF 320/470 Luftfilter, Ersatz
Artikelnummer: 0092.0563
Menge: 1,000 Stck

**10.1482 WSG 320/ Luftfilter, Ersatz Ersatz-Luftfilter für zentrale Lüftungsgeräte WS 320.., WS 470.. und W**
Ersatz-Luftfilter für zentrale Lüftungsgeräte WR 310/WR
410, WS 320 und WS 470.
Bestehend aus hochwertigen, gewellten Filtern für eine
längere Standzeit.
Keine zusätzliche Rahmen notwendig.
Technische Daten
Einbaulage : senkrecht / waagerecht
Gewicht : 0,26 kg
Filterart : Staubfilter
Filterklasse : G4
Breite : 507 mm
Höhe : 165 mm
Tiefe : 50 mm
Verpackungseinheit : 2 x G4
Geeignet für Produkte : WS 320..., WS 470..., WR 310,
WR 410
Sortiment : K
GTIN (EAN) : 4012799925606
Hersteller: MAICO
WSG 320/470 Luftfilter, Ersatz
Artikelnummer: 0092.0560
Menge: 1,000 Stck

**10.1483 WSF 300- Luftfilter, Ersatz Ersatz-Luftfilter für zentrale Lüftungsgeräte WR 300 und WR 400, 2 Stü**
Ersatz-Luftfilter für zentrale Lüftungsgeräte WR 300
oder WR 400.
Technische Daten
Einbaulage : senkrecht / waagerecht
Gewicht : 0,268 kg
Filterklasse : G4/F7
Breite : 425 mm
Höhe : 175 mm
Tiefe : 48 mm
Verpackungseinheit : 2 x G4, 1 x F7
Geeignet für Produkte : WR 300, WR 400
Sortiment : K
GTIN (EAN) : 4012799938989
Hersteller: MAICO
WSF 300-400 Luftfilter, Ersatz
Artikelnummer: 0093.0898
Menge: 1,000 Stck

**10.1484 WSG-EG 3 Ersatzfiltermatte Ersatzfiltermatten (aus Filtervlies) für zentrale Lüftungsgeräte WR 31**
Ersatz-Luftfiltermatten für zentrale Lüftungsgeräte WR
310/WR 410, WS 320 und WS 470.
Zum Einlegen in die Einschubrahmen WSG-ES 320/470.
Technische Daten
Einbaulage : senkrecht / waagerecht
Gewicht : 0,25 kg
Filterart : Staubfilter
Filterklasse : G4
Breite : 505 mm
Höhe : 170 mm
Tiefe : 18 mm
Verpackungseinheit : 10 x G4
Geeignet für Produkte : WS 320..., WS 470..., WR 310,
WR 410
Sortiment : K
GTIN (EAN) : 4012799925620
Hersteller: MAICO
WSG-EG 320/470 Ersatzfiltermatte
Artikelnummer: 0092.0562
Menge: 1,000 Stck

**10.1485 WSG-ES 3 Einschubrahmen für Luftfilter Einschubrahmen für Luftfilter WSG 320/470, 1 Stück**
Einschubrahmen zur Aufnahme der Ersatz-Luftfiltermatten
WSG-EG 320/470.
Technische Daten
Einbaulage : senkrecht / waagerecht
Material : Stahl, verzinkt
Gewicht : 0,59 kg
Breite : 505 mm
Höhe : 170 mm
Tiefe : 20 mm
Verpackungseinheit : 1 Stück
Geeignet für Produkte : WS 320..., WS 470..., WR 310,
WR 410
Sortiment : K
GTIN (EAN) : 4012799925613
Hersteller: MAICO
WSG-ES 320/470 Einschubrahmen für Luftfilter
Artikelnummer: 0092.0561
Menge: 1,000 Stck

**10.1486 WSG 300- Luftfilter, Ersatz Ersatz-Luftfilter für zentrale Lüftungsgeräte WR 300 und WR 400, Filte**
Ersatz-Luftfilter für zentrale Lüftungsgeräte WR 300
oder WR 400.
Technische Daten
Einbaulage : senkrecht / waagerecht
Gewicht : 0,012 kg
Filterklasse : G4
Breite : 410 mm
Höhe : 170 mm
Tiefe : 14 mm
Verpackungseinheit : 4 x G4
Geeignet für Produkte : WR 300, WR 400
Sortiment : K
GTIN (EAN) : 4012799938972
Hersteller: MAICO
WSG 300-400 Luftfilter, Ersatz
Artikelnummer: 0093.0897
Menge: 1,000 Stck

**10.1487 WSF 250 Luftfilter, Ersatz Ersatz-Luftfilter für zentrales Lüftungsgerät WS 250, 2 Stück Filterkl**
Ersatz-Luftfilter für zentrales Lüftungsgerät WS 250.
Technische Daten
Einbaulage : senkrecht / waagerecht
Gewicht : 0,482 kg
Filterart : Pollenfilter
Filterklasse : G4 / F7
Breite : 485 mm
Höhe : 180 mm
Tiefe : 48 mm
Verpackungseinheit : 2 x G4, 1 x F7
Geeignet für Produkte : WS 250
Sortiment : K
GTIN (EAN) : 4012799938903
Hersteller: MAICO
WSF 250 Luftfilter, Ersatz
Artikelnummer: 0093.0890
Menge: 1,000 Stck

**10.1488 WSG 250 Luftfilter, Ersatz Ersatz-Luftfilter für zentrales Lüftungsgerät WS 250, Filterklasse G4,**
Ersatz-Luftfilter für zentrales Lüftungsgerät WS 250.
Technische Daten
Einbaulage : senkrecht / waagerecht
Gewicht : 0,018 kg
Filterklasse : G4
Breite : 480 mm
Höhe : 175 mm
Tiefe : 18 mm
Verpackungseinheit : 2 x G4
Geeignet für Produkte : WS 250
Sortiment : K
GTIN (EAN) : 4012799938910
Hersteller: MAICO
WSG 250 Luftfilter, Ersatz
Artikelnummer: 0093.0891
Menge: 1,000 Stck

**10.1489 WSG 600 Luftfilter, Ersatz Ersatz-Luftfilter für zentrales Lüftungsgerät WS 600, Filterklasse G4,**
Ersatz-Luftfilter für zentrales Lüftungsgerät WS 600.
Technische Daten
Einbaulage : senkrecht / waagerecht
Gewicht : 0,3 kg
Filterklasse : G4
Breite : 485 mm
Höhe : 295 mm
Tiefe : 20 mm
Verpackungseinheit : 2 x G4
Geeignet für Produkte : WS 600
Sortiment : K
GTIN (EAN) : 4012799938866
Hersteller: MAICO
WSG 600 Luftfilter, Ersatz
Artikelnummer: 0093.0886
Menge: 1,000 Stck

**10.1490 WSF 600 Luftfilter, Ersatz Ersatz-Luftfilter für zentrales Lüftungsgerät WR 600, 2 Stück Filterkl**
Ersatz-Luftfilter für zentrales Lüftungsgerät WR 600.
Technische Daten
Einbaulage : senkrecht / waagerecht
Gewicht : 0,518 kg
Filterklasse : G4/F7
Breite : 435 mm
Höhe : 375 mm
Tiefe : 48 mm
Verpackungseinheit : 2 x G4, 1 x F7
Geeignet für Produkte : WR 600
Sortiment : K
GTIN (EAN) : 4012799936893
Hersteller: MAICO
WSF 600 Luftfilter, Ersatz
Artikelnummer: 0093.0689
Menge: 1,000 Stck

**10.1491 WSG 600- Luftfilter, Ersatz Ersatz-Luftfilter für zentrales Lüftungsgerät WR 600, Filterklasse G4,**
Ersatz-Luftfilter für zentrales Lüftungsgerät WR 600.
Technische Daten
Einbaulage : senkrecht / waagerecht
Gewicht : 0,027 kg
Filterklasse : G4
Breite : 430 mm
Höhe : 370 mm
Tiefe : 14 mm
Verpackungseinheit : 4 x G4
Geeignet für Produkte : WR 600
Sortiment : K
GTIN (EAN) : 4012799936886
Hersteller: MAICO
WSG 600-1 Luftfilter, Ersatz
Artikelnummer: 0093.0688
Menge: 1,000 Stck

**10.1492 WRF 180 Luftfilter, Ersatz Ersatz-Luftfilter für zentrales Lüftungsgerät WRG 180 EC, Filterklasse**
Ersatz-Luftfilter für zentrales Lüftungsgerät WRG 180
EC.
Technische Daten
Einbaulage : senkrecht / waagerecht
Gewicht : 0,012 kg
Filterklasse : G4
Breite : 285 mm
Höhe : 140 mm
Tiefe : 16 mm
Verpackungseinheit : 2 x G4
Geeignet für Produkte : WRG 180 EC
Sortiment : K
GTIN (EAN) : 4012799930600
Hersteller: MAICO
WRF 180 EC Luftfilter, Ersatz
Artikelnummer: 0093.0060
Menge: 1,000 Stck

**10.1493 WRF 180 Luftfilter, Ersatz Ersatz-Luftfilter für zentrales Lüftungsgerät WRG 180 EC, Filterklasse**
Ersatz-Luftfilter für zentrales Lüftungsgerät WRG 180
EC.
Technische Daten
Einbaulage : senkrecht / waagerecht
Gewicht : 0,12 kg
Filterklasse : F7
Breite : 288 mm
Höhe : 138 mm
Tiefe : 23 mm
Verpackungseinheit : 2 x F7
Geeignet für Produkte : WRG 180 EC
Sortiment : K
GTIN (EAN) : 4012799930471
Hersteller: MAICO
WRF 180 EC-7 Luftfilter, Ersatz
Artikelnummer: 0093.0047
Menge: 1,000 Stck

**10.1494 WRF 300- Luftfilter, Ersatz Ersatz-Luftfilter für zentrale Lüftungsgeräte WRG 300 EC und WRG 400 E**
Ersatz-Luftfilter für zentrale Lüftungsgeräte WRG 300
EC oder WRG 400 EC.
Technische Daten
Einbaulage : senkrecht / waagerecht
Gewicht : 0,032 kg
Filterklasse : G4
Breite : 420 mm
Höhe : 240 mm
Tiefe : 18 mm
Verpackungseinheit : 2 x G4
Geeignet für Produkte : WRG 300 EC, WRG 400 EC
Sortiment : K
GTIN (EAN) : 4012799930617
Hersteller: MAICO
WRF 300-400 EC Luftfilter, Ersatz
Artikelnummer: 0093.0061
Menge: 1,000 Stck

**10.1495 WRF 300 Luftfilter, Ersatz Ersatz-Luftfilter für zentrales Lüftungsgerät WRG 300 DC, Filterklasse**
Ersatz-Luftfilter für zentrales Lüftungsgerät WRG 300
DC.
Technische Daten
Einbaulage : senkrecht / waagerecht
Gewicht : 0,142 kg
Filterklasse : G3
Breite : 420 mm
Höhe : 240 mm
Tiefe : 10 mm
Verpackungseinheit : 2 x G3
Geeignet für Produkte : WRG 300 DC
Sortiment : K
GTIN (EAN) : 4012799930235
Hersteller: MAICO
WRF 300 DC Luftfilter, Ersatz
Artikelnummer: 0093.0023
Menge: 1,000 Stck

**10.1496 ZF 300 Luftfilter, Ersatz Ersatz-Luftfilter für Raumluft-Systeme aeronom WRG 300, WRG 300 W, WRG**
Ersatz-Luftfilter für zentrale Lüftungsgeräte WRG 300,
WRG 300 W, WRG 300 WP, WRG 300 WPK.
Technische Daten
Einbaulage : senkrecht / waagerecht
Gewicht : 0,095 kg
Filterklasse : G3
Breite : 435 mm
Höhe : 150 mm
Tiefe : 10 mm
Verpackungseinheit : 2 x G3
Geeignet für Produkte : WRG 300, WRG 300 W, WRG 300 WP,
WRG 300 WPK
Sortiment : D
GTIN (EAN) : 4012799936961
Hersteller: MAICO
ZF 300 Luftfilter, Ersatz
Artikelnummer: 0093.0696
Menge: 1,000 Stck

**10.1497 FF 100 Luftfilter, Ersatz Ersatz-Luftfilter für Frischluftgeräte FLG 100 und FLG 100 Z, Filterkl**
Ersatz-Luftfilter für Frischluftgeräte.
Technische Daten
Einbaulage : senkrecht / waagerecht
Gewicht : 0,04 kg
Filterklasse : G2
Breite : 225 mm
Höhe : 95 mm
Tiefe : 6 mm
Umgebungstemperatur : 40  C
Verpackungseinheit : 5 Stück
Geeignet für Produkte : FLG 100, FLG 100 Z
Sortiment : D
GTIN (EAN) : 4012799936527
Hersteller: MAICO
FF 100 Luftfilter, Ersatz
Artikelnummer: 0093.0652
Menge: 1,000 Stck

**10.1498 PF 100 Luftfilter, Ersatz Ersatz-Luftfilter für Frischluftgeräte POL 100 und POL 100 Z, Filterkl**
Ersatz-Luftfilter für Frischluftgeräte.
Technische Daten
Einbaulage : senkrecht / waagerecht
Gewicht : 0,04 kg
Filterart : Pollenfilter
Filterklasse : F7
Breite : 225 mm
Höhe : 95 mm
Tiefe : 3 mm
Umgebungstemperatur : 40  C
Verpackungseinheit : 5 Stück
Geeignet für Produkte : POL 100, POL 100 Z
Sortiment : D
GTIN (EAN) : 4012799936510
Hersteller: MAICO
PF 100 Luftfilter, Ersatz
Artikelnummer: 0093.0651
Menge: 1,000 Stck

**10.1499 WRF 20 Ersatz-Wärmetauschring Ersatz-Wärmetauschringe mit Filterfunktion für Wärmerückgewinnungsgerä**
Ersatz-Wärmetauschringe für WRG 20.
Technische Daten
Einbaulage : senkrecht / waagerecht
Gewicht : 0,017 kg
Filterklasse : G2
Durchmesser : 200 mm
Breite : 560 mm
Höhe : 75 mm
Tiefe : 14 mm
Umgebungstemperatur : 40  C
Verpackungseinheit : 5 Stück
Sortiment : D
GTIN (EAN) : 4012799933472
Hersteller: MAICO
WRF 20 Ersatz-Wärmetauschring
Artikelnummer: 0093.0347
Menge: 1,000 Stck

**10.1500 ZF 35 Luftfilter, Ersatz Ersatz-Luftfilter für AIROTHERM-Lufterhitzer DTH 35, Filterklasse G3,**
Ersatz-Luftfilter für AIROTHERM-Lufterhitzer DTH 35.
Technische Daten
Einbaulage : senkrecht / waagerecht
Gewicht : 0,06 kg
Filterklasse : G3
Geeignet für Nennweite : 350 mm
Breite : 645 mm
Höhe : 400 mm
Tiefe : 18 mm
Verpackungseinheit : 5 Stück
Sortiment : C
GTIN (EAN) : 4012799932079
Hersteller: MAICO
ZF 35 Luftfilter, Ersatz
Artikelnummer: 0093.0207
Menge: 1,000 Stck

**10.1501 ECR 12-2 Luftfilter, Ersatz Ersatz-Luftfilter für Compaktboxen ECR 12 EC, ECR 16 EC und ECR 20 EC,**
Ersatz-Luftfilter für Compaktbox ECR EC.
Filterwechsel ohne Werkzeug möglich.
Technische Daten
Einbaulage : senkrecht / waagerecht
Gewicht : 0,238 kg
Filterklasse : M5
Breite : 330 mm
Höhe : 45 mm
Tiefe : 275 mm
Verpackungseinheit : 1 Stück
Sortiment : E
GTIN (EAN) : 4012799991878
Hersteller: MAICO
ECR 12-20 EC M5 Luftfilter, Ersatz
Artikelnummer: 0093.1523
Menge: 1,000 Stck

**10.1502 ECR 25-3 Luftfilter, Ersatz Ersatz-Luftfilter für Compaktboxen ECR 25 EC und ECR 31 EC, Filterklas**
Ersatz-Luftfilter für Compaktbox ECR EC.
Filterwechsel ohne Werkzeug möglich.
Technische Daten
Einbaulage : senkrecht / waagerecht
Gewicht : 0,306 kg
Filterklasse : M5
Breite : 395 mm
Höhe : 45 mm
Tiefe : 335 mm
Verpackungseinheit : 1 Stück
Sortiment : E
GTIN (EAN) : 4012799991885
Hersteller: MAICO
ECR 25-31 EC M5 Luftfilter, Ersatz
Artikelnummer: 0093.1524
Menge: 1,000 Stck

**10.1503 ECR 12-2 Luftfilter, Ersatz Ersatz-Luftfilter für Compaktboxen ECR 12, ECR 16 und ECR 20, Filterkl**
Ersatz-Luftfilter für Compaktbox ECR.
Filterwechsel ohne Werkzeug möglich.
Technische Daten
Einbaulage : senkrecht / waagerecht
Gewicht : 0,2 kg
Filterklasse : G4
Breite : 330 mm
Höhe : 275 mm
Tiefe : 45 mm
Verpackungseinheit : 1 Stück
Sortiment : C
GTIN (EAN) : 4012799938934
Hersteller: MAICO
ECR 12-20 G4 Luftfilter, Ersatz
Artikelnummer: 0093.0893
Menge: 1,000 Stck

**10.1504 ECR 25-3 Luftfilter, Ersatz Ersatz-Luftfilter für Compaktboxen ECR 25, ECR 25 EC, ECR 31 und ECR 3**
Ersatz-Luftfilter für Compaktbox ECR.
Filterwechsel ohne Werkzeug möglich.
Technische Daten
Einbaulage : senkrecht / waagerecht
Gewicht : 0,3 kg
Filterklasse : G4
Breite : 390 mm
Höhe : 315 mm
Tiefe : 45 mm
Verpackungseinheit : 1 Stück
Sortiment : C
GTIN (EAN) : 4012799938941
Hersteller: MAICO
ECR 25-31 G4 Luftfilter, Ersatz
Artikelnummer: 0093.0894
Menge: 1,000 Stck

**10.1505 ECR 12-2 Luftfilter, Ersatz Ersatz-Luftfilter für Compaktboxen ECR 12, ECR 16 und ECR 20, Filterkl**
Ersatz-Luftfilter für Compaktbox ECR.
Filterwechsel ohne Werkzeug möglich.
Technische Daten
Einbaulage : senkrecht / waagerecht
Gewicht : 0,3 kg
Filterklasse : F7
Breite : 330 mm
Höhe : 275 mm
Tiefe : 45 mm
Verpackungseinheit : 1 Stück
Sortiment : C
GTIN (EAN) : 4012799938958
Hersteller: MAICO
ECR 12-20 F7 Luftfilter, Ersatz
Artikelnummer: 0093.0895
Menge: 1,000 Stck

**10.1506 ECR 25-3 Luftfilter, Ersatz Ersatz-Luftfilter für Compaktboxen ECR 25, ECR 25 EC, ECR 31 und ECR 3**
Ersatz-Luftfilter für Compaktbox ECR.
Filterwechsel ohne Werkzeug möglich.
Technische Daten
Einbaulage : senkrecht / waagerecht
Gewicht : 0,5 kg
Filterklasse : F7
Breite : 390 mm
Höhe : 335 mm
Tiefe : 50 mm
Verpackungseinheit : 1 Stück
Sortiment : C
GTIN (EAN) : 4012799938965
Hersteller: MAICO
ECR 25-31 F7 Luftfilter, Ersatz
Artikelnummer: 0093.0896
Menge: 1,000 Stck

**10.1507 KFF 6030 Luftfilter, Ersatz Ersatz-Luftfilter für Schallgedämmte Flachboxen KFR 6030, KFD 6030, KF**
Ersatz-Luftfilter für Schallgedämmte Flachbox für
Zuluft KFR/KFD, KFR -K/KFD -K und KFR -F/KFD -F.
Technische Daten
Einbaulage : senkrecht / waagerecht
Gewicht : 1,5 kg
Filterart : Feinfilter
Filterklasse : F5
Breite : 592 mm
Höhe : 287 mm
Tiefe : 96 mm
Verpackungseinheit : 1 Stück
Sortiment : K
GTIN (EAN) : 4012799990598
Hersteller: MAICO
KFF 6030-5 Luftfilter, Ersatz
Artikelnummer: 0093.1215
Menge: 1,000 Stck

**10.1508 KFF 6030 Luftfilter, Ersatz Ersatz-Luftfilter für Schallgedämmte Flachboxen KFR 6030, KFD 6030, KF**
Ersatz-Luftfilter für Schallgedämmte Flachbox für
Zuluft KFR/KFD, KFR -K/KFD -K und KFR -F/KFD -F.
Technische Daten
Einbaulage : senkrecht / waagerecht
Gewicht : 1,5 kg
Filterart : Feinfilter
Filterklasse : F7
Breite : 592 mm
Höhe : 287 mm
Tiefe : 96 mm
Verpackungseinheit : 1 Stück
Sortiment : K
GTIN (EAN) : 4012799990628
Hersteller: MAICO
KFF 6030-7 Luftfilter, Ersatz
Artikelnummer: 0093.1218
Menge: 1,000 Stck

**10.1509 KFF 9030 Luftfilter, Ersatz Ersatz-Luftfilter für Schallgedämmte Flachboxen KFR 9030, KFD 9030, KF**
Ersatz-Luftfilter für Schallgedämmte Flachbox für
Zuluft KFR/KFD, KFR -K/KFD -K und KFR -F/KFD -F.
Technische Daten
Einbaulage : senkrecht / waagerecht
Gewicht : 1,7 kg
Filterart : Feinfilter
Filterklasse : F5
Breite : 892 mm
Höhe : 287 mm
Tiefe : 96 mm
Verpackungseinheit : 1 Stück
Sortiment : K
GTIN (EAN) : 4012799990604
Hersteller: MAICO
KFF 9030-5 Luftfilter, Ersatz
Artikelnummer: 0093.1216
Menge: 1,000 Stck

**10.1510 KFF 9030 Luftfilter, Ersatz Ersatz-Luftfilter für Schallgedämmte Flachboxen KFR 9030, KFD 9030, KF**
Ersatz-Luftfilter für Schallgedämmte Flachbox für
Zuluft KFR/KFD, KFR -K/KFD -K und KFR -F/KFD -F.
Technische Daten
Einbaulage : senkrecht / waagerecht
Gewicht : 2,6 kg
Filterart : Feinfilter
Filterklasse : F7
Breite : 892 mm
Höhe : 287 mm
Tiefe : 96 mm
Verpackungseinheit : 1 Stück
Sortiment : K
GTIN (EAN) : 4012799990635
Hersteller: MAICO
KFF 9030-7 Luftfilter, Ersatz
Artikelnummer: 0093.1219
Menge: 1,000 Stck

**10.1511 KFF 9040 Luftfilter, Ersatz Ersatz-Luftfilter für Schallgedämmte Flachboxen KFD 9040, KFD 9040-K u**
Ersatz-Luftfilter für Schallgedämmte Flachbox für
Zuluft KFR/KFD, KFR -K/KFD -K und KFR -F/KFD -F.
Technische Daten
Einbaulage : senkrecht / waagerecht
Gewicht : 3,8 kg
Filterart : Feinfilter
Filterklasse : F5
Breite : 892 mm
Höhe : 387 mm
Tiefe : 96 mm
Verpackungseinheit : 1 Stück
Sortiment : K
GTIN (EAN) : 4012799990611
Hersteller: MAICO
KFF 9040-5 Luftfilter, Ersatz
Artikelnummer: 0093.1217
Menge: 1,000 Stck

**10.1512 KFF 9040 Luftfilter, Ersatz Ersatz-Luftfilter für Schallgedämmte Flachboxen KFD 9040, KFD 9040-K u**
Ersatz-Luftfilter für Schallgedämmte Flachbox für
Zuluft KFR/KFD, KFR -K/KFD -K und KFR -F/KFD -F.
Technische Daten
Einbaulage : senkrecht / waagerecht
Gewicht : 3,6 kg
Filterart : Feinfilter
Filterklasse : F7
Breite : 892 mm
Höhe : 387 mm
Tiefe : 96 mm
Verpackungseinheit : 1 Stück
Sortiment : K
GTIN (EAN) : 4012799990642
Hersteller: MAICO
KFF 9040-7 Luftfilter, Ersatz
Artikelnummer: 0093.1220
Menge: 1,000 Stck

**10.1513 SF 120 Luftfilter, Ersatz Ersatz-Luftfilter für Außengitter SG 120, Filterklasse G2, 5 Stück**
Ersatz-Luftfilter zu Außengitter SG 120.
Technische Daten
Einbaulage : senkrecht / waagerecht
Gewicht : 0,002 kg
Filterart : Staubfilter
Filterklasse : G2
Geeignet für Nennweite : 120 mm
Breite : 140 mm
Höhe : 140 mm
Tiefe : 7 mm
Verpackungseinheit : 5 Stück
Sortiment : A
GTIN (EAN) : 4012799939252
Hersteller: MAICO
SF 120 Luftfilter, Ersatz
Artikelnummer: 0093.0925
Menge: 1,000 Stck

**10.1514 AZP Luftfilter, Ersatz Ersatz-Luftfilter für Luftfilter ZFF 20, Filterklasse G2, 5 Stück, DN**
Ersatz-Luftfilter für AZE 100 P.
Technische Daten
Einbaulage : senkrecht / waagerecht
Gewicht : 0,004 kg
Filterklasse : PPI 20
Breite : 120 mm
Höhe : 120 mm
Tiefe : 8 mm
Verpackungseinheit : 5 Stück
Sortiment : K
GTIN (EAN) : 4012799939290
Hersteller: MAICO
AZP Luftfilter, Ersatz
Artikelnummer: 0093.0929
Menge: 1,000 Stck

**10.1515 HS 3 Haupt-, Reparaturschalter 3-poliger Nockenschalter für Ventilatoren mit einer Drehzahl oder für**
Reparaturschalter gemäß VDE 0113, Teil 1.
Gehäuse gemäß ISO gekapselt.
Schalter in Stellung AUS abschließbar.
Mit 2 Hilfskontakten (1 Öffner, 1 Schließer).
HS 3: 3-poliger Nockenschalter für Ventilatoren mit
einer Drehzahl oder für drehzahlgesteuerte
Ventilatoren.
HS 6: 6-poliger Nockenschalter für polumschaltbare
Ventilatoren.
Technische Daten
Spannungsart : Drehstrom / Wechselstrom
Bemessungsspannung : 230 V / 400 V
Maximalbelastung : 16 A
Schutzart : IP 65
Einbauart : Aufputz
Gewicht : 0,4 kg
Breite : 82 mm
Höhe : 82 mm
Tiefe : 127 mm
Verpackungseinheit : 1 Stück
Sortiment : C
GTIN (EAN) : 4012799577362
Hersteller: MAICO
HS 3 Haupt-, Reparaturschalter
Artikelnummer: 0157.0736
Menge: 1,000 Stck

**10.1516 HS 6 Haupt-, Reparaturschalter 6-poliger Nockenschalter für polumschaltbare Ventilatoren**
Reparaturschalter gemäß VDE 0113, Teil 1.
Gehäuse gemäß ISO gekapselt.
Schalter in Stellung AUS abschließbar.
Mit 2 Hilfskontakten (1 Öffner, 1 Schließer).
HS 3: 3-poliger Nockenschalter für Ventilatoren mit
einer Drehzahl oder für drehzahlgesteuerte
Ventilatoren.
HS 6: 6-poliger Nockenschalter für polumschaltbare
Ventilatoren.
Technische Daten
Spannungsart : Drehstrom / Wechselstrom
Bemessungsspannung : 230 V / 400 V
Maximalbelastung : 16 A
Schutzart : IP 65
Einbauart : Aufputz
Gewicht : 0,4 kg
Breite : 82 mm
Höhe : 82 mm
Tiefe : 127 mm
Verpackungseinheit : 1 Stück
Sortiment : C
GTIN (EAN) : 4012799577379
Hersteller: MAICO
HS 6 Haupt-, Reparaturschalter
Artikelnummer: 0157.0737
Menge: 1,000 Stck

**10.1517 DS 3 EC 3-Stufenschalter 3-Stufenschalter mit Nullstellung zur Ansteuerung der Diagonal-Ventila**
Drehschalter zur Ansteuerung 3-stufiger
Diagonal-Ventilatoren HDR .. EC.
Aufputzgehäuse gemäß ISO gekapselt.
Mit Nullstellung.
4 Schaltkontakte, 2-polig.
Griff schwarz/Frontschild silber, Beschriftung
"0-1-2-3".
Technische Daten
Spannungsart : Wechselstrom
Bemessungsspannung : 230 V
Maximalbelastung : 20 A
Schutzart : IP 65
Einbauart : Aufputz
Farbe : grau
Gewicht : 0,25 kg
Breite : 91 mm
Höhe : 91 mm
Tiefe : 73 mm
Bedienungsart : Drehknopf
Verpackungseinheit : 1 Stück
Sortiment : E
GTIN (EAN) : 4012799571872
Hersteller: MAICO
DS 3 EC 3-Stufenschalter
Artikelnummer: 0157.0187
Menge: 1,000 Stck

**10.1518 DS 3N 3-Stufenschalter 3-Stufenschalter mit Nullstellung**
Drehschalter zur Ansteuerung 3-stufiger Lüftungsgeräte
(z. B. Abluftventilator ER 100 D).
Passend für Norm UP-Dosen.
Mit Nullstellung.
Technische Daten
Bemessungsspannung : 230 V
Maximalbelastung : 16 A
Schutzart : IP 30
Einbauart : Unterputz
Farbe : polarweiß, ähnlich RAL 9010, matt
Gewicht : 0,1 kg
Breite : 80 mm
Höhe : 80 mm
Tiefe : 32 mm
Bedienungsart : Drehknopf
Verpackungseinheit : 1 Stück
Sortiment : C
GTIN (EAN) : 4012799571865
Hersteller: MAICO
DS 3N 3-Stufenschalter
Artikelnummer: 0157.0186
Menge: 1,000 Stck

**10.1519 DS 10 Drehschalter Drehschalter zum Betrieb von Ventilatoren unabhängig vom Thermostat**
Drehschalter zum Betrieb von Ventilatoren unabhängig
vom Thermostat.
Ein- und Umschalter zwischen Regel- und Dauerbetrieb.
Schalterstellungen: Dauerbetrieb, Aus, Regelbetrieb.
Technische Daten
Spannungsart : Wechselstrom
Bemessungsspannung : 230 V
Netzfrequenz : 50 Hz / 60 Hz
IMax : 16 A
Schutzart : IP 65
Einbauart : Aufputz
Gewicht : 0,3 kg
Breite : 82 mm
Höhe : 82 mm
Tiefe : 101 mm
Verpackungseinheit : 1 Stück
Sortiment : C
GTIN (EAN) : 4012799574101
Hersteller: MAICO
DS 10 Drehschalter
Artikelnummer: 0157.0410
Menge: 1,000 Stck

**10.1520 W 1 Wendeschalter Wendeschalter für Aufputz-Installation**
Wendeschalter zur Ventilatorsteuerung.
Für den Wechselbetrieb der Luftrichtung.
WU 1: Mit Schalterdose zur Unterputzmontage.
Technische Daten
Luftrichtung : Be- und Entlüftung
Spannungsart : Wechselstrom / Drehstrom
Bemessungsspannung : 230 V / 400 V
Netzfrequenz : 50 Hz / 60 Hz
Maximalbelastung : 16 A
Schutzart : IP 65
Einbauart : Aufputz
Farbe : hellgrau
Gewicht : 0,4 kg
Breite : 82 mm
Höhe : 82 mm
Tiefe : 127 mm
Verpackungseinheit : 1 Stück
Sortiment : C
GTIN (EAN) : 4012799571018
Hersteller: MAICO
W 1 Wendeschalter
Artikelnummer: 0157.0101
Menge: 1,000 Stck

**10.1521 WU 1 Wendeschalter Wendeschalter für Unterputz-Installation**
Wendeschalter zur Ventilatorsteuerung.
Für den Wechselbetrieb der Luftrichtung.
WU 1: Mit Schalterdose zur Unterputzmontage.
Technische Daten
Luftrichtung : Be- und Entlüftung
Spannungsart : Wechselstrom / Drehstrom
Bemessungsspannung : 230 V / 400 V
Netzfrequenz : 50 Hz / 60 Hz
Maximalbelastung : 16 A
Schutzart : IP 00
Einbauart : Unterputz
Farbe : hellgrau
Gewicht : 0,2 kg
Breite : 81 mm
Höhe : 81 mm
Tiefe : 100 mm
Verpackungseinheit : 1 Stück
Sortiment : C
GTIN (EAN) : 4012799571025
Hersteller: MAICO
WU 1 Wendeschalter
Artikelnummer: 0157.0102
Menge: 1,000 Stck

**10.1522 P 1 Polumschalter Polumschalter zur Aufputz-Installation. Für Motoren mit Dahlanderschal**
Polumschalter zur Steuerung polumschaltbarer
Ventilatoren.
Stufenschalter für 2 Drehzahlen.
Technische Daten
Spannungsart : Drehstrom
Bemessungsspannung : 500 V
Maximalbelastung : 16 A
Schutzart : IP 65
Motor : Dahlanderschaltung
Einbauart : Aufputz
Gewicht : 0,4 kg
Breite : 82 mm
Höhe : 82 mm
Tiefe : 127 mm
Verpackungseinheit : 1 Stück
Sortiment : C
GTIN (EAN) : 4012799571032
Hersteller: MAICO
P 1 Polumschalter
Artikelnummer: 0157.0103
Menge: 1,000 Stck

**10.1523 P 2 Polumschalter Polumschalter zur Aufputz-Installation. Für Motoren mit getrennten Wic**
Polumschalter zur Steuerung polumschaltbarer
Ventilatoren.
Stufenschalter für 2 Drehzahlen.
Technische Daten
Spannungsart : Drehstrom
Bemessungsspannung : 500 V
Maximalbelastung : 16 A
Schutzart : IP 65
Motor : Getrennte Wicklungen
Einbauart : Aufputz
Gewicht : 0,4 kg
Breite : 82 mm
Höhe : 82 mm
Tiefe : 127 mm
Verpackungseinheit : 1 Stück
Sortiment : C
GTIN (EAN) : 4012799571063
Hersteller: MAICO
P 2 Polumschalter
Artikelnummer: 0157.0106
Menge: 1,000 Stck

**10.1524 WP 1 Wende-, Polumschalter Wende-Polumschalter für Aufputz-Installation, für Motoren mit Dahlande**
Polumschalter zur Steuerung polumschaltbarer
Ventilatoren.
Stufenschalter für 2 Drehzahlen.
Technische Daten
Luftrichtung : Be- und Entlüftung
Spannungsart : Drehstrom
Bemessungsspannung : 500 V
Maximalbelastung : 16 A
Schutzart : IP 65
Motor : Dahlanderschaltung
Einbauart : Aufputz
Gewicht : 0,4 kg
Breite : 82 mm
Höhe : 82 mm
Tiefe : 127 mm
Verpackungseinheit : 1 Stück
Sortiment : C
GTIN (EAN) : 4012799571056
Hersteller: MAICO
WP 1 Wende-, Polumschalter
Artikelnummer: 0157.0105
Menge: 1,000 Stck

**10.1525 WP 2 Wende-, Polumschalter Wende-Polumschalter für Aufputz-Installation, für Motoren mit getrennt**
Polumschalter zur Steuerung polumschaltbarer
Ventilatoren.
Stufenschalter für 2 Drehzahlen.
Technische Daten
Luftrichtung : Be- und Entlüftung
Spannungsart : Drehstrom
Bemessungsspannung : 500 V
Maximalbelastung : 16 A
Schutzart : IP 65
Motor : Getrennte Wicklungen
Einbauart : Aufputz
Gewicht : 0,4 kg
Breite : 82 mm
Höhe : 82 mm
Tiefe : 127 mm
Verpackungseinheit : 1 Stück
Sortiment : C
GTIN (EAN) : 4012799571087
Hersteller: MAICO
WP 2 Wende-, Polumschalter
Artikelnummer: 0157.0108
Menge: 1,000 Stck

**10.1526 FS 4 Stufenschalter Stufenschalter für 2 Drehzahlen**
FS 4: Stufenschalter für 2 Drehzahlen.
Technische Daten
Luftrichtung : Be- oder Entlüftung
Spannungsart : Wechselstrom
Bemessungsspannung : 230 V
Netzfrequenz : 50 Hz
Maximalbelastung (induktive Last) : 0,35 A
Schutzart : IP 20
Einbauart : Aufputz
Farbe : perlweiß, ähnlich RAL 1013
Gewicht : 0,4 kg
Breite : 128 mm
Höhe : 74 mm
Tiefe : 46 mm
Verpackungseinheit : 1 Stück
Sortiment : C
GTIN (EAN) : 4012799161042
Hersteller: MAICO
FS 4 Stufenschalter
Artikelnummer: 0016.0104
Menge: 1,000 Stck

**10.1527 FS 6 Stufen-, Wendeschalter Wendeschalter zur Be- und Entlüftung, 2 Stufen**
FS 6: Wendeschalter zur Be- und Entlüftung, 2 Stufen.
Technische Daten
Luftrichtung : Belüftung / Entlüftung
Spannungsart : Wechselstrom
Bemessungsspannung : 230 V
Netzfrequenz : 50 Hz
Maximalbelastung (induktive Last) : 0,35 A
Schutzart : IP 20
Einbauart : Aufputz
Farbe : perlweiß, ähnlich RAL 1013
Gewicht : 0,4 kg
Breite : 128 mm
Höhe : 74 mm
Tiefe : 46 mm
Verpackungseinheit : 1 Stück
Sortiment : C
GTIN (EAN) : 4012799161066
Hersteller: MAICO
FS 6 Stufen-, Wendeschalter
Artikelnummer: 0016.0106
Menge: 1,000 Stck

**10.1528 FS 7 Wendeschalter Wendeschalter zur Be- und Entlüftung**
FS 7: Wendeschalter zur Be- und Entlüftung.
Technische Daten
Luftrichtung : Belüftung / Entlüftung
Spannungsart : Wechselstrom
Bemessungsspannung : 230 V
Netzfrequenz : 50 Hz / 60 Hz
Maximalbelastung (induktive Last) : 6 A
Schutzart : IP 20
Einbauart : Aufputz
Farbe : perlweiß, ähnlich RAL 1013
Gewicht : 0,1 kg
Breite : 128 mm
Höhe : 74 mm
Tiefe : 46 mm
Verpackungseinheit : 1 Stück
Sortiment : C
GTIN (EAN) : 4012799161073
Hersteller: MAICO
FS 7 Wendeschalter
Artikelnummer: 0016.0107
Menge: 1,000 Stck

**10.1529 MVE 10 Motorschutzschalter Motorschutzschalter für Ventilatoren mit ausgeführten Thermokontakten,**
Motorschutzschalter für Ventilatoren mit ausgeführten
Thermokontakten.
Mit Hauptschütz und Steuersicherung.
Technische Daten
Spannungsart : Wechselstrom
Bemessungsspannung : 230 V
Netzfrequenz : 50 Hz / 60 Hz
Maximalbelastung : 10 A
Mindestbelastung : 0,4 A
Schutzart : IP 54
Einbauart : Aufputz
Gewicht : 0,5 kg
Breite : 75 mm
Höhe : 140 mm
Tiefe : 95 mm
Verpackungseinheit : 1 Stück
Sortiment : D
GTIN (EAN) : 4012799577119
Hersteller: MAICO
MVE 10 Motorschutzschalter
Artikelnummer: 0157.0711
Menge: 1,000 Stck

**10.1530 MV 25 Motorschutzschalter Motorschutzschalter für Ventilatoren mit ausgeführten Thermokontakten,**
Motorschutzschalter für Ventilatoren mit ausgeführten
Thermokontakten.
Mit Hauptschütz und Steuersicherung.
Technische Daten
Spannungsart : Drehstrom
Bemessungsspannung : 400 V
Netzfrequenz : 50 Hz / 60 Hz
Maximalbelastung : 25 A
Schutzart : IP 54
Einbauart : Aufputz
Gewicht : 0,6 kg
Breite : 75 mm
Höhe : 140 mm
Tiefe : 95 mm
Verpackungseinheit : 1 Stück
Sortiment : C
GTIN (EAN) : 4012799577126
Hersteller: MAICO
MV 25 Motorschutzschalter
Artikelnummer: 0157.0712
Menge: 1,000 Stck

**10.1531 MVS 6 Kaltleiterauslösesystem Kaltleiterauslösesystem für explosionsgeschützte Drehstromventilatoren**
Eigenständiges Komplettsystem.
Kaltleiterauslösesystem zum Überwachen der maximalen
Motortemperatur.
Notwendiges Zubehör zu Drehstromventilatoren DZ ... Ex
e.
Baumusterprüfung gemäß RL 2014/34/EU.
Mit Betriebsmeldeleuchte.
Sicherheitshinweise:
Installation ausschließlich im nicht ex-gefährdeten
Bereich.
Technische Daten
Spannungsart : Drehstrom
Bemessungsspannung : 400 V
Netzfrequenz : 50 Hz
IMax : 6,3 A
Schutzart : IP 65
Einbauart : Aufputz
Material Gehäuse : Kunststoff
Farbe : hellgrau
Gewicht : 1,6 kg
Breite : 120 mm
Höhe : 225 mm
Tiefe : 240 mm
Umgebungstemperatur : 40  C
EX-Bezeichnung nach Norm : Ex II (2)G [Ex e] / Ex II
(2)D [Ex t]
Verpackungseinheit : 1 Stück
Sortiment : D
GTIN (EAN) : 4012799575856
Hersteller: MAICO
MVS 6 Kaltleiterauslösesystem
Artikelnummer: 0157.0585
Menge: 1,000 Stck

**10.1532 TMS Thermistor Maschinenschutzrelais Kaltleiterauslösesystem für explosionsgeschützte Drehstromventilatoren**
Kaltleiterauslösesystem zum Überwachen der maximalen
Motortemperatur.
Für den Einbau in Schaltschränke.
Zubehör zu Drehstromventilatoren DZ ... Ex e.
Baumusterprüfung gemäß RL 2014/34/EU.
1 Öffner und 1 Schließer.
Mit Netz- und Fehler-LED-Anzeige.
Mit Testtaste.
Sicherheitshinweis:
Installation ausschließlich im nicht ex-gefährdeten
Bereich.
Technische Daten
Spannungsart : Drehstrom
Bemessungsspannung : 24 V - 240 V
Netzfrequenz : 50 Hz / 60 Hz
IMax : 3 A
Schutzart : IP 20
Einbauart : Schaltschrank
Gewicht : 0,15 kg
Breite : 23 mm
Höhe : 84 mm
Tiefe : 104 mm
Umgebungstemperatur : -25  C bis 60  C
EX-Bezeichnung nach Norm : Ex II (2)D [Ex t] / Ex II
(2)G [Ex e]
Verpackungseinheit : 1 Stück
Sortiment : C
GTIN (EAN) : 4012799579922
Hersteller: MAICO
TMS Thermistor Maschinenschutzrelais
Artikelnummer: 0157.0992
Menge: 1,000 Stck

**10.1533 MVEx 0,4 Motorschutzschalter Motorschutz-Schalter für explosionsgeschützte Ventilatoren, Maximalbel**
Motorschutzschalter zum Überwachen des maximalen
Motorstroms.
Notwendiges Zubehör für EZQ/EZS 20 E Ex e und ERM ...
Ex e.
Baumusterprüfung gemäß RL 2014/34/EU.
Sicherheitshinweise:
Installation ausschließlich im nicht ex-gefährdeten
Bereich.
Technische Daten
Spannungsart : Wechselstrom
Bemessungsspannung : 230 V
Netzfrequenz : 50 Hz / 60 Hz
Maximalbelastung : 0,4 A
Schutzart : IP 20
Bemessungsdauerstrom : 0,4 A
Einstellbereich Bemessungsstrom : -0,15 A
Auslösestrom Kurzschlussauslöser : 5,6 A
Einbauart : Schaltschrank
Material Gehäuse : Kunststoff
Farbe : hellgrau
Gewicht : 0,3 kg
Breite : 45 mm
Höhe : 93 mm
Tiefe : 76 mm
Ex-Zulassung : PTB 10 ATEX 3013
Verpackungseinheit : 1 Stück
Sortiment : D
GTIN (EAN) : 4012799575474
Hersteller: MAICO
MVEx 0,4 Motorschutzschalter
Artikelnummer: 0157.0547
Menge: 1,000 Stck

**10.1534 MVEx 1,0 Motorschutzschalter Motorschutz-Schalter für explosionsgeschützte Ventilatoren, Maximalbel**
Motorschutzschalter zum Überwachen des maximalen
Motorstroms.
Notwendiges Zubehör für EZQ/EZS 20 E Ex e und ERM ...
Ex e.
Baumusterprüfung gemäß RL 2014/34/EU.
Sicherheitshinweise:
Installation ausschließlich im nicht ex-gefährdeten
Bereich.
Technische Daten
Spannungsart : Wechselstrom
Bemessungsspannung : 230 V
Netzfrequenz : 50 Hz / 60 Hz
Maximalbelastung : 1 A
Schutzart : IP 20
Bemessungsdauerstrom : 1 A
Einstellbereich Bemessungsstrom : -0,37 A
Auslösestrom Kurzschlussauslöser : 14 A
Einbauart : Schaltschrank
Material Gehäuse : Kunststoff
Farbe : hellgrau
Gewicht : 0,3 kg
Breite : 45 mm
Höhe : 93 mm
Tiefe : 76 mm
Ex-Zulassung : PTB 10 ATEX 3013
Verpackungseinheit : 1 Stück
Sortiment : D
GTIN (EAN) : 4012799575481
Hersteller: MAICO
MVEx 1,0 Motorschutzschalter
Artikelnummer: 0157.0548
Menge: 1,000 Stck

**10.1535 MVEx 1,6 Motorschutzschalter Motorschutz-Schalter für explosionsgeschützte Ventilatoren, Maximalbel**
Motorschutzschalter zum Überwachen des maximalen
Motorstroms.
Notwendiges Zubehör für EZQ/EZS 20 E Ex e und ERM ...
Ex e.
Baumusterprüfung gemäß RL 2014/34/EU.
Sicherheitshinweise:
Installation ausschließlich im nicht ex-gefährdeten
Bereich.
Technische Daten
Spannungsart : Wechselstrom
Bemessungsspannung : 230 V
Netzfrequenz : 50 Hz / 60 Hz
Maximalbelastung : 1,6 A
Schutzart : IP 20
Bemessungsdauerstrom : 1,6 A
Einstellbereich Bemessungsstrom : -0,6 A
Auslösestrom Kurzschlussauslöser : 88 A
Einbauart : Schaltschrank
Material Gehäuse : Kunststoff
Farbe : hellgrau
Gewicht : 0,3 kg
Breite : 45 mm
Höhe : 93 mm
Tiefe : 76 mm
Ex-Zulassung : PTB 10 ATEX 3013
Verpackungseinheit : 1 Stück
Sortiment : D
GTIN (EAN) : 4012799575498
Hersteller: MAICO
MVEx 1,6 Motorschutzschalter
Artikelnummer: 0157.0549
Menge: 1,000 Stck

**10.1536 US 16 T Schütz Universalschütz, Steuerspannung AC 230 V / 50 Hz, max. 16 A**
Universalschütz zur Steuerung von Ventilatoren bzw. für
Lasten.
Steuerspannung: 230 V/50 Hz, 240 V/60 Hz.
Mit 3 Hauptkontakten, 1 Hilfskontakt (Schließer).
Wasser- und staubgeschützt.
Mit eingebauter 35 mm Profilschiene.
Technische Daten
Spannungsart : Drehstrom
Bemessungsspannung : 600 V
Maximalbelastung (ohmsche Last) : 16 A
Schutzart : IP 55
Einbauart : Aufputz
Gewicht : 0,7 kg
Breite : 100 mm
Höhe : 160 mm
Tiefe : 145 mm
Verpackungseinheit : 1 Stück
Sortiment : C
GTIN (EAN) : 4012799577690
Hersteller: MAICO
US 16 T Schütz
Artikelnummer: 0157.0769
Menge: 1,000 Stck

**10.1537 XS 1 Funkschalter Funkschalter zur drahtlosen Bedienung des Funkempfängers XE 1, Aufputz**
Funkschalter für ortsunabhängiges Schalten von
Wechselstromventilatoren oder anderen Verbrauchern wie
Licht, Umwälzpumpen, etc.
Für Sanierungen und nachträgliche Installation - kein
Maler- oder Tapezieraufwand.
Fliesen müssen nicht abgeschlagen oder erneuert werden.
Einsatz überall dort, wo keine Steuerleitung
installiert werden kann.
Funkschalter ist mobil einsetzbar.
Funkschalter kann angeschraubt oder auf Glasflächen
geklebt werden.
Einfaches Einlernen der Sender erspart aufwändige
Programmierarbeit.
Batterien im Lieferumfang enthalten.
Ein Funksystem besteht aus Funkschalter XS 1 und min.
1x Funkempfänger XE 1.
Technische Daten
Batterie : 2 x 3 V
Netzzuleitung : nicht notwendig
Einbauart : Aufputz
Farbe : reinweiß, ähnlich RAL 9010
Gewicht : 0,1 kg
Breite : 88 mm
Höhe : 88 mm
Tiefe : 32 mm
Funkfrequenz : 433 MHz
Anzahl Funkkanäle : 1 Kanal
Reichweite im Freifeld : 100 m
Reichweite im Gebäude : 30 m
Verpackungseinheit : 1 Stück
Sortiment : C
GTIN (EAN) : 4012799573449
Hersteller: MAICO
XS 1 Funkschalter
Artikelnummer: 0157.0344
Menge: 1,000 Stck

**10.1538 XE 1 Funkempfänger Funkempfänger zum drahtlosen Schalten eines Verbrauchers, Unterputz, A**
Funkempfänger zur drahtlosen Verbindung von der
Schaltstelle zum Ventilator.
Einbau in Norm UP-Dose oder UP-Verteilerkasten.
Ein Funksystem besteht aus Funkschalter XS 1 und min.
1x Funkempfänger XE 1.
Einem XS 1 können unbegrenzt viele XE 1 zugeordnet
werden.
Technische Daten
Spannungsart : Wechselstrom
Bemessungsspannung : 230 V
Maximalbelastung (induktive Last) : 2 A
Maximalbelastung (ohmsche Last) : 4 A
Schutzart : IP 20
Einbauart : Unterputz
Farbe : blau
Gewicht : 0,1 kg
Breite : 52 mm
Höhe : 52 mm
Tiefe : 21 mm
Umgebungstemperatur : 55  C
Funkfrequenz : 433 MHz
Anzahl Funkkanäle : 1 Kanal
Einlernbare Sender/Schalter : 14
Verpackungseinheit : 1 Stück
Sortiment : C
GTIN (EAN) : 4012799573432
Hersteller: MAICO
XE 1 Funkempfänger
Artikelnummer: 0157.0343
Menge: 1,000 Stck

**10.1539 RLS 1 WR Raumluftsteuerung Bedienteil für zentrale Lüftungsgeräte WS 160 Flat, WS 170, WR 310 / W**
Im Lieferumfang der Lüftungsgeräte WS 160 Flat, WS 170,
WR 310 / WR 410, WS 320, WS 470 und WR 600.
Weitere Bedienteile können parallel angeschlossen
werden.
Einstellen von 4 Lüftungsstufen über Taster.
Mit Meldung zum Filterwechsel über LED.
Mit Störungsanzeige über LED.
Im Lieferumfang Adapterplatte für Unterputzdose.
Steuerleitung zum Gerät LiYY 7x0,34 mm2.
Spannungsversorgung durch die WS-/WR-Geräte.
Technische Daten
Spannungsart : Wechselstrom
Bemessungsspannung : 12 V
Material : Kunststoff
Kunststoffangaben : Polystyrol, PVC-frei
Gewicht : 0,1 kg
Breite : 80 mm
Höhe : 80 mm
Tiefe : 35 mm
Verpackungseinheit : 1 Stück
Sortiment : K
GTIN (EAN) : 4012799578093
Hersteller: MAICO
RLS 1 WR Raumluftsteuerung
Artikelnummer: 0157.0809
Menge: 1,000 Stck

**10.1540 RLS D1 W Raumluftsteuerung Optionales digitales Bedienteil für zentrale Lüftungsgeräte WS 170 R..**
Optionale digitale Steuerung als Zubehör für die
Lüftungsgeräte WS 170 R../WS 170 L.., WS 170 KR../WS
170 KL.. und WR 600.
Ansteuerung und Spannungsversorgung über ein 2-adriges
Bus-Kabel (Opentherm).
Digitale Anzeige der Lüftungsstufe, des eingestellten
Zeitprogrammes, der Raumtemperatur oder Uhrzeit, der
Sommerfunktion, der Filterwechsel- und der
Störungsmeldung.
2 Zeitprogramme (Wochenprogramme). Winter- und
Sommerzeitumschaltung.
Drehschalter und Tippschalter für die
Betriebsart-Auswahl (Ein/Aus, manuelles Wählen der
Lüftungsstufen, Zeitprogramm P1 oder P2,
Ferienprogramm, Reset Filterwechsel).
Sommerfunktion für Abschalten der Zuluftventilatoren.
Geschirmte Steuerleitung zum Gerät z.B. LiYCY 2 x 0,75
mm2.
Technische Daten
Spannungsart : Wechselstrom
Bemessungsspannung : 24 V
Schutzart : IP 20
Einbauart : Aufputz
Einbaulage : waagerecht
Material : Kunststoff
Kunststoffangaben : Polystyrol, PVC-frei
Farbe : reinweiß, ähnlich RAL 9010
Gewicht : 0,2 kg
Breite : 145 mm
Höhe : 98 mm
Tiefe : 31 mm
Verpackungseinheit : 1 Stück
Sortiment : K
GTIN (EAN) : 4012799578284
Hersteller: MAICO
RLS D1 WR Raumluftsteuerung
Artikelnummer: 0157.0828
Menge: 1,000 Stck

**10.1541 RLS T1 W Raumluftsteuerung Optionales Touch-Bedienteil für zentrale Lüftungsgeräte Trio, WS 160 F**
Grafisches Farb-TFT-Display ("Touch-Screen") mit
benutzerfreundlicher intuitiver Menüführung.
Optional als Zubehör für zentrale Lüftungsgeräte Trio,
WS 160 Flat, WS 170 KBR../WS 170 KBL.. , WR 310/WR 410,
WS 320 und WS 470.
Einstellung von Zeitprogrammen, Betriebsarten,
Lüftungsstufen, Temperaturen etc.
Beinhaltet u.a. integrierten NTC-Raumtemperaturfühler
und Mini-USB-Schnittstelle sowie 4-Draht Bus-Verbindung
(RS 485 einschl. Stromversorgung).
Auflösung Display: 480 x 272 Pixel
(Bildschirm-Diagonale 4,3").
Technische Daten
Spannungsart : Wechselstrom
Bemessungsspannung : 230 V
Einbauart : Aufputz
Material : Kunststoff
Kunststoffangaben : Polystyrol, PVC-frei
Gewicht : 0,3 kg
Breite : 127 mm
Höhe : 93 mm
Tiefe : 50 mm
Verpackungseinheit : 1 Stück
Sortiment : K
GTIN (EAN) : 4012799578352
Hersteller: MAICO
RLS T1 WS Raumluftsteuerung
Artikelnummer: 0157.0835
Menge: 1,000 Stck

**10.1542 RLS 2 F Raumluftsteuerung Bedienteil für zentrales Lüftungsgerät WS 150, Ein/Aus, 3 Stufen, Zeit**
Steuerung für zentrales Lüftungsgerät WS 150.
Wahlweise Hand- oder Automatikschaltung möglich.
Handschaltung der 3 Schaltstufen: Grundlast, Normal,
Volllast und Aus.
Automatikschaltung der Schaltstufen Grundlast und
Normallast über mechanische Zeitschaltuhr.
Zeitprogrammierung der Schaltstufen in Tagesprogramm
(24 h, minimale Schaltzeit 15 min) oder Wochenprogramm
(7 Tage, minimale Schaltzeit 2 h).
Schalten der 3 Schaltstufen erfolgt auf der Basis von
Niederspannung (0,1 A bei maximal 150 VAC).
Mit LED-Anzeige der Schaltstufe Volllast.
Zeitgesteuerte Filterwechselanzeige, einstellbar von 2
Monaten bis 6 Monaten. Anzeige LED.
Steuerleitung zum Gerät z.B. LiYY 4 x 0,5 mm2.
Technische Daten
Spannungsart : Wechselstrom
Bemessungsspannung : 230 V
Maximalbelastung (induktive Last) : 3 A
Schutzart : IP 20
Einbauart : Aufputz
Einbaulage : waagerecht
Material : Kunststoff
Kunststoffangaben : Polystyrol, PVC-frei
Farbe : reinweiß, ähnlich RAL 9010
Gewicht : 0,3 kg
Breite : 150 mm
Höhe : 90 mm
Tiefe : 36 mm
Verpackungseinheit : 1 Stück
Sortiment : K
GTIN (EAN) : 4012799578062
Hersteller: MAICO
RLS 2 F Raumluftsteuerung
Artikelnummer: 0157.0806
Menge: 1,000 Stck

**10.1543 RLS 3 Raumluftsteuerung Bedienteil für zentrale Lüftungsgeräte WS 150, ZEG 2000 P und ER 100 D**
Dreistufige Raumluftsteuerung für Abluftventilator ER
100 D, Abluftgerät ZEG 2000 P, zentrales Lüftungsgerät
WS 150 sowie Rohrventilator HDR EC.
3 Schaltstufen: Grund-, Normal-, Volllast (Drehknopf).
Mit separatem, 2-poligem Ein- / Ausschalter
(Wippenschalter).
Beide Schalter im gemeinsamen Doppelrahmen.
Technische Daten
Spannungsart : Wechselstrom
Bemessungsspannung : 230 V
Maximalbelastung : 10 A
Schutzart : IP 30
Einbauart : Unterputz
Einbaulage : senkrecht / waagerecht
Material : Kunststoff
Kunststoffangaben : Polystyrol, PVC-frei
Gewicht : 0,2 kg
Breite : 150 mm
Höhe : 80 mm
Tiefe : 32 mm
Verpackungseinheit : 1 Stück
Sortiment : K
GTIN (EAN) : 4012799578314
Hersteller: MAICO
RLS 3 Raumluftsteuerung
Artikelnummer: 0157.0831
Menge: 1,000 Stck

**10.1544 ZEG EC-F Raumluftsteuerung Zusätzliche kabellose Fernbedienung mit Feuchtigkeitssensor-Ansteuerun**
Zusätzliche kabellose Fernbedienung mit
Feuchtigkeitssensor-Ansteuerung zum Abluftgerät ZEG EC.
Die Fernbedienung kann in feuchten Räumen installiert
werden - aber nicht direkt in der Duschkabine.
Es darf kein Spritzwasser an die Fernbedienung gelangen
(Relative Feuchte unter 90 %).
Technische Daten
Spannungsart : Wechselstrom
Batterie : Type 3 V CR 2025
Netzzuleitung : nicht notwendig
Einbauart : Aufputz
Material : Kunststoff
Kunststoffangaben : Polystyrol, PVC-frei
Farbe : weiß, ähnlich RAL 9010
Gewicht : 0,1 kg
Breite : 82 mm
Höhe : 82 mm
Tiefe : 18 mm
Verpackungseinheit : 1 Stück
Sortiment : K
GTIN (EAN) : 4012799574118
Hersteller: MAICO
ZEG EC-FB Raumluftsteuerung
Artikelnummer: 0157.0411
Menge: 1,000 Stck

**10.1545 ST EC 01 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Gleichstrom
Bemessungsspannung : 10 V
Ausgangssignal : 0 V - 10 V
Schutzart : IP 54
Einbauart : Aufputz / Unterputz
Material Gehäuse : Kunststoff
Farbe : reinweiß, ähnlich RAL 9010
Gewicht : 0,1 kg
Breite : 82 mm
Höhe : 82 mm
Tiefe : 65 mm
Verpackungseinheit : 1 Stück
Sortiment : E
GTIN (EAN) : 4012799571100
Hersteller: MAICO
ST EC 010 Potentiometer
Artikelnummer: 0157.0110
Menge: 1,000 Stck

**10.1546 ST EC 23 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Wechselstrom
Bemessungsspannung : 230 V
Ausgangssignal : 0 V - 10 V
Schutzart : IP 54
Einbauart : Aufputz / Unterputz
Material Gehäuse : Kunststoff
Farbe : reinweiß, ähnlich RAL 9010
Gewicht : 0,2 kg
Breite : 82 mm
Höhe : 82 mm
Tiefe : 65 mm
Verpackungseinheit : 1 Stück
Sortiment : E
GTIN (EAN) : 4012799571094
Hersteller: MAICO
ST EC 230 Potentiometer
Artikelnummer: 0157.0109
Menge: 1,000 Stck

**10.1547 ST EC 3 Potentiometer Potentiometer zur Ansteuerung von EC-Ventilatoren, Ausgangssignal 0-10**
Potentiometer zur Ansteuerung von EC-Ventilatoren.
Ausgangsspannung bei ST EC 10 und ST EC 230 stufenlos
über Drehknopf zwischen 0 - 10 V einstellbar.
ST EC 3 erlaubt Regelung der Ausgangsspannung über 3
Stufen:
Stufe 1 = 3 - 7 V einstellbar
Stufe 2 = 5 - 9 V einstellbar
Stufe 3 = 10 V
Einbau des Potentiometers ist sowohl in einer
Unterputzdose ohne Gehäuse (IP 44) als auch Aufputz mit
dem Gehäuse (IP 54) möglich.
Zusätzlicher Schaltkontakt beim ST EC 010 ermöglicht z.
B. den Anschluss einer Reglerfreigabe.
ST EC 230 zum Anschluss an eine Spannungsversorgung von
230 V.
ST EC 010 zum Anschluss an eine Spannungsversorgung von
10 V.
ST EC 3 zum Anschluss an eine Spannungsversorgung von
10 - 15 V.
Technische Daten
Spannungsart : Gleichstrom
Bemessungsspannung : 10 V - 15 V
Ausgangssignal : 0 V - 10 V
Schutzart : IP 54
Einbauart : Aufputz / Unterputz
Material Gehäuse : Kunststoff
Farbe : reinweiß, ähnlich RAL 9010
Gewicht : 0,1 kg
Breite : 82 mm
Höhe : 82 mm
Tiefe : 65 mm
Verpackungseinheit : 1 Stück
Sortiment : E
GTIN (EAN) : 4012799571117
Hersteller: MAICO
ST EC 3 Potentiometer
Artikelnummer: 0157.0111
Menge: 1,000 Stck

**10.1548 STX 1,5 Drehzahlsteller Drehzahlsteller für Aufputz- oder Unterputz-Installation, Maximalbelas**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
STX 1,5, STX 2,5:
Breite x Höhe x Tiefe bei Verwendung für
Aufputzmontage: 82 mm x 89 mm x 69 mm
Breite x Höhe x Tiefe bei Verwendung für
Unterputzmontage: 50 mm x 50 mm x 33 mm
STX 4:
Breite x Höhe x Tiefe bei Verwendung für
Aufputzmontage: 82 mm x 89 mm x 69 mm
Technische Daten
Spannungsart : Wechselstrom
Bemessungsspannung : 230 V
Maximalbelastung : 1,5 A
Mindestbelastung : 0,1 A
Schutzart : IP 44
Einbauart : Auf- oder Unterputz
Farbe : weiß, ähnlich RAL 9010
Gewicht : 0,16 kg
Breite : 82 mm
Höhe : 89 mm
Tiefe : 69 mm
Verpackungseinheit : 1 Stück
Sortiment : C
GTIN (EAN) : 4012799992264
Hersteller: MAICO
STX 1,5 Drehzahlsteller
Artikelnummer: 0157.1561
Menge: 1,000 Stck

**10.1549 STX 2,5 Drehzahlsteller Drehzahlsteller für Aufputz- oder Unterputz-Installation, Maximalbelas**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
STX 1,5, STX 2,5:
Breite x Höhe x Tiefe bei Verwendung für
Aufputzmontage: 82 mm x 89 mm x 69 mm
Breite x Höhe x Tiefe bei Verwendung für
Unterputzmontage: 50 mm x 50 mm x 33 mm
STX 4:
Breite x Höhe x Tiefe bei Verwendung für
Aufputzmontage: 82 mm x 89 mm x 69 mm
Technische Daten
Spannungsart : Wechselstrom
Bemessungsspannung : 230 V
Maximalbelastung : 2,5 A
Mindestbelastung : 0,2 A
Schutzart : IP 44
Einbauart : Auf- oder Unterputz
Farbe : weiß, ähnlich RAL 9010
Gewicht : 0,16 kg
Breite : 82 mm
Höhe : 89 mm
Tiefe : 69 mm
Verpackungseinheit : 1 Stück
Sortiment : C
GTIN (EAN) : 4012799992271
Hersteller: MAICO
STX 2,5 Drehzahlsteller
Artikelnummer: 0157.1562
Menge: 1,000 Stck

**10.1550 STX 4 Drehzahlsteller Drehzahlsteller für Aufputz-Installation, Maximalbelastung 4 A**
Drehzahlsteller zur stufenlosen Regelung von
Ventilatoren.
Mindestdrehzahl einstellbar.
Einsetzbar für Aufputz- und Unterputzmontage, Ausnahme:
STX 4 nur für Aufputzmontage.
Funktionsprinzip: Phasenanschnitt-Steuerung.
Empfohlener Abstand zu Radio- und Fernsehgeräten: 3 m.
Einschalten der Ventilatoren auf Maximaldrehzahl durch
Drehen des Stellknopfes. Weiteres Drehen reduziert die
Drehzahl.
Spritzwassergeschützt.
Eingebaute Temperaturabschaltsicherung.
Orange LED-Betriebsanzeige.
CE-Kennzeichen.
Einschließlich Ersatzsicherung.
Zusätzlicher Schaltkontakt (230 V) z. B. zur
Ansteuerung einer Klappe.
Durch die Technik des Phasenanschnitts kann im unteren
Drehzahlbereich ein physikalisch bedingtes
Brummgeräusch auftreten. In Räumen mit dem Anspruch an
geräuscharmen Ventilatorbetrieb daher zur
Drehzahlregelung 5-Stufentransformatoren TRE...
einsetzen.
Montage an Wänden möglich, an Decken wegen
Temperaturentwicklung vermeiden.
STX 1,5, STX 2,5:
Breite x Höhe x Tiefe bei Verwendung für
Aufputzmontage: 82 mm x 89 mm x 69 mm
Breite x Höhe x Tiefe bei Verwendung für
Unterputzmontage: 50 mm x 50 mm x 33 mm
STX 4:
Breite x Höhe x Tiefe bei Verwendung für
Aufputzmontage: 82 mm x 89 mm x 69 mm
Technische Daten
Spannungsart : Wechselstrom
Bemessungsspannung : 230 V
Maximalbelastung : 4 A
Mindestbelastung : 0,4 A
Schutzart : IP 44
Einbauart : Aufputz
Farbe : weiß, ähnlich RAL 9010
Gewicht : 0,24 kg
Breite : 82 mm
Höhe : 89 mm
Tiefe : 69 mm
Verpackungseinheit : 1 Stück
Sortiment : C
GTIN (EAN) : 4012799992288
Hersteller: MAICO
STX 4 Drehzahlsteller
Artikelnummer: 0157.1563
Menge: 1,000 Stck

**10.1551 STSX 2,5 Drehzahlsteller, Verteilertafel Drehzahlsteller für Verteilertafel-Einbau**
Drehzahlsteller zur stufenlosen Regelung von
Ventilatoren.
VDE-geprüft.
Für eine Drehrichtung.
Einbau auf 35 mm Normprofilschiene möglich.
Grüne LED-Betriebsanzeige.
Durch die Technik des Phasenanschnitts kann im unteren
Drehzahlbereich ein physikalisch bedingtes
Brummgeräusch auftreten. In Räumen mit dem Anspruch an
geräuscharmen Ventilatorbetrieb daher zur
Drehzahlregelung 5-Stufentransformatoren TRE...
einsetzen.
Technische Daten
Spannungsart : Wechselstrom
Bemessungsspannung : 230 V
Maximalbelastung : 2,5 A
Mindestbelastung : 0,1 A
Schutzart : IP 30
Einbauart : Verteilertafel / Schaltschrank
Farbe : hellgrau, ähnlich RAL 7035
Gewicht : 0,1 kg
Breite : 35 mm
Höhe : 94 mm
Tiefe : 86 mm
Verpackungseinheit : 1 Stück
Sortiment : C
GTIN (EAN) : 4012799992295
Hersteller: MAICO
STSX 2,5 Drehzahlsteller, Verteilertafel
Artikelnummer: 0157.1564
Menge: 1,000 Stck

**10.1552 ST 1 Drehzahlsteller Drehzahlsteller für Aufputz-Installation, Maximalbelastung 1 A**
Drehzahlsteller zur stufenlosen Regelung von
Ventilatoren.
Mindestdrehzahl einstellbar.
Funktionsprinzip: Phasenanschnitt-Steuerung.
Empfohlener Abstand zu Radio- und Fernsehgeräten: 3 m.
Einschalten der Ventilatoren auf Maximaldrehzahl durch
Drehen des Stellknopfes. Weiteres Drehen reduziert die
Drehzahl.
Spritzwassergeschützt.
Mit Betriebsmeldeleuchte.
VDE-geprüft.
Zusätzlicher Schaltkontakt (230 V) z. B. zur
Ansteuerung einer Klappe.
Durch die Technik des Phasenanschnitts kann im unteren
Drehzahlbereich ein physikalisch bedingtes
Brummgeräusch auftreten. In Räumen mit dem Anspruch an
geräuscharmen Ventilatorbetrieb daher zur
Drehzahlregelung 5-Stufentransformatoren TRE...
einsetzen.
Montage an Wänden möglich, an Decken wegen
Temperaturentwicklung vermeiden.
Technische Daten
Spannungsart : Wechselstrom
Bemessungsspannung : 230 V
Maximalbelastung : 1 A
Mindestbelastung : 0,1 A
Schutzart : IP 44
Einbauart : Aufputz
Farbe : reinweiß, ähnlich RAL 9010
Gewicht : 0,2 kg
Breite : 81 mm
Höhe : 81 mm
Tiefe : 63 mm
Verpackungseinheit : 1 Stück
Sortiment : C
GTIN (EAN) : 4012799578109
Hersteller: MAICO
ST 1 Drehzahlsteller
Artikelnummer: 0157.0810
Menge: 1,000 Stck

**10.1553 ST 5 Drehzahlsteller Drehzahlsteller für Aufputz-Installation, Maximalbelastung 4,3 A**
Drehzahlsteller zur stufenlosen Regelung von
Ventilatoren.
Mindestdrehzahl einstellbar.
Funktionsprinzip: Phasenanschnitt-Steuerung.
Empfohlener Abstand zu Radio- und Fernsehgeräten: 3 m.
Einschalten der Ventilatoren auf Maximaldrehzahl durch
Drehen des Stellknopfes. Weiteres Drehen reduziert die
Drehzahl.
Spritzwassergeschützt.
Mit Betriebsmeldeleuchte.
VDE-geprüft.
Zusätzlicher Schaltkontakt (230 V) z. B. zur
Ansteuerung einer Klappe.
Durch die Technik des Phasenanschnitts kann im unteren
Drehzahlbereich ein physikalisch bedingtes
Brummgeräusch auftreten. In Räumen mit dem Anspruch an
geräuscharmen Ventilatorbetrieb daher zur
Drehzahlregelung 5-Stufentransformatoren TRE...
einsetzen.
Montage an Wänden möglich, an Decken wegen
Temperaturentwicklung vermeiden.
Technische Daten
Spannungsart : Wechselstrom
Bemessungsspannung : 230 V
Maximalbelastung : 4,3 A
Mindestbelastung : 0,2 A
Schutzart : IP 44
Einbauart : Aufputz
Farbe : reinweiß, ähnlich RAL 9010
Gewicht : 0,5 kg
Breite : 85 mm
Höhe : 170 mm
Tiefe : 63 mm
Verpackungseinheit : 1 Stück
Sortiment : C
GTIN (EAN) : 4012799578123
Hersteller: MAICO
ST 5 Drehzahlsteller
Artikelnummer: 0157.0812
Menge: 1,000 Stck

**10.1554 STU 2,5 Drehzahlsteller Drehzahlsteller für Unterputz-Installation, Maximalbelastung 2,5 A**
Drehzahlsteller zur stufenlosen Regelung von
Ventilatoren.
Mindestdrehzahl einstellbar.
Funktionsprinzip: Phasenanschnitt-Steuerung.
Empfohlener Abstand zu Radio- und Fernsehgeräten: 3 m.
Einschalten der Ventilatoren auf Maximaldrehzahl durch
Drehen des Stellknopfes. Weiteres Drehen reduziert die
Drehzahl.
Mit Betriebsmeldeleuchte.
VDE-geprüft.
Zusätzlicher Schaltkontakt (230 V) z.B. zur Ansteuerung
einer Klappe.
Durch die Technik des Phasenanschnitts kann im unteren
Drehzahlbereich ein physikalisch bedingtes
Brummgeräusch auftreten. In Räumen mit dem Anspruch an
geräuscharmen Ventilatorbetrieb daher zur
Drehzahlregelung 5-Stufentransformatoren TRE...
einsetzen.
Montage an Wänden möglich, an Decken wegen
Temperaturentwicklung vermeiden.
Technische Daten
Spannungsart : Wechselstrom
Bemessungsspannung : 230 V
Maximalbelastung : 2,5 A
Mindestbelastung : 0,1 A
Schutzart : IP 20
Einbauart : Unterputz
Farbe : reinweiß, ähnlich RAL 9010
Gewicht : 0,2 kg
Breite : 81 mm
Höhe : 81 mm
Tiefe : 56 mm
Verpackungseinheit : 1 Stück
Sortiment : C
GTIN (EAN) : 4012799578154
Hersteller: MAICO
STU 2,5 Drehzahlsteller
Artikelnummer: 0157.0815
Menge: 1,000 Stck

**10.1555 STU 5 Drehzahlsteller Drehzahlsteller für Unterputz-Installation, Maximalbelastung 4,3 A**
Drehzahlsteller zur stufenlosen Regelung von
Ventilatoren.
Mindestdrehzahl einstellbar.
Funktionsprinzip: Phasenanschnitt-Steuerung.
Empfohlener Abstand zu Radio- und Fernsehgeräten: 3 m.
Einschalten der Ventilatoren auf Maximaldrehzahl durch
Drehen des Stellknopfes. Weiteres Drehen reduziert die
Drehzahl.
Mit Betriebsmeldeleuchte.
VDE-geprüft.
Zusätzlicher Schaltkontakt (230 V) z.B. zur Ansteuerung
einer Klappe.
Durch die Technik des Phasenanschnitts kann im unteren
Drehzahlbereich ein physikalisch bedingtes
Brummgeräusch auftreten. In Räumen mit dem Anspruch an
geräuscharmen Ventilatorbetrieb daher zur
Drehzahlregelung 5-Stufentransformatoren TRE...
einsetzen.
Montage an Wänden möglich, an Decken wegen
Temperaturentwicklung vermeiden.
Technische Daten
Spannungsart : Wechselstrom
Bemessungsspannung : 230 V
Maximalbelastung : 4,3 A
Mindestbelastung : 0,2 A
Schutzart : IP 20
Einbauart : Unterputz
Farbe : reinweiß, ähnlich RAL 9010
Gewicht : 0,4 kg
Breite : 81 mm
Höhe : 152 mm
Tiefe : 64 mm
Verpackungseinheit : 1 Stück
Sortiment : C
GTIN (EAN) : 4012799578161
Hersteller: MAICO
STU 5 Drehzahlsteller
Artikelnummer: 0157.0816
Menge: 1,000 Stck

**10.1556 UWK 1 Wendeschalter Wendeschalter zur Be- und Entlüftung, mit Abdeckrahmen zur Kombination**
Wendeschalter zur Be- und Entlüftung.
Mit Abdeckrahmen zur Kombination mit STU 1 oder
STU 2,5.
Technische Daten
Spannungsart : Wechselstrom
Bemessungsspannung : 230 V
Netzfrequenz : 50 Hz / 60 Hz
IMax : 1 A
Einbauart : Unterputz
Farbe : alpinweiß
Gewicht : 0,1 kg
Breite : 80 mm
Höhe : 150 mm
Tiefe : 10 mm
Verpackungseinheit : 1 Stück
Sortiment : C
GTIN (EAN) : 4012799578178
Hersteller: MAICO
UWK 1 Wendeschalter
Artikelnummer: 0157.0817
Menge: 1,000 Stck

**10.1557 STS 2,5 Drehzahlsteller, Verteilertafel Drehzahlsteller für Verteilertafel-Einbau**
Drehzahlsteller zur stufenlosen Regelung von
Ventilatoren.
VDE-geprüft.
Für eine Drehrichtung.
Einbau auf 68 mm Einbauprogramm oder 35 mm
Normprofilschiene möglich.
Durch die Technik des Phasenanschnitts kann im unteren
Drehzahlbereich ein physikalisch bedingtes
Brummgeräusch auftreten. In Räumen mit dem Anspruch an
geräuscharmen Ventilatorbetrieb daher zur
Drehzahlregelung 5-Stufentransformatoren TRE...
einsetzen.
Technische Daten
Spannungsart : Wechselstrom
Bemessungsspannung : 230 V
Maximalbelastung : 2,5 A
Mindestbelastung : 0,1 A
Einbauart : Verteilertafel / Schaltschrank
Farbe : lichtgrau
Gewicht : 0,2 kg
Breite : 52 mm
Höhe : 71 mm
Tiefe : 57,5 mm
Verpackungseinheit : 1 Stück
Sortiment : C
GTIN (EAN) : 4012799572558
Hersteller: MAICO
STS 2,5 Drehzahlsteller, Verteilertafel
Artikelnummer: 0157.0255
Menge: 1,000 Stck

**10.1558 STW 1 Drehzahlsteller, Wendeschalter Drehzahlsteller mit Wendeschalter, Aufputz-Installation, Maximalbelast**
Zur Be- und Entlüftung.
Mit Betriebsmeldeleuchte.
VDE-geprüft.
Zusätzlicher Schaltkontakt (230 V) z. B. zur
Ansteuerung einer Klappe.
Durch die Technik des Phasenanschnitts kann im unteren
Drehzahlbereich ein physikalisch bedingtes
Brummgeräusch auftreten. In Räumen mit dem Anspruch an
geräuscharmen Ventilatorbetrieb daher zur
Drehzahlregelung 5-Stufentransformatoren TRE...
einsetzen.
Technische Daten
Spannungsart : Wechselstrom
Bemessungsspannung : 230 V
Maximalbelastung : 1 A
Mindestbelastung : 0,1 A
Schutzart : IP 20
Einbauart : Aufputz
Farbe : perlweiß, ähnlich RAL 1013
Gewicht : 0,3 kg
Breite : 128 mm
Höhe : 74 mm
Tiefe : 54 mm
Verpackungseinheit : 1 Stück
Sortiment : C
GTIN (EAN) : 4012799578130
Hersteller: MAICO
STW 1 Drehzahlsteller, Wendeschalter
Artikelnummer: 0157.0813
Menge: 1,000 Stck

**10.1559 MFU 1 Frequenzumrichter Frequenzumrichter zur Drehzahlregelung von Ventilatoren, Leistung 0,55**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 1,4 A
Empfohlene Motorleistung : 550 W
Schutzart : IP 54
Material Gehäuse : Stahlblech, verzinkt
Farbe : hellgrau, ähnlich RAL 7035
Gewicht : 5,6 kg
Breite : 200 mm
Höhe : 350 mm
Tiefe : 157 mm
Umgebungstemperatur : -10  C bis 50  C
Verpackungseinheit : 1 Stück
Sortiment : C
GTIN (EAN) : 4012799572145
Hersteller: MAICO
MFU 1 Frequenzumrichter
Artikelnummer: 0157.1214
Menge: 1,000 Stck

**10.1560 MFU 2 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 2,6 A
Empfohlene Motorleistung : 750 W
Schutzart : IP 54
Material Gehäuse : Stahlblech, verzinkt
Farbe : hellgrau, ähnlich RAL 7035
Gewicht : 5,6 kg
Breite : 200 mm
Höhe : 350 mm
Tiefe : 157 mm
Umgebungstemperatur : -10  C bis 50  C
Verpackungseinheit : 1 Stück
Sortiment : C
GTIN (EAN) : 4012799572152
Hersteller: MAICO
MFU 2 Frequenzumrichter
Artikelnummer: 0157.1215
Menge: 1,000 Stck

**10.1561 MFU 4 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 4,3 A
Empfohlene Motorleistung : 1.500 W
Schutzart : IP 54
Material Gehäuse : Stahlblech, verzinkt
Farbe : hellgrau, ähnlich RAL 7035
Gewicht : 5,7 kg
Breite : 200 mm
Höhe : 350 mm
Tiefe : 157 mm
Umgebungstemperatur : -10  C bis 50  C
Verpackungseinheit : 1 Stück
Sortiment : C
GTIN (EAN) : 4012799572169
Hersteller: MAICO
MFU 4 Frequenzumrichter
Artikelnummer: 0157.1216
Menge: 1,000 Stck

**10.1562 MFU 6 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 6 A
Empfohlene Motorleistung : 2.200 W
Schutzart : IP 54
Material Gehäuse : Stahlblech, verzinkt
Farbe : hellgrau, ähnlich RAL 7035
Gewicht : 7,4 kg
Breite : 200 mm
Höhe : 350 mm
Tiefe : 172 mm
Umgebungstemperatur : -10  C bis 50  C
Verpackungseinheit : 1 Stück
Sortiment : C
GTIN (EAN) : 4012799572176
Hersteller: MAICO
MFU 6 Frequenzumrichter
Artikelnummer: 0157.1217
Menge: 1,000 Stck

**10.1563 MFU 10 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 9,6 A
Empfohlene Motorleistung : 3.700 W
Schutzart : IP 54
Material Gehäuse : Stahlblech, verzinkt
Farbe : hellgrau, ähnlich RAL 7035
Gewicht : 7,6 kg
Breite : 200 mm
Höhe : 350 mm
Tiefe : 172 mm
Umgebungstemperatur : -10  C bis 50  C
Verpackungseinheit : 1 Stück
Sortiment : C
GTIN (EAN) : 4012799572183
Hersteller: MAICO
MFU 10 Frequenzumrichter
Artikelnummer: 0157.1218
Menge: 1,000 Stck

**10.1564 MFU 14 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 14 A
Empfohlene Motorleistung : 5.500 W
Schutzart : IP 54
Material Gehäuse : Stahlblech, verzinkt
Farbe : hellgrau, ähnlich RAL 7035
Gewicht : 21,8 kg
Breite : 260 mm
Höhe : 710 mm
Tiefe : 300 mm
Umgebungstemperatur : -10  C bis 50  C
Verpackungseinheit : 1 Stück
Sortiment : C
GTIN (EAN) : 4012799572190
Hersteller: MAICO
MFU 14 Frequenzumrichter
Artikelnummer: 0157.1219
Menge: 1,000 Stck

**10.1565 MFU 19 Frequenzumrichter Frequenzumrichter zur Drehzahlregelung von Ventilatoren, empfohlene Mo**
Frequenzumrichter zur stufenlosen Drehzahlregelung von
Ventilatoren.
Mit Netzfilter und zusätzlicher Klemmleiste.
Mit Motorschutzfunktion über Thermokontakt oder
Kaltleiter.
Steuereingänge: galvanisch getrennt, SPS kompatibel,
frei programmierbar.
Sollwerteingänge: 0-5 V, 0-10 V, 0(4)-20 mA mit
Spannungs- und Strom-Offset-Kalibrierfunktion.
Sollwertausgang: 1 Analogausgang 0 - 10 V.
Digitaleingänge: 6 Stück, teilweise frei
programmierbar.
Signalausgänge: 2 Stück, teilweise frei programmierbar.
Digitalausgänge: 2 potentialfreie Ausgänge für Stör-
und Betriebsmeldung (Wechselkontakt).
Anschlüsse über metrische Verschraubungen 2 x PG 12, 2
x PG 16.
Werksseitige Voreinstellungen für 15 programmierbare
Festdrehzahlen.
Lebensdauer ca. 80.000 Stunden bei 80 bis 85 %
Nennlast.
Passend zu den Produktgruppen DSK, DAS, DSQ, EDR
56/63/71 und allen DZ... mit Phasenisolation
(Sonderausführung).
Zur Fernwartung kann zusätzlich ST EC 010 verwendet
werden.
Technische Daten
Bemessungsspannung : 3 x 380 V bis 480 V (+/- 10%)
Netzfrequenz : 50 Hz / 60 Hz
INenn : 19 A
Empfohlene Motorleistung : 7.500 W
Schutzart : IP 54
Material Gehäuse : Stahlblech, verzinkt
Farbe : hellgrau, ähnlich RAL 7035
Gewicht : 21,9 kg
Breite : 260 mm
Höhe : 710 mm
Tiefe : 300 mm
Umgebungstemperatur : -10  C bis 50  C
Verpackungseinheit : 1 Stück
Sortiment : C
GTIN (EAN) : 4012799572206
Hersteller: MAICO
MFU 19 Frequenzumrichter
Artikelnummer: 0157.1220
Menge: 1,000 Stck

**10.1566 TRE 0,4- 5-Stufentransformator 5-Stufen-Transformator, Wechselstrom, Maximalbelastung 0,4 A**
5-Stufentransformator zur Drehzahleinstellung.
Zur Steuerung von Wechselstrom-Ventilatoren.
Mit Betriebsmeldeleuchte.
Zusätzlicher Schaltkontakt (230 V) z. B. zur
Ansteuerung einer Klappe.
Technische Daten
Spannungsart : Wechselstrom
Bemessungsspannung : 230 V
Netzfrequenz : 50 Hz / 60 Hz
Nennleistung : 72 W
Maximalbelastung : 0,4 A
Schutzart : IP 54
Sekundärspannung : 85 V / 115 V / 150 V / 180 V / 230 V
Einbauart : Aufputz
Material Gehäuse : Kunststoff
Farbe : hellgrau, ähnlich RAL 7035
Gewicht : 1,4 kg
Breite : 195 mm
Höhe : 148 mm
Tiefe : 175 mm
Umgebungstemperatur : 0  C bis 40  C
Verpackungseinheit : 1 Stück
Sortiment : C
GTIN (EAN) : 4012799571568
Hersteller: MAICO
TRE 0,4-2 5-Stufentransformator
Artikelnummer: 0157.0156
Menge: 1,000 Stck

**10.1567 TRE 0,6- 5-Stufentransformator 5-Stufen-Transformator, Wechselstrom, Maximalbelastung 0,6 A**
5-Stufentransformator zur Drehzahleinstellung.
Zur Steuerung von Wechselstrom-Ventilatoren.
Mit Betriebsmeldeleuchte.
Zusätzlicher Schaltkontakt (230 V) z. B. zur
Ansteuerung einer Klappe.
Technische Daten
Spannungsart : Wechselstrom
Bemessungsspannung : 230 V
Netzfrequenz : 50 Hz / 60 Hz
Nennleistung : 108 W
Maximalbelastung : 0,6 A
Schutzart : IP 54
Sekundärspannung : 85 V / 115 V / 150 V / 180 V / 230 V
Einbauart : Aufputz
Material Gehäuse : Kunststoff
Farbe : hellgrau, ähnlich RAL 7035
Gewicht : 1,6 kg
Breite : 195 mm
Höhe : 148 mm
Tiefe : 175 mm
Umgebungstemperatur : 0  C bis 40  C
Verpackungseinheit : 1 Stück
Sortiment : C
GTIN (EAN) : 4012799571575
Hersteller: MAICO
TRE 0,6-2 5-Stufentransformator
Artikelnummer: 0157.0157
Menge: 1,000 Stck

**10.1568 TRE 1,6- 5-Stufentransformator 5-Stufen-Transformator, Wechselstrom, Maximalbelastung 1,6 A**
5-Stufentransformator zur Drehzahleinstellung.
Zur Steuerung von Wechselstrom-Ventilatoren.
Mit Betriebsmeldeleuchte.
Zusätzlicher Schaltkontakt (230 V) z. B. zur
Ansteuerung einer Klappe.
Technische Daten
Spannungsart : Wechselstrom
Bemessungsspannung : 230 V
Netzfrequenz : 50 Hz / 60 Hz
Nennleistung : 288 W
Maximalbelastung : 1,6 A
Schutzart : IP 54
Sekundärspannung : 85 V / 115 V / 150 V / 180 V / 230 V
Einbauart : Aufputz
Material Gehäuse : Kunststoff
Farbe : hellgrau, ähnlich RAL 7035
Gewicht : 2,75 kg
Breite : 195 mm
Höhe : 148 mm
Tiefe : 175 mm
Umgebungstemperatur : 0  C bis 40  C
Verpackungseinheit : 1 Stück
Sortiment : C
GTIN (EAN) : 4012799571582
Hersteller: MAICO
TRE 1,6-2 5-Stufentransformator
Artikelnummer: 0157.0158
Menge: 1,000 Stck

**10.1569 TRE 3,3- 5-Stufentransformator 5-Stufen-Transformator, Wechselstrom, Maximalbelastung 3,3 A**
5-Stufentransformator zur Drehzahleinstellung.
Zur Steuerung von Wechselstrom-Ventilatoren.
Mit Betriebsmeldeleuchte.
Zusätzlicher Schaltkontakt (230 V) z. B. zur
Ansteuerung einer Klappe.
Technische Daten
Spannungsart : Wechselstrom
Bemessungsspannung : 230 V
Netzfrequenz : 50 Hz / 60 Hz
Nennleistung : 594 W
Maximalbelastung : 3,3 A
Schutzart : IP 54
Sekundärspannung : 85 V / 115 V / 150 V / 180 V / 230 V
Einbauart : Aufputz
Material Gehäuse : Kunststoff
Farbe : hellgrau, ähnlich RAL 7035
Gewicht : 5 kg
Breite : 195 mm
Höhe : 148 mm
Tiefe : 175 mm
Umgebungstemperatur : 0  C bis 40  C
Verpackungseinheit : 1 Stück
Sortiment : C
GTIN (EAN) : 4012799571599
Hersteller: MAICO
TRE 3,3-2 5-Stufentransformator
Artikelnummer: 0157.0159
Menge: 1,000 Stck

**10.1570 TRE 6,5- 5-Stufentransformator 5-Stufen-Transformator, Wechselstrom, Maximalbelastung 6,5 A**
5-Stufentransformator zur Drehzahleinstellung.
Zur Steuerung von Wechselstrom-Ventilatoren.
Mit Betriebsmeldeleuchte.
Zusätzlicher Schaltkontakt (230 V) z. B. zur
Ansteuerung einer Klappe.
Technische Daten
Spannungsart : Wechselstrom
Bemessungsspannung : 230 V
Netzfrequenz : 50 Hz / 60 Hz
Nennleistung : 1.170 W
Maximalbelastung : 6,5 A
Schutzart : IP 54
Sekundärspannung : 85 V / 115 V / 150 V / 180 V / 230 V
Einbauart : Aufputz
Material Gehäuse : Kunststoff
Farbe : hellgrau, ähnlich RAL 7035
Gewicht : 6,7 kg
Breite : 248 mm
Höhe : 195 mm
Tiefe : 205 mm
Umgebungstemperatur : 0  C bis 40  C
Verpackungseinheit : 1 Stück
Sortiment : C
GTIN (EAN) : 4012799571605
Hersteller: MAICO
TRE 6,5-2 5-Stufentransformator
Artikelnummer: 0157.0160
Menge: 1,000 Stck

**10.1571 TRE 10-2 5-Stufentransformator 5-Stufen-Transformator, Wechselstrom, Maximalbelastung 10 A**
5-Stufentransformator zur Drehzahleinstellung.
Zur Steuerung von Wechselstrom-Ventilatoren.
Mit Betriebsmeldeleuchte.
Zusätzlicher Schaltkontakt (230 V) z. B. zur
Ansteuerung einer Klappe.
Technische Daten
Spannungsart : Wechselstrom
Bemessungsspannung : 230 V
Netzfrequenz : 50 Hz / 60 Hz
Nennleistung : 1.800 W
Maximalbelastung : 10 A
Schutzart : IP 54
Sekundärspannung : 85 V / 115 V / 150 V / 180 V / 230 V
Einbauart : Aufputz
Material Gehäuse : Kunststoff
Farbe : hellgrau, ähnlich RAL 7035
Gewicht : 9,3 kg
Breite : 248 mm
Höhe : 195 mm
Tiefe : 205 mm
Umgebungstemperatur : 0  C bis 40  C
Verpackungseinheit : 1 Stück
Sortiment : C
GTIN (EAN) : 4012799571612
Hersteller: MAICO
TRE 10-2 5-Stufentransformator
Artikelnummer: 0157.0161
Menge: 1,000 Stck

**10.1572 TR 0,4-2 5-Stufentransformator 5-Stufen-Transformator, Drehstrom, Maximalbelastung 0,4 A**
5-Stufentransformator zur Drehzahleinstellung.
Zur Steuerung von Drehstrom-Ventilatoren.
Mit Betriebsmeldeleuchte.
Technische Daten
Spannungsart : Drehstrom
Bemessungsspannung : 400 V
Netzfrequenz : 50 Hz / 60 Hz
Nennleistung : 200 W
Maximalbelastung : 0,4 A
Schutzart : IP 54
Sekundärspannung : 105 V / 150 V / 190 V / 250 V / 400
V
Einbauart : Aufputz
Material Gehäuse : Kunststoff
Farbe : hellgrau, ähnlich RAL 7035
Gewicht : 3,25 kg
Breite : 248 mm
Höhe : 195 mm
Tiefe : 205 mm
Umgebungstemperatur : 0  C bis 40  C
Verpackungseinheit : 1 Stück
Sortiment : C
GTIN (EAN) : 4012799571476
Hersteller: MAICO
TR 0,4-2 5-Stufentransformator
Artikelnummer: 0157.0147
Menge: 1,000 Stck

**10.1573 TR 0,8-2 5-Stufentransformator 5-Stufen-Transformator, Drehstrom, Maximalbelastung 0,8 A**
5-Stufentransformator zur Drehzahleinstellung.
Zur Steuerung von Drehstrom-Ventilatoren.
Mit Betriebsmeldeleuchte.
Technische Daten
Spannungsart : Drehstrom
Bemessungsspannung : 400 V
Netzfrequenz : 50 Hz / 60 Hz
Nennleistung : 400 W
Maximalbelastung : 0,8 A
Schutzart : IP 54
Sekundärspannung : 105 V / 150 V / 190 V / 250 V / 400
V
Einbauart : Aufputz
Material Gehäuse : Kunststoff
Farbe : hellgrau, ähnlich RAL 7035
Gewicht : 1,926 kg
Breite : 248 mm
Höhe : 195 mm
Tiefe : 205 mm
Umgebungstemperatur : 0  C bis 40  C
Verpackungseinheit : 1 Stück
Sortiment : C
GTIN (EAN) : 4012799571483
Hersteller: MAICO
TR 0,8-2 5-Stufentransformator
Artikelnummer: 0157.0148
Menge: 1,000 Stck

**10.1574 TR 2,5-2 5-Stufentransformator 5-Stufen-Transformator, Drehstrom, Maximalbelastung 2,5 A**
5-Stufentransformator zur Drehzahleinstellung.
Zur Steuerung von Drehstrom-Ventilatoren.
Mit Betriebsmeldeleuchte.
Technische Daten
Spannungsart : Drehstrom
Bemessungsspannung : 400 V
Netzfrequenz : 50 Hz / 60 Hz
Nennleistung : 1.250 W
Maximalbelastung : 2,5 A
Schutzart : IP 54
Sekundärspannung : 105 V / 150 V / 190 V / 250 V / 400
V
Einbauart : Aufputz
Material Gehäuse : Kunststoff
Farbe : hellgrau, ähnlich RAL 7035
Gewicht : 4,07 kg
Breite : 310 mm
Höhe : 228 mm
Tiefe : 225 mm
Umgebungstemperatur : 0  C bis 40  C
Verpackungseinheit : 1 Stück
Sortiment : C
GTIN (EAN) : 4012799571490
Hersteller: MAICO
TR 2,5-2 5-Stufentransformator
Artikelnummer: 0157.0149
Menge: 1,000 Stck

**10.1575 TR 6,6-2 5-Stufentransformator 5-Stufen-Transformator, Drehstrom, Maximalbelastung 6,6 A**
5-Stufentransformator zur Drehzahleinstellung.
Zur Steuerung von Drehstrom-Ventilatoren.
Mit Betriebsmeldeleuchte.
Technische Daten
Spannungsart : Drehstrom
Bemessungsspannung : 400 V
Netzfrequenz : 50 Hz / 60 Hz
Nennleistung : 3.300 W
Maximalbelastung : 6,6 A
Schutzart : IP 54
Sekundärspannung : 105 V / 150 V / 190 V / 250 V / 400
V
Einbauart : Aufputz
Material Gehäuse : Metall
Farbe : hellgrau, ähnlich RAL 7035
Gewicht : 10,032 kg
Breite : 400 mm
Höhe : 300 mm
Tiefe : 240 mm
Umgebungstemperatur : 0  C bis 40  C
Verpackungseinheit : 1 Stück
Sortiment : C
GTIN (EAN) : 4012799571506
Hersteller: MAICO
TR 6,6-2 5-Stufentransformator
Artikelnummer: 0157.0150
Menge: 1,000 Stck

**10.1576 TRE 1,6 5-Stufentransformator, Schaltschrank 5-Stufen-Transformator, Schaltschrank, Wechselstrom, Maximalbelastung**
5-Stufentransformator zur Drehzahleinstellung.
Zur Steuerung von Wechselstrom-Ventilatoren.
Mit Fußwinkel und Anschlussklemmen.
Mit Hutschienenmontage bei Einbautrafos < 3 kg.
Zubehör: 5-Stufenschalter ESS 20
Technische Daten
Spannungsart : Wechselstrom
Bemessungsspannung : 230 V
Netzfrequenz : 50 Hz / 60 Hz
Nennleistung : 288 W
Maximalbelastung : 1,6 A
Schutzart : IP 00
Sekundärspannung : 85 V / 115 V / 150 V / 180 V / 230 V
Einbauart : Schaltschrank
Gewicht : 1,8 kg
Breite : 84 mm
Höhe : 75 mm
Tiefe : 95 mm
Umgebungstemperatur : 0  C bis 40  C
Verpackungseinheit : 1 Stück
Sortiment : C
GTIN (EAN) : 4012799571629
Hersteller: MAICO
TRE 1,6 S-2 5-Stufentransformator, Schaltschrank
Artikelnummer: 0157.0162
Menge: 1,000 Stck

**10.1577 TRE 3,3 5-Stufentransformator, Schaltschrank 5-Stufen-Transformator, Schaltschrank, Wechselstrom, Maximalbelastung**
5-Stufentransformator zur Drehzahleinstellung.
Zur Steuerung von Wechselstrom-Ventilatoren.
Mit Fußwinkel und Anschlussklemmen.
Mit Hutschienenmontage bei Einbautrafos < 3 kg.
Zubehör: 5-Stufenschalter ESS 20
Technische Daten
Spannungsart : Wechselstrom
Bemessungsspannung : 230 V
Netzfrequenz : 50 Hz / 60 Hz
Nennleistung : 594 W
Maximalbelastung : 3,3 A
Schutzart : IP 00
Sekundärspannung : 85 V / 115 V / 150 V / 180 V / 230 V
Einbauart : Schaltschrank
Gewicht : 2,7 kg
Breite : 105 mm
Höhe : 80 mm
Tiefe : 110 mm
Umgebungstemperatur : 0  C bis 40  C
Verpackungseinheit : 1 Stück
Sortiment : C
GTIN (EAN) : 4012799571636
Hersteller: MAICO
TRE 3,3 S-2 5-Stufentransformator, Schaltschrank
Artikelnummer: 0157.0163
Menge: 1,000 Stck

**10.1578 TRE 6,5 5-Stufentransformator, Schaltschrank 5-Stufen-Transformator, Schaltschrank, Wechselstrom, Maximalbelastung**
5-Stufentransformator zur Drehzahleinstellung.
Zur Steuerung von Wechselstrom-Ventilatoren.
Mit Fußwinkel und Anschlussklemmen.
Mit Hutschienenmontage bei Einbautrafos < 3 kg.
Zubehör: 5-Stufenschalter ESS 20
Technische Daten
Spannungsart : Wechselstrom
Bemessungsspannung : 230 V
Netzfrequenz : 50 Hz / 60 Hz
Nennleistung : 1.170 W
Maximalbelastung : 6,5 A
Schutzart : IP 00
Sekundärspannung : 85 V / 115 V / 150 V / 180 V / 230 V
Einbauart : Schaltschrank
Gewicht : 5 kg
Breite : 120 mm
Höhe : 100 mm
Tiefe : 120 mm
Umgebungstemperatur : 0  C bis 40  C
Verpackungseinheit : 1 Stück
Sortiment : C
GTIN (EAN) : 4012799571643
Hersteller: MAICO
TRE 6,5 S-2 5-Stufentransformator, Schaltschrank
Artikelnummer: 0157.0164
Menge: 1,000 Stck

**10.1579 TR 0,8 S 5-Stufentransformator, Schaltschrank 5-Stufen-Transformator, Schaltschrank, Drehstrom, Maximalbelastung 0,8**
5-Stufentransformator zur Drehzahleinstellung.
Zur Steuerung von Drehstrom-Ventilatoren.
Mit Fußwinkel und Anschlussklemmen.
Mit Hutschienenmontage bei Einbautrafos < 3 kg.
Zubehör: 5-Stufenschalter DSS 20.
Technische Daten
Spannungsart : Drehstrom
Bemessungsspannung : 400 V
Netzfrequenz : 50 Hz / 60 Hz
Nennleistung : 144 W
Maximalbelastung : 0,8 A
Schutzart : IP 00
Sekundärspannung : 105 V / 150 V / 190 V / 250 V / 400
V
Einbauart : Schaltschrank
Gewicht : 1,926 kg
Breite : 84 mm
Höhe : 75 mm
Tiefe : 95 mm
Umgebungstemperatur : 0  C bis 40  C
Verpackungseinheit : 2 Stück
Sortiment : C
GTIN (EAN) : 4012799571513
Hersteller: MAICO
TR 0,8 S-2 5-Stufentransformator, Schaltschrank
Artikelnummer: 0157.0151
Menge: 1,000 Stck

**10.1580 TR 2,5 S 5-Stufentransformator, Schaltschrank 5-Stufen-Transformator, Schaltschrank, Drehstrom, Maximalbelastung 2,5**
5-Stufentransformator zur Drehzahleinstellung.
Zur Steuerung von Drehstrom-Ventilatoren.
Mit Fußwinkel und Anschlussklemmen.
Mit Hutschienenmontage bei Einbautrafos < 3 kg.
Zubehör: 5-Stufenschalter DSS 20.
Technische Daten
Spannungsart : Drehstrom
Bemessungsspannung : 400 V
Netzfrequenz : 50 Hz / 60 Hz
Nennleistung : 450 W
Maximalbelastung : 2,5 A
Schutzart : IP 00
Sekundärspannung : 105 V / 150 V / 190 V / 250 V / 400
V
Einbauart : Schaltschrank
Gewicht : 4,07 kg
Breite : 120 mm
Höhe : 90 mm
Tiefe : 120 mm
Umgebungstemperatur : 0  C bis 40  C
Verpackungseinheit : 2 Stück
Sortiment : C
GTIN (EAN) : 4012799571520
Hersteller: MAICO
TR 2,5 S-2 5-Stufentransformator, Schaltschrank
Artikelnummer: 0157.0152
Menge: 1,000 Stck

**10.1581 TR 6,6 S 5-Stufentransformator, Schaltschrank 5-Stufen-Transformator, Schaltschrank, Drehstrom, Maximalbelastung 6,6**
5-Stufentransformator zur Drehzahleinstellung.
Zur Steuerung von Drehstrom-Ventilatoren.
Mit Fußwinkel und Anschlussklemmen.
Mit Hutschienenmontage bei Einbautrafos < 3 kg.
Zubehör: 5-Stufenschalter DSS 20.
Technische Daten
Spannungsart : Drehstrom
Bemessungsspannung : 400 V
Netzfrequenz : 50 Hz / 60 Hz
Nennleistung : 1.188 W
Maximalbelastung : 6,6 A
Schutzart : IP 00
Sekundärspannung : 105 V / 150 V / 190 V / 250 V / 400
V
Einbauart : Schaltschrank
Gewicht : 10,032 kg
Breite : 150 mm
Höhe : 115 mm
Tiefe : 155 mm
Umgebungstemperatur : 0  C bis 40  C
Verpackungseinheit : 2 Stück
Sortiment : C
GTIN (EAN) : 4012799571537
Hersteller: MAICO
TR 6,6 S-2 5-Stufentransformator, Schaltschrank
Artikelnummer: 0157.0153
Menge: 1,000 Stck

**10.1582 TRV 11,0 5-Stufentransformator 5-Stufen-Transformator, Drehstrom, Maximalbelastung 11 A**
5-Stufentransformator zur Drehzahleinstellung.
Zur Steuerung von Drehstrom-Ventilatoren.
Mit Motorvollschutzschalter.
Mit Hauptschütz und Steuersicherung.
Mit Betriebsmeldeleuchte.
Eine Klappe kann über L2 angesteuert werden.
Technische Daten
Spannungsart : Drehstrom
Bemessungsspannung : 400 V
Netzfrequenz : 50 Hz / 60 Hz
Maximalbelastung : 11 A
Schutzart : IP 54
Sekundärspannung : 105 V / 150 V / 190 V / 250 V / 400
V
Einbauart : Aufputz
Material Gehäuse : Stahlblech, lackiert
Farbe : hellgrau
Gewicht : 47,7 kg
Breite : 405 mm
Höhe : 405 mm
Tiefe : 230 mm
Umgebungstemperatur : 0  C bis 40  C
Verpackungseinheit : 1 Stück
Sortiment : C
GTIN (EAN) : 4012799577195
Hersteller: MAICO
TRV 11,0 5-Stufentransformator
Artikelnummer: 0157.0719
Menge: 1,000 Stck

**10.1583 ESS 20 5-Stufenschalter für 5-Stufentransformatoren TRE...S -2/ TR. 5-Stufen-Schalter für 5-Sufentransformatoren TRE...S-2 und TR...S-2, g**
5-Stufenschalter für 5-Stufentransformatoren TRE...S-2
und TR...S-2.
Zur Frontbefestigung im Schaltschrank.
ESS: Zubehör zu Wechselstrom-Ventilatoren.
DSS: Zubehör zu Drehstrom-Ventilatoren.
Technische Daten
Spannungsart : Wechselstrom
Bemessungsspannung : 230 V
Netzfrequenz : 50 Hz / 60 Hz
Maximalbelastung : 20 A
Schutzart : IP 00
Einbauart : Schaltschrank
Gewicht : 0,2 kg
Breite : 72 mm
Höhe : 72 mm
Tiefe : 81 mm
Umgebungstemperatur : 0  C bis 40  C
Verpackungseinheit : 1 Stück
Sortiment : C
GTIN (EAN) : 4012799577492
Hersteller: MAICO
ESS 20 5-Stufenschalter für 5-Stufentransformatoren
TRE...S -2/ TR...S-2
Artikelnummer: 0157.0749
Menge: 1,000 Stck

**10.1584 DSS 20 5-Stufenschalter für 5-Stufentransformatoren TRE...S -2/ TR. 5-Stufen-Schalter für 5-Sufentransformatoren TRE...S-2 und TR...S-2, g**
5-Stufenschalter für 5-Stufentransformatoren TRE...S-2
und TR...S-2.
Zur Frontbefestigung im Schaltschrank.
ESS: Zubehör zu Wechselstrom-Ventilatoren.
DSS: Zubehör zu Drehstrom-Ventilatoren.
Technische Daten
Spannungsart : Drehstrom
Bemessungsspannung : 400 V
Netzfrequenz : 50 Hz / 60 Hz
Maximalbelastung : 20 A
Schutzart : IP 00
Einbauart : Schaltschrank
Gewicht : 0,2 kg
Breite : 72 mm
Höhe : 72 mm
Tiefe : 133 mm
Umgebungstemperatur : 0  C bis 40  C
Verpackungseinheit : 1 Stück
Sortiment : C
GTIN (EAN) : 4012799577508
Hersteller: MAICO
DSS 20 5-Stufenschalter für 5-Stufentransformatoren
TRE...S -2/ TR...S-2
Artikelnummer: 0157.0750
Menge: 1,000 Stck

**10.1585 VZ 6 Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Prüfzeichen: VDE.
Technische Daten
Bemessungsspannung : 230 V
Netzfrequenz : 50 Hz / 60 Hz
Maximalbelastung : 1,25 A
Schutzart : IP 40
Gewicht : 0,012 kg
Breite : 20 mm
Höhe : 13 mm
Tiefe : 35 mm
Umgebungstemperatur : 0  C bis 50  C
Fernbedienung : -
Nachlaufzeit : 6 min
Einschaltverzögerung : 50 s
Verpackungseinheit : 1 Stück
Sortiment : A
GTIN (EAN) : 4012799578208
Hersteller: MAICO
VZ 6 Verzögerungszeitschalter
Artikelnummer: 0157.0820
Menge: 1,000 Stck

**10.1586 VZ 12 Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Prüfzeichen: VDE.
Technische Daten
Bemessungsspannung : 230 V
Netzfrequenz : 50 Hz / 60 Hz
Maximalbelastung : 1,25 A
Schutzart : IP 40
Gewicht : 0,012 kg
Breite : 20 mm
Höhe : 13 mm
Tiefe : 35 mm
Umgebungstemperatur : 0  C bis 50  C
Fernbedienung : -
Nachlaufzeit : 12 min
Einschaltverzögerung : 50 s
Verpackungseinheit : 1 Stück
Sortiment : A
GTIN (EAN) : 4012799578215
Hersteller: MAICO
VZ 12 Verzögerungszeitschalter
Artikelnummer: 0157.0821
Menge: 1,000 Stck

**10.1587 VZ 24 C Verzögerungszeitschalter Verzögerungszeitschalter zur Steuerung der Einschaltverzögerung und Na**
Verzögerungszeitschalter zur Steuerung der
Einschaltverzögerung und Nachlaufzeit von Ventilatoren.
Betätigung über handelsübliche Schalter möglich.
VZ 24 C: Betätigung über handelsübliche Schalter oder
Taster möglich.
Störfest gemäß EN 61000-4-5 (bei 1000 V bis 4000 V).
Bei Bedarf zusätzliche Entstörmaßnahmen treffen (L-, C-
oder RC-Glieder, Schutzdioden, Varistoren).
Prüfzeichen: VDE.
Technische Daten
Bemessungsspannung : 230 V
Netzfrequenz : 50 Hz / 60 Hz
Maximalbelastung : 1,25 A
Schutzart : IP 40
Gewicht : 0,012 kg
Breite : 20 mm
Höhe : 13 mm
Tiefe : 35 mm
Umgebungstemperatur : 0  C bis 50  C
Fernbedienung : -
Nachlaufzeit : 1,5 min - 24 min
Einschaltverzögerung : 0 s - 150 s
Verpackungseinheit : 1 Stück
Sortiment : A
GTIN (EAN) : 4012799578222
Hersteller: MAICO
VZ 24 C Verzögerungszeitschalter
Artikelnummer: 0157.0822
Menge: 1,000 Stck

**10.1588 VZI 10 Intervallschalter Intervallschalter zur regelmäßigen Lüftung selten genutzter Räume, Ein**
Intervallschalter zur regelmäßigen Lüftung selten
genutzter Räume.
Einschalten des Ventilators über Intervallschalter und
über manuelle Betätigung möglich.
Betätigung über handelsübliche Schalter möglich.
Intervallzeit einstellbar: 1 h bis 15 h.
Montage in Unterputzdose möglich.
Prüfzeichen: VDE.
Technische Daten
Bemessungsspannung : 230 V
Netzfrequenz : 50 Hz / 60 Hz
Maximalbelastung : 1,25 A
Schutzart : IP 40
Gewicht : 0,012 kg
Breite : 20 mm
Höhe : 13 mm
Tiefe : 35 mm
Umgebungstemperatur : 0  C bis 50  C
Fernbedienung : -
Nachlaufzeit : 10 min
Einschaltdauer : 10 min
Einschaltverzögerung : 50 s
Verpackungseinheit : 1 Stück
Sortiment : A
GTIN (EAN) : 4012799578239
Hersteller: MAICO
VZI 10 Intervallschalter
Artikelnummer: 0157.0823
Menge: 1,000 Stck

**10.1589 NRS 10 Nachlaufrelais Nachlaufrelais zur Einstellung der Ventilator-Nachlaufzeit 0.5 - 20 mi**
Nachlaufrelais zur Einstellung der
Ventilator-Nachlaufzeit.
Betätigung über handelsübliche Ausschalter, Taster und
Türkontaktschalter möglich.
Aus thermischen Gründen Montage mit seitlicher Luft
notwendig.
Technische Daten
Bemessungsspannung : 230 V
Netzfrequenz : 50 Hz / 60 Hz
Maximalbelastung (induktive Last) : 2,5 A
Maximalbelastung (ohmsche Last) : 10 A
Schutzart : IP 20
Einbauart : Schaltschrank
Gewicht : 0,1 kg
Breite : 17,5 mm
Höhe : 90 mm
Tiefe : 73 mm
Fernbedienung : -
Nachlaufzeit : 0,5 min - 20 min
Verpackungseinheit : 1 Stück
Sortiment : A
GTIN (EAN) : 4012799578055
Hersteller: MAICO
NRS 10 Nachlaufrelais
Artikelnummer: 0157.0805
Menge: 1,000 Stck

**10.1590 ZS 4 Zeitschaltuhr Zweikanalige Zeitschaltuhr für Verteilereinbau, Tages-, Ferien-, Impul**
Zweikanalige Zeitschaltuhr für Verteilereinbau.
Ohne Netzanschluss programmierbar (6 Jahre
Gangreserve).
Textbasierte Menü-Führung und selbsterklärende
Piktogramme/Symbole.
Großes und übersichtliches Display mit zwei
hochauflösenden Textzeilen (Punkte-Matrix).
Einfache Handhabung. Schnelle und intuitive
Programmierung.
46 Speicherplätze.
Tages- und Wochenprogramm.
Ferien- und Impulsprogramm.
Permanentschaltung nach Datum.
Manuelle Permanentschaltung.
Manuelle Schaltungsvorwegnahme.
Automatische Schaltzeitortierung beim Auslesen.
Automatische Sommerzeitumstellung.
Anzeige der Betriebsstunden des Gerätes und je Kanal.
Sicherheit durch PIN-Codierung.
2 Wechsler.
Kürzester Schaltabstand 1 min.
Schaltleistung 16 A / 250 V.
Technische Daten
Bemessungsspannung : 230 V
Netzfrequenz : 50 Hz / 60 Hz
Leistungsaufnahme : 1,5 W
Schutzart : IP 20
Elektrische Steckverbindung : Schraubanschluss
Einbauart : Verteilertafel
Material Gehäuse : Kunststoff
Gewicht : 0,1 kg
Breite : 36 mm
Höhe : 90 mm
Tiefe : 58 mm
Umgebungstemperatur : -10  C bis 55  C
Fernbedienung : -
Verpackungseinheit : 1 Stück
Sortiment : A
GTIN (EAN) : 4012799570882
Hersteller: MAICO
ZS 4 Zeitschaltuhr
Artikelnummer: 0157.0088
Menge: 1,000 Stck

**10.1591 THR 10 Thermostat Thermostat zur Steuerung von Ventilatoren in Abhängigkeit der Lufttemp**
Thermostat zur Steuerung von Ventilatoren in
Abhängigkeit der Lufttemperatur.
Mit Umschalter für Winter- oder Sommerbetrieb.
Zur Schaltung von Drehstrom-Ventilatoren ist ein
Universalschütz US 16 T notwendig.
Technische Daten
Spannungsart : Wechselstrom
Bemessungsspannung : 230 V
Maximalbelastung (induktive Last) : 2 A
Maximalbelastung (ohmsche Last) : 10 A
Schutzart : IP 30
Einbauart : Aufputz
Farbe : perlweiß, ähnlich RAL 1013
Gewicht : 0,1 kg
Breite : 76 mm
Höhe : 82 mm
Tiefe : 38 mm
Temperatur Einstellbereich : 10  C bis 30  C
Schaltdifferenz : ca. 1 K
Verpackungseinheit : 1 Stück
Sortiment : C
GTIN (EAN) : 4012799577744
Hersteller: MAICO
THR 10 Thermostat
Artikelnummer: 0157.0774
Menge: 1,000 Stck

**10.1592 TH 10 Thermostat Thermostat mit Fernfühler, AC 230 V / 50 Hz, Maximalbelastung 4 A (10**
Thermostat zur Steuerung von Ventilatoren in
Abhängigkeit der Lufttemperatur.
Betrieb der Ventilatoren wahlweise bei steigender oder
sinkender Lufttemperatur möglich (Wechselkontakt).
Mit Anzeige des Schaltzustands auf der Innenseite.
Funkentstört gemäß VDE 0875, Störgrad N.
Temperaturfühler mit 2 m Anschlusskabel.
Technische Daten
Spannungsart : Wechselstrom
Bemessungsspannung : 230 V
Maximalbelastung (induktive Last) : 4 A
Maximalbelastung (ohmsche Last) : 10 A
Schutzart : IP 54
Einbauart : Aufputz
Gewicht : 0,4 kg
Breite : 125 mm
Höhe : 110 mm
Tiefe : 69 mm
Umgebungstemperatur : 50  C
Temperatur Einstellbereich : -10  C bis 30  C
Schaltdifferenz : ca. 0,2 K bis 5 K
Verpackungseinheit : 1 Stück
Sortiment : C
GTIN (EAN) : 4012799577645
Hersteller: MAICO
TH 10 Thermostat
Artikelnummer: 0157.0764
Menge: 1,000 Stck

**10.1593 TH 16 Thermostat Thermostat zur Steuerung von Ventilatoren in Abhängigkeit der Lufttemp**
Thermostat zur Steuerung von Ventilatoren in
Abhängigkeit der Lufttemperatur.
Betrieb der Ventilatoren wahlweise bei steigender oder
sinkender Lufttemperatur möglich (Wechselkontakt).
Zur Schaltung von Drehstrom-Ventilatoren ist ein
Universalschütz US 16 T notwendig.
VDE-, SEV-, Semko- und Nemko-geprüft.
Zubehör: Drehschalter DS 10 zum Betrieb von
Ventilatoren unabhängig vom Thermostat.
Technische Daten
Spannungsart : Wechselstrom
Bemessungsspannung : 230 V
Maximalbelastung (induktive Last) : 4 A
Maximalbelastung (ohmsche Last) : 16 A
Schutzart : IP 54
Einbauart : Aufputz
Gewicht : 0,3 kg
Breite : 115 mm
Höhe : 150 mm
Tiefe : 68 mm
Umgebungstemperatur : 50  C
Temperatur Einstellbereich : 0  C bis 50  C
Schaltdifferenz : ca. 1,5 K
Verpackungseinheit : 1 Stück
Sortiment : C
GTIN (EAN) : 4012799577485
Hersteller: MAICO
TH 16 Thermostat
Artikelnummer: 0157.0748
Menge: 1,000 Stck

**10.1594 THD 10 Thermostat Thermostat zur Steuerung von Ventilatoren in Abhängigkeit der Temperat**
Thermostat zur Steuerung von Ventilatoren in
Abhängigkeit der Temperaturdifferenz.
Mit 2 Temperatursensoren.
Der Thermostat schaltet in Abhängigkeit von je einem
Temperatursensor im Aufenthaltsbereich am Boden und an
der Decke.
Technische Daten
Spannungsart : Wechselstrom
Bemessungsspannung : 230 V
Maximalbelastung : 10 A
Schutzart : IP 54
Einbauart : Aufputz
Gewicht : 0,9 kg
Breite : 125 mm
Höhe : 195 mm
Tiefe : 110 mm
Umgebungstemperatur : 40  C
Temperatur Einstellbereich : 5  C bis 35  C
Schaltdifferenz : ca. 2 K
Verpackungseinheit : 1 Stück
Sortiment : C
GTIN (EAN) : 4012799577751
Hersteller: MAICO
THD 10 Thermostat
Artikelnummer: 0157.0775
Menge: 1,000 Stck

**10.1595 EAT EC Druck- und Temperaturregelsystem Elektronisches Druck- und Temperaturregelsystem zur stufenlosen Ansteu**
Vielseitiges elektronisches Regelsystem zur stufenlosen
Ansteuerung von einem oder zwei EC-Ventilatoren.
Je nach angeschlossener Sensorik Temperatur-,
Differenztemperatur-, oder Drucksteuerung möglich.
Fünf mögliche Betriebsarten:
Automatik/Handbetrieb/Dauerbetrieb/Inaktiv oder Aus.
Verschiedene Regeleingänge für Temperaturfühler und
auch aktive Sensoren wie zum Beispiel Drucksensoren mit
0-10 V Signal.
Temperaturfühler im Lieferumfang enthalten.
Zwei geregelte Ausgangssignale von 0-10 V als
Steuersignal für einen oder zwei EC Ventilatoren.
Anschlussmöglichkeit von Klappenstellmotoren (230 V
oder 24 V).
Vorgabe von 2 Druckwerten möglich (Tag/Nacht).
Alarmkontakt.
Zeitschaltuhr mit Tages- und Wochenprogramm.
Schnelle und bequeme Inbetriebnahme durch beleuchtetes
zweizeiliges Digitaldisplay mit Klartextanzeige und
Folientastatur.
Sehr geringe Leistungsaufnahme.
Technische Daten
Arbeitsbereich : 0 - 500 Pa / 0 - 1000 Pa
Spannungsart : Wechselstrom
Bemessungsspannung : 230 V
Ausgangssignal : 0 V - 10 V
Netzfrequenz : 50 Hz
Schutzart : IP 54
Spannung am Ausgang : 1 x 24 AC 2,8 VA
Einbauart : Aufputz
Material Gehäuse : Kunststoff
Gewicht : 1,1 kg
Breite : 188 mm
Höhe : 159 mm
Tiefe : 110 mm
Umgebungstemperatur : 40  C
Temperatur Einstellbereich : 0  C bis 40  C
Verpackungseinheit : 1 Stück
Sortiment : E
GTIN (EAN) : 4012799571193
Hersteller: MAICO
EAT EC Druck- und Temperaturregelsystem
Artikelnummer: 0157.0119
Menge: 1,000 Stck

**10.1596 EAT 6 G/ Temperaturregelsystem Temperaturregler zur Steuerung von Wechselstromventilatoren, Temperatu**
Elektrischer 2-Punkt-Temperaturregler zur Steuerung von
Wechselstrom-Ventilatoren.
Proportionalitätsbereich: 2 K bis 10 K.
Mit 0 V bis 10 V Ausgang für weitere Systemkomponenten,
z. B. Leistungsteil Frequenzumrichter MFU oder GLT.
Temperaturfühler im Lieferumfang enthalten.
Funktionsprinzip: Phasenanschnitt-Steuerung.
Durch die Technik des Phasenanschnitts kann im unteren
Drehzahlbereich ein physikalisch bedingtes
Brummgeräusch auftreten. In Räumen mit dem Anspruch an
geräuscharmen Ventilatorbetrieb daher zur
Drehzahlregelung 5-Stufentransformatoren einsetzen.
Technische Daten
Spannungsart : Wechselstrom
Bemessungsspannung : 230 V
Netzfrequenz : 50 Hz / 60 Hz
Maximalbelastung : 6 A
Mindestbelastung : 0,2 A
Schutzart : IP 54
Einbauart : Aufputz
Material Gehäuse : Kunststoff
Gewicht : 1,1 kg
Breite : 188 mm
Höhe : 160 mm
Tiefe : 110 mm
Umgebungstemperatur : 40  C
Temperatur Einstellbereich : 5  C bis 35  C
Verpackungseinheit : 1 Stück
Sortiment : C
GTIN (EAN) : 4012799578086
Hersteller: MAICO
EAT 6 G/1 Temperaturregelsystem
Artikelnummer: 0157.0808
Menge: 1,000 Stck

**10.1597 EAT 6 TG Temperaturregelsystem Temperaturregler zur Steuerung von Wechselstromventilatoren mit Digita**
Elektrischer 2-Punkt-Temperaturregler zur Steuerung von
Wechselstrom-Ventilatoren.
Mit 0 V bis 10 V Ausgang für weitere Systemkomponenten,
z. B. Frequenzumrichter MFU oder GLT.
Mit Digitalanzeige der Ist- und Solltemperatur.
Mit Analoganzeige der Ausgangsspannung.
Mit Heizungsthermostat zur Steuerung eines
Lufterhitzers.
Mit Ausgang für Alarmsignal bei Über- oder
Untertemperatur und Spannungsausfall. Öffner und
Schließer potenzialfrei.
Mit Motoranlaufhilfe: Zwangsanlauf mit maximaler
Drehzahl. Nach erfolgtem Anlauf wird die Drehzahl auf
den Sollwert reduziert.
Proportionalitätsbereich: 2 K bis 10 K.
Temperaturfühler im Lieferumfang enthalten.
Funktionsprinzip: Phasenanschnitt-Steuerung.
Durch die Technik des Phasenanschnitts kann im unteren
Drehzahlbereich ein physikalisch bedingtes
Brummgeräusch auftreten. In Räumen mit dem Anspruch an
geräuscharmen Ventilatorbetrieb daher zur
Drehzahlregelung 5-Stufentransformatoren einsetzen.
Technische Daten
Spannungsart : Wechselstrom
Bemessungsspannung : 230 V
Netzfrequenz : 50 Hz / 60 Hz
Maximalbelastung : 6 A
Mindestbelastung : 0,2 A
Schutzart : IP 54
Einbauart : Aufputz
Material Gehäuse : Kunststoff
Gewicht : 1,5 kg
Breite : 188 mm
Höhe : 160 mm
Tiefe : 110 mm
Umgebungstemperatur : 40  C
Temperatur Einstellbereich : 5  C bis 35  C
Verpackungseinheit : 1 Stück
Sortiment : C
GTIN (EAN) : 4012799577553
Hersteller: MAICO
EAT 6 TG Temperaturregelsystem
Artikelnummer: 0157.0755
Menge: 1,000 Stck

**10.1598 ETL 16 P Temperaturregelsystem Elektronischer Temperaturregler zur Steuerung von Elektro-Lufterhitzer**
Elektronischer Temperaturregler zur Steuerung der
Elektro-Lufterhitzer ERH, DRH.
Mit eingebautem Fühler zur Messung der Raumtemperatur.
Wahlweise Regelung der Zuluft- oder Raumtemperatur
möglich.
Triac-Regler mit Pulspaket-Steuerung.
Pulsperiode: 60 s.
Nachtabsenkung um 0 K bis 10 K unter Solltemperatur
möglich.
DTL 16 P: Mit zusätzlichem Eingang zur Minimal- oder
Maximalbegrenzung der Zulufttemperatur. Dazu
Kombination mit Kanalfühler FL 30 P notwendig.
Zubehör: Kanalfühler FL 30 P zur Messung der
Lufttemperatur in Lüftungskanälen, Raumfühler FR 30 P
zur Messung in geschlossenen Räumen.
Technische Daten
Spannungsart : Wechselstrom
Bemessungsspannung : 230 V
Netzfrequenz : 50 Hz / 60 Hz
Maximalbelastung : 16 A
Schutzart : IP 20
Einbauart : Aufputz
Gewicht : 0,2 kg
Breite : 93 mm
Höhe : 153 mm
Tiefe : 40 mm
Verpackungseinheit : 1 Stück
Sortiment : C
GTIN (EAN) : 4012799578246
Hersteller: MAICO
ETL 16 P Temperaturregelsystem
Artikelnummer: 0157.0824
Menge: 1,000 Stck

**10.1599 DTL 16 P Temperaturregelsystem Elektronischer Temperaturregler zur Steuerung von Elektro-Lufterhitzer**
Elektronischer Temperaturregler zur Steuerung der
Elektro-Lufterhitzer ERH, DRH.
Mit eingebautem Fühler zur Messung der Raumtemperatur.
Wahlweise Regelung der Zuluft- oder Raumtemperatur
möglich.
Triac-Regler mit Pulspaket-Steuerung.
Pulsperiode: 60s.
Nachtabsenkung um 0 K bis 10 K unter Solltemperatur
möglich.
DTL 16 P: Mit zusätzlichem Eingang zur Minimal- oder
Maximalbegrenzung der Zulufttemperatur. Dazu
Kombination mit Kanalfühler FL 30 P notwendig.
Zubehör: Kanalfühler FL 30 P zur Messung der
Lufttemperatur in Lüftungskanälen, Raumfühler FR 30 P
zur Messung in geschlossenen Räumen.
Technische Daten
Spannungsart : Drehstrom
Bemessungsspannung : 400 V
Netzfrequenz : 50 Hz / 60 Hz
Maximalbelastung : 16 A
Schutzart : IP 20
Einbauart : Aufputz
Gewicht : 0,3 kg
Breite : 93 mm
Höhe : 153 mm
Tiefe : 40 mm
Verpackungseinheit : 1 Stück
Sortiment : C
GTIN (EAN) : 4012799578253
Hersteller: MAICO
DTL 16 P Temperaturregelsystem
Artikelnummer: 0157.0825
Menge: 1,000 Stck

**10.1600 DTL 24 P Temperaturregelsystem Elektronischer Temperaturregler zur Steuerung der Elektro-Lufterhitzer**
Elektronischer Temperaturregler zur Steuerung der
Elektro-Lufterhitzer DHP.
Nachtabsenkung um 0 K bis 4 K unter Solltemperatur
möglich.
Triac-Regler mit Pulspaket-Steuerung.
Ansteuerung über 0 - 10 V möglich.
Zur Leistungserhöhung bis 30 kW DTL 2 P-L verwenden.
Technische Daten
Spannungsart : Drehstrom
Bemessungsspannung : 400 V
PMax : 16.500 W
Maximalbelastung : 24 A
Schutzart : IP 20
Einbauart : Aufputz
Gewicht : 1,6 kg
Breite : 200 mm
Höhe : 290 mm
Tiefe : 195 mm
Verpackungseinheit : 1 Stück
Sortiment : D
GTIN (EAN) : 4012799575863
Hersteller: MAICO
DTL 24 P Temperaturregelsystem
Artikelnummer: 0157.0586
Menge: 1,000 Stck

**10.1601 DTL 2 P- Leistungsplatine Zusätzliche Platine zum Einbau in elektronischen Temperaturregler DTL**
Zusätzliche Platine zum Einbau in elektronischen
Temperaturregler DTL 24 P für einen Leistungsbedarf von
16,5 kW bis 30 kW.
Technische Daten
Spannungsart : Drehstrom
Bemessungsspannung : 400 V
Gewicht : 0,025 kg
Breite : 60 mm
Höhe : 35 mm
Tiefe : 30 mm
Verpackungseinheit : 1 Stück
Sortiment : D
GTIN (EAN) : 4012799575870
Hersteller: MAICO
DTL 2 P-L Leistungsplatine
Artikelnummer: 0157.0587
Menge: 1,000 Stck

**10.1602 FL 30 P Kanalfühler Temperaturfühler zur Messung der Lufttemperatur in Lüftungskanälen. Ko**
Temperatursensor zur Messung der Lufttemperatur in
Luftkanälen.
Kombination mit ETL 16 P, DTL 16 P, DTL 24 P möglich.
Technische Daten
Schutzart : IP 20
Einbauort : Kanal
Material : Kunststoff
Gewicht : 0,1 kg
Breite : 220 mm
Höhe : 140 mm
Tiefe : 20 mm
Temperatur Einstellbereich : 0  C bis 30  C
Verpackungseinheit : 1 Stück
Sortiment : D
GTIN (EAN) : 4012799577805
Hersteller: MAICO
FL 30 P Kanalfühler
Artikelnummer: 0157.0780
Menge: 1,000 Stck

**10.1603 FR 30 P Raumfühler Temperaturfühler zur Messung der Lufttemperatur in geschlossenen Räume**
Temperaturfühler zur Messung der Lufttemperatur in
geschlossenen Räumen.
Kombination mit ETL 16 P, DTL 16 P, DTL 24 P möglich.
Technische Daten
Schutzart : IP 20
Einbauart : Aufputz
Material Gehäuse : Kunststoff
Farbe : reinweiß, ähnlich RAL 9010
Gewicht : 0,1 kg
Breite : 86 mm
Höhe : 86 mm
Tiefe : 30 mm
Temperatur Einstellbereich : 0  C bis 30  C
Verpackungseinheit : 1 Stück
Sortiment : D
GTIN (EAN) : 4012799577812
Hersteller: MAICO
FR 30 P Raumfühler
Artikelnummer: 0157.0781
Menge: 1,000 Stck

**10.1604 DRS Drehzahlregelsystem Drehzahlregelsystem zur Ansteuerung von Lüftungsgeräten/Ventilatoren**
Drehzahlregelsystem zur Ansteuerung von
Lüftungsgeräten/Ventilatoren bestehend aus:
1 elektronischen stufenlosen Drehzahlsteller (E-VSD)
1 Bedienpanel(CP-AQS) mit integrierter Multisensorik
( C /r. F. % / CO2 / VOC).
Technische Daten
Spannungsart : Wechselstrom
Bemessungsspannung : 220 V - 240 Vac
Netzfrequenz : 50 Hz / 60 Hz
Schutzart : IP X4
Gewicht : 0,63 kg
Breite : 142 mm
Höhe : 88 mm
Tiefe : 80 mm
Verpackungseinheit : 1 Stück
Sortiment : C
GTIN (EAN) : 4012799571889
Hersteller: MAICO
DRS Drehzahlregelsystem
Artikelnummer: 0157.0188
Menge: 1,000 Stck

**10.1605 LW 9 Luftstromwächter Luftstromwächter mit Fernfühler, Messbereich 1 m/s bis 20 m/s, AC 230**
Luftstromwächter zur Überwachung eines
Mindestvolumenstromes in Lüftungsanlagen.
Länge des Fühlerkabels: 2,5 m.
Wird die Fühlerleitung in Kabelkanälen verlegt, müssen
abgeschirmte Leitungen verwendet werden.
Der Fühler erfasst den Luftstrom und vergleicht ihn mit
dem eingestellten Sollwert des Steuergerätes.
Steuergerät: Einbau auf 35 mm Profilschiene.
Mit LED-Funktionsanzeige von Relaisausgang und
Nennspannung.
Wahlschalter für Arbeits- und Ruhestromfunktion.
Mit potenzialfreiem Ausgang über Wechsler, z.B. für
Betriebs- oder Störmeldungen.
Technische Daten
Min. Strömungsgeschwindigkeit : 1 m/s
Max. Strömungsgeschwindigkeit : 20 m/s
Bemessungsspannung : 230 V
Netzfrequenz : 50 Hz / 60 Hz
Maximalbelastung (induktive Last) : 2 A
Maximalbelastung (ohmsche Last) : 5 A
Schutzart : IP 10
Einbauort : Kanal
Gewicht : 0,3 kg
Breite : 35 mm
Höhe : 90 mm
Tiefe : 65 mm
Fördermitteltemperatur bei Nennstrom : -20  C bis 80  C
Umgebungstemperatur : 60  C
Verpackungseinheit : 1 Stück
Sortiment : D
GTIN (EAN) : 4012799577799
Hersteller: MAICO
LW 9 Luftstromwächter
Artikelnummer: 0157.0779
Menge: 1,000 Stck

**10.1606 NTC 15 Temperaturfühler Temperaturfühler mit Tülle für die Geräteabschaltung bei einer Zuluftt**
Temperaturfühler mit Tülle für die Geräteabschaltung
bei einer Zulufttemperatur unter 10  C bei Nutzung
eines Warmwasserregisters.
Fordert das Passivhausinstitut für den Schutz eines
optionalen Warmwasserregisters z. B. WRH 12-1 in der
Zuluft.
Zubehör für Lüftungsgerät mit Wärmerückgewinnung WS
170.
Technische Daten
Gewicht : 0,046 kg
Breite : 200 mm
Höhe : 80 mm
Tiefe : 100 mm
Verpackungseinheit : 1 Stück
Geeignet für Produkte : WS 170...
Sortiment : K
GTIN (EAN) : 4012799578338
Hersteller: MAICO
NTC 15 Temperaturfühler
Artikelnummer: 0157.0833
Menge: 1,000 Stck

**10.1607 FFT 30 K Feuchte- und Temperaturfühler Feuchte- und Temperaturfühler, Standard-Ausgangssignal 0...10 V**
Der Feuchte- und Temperaturfühler dient zur Messung der
relativen Feuchte sowie Temperatur in geschlossenen
Räumen und ist mit dem Standard-Ausgangssignal 0...10 V
ausgestattet.
Der Fühler wird mit bauseitigen Schrauben an der Wand
befestigt.
Zubehör: Sicherheitstransformator (230 V / 24 V)
bauseits beschaffen.
Technische Daten
Bemessungsspannung : 12...34 V AC/DC
Last : 10 kOhm - 100 kOhm
Schutzart : IP 30
Elektrischer Anschluss : Schraubenklemmen
Anschlussklemme Durchmesser : 0,75 mm
Messbereich relative Feuchte : 0 % - 98 %
Ausgang relative Feuchte : 0 V - 10 V
Material Gehäuse : ABS-Kunststoff
Farbe : reinweiß, ähnlich RAL 9010
Gewicht : 0,053 kg
Breite : 87,5 mm
Höhe : 87,5 mm
Tiefe : 30 mm
Messbereich Temperatur : 0  C bis 50  C
Ausgang Temperatur : 0 V bis 10 V
Verpackungseinheit : 1 Stück
Sortiment : K
GTIN (EAN) : 4012799571216
Hersteller: MAICO
FFT 30 K Feuchte- und Temperaturfühler
Artikelnummer: 0157.0121
Menge: 1,000 Stck

**10.1608 HY 230 Hygrostat Hygrostat zur Steuerung von Lüftungssystemen in Abhängigkeit der relat**
Der elektronische Hygrostat HY 230 bzw. HY 230 I dient
zur Entfeuchtung oder Befeuchtung von geschlossenen
Räumen. Er ist für sämtliche Wohnbereiche und
Gewerberäume geeignet, auch für Feuchträume wie z.B.
Badezimmer (Bei Installation bitte Schutzart beachten),
Wasch- und Trockenräume.
Der Hygrostat erfasst mit einem internen Sensor die
Raumfeuchtigkeit und schaltet abhängig vom
eingestellten Sollwert die Ventilatoren,
Wärmerückgewinnungsgeräte bzw. Be- oder
Entfeuchtungsgeräte ein und aus.
Der HY 230 bzw. HY 230 I wird entweder direkt auf eine
UP-Dose montiert oder über das Aufputz-Montageset APM
HY 230 an die Wand montiert.
Mit einem Dipschalter auf der Platine kann bei der
Inbetriebnahme die Betriebsart Entfeuchten
(Werkseinstellung) oder Befeuchten festgelegt werden.
Durch eine rote Leuchtdiode im Gehäuse wird der
Schaltzustand des Relais angezeigt.
Technische Daten
Spannungsart : Wechselstrom
Bemessungsspannung : 230 V
Ausgang : 230 V
Netzfrequenz : 50 Hz
Schutzart : IP 30
Messbereich relative Feuchte : 20 % - 80 %
Einbauart : Aufputz
Material : Kunststoff
Farbe : reinweiß, ähnlich RAL 9010
Gewicht : 0,1 kg
Breite : 71 mm
Höhe : 71 mm
Tiefe : 27 mm
Umgebungstemperatur : 0  C bis 50  C
Bedienelement : Außenliegend
Fühlertoleranz, relative Feuchte : 5 %
Schaltdifferenz, relative Feuchte : 2,5 %
Max. zulässiger Schaltstrom : 10 A / 4 A / cos = 1, 230
V AC / cos = 0,6, 230 V AC
Max. zulässiger Einschaltstrom : 16 A
Verpackungseinheit : 1 Stück
Sortiment : C
GTIN (EAN) : 4012799571261
Hersteller: MAICO
HY 230 Hygrostat
Artikelnummer: 0157.0126
Menge: 1,000 Stck

**10.1609 HY 230 I Hygrostat Hygrostat zur Steuerung von Lüftungssystemen in Abhängigkeit der relat**
Der elektronische Hygrostat HY 230 bzw. HY 230 I dient
zur Entfeuchtung oder Befeuchtung von geschlossenen
Räumen. Er ist für sämtliche Wohnbereiche und
Gewerberäume geeignet, auch für Feuchträume wie z.B.
Badezimmer (Bei Installation bitte Schutzart beachten),
Wasch- und Trockenräume.
Der Hygrostat erfasst mit einem internen Sensor die
Raumfeuchtigkeit und schaltet abhängig vom
eingestellten Sollwert die Ventilatoren,
Wärmerückgewinnungsgeräte bzw. Be- oder
Entfeuchtungsgeräte ein und aus.
Der HY 230 bzw. HY 230 I wird entweder direkt auf eine
UP-Dose montiert oder über das Aufputz-Montageset APM
HY 230 an die Wand montiert.
Mit einem Dipschalter auf der Platine kann bei der
Inbetriebnahme die Betriebsart Entfeuchten
(Werkseinstellung) oder Befeuchten festgelegt werden.
Durch eine rote Leuchtdiode im Gehäuse wird der
Schaltzustand des Relais angezeigt.
Technische Daten
Spannungsart : Wechselstrom
Bemessungsspannung : 230 V
Ausgang : 230 V
Netzfrequenz : 50 Hz
Schutzart : IP 30
Messbereich relative Feuchte : 20 % - 80 %
Einbauart : Aufputz
Material : Kunststoff
Farbe : reinweiß, ähnlich RAL 9010
Gewicht : 0,1 kg
Breite : 71 mm
Höhe : 71 mm
Tiefe : 27 mm
Umgebungstemperatur : 0  C bis 50  C
Bedienelement : Innenliegend
Fühlertoleranz, relative Feuchte : 5 %
Schaltdifferenz, relative Feuchte : 2,5 %
Max. zulässiger Schaltstrom : 10 A / 4 A / cos = 1, 230
V AC / cos = 0,6, 230 V AC
Max. zulässiger Einschaltstrom : 16 A
Verpackungseinheit : 1 Stück
Sortiment : C
GTIN (EAN) : 4012799571278
Hersteller: MAICO
HY 230 I Hygrostat
Artikelnummer: 0157.0127
Menge: 1,000 Stck

**10.1610 APM HY 2 Aufputz-Montageset Das Aufputz-Montageset ist für die Aufputzmontage von HY 230 und HY 23**
Für Aufputzmontage HY 230 und HY 230 I, wenn z.B. keine
UP-Dose vorhanden ist.
Lieferumfang: Ausgeliefert wird das Aufputz-Montageset
mit vier Schrauben, die für die Montage des
Zwischenrahmens und des HY-Gehäuseunterteils vorgesehen
sind.
Technische Daten
Einbaulage : waagerecht
Material : Kunststoff
Farbe : reinweiß, ähnlich RAL 9010
Gewicht : 0,04 kg
Breite : 80 mm
Höhe : 80 mm
Tiefe : 29 mm
Verpackungseinheit : 1 Stück
Sortiment : C
GTIN (EAN) : 4012799931591
Hersteller: MAICO
APM HY 230 Aufputz-Montageset
Artikelnummer: 0093.0159
Menge: 1,000 Stck

**10.1611 Rahmen A Aufputzrahmen Rahmen für den Hygrostat HY 230 und HY 230 I, wenn die Unterputzdose z**
Rahmen für die Hygrostate HY 230 und HY 230 I.
Kann verwendet werden, um den Rand von zu breiten
Unterputzdosen abzudecken.
Technische Daten
Einbauart : Aufputz
Material : Kunststoff
Farbe : reinweiß, ähnlich RAL 9010
Gewicht : 0,008 kg
Breite : 79 mm
Höhe : 79 mm
Tiefe : 11 mm
Verpackungseinheit : 1 Stück
Sortiment : C
GTIN (EAN) : 4012799931645
Hersteller: MAICO
Rahmen APM HY 230 Aufputzrahmen
Artikelnummer: 0093.0164
Menge: 1,000 Stck

**10.1612 HY 10 AP Hygrostat Hygrostat zur Steuerung von Lüftungssystemen in Abhängigkeit der relat**
Hygrostat zur Steuerung von Ventilatoren in
Abhängigkeit der relativen Luftfeuchte.
Maximalstrom (bei cos phi=1) 8 A bzw. (bei cos phi=0,6)
4 A.
Stufenloser Einstellbereich: 20 % bis 95 % relative
Luftfeuchte.
Feineinstellung im Komfortbereich bei 45 % bis 65 %
relative Luftfeuchte.
Schalthysterese: ca. 2 % relative Luftfeuchte.
Damit der angeschlossene Ventilator nicht
ununterbrochen läuft, wechselt der Hygrostat nach ca. 1
h in den Standby-Betrieb. Damit wird der Ventilator für
ca. 4 h abgeschaltet. Ist der Sollwert nach 4 h nicht
erreicht, wird der Ventilator wieder eingeschaltet.
Um in vermieteten oder öffentlichen Gebäuden zu
verhindern, dass der Feuchtigkeits-Sollwert unbefugt
verändert wird, kann auf der Geräteunterseite eine
Festwertregelung eingestellt werden. Der Sollwert steht
dann fest auf 60 % relative Luftfeuchte, unabhängig von
der Stellung des Drehknopfs auf der Gerätevorderseite.
Technische Daten
Spannungsart : Wechselstrom
Bemessungsspannung : 230 V
Netzfrequenz : 50 Hz
Schutzart : IP 20
Einbauart : Aufputz
Farbe : reinweiß, ähnlich RAL 9010
Gewicht : 0,1 kg
Breite : 81 mm
Höhe : 81 mm
Tiefe : 36 mm
Umgebungstemperatur : 0  C bis 50  C
Verpackungseinheit : 1 Stück
Sortiment : C
GTIN (EAN) : 4012799573586
Hersteller: MAICO
HY 10 AP Hygrostat
Artikelnummer: 0157.0358
Menge: 1,000 Stck

**10.1613 HY 10 UP Hygrostat Hygrostat zur Steuerung von Lüftungssystemen in Abhängigkeit der relat**
Hygrostat zur Steuerung von Ventilatoren in
Abhängigkeit der relativen Luftfeuchte.
Maximalstrom (bei cos phi=1) 8 A bzw. (bei cos phi=0,6)
4 A.
Stufenloser Einstellbereich: 20 % bis 95 % relative
Luftfeuchte.
Feineinstellung im Komfortbereich bei 45 % bis 65 %
relative Luftfeuchte.
Schalthysterese: ca. 2 % relative Luftfeuchte.
Damit der angeschlossene Ventilator nicht
ununterbrochen läuft, wechselt der Hygrostat nach ca. 1
h in den Standby-Betrieb. Damit wird der Ventilator für
ca. 4 h abgeschaltet. Ist der Sollwert nach 4 h nicht
erreicht, wird der Ventilator wieder eingeschaltet.
Um in vermieteten oder öffentlichen Gebäuden zu
verhindern, dass der Feuchtigkeits-Sollwert unbefugt
verändert wird, kann auf der Geräteunterseite eine
Festwertregelung eingestellt werden. Der Sollwert steht
dann fest auf 60 % relative Luftfeuchte, unabhängig von
der Stellung des Drehknopfs auf der Gerätevorderseite.
Technische Daten
Spannungsart : Wechselstrom
Bemessungsspannung : 230 V
Netzfrequenz : 50 Hz
Schutzart : IP 20
Einbauart : Unterputz
Farbe : reinweiß, ähnlich RAL 9010
Gewicht : 0,1 kg
Breite : 81 mm
Höhe : 81 mm
Tiefe : 17 mm
Umgebungstemperatur : 0  C bis 50  C
Verpackungseinheit : 1 Stück
Sortiment : C
GTIN (EAN) : 4012799573579
Hersteller: MAICO
HY 10 UP Hygrostat
Artikelnummer: 0157.0357
Menge: 1,000 Stck

**10.1614 SKD CO2-Sensor Sensor zur Messung der Kohlendioxid-Konzentration in der Raumluft, CO2**
CO2-Sensor zur Steuerung von Ventilatoren in
Abhängigkeit der CO2-Konzentration.
Optischer Sensor mittels Infrarotabsorbtion.
Mit 5 Leuchtdioden zur Anzeige der CO2-Konzentration.
Mit 0 V bis 10 V Ausgang zur Ausgabe der
CO2-Konzentration.
Mit 0 V bis 10 V Ausgang zur Ausgabe der Temperatur.
Nicht für sicherheitsrelevante Gasmessungen einsetzen.
Zubehör: Sicherheitstransformator (230 V / 24 V)
bauseits beschaffen.
Technische Daten
Bemessungsspannung : 14 V - 48 V DC / 16 V - 36 V AC
INenn : 0,02 A
IMax : 0,1 A
Schutzart : IP 20
Einbauort : Wand
Einbauart : Aufputz
Einbaulage : beliebig
Material Gehäuse : Kunststoff
Farbe : reinweiß, ähnlich RAL 9010
Gewicht : 0,1 kg
Breite : 79 mm
Höhe : 120 mm
Tiefe : 30 mm
Umgebungstemperatur : 10  C bis 40  C
CO2-Messbereich : 500 ppm - 2.000 ppm
Verpackungseinheit : 1 Stück
Sortiment : C
GTIN (EAN) : 4012799573456
Hersteller: MAICO
SKD CO2-Sensor
Artikelnummer: 0157.0345
Menge: 1,000 Stck

**10.1615 Trio CO2 CO2-Sensor Externer CO2-Sensor für dezentrale- und zentrale Lüftungsgeräte Trio**
Mit dem CO2-Sensor kann das Lüftungssystem nach dem
gemessenen CO2-Wert gesteuert werden.
Der Messbereich des Sensors liegt bei 0 - 2000 ppm.
Der Regelbereich werksseitig bei 600 - 1300 ppm.
Technische Daten
Sensor : extern
Farbe : reinweiß, ähnlich RAL 9010
Gewicht : 0,09 kg
Breite : 84,5 mm
Höhe : 84,5 mm
Tiefe : 25 mm
Umgebungstemperatur : 0  C bis 50  C
Verpackungseinheit : 1 Stück
Sortiment : K
GTIN (EAN) : 4012799991335
Hersteller: MAICO
Trio CO2 E CO2-Sensor
Artikelnummer: 0157.1505
Menge: 1,000 Stck

**10.1616 Trio CO2 CO2-Sensor Interner CO2-Sensor für dezentrale- und zentrale Lüftungsgeräte Trio**
Mit dem CO2-Sensor kann das Lüftungssystem nach dem
gemessenen CO2-Wert gesteuert werden.
Der Messbereich des Sensors liegt bei 0 - 2000 ppm.
Der Regelbereich werksseitig bei 600 - 1300 ppm.
Technische Daten
Sensor : intern
Farbe : grau
Gewicht : 0,03 kg
Breite : 44,5 mm
Höhe : 18 mm
Tiefe : 70 mm
Umgebungstemperatur : -40  C bis 70  C
Verpackungseinheit : 1 Stück
Sortiment : K
GTIN (EAN) : 4012799991304
Hersteller: MAICO
Trio CO2 I CO2-Sensor
Artikelnummer: 0157.1332
Menge: 1,000 Stck

**10.1617 EAQ 10/1 Luftqualitätsregler Sensor zur Messung der Luftqualität, 230 V**
Luftqualitätsregler zur Steuerung von Ventilatoren in
Abhängigkeit der Luftqualität.
Mit integriertem Luftqualitätssensor zur
Konzentrationsmessung verschiedener Gase und
Geruchsstoffe (z. B. Kohlenmonoxid, Methan,
Wasserstoff, Alkohol, Tabakrauch).
Stufenlose Einstellung der Empfindlichkeit mittels
Potentiometer möglich.
Voreinstellung erfolgt ab Werk.
Mit 2 Leuchtdioden zur Anzeige des Betriebszustands und
der Luftqualität.
Betriebsbereitschaft nach ca. 5 min.
Reaktionszeit: < 1 min.
Nachlaufzeit: 1 bis 3 min (abhängig vom
Verschmutzungsgrad).
Sicherheitshinweise:
EAQ 10/1 nicht für sicherheitstechnische Anwendungen
einsetzen.
Technische Daten
Spannungsart : Wechselstrom
Bemessungsspannung : 230 V
Maximalbelastung : 10 A
Schutzart : IP 30
Einbauort : Wand
Einbauart : Aufputz
Material Gehäuse : Kunststoff
Farbe : reinweiß, ähnlich RAL 9010
Gewicht : 0,2 kg
Breite : 126 mm
Höhe : 74 mm
Tiefe : 24 mm
Verpackungseinheit : 1 Stück
Sortiment : C
GTIN (EAN) : 4012799577775
Hersteller: MAICO
EAQ 10/1 Luftqualitätsregler
Artikelnummer: 0157.0777
Menge: 1,000 Stck

**10.1618 EAQ 10/2 Luftqualitätsregler Sensor zur Messung der Luftqualität für Lüftungsgeräte WS 170 L/..R..,**
VOC-Sensor zur Steuerung des Lüftungsgerätes in
Abhängigkeit der Luftqualität.
Mit integriertem Luftqualitätssensor zur
Konzentrationsmessung verschiedener Gase und
Geruchsstoffe (z. B. Kohlenmonoxyd, Methan,
Wasserstoff, Alkohol, Tabakrauch).
Metall-Oxyd-Sensor mit automatischer Kalibrierung.
Nur für den Anschluss an die WRG-Geräte WS 170 R../WS
170 L.., WS 170 KR../WS 170 KL.. und WR 600.
Sicherheitshinweise:
EAQ 10/2 nicht für sicherheitstechnische Anwendungen
einsetzen.
Technische Daten
Spannungsart : Wechselstrom/Gleichstrom
Bemessungsspannung : 12 V - 25 V AC oder 12 V - 36 V DC
Ausgangssignal : 0 V - 10 V
Schutzart : IP 30
Einbauort : Wand
Einbauart : Aufputz
Material Gehäuse : Kunststoff
Farbe : reinweiß, ähnlich RAL 9010
Gewicht : 0,058 kg
Breite : 72 mm
Höhe : 72 mm
Tiefe : 27 mm
Sensor-Messbereich : 800 ppm - 1.200 ppm -
CO2-Äquivalent
Verpackungseinheit : 1 Stück
Sortiment : C
GTIN (EAN) : 4012799578345
Hersteller: MAICO
EAQ 10/2 Luftqualitätsregler
Artikelnummer: 0157.0834
Menge: 1,000 Stck

**10.1619 EAQ 10/3 Luftqualitätsregler Sensor zur Messung der Luftqualität und der Luftfeuchte mit einem line**
Sensor zur Steuerung eines Lüftungsgerätes oder eines
Ventilators in Abhängigkeit der Luftqualität.
Mit integriertem Luftqualitätssensor zur
Konzentrationsmessung verschiedener Gase und
Geruchsstoffe (z. B. Kohlenmonoxyd, Methan,
Wasserstoff, Alkohol, Tabakrauch).
Metall-Oxyd-Sensor mit automatischer Kalibrierung,
Aufwärmzeit 2 min.
Mit integriertem potentialfreiem Kontakt (VOC und
Feuchte).
Mit potentialfreiem Relais (Schließer) mit max. 36 VDC
/ 0,5 A.
Einstellbereich Relais: VOC: 800 - 1800 ppm (ca. 1300
ppm Auslieferzustand), Rel. Feuchte: 30 - 70 % r.F.
(ca. 50 % r.F. Auslieferzustand).
0 - 10 Volt Ausgang.
Für den Anschluss an die Geräte WS 170 KBR../WS 170
KBL.., WR 310/WR 410, WS 320 und WS 470.
Sicherheitshinweise:
EAQ 10/3 nicht für sicherheitstechnische Anwendungen
einsetzen.
Technische Daten
Spannungsart : Wechselstrom/Gleichstrom
Bemessungsspannung : 12 V - 25 V AC oder 12 V - 35 V DC
Ausgangssignal : 0 V - 10 V
IMax : 14 mA (bei 24 V, IMax Relais 0,5 A 36 VAC/VDC)
Maximalbelastung : 0,5 A
Schutzart : IP 30
Elektrische Steckverbindung : Stecker mit
Schraubklemmen für 0,25... 1,5 mm2
Schaltpunkt VOC : 1.300 ppm / CO2-Äquivalent +/- 500
ppm einstellbar
Schaltpunkt Feuchte : 50 % / relative Feuchte +/- 20
r.F. einstellbar
Messbereich relative Feuchte : 5 % - 95 %
Einbauort : Wand
Einbauart : Aufputz
Material Gehäuse : Kunststoff
Farbe : reinweiß, ähnlich RAL 9010
Gewicht : 0,078 kg
Breite : 80 mm
Höhe : 80 mm
Tiefe : 25 mm
Umgebungstemperatur : 0  C bis 50  C
Sensor-Messbereich : 450 ppm - 2.000 ppm -
CO2-Äquivalent
Verpackungseinheit : 1 Stück
Sortiment : K
GTIN (EAN) : 4012799578291
Hersteller: MAICO
EAQ 10/3 Luftqualitätsregler
Artikelnummer: 0157.0829
Menge: 1,000 Stck

**10.1620 Trio VOC Luftqualitätsregler Externer VOC-Sensor für dezentrale- und zentrale Lüftungsgeräte Trio**
Der VOC Sensor steuert das Lüftungssystem nach
vorhandenen flüchtigen organischen Verbindungen.
Der Messbereich des Sensors liegt bei 0 - 100 %.
Der Regelbereich werksseitig bei 30 - 100 %.
Technische Daten
Bemessungsspannung : 24 V AC / DC
Elektrischer Anschluss : Schraubenklemmen
Sensor : extern
Gewicht : 0,07 kg
Breite : 82 mm
Höhe : 82 mm
Tiefe : 25 mm
Verpackungseinheit : 1 Stück
Sortiment : K
GTIN (EAN) : 4012799991380
Hersteller: MAICO
Trio VOC E Luftqualitätsregler
Artikelnummer: 0157.1510
Menge: 1,000 Stck

**10.1621 Trio VOC Luftqualitätsregler Interner VOC-Sensor für dezentrale- und zentrale Lüftungsgeräte Trio**
Der VOC Sensor steuert das Lüftungssystem nach
vorhandenen flüchtigen organischen Verbindungen (Abk.:
VOCs nach volatile organic compounds).
Der Messbereich des Sensors liegt bei 0 - 100% (bezogen
auf das Kalibriergas).
Regelbereich werkseitig bei 30-100%.
Technische Daten
Bemessungsspannung : 24 V
Elektrischer Anschluss : Schraubenklemmen
Sensor : intern
Breite : 82 mm
Höhe : 54 mm
Tiefe : 25 mm
Verpackungseinheit : 1 Stück
Sortiment : K
GTIN (EAN) : 4012799991175
Hersteller: MAICO
Trio VOC I Luftqualitätsregler
Artikelnummer: 0157.1483
Menge: 1,000 Stck

**10.1622 SGS Schadgassensor Sensor zur Alarmierung von Schadgasen wie Narkosegas oder Methan-, Pro**
Die Narkosegas-, die Methan-, Propan- und
Butan-Konzentration werden permanent durch einen
hochwertigen Gas-Sensor gemessen.
In einem Narkosegas- und Gasalarmfall wird optisch
(rote Alarmanzeige) und akustisch (lautstarke
Signalhupe) gewarnt.
Relaisausgang 1A/30V DC, potentialfreier Kontakt, um
ein Ausgangssignal auszulösen.
Technische Daten
Bemessungsspannung : 12 V DC (-10% / +20%)
IMax : 90 mA / 145 mA
Schutzart : IP 20
Einbauort : WS-Geräte
Einbaulage : beliebig
Material Gehäuse : Kunststoff
Farbe : weiß
Gewicht : 0,222 kg
Breite : 115 mm
Höhe : 90 mm
Tiefe : 30 mm
Umgebungstemperatur : -10  C bis 40  C
Verpackungseinheit : 1 Stück
Geeignet für Produkte : Trio, WS 160 Flat KET / KBET /
KBZET, WS 170..., WS 300Flat, WS 320..., WS 470...
Sortiment : C
GTIN (EAN) : 4012799992196
Hersteller: MAICO
SGS Schadgassensor
Artikelnummer: 0093.1323
Menge: 1,000 Stck

**10.1623 DS 500 Differenzdruck Messumformer Drucktransmitter im Kunststoffgehäuse zum Einsatz in Luft und nicht ag**
Drucktransmitter im Kunststoffgehäuse zum Einsatz in
Luft und nicht aggresiven Gasen.
Ausgangssignal kann zwischen 0-10 V
(Auslieferungszustand) und 4-20 mA ausgewählt werden.
Ansprechzeit ebenfalls wählbar: 1 s
(Auslieferungszustand) oder 100 ms.
Lieferumfang:
1 x Drucktransmitter
2 x Drucksonden aus Kunststoff
1 x 2 m PVC-Schlauch
Technische Daten
Max. Überdruck : 20 kPa
Arbeitsbereich : 0 - 500 Pa / 0 - 1000 Pa
Spannungsart : Gleichstrom
Bemessungsspannung : 18 V - 30 V DC
Ausgangssignal : 0 V - 10 V
Schutzart : IP 54
Gewicht : 0,16 kg
Breite : 130 mm
Höhe : 130 mm
Tiefe : 56 mm
Verpackungseinheit : 1 Stück
Sortiment : C
GTIN (EAN) : 4012799571186
Hersteller: MAICO
DS 500 Differenzdruck Messumformer
Artikelnummer: 0157.0118
Menge: 1,000 Stck

**10.1624 DW 1000 Differenzdruckwächter Differenzdruckwächter zur Überwachung von Filtern, Ventilatoren und Sy**
Differenzdruckwächter zur Überwachung von Filter-,
Ventilatoren- und Systemdruck in lüftungstechnischen
Anlagen.
Umschaltkontakt für Schaltstrom max. 5 A, 250 V AC und
0,8 A für induktive Lasten oder 2 A, 30 V DC.
Sollwertbereich: 100 Pa bis 1000 Pa.
Medium: Luft und nicht-aggressive Gase.
Elektroanschluss mit Kabelverschraubung PG 11 und
Schraubklemmen.
Verpackungseinheit: Druckschalter mit Schlauchstutzen,
Einstellskala in mbar, Montagewinkel, 2 m
Schlauch-Anschlussset.
Zubehör für Luftfilter TFE und TFP.
Sicherheitshinweise:
Kondenswasser und Eis am Differenzdruckwächter
vermeiden.
Technische Daten
Schutzart : IP 54
Einbaulage : senkrecht
Gewicht : 0,2 kg
Breite : 125 mm
Höhe : 103 mm
Tiefe : 89,4 mm
Umgebungstemperatur : 85  C
Verpackungseinheit : 1 Stück
Sortiment : D
GTIN (EAN) : 4012799577522
Hersteller: MAICO
DW 1000 Differenzdruckwächter
Artikelnummer: 0157.0752
Menge: 1,000 Stck

**10.1625 E-SM EnOcean-Steckmodul Das Kommunikationsmodul E-SM ermöglicht eine Ansteuerung des Lüftungsg**
Das Kommunikationsmodul ermöglicht eine Ansteuerung des
Lüftungsgeräts mit dem Funkstandard EnOcean.
Nach Aufbringen des Steckmoduls auf der Basisplatine
können z.B. diesbzgl. Funksensoren und
Funk-Bedieneinheiten an der Steuerung eingelernt
werden.
Für zentrale Lüftungsgeräte Trio, WS 160 Flat, WS 170
KBR../WS 170 KBL.., WR 310/WR 410, WS 320 und WS 470.
Die Daten werden im Frequenzband 868,3 MHz übertragen.
Ausschließlich nachfolgende EnOcean Equipment Profiles
(EEP) werden vom Steckmodul E-SM unterstützt:
Feuchte-Temperatur | Afriso | EEP A5-04-01
Feuchte-Temperatur | Thermokon | EEP A5-04-01
CO2-Temperatur | Afriso | EEP A5-09-08
CO2-Temperatur | Thermokon | EEP A5-09-04
Wandsender 4-Kanal | PEHA | EEP F6-02-01
Technische Daten
Bemessungsspannung : 12 V DC
Gewicht : 0,121 kg
Breite : 54 mm
Höhe : 39 mm
Tiefe : 47 mm
Verpackungseinheit : 1 Stück
Geeignet für Produkte : Trio, WS 160 Flat, WS 320...,
WS 470..., WR 310, WR 410
Sortiment : K
GTIN (EAN) : 4012799925569
Hersteller: MAICO
E-SM EnOcean-Steckmodul
Artikelnummer: 0092.0556
Menge: 1,000 Stck

**10.1626 K-SM KNX-Steckmodul Das K-SM wird auf der Basisplatine aufgesteckt. Durch dieses Modul wir**
Das K-SM wird auf der Basisplatine aufgesteckt.
Durch dieses Modul wird dann die Einbindung der
Gerätesteuerung in ein KNX-System ermöglicht (z.B.
Gebäudeleittechnik).
Für zentrale Lüftungsgeräte Trio, WS 160 Flat, WS 170
KBR../WS 170 KBL.., WR 310/WR 410, WS 320 und WS 470.
Technische Daten
Bemessungsspannung : 12 V DC
Gewicht : 0,071 kg
Breite : 54 mm
Höhe : 39 mm
Tiefe : 48 mm
Verpackungseinheit : 1 Stück
Geeignet für Produkte : Trio, WS 160 Flat, WS 320...,
WS 470..., WR 310, WR 410
Sortiment : K
GTIN (EAN) : 4012799925576
Hersteller: MAICO
K-SM KNX-Steckmodul
Artikelnummer: 0092.0557
Menge: 1,000 Stck

**10.1627 ZP 1 Zusatzplatine Zusatzplatine für zentrale Lüftungsgeräte WS 160 Flat, WS 170 KBR../WS**
Die Zusatzplatine ZP 1 dient als Ansteuerung optionaler
Komponenten, z.B.
zur Ansteuerung einer 3-Wege-Klappe für
Luft-Erdwärmetauscher
zur Ansteuerung einer geregelten Pumpe für einen
Sole-Erdwärmetauscher
zur Ansteuerung einer Luftklappe einer Zonenregelung
als Schaltkontakt-Verwendung für externes
Nachheizregister
Der Kommunikationsaufbau Basisplatine/ZP 1 erfolgt über
das im Lieferumfang befindliche Modularkabel RJ 12.
Über den auf der ZP 1 befindlichen Dip-Schalter kann
die gewünschte Funktion ausgewählt werden.
Für zentrale Lüftungsgeräte WS 160 Flat, WS 170
KBR../WS 170 KBL.., WR 310/WR 410, WS 320 und WS 470.
Technische Daten
Gewicht : 0,086 kg
Breite : 71 mm
Höhe : 77 mm
Tiefe : 83 mm
Verpackungseinheit : 1 Stück
Geeignet für Produkte : WS 160 Flat, WS 170 KB.., WS
320, WS 470, WR 310, WR 410
Sortiment : K
GTIN (EAN) : 4012799925545
Hersteller: MAICO
ZP 1 Zusatzplatine
Artikelnummer: 0092.0554
Menge: 1,000 Stck

**10.1628 ZP 2 Zusatzplatine Zusatzplatine für zentrale Lüftungsgeräte WS 160 Flat, WS 170 KBR../WS**
Die Zusatzplatine ZP 2 dient zur Ansteuerung optionaler
Komponenten, z.B.
für die Realisierung der oft sehr sinnvollen
Druckkonstanz der Gleichstrom-Ventilatoren
für die differenzdruckgesteuerte Filterüberwachung.
Der Kommunikationsaufbau Basisplatine/ ZP 2 erfolgt
über das im Lieferumfang befindliche Modularkabel RJ
12.
Über den auf der ZP 2 befindlichen Dip-Schalter kann
die gewünschte Funktion ausgewählt werden.
Mit auf der Platine integriertem Differenzdruckwächter.
Die Druckschläuche sind im Lieferumfang enthalten.
Für zentrale Lüftungsgeräte WS 160 Flat, WS 170
KBR../WS 170 KBL.., WR 310/WR 410, WS 320 und WS 470.
Technische Daten
Gewicht : 0,068 kg
Breite : 63 mm
Höhe : 43 mm
Tiefe : 79 mm
Verpackungseinheit : 1 Stück
Geeignet für Produkte : WS 160 Flat, WS 170 KB.., WS
320, WS 470, WR 310, WR 410
Sortiment : K
GTIN (EAN) : 4012799925552
Hersteller: MAICO
ZP 2 Zusatzplatine
Artikelnummer: 0092.0555
Menge: 1,000 Stck

**10.1629 ZM 11 Montageplatte Montageplatte zum Einbau von Kleinraumventilatoren ECA 100 .. in recht**
Montageplatte zum Einbau von
MAICO-Kleinraumventilatoren in rechteckige
Schachtöffnungen.
Anpassung an beliebiges Wanddekor (z. B. Tapete)
möglich.
Technische Daten
Einbauort : Kanal
Einbauart : Aufputz
Material : Kunststoff
Farbe : verkehrsweiß, ähnlich RAL 9016
Gewicht : 0,1 kg
Geeignet für Nennweite : 100 mm
Breite : 160 mm
Höhe : 275 mm
Tiefe : 3 mm
Verpackungseinheit : 1 Stück
Sortiment : A
GTIN (EAN) : 4012799596967
Hersteller: MAICO
ZM 11 Montageplatte
Artikelnummer: 0059.0696
Menge: 1,000 Stck

**10.1630 ECA-DR Distanzrahmen Distanzrahmen für Kleinraumventilatoren ECA 100 ipro**
Distanzrahmen für den Anschluss von
Kleinraumventilatoren der Gruppe ECA 100 ipro.
Verwendung eines Rahmens macht die Kabelverlegung
Aufputz bei ECA 100 ipro... Geräten möglich.
Durch die Verwendung des ECA-DR lässt sich der
Kleinraumventilator ohne Überstand auch in
Flachkanal-Winkelstücke einbauen.
Nicht an Fenstern oder Verbundgläsern montieren.
Lieferumfang: Abstandshalter mit 3 Distanzrahmen, 4
Holzschrauben 100 mm, 4 Dübel, 3 Schrauben zur
Ventilatorbefestigung und Montageanleitung.
Technische Daten
Einbauort : Wand / Decke
Material : Kunststoff
Farbe : verkehrsweiß, ähnlich RAL 9016
Gewicht : 0,26 kg
Breite : 153 mm
Höhe : 153 mm
Tiefe : 75 mm
Verpackungseinheit : 1 Stück
Sortiment : A
GTIN (EAN) : 4012799925507
Hersteller: MAICO
ECA-DR Distanzrahmen
Artikelnummer: 0092.0550
Menge: 1,000 Stck

**10.1631 ECA-AH Abstandshalter Abstandshalter für Kleinraumventilatoren ECA 100. Für Nachfolgemodelle**
Abstandshalter für den Anschluss von
Kleinraumventilatoren der Gruppe ECA 100. Für ECA piano
oder Nachfolgemodelle ECA 100 ipro.. muss der
Abstandshalter bauseits angepasst werden.
Durch die Verwendung des ECA-AH lässt sich der
Kleinraumventilator ohne Überstand auch in
Flachkanal-Winkelstücke einbauen.
Nicht an Fenstern oder Verbundgläsern montieren.
Lieferumfang: Abstandshalter mit 4 Distanzelementen, 2
Holzschrauben 80 mm.
Technische Daten
Einbauort : Wand / Decke
Material : Kunststoff
Farbe : weiß
Gewicht : 0,2 kg
Breite : 151 mm
Höhe : 151 mm
Tiefe : 56 mm
Verpackungseinheit : 1 Stück
Sortiment : A
GTIN (EAN) : 4012799924869
Hersteller: MAICO
ECA-AH Abstandshalter
Artikelnummer: 0092.0486
Menge: 1,000 Stck

**10.1632 ECA15-EM Distanzrahmen Distanzstück zur Montage von Kleinraumventilatoren ECA 150 .. in quadr**
Distanzstück zur Montage von Ventilatoren ECA 150 ipro
in quadratische Wandhülsen WH 16 der früheren
Ventilatoren EMA 16, EMA 17 und EMA 18.
Technische Daten
Einbauort : Wand / Decke
Material : Hartschaum
Farbe : schwarz
Gewicht : 0,03 kg
Breite : 185 mm
Höhe : 185 mm
Tiefe : 60 mm
Verpackungseinheit : 1 Stück
Sortiment : A
GTIN (EAN) : 4012799922513
Hersteller: MAICO
ECA15-EMA16 Distanzrahmen
Artikelnummer: 0092.0251
Menge: 1,000 Stck

**10.1633 Kabel 6 Sensorkabel für AKE 100/150 Optionales Sensorverbindungskabel für die Kleinraumventilatoren AKE, f**
Optionales Sensorverbindungskabel für die
Kleinraumventilatoren AKE, falls das serienmäßige Kabel
(1 m) zu kurz sein sollte.
Technische Daten
Gewicht : 0,043 kg
Länge : 6 m
Breite : 190 mm
Höhe : 100 mm
Tiefe : 150 mm
Verpackungseinheit : 6 m
Sortiment : A
GTIN (EAN) : 4012799575887
Hersteller: MAICO
Kabel 6 m Sensorkabel für AKE 100/150
Artikelnummer: 0157.0588
Menge: 1,000 Stck

**10.1634 ER-UPM Montagehalter Montagehalter für Unterputzgehäuse ER GH und ER-UP..**
Montagehalter zum Einbau von Unterputzgehäuse ER-GH und
ER-UP.. an Wänden, Decken oder in Schächten.
Mit 2 unterschiedlichen Langlöchern (5mm / 8mm) zur
exakten Justierung der Ventilatorgehäuse per
Hammerkopfschraube oder Montageschrauben.
Verpackungseinheit:
2 L-förmige Winkelbleche
4 Montageschrauben.
Technische Daten
Material : Stahlblech, verzinkt
Gewicht : 0,4 kg
Breite : 350 mm
Höhe : 45 mm
Tiefe : 55 mm
Verpackungseinheit : 1 Stück
Sortiment : B
GTIN (EAN) : 4012799932772
Hersteller: MAICO
ER-UPM Montagehalter
Artikelnummer: 0093.0277
Menge: 1,000 Stck

**10.1635 ER-MR EC Mauerrahmen Mauerrahmen für zu tief eingeputzte Gehäuse, um das Ansaugen von Luft**
Mauerrahmen für zu tief eingeputzte Gehäuse, um das
Ansaugen von Luft aus dem Schacht zu verhindern.
Kombination mit ER GH Gehäuse möglich.
Aus individuell kürzbaren zementgebundenen
Polystyrolbauplatten.
Kürzbare Tiefe: von 75 mm bis 15 mm.
Mit 55/80 mm langer Schraube.
Technische Daten
Einbauart : Unterputz
Material : Polystyrol, zementgebunden
Farbe : grau
Gewicht : 0,264 kg
Breite : 265 mm
Höhe : 265 mm
Tiefe : 75 mm
Verpackungseinheit : 1 Stück
Sortiment : B
GTIN (EAN) : 4012799927655
Hersteller: MAICO
ER-MR EC Mauerrahmen
Artikelnummer: 0192.0765
Menge: 1,000 Stck

**10.1636 ER-RPK Replacement Kit Replacement Kit für Ventilatoreinsatz ER EC. Ermöglicht den abwärtskom**
Das Replacement Kit ermöglicht den abwärtskompatiblen
Einbau des Ventilatoreinsatzes ER EC in Bestandsgehäuse
ER - UP/G, ER - UPD und ER - UPB...
Bestehend aus Bodendichtung, Blindstopfen,
Ausblasadapter, Adapterplatine mit Schraube und
Zentralschraube.
Technische Daten
Einbauort : Ventilatoreinsatz ER EC und Bestandsgehäuse
ER - UP/G, ER - UPD und ER - UPB..
Gewicht : 0,073 kg
Breite : 210 mm
Höhe : 80 mm
Tiefe : 205 mm
Verpackungseinheit : 1 Set
Geeignet für Produkte : ER EC
Sortiment : B
GTIN (EAN) : 4012799992332
Hersteller: MAICO
ER-RPK Replacement Kit
Artikelnummer: 0093.1563
Menge: 1,000 Stck

**10.1637 UPM 60/1 Montagehalter Montagehalter für Unterputzgehäuse ER GH und ER-UP..**
Montagehalter zum Einbau von Unterputzgehäuse ER-GH und
ER-UP.. an Wänden, Decken oder in Schächten.
Mit Langlöchern zur exakten Justierung der
Ventilatorgehäuse.
Verpackungseinheit:
2 L-förmige Winkelbleche
4 Montageschrauben.
Technische Daten
Material : Stahlblech
Gewicht : 0,5 kg
Breite : 40 mm
Höhe : 350 mm
Tiefe : 50 mm
Verpackungseinheit : 1 Stück
Sortiment : B
GTIN (EAN) : 4012799180104
Hersteller: MAICO
UPM 60/100 Montagehalter
Artikelnummer: 0018.0010
Menge: 1,000 Stck

**10.1638 ER-AR Abdeckrahmen Abdeckrahmen für Unterputzgehäuse ER-UP.. bei zu großem Fugenspalt**
Abdeckrahmen für alle ER-UP... Gehäuse.
Überdeckt Fuge zwischen Unterputzgehäuse und
Wandfliesen.
Verhindert unschönen Spalt um das Unterputzgehäuse.
Lieferumfang:
Abdeckrahmen
Befestigungsschraube
Technische Daten
Einbau : innen
Einbauart : Aufputz
Material : Kunststoff
Farbe : verkehrsweiß, ähnlich RAL 9016
Gewicht : 0,2 kg
Breite : 280 mm
Höhe : 280 mm
Tiefe : 50 mm
Verpackungseinheit : 1 Stück
Sortiment : B
GTIN (EAN) : 4012799598992
Hersteller: MAICO
ER-AR Abdeckrahmen
Artikelnummer: 0059.0899
Menge: 1,000 Stck

**10.1639 DR 60/10 Distanzrahmen Distanzrahmen für zu flach eingeputzte Unterputzgehäuse ER-UP..**
Distanzrahmen für zu flach eingeputzte Unterputzgehäuse
ER-UP...
Maximale Tiefe: 20 mm.
Distanzrahmen zwischen Wand und Innenabdeckung
einsetzen.
Technische Daten
Einbauart : Aufputz
Material : Kunststoff
Farbe : verkehrsweiß, ähnlich RAL 9016
Gewicht : 0,1 kg
Breite : 253 mm
Höhe : 253 mm
Tiefe : 30 mm
Verpackungseinheit : 1 Stück
Sortiment : B
GTIN (EAN) : 4012799599289
Hersteller: MAICO
DR 60/100 Distanzrahmen
Artikelnummer: 0059.0928
Menge: 1,000 Stck

**10.1640 ER-MR Mauerrahmen Mauerrahmen für zu tief eingeputzte Gehäuse, um das Ansaugen von Luft**
Mauerrahmen für zu tief eingeputzte Gehäuse, um das
Ansaugen von Luft aus dem Schacht zu verhindern.
Kombination mit allen ER-UP... Gehäusen möglich.
Aus 2 ineinander verschiebbaren Blechrahmen.
Einstellbare Tiefe: 60 mm bis 90 mm.
Mit 100 mm langer Schraube.
Technische Daten
Einbauart : Unterputz
Material : Stahlblech
Farbe : verzinkt
Gewicht : 0,8 kg
Breite : 230 mm
Höhe : 230 mm
Tiefe : 60 mm
Verpackungseinheit : 1 Stück
Sortiment : B
GTIN (EAN) : 4012799180241
Hersteller: MAICO
ER-MR Mauerrahmen
Artikelnummer: 0018.0024
Menge: 1,000 Stck

**10.1641 ER-ZR Zweitraumabsaugung Zweitraum-Anschlussset zur Kombination mit Ventilatoreinsatz ER 100..**
Zweitraum-Anschlussset mit Montagestutzen, Innengitter
und Filter.
Laut DIN 18017-3 mit den nachfolgenden Typen
kombinierbar: ER 100, ER 100 VZ, ER 100 VZ 15,
ER 100 VZC, ER 100 G, ER 100 I oder ER 100 D.
Zubehör: Ersatz-Luftfilter ZRF.
Technische Daten
Luftrichtung : Entlüftung
Einbauort : Wand
Material : Kunststoff
Farbe : verkehrsweiß, ähnlich RAL 9016
Gewicht : 0,2 kg
Filterklasse : G2
Breite : 150 mm
Höhe : 150 mm
Tiefe : 100 mm
Umgebungstemperatur : 60  C
Verpackungseinheit : 1 Stück
Sortiment : B
GTIN (EAN) : 4012799990314
Hersteller: MAICO
ER-ZR Zweitraumabsaugung
Artikelnummer: 0093.1025
Menge: 1,000 Stck

**10.1642 ER-AS Absaugstutzen Absaugstutzen für WC-Sitzentlüftung zur Kombination mit Unterputzgehäu**
Absaugstutzen zu Unterputzgehäuse ER GH, ER-UPD und
ER-UP/G für WC-Sitzentlüftung. Gleichzeitige Entlüftung
des Raumes und Absaugung am WC-Sitz.
Voraussetzung: Spülrohr des UP-Spülkastens ist mit
einem Abzweigstück DN 70 ausgestattet.
Verbindung vom Spülrohr zum Ventilator HT DN 70,
dadurch geringe Luftgeschwindigkeiten und effektive,
zugfreie Absaugung.
Kombination mit ER EC, ER 60 oder ER 100.
Empfehlung für den Spülkasten: Fabr. TECE, TECEprofil
Universalmodul für WC mit TECE-Spülkasten, mit
Anschluss für Geruchsabsaugung. TECE-Best.-Nr:
9.300.003, www.tece.de, Tel.: 0 25 72 / 928-0
Technische Daten
Luftrichtung : Entlüftung
Einbauort : Wand
Material : Kunststoff
Farbe : schwarz
Gewicht : 0,1 kg
Breite : 83 mm
Höhe : 83 mm
Tiefe : 80 mm
Umgebungstemperatur : 60  C
Verpackungseinheit : 1 Stück
Sortiment : B
GTIN (EAN) : 4012799939283
Hersteller: MAICO
ER-AS Absaugstutzen
Artikelnummer: 0093.0928
Menge: 1,000 Stck

**10.1643 ER-MO Moosgummigarnitur Moosgummigarnitur zur Schallentkopplung der Unterputzgehäuse ER GH, ER**
Moosgummigarnitur zur Schallentkopplung der
Unterputzgehäuse ER GH, ER-UP/G und ER-UPD von stark
resonanzfähigen, dünnen Decken oder Wänden.
Länge reicht für 2 Gehäuse.
Technische Daten
Material : Kunststoff
Gewicht : 0,1 kg
Länge : 2,2 m
Breite : 280 mm
Höhe : 180 mm
Tiefe : 280 mm
Verpackungseinheit : 1 Stück
Sortiment : B
GTIN (EAN) : 4012799923619
Hersteller: MAICO
ER-MO Moosgummigarnitur
Artikelnummer: 0092.0361
Menge: 1,000 Stck

**10.1644 ER-SE UP Schalldämmelement Schalldämmelement für Einzelentlüftungssystem ER**
Dient als Schalldämpfer und reduziert die
Schallemission.
ER-SE UP: zum Nachrüsten für alle ER-Geräte
ER-SE AP: zum Nachrüsten für alle ER-AP und
ER-APB-Geräte.
Einfach zu montieren.
Baustoffklasse B1.
Technische Daten
Einbauort : Gehäuse
Einbauart : Unterputz
Material : Melaminharzschaum
Farbe : grau
Gewicht : 0,017 kg
Breite : 220 mm
Höhe : 220 mm
Tiefe : 60 mm
Einfügungsdämpfung bei 63 Hz :
Einfügungsdämpfung bei 125 Hz :
Einfügungsdämpfung bei 250 Hz :
Einfügungsdämpfung bei 500 Hz :
Einfügungsdämpfung bei 1 kHz :
Einfügungsdämpfung bei 2 kHz :
Einfügungsdämpfung bei 4 kHz :
Einfügungsdämpfung bei 8 kHz :
Einfügungsdämpfung Gesamt : 2,5 dB
Einfügungsdämpfung Anmerkung : max. 3,5 dB
Verpackungseinheit : 1 Stück
Sortiment : B
GTIN (EAN) : 4012799926788
Hersteller: MAICO
ER-SE UP Schalldämmelement
Artikelnummer: 0192.0678
Menge: 1,000 Stck

**10.1645 ER-SE AP Schalldämmelement Schalldämmelement für Einzelentlüftungssystem ER-AP und ER-APB**
Dient als Schalldämpfer und reduziert die
Schallemission.
ER-SE UP: zum Nachrüsten für alle ER-Geräte
ER-SE AP: zum Nachrüsten für alle ER-AP und
ER-APB-Geräte.
Einfach zu montieren.
Baustoffklasse B1.
Technische Daten
Einbauort : Gehäuse
Einbauart : Aufputz
Material : Melaminharzschaum
Farbe : grau
Gewicht : 0,0116 kg
Breite : 220 mm
Höhe : 220 mm
Tiefe : 40 mm
Einfügungsdämpfung bei 63 Hz :
Einfügungsdämpfung bei 125 Hz :
Einfügungsdämpfung bei 250 Hz :
Einfügungsdämpfung bei 500 Hz :
Einfügungsdämpfung bei 1 kHz :
Einfügungsdämpfung bei 2 kHz :
Einfügungsdämpfung bei 4 kHz :
Einfügungsdämpfung bei 8 kHz :
Einfügungsdämpfung Gesamt : 1,5 dB
Einfügungsdämpfung Anmerkung : max. 3,5 dB
Verpackungseinheit : 1 Stück
Sortiment : B
GTIN (EAN) : 4012799926795
Hersteller: MAICO
ER-SE AP Schalldämmelement
Artikelnummer: 0192.0679
Menge: 1,000 Stck

**10.1646 ER-MS Montage-Set Montage-Set für Unterputzgehäuse ER GH bestehend aus Hammerkopfschraub**
Montage-Set für Unterputzgehäuse ER GH bestehend aus
Hammerkopfschraube mit Mutter und 90  Winkel.
Technische Daten
Material : Stahl, verzinkt
Gewicht : 0,11 kg
Breite : 30 mm
Höhe : 40 mm
Tiefe : 40 mm
Verpackungseinheit : 1 Stück
Sortiment : B
GTIN (EAN) : 4012799936039
Hersteller: MAICO
ER-MS Montage-Set
Artikelnummer: 0093.0603
Menge: 1,000 Stck

**10.1647 Centro-P Druckregelung Druckregelung mit integrierter Druckdose und Zeitschaltuhr für das Zen**
Centro-PT: mit integrierter Druckdose und
Zeitschaltuhr.
Merkmale:
Einsetzbar mit MAICO Zentralentlüftungssystem Centro.
Automatische Regelung des Unterdrucks bei verschiedenen
Betriebszuständen.
Über Phasenanschnitt wird die Motorspannung stufenlos
geregelt.
Nur für Einphasen-Asynchronmotoren, Schallgedämmte
Lüftungsbox ESR 16-2 bis ESR 40-2.
Robustes Kunststoffgehäuse.
Mit Klarsichtdeckel und Klemmenkasten.
LED-Anzeige grün: Betriebsbereit.
LED-Anzeige rot: Störung.
Anzeige des Istwertes Druck.
Anzeige der Motorspannung.
Mit Ein-Aus-Schalter.
Technische Daten
Bemessungsspannung Regelung : 230 V
Maximalbelastung : 8 A
Schutzart : IP 54
Netzzuleitung Ventilator : 3 x 1,5 mm2
Netzzuleitung Ventilator mit Motorschutz : 5 x 1,5 mm2
Netzzuleitung Regelung : 3 x 1,5 mm2
Zuleitung Druckdose : 2 x 2 x 0,6
Spannung am Ausgang : 0 - 230 V
Einbauort : Wand
Material Gehäuse : Kunststoff
Farbe : hellgrau
Gewicht : 1,5 kg
Breite : 220 mm
Höhe : 190 mm
Tiefe : 110 mm
Umgebungstemperatur : 40  C
Verpackungseinheit : 1 Stück
Sortiment : B
GTIN (EAN) : 4012799573999
Hersteller: MAICO
Centro-PT Druckregelung
Artikelnummer: 0157.0399
Menge: 1,000 Stck

**10.1648 Centro-P Druckregelung Druckregelung mit externer Druckdose und Zeitschaltuhr für das Zentral**
Centro-PTE: mit externer Druckdose und Zeitschaltuhr.
Merkmale:
Einsetzbar mit MAICO Zentralentlüftungssystem Centro.
Automatische Regelung des Unterdrucks bei verschiedenen
Betriebszuständen.
Über Phasenanschnitt wird die Motorspannung stufenlos
geregelt.
Nur für Einphasen-Asynchronmotoren, Schallgedämmte
Lüftungsbox ESR 16-2 bis ESR 40-2.
Robustes Kunststoffgehäuse.
Mit Klarsichtdeckel und Klemmenkasten.
LED-Anzeige grün: Betriebsbereit.
LED-Anzeige rot: Störung.
Anzeige des Istwertes Druck.
Anzeige der Motorspannung.
Mit Ein-Aus-Schalter.
Technische Daten
Bemessungsspannung Regelung : 230 V
Maximalbelastung : 8 A
Schutzart : IP 54
Netzzuleitung Ventilator : 3 x 1,5 mm2
Netzzuleitung Ventilator mit Motorschutz : 5 x 1,5 mm2
Netzzuleitung Regelung : 3 x 1,5 mm2
Zuleitung Druckdose : 2 x 2 x 0,6
Spannung am Ausgang : 0 - 230 V
Einbauort : Wand
Material Gehäuse : Kunststoff
Farbe : hellgrau
Gewicht : 1,7 kg
Breite x Höhe x Tiefe der Druckdose : 135 mm x 85 mm x
85 mm
Breite : 220 mm
Höhe : 190 mm
Tiefe : 110 mm
Umgebungstemperatur : 40  C
Verpackungseinheit : 1 Stück
Sortiment : B
GTIN (EAN) : 4012799574002
Hersteller: MAICO
Centro-PTE Druckregelung
Artikelnummer: 0157.0400
Menge: 1,000 Stck

**10.1649 Centro-P Druckschlauch Druckschlauch zur Druckregelung für das Zentralentlüftungssystem Centr**
Einsetzbar mit MAICO Zentralentlüftungssystem Centro.
Unterdruckschlauch zur Verbindung der Messlanze mit der
Druckdose.
Einfache Steckverbindung ohne Schellen.
Technische Daten
Material : Kunststoff
Farbe : blau
Gewicht : 0,2 kg
Innendurchmesser : 6 mm
Außendurchmesser : 8 mm
Länge : 5 m
Breite : 5.000 mm
Höhe : 8 mm
Tiefe : 8 mm
Umgebungstemperatur : 40  C
Verpackungseinheit : 1 Stück
Sortiment : B
GTIN (EAN) : 4012799924876
Hersteller: MAICO
Centro-PP Druckschlauch
Artikelnummer: 0092.0487
Menge: 1,000 Stck

**10.1650 ZD 31 Zubehör für Verbundfenster Einbaurahmen zur Montage von Fensterventilatoren in Verbundfenster**
Einbaurahmen zur Montage von Fensterventilatoren in
Verbundfenster.
Öffnen und Reinigen von Doppelfenstern möglich.
Äußerer Scheibenabstand 20 mm bis 40 mm.
Technische Daten
Einbauort : Fenster
Material : Metall
Gewicht : 0,4 kg
Geeignet für Nennweite : 315 mm
Breite : 378 mm
Höhe : 378 mm
Tiefe : 8 mm
Verpackungseinheit : 1 Stück
Sortiment : C
GTIN (EAN) : 4012799939160
Hersteller: MAICO
ZD 31 Zubehör für Verbundfenster
Artikelnummer: 0093.0916
Menge: 1,000 Stck

**10.1651 ZG 31 Zubehör für Glasbaustein-Wände Einbaurahmen zur Montage von Fensterventilatoren vor Glasbausteinwände**
Einbaurahmen zur Montage von Fensterventilatoren in
Glasbausteinwänden.
Bestehend aus Fensterkitt, Schrauben und Abdeckblech.
Scheibendicke bis 100 mm.
Technische Daten
Einbauort : Glasbaustein
Gewicht : 1,7 kg
Breite : 440 mm
Höhe : 440 mm
Tiefe : 1 mm
Verpackungseinheit : 1 Stück
Sortiment : C
GTIN (EAN) : 4012799931584
Hersteller: MAICO
ZG 31 Zubehör für Glasbaustein-Wände
Artikelnummer: 0093.0158
Menge: 1,000 Stck

**10.1652 SO 18 Dachsockel für Flachdächer Flachdachsockel zur Montage von Dachventilatoren, DN 180 mm**
Flachdachsockel zur Montage von Dachventilatoren.
Mit nicht brennbarer Schall- und Wärmedämmung.
Technische Daten
Material Gehäuse : Stahlblech, verzinkt
Gewicht : 8,5 kg
Geeignet für Nennweite : 180 mm
Breite : 820 mm
Höhe : 290 mm
Tiefe : 820 mm
Verpackungseinheit : 1 Stück
Sortiment : C
GTIN (EAN) : 4012799938873
Hersteller: MAICO
SO 18 Dachsockel für Flachdächer
Artikelnummer: 0093.0887
Menge: 1,000 Stck

**10.1653 SO 22 Dachsockel für Flachdächer Flachdachsockel zur Montage von Dachventilatoren, DN 224 mm**
Flachdachsockel zur Montage von Dachventilatoren.
Mit nicht brennbarer Schall- und Wärmedämmung.
Technische Daten
Material Gehäuse : Stahlblech, verzinkt
Gewicht : 9 kg
Geeignet für Nennweite : 224 mm
Breite : 860 mm
Höhe : 290 mm
Tiefe : 860 mm
Verpackungseinheit : 1 Stück
Sortiment : C
GTIN (EAN) : 4012799933588
Hersteller: MAICO
SO 22 Dachsockel für Flachdächer
Artikelnummer: 0093.0358
Menge: 1,000 Stck

**10.1654 SO 25 Dachsockel für Flachdächer Flachdachsockel zur Montage von Dachventilatoren, DN 250 mm**
Flachdachsockel zur Montage von Dachventilatoren.
Mit nicht brennbarer Schall- und Wärmedämmung.
Technische Daten
Material Gehäuse : Stahlblech, verzinkt
Gewicht : 9,6 kg
Geeignet für Nennweite : 250 mm
Breite : 900 mm
Höhe : 290 mm
Tiefe : 900 mm
Verpackungseinheit : 1 Stück
Sortiment : C
GTIN (EAN) : 4012799933601
Hersteller: MAICO
SO 25 Dachsockel für Flachdächer
Artikelnummer: 0093.0360
Menge: 1,000 Stck

**10.1655 SO 30 Dachsockel für Flachdächer Flachdachsockel zur Montage von Dachventilatoren, DN 300 mm**
Flachdachsockel zur Montage von Dachventilatoren.
Mit nicht brennbarer Schall- und Wärmedämmung.
Technische Daten
Material Gehäuse : Stahlblech, verzinkt
Gewicht : 10,7 kg
Geeignet für Nennweite : 300 mm
Breite : 970 mm
Höhe : 290 mm
Tiefe : 970 mm
Verpackungseinheit : 1 Stück
Sortiment : C
GTIN (EAN) : 4012799933618
Hersteller: MAICO
SO 30 Dachsockel für Flachdächer
Artikelnummer: 0093.0361
Menge: 1,000 Stck

**10.1656 SO 35 Dachsockel für Flachdächer Flachdachsockel zur Montage von Dachventilatoren, DN 355 mm**
Flachdachsockel zur Montage von Dachventilatoren.
Mit nicht brennbarer Schall- und Wärmedämmung.
Technische Daten
Material Gehäuse : Stahlblech, verzinkt
Gewicht : 11,3 kg
Geeignet für Nennweite : 355 mm
Breite : 1.010 mm
Höhe : 290 mm
Tiefe : 1.010 mm
Verpackungseinheit : 1 Stück
Sortiment : C
GTIN (EAN) : 4012799933625
Hersteller: MAICO
SO 35 Dachsockel für Flachdächer
Artikelnummer: 0093.0362
Menge: 1,000 Stck

**10.1657 SO 40 Dachsockel für Flachdächer Flachdachsockel zur Montage von Dachventilatoren, DN 400 mm**
Flachdachsockel zur Montage von Dachventilatoren.
Mit nicht brennbarer Schall- und Wärmedämmung.
Technische Daten
Material Gehäuse : Stahlblech, verzinkt
Gewicht : 12 kg
Geeignet für Nennweite : 400 mm
Breite : 1.050 mm
Höhe : 290 mm
Tiefe : 1.050 mm
Verpackungseinheit : 1 Stück
Sortiment : C
GTIN (EAN) : 4012799933632
Hersteller: MAICO
SO 40 Dachsockel für Flachdächer
Artikelnummer: 0093.0363
Menge: 1,000 Stck

**10.1658 SO 45 Dachsockel für Flachdächer Flachdachsockel zur Montage von Dachventilatoren, DN 450 mm**
Flachdachsockel zur Montage von Dachventilatoren.
Mit nicht brennbarer Schall- und Wärmedämmung.
Technische Daten
Material Gehäuse : Stahlblech, verzinkt
Gewicht : 20 kg
Geeignet für Nennweite : 450 mm
Breite : 1.140 mm
Höhe : 290 mm
Tiefe : 1.140 mm
Verpackungseinheit : 1 Stück
Sortiment : C
GTIN (EAN) : 4012799938743
Hersteller: MAICO
SO 45 Dachsockel für Flachdächer
Artikelnummer: 0093.0874
Menge: 1,000 Stck

**10.1659 SO 50 Dachsockel für Flachdächer Flachdachsockel zur Montage von Dachventilatoren, DN 500 mm**
Flachdachsockel zur Montage von Dachventilatoren.
Mit nicht brennbarer Schall- und Wärmedämmung.
Technische Daten
Material Gehäuse : Stahlblech, verzinkt
Gewicht : 22,7 kg
Geeignet für Nennweite : 500 mm
Breite : 1.200 mm
Höhe : 290 mm
Tiefe : 1.200 mm
Verpackungseinheit : 1 Stück
Sortiment : C
GTIN (EAN) : 4012799933649
Hersteller: MAICO
SO 50 Dachsockel für Flachdächer
Artikelnummer: 0093.0364
Menge: 1,000 Stck

**10.1660 SO 60 Dachsockel für Flachdächer Flachdachsockel zur Montage von Dachventilatoren, DN 600 mm**
Flachdachsockel zur Montage von Dachventilatoren.
Mit nicht brennbarer Schall- und Wärmedämmung.
Technische Daten
Material Gehäuse : Stahlblech, verzinkt
Gewicht : 25 kg
Geeignet für Nennweite : 600 mm
Breite : 1.240 mm
Höhe : 290 mm
Tiefe : 1.240 mm
Verpackungseinheit : 1 Stück
Sortiment : C
GTIN (EAN) : 4012799933656
Hersteller: MAICO
SO 60 Dachsockel für Flachdächer
Artikelnummer: 0093.0365
Menge: 1,000 Stck

**10.1661 SOK 18 Dachsockel für Flachdächer, kippbar Flachdachsockel zur Montage von Dachventilatoren, mit Kippvorrichtung**
Flachdachsockel zur Montage von Dachventilatoren.
Mit Kippvorrichtung zum Wegklappen des Ventilators bei
Arbeiten an der Lüftungsleitung.
Mit Schall- und Wärmedämmung aus abriebfesten und nicht
brennbaren Mineralfaserplatten.
Empfohlenes Zubehör: Zwischenstutzen SZ.
Technische Daten
Material Gehäuse : Stahlblech, verzinkt
Gewicht : 12,7 kg
Schwenkbar : +
Geeignet für Nennweite : 180 mm
Breite : 765 mm
Höhe : 290 mm
Tiefe : 765 mm
Verpackungseinheit : 1 Stück
Sortiment : C
GTIN (EAN) : 4012799990369
Hersteller: MAICO
SOK 18 Dachsockel für Flachdächer, kippbar
Artikelnummer: 0093.1030
Menge: 1,000 Stck

**10.1662 SOK 22 Dachsockel für Flachdächer, kippbar Flachdachsockel zur Montage von Dachventilatoren, mit Kippvorrichtung**
Flachdachsockel zur Montage von Dachventilatoren.
Mit Kippvorrichtung zum Wegklappen des Ventilators bei
Arbeiten an der Lüftungsleitung.
Mit Schall- und Wärmedämmung aus abriebfesten und nicht
brennbaren Mineralfaserplatten.
Empfohlenes Zubehör: Zwischenstutzen SZ.
Technische Daten
Material Gehäuse : Stahlblech, verzinkt
Gewicht : 13,5 kg
Schwenkbar : +
Geeignet für Nennweite : 225 mm
Breite : 805 mm
Höhe : 290 mm
Tiefe : 805 mm
Verpackungseinheit : 1 Stück
Sortiment : C
GTIN (EAN) : 4012799939917
Hersteller: MAICO
SOK 22 Dachsockel für Flachdächer, kippbar
Artikelnummer: 0093.0991
Menge: 1,000 Stck

**10.1663 SOK 25 Dachsockel für Flachdächer, kippbar Flachdachsockel zur Montage von Dachventilatoren, mit Kippvorrichtung**
Flachdachsockel zur Montage von Dachventilatoren.
Mit Kippvorrichtung zum Wegklappen des Ventilators bei
Arbeiten an der Lüftungsleitung.
Mit Schall- und Wärmedämmung aus abriebfesten und nicht
brennbaren Mineralfaserplatten.
Empfohlenes Zubehör: Zwischenstutzen SZ.
Technische Daten
Material Gehäuse : Stahlblech, verzinkt
Gewicht : 14,6 kg
Schwenkbar : +
Geeignet für Nennweite : 250 mm
Breite : 845 mm
Höhe : 290 mm
Tiefe : 845 mm
Verpackungseinheit : 1 Stück
Sortiment : C
GTIN (EAN) : 4012799939924
Hersteller: MAICO
SOK 25 Dachsockel für Flachdächer, kippbar
Artikelnummer: 0093.0992
Menge: 1,000 Stck

**10.1664 SOK 31 Dachsockel für Flachdächer, kippbar Flachdachsockel zur Montage von Dachventilatoren, mit Kippvorrichtung**
Flachdachsockel zur Montage von Dachventilatoren.
Mit Kippvorrichtung zum Wegklappen des Ventilators bei
Arbeiten an der Lüftungsleitung.
Mit Schall- und Wärmedämmung aus abriebfesten und nicht
brennbaren Mineralfaserplatten.
Empfohlenes Zubehör: Zwischenstutzen SZ.
Technische Daten
Material Gehäuse : Stahlblech, verzinkt
Gewicht : 15,2 kg
Schwenkbar : +
Geeignet für Nennweite : 315 mm
Breite : 915 mm
Höhe : 290 mm
Tiefe : 915 mm
Verpackungseinheit : 1 Stück
Sortiment : C
GTIN (EAN) : 4012799939931
Hersteller: MAICO
SOK 31 Dachsockel für Flachdächer, kippbar
Artikelnummer: 0093.0993
Menge: 1,000 Stck

**10.1665 SOK 35 Dachsockel für Flachdächer, kippbar Flachdachsockel zur Montage von Dachventilatoren, mit Kippvorrichtung**
Flachdachsockel zur Montage von Dachventilatoren.
Mit Kippvorrichtung zum Wegklappen des Ventilators bei
Arbeiten an der Lüftungsleitung.
Mit Schall- und Wärmedämmung aus abriebfesten und nicht
brennbaren Mineralfaserplatten.
Empfohlenes Zubehör: Zwischenstutzen SZ.
Technische Daten
Material Gehäuse : Stahlblech, verzinkt
Gewicht : 15,5 kg
Schwenkbar : +
Geeignet für Nennweite : 355 mm
Breite : 955 mm
Höhe : 290 mm
Tiefe : 955 mm
Verpackungseinheit : 1 Stück
Sortiment : C
GTIN (EAN) : 4012799939948
Hersteller: MAICO
SOK 35 Dachsockel für Flachdächer, kippbar
Artikelnummer: 0093.0994
Menge: 1,000 Stck

**10.1666 SDS 18 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Geeignet für Nennweite : 180 mm
Breite : 665 mm
Höhe : 290 mm
Tiefe : 765 mm
Verpackungseinheit : 1 Stück
Sortiment : C
GTIN (EAN) : 4012799990345
Hersteller: MAICO
SDS 18 Dachsockel für Schrägdächer
Artikelnummer: 0093.1028
Menge: 1,000 Stck

**10.1667 SDS 22 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 11,7 kg
Geeignet für Nennweite : 225 mm
Breite : 705 mm
Höhe : 290 mm
Tiefe : 805 mm
Verpackungseinheit : 1 Stück
Sortiment : C
GTIN (EAN) : 4012799939528
Hersteller: MAICO
SDS 22 Dachsockel für Schrägdächer
Artikelnummer: 0093.0952
Menge: 1,000 Stck

**10.1668 SDS 25 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 8,5 kg
Geeignet für Nennweite : 250 mm
Breite : 745 mm
Höhe : 290 mm
Tiefe : 845 mm
Verpackungseinheit : 1 Stück
Sortiment : C
GTIN (EAN) : 4012799939535
Hersteller: MAICO
SDS 25 Dachsockel für Schrägdächer
Artikelnummer: 0093.0953
Menge: 1,000 Stck

**10.1669 SDS 31 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Geeignet für Nennweite : 315 mm
Breite : 815 mm
Höhe : 290 mm
Tiefe : 915 mm
Verpackungseinheit : 1 Stück
Sortiment : C
GTIN (EAN) : 4012799939788
Hersteller: MAICO
SDS 31 Dachsockel für Schrägdächer
Artikelnummer: 0093.0978
Menge: 1,000 Stck

**10.1670 SDS 35 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Gewicht : 17,9 kg
Geeignet für Nennweite : 355 mm
Breite : 855 mm
Höhe : 290 mm
Tiefe : 955 mm
Verpackungseinheit : 1 Stück
Sortiment : C
GTIN (EAN) : 4012799939542
Hersteller: MAICO
SDS 35 Dachsockel für Schrägdächer
Artikelnummer: 0093.0954
Menge: 1,000 Stck

**10.1671 SDS 40 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Geeignet für Nennweite : 400 mm
Breite : 895 mm
Höhe : 290 mm
Tiefe : 955 mm
Verpackungseinheit : 1 Stück
Sortiment : C
GTIN (EAN) : 4012799939795
Hersteller: MAICO
SDS 40 Dachsockel für Schrägdächer
Artikelnummer: 0093.0979
Menge: 1,000 Stck

**10.1672 SDS 45 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Geeignet für Nennweite : 450 mm
Breite : 985 mm
Höhe : 290 mm
Tiefe : 1.095 mm
Verpackungseinheit : 1 Stück
Sortiment : C
GTIN (EAN) : 4012799939801
Hersteller: MAICO
SDS 45 Dachsockel für Schrägdächer
Artikelnummer: 0093.0980
Menge: 1,000 Stck

**10.1673 SDS 50 Dachsockel für Schrägdächer Flachdachsockel zur Montage von Dachventilatoren auf Ziegeldächern, se**
Schrägdachsockel zur Montage von Dachventilatoren auf
Ziegeldächern.
Mit Schall- und Wärmedämmung aus abriebfesten und nicht
brennbaren Mineralfaserplatten.
Verwendung nur auf Ziegeldächern.
Serienmäßige Ausführungen bis 30  Dachneigung.
Abweichende Sockelhöhen und Ausführungen für mehr als
30  Dachneigung auf Anfrage möglich.
Bei Bestellung bitte Ziegelart und Dachneigung angeben.
Hinweis: Schrägdachsockel werden nach Kundenangaben
angefertigt. Eine Rücknahme ist daher nicht möglich.
Technische Daten
Ausführung : bis 30  Dachneigung
Material Gehäuse : Stahlblech, verzinkt
Geeignet für Nennweite : 500 mm
Breite : 1.045 mm
Höhe : 290 mm
Tiefe : 1.145 mm
Verpackungseinheit : 1 Stück
Sortiment : C
GTIN (EAN) : 4012799990352
Hersteller: MAICO
SDS 50 Dachsockel für Schrägdächer
Artikelnummer: 0093.1029
Menge: 1,000 Stck

**10.1674 SOWT 18 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Geeignet für Nennweite : 180 mm
Breite : 765 mm
Höhe : 290 mm
Tiefe : 765 mm
Verpackungseinheit : 1 Stück
Sortiment : C
GTIN (EAN) : 4012799990376
Hersteller: MAICO
SOWT 18 Dachsockel für Well- und Trapezdächer
Artikelnummer: 0093.1031
Menge: 1,000 Stck

**10.1675 SOWT 22 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 6,9 kg
Geeignet für Nennweite : 225 mm
Breite : 805 mm
Höhe : 290 mm
Tiefe : 805 mm
Verpackungseinheit : 1 Stück
Sortiment : C
GTIN (EAN) : 4012799939849
Hersteller: MAICO
SOWT 22 Dachsockel für Well- und Trapezdächer
Artikelnummer: 0093.0984
Menge: 1,000 Stck

**10.1676 SOWT 25 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 8,2 kg
Geeignet für Nennweite : 250 mm
Breite : 845 mm
Höhe : 290 mm
Tiefe : 845 mm
Verpackungseinheit : 1 Stück
Sortiment : C
GTIN (EAN) : 4012799939856
Hersteller: MAICO
SOWT 25 Dachsockel für Well- und Trapezdächer
Artikelnummer: 0093.0985
Menge: 1,000 Stck

**10.1677 SOWT 31 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 9,9 kg
Geeignet für Nennweite : 315 mm
Breite : 915 mm
Höhe : 290 mm
Tiefe : 915 mm
Verpackungseinheit : 1 Stück
Sortiment : C
GTIN (EAN) : 4012799939863
Hersteller: MAICO
SOWT 31 Dachsockel für Well- und Trapezdächer
Artikelnummer: 0093.0986
Menge: 1,000 Stck

**10.1678 SOWT 35 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Gewicht : 11 kg
Geeignet für Nennweite : 350 mm
Breite : 955 mm
Höhe : 290 mm
Tiefe : 955 mm
Verpackungseinheit : 1 Stück
Sortiment : C
GTIN (EAN) : 4012799939870
Hersteller: MAICO
SOWT 35 Dachsockel für Well- und Trapezdächer
Artikelnummer: 0093.0987
Menge: 1,000 Stck

**10.1679 SOWT 40 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Geeignet für Nennweite : 400 mm
Breite : 995 mm
Höhe : 290 mm
Tiefe : 955 mm
Verpackungseinheit : 1 Stück
Sortiment : C
GTIN (EAN) : 4012799939887
Hersteller: MAICO
SOWT 40 Dachsockel für Well- und Trapezdächer
Artikelnummer: 0093.0988
Menge: 1,000 Stck

**10.1680 SOWT 45 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Geeignet für Nennweite : 450 mm
Breite : 1.085 mm
Höhe : 290 mm
Tiefe : 1.095 mm
Verpackungseinheit : 1 Stück
Sortiment : C
GTIN (EAN) : 4012799939894
Hersteller: MAICO
SOWT 45 Dachsockel für Well- und Trapezdächer
Artikelnummer: 0093.0989
Menge: 1,000 Stck

**10.1681 SOWT 50 Dachsockel für Well- und Trapezdächer Schrägdachsockel zur Montage von Dachventilatoren auf Well- und Trapez**
Schrägdachsockel zur Montage von Dachventilatoren.
Mit Schall- und Wärmedämmung aus abriebfesten und nicht
brennbaren Mineralfaserplatten.
Serienmäßige Ausführungen bis 30  Dachneigung.
Abweichende Sockelhöhen und Ausführungen für mehr als
30  Dachneigung auf Anfrage möglich.
Verwendung auf Trapez- und Welldächern.
Passende Profilform bauseitig einarbeiten.
Profilblech bauseitig beistellen.
Hinweis: Well- und Trapezdachsockel werden nach
Kundenangaben angefertigt. Eine Rücknahme ist daher
nicht möglich.
Technische Daten
Ausführung : bis 30  Dachneigung
Material Gehäuse : Stahlblech, verzinkt
Geeignet für Nennweite : 500 mm
Breite : 1.145 mm
Höhe : 290 mm
Tiefe : 1.145 mm
Verpackungseinheit : 1 Stück
Sortiment : C
GTIN (EAN) : 4012799990383
Hersteller: MAICO
SOWT 50 Dachsockel für Well- und Trapezdächer
Artikelnummer: 0093.1032
Menge: 1,000 Stck

**10.1682 SZ 18 Zwischenstutzen Für eine strömungstechnisch günstige und montagefreundliche Verbindung**
Zwischenstutzen für Dachventilatoren.
Für eine strömungstechnisch günstige und
montagefreundliche Verbindung zwischen
Sockelschalldämpfer SD und Lüftungsleitungen.
Für den Einbau in Flachdächer.
Technische Daten
Einbauort : Dach
Material Gehäuse : Stahlblech, verzinkt
Gewicht : 6,3 kg
Geeignet für Nennweite : 180 mm
Breite : 770 mm
Höhe : 770 mm
Tiefe : 180 mm
Umgebungstemperatur : 100  C
Verpackungseinheit : 1 Stück
Sortiment : C
GTIN (EAN) : 4012799922865
Hersteller: MAICO
SZ 18 Zwischenstutzen
Artikelnummer: 0092.0286
Menge: 1,000 Stck

**10.1683 SZ 22 Zwischenstutzen Für eine strömungstechnisch günstige und montagefreundliche Verbindung**
Zwischenstutzen für Dachventilatoren.
Für eine strömungstechnisch günstige und
montagefreundliche Verbindung zwischen
Sockelschalldämpfer SD und Lüftungsleitungen.
Für den Einbau in Flachdächer.
Technische Daten
Einbauort : Dach
Material Gehäuse : Stahlblech, verzinkt
Gewicht : 6,8 kg
Geeignet für Nennweite : 225 mm
Breite : 800 mm
Höhe : 800 mm
Tiefe : 180 mm
Umgebungstemperatur : 100  C
Verpackungseinheit : 1 Stück
Sortiment : C
GTIN (EAN) : 4012799922872
Hersteller: MAICO
SZ 22 Zwischenstutzen
Artikelnummer: 0092.0287
Menge: 1,000 Stck

**10.1684 SZ 25 Zwischenstutzen Für eine strömungstechnisch günstige und montagefreundliche Verbindung**
Zwischenstutzen für Dachventilatoren.
Für eine strömungstechnisch günstige und
montagefreundliche Verbindung zwischen
Sockelschalldämpfer SD und Lüftungsleitungen.
Für den Einbau in Flachdächer.
Technische Daten
Einbauort : Dach
Material Gehäuse : Stahlblech, verzinkt
Gewicht : 7,4 kg
Geeignet für Nennweite : 250 mm
Breite : 840 mm
Höhe : 840 mm
Tiefe : 180 mm
Umgebungstemperatur : 100  C
Verpackungseinheit : 1 Stück
Sortiment : C
GTIN (EAN) : 4012799922889
Hersteller: MAICO
SZ 25 Zwischenstutzen
Artikelnummer: 0092.0288
Menge: 1,000 Stck

**10.1685 SZ 31 Zwischenstutzen Für eine strömungstechnisch günstige und montagefreundliche Verbindung**
Zwischenstutzen für Dachventilatoren.
Für eine strömungstechnisch günstige und
montagefreundliche Verbindung zwischen
Sockelschalldämpfer SD und Lüftungsleitungen.
Für den Einbau in Flachdächer.
Technische Daten
Einbauort : Dach
Material Gehäuse : Stahlblech, verzinkt
Gewicht : 8,3 kg
Geeignet für Nennweite : 315 mm
Breite : 910 mm
Höhe : 910 mm
Tiefe : 180 mm
Umgebungstemperatur : 100  C
Verpackungseinheit : 1 Stück
Sortiment : C
GTIN (EAN) : 4012799922896
Hersteller: MAICO
SZ 31 Zwischenstutzen
Artikelnummer: 0092.0289
Menge: 1,000 Stck

**10.1686 SZ 35 Zwischenstutzen Für eine strömungstechnisch günstige und montagefreundliche Verbindung**
Zwischenstutzen für Dachventilatoren.
Für eine strömungstechnisch günstige und
montagefreundliche Verbindung zwischen
Sockelschalldämpfer SD und Lüftungsleitungen.
Für den Einbau in Flachdächer.
Technische Daten
Einbauort : Dach
Material Gehäuse : Stahlblech, verzinkt
Gewicht : 9,2 kg
Geeignet für Nennweite : 350 mm
Breite : 950 mm
Höhe : 950 mm
Tiefe : 180 mm
Umgebungstemperatur : 100  C
Verpackungseinheit : 1 Stück
Sortiment : C
GTIN (EAN) : 4012799922902
Hersteller: MAICO
SZ 35 Zwischenstutzen
Artikelnummer: 0092.0290
Menge: 1,000 Stck

**10.1687 SZ 40 Zwischenstutzen Für eine strömungstechnisch günstige und montagefreundliche Verbindung**
Zwischenstutzen für Dachventilatoren.
Für eine strömungstechnisch günstige und
montagefreundliche Verbindung zwischen
Sockelschalldämpfer SD und Lüftungsleitungen.
Für den Einbau in Flachdächer.
Technische Daten
Einbauort : Dach
Material Gehäuse : Stahlblech, verzinkt
Gewicht : 10 kg
Geeignet für Nennweite : 400 mm
Breite : 990 mm
Höhe : 990 mm
Tiefe : 180 mm
Umgebungstemperatur : 100  C
Verpackungseinheit : 1 Stück
Sortiment : C
GTIN (EAN) : 4012799922919
Hersteller: MAICO
SZ 40 Zwischenstutzen
Artikelnummer: 0092.0291
Menge: 1,000 Stck

**10.1688 SZ 45 Zwischenstutzen Für eine strömungstechnisch günstige und montagefreundliche Verbindung**
Zwischenstutzen für Dachventilatoren.
Für eine strömungstechnisch günstige und
montagefreundliche Verbindung zwischen
Sockelschalldämpfer SD und Lüftungsleitungen.
Für den Einbau in Flachdächer.
Technische Daten
Einbauort : Dach
Material Gehäuse : Stahlblech, verzinkt
Gewicht : 11,2 kg
Geeignet für Nennweite : 450 mm
Breite : 1.080 mm
Höhe : 1.080 mm
Tiefe : 180 mm
Umgebungstemperatur : 100  C
Verpackungseinheit : 1 Stück
Sortiment : C
GTIN (EAN) : 4012799922926
Hersteller: MAICO
SZ 45 Zwischenstutzen
Artikelnummer: 0092.0292
Menge: 1,000 Stck

**10.1689 ISK Insektenschutzkit Insektenschutzkit für druckgeregelte Dachventilatoren**
Insektenschutzkit für das Druckregelsystem von
Dachventilatoren.
Zum Schutz vor dem Eindringen von Insekten und
Spinnentieren in die atmosphärische Druckmesslanze.
Bestehend aus PVC-Schlauchmodulen, die abhängig von der
Einbauposition auf die atmosphärische Druckmesslanze
aufgesteckt werden.
Technische Daten
Einbauort : Dach
Kunststoffangaben : PVC
Material Gehäuse : Kunststoff
Gewicht : 0,0048 kg
Breite : 51 mm
Höhe : 51 mm
Tiefe : 9 mm
Verpackungseinheit : 1 Stück
Sortiment : C
GTIN (EAN) : 4012799936046
Hersteller: MAICO
ISK Insektenschutzkit
Artikelnummer: 0093.0604
Menge: 1,000 Stck
